# CONSERVATORIO DE MUSICA DE LEON

- Propiedad del archivo: SOFT S.A.
- Formato: FIEBDC-3/2002
- Programa: Presto 8.8
- Fecha de los precios: 03/12/2019
- Divisa: XEU
- Costes indirectos: 3 %
- Código: LEON_V6 (16/10/1991)
Importe: 5875309.08

## C01 MOVIMIENTO DE TIERRAS (18/01/1998)
Importe: 32837.71

**EED02AA501** m² DESBROCE Y LIMPIEZA TERRENO A MÁQUINA (15/06/2010)
3781.89 m² × 0.46 (0.47 con costes indirectos) = 1777.49
m². Desbroce y limpieza de terreno por medios mecánicos, sin carga ni transporte y con p.p. de costes indirectos.

| Código | Ud | Descripción | Rendimiento | Precio | Importe |
|---|---|---|---|---|---|
| A03CA005 | h | CARGADORA S/NEUMÁTICOS C=1,30 M³ (material) | 0.008 | 56.15 | 0.45 |
| %MA | % | MEDIOS AUXILIARES (15/06/2010) | 2 % | 0.45 | 0.01 |
|  |  | Total |  |  | 0.46 |

| Medición | Uds. | Largo | Ancho | Parcial |
|---|---|---|---|---|
| Zona Edificio | 1 | 3781.89 | 1 | 3781.89 |
| Total |  |  |  | 3781.89 |

**ED02EP051** m³ EXCAV. MECÁNICA TERRENO FLOJO (15/06/2010)
4054.75 m³ × 3.12 (3.21 con costes indirectos) = 13015.75
m³. Excavación a cielo abierto, en terreno de consistencia floja, con retro-giro de 20 toneladas de 1,50 m³ de capacidad de cazo, con extracción de tierra a los bordes, en vaciado, i/p.p. de costes indirectos y costes derivados del achique de agua si fuera necesario.

| Código | Ud | Descripción | Rendimiento | Precio | Importe |
|---|---|---|---|---|---|
| O0104OF | h | PEÓN ESPECIALIZADO (mano de obra; 13/09/2017) | 0.048 | 14.6 | 0.70 |
| MQ02FK012 | h | RETRO-GIRO 20 T CAZO 1,50 M³ (maquinaria) | 0.035 | 40 | 1.40 |
| MQ02FF001 | h | EXCAVADORA 2 M³ (maquinaria) | 0.024 | 40 | 0.96 |
| %MA | % | MEDIOS AUXILIARES | 2 % | 3.06 | 0.06 |
|  |  | Total |  |  | 3.12 |

| Medición | Uds. | Largo | Ancho | Alto | Parcial |
|---|---|---|---|---|---|
| VACIADO GENERAL | 1 | 3781.89 | 1 | 1 | 3781.89 |
| ZONA P. BUTACAS | 1 | 335 | 1 | 0.7 | 234.50 |
| ACERA | 1 | 18.05 | 4.25 | 0.5 | 38.36 |
| Total |  |  |  |  | 4054.75 |

**ED02HF001** m³ EXC. MECÁNICA ZANJAS TERRENO FLOJO (15/06/2010)
771.36 m³ × 7.79 (8.02 con costes indirectos) = 6186.31
m³. Excavación, con retroexcavadora, de terrenos de consistencia floja, en apertura de zanjas, con extracción de tierras a los bordes, i/p.p. de costes indirectos y costes derivados del achique de agua si fuera necesario.

| Código | Ud | Descripción | Rendimiento | Precio | Importe |
|---|---|---|---|---|---|
| O0105OF | h | PEÓN ORDINARIO (mano de obra; 29/11/2016) | 0.16 | 14.02 | 2.24 |
| A03CF005 | h | RETROEXCAVADORA S/NEUMÁT. 117 CV (material) | 0.088 | 61.36 | 5.40 |
| %MA | % | MEDIOS AUXILIARES | 2 % | 7.64 | 0.15 |
|  |  | Total |  |  | 7.79 |

| Medición | Uds. | Largo | Ancho | Alto | Parcial |
|---|---|---|---|---|---|
| VIGAS Y ENCEPADOS |  |  |  |  |  |
| VIGAS RIOSTRAS |  |  |  |  |  |
| V1 40*70 (longitudinales) |  |  |  |  |  |
|  | 1 | 0.4 | 0.8 | 68.89 | 22.04 |
|  | 1 | 0.4 | 0.8 | 68.89 | 22.04 |
|  | 1 | 0.4 | 0.8 | 68.89 | 22.04 |
|  | 1 | 0.4 | 0.8 | 68.89 | 22.04 |
|  | 1 | 0.4 | 0.8 | 68.89 | 22.04 |
|  | 1 | 0.4 | 0.8 | 68.89 | 22.04 |
|  | 1 | 0.4 | 0.8 | 68.89 | 22.04 |
|  | 1 | 0.4 | 0.8 | 68.89 | 22.04 |
|  | 1 | 0.4 | 0.8 | 68.89 | 22.04 |
|  | 1 | 0.4 | 0.8 | 68.89 | 22.04 |
|  | 1 | 0.4 | 0.8 | 68.89 | 22.04 |
| V2 52*70 |  |  |  |  |  |
|  | 1 | 0.52 | 0.8 | 40.7 | 16.93 |
| ================ |  |  |  |  |  |
| V1 40*70 (transversales) |  |  |  |  |  |
|  | 1 | 0.4 | 0.8 | 13.64 | 4.36 |
|  | 1 | 0.4 | 0.8 | 37.23 | 11.91 |
|  | 1 | 0.4 | 0.8 | 3.62 | 1.16 |
|  | 1 | 0.4 | 0.8 | 32.77 | 10.49 |
|  | 1 | 0.4 | 0.8 | 46.61 | 14.92 |
|  | 1 | 0.4 | 0.8 | 3.62 | 1.16 |
|  | 1 | 0.4 | 0.8 | 32.77 | 10.49 |
|  | 1 | 0.4 | 0.8 | 3.62 | 1.16 |
|  | 1 | 0.4 | 0.8 | 46.59 | 14.91 |
|  | 1 | 0.4 | 0.8 | 46.59 | 14.91 |
|  | 1 | 0.4 | 0.8 | 46.59 | 14.91 |
|  | 1 | 0.4 | 0.8 | 7.04 | 2.25 |
|  | 1 | 0.4 | 0.8 | 32.79 | 10.49 |
|  | 1 | 0.4 | 0.8 | 7.04 | 2.25 |
|  | 1 | 0.4 | 0.8 | 32.79 | 10.49 |
|  | 1 | 0.4 | 0.8 | 7.04 | 2.25 |
|  | 1 | 0.4 | 0.8 | 32.79 | 10.49 |
|  | 1 | 0.4 | 0.8 | 7.04 | 2.25 |
|  | 1 | 0.4 | 0.8 | 32.79 | 10.49 |
|  | 1 | 0.4 | 0.8 | 13.08 | 4.19 |
|  | 1 | 0.4 | 0.8 | 36.41 | 11.65 |
|  | 1 | 0.4 | 0.8 | 53.78 | 17.21 |
| ---------------------------------------------------------------- |  |  |  |  |  |
| V2 50*70 |  |  |  |  |  |
|  | 1 | 0.5 | 0.8 | 24.91 | 9.96 |
| V3 60*70 |  |  |  |  |  |
|  | 1 | 0.6 | 0.7 | 40.7 | 17.09 |
|  | 1 | 0.6 | 0.8 | 32.79 | 15.74 |
| ---------------------------------------------------------------- |  |  |  |  |  |
| ENCEPADOS |  |  |  |  |  |
| 1T-235 85*85*70 (6ud) | 6 | 0.8 | 0.9 | 0.7 | 3.02 |
| 1T- 270 90*90*70 (8ud) | 8 | 0.9 | 0.9 | 0.7 | 4.54 |
| 2T-200 150*80*70 (46ud) | 46 | 1.5 | 0.9 | 0.7 | 43.47 |
| 2T-235 155*85*70 (54ud) | 54 | 1.55 | 0.95 | 0.7 | 55.66 |
| 302T-270 180*90*80 (30ud) | 30 | 1.8 | 1 | 0.8 | 43.20 |
| 2T-300 200*90*90 (18ud) | 18 | 2 | 1 | 0.9 | 32.40 |
| 8T-235 380*380*70 (1ud) | 1 | 3.8 | 3.8 | 7.1 | 102.52 |
| Total |  |  |  |  | 771.36 |

**EZAHORRA** m³ ZAHORRA COMPACTADA (18/01/1998)
19.18 m³ × 9.5 (9.79 con costes indirectos) = 187.77
Aporte de zahorra, extendida por tongadas, riego y compactación con rana mecánica al 100% del proctor normal, Medición sobre el perfil compactado.

| Código | Ud | Descripción | Rendimiento | Precio | Importe |
|---|---|---|---|---|---|
| O0105OF | h | PEÓN ORDINARIO | 0.05 | 14.02 | 0.70 |
| MQ22FA001 | h | PALA CARGADORA 1,30 M³ (maquinaria) | 0.01 | 18 | 0.18 |
| PPZA40 | m3 | ZAHORRA NATURAL (material; 22/01/2001) | 1.15 | 7 | 8.05 |
| P01DA130 | m3 | AGUA (material) | 0.2 | 1.27 | 0.25 |
| MRULO | h | RULO VIBRATORIO (maquinaria; 18/01/1998) | 0.01 | 12.56 | 0.13 |
| %MA | % | MEDIOS AUXILIARES | 2 % | 9.31 | 0.19 |
|  |  | Total |  |  | 9.5 |

| Medición | Uds. | Largo | Ancho | Alto | Parcial |
|---|---|---|---|---|---|
| ACERA | 1 | 18.05 | 4.25 | 0.25 | 19.18 |
| Total |  |  |  |  | 19.18 |

**EED02VK302** m³ CARGA DE TIERRAS SOBRE CAMION (15/06/2010)
6519.77 m³ × 1.74 (1.79 con costes indirectos) = 11670.39
Carga por medios mecánicos en camión volquete de 10 t y p.p. de costes indirectos.

| Código | Ud | Descripción | Rendimiento | Precio | Importe |
|---|---|---|---|---|---|
| A03CA005 | h | CARGADORA S/NEUMÁTICOS C=1,30 M³ | 0.014 | 56.15 | 0.79 |
| A03FB010 | h | CAMIÓN BASCULANTE 10 T (material) | 0.014 | 65.36 | 0.92 |
| %MA | % | MEDIOS AUXILIARES | 2 % | 1.71 | 0.03 |
|  |  | Total |  |  | 1.74 |

| Medición | Uds. | Largo | Ancho | Alto | Parcial |
|---|---|---|---|---|---|
| DESBROCE | 1 | 3781.89 | 0.05 | 1.3 | 245.82 |
| ZANJAS CIMENTACION | 1 | 771.36 | 1 | 1.3 | 1002.77 |
| EXCAVACION EN VACIADOS | 1 | 4054.75 | 1 | 1.3 | 5271.18 |
| Total |  |  |  |  | 6519.77 |

## C02 CIMENTACION (10/11/2000)
Importe: 382165.29

**ED04KP005** m PILOTE HINCA #200 MM Q=50 <12 M (10/11/2000)
860 m × 60.68 (62.5 con costes indirectos) = 53750.00
Pilote prefábricado de hormigón armado cuadrado de hasta una profundidad de 12 m de 200 mm, con acero B-500 S y cemento CEM II-A/P 32,5R i/hinca y carga de 50 t y p.p. de transporte de equipo mecánico, replanteo y p.p. de parada de equipo de pilotaje por cualquier causa. Según CTE/DB-SE-C.

| Código | Ud | Descripción | Rendimiento | Precio | Importe |
|---|---|---|---|---|---|
| AU01AA502 | h | CUADRILLA B (mano de obra; 10/11/2000) | 0.05 | 36.33 | 1.82 |
| P08MA002 | m | PILOTE PREFABRICADO 50 T < 12 M (material) | 1 | 51.25 | 51.25 |
| MQ02QA001 | h | EQUIPO MECÁNICO PILOTES (maquinaria) | 0.05 | 55 | 2.75 |
| MQ02Q02 | ud | TRANSPORTE EQUIPO PERFORADOR DE PILOTES (maquinaria) | 0.001 | 3500 | 3.50 |
| P02QA003 | h | PARADA EQUIPO PILOTES (maquinaria) | 0.001 | 170 | 0.17 |
| %MA | % | MEDIOS AUXILIARES | 2 % | 59.49 | 1.19 |
|  |  | Total |  |  | 60.68 |

| Medición | Uds. | Largo | Parcial |
|---|---|---|---|
| EN ENCEPADO DOBLE* | 86 | 10 | 860.00 |
| Total |  |  | 860 |

**ED04KP012** m PILOTE HINCA #235 MM Q=70 <12 M (10/11/2000)
1280 m × 70.97 (73.1 con costes indirectos) = 93568.00
m. Pilote prefábricado de hormigón armado cuadrado de hasta una profundidad de 12 m de 235 mm, con acero B-500 S y cemento CEM II-A/P 32,5R i/hinca y carga de 70 t y p.p. de transporte de equipo mecánico, replanteo y p.p. de parada de equipo de pilotaje por cualquier causa. Según CTE/DB-SE-C.

| Código | Ud | Descripción | Rendimiento | Precio | Importe |
|---|---|---|---|---|---|
| AU01AA502 | h | CUADRILLA B | 0.08 | 36.33 | 2.91 |
| P08MA004 | m | PILOTE PREFABRICADO 70 T < 12 M (material) | 1 | 58.6 | 58.60 |
| MQ02QA001 | h | EQUIPO MECÁNICO PILOTES | 0.08 | 55 | 4.40 |
| MQ02Q02 | ud | TRANSPORTE EQUIPO PERFORADOR DE PILOTES | 0.001 | 3500 | 3.50 |
| P02QA003 | h | PARADA EQUIPO PILOTES | 0.001 | 170 | 0.17 |
| %MA | % | MEDIOS AUXILIARES | 2 % | 69.58 | 1.39 |
|  |  | Total |  |  | 70.97 |

| Medición | Uds. | Largo | Parcial |
|---|---|---|---|
| EN ENCEPADO SIMPLE | 6 | 10 | 60.00 |
| EN ENCEPADO DOBLE* | 114 | 10 | 1140.00 |
| EN ENCEPADO OCTUPLE | 8 | 10 | 80.00 |
| Total |  |  | 1280 |

**ED04KP018** m PILOTE HINCA #270 MM Q=95 <12 M (10/11/2000)
640 m × 75.07 (77.32 con costes indirectos) = 49484.80
m. Pilote prefábricado de hormigón armado cuadrado de hasta una profundidad de 12 m de 270 mm, con acero B-500 S y cemento CEM II-A/P 32,5R i/hinca y carga de 95 t y p.p. de transporte de equipo mecánico, replanteo y p.p. de parada de equipo de pilotaje por cualquier causa. Según CTE/DB-SE-C.

| Código | Ud | Descripción | Rendimiento | Precio | Importe |
|---|---|---|---|---|---|
| AU01AA502 | h | CUADRILLA B | 0.1 | 36.33 | 3.63 |
| P08MA006 | m | PILOTE PREFABRICADO 95 T < 12 M (material) | 1 | 60.8 | 60.80 |
| MQ02QA001 | h | EQUIPO MECÁNICO PILOTES | 0.1 | 55 | 5.50 |
| MQ02Q02 | ud | TRANSPORTE EQUIPO PERFORADOR DE PILOTES | 0.001 | 3500 | 3.50 |
| P02QA003 | h | PARADA EQUIPO PILOTES | 0.001 | 170 | 0.17 |
| %MA | % | MEDIOS AUXILIARES | 2 % | 73.60 | 1.47 |
|  |  | Total |  |  | 75.07 |

| Medición | Uds. | Largo | Parcial |
|---|---|---|---|
| EN ENCEPADO SIMPLE* | 4 | 10 | 40.00 |
| EN ENCEPADO DOBLE | 60 | 10 | 600.00 |
| Total |  |  | 640 |

**ED04KP025** m PILOTE HINCA #300 MM Q=115 <12 M (10/11/2000)
360 m × 81.12 (83.55 con costes indirectos) = 30078.00
m. Pilote prefábricado de hormigón armado cuadrado de hasta una profundidad de 12 m de 300 mm, con acero B-500 N y cemento CEM II-A/P 32,5R i/hinca y arga de 115 t y p.p. de transporte de equipo mecánico, replanteo y p.p. de parada de equipo de pilotaje por cualquier causa. Según CTE/DB-SE-C.

| Código | Ud | Descripción | Rendimiento | Precio | Importe |
|---|---|---|---|---|---|
| AU01AA502 | h | CUADRILLA B | 0.12 | 36.33 | 4.36 |
| P08MA010 | m | PILOTE PREFABRICADO 115 T < 12 M (material) | 1 | 64.9 | 64.90 |
| MQ02QA001 | h | EQUIPO MECÁNICO PILOTES | 0.12 | 55 | 6.60 |
| MQ02Q02 | ud | TRANSPORTE EQUIPO PERFORADOR DE PILOTES | 0.001 | 3500 | 3.50 |
| P02QA003 | h | PARADA EQUIPO PILOTES | 0.001 | 170 | 0.17 |
| %MA | % | MEDIOS AUXILIARES | 2 % | 79.53 | 1.59 |
|  |  | Total |  |  | 81.12 |

| Medición | Uds. | Largo | Parcial |
|---|---|---|---|
| EN ENCEPADO DOBLE | 36 | 10 | 360.00 |
| Total |  |  | 360 |

**ED04KX001** ud DESCABEZADO PILOTE C/COMPRESOR (15/06/2010)
322 ud × 24.7 (25.44 con costes indirectos) = 8191.68
Descabezado manual de cabezas de pilotes de hormigón armado con martillo compresor manual, nunca se realizará mediante maquinaria, i/limpieza y doblado de las armaduras según NTE-CPP-1, carga y transporte de escombro al vertedero. Según CTE/DB-SE-C.

| Código | Ud | Descripción | Rendimiento | Precio | Importe |
|---|---|---|---|---|---|
| O0104OF | h | PEÓN ESPECIALIZADO | 1.5 | 14.6 | 21.90 |
| MQ2AK001 | h | MARTILLO COMPRESOR 2.000 L/MIN (maquinaria) | 0.7 | 2.44 | 1.71 |
| AUXYJ001 | m³ | TRANSP. ESCOMBROS A VERTEDERO < 5 KM (material) | 0.1 | 4.54 | 0.45 |
| AUXYA020 | m³ | CARGA ESCOMBRO S/CAMIÓN A MÁQUINA (material) | 0.1 | 1.56 | 0.16 |
| %MA | % | MEDIOS AUXILIARES | 2 % | 24.22 | 0.48 |
|  |  | Total |  |  | 24.7 |

| Medición | Uds. | Parcial |
|---|---|---|
| T-200 |  |  |
| EN ENCEPADO DOBLE* | 86 | 86.00 |
| T-235 |  |  |
| EN ENCEPADO SIMPLE | 6 | 6.00 |
| EN ENCEPADO DOBLE* | 114 | 114.00 |
| EN ENCEPADO OCTUPLE | 8 | 8.00 |
| T-270 |  |  |
| EN ENCEPADO SIMPLE* | 4 | 4.00 |
| EN ENCEPADO DOBLE* | 68 | 68.00 |
| T-300 |  |  |
| EN ENCEPADO DOBLE | 36 | 36.00 |
| Total |  | 322 |

**ED04EF010** m³ HORMIGÓN LIMP. HL-150/P/20 VERTIDO MANUAL (15/06/2010)
84.59 m³ × 52.77 (54.35 con costes indirectos) = 4597.47
m³. Hormigón en masa HL-150/P/20 de dosificación 150 kg/m³, con tamaño máximo del árido de 20 mm elaborado en central para un desplazamiento máximo a la obra de 10 km para limpieza y nivelado de fondos de cimentación, incluso vertido por medios manuales, vibrado y colocación. El espesor mínimo será de 10 cm, según CTE/DB-SE-C y EHE-08.

| Código | Ud | Descripción | Rendimiento | Precio | Importe |
|---|---|---|---|---|---|
| O0105OF | h | PEÓN ORDINARIO | 0.6 | 14.02 | 8.41 |
| A02FA400 | m³ | HORMIGÓN HL-150/P/20 CENTRAL (material) | 1 | 43.33 | 43.33 |
| %MA | % | MEDIOS AUXILIARES | 2 % | 51.74 | 1.03 |
|  |  | Total |  |  | 52.77 |

| Medición | Uds. | Largo | Ancho | Alto | Parcial |
|---|---|---|---|---|---|
| ENCEPADOS |  |  |  |  |  |
| 1T-235 85*85*70 (6ud) | 6 | 0.8 | 0.8 | 0.1 | 0.38 |
| 1T- 270 90*90*70 (4ud)* | 4 | 0.9 | 0.9 | 0.1 | 0.32 |
| 2T-200 150*80*70 (43ud)* | 43 | 1.5 | 0.8 | 0.1 | 5.16 |
| 2T-235 155*85*70 (61ud)* | 61 | 1.55 | 0.85 | 0.1 | 8.04 |
| 302T-270 180*90*80 (30ud) | 30 | 1.8 | 0.9 | 0.1 | 4.86 |
| 2T-300 200*90*90 (18ud) | 18 | 2 | 0.9 | 0.1 | 3.24 |
| 8T-235 380*380*70 (1ud) | 1 | 3.8 | 3.8 | 0.1 | 1.44 |
| ================================================================ |  |  |  |  |  |
| ---------------------------------------------------------------- |  |  |  |  |  |
| VIGAS RIOSTRAS |  |  |  |  |  |
| V1 40*70 (longitudinales) |  |  |  |  |  |
|  | 1 | 0.4 | 0.1 | 68.89 | 2.76 |
|  | 1 | 0.4 | 0.1 | 68.89 | 2.76 |
|  | 1 | 0.4 | 0.1 | 68.89 | 2.76 |
|  | 1 | 0.4 | 0.1 | 68.89 | 2.76 |
|  | 1 | 0.4 | 0.1 | 68.89 | 2.76 |
|  | 1 | 0.4 | 0.1 | 68.89 | 2.76 |
|  | 1 | 0.4 | 0.1 | 68.89 | 2.76 |
|  | 1 | 0.4 | 0.1 | 68.89 | 2.76 |
|  | 1 | 0.4 | 0.1 | 68.89 | 2.76 |
|  | 1 | 0.4 | 0.1 | 68.89 | 2.76 |
|  | 1 | 0.4 | 0.1 | 68.89 | 2.76 |
| V2 52*70 |  |  |  |  |  |
|  | 1 | 0.52 | 0.1 | 40.7 | 2.12 |
| ================ |  |  |  |  |  |
| V1 40*70 (transversales) |  |  |  |  |  |
|  | 1 | 0.4 | 0.1 | 13.64 | 0.55 |
|  | 1 | 0.4 | 0.1 | 37.23 | 1.49 |
|  | 1 | 0.4 | 0.1 | 3.62 | 0.14 |
|  | 1 | 0.4 | 0.1 | 32.77 | 1.31 |
|  | 1 | 0.4 | 0.1 | 46.61 | 1.86 |
|  | 1 | 0.4 | 0.1 | 3.62 | 0.14 |
|  | 1 | 0.4 | 0.1 | 32.77 | 1.31 |
|  | 1 | 0.4 | 0.1 | 3.62 | 0.14 |
|  | 1 | 0.4 | 0.1 | 46.59 | 1.86 |
|  | 1 | 0.4 | 0.1 | 46.59 | 1.86 |
|  | 1 | 0.4 | 0.1 | 46.59 | 1.86 |
|  | 1 | 0.4 | 0.1 | 7.04 | 0.28 |
|  | 1 | 0.4 | 0.1 | 32.79 | 1.31 |
|  | 1 | 0.4 | 0.1 | 7.04 | 0.28 |
|  | 1 | 0.4 | 0.1 | 32.79 | 1.31 |
|  | 1 | 0.4 | 0.1 | 7.04 | 0.28 |
|  | 1 | 0.4 | 0.1 | 32.79 | 1.31 |
|  | 1 | 0.4 | 0.1 | 7.04 | 0.28 |
|  | 1 | 0.4 | 0.1 | 32.79 | 1.31 |
|  | 1 | 0.4 | 0.1 | 13.08 | 0.52 |
|  | 1 | 0.4 | 0.1 | 36.41 | 1.46 |
|  | 1 | 0.4 | 0.1 | 53.78 | 2.15 |
| ---------------------------------------------------------------- |  |  |  |  |  |
| V2 50*70 |  |  |  |  |  |
|  | 1 | 0.5 | 0.1 | 24.91 | 1.25 |
| V3 60*70 |  |  |  |  |  |
|  | 1 | 0.6 | 0.1 | 40.7 | 2.44 |
|  | 1 | 0.6 | 0.1 | 32.79 | 1.97 |
| ---------------------------------------------------------------- |  |  |  |  |  |
| Total |  |  |  |  | 84.59 |

**ED04KV106** m³ HORMIGON EN ENCEPADO Y VIGA RIOSTRA PILOTAJE (10/11/2000)
694.38 m³ × 149.94 (154.44 con costes indirectos) = 107240.05
Hormigon en encepados y vigas riostras para atado de encepados de pilotes, de sección según planos realizada con hormigón HA-25/B/20/IIa con dimensiones y encofrado a dos caras y desencofrado.

| Código | Ud | Descripción | Rendimiento | Precio | Importe |
|---|---|---|---|---|---|
| AUXCP001 | m² | ENCOFRADO MADERA ENCEPADOS (material; 10/11/2000) | 3.6 | 21.75 | 78.30 |
| AUX03A017 | m3 | HORM.P/ARMAR HA-25/B/20/IIa (material; 10/11/2000) | 1 | 68.7 | 68.70 |
| %MA | % | MEDIOS AUXILIARES | 2 % | 147.00 | 2.94 |
|  |  | Total |  |  | 149.94 |

| Medición | Uds. | Largo | Ancho | Alto | Parcial |
|---|---|---|---|---|---|
| ENCEPADOS |  |  |  |  |  |
| 1T-235 85*85*70 (6ud) | 6 | 0.8 | 0.8 | 0.7 | 2.69 |
| 1T- 270 90*90*70 (4ud)* | 4 | 0.9 | 0.9 | 0.7 | 2.27 |
| 2T-200 150*80*70 (43ud)* | 43 | 1.5 | 0.8 | 0.7 | 36.12 |
| 2T-235 155*85*70 (61ud)* | 61 | 1.55 | 0.85 | 0.7 | 56.26 |
| 302T-270 180*90*80 (30ud) | 30 | 1.8 | 0.9 | 0.8 | 38.88 |
| 2T-300 200*90*90 (18ud) | 18 | 2 | 0.9 | 0.9 | 29.16 |
| 8T-235 380*380*70 (1ud) | 1 | 3.8 | 3.8 | 7 | 101.08 |
| ================================================================ |  |  |  |  |  |
| ---------------------------------------------------------------- |  |  |  |  |  |
| VIGAS RIOSTRAS |  |  |  |  |  |
| V1 40*70 (longitudinales) |  |  |  |  |  |
|  | 1 | 0.4 | 0.7 | 68.89 | 19.29 |
|  | 1 | 0.4 | 0.7 | 68.89 | 19.29 |
|  | 1 | 0.4 | 0.7 | 68.89 | 19.29 |
|  | 1 | 0.4 | 0.7 | 68.89 | 19.29 |
|  | 1 | 0.4 | 0.7 | 68.89 | 19.29 |
|  | 1 | 0.4 | 0.7 | 68.89 | 19.29 |
|  | 1 | 0.4 | 0.7 | 68.89 | 19.29 |
|  | 1 | 0.4 | 0.7 | 68.89 | 19.29 |
|  | 1 | 0.4 | 0.7 | 68.89 | 19.29 |
|  | 1 | 0.4 | 0.7 | 68.89 | 19.29 |
|  | 1 | 0.4 | 0.7 | 68.89 | 19.29 |
| V2 52*70 |  |  |  |  |  |
|  | 1 | 0.52 | 0.7 | 40.7 | 14.81 |
| ================ |  |  |  |  |  |
| V1 40*70 (transversales) |  |  |  |  |  |
|  | 1 | 0.4 | 0.7 | 13.64 | 3.82 |
|  | 1 | 0.4 | 0.7 | 37.23 | 10.42 |
|  | 1 | 0.4 | 0.7 | 3.62 | 1.01 |
|  | 1 | 0.4 | 0.7 | 32.77 | 9.18 |
|  | 1 | 0.4 | 0.7 | 46.61 | 13.05 |
|  | 1 | 0.4 | 0.7 | 3.62 | 1.01 |
|  | 1 | 0.4 | 0.7 | 32.77 | 9.18 |
|  | 1 | 0.4 | 0.7 | 3.62 | 1.01 |
|  | 1 | 0.4 | 0.7 | 46.59 | 13.05 |
|  | 1 | 0.4 | 0.7 | 46.59 | 13.05 |
|  | 1 | 0.4 | 0.7 | 46.59 | 13.05 |
|  | 1 | 0.4 | 0.7 | 7.04 | 1.97 |
|  | 1 | 0.4 | 0.7 | 32.79 | 9.18 |
|  | 1 | 0.4 | 0.7 | 7.04 | 1.97 |
|  | 1 | 0.4 | 0.7 | 32.79 | 9.18 |
|  | 1 | 0.4 | 0.7 | 7.04 | 1.97 |
|  | 1 | 0.4 | 0.7 | 32.79 | 9.18 |
|  | 1 | 0.4 | 0.7 | 7.04 | 1.97 |
|  | 1 | 0.4 | 0.7 | 32.79 | 9.18 |
|  | 1 | 0.4 | 0.7 | 13.08 | 3.66 |
|  | 1 | 0.4 | 0.7 | 36.41 | 10.19 |
|  | 1 | 0.4 | 0.7 | 53.78 | 15.06 |
| ---------------------------------------------------------------- |  |  |  |  |  |
| V2 50*70 |  |  |  |  |  |
|  | 1 | 0.5 | 0.7 | 24.91 | 8.72 |
| V3 60*70 |  |  |  |  |  |
|  | 1 | 0.6 | 0.7 | 40.7 | 17.09 |
|  | 1 | 0.6 | 0.7 | 32.79 | 13.77 |
| ---------------------------------------------------------------- |  |  |  |  |  |
| Total |  |  |  |  | 694.38 |

**ED04AA250** kg ACERO CORRUGADO B 500-SD PREFORMADO (10/11/2000)
35255.29 kg × 0.97 (1 con costes indirectos) = 35255.29
kg. Acero corrugado B 500-S elaborado (cortado y doblado) en taller, y armado y colocado en obra, i/p.p. de mermas, solapes y despuntes.

| Código | Ud | Descripción | Rendimiento | Precio | Importe |
|---|---|---|---|---|---|
| O0101FE | h | OFICIAL 1ª FERRALLA (mano de obra; 22/06/2008) | 0.003 | 15.29 | 0.05 |
| P03AA010 | kg | ALAMBRE ATAR 1,30 MM (material; 18/09/2013) | 0.005 | 1 | 0.01 |
| P03ACC090 | kg | ACERO CORRUGADO B 500 S/SD PREF. (material; 10/11/2000) | 1.05 | 0.85 | 0.89 |
| %MA | % | MEDIOS AUXILIARES | 2 % | 0.95 | 0.02 |
|  |  | Total |  |  | 0.97 |

| Medición | Uds. | Largo | Ancho | Alto | Parcial |
|---|---|---|---|---|---|
| ENCEPADOS |  |  |  |  |  |
| 1T-235 85*85*70 (6ud) |  |  |  |  |  |
| 4D12 | 4 | 0.89 | 3 | 6 | 64.08 |
| 4D12 | 4 | 0.89 | 3 | 6 | 64.08 |
| 3D12 | 3 | 0.89 | 3.2 | 6 | 51.26 |
| 1T- 270 90*90*70 (4ud)* |  |  |  |  |  |
| 4D12 | 4 | 0.89 | 3.1 | 4 | 44.14 |
| 4D12 | 4 | 0.89 | 3.1 | 4 | 44.14 |
| 4D12 | 4 | 0.89 | 3.4 | 4 | 48.42 |
| 2T-200 150*80*70 (43ud) |  |  |  |  |  |
| 4D12 | 4 | 0.89 | 3.1 | 43 | 474.55 |
| 6D20 | 6 | 2.47 | 2.1 | 43 | 1338.25 |
| 3D12 | 3 | 0.89 | 4.6 | 43 | 528.13 |
| 6D12 | 6 | 0.89 | 3 | 43 | 688.86 |
| 2T-235 155*85*70 (61ud) |  |  |  |  |  |
| 4D12 | 4 | 0.89 | 3.25 | 61 | 705.77 |
| 8D20 | 8 | 2.47 | 2.15 | 61 | 2591.52 |
| 4D12 | 4 | 0.89 | 4.8 | 61 | 1042.37 |
| 7D12 | 7 | 0.89 | 3.1 | 61 | 1178.09 |
| 2T-270 180*90*80 (30ud) |  |  |  |  |  |
| 5D12 | 5 | 0.89 | 3.4 | 30 | 453.90 |
| 9D20 | 9 | 2.47 | 2.4 | 30 | 1600.56 |
| 5D12 | 5 | 0.89 | 5.4 | 30 | 720.90 |
| 9D12 | 9 | 0.89 | 3.4 | 30 | 817.02 |
| 2T-300 200*90*90 (18ud) |  |  |  |  |  |
| 5D12 | 5 | 0.89 | 3.8 | 18 | 304.38 |
| 8D25 | 8 | 3.85 | 2.6 | 18 | 1441.44 |
| 6D12 | 6 | 0.89 | 5.8 | 18 | 557.50 |
| 9D12 | 9 | 0.89 | 3.6 | 18 | 519.05 |
| 8T-235 380*380*70 (1ud) |  |  |  |  |  |
| 24D16 | 24 | 1.58 | 5.2 | 1 | 197.18 |
| 24D16 | 24 | 1.58 | 5.2 | 1 | 197.18 |
| 24D16 | 24 | 1.58 | 5.2 | 1 | 197.18 |
| 24D16 | 24 | 1.58 | 5.2 | 1 | 197.18 |
| 4D12 | 4 | 0.89 | 9 | 4 | 128.16 |
| ================================================================ |  |  |  |  |  |
| ---------------------------------------------------------------- |  |  |  |  |  |
| VIGAS RIOSTRAS |  |  |  |  |  |
| V1 40*70 (longitudinales) |  |  |  |  |  |
| 4D16 | 1 | 1.58 | 1 | 68.89 | 108.85 |
| 2D12 | 1 | 0.89 | 1 | 68.89 | 61.31 |
| 4D16 | 1 | 1.58 | 1 | 68.89 | 108.85 |
| ESTRIBOS 6,66D10 | 6.66 | 0.62 | 2.2 | 68.89 | 625.81 |
| -------- |  |  |  |  |  |
| 4D16 | 1 | 1.58 | 1 | 68.89 | 108.85 |
| 2D12 | 1 | 0.89 | 1 | 68.89 | 61.31 |
| 4D16 | 1 | 1.58 | 1 | 68.89 | 108.85 |
| ESTRIBOS 6,66D10 | 6.66 | 0.62 | 2.2 | 68.89 | 625.81 |
| -------- |  |  |  |  |  |
| 4D16 | 1 | 1.58 | 1 | 8.44 | 13.34 |
| 2D12 | 1 | 0.89 | 1 | 8.44 | 7.51 |
| 4D16 | 1 | 1.58 | 1 | 8.44 | 13.34 |
| ESTRIBOS 6,66D10 | 6.66 | 0.62 | 2.2 | 8.44 | 76.67 |
| -------- |  |  |  |  |  |
| 4D16 | 1 | 1.58 | 1 | 68.89 | 108.85 |
| 2D12 | 1 | 0.89 | 1 | 68.89 | 61.31 |
| 4D16 | 1 | 1.58 | 1 | 68.89 | 108.85 |
| ESTRIBOS 6,66D10 | 6.66 | 0.62 | 2.2 | 68.89 | 625.81 |
| -------- |  |  |  |  |  |
| 4D16 | 1 | 1.58 | 1 | 9.79 | 15.47 |
| 2D12 | 1 | 0.89 | 1 | 9.79 | 8.71 |
| 4D16 | 1 | 1.58 | 1 | 9.79 | 15.47 |
| ESTRIBOS 6,66D10 | 6.66 | 0.62 | 2.2 | 9.79 | 88.93 |
| -------- |  |  |  |  |  |
| 4D16 | 1 | 1.58 | 1 | 4.5 | 7.11 |
| 2D12 | 1 | 0.89 | 1 | 4.5 | 4.01 |
| 4D16 | 1 | 1.58 | 1 | 4.5 | 7.11 |
| ESTRIBOS 6,66D10 | 6.66 | 0.62 | 2.2 | 4.5 | 40.88 |
| -------- |  |  |  |  |  |
| 4D16 | 1 | 1.58 | 1 | 10.79 | 17.05 |
| 2D12 | 1 | 0.89 | 1 | 10.79 | 9.60 |
| 4D16 | 1 | 1.58 | 1 | 10.79 | 17.05 |
| ESTRIBOS 6,66D10 | 6.66 | 0.62 | 2.2 | 10.79 | 98.02 |
| -------- |  |  |  |  |  |
| 4D16 | 1 | 1.58 | 1 | 6.78 | 10.71 |
| 2D12 | 1 | 0.89 | 1 | 6.78 | 6.03 |
| 4D16 | 1 | 1.58 | 1 | 6.78 | 10.71 |
| ESTRIBOS 6,66D10 | 6.66 | 0.62 | 2.2 | 6.78 | 61.59 |
| -------- |  |  |  |  |  |
| 4D16 | 1 | 1.58 | 1 | 23.72 | 37.48 |
| 2D12 | 1 | 0.89 | 1 | 23.72 | 21.11 |
| 4D16 | 1 | 1.58 | 1 | 23.72 | 37.48 |
| ESTRIBOS 6,66D10 | 6.66 | 0.62 | 2.2 | 23.72 | 215.48 |
| -------- |  |  |  |  |  |
| 4D16 | 1 | 1.58 | 1 | 27.73 | 43.81 |
| 2D12 | 1 | 0.89 | 1 | 27.73 | 24.68 |
| 4D16 | 1 | 1.58 | 1 | 27.73 | 43.81 |
| ESTRIBOS 6,66D10 | 6.66 | 0.62 | 2.2 | 27.73 | 251.91 |
| -------- |  |  |  |  |  |
| 4D16 | 1 | 1.58 | 1 | 28.15 | 44.48 |
| 2D12 | 1 | 0.89 | 1 | 28.15 | 25.05 |
| 4D16 | 1 | 1.58 | 1 | 28.15 | 44.48 |
| ESTRIBOS 6,66D10 | 6.66 | 0.62 | 2.2 | 28.15 | 255.72 |
| -------- |  |  |  |  |  |
| V1 52*70 |  |  |  |  |  |
| 4D16 | 1 | 1.58 | 1 | 40.7 | 64.31 |
| 2D12 | 1 | 0.89 | 1 | 40.7 | 36.22 |
| 4D16 | 1 | 1.58 | 1 | 40.7 | 64.31 |
| ESTRIBOS 6,66D10 | 6.66 | 0.62 | 2.44 | 40.7 | 410.06 |
| ================ |  |  |  |  |  |
| V1 40*70 (transversales) |  |  |  |  |  |
| 4D16 | 1 | 1.58 | 1 | 13.64 | 21.55 |
| 2D12 | 1 | 0.89 | 1 | 13.64 | 12.14 |
| 4D16 | 1 | 1.58 | 1 | 13.64 | 21.55 |
| ESTRIBOS 6,66D10 | 6.66 | 0.62 | 2.2 | 13.64 | 123.91 |
| -------- |  |  |  |  |  |
| V1 40*70 |  |  |  |  |  |
| 4D16 | 1 | 1.58 | 1 | 37.23 | 58.82 |
| 2D12 | 1 | 0.89 | 1 | 37.23 | 33.13 |
| 4D16 | 1 | 1.58 | 1 | 37.23 | 58.82 |
| ESTRIBOS 6,66D10 | 6.66 | 0.62 | 2.2 | 37.23 | 338.21 |
| -------- |  |  |  |  |  |
| V1 40*70 |  |  |  |  |  |
| 4D16 | 1 | 1.58 | 1 | 3.62 | 5.72 |
| 2D12 | 1 | 0.89 | 1 | 3.62 | 3.22 |
| 4D16 | 1 | 1.58 | 1 | 3.62 | 5.72 |
| ESTRIBOS 6,66D10 | 6.66 | 0.62 | 2.2 | 3.62 | 32.88 |
| -------- |  |  |  |  |  |
| V1 40*70 |  |  |  |  |  |
| 4D16 | 1 | 1.58 | 1 | 32.77 | 51.78 |
| 2D12 | 1 | 0.89 | 1 | 32.77 | 29.17 |
| 4D16 | 1 | 1.58 | 1 | 32.77 | 51.78 |
| ESTRIBOS 6,66D10 | 6.66 | 0.62 | 2.2 | 32.77 | 297.69 |
| -------- |  |  |  |  |  |
| V1 40*70 |  |  |  |  |  |
| 4D16 | 1 | 1.58 | 1 | 46.61 | 73.64 |
| 2D12 | 1 | 0.89 | 1 | 46.61 | 41.48 |
| 4D16 | 1 | 1.58 | 1 | 46.61 | 73.64 |
| ESTRIBOS 6,66D10 | 6.66 | 0.62 | 2.2 | 46.61 | 423.42 |
| -------- |  |  |  |  |  |
| V1 40*70 |  |  |  |  |  |
| 4D16 | 1 | 1.58 | 1 | 3.62 | 5.72 |
| 2D12 | 1 | 0.89 | 1 | 3.62 | 3.22 |
| 4D16 | 1 | 1.58 | 1 | 3.62 | 5.72 |
| ESTRIBOS 6,66D10 | 6.66 | 0.62 | 2.2 | 3.62 | 32.88 |
| -------- |  |  |  |  |  |
| V1 40*70 |  |  |  |  |  |
| 4D16 | 1 | 1.58 | 1 | 32.77 | 51.78 |
| 2D12 | 1 | 0.89 | 1 | 32.77 | 29.17 |
| 4D16 | 1 | 1.58 | 1 | 32.77 | 51.78 |
| ESTRIBOS 6,66D10 | 6.66 | 0.62 | 2.2 | 32.77 | 297.69 |
| -------- |  |  |  |  |  |
| V1 40*70 |  |  |  |  |  |
| 4D16 | 1 | 1.58 | 1 | 3.62 | 5.72 |
| 2D12 | 1 | 0.89 | 1 | 3.62 | 3.22 |
| 4D16 | 1 | 1.58 | 1 | 3.62 | 5.72 |
| ESTRIBOS 6,66D10 | 6.66 | 0.62 | 2.2 | 3.62 | 32.88 |
| -------- |  |  |  |  |  |
| V1 40*70 |  |  |  |  |  |
| 4D16 | 1 | 1.58 | 1 | 46.59 | 73.61 |
| 2D12 | 1 | 0.89 | 1 | 46.59 | 41.47 |
| 4D16 | 1 | 1.58 | 1 | 46.59 | 73.61 |
| ESTRIBOS 6,66D10 | 6.66 | 0.62 | 2.2 | 46.59 | 423.23 |
| -------- |  |  |  |  |  |
| V1 40*70 |  |  |  |  |  |
| 4D16 | 1 | 1.58 | 1 | 46.59 | 73.61 |
| 2D12 | 1 | 0.89 | 1 | 46.59 | 41.47 |
| 4D16 | 1 | 1.58 | 1 | 46.59 | 73.61 |
| ESTRIBOS 6,66D10 | 6.66 | 0.62 | 2.2 | 46.59 | 423.23 |
| -------- |  |  |  |  |  |
| V1 40*70 |  |  |  |  |  |
| 4D16 | 1 | 1.58 | 1 | 46.59 | 73.61 |
| 2D12 | 1 | 0.89 | 1 | 46.59 | 41.47 |
| 4D16 | 1 | 1.58 | 1 | 46.59 | 73.61 |
| ESTRIBOS 6,66D10 | 6.66 | 0.62 | 2.2 | 46.59 | 423.23 |
| -------- |  |  |  |  |  |
| V1 40*70 |  |  |  |  |  |
| 4D16 | 1 | 1.58 | 1 | 7.04 | 11.12 |
| 2D12 | 1 | 0.89 | 1 | 7.04 | 6.27 |
| 4D16 | 1 | 1.58 | 1 | 7.04 | 11.12 |
| ESTRIBOS 6,66D10 | 6.66 | 0.62 | 2.2 | 7.04 | 63.95 |
| -------- |  |  |  |  |  |
| V1 40*70 |  |  |  |  |  |
| 4D16 | 1 | 1.58 | 1 | 32.79 | 51.81 |
| 2D12 | 1 | 0.89 | 1 | 32.79 | 29.18 |
| 4D16 | 1 | 1.58 | 1 | 32.79 | 51.81 |
| ESTRIBOS 6,66D10 | 6.66 | 0.62 | 2.2 | 32.79 | 297.87 |
| -------- |  |  |  |  |  |
| V1 40*70 |  |  |  |  |  |
| 4D16 | 1 | 1.58 | 1 | 7.04 | 11.12 |
| 2D12 | 1 | 0.89 | 1 | 7.04 | 6.27 |
| 4D16 | 1 | 1.58 | 1 | 7.04 | 11.12 |
| ESTRIBOS 6,66D10 | 6.66 | 0.62 | 2.2 | 7.04 | 63.95 |
| -------- |  |  |  |  |  |
| V1 40*70 |  |  |  |  |  |
| 4D16 | 1 | 1.58 | 1 | 32.79 | 51.81 |
| 2D12 | 1 | 0.89 | 1 | 32.79 | 29.18 |
| 4D16 | 1 | 1.58 | 1 | 32.79 | 51.81 |
| ESTRIBOS 6,66D10 | 6.66 | 0.62 | 2.2 | 32.79 | 297.87 |
| -------- |  |  |  |  |  |
| V1 40*70 |  |  |  |  |  |
| 4D16 | 1 | 1.58 | 1 | 7.04 | 11.12 |
| 2D12 | 1 | 0.89 | 1 | 7.04 | 6.27 |
| 4D16 | 1 | 1.58 | 1 | 7.04 | 11.12 |
| ESTRIBOS 6,66D10 | 6.66 | 0.62 | 2.2 | 7.04 | 63.95 |
| -------- |  |  |  |  |  |
| V1 40*70 |  |  |  |  |  |
| 4D16 | 1 | 1.58 | 1 | 32.79 | 51.81 |
| 2D12 | 1 | 0.89 | 1 | 32.79 | 29.18 |
| 4D16 | 1 | 1.58 | 1 | 32.79 | 51.81 |
| ESTRIBOS 6,66D10 | 6.66 | 0.62 | 2.2 | 32.79 | 297.87 |
| -------- |  |  |  |  |  |
| V1 40*70 |  |  |  |  |  |
| 4D16 | 1 | 1.58 | 1 | 7.04 | 11.12 |
| 2D12 | 1 | 0.89 | 1 | 7.04 | 6.27 |
| 4D16 | 1 | 1.58 | 1 | 7.04 | 11.12 |
| ESTRIBOS 6,66D10 | 6.66 | 0.62 | 2.2 | 7.04 | 63.95 |
| -------- |  |  |  |  |  |
| V1 40*70 |  |  |  |  |  |
| 4D16 | 1 | 1.58 | 1 | 32.79 | 51.81 |
| 2D12 | 1 | 0.89 | 1 | 32.79 | 29.18 |
| 4D16 | 1 | 1.58 | 1 | 32.79 | 51.81 |
| ESTRIBOS 6,66D10 | 6.66 | 0.62 | 2.2 | 32.79 | 297.87 |
| -------- |  |  |  |  |  |
| V1 40*70 |  |  |  |  |  |
| 4D16 | 1 | 1.58 | 1 | 13.08 | 20.67 |
| 2D12 | 1 | 0.89 | 1 | 13.08 | 11.64 |
| 4D16 | 1 | 1.58 | 1 | 13.08 | 20.67 |
| ESTRIBOS 6,66D10 | 6.66 | 0.62 | 2.2 | 13.08 | 118.82 |
| -------- |  |  |  |  |  |
| V1 40*70 |  |  |  |  |  |
| 4D16 | 1 | 1.58 | 1 | 36.41 | 57.53 |
| 2D12 | 1 | 0.89 | 1 | 36.41 | 32.40 |
| 4D16 | 1 | 1.58 | 1 | 36.41 | 57.53 |
| ESTRIBOS 6,66D10 | 6.66 | 0.62 | 2.2 | 36.41 | 330.76 |
| -------- |  |  |  |  |  |
| V1 40*70 |  |  |  |  |  |
| 4D16 | 1 | 1.58 | 1 | 53.78 | 84.97 |
| 2D12 | 1 | 0.89 | 1 | 53.78 | 47.86 |
| 4D16 | 1 | 1.58 | 1 | 53.78 | 84.97 |
| ESTRIBOS 6,66D10 | 6.66 | 0.62 | 2.2 | 53.78 | 488.55 |
| ---------------------------------------------------------------- |  |  |  |  |  |
| V2 50*70 |  |  |  |  |  |
| 4D16 | 1 | 1.58 | 1 | 24.91 | 39.36 |
| 2D12 | 1 | 0.89 | 1 | 24.91 | 22.17 |
| 4D16 | 1 | 1.58 | 1 | 24.91 | 39.36 |
| ESTRIBOS 6,66D8 | 6.66 | 0.4 | 2.4 | 24.91 | 159.26 |
| ------------------------------- |  |  |  |  |  |
| V3 60*70 |  |  |  |  |  |
| 4D16 | 1 | 1.58 | 1 | 40.7 | 64.31 |
| 2D12 | 1 | 0.89 | 1 | 40.7 | 36.22 |
| 4D16 | 1 | 1.58 | 1 | 40.7 | 64.31 |
| ESTRIBOS 6,66D8 | 6.66 | 0.4 | 2.6 | 40.7 | 281.90 |
| ------------------------------- |  |  |  |  |  |
| V3 60*70 |  |  |  |  |  |
| 4D16 | 1 | 1.58 | 1 | 32.79 | 51.81 |
| 2D12 | 1 | 0.89 | 1 | 32.79 | 29.18 |
| 4D16 | 1 | 1.58 | 1 | 32.79 | 51.81 |
| ESTRIBOS 6,66D8 | 6.66 | 0.4 | 2.6 | 32.79 | 227.12 |
| ---------------------------------------------------------------- |  |  |  |  |  |
| NEGATIVOS |  |  |  |  |  |
| longitudinales |  |  |  |  |  |
| D20 | 3 | 2.47 | 4 | 7 | 207.48 |
|  | 3 | 2.47 | 6 | 1 | 44.46 |
|  | 3 | 2.47 | 4 | 5 | 148.20 |
|  | 3 | 2.47 | 4 | 1 | 29.64 |
| D25 | 3 | 3.85 | 10 | 1 | 115.50 |
|  | 3 | 3.85 | 6 | 1 | 69.30 |
|  | 3 | 3.85 | 10 | 1 | 115.50 |
|  | 3 | 3.85 | 7 | 2 | 161.70 |
|  | 3 | 3.85 | 9 | 1 | 103.95 |
| D20 | 3 | 2.47 | 4 | 5 | 148.20 |
| D25 | 3 | 3.85 | 4 | 2 | 92.40 |
|  | 3 | 3.85 | 7 | 1 | 80.85 |
|  | 3 | 3.85 | 8 | 1 | 92.40 |
|  | 3 | 3.85 | 5 | 1 | 57.75 |
| D20 | 3 | 2.47 | 4 | 1 | 29.64 |
| D25 | 3 | 3.85 | 5 | 2 | 115.50 |
|  | 3 | 3.85 | 8 | 1 | 92.40 |
| D20 | 3 | 2.47 | 4 | 4 | 118.56 |
| D25 | 3 | 3.85 | 4 | 1 | 46.20 |
|  | 3 | 3.85 | 6 | 2 | 138.60 |
| D20 | 3 | 2.47 | 4 | 4 | 118.56 |
| D25 | 3 | 3.85 | 7 | 1 | 80.85 |
|  | 3 | 3.85 | 8 | 1 | 92.40 |
|  | 3 | 3.85 | 5 | 1 | 57.75 |
| D20 | 3 | 2.47 | 4 | 1 | 29.64 |
| transversales |  |  |  |  |  |
| D20 | 3 | 2.47 | 4 | 9 | 266.76 |
|  | 3 | 2.47 | 4 | 6 | 177.84 |
|  | 3 | 2.47 | 4 | 7 | 207.48 |
|  | 3 | 2.47 | 4 | 6 | 177.84 |
|  | 3 | 2.47 | 4.5 | 1 | 33.35 |
|  | 3 | 2.47 | 4 | 1 | 29.64 |
|  | 3 | 2.47 | 6 | 1 | 44.46 |
|  | 3 | 2.47 | 4 | 6 | 177.84 |
|  | 3 | 2.47 | 4 | 2 | 59.28 |
|  | 3 | 2.47 | 6 | 1 | 44.46 |
|  | 3 | 2.47 | 4 | 6 | 177.84 |
|  | 3 | 2.47 | 4 | 2 | 59.28 |
|  | 3 | 2.47 | 6 | 1 | 44.46 |
|  | 3 | 2.47 | 4 | 6 | 177.84 |
|  | 3 | 2.47 | 4 | 7 | 207.48 |
|  | 3 | 2.47 | 4 | 6 | 177.84 |
|  | 3 | 2.47 | 4 | 6 | 177.84 |
|  | 3 | 2.47 | 4 | 6 | 177.84 |
| D25 | 3 | 3.85 | 5 | 2 | 115.50 |
| D20 | 3 | 2.47 | 4 | 4 | 118.56 |
| D25 | 3 | 3.85 | 5 | 1 | 57.75 |
|  | 3 | 3.85 | 5 | 1 | 57.75 |
|  | 3 | 3.85 | 8 | 1 | 92.40 |
|  | 3 | 3.85 | 5 | 1 | 57.75 |
|  | 3 | 3.85 | 4 | 4 | 184.80 |
|  | 3 | 3.85 | 6 | 1 | 69.30 |
| ---------------------------------------------------- |  |  |  |  |  |
| Total |  |  |  |  | 35255.29 |

## C03 SANEAMIENTO (16/10/1991)
Importe: 52094.14

**EAQ41** Ud ARQUETA EN LINEA 250X110X160 PVC (10/11/2000)
1 Ud × 263.37 (271.27 con costes indirectos) = 271.27
Arqueta Colector en linea o paso S-196 250x110x160cm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110, incluso: Cajeado de tierras, cama de hormigon, retacado perimetral con tierras seleccionada.

| Código | Ud | Descripción | Rendimiento | Precio | Importe |
|---|---|---|---|---|---|
| O0101OF | h. | OFICIAL 1ª (mano de obra) | 2 | 15.29 | 30.58 |
| O0101FO | h | OFICIAL 1ª FONTANERO CALEFACTOR (mano de obra; 10/11/2000) | 0.9 | 15.29 | 13.76 |
| O0105OF | h | PEÓN ORDINARIO | 1.5 | 14.02 | 21.03 |
| M05RN020 | h | RETROCARGADORA NEUMÁTICOS 75 CV (maquinaria) | 0.2 | 22.22 | 4.44 |
| MQCAMION | h | CAMIÓN DUMPER (maquinaria) | 0.01 | 22.37 | 0.22 |
| PARQ41 | ud | ARQUETA EN LINEA PVC. S-196 (256) (material; 11/02/2008) | 1 | 67.29 | 67.29 |
| PARQ90 | ud | CONJUNTO S/PRIYECTO CODOS, REDUCCIONES Y PIEZ (material) | 0.033 | 3518.91 | 116.12 |
| PARQ91 | l | PEGAMENTO UNIVERSAL PVC (material) | 0.02 | 21.81 | 0.44 |
| P01HL030 | m³ | HORMIGÓN HL-15/P/20 CENTRAL (material) | 0.1 | 43.33 | 4.33 |
| %MA | % | MEDIOS AUXILIARES | 2 % | 258.21 | 5.16 |
|  |  | Total |  |  | 263.37 |

**EAQ42** Ud ARQUETA EN LINEA S-212 PVC (10/11/2000)
11 Ud × 271.48 (279.62 con costes indirectos) = 3075.82
Arqueta Colector Inspeccion en linea o paso S-212 - 250x110x160cm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ42 | ud | ARQUETA EN LINEA PVC. S-212 (material; 11/02/2008) | 1 | 79.24 | 79.24 |
| PARQ90 | ud | CONJUNTO S/PRIYECTO CODOS, REDUCCIONES Y PIEZ | 0.033 | 3518.91 | 116.12 |
| PARQ91 | l | PEGAMENTO UNIVERSAL PVC | 0.02 | 21.81 | 0.44 |
| P01HL030 | m³ | HORMIGÓN HL-15/P/20 CENTRAL | 0.1 | 43.33 | 4.33 |
| %MA | % | MEDIOS AUXILIARES | 2 % | 266.16 | 5.32 |
|  |  | Total |  |  | 271.48 |

**EAQ43** Ud ARQUETA EN LINEA S-196 PVC (10/11/2000)
1 Ud × 322.46 (332.13 con costes indirectos) = 332.13
Arqueta Colector en linea o paso S-196 - 315x160x200cm., de PVC sistema Colector de Jimten o equivalenye aprobado por la DF colocado en zanja sobre cama de hormigon y rellenos de tierra, profundidad según ubicación, y segun le corresponda por tipo: terminales tapa B-125 (S-199) Terminal de Rejilla B-125 (S-200), termonal de tapa (teja) (S-315), Kit sumidero s/colector (A63), codo M/H 45º 160, reduccion excentrica 110-160 y 125-160, toma injerto 45º 315/160, tapon 160 y 200 teja, toma injerto 90º teja 250/160, tapon macho teja 110, codo M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ43 | ud | ARQUETA EN LINEA PVC. S-196 (315) (material; 11/02/2008) | 1 | 129.22 | 129.22 |
| PARQ90 | ud | CONJUNTO S/PRIYECTO CODOS, REDUCCIONES Y PIEZ | 0.033 | 3518.91 | 116.12 |
| PARQ91 | l | PEGAMENTO UNIVERSAL PVC | 0.02 | 21.81 | 0.44 |
| P01HL030 | m³ | HORMIGÓN HL-15/P/20 CENTRAL | 0.1 | 43.33 | 4.33 |
| %MA | % | MEDIOS AUXILIARES | 2 % | 316.14 | 6.32 |
|  |  | Total |  |  | 322.46 |

**EAQ44** Ud ARQUETA EN LINEA S-196-4 BOCAS PVC (10/11/2000)
1 Ud × 261.05 (268.88 con costes indirectos) = 268.88
Arqueta Colector en linea o paso S-196 cuatro bocas - 250x160x160cm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ44 | ud | ARQUETA EN LINEA PVC. S-196-4B (material; 11/02/2008) | 1 | 69.01 | 69.01 |
| PARQ90 | ud | CONJUNTO S/PRIYECTO CODOS, REDUCCIONES Y PIEZ | 0.033 | 3518.91 | 116.12 |
| PARQ91 | l | PEGAMENTO UNIVERSAL PVC | 0.02 | 21.81 | 0.44 |
| P01HL030 | m³ | HORMIGÓN HL-15/P/20 CENTRAL | 0.1 | 43.33 | 4.33 |
| %MA | % | MEDIOS AUXILIARES | 2 % | 255.93 | 5.12 |
|  |  | Total |  |  | 261.05 |

**EAQ45** Ud ARQUETA EN LINEA S-212-4 BOCAS PVC (10/11/2000)
10 Ud × 273.34 (281.54 con costes indirectos) = 2815.40
Arqueta Colector Inspeccion en linea o paso S-212 cuatro bocas - 250x160x160cm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ45 | ud | ARQUETA EN LINEA PVC. S-212-4B (material; 11/02/2008) | 1 | 81.06 | 81.06 |
| PARQ90 | ud | CONJUNTO S/PRIYECTO CODOS, REDUCCIONES Y PIEZ | 0.033 | 3518.91 | 116.12 |
| PARQ91 | l | PEGAMENTO UNIVERSAL PVC | 0.02 | 21.81 | 0.44 |
| P01HL030 | m³ | HORMIGÓN HL-15/P/20 CENTRAL | 0.1 | 43.33 | 4.33 |
| %MA | % | MEDIOS AUXILIARES | 2 % | 267.98 | 5.36 |
|  |  | Total |  |  | 273.34 |

**EAQ46** Ud ARQUETA EN LINEA S-221-J LAVIADA 250 PVC (10/11/2000)
4 Ud × 270.29 (278.4 con costes indirectos) = 1113.60
Arqueta Colector Inspeccion en linea o paso S-221 junta laviada - 250x160xHcm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ46 | ud | ARQUETA EN LINEA PVC. S-221-JUNTA LAVIADA 250 (material; 11/02/2008) | 1 | 78.07 | 78.07 |
| PARQ90 | ud | CONJUNTO S/PRIYECTO CODOS, REDUCCIONES Y PIEZ | 0.033 | 3518.91 | 116.12 |
| PARQ91 | l | PEGAMENTO UNIVERSAL PVC | 0.02 | 21.81 | 0.44 |
| P01HL030 | m³ | HORMIGÓN HL-15/P/20 CENTRAL | 0.1 | 43.33 | 4.33 |
| %MA | % | MEDIOS AUXILIARES | 2 % | 264.99 | 5.30 |
|  |  | Total |  |  | 270.29 |

**EAQ47** Ud ARQUETA EN LINEA S-221-J LAVIADA 315 PVC (10/11/2000)
2 Ud × 364.84 (375.79 con costes indirectos) = 751.58
Arqueta Colector Inspeccion en linea o paso S-221 junta laviada - 315x160xHcm., de PVC sistema Colector de Jimten o equivalenye aprobado por la DF colocado en zanja sobre cama de hormigon y rellenos de tierra, profundidad según ubicación, y segun le corresponda por tipo: terminales tapa B-125 (S-199) Terminal de Rejilla B-125 (S-200), termonal de tapa (teja) (S-315), Kit sumidero s/colector (A63), codo M/H 45º 160, reduccion excentrica 110-160 y 125-160, toma injerto 45º 315/160, tapon 160 y 200 teja, toma injerto 90º teja 250/160, tapon macho teja 110, codp M/H teja 110 y 125, derivación simple 45º M/H teja 110,, incluso: Cajeado de tierras, cama de hormigon, retacado perimetral con tierras seleccionada

| Código | Ud | Descripción | Rendimiento | Precio | Importe |
|---|---|---|---|---|---|
| O0101OF | h. | OFICIAL 1ª | 2 | 15.29 | 30.58 |
| O0101FO | h | OFICIAL 1ª FONTANERO CALEFACTOR | 0.9 | 15.29 | 13.76 |
| O0105OF | h | PEÓN ORDINARIO | 1.5 | 14.02 | 21.03 |
| M05RN020 | h | RETROCARGADORA NEUMÁTICOS 75 CV | 0.02 | 22.22 | 0.44 |
| MQCAMION | h | CAMIÓN DUMPER | 0.01 | 22.37 | 0.22 |
| PARQ47 | ud | ARQUETA EN LINEA PVC. S-221-JUNTA LAVIADA 315 (material; 11/02/2008) | 1 | 170.77 | 170.77 |
| PARQ90 | ud | CONJUNTO S/PRIYECTO CODOS, REDUCCIONES Y PIEZ | 0.033 | 3518.91 | 116.12 |
| PARQ91 | l | PEGAMENTO UNIVERSAL PVC | 0.02 | 21.81 | 0.44 |
| P01HL030 | m³ | HORMIGÓN HL-15/P/20 CENTRAL | 0.1 | 43.33 | 4.33 |
| %MA | % | MEDIOS AUXILIARES | 2 % | 357.69 | 7.15 |
|  |  | Total |  |  | 364.84 |

**ECE110** Ml COLECTOR ENTERRADO PVC. 110 MM. (18/01/1998)
113.66 Ml × 15.8 (16.27 con costes indirectos) = 1849.25
Colector enterrado de P.V.C. con uniones a base junta elástica de NBR o soldaura quimica en frio, color naranja serie SN-4, de ø 110 mm., p.p. de piezas especiales, registros, pegamento de la casa, sobre cama de arena de rio lavada de 10 cm. de espesor, incluida ésta, excavación de zanja, base o cama de hormigon, relleno de arena hasta cubrir el tubo y de tierra el resto, compactado de la misma una vez alojada la tubería.

| Código | Ud | Descripción | Rendimiento | Precio | Importe |
|---|---|---|---|---|---|
| AE345 | M3 | EXCAVACION ZANJAS Y RELLENO (material; 18/01/1998) | 0.16 | 6.61 | 1.06 |
| O0101OF | h. | OFICIAL 1ª | 0.14 | 15.29 | 2.14 |
| O0105OF | h | PEÓN ORDINARIO | 0.14 | 14.02 | 1.96 |
| O0101FO | h | OFICIAL 1ª FONTANERO CALEFACTOR | 0.14 | 15.29 | 2.14 |
| P01AA020 | m3 | ARENA DE RÍO (0/5 MM.) (material; 12/12/2009) | 0.11 | 14.21 | 1.56 |
| PE12 | ml | TUBO PVC. D.110 SANEAMIENTO (material; 30/06/2010) | 1.05 | 5.27 | 5.53 |
| PQM4 | ud | PEQUEÑO MATERIAL 4 (material) | 1.1 | 1 | 1.10 |
| %MA | % | MEDIOS AUXILIARES | 2 % | 15.49 | 0.31 |
|  |  | Total |  |  | 15.8 |

| Medición | Uds. | Largo | Parcial |
|---|---|---|---|
|  | 1 | 1 | 1.00 |
|  | 1 | 7.17 | 7.17 |
|  | 1 | 5.65 | 5.65 |
|  | 1 | 5.5 | 5.50 |
|  | 1 | 2.42 | 2.42 |
|  | 1 | 6.18 | 6.18 |
|  | 1 | 1.67 | 1.67 |
| --- |  |  |  |
|  | 1 | 1.66 | 1.66 |
| --- |  |  |  |
|  | 1 | 6.11 | 6.11 |
|  | 1 | 2.66 | 2.66 |
| -- |  |  |  |
|  | 2 | 4.27 | 8.54 |
|  | 1 | 2.23 | 2.23 |
|  | 1 | 1 | 1.00 |
| -- |  |  |  |
|  | 1 | 4.4 | 4.40 |
|  | 1 | 0.55 | 0.55 |
|  | 1 | 2.9 | 2.90 |
|  | 1 | 1.5 | 1.50 |
|  | 1 | 1.22 | 1.22 |
| V--- | 4 | 6 | 24.00 |
| **EN 90 | 1 | 27.3 | 27.30 |
| Total |  |  | 113.66 |

**EAECE125** Ml COLECTOR ENTERRADO PVC. 125 MM. (13/01/1996)
103.4 Ml × 18.74 (19.3 con costes indirectos) = 1995.62
Colector enterrado de P.V.C. con uniones a base junta elástica de NBR o soldaura quimica en frio, color naranja serie SN-4, de ø 125 mm., p.p. de piezas especiales, registros, pegamento de la casa, sobre cama de arena de rio lavada de 10 cm. de espesor, incluida ésta, excavación de zanja, base o cama de hormigon, relleno de arena hasta cubrir el tubo y de tierra el resto, compactado de la misma una vez alojada la tubería,

| Código | Ud | Descripción | Rendimiento | Precio | Importe |
|---|---|---|---|---|---|
| AE345 | M3 | EXCAVACION ZANJAS Y RELLENO | 0.16 | 6.61 | 1.06 |
| O0101OF | h. | OFICIAL 1ª | 0.14 | 15.29 | 2.14 |
| O0105OF | h | PEÓN ORDINARIO | 0.14 | 14.02 | 1.96 |
| O0101FO | h | OFICIAL 1ª FONTANERO CALEFACTOR | 0.14 | 15.29 | 2.14 |
| P01AA020 | m3 | ARENA DE RÍO (0/5 MM.) | 0.11 | 14.21 | 1.56 |
| P0646 | ml | TUBO PVC. D.125 SANEAMIENTO (material; 13/01/1996) | 1.05 | 8.0099 | 8.41 |
| PQM4 | ud | PEQUEÑO MATERIAL 4 | 1.1 | 1 | 1.10 |
| %MA | % | MEDIOS AUXILIARES | 2 % | 18.37 | 0.37 |
|  |  | Total |  |  | 18.74 |

| Medición | Uds. | Largo | Parcial |
|---|---|---|---|
|  | 1 | 7.58 | 7.58 |
|  | 1 | 2.85 | 2.85 |
|  | 1 | 2.71 | 2.71 |
|  | 1 | 24.7 | 24.70 |
|  | 1 | 24.7 | 24.70 |
|  | 1 | 4.97 | 4.97 |
|  | 1 | 9.44 | 9.44 |
|  | 1 | 12.83 | 12.83 |
| * | 1 | 13.62 | 13.62 |
| Total |  |  | 103.4 |

**EAECE160** Ml COLECTOR ENTERRADO PVC. 160 MM. (18/01/1998)
88.26 Ml × 24.68 (25.42 con costes indirectos) = 2243.57
Colector enterrado de P.V.C. con uniones a base junta elástica de NBR o soldaura quimica en frio, color naranja serie SN-4, de ø 160 mm., p.p. de piezas especiales, registros, pegamento de la casa, sobre cama de arena de rio lavada de 10 cm. de espesor, incluida ésta, excavación de zanja, base o cama de hormigon, relleno de arena hasta cubrir el tubo y de tierra el resto, compactado de la misma una vez alojada la tubería,

| Código | Ud | Descripción | Rendimiento | Precio | Importe |
|---|---|---|---|---|---|
| AE345 | M3 | EXCAVACION ZANJAS Y RELLENO | 0.25 | 6.61 | 1.65 |
| O0101OF | h. | OFICIAL 1ª | 0.16 | 15.29 | 2.45 |
| O0105OF | h | PEÓN ORDINARIO | 0.16 | 14.02 | 2.24 |
| O0101FO | h | OFICIAL 1ª FONTANERO CALEFACTOR | 0.16 | 15.29 | 2.45 |
| P01AA020 | m3 | ARENA DE RÍO (0/5 MM.) | 0.18 | 14.21 | 2.56 |
| P0647 | ml | TUBO PVC. D.160 SANEAMIENTO (material; 13/07/2010) | 1.05 | 11 | 11.55 |
| PQM4 | ud | PEQUEÑO MATERIAL 4 | 1.3 | 1 | 1.30 |
| %MA | % | MEDIOS AUXILIARES | 2 % | 24.20 | 0.48 |
|  |  | Total |  |  | 24.68 |

| Medición | Uds. | Largo | Parcial |
|---|---|---|---|
|  | 1 | 2.83 | 2.83 |
|  | 1 | 2.89 | 2.89 |
|  | 1 | 1.86 | 1.86 |
|  | 1 | 19.52 | 19.52 |
|  | 1 | 20.57 | 20.57 |
|  | 1 | 1.61 | 1.61 |
|  | 1 | 10.48 | 10.48 |
|  | 1 | 10.79 | 10.79 |
|  | 1 | 10.48 | 10.48 |
|  | 1 | 7.23 | 7.23 |
| Total |  |  | 88.26 |

**ECE200** Ml COLECTOR ENTERRADO PVC. 200 MM. (18/01/1998)
30 Ml × 32.56 (33.54 con costes indirectos) = 1006.20
Colector enterrado de P.V.C. con uniones a base junta elástica de NBR o soldaura quimica en frio, color naranja serie SN-4, de ø 200 mm., p.p. de piezas especiales, registros, pegamento de la casa, sobre cama de arena de rio lavada de 10 cm. de espesor, incluida ésta, excavación de zanja, base o cama de hormigon. relleno de arena hasta cubrir el tubo y de tierra el resto, compactado de la misma una vez alojada la tubería.

| Código | Ud | Descripción | Rendimiento | Precio | Importe |
|---|---|---|---|---|---|
| AE345 | M3 | EXCAVACION ZANJAS Y RELLENO | 0.32 | 6.61 | 2.12 |
| O0101OF | h. | OFICIAL 1ª | 0.2 | 15.29 | 3.06 |
| O0105OF | h | PEÓN ORDINARIO | 0.2 | 14.02 | 2.80 |
| O0101FO | h | OFICIAL 1ª FONTANERO CALEFACTOR | 0.2 | 15.29 | 3.06 |
| P01AA020 | m3 | ARENA DE RÍO (0/5 MM.) | 0.25 | 14.21 | 3.55 |
| P0648 | ml | TUBO PVC. D.200 SANEAMIENTO (material) | 1.05 | 14.98 | 15.73 |
| PQM4 | ud | PEQUEÑO MATERIAL 4 | 1.6 | 1 | 1.60 |
| %MA | % | MEDIOS AUXILIARES | 2 % | 31.92 | 0.64 |
|  |  | Total |  |  | 32.56 |

**EVAAT1** Ud VALVULA ANTIRRETORNO S220 (10/11/2000)
2 Ud × 423.32 (436.02 con costes indirectos) = 872.04
Válvula antirretorno o retención S-220 de 200, de PVC sistema Colector de Jimten o equivalenye aprobado por la DF, junta labiada y registro en la parte superior, colocada.

| Código | Ud | Descripción | Rendimiento | Precio | Importe |
|---|---|---|---|---|---|
| O0101FO | h | OFICIAL 1ª FONTANERO CALEFACTOR | 0.17 | 15.29 | 2.60 |
| O0103FO | h | AYUDANTE FONTANERO (mano de obra) | 0.17 | 14.36 | 2.44 |
| PPVATE | ud | VÁLVULA ANTIRRETORNO-RETENCION 200 MM. Ø (material; 19/09/2008) | 1 | 409.98 | 409.98 |
| %MA | % | MEDIOS AUXILIARES | 2 % | 415.02 | 8.30 |
|  |  | Total |  |  | 423.32 |

| Medición | Uds. | Parcial |
|---|---|---|
|  | 1 | 1.00 |
|  | 1 | 1.00 |
| Total |  | 2 |

**ED03JC021** m CANAL DE APERTURA LINAEL ACO SLIMLINE DRENAJE (15/06/2010)
52 m × 56.98 (58.69 con costes indirectos) = 3051.88
Sumistro y montaje de canal ACO Slimline Drenaje o equivalente arobado por la DF de canal de ranura de 1m - Clase A15 a C250, canales fabricado con hormigón polímero y con ranura de admisión integral
ACO Slimline sistema de drenaje de ranura de una pieza diseñado para aplicaciones de servicio liviano, como áreas peatonales y zonas ajardinadas, escuelas, aparcamientos y desarrollos residenciales.
Dimensiones Longitud: 1000 mm, Ancho: 146 mm, Profundidad: 146 mm, Inversión: 128 mm
Incluido suministro y colocacion de dos piezas en L de acero galvanizdo para remate de pavimento (incluido en la descomposicion del precio).

| Código | Ud | Descripción | Rendimiento | Precio | Importe |
|---|---|---|---|---|---|
| O0101OF | h. | OFICIAL 1ª | 0.2 | 15.29 | 3.06 |
| PA02BP510 | m³ | HORMIGÓN HNE-20/P/40 ELAB. OBRA (material) | 0.05 | 50 | 2.50 |
| P05JA011 | m | CANAL H-POLIMERO ACO SLIMLINE (material) | 1 | 28 | 28.00 |
| P05JA031 | m | PIEZAS EN L REMATE PAVIMENTO (material) | 1 | 22.3 | 22.30 |
| %MA | % | MEDIOS AUXILIARES | 2 % | 55.86 | 1.12 |
|  |  | Total |  |  | 56.98 |

**EHO25** Ud POZO REGISTRO (16/10/1991)
3 Ud × 382.22 (393.69 con costes indirectos) = 1181.07
Pozo de registro, de hormigón moldeado H-200, profundidad según pendiente del saneamiento mas 1 m., con pates de acero revestidos de resina epoxi, incluso excavación de tierras, posterior relleno y apisonado de las mismas, marco y tapa de fundición, ejecutado según normativa municipal, completo y colocado.

| Código | Ud | Descripción | Rendimiento | Precio | Importe |
|---|---|---|---|---|---|
| O0101OF | h. | OFICIAL 1ª | 0.6 | 15.29 | 9.17 |
| O0103OF | h | AYUDANTE (mano de obra) | 0.6 | 14.36 | 8.62 |
| APJ24 | M3 | EXCAVACION POZOS A MAQUINA (material; 18/01/1998) | 12 | 7.45 | 89.40 |
| PFSA49 | kg | HIERRO FUNDIDO TAPA Y MARCO (material; 16/10/1991) | 105 | 0.72 | 75.60 |
| PFSA50 | ud | PATE FUNDICIÓN REVES.RRESI.EPOXI (material; 16/10/1991) | 10 | 6.18 | 61.80 |
| P01D894 | m3 | HORMIGÓN MOLDEADO TIPO H-200 (material) | 1.5 | 86.76 | 130.14 |
| %MA | % | MEDIOS AUXILIARES | 2 % | 374.73 | 7.49 |
|  |  | Total |  |  | 382.22 |

**EBI125** m BAJANTE INSONORIZADA D=125 MM. (31/01/2000)
27.3 m × 51.37 (52.91 con costes indirectos) = 1444.44
Bajante de aguas residuales-fecales Polo Kal NG insonorizadas o equivalente paprobada por la DF para la evacuación.hasta una altura aproximada de 7m, a medir en obra. Con 3 capas de polipropileno mineralizado de diferentes densidades, según UNE EN 1451 fabricado según UNE EN 1451 en 3 capas:
1. Capa externa en PP-C. La capa protectora externa le confiere una alta resistencia al impacto y a agentes atmosféricos.
2. Capa intermedia en PP-TV. El refuerzo mineral de la capa intermedia le aporta a la tubería una mayor rigidez, seguridad y estabilidad.
3. Capa interna en PP-C. Aporta una alta resistencia al agua caliente (hasta 97 ºC), a las sustancias químicas y a la abrasión. Resistente a incrustaciones.
CARACTERÍSTICAS.
Material: PP-C / PP-TV/ PP-C
Densidad : >1100 kg/m3 según ISO 1183
Índice de fluidez material prima (MFR) : >0,25 g/10 min
Índice de fluidez (MFR) tubo : +/- 0,2% g/10 min
Retracción longitudinal (150ºC) : =0,45 %, según EN ISO 2505
Rigidez anular (clase "BD") :SN marc. tubo KN/m2, según EN 9969
Flexibilidad anular: sin fallo
Resistencia presión interna (80ºC 140 H) a 4,2 MPa: sin fallo, según EN 1167
Resistencia presión interna (95ºC 1000 H) a 2,5 Mpa: sin fallo, según EN 1167
Resistencia al impacto (mét. esfera reloj): TIR =10%, según EN 744
Estanquidad al agua (0,5 bar, 1 min): sin fuga, según EN 1053
Estanquidad al aire : sin fuga, según EN 1054
Ciclo de temperatura elevada : sin fuga, según EN 1055
Resistencia al impacto (mét. escalera) : H50>1m, según EN 1411
Prestaciones a L.P. de la junta TPE : sin fuga, según PrEN 1989
Fabricación : UNE EN 1451m. de diámetro, a bajante incluyendo un incremento sobre el precio del tubo en concepto de uniones y accesorios, según NTE/ISS-49.
Medida la longitud ejecutada y probada totalmente instalada y funcionando.

| Código | Ud | Descripción | Rendimiento | Precio | Importe |
|---|---|---|---|---|---|
| O0101FO | h | OFICIAL 1ª FONTANERO CALEFACTOR | 0.22 | 15.29 | 3.36 |
| P17JI040 | ml | BAJANTE INSONOR. POLO KAL NG D-125 MM. (material; 31/01/2000) | 1 | 25 | 25.00 |
| P17JI090 | ud | CODO BAJ.POLO KAL NG D-=125 MM. (material; 31/01/2000) | 0.3 | 15 | 4.50 |
| P17JI130 | ud | ABRAZ.BAJ.INSON POLO KAL NG D-125 MM. (material; 31/01/2000) | 1 | 6 | 6.00 |
| P17JI200 | ud | DERIVACIÓN 45º POLO KAL NG D-125/110 MM. (material; 17/02/2005) | 0.5 | 23 | 11.50 |
| %MA | % | MEDIOS AUXILIARES | 2 % | 50.36 | 1.01 |
|  |  | Total |  |  | 51.37 |

| Medición | Uds. | Largo | Parcial |
|---|---|---|---|
|  | 3 | 9.1 | 27.30 |
| Total |  |  | 27.3 |

**ED25NC110** m COLECTOR COLGADO INSONORIZADO POLO KAL110 MM (10/11/2000)
7.65 m × 25.01 (25.76 con costes indirectos) = 197.06
Colector colgado con tubería insonorizada POLO KAL de PVC de nueva generación mejorado con carga mineral de alta densidad e inercia química, de diámetro 110 mm x 3,2 mm de espesor, en instalaciones de evacuación de aguas residuales y pluviales, para unir con piezas de igual material, mediante manguitos de unión / dilatación con junta elástica. De conformidad con la norma UNE-EN 1453-I, i/ p.p. de piezas especiales de idénticas características con junta elástica incorporada, totalmente instalada, según CTE/ DB-HS 5 evacuación de aguas.

| Código | Ud | Descripción | Rendimiento | Precio | Importe |
|---|---|---|---|---|---|
| O0101FO | h | OFICIAL 1ª FONTANERO CALEFACTOR | 0.25 | 15.29 | 3.82 |
| O0103FO | h | AYUDANTE FONTANERO | 0.15 | 14.36 | 2.15 |
| P25FA110 | m | TUBO INSONORIZADO POLO KAL DN 110 (material) | 1 | 10 | 10.00 |
| P25FD091 | ud | CODO 87º INSONORIZADO M-H DIÁM. 110 MM (material) | 0.1 | 7.35 | 0.74 |
| P25FD110 | ud | MANGUITO INSONORIZADO H-H DIÁM. 110 MM (material) | 0.3 | 8.18 | 2.45 |
| PU25XH191 | ud | ABRAZADERA ISOFÓNICA TUBO 110 MM (material) | 1 | 5.36 | 5.36 |
| %MA | % | MEDIOS AUXILIARES | 2 % | 24.52 | 0.49 |
|  |  | Total |  |  | 25.01 |

| Medición | Uds. | Largo | Parcial |
|---|---|---|---|
|  | 1 | 3.5 | 3.50 |
|  | 1 | 2.7 | 2.70 |
|  | 1 | 1.45 | 1.45 |
| Total |  |  | 7.65 |

**ED25NA510** m TUBERÍA EVACUACIÓN PVC 32 MM SERIE B (10/11/2000)
20 m × 6.21 (6.4 con costes indirectos) = 128.00
m. Tubería de PVC de 32 mm serie B color gris, de conformidad con UNE EN 1329 para evacuación interior de aguas calientes y residuales, i/codos, tes y demás accesorios, totalmente instalada, según CTE/ DB-HS 5 evacuación de aguas.

| Código | Ud | Descripción | Rendimiento | Precio | Importe |
|---|---|---|---|---|---|
| O0101FO | h | OFICIAL 1ª FONTANERO CALEFACTOR | 0.2 | 15.29 | 3.06 |
| O0103FO | h | AYUDANTE FONTANERO | 0.1 | 14.36 | 1.44 |
| P25AA001 | m | TUBERÍA PVC EVACUACIÓN 32 MM UNE EN 1329 (material) | 1 | 0.8 | 0.80 |
| P25DA001 | ud | CODO 87° M-H PVC EVACUACIÓN 32 MM (material) | 1 | 0.25 | 0.25 |
| P25DD001 | ud | MANGUITO UNIÓN H-H PVC 32 MM (material) | 0.4 | 0.68 | 0.27 |
| P25XP001 | kg | ADHESIVO PARA PVC TANGIT (material) | 0.01 | 26.63 | 0.27 |
| %MA | % | MEDIOS AUXILIARES | 2 % | 6.09 | 0.12 |
|  |  | Total |  |  | 6.21 |

| Medición | Uds. | Largo | Parcial |
|---|---|---|---|
|  | 1 | 5 | 5.00 |
|  | 5 | 3 | 15.00 |
| Total |  |  | 20 |

**ED25NA520** m TUBERÍA EVACUACIÓN PVC 40 MM SERIE B (10/11/2000)
26.56 m × 6.31 (6.5 con costes indirectos) = 172.64
m. Tubería de PVC de 40 mm serie B color gris, de conformidad con UNE EN 1329 para evacuación interior de aguas calientes y residuales, i/codos, tes y demás accesorios, totalmente instalada, según CTE/ DB-HS 5 evacuación de aguas.

| Código | Ud | Descripción | Rendimiento | Precio | Importe |
|---|---|---|---|---|---|
| O0101FO | h | OFICIAL 1ª FONTANERO CALEFACTOR | 0.2 | 15.29 | 3.06 |
| O0103FO | h | AYUDANTE FONTANERO | 0.1 | 14.36 | 1.44 |
| P25AA002 | m | TUBERÍA PVC EVACUACIÓN 40 MM UNE EN 1329 (material) | 1 | 0.92 | 0.92 |
| P25DA002 | ud | CODO 87° M-H PVC EVACUACIÓN 40 MM (material) | 1 | 0.2 | 0.20 |
| P25DD002 | ud | MANGUITO UNIÓN H-H PVC 40 MM (material) | 0.4 | 0.74 | 0.30 |
| P25XP001 | kg | ADHESIVO PARA PVC TANGIT | 0.01 | 26.63 | 0.27 |
| %MA | % | MEDIOS AUXILIARES | 2 % | 6.19 | 0.12 |
|  |  | Total |  |  | 6.31 |

| Medición | Uds. | Largo | Parcial |
|---|---|---|---|
|  | 1 | 3 | 3.00 |
|  | 1 | 3 | 3.00 |
|  | 1 | 2.9 | 2.90 |
|  | 1 | 2.66 | 2.66 |
|  | 5 | 3 | 15.00 |
| Total |  |  | 26.56 |

**ED25NA530** m TUBERÍA EVACUACIÓN PVC 50 MM SERIE B (10/11/2000)
27.9 m × 6.72 (6.92 con costes indirectos) = 193.07
m. Tubería de PVC de 50 mm serie B color gris, de conformidad con UNE EN 1329 para evacuación interior de aguas calientes y residuales, i/codos, tes y demás accesorios, totalmente instalada, según CTE/ DB-HS 5 evacuación de aguas.

| Código | Ud | Descripción | Rendimiento | Precio | Importe |
|---|---|---|---|---|---|
| O0101FO | h | OFICIAL 1ª FONTANERO CALEFACTOR | 0.2 | 15.29 | 3.06 |
| O0103FO | h | AYUDANTE FONTANERO | 0.1 | 14.36 | 1.44 |
| P25AA003 | m | TUBERÍA PVC EVACUACIÓN 50 MM UNE EN 1329 (material) | 1 | 1.15 | 1.15 |
| P25DA003 | ud | CODO 87° M-H PVC EVACUACIÓN 50 MM (material) | 1 | 0.3 | 0.30 |
| P25DD003 | ud | MANGUITO UNIÓN H-H PVC 50 MM (material) | 0.4 | 0.93 | 0.37 |
| P25XP001 | kg | ADHESIVO PARA PVC TANGIT | 0.01 | 26.63 | 0.27 |
| %MA | % | MEDIOS AUXILIARES | 2 % | 6.59 | 0.13 |
|  |  | Total |  |  | 6.72 |

| Medición | Uds. | Largo | Parcial |
|---|---|---|---|
|  | 1 | 1.2 | 1.20 |
|  | 1 | 4.5 | 4.50 |
|  | 2 | 2 | 4.00 |
|  | 4 | 0.8 | 3.20 |
|  | 5 | 3 | 15.00 |
| Total |  |  | 27.9 |

**E0399** ud ACOMETIDA A LA RED GENERAL SANEAMIENTO (13/01/1996)
2 ud × 738.69 (760.85 con costes indirectos) = 1521.70
Acometida a la red general de saneamiento comprendiendo: rotura de pavimento, excavación de zanja, tubería de PVC. de 300 mm. de diámetro, sobre solera de hormigón de 15 cms. de espesor, arqueta de conexión a la red general, relleno y apisonado de zanja y reposición de pavimento en las mismas condiciones que tenia antes. Incluso licencia y derechos de acometida. Ejecutado según normativa Municipal.

| Código | Ud | Descripción | Rendimiento | Precio | Importe |
|---|---|---|---|---|---|
| O0101OF | h. | OFICIAL 1ª | 3 | 15.29 | 45.87 |
| O0102OF | h. | OFICIAL 2ª (mano de obra; 10/11/2000) | 3 | 14.72 | 44.16 |
| A0243 | M2 | ROTURA PAVIMENTO (material; 12/04/1996) | 10 | 3.68 | 36.80 |
| AE345 | M3 | EXCAVACION ZANJAS Y RELLENO | 9 | 6.61 | 59.49 |
| P01AA020 | m3 | ARENA DE RÍO (0/5 MM.) | 0.3 | 14.21 | 4.26 |
| PT300 | ml | TUBO PVC. D.300 SANEAMIENTO (material; 13/07/2010) | 10 | 22 | 220.00 |
| PARC | ud | ARQUETA DE CONEXIÓN (material) | 1 | 33.27 | 33.27 |
| M0405 | h | RANA MECÁNICA (maquinaria; 23/03/1996) | 1 | 6.82 | 6.82 |
| ASLOR | M2 | SOLERA HORMIGON E=15 CMS. (material; 21/02/2007) | 10 | 13.05 | 130.50 |
| AMC75 | M3 | MORTERO CEMENTO M-7,5 (material; 12/12/2009) | 0.04 | 73.51 | 2.94 |
| P0941 | m2 | PAVIMENTO BALDOSAS HORMIGÓN (material; 13/01/1996) | 10 | 3.76 | 37.60 |
| P0942 | ud | LICENCIA Y DERECHOS ACOMETIDA (material) | 1 | 102.5 | 102.50 |
| %MA | % | MEDIOS AUXILIARES | 2 % | 724.21 | 14.48 |
|  |  | Total |  |  | 738.69 |

**ESUMGB1** ud SUMIDERO AKASISON CUBIERTA PLANA (15/06/2010)
19 ud × 233.48 (240.48 con costes indirectos) = 4569.12
Sumidero sifónico AKASISON XL75 de Jimten, o sistema equivalente aprobado por la DF previo calculo justificativo, para membranas bituminosas compuesto por elemento base, rejilla alta, conector de tiuberia HDPE o TPHP, bloque aislante de EPS, conexionado a la red de desagüe y a la impermeabilización de la cubierta, completo y colocado.

| Código | Ud | Descripción | Rendimiento | Precio | Importe |
|---|---|---|---|---|---|
| O0101OF | h. | OFICIAL 1ª | 0.2 | 15.29 | 3.06 |
| O0103OF | h | AYUDANTE | 0.1 | 14.36 | 1.44 |
| PSGEB1 | ud | SUMIDERO AKASISON XL (material; 31/07/2011) | 1 | 224 | 224.00 |
| PE | ud | P.P. PIEZAS ESPECIALES (material; 31/07/2011) | 0.4 | 1 | 0.40 |
| %MA | % | MEDIOS AUXILIARES | 2 % | 228.90 | 4.58 |
|  |  | Total |  |  | 233.48 |

| Medición | Uds. | Parcial |
|---|---|---|
| DESAGÜE CUBIERTA |  |  |
|  | 19 | 19.00 |
| Total |  | 19 |

**EG8** ml TUBERÍA HDPE-AKASISON DIÁMETROS 40-315MM (15/06/2010)
400 ml × 46.32 (47.71 con costes indirectos) = 19084.00
Suministro y colocación de tuberías Ø entrev 40 y 315 mm de HDPE fabricado por AKASISON (Jimten) o sistema equivalente aprobado por la DF previo calculo justificativo, incluida parte proporcional de accesorios moldeados y fabricados por AKASISON (injertos, codos, reducciones, manguitos electrosoldables, cintas electrosoldables, piezas especiales). Instalación realizada con puntos fijos para control de la dilatación. Incluso: Aislamiento con manta de lana mineral arena revestida de 50 mm de espesor. Completa y colocada.

| Código | Ud | Descripción | Rendimiento | Precio | Importe |
|---|---|---|---|---|---|
| O0101OF | h. | OFICIAL 1ª | 0.2 | 15.29 | 3.06 |
| O0103OF | h | AYUDANTE | 0.1 | 14.36 | 1.44 |
| PTG125 | ml | TUBERÍA HDPE AKISIXON 40-315MM18 (material; 31/07/2011) | 1.05 | 27 | 28.35 |
| PE | ud | P.P. PIEZAS ESPECIALES | 10 | 1 | 10.00 |
| PLANMI | m2 | LANA MINERAL ARENA REVESTIDA 50 MM (material) | 0.37 | 6.91 | 2.56 |
| %MA | % | MEDIOS AUXILIARES | 2 % | 45.41 | 0.91 |
|  |  | Total |  |  | 46.32 |

| Medición | Uds. | Largo | Parcial |
|---|---|---|---|
| DESAGÜE CUBIERTA |  |  |  |
| segun memoria proyecto y planos |  |  |  |
|  | 1 | 25.95 | 25.95 |
|  | 1 | 24.6 | 24.60 |
|  | 1 | 26 | 26.00 |
|  | 1 | 35.64 | 35.64 |
|  | 1 | 21.75 | 21.75 |
|  | 1 | 1 | 1.00 |
|  | 1 | 1.6 | 1.60 |
|  | 1 | 2.8 | 2.80 |
|  | 1 | 22.6 | 22.60 |
|  | 1 | 24.55 | 24.55 |
|  | 1 | 32.6 | 32.60 |
|  | 1 | 1.3 | 1.30 |
|  | 1 | 11 | 11.00 |
|  | 1 | 33.4 | 33.40 |
|  | 1 | 34.45 | 34.45 |
|  | 1 | 25.7 | 25.70 |
|  | 1 | 4.36 | 4.36 |
|  | 1 | 2.5 | 2.50 |
|  | 1 | 3.6 | 3.60 |
|  | 1 | 1.6 | 1.60 |
|  | 1 | 8 | 8.00 |
|  | 5 | 11 | 55.00 |
| Total |  |  | 400 |

**EGFIJ** ud SISTEMA DE FIJACION PLUVIALES (15/06/2010)
1 ud × 3064.59 (3156.53 con costes indirectos) = 3156.53
Suministro y colocación de soportes, abrazaderas, bases y piezas especiales, para toda la obra según memoria de proyecto.

| Código | Ud | Descripción | Rendimiento | Precio | Importe |
|---|---|---|---|---|---|
| O0101OF | h. | OFICIAL 1ª | 0.2 | 15.29 | 3.06 |
| O0103OF | h | AYUDANTE | 0.1 | 14.36 | 1.44 |
| PGFIJ | ud | SISTEMA DE FIJACIÓN AKASION PLUVIALES (material; 31/07/2011) | 1 | 3000 | 3000.00 |
| %MA | % | MEDIOS AUXILIARES | 2 % | 3004.50 | 60.09 |
|  |  | Total |  |  | 3064.59 |

| Medición | Uds. | Parcial |
|---|---|---|
| DESAGÜE CUBIERTA | 1 | 1.00 |
| Total |  | 1 |

**EED02VK302** m³ CARGA DE TIERRAS SOBRE CAMION
446.52 m³ × 1.74 (1.79 con costes indirectos) = 799.27

| Medición | Uds. | Largo | Ancho | Alto | Parcial |
|---|---|---|---|---|---|
| ARQUETAS | 1 | 2.5 | 1.1 | 1.6 | 4.40 |
|  | 11 | 2.5 | 1.1 | 1.6 | 48.40 |
|  | 1 | 3.15 | 1.6 | 2 | 10.08 |
|  | 1 | 2.5 | 1.6 | 1.6 | 6.40 |
|  | 10 | 2.5 | 1.6 | 1.6 | 64.00 |
|  | 4 | 2.5 | 1.6 | 1.6 | 25.60 |
|  | 2 | 3.15 | 1.6 | 1.6 | 16.13 |
| COLECTORES | 113.66 | 0.05 | 1 | 1 | 5.68 |
|  | 103.4 | 0.05 | 1 | 1 | 5.17 |
|  | 88.26 | 0.07 | 1 | 1 | 6.18 |
|  | 30 | 0.07 | 1 | 1 | 2.10 |
| Subtotal |  |  |  |  | 194.14 |
| ESPONJAMIENTO | 1 | 194.14 | 1.3 | 1 | 252.38 |
| Total |  |  |  |  | 446.52 |

## C04 ESTRUCTURA (13/01/1996)
Importe: 769246.61

### SCAP0041 ESTRUCTURA DE HORMIGON (13/01/1996)
Importe: 534575.79

**E05PFA240** m2 FORJ.PLACA ALVEOLAR C=25+5CM.LQ=1200KG/M2 (31/01/2000)
4325.27 m2 × 57.01 (58.72 con costes indirectos) = 253979.85
Forjado de placa alveolar prefabricada de hormigón pretensado de canto 25 + 5 cm. en piezas de 1,20 m. de ancho, con relleno de juntas entre placas y capa de compresión de 5 cm. de hormigón HA-25/B/20/IIa, para una luz maxima de 10 m. y una carga total de forjado de 1200 kg/m2, incluso p.p. de negativos y conectores, encofrado, desencofrado, vertido, vibrado, curado de hormigón y armadura de reparto de 20x20x5 mm. con ayuda de grúa telescópica para montaje, ejecutado el apoyo en vigas según detalle de planos de proyecto, terminado según EFHE, EHE-08 y CTE. Medición según línea exterior sin descontar huecos menores de 5 m2. No incluye p.p de vigas ni de pilares. El sistema dispondrá de Fichas de Caracteristicas Técnicas según normas EHE-08 y CTE-SE-AE.Resistencia al fuego suficiente R60 en elementos estructurales principales, resistencia al fuego suficiente R90 en locales de riesgo medio, resistencia al fuego suficiente R120 en sala de calderas.

| Código | Ud | Descripción | Rendimiento | Precio | Importe |
|---|---|---|---|---|---|
| AO01OA090 | h. | CUADRILLA A (mano de obra; 29/11/2016) | 0.3 | 36.66 | 11.00 |
| P03EL240 | m2 | P.ALVEOLAR C=25+5 CM.L=10M.Q=1200KG/M2 (material; 10/11/2000) | 1 | 32.9 | 32.90 |
| P01HM030 | m3 | HORMIGÓN HA-25/B/20/IIa CENTRAL (material; 21/02/2007) | 0.065 | 58.12 | 3.78 |
| P03ACC090 | kg | ACERO CORRUGADO B 500 S/SD PREF. | 3.8 | 0.85 | 3.23 |
| P03AM170 | m2 | MALLA 20X20 AD5-5 B500T6 (material; 10/11/2000) | 1.25 | 0.87 | 1.09 |
| AE05HFE020 | m2 | ENCOFRADO FORJADO PLACA PREFAB. (material; 31/01/2000) | 0.15 | 5.07 | 0.76 |
| M02GE200 | h. | GRÚA TELESCÓPICA S/CAM. 36-50 T. (maquinaria; 10/11/2000) | 0.04 | 78.21 | 3.13 |
| %MA | % | MEDIOS AUXILIARES | 2 % | 55.89 | 1.12 |
|  |  | Total |  |  | 57.01 |

| Medición | Uds. | Largo | Ancho | Parcial |
|---|---|---|---|---|
| ---------------------------------------------------------------- |  |  |  |  |
| PLANTA BAJA |  |  |  |  |
| -------------------------------- |  |  |  |  |
|  | 1 | 495.17 | 1 | 495.17 |
|  | 1 | 261.96 | 1 | 261.96 |
|  | 1 | 488.94 | 1 | 488.94 |
|  | 1 | 487.27 | 1 | 487.27 |
|  | 1 | 569.57 | 1 | 569.57 |
|  | 1 | 12.6 | 1 | 12.60 |
|  | 1 | 18.48 | 1 | 18.48 |
|  | 1 | 7.35 | 1 | 7.35 |
|  | 1 | 377.88 | 1 | 377.88 |
| Salon de Actos |  |  |  |  |
| zona almacen | 1 | 67.39 | 1 | 67.39 |
| inclinado | 1 | 85.18 | 1 | 85.18 |
| escenario | 1 | 86.88 | 1 | 86.88 |
| Subtotal |  |  |  | 2958.67 |
| ---------------------------------------------------------------- |  |  |  |  |
| PLANTA PRIMERA |  |  |  |  |
| ------------------------------- |  |  |  |  |
|  | 1 | 219.78 | 1 | 219.78 |
|  | 1 | 250.72 | 1 | 250.72 |
|  | 1 | 258.62 | 1 | 258.62 |
|  | 1 | 147.13 | 1 | 147.13 |
| Subtotal |  |  |  | 876.25 |
| ---------------------------------------------------------------- |  |  |  |  |
| CUBIERTAS |  |  |  |  |
| -------------------------------- |  |  |  |  |
|  | 1 | 241.45 | 1 | 241.45 |
|  | 1 | 248.9 | 1 | 248.90 |
| Subtotal |  |  |  | 490.35 |
| Total |  |  |  | 4325.27 |

**E05PFA250** m2 FORJ.PLACA ALVEOLAR C=25+5CM.LQ=1700KG/M2 (31/01/2000)
324.5 m2 × 63.36 (65.26 con costes indirectos) = 21176.87
Forjado de placa alveolar prefabricada de hormigón pretensado de canto 25 + 5 cm. en piezas de 1,20 m. de ancho, con relleno de juntas entre placas y capa de compresión de 5cm. de hormigón HA-25/B/20/IIa, para una luz maxima de 10 m. y una carga total de forjado de 1700 kg/m2, incluso p.p. de negativos y conectores, encofrado, desencofrado, vertido, vibrado, curado de hormigón y armadura de reparto de 20x20x5 mm. con ayuda de grúa telescópica para montaje, ejecutado el apoyo en vigas según detalle de planos de proyecto, terminado según EFHE, EHE-08 y CTE. Medición según línea exterior sin descontar huecos menores de 5 m2. No incluye p.p de vigas ni de pilares. El sistema dispondrá de Fichas de Caracteristicas Técnicas según normas EHE-08 y CTE-SE-AE. Resistencia al fuego suficiente R60 en elementos estructurales principales, resistencia al fuego suficiente R90 en locales de riesgo medio, resistencia al fuego suficiente R120 en sala de calderas.

| Código | Ud | Descripción | Rendimiento | Precio | Importe |
|---|---|---|---|---|---|
| AO01OA090 | h. | CUADRILLA A | 0.4 | 36.66 | 14.66 |
| P03EL250 | m2 | P.ALVEOLAR C=25+5 CM.L= 8M.Q=1700KG/M2 (material; 10/11/2000) | 1 | 35.45 | 35.45 |
| P01HM030 | m3 | HORMIGÓN HA-25/B/20/IIa CENTRAL | 0.07 | 58.12 | 4.07 |
| P03ACC090 | kg | ACERO CORRUGADO B 500 S/SD PREF. | 4.4 | 0.85 | 3.74 |
| P03AM170 | m2 | MALLA 20X20 AD5-5 B500T6 | 1.25 | 0.87 | 1.09 |
| AE05HFE020 | m2 | ENCOFRADO FORJADO PLACA PREFAB. | 0.15 | 5.07 | 0.76 |
| M02GE200 | h. | GRÚA TELESCÓPICA S/CAM. 36-50 T. | 0.03 | 78.21 | 2.35 |
| %MA | % | MEDIOS AUXILIARES | 2 % | 62.12 | 1.24 |
|  |  | Total |  |  | 63.36 |

| Medición | Uds. | Largo | Ancho | Parcial |
|---|---|---|---|---|
| ---------------------------------------------------------------- |  |  |  |  |
| PLANTA BAJA |  |  |  |  |
| -------------------------------- |  |  |  |  |
| Salon Actos Bloque C -0,98 y -1,68 | 1 | 324.5 | 1 | 324.50 |
| Total |  |  |  | 324.5 |

**E05PFA251** m2 FORJ.PLACA ALVEOLAR C=34+5CM.LQ=1000KG/M2 (31/01/2000)
434.71 m2 × 73.61 (75.82 con costes indirectos) = 32959.71
Forjado de placa alveolar prefabricada de hormigón pretensado de canto 34 +5 cm. en piezas de 1,20 m. de ancho, con relleno de juntas entre placas y capa de compresión 5 cm. de hormigón HA-25/B/20/IIa, para una luz maxima de 14 m. y una carga total de forjado de 1000 kg/m2, incluso p.p. de negativos y conectores, encofrado, desencofrado, vertido, vibrado, curado de hormigón y armadura de reparto de 20x20x5 mm. con ayuda de grúa telescópica para montaje, ejecutado el apoyo en vigas según detalle de planos de proyecto, terminado según EFHE, EHE-08 y CTE. Medición según línea exterior sin descontar huecos menores de 5 m2. No incluye p.p de vigas ni de pilares. El sistema dispondrá de Fichas de Caracteristicas Técnicas según normas EHE-08 y CTE-SE-AE. Resistencia al fuego suficiente R60 en elementos estructurales principales, resistencia al fuego suficiente R90 en locales de riesgo medio, resistencia al fuego suficiente R120 en sala de calderas.

| Código | Ud | Descripción | Rendimiento | Precio | Importe |
|---|---|---|---|---|---|
| AO01OA090 | h. | CUADRILLA A | 0.4 | 36.66 | 14.66 |
| P03EL251 | m2 | P.ALVEOLAR C=34+5 CM.L=15M.Q=1000KG/M2 (material; 10/11/2000) | 1 | 45.5 | 45.50 |
| P01HM030 | m3 | HORMIGÓN HA-25/B/20/IIa CENTRAL | 0.07 | 58.12 | 4.07 |
| P03ACC090 | kg | ACERO CORRUGADO B 500 S/SD PREF. | 4.4 | 0.85 | 3.74 |
| P03AM170 | m2 | MALLA 20X20 AD5-5 B500T6 | 1.25 | 0.87 | 1.09 |
| AE05HFE020 | m2 | ENCOFRADO FORJADO PLACA PREFAB. | 0.15 | 5.07 | 0.76 |
| M02GE200 | h. | GRÚA TELESCÓPICA S/CAM. 36-50 T. | 0.03 | 78.21 | 2.35 |
| %MA | % | MEDIOS AUXILIARES | 2 % | 72.17 | 1.44 |
|  |  | Total |  |  | 73.61 |

| Medición | Uds. | Largo | Ancho | Parcial |
|---|---|---|---|---|
| ---------------------------------------------------------------- |  |  |  |  |
| CUBIERTAS |  |  |  |  |
| -------------------------------- |  |  |  |  |
|  | 1 | 454.24 | 1 | 454.24 |
|  | -1 | 19.53 | 1 | -19.53 |
| Total |  |  |  | 434.71 |

**E05HFS080** m2 FORJ.VIGUETA.ARMADA 30+5CM B60 (10/11/2000)
1471 m2 × 47.7 (49.13 con costes indirectos) = 72270.23
Forjado 30+5 cm., formado por viguetas armadas de hormigón, separadas 60 cm. entre ejes, bovedilla hormigon ligero 60x25x30 cm., mallazo simple torsion de acero galvanizado 40/14 STD colocado sobre entablado bajo forjado, mallazo 20x20x5 y capa de compresión de 5 cm. de HA-25/B/20/IIa, elaborado en central, c/armadura (2,00 kg/m2), terminado. El sistema dispondrá de Fichas de Caracteristicas Técnicas según normas EHE-08 y CTE-SE-AE. Resistencia al fuego suficiente R60 en elementos estructurales principales, resistencia al fuego suficiente R90 en locales de riesgo medio, resistencia al fuego suficiente R120 en sala de calderas.

| Código | Ud | Descripción | Rendimiento | Precio | Importe |
|---|---|---|---|---|---|
| O0101EN | h | OFICIAL 1ª ENCOFRADOR (mano de obra; 21/09/2010) | 0.32 | 15.29 | 4.89 |
| O0103EN | h. | AYUDANTE ENCOFRADOR (mano de obra; 10/11/2000) | 0.32 | 14.36 | 4.60 |
| O0101GR | h | OFICIAL 1ª GRUÍSTA (mano de obra) | 0.12 | 15.29 | 1.83 |
| MQ02GT010 | h | GRÚA PLUMA 30 M./0,75 T. (maquinaria) | 0.12 | 15.46 | 1.86 |
| P03VS050 | m | SEMIVIG. ARM. C.17, 3,70A4,10M.(13,6KG/ML) (material; 22/10/2013) | 1.667 | 2.54 | 4.23 |
| P03BC090 | ud | BOVEDILLA HORMIGÓN LIGERO 60X25X30 (material; 22/10/2013) | 5.714 | 1.1 | 6.29 |
| P01HM030 | m3 | HORMIGÓN HA-25/B/20/IIa CENTRAL | 0.12 | 58.12 | 6.97 |
| M11HR010 | h | REGLA VIBRANTE ELÉCTRICA 2 M (maquinaria; 21/03/2013) | 0.006 | 1.74 | 0.01 |
| P03AM170 | m2 | MALLA 20X20 AD5-5 B500T6 | 1.1 | 0.87 | 0.96 |
| P03AA010 | kg | ALAMBRE ATAR 1,30 MM | 0.006 | 1 | 0.01 |
| AUX03R030 | kg | ACERO CORRUGADO B 500 SD (material; 22/06/2008) | 2 | 1.13 | 2.26 |
| A05F030 | m2 | ENCOFRADO FORJADO UNID. CONTÍNUO (material; 10/11/2000) | 1 | 11.89 | 11.89 |
| P13VS010 | m2 | MALLA S/T GALV.CAL 40/14 STD (material; 31/01/2003) | 1 | 0.96 | 0.96 |
| %MA | % | MEDIOS AUXILIARES | 2 % | 46.76 | 0.94 |
|  |  | Total |  |  | 47.7 |

| Medición | Uds. | Largo | Ancho | Parcial |
|---|---|---|---|---|
| ---------------------------------------------------------------- |  |  |  |  |
| PLANTA PRIMERA |  |  |  |  |
| ------------------------------- |  |  |  |  |
|  | 1 | 4 | 1 | 4.00 |
|  | 1 | 159.63 | 1 | 159.63 |
|  | 1 | 151.49 | 1 | 151.49 |
|  | 1 | 56.3 | 1 | 56.30 |
|  | 1 | 169.74 | 1 | 169.74 |
|  | 1 | 187.25 | 1 | 187.25 |
|  | 1 | 56.23 | 1 | 56.23 |
|  | 1 | 33.75 | 1 | 33.75 |
|  | 1 | 12.4 | 1 | 12.40 |
|  | 1 | 16.62 | 1 | 16.62 |
|  | 1 | 4.86 | 1 | 4.86 |
|  | 1 | 3.27 | 1 | 3.27 |
|  | 1 | 92.52 | 1 | 92.52 |
|  | 1 | 1.83 | 1 | 1.83 |
|  | 1 | 84.61 | 1 | 84.61 |
| Subtotal |  |  |  | 1034.50 |
| ---------------------------------------------------------------- |  |  |  |  |
| CUBIERTAS |  |  |  |  |
| -------------------------------- |  |  |  |  |
|  | 1 | 11.9 | 1 | 11.90 |
|  | 1 | 170.64 | 1 | 170.64 |
|  | 1 | 15.62 | 1 | 15.62 |
|  | 1 | 170.73 | 1 | 170.73 |
|  | 1 | 67.61 | 1 | 67.61 |
| Subtotal |  |  |  | 436.50 |
| Total |  |  |  | 1471 |

**E05HFS082** m2 FORJ.VIGUETA ARMADA 30+5CM B60 CON NIFLECHAS (10/11/2000)
375.27 m2 × 49.06 (50.53 con costes indirectos) = 18962.39
Forjado 30+5 cm., formado por viguetas armadas de hormigón, separadas 60 cm. entre ejes, bovedilla hormigon ligero 60x25x30 cm., con nervio de igualacion de flechas armado con 4d10, (retirando la bovedilla central), mallazo simple torsion de acero galvanizado 40/14 STD colocado sobre entablado bajo forjado, mallazo 20x20x5 y capa de compresión de 5 cm. de HA-25/B/20/IIa, elaborado en central, c/armadura (2,00 kg/m2), terminado. El sistema dispondrá de Fichas de Caracteristicas Técnicas según normas EHE-08 y CTE-SE-AE. Resistencia al fuego suficiente R60 en elementos estructurales principales, resistencia al fuego suficiente R90 en locales de riesgo medio, resistencia al fuego suficiente R120 en sala de calderas.

| Código | Ud | Descripción | Rendimiento | Precio | Importe |
|---|---|---|---|---|---|
| O0101EN | h | OFICIAL 1ª ENCOFRADOR | 0.32 | 15.29 | 4.89 |
| O0103EN | h. | AYUDANTE ENCOFRADOR | 0.32 | 14.36 | 4.60 |
| O0101GR | h | OFICIAL 1ª GRUÍSTA | 0.12 | 15.29 | 1.83 |
| MQ02GT010 | h | GRÚA PLUMA 30 M./0,75 T. | 0.12 | 15.46 | 1.86 |
| P03VS050 | m | SEMIVIG. ARM. C.17, 3,70A4,10M.(13,6KG/ML) | 1.667 | 2.54 | 4.23 |
| P03BC090 | ud | BOVEDILLA HORMIGÓN LIGERO 60X25X30 | 5.714 | 1.1 | 6.29 |
| P01HM030 | m3 | HORMIGÓN HA-25/B/20/IIa CENTRAL | 0.12 | 58.12 | 6.97 |
| P01HM030 | m3 | HORMIGÓN HA-25/B/20/IIa CENTRAL | 0.012 | 58.12 | 0.70 |
| M11HR010 | h | REGLA VIBRANTE ELÉCTRICA 2 M | 0.006 | 1.74 | 0.01 |
| P03AM170 | m2 | MALLA 20X20 AD5-5 B500T6 | 1.1 | 0.87 | 0.96 |
| P03AA010 | kg | ALAMBRE ATAR 1,30 MM | 0.006 | 1 | 0.01 |
| AUX03R030 | kg | ACERO CORRUGADO B 500 SD | 2 | 1.13 | 2.26 |
| AUX03R030 | kg | ACERO CORRUGADO B 500 SD | 0.563 | 1.13 | 0.64 |
| A05F030 | m2 | ENCOFRADO FORJADO UNID. CONTÍNUO | 1 | 11.89 | 11.89 |
| P13VS010 | m2 | MALLA S/T GALV.CAL 40/14 STD | 1 | 0.96 | 0.96 |
| %MA | % | MEDIOS AUXILIARES | 2 % | 48.10 | 0.96 |
|  |  | Total |  |  | 49.06 |

| Medición | Uds. | Largo | Ancho | Parcial |
|---|---|---|---|---|
| ---------------------------------------------------------------- |  |  |  |  |
| PLANTA PRIMERA |  |  |  |  |
| ------------------------------- |  |  |  |  |
|  | 1 | 116.5 | 1 | 116.50 |
| ---------------------------------------------------------------- |  |  |  |  |
| CUBIERTAS |  |  |  |  |
| -------------------------------- |  |  |  |  |
|  | 1 | 258.77 | 1 | 258.77 |
| Total |  |  |  | 375.27 |

**E05HFS083** m2 FORJ.DOBLE VIGUET. ARMADA 30+5CM B60 NIFLECHA (10/11/2000)
297.85 m2 × 52.52 (54.1 con costes indirectos) = 16113.69
Forjado 30+5 cm., formado por dobles viguetas armadas de hormigón, separadas 70 cm. entre ejes, bovedilla hormigon ligero 60x25x30 cm., con nervio de igualacion de flechas armado con 4d10, (retirando la bovedilla central), mallazo simple torsion de acero galvanizado 40/14 STD colocado sobre entablado bajo forjado, mallazo 20x20x5 y capa de compresión de 5 cm. deHA-25/B/20/IIa, elaborado en central, c/armadura (2,00 kg/m2), terminado. El sistema dispondrá de Fichas de Caracteristicas Técnicas según normas EHE-08 y CTE-SE-AE. Resistencia al fuego suficiente R60 en elementos estructurales principales, resistencia al fuego suficiente R90 en locales de riesgo medio, resistencia al fuego suficiente R120 en sala de calderas.

| Código | Ud | Descripción | Rendimiento | Precio | Importe |
|---|---|---|---|---|---|
| O0101EN | h | OFICIAL 1ª ENCOFRADOR | 0.32 | 15.29 | 4.89 |
| O0103EN | h. | AYUDANTE ENCOFRADOR | 0.32 | 14.36 | 4.60 |
| O0101GR | h | OFICIAL 1ª GRUÍSTA | 0.12 | 15.29 | 1.83 |
| MQ02GT010 | h | GRÚA PLUMA 30 M./0,75 T. | 0.12 | 15.46 | 1.86 |
| P03VS050 | m | SEMIVIG. ARM. C.17, 3,70A4,10M.(13,6KG/ML) | 2.54 | 2.54 | 6.45 |
| P03BC090 | ud | BOVEDILLA HORMIGÓN LIGERO 60X25X30 | 5.714 | 1.1 | 6.29 |
| P01HM030 | m3 | HORMIGÓN HA-25/B/20/IIa CENTRAL | 0.14 | 58.12 | 8.14 |
| P01HM030 | m3 | HORMIGÓN HA-25/B/20/IIa CENTRAL | 0.012 | 58.12 | 0.70 |
| M11HR010 | h | REGLA VIBRANTE ELÉCTRICA 2 M | 0.006 | 1.74 | 0.01 |
| P03AM170 | m2 | MALLA 20X20 AD5-5 B500T6 | 1.1 | 0.87 | 0.96 |
| P03AA010 | kg | ALAMBRE ATAR 1,30 MM | 0.006 | 1 | 0.01 |
| AUX03R030 | kg | ACERO CORRUGADO B 500 SD | 2 | 1.13 | 2.26 |
| AUX03R030 | kg | ACERO CORRUGADO B 500 SD | 0.563 | 1.13 | 0.64 |
| A05F030 | m2 | ENCOFRADO FORJADO UNID. CONTÍNUO | 1 | 11.89 | 11.89 |
| P13VS010 | m2 | MALLA S/T GALV.CAL 40/14 STD | 1 | 0.96 | 0.96 |
| %MA | % | MEDIOS AUXILIARES | 2 % | 51.49 | 1.03 |
|  |  | Total |  |  | 52.52 |

| Medición | Uds. | Largo | Ancho | Parcial |
|---|---|---|---|---|
| ---------------------------------------------------------------- |  |  |  |  |
| PLANTA PRIMERA |  |  |  |  |
| ------------------------------- |  |  |  |  |
|  | 1 | 100.85 | 1 | 100.85 |
|  | 1 | 120.7 | 1 | 120.70 |
|  | 1 | 76.3 | 1 | 76.30 |
| Total |  |  |  | 297.85 |

**EJUNTD** Ud GOUJON-CREP EN JUNTA DILATACION LOSA (15/06/2010)
59 Ud × 83.21 (85.71 con costes indirectos) = 5056.89
Suministro y montaje de pasador para transmisión de esfuerzos, que permite movimiento unidireccional, A juntas de dilatación, entre elementos estructurales de hormigón armado HA-25, sistema CRET "EDING APS", mediante pasador Goujon CRET-128 "EDING APS", que permite un desplazamiento transversal de + / - 12,5 mm, compuesto de piezas macho y hembra, con placas de reparto y pernos integrados, de acero inoxidable, dúctil, trabajado en frío, con límite elástico 780 N/mm2 , Capaz de transmitir un talla mayor de 20 kN, con una resistencia a rotura minorada de 157,02 kN considerando una apertura de junta de 2.5 cm., colocadas segun planos.

| Código | Ud | Descripción | Rendimiento | Precio | Importe |
|---|---|---|---|---|---|
| O0101EN | h | OFICIAL 1ª ENCOFRADOR | 0.16 | 15.29 | 2.45 |
| PBJL1 | ud | PASADOR GOUJON CRET 128 "EDING APS" (material) | 1 | 75 | 75.00 |
| PBLJ2 | ud | CARTUCHO DE RESINA PARA INYECCIÓN, NO RETRÁCT (material) | 0.33 | 12.5 | 4.13 |
| %MA | % | MEDIOS AUXILIARES | 2 % | 81.58 | 1.63 |
|  |  | Total |  |  | 83.21 |

| Medición | Uds. | Parcial |
|---|---|---|
| TECHO PLANTA BAJA* | 59 | 59.00 |
| Total |  | 59 |

**ELOSA31** M2 LOSA HORIZONTAL HORMIGON VISTO HA-25 E=25CM (31/01/2000)
100.6 M2 × 92.23 (95 con costes indirectos) = 9557.00
Losa horizontal de hormigón armado VISTO de 25 cms. de espesor, montaje y desmontaje de sistema de encofrado continuo con tableros de madera fenolico multicapa de 22 mm., considerando 1 posturas con hormigón HA-25/B/20/IIa, consistencia plástica para vibrar, armaduras según cálculo en acero B500SD, p.p. vigas planas, peraltadas o colgadas, 67-70, 70-78, 75-78 y 67-75 (incluido en descompuesto) con una cuantia media de 140kg/m3, juntas de dilatación con porexpán de 2 cms. de espesor, formación de huecos, separadores de armaduras, encofrado y desencofrado, completa y colocada, estructura soporte horizontal de sopandas metálicas y accesorios de montaje, amortizables en 150 usos y estructura soporte vertical de puntales metálicos, amortizables en 150 usos. Incluso p/p de replanteo, nervios y zunchos perimetrales de planta y huecos, elaboración de la ferralla (corte, doblado y conformado de elementos) en taller industrial y montaje en el lugar definitivo de su colocación en obra, elementos de sustentación, fijación y apuntalamiento necesarios para la estabilidad del encofrado, aplicación de líquido desencofrante y agente filmógeno para curado de hormigones y morteros, según planos de proyecto.

| Código | Ud | Descripción | Rendimiento | Precio | Importe |
|---|---|---|---|---|---|
| A0068 | M2 | ENCOFRADO VISTO MADERA EN LOSAS (material; 31/01/2000) | 1.1 | 25.83 | 28.41 |
| A0064 | M2 | ENCOFRADO METALICO PERI 2 CARAS (material; 10/11/2000) | 0.5 | 10.56 | 5.28 |
| AUX03R030 | kg | ACERO CORRUGADO B 500 SD | 35 | 1.13 | 39.55 |
| AUX03A017 | m3 | HORM.P/ARMAR HA-25/B/20/IIa | 0.25 | 68.7 | 17.18 |
| %MA | % | MEDIOS AUXILIARES | 2 % | 90.42 | 1.81 |
|  |  | Total |  |  | 92.23 |

| Medición | Uds. | Largo | Parcial |
|---|---|---|---|
| ---------------------------------------------------------------- |  |  |  |
| PLANTA PRIMERA |  |  |  |
| ------------------------------- |  |  |  |
| CUBIERTA SOBRE ENTRADA +3,20m | 1 | 138.02 | 138.02 |
| orificio central | -1 | 37.42 | -37.42 |
| Total |  |  | 100.6 |

**E0459** M2 LOSA ESCALERAS HORMIGON VISTO HA-25 E=25CM (31/01/2000)
54.94 M2 × 78.29 (80.64 con costes indirectos) = 4430.36
Losa de escaleras de VISTO de 25 cms. de espesor, montaje y desmontaje de sistema de encofrado continuo con tableros de madera fenolico multicapa de 22 mm., considerando 1 posturas con hormigón HA-25/B/20/IIa, consistencia plástica para vibrar, armaduras según cálculo en acero B500SD con una cuantia media de 92kg/m3, p.p. separadores de armaduras, formación de peldañeado con hormigón ejecutado a la vez que la losa, encofrado y desencofrado, completa y colocada, estructura soporte horizontal de sopandas metálicas y accesorios de montaje, amortizables en 150 usos y estructura soporte vertical de puntales metálicos, amortizables en 150 usos. Incluso p/p de replanteo, nervios y zunchos perimetrales de planta y huecos, elaboración de la ferralla (corte, doblado y conformado de elementos) en taller industrial y montaje en el lugar definitivo de su colocación en obra, elementos de sustentación, fijación y apuntalamiento necesarios para la estabilidad del encofrado, aplicación de líquido desencofrante y agente filmógeno para curado de hormigones y morteros, según planos de proyecto.

| Código | Ud | Descripción | Rendimiento | Precio | Importe |
|---|---|---|---|---|---|
| A0068 | M2 | ENCOFRADO VISTO MADERA EN LOSAS | 1.3 | 25.83 | 33.58 |
| AUX03R030 | kg | ACERO CORRUGADO B 500 SD | 23 | 1.13 | 25.99 |
| AUX03A017 | m3 | HORM.P/ARMAR HA-25/B/20/IIa | 0.25 | 68.7 | 17.18 |
| %MA | % | MEDIOS AUXILIARES | 2 % | 76.75 | 1.54 |
|  |  | Total |  |  | 78.29 |

| Medición | Uds. | Largo | Ancho | Parcial |
|---|---|---|---|---|
| ESCALERA M |  |  |  |  |
|  | 1 | 5.15 | 1.46 | 7.52 |
|  | 1 | 2.07 | 2.92 | 6.04 |
|  | 1 | 0.3 | 1.46 | 0.44 |
|  | 1 | 5.6 | 1.46 | 8.18 |
| ESCALERA C | 1 | 6 | 1.2 | 7.20 |
|  | 1 | 1.5 | 1.2 | 1.80 |
|  | 1 | 5.15 | 1.2 | 6.18 |
|  | 1 | 1 | 1.2 | 1.20 |
| ESCALERA F | 1 | 6 | 1.2 | 7.20 |
|  | 1 | 1.5 | 1.2 | 1.80 |
|  | 1 | 5.15 | 1.2 | 6.18 |
|  | 1 | 1 | 1.2 | 1.20 |
| Total |  |  |  | 54.94 |

**E05HVA031** m3 VIGAS H.ARMADO HA-25 ENC.MAD.150KG. (10/11/2000)
109.59 m3 × 448.65 (462.11 con costes indirectos) = 50642.63
Hormigón armado HA-25/B/20/IIa, elaborado en central, en vigas, jácenas, zuchos, i/p.p. de armadura (con una cuantia media de 140 kg/m3.) y encofrado de madera, vertido con pluma-grúa, vibrado y colocado. p.p. separadores de armaduras, formación de peldañeado con hormigón ejecutado a la vez que la losa, y desencofrado, completa y colocada, estructura soporte horizontal de sopandas metálicas y accesorios de montaje, amortizables en 150 usos y estructura soporte vertical de puntales metálicos, amortizables en 150 usos. Incluso p/p de replanteo, nervios y zunchos perimetrales de planta y huecos, elaboración de la ferralla (corte, doblado y conformado de elementos) en taller industrial y montaje en el lugar definitivo de su colocación en obra, elementos de sustentación, fijación y apuntalamiento necesarios para la estabilidad del encofrado, aplicación de líquido desencofrante y agente filmógeno para curado de hormigones y morteros, según planos de proyecto. Según normas NTE-EME y EHE.

| Código | Ud | Descripción | Rendimiento | Precio | Importe |
|---|---|---|---|---|---|
| AUX03A017 | m3 | HORM.P/ARMAR HA-25/B/20/IIa | 1 | 68.7 | 68.70 |
| AUX05V010 | m2 | ENCOF. MADERA JÁCENAS 4 POST. (material; 10/11/2000) | 9.17 | 21.99 | 201.65 |
| AUX03R030 | kg | ACERO CORRUGADO B 500 SD | 150 | 1.13 | 169.50 |
| %MA | % | MEDIOS AUXILIARES | 2 % | 439.85 | 8.80 |
|  |  | Total |  |  | 448.65 |

| Medición | Uds. | Largo | Ancho | Alto | Parcial |
|---|---|---|---|---|---|
| ---------------------------------------------------------------- |  |  |  |  |  |
| PLANTA PRIMERA |  |  |  |  |  |
| ------------------------------- |  |  |  |  |  |
| VIGAS TECHO BAJA (BLOQUE A) (+4,15) |  |  |  |  |  |
| 12-59 | 1 | 16.7 | 0.6 | 0.35 | 3.51 |
| 800-13 | 1 | 15.15 | 0.6 | 0.35 | 3.18 |
| 801-54 | 1 | 3.9 | 0.8 | 0.5 | 1.56 |
| 54-14 | 1 | 11.9 | 0.8 | 0.35 | 3.33 |
| 15-73 | 1 | 16.7 | 0.6 | 0.35 | 3.51 |
| 16-64 | 1 | 14.25 | 0.6 | 0.35 | 2.99 |
| 64-208 | 1 | 2.35 | 0.4 | 0.35 | 0.33 |
| 17-65 | 1 | 14.25 | 0.8 | 0.35 | 3.99 |
| 65-211 | 1 | 2.35 | 0.7 | 0.35 | 0.58 |
| 11-18 | 1 | 20.95 | 0.6 | 0.35 | 4.40 |
| 227-228 | 1 | 1.3 | 0.3 | 0.35 | 0.14 |
| 229-230 | 1 | 1.3 | 0.3 | 0.35 | 0.14 |
| 242-243 | 1 | 1.05 | 0.3 | 0.35 | 0.11 |
| 1-10 | 1 | 21.15 | 0.6 | 0.35 | 4.44 |
| 220-221 | 1 | 3.9 | 0.5 | 0.35 | 0.68 |
| 211-212 | 1 | 1.55 | 0.4 | 0.35 | 0.22 |
| 1-59 | 1 | 17.9 | 0.6 | 0.35 | 3.76 |
| 59-67 | 1 | 2.43 | 0.3 | 0.35 | 0.26 |
| 5-222 | 1 | 3.9 | 0.5 | 0.35 | 0.68 |
| 240-241 | 1 | 1.7 | 0.4 | 0.35 | 0.24 |
| 10-18 PERALTADA | 1 | 3.8 | 0.3 | 0.8 | 0.91 |
| 18-212 | 1 | 16.45 | 0.5 | 0.35 | 2.88 |
| 225-226 | 1 | 3.9 | 0.4 | 0.35 | 0.55 |
| 802-237 | 1 | 5.85 | 0.4 | 0.35 | 0.82 |
| 231-323 | 1 | 4.4 | 0.5 | 0.35 | 0.77 |
| 233-235 | 1 | 5.7 | 0.4 | 0.35 | 0.80 |
| 238-239 | 1 | 3.45 | 0.3 | 0.35 | 0.36 |
| 64-65 | 1 | 3.45 | 0.4 | 0.35 | 0.48 |
| 207-208 | 1 | 2.55 | 0.4 | 0.35 | 0.36 |
| 209-210 | 1 | 3.45 | 0.4 | 0.35 | 0.48 |
| 60-61 | 1 | 2.55 | 0.4 | 0.35 | 0.36 |
| 63-64 | 1 | 2.55 | 0.4 | 0.35 | 0.36 |
| 223-224 | 1 | 2.11 | 0.4 | 0.35 | 0.30 |
| 67-70 PERALTADA | 1 | 6.75 | 0.3 | 1.35 | 2.73 |
| ------------------------------------------------- |  |  |  |  |  |
| VIGAS TECHO BAJA (BLOQUE B) (+4,15y +3,65) |  |  |  |  |  |
| 141-149 PERALTADA | 1 | 7.21 | 0.3 | 0.8 | 1.73 |
| 150-152 | 1 | 7.21 | 0.6 | 0.35 | 1.51 |
| 134-141 | 1 | 17.45 | 0.3 | 0.6 | 3.14 |
| 141-150 | 1 | 3.5 | 0.4 | 0.35 | 0.49 |
| 142-149 | 1 | 17.45 | 0.3 | 0.6 | 3.14 |
| 149-152 | 1 | 3.5 | 0.4 | 0.35 | 0.49 |
| -------------------------------------------------------- |  |  |  |  |  |
| VIGAS TECHO BAJO GRADAS (BLOQUE C1) (+4,15 e inclinado) |  |  |  |  |  |
| 160-154 | 1 | 5.85 | 0.5 | 0.35 | 1.02 |
| 161-155 | 1 | 5.86 | 0.8 | 0.35 | 1.64 |
| 162-156 | 1 | 5.85 | 0.5 | 0.35 | 1.02 |
| 134-142 | 1 | 7.3 | 0.3 | 0.35 | 0.77 |
| 154-156 | 1 | 5.1 | 0.3 | 0.35 | 0.54 |
| 500-501 | 1 | 1.4 | 0.3 | 0.35 | 0.15 |
| 500-502 | 1 | 1.4 | 0.3 | 0.35 | 0.15 |
| 502-503 | 1 | 1.4 | 0.3 | 0.35 | 0.15 |
| ---------------------------------------------------------------- |  |  |  |  |  |
| VIGAS CUBIERTA (BLOQUE B) (+4,15) |  |  |  |  |  |
| 97-256 | 1 | 16.6 | 0.6 | 0.35 | 3.49 |
| 98-257 | 1 | 16.6 | 0.6 | 0.35 | 3.49 |
| 99-258 | 1 | 16.6 | 0.8 | 0.35 | 4.65 |
| 805-125 | 1 | 4.75 | 0.5 | 0.5 | 1.19 |
| 125-100 | 1 | 11.9 | 0.5 | 0.35 | 2.08 |
| 252-97 | 1 | 0.3 | 0.4 | 0.35 | 0.04 |
| 97-98 | 1 | 1.75 | 0.3 | 0.35 | 0.18 |
| 68-100 | 1 | 4.75 | 0.4 | 0.35 | 0.67 |
| 255-259 | 1 | 9.7 | 0.4 | 0.35 | 1.36 |
| ---------------------------------------------- |  |  |  |  |  |
| VIGAS CUBIERTA (BLOQUE B1) ( +6,10) |  |  |  |  |  |
| 803-125 | 1 | 4.75 | 0.6 | 0.5 | 1.43 |
| 125-95 | 1 | 13.05 | 0.6 | 0.35 | 2.74 |
| 94-96 | 1 | 4.5 | 0.4 | 0.35 | 0.63 |
| 804-126 | 1 | 4.75 | 0.6 | 0.5 | 1.43 |
| 126-96 | 1 | 13.05 | 0.6 | 0.35 | 2.74 |
| 260-261 | 1 | 4.4 | 0.45 | 0.35 | 0.69 |
| ---------------------------------------------------- |  |  |  |  |  |
| VIGAS CUBIERTA (BLOQUE B2) ( +4,60) |  |  |  |  |  |
| 250-91 | 1 | 9.9 | 0.6 | 0.35 | 2.08 |
| 91-100 | 1 | 3.45 | 0.4 | 0.35 | 0.48 |
| 251-100 | 1 | 9.8 | 0.6 | 0.35 | 2.06 |
| 250-251 | 1 | 3.8 | 0.4 | 0.35 | 0.53 |
| ---------------------------------------------------- |  |  |  |  |  |
| VIGAS CUBIERTA (BLOQUE B3) ( +3,85) |  |  |  |  |  |
| 91-93 | 1 | 4.5 | 0.5 | 0.35 | 0.79 |
| 93-96 | 1 | 2.8 | 0.4 | 0.35 | 0.39 |
| 94-96 | 1 | 4.5 | 0.5 | 0.35 | 0.79 |
| 91-94 | 1 | 2.8 | 0.4 | 0.35 | 0.39 |
| MACIZADO APOYO ESTRC.METALICA | 1 | 7.38 | 0.3 | 0.3 | 0.66 |
|  | 1 | 7.38 | 0.4 | 0.35 | 1.03 |
| --------------------- |  |  |  |  |  |
| ZUNCHOS | 10 | 0.6 | 0.4 | 0.35 | 0.84 |
|  | 10 | 0.9 | 0.4 | 0.35 | 1.26 |
|  | 2 | 2.4 | 0.4 | 0.35 | 0.67 |
|  | 10 | 1.16 | 0.4 | 0.35 | 1.62 |
| CIRC | 1 | 21.69 | 0.4 | 0.35 | 3.04 |
| ------------------------------------ |  |  |  |  |  |
| Total |  |  |  |  | 109.59 |

**E0428** M3 HORMIGON HA-25 EN PILARES RECTANGULARES (13/01/1996)
66.25 M3 × 318.45 (328 con costes indirectos) = 21730.00
Hormigón armado HA-25/B/20/IIa, dosificado con cemento, árido rodado tamaño máximo 20 mm. incluso acero B500S según cálculos con una cuantia media de 120kg/m3, colocado, p.p. de separadores, encofrado y desencofrado, para quedar visto el hormigón, en pilares. Vertido y vibrado. Resistencia al fuego suficiente R60 en elementos estructurales principales, resistencia al fuego suficiente R90 en locales de riesgo medio, resistencia al fuego suficiente R120 en sala de calderas.

| Código | Ud | Descripción | Rendimiento | Precio | Importe |
|---|---|---|---|---|---|
| A0063 | M2 | ENCOF.METAL.PILARES REVESTIR (material; 13/01/1996) | 11.666 | 9.25 | 107.91 |
| AUX03A017 | m3 | HORM.P/ARMAR HA-25/B/20/IIa | 1 | 68.7 | 68.70 |
| AUX03R030 | kg | ACERO CORRUGADO B 500 SD | 120 | 1.13 | 135.60 |
| %MA | % | MEDIOS AUXILIARES | 2 % | 312.21 | 6.24 |
|  |  | Total |  |  | 318.45 |

| Medición | Uds. | Largo | Ancho | Alto | Parcial |
|---|---|---|---|---|---|
| PILARES ZONA AUDITORIO |  |  |  |  |  |
| 134-142 | 2 | 8.3 | 0.5 | 0.3 | 2.49 |
| 135-143 | 2 | 8.3 | 0.6 | 0.3 | 2.99 |
| 136-144 | 2 | 9.5 | 0.6 | 0.3 | 3.42 |
| 137-145 | 2 | 9.5 | 0.6 | 0.3 | 3.42 |
| 138-146 | 2 | 9.5 | 0.6 | 0.3 | 3.42 |
| 039-147 | 2 | 9.5 | 0.7 | 0.3 | 3.99 |
| 140-141 | 2 | 8.75 | 0.7 | 0.3 | 3.68 |
| 150+151-152 | 3 | 8.3 | 0.3 | 0.5 | 3.74 |
| 153 | 1 | 8.75 | 0.3 | 0.5 | 1.31 |
| 154-156-155 | 3 | 9.85 | 0.3 | 0.3 | 2.66 |
| 157-159-158-160-162 | 4 | 8.3 | 3 | 0.3 | 29.88 |
| 161 | 1 | 3.5 | 3 | 0.5 | 5.25 |
| ------------------------------------- |  |  |  |  |  |
| Total |  |  |  |  | 66.25 |

**EEPOR001** ud ENCOFRADO POREX CIRCULAR INSTALACIONES (15/06/2010)
60 ud × 5.65 (5.82 con costes indirectos) = 349.20
Suministro, replanteo y colocacion de cilindro de poliestireno expandido en encofrado de losas o forjados para el paso de conductos de impulsion o retorno de climatización, incluso la retirada del cilindro una vez fraguado y enducecido el hormigon asi como su transporte a vertedero y limpieza del tajo. (Tooalmente prohido la eliminacion mediante sopletes o sistemas similares).

| Código | Ud | Descripción | Rendimiento | Precio | Importe |
|---|---|---|---|---|---|
| O0101OF | h. | OFICIAL 1ª | 0.01 | 15.29 | 0.15 |
| O0103OF | h | AYUDANTE | 0.01 | 14.36 | 0.14 |
| P15HA026 | ud | CILNDRO POLIESTIRENO EXPANDIDO DIAMETRO 250 (material) | 1.05 | 5 | 5.25 |
| %MA | % | MEDIOS AUXILIARES | 2 % | 5.54 | 0.11 |
|  |  | Total |  |  | 5.65 |

| Medición | Uds. | Largo | Parcial |
|---|---|---|---|
| Losa inclinada Auditorio | 10 | 6 | 60.00 |
| Total |  |  | 60 |

**E0812R2** m REMATE CIRCULAR PLETINA GALVANIZAD0 300X8MM (15/06/2010)
21.69 m × 39.14 (40.31 con costes indirectos) = 874.32
Recercado y encofrado de borde de hueco circular de losa de hormigon formado por pletina de acero galvanizado de 300x8 mm. soldada a patillas de angular de acero galvanizado de 50x50.5 colocadas cada 60 cms, ancladas a la armadura de losa de hormigón, ejecutado según detalle de proyecto, colocado.

| Código | Ud | Descripción | Rendimiento | Precio | Importe |
|---|---|---|---|---|---|
| O0101OF | h. | OFICIAL 1ª | 0.15 | 15.29 | 2.29 |
| O0105OF | h | PEÓN ORDINARIO | 0.3 | 14.02 | 4.21 |
| P0FE377 | ml | PLETINA ACERO GALVANIZADO.300X8 MM.(18,84KG/M (material; 14/07/2010) | 1 | 31.87 | 31.87 |
| %MA | % | MEDIOS AUXILIARES | 2 % | 38.37 | 0.77 |
|  |  | Total |  |  | 39.14 |

| Medición | Uds. | Largo | Parcial |
|---|---|---|---|
| LOSA ENTRADA | 1 | 21.69 | 21.69 |
| Total |  |  | 21.69 |

**EMUR30** M3 MURO HORMIGON ARMADO HIDROFUGO 30 CMS. (31/01/2000)
4.21 M3 × 213.09 (219.48 con costes indirectos) = 924.01
Hormigón armado, HA-25/B/20/IIa, CON HIDROFUGO, dosificado con cemento, árido rodado tamaño máximo 20 mm., armaduras con acero B500S, según cálculos con una cuantia media de 75kg/m3, p.p. de separadores, encofrado y desencofrado por ambas caras, tipo PERI en MUROS de 30 cms. vertido, vibrado y curado. para quedar VISTO EL HORMIGON.

| Código | Ud | Descripción | Rendimiento | Precio | Importe |
|---|---|---|---|---|---|
| O0101FE | h | OFICIAL 1ª FERRALLA | 0.58 | 15.29 | 8.87 |
| A0064 | M2 | ENCOFRADO METALICO PERI 2 CARAS | 6.6 | 10.56 | 69.70 |
| P03ACC030 | kg | ACERO CORRUGADO B 500 S/SD (material) | 75 | 0.85 | 63.75 |
| P01HM030 | m3 | HORMIGÓN HA-25/B/20/IIa CENTRAL | 1.1 | 58.12 | 63.93 |
| PHIDROFUGO | kg | HIDROFUGANTE MORTERO/HORMIGÓN (material; 31/01/2000) | 1.9 | 1.4 | 2.66 |
| %MA | % | MEDIOS AUXILIARES | 2 % | 208.91 | 4.18 |
|  |  | Total |  |  | 213.09 |

| Medición | Uds. | Largo | Ancho | Alto | Parcial |
|---|---|---|---|---|---|
|  | 2 | 3.1 | 1.25 | 0.3 | 2.33 |
|  | 2 | 2.5 | 1.25 | 0.3 | 1.88 |
| Total |  |  |  |  | 4.21 |

**E07DJ6** m² MURO DE 1/2 PIE LADRILLO PERFORADO APOYO GRA (31/01/2000)
201.08 m² × 27.1 (27.91 con costes indirectos) = 5612.14
Muro de fabrica de ladrillo para apoyo de tableros en formacion de graderios y escanario a base de fábrica de 1/2 pie de espesor de ladrillo macizo perforado, asentado y macizado con mortero de cemento M-5, colocado a junta llena, p.p. de anclajes y armado con armaduraen tendel tipo Brickforce y anclajes a soporte tipo Frame Cramp de Eding APS o equivalente cada 5 hiladas, refuerzo de armado en esquinas, retacado con yeso contra los forjados, i/p.p. de replanteo, piezas especiales, roturas, aplomado, nivelado, llagueado y limpieza, cortes, remates, humedecido de piezas y colocación a restregón según CTE/ DB-SE-F. Medido deduciendo huecos superiores a 2 m2. el resto en compensacion de realizacion de mochetas,

| Código | Ud | Descripción | Rendimiento | Precio | Importe |
|---|---|---|---|---|---|
| O0101OF | h. | OFICIAL 1ª | 0.6 | 15.29 | 9.17 |
| O0103OF | h | AYUDANTE | 0.3 | 14.36 | 4.31 |
| AMC5 | M3 | MORTERO CEMENTO M-5 (material; 12/12/2009) | 0.025 | 66.26 | 1.66 |
| P01DG005 | mud | LADRILLO PERF N/VISTO LISO 25X12X7 (material; 31/01/2000) | 0.052 | 61 | 3.17 |
| PARMUR | ml | ARMADURA BRICKFORCE (material; 11/05/2003) | 3 | 1.8 | 5.40 |
| P03AE020 | ud | REPERCUSION ANCLAJES FRAME CRAMP (material; 14/11/2016) | 1 | 2.86 | 2.86 |
| %MA | % | MEDIOS AUXILIARES | 2 % | 26.57 | 0.53 |
|  |  | Total |  |  | 27.1 |

| Medición | Uds. | Largo | Ancho | Parcial |
|---|---|---|---|---|
| ---------------------------------------------------------------- |  |  |  |  |
| PLANTA BAJA |  |  |  |  |
| -------------------------------- |  |  |  |  |
| 0N-04 AUDITORIO |  |  |  |  |
|  | 12 | 13.45 | 0.65 | 104.91 |
|  | 11 | 13.45 | 0.65 | 96.17 |
| Total |  |  |  | 201.08 |

**E09CTC010** m2 ENCOFRADO PERDIDO TABLERO CERÁMICO (12/12/2009)
289.18 m2 × 13.26 (13.66 con costes indirectos) = 3950.20
Encofrado perdido a base de tablero formado por rasillón cerámico machihembrado de 100x25x4 cm. apoyado sobre muretes de fabriva de ladrillo (no incluido) Medido en verdadera magnitud.

| Código | Ud | Descripción | Rendimiento | Precio | Importe |
|---|---|---|---|---|---|
| O0101OF. | h | OFICIAL PRIMERA (mano de obra; 22/06/2018) | 0.34 | 15.29 | 5.20 |
| O0103OF | h | AYUDANTE | 0.17 | 14.36 | 2.44 |
| P01LG090 | ud | RASILLOM CERAMICO m-h 100x25x4 cm. (material) | 4.2 | 0.53 | 2.23 |
| P03AM180-- | m2 | Malla 20x30x4 0,822 kg/m2 (material) | 1.2 | 0.73 | 0.88 |
| diA02A080 | m3 | MORTERO CEMENTO M-5 (material; 12/12/2009) | 0.04 | 62.72 | 2.51 |
|  |  | Total |  |  | 13.26 |

| Medición | Uds. | Largo | Ancho | Parcial |
|---|---|---|---|---|
| ---------------------------------------------------------------- |  |  |  |  |
| PLANTA BAJA |  |  |  |  |
| -------------------------------- |  |  |  |  |
| 0N-04 AUDITORIO |  |  |  |  |
|  | 1 | 9.5 | 13.45 | 127.78 |
|  | 1 | 12 | 13.45 | 161.40 |
| Total |  |  |  | 289.18 |

**E0460** M2 LOSA HORMIGON HA-25 E=5CM (10/11/2000)
289.18 M2 × 4.44 (4.57 con costes indirectos) = 1321.55
Losa de graderio de 5 cms. de espesor, con hormigón HA-25/B/20/IIa, armado con mallazo 20x20x5, p.p. separadores de armaduras, Incluso p/p de replanteo,zunchos perimetrales de planta y huecos, elaboración de la ferralla (corte, doblado y conformado de elementos) en taller industrial y montaje en el lugar definitivo de su colocación en obra, elementos de sustentación, fijación y apuntalamiento necesarios para la estabilidad del encofrado, según planos de proyecto.

| Código | Ud | Descripción | Rendimiento | Precio | Importe |
|---|---|---|---|---|---|
| P03AM170 | m2 | MALLA 20X20 AD5-5 B500T6 | 1.05 | 0.87 | 0.91 |
| AUX03A017 | m3 | HORM.P/ARMAR HA-25/B/20/IIa | 0.05 | 68.7 | 3.44 |
| %MA | % | MEDIOS AUXILIARES | 2 % | 4.35 | 0.09 |
|  |  | Total |  |  | 4.44 |

| Medición | Uds. | Largo | Ancho | Parcial |
|---|---|---|---|---|
| ---------------------------------------------------------------- |  |  |  |  |
| PLANTA BAJA |  |  |  |  |
| -------------------------------- |  |  |  |  |
| 0N-04 AUDITORIO |  |  |  |  |
|  | 1 | 9.5 | 13.45 | 127.78 |
|  | 1 | 12 | 13.45 | 161.40 |
| Total |  |  |  | 289.18 |

**ED16AGH064** m² 3B-AISLAM. FORJADO FLOORMATE 500-50 (15/06/2010)
578.35 m² × 19.62 (20.21 con costes indirectos) = 11688.45
Aislamiento térmico en forjados en contacto con espacios no habitablesde uso industrial mediante planchas rígidas de poliestireno extruido FLOORMATE 500 de 50 mm de espesor con una conductividad térmica de 0,036 W / (m¶K), y corte perimetral escalonado, perfectamente colocado.

| Código | Ud | Descripción | Rendimiento | Precio | Importe |
|---|---|---|---|---|---|
| O0101OF | h. | OFICIAL 1ª | 0.02 | 15.29 | 0.31 |
| O0103OF | h | AYUDANTE | 0.02 | 14.36 | 0.29 |
| P15HA494 | m² | PLACA POLIESTIRENO EXTRUIDO FLOORMATE 500-50 (material) | 1.05 | 17.75 | 18.64 |
| %MA | % | MEDIOS AUXILIARES | 2 % | 19.24 | 0.38 |
|  |  | Total |  |  | 19.62 |

| Medición | Uds. | Largo | Ancho | Parcial |
|---|---|---|---|---|
| ---------------------------------------------------------------- |  |  |  |  |
| PLANTA BAJA |  |  |  |  |
| -------------------------------- |  |  |  |  |
| 0N-04 AUDITORIO |  |  |  |  |
|  | 2 | 9.5 | 13.45 | 255.55 |
|  | 2 | 12 | 13.45 | 322.80 |
| Total |  |  |  | 578.35 |

**E0461** M2 LOSA HORMIGON HA-25 E=10CM (31/01/2000)
301.55 M2 × 9.58 (9.87 con costes indirectos) = 2976.30
Losa de graderio de 10cms. de espesor, con hormigón HA-25/B/20/IIa, vertido sobre capa de aislamiento, atado a capa inferior para evitar su desplamiento hacia arriba y armado con mallazo 20x20x5, parte proporcional de montaje y desmontaje de sistema de encofrado en vuelo de escenario con tableros de madera fenolico multicapa de 22 mm., considerando 1 posturas y p.p. separadores de armaduras, acabado en fratasado mecanico, Incluso p/p de replanteo,zunchos perimetrales de planta y huecos, elaboración de la ferralla (corte, doblado y conformado de elementos) en taller industrial y montaje en el lugar definitivo de su colocación en obra, elementos de sustentación, fijación y apuntalamiento necesarios para la estabilidad del encofrado, según planos de proyecto.

| Código | Ud | Descripción | Rendimiento | Precio | Importe |
|---|---|---|---|---|---|
| P03AM170 | m2 | MALLA 20X20 AD5-5 B500T6 | 1.05 | 0.87 | 0.91 |
| M11HR010 | h | REGLA VIBRANTE ELÉCTRICA 2 M | 0.02 | 1.74 | 0.03 |
| O0103EN | h. | AYUDANTE ENCOFRADOR | 0.02 | 14.36 | 0.29 |
| A0068 | M2 | ENCOFRADO VISTO MADERA EN LOSAS | 0.05 | 25.83 | 1.29 |
| AUX03A017 | m3 | HORM.P/ARMAR HA-25/B/20/IIa | 0.1 | 68.7 | 6.87 |
| %MA | % | MEDIOS AUXILIARES | 2 % | 9.39 | 0.19 |
|  |  | Total |  |  | 9.58 |

| Medición | Uds. | Largo | Ancho | Parcial |
|---|---|---|---|---|
| ---------------------------------------------------------------- |  |  |  |  |
| PLANTA BAJA |  |  |  |  |
| -------------------------------- |  |  |  |  |
| 0N-04 AUDITORIO |  |  |  |  |
|  | 1 | 10.42 | 13.45 | 140.15 |
|  | 1 | 12 | 13.45 | 161.40 |
| Total |  |  |  | 301.55 |

### SCAP0042 ESTRUCTURA METALICA (10/11/2000)
Importe: 234670.82

**E141** Ud PLACA DE ARRANQUE 350X350X15 MM. 4Ø16 (22/06/2008)
93 Ud × 32.41 (33.38 con costes indirectos) = 3104.34
Placa de anclaje de acero S.275-JR, de 350x350x15 mm. con 4 ø 16 mm. de longitud S/planos soldados al chapón, previo taladros en el mismo y soldadura por ambas caras. Colocado.

| Código | Ud | Descripción | Rendimiento | Precio | Importe |
|---|---|---|---|---|---|
| O0101CE | h | OFICIAL 1ª CERRAJERO (mano de obra; 22/06/2008) | 0.27 | 15.29 | 4.13 |
| O0103C | h | AYUDANTE CERRAJERO (mano de obra; 22/06/2008) | 0.14 | 14.36 | 2.01 |
| P06JA001 | kg | ACERO LAMINADO S.275-JR (material) | 15 | 1.25 | 18.75 |
| P0113 | p.p. | MATERIAL COMPL./PIEZAS ESPEC. (material) | 8 | 0.86 | 6.88 |
| %MA | % | MEDIOS AUXILIARES | 2 % | 31.77 | 0.64 |
|  |  | Total |  |  | 32.41 |

| Medición | Uds. | Parcial |
|---|---|---|
| HEB 160 | 93 | 93.00 |
| Total |  | 93 |

**E350** Ud PLACA DE ARRANQUE 350X350X20 MM. 4Ø20 (22/06/2008)
95 Ud × 46.69 (48.09 con costes indirectos) = 4568.55
Placa de anclaje de acero S.275-JR, de 350x350x20 mm. con 4 ø 20 mm. soldados al chapón, previo taladros en el mismo y soldadura por ambas caras. Colocado.

| Código | Ud | Descripción | Rendimiento | Precio | Importe |
|---|---|---|---|---|---|
| O0101CE | h | OFICIAL 1ª CERRAJERO | 0.34 | 15.29 | 5.20 |
| O0103C | h | AYUDANTE CERRAJERO | 0.17 | 14.36 | 2.44 |
| P06JA001 | kg | ACERO LAMINADO S.275-JR | 25 | 1.25 | 31.25 |
| P0113 | p.p. | MATERIAL COMPL./PIEZAS ESPEC. | 8 | 0.86 | 6.88 |
| %MA | % | MEDIOS AUXILIARES | 2 % | 45.77 | 0.92 |
|  |  | Total |  |  | 46.69 |

| Medición | Uds. | Parcial |
|---|---|---|
| HEB 160 REFORZADOS | 27 | 27.00 |
| HEB180 | 68 | 68.00 |
| Total |  | 95 |

**E44OO** Ud PLACA DE ARRANQUE 400X400X30MM. 8Ø25 (22/06/2008)
15 Ud × 69.22 (71.3 con costes indirectos) = 1069.50
Placa de anclaje de acero S.275-JR, de 400x400x30 mm. con 8 ø 25 mm. soldados al chapón, previo taladros en el mismo y soldadura por ambas caras. Colocado.

| Código | Ud | Descripción | Rendimiento | Precio | Importe |
|---|---|---|---|---|---|
| O0101CE | h | OFICIAL 1ª CERRAJERO | 0.42 | 15.29 | 6.42 |
| O0103C | h | AYUDANTE CERRAJERO | 0.22 | 14.36 | 3.16 |
| P06JA001 | kg | ACERO LAMINADO S.275-JR | 37.68 | 1.25 | 47.10 |
| P0113 | p.p. | MATERIAL COMPL./PIEZAS ESPEC. | 13 | 0.86 | 11.18 |
| %MA | % | MEDIOS AUXILIARES | 2 % | 67.86 | 1.36 |
|  |  | Total |  |  | 69.22 |

| Medición | Uds. | Parcial |
|---|---|---|
| HEB 180 REFORZADOS | 15 | 15.00 |
| Total |  | 15 |

**E140** Ud PLACA DE ARRANQUE 300X300X10 MM. 4Ø16 (22/06/2008)
6 Ud × 32.41 (33.38 con costes indirectos) = 200.28
Placa de anclaje de acero S.275-JR, de 300x300x10 mm. con 4 ø 16 mm. soldados al chapón, previo taladros en el mismo y soldadura por ambas caras. Colocado.

| Código | Ud | Descripción | Rendimiento | Precio | Importe |
|---|---|---|---|---|---|
| O0101CE | h | OFICIAL 1ª CERRAJERO | 0.27 | 15.29 | 4.13 |
| O0103C | h | AYUDANTE CERRAJERO | 0.14 | 14.36 | 2.01 |
| P06JA001 | kg | ACERO LAMINADO S.275-JR | 15 | 1.25 | 18.75 |
| P0113 | p.p. | MATERIAL COMPL./PIEZAS ESPEC. | 8 | 0.86 | 6.88 |
| %MA | % | MEDIOS AUXILIARES | 2 % | 31.77 | 0.64 |
|  |  | Total |  |  | 32.41 |

| Medición | Uds. | Parcial |
|---|---|---|
| APEO CLIMATIZADOR | 6 | 6.00 |
| Total |  | 6 |

**E250** Ud PLACA DE ARRANQUE400X250X15 MM. 4HSLØ16 (10/11/2000)
9 Ud × 114.7 (118.14 con costes indirectos) = 1063.26
Chapón de anclaje de acero S.275-JR, de 400x250x15 mm. con 4 Hilti HSL-3 M16/25, previo taladros en la placa. Colocado.

| Código | Ud | Descripción | Rendimiento | Precio | Importe |
|---|---|---|---|---|---|
| O0101CE | h | OFICIAL 1ª CERRAJERO | 0.27 | 15.29 | 4.13 |
| O0103C | h | AYUDANTE CERRAJERO | 0.13 | 14.36 | 1.87 |
| P06JA001 | kg | ACERO LAMINADO S.275-JR | 21 | 1.25 | 26.25 |
| P01UG270 | ud | ANCLAJE MECÁNICO HILTI HSL-3 M16/25 (material; 10/11/2000) | 4 | 18.33 | 73.32 |
| P0113 | p.p. | MATERIAL COMPL./PIEZAS ESPEC. | 8 | 0.86 | 6.88 |
| %MA | % | MEDIOS AUXILIARES | 2 % | 112.45 | 2.25 |
|  |  | Total |  |  | 114.7 |

| Medición | Uds. | Parcial |
|---|---|---|
| LUCERNARIO | 9 | 9.00 |
| Total |  | 9 |

**E251** Ud PLACA DE ANCLAJE 120X120X6 MM. 4HSLØ12 (10/11/2000)
480 Ud × 52.28 (53.85 con costes indirectos) = 25848.00
Chapón de anclaje de acero S.275-JR, de 120*120*6 mm. con 4 Hilti HSL-3 M16/25, previo taladros en la placa. Colocado.

| Código | Ud | Descripción | Rendimiento | Precio | Importe |
|---|---|---|---|---|---|
| O0101CE | h | OFICIAL 1ª CERRAJERO | 0.27 | 15.29 | 4.13 |
| O0103C | h | AYUDANTE CERRAJERO | 0.13 | 14.36 | 1.87 |
| P06JA001 | kg | ACERO LAMINADO S.275-JR | 1.226 | 1.25 | 1.53 |
| P01UG260 | ud | ANCLAJE MECÁNICO HILTI HSL-3 M12/25 (material; 10/11/2000) | 4 | 9.21 | 36.84 |
| P0113 | p.p. | MATERIAL COMPL./PIEZAS ESPEC. | 8 | 0.86 | 6.88 |
| %MA | % | MEDIOS AUXILIARES | 2 % | 51.25 | 1.03 |
|  |  | Total |  |  | 52.28 |

| Medición | Uds. | Parcial |
|---|---|---|
| TECHO AUDITORIO |  |  |
| VERTICALES A TECHO | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
|  | 12 | 12.00 |
| POR REPLANTEO | 72 | 72.00 |
| ------ |  |  |
| ANCLAJE A PARED ESCENARIO | 12 | 12.00 |
|  | 12 | 12.00 |
|  | 12 | 12.00 |
|  | 12 | 12.00 |
|  | 12 | 12.00 |
| ------------------------------- |  |  |
| Total |  | 480 |

**EACERO** Kg ACERO S.275-JR PERFIL NORMALPILARES Y VIGAS (22/06/2008)
43042.93 Kg × 1.88 (1.94 con costes indirectos) = 83503.28
Estructura metálica en vigas, pilares y demas elementos, ejecutada con perfiles de acero S.275-JR, p.p. de chapones apoyo entre pilares, cartelas, platabandas, despuntes y tolerancias, soldadura ejecutada con cordones uniformes por personal HOMOLOGADO y taller cualificado, incluso: preparacion de bordes, protección con dos manos de pintura antioxidante, ejecutado según detalle de proyecto, completa y colocada.

| Código | Ud | Descripción | Rendimiento | Precio | Importe |
|---|---|---|---|---|---|
| O0101CE | h | OFICIAL 1ª CERRAJERO | 0.018 | 15.29 | 0.28 |
| O0103C | h | AYUDANTE CERRAJERO | 0.009 | 14.36 | 0.13 |
| P06JA001 | kg | ACERO LAMINADO S.275-JR | 1.1 | 1.25 | 1.38 |
| PLKDFU8 | l | PINTURA ANTIOXIDANTE (material; 27/06/2010) | 0.003 | 9.5 | 0.03 |
| PQM4 | ud | PEQUEÑO MATERIAL 4 | 0.02 | 1 | 0.02 |
| %MA | % | MEDIOS AUXILIARES | 2 % | 1.84 | 0.04 |
|  |  | Total |  |  | 1.88 |

| Medición | Uds. | Largo | Ancho | Parcial |
|---|---|---|---|---|
| PILARES |  |  |  |  |
| BLOQUE A |  |  |  |  |
| HEB 160 42,6 kg/m | 1 | 4.3 | 42.6 | 183.18 |
|  | 3 | 4.3 | 42.6 | 549.54 |
|  | 3 | 4.3 | 42.6 | 549.54 |
|  | 3 | 4.3 | 42.6 | 549.54 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 3 | 4.3 | 42.6 | 549.54 |
|  | 1 | 4.3 | 42.6 | 183.18 |
|  | 2 | 4.3 | 42.6 | 366.36 |
|  | 2 | 4.3 | 42.6 | 366.36 |
|  | 1 | 4.3 | 42.6 | 183.18 |
|  | 2 | 4.3 | 42.6 | 366.36 |
|  | 1 | 4.3 | 42.6 | 183.18 |
|  | 3 | 4.3 | 42.6 | 549.54 |
|  | 3 | 4.3 | 42.6 | 549.54 |
|  | 1 | 4.33 | 42.6 | 184.46 |
|  | 3 | 4.33 | 42.6 | 553.37 |
|  | 3 | 4.33 | 42.6 | 553.37 |
|  | 1 | 4.33 | 42.6 | 184.46 |
|  | 3 | 4.33 | 42.6 | 553.37 |
|  | 2 | 4.33 | 42.6 | 368.92 |
|  | 2 | 4.33 | 42.6 | 368.92 |
|  | 3 | 4.33 | 42.6 | 553.37 |
|  | 3 | 4.33 | 42.6 | 553.37 |
| ------------------ |  |  |  |  |
| BLOQUE A |  |  |  |  |
| HEB-180 51,2 kg/m | 1 | 4.33 | 51.2 | 221.70 |
|  | 3 | 4.33 | 51.2 | 665.09 |
|  | 3 | 4.33 | 51.2 | 665.09 |
|  | 3 | 4.33 | 51.2 | 665.09 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 3 | 4.33 | 51.2 | 665.09 |
|  | 1 | 4.33 | 51.2 | 221.70 |
|  | 2 | 4.33 | 51.2 | 443.39 |
|  | 2 | 4.33 | 51.2 | 443.39 |
|  | 1 | 4.33 | 51.2 | 221.70 |
|  | 2 | 4.33 | 51.2 | 443.39 |
| ---------------------- |  |  |  |  |
| BLOQUE B |  |  |  |  |
| HEB 160 42,6 kg/m | 3 | 4.78 | 42.6 | 610.88 |
|  | 1 | 4.78 | 42.6 | 203.63 |
|  | 2 | 4.04 | 42.6 | 344.21 |
|  | 3 | 6.28 | 42.6 | 802.58 |
|  | 3 | 4.33 | 42.6 | 553.37 |
|  | 3 | 4.33 | 42.6 | 553.37 |
|  | 3 | 4.33 | 42.6 | 553.37 |
|  | 3 | 4.33 | 42.6 | 553.37 |
|  | 3 | 4.33 | 42.6 | 553.37 |
|  | 3 | 4.33 | 42.6 | 553.37 |
| ------------------ |  |  |  |  |
| BLOQUE B |  |  |  |  |
| HEB-180 51,2 kg/m | 3 | 4.78 | 51.2 | 734.21 |
|  | 2 | 6.28 | 51.2 | 643.07 |
|  | 2 | 6.28 | 51.2 | 643.07 |
|  | 2 | 6.28 | 51.2 | 643.07 |
|  | 2 | 6.28 | 51.2 | 643.07 |
|  | 2 | 6.28 | 51.2 | 643.07 |
|  | 2 | 6.28 | 51.2 | 643.07 |
|  | 2 | 6.28 | 51.2 | 643.07 |
| ----------------- |  |  |  |  |
| BLOQUE C |  |  |  |  |
| HEB-180 51,2 kg/m | 1 | 4.3 | 51.2 | 220.16 |
| ----------------------------- |  |  |  |  |
| LUCERNARIO AUDITORIO |  |  |  |  |
| IPE-160 15,8 kg/m | 9 | 2.7 | 15.8 | 383.94 |
|  | 9 | 1.36 | 15.8 | 193.39 |
|  | 2 | 8.08 | 15.8 | 255.33 |
| ------------------------- |  |  |  |  |
| Total |  |  |  | 43042.93 |

**EAECHP6** M2 CHAPA ACERO 10 MM. ESPESOR (22/06/2008)
87.21 M2 × 13.33 (13.73 con costes indirectos) = 1197.39
Refuerzos de pilares HEB mediante chapa de acero de 10 mm. de espesor, apoyada y soldada a los perfiles de acero de forma continua segun detalles planos de estructura, preparacion de bordes, incluso: Decapado y limpieza de superficies y dos manos de pintura antioxidante por ambas caras, ejecutado según detalle de proyecto, colocada.

| Código | Ud | Descripción | Rendimiento | Precio | Importe |
|---|---|---|---|---|---|
| O0101CE | h | OFICIAL 1ª CERRAJERO | 0.018 | 15.29 | 0.28 |
| O0103C | h | AYUDANTE CERRAJERO | 0.009 | 14.36 | 0.13 |
| PCHP6 | m2 | CHAPA ACERO 10 MM. ESPESOR (material; 13/06/2010) | 1.1 | 10 | 11.00 |
| PLKDFU8 | l | PINTURA ANTIOXIDANTE | 0.2 | 9.5 | 1.90 |
| PQM4 | ud | PEQUEÑO MATERIAL 4 | 0.02 | 1 | 0.02 |
|  |  | Total |  |  | 13.33 |

| Medición | Uds. | Largo | Ancho | Alto | Parcial |
|---|---|---|---|---|---|
| REFUERO PILARES EN CAJON CERRADO |  |  |  |  |  |
| BLOQUE A |  |  |  |  |  |
| HEB 160 150*10mm |  |  |  |  |  |
|  | 3 | 4.3 | 0.15 | 2 | 3.87 |
|  | 1 | 4.3 | 0.15 | 2 | 1.29 |
|  | 3 | 4.3 | 0.15 | 2 | 3.87 |
|  | 1 | 4.3 | 0.15 | 2 | 1.29 |
|  | 1 | 4.3 | 0.15 | 2 | 1.29 |
|  | 1 | 4.3 | 0.15 | 2 | 1.29 |
|  | 1 | 4.3 | 0.15 | 2 | 1.29 |
|  | 1 | 4.3 | 0.15 | 2 | 1.29 |
|  | 2 | 4.33 | 0.15 | 2 | 2.60 |
|  | 2 | 4.33 | 0.15 | 2 | 2.60 |
|  | 3 | 4.33 | 0.15 | 2 | 3.90 |
|  | 1 | 4.33 | 0.15 | 2 | 1.30 |
|  | 3 | 4.33 | 0.15 | 2 | 3.90 |
|  | 3 | 4.33 | 0.15 | 2 | 3.90 |
|  | 1 | 4.33 | 0.15 | 2 | 1.30 |
| ------------------ |  |  |  |  |  |
| BLOQUE A |  |  |  |  |  |
| HEB-180 163*10mm | 3 | 4.33 | 0.16 | 2 | 4.16 |
|  | 1 | 4.33 | 0.16 | 2 | 1.39 |
|  | 3 | 4.33 | 0.16 | 2 | 4.16 |
|  | 1 | 4.33 | 0.16 | 2 | 1.39 |
|  | 1 | 4.33 | 0.16 | 2 | 1.39 |
|  | 1 | 4.33 | 0.16 | 2 | 1.39 |
|  | 1 | 4.33 | 0.16 | 2 | 1.39 |
|  | 1 | 4.33 | 0.16 | 2 | 1.39 |
|  | 2 | 4.33 | 0.16 | 2 | 2.77 |
|  | 1 | 4.33 | 0.16 | 2 | 1.39 |
| ------------------ |  |  |  |  |  |
| BLOQUE B |  |  |  |  |  |
| HEB-180 51,2 kg/m | 2 | 6.28 | 0.15 | 2 | 3.77 |
| ---------------------------------------------------------------- |  |  |  |  |  |
| REFUERZO PLACAS DEARRANQUE-CARTELAS |  |  |  |  |  |
| HEB 160 | 93 | 0.35 | 0.15 | 2 | 9.77 |
|  | 93 | 0.1 | 0.15 | 2 | 2.79 |
| HEB 160 REFORZADOS | 27 | 0.35 | 0.15 | 2 | 2.84 |
|  | 27 | 0.1 | 0.15 | 2 | 0.81 |
| HEB180 | 68 | 0.35 | 0.15 | 2 | 7.14 |
|  | 68 | 0.1 | 0.15 | 2 | 2.04 |
| HEB 180 REFORZADOS | 15 | 0.4 | 0.15 | 2 | 1.80 |
|  | 15 | 0.1 | 0.15 | 2 | 0.45 |
| ------------------------------------------- |  |  |  |  |  |
| Total |  |  |  |  | 87.21 |

**EPILT** Kg ACERO S.275-JR PILARES TUBULARES (10/11/2000)
7254.55 Kg × 1.99 (2.05 con costes indirectos) = 14871.83
Estructura metálica, ejecutada con perfiles TUBULARES de acero S.275-JR, p.p. de chapones apoyo entre pilares, cartelas, platabandas, despuntes y tolerancias, soldadura ejecutada con cordones uniformes por personal HOMOLOGADO y taller cualificado, incluso: preparacion de bordes, protección con dos manos de pintura antioxidante, ejecutado según detalle de proyecto, completa y colocada.

| Código | Ud | Descripción | Rendimiento | Precio | Importe |
|---|---|---|---|---|---|
| O0101CE | h | OFICIAL 1ª CERRAJERO | 0.018 | 15.29 | 0.28 |
| O0103C | h | AYUDANTE CERRAJERO | 0.009 | 14.36 | 0.13 |
| P03ALT030 | kg | ACERO EN TUBO CUADRADO (material; 10/11/2000) | 1.1 | 1.35 | 1.49 |
| PLKDFU8 | l | PINTURA ANTIOXIDANTE | 0.003 | 9.5 | 0.03 |
| PQM4 | ud | PEQUEÑO MATERIAL 4 | 0.02 | 1 | 0.02 |
| %MA | % | MEDIOS AUXILIARES | 2 % | 1.95 | 0.04 |
|  |  | Total |  |  | 1.99 |

| Medición | Uds. | Largo | Ancho | Parcial |
|---|---|---|---|---|
| EST. APEO CLIMATIZADOR |  |  |  |  |
| 100*100*5 13,9 kg/m |  |  |  |  |
| pilares | 6 | 2.9 | 13.9 | 241.86 |
| vigas | 4 | 2.72 | 13.9 | 151.23 |
|  | 2 | 5.5 | 13.9 | 152.90 |
| ------------------ |  |  |  |  |
| FORMACION CUBRICION DE TRAMEX |  |  |  |  |
| 100*180*5 20,1kg/ml |  |  |  |  |
|  | 9 | 6.26 | 20.1 | 1132.43 |
| --------------------------------------------------------- |  |  |  |  |
| TECHO AUDITORIO |  |  |  |  |
| 50*50*3 4,10 Kg/m |  |  |  |  |
| verticales | 12 | 0.99 | 4.1 | 48.71 |
|  | 12 | 0.85 | 4.1 | 41.82 |
|  | 12 | 0.85 | 4.1 | 41.82 |
|  | 12 | 0.85 | 4.1 | 41.82 |
|  | 12 | 0.85 | 4.1 | 41.82 |
|  | 12 | 0.78 | 4.1 | 38.38 |
|  | 12 | 0.7 | 4.1 | 34.44 |
|  | 12 | 0.75 | 4.1 | 36.90 |
|  | 12 | 1.04 | 4.1 | 51.17 |
|  | 12 | 0.83 | 4.1 | 40.84 |
|  | 12 | 0.62 | 4.1 | 30.50 |
|  | 12 | 0.42 | 4.1 | 20.66 |
|  | 12 | 0.84 | 4.1 | 41.33 |
|  | 12 | 0.84 | 4.1 | 41.33 |
|  | 12 | 0.74 | 4.1 | 36.41 |
|  | 12 | 0.61 | 4.1 | 30.01 |
|  | 12 | 0.49 | 4.1 | 24.11 |
|  | 12 | 1.07 | 4.1 | 52.64 |
|  | 12 | 1.29 | 4.1 | 63.47 |
|  | 12 | 1.15 | 4.1 | 56.58 |
|  | 12 | 1.07 | 4.1 | 52.64 |
|  | 12 | 1.16 | 4.1 | 57.07 |
|  | 12 | 1.8 | 4.1 | 88.56 |
|  | 12 | 2.02 | 4.1 | 99.38 |
|  | 12 | 2.18 | 4.1 | 107.26 |
|  | 12 | 2.35 | 4.1 | 115.62 |
|  | 12 | 2.51 | 4.1 | 123.49 |
|  | 12 | 2.67 | 4.1 | 131.36 |
|  | 12 | 2.84 | 4.1 | 139.73 |
|  | 12 | 2.99 | 4.1 | 147.11 |
|  | 12 | 3.02 | 4.1 | 148.58 |
|  | 2 | 0.99 | 4.1 | 8.12 |
|  | 2 | 0.99 | 4.1 | 8.12 |
|  | 2 | 0.99 | 4.1 | 8.12 |
|  | 2 | 0.99 | 4.1 | 8.12 |
|  | 2 | 0.93 | 4.1 | 7.63 |
|  | 2 | 0.87 | 4.1 | 7.13 |
|  | 2 | 0.89 | 4.1 | 7.30 |
|  | 2 | 1.16 | 4.1 | 9.51 |
|  | 2 | 0.98 | 4.1 | 8.04 |
|  | 2 | 0.81 | 4.1 | 6.64 |
|  | 2 | 0.68 | 4.1 | 5.58 |
|  | 2 | 0.97 | 4.1 | 7.95 |
|  | 2 | 1.01 | 4.1 | 8.28 |
|  | 2 | 0.9 | 4.1 | 7.38 |
|  | 2 | 0.81 | 4.1 | 6.64 |
|  | 2 | 0.72 | 4.1 | 5.90 |
|  | 2 | 1.18 | 4.1 | 9.68 |
|  | 2 | 1.86 | 4.1 | 15.25 |
|  | 2 | 2.08 | 4.1 | 17.06 |
|  | 2 | 2.23 | 4.1 | 18.29 |
|  | 2 | 2.39 | 4.1 | 19.60 |
|  | 2 | 2.55 | 4.1 | 20.91 |
|  | 2 | 2.71 | 4.1 | 22.22 |
|  | 2 | 2.87 | 4.1 | 23.53 |
| anclaje a pared escenario | 12 | 1.53 | 4.1 | 75.28 |
|  | 12 | 0.35 | 4.1 | 17.22 |
|  | 12 | 0.35 | 4.1 | 17.22 |
|  | 12 | 0.35 | 4.1 | 17.22 |
|  | 12 | 0.35 | 4.1 | 17.22 |
| trnsversale horizontales | 27 | 9.41 | 4.1 | 1041.69 |
|  | 4 | 9.41 | 4.1 | 154.32 |
| longitudinales | 12 | 39.5 | 4.1 | 1943.40 |
| Total |  |  |  | 7254.55 |

**EDMC.300** kg SUPLEMENTO DE CURVADO DE PERFIL CUADRADO (15/06/2010)
619.92 kg × 10.91 (11.24 con costes indirectos) = 6967.90
Suplento de curvado de Perfil cuadrado normalizado de acero S275-JR laminado en caliente segun radios y despiece de planos e estructura. Medida la longitud ejecutada.

| Código | Ud | Descripción | Rendimiento | Precio | Importe |
|---|---|---|---|---|---|
| REAW.4a | kg | Curvado de perfil laminado, en directriz circular o arco de circulo, con radio segun planos de detalle, ejecutado en taller mediante maquina de rodillos en frio. (material) | 10.7 | 1 | 10.70 |
| %MA | % | MEDIOS AUXILIARES | 2 % | 10.70 | 0.21 |
|  |  | Total |  |  | 10.91 |

| Medición | Uds. | Largo | Ancho | Parcial |
|---|---|---|---|---|
| TECHO AUDITORIO |  |  |  |  |
| ---- |  |  |  |  |
| 50*50*3 4,10 kg/m |  |  |  |  |
| LONGITUDINALES |  |  |  |  |
|  | 12 | 0.42 | 4.1 | 20.66 |
|  | 12 | 0.92 | 4.1 | 45.26 |
|  | 12 | 0.5 | 4.1 | 24.60 |
|  | 12 | 3.51 | 4.1 | 172.69 |
|  | 12 | 0.6 | 4.1 | 29.52 |
|  | 12 | 0.79 | 4.1 | 38.87 |
|  | 12 | 0.54 | 4.1 | 26.57 |
|  | 12 | 0.72 | 4.1 | 35.42 |
|  | 12 | 0.53 | 4.1 | 26.08 |
|  | 12 | 0.68 | 4.1 | 33.46 |
|  | 12 | 0.96 | 4.1 | 47.23 |
|  | 12 | 0.27 | 4.1 | 13.28 |
|  | 12 | 0.7 | 4.1 | 34.44 |
|  | 12 | 0.7 | 4.1 | 34.44 |
|  | 12 | 0.38 | 4.1 | 18.70 |
|  | 12 | 0.38 | 4.1 | 18.70 |
| Total |  |  |  | 619.92 |

**EPILT1** Kg ACERO S.275-JR ESTRUCTURA AUXILIAR (10/11/2000)
18187.77 Kg × 1.99 (2.05 con costes indirectos) = 37284.93
Estructura auxiliar pra carpinteria de fachada ejecutada con perfiles TUBULARES de acero S.275-JR, p.p. de chapones apoyo entre pilares, cartelas, platabandas, despuntes y tolerancias, soldadura ejecutada con cordones uniformes por personal HOMOLOGADO y taller cualificado, incluso: protección con dos manos de pintura antioxidante, ejecutado según detalle de proyecto, completa y colocada.

| Código | Ud | Descripción | Rendimiento | Precio | Importe |
|---|---|---|---|---|---|
| O0101CE | h | OFICIAL 1ª CERRAJERO | 0.018 | 15.29 | 0.28 |
| O0103C | h | AYUDANTE CERRAJERO | 0.009 | 14.36 | 0.13 |
| P03ALT030 | kg | ACERO EN TUBO CUADRADO | 1.1 | 1.35 | 1.49 |
| PLKDFU8 | l | PINTURA ANTIOXIDANTE | 0.003 | 9.5 | 0.03 |
| PQM4 | ud | PEQUEÑO MATERIAL 4 | 0.02 | 1 | 0.02 |
| %MA | % | MEDIOS AUXILIARES | 2 % | 1.95 | 0.04 |
|  |  | Total |  |  | 1.99 |

| Medición | Uds. | Largo | Ancho | Alto | Parcial |
|---|---|---|---|---|---|
| tubo 4,71 kg/m |  |  |  |  |  |
|  | 1 | 1 | 0.8 | 4.71 | 3.77 |
|  | 2 | 1 | 1.4 | 4.71 | 13.19 |
|  | 6 | 1 | 1.4 | 4.71 | 39.56 |
|  | 4 | 1 | 1.4 | 4.71 | 26.38 |
|  | 1 | 1 | 1.4 | 4.71 | 6.59 |
|  | 2 | 1 | 1.4 | 4.71 | 13.19 |
|  | 1 | 1 | 1.4 | 4.71 | 6.59 |
|  | 1 | 1 | 2.3 | 4.71 | 10.83 |
|  | 2 | 1 | 2.3 | 4.71 | 21.67 |
|  | 4 | 1 | 1.4 | 4.71 | 26.38 |
|  | 4 | 1 | 1.4 | 4.71 | 26.38 |
|  | 1 | 1 | 1.4 | 4.71 | 6.59 |
|  | 1 | 1 | 1.4 | 4.71 | 6.59 |
|  | 4 | 1 | 1.4 | 4.71 | 26.38 |
|  | 2 | 1 | 2.3 | 4.71 | 21.67 |
|  | 1 | 1 | 2.3 | 4.71 | 10.83 |
|  | 1 | 1 | 2.3 | 4.71 | 10.83 |
|  | 1 | 1 | 2.3 | 4.71 | 10.83 |
|  | 1 | 1 | 1.23 | 4.71 | 5.79 |
|  | 3 | 1 | 2.3 | 4.71 | 32.50 |
|  | 3 | 1 | 1.4 | 4.71 | 19.78 |
|  | 3 | 1 | 1.4 | 4.71 | 19.78 |
|  | 1 | 1 | 0.5 | 4.71 | 2.36 |
|  | 2 | 1 | 2.8 | 4.71 | 26.38 |
|  | 3 | 1 | 1.9 | 4.71 | 26.85 |
|  | 3 | 1 | 1.86 | 4.71 | 26.28 |
|  | 2 | 1 | 2.6 | 4.71 | 24.49 |
|  | 1 | 1 | 1.6 | 4.71 | 7.54 |
|  | 2 | 1 | 2.2 | 4.71 | 20.72 |
|  | 3 | 1 | 0.4 | 4.71 | 5.65 |
|  | 5 | 1 | 0.4 | 4.71 | 9.42 |
|  | 5 | 1 | 2.2 | 4.71 | 51.81 |
|  | 1 | 1 | 1.6 | 4.71 | 7.54 |
|  | 1 | 1 | 1.9 | 4.71 | 8.95 |
|  | 8 | 1 | 1.9 | 4.71 | 71.59 |
|  | 10 | 1 | 1.9 | 4.71 | 89.49 |
|  | 3 | 1 | 2.8 | 4.71 | 39.56 |
|  | 2 | 1 | 1.9 | 4.71 | 17.90 |
|  | 2 | 1 | 1.4 | 4.71 | 13.19 |
|  | 3 | 1 | 2.75 | 4.71 | 38.86 |
|  | 7 | 1 | 1.9 | 4.71 | 62.64 |
|  | 1 | 1 | 2.4 | 4.71 | 11.30 |
|  | 1 | 1 | 2.4 | 4.71 | 11.30 |
|  | 1 | 1 | 2.4 | 4.71 | 11.30 |
|  | 1 | 1 | 0.4 | 4.71 | 1.88 |
|  | 2 | 1 | 1.9 | 4.71 | 17.90 |
|  | 7 | 1 | 1.9 | 4.71 | 62.64 |
|  | 7 | 1 | 1.9 | 4.71 | 62.64 |
|  | 2 | 1 | 0.4 | 4.71 | 3.77 |
|  | 1 | 1 | 1.9 | 4.71 | 8.95 |
|  | 6 | 1 | 1.9 | 4.71 | 53.69 |
|  | 4 | 1 | 1.9 | 4.71 | 35.80 |
|  | 1 | 1 | 1.9 | 4.71 | 8.95 |
|  | 4 | 1 | 1.9 | 4.71 | 35.80 |
|  | 4 | 1 | 1.9 | 4.71 | 35.80 |
|  | 1 | 1 | 0.4 | 4.71 | 1.88 |
|  | 1 | 1 | 0.4 | 4.71 | 1.88 |
|  | 1 | 1 | 2.2 | 4.71 | 10.36 |
| vertical | 1 | 1 | 2.2 | 4.71 | 10.36 |
| PLETINA en L 340*80*3 9,90 kg/m | 1 | 1 | 2.2 | 4.71 | 10.36 |
|  | 1 | 1 | 0.8 | 9.9 | 7.92 |
|  | 2 | 1 | 1.4 | 9.9 | 27.72 |
|  | 6 | 1 | 1.4 | 9.9 | 83.16 |
|  | 4 | 1 | 1.4 | 9.9 | 55.44 |
|  | 1 | 1 | 1.4 | 9.9 | 13.86 |
|  | 2 | 1 | 1.4 | 9.9 | 27.72 |
|  | 1 | 1 | 1.4 | 9.9 | 13.86 |
| IPE 220 26,20kg/m |  |  |  |  |  |
|  | 1 | 7.83 | 26.2 | 1 | 205.15 |
|  | 2 | 2.8 | 26.2 | 1 | 146.72 |
|  | 6 | 2.1 | 26.2 | 1 | 330.12 |
|  | 4 | 3.5 | 26.2 | 1 | 366.80 |
|  | 1 | 1.75 | 26.2 | 1 | 45.85 |
|  | 2 | 1.36 | 26.2 | 1 | 71.26 |
|  | 1 | 1.4 | 26.2 | 1 | 36.68 |
|  | 1 | 1.86 | 26.2 | 1 | 48.73 |
|  | 2 | 1.86 | 26.2 | 1 | 97.46 |
|  | 4 | 2.1 | 26.2 | 1 | 220.08 |
|  | 4 | 2.8 | 26.2 | 1 | 293.44 |
|  | 1 | 3.5 | 26.2 | 1 | 91.70 |
|  | 1 | 1.4 | 26.2 | 1 | 36.68 |
|  | 4 | 0.7 | 26.2 | 1 | 73.36 |
|  | 2 | 1.2 | 26.2 | 1 | 62.88 |
|  | 1 | 1.44 | 26.2 | 1 | 37.73 |
|  | 1 | 9.69 | 26.2 | 1 | 253.88 |
|  | 1 | 11.57 | 26.2 | 1 | 303.13 |
|  | 1 | 1.84 | 26.2 | 1 | 48.21 |
|  | 3 | 1.86 | 26.2 | 1 | 146.20 |
|  | 3 | 2.8 | 26.2 | 1 | 220.08 |
|  | 3 | 3.5 | 26.2 | 1 | 275.10 |
|  | 1 | 24.42 | 26.2 | 1 | 639.80 |
|  | 2 | 0.77 | 26.2 | 1 | 40.35 |
|  | 3 | 0.77 | 26.2 | 1 | 60.52 |
|  | 3 | 0.77 | 26.2 | 1 | 60.52 |
|  | 2 | 0.77 | 26.2 | 1 | 40.35 |
|  | 1 | 26.3 | 26.2 | 1 | 689.06 |
|  | 2 | 1.44 | 26.2 | 1 | 75.46 |
|  | 3 | 0.8 | 26.2 | 1 | 62.88 |
|  | 5 | 1.2 | 26.2 | 1 | 157.20 |
|  | 1 | 3.2 | 26.2 | 1 | 83.84 |
|  | 1 | 2.5 | 26.2 | 1 | 65.50 |
|  | 8 | 1.2 | 26.2 | 1 | 251.52 |
|  | 10 | 0.8 | 26.2 | 1 | 209.60 |
|  | 3 | 0.77 | 26.2 | 1 | 60.52 |
|  | 2 | 0.77 | 26.2 | 1 | 40.35 |
|  | 2 | 0.77 | 26.2 | 1 | 40.35 |
|  | 3 | 0.77 | 26.2 | 1 | 60.52 |
|  | 7 | 1.2 | 26.2 | 1 | 220.08 |
|  | 1 | 10.18 | 26.2 | 1 | 266.72 |
|  | 1 | 8.6 | 26.2 | 1 | 225.32 |
|  | 1 | 2.34 | 26.2 | 1 | 61.31 |
|  | 1 | 1.2 | 26.2 | 1 | 31.44 |
|  | 2 | 2.51 | 26.2 | 1 | 131.52 |
|  | 7 | 1.2 | 26.2 | 1 | 220.08 |
|  | 7 | 1.2 | 26.2 | 1 | 220.08 |
|  | 2 | 1.2 | 26.2 | 1 | 62.88 |
|  | 1 | 2.41 | 26.2 | 1 | 63.14 |
|  | 6 | 1.2 | 26.2 | 1 | 188.64 |
|  | 4 | 0.8 | 26.2 | 1 | 83.84 |
|  | 1 | 2.41 | 26.2 | 1 | 63.14 |
|  | 4 | 0.8 | 26.2 | 1 | 83.84 |
|  | 1 | 1 | 26.2 | 1 | 26.20 |
|  | 1 | 1.2 | 26.2 | 1 | 31.44 |
|  | 1 | 0.8 | 26.2 | 1 | 20.96 |
|  | 1 | 1 | 2.3 | 9.9 | 22.77 |
|  | 2 | 1 | 2.3 | 9.9 | 45.54 |
|  | 4 | 1 | 1.4 | 9.9 | 55.44 |
|  | 4 | 1 | 1.4 | 9.9 | 55.44 |
|  | 1 | 1 | 1.4 | 9.9 | 13.86 |
|  | 1 | 1 | 1.4 | 9.9 | 13.86 |
|  | 4 | 1 | 1.4 | 9.9 | 55.44 |
|  | 2 | 1 | 2.3 | 9.9 | 45.54 |
|  | 1 | 1 | 2.3 | 9.9 | 22.77 |
|  | 1 | 1 | 2.3 | 9.9 | 22.77 |
|  | 1 | 1 | 2.3 | 9.9 | 22.77 |
|  | 1 | 1 | 1.23 | 9.9 | 12.18 |
|  | 3 | 1 | 2.3 | 9.9 | 68.31 |
|  | 3 | 1 | 1.4 | 9.9 | 41.58 |
|  | 3 | 1 | 1.4 | 9.9 | 41.58 |
|  | 1 | 1 | 0.5 | 9.9 | 4.95 |
|  | 2 | 1 | 2.8 | 9.9 | 55.44 |
|  | 3 | 1 | 1.9 | 9.9 | 56.43 |
|  | 3 | 1 | 1.86 | 9.9 | 55.24 |
|  | 2 | 1 | 2.6 | 9.9 | 51.48 |
|  | 1 | 1 | 1.6 | 9.9 | 15.84 |
|  | 2 | 1 | 2.2 | 9.9 | 43.56 |
|  | 3 | 1 | 0.4 | 9.9 | 11.88 |
|  | 5 | 1 | 0.4 | 9.9 | 19.80 |
|  | 5 | 1 | 2.2 | 9.9 | 108.90 |
|  | 1 | 1 | 1.6 | 9.9 | 15.84 |
|  | 1 | 1 | 1.9 | 9.9 | 18.81 |
|  | 8 | 1 | 1.9 | 9.9 | 150.48 |
|  | 10 | 1 | 1.9 | 9.9 | 188.10 |
|  | 3 | 1 | 2.8 | 9.9 | 83.16 |
|  | 2 | 1 | 1.9 | 9.9 | 37.62 |
|  | 2 | 1 | 1.4 | 9.9 | 27.72 |
|  | 3 | 1 | 2.75 | 9.9 | 81.68 |
|  | 7 | 1 | 1.9 | 9.9 | 131.67 |
|  | 1 | 1 | 2.4 | 9.9 | 23.76 |
|  | 1 | 1 | 2.4 | 9.9 | 23.76 |
|  | 1 | 1 | 2.4 | 9.9 | 23.76 |
|  | 1 | 1 | 0.4 | 9.9 | 3.96 |
|  | 2 | 1 | 1.9 | 9.9 | 37.62 |
|  | 7 | 1 | 1.9 | 9.9 | 131.67 |
|  | 7 | 1 | 1.9 | 9.9 | 131.67 |
|  | 2 | 1 | 0.4 | 9.9 | 7.92 |
|  | 1 | 1 | 1.9 | 9.9 | 18.81 |
|  | 6 | 1 | 1.9 | 9.9 | 112.86 |
|  | 4 | 1 | 1.9 | 9.9 | 75.24 |
|  | 1 | 1 | 1.9 | 9.9 | 18.81 |
|  | 4 | 1 | 1.9 | 9.9 | 75.24 |
|  | 4 | 1 | 1.9 | 9.9 | 75.24 |
|  | 1 | 1 | 0.4 | 9.9 | 3.96 |
|  | 1 | 1 | 0.4 | 9.9 | 3.96 |
|  | 1 | 1 | 2.2 | 9.9 | 21.78 |
|  | 1 | 1 | 2.2 | 9.9 | 21.78 |
|  | 1 | 7.83 | 2 | 9.9 | 155.03 |
|  | 2 | 2.8 | 2 | 9.9 | 110.88 |
|  | 6 | 2.1 | 2 | 9.9 | 249.48 |
|  | 4 | 3.5 | 2 | 9.9 | 277.20 |
|  | 1 | 1.75 | 2 | 9.9 | 34.65 |
|  | 2 | 1.36 | 2 | 9.9 | 53.86 |
|  | 1 | 1.4 | 2 | 9.9 | 27.72 |
|  | 1 | 1.86 | 2 | 9.9 | 36.83 |
|  | 2 | 1.86 | 2 | 9.9 | 73.66 |
|  | 4 | 2.1 | 2 | 9.9 | 166.32 |
|  | 4 | 2.8 | 2 | 9.9 | 221.76 |
|  | 1 | 3.5 | 2 | 9.9 | 69.30 |
|  | 1 | 1.4 | 2 | 9.9 | 27.72 |
|  | 4 | 0.7 | 2 | 9.9 | 55.44 |
|  | 2 | 1.2 | 2 | 9.9 | 47.52 |
|  | 1 | 1.44 | 2 | 9.9 | 28.51 |
|  | 1 | 9.69 | 2 | 9.9 | 191.86 |
|  | 1 | 11.57 | 2 | 9.9 | 229.09 |
|  | 1 | 1.84 | 2 | 9.9 | 36.43 |
|  | 3 | 1.86 | 2 | 9.9 | 110.48 |
|  | 3 | 2.8 | 2 | 9.9 | 166.32 |
|  | 3 | 3.5 | 2 | 9.9 | 207.90 |
|  | 1 | 24.42 | 2 | 9.9 | 483.52 |
|  | 2 | 0.77 | 2 | 9.9 | 30.49 |
|  | 3 | 0.77 | 2 | 9.9 | 45.74 |
|  | 3 | 0.77 | 2 | 9.9 | 45.74 |
|  | 2 | 0.77 | 2 | 9.9 | 30.49 |
|  | 1 | 26.3 | 2 | 9.9 | 520.74 |
|  | 2 | 1.44 | 2 | 9.9 | 57.02 |
|  | 3 | 0.8 | 2 | 9.9 | 47.52 |
|  | 5 | 1.2 | 2 | 9.9 | 118.80 |
|  | 1 | 3.2 | 2 | 9.9 | 63.36 |
|  | 1 | 2.5 | 2 | 9.9 | 49.50 |
|  | 8 | 1.2 | 2 | 9.9 | 190.08 |
|  | 10 | 0.8 | 2 | 9.9 | 158.40 |
|  | 3 | 0.77 | 2 | 9.9 | 45.74 |
|  | 2 | 0.77 | 2 | 9.9 | 30.49 |
|  | 2 | 0.77 | 2 | 9.9 | 30.49 |
|  | 3 | 0.77 | 2 | 9.9 | 45.74 |
|  | 7 | 1.2 | 2 | 9.9 | 166.32 |
|  | 1 | 10.18 | 2 | 9.9 | 201.56 |
|  | 1 | 8.6 | 2 | 9.9 | 170.28 |
|  | 1 | 2.34 | 2 | 9.9 | 46.33 |
|  | 1 | 1.2 | 2 | 9.9 | 23.76 |
|  | 2 | 2.51 | 2 | 9.9 | 99.40 |
|  | 7 | 1.2 | 2 | 9.9 | 166.32 |
|  | 7 | 1.2 | 2 | 9.9 | 166.32 |
|  | 2 | 1.2 | 2 | 9.9 | 47.52 |
|  | 1 | 2.41 | 2 | 9.9 | 47.72 |
|  | 6 | 1.2 | 2 | 9.9 | 142.56 |
|  | 4 | 0.8 | 2 | 9.9 | 63.36 |
|  | 1 | 2.41 | 2 | 9.9 | 47.72 |
|  | 4 | 0.8 | 2 | 9.9 | 63.36 |
|  | 1 | 1 | 2 | 9.9 | 19.80 |
|  | 1 | 1.2 | 2 | 9.9 | 23.76 |
|  | 1 | 0.8 | 2 | 9.9 | 15.84 |
| Total |  |  |  |  | 18187.77 |

**EACERO1** Kg ACERO S.275-JR PERFIL NORMAL CARGADEROS (22/06/2008)
6882.63 Kg × 2.74 (2.82 con costes indirectos) = 19409.02
Estructura metálica, en cargaderos ejecutada con perfiles de acero S.275-JR, p.p. de redondos roldados para anclaje a la fabrica chapones apoyo entre pilares, cartelas, platabandas, despuntes y tolerancias, soldadura ejecutada con cordones uniformes por personal HOMOLOGADO y taller cualificado, incluso:preparacion de bordes, protección con dos manos de pintura antioxidante, ejecutado según detalle de proyecto, completa y colocada.

| Código | Ud | Descripción | Rendimiento | Precio | Importe |
|---|---|---|---|---|---|
| O0101CE | h | OFICIAL 1ª CERRAJERO | 0.018 | 15.29 | 0.28 |
| O0103C | h | AYUDANTE CERRAJERO | 0.009 | 14.36 | 0.13 |
| P06JA001 | kg | ACERO LAMINADO S.275-JR | 1.1 | 1.25 | 1.38 |
| PLKDFU8 | l | PINTURA ANTIOXIDANTE | 0.003 | 9.5 | 0.03 |
| P03ACC030 | kg | ACERO CORRUGADO B 500 S/SD | 1 | 0.85 | 0.85 |
| PQM4 | ud | PEQUEÑO MATERIAL 4 | 0.02 | 1 | 0.02 |
| %MA | % | MEDIOS AUXILIARES | 2 % | 2.69 | 0.05 |
|  |  | Total |  |  | 2.74 |

| Medición | Uds. | Largo | Ancho | Parcial |
|---|---|---|---|---|
| IPE 200 22,40kg/m |  |  |  |  |
|  | 1 | 7.83 | 22.4 | 175.39 |
|  | 2 | 2.8 | 22.4 | 125.44 |
|  | 6 | 2.1 | 22.4 | 282.24 |
|  | 4 | 3.5 | 22.4 | 313.60 |
|  | 1 | 1.75 | 22.4 | 39.20 |
|  | 2 | 1.36 | 22.4 | 60.93 |
|  | 1 | 1.4 | 22.4 | 31.36 |
|  | 1 | 1.86 | 22.4 | 41.66 |
|  | 2 | 1.86 | 22.4 | 83.33 |
|  | 4 | 2.1 | 22.4 | 188.16 |
|  | 4 | 2.8 | 22.4 | 250.88 |
|  | 1 | 3.5 | 22.4 | 78.40 |
|  | 1 | 1.4 | 22.4 | 31.36 |
|  | 4 | 0.7 | 22.4 | 62.72 |
|  | 2 | 1.2 | 22.4 | 53.76 |
|  | 1 | 1.44 | 22.4 | 32.26 |
|  | 1 | 9.69 | 22.4 | 217.06 |
|  | 1 | 11.57 | 22.4 | 259.17 |
|  | 1 | 1.84 | 22.4 | 41.22 |
|  | 3 | 1.86 | 22.4 | 124.99 |
|  | 3 | 2.8 | 22.4 | 188.16 |
|  | 3 | 3.5 | 22.4 | 235.20 |
|  | 1 | 24.42 | 22.4 | 547.01 |
|  | 2 | 0.77 | 22.4 | 34.50 |
|  | 3 | 0.77 | 22.4 | 51.74 |
|  | 3 | 0.77 | 22.4 | 51.74 |
|  | 2 | 0.77 | 22.4 | 34.50 |
|  | 1 | 26.3 | 22.4 | 589.12 |
|  | 2 | 1.44 | 22.4 | 64.51 |
|  | 3 | 0.8 | 22.4 | 53.76 |
|  | 5 | 1.2 | 22.4 | 134.40 |
|  | 1 | 3.2 | 22.4 | 71.68 |
|  | 1 | 2.5 | 22.4 | 56.00 |
|  | 8 | 1.2 | 22.4 | 215.04 |
|  | 10 | 0.8 | 22.4 | 179.20 |
|  | 3 | 0.77 | 22.4 | 51.74 |
|  | 2 | 0.77 | 22.4 | 34.50 |
|  | 2 | 0.77 | 22.4 | 34.50 |
|  | 3 | 0.77 | 22.4 | 51.74 |
|  | 7 | 1.2 | 22.4 | 188.16 |
|  | 1 | 10.18 | 22.4 | 228.03 |
|  | 1 | 8.6 | 22.4 | 192.64 |
|  | 1 | 2.34 | 22.4 | 52.42 |
|  | 1 | 1.2 | 22.4 | 26.88 |
|  | 2 | 2.51 | 22.4 | 112.45 |
|  | 7 | 1.2 | 22.4 | 188.16 |
|  | 7 | 1.2 | 22.4 | 188.16 |
|  | 2 | 1.2 | 22.4 | 53.76 |
|  | 1 | 2.41 | 22.4 | 53.98 |
|  | 6 | 1.2 | 22.4 | 161.28 |
|  | 4 | 0.8 | 22.4 | 71.68 |
|  | 1 | 2.41 | 22.4 | 53.98 |
|  | 4 | 0.8 | 22.4 | 71.68 |
|  | 1 | 1 | 22.4 | 22.40 |
|  | 1 | 1.2 | 22.4 | 26.88 |
|  | 1 | 0.8 | 22.4 | 17.92 |
| Total |  |  |  | 6882.63 |

**ED34QG020** m² PINTURA INTUMESCENTE RF-90 1200 MICRAS (15/06/2010)
1244.58 m² × 27.76 (28.59 con costes indirectos) = 35582.54
Recubrimiento de pintura intumescente en espesor de 1200 micras, para la protección contra el fuego RF-90 de estructuras metálicas.

| Código | Ud | Descripción | Rendimiento | Precio | Importe |
|---|---|---|---|---|---|
| O0101OF | h. | OFICIAL 1ª | 0.45 | 15.29 | 6.88 |
| O0103OF | h | AYUDANTE | 0.45 | 14.36 | 6.46 |
| P35QG020 | m² | PINTURA INTUMESCENTE RF-90 1200 MICRAS (material) | 1 | 13.88 | 13.88 |
| %MA | % | MEDIOS AUXILIARES | 2 % | 27.22 | 0.54 |
|  |  | Total |  |  | 27.76 |

| Medición | Uds. | Largo | Ancho | Parcial |
|---|---|---|---|---|
| PILARES |  |  |  |  |
| BLOQUE A |  |  |  |  |
| HEB 160 42,6 kg/m | 1 | 4.3 | 0.96 | 4.13 |
|  | 3 | 4.3 | 0.96 | 12.38 |
|  | 3 | 4.3 | 0.96 | 12.38 |
|  | 3 | 4.3 | 0.96 | 12.38 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 3 | 4.3 | 0.96 | 12.38 |
|  | 1 | 4.3 | 0.96 | 4.13 |
|  | 2 | 4.3 | 0.96 | 8.26 |
|  | 2 | 4.3 | 0.96 | 8.26 |
|  | 1 | 4.3 | 0.96 | 4.13 |
|  | 2 | 4.3 | 0.96 | 8.26 |
|  | 1 | 4.3 | 0.96 | 4.13 |
|  | 3 | 4.3 | 0.96 | 12.38 |
|  | 3 | 4.3 | 0.96 | 12.38 |
|  | 1 | 4.33 | 0.96 | 4.16 |
|  | 3 | 4.33 | 0.96 | 12.47 |
|  | 3 | 4.33 | 0.96 | 12.47 |
|  | 1 | 4.33 | 0.96 | 4.16 |
|  | 3 | 4.33 | 0.96 | 12.47 |
|  | 2 | 4.33 | 0.96 | 8.31 |
|  | 2 | 4.33 | 0.96 | 8.31 |
|  | 3 | 4.33 | 0.96 | 12.47 |
|  | 3 | 4.33 | 0.96 | 12.47 |
| ------------------ |  |  |  |  |
| BLOQUE A |  |  |  |  |
| HEB-180 51,2 kg/m | 1 | 4.33 | 1.08 | 4.68 |
|  | 3 | 4.33 | 1.08 | 14.03 |
|  | 3 | 4.33 | 1.08 | 14.03 |
|  | 3 | 4.33 | 1.08 | 14.03 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 3 | 4.33 | 1.08 | 14.03 |
|  | 1 | 4.33 | 1.08 | 4.68 |
|  | 2 | 4.33 | 1.08 | 9.35 |
|  | 2 | 4.33 | 1.08 | 9.35 |
|  | 1 | 4.33 | 1.08 | 4.68 |
|  | 2 | 4.33 | 1.08 | 9.35 |
| ---------------------- |  |  |  |  |
| BLOQUE B |  |  |  |  |
| HEB 160 42,6 kg/m | 3 | 4.78 | 0.96 | 13.77 |
|  | 1 | 4.78 | 0.96 | 4.59 |
|  | 2 | 4.04 | 0.96 | 7.76 |
|  | 3 | 6.28 | 0.96 | 18.09 |
|  | 3 | 4.33 | 0.96 | 12.47 |
|  | 3 | 4.33 | 0.96 | 12.47 |
|  | 3 | 4.33 | 0.96 | 12.47 |
|  | 3 | 4.33 | 0.96 | 12.47 |
|  | 3 | 4.33 | 0.96 | 12.47 |
|  | 3 | 4.33 | 0.96 | 12.47 |
| ------------------ |  |  |  |  |
| BLOQUE B |  |  |  |  |
| HEB-180 51,2 kg/m | 3 | 4.78 | 1.08 | 15.49 |
|  | 2 | 6.28 | 1.08 | 13.56 |
|  | 2 | 6.28 | 1.08 | 13.56 |
|  | 2 | 6.28 | 1.08 | 13.56 |
|  | 2 | 6.28 | 1.08 | 13.56 |
|  | 2 | 6.28 | 1.08 | 13.56 |
|  | 2 | 6.28 | 1.08 | 13.56 |
|  | 2 | 6.28 | 1.08 | 13.56 |
| ----------------- |  |  |  |  |
| BLOQUE C |  |  |  |  |
| HEB-180 51,2 kg/m | 1 | 4.3 | 1.08 | 4.64 |
| ----------------------------- |  |  |  |  |
| LUCERNARIO AUDITORIO |  |  |  |  |
| IPE-160 15,8 kg/m | 9 | 2.7 | 0.65 | 15.80 |
|  | 9 | 1.36 | 0.65 | 7.96 |
|  | 2 | 8.08 | 0.65 | 10.50 |
| ------------------------- |  |  |  |  |
| EST. APEO CLIMATIZADOR |  |  |  |  |
| 100*100*5 13,9 kg/m |  |  |  |  |
| pilares | 6 | 2.9 | 0.4 | 6.96 |
| vigas | 4 | 2.72 | 0.4 | 4.35 |
|  | 2 | 5.5 | 0.4 | 4.40 |
| ------------------ |  |  |  |  |
| TECHO AUDITORIO |  |  |  |  |
| 50*50*3 ,2 |  |  |  |  |
| verticales | 12 | 0.99 | 0.2 | 2.38 |
|  | 12 | 0.85 | 0.2 | 2.04 |
|  | 12 | 0.85 | 0.2 | 2.04 |
|  | 12 | 0.85 | 0.2 | 2.04 |
|  | 12 | 0.85 | 0.2 | 2.04 |
|  | 12 | 0.78 | 0.2 | 1.87 |
|  | 12 | 0.7 | 0.2 | 1.68 |
|  | 12 | 0.75 | 0.2 | 1.80 |
|  | 12 | 1.04 | 0.2 | 2.50 |
|  | 12 | 0.83 | 0.2 | 1.99 |
|  | 12 | 0.62 | 0.2 | 1.49 |
|  | 12 | 0.42 | 0.2 | 1.01 |
|  | 12 | 0.84 | 0.2 | 2.02 |
|  | 12 | 0.84 | 0.2 | 2.02 |
|  | 12 | 0.74 | 0.2 | 1.78 |
|  | 12 | 0.61 | 0.2 | 1.46 |
|  | 12 | 0.49 | 0.2 | 1.18 |
|  | 12 | 1.07 | 0.2 | 2.57 |
|  | 12 | 1.29 | 0.2 | 3.10 |
|  | 12 | 1.15 | 0.2 | 2.76 |
|  | 12 | 1.07 | 0.2 | 2.57 |
|  | 12 | 1.16 | 0.2 | 2.78 |
|  | 12 | 1.8 | 0.2 | 4.32 |
|  | 12 | 2.02 | 0.2 | 4.85 |
|  | 12 | 2.18 | 0.2 | 5.23 |
|  | 12 | 2.35 | 0.2 | 5.64 |
|  | 12 | 2.51 | 0.2 | 6.02 |
|  | 12 | 2.67 | 0.2 | 6.41 |
|  | 12 | 2.84 | 0.2 | 6.82 |
|  | 12 | 2.99 | 0.2 | 7.18 |
|  | 12 | 3.02 | 0.2 | 7.25 |
|  | 2 | 0.99 | 0.2 | 0.40 |
|  | 2 | 0.99 | 0.2 | 0.40 |
|  | 2 | 0.99 | 0.2 | 0.40 |
|  | 2 | 0.99 | 0.2 | 0.40 |
|  | 2 | 0.93 | 0.2 | 0.37 |
|  | 2 | 0.87 | 0.2 | 0.35 |
|  | 2 | 0.89 | 0.2 | 0.36 |
|  | 2 | 1.16 | 0.2 | 0.46 |
|  | 2 | 0.98 | 0.2 | 0.39 |
|  | 2 | 0.81 | 0.2 | 0.32 |
|  | 2 | 0.68 | 0.2 | 0.27 |
|  | 2 | 0.97 | 0.2 | 0.39 |
|  | 2 | 1.01 | 0.2 | 0.40 |
|  | 2 | 0.9 | 0.2 | 0.36 |
|  | 2 | 0.81 | 0.2 | 0.32 |
|  | 2 | 0.72 | 0.2 | 0.29 |
|  | 2 | 1.18 | 0.2 | 0.47 |
|  | 2 | 1.86 | 0.2 | 0.74 |
|  | 2 | 2.08 | 0.2 | 0.83 |
|  | 2 | 2.23 | 0.2 | 0.89 |
|  | 2 | 2.39 | 0.2 | 0.96 |
|  | 2 | 2.55 | 0.2 | 1.02 |
|  | 2 | 2.71 | 0.2 | 1.08 |
|  | 2 | 2.87 | 0.2 | 1.15 |
| anclaje a pared escenario | 12 | 1.53 | 0.2 | 3.67 |
|  | 12 | 0.35 | 0.2 | 0.84 |
|  | 12 | 0.35 | 0.2 | 0.84 |
|  | 12 | 0.35 | 0.2 | 0.84 |
|  | 12 | 0.35 | 0.2 | 0.84 |
| trnsversale horizontales | 27 | 9.41 | 0.2 | 50.81 |
|  | 4 | 9.41 | 0.2 | 7.53 |
| longitudinales | 12 | 39.5 | 0.2 | 94.80 |
| Total |  |  |  | 1244.58 |

## C05 CUBIERTAS (31/01/2000)
Importe: 358718.19

**EED04PM106** m² SUELO FLOTANTE EN ZONA DE INSTALACIONES (21/02/2007)
123.07 m² × 31.93 (32.89 con costes indirectos) = 4047.77
Formacion de suelo flotante compuesto por base y laterales de Panel de Lana de Roca de 20mm de espesor y densidad de 80kg/m3, capa de aislamiento de poliestireno extruido de 40mm y densidad 20kg/m3, solera de 10 cm de espesor, realizada con hormigón HA-25/P/20/IIa N/mm², tamaño máximo del árido 20 mm elaborado en central, i/vertido, colocación y armado con mallazo electrosoldado #150x150x5 mm, incluso p.p. de juntas, aserrado de las mismas y fratasado.

| Código | Ud | Descripción | Rendimiento | Precio | Importe |
|---|---|---|---|---|---|
| AUXDD015 | m² | AISLAMIENTO SUELO ISOVER PANEL SOLADO L-20 (material) | 1 | 6.36 | 6.36 |
| AUXAACE105 | m² | AISL. POLIEST. EXTR. DANOPREN-40 (material) | 1 | 11.36 | 11.36 |
| AUXPM105 | m² | SOLERA HA-25 #150X150X5 10 CM (material; 21/02/2007) | 1 | 13.58 | 13.58 |
| %MA | % | MEDIOS AUXILIARES | 2 % | 31.30 | 0.63 |
|  |  | Total |  |  | 31.93 |

| Medición | Uds. | Largo | Parcial |
|---|---|---|---|
| ---------------------------------------------------------------- |  |  |  |
| CUBIERTAS |  |  |  |
| -------------------------------- |  |  |  |
| TERRAZA INSTALACIONES CLIMATIZADOR | 1 | 38.27 | 38.27 |
| TERRAZA INSTALACIONES CLIMT-ENFRIADORA | 1 | 84.8 | 84.80 |
| Total |  |  | 123.07 |

**ED17AP101** m² BARRERA DE VAPOR CON OXIASFALTO (15/06/2010)
3229.45 m² × 6.07 (6.25 con costes indirectos) = 20184.06
Barrera de vapor constituida por 0,3 kg/m² de imprimación asfáltica CURIDAN y capa de 1,5 kg/m² de oxiasfalto en caliente 90/40.

| Código | Ud | Descripción | Rendimiento | Precio | Importe |
|---|---|---|---|---|---|
| O0101IM | h | OFICIAL 1ª IMPERMEABILIZADOR (mano de obra) | 0.12 | 15.29 | 1.83 |
| O0103IM | h | AYUDANTE IMPERMEABILIZADOR (mano de obra) | 0.12 | 14.36 | 1.72 |
| P01D003 | kg | IMPRIMACIÓN ASFÁLTICA CURIDÁN (material) | 0.3 | 1.02 | 0.31 |
| P16AD503 | kg | OXIASFALTO 90/40 (material) | 1.5 | 1.39 | 2.09 |
| %MA | % | MEDIOS AUXILIARES | 2 % | 5.95 | 0.12 |
|  |  | Total |  |  | 6.07 |

| Medición | Uds. | Largo | Parcial |
|---|---|---|---|
| ---------------------------------------------------------------- |  |  |  |
| CUBIERTAS |  |  |  |
| -------------------------------- |  |  |  |
| TERRAZA INSTALACIONES CLIMATIZADOR | 1 | 38.27 | 38.27 |
| TERRAZA INSTALACIONES CLIMT-ENFRIADORA | 1 | 84.8 | 84.80 |
| CUBIERTA SOBRE ENTRADA +3,20m | 1 | 121.95 | 121.95 |
| CUBIERTA SOBRE ENTRADA +5,35m | 1 | 239.93 | 239.93 |
| CUBIERTA SOBRE AULAS +4,55m | 1 | 132.1 | 132.10 |
| CUBIERTA SOBRE AULAS +5.01m | 1 | 488.8 | 488.80 |
| CUBIERTA SOBRE AULAS +6,50m | 1 | 288.6 | 288.60 |
| CUBIERTA SOBRE AULAS Y AUDITORIO +8,85m | 1 | 2103.9 | 2103.90 |
|  | -2 | 134.45 | -268.90 |
| ---------------------------------------------------------------- |  |  |  |
| Total |  |  | 3229.45 |

**ED16AACE107** m² AISL. POLIEST. EXTR. DANOPREN-50-S/LOSA (15/06/2010)
10573.38 m² × 11.35 (11.69 con costes indirectos) = 123602.81
Aislamiento térmico de cubiertas sobre losa estructural, forjado, pendienteado, remate y forrado de petos con panel de poliestireno extruido XPS, de superficie lisa, corte perimetral a media madera, de dimensiones 50 x 600 x 1250 mm, conductividad térmica 0.033W/mK, resistencia a compresión >300 kPa, resistencia térmica 1.80m2K/W, con clasificación de reacción al fuego E, con acabado lateral a media madera, conforme a la norma UNE EN 13164, colocado, i/pp de recortes. Medida la superficie ejecutada

| Código | Ud | Descripción | Rendimiento | Precio | Importe |
|---|---|---|---|---|---|
| O0101OF | h. | OFICIAL 1ª | 0.06 | 15.29 | 0.92 |
| O0103OF | h | AYUDANTE | 0.06 | 14.36 | 0.86 |
| P15HA025 | m² | PLACA POLIESTIRENO EXTRUIDO DANOPREN 50 MM (material) | 1.05 | 8.9 | 9.35 |
| %MA | % | MEDIOS AUXILIARES | 2 % | 11.13 | 0.22 |
|  |  | Total |  |  | 11.35 |

| Medición | Uds. | Largo | Ancho | Parcial |
|---|---|---|---|---|
| ---------------------------------------------------------------- |  |  |  |  |
| CUBIERTAS |  |  |  |  |
| -------------------------------- |  |  |  |  |
| TERRAZA INSTALACIONES CLIMATIZADOR | 1 | 38.27 | 1 | 38.27 |
| TERRAZA INSTALACIONES CLIMT-ENFRIADORA | 1 | 84.8 | 1 | 84.80 |
| CUBIERTA SOBRE ENTRADA +3,20m | 1 | 121.95 | 1 | 121.95 |
| CUBIERTA SOBRE ENTRADA +5,35m | 1 | 239.93 | 1 | 239.93 |
| CUBIERTA SOBRE AULAS +4,55m | 1 | 132.1 | 1 | 132.10 |
| CUBIERTA SOBRE AULAS +5.01m | 1 | 488.8 | 1 | 488.80 |
| CUBIERTA SOBRE AULAS +6,50m | 1 | 288.6 | 1 | 288.60 |
| CUBIERTA SOBRE AULAS Y AUDITORIO +8,85m | 1 | 2103.9 | 1 | 2103.90 |
|  | -2 | 134.45 | 1 | -268.90 |
| ---------------------------------------------------------------- |  |  |  |  |
| TERRAZA INSTALACIONES CLIMATIZADOR | 2 | 38.27 | 1 | 76.54 |
| TERRAZA INSTALACIONES CLIMT-ENFRIADORA | 2 | 84.8 | 1 | 169.60 |
| CUBIERTA SOBRE ENTRADA +3,20m | 2 | 121.95 | 1 | 243.90 |
| CUBIERTA SOBRE ENTRADA +5,35m | 2 | 239.93 | 1 | 479.86 |
| CUBIERTA SOBRE AULAS +4,55m | 2 | 132.1 | 1 | 264.20 |
| CUBIERTA SOBRE AULAS +5.01m | 2 | 488.8 | 1 | 977.60 |
| CUBIERTA SOBRE AULAS +6,50m | 2 | 288.6 | 1 | 577.20 |
| CUBIERTA SOBRE AULAS Y AUDITORIO +8,85m | 2 | 2103.9 | 1 | 4207.80 |
|  | -2 | 134.45 | 1 | -268.90 |
| ---------------------------------------------------------------- |  |  |  |  |
| PATIOS PLANTA BAJA |  |  |  |  |
| PATIO ENTRADA | 1 | 124.38 | 1 | 124.38 |
| ---------------------------------------------------------------- |  |  |  |  |
| PETOS Y ALBADILLAS |  |  |  |  |
| -------------------------------- |  |  |  |  |
| TERRAZA INSTALACIONES CLIMTIZADOR | 1 | 25.85 | 0.55 | 14.22 |
| TERRAZA INSTALACIONES CLIMT-ENFRIADORA | 1 | 39.84 | 0.55 | 21.91 |
| CUBIERTA SOBRE ENTRADA +3,20m | 1 | 10.5 | 0.55 | 5.78 |
| CUBIERTA SOBRE ENTRADA +5,35m | 1 | 82.06 | 0.55 | 45.13 |
| CUBIERTA SOBRE AULAS +4,55m | 1 | 54.4 | 0.55 | 29.92 |
|  | 1 | 68.06 | 0.55 | 37.43 |
| CUBIERTA SOBRE AULAS +5.01m | 1 | 162.19 | 0.55 | 89.20 |
| CUBIERTA SOBRE AULAS +6,50m | 1 | 86.2 | 0.55 | 47.41 |
| CUBIERTA SOBRE AULAS Y AUDITORIO +8,85m | 1 | 231.77 | 0.55 | 127.47 |
|  | 2 | 66.62 | 0.55 | 73.28 |
| ------------------------------- |  |  |  |  |
| Total |  |  |  | 10573.38 |

**ED08AA005** m² FORM. PENDIENTES CON HORMIGÓN ARLITA (31/01/2000)
3229.45 m² × 14.22 (14.65 con costes indirectos) = 47311.44
Formación de pendientes de 10 cm de espesor medio y 6 cm de espesor mínimo en cubierta plana, de hormigón ligero de arcilla expandida ARLITA de densidad 650 kg/m³ aprox. realizado en obra con 150 kg de cemento, 1100 litros de ARLITA G-3 incluso capa superior de 15 mm de mortero M10 según UNE-EN 998-2 de cemento y arena, fratasado y junta de borde en poliestileno expandido.

| Código | Ud | Descripción | Rendimiento | Precio | Importe |
|---|---|---|---|---|---|
| O0101OF | h. | OFICIAL 1ª | 0.15 | 15.29 | 2.29 |
| O0105OF | h | PEÓN ORDINARIO | 0.15 | 14.02 | 2.10 |
| AD10AA101 | m² | TABICÓN LADRILLO HUECO DOBLE 25X12X9 CM (material; 12/12/2009) | 0.08 | 15.8 | 1.26 |
| P01MC010 | m3 | MORTERO PREPARADO EN CENTRAL (M-100) (material; 31/01/2000) | 0.015 | 53.5 | 0.80 |
| P04VM207 | m³ | HORMIGON LIGERO ARLITA HL-20 (material) | 0.1 | 74.89 | 7.49 |
| %MA | % | MEDIOS AUXILIARES | 2 % | 13.94 | 0.28 |
|  |  | Total |  |  | 14.22 |

| Medición | Uds. | Largo | Parcial |
|---|---|---|---|
| ---------------------------------------------------------------- |  |  |  |
| CUBIERTAS |  |  |  |
| -------------------------------- |  |  |  |
| TERRAZA INSTALACIONES CLIMATIZADOR | 1 | 38.27 | 38.27 |
| TERRAZA INSTALACIONES CLIMT-ENFRIADORA | 1 | 84.8 | 84.80 |
| CUBIERTA SOBRE ENTRADA +3,20m | 1 | 121.95 | 121.95 |
| CUBIERTA SOBRE ENTRADA +5,35m | 1 | 239.93 | 239.93 |
| CUBIERTA SOBRE AULAS +4,55m | 1 | 132.1 | 132.10 |
| CUBIERTA SOBRE AULAS +5.01m | 1 | 488.8 | 488.80 |
| CUBIERTA SOBRE AULAS +6,50m | 1 | 288.6 | 288.60 |
| CUBIERTA SOBRE AULAS Y AUDITORIO +8,85m | 1 | 2103.9 | 2103.90 |
|  | -2 | 134.45 | -268.90 |
| ---------------------------------------------------------------- |  |  |  |
| Total |  |  | 3229.45 |

**ED17AP900** m² IMPERMEABILIZACION BICAPA ADHERIDA 3+4 KG (15/06/2010)
3107.5 m² × 17.45 (17.97 con costes indirectos) = 55841.78
Impermeabilizacion de cubierta constituida por: imprimación asfáltica con CURIDAN, mínimo 0.2 - 0.5 por capa Kg/m2; lámina asfáltica de betún modificado con elastómeros (SBS), GLASDAN 30P POL (-15 grados) LBM-30-FV APP -15º, totalmente adherida al soporte con soplete; y lamina compuesta por una armadura recubierta por ambas caras con un mástico bituminoso de betún modificado con elastómeros (SBS) de color gris (negro), GLASDAN 40 P POL.,LBM-40-FB (APP -15 ºC) totalmente adherida al soporte con soplete, sin coincidir juntas. Cumple la norma UNE 104-402/96, todos con marca Danosa o calidad equivalente y sello de calidad

| Código | Ud | Descripción | Rendimiento | Precio | Importe |
|---|---|---|---|---|---|
| O0101IM | h | OFICIAL 1ª IMPERMEABILIZADOR | 0.18 | 15.29 | 2.75 |
| O0103IM | h | AYUDANTE IMPERMEABILIZADOR | 0.18 | 14.36 | 2.58 |
| P01D003 | kg | IMPRIMACIÓN ASFÁLTICA CURIDÁN | 0.4 | 1.02 | 0.41 |
| P01141130 | m2 | LÁMINA IMPERMEABILIZANTE LBM-30-FV (material; 19/08/2019) | 1.1 | 4.82 | 5.30 |
| P141058 | m2 | LÁMINA IMPERMEABILIZANTE LBM-40-FB (material; 19/08/2019) | 1.1 | 5.52 | 6.07 |
| %MA | % | MEDIOS AUXILIARES | 2 % | 17.11 | 0.34 |
|  |  | Total |  |  | 17.45 |

| Medición | Uds. | Largo | Parcial |
|---|---|---|---|
| ---------------------------------------------------------------- |  |  |  |
| CUBIERTAS |  |  |  |
| -------------------------------- |  |  |  |
| TERRAZA INSTALACIONES CLIMATIZADOR | 1 | 38.27 | 38.27 |
| TERRAZA INSTALACIONES CLIMT-ENFRIADORA | 1 | 84.8 | 84.80 |
| CUBIERTA SOBRE ENTRADA +5,35m | 1 | 239.93 | 239.93 |
| CUBIERTA SOBRE AULAS +4,55m | 1 | 132.1 | 132.10 |
| CUBIERTA SOBRE AULAS +5.01m | 1 | 488.8 | 488.80 |
| CUBIERTA SOBRE AULAS +6,50m | 1 | 288.6 | 288.60 |
| CUBIERTA SOBRE AULAS Y AUDITORIO +8,85m | 1 | 2103.9 | 2103.90 |
|  | -2 | 134.45 | -268.90 |
| ---------------------------------------------------------------- |  |  |  |
| Total |  |  | 3107.5 |

**ED16AACE** m² CAPA ANTIPUNZANTE GEOTEXTIL 200 GR/M² (15/06/2010)
6727.8 m² × 1.25 (1.29 con costes indirectos) = 8678.86
Capa separadora a base de geotextil no tejido compuesto por fibras de poliéster unidas por agujeteado, con una resistencia a la tracción longitudinal de 1,2 kN/m, una resistencia a la tracción transversal de 1,2 kN/m, una apertura de cono al ensayo de perforación dinámica según UNE-EN ISO 13433 inferior a 40 mm, resistencia CBR a punzonamiento 0,3 kN y una masa superficial de 200 g/m².s. Medida la superficie ejecutada con capa antipunzante geotextil 200 gr/m².

| Código | Ud | Descripción | Rendimiento | Precio | Importe |
|---|---|---|---|---|---|
| O0101OF | h. | OFICIAL 1ª | 0.01 | 15.29 | 0.15 |
| O0103OF | h | AYUDANTE | 0.01 | 14.36 | 0.14 |
| P15ND170 | m² | CAPA ANTIPUNZANTE GEOTEXTIL 200 GR/M² (material) | 1.1 | 0.85 | 0.94 |
| %MA | % | MEDIOS AUXILIARES | 2 % | 1.23 | 0.02 |
|  |  | Total |  |  | 1.25 |

| Medición | Uds. | Largo | Ancho | Parcial |
|---|---|---|---|---|
| ---------------------------------------------------------------- |  |  |  |  |
| CUBIERTAS |  |  |  |  |
| SOBRE IMPERMEABILIUZACION |  |  |  |  |
| ---------------------------------------------------------------- |  |  |  |  |
| TERRAZA INSTALACIONES CLIMATIZADOR | 2 | 38.27 | 1 | 76.54 |
| TERRAZA INSTALACIONES CLIMT-ENFRIADORA | 2 | 84.8 | 1 | 169.60 |
| CUBIERTA SOBRE ENTRADA +3,20m | 2 | 121.95 | 1 | 243.90 |
| CUBIERTA SOBRE ENTRADA +5,35m | 2 | 239.93 | 1 | 479.86 |
| CUBIERTA SOBRE AULAS +4,55m | 2 | 132.1 | 1 | 264.20 |
| CUBIERTA SOBRE AULAS +5.01m | 2 | 488.8 | 1 | 977.60 |
| CUBIERTA SOBRE AULAS +6,50m | 2 | 288.6 | 1 | 577.20 |
| CUBIERTA SOBRE AULAS Y AUDITORIO +8,85m | 2 | 2103.9 | 1 | 4207.80 |
|  | -2 | 134.45 | 1 | -268.90 |
| ---------------------------------------------------------------- |  |  |  |  |
| PROTECCION AISLAMIENTO INCLUIDO EN EL PRECIO GRAVA DE ACABADO |  |  |  |  |
| Total |  |  |  | 6727.8 |

**ED16AACE1** m² TERMINACION DE CUBIERTA CON GRAVA NEGRA-GRIS (15/06/2010)
3107.5 m² × 14.72 (15.16 con costes indirectos) = 47109.70
Capa de árido de machaqueo lavado de color NEGRO con un espesor medio de 10 cms. sobre lámina geotextil tipo Terram 1000, ejecutado según detalle de proyecto, completa y terminada. (medición en planta)

| Código | Ud | Descripción | Rendimiento | Precio | Importe |
|---|---|---|---|---|---|
| O0101OF | h. | OFICIAL 1ª | 0.34 | 15.29 | 5.20 |
| O0103OF | h | AYUDANTE | 0.33 | 14.36 | 4.74 |
| PJAK3 | m2 | CAPA SEPARADORA TERRÁN 1000 (material) | 1.1 | 0.9 | 0.99 |
| PAMN | m3 | ARIDO DE MACHAQUEO COLOR NEGRO (material; 28/06/2010) | 0.1 | 35 | 3.50 |
| %MA | % | MEDIOS AUXILIARES | 2 % | 14.43 | 0.29 |
|  |  | Total |  |  | 14.72 |

| Medición | Uds. | Largo | Parcial |
|---|---|---|---|
| ---------------------------------------------------------------- |  |  |  |
| CUBIERTAS |  |  |  |
| -------------------------------- |  |  |  |
| TERRAZA INSTALACIONES CLIMATIZADOR | 1 | 38.27 | 38.27 |
| TERRAZA INSTALACIONES CLIMT-ENFRIADORA | 1 | 84.8 | 84.80 |
| CUBIERTA SOBRE ENTRADA +5,35m | 1 | 239.93 | 239.93 |
| CUBIERTA SOBRE AULAS +4,55m | 1 | 132.1 | 132.10 |
| CUBIERTA SOBRE AULAS +5.01m | 1 | 488.8 | 488.80 |
| CUBIERTA SOBRE AULAS +6,50m | 1 | 288.6 | 288.60 |
| CUBIERTA SOBRE AULAS Y AUDITORIO +8,85m | 1 | 2103.9 | 2103.90 |
|  | -2 | 134.45 | -268.90 |
| ---------------------------------------------------------------- |  |  |  |
| Total |  |  | 3107.5 |

**ED16AACE2** m² TERMINACION DE CUBIERTA CON GRAVA BLANCA (15/06/2010)
431.18 m² × 13.7 (14.11 con costes indirectos) = 6083.95
Capa de árido de machaqueo lavado de color BLANCO con un espesor medio de 10 cms. sobre lámina geotextil tipo Terram 1000, ejecutado según detalle de proyecto, completa y terminada. (medición en planta)

| Código | Ud | Descripción | Rendimiento | Precio | Importe |
|---|---|---|---|---|---|
| O0101OF | h. | OFICIAL 1ª | 0.34 | 15.29 | 5.20 |
| O0103OF | h | AYUDANTE | 0.33 | 14.36 | 4.74 |
| PJAK3 | m2 | CAPA SEPARADORA TERRÁN 1000 | 1.1 | 0.9 | 0.99 |
| PAMN1 | m3 | ARIDO DE MACHAQUEO COLOR BLANCO (material; 28/06/2010) | 0.1 | 25 | 2.50 |
| %MA | % | MEDIOS AUXILIARES | 2 % | 13.43 | 0.27 |
|  |  | Total |  |  | 13.7 |

| Medición | Uds. | Largo | Parcial |
|---|---|---|---|
| PATIOS PLANTA BAJA |  |  |  |
| ------------------------------- |  |  |  |
| PATIO B-C | 1 | 111.64 | 111.64 |
| PATIO D-F | 1 | 107.16 | 107.16 |
| PATIO H-J | 1 | 88 | 88.00 |
| PATIO ENTRADA | 1 | 124.38 | 124.38 |
| Total |  |  | 431.18 |

**ED21VA006** m ALBARDILLA CHAPA DE ALUMINIO (22/06/2008)
894.11 m × 26.69 (27.49 con costes indirectos) = 24579.08
Albardilla de cubierta en chapa de aluminio lacado en color similar al de la fachada, con un espesor 2 mm, desarrollo 60 cm, con goterones con ambos lados , con ligera pendiente del 2% hacia el interior cubriendo los petos de la cubierta, recibido sobre capa de regularización de mortero de cemento hidrófugo M-5 de 4 cm de espesor, adhesivo y anclaje mecánico con arandela estanca a elegir por la DF, creando una pendiente suficiente (mayor del 2%) para evacuar el agua, incluso p/p de preparación y regularización del soporte.

| Código | Ud | Descripción | Rendimiento | Precio | Importe |
|---|---|---|---|---|---|
| O0101CE | h | OFICIAL 1ª CERRAJERO | 0.2 | 15.29 | 3.06 |
| O0103C | h | AYUDANTE CERRAJERO | 0.4 | 14.36 | 5.74 |
| P20MG520 | m | VIE.DE ALU. DESARROLLO 60 CM, CON GOTERÓN (material) | 1 | 12.5 | 12.50 |
| A01JF006 | m³ | MORTERO CEMENTO M5 (material; 12/12/2009) | 0.08 | 60.89 | 4.87 |
| %MA | % | MEDIOS AUXILIARES | 2 % | 26.17 | 0.52 |
|  |  | Total |  |  | 26.69 |

| Medición | Uds. | Largo | Parcial |
|---|---|---|---|
| ---------------------------------------------------------------- |  |  |  |
| CUBIERTAS |  |  |  |
| -------------------------------- |  |  |  |
| TERRAZA INSTALACIONES CLIMTIZADOR | 1 | 25.85 | 25.85 |
| TERRAZA INSTALACIONES CLIMT-ENFRIADORA | 1 | 39.84 | 39.84 |
| CUBIERTA SOBRE ENTRADA +3,20m | 1 | 10.5 | 10.50 |
| CUBIERTA SOBRE ENTRADA +5,35m | 1 | 82.06 | 82.06 |
| CUBIERTA SOBRE AULAS +4,55m | 1 | 54.4 | 54.40 |
|  | 1 | 68.06 | 68.06 |
| CUBIERTA SOBRE AULAS +5.01m | 1 | 162.19 | 162.19 |
| CUBIERTA SOBRE AULAS +6,50m | 1 | 86.2 | 86.20 |
| CUBIERTA SOBRE AULAS Y AUDITORIO +8,85m | 1 | 231.77 | 231.77 |
|  | 2 | 66.62 | 133.24 |
| Total |  |  | 894.11 |

**E09PA050** m² PAVIMENTO CUBIERTA LOSA FILTRANTE FLOTANTE (15/06/2010)
188.95 m² × 15.97 (16.45 con costes indirectos) = 3108.23
Proteccion de cubierta mediante solado flotante aislante, tipo Filtron, Danolosa o equivalente aprobado por la DF ,constituida por un pavimento de hormigón poroso, que actúa como protección mecánica de una base aislante de poliestireno extruido, sustituyendo a la proteccion de grava en cubiertas de instalaciones o formacion de pasillos para mantenimiento de las mismas.

| Código | Ud | Descripción | Rendimiento | Precio | Importe |
|---|---|---|---|---|---|
| O0101OF | h. | OFICIAL 1ª | 0.05 | 15.29 | 0.76 |
| O0103OF | h | AYUDANTE | 0.05 | 14.36 | 0.72 |
| P06BF020 | m2 | LOSA FILTRANTE 30X40X8 (material; 19/03/2013) | 1.05 | 13.5 | 14.18 |
| %MA | % | MEDIOS AUXILIARES | 2 % | 15.66 | 0.31 |
|  |  | Total |  |  | 15.97 |

| Medición | Uds. | Largo | Ancho | Parcial |
|---|---|---|---|---|
| ---------------------------------------------------------------- |  |  |  |  |
| CUBIERTAS |  |  |  |  |
| -------------------------------- |  |  |  |  |
| TERRAZA INSTALACIONES CLIMATIZADOR | 1 | 38.27 | 1 | 38.27 |
| TERRAZA INSTALACIONES CLIMT-ENFRIADORA | 1 | 84.8 | 1 | 84.80 |
| CUBIERTA SOBRE AULAS +4,55m | 1 | 30.9 | 1 | 30.90 |
|  | 1 | 17.2 | 0.5 | 8.60 |
|  | 1 | 2.5 | 0.5 | 1.25 |
| CUBIERTA SOBRE AULAS +5.01m | 1 | 33.5 | 0.5 | 16.75 |
|  | 1 | 6.75 | 0.5 | 3.38 |
|  | 1 | 3 | 0.5 | 1.50 |
| CUBIERTA SOBRE AULAS +6,50m | 1 | 3.5 | 1 | 3.50 |
| Total |  |  |  | 188.95 |

**ER09SV080** m² GEL-COATS ISOFTÁLICA MAT-120+300 GR/M2 (10/11/2000)
121.95 m² × 37.27 (38.39 con costes indirectos) = 4681.66
Impermeabilización monocasco a base de doble estratificado de resina de polimérica isoftálica armada con fieltro de fibra de vidrio y terminación superficial de gel-coats color a elegir sobre catalogo, comprendiendo: preparación de la superficie que deberá estar seca y exenta de suciedad, base de estratificado mediante aplicación de resina y diluyente de estireno dejando secar varias horas, a continuación se extiende a rodillo o brocha y en continuo sobre todas las superficies una mano de resina isoftálica en gel sobre la que se aplica la primera capa de fibra de vidrio Mat-120 gr/cm2 hasta que quede totalmente impregnada, dejando que polimerice o gelifique, segunda mano de igual resina y nuevo estratificado de FV Mat-300 gr/cm2, finalmente como protección se aplicará una capa de gel-coats (capa de acabado) bastante tixotrópica para que no descuelgue sin fibra de vidrio con acabado gris oscuro antideslizante, lavable impermeable y resistente a la acción de la luz. Medida la superficie ejecutada en verdadera magnitud.
Incluida la canaleta circular perimetral al hueco y su parte de alero y gargola a la fuente inferior.

| Código | Ud | Descripción | Rendimiento | Precio | Importe |
|---|---|---|---|---|---|
| O0100RE | h. | ESPECIALISTA PREPARACIÓN RESINAS (mano de obra; 10/11/2000) | 0.76 | 18.14 | 13.79 |
| A02S282 | kg | IMPRIMACIÓN CON RESINA ISOFTÁLICA (material; 10/11/2000) | 0.2 | 5.95 | 1.19 |
| P33U070 | m2 | FIELTRO FIBRA VIDRIO MAT-120G/M2 (material; 10/11/2000) | 1.05 | 2.9 | 3.05 |
| P33U080 | m2 | FIELTRO FIBRA VIDRIO MAT-300G/M2 (material; 10/11/2000) | 1.05 | 7.35 | 7.72 |
| A02S283 | kg | IMPREGNACIÓN CON RESINA ISOFTÁLICA (material; 10/11/2000) | 1.12 | 7.15 | 8.01 |
| A02S284 | kg | RESINA ISOFTÁLICA GEL DE PROTECCIÓN (material; 10/11/2000) | 0.4 | 6.96 | 2.78 |
| %MA | % | MEDIOS AUXILIARES | 2 % | 36.54 | 0.73 |
|  |  | Total |  |  | 37.27 |

| Medición | Uds. | Largo | Parcial |
|---|---|---|---|
| ---------------------------------------------------------------- |  |  |  |
| CUBIERTAS |  |  |  |
| -------------------------------- |  |  |  |
| CUBIERTA SOBRE ENTRADA +3,20m | 1 | 121.95 | 121.95 |
| Total |  |  | 121.95 |

**ECRIL** Ml ESCALERA PATES CRIOLINA (30/12/2007)
5.36 Ml × 113.91 (117.33 con costes indirectos) = 628.89
Escalera formada por bastidor de tubo de acero 40x40 mm., pates de redondo de acero corrugado de 20 mm. de ø soldados al bastidor y criolina de redondos de acero soldados al bastidor 60*25 mm, colocada a partir de 2,20 m. de altura, aros de proteccion de espalda d700mm galvanizado del conjunto y lacadodel ismo color que la fachada, recibido a las fachadas con tacos hilti, colocada.

| Código | Ud | Descripción | Rendimiento | Precio | Importe |
|---|---|---|---|---|---|
| O0101CE | h | OFICIAL 1ª CERRAJERO | 0.9 | 15.29 | 13.76 |
| O0103C | h | AYUDANTE CERRAJERO | 0.9 | 14.36 | 12.92 |
| PESC | ml | ESCALERA PATES Y CRIOLINA ACERO GALVANIZADO (material; 30/12/2007) | 1 | 85 | 85.00 |
| %MA | % | MEDIOS AUXILIARES | 2 % | 111.68 | 2.23 |
|  |  | Total |  |  | 113.91 |

| Medición | Uds. | Largo | Parcial |
|---|---|---|---|
| escalera 6 | 1 | 5.36 | 5.36 |
| Total |  |  | 5.36 |

**ECRIL01** Ml ESCALERA MANTENIMIENTO (30/12/2007)
10.33 Ml × 134.31 (138.34 con costes indirectos) = 1429.05
Escalera de mantenimiento de 80cm de anchura formada por bastidor lateral 2 UPN 120 y peldaños de tramex 80*22cm de espesor y barandilla de tubo diametro 16mm galvanizado del conjunto y lacado en color a elegir, refuerzo de la alberdilla de peto, recibido a los petos por la parte interior con tacos hilti, colocada. Medida la longitud de UPN inclinado

| Código | Ud | Descripción | Rendimiento | Precio | Importe |
|---|---|---|---|---|---|
| O0101CE | h | OFICIAL 1ª CERRAJERO | 0.9 | 15.29 | 13.76 |
| O0103C | h | AYUDANTE CERRAJERO | 0.9 | 14.36 | 12.92 |
| PESC1 | ml | ESCALERA MANTENIMIENTO ACERO GALVANIZADO (material; 30/12/2007) | 1 | 105 | 105.00 |
| %MA | % | MEDIOS AUXILIARES | 2 % | 131.68 | 2.63 |
|  |  | Total |  |  | 134.31 |

| Medición | Uds. | Largo | Parcial |
|---|---|---|---|
| ---------------------------------------------------------------- |  |  |  |
| CUBIERTAS |  |  |  |
| -------------------------------- |  |  |  |
| escalera 1 | 1 | 2.54 | 2.54 |
| escalera 2 | 1 | 0.92 | 0.92 |
| escalera 3 | 1 | 1.86 | 1.86 |
| escalera 4 | 1 | 2.32 | 2.32 |
| escalera 5 | 1 | 2.69 | 2.69 |
| Total |  |  | 10.33 |

**EGARGL1** Ud GARGOLA TPE ACABADO EN TUBO ALUMINIO (15/06/2010)
27 Ud × 37.8 (38.93 con costes indirectos) = 1051.11
GÁRGOLA con cazoleta angular con salida circular de TPE para el desagüe de seguridad de aguas pluviales, para membranas bituminosas con embellecedor tubo de aluminio lacado, colocada en los petos cubierta, incluso sellado e impermeabilización.

| Código | Ud | Descripción | Rendimiento | Precio | Importe |
|---|---|---|---|---|---|
| O0101OF | h. | OFICIAL 1ª | 0.2 | 15.29 | 3.06 |
| PGARG | ud | GÁRGOLA TPA (material) | 1 | 18 | 18.00 |
| PGARG1 | ud | EMBELLECEDOR DE ALUMINIO (material) | 1 | 15 | 15.00 |
| PQM4 | ud | PEQUEÑO MATERIAL 4 | 1 | 1 | 1.00 |
| %MA | % | MEDIOS AUXILIARES | 2 % | 37.06 | 0.74 |
|  |  | Total |  |  | 37.8 |

| Medición | Uds. | Parcial |
|---|---|---|
| ---------------------------------------------------------------- |  |  |
| CUBIERTAS |  |  |
| -------------------------------- |  |  |
| C Acceso +5,35 | 2 | 2.00 |
| T instalaciones | 2 | 2.00 |
| CUBIERTA SOBRE AULAS Y AUDITORIO +8,85m |  |  |
| perimetro | 7 | 7.00 |
|  | 8 | 8.00 |
| CUBIERTA SOBRE AULAS +4,55m |  |  |
| +4,55m | 4 | 4.00 |
| +5,01m | 2 | 2.00 |
| +6,50m | 2 | 2.00 |
| Total |  | 27 |

**E34569** Ml LINEA DE VIDA SALIDA CUBIERTA (14/05/2010)
361.2 Ml × 23.43 (24.13 con costes indirectos) = 8715.76
Línea de vida homologada tipo ANCL.FLEX. UNI-8 EN 795 C UNILINE, o equivalente, para posteriores salidas a cubierta, compuesta por: Anclajes, fijaciones, tensores, conectores, placas de advertencia, etc. y cable de acero inoxidable UNI-8 de UNILINE, o equivalente, completa y colocada por personal especializado, según instrucciones del fabricante.

| Código | Ud | Descripción | Rendimiento | Precio | Importe |
|---|---|---|---|---|---|
| O0101OF | h. | OFICIAL 1ª | 0.1 | 15.29 | 1.53 |
| O0103OF | h | AYUDANTE | 0.1 | 14.36 | 1.44 |
| PALV | p.p | ANC.TER., INTERMEDIOS, REDUCTORES, ETC. (material; 14/05/2010) | 1 | 5 | 5.00 |
| PLV1 | p.p | FIJ.,TEN.,CON., PLACA ADVERTENCIA, ETC. (material; 14/05/2010) | 1 | 3 | 3.00 |
| PLV9 | ml | CAB.ACE.INO. UNI-8 (+1.000M.), UNILINE (material; 14/05/2010) | 1 | 12 | 12.00 |
| %MA | % | MEDIOS AUXILIARES | 2 % | 22.97 | 0.46 |
|  |  | Total |  |  | 23.43 |

| Medición | Uds. | Largo | Parcial |
|---|---|---|---|
| ---------------------------------------------------------------- |  |  |  |
| CUBIERTAS |  |  |  |
| -------------------------------- |  |  |  |
| CUBIERTA SOBRE ENTRADA +5,35m | 1 | 25.6 | 25.60 |
| CUBIERTA SOBRE AULAS +4,55m | 1 | 28.6 | 28.60 |
| CUBIERTA SOBRE AULAS +5.01m | 1 | 16.5 | 16.50 |
| CUBIERTA SOBRE AULAS +6,50m | 1 | 32.5 | 32.50 |
| CUBIERTA SOBRE AULAS Y AUDITORIO +8,85m | 1 | 37.9 | 37.90 |
|  | 1 | 36.5 | 36.50 |
|  | 1 | 30 | 30.00 |
|  | 1 | 28 | 28.00 |
|  | 1 | 40 | 40.00 |
|  | 1 | 14.2 | 14.20 |
|  | 1 | 21.1 | 21.10 |
|  | 1 | 10.3 | 10.30 |
|  | 1 | 40 | 40.00 |
| Total |  |  | 361.2 |

**ED08AA006** m FORMACION DE CANALETA CIRCULAR (31/01/2000)
22.93 m × 6.31 (6.5 con costes indirectos) = 149.05
Formación de canalon circular en hueco de losa a base de tabicas de ladrillo y revestido base y laterales con mortero M10 según UNE-EN 998-2 de cemento y arena, fratasado.

| Código | Ud | Descripción | Rendimiento | Precio | Importe |
|---|---|---|---|---|---|
| O0101OF | h. | OFICIAL 1ª | 0.15 | 15.29 | 2.29 |
| O0105OF | h | PEÓN ORDINARIO | 0.15 | 14.02 | 2.10 |
| AD10AA101 | m² | TABICÓN LADRILLO HUECO DOBLE 25X12X9 CM | 0.08 | 15.8 | 1.26 |
| P01MC010 | m3 | MORTERO PREPARADO EN CENTRAL (M-100) | 0.01 | 53.5 | 0.54 |
| %MA | % | MEDIOS AUXILIARES | 2 % | 6.19 | 0.12 |
|  |  | Total |  |  | 6.31 |

**D08NZ505** m² REMATE DE CUBIERTA DE ZINC HASTA CHAPA 1 M. (22/06/2008)
22.93 m² × 38.89 (40.06 con costes indirectos) = 918.58
Formacion de canaleta y remate del perimetro o alero en hueco cubierta a base de zinc, realizado con chapa de zinc color natural de 0,8 mm de espesor (s/UNE 37-301), hasta 1 m de ancho y por un metro de longitud, en formación de goterones en frente de aleros, realizada sobre soporte base y conformada por los siguientes elementos: rastreles de madera de pino de 62x32 mm de sección, separados 50 cm entre ejes; imprimación de base asfáltica sobre el mortero o listones; listones trapeciales 25-35-35 mm, normales a los rastreles, clavados a estos y separados 660 mm entre ejes; hoja laminada y perfilada de zinc, aleado de cobre y titanio, doblados los bordes longitudinales en ángulo recto con altura de 35 mm y engatillado posterior de bordes con las patillas de anclaje y el cubrejuntas del listón, i/fijación al soporte de los listones, conformado de limas, caballetes, quiebros,... etc., cubrejuntas preconformados fijados con patilla o abrazadera, pequeño material de clavazón, medios auxiliares.

| Código | Ud | Descripción | Rendimiento | Precio | Importe |
|---|---|---|---|---|---|
| O0101CE | h | OFICIAL 1ª CERRAJERO | 0.2 | 15.29 | 3.06 |
| O0103CE | h | AYUDANTE CERRAJERÍA (mano de obra) | 0.4 | 14.36 | 5.74 |
| U12AE105 | m | RASTREL PINO 62X32MM CALIDAD VI (material) | 2.1 | 0.72 | 1.51 |
| A01JF006 | m³ | MORTERO CEMENTO M5 | 0.035 | 60.89 | 2.13 |
| U06DA005 | kg | PUNTAS PLANA 17X70 (material) | 0.1 | 2.5 | 0.25 |
| U12AP513 | ud | TORNILLO ACERO INOX DE 200X42 MM (material) | 3 | 0.5 | 1.50 |
| U12AP514 | ud | TACO TIRAFONDO HPS-1 R 6/40*65 HILTI (material) | 3 | 0.6 | 1.80 |
| U16AD001 | kg | EMULSIÓN ASFÁLTICA SUPERMUL (material) | 0.3 | 1.85 | 0.56 |
| U12NZ403 | m | LISTÓN TRAPECIAL 25-35-35 MM (material) | 1.75 | 0.9 | 1.58 |
| U12NZ305 | m² | CHA.ZN NAT.0,8MM ELA. EN REMATES HASTA 1 M² (material) | 1 | 20 | 20.00 |
| %MA | % | MEDIOS AUXILIARES | 2 % | 38.13 | 0.76 |
|  |  | Total |  |  | 38.89 |

**EGARGL2** Ud GARGOLA CHAPA ACERO INOXIDABLE (15/06/2010)
1 Ud × 157.14 (161.85 con costes indirectos) = 161.85
Gargola de salida de canal circular en losa a base de chapa en U de acero inox AISI-340 sellada e impermeabizada con resina de poliester en su comienzo en continuidad de la cubierta de longitud segun replanteo de la fuente. Incluso elementos de anclaje a la losa de hormigon inferior.

| Código | Ud | Descripción | Rendimiento | Precio | Importe |
|---|---|---|---|---|---|
| O0101OF | h. | OFICIAL 1ª | 0.2 | 15.29 | 3.06 |
| PGARG2 | ud | GÁRGOLA ACERO INOX FUENTE (material) | 1 | 150 | 150.00 |
| PQM4 | ud | PEQUEÑO MATERIAL 4 | 1 | 1 | 1.00 |
| %MA | % | MEDIOS AUXILIARES | 2 % | 154.06 | 3.08 |
|  |  | Total |  |  | 157.14 |

**ED23CA012** ud ESCALON DE CHAPA ACERO GALVANIZADO (10/11/2000)
7 ud × 60.27 (62.08 con costes indirectos) = 434.56
Escalon de chapa galvanizada para salidfa a patios segun detalle, incluso perfiles de refuerzo, anclajes y montaje

| Código | Ud | Descripción | Rendimiento | Precio | Importe |
|---|---|---|---|---|---|
| O0101CE | h | OFICIAL 1ª CERRAJERO | 0.2 | 15.29 | 3.06 |
| O0103C | h | AYUDANTE CERRAJERO | 0.2 | 14.36 | 2.87 |
| P12AW012 | m | PREMARCO DE ACERO (material) | 4 | 3.58 | 14.32 |
| P22AD312 | ud | ESCALON DE CHAPOA GALVANIZADO (material) | 1 | 38.5 | 38.50 |
| P03ALT030 | kg | ACERO EN TUBO CUADRADO | 0.25 | 1.35 | 0.34 |
| %MA | % | MEDIOS AUXILIARES | 2 % | 59.09 | 1.18 |
|  |  | Total |  |  | 60.27 |

| Medición | Uds. | Parcial |
|---|---|---|
| Patios | 7 | 7.00 |
| Total |  | 7 |

## C06 FACHADAS (31/01/2000)
Importe: 318002.28

**EENFCA** M2 ENFOSCADO FRATASADO VERTICAL HIDROF. 20mm (31/01/2000)
6297.82 M2 × 7.63 (7.86 con costes indirectos) = 49500.87
Enfoscado hidrofugo de 20mm de espesor, con mortero de cemento M-7,5 en supeficies verticales, i/preparación y humedecido de soporte, limpieza, regado y cualquier tipo de remate.

| Código | Ud | Descripción | Rendimiento | Precio | Importe |
|---|---|---|---|---|---|
| O0101OF | h. | OFICIAL 1ª | 0.2 | 15.29 | 3.06 |
| O0105OF | h | PEÓN ORDINARIO | 0.1 | 14.02 | 1.40 |
| AMC75 | M3 | MORTERO CEMENTO M-7,5 | 0.022 | 73.51 | 1.62 |
| PHIDROFUGO | kg | HIDROFUGANTE MORTERO/HORMIGÓN | 1 | 1.4 | 1.40 |
| %MA | % | MEDIOS AUXILIARES | 2 % | 7.48 | 0.15 |
|  |  | Total |  |  | 7.63 |

| Medición | Uds. | Largo | Ancho | Parcial |
|---|---|---|---|---|
| FACHADAS |  |  |  |  |
| -------------------------------- |  |  |  |  |
| N-E | 2 | 27.98 | 5.8 | 324.57 |
|  | 2 | 41.46 | 8.83 | 732.18 |
| I | 2 | 27.98 | 3.39 | 189.70 |
| deducir huecos | -2 | 7.83 | 0.8 | -12.53 |
| S-W | 2 | 8.82 | 6.36 | 112.19 |
|  | 2 | 18.75 | 6.36 | 238.50 |
|  | 2 | 41.87 | 8.93 | 747.80 |
| I | 2 | 27.56 | 3.36 | 185.20 |
| deducir huecos | -4 | 2.8 | 1.4 | -15.68 |
|  | -12 | 2.1 | 1.4 | -35.28 |
|  | -8 | 3.5 | 1.4 | -39.20 |
|  | -2 | 1.75 | 1.4 | -4.90 |
|  | -2 | 1.86 | 2.3 | -8.56 |
| S-E | 2 | 40.6 | 8.96 | 727.55 |
|  | 2 | 13.85 | 5.95 | 164.82 |
| I | 2 | 13.85 | 3.39 | 93.90 |
| deducir huecos | -4 | 1.86 | 2.3 | -17.11 |
|  | -8 | 2.1 | 1.4 | -23.52 |
|  | -8 | 2.8 | 1.4 | -31.36 |
|  | -2 | 3.5 | 1.4 | -9.80 |
|  | -4 | 1.2 | 2.3 | -11.04 |
|  | -2 | 1.44 | 2.3 | -6.62 |
|  | -2 | 11.57 | 1.8 | -41.65 |
|  | -2 | 9.69 | 2.3 | -44.57 |
| N-W | 2 | 14.4 | 9.14 | 263.23 |
| deducir zona auditorio | -2 | 14.4 | 9.14 | -263.23 |
|  | 2 | 39.96 | 6.57 | 525.07 |
| I | 2 | 39.96 | 2.85 | 227.77 |
| deducir huecos | -6 | 1.86 | 2.3 | -25.67 |
|  | -6 | 2.8 | 1.4 | -23.52 |
|  | -6 | 3.5 | 1.4 | -29.40 |
|  | -2 | 24.42 | 0.5 | -24.42 |
| -------------------------------- |  |  |  |  |
| PATIOS |  |  |  |  |
| ------------------------------- |  |  |  |  |
| PATIO 1 |  |  |  |  |
| a | 2 | 3.9 | 8.96 | 69.89 |
| deducir huecos | -4 | 0.77 | 2.8 | -8.62 |
|  | -6 | 0.77 | 1.9 | -8.78 |
|  | -6 | 0.77 | 1.86 | -8.59 |
|  | -4 | 0.77 | 2.6 | -8.01 |
| b | 2 | 27.92 | 8.96 | 500.33 |
| deducir huecos | -2 | 26.3 | 1.6 | -84.16 |
|  | -4 | 1.44 | 2.2 | -12.67 |
| c | 2 | 3.9 | 8.96 | 69.89 |
| deducir huecos | -2 | 3.2 | 1.6 | -10.24 |
|  | -2 | 2.5 | 1.9 | -9.50 |
| d | 2 | 27.81 | 8.96 | 498.36 |
| deducir huecos | -4 | 1.2 | 1.9 | -9.12 |
|  | -20 | 0.8 | 1.9 | -30.40 |
| PATIO 2 |  |  |  |  |
| a | 2 | 3.9 | 8.96 | 69.89 |
| deducir huecos | -6 | 0.77 | 2.8 | -12.94 |
|  | -4 | 0.77 | 1.9 | -5.85 |
|  | -4 | 0.77 | 1.4 | -4.31 |
|  | -6 | 0.77 | 2.75 | -12.71 |
| b | 2 | 27.77 | 8.96 | 497.64 |
| deducir huecos | -14 | 1.2 | 1.9 | -31.92 |
|  | -2 | 10.18 | 2.4 | -48.86 |
|  | -2 | 8.6 | 2.4 | -41.28 |
|  | -2 | 2.34 | 2.4 | -11.23 |
| c | 2 | 3.9 | 8.96 | 69.89 |
| deducir huecos | -4 | 2.51 | 1.9 | -19.08 |
| d | 2 | 27.77 | 8.96 | 497.64 |
| deducir huecos | -14 | 1.2 | 1.9 | -31.92 |
|  | -14 | 1.2 | 1.9 | -31.92 |
| PATIO 3 |  |  |  |  |
| a | 2 | 3 | 5.06 | 30.36 |
| deducir huecos | -2 | 2.41 | 1.9 | -9.16 |
| b | 2 | 29.9 | 5.06 | 302.59 |
| deducir huecos | -12 | 1.2 | 1.9 | -27.36 |
| c | 2 | 3 | 5.06 | 30.36 |
| deducir huecos | -2 | 2.41 | 1.9 | -9.16 |
| d | 2 | 29.9 | 5.06 | 302.59 |
| deducir huecos | -8 | 1.2 | 1.9 | -18.24 |
| Total |  |  |  | 6297.82 |

**ECERF1** M2 CERRAMIENTO FACHADA CON CHAPA TRAPÉZA OSC. (14/04/2006)
2052.19 M2 × 52.83 (54.41 con costes indirectos) = 111659.66
Cerramiento de fachada compuesto por chapa perfilada, ancho 54mm, de acero galvanizado de e=0,75mm lacado, sección según plano de detalle (distancia entre ejes de salientes sucesivos 96mm, ancho saliente 30mm) con revestimiento metálico en aleación ZM y orgánico, clasificación RUV4 y RC3, revestimiento a la abrasión de 40l a ensayo de chorreo de arena y 60mg a ensayo Taber, resistencia a temperatura máx. ambientales de 90ºC, retención de color AE<3, retención de brillo >60%, resistencia a corrosión de 360h a ensayo de niebla salina y 1000h a ensayo de humedad, A+ de compuestos orgánicos volátiles (ISO 16.000). Zonas con perforación en la chapa, tipo R10 T14 (46%) o R6 T10 (33%).
Subestructura de acero galvanizado para fijación a forjado y a fábrica de ladrillo según cálculos del fabricante, incluyendo ménsula angular para regulación en acero galvanizado DX-51 con Z-275 e=2mm, perfil U intermedio de soporte en acero galvanizado DX-51 con Z-275 e=2mm, anclajes mediante fijación atornillada, tacos, tornillos en acero al carbono de cabeza hexagonal, tornillos autotaladrantes, longitud de la fijacióna definir en obra, Tornillos y arandelas de fijación de chapa exterior a omega lacados en color de la chapa exterior. Fijación de solape de chapas y remates mediante tornillos autotaladrantes con arandelas, con cabeza lacada en color RAL de la chapa exterior, tipo TRAPÉZA 7,96,54 B/HB acero y calidades de galvanizado AM Evolution y de lacado Hairplus, sistema de ArceloMittal o equivelente a elegir por la DF, de color gris grafito o negro, a escojer por la D.F. , con aislamiento de dos laminas tipo Ecovente de Isover Saint-Gobain de 50 y 60mm respectivamente de lana mineral recubierta de velo negro en una cara , Conductividad térmica 0,032W/m.k (espesor 60mm) y 0,035W/m.k (espesor 50mm) y fijación de polipropileno (corona Ø 90mm, vástago Ø 10mm x 90mm) en color negro. Tipo Ecovent VN 032 y Ecovent VN 035 con taco Inco 10 de Isover o equivalente aprobado por D.F. previo enfoscado hidrofugo de 20mm de espesor sobre la fabrica medido y valorado en partida aparte., incluso: remates perimetrales, sellados etc., totalmente acabado y colocado por personal especializado.

| Código | Ud | Descripción | Rendimiento | Precio | Importe |
|---|---|---|---|---|---|
| O0101OF | h. | OFICIAL 1ª | 0.3 | 15.29 | 4.59 |
| O0103OF | h | AYUDANTE | 0.3 | 14.36 | 4.31 |
| P01TRAPZ1 | m² | CHAPA TRAPÉZA 7,96,54,B/BH LISA COLOR OSCURO (material; 14/04/2006) | 1.1 | 7 | 7.70 |
| P15AD090 | m² | PANEL DE LANA MINERAL ECOVENT 60 MM (material) | 1.05 | 3.75 | 3.94 |
| P15AD091 | m² | PANEL DE LANA MINERAL ECOVENT 50 MM+VELO (material) | 1.05 | 3.55 | 3.73 |
| PCAN74 | m² | ESTRUCTURA AUXILIAR SUJECCION CHAPA ARCELORMI (material) | 1 | 27.52 | 27.52 |
| %MA | % | MEDIOS AUXILIARES | 2 % | 51.79 | 1.04 |
|  |  | Total |  |  | 52.83 |

| Medición | Uds. | Largo | Ancho | Parcial |
|---|---|---|---|---|
| FACHADAS |  |  |  |  |
| -------------------------------- |  |  |  |  |
| N-E | 1 | 27.98 | 5.8 | 162.28 |
|  | 1 | 41.46 | 8.83 | 366.09 |
| I | 1 | 27.98 | 3.39 | 94.85 |
| deducir huecos | -1 | 7.83 | 0.8 | -6.26 |
| S-W | 1 | 8.82 | 6.36 | 56.10 |
|  | 1 | 18.75 | 6.36 | 119.25 |
|  | 1 | 41.87 | 8.93 | 373.90 |
| I | 1 | 27.56 | 3.36 | 92.60 |
| deducir huecos | -2 | 2.8 | 1.4 | -7.84 |
|  | -6 | 2.1 | 1.4 | -17.64 |
|  | -4 | 3.5 | 1.4 | -19.60 |
|  | -1 | 1.75 | 1.4 | -2.45 |
|  | -1 | 1.86 | 2.3 | -4.28 |
|  | -2 | 1.36 | 1.4 | -3.81 |
|  | -1 | 1.4 | 1.4 | -1.96 |
| S-E | 1 | 40.6 | 8.96 | 363.78 |
|  | 1 | 13.85 | 5.95 | 82.41 |
| I | 1 | 13.85 | 3.39 | 46.95 |
| deducir huecos | -2 | 1.86 | 2.3 | -8.56 |
|  | -4 | 2.1 | 1.4 | -11.76 |
|  | -4 | 2.8 | 1.4 | -15.68 |
|  | -1 | 3.5 | 1.4 | -4.90 |
|  | -1 | 1.4 | 1.4 | -1.96 |
|  | -4 | 0.7 | 1.4 | -3.92 |
|  | -2 | 1.2 | 2.3 | -5.52 |
|  | -1 | 1.44 | 2.3 | -3.31 |
|  | -1 | 11.57 | 1.8 | -20.83 |
|  | -1 | 9.69 | 2.3 | -22.29 |
| N-W | 1 | 14.4 | 9.14 | 131.62 |
|  | 1 | 39.96 | 6.57 | 262.54 |
| I | 1 | 39.96 | 2.85 | 113.89 |
| deducir huecos | -3 | 1.86 | 2.3 | -12.83 |
|  | -3 | 2.8 | 1.4 | -11.76 |
|  | -3 | 3.5 | 1.4 | -14.70 |
|  | -1 | 24.42 | 0.5 | -12.21 |
| -------------------------------- |  |  |  |  |
| Total |  |  |  | 2052.19 |

**ECERF4** M2 CERRAMIENTO FACHADA CON CHAPA TRAPÉZA C.ESP (14/04/2006)
398.14 M2 × 52.83 (54.41 con costes indirectos) = 21662.80
Cerramiento de fachada compuesto por chapa perfilada, ancho 54mm, de acero galvanizado de e=0,75mm lacado, color especial, sección según plano de detalle (distancia entre ejes de salientes sucesivos 96mm, ancho saliente 30mm) con revestimiento metálico en aleación ZM y orgánico, clasificación RUV4 y RC3, revestimiento a la abrasión de 40l a ensayo de chorreo de arena y 60mg a ensayo Taber, resistencia a temperatura máx. ambientales de 90ºC, retención de color AE<3, retención de brillo >60%, resistencia a corrosión de 360h a ensayo de niebla salina y 1000h a ensayo de humedad, A+ de compuestos orgánicos volátiles (ISO 16.000). Zonas con perforación en la chapa, tipo R10 T14 (46%) o R6 T10 (33%).
Subestructura de acero galvanizado para fijación a forjado y a fábrica de ladrillo según cálculos del fabricante, incluyendo ménsula angular para regulación en acero galvanizado DX-51 con Z-275 e=2mm, perfil U intermedio de soporte en acero galvanizado DX-51 con Z-275 e=2mm, anclajes mediante fijación atornillada, tacos, tornillos en acero al carbono de cabeza hexagonal, tornillos autotaladrantes, longitud de la fijacióna definir en obra, Tornillos y arandelas de fijación de chapa exterior a omega lacados en color de la chapa exterior. Fijación de solape de chapas y remates mediante tornillos autotaladrantes con arandelas, con cabeza lacada en color RAL de la chapa exterior, tipo TRAPÉZA 7,96,54 B/HB acero y calidades de galvanizado AM Evolution y de lacado Hairplus, sistema de ArceloMittal o equivelente a elegir por la DF, de color especial a elegir por la D.F. , con aislamiento de dos laminas tipo Ecovente de Isover Saint-Gobain de 50 y 60mm respectivamente de lana mineral recubierta de velo negro en una cara , Conductividad térmica 0,032W/m.k (espesor 60mm) y 0,035W/m.k (espesor 50mm) y fijación de polipropileno (corona Ø 90mm, vástago Ø 10mm x 90mm) en color negro. Tipo Ecovent VN 032 y Ecovent VN 035 con taco Inco 10 de Isover o equivalente aprobado por D.F. previo enfoscado hidrofugo de 20mm de espesor sobre la fabrica medido y valorado en partida aparte., incluso: remates perimetrales, sellados etc., totalmente acabado y colocado por personal especializado.

| Código | Ud | Descripción | Rendimiento | Precio | Importe |
|---|---|---|---|---|---|
| O0101OF | h. | OFICIAL 1ª | 0.3 | 15.29 | 4.59 |
| O0103OF | h | AYUDANTE | 0.3 | 14.36 | 4.31 |
| P01TRAPZ4 | m² | CHAPA TRAPÉZA 7,96,54,B/BH LISA COLOR ESPECIA (material; 14/04/2006) | 1.1 | 7 | 7.70 |
| P15AD090 | m² | PANEL DE LANA MINERAL ECOVENT 60 MM | 1.05 | 3.75 | 3.94 |
| P15AD091 | m² | PANEL DE LANA MINERAL ECOVENT 50 MM+VELO | 1.05 | 3.55 | 3.73 |
| PCAN74 | m² | ESTRUCTURA AUXILIAR SUJECCION CHAPA ARCELORMI | 1 | 27.52 | 27.52 |
| %MA | % | MEDIOS AUXILIARES | 2 % | 51.79 | 1.04 |
|  |  | Total |  |  | 52.83 |

| Medición | Uds. | Largo | Ancho | Parcial |
|---|---|---|---|---|
| FACHADAS |  |  |  |  |
| -------------------------------- |  |  |  |  |
| N-E |  |  |  |  |
| I | 1 | 27.98 | 3.59 | 100.45 |
|  | 1 | 13 | 1.75 | 22.75 |
| S-W |  |  |  |  |
| I | 1 | 27.56 | 3.59 | 98.94 |
| S-E |  |  |  |  |
| I | 1 | 13.85 | 3.5 | 48.48 |
|  | 1 | 9.67 | 1.41 | 13.63 |
| N-W |  |  |  |  |
| I | 1 | 39.96 | 2.85 | 113.89 |
| -------------------------------- |  |  |  |  |
| Total |  |  |  | 398.14 |

**ECERF2** M2 CERRAMIENTO FACH. VENTANAS y PUERTAS TRAPÉZA (14/04/2006)
120.68 M2 × 47.25 (48.67 con costes indirectos) = 5873.50
Cerramiento de fachada en zonas de ventanas y puertas compuesto por chapa perforada tipo TRAPÉZA 7,96,54 B/HB acero tipo ArceloMittal perforada de color especial a elegir por la D.F., ancho 54mm, de acero galvanizado de e=0,75mm lacado, sección según plano de detalle (distancia entre ejes de salientes sucesivos 96mm, ancho saliente 30mm) con revestimiento metálico en aleación ZM y orgánico, clasificación RUV4 y RC3, revestimiento a la abrasión de 40l a ensayo de chorreo de arena y 60mg a ensayo Taber, resistencia a temperatura máx. ambientales de 90ºC, retención de color AE<3, retención de brillo >60%, resistencia a corrosión de 360h a ensayo de niebla salina y 1000h a ensayo de humedad, A+ de compuestos orgánicos volátiles (ISO 16.000). Zonas con perforación en la chapa, tipo R10 T14 (46%) o R6 T10 (33%). , montado sobre subestructura de acero definida en proyecto según calculos fabricante , respentando el despiece y modulación del resto de la fachada, incluso: remates perimetrales, sellados etc., totalmente acabado y colocado por personal especializado.

| Código | Ud | Descripción | Rendimiento | Precio | Importe |
|---|---|---|---|---|---|
| O0101OF | h. | OFICIAL 1ª | 0.3 | 15.29 | 4.59 |
| O0103OF | h | AYUDANTE | 0.3 | 14.36 | 4.31 |
| P01TRAPZ7 | m² | CHAPA TRAPÉZA 7,96,54,B/BH PERFORADA COLOR ES (material; 14/04/2006) | 1.1 | 9 | 9.90 |
| PCAN74 | m² | ESTRUCTURA AUXILIAR SUJECCION CHAPA ARCELORMI | 1 | 27.52 | 27.52 |
| %MA | % | MEDIOS AUXILIARES | 2 % | 46.32 | 0.93 |
|  |  | Total |  |  | 47.25 |

| Medición | Uds. | Largo | Ancho | Parcial |
|---|---|---|---|---|
| V2B | 1 | 3.61 | 1.6 | 5.78 |
| V4B | 3 | 2.33 | 1.6 | 11.18 |
| V6B | 1 | 1.69 | 1.6 | 2.70 |
| V7 | 4 | 0.92 | 1.6 | 5.89 |
| V8 | 1 | 1.25 | 1.6 | 2.00 |
| V9 | 1 | 3.7 | 0.65 | 2.41 |
| V12 | 1 | 2.06 | 1.6 | 3.30 |
| V15A-B Y C COLOR ESPECIAL | 1 | 11.77 | 1.85 | 21.77 |
| V14 | 1 | 24.48 | 1.8 | 44.06 |
| P4 COLOR ESPECIAL | 1 | 1 | 2.2 | 2.20 |
| P1 | 1 | 1.97 | 2.2 | 4.33 |
| P2 | 2 | 2.15 | 2.2 | 9.46 |
| P3 | 1 | 2 | 2.8 | 5.60 |
| Total |  |  |  | 120.68 |

**ECERF3** M2 CERRAMIENTO FACHADA CON CHAPA FREQUENCE (14/04/2006)
1183.37 M2 × 56.19 (57.88 con costes indirectos) = 68493.46
Cerramiento de fachada compuesto por chapa tipo Chapa FRECUENCE 14.18C AD acero tipo ArceloMittal o equivelente a elegir por la DF, de color blanco, de acero galvanizado, e=0,7mm, minionda 18mm, distancia entre ejes de crestas sucesivas de 76mm, con revestimiento metálico en aleación ZM y orgánico, clasificación RUV4 y RC3, revestimiento a la abrasión de 40l a ensayo de chorreo de arena y 60mg a ensayo Taber, resistencia a temperatura máx. ambientales de 90ºC, retención de color AE<3, retención de brillo >60%, resistencia a corrosión de 360h a ensayo e niebla salina y 1000h a ensayo de humedad, A+ de compuestos orgánicos volátiles (ISO 16.000). Zonas con perforación en la chapa, tipo R10 T14 (46%) o R6 T10 (33%).
Subestructura de acero galvanizado para fijación a forjado y a fábrica de ladrillo según cálculos del fabricante, incluyendo ménsula angular para regulación en acero galvanizado DX-51 con Z-275 e=2mm, perfil U intermedio de soporte en acero galvanizado DX-51 con Z-275 e=2mm, anclajes mediante fijación atornillada, tacos, tornillos en acero al carbono de cabeza hexagonal, tornillos autotaladrantes,... Se realizarán ensayos de tracción sobre el soporte para definir la longitud final de la fijación. Tornillos y arandelas de fijación de chapa exterior a omega lacados en color de la chapa exterior. Fijación de solape de chapas y remates mediante tornillos autotaladrantes con arandelas, con cabeza lacada en color RAL de la chapa exterior.
Tipo chapa Frequence 14.18C AD, calidades de galvanizado AM Evolution y de lacado Hairplus, sistema de ArcelorMittal o equivalente aprobado por D.F.
Aislamiento lana mineral recubierto con velo negro en una cara e: 60+50 mm. Conductividad térmica ?D = 0,032W/m.k (espesor 60mm) y ?D = 0,035W/m.k (espesor 50mm) y fijación de polipropileno (corona Ø 90mm, vástago Ø 10mm x 90mm) en color negro. Tipo Ecovent VN 032 y Ecovent VN 035 con taco Inco 10 de Isover o equivalente aprobado por D.F.
Enfoscado hidrófugo e=20 mm. medido y valorado en partida aparte
incluso: remates perimetrales, sellados etc., totalmente acabado y colocado por personal especializado.

| Código | Ud | Descripción | Rendimiento | Precio | Importe |
|---|---|---|---|---|---|
| O0101OF | h. | OFICIAL 1ª | 0.3 | 15.29 | 4.59 |
| O0103OF | h | AYUDANTE | 0.3 | 14.36 | 4.31 |
| P01TRAPZ5 | m² | CHAPA FRECUENCE 14.18C LISA COLOR (material; 14/04/2006) | 1.1 | 10 | 11.00 |
| P15AD090 | m² | PANEL DE LANA MINERAL ECOVENT 60 MM | 1.05 | 3.75 | 3.94 |
| P15AD091 | m² | PANEL DE LANA MINERAL ECOVENT 50 MM+VELO | 1.05 | 3.55 | 3.73 |
| PCAN74 | m² | ESTRUCTURA AUXILIAR SUJECCION CHAPA ARCELORMI | 1 | 27.52 | 27.52 |
| %MA | % | MEDIOS AUXILIARES | 2 % | 55.09 | 1.10 |
|  |  | Total |  |  | 56.19 |

| Medición | Uds. | Largo | Ancho | Parcial |
|---|---|---|---|---|
| PATIOS |  |  |  |  |
| ------------------------------- |  |  |  |  |
| PATIO 1 |  |  |  |  |
| a | 1 | 3.9 | 8.96 | 34.94 |
| deducir huecos | -2 | 0.77 | 2.8 | -4.31 |
|  | -3 | 0.77 | 1.9 | -4.39 |
|  | -3 | 0.77 | 1.86 | -4.30 |
|  | -2 | 0.77 | 2.6 | -4.00 |
| b | 1 | 27.92 | 8.96 | 250.16 |
| deducir huecos | -1 | 26.3 | 1.6 | -42.08 |
|  | -2 | 1.44 | 2.2 | -6.34 |
|  | -3 | 0.8 | 0.4 | -0.96 |
|  | -5 | 1.2 | 0.4 | -2.40 |
| c | 1 | 3.9 | 8.96 | 34.94 |
| deducir huecos | -1 | 3.2 | 1.6 | -5.12 |
|  | -1 | 2.5 | 1.9 | -4.75 |
| d | 1 | 27.81 | 8.96 | 249.18 |
| deducir huecos | -8 | 1.2 | 1.9 | -18.24 |
|  | -10 | 0.8 | 1.9 | -15.20 |
| PATIO 2 |  |  |  |  |
| a | 1 | 3.9 | 8.96 | 34.94 |
| deducir huecos | -3 | 0.77 | 2.8 | -6.47 |
|  | -2 | 0.77 | 1.9 | -2.93 |
|  | -2 | 0.77 | 1.4 | -2.16 |
|  | -3 | 0.77 | 2.75 | -6.35 |
| b | 1 | 27.77 | 8.96 | 248.82 |
| deducir huecos | -7 | 1.2 | 1.9 | -15.96 |
|  | -1 | 10.18 | 2.4 | -24.43 |
|  | -1 | 8.6 | 2.4 | -20.64 |
|  | -1 | 2.34 | 2.4 | -5.62 |
| aseos chapa | -1 | 1.2 | 0.4 | -0.48 |
| c | 1 | 3.9 | 8.96 | 34.94 |
| deducir huecos | -2 | 2.51 | 1.9 | -9.54 |
| d | 1 | 27.77 | 8.96 | 248.82 |
| deducir huecos | -7 | 1.2 | 1.9 | -15.96 |
|  | -7 | 1.2 | 1.9 | -15.96 |
| aseos chapa | -2 | 1.2 | 0.4 | -0.96 |
| PATIO 3 |  |  |  |  |
| a | 1 | 3 | 5.06 | 15.18 |
| deducir huecos | -1 | 2.41 | 1.9 | -4.58 |
| b | 1 | 29.9 | 5.06 | 151.29 |
| deducir huecos | -6 | 1.2 | 1.9 | -13.68 |
|  | -4 | 0.8 | 1.9 | -6.08 |
| c | 1 | 3 | 5.06 | 15.18 |
| deducir huecos | -1 | 2.41 | 1.9 | -4.58 |
| d | 1 | 29.9 | 5.06 | 151.29 |
| deducir huecos | -4 | 1.2 | 1.9 | -9.12 |
|  | -4 | 0.8 | 1.9 | -6.08 |
|  | -1 | 1 | 0.4 | -0.40 |
|  | -1 | 1.2 | 0.4 | -0.48 |
|  | -1 | 0.8 | 2.2 | -1.76 |
| Total |  |  |  | 1183.37 |

**ECERF5** M2 CERRAMIENTO FACH. VENTANAS y PUERTAS FRECUENC (14/04/2006)
147.42 M2 × 52.86 (54.45 con costes indirectos) = 8027.02
Cerramiento de fachada en zonas de ventanas y puertas compuesto por chapa minionda perforada tipo FRECUENCE 14.18C acero tipo ArceloMittal perforada (perforacion R10T14 /46%/ o R6T10 /33%/) y en color igual que el resto de fachada o equivalente a elegir por la DF,e=0,7mm, minionda 18mm, distancia entre ejes de crestas sucesivas de 76mm, con revestimiento metálico en aleación ZM y orgánico, clasificación RUV4 y RC3, revestimiento a la abrasión de 40l a ensayo de chorreo de arena y 60mg a ensayo Taber, resistencia a temperatura máx. ambientales de 90ºC, retención de color AE<3, retención de brillo >60%, resistencia a corrosión de 360h a ensayo e niebla salina y 1000h a ensayo de humedad, A+ de compuestos orgánicos volátiles (ISO 16.000). Zonas con perforación en la chapa, tipo R10 T14 (46%) o R6 T10 (33%). , montado sobre subestructura de acero definida en proyecto según calculos fabricante , respentando el despiece y modulación del resto de la fachada, incluso: remates perimetrales, sellados etc., totalmente acabado y colocado por personal especializado.

| Código | Ud | Descripción | Rendimiento | Precio | Importe |
|---|---|---|---|---|---|
| O0101OF | h. | OFICIAL 1ª | 0.3 | 15.29 | 4.59 |
| O0103OF | h | AYUDANTE | 0.3 | 14.36 | 4.31 |
| P01TRAPZ3 | m² | CHAPA FRECUENCE 14.18C PERFORADA COLOR (material; 14/04/2006) | 1.1 | 14 | 15.40 |
| PCAN74 | m² | ESTRUCTURA AUXILIAR SUJECCION CHAPA ARCELORMI | 1 | 27.52 | 27.52 |
| %MA | % | MEDIOS AUXILIARES | 2 % | 51.82 | 1.04 |
|  |  | Total |  |  | 52.86 |

| Medición | Uds. | Largo | Ancho | Parcial |
|---|---|---|---|---|
| FACHADAS |  |  |  |  |
| -------------------------------- |  |  |  |  |
| N-E |  |  |  |  |
| deducir huecos | 1 | 7.83 | 0.8 | 6.26 |
| S-W |  |  |  |  |
| deducir huecos | 2 | 2.8 | 1.4 | 7.84 |
|  | 6 | 2.1 | 1.4 | 17.64 |
|  | 4 | 3.5 | 1.4 | 19.60 |
|  | 1 | 1.75 | 1.4 | 2.45 |
|  | 2 | 1.36 | 1.4 | 3.81 |
|  | 1 | 1.4 | 1.4 | 1.96 |
| puerta | 1 | 1.86 | 2.3 | 4.28 |
| S-E |  |  |  |  |
| puertas | 2 | 1.86 | 2.3 | 8.56 |
|  | 4 | 2.1 | 1.4 | 11.76 |
|  | 4 | 2.8 | 1.4 | 15.68 |
|  | 1 | 3.5 | 1.4 | 4.90 |
|  | 1 | 1.4 | 1.4 | 1.96 |
|  | 4 | 0.7 | 1.4 | 3.92 |
|  | 2 | 1.2 | 2.3 | 5.52 |
|  | 1 | 1.44 | 2.3 | 3.31 |
|  | 1 | 9.69 | 2.3 | 22.29 |
| -------------------------------- |  |  |  |  |
| PATIOS |  |  |  |  |
| ------------------------------- |  |  |  |  |
| PATIO 1 |  |  |  |  |
| b |  |  |  |  |
|  | 3 | 0.8 | 0.4 | 0.96 |
|  | 5 | 1.2 | 0.4 | 2.40 |
| PATIO 2 |  |  |  |  |
| b |  |  |  |  |
| aseos chapa | 1 | 1.2 | 0.4 | 0.48 |
| d |  |  |  |  |
| aseos chapa | 2 | 1.2 | 0.4 | 0.96 |
| PATIO 3 |  |  |  |  |
| d |  |  |  |  |
|  | 1 | 1 | 0.4 | 0.40 |
|  | 1 | 1.2 | 0.4 | 0.48 |
| Total |  |  |  | 147.42 |

**ERTARO** m PIEZA DE ARRANQUE ANTI INSECTOS (15/06/2010)
3641.09 m × 7.11 (7.32 con costes indirectos) = 26652.78
Suministro y colocacion de pieza de remate de arranque de fachada metálica anti anidacion de Insectos y roedores consistente en acero Deploye de doble capa (estirado) de proyeccion geométrica similar al revestimiento de la fachada.

| Código | Ud | Descripción | Rendimiento | Precio | Importe |
|---|---|---|---|---|---|
| PEAC.1l2 | m | PIEZA DE ARRANQUE Y AIREACION DEPLOYE D.CAPA (material) | 1 | 4 | 4.00 |
| O0101OF | h. | OFICIAL 1ª | 0.1 | 15.29 | 1.53 |
| O0103OF | h | AYUDANTE | 0.1 | 14.36 | 1.44 |
| %MA | % | MEDIOS AUXILIARES | 2 % | 6.97 | 0.14 |
|  |  | Total |  |  | 7.11 |

| Medición | Uds. | Largo | Ancho | Parcial |
|---|---|---|---|---|
| FACHADAS |  |  |  |  |
| -------------------------------- |  |  |  |  |
| N-E | 1 | 27.98 | 5.8 | 162.28 |
|  | 1 | 41.46 | 8.83 | 366.09 |
| S-W | 1 | 8.82 | 6.36 | 56.10 |
|  | 1 | 18.75 | 6.36 | 119.25 |
|  | 1 | 41.87 | 8.93 | 373.90 |
| I | 1 | 27.56 | 3.36 | 92.60 |
| S-E | 1 | 40.6 | 8.96 | 363.78 |
|  | 1 | 13.85 | 5.95 | 82.41 |
| I | 1 | 13.85 | 3.39 | 46.95 |
| N-W | 1 | 14.4 | 9.14 | 131.62 |
|  | 1 | 39.96 | 6.57 | 262.54 |
| I | 1 | 39.96 | 2.85 | 113.89 |
| -------------------------------- |  |  |  |  |
| PATIOS |  |  |  |  |
| ------------------------------- |  |  |  |  |
| PATIO 1 |  |  |  |  |
| a | 1 | 3.9 | 8.96 | 34.94 |
| b | 1 | 27.92 | 8.96 | 250.16 |
| c | 1 | 3.9 | 8.96 | 34.94 |
| d | 1 | 27.81 | 8.96 | 249.18 |
| PATIO 2 |  |  |  |  |
| a | 1 | 3.9 | 8.96 | 34.94 |
| b | 1 | 27.77 | 8.96 | 248.82 |
| c | 1 | 3.9 | 8.96 | 34.94 |
| d | 1 | 27.77 | 8.96 | 248.82 |
| PATIO 3 |  |  |  |  |
| a | 1 | 3 | 5.06 | 15.18 |
| b | 1 | 29.9 | 5.06 | 151.29 |
| c | 1 | 3 | 5.06 | 15.18 |
| d | 1 | 29.9 | 5.06 | 151.29 |
| Total |  |  |  | 3641.09 |

**EGRCN** M2 ZOCALO PREFABRICADO DE HORMIGON NEGRO (10/11/2000)
189.35 M2 × 133.99 (138.01 con costes indirectos) = 26132.19
Fabricacion, sumistro y montaje de zocalo de hormigon coloreado en negro de 15cm de espesor prefrabricado en piezas con molde de chapa TRAPÉZA 7,96,54 B/HB similar a la fachada, con hormigon HA-20 y arido 12mm consistencia plastica ,armado con mallazo antifisuracion 20*30d5 con separadores de hormigon para respetar la distacia al exterior y posible corrosión de las armaduras, incluido sistema de anclaje a pilares, acabado en pintura lasur mineral (Keim, Caparol o CALIDAD EQUIVALENTE) sellado de juntas y proteccion con delta-drain aislado con poliestireno extruido XPS de 70mm.

| Código | Ud | Descripción | Rendimiento | Precio | Importe |
|---|---|---|---|---|---|
| O0101OF | h. | OFICIAL 1ª | 0.3 | 15.29 | 4.59 |
| O0102OF | h. | OFICIAL 2ª | 0.3 | 14.72 | 4.42 |
| PESTP | m2 | ESTRUCTURA AUXILIAR (material; 18/06/2010) | 1 | 17.1398 | 17.14 |
| PGRCN1 | m2 | PANEL PREFABRICADO HORMIGON TRAPÉZA NEGRO (material; 26/06/2010) | 1.05 | 85.06 | 89.31 |
| P05MA005 | m² | LÁMINA DRENANTE DANODREN H 15 (material) | 1 | 1.74 | 1.74 |
| P07TX314 | m2 | PLACA XPS RC200 e=70 mm EXTERIOR (material) | 1.05 | 11.71 | 12.30 |
| PSELL | p.p. | SELLADO DE JUNTAS (material; 18/06/2010) | 1 | 0.86 | 0.86 |
| PQM4 | ud | PEQUEÑO MATERIAL 4 | 1 | 1 | 1.00 |
| %MA | % | MEDIOS AUXILIARES | 2 % | 131.36 | 2.63 |
|  |  | Total |  |  | 133.99 |

| Medición | Uds. | Largo | Ancho | Parcial |
|---|---|---|---|---|
| FACHADAS |  |  |  |  |
| -------------------------------- |  |  |  |  |
| S-E | 1 | 40.6 | 1.08 | 43.85 |
|  | 1 | 13.85 | 1.08 | 14.96 |
| N-E | 1 | 27.98 | 1.88 | 52.60 |
|  | 1 | 41.46 | 1.88 | 77.94 |
| Total |  |  |  | 189.35 |

## C07 ALBAÑILERIA (14/02/1996)
Importe: 736361.62

**EED04PM106** m² SUELO FLOTANTE EN ZONA DE INSTALACIONES
54.12 m² × 31.93 (32.89 con costes indirectos) = 1780.01

| Medición | Uds. | Largo | Parcial |
|---|---|---|---|
| ---------------------------------------------------------------- |  |  |  |
| PLANTA BAJA |  |  |  |
| -------------------------------- |  |  |  |
| 0A-06 CALEFACCION | 1 | 16.91 | 16.91 |
| 0A-07 CGBT | 1 | 6.68 | 6.68 |
| 0A-08 GRUPO ELECTROGENO | 1 | 9.47 | 9.47 |
| 0B-06 AGUA | 1 | 9 | 9.00 |
| 0B-07 PCI | 1 | 12.06 | 12.06 |
| Total |  |  | 54.12 |

**E07DJ2** m² T1-FAB.1/2 PIE LADRILLO PERFORADO REVESTIR (31/01/2000)
2833.9 m² × 28.12 (28.96 con costes indirectos) = 82069.74
Fabrica de ladrillo de suelo a techo (de estructura a estructura) tipo T1 a base de fábrica de 1/2 pie de espesor de ladrillo macizo perforado, asentado y macizado con mortero de cemento M-5, colocado a junta llena, para REVESTIR p.p. de cargaderos, de anclajes y armado con armadura en tendel tipo Brickforce y anclajes a soporte tipo Frame Cramp de Eding APS o equivalente cada 5 hiladas, refuerzo de armado en esquinas, junta elastica tipo tabiabsorber o equivalente de 5mm antes de la ultima hilada, retacado con yeso contra los forjados, i/p.p. de replanteo, piezas especiales, roturas, aplomado, nivelado, llagueado y limpieza, cortes, remates, humedecido de piezas y colocación a restregón según CTE/ DB-SE-F. Medido deduciendo huecos superiores a 2 m2. el resto en compensacion de realizacion de mochetas, Nota: El conjunto constructivo de tabiques tipo "T" y trasdosados tios "tr" cumplen con las espacificaciones DB SI-6 de proyecto indicado en memoria.

| Código | Ud | Descripción | Rendimiento | Precio | Importe |
|---|---|---|---|---|---|
| O0101OF | h. | OFICIAL 1ª | 0.6 | 15.29 | 9.17 |
| O0103OF | h | AYUDANTE | 0.3 | 14.36 | 4.31 |
| AMC5 | M3 | MORTERO CEMENTO M-5 | 0.025 | 66.26 | 1.66 |
| P01DG005 | mud | LADRILLO PERF N/VISTO LISO 25X12X7 | 0.052 | 61 | 3.17 |
| PARMUR | ml | ARMADURA BRICKFORCE | 3 | 1.8 | 5.40 |
| P03AE020 | ud | REPERCUSION ANCLAJES FRAME CRAMP | 1 | 2.86 | 2.86 |
| P03AE021 | ud | REPERCUSION JUNTAS ACUSTICAS (material; 14/11/2016) | 1 | 1 | 1.00 |
| %MA | % | MEDIOS AUXILIARES | 2 % | 27.57 | 0.55 |
|  |  | Total |  |  | 28.12 |

| Medición | Uds. | Largo | Ancho | Parcial |
|---|---|---|---|---|
| FACHADAS |  |  |  |  |
| -------------------------------- |  |  |  |  |
| N-E | 1 | 27.98 | 5.8 | 162.28 |
| I | 1 | 27.98 | 3.39 | 94.85 |
| deducir huecos | -1 | 7.83 | 0.8 | -6.26 |
| S-W | 1 | 8.82 | 6.36 | 56.10 |
|  | 1 | 18.75 | 6.36 | 119.25 |
|  | 1 | 41.87 | 8.93 | 373.90 |
| I | 1 | 27.56 | 3.36 | 92.60 |
| deducir huecos | -2 | 2.8 | 1.4 | -7.84 |
|  | -6 | 2.1 | 1.4 | -17.64 |
|  | -4 | 3.5 | 1.4 | -19.60 |
|  | -1 | 1.75 | 1.4 | -2.45 |
|  | -1 | 1.86 | 2.3 | -4.28 |
| S-E | 1 | 40.6 | 8.96 | 363.78 |
|  | 1 | 13.85 | 5.95 | 82.41 |
| I | 1 | 13.85 | 3.39 | 46.95 |
| deducir huecos | -2 | 1.86 | 2.3 | -8.56 |
|  | -4 | 2.1 | 1.4 | -11.76 |
|  | -4 | 2.8 | 1.4 | -15.68 |
|  | -1 | 3.5 | 1.4 | -4.90 |
|  | -2 | 1.2 | 2.3 | -5.52 |
|  | -1 | 1.44 | 2.3 | -3.31 |
|  | -1 | 11.57 | 1.8 | -20.83 |
|  | -1 | 9.69 | 2.3 | -22.29 |
| N-W | 1 | 14.4 | 4.5 | 64.80 |
|  | 1 | 39.96 | 6.57 | 262.54 |
| I | 1 | 39.96 | 2.85 | 113.89 |
| deducir huecos | -3 | 1.86 | 2.3 | -12.83 |
|  | -3 | 2.8 | 1.4 | -11.76 |
|  | -3 | 3.5 | 1.4 | -14.70 |
|  | -1 | 24.42 | 0.5 | -12.21 |
| -------------------------------- |  |  |  |  |
| PATIOS |  |  |  |  |
| ------------------------------- |  |  |  |  |
| PATIO 1 |  |  |  |  |
| a | 1 | 3.9 | 8.96 | 34.94 |
| deducir huecos | -2 | 0.77 | 2.8 | -4.31 |
|  | -3 | 0.77 | 1.9 | -4.39 |
|  | -3 | 0.77 | 1.86 | -4.30 |
|  | -2 | 0.77 | 2.6 | -4.00 |
| b | 1 | 27.92 | 8.96 | 250.16 |
| deducir huecos | -1 | 26.3 | 1.6 | -42.08 |
|  | -2 | 1.44 | 2.2 | -6.34 |
| c | 1 | 3.9 | 8.96 | 34.94 |
| deducir huecos | -1 | 3.2 | 1.6 | -5.12 |
|  | -1 | 2.5 | 1.9 | -4.75 |
| d | 1 | 27.81 | 8.96 | 249.18 |
| deducir huecos | -8 | 1.2 | 1.9 | -18.24 |
|  | -10 | 0.8 | 1.9 | -15.20 |
| PATIO 2 |  |  |  |  |
| a | 1 | 3.9 | 8.96 | 34.94 |
| deducir huecos | -3 | 0.77 | 2.8 | -6.47 |
|  | -2 | 0.77 | 1.9 | -2.93 |
|  | -2 | 0.77 | 1.4 | -2.16 |
|  | -3 | 0.77 | 2.75 | -6.35 |
| b | 1 | 27.77 | 8.96 | 248.82 |
| deducir huecos | -7 | 1.2 | 1.9 | -15.96 |
|  | -1 | 10.18 | 2.4 | -24.43 |
|  | -1 | 8.6 | 2.4 | -20.64 |
|  | -1 | 2.34 | 2.4 | -5.62 |
| c | 1 | 3.9 | 8.96 | 34.94 |
| deducir huecos | -2 | 2.51 | 1.9 | -9.54 |
| d | 1 | 27.77 | 8.96 | 248.82 |
| deducir huecos | -7 | 1.2 | 1.9 | -15.96 |
|  | -7 | 1.2 | 1.9 | -15.96 |
| PATIO 3 |  |  |  |  |
| a | 1 | 3 | 5.06 | 15.18 |
| deducir huecos | -1 | 2.41 | 1.9 | -4.58 |
| b | 1 | 29.9 | 5.06 | 151.29 |
| deducir huecos | -6 | 1.2 | 1.9 | -13.68 |
| c | 1 | 3 | 5.06 | 15.18 |
| deducir huecos | -1 | 2.41 | 1.9 | -4.58 |
| d | 1 | 29.9 | 5.06 | 151.29 |
| deducir huecos | -4 | 1.2 | 1.9 | -9.12 |
| Total |  |  |  | 2833.9 |

**E07DJ4** m² T1-FAB.1/2 PIE LADRILLO PERFORADO VISTO PIN. (11/05/2003)
3983.3 m² × 36.52 (37.62 con costes indirectos) = 149851.75
Fabrica de ladrillo de suelo a techo (de estructura a estructura) tipo T1 a base de fábrica de 1/2 pie de espesor de ladrillo macizo perforado liso sin acanaladuras ni rayados , asentado y macizado con mortero de cemento M-5, colocado a junta llena, para QUEDAR VISTO, p.p. de cargaderos, de anclajes y armado con armadura en tendel tipo Brickforce y anclajes a soporte tipo Frame Cramp de Eding APS r o equivalente cada 5 hiladas, refuerzo de armado en esquinas, junta elastica tipo tabiabsorber o equivalente de 5mm antes de la ultima hilada, retacado con yeso contra los forjados, i/p.p. de replanteo, piezas especiales, roturas, aplomado, nivelado, llagueado y limpieza, cortes, remates, humedecido de piezas y colocación a restregón según CTE/ DB-SE-F. Medido deduciendo huecos superiores a 2 m2. el resto en compensacion de realizacion de mochetas, NOTA: El conjunto constructivo de tabiques tipo "T" y trasdosados tios "tr" cumplen con las espacificaciones DB SI-6 de proyecto indicado en memoria.

| Código | Ud | Descripción | Rendimiento | Precio | Importe |
|---|---|---|---|---|---|
| O0101OF | h. | OFICIAL 1ª | 0.8 | 15.29 | 12.23 |
| O0103OF | h | AYUDANTE | 0.4 | 14.36 | 5.74 |
| AMC5 | M3 | MORTERO CEMENTO M-5 | 0.025 | 66.26 | 1.66 |
| P01DG003 | mud | LADRILLO PERF C/VISTA LISO 25X12X7 (material) | 0.052 | 150.18 | 7.81 |
| PARMUR | ml | ARMADURA BRICKFORCE | 2.5 | 1.8 | 4.50 |
| P03AE020 | ud | REPERCUSION ANCLAJES FRAME CRAMP | 1 | 2.86 | 2.86 |
| P03AE021 | ud | REPERCUSION JUNTAS ACUSTICAS | 1 | 1 | 1.00 |
| %MA | % | MEDIOS AUXILIARES | 2 % | 35.80 | 0.72 |
|  |  | Total |  |  | 36.52 |

| Medición | Uds. | Largo | Ancho | Parcial |
|---|---|---|---|---|
| ---------------------------------------------------------------- |  |  |  |  |
| PLANTA BAJA |  |  |  |  |
| ------------------------------- |  |  |  |  |
| DISTRIBUIDOR 0J-0L | 1 | 90.28 | 3.58 | 323.20 |
| DISTRIBUIDOR 0M | 1 | 318.54 | 3.58 | 1140.37 |
| DISTRIBUIDOR 0M-SALIDA EMERG | 1 | 15.5 | 3.58 | 55.49 |
| DISTRIBUIDOR 0N | 1 | 124.21 | 3.58 | 444.67 |
| deducir duplicados | -2 | 2.4 | 3.58 | -17.18 |
| 0A-06 CALEFACCION | 1 | 16.88 | 3.58 | 60.43 |
| 0A-07 CGBT | 1 | 11.78 | 3.58 | 42.17 |
| 0A-08 GRUPO ELECTROGENO | 1 | 13.2 | 3.58 | 47.26 |
| 0B.08a | 1 | 2.84 | 3.58 | 10.17 |
| 0N-03 ALMACEN | 1 | 32.72 | 3.58 | 117.14 |
| 0N-05 CAMERINO | 1 | 14.86 | 3.58 | 53.20 |
| ASEO | 1 | 8.64 | 3.58 | 30.93 |
| 0N-06 CAMERINO | 1 | 14.6 | 3.58 | 52.27 |
| ASEO | 1 | 8.36 | 3.58 | 29.93 |
| 0N-07 ALMACEN | 1 | 23.12 | 3.58 | 82.77 |
| ---------------------------------------------------------------- |  |  |  |  |
| PLANTA PRIMERA |  |  |  |  |
| ------------------------------- |  |  |  |  |
| 1A-01 TELECO | 1 | 8.54 | 3.95 | 33.73 |
| 1A-07 LIMPIEZA | 1 | 10.58 | 3.95 | 41.79 |
| 1A-08 ALMACEN | 1 | 10.61 | 3.95 | 41.91 |
| DISTRIBUIDOR 1 | 1 | 247.18 | 3.95 | 976.36 |
| ESPERA P1 | 1 | 105.49 | 3.95 | 416.69 |
| ---------------------------------------------------------------- |  |  |  |  |
| Total |  |  |  | 3983.3 |

**E07DJ3** m² T1-FAB.1/2 PIE LADRILLO VITRIFICADO B.CARA V (11/05/2003)
674.72 m² × 48.85 (50.32 con costes indirectos) = 33951.91
Fabrica de ladrillo de suelo a techo (de estructura a estructura) o en formacion de zocalos, tipo T1´ a base de fábrica de 1/2 pie de espesor de ladrillo macizo perforado VITRIFICADO en BLANCO, "La Covadonga" o equivalente aprobado porla D.F., asentado y macizado con mortero de cemento blanco y arena de río M10, colocado a junta llena, para QUEDAR VISTO, p.p. de cargaderos, de anclajes y armado con armaduraen tendel tipo Brickforce y anclajes a soporte tipo Frame Cramp de Eding APS o equivalente cada 5 hiladas, refuerzo de armado en esquinas, junta elastica tipo tabiabsorber o equivalente de 5mm antes de la ultima hilada, retacado con yeso contra los forjados, i/p.p. de replanteo, piezas especiales, roturas, aplomado, nivelado, llagueado y limpieza, cortes, remates, humedecido de piezas y colocación a restregón según CTE/ DB-SE-F. Medido deduciendo huecos superiores a 2 m2. el resto en compensacion de realizacion de mochetas, NOTA: El conjunto constructivo de tabiques tipo "T" y trasdosados tios "tr" cumplen con las espacificaciones DB SI-6 de proyecto indicado en memoria.

| Código | Ud | Descripción | Rendimiento | Precio | Importe |
|---|---|---|---|---|---|
| O0101OF | h. | OFICIAL 1ª | 0.8 | 15.29 | 12.23 |
| O0103OF | h | AYUDANTE | 0.4 | 14.36 | 5.74 |
| A01LF004 | m³ | MORTERO CEMENTO BLANCO M10 (material; 12/12/2009) | 0.03 | 74.71 | 2.24 |
| P01DG002 | mud | LADRILLO VITRIFICADO 24X12X5 (material) | 0.062 | 311.61 | 19.32 |
| PARMUR | ml | ARMADURA BRICKFORCE | 2.5 | 1.8 | 4.50 |
| P03AE020 | ud | REPERCUSION ANCLAJES FRAME CRAMP | 1 | 2.86 | 2.86 |
| P03AE021 | ud | REPERCUSION JUNTAS ACUSTICAS | 1 | 1 | 1.00 |
| %MA | % | MEDIOS AUXILIARES | 2 % | 47.89 | 0.96 |
|  |  | Total |  |  | 48.85 |

| Medición | Uds. | Largo | Ancho | Parcial |
|---|---|---|---|---|
| PARAMENTOS COMPLETOS |  |  |  |  |
| CAJAS DE ESCALERA |  |  |  |  |
| M | 2 | 5.02 | 8.28 | 83.13 |
|  | 2 | 3.6 | 8.28 | 59.62 |
|  | 1 | 2.92 | 8.28 | 24.18 |
|  | 1 | 1.46 | 5.3 | 7.74 |
| C | 1 | 4.45 | 3.98 | 17.71 |
| F | 1 | 6.55 | 8.28 | 54.23 |
| ---------------------------------------------------------------- |  |  |  |  |
| ZOCALO |  |  |  |  |
| ---------------------------------------------------------------- |  |  |  |  |
| PLANTA BAJA |  |  |  |  |
| ------------------------------- |  |  |  |  |
| DISTRIBUIDOR 0J-0L | 1 | 90.28 | 0.4 | 36.11 |
| DISTRIBUIDOR 0M | 1 | 318.54 | 0.4 | 127.42 |
| DISTRIBUIDOR 0M-SALIDA EMERG | 1 | 15.5 | 0.4 | 6.20 |
| DISTRIBUIDOR 0N | 1 | 124.21 | 0.4 | 49.68 |
| deducir duplicados | -2 | 2.4 | 0.4 | -1.92 |
| 0A-06 CALEFACCION | 1 | 16.88 | 0.4 | 6.75 |
| 0A-07 CGBT | 1 | 11.78 | 0.4 | 4.71 |
| 0A-08 GRUPO ELECTROGENO | 1 | 13.2 | 0.4 | 5.28 |
| 0N-03 ALMACEN | 1 | 32.72 | 0.4 | 13.09 |
| 0N-05 CAMERINO | 1 | 14.86 | 0.4 | 5.94 |
| ASEO | 1 | 8.64 | 0.4 | 3.46 |
| 0N-06 CAMERINO | 1 | 14.6 | 0.4 | 5.84 |
| ASEO | 1 | 8.36 | 0.4 | 3.34 |
| 0N-07 ALMACEN | 1 | 23.12 | 0.4 | 9.25 |
| ---------------------------------------------------------------- |  |  |  |  |
| PLANTA PRIMERA |  |  |  |  |
| ------------------------------- |  |  |  |  |
| 1A-01 TELECO | 1 | 8.54 | 0.4 | 3.42 |
| 1A-07 LIMPIEZA | 1 | 10.58 | 0.4 | 4.23 |
| 1A-08 ALMACEN | 1 | 10.61 | 0.4 | 4.24 |
| DISTRIBUIDOR 1 | 1 | 247.18 | 0.4 | 98.87 |
| ESPERA P1 | 1 | 105.49 | 0.4 | 42.20 |
| ---------------------------------------------------------------- |  |  |  |  |
| Total |  |  |  | 674.72 |

**E1ASTA2** m² T3-FABRICA CAPUCHINA PIE LADR. MACIZO PERF.A (11/05/2003)
907.7 m² × 55.55 (57.22 con costes indirectos) = 51938.59
Fabrica de ladrillo de suelo a techo (de estructura a estructura) tipo T3 a base de fábrica de 30 cm de espesor , compuesto por dos medios pies de ladrillo macizo perforado acústico 53db, (con ensayos UNE-EN-ISO 140-3:1995/ Erratum:2000 y 1995/A1) unidas entre si mediante llavesen tendel tipo Brickforce y anclajes a soporte tipo Frame Cramp de Eding APS o equivalente asentado y macizado con mortero de cemento M-5, colocado a junta llena, p.p. de redondo de acero anclados al forjado con resina epoxi, p.p. de cargaderos, de anclajes y armado con armadura Murfor, Brickforce o equivalente cada 5 hiladas, refuerzo de armado en esquinas, junta elastica tipo tabiabsorber o equivalente de 5mm antes de la ultima hilada, i/p.p. de replanteo, piezas especiales, roturas, aplomado, nivelado, llagueado y limpieza, cortes, remates, humedecido de piezas y colocación a restregón según CTE/ DB-SE-F. Medido deduciendo huecos superiores a 2 m2. el resto en compensacion de realizacion de mochetas, NOTA: El conjunto constructivo de tabiques tipo "T" y trasdosados tios "tr" cumplen con las espacificaciones DB SI-6 de proyecto indicado en memoria.

| Código | Ud | Descripción | Rendimiento | Precio | Importe |
|---|---|---|---|---|---|
| O0101OF | h. | OFICIAL 1ª | 0.9 | 15.29 | 13.76 |
| O0103OF | h | AYUDANTE | 0.45 | 14.36 | 6.46 |
| AMC5 | M3 | MORTERO CEMENTO M-5 | 0.045 | 66.26 | 2.98 |
| P01DG001 | mud | LADRILLO ACÚSTICO AC-53DB 24X14X7 CM. (material; 17/09/2013) | 0.104 | 139.79 | 14.54 |
| PARMUR | ml | ARMADURA BRICKFORCE | 5 | 1.8 | 9.00 |
| P03AE020 | ud | REPERCUSION ANCLAJES FRAME CRAMP | 2 | 2.86 | 5.72 |
| P03AE021 | ud | REPERCUSION JUNTAS ACUSTICAS | 2 | 1 | 2.00 |
| %MA | % | MEDIOS AUXILIARES | 2 % | 54.46 | 1.09 |
|  |  | Total |  |  | 55.55 |

| Medición | Uds. | Largo | Ancho | Parcial |
|---|---|---|---|---|
| AUDITORIO |  |  |  |  |
|  | 1 | 41.58 | 9.47 | 393.76 |
|  | 1 | 14.41 | 4.17 | 60.09 |
|  | 1 | 14.41 | 4.17 | 60.09 |
|  | 1 | 41.58 | 9.47 | 393.76 |
| Total |  |  |  | 907.7 |

**E1ASTA1** m² T3-FABRICA 1 PIE LADR. MACIZO PERF.AC-53DB (11/05/2003)
152.16 m² × 47.02 (48.43 con costes indirectos) = 7369.11
Fabrica de ladrillode suelo a techo (de estructura a estructura) tipo T3 a base de fábrica de 1 pie de espesor de ladrillo macizo perforado acústico 53db, de dimensiones 24*14*7 cm (con ensayos UNE-EN-ISO 140-3:1995/ Erratum:2000 y 1995/A1) asentado y macizado con mortero de cemento M-5, colocado a junta llena, p.p. de redondo de acero anclados al forjado con resina epoxi, p.p. de cargaderos, de anclajes y armado en tendel tipo Brickforce y anclajes a soporte tipo Frame Cramp de Eding APS o equivalente cada 5 hiladas, junta elastica tipo tabiabsorber o equivalente de 5mm antes de la ultima hilada, i/p.p. de replanteo, piezas especiales, roturas, aplomado, nivelado, llagueado y limpieza, cortes, remates, humedecido de piezas y colocación a restregón según CTE/ DB-SE-F. Medido deduciendo huecos superiores a 2 m2. el resto en compensacion de realizacion de mochetas, NOTA: El conjunto constructivo de tabiques tipo "T" y trasdosados tios "tr" cumplen con las espacificaciones DB SI-6 de proyecto indicado en memoria.

| Código | Ud | Descripción | Rendimiento | Precio | Importe |
|---|---|---|---|---|---|
| O0101OF | h. | OFICIAL 1ª | 0.9 | 15.29 | 13.76 |
| O0103OF | h | AYUDANTE | 0.45 | 14.36 | 6.46 |
| AMC5 | M3 | MORTERO CEMENTO M-5 | 0.045 | 66.26 | 2.98 |
| P01DG001 | mud | LADRILLO ACÚSTICO AC-53DB 24X14X7 CM. | 0.104 | 139.79 | 14.54 |
| PARMUR | ml | ARMADURA BRICKFORCE | 2.5 | 1.8 | 4.50 |
| P03AE020 | ud | REPERCUSION ANCLAJES FRAME CRAMP | 1 | 2.86 | 2.86 |
| P03AE021 | ud | REPERCUSION JUNTAS ACUSTICAS | 1 | 1 | 1.00 |
| %MA | % | MEDIOS AUXILIARES | 2 % | 46.10 | 0.92 |
|  |  | Total |  |  | 47.02 |

| Medición | Uds. | Largo | Ancho | Parcial |
|---|---|---|---|---|
| AUDITORIO |  |  |  |  |
|  | 1 | 14.41 | 5.28 | 76.08 |
|  | 1 | 14.41 | 5.28 | 76.08 |
| Total |  |  |  | 152.16 |

**E07DA2** m² T2-FAB.LADRILLO 1/2 P. HUEC.DOBLE (11/05/2003)
98.37 m² × 18.68 (19.24 con costes indirectos) = 1892.64
Tabique de suelo a techo (de estructura a estructura) tipo T2 a base de fábrica de 1/2 pie de espesor de ladrillo hueco doble de 25x12x9 cm., asentado con mortero de cemento M-5 para posterior terminación, i/p.p. de CARGADEROS con armadura en tendel tipo Brickforce y anclajes a soporte tipo Frame Cramp de Eding APS o equivalente , refuerzo de armado en esquinas, junta elastica tipo tabiabsorber o equivalente de 5mm antes de la ultima hilada,retacado contra forjado, placas alveolares, rejuntado y limpieza. NOTA: El conjunto constructivo de tabiques tipo "T" y trasdosados tios "tr" cumplen con las espacificaciones DB SI-6 de proyecto indicado en memoria.

| Código | Ud | Descripción | Rendimiento | Precio | Importe |
|---|---|---|---|---|---|
| O0101OF | h. | OFICIAL 1ª | 0.4 | 15.29 | 6.12 |
| O0103OF | h | AYUDANTE | 0.2 | 14.36 | 2.87 |
| AMC5 | M3 | MORTERO CEMENTO M-5 | 0.019 | 66.26 | 1.26 |
| P01DH003 | mud | LADRILLO HUECO DOBLE 24X11X8 (material) | 0.047 | 54.49 | 2.56 |
| PARMUR | ml | ARMADURA BRICKFORCE | 2.5 | 1.8 | 4.50 |
| P03AE021 | ud | REPERCUSION JUNTAS ACUSTICAS | 1 | 1 | 1.00 |
| %MA | % | MEDIOS AUXILIARES | 2 % | 18.31 | 0.37 |
|  |  | Total |  |  | 18.68 |

| Medición | Uds. | Largo | Ancho | Parcial |
|---|---|---|---|---|
| ---------------------------------------------------------------- |  |  |  |  |
| PLANTA BAJA |  |  |  |  |
| -------------------------------- |  |  |  |  |
| 0J-01-0J-02 ASEO | 1 | 6.38 | 3.98 | 25.39 |
| 0J-07 -0J-08 ASEO | 1 | 6.38 | 3.98 | 25.39 |
| ---------------------------------------------------------------- |  |  |  |  |
| PLANTA PRIMERA |  |  |  |  |
| ------------------------------- |  |  |  |  |
| 1D-08 ASEO | 1 | 5.94 | 3.95 | 23.46 |
| 1E-08 ASEO | 1 | 6.11 | 3.95 | 24.13 |
| ------------------------------- |  |  |  |  |
| Total |  |  |  | 98.37 |

**EPL14** m² T4-TABIQUE P.LAM.13DI+15A/48/15A/48/15A+13DI (15/06/2010)
158.32 m² × 59.19 (60.97 con costes indirectos) = 9652.77
Tabique de suelo a techo (de estructura a estructura) tipo T4 formado por tres placas 15mm espesor tipo 15A y dos de 13mm tipo 13DI s/norma UNE-EN 520 atornilladas a cada lado de una sobre dos estructuras metálicas paralelas 600 de acero galvanizado tipo Z1 de canales horizontales y montantes verticales de 125 mm de ancho con una modulación de 400 e/e, junta acústica en todo el perímetro, refuerzo de montantes verticales en zonas de puertas y en huecos horizontales,. Aislamiento térmo-acústico (medido y valorado aparte) en el interior de la perfilería. placa de alma entre las dos estructuras y placa interior de las cara exteriores tipo Standard tipo A de Knauf y placa exterior de .Knauf alta dureza tipo DI 8BA mm o equivalente aprobado por D.F. I/pp de pasta de agarre y juntas y cinta para juntas, tornillería de placa y de perfilería, fijaciones, banda acústica bajo perfiles perimetrales, retacado contra el forjado, p.p. de cortes perfectamente lijados, en encuentro de cercos, formación de esquinas, bandejas horizontales, perforaciones y cajeados para paso de instalaciones, sujeción de cajas, soportes metálicos Totalmente terminado y colocado por personal especializado. De Knauf o equivalente aprobado por D.F. NOTA: El conjunto constructivo de tabiques tipo "T" y trasdosados tios "tr" cumplen con las espacificaciones DB SI-6 de proyecto indicado en memoria.

| Código | Ud | Descripción | Rendimiento | Precio | Importe |
|---|---|---|---|---|---|
| O01FL115 | m² | MANO OBRA TABIQUE W115 (mano de obra) | 1 | 13 | 13.00 |
| P10JA262 | m | BANDA ACÚSTICA DE 70 MM ANCHO (material) | 2.4 | 0.36 | 0.86 |
| P10JA306 | m | CANAL 70/30/0,55 MM 3000 KNAUF (material) | 1.9 | 1.21 | 2.30 |
| P10JA321 | m | MONTANTE 70/38/0,6 MM 2800 KNAUF (material) | 7 | 1.49 | 10.43 |
| P10JA003 | m² | PLACA KNAUF TIPO BA STANDARD 15 MM 1200X2600 (material) | 3.125 | 4.44 | 13.88 |
| P0JA064 | m² | PLACA KNAUF ALTA DUREZA TIPO DI 13BA MM 13MM (material) | 2.05 | 6 | 12.30 |
| P10JA520 | ud | TORNILLO TN 3,5-25 MM KNAUF (material) | 13 | 0.01 | 0.13 |
| P10JA522 | ud | TORNILLO TN 3,5-45 MM KNAUF (material) | 29 | 0.02 | 0.58 |
| P10JA210 | kg | PASTA DE AGARRE KNAUF PERLFIX 20 KG (material) | 0.2 | 0.46 | 0.09 |
| P10JA215 | kg | PASTA DE JUNTAS KNAUF UNIK 24 HORAS 20 KG (material) | 1 | 1 | 1.00 |
| P10JA250 | m | CINTA DE PAPEL PARA JUNTAS KNAUF 150 M (material) | 3.2 | 0.03 | 0.10 |
| PJA900 | ud | FIJACIONES LISA (material) | 3.36 | 1 | 3.36 |
| %MA | % | MEDIOS AUXILIARES | 2 % | 58.03 | 1.16 |
|  |  | Total |  |  | 59.19 |

| Medición | Uds. | Largo | Ancho | Parcial |
|---|---|---|---|---|
| SEPARACION AULAS |  |  |  |  |
| 1A-AULAS 1, 2, 3, 4 Y 5 | 6 | 5.9 | 3.95 | 139.83 |
| 1L-Aulas 6 y 7 | 1 | 4.68 | 3.95 | 18.49 |
| Total |  |  |  | 158.32 |

**ED10DAN031** m² T5-TABIQUE PANEL .LAMIN. 2*12,5A+70+2*12,5A (15/06/2010)
1024.77 m² × 33.2 (34.2 con costes indirectos) = 35047.13
Tabique de suelo a techo (de estructura a estructura) tipo T5 formado por dos placas Knauf Standard tipo A s/Norma UNE-EN520, de 12,5 mm de espesor o equivalente aprobado por D.F., atornilladas a cada lado de una estructura metálica 400 de acero galvanizado tipo Z1 de canales horizontales y montantes verticales de 70 mm de ancho con una modulación de 600 mm e/e. Aislamiento termo-acústico (medido y valoradoaparte) en el interior de la perfilería. Incluso p.p. de pasta y cinta para juntas, tornillos, fijaciones, banda acústica bajo los perfiles perimetrales. Totalmente terminado y listo. NOTA: El conjunto constructivo de tabiques tipo "T" y trasdosados tios "tr" cumplen con las espacificaciones DB SI-6 de proyecto indicado en memoria.

| Código | Ud | Descripción | Rendimiento | Precio | Importe |
|---|---|---|---|---|---|
| O01FL110 | m² | MANO OBRA TABIQUE W112 (mano de obra) | 1 | 9 | 9.00 |
| P10JA002 | m² | Placa KNAUF Tipo BA Standard 12,5 mm 1200X2600 (material) | 4.2 | 3.74 | 15.71 |
| P10JA306 | m | CANAL 70/30/0,55 MM 3000 KNAUF | 0.7 | 1.21 | 0.85 |
| P10JA321 | m | MONTANTE 70/38/0,6 MM 2800 KNAUF | 2 | 1.49 | 2.98 |
| P10JA262 | m | BANDA ACÚSTICA DE 70 MM ANCHO | 1.2 | 0.36 | 0.43 |
| P10JA520 | ud | TORNILLO TN 3,5-25 MM KNAUF | 13 | 0.01 | 0.13 |
| P10JA522 | ud | TORNILLO TN 3,5-45 MM KNAUF | 29 | 0.02 | 0.58 |
| P10JA210 | kg | PASTA DE AGARRE KNAUF PERLFIX 20 KG | 0.2 | 0.46 | 0.09 |
| P10JA215 | kg | PASTA DE JUNTAS KNAUF UNIK 24 HORAS 20 KG | 1 | 1 | 1.00 |
| P10JA250 | m | CINTA DE PAPEL PARA JUNTAS KNAUF 150 M | 3.2 | 0.03 | 0.10 |
| PJA900 | ud | FIJACIONES LISA | 1.68 | 1 | 1.68 |
| %MA | % | MEDIOS AUXILIARES | 2 % | 32.55 | 0.65 |
|  |  | Total |  |  | 33.2 |

| Medición | Uds. | Largo | Ancho | Parcial |
|---|---|---|---|---|
| ---------------------------------------------------------------- |  |  |  |  |
| PLANTA BAJA |  |  |  |  |
| -------------------------------- |  |  |  |  |
| 0C-01 CABINA 1 | 1 | 3.79 | 3.98 | 15.08 |
| 0C-02 CABINA 2 | 1 | 3.78 | 3.98 | 15.04 |
| 0C-03 CABINA 3 | 1 | 3.79 | 3.98 | 15.08 |
| 0C-04 CABINA 4 | 1 | 3.78 | 3.98 | 15.04 |
| 0C-05 CANIBA 5 | 1 | 3.79 | 3.98 | 15.08 |
| 0C-06 CABINA 6 | 1 | 3.78 | 3.98 | 15.04 |
| 0C-07 CABINA 7 | 1 | 3.79 | 3.98 | 15.08 |
| 0C-08 CABINA 8 | 1 | 3.78 | 3.98 | 15.04 |
| 0C-09 CABINA 9-CABINA 10 | 1 | 3.79 | 3.98 | 15.08 |
| 0F-01 AULA INSTR 7 | 1 | 6 | 3.98 | 23.88 |
| 0F-02 AULA INSTR 6 | 1 | 6.01 | 3.98 | 23.92 |
| 0F-03 AULA INSTR 5 | 1 | 6 | 3.98 | 23.88 |
| 0F-04 AULA INSTR 4 | 1 | 6.01 | 3.98 | 23.92 |
| 0F-05 AULA INSTR 3 | 1 | 6 | 3.98 | 23.88 |
| 0F-06 AULA INSTR 2-AULA INSTR 1 | 1 | 6.01 | 3.98 | 23.92 |
| 0H-01 AULA CONTRABAJO | 1 | 6.01 | 3.98 | 23.92 |
| 0H-02 AULA VIOLONCHELO | 1 | 6 | 3.98 | 23.88 |
| 0H-03 AULA VIOLONCHELO | 1 | 6 | 3.98 | 23.88 |
| 0H-04 AULA INSTR 11 | 1 | 6.01 | 3.98 | 23.92 |
| 0H-05 AULA INSTR 10 | 1 | 6 | 3.98 | 23.88 |
| 0H-06 AULA INSTR 9-AULA INSTR 8 | 1 | 6.01 | 3.98 | 23.92 |
| 0J-03 AULA MUSICA CAM 4 | 1 | 6.4 | 3.98 | 25.47 |
| 0J-04 AULA MUSICA CAM 3 | 1 | 6.38 | 3.98 | 25.39 |
| 0J-05 AULA MUSICA CAM 2-AULA MUSICA CAM 1 | 1 | 6.4 | 3.98 | 25.47 |
| 0M-01 DEPARTAMENTO 1 -2 | 1 | 4.68 | 3.98 | 18.63 |
| 0M-04 DEPARTAMENTO 3 - 4 | 1 | 4.68 | 3.98 | 18.63 |
| 0M-06 CAB PERCUSION 1 | 1 | 4.68 | 3.98 | 18.63 |
| 0N-01 DESCANSO maquinas bebidas Y |  |  |  |  |
| 0N-02 CONSERJERIA-reprografia | 1 |  |  | 1.00 |
| ---------------------------------------------------------------- |  |  |  |  |
| PLANTA PRIMERA |  |  |  |  |
| ------------------------------- |  |  |  |  |
| 1C-01AULA INSTR 18 | 1 | 6.01 | 3.95 | 23.74 |
| 1C-02 AULA INSTR 17 | 1 | 6 | 3.95 | 23.70 |
| 1C-03 AULA INSTR 16 | 1 | 6.01 | 3.95 | 23.74 |
| 1C-04 AULA INSTR 15 | 1 | 6 | 3.95 | 23.70 |
| 1C-05 AULA INSTR 14 | 1 | 6.01 | 3.95 | 23.74 |
| 1C-06 AULA INSTR 13 | 1 | 6 | 3.95 | 23.70 |
| 1C-07 AULA INSTR 12 | 1 | 6.01 | 3.95 | 23.74 |
| 1D-01 AULA INSTR 25 | 1 | 6.01 | 3.95 | 23.74 |
| 1D-02 AULA INSTR 24 | 1 | 6 | 3.95 | 23.70 |
| 1D-03 AULA INSTR 23 | 1 | 6.01 | 3.95 | 23.74 |
| 1D-04 AULA INSTR 22 | 1 | 6 | 3.95 | 23.70 |
| 1D-05 AULA INSTR 21 | 1 | 6.01 | 3.95 | 23.74 |
| 1D-06 AULA INSTR 20-19 | 1 | 6 | 3.95 | 23.70 |
| 1E-01 AULA INSTR 32 | 1 | 6.01 | 3.95 | 23.74 |
| 1E-02 AULA INSTR 31 | 1 | 6 | 3.95 | 23.70 |
| 1E-03 AULA INSTR 30 | 1 | 6.01 | 3.95 | 23.74 |
| 1E-04 AULA INSTR 29 | 1 | 6 | 3.95 | 23.70 |
| 1E-05 AULA INSTR 28 | 1 | 6.01 | 3.95 | 23.74 |
| 1E-06 AULA INSTR 27-26 | 1 | 6 | 3.95 | 23.70 |
| 1I-02 AULA 7-INS PEQ 2 | 1 | 4.68 | 3.95 | 18.49 |
| --------------------------------- |  |  |  |  |
| Total |  |  |  | 1024.77 |

**ED10DAN032** m² T6-TABIQUE PANEL .LAMIN.1*18DI+70+1*18DI (15/06/2010)
62.29 m² × 32.86 (33.85 con costes indirectos) = 2108.52
Tabique de suelo a techo (de estructura a estructura) tipo T6 formado por dos placas Knauf de Alta Dureza tipo DI 18BA mm, de 18 mm de espesor o equivalente aprobado por D.F., atornilladas a cada lado de una estructura metálica 106/450 de acero galvanizado tipo Z1 de canales horizontales y montantes verticales de 70 mm de ancho con una modulación de 600 mm e/e. Aislamiento termo-acústico (medido y valoradoaparte) en el interior de la perfilería. Incluso p.p. de pasta y cinta para juntas, tornillos, fijaciones, banda acústica bajo los perfiles perimetrales. Totalmente terminado y listo. NOTA: El conjunto constructivo de tabiques tipo "T" y trasdosados tios "tr" cumplen con las espacificaciones DB SI-6 de proyecto indicado en memoria.

| Código | Ud | Descripción | Rendimiento | Precio | Importe |
|---|---|---|---|---|---|
| O01FL110 | m² | MANO OBRA TABIQUE W112 | 1 | 9 | 9.00 |
| P10JA064 | m² | PLACA KNAUF ALTA DUREZA TIPO DI 18BA MM 18MM (material) | 2.05 | 7.5 | 15.38 |
| P10JA306 | m | CANAL 70/30/0,55 MM 3000 KNAUF | 0.7 | 1.21 | 0.85 |
| P10JA321 | m | MONTANTE 70/38/0,6 MM 2800 KNAUF | 2 | 1.49 | 2.98 |
| P10JA262 | m | BANDA ACÚSTICA DE 70 MM ANCHO | 1.2 | 0.36 | 0.43 |
| P10JA520 | ud | TORNILLO TN 3,5-25 MM KNAUF | 13 | 0.01 | 0.13 |
| P10JA522 | ud | TORNILLO TN 3,5-45 MM KNAUF | 29 | 0.02 | 0.58 |
| P10JA210 | kg | PASTA DE AGARRE KNAUF PERLFIX 20 KG | 0.2 | 0.46 | 0.09 |
| P10JA215 | kg | PASTA DE JUNTAS KNAUF UNIK 24 HORAS 20 KG | 1 | 1 | 1.00 |
| P10JA250 | m | CINTA DE PAPEL PARA JUNTAS KNAUF 150 M | 3.2 | 0.03 | 0.10 |
| PJA900 | ud | FIJACIONES LISA | 1.68 | 1 | 1.68 |
| %MA | % | MEDIOS AUXILIARES | 2 % | 32.22 | 0.64 |
|  |  | Total |  |  | 32.86 |

| Medición | Uds. | Largo | Ancho | Parcial |
|---|---|---|---|---|
| ---------------------------------------------------------------- |  |  |  |  |
| PLANTA BAJA |  |  |  |  |
| -------------------------------- |  |  |  |  |
| 0M-07 CAB PERCUSION 2 | 1 | 4.69 | 4.43 | 20.78 |
| 0M-08 CAB PERCUSION 3 | 1 | 4.68 | 4.43 | 20.73 |
| 0M-09 CAB PERCUSION 4-5 | 1 | 4.69 | 4.43 | 20.78 |
| ------------------------------------------ |  |  |  |  |
| Total |  |  |  | 62.29 |

**ED10DAN033** m² T7-TABIQUE PANEL .LAMIN."H" 1*18DI+70+1*18DI (15/06/2010)
96.18 m² × 33.05 (34.04 con costes indirectos) = 3273.97
Tabique de suelo a techo (de estructura a estructura) tipo T7 formado por dos placas Knauf de Alta Dureza tipo DI 18BA mm, de 18 mm de espesor o equivalente aprobado por D.F., atornilladas a cada lado de una estructura metálica 106/450 "H" de acero galvanizado tipo Z1 de canales horizontales y montantes verticales de 70 mm de ancho con una modulación de 600 mm e/e. Aislamiento termo-acústico (medido y valoradoaparte) en el interior de la perfilería. Incluso p.p. de pasta y cinta para juntas, tornillos, fijaciones, banda acústica bajo los perfiles perimetrales. Totalmente terminado y listo. NOTA: El conjunto constructivo de tabiques tipo "T" y trasdosados tios "tr" cumplen con las espacificaciones DB SI-6 de proyecto indicado en memoria.

| Código | Ud | Descripción | Rendimiento | Precio | Importe |
|---|---|---|---|---|---|
| O01FL110 | m² | MANO OBRA TABIQUE W112 | 1 | 9 | 9.00 |
| P10JA064 | m² | PLACA KNAUF ALTA DUREZA TIPO DI 18BA MM 18MM | 2.05 | 7.5 | 15.38 |
| P10JA307 | m | CANAL 70/30/0,55 MM 3000 KNAUF H (material) | 0.7 | 1.3 | 0.91 |
| P10JA322 | m | MONTANTE 70/38/0,6 MM 2800 KNAUF H (material) | 2 | 1.55 | 3.10 |
| P10JA262 | m | BANDA ACÚSTICA DE 70 MM ANCHO | 1.2 | 0.36 | 0.43 |
| P10JA520 | ud | TORNILLO TN 3,5-25 MM KNAUF | 13 | 0.01 | 0.13 |
| P10JA522 | ud | TORNILLO TN 3,5-45 MM KNAUF | 29 | 0.02 | 0.58 |
| P10JA210 | kg | PASTA DE AGARRE KNAUF PERLFIX 20 KG | 0.2 | 0.46 | 0.09 |
| P10JA215 | kg | PASTA DE JUNTAS KNAUF UNIK 24 HORAS 20 KG | 1 | 1 | 1.00 |
| P10JA250 | m | CINTA DE PAPEL PARA JUNTAS KNAUF 150 M | 3.2 | 0.03 | 0.10 |
| PJA900 | ud | FIJACIONES LISA | 1.68 | 1 | 1.68 |
| %MA | % | MEDIOS AUXILIARES | 2 % | 32.40 | 0.65 |
|  |  | Total |  |  | 33.05 |

| Medición | Uds. | Largo | Ancho | Parcial |
|---|---|---|---|---|
| ---------------------------------------------------------------- |  |  |  |  |
| PLANTA BAJA |  |  |  |  |
| -------------------------------- |  |  |  |  |
| 0L-02 AULA CORO | 1 | 8.12 | 5.93 | 48.15 |
| 0L-03 AULA ORQUESTA | 1 | 8.1 | 5.93 | 48.03 |
| Total |  |  |  | 96.18 |

**ED10DAA106** m² TR1-TRA.DIR. PANEL LAMINADO (OMEGA+1*15DI) (15/06/2010)
640.08 m² × 25.17 (25.93 con costes indirectos) = 16597.27
Trasdosado directo "tr1" de capa de nivelacion de pavimento a losa o forjado de techo con omega formado por una placa Knauf Alta Dureza tipo15 DI s/Norma UNE-EN 520 e equivalente aprobado por la DF, de 15 mm de espesor atornillada a una estructura de acero galvanizado de maestras omega de 70*30 y 0.6 mm de espesor, fijadas al muro portante cada 600 mm. Incluso parte proporcional de pasta y cinta para juntas. Totalmente terminado y listo para imprimar y decorar.

| Código | Ud | Descripción | Rendimiento | Precio | Importe |
|---|---|---|---|---|---|
| O01FL050 | m² | MANO OBRA TRASDOSADO DIRECTO C/ESTR. W622/600 (mano de obra) | 1 | 15 | 15.00 |
| P10JA063 | m² | PLACA KNAUF ALTA DUREZA TIPO DI 15BA MM 15MM (material) | 1.05 | 6.65 | 6.98 |
| P10JA355 | m | MAESTRA OMEGA 70*30 KNAUF (material) | 2 | 1.08 | 2.16 |
| P10JA520 | ud | TORNILLO TN 3,5-25 MM KNAUF | 14 | 0.01 | 0.14 |
| P10JA210 | kg | PASTA DE AGARRE KNAUF PERLFIX 20 KG | 0.1 | 0.46 | 0.05 |
| P10JA215 | kg | PASTA DE JUNTAS KNAUF UNIK 24 HORAS 20 KG | 0.3 | 1 | 0.30 |
| P10JA250 | m | CINTA DE PAPEL PARA JUNTAS KNAUF 150 M | 1.6 | 0.03 | 0.05 |
| %MA | % | MEDIOS AUXILIARES | 2 % | 24.68 | 0.49 |
|  |  | Total |  |  | 25.17 |

| Medición | Uds. | Largo | Ancho | Parcial |
|---|---|---|---|---|
| ---------------------------------------------------------------- |  |  |  |  |
| PLANTA BAJA |  |  |  |  |
| -------------------------------- |  |  |  |  |
| 0A-01 SECRETARIA | 1 | 7.4 | 3.8 | 28.12 |
|  | 1 | 3.95 | 3.8 | 15.01 |
| 0A-02 ADMINISTRADOR | 1 | 3.95 | 3.8 | 15.01 |
|  | 1 | 3.95 | 3.8 | 15.01 |
|  | 1 | 3 | 3.8 | 11.40 |
| 0A-03 DIRECTOR | 1 | 3.95 | 3.8 | 15.01 |
|  | 1 | 3.95 | 3.8 | 15.01 |
|  | 1 | 3.88 | 3.8 | 14.74 |
| 0A-04 JEFE ESTUDIOS | 1 | 3.95 | 3.8 | 15.01 |
|  | 1 | 3.95 | 3.8 | 15.01 |
|  | 1 | 3 | 3.8 | 11.40 |
| 0A-05 ORIENTACION | 1 | 3.95 | 3.8 | 15.01 |
|  | 1 | 3.95 | 3.8 | 15.01 |
|  | 1 | 3.88 | 3.8 | 14.74 |
| 0D-01 SALA USOS MULTIPLES | 1 | 13.57 | 3.8 | 51.57 |
| 0D-02 BIBLIOTECA-FONOTECA | 1 | 9.56 | 3.8 | 36.33 |
| 00D-03 SALA DE PROFESORES | 1 | 5.9 | 3.8 | 22.42 |
| 0M-01 DEPARTAMENTO 1 | 1 | 4.68 | 3.8 | 17.78 |
|  | 1 | 8.03 | 3.8 | 30.51 |
| 0M-02 DEPARTAMENTO 2 | 1 | 8.03 | 3.8 | 30.51 |
| 0M-04 DEPARTAMENTO 3 | 1 | 6.9 | 3.8 | 26.22 |
| 0M-05 DEPARTAMENTO 4 | 1 | 6.9 | 3.8 | 26.22 |
| ---------------------------------------------------------------- |  |  |  |  |
| PLANTA PRIMERA |  |  |  |  |
| ------------------------------- |  |  |  |  |
| 1A-02 AULA 5 | 1 | 4.97 | 3.8 | 18.89 |
| 1A-03 AULA 4 | 1 | 4.97 | 3.8 | 18.89 |
| 1A-04 AULA 3 | 1 | 4.97 | 3.8 | 18.89 |
| 1A-05 AULA 2 | 1 | 4.97 | 3.8 | 18.89 |
| 1A-06 AULA 1 | 1 | 4.97 | 3.8 | 18.89 |
|  | 1 | 5.89 | 3.8 | 22.38 |
| 1I-01 AULA 6 | 1 | 4.68 | 3.8 | 17.78 |
|  | 1 | 6.37 | 3.8 | 24.21 |
| 1I-02 AULA 7 | 1 | 6.37 | 3.8 | 24.21 |
| ----------------------------- |  |  |  |  |
| Total |  |  |  | 640.08 |

**ED10DAF011** m² TR2-TRA.AUT. PANEL LAMINADO (48/15A+15DI) (15/06/2010)
3153.35 m² × 31.26 (32.2 con costes indirectos) = 101537.87
Trasdosado autoportante en H "tr2" de capa de nivelacion de pavimento a losa o forjado de techo Knauf W628 78/600 formado por dos placas Knauf una Standard tipo A s/Norma UNE-EN 520 y otra de Alta Dureza tipo DI15 s/Norma UNE-EN 520o equivalente, de 1x15+1x15 mm de espesor, atornilladas a una estructura metálica de acero galvanizado Z1 de canales horizontales y montantes verticales de 48 mm con una modulación de 400 mm e/e. Aislamiento termo-acústico (medido aparte) de espesor =40 mm en el interior de la perfilería. Incluso parte proporcional de pasta y cinta para juntas, tornillos, fijaciones, banda acústica bajo los perfiles perimetrales. Totalmente terminado y listo para imprimar y decorar. NOTA: El conjunto constructivo de tabiques tipo "T" y trasdosados tios "tr" cumplen con las espacificaciones DB SI-6 de proyecto indicado en memoria.

| Código | Ud | Descripción | Rendimiento | Precio | Importe |
|---|---|---|---|---|---|
| O01FL065 | m² | MANO OBRA TRASDOSADO AUTOPORTANTE W628 (mano de obra) | 1 | 13 | 13.00 |
| P10JA003 | m² | PLACA KNAUF TIPO BA STANDARD 15 MM 1200X2600 | 1.05 | 4.44 | 4.66 |
| P10JA063 | m² | PLACA KNAUF ALTA DUREZA TIPO DI 15BA MM 15MM | 1.05 | 6.65 | 6.98 |
| P10JA319 | m | MONTANTE 48/35/0,6 2500 MM KNAUF (material) | 2.2 | 1.17 | 2.57 |
| P10JA303 | m | CANAL 48/30/0,55 MM 3000 KNAUF (material) | 0.7 | 0.97 | 0.68 |
| P10JA261 | m | BANDA ACÚSTICA DE 50 MM ANCHO (material) | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 30.65 | 0.61 |
|  |  | Total |  |  | 31.26 |

| Medición | Uds. | Largo | Ancho | Parcial |
|---|---|---|---|---|
| ---------------------------------------------------------------- |  |  |  |  |
| PLANTA BAJA |  |  |  |  |
| -------------------------------- |  |  |  |  |
| 0A-01 SECRETARIA | 1 | 2.02 | 3.8 | 7.68 |
| 0A-02 ADMINISTRADOR | 1 | 3 | 3.8 | 11.40 |
| 0A-03 DIRECTOR | 1 | 3.88 | 3.8 | 14.74 |
| 0A-04 JEFE ESTUDIOS | 1 | 3 | 3.8 | 11.40 |
| 0A-05 ORIENTACION | 1 | 3.88 | 3.8 | 14.74 |
| 0C-01 CABINA 1 | 1 | 3.78 | 3.8 | 14.36 |
|  | 1 | 2.56 | 3.8 | 9.73 |
|  | 1 | 3.79 | 3.8 | 14.40 |
| 0C-02 CABINA 2 | 1 | 2.52 | 3.8 | 9.58 |
|  | 1 | 0.79 | 3.8 | 3.00 |
| 0C-03 CABINA 3 | 1 | 2.68 | 3.8 | 10.18 |
|  | 1 | 2.41 | 3.8 | 9.16 |
| 0C-04 CABINA 4 | 1 | 2.52 | 3.8 | 9.58 |
|  | 1 | 2.79 | 3.8 | 10.60 |
| 0C-05 CANIBA 5 | 1 | 2.68 | 3.8 | 10.18 |
|  | 1 | 2.41 | 3.8 | 9.16 |
| 0C-06 CABINA 6 | 1 | 2.62 | 3.8 | 9.96 |
|  | 1 | 2.79 | 3.8 | 10.60 |
| 0C-07 CABINA 7 | 1 | 2.68 | 3.8 | 10.18 |
|  | 1 | 2.41 | 3.8 | 9.16 |
| 0C-08 CABINA 8 | 1 | 2.52 | 3.8 | 9.58 |
|  | 1 | 2.79 | 3.8 | 10.60 |
| 0C-09 CABINA 9 | 1 | 2.79 | 3.8 | 10.60 |
|  | 1 | 2.52 | 3.8 | 9.58 |
| 0C-10 CABINA 10 | 1 | 2.56 | 3.8 | 9.73 |
|  | 1 | 2.82 | 3.8 | 10.72 |
|  | 1 | 3.78 | 3.8 | 14.36 |
| 0D-01 SALA USOS MULTIPLES | 1 | 14.52 | 3.8 | 55.18 |
|  | 2 | 8.61 | 3.8 | 65.44 |
|  | -1 | 9.38 | 2.4 | -22.51 |
| 0D-02 BIBLIOTECA-FONOTECA | 2 | 8.55 | 3.8 | 64.98 |
|  | 1 | 9.65 | 3.8 | 36.67 |
|  | -1 | 8.6 | 2.4 | -20.64 |
| 00D-03 SALA DE PROFESORES | 2 | 8.41 | 3.8 | 63.92 |
|  | 1 | 5.9 | 3.8 | 22.42 |
|  | -1 | 0.8 | 2.4 | -1.92 |
|  | -1 | 1.2 | 2.4 | -2.88 |
| 0F-01 AULA INSTR 7 | 1 | 6 | 3.8 | 22.80 |
|  | 1 | 6 | 3.8 | 22.80 |
|  | 1 | 3.82 | 3.8 | 14.52 |
| 0F-02 AULA INSTR 6 | 1 | 3.51 | 3.8 | 13.34 |
|  | 1 | 3.09 | 3.8 | 11.74 |
| 0F-03 AULA INSTR 5 | 1 | 3.18 | 3.8 | 12.08 |
|  | 1 | 3.6 | 3.8 | 13.68 |
| 0F-04 AULA INSTR 4 | 1 | 3.04 | 3.8 | 11.55 |
|  | 1 | 3.46 | 3.8 | 13.15 |
| 0F-05 AULA INSTR 3 | 1 | 3.19 | 3.8 | 12.12 |
|  | 1 | 3.07 | 3.8 | 11.67 |
| 0F-06 AULA INSTR 2 | 1 | 3.13 | 3.8 | 11.89 |
|  | 1 | 3.55 | 3.8 | 13.49 |
| 00F-07 AULA INSTR 1 | 1 | 3.55 | 3.8 | 13.49 |
|  | 1 | 3.13 | 3.8 | 11.89 |
| 0H-01 AULA CONTRABAJO | 1 | 3.82 | 3.8 | 14.52 |
|  | 1 | 3.82 | 3.8 | 14.52 |
|  | 1 | 6 | 3.8 | 22.80 |
| 0H-02 AULA VIOLONCHELO | 1 | 3.09 | 3.8 | 11.74 |
|  | 1 | 3.51 | 3.8 | 13.34 |
| 0H-03 AULA VIOLONCHELO | 1 | 3.6 | 3.8 | 13.68 |
|  | 1 | 3.18 | 3.8 | 12.08 |
| 0H-04 AULA INSTR 11 | 1 | 3.04 | 3.8 | 11.55 |
|  | 1 | 3.46 | 3.8 | 13.15 |
| 0H-05 AULA INSTR 10 | 1 | 3.49 | 3.8 | 13.26 |
|  | 1 | 3.07 | 3.8 | 11.67 |
| 0H-06 AULA INSTR 9 | 1 | 3.13 | 3.8 | 11.89 |
|  | 1 | 3.51 | 3.8 | 13.34 |
| 0H-07 AULA INSTR 8 | 1 | 3.55 | 3.8 | 13.49 |
|  | 1 | 3.13 | 3.8 | 11.89 |
| 0J-03 AULA MUSICA CAM 4 | 1 | 5.72 | 3.8 | 21.74 |
|  | 1 | 5.27 | 3.8 | 20.03 |
| 0J-04 AULA MUSICA CAM 3 | 1 | 5.28 | 3.8 | 20.06 |
|  | 1 | 5.73 | 3.8 | 21.77 |
| 0J-05 AULA MUSICA CAM 2 | 1 | 5.74 | 3.8 | 21.81 |
|  | 1 | 2.29 | 3.8 | 8.70 |
| 0J-06 AULA MUSICA CAM 1 | 1 | 5.28 | 3.8 | 20.06 |
|  | 1 | 5.73 | 3.8 | 21.77 |
| 0L-01 AULA CLAVE | 2 | 4.42 | 5.75 | 50.83 |
| 0M-01 DEPARTAMENTO 1 | 1 | 4.68 | 3.8 | 17.78 |
|  | 1 | 8.03 | 3.8 | 30.51 |
| 0M-02 DEPARTAMENTO 2 | 1 | 4.68 | 3.8 | 17.78 |
|  | 1 | 8.3 | 3.8 | 31.54 |
| 0M-04 DEPARTAMENTO 3 | 2 | 4.68 | 3.8 | 35.57 |
|  | 1 | 6.9 | 3.8 | 26.22 |
| 0M-05 DEPARTAMENTO 4 | 1 | 4.68 | 3.8 | 17.78 |
| 0M-06 CAB PERCUSION 1 | 1 | 4.48 | 3.8 | 17.02 |
|  | 1 | 4.48 | 3.8 | 17.02 |
|  | 1 | 4.68 | 3.8 | 17.78 |
| 0M-07 CAB PERCUSION 2 | 1 | 4.68 | 4.25 | 19.89 |
|  | 1 | 4.25 | 4.25 | 18.06 |
|  | 1 | 4.57 | 4.25 | 19.42 |
| 0M-08 CAB PERCUSION 3 | 1 | 4.23 | 4.25 | 17.98 |
|  | 1 | 4.56 | 4.25 | 19.38 |
| 0M-09 CAB PERCUSION 4 | 1 | 4.58 | 4.25 | 19.47 |
|  | 1 | 4.26 | 4.25 | 18.11 |
| 0M-10 AULA PERCUSION | 1 | 12.71 | 4.25 | 54.02 |
|  | 1 | 13.03 | 4.25 | 55.38 |
|  | 1 | 4.68 | 4.25 | 19.89 |
| 0N-04 AUDITORIO | 1 | 31.98 | 1.2 | 38.38 |
|  | 1 | 2 | 1.2 | 2.40 |
|  | 1 | 9.34 | 1.2 | 11.21 |
|  | 1 | 2 | 1.2 | 2.40 |
|  | 1 | 22.84 | 1.2 | 27.41 |
|  | 2 | 10.7 | 0.7 | 14.98 |
| ---------------------------------------------------------------- |  |  |  |  |
| PLANTA PRIMERA |  |  |  |  |
| ------------------------------- |  |  |  |  |
| 1A-02 AULA 5 | 1 | 4.97 | 3.8 | 18.89 |
|  | 1 | 5.89 | 3.8 | 22.38 |
| 1A-03 AULA 4 | 1 | 4.97 | 3.8 | 18.89 |
| 1A-04 AULA 3 | 1 | 4.97 | 3.8 | 18.89 |
| 1A-05 AULA 2 | 1 | 4.97 | 3.8 | 18.89 |
| 1A-06 AULA 1 | 1 | 4.97 | 3.8 | 18.89 |
| 1C-01AULA INSTR 18 | 1 | 3.6 | 3.8 | 13.68 |
|  | 1 | 6 | 3.8 | 22.80 |
|  | 1 | 3.19 | 3.8 | 12.12 |
| 1C-02 AULA INSTR 17 | 1 | 3.11 | 3.8 | 11.82 |
|  | 1 | 3.53 | 3.8 | 13.41 |
| 1C-03 AULA INSTR 16 | 1 | 3.47 | 3.8 | 13.19 |
|  | 1 | 3.05 | 3.8 | 11.59 |
| 1C-04 AULA INSTR 15 | 1 | 3.03 | 3.8 | 11.51 |
|  | 1 | 3.45 | 3.8 | 13.11 |
| 1C-05 AULA INSTR 14 | 1 | 3.55 | 3.8 | 13.49 |
|  | 1 | 3.18 | 3.8 | 12.08 |
| 1C-06 AULA INSTR 13 | 1 | 3.12 | 3.8 | 11.86 |
|  | 1 | 3.54 | 3.8 | 13.45 |
| 1C-07 AULA INSTR 12 | 1 | 3.62 | 3.8 | 13.76 |
|  | 1 | 3.14 | 3.8 | 11.93 |
| 1C-08 AULA PEQ 1 | 1 | 2.28 | 3.8 | 8.66 |
|  | 1 | 6 | 3.8 | 22.80 |
|  | 1 | 2.68 | 3.8 | 10.18 |
| 1D-01 AULA INSTR 25 | 1 | 3.6 | 3.8 | 13.68 |
|  | 1 | 6 | 3.8 | 22.80 |
|  | 1 | 3.02 | 3.8 | 11.48 |
| 1D-02 AULA INSTR 24 | 1 | 3.11 | 3.8 | 11.82 |
|  | 1 | 3.53 | 3.8 | 13.41 |
| 1D-03 AULA INSTR 23 | 1 | 3.47 | 3.8 | 13.19 |
|  | 1 | 3.06 | 3.8 | 11.63 |
| 1D-04 AULA INSTR 22 | 1 | 3.03 | 3.8 | 11.51 |
|  | 1 | 3.45 | 3.8 | 13.11 |
| 1D-05 AULA INSTR 21 | 1 | 3.55 | 3.8 | 13.49 |
|  | 1 | 3.18 | 3.8 | 12.08 |
| 1D-06 AULA INSTR 20 | 1 | 3.12 | 3.8 | 11.86 |
|  | 1 | 3.54 | 3.8 | 13.45 |
| 1D-07 AULA INSTR 19 | 1 | 3.56 | 3.8 | 13.53 |
|  | 1 | 3.2 | 3.8 | 12.16 |
| 1E-01 AULA INSTR 32 | 1 | 3.6 | 3.8 | 13.68 |
|  | 1 | 6 | 3.8 | 22.80 |
|  | 1 | 3.19 | 3.8 | 12.12 |
| 1E-02 AULA INSTR 31 | 1 | 3.11 | 3.8 | 11.82 |
|  | 1 | 3.53 | 3.8 | 13.41 |
| 1E-03 AULA INSTR 30 | 1 | 3.47 | 3.8 | 13.19 |
|  | 1 | 3.05 | 3.8 | 11.59 |
| 1E-04 AULA INSTR 29 | 1 | 3.03 | 3.8 | 11.51 |
|  | 1 | 3.45 | 3.8 | 13.11 |
| 1E-05 AULA INSTR 28 | 1 | 3.55 | 3.8 | 13.49 |
|  | 1 | 3.07 | 3.8 | 11.67 |
| 1E-06 AULA INSTR 27 | 1 | 3.12 | 3.8 | 11.86 |
|  | 1 | 3.54 | 3.8 | 13.45 |
| 1E-07 AULA INSTR 26 | 1 | 3.62 | 3.8 | 13.76 |
|  | 1 | 3.2 | 3.8 | 12.16 |
| 1I-01 AULA 6 | 1 | 6.37 | 3.8 | 24.21 |
| 1I-02 AULA 7 | 1 | 6.37 | 3.8 | 24.21 |
| 1I-03 AULA INS PEQ 2 | 1 | 3.14 | 3.8 | 11.93 |
|  | 1 | 4.68 | 3.8 | 17.78 |
|  | 1 | 3.14 | 3.8 | 11.93 |
| 1I-04 AULA INSTR | 1 | 4.68 | 3.8 | 17.78 |
|  | 1 | 5.55 | 3.8 | 21.09 |
|  | 1 | 5.22 | 3.8 | 19.84 |
| 1I-05 AULA TUBA | 1 | 6.44 | 3.8 | 24.47 |
|  | 1 | 6.77 | 3.8 | 25.73 |
| 1I-06 AULA INFORMATICA | 1 | 8.68 | 3.8 | 32.98 |
|  | 1 | 3.84 | 3.8 | 14.59 |
|  | 1 | 1 | 3.8 | 3.80 |
|  | 1 | 5.35 | 3.8 | 20.33 |
| ESPERA P1 | 1 | 1.51 | 3.8 | 5.74 |
|  | 1 | 3.83 | 3.8 | 14.55 |
|  | 1 | 4.49 | 3.8 | 17.06 |
|  | 1 | 5.83 | 3.8 | 22.15 |
|  | 1 | 3.17 | 3.8 | 12.05 |
|  | 1 | 10.63 | 3.8 | 40.39 |
|  | 1 | 1.58 | 3.8 | 6.00 |
|  | 1 | 1.58 | 3.8 | 6.00 |
|  | 1 | 17.77 | 3.8 | 67.53 |
|  | 1 | 1.4 | 3.8 | 5.32 |
|  | 1 | 6.01 | 3.8 | 22.84 |
|  | 1 | 2.52 | 3.8 | 9.58 |
|  | 1 | 1.63 | 3.8 | 6.19 |
|  | 1 | 6.18 | 3.8 | 23.48 |
|  | 1 | 1.63 | 3.8 | 6.19 |
|  | 1 | 4.65 | 3.8 | 17.67 |
| 1-AUDITORIO | 2 | 2.43 | 3.8 | 18.47 |
|  | 2 | 1.66 | 3.8 | 12.62 |
|  | 1 | 2.11 | 0.94 | 1.98 |
|  | 1 | 2.11 | 1.64 | 3.46 |
|  | 1 | 2.11 | 0.94 | 1.98 |
|  | 1 | 2.11 | 2.43 | 5.13 |
|  | 1 | 2.11 | 9.76 | 20.59 |
|  | 1 | 2.11 | 2.43 | 5.13 |
|  | 1 | 2.11 | 9.76 | 20.59 |
| ------------------------------- |  |  |  |  |
| Total |  |  |  | 3153.35 |

**ED10DAF012** m² TR3-TRA.AUT. PANEL LAMINADO (48/2*15A+1*15DI) (15/06/2010)
1189.82 m² × 36.02 (37.1 con costes indirectos) = 44142.32
Trasdosado autoportante en H "tr3" de capa de nivelacion de pavimento a losa o forjado de techo Knauf W628 78/600 formado por dos placas Knauf Standard tipo A s/Norma UNE-EN 520 , de 1x15 mm de espesor mas 1*15 Knauf alta dureza tipo DI 15BA mm, o equivalente aprobadas por la DF, atornilladas a una estructura metálica de acero galvanizado Z1 de canales horizontales y montantes verticales de 48 mm con una modulación de 400 mm e/e. Aislamiento termo-acústico (medido aparte) de espesor =40 mm en el interior de la perfilería. Incluso parte proporcional de pasta y cinta para juntas, tornillos, fijaciones, banda acústica bajo los perfiles perimetrales. Totalmente terminado y listo para imprimar y decorar. NOTA: El conjunto constructivo de tabiques tipo "T" y trasdosados tios "tr" cumplen con las espacificaciones DB SI-6 de proyecto indicado en memoria.

| Código | Ud | Descripción | Rendimiento | Precio | Importe |
|---|---|---|---|---|---|
| O01FL065 | m² | MANO OBRA TRASDOSADO AUTOPORTANTE W628 | 1 | 13 | 13.00 |
| P10JA003 | m² | PLACA KNAUF TIPO BA STANDARD 15 MM 1200X2600 | 2.1 | 4.44 | 9.32 |
| P10JA063 | m² | PLACA KNAUF ALTA DUREZA TIPO DI 15BA MM 15MM | 1.05 | 6.65 | 6.98 |
| P10JA319 | m | MONTANTE 48/35/0,6 2500 MM KNAUF | 2.2 | 1.17 | 2.57 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 35.31 | 0.71 |
|  |  | Total |  |  | 36.02 |

| Medición | Uds. | Largo | Ancho | Parcial |
|---|---|---|---|---|
| ---------------------------------------------------------------- |  |  |  |  |
| PLANTA BAJA |  |  |  |  |
| -------------------------------- |  |  |  |  |
| 0C-01 CABINA 1 | 1 | 3.79 | 3.8 | 14.40 |
| 0C-02 CABINA 2 | 1 | 3.79 | 3.8 | 14.40 |
|  | 1 | 3.78 | 3.8 | 14.36 |
| 0C-03 CABINA 3 | 1 | 3.78 | 3.8 | 14.36 |
|  | 1 | 3.79 | 3.8 | 14.40 |
| 0C-04 CABINA 4 | 1 | 3.79 | 3.8 | 14.40 |
|  | 1 | 3.78 | 3.8 | 14.36 |
| 0C-05 CANIBA 5 | 1 | 3.78 | 3.8 | 14.36 |
|  | 1 | 3.79 | 3.8 | 14.40 |
| 0C-06 CABINA 6 | 1 | 3.79 | 3.8 | 14.40 |
|  | 1 | 3.78 | 3.8 | 14.36 |
| 0C-07 CABINA 7 | 1 | 3.78 | 3.8 | 14.36 |
|  | 1 | 3.79 | 3.8 | 14.40 |
| 0C-08 CABINA 8 | 1 | 3.79 | 3.8 | 14.40 |
|  | 1 | 3.78 | 3.8 | 14.36 |
| 0C-09 CABINA 9 | 1 | 3.78 | 3.8 | 14.36 |
|  | 1 | 3.79 | 3.8 | 14.40 |
| 0C-10 CABINA 10 | 1 | 3.79 | 3.8 | 14.40 |
| 0F-01 AULA INSTR 7 | 1 | 6 | 3.8 | 22.80 |
| 0F-02 AULA INSTR 6 | 1 | 6 | 3.8 | 22.80 |
|  | 1 | 6.01 | 3.8 | 22.84 |
| 0F-03 AULA INSTR 5 | 1 | 6.01 | 3.8 | 22.84 |
|  | 1 | 6 | 3.8 | 22.80 |
| 0F-04 AULA INSTR 4 | 1 | 6 | 3.8 | 22.80 |
|  | 1 | 6.01 | 3.8 | 22.84 |
| 0F-05 AULA INSTR 3 | 1 | 6.01 | 3.8 | 22.84 |
|  | 1 | 6 | 3.8 | 22.80 |
| 0F-06 AULA INSTR 2 | 1 | 6 | 3.8 | 22.80 |
|  | 1 | 6.01 | 3.8 | 22.84 |
| 0F-07 AULA INSTR 1 | 1 | 6.01 | 3.8 | 22.84 |
| 0H-01 AULA CONTRABAJO | 1 | 6.01 | 3.8 | 22.84 |
| 0H-02 AULA VIOLONCHELO | 1 | 6.01 | 3.8 | 22.84 |
|  | 1 | 6 | 3.8 | 22.80 |
| 0H-03 AULA VIOLONCHELO | 1 | 6 | 3.8 | 22.80 |
|  | 1 | 6 | 3.8 | 22.80 |
| 0H-04 AULA INSTR 11 | 1 | 6 | 3.8 | 22.80 |
|  | 1 | 6.01 | 3.8 | 22.84 |
| 0H-05 AULA INSTR 10 | 1 | 6.01 | 3.8 | 22.84 |
|  | 1 | 6 | 3.8 | 22.80 |
| 0H-06 AULA INSTR 9 | 1 | 6 | 3.8 | 22.80 |
|  | 1 | 6.01 | 3.8 | 22.84 |
| 0H-07 AULA INSTR 8 | 1 | 6.01 | 3.8 | 22.84 |
| 0J-03 AULA MUSICA CAM 4 | 1 | 6.38 | 3.8 | 24.24 |
|  | 1 | 6.4 | 3.8 | 24.32 |
| 0J-04 AULA MUSICA CAM 3 | 1 | 6.4 | 3.8 | 24.32 |
|  | 1 | 6.38 | 3.8 | 24.24 |
| 0J-05 AULA MUSICA CAM 2 | 1 | 6.38 | 3.8 | 24.24 |
|  | 1 | 6.4 | 3.8 | 24.32 |
| 0J-06 AULA MUSICA CAM 1 | 1 | 6.4 | 3.8 | 24.32 |
|  | 1 | 6.38 | 3.8 | 24.24 |
| 0L-01 AULA CLAVE | 1 | 8.1 | 5.75 | 46.58 |
| 0M-05 DEPARTAMENTO 4 | 1 | 4.68 | 3.8 | 17.78 |
| 0M-06 CAB PERCUSION 1 | 1 | 4.68 | 3.8 | 17.78 |
| 0M-07 CAB PERCUSION 2 | 1 | 4.69 | 3.8 | 17.82 |
| 0M-08 CAB PERCUSION 3 | 1 | 4.69 | 3.8 | 17.82 |
|  | 1 | 4.69 | 3.8 | 17.82 |
| 0M-09 CAB PERCUSION 4 | 1 | 4.68 | 3.8 | 17.78 |
|  | 1 | 4.69 | 3.8 | 17.82 |
| 0M-10 AULA PERCUSION | 1 | 4.69 | 3.8 | 17.82 |
| --------------------------------- |  |  |  |  |
| Total |  |  |  | 1189.82 |

**ED10DAF013** m² TR4-TRA.AUT. PANEL LAMINADO (48+1*15ACUST) (15/06/2010)
704.91 m² × 27.54 (28.37 con costes indirectos) = 19998.30
Trasdosado autoportante "tr4" de capa de nivelacion de pavimento a losa o forjado de techo Knauf W628 78/600 formado por una placa Knauf DIAMANT DI1 con velo interior y con % de perforaciones segun planos o equivalente, de 15 mm de espesor, atornillada a una estructura metálica de acero galvanizado Z1 de canales horizontales y montantes verticales de 48 mm con una modulación de 600 mm e/e. Aislamiento termo-acústico (medido aparte) de espesor =40 mm en el interior de la perfilería. Incluso parte proporcional de pasta y cinta para juntas, tornillos, fijaciones, banda acústica bajo los perfiles perimetrales. Totalmente terminado y listo para imprimar y decorar. NOTA: El conjunto constructivo de tabiques tipo "T" y trasdosados tios "tr" cumplen con las espacificaciones DB SI-6 de proyecto indicado en memoria.

| Código | Ud | Descripción | Rendimiento | Precio | Importe |
|---|---|---|---|---|---|
| O01FL065 | m² | MANO OBRA TRASDOSADO AUTOPORTANTE W628 | 1 | 13 | 13.00 |
| P10JA036 | m² | PLACA KNAUF DIAMANT DIH1 15 MM (material) | 1.025 | 8.02 | 8.22 |
| P10JA319 | m | MONTANTE 48/35/0,6 2500 MM KNAUF | 2 | 1.17 | 2.34 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 27.00 | 0.54 |
|  |  | Total |  |  | 27.54 |

| Medición | Uds. | Largo | Ancho | Parcial |
|---|---|---|---|---|
| ---------------------------------------------------------------- |  |  |  |  |
| PLANTA BAJA |  |  |  |  |
| -------------------------------- |  |  |  |  |
| 0L-02 AULA CORO |  |  |  |  |
|  | 1 | 10.05 | 5.75 | 57.79 |
|  | 1 | 8.1 | 5.75 | 46.58 |
|  | 1 | 9.49 | 5.75 | 54.57 |
| 0L-03 AULA ORQUESTA | 1 | 8.1 | 5.75 | 46.58 |
|  | 1 | 11.46 | 5.75 | 65.90 |
|  | 1 | 15.03 | 5.75 | 86.42 |
| ------------------------------- |  |  |  |  |
| 0N-01 DESCANSO maquinas bebidas Y |  |  |  |  |
| 0N-02 CONSERJERIA-reprografia | 1 | 84.65 | 4.1 | 347.07 |
| Total |  |  |  | 704.91 |

**ED10DAF015** m² TR4B-TRA.AUT. PANEL LAMINADO(48/2*15A+1*15DI) (15/06/2010)
93.38 m² × 26.11 (26.89 con costes indirectos) = 2510.99
Trasdosado autoportante "tr4b" de capa de nivelacion de pavimento a losa o forjado de techo Knauf W628 78/600 formado por tres placas Knauf Standard tipo A s/Norma UNE-EN 520 , de 2x15 mm de espesor mas 1*15 Knauf alta dureza tipo DI 15BA mm, o equivalente aprobadas por la DF, atornilladas a una estructura metálica de acero galvanizado Z1 de canales horizontales y montantes verticales de 48 mm con una modulación de 600 mm e/e. Aislamiento termo-acústico (medido aparte) de espesor =40 mm en el interior de la perfilería. Incluso parte proporcional de pasta y cinta para juntas, tornillos, fijaciones, banda acústica bajo los perfiles perimetrales. Totalmente terminado y listo para imprimar y decorar. NOTA: El conjunto constructivo de tabiques tipo "T" y trasdosados tios "tr" cumplen con las espacificaciones DB SI-6 de proyecto indicado en memoria.

| Código | Ud | Descripción | Rendimiento | Precio | Importe |
|---|---|---|---|---|---|
| O01FL065 | m² | MANO OBRA TRASDOSADO AUTOPORTANTE W628 | 1 | 13 | 13.00 |
| P10JA063 | m² | PLACA KNAUF ALTA DUREZA TIPO DI 15BA MM 15MM | 1.025 | 6.65 | 6.82 |
| P10JA319 | m | MONTANTE 48/35/0,6 2500 MM KNAUF | 2 | 1.17 | 2.34 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 25.60 | 0.51 |
|  |  | Total |  |  | 26.11 |

| Medición | Uds. | Largo | Ancho | Parcial |
|---|---|---|---|---|
| ---------------------------------------------------------------- |  |  |  |  |
| PLANTA BAJA |  |  |  |  |
| -------------------------------- |  |  |  |  |
| 0L-02 AULA CORO | 1 | 8.12 | 5.75 | 46.69 |
| 0L-03 AULA ORQUESTA | 1 | 8.12 | 5.75 | 46.69 |
| ------------------------------- |  |  |  |  |
| Total |  |  |  | 93.38 |

**ED10DAF017** m² TR6-TRA.AUT. PANEL (60+1*12,5+1*15 ACUST) (15/06/2010)
983.73 m² × 35.05 (36.1 con costes indirectos) = 35512.65
Trasdosado autoportante "tr6-B" en auditorio, formado dos placas, una interior Knauf DIAMANT DIH1 12,5mm colocada en tiras solo en montantes a modo de separador y exterior una placa DIAMANT DIH115mm con % de perforacion cuadrada 12/25q (235 perforación) segun planos o equivalente, de 15 mm de espesor, atornillada a una estructura metálica de acero galvanizado de canales horizontales y perimetrales U30x30 y montantes verticales CD60x27 con una modulación de 312 mm e/e. Aislamiento termo-acústico (medido aparte) de espesor =40 mm en el interior de la perfilería. Incluso parte proporcional de pasta y cinta para juntas, tornillos, fijaciones, banda acústica bajo los perfiles perimetrales. Totalmente terminado con acabado Q2 y listo para imprimar y decorar. NOTA: El conjunto constructivo de tabiques tipo "T" y trasdosados tios "tr" cumplen con las espacificaciones DB SI-6 de proyecto indicado en memoria.

| Código | Ud | Descripción | Rendimiento | Precio | Importe |
|---|---|---|---|---|---|
| O01FL066 | m² | MANO OBRA TRASDOSADO AUTOPORTANTE W623C (mano de obra) | 1.2 | 16.8 | 20.16 |
| P10JA036 | m² | PLACA KNAUF DIAMANT DIH1 15 MM | 0.25 | 8.02 | 2.01 |
| P10JA006 | m² | PLACA KNAUF TIP12/25Q 1200X2600 (material) | 1.05 | 6.1 | 6.41 |
| P10JA319 | m | MONTANTE 48/35/0,6 2500 MM KNAUF | 2 | 1.17 | 2.34 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 34.36 | 0.69 |
|  |  | Total |  |  | 35.05 |

| Medición | Uds. | Largo | Ancho | Parcial |
|---|---|---|---|---|
| 0N-04 AUDITORIO | 1 | 31.98 | 7.55 | 241.45 |
|  | 1 | 2 | 7.55 | 15.10 |
|  | 1 | 9.34 | 7.55 | 70.52 |
|  | 1 | 2 | 7.55 | 15.10 |
|  | 1 | 22.84 | 7.55 | 172.44 |
| CAJA LUCERNARIO | 1 | 2.5 | 9.9 | 24.75 |
|  | 1 | 3.74 | 9.9 | 37.03 |
|  | 2 | 3.74 | 2.4 | 17.95 |
| 0N-01 DESCANSO maquinas bebidas Y |  |  |  |  |
| 0N-02 CONSERJERIA-reprografia | 1 | 84.65 | 4.6 | 389.39 |
| Total |  |  |  | 983.73 |

**EYESOH** M2 GUARNECIDO Y ENLUCIDO HORIZONTALES (31/01/2000)
6215.3 M2 × 8.44 (8.69 con costes indirectos) = 54010.96
Guarnecido con yeso tosco y enlucido con yeso fino en superficies horizontales e inclinadas interiores, terminado y limpieza.

| Código | Ud | Descripción | Rendimiento | Precio | Importe |
|---|---|---|---|---|---|
| O0101OF | h. | OFICIAL 1ª | 0.32 | 15.29 | 4.89 |
| O0104OF | h | PEÓN ESPECIALIZADO | 0.16 | 14.6 | 2.34 |
| AYESON | M3 | PASTA DE YESO NEGRO (material; 31/01/2000) | 0.015 | 64.6 | 0.97 |
| AYESOB | M3 | PASTA DE YESO BLANCO (material; 29/11/2016) | 0.001 | 69.26 | 0.07 |
| %MA | % | MEDIOS AUXILIARES | 2 % | 8.27 | 0.17 |
|  |  | Total |  |  | 8.44 |

| Medición | Uds. | Largo | Ancho | Parcial |
|---|---|---|---|---|
| ---------------------------------------------------------------- |  |  |  |  |
| PLANTA BAJA |  |  |  |  |
| -------------------------------- |  |  |  |  |
| 0A-06 CALEFACCION | 1 | 16.91 | 1 | 16.91 |
| 0A-07 CGBT | 1 | 6.68 | 1 | 6.68 |
| 0A-08 GRUPO ELECTROGENO | 1 | 9.47 | 1 | 9.47 |
| 0B-07 PCI | 1 | 12.06 | 1 | 12.06 |
| 0B-08 ALMACEN | 1 | 11 | 401 | 4411.00 |
|  | 1 | 4.1 | 401 | 1644.10 |
| 0B-06 AGUA | 1 | 9 | 1 | 9.00 |
| 0N-03 ALMACEN | 1 | 61.53 | 1 | 61.53 |
| 0N-07 ALMACEN | 1 | 31.8 | 1 | 31.80 |
| CAJA DE ASCENSOR | 2 | 2.55 | 2.5 | 12.75 |
| Total |  |  |  | 6215.3 |

**EYESOV** M2 GUARNECIDO MAESTR. Y ENLUCIDO VERTICALES (14/02/1996)
193.03 M2 × 7.95 (8.19 con costes indirectos) = 1580.92
Guarnecido MAESTREADO con yeso tosco y enlucido con yeso fino en superficies verticales interiores, p.p. guardavivos de PVC. en todas las aristas, terminado y limpieza.

| Código | Ud | Descripción | Rendimiento | Precio | Importe |
|---|---|---|---|---|---|
| O0101OF | h. | OFICIAL 1ª | 0.3 | 15.29 | 4.59 |
| O0105OF | h | PEÓN ORDINARIO | 0.15 | 14.02 | 2.10 |
| AYESON | M3 | PASTA DE YESO NEGRO | 0.015 | 64.6 | 0.97 |
| AYESOB | M3 | PASTA DE YESO BLANCO | 0.001 | 69.26 | 0.07 |
| P13NA5 | ml | GUARDAVIVOS DE PVC. (material; 14/02/1996) | 0.1 | 0.62 | 0.06 |
| %MA | % | MEDIOS AUXILIARES | 2 % | 7.79 | 0.16 |
|  |  | Total |  |  | 7.95 |

| Medición | Uds. | Largo | Ancho | Parcial |
|---|---|---|---|---|
| ---------------------------------------------------------------- |  |  |  |  |
| PLANTA BAJA |  |  |  |  |
| -------------------------------- |  |  |  |  |
| 0B-03 ARCHIVO | 2 | 2.8 | 3.8 | 21.28 |
|  | 2 | 2 | 3.8 | 15.20 |
| 0B-04 ASEO/VEST | 1 | 2.8 | 3.8 | 10.64 |
|  | 1 | 2 | 3.8 | 7.60 |
| 0B-05 ASEO/VEST | 1 | 2.8 | 3.8 | 10.64 |
|  | 1 | 2 | 3.8 | 7.60 |
| CAJA DE ASCENSOR | 2 | 2.55 | 10 | 51.00 |
|  | 1 | 2.5 | 10 | 25.00 |
| FACHADA PLANTA 1ª |  |  |  |  |
| PASILLO BAJO ESCALERA | 1 | 0.9 | 34.85 | 31.37 |
| CONSERJERIA | 1 | 14.6 | 0.87 | 12.70 |
| Total |  |  |  | 193.03 |

**EENFCA** M2 ENFOSCADO FRATASADO VERTICAL HIDROF. 20mm
478.16 M2 × 7.63 (7.86 con costes indirectos) = 3758.34

| Medición | Uds. | Largo | Ancho | Parcial |
|---|---|---|---|---|
| CAJA DE ASCENSOR | 2 | 2.55 | 10 | 51.00 |
|  | 1 | 2.5 | 10 | 25.00 |
| --------------- |  |  |  |  |
| muretes apoyo graderio de Salos de Actos | 24 | 13.45 | 0.65 | 209.82 |
|  | 22 | 13.45 | 0.65 | 192.34 |
| Total |  |  |  | 478.16 |

**EENFCA1** M2 ENFOSCADO FRATASADO VERTICAL HIDROF. 10mm (31/01/2000)
7481.75 M2 × 4.34 (4.47 con costes indirectos) = 33443.42
Enfoscado hidrofugo de 10mm de espesor, con mortero de cemento M-7,5 en supeficies verticales, i/preparación y humedecido de soporte, limpieza, regado y cualquier tipo de remate.

| Código | Ud | Descripción | Rendimiento | Precio | Importe |
|---|---|---|---|---|---|
| O0101OF | h. | OFICIAL 1ª | 0.12 | 15.29 | 1.83 |
| O0105OF | h | PEÓN ORDINARIO | 0.065 | 14.02 | 0.91 |
| AMC75 | M3 | MORTERO CEMENTO M-7,5 | 0.011 | 73.51 | 0.81 |
| PHIDROFUGO | kg | HIDROFUGANTE MORTERO/HORMIGÓN | 0.5 | 1.4 | 0.70 |
| %MA | % | MEDIOS AUXILIARES | 2 % | 4.25 | 0.09 |
|  |  | Total |  |  | 4.34 |

| Medición | Uds. | Largo | Ancho | Parcial |
|---|---|---|---|---|
| Cara Interfior de fabrica de ladrillo para revestir |  |  |  |  |
| FACHADAS |  |  |  |  |
| -------------------------------- |  |  |  |  |
| N-E | 1 | 27.98 | 5.8 | 162.28 |
| I | 1 | 27.98 | 3.39 | 94.85 |
| deducir huecos | -1 | 7.83 | 0.8 | -6.26 |
| S-W | 1 | 8.82 | 6.36 | 56.10 |
|  | 1 | 18.75 | 6.36 | 119.25 |
|  | 1 | 41.87 | 8.93 | 373.90 |
| I | 1 | 27.56 | 3.36 | 92.60 |
| deducir huecos | -2 | 2.8 | 1.4 | -7.84 |
|  | -6 | 2.1 | 1.4 | -17.64 |
|  | -4 | 3.5 | 1.4 | -19.60 |
|  | -1 | 1.75 | 1.4 | -2.45 |
|  | -1 | 1.86 | 2.3 | -4.28 |
| S-E | 1 | 40.6 | 8.96 | 363.78 |
|  | 1 | 13.85 | 5.95 | 82.41 |
| I | 1 | 13.85 | 3.39 | 46.95 |
| deducir huecos | -2 | 1.86 | 2.3 | -8.56 |
|  | -4 | 2.1 | 1.4 | -11.76 |
|  | -4 | 2.8 | 1.4 | -15.68 |
|  | -1 | 3.5 | 1.4 | -4.90 |
|  | -2 | 1.2 | 2.3 | -5.52 |
|  | -1 | 1.44 | 2.3 | -3.31 |
|  | -1 | 11.57 | 1.8 | -20.83 |
|  | -1 | 9.69 | 2.3 | -22.29 |
| N-W | 1 | 14.4 | 4.5 | 64.80 |
|  | 1 | 39.96 | 6.57 | 262.54 |
| I | 1 | 39.96 | 2.85 | 113.89 |
| deducir huecos | -3 | 1.86 | 2.3 | -12.83 |
|  | -3 | 2.8 | 1.4 | -11.76 |
|  | -3 | 3.5 | 1.4 | -14.70 |
|  | -1 | 24.42 | 0.5 | -12.21 |
| -------------------------------- |  |  |  |  |
| PATIOS |  |  |  |  |
| ------------------------------- |  |  |  |  |
| PATIO 1 |  |  |  |  |
| a | 1 | 3.9 | 8.96 | 34.94 |
| deducir huecos | -2 | 0.77 | 2.8 | -4.31 |
|  | -3 | 0.77 | 1.9 | -4.39 |
|  | -3 | 0.77 | 1.86 | -4.30 |
|  | -2 | 0.77 | 2.6 | -4.00 |
| b | 1 | 27.92 | 8.96 | 250.16 |
| deducir huecos | -1 | 26.3 | 1.6 | -42.08 |
|  | -2 | 1.44 | 2.2 | -6.34 |
| c | 1 | 3.9 | 8.96 | 34.94 |
| deducir huecos | -1 | 3.2 | 1.6 | -5.12 |
|  | -1 | 2.5 | 1.9 | -4.75 |
| d | 1 | 27.81 | 8.96 | 249.18 |
| deducir huecos | -8 | 1.2 | 1.9 | -18.24 |
|  | -10 | 0.8 | 1.9 | -15.20 |
| PATIO 2 |  |  |  |  |
| a | 1 | 3.9 | 8.96 | 34.94 |
| deducir huecos | -3 | 0.77 | 2.8 | -6.47 |
|  | -2 | 0.77 | 1.9 | -2.93 |
|  | -2 | 0.77 | 1.4 | -2.16 |
|  | -3 | 0.77 | 2.75 | -6.35 |
| b | 1 | 27.77 | 8.96 | 248.82 |
| deducir huecos | -7 | 1.2 | 1.9 | -15.96 |
|  | -1 | 10.18 | 2.4 | -24.43 |
|  | -1 | 8.6 | 2.4 | -20.64 |
|  | -1 | 2.34 | 2.4 | -5.62 |
| c | 1 | 3.9 | 8.96 | 34.94 |
| deducir huecos | -2 | 2.51 | 1.9 | -9.54 |
| d | 1 | 27.77 | 8.96 | 248.82 |
| deducir huecos | -7 | 1.2 | 1.9 | -15.96 |
|  | -7 | 1.2 | 1.9 | -15.96 |
| PATIO 3 |  |  |  |  |
| a | 1 | 3 | 5.06 | 15.18 |
| deducir huecos | -1 | 2.41 | 1.9 | -4.58 |
| b | 1 | 29.9 | 5.06 | 151.29 |
| deducir huecos | -6 | 1.2 | 1.9 | -13.68 |
| c | 1 | 3 | 5.06 | 15.18 |
| deducir huecos | -1 | 2.41 | 1.9 | -4.58 |
| d | 1 | 29.9 | 5.06 | 151.29 |
| deducir huecos | -4 | 1.2 | 1.9 | -9.12 |
| ---------------------------------------------------------------- |  |  |  |  |
| SOBRE CARA NO VISTA DEL LADRILLO PINTADO |  |  |  |  |
| ---------------------------------------------------------------- |  |  |  |  |
| PLANTA BAJA |  |  |  |  |
| ------------------------------- |  |  |  |  |
| DISTRIBUIDOR 0J-0L | 1 | 90.28 | 3.58 | 323.20 |
| DISTRIBUIDOR 0M | 1 | 318.54 | 3.58 | 1140.37 |
| DISTRIBUIDOR 0M-SALIDA EMERG | 1 | 15.5 | 3.58 | 55.49 |
| DISTRIBUIDOR 0N | 1 | 124.21 | 3.58 | 444.67 |
| deducir duplicados | -2 | 2.4 | 3.58 | -17.18 |
| 0A-06 CALEFACCION | 1 | 16.88 | 3.58 | 60.43 |
| 0A-07 CGBT | 1 | 11.78 | 3.58 | 42.17 |
| 0A-08 GRUPO ELECTROGENO | 1 | 13.2 | 3.58 | 47.26 |
| 0N-03 ALMACEN | 1 | 32.72 | 3.58 | 117.14 |
| 0N-05 CAMERINO | 1 | 14.86 | 3.58 | 53.20 |
| ASEO | 1 | 8.64 | 3.58 | 30.93 |
| 0N-06 CAMERINO | 1 | 14.6 | 3.58 | 52.27 |
| ASEO | 1 | 8.36 | 3.58 | 29.93 |
| 0N-07 ALMACEN | 1 | 23.12 | 3.58 | 82.77 |
| ---------------------------------------------------------------- |  |  |  |  |
| PLANTA PRIMERA |  |  |  |  |
| ------------------------------- |  |  |  |  |
| 1A-01 TELECO | 1 | 8.54 | 3.95 | 33.73 |
| 1A-07 LIMPIEZA | 1 | 10.58 | 3.95 | 41.79 |
| 1A-08 ALMACEN | 1 | 10.61 | 3.95 | 41.91 |
| DISTRIBUIDOR 1 | 1 | 247.18 | 3.95 | 976.36 |
| ESPERA P1 | 1 | 105.49 | 3.95 | 416.69 |
| ---------------------------------------------------------------- |  |  |  |  |
| SOBRE CARA NO VISTA DEL LADRILLO PINTADO |  |  |  |  |
| ---------------------------------------------------------------- |  |  |  |  |
| PARAMENTOS COMPLETOS |  |  |  |  |
| CAJAS DE ESCALERA |  |  |  |  |
| M | 2 | 5.02 | 8.28 | 83.13 |
|  | 2 | 3.6 | 8.28 | 59.62 |
|  | 1 | 2.92 | 8.28 | 24.18 |
|  | 1 | 1.46 | 5.3 | 7.74 |
| C | 1 | 4.45 | 3.98 | 17.71 |
| F | 1 | 6.55 | 8.28 | 54.23 |
| ---------------------------------------------------------------- |  |  |  |  |
| ZOCALO |  |  |  |  |
| ---------------------------------------------------------------- |  |  |  |  |
| PLANTA BAJA |  |  |  |  |
| ------------------------------- |  |  |  |  |
| DISTRIBUIDOR 0J-0L | 1 | 90.28 | 0.4 | 36.11 |
| DISTRIBUIDOR 0M | 1 | 318.54 | 0.4 | 127.42 |
| DISTRIBUIDOR 0M-SALIDA EMERG | 1 | 15.5 | 0.4 | 6.20 |
| DISTRIBUIDOR 0N | 1 | 124.21 | 0.4 | 49.68 |
| deducir duplicados | -2 | 2.4 | 0.4 | -1.92 |
| 0A-06 CALEFACCION | 1 | 16.88 | 0.4 | 6.75 |
| 0A-07 CGBT | 1 | 11.78 | 0.4 | 4.71 |
| 0A-08 GRUPO ELECTROGENO | 1 | 13.2 | 0.4 | 5.28 |
| 0N-03 ALMACEN | 1 | 32.72 | 0.4 | 13.09 |
| 0N-05 CAMERINO | 1 | 14.86 | 0.4 | 5.94 |
| ASEO | 1 | 8.64 | 0.4 | 3.46 |
| 0N-06 CAMERINO | 1 | 14.6 | 0.4 | 5.84 |
| ASEO | 1 | 8.36 | 0.4 | 3.34 |
| 0N-07 ALMACEN | 1 | 23.12 | 0.4 | 9.25 |
| ---------------------------------------------------------------- |  |  |  |  |
| PLANTA PRIMERA |  |  |  |  |
| ------------------------------- |  |  |  |  |
| 1A-01 TELECO | 1 | 8.54 | 0.4 | 3.42 |
| 1A-07 LIMPIEZA | 1 | 10.58 | 0.4 | 4.23 |
| 1A-08 ALMACEN | 1 | 10.61 | 0.4 | 4.24 |
| DISTRIBUIDOR 1 | 1 | 247.18 | 0.4 | 98.87 |
| ESPERA P1 | 1 | 105.49 | 0.4 | 42.20 |
| ---------------------------------------------------------------- |  |  |  |  |
| Total |  |  |  | 7481.75 |

**ECARGD** Ml CARGADERO METALICO APOYO FABRICA LADRILLO (15/06/2010)
88.52 Ml × 35.66 (36.73 con costes indirectos) = 3251.34
Cargadero para apoyo fábrica de ladrillo formado por: Angular de acero 120x120x10 mm., soldado a pletinas de acero 10 mm. de espesor, ancladas al canto de los forjados cada 60 cms. con dos tacos Spit, p.p. de jabalcones, TODO ELLO GALVANIZADO, ejecutado según detalle de proyecto, colocado.

| Código | Ud | Descripción | Rendimiento | Precio | Importe |
|---|---|---|---|---|---|
| O0101OF | h. | OFICIAL 1ª | 0.2 | 15.29 | 3.06 |
| O0103OF | h | AYUDANTE | 0.1 | 14.36 | 1.44 |
| P06JA001 | kg | ACERO LAMINADO S.275-JR | 22 | 1.25 | 27.50 |
| PTACS | ud | TACO SPIT (material) | 1.8 | 1.03 | 1.85 |
| PGALVN | p.p. | GALVANIZADO (material; 19/06/2010) | 1 | 1.11 | 1.11 |
| %MA | % | MEDIOS AUXILIARES | 2 % | 34.96 | 0.70 |
|  |  | Total |  |  | 35.66 |

| Medición | Uds. | Largo | Parcial |
|---|---|---|---|
|  | 1 | 1.4 | 1.40 |
|  | 1 | 1.4 | 1.40 |
|  | 4 | 0.7 | 2.80 |
|  | 2 | 1.2 | 2.40 |
|  | 1 | 1.44 | 1.44 |
|  | 2 | 1.44 | 2.88 |
|  | 3 | 0.8 | 2.40 |
|  | 5 | 1.2 | 6.00 |
| deducir huecos | 8 | 1.2 | 9.60 |
|  | 10 | 0.8 | 8.00 |
|  | 7 | 1.2 | 8.40 |
|  | 1 | 1.2 | 1.20 |
|  | 7 | 1.2 | 8.40 |
|  | 7 | 1.2 | 8.40 |
|  | 2 | 1.2 | 2.40 |
|  | 6 | 1.2 | 7.20 |
|  | 4 | 0.8 | 3.20 |
|  | 4 | 1.2 | 4.80 |
|  | 4 | 0.8 | 3.20 |
|  | 1 | 1 | 1.00 |
|  | 1 | 1.2 | 1.20 |
|  | 1 | 0.8 | 0.80 |
| Total |  |  | 88.52 |

**E07DJ5** m² FAB.1/2 PIE LADRILLO PERFORADO REVESTIR CURVO (31/01/2000)
23.73 m² × 30.23 (31.14 con costes indirectos) = 738.95
Fabrica de ladrillo CURVO a base de fábrica de 1/2 pie de espesor de ladrillo macizo perforado, asentado y macizado con mortero de cemento M-5, colocado a junta llena, para REVESTIR p.p. de cargaderos y armado con armadura Murfor cada 5 hiladas, refuerzo de armado en esquinas, retacado con yeso contra los forjados, i/p.p. de replanteo, piezas especiales, roturas, aplomado, nivelado, llagueado y limpieza, cortes, remates, humedecido de piezas y colocación a restregón según CTE/ DB-SE-F. Medido deduciendo huecos superiores a 2 m2. el resto en compensacion de realizacion de mochetas,

| Código | Ud | Descripción | Rendimiento | Precio | Importe |
|---|---|---|---|---|---|
| O0101OF | h. | OFICIAL 1ª | 0.8 | 15.29 | 12.23 |
| O0103OF | h | AYUDANTE | 0.5 | 14.36 | 7.18 |
| AMC5 | M3 | MORTERO CEMENTO M-5 | 0.025 | 66.26 | 1.66 |
| P01DG005 | mud | LADRILLO PERF N/VISTO LISO 25X12X7 | 0.052 | 61 | 3.17 |
| PARMUR | ml | ARMADURA BRICKFORCE | 3 | 1.8 | 5.40 |
| %MA | % | MEDIOS AUXILIARES | 2 % | 29.64 | 0.59 |
|  |  | Total |  |  | 30.23 |

| Medición | Uds. | Largo | Ancho | Parcial |
|---|---|---|---|---|
| CONSERJERIA | 2 | 14.6 | 0.87 | 25.40 |
|  | -2 | 0.96 | 0.87 | -1.67 |
| Total |  |  |  | 23.73 |

**EPL15** m² TABIQUE CURVO ACERO+PLADUR (10/11/2000)
36.5 m² × 51.7 (53.25 con costes indirectos) = 1943.63
Tabique CURVO colgado del techo formado por subestrutura de tubos rectangular de acero y dos placas 15mm espesor atronilladas a cada lado de la estructura metálica Totalmente terminado y colocado por personal especializado.

| Código | Ud | Descripción | Rendimiento | Precio | Importe |
|---|---|---|---|---|---|
| O0101OF | h. | OFICIAL 1ª | 0.4 | 15.29 | 6.12 |
| O0103OF | h | AYUDANTE | 0.2 | 14.36 | 2.87 |
| O0101CE | h | OFICIAL 1ª CERRAJERO | 0.018 | 15.29 | 0.28 |
| O0103C | h | AYUDANTE CERRAJERO | 0.009 | 14.36 | 0.13 |
| P03ALT030 | kg | ACERO EN TUBO CUADRADO | 15 | 1.35 | 20.25 |
| PLKDFU8 | l | PINTURA ANTIOXIDANTE | 0.1 | 9.5 | 0.95 |
| P10JA262 | m | BANDA ACÚSTICA DE 70 MM ANCHO | 2.4 | 0.36 | 0.86 |
| P10JA063 | m² | PLACA KNAUF ALTA DUREZA TIPO DI 15BA MM 15MM | 2.1 | 6.65 | 13.97 |
| P10JA520 | ud | TORNILLO TN 3,5-25 MM KNAUF | 13 | 0.01 | 0.13 |
| P10JA522 | ud | TORNILLO TN 3,5-45 MM KNAUF | 29 | 0.02 | 0.58 |
| P10JA210 | kg | PASTA DE AGARRE KNAUF PERLFIX 20 KG | 0.2 | 0.46 | 0.09 |
| P10JA215 | kg | PASTA DE JUNTAS KNAUF UNIK 24 HORAS 20 KG | 1 | 1 | 1.00 |
| P10JA250 | m | CINTA DE PAPEL PARA JUNTAS KNAUF 150 M | 3.2 | 0.03 | 0.10 |
| PJA900 | ud | FIJACIONES LISA | 3.36 | 1 | 3.36 |
| %MA | % | MEDIOS AUXILIARES | 2 % | 50.69 | 1.01 |
|  |  | Total |  |  | 51.7 |

| Medición | Uds. | Largo | Ancho | Parcial |
|---|---|---|---|---|
| CONSERJERIA | 1 | 14.6 | 2.5 | 36.50 |
| Total |  |  |  | 36.5 |

**E07WP020** m FORMACIÓN PELDAÑO PERF.7cm. MORT. (31/01/2000)
14 m × 11.81 (12.16 con costes indirectos) = 170.24
Formación de peldañeado de escalera con ladrillo cerámico hueco con ladrillo perforado tosco de 24x11,5x7 cm., recibido con mortero de cemento CEM II/B-P 32,5 N y arena de río tipo M-5, i/replanteo y limpieza, medido en su longitud.

| Código | Ud | Descripción | Rendimiento | Precio | Importe |
|---|---|---|---|---|---|
| O0101OF | h. | OFICIAL 1ª | 0.385 | 15.29 | 5.89 |
| O0104OF | h | PEÓN ESPECIALIZADO | 0.19 | 14.6 | 2.77 |
| P01DG005 | mud | LADRILLO PERF N/VISTO LISO 25X12X7 | 0.026 | 61 | 1.59 |
| AMC5 | M3 | MORTERO CEMENTO M-5 | 0.02 | 66.26 | 1.33 |
| %MA | % | MEDIOS AUXILIARES | 2 % | 11.58 | 0.23 |
|  |  | Total |  |  | 11.81 |

| Medición | Uds. | Largo | Parcial |
|---|---|---|---|
| ---------------------------------------------------------------- |  |  |  |
| PLANTA BAJA |  |  |  |
| -------------------------------- |  |  |  |
| 0N-04 AUDITORIO |  |  |  |
|  | 14 | 1 | 14.00 |
| Total |  |  | 14 |

**E07WP021** m FORMACIÓN ESCALINATAS RASILLON+PERF.C.C.MORT. (31/01/2000)
67.9 m × 19.43 (20.01 con costes indirectos) = 1358.68
Formación de graderio escalonado a base de tabicas con ladrillo cerámico hueco con ladrillo perforado tosco de 24x11,5x7 cm. enfoscado fratasado fino, huella de rasillon ceramico recibido con mortero de cemento CEM II/B-P 32,5 N y arena de río tipo M-5, i/replanteo y limpieza, y capa de compresion de losa de hormigon de 5cm de espesor de similar al resto de la sala. Medido en su longitud.

| Código | Ud | Descripción | Rendimiento | Precio | Importe |
|---|---|---|---|---|---|
| O0101OF | h. | OFICIAL 1ª | 0.385 | 15.29 | 5.89 |
| O0104OF | h | PEÓN ESPECIALIZADO | 0.19 | 14.6 | 2.77 |
| P01DG005 | mud | LADRILLO PERF N/VISTO LISO 25X12X7 | 0.026 | 61 | 1.59 |
| P01LG090 | ud | RASILLOM CERAMICO m-h 100x25x4 cm. | 4.2 | 0.53 | 2.23 |
| AMC5 | M3 | MORTERO CEMENTO M-5 | 0.04 | 66.26 | 2.65 |
| AE0462 | M2 | LOSA HORMIGON HA-25 E=5CM (material; 10/11/2000) | 0.9 | 4.35 | 3.92 |
| %MA | % | MEDIOS AUXILIARES | 2 % | 19.05 | 0.38 |
|  |  | Total |  |  | 19.43 |

| Medición | Uds. | Largo | Parcial |
|---|---|---|---|
| ---------------------------------------------------------------- |  |  |  |
| PLANTA BAJA |  |  |  |
| -------------------------------- |  |  |  |
| 0N-04 AUDITORIO |  |  |  |
|  | 7 | 9.7 | 67.90 |
| Total |  |  | 67.9 |

**EA12SZ026** m² REFUERZO PUNTUAL PARA CUELGUE PANEL LAMINADO (31/01/2000)
74 m² × 39.22 (40.4 con costes indirectos) = 2989.60
Refuerzo de tabiqueria de planeles laminado para cuegue de barras de syjeccion en aseos adaptados, pantallas tactiles en aulas, encimeras y muebles colgados, etc a base de tableros de madera maciza atornillados a los montantes de la tabiqueria i/ pequeño material y empleo de medios auxiliares. Medido por m2 de tablero de madera de refuerzo colocado

| Código | Ud | Descripción | Rendimiento | Precio | Importe |
|---|---|---|---|---|---|
| O0101OF | h. | OFICIAL 1ª | 0.8 | 15.29 | 12.23 |
| O0105OF | h | PEÓN ORDINARIO | 0.8 | 14.02 | 11.22 |
| P13EM032 | m2 | TABLERO MADERA MACIZA ENCOFRADO (material; 31/01/2000) | 1 | 15 | 15.00 |
| %MA | % | MEDIOS AUXILIARES | 2 % | 38.45 | 0.77 |
|  |  | Total |  |  | 39.22 |

| Medición | Uds. | Parcial |
|---|---|---|
| Barras abatibles | 20 | 20.00 |
| ---------------------------------------------------------------- |  |  |
| PLANTA BAJA |  |  |
| Aulas |  |  |
| 0F-01 AULA INSTR 7 | 1 | 1.00 |
| 0F-02 AULA INSTR 6 | 1 | 1.00 |
| 0F-03 AULA INSTR 5 | 1 | 1.00 |
| 0F-04 AULA INSTR 4 | 1 | 1.00 |
| 0F-05 AULA INSTR 3 | 1 | 1.00 |
| 0F-06 AULA INSTR 2 | 1 | 1.00 |
| 0F-07 AULA INSTR 1 | 1 | 1.00 |
| 0H-01 AULA CONTRABAJO | 1 | 1.00 |
| 0H-02 AULA VIOLONCHELO | 1 | 1.00 |
| 0H-03 AULA VIOLONCHELO | 1 | 1.00 |
| 0H-04 AULA INSTR 11 | 1 | 1.00 |
| 0H-05 AULA INSTR 10 | 1 | 1.00 |
| 0H-06 AULA INSTR 9 | 1 | 1.00 |
| 0H-07 AULA INSTR 8 | 1 | 1.00 |
| 0J-03 AULA MUSICA CAM 4 | 1 | 1.00 |
| 0J-04 AULA MUSICA CAM 3 | 1 | 1.00 |
| 0J-05 AULA MUSICA CAM 2 | 1 | 1.00 |
| 0J-06 AULA MUSICA CAM 1 | 1 | 1.00 |
| 0L-01 AULA CLAVE | 1 | 1.00 |
| 0L-02 AULA CORO | 1 | 1.00 |
| 0L-03 AULA ORQUESTA | 1 | 1.00 |
| ---------------------------------------------------------------- |  |  |
| PLANTA PRIMERA |  |  |
| ------------------------------- |  |  |
| 1A-02 AULA 5 | 1 | 1.00 |
| 1A-03 AULA 4 | 1 | 1.00 |
| 1A-04 AULA 3 | 1 | 1.00 |
| 1A-05 AULA 2 | 1 | 1.00 |
| 1A-06 AULA 1 | 1 | 1.00 |
| 1C-01AULA INSTR 18 | 1 | 1.00 |
| 1C-02 AULA INSTR 17 | 1 | 1.00 |
| 1C-03 AULA INSTR 16 | 1 | 1.00 |
| 1C-04 AULA INSTR 15 | 1 | 1.00 |
| 1C-05 AULA INSTR 14 | 1 | 1.00 |
| 1C-06 AULA INSTR 13 | 1 | 1.00 |
| 1C-07 AULA INSTR 12 | 1 | 1.00 |
| 1C-08 AULA PEQ 1 | 1 | 1.00 |
| 1D-01 AULA INSTR 25 | 1 | 1.00 |
| 1D-02 AULA INSTR 24 | 1 | 1.00 |
| 1D-03 AULA INSTR 23 | 1 | 1.00 |
| 1D-04 AULA INSTR 22 | 1 | 1.00 |
| 1D-05 AULA INSTR 21 | 1 | 1.00 |
| 1D-06 AULA INSTR 20 | 1 | 1.00 |
| 1D-07 AULA INSTR 19 | 1 | 1.00 |
| 1E-01 AULA INSTR 32 | 1 | 1.00 |
| 1E-02 AULA INSTR 31 | 1 | 1.00 |
| 1E-03 AULA INSTR 30 | 1 | 1.00 |
| 1E-04 AULA INSTR 29 | 1 | 1.00 |
| 1E-05 AULA INSTR 28 | 1 | 1.00 |
| 1E-06 AULA INSTR 27 | 1 | 1.00 |
| 1E-07 AULA INSTR 26 | 1 | 1.00 |
| 1I-01 AULA 6 | 1 | 1.00 |
| 1I-02 AULA 7 | 1 | 1.00 |
| 1I-03 AULA INS PEQ 2 | 1 | 1.00 |
| 1I-04 AULA INSTR | 1 | 1.00 |
| 1I-05 AULA TUBA | 1 | 1.00 |
| 1I-06 AULA INFORMATICA | 1 | 1.00 |
| Total |  | 74 |

**ED12SZ025** m² AYUDAS ALBAÑILERIA EDIF.PUBLICOS, OFIC. (10/11/2000)
4000 m² × 8.22 (8.47 con costes indirectos) = 33880.00
Ayuda, por m² construido en edificios publicos, oficinas, centros de enseñanza, salud... de cualquier trabajo de albañilería necesario para la correcta ejecución y montaje de las instalaciónes de electricidad, fontanería, calefacción (o climatización), ascensores, iluminación y especiales, bancadas i/porcentaje estimado para consumo de pequeño material y empleo de medios auxiliares.

| Código | Ud | Descripción | Rendimiento | Precio | Importe |
|---|---|---|---|---|---|
| O0101OF | h. | OFICIAL 1ª | 0.08 | 15.29 | 1.22 |
| O0102OF | h. | OFICIAL 2ª | 0.08 | 14.72 | 1.18 |
| O0103OF | h | AYUDANTE | 0.16 | 14.36 | 2.30 |
| O0105OF | h | PEÓN ORDINARIO | 0.24 | 14.02 | 3.36 |
| %MA | % | MEDIOS AUXILIARES | 2 % | 8.06 | 0.16 |
|  |  | Total |  |  | 8.22 |

## C08 ALICATADOS APLACADOS Y SOLADOS (14/02/1996)
Importe: 270597.06

**ED19AA006A** m² SOLERA PARA POSTERIOR PEGADO DE SOLADO (12/12/2009)
4000.74 m² × 7.65 (7.88 con costes indirectos) = 31525.83
m². Solera para pegar un pavimento cerámico o similar, de 6 cm de espesor mínimo, realizada con mortero de cemento y arena de río 1/3 (M15), i/nivelación, maestreado y fratasado, s/NTE-RSS.

| Código | Ud | Descripción | Rendimiento | Precio | Importe |
|---|---|---|---|---|---|
| O01FS550 | m² | MANO DE OBRA INS. SOLERA I/ MAQ. AUXILIAR (mano de obra) | 1 | 3.2 | 3.20 |
| P04CA005 | t | CEMENTO EN 197-1- CEM II/B-P 42,5 R GRANEL (material) | 0.031 | 106.65 | 3.31 |
| P01AA020 | m3 | ARENA DE RÍO (0/5 MM.) | 0.068 | 14.21 | 0.97 |
| P01DA130 | m3 | AGUA | 0.018 | 1.27 | 0.02 |
| %MA | % | MEDIOS AUXILIARES | 2 % | 7.50 | 0.15 |
|  |  | Total |  |  | 7.65 |

| Medición | Uds. | Largo | Parcial |
|---|---|---|---|
| PLANTA BAJA |  |  |  |
| -------------------------------- |  |  |  |
| 0A-01 SECRETARIA | 1 | 29.13 | 29.13 |
| 0A-02 ADMINISTRADOR | 1 | 12.14 | 12.14 |
| 0A-03 DIRECTOR | 1 | 15.06 | 15.06 |
| 0A-04 JEFE ESTUDIOS | 1 | 12.14 | 12.14 |
| 0A-05 ORIENTACION | 1 | 15.06 | 15.06 |
| 0A-06 CALEFACCION | 1 | 16.91 | 16.91 |
| 0A-07 CGBT | 1 | 6.68 | 6.68 |
| 0A-08 GRUPO ELECTROGENO | 1 | 9.47 | 9.47 |
| 0B-01 ASEOS PUBLICOS | 1 | 6.33 | 6.33 |
| 0B-02 ASEOS PUBLICOS | 1 | 6.58 | 6.58 |
| 0B-03 ARCHIVO | 1 | 5.42 | 5.42 |
| 0B-04 ASEO/VEST | 1 | 11.61 | 11.61 |
| 0B-05 ASEO/VEST | 1 | 11.61 | 11.61 |
| 0B-06 AGUA | 1 | 9 | 9.00 |
| 0B-07 PCI | 1 | 12.06 | 12.06 |
| 0B-08 ALMACEN | 1 | 16.03 | 16.03 |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0D-01 SALA USOS MULTIPLES | 1 | 120.86 | 120.86 |
| 0D-02 BIBLIOTECA-FONOTECA | 1 | 82.5 | 82.50 |
| 00D-03 SALA DE PROFESORES | 1 | 49.02 | 49.02 |
| 0F-01 AULA INSTR 7 | 1 | 23.13 | 23.13 |
| 0F-02 AULA INSTR 6 | 1 | 20 | 20.00 |
| 0F-03 AULA INSTR 5 | 1 | 20.56 | 20.56 |
| 0F-04 AULA INSTR 4 | 1 | 19.74 | 19.74 |
| 0F-05 AULA INSTR 3 | 1 | 19.93 | 19.93 |
| 0F-06 AULA INSTR 2 | 1 | 20.3 | 20.30 |
| 0F-07 AULA INSTR 1 | 1 | 20.27 | 20.27 |
| 0F-08 ASEO | 1 | 8.34 | 8.34 |
| 0F-09 ASEO | 1 | 4.56 | 4.56 |
| 0H-01 AULA CONTRABAJO | 1 | 30.25 | 30.25 |
| 0H-02 AULA VIOLONCHELO | 1 | 30.25 | 30.25 |
| 0H-03 AULA VIOLONCHELO | 1 | 30.23 | 30.23 |
| 0H-04 AULA INSTR 11 | 1 | 20.29 | 20.29 |
| 0H-05 AULA INSTR 10 | 1 | 20.27 | 20.27 |
| 0H-06 AULA INSTR 9 | 1 | 20.29 | 20.29 |
| 0H-07 AULA INSTR 8 | 1 | 20.27 | 20.27 |
| 0J-01 ASEO | 1 | 15.54 | 15.54 |
| 0J-02 ASEO | 1 | 14.93 | 14.93 |
| 0J-03 AULA MUSICA CAM 4 | 1 | 35.27 | 35.27 |
| 0J-04 AULA MUSICA CAM 3 | 1 | 35.35 | 35.35 |
| 0J-05 AULA MUSICA CAM 2 | 1 | 35.4 | 35.40 |
| 0J-06 AULA MUSICA CAM 1 | 1 | 35.35 | 35.35 |
| 0J-07 ASEO | 1 | 9.17 | 9.17 |
| 0J-08 ASEO | 1 | 4.54 | 4.54 |
| 0L-01 AULA CLAVE | 1 | 36 | 36.00 |
| 0L-02 AULA CORO | 1 | 79.55 | 79.55 |
| 0L-03 AULA ORQUESTA | 1 | 119.82 | 119.82 |
| 0M-01 DEPARTAMENTO 1 | 1 | 37.76 | 37.76 |
| 0M-02 DEPARTAMENTO 2 | 1 | 37.76 | 37.76 |
| 0M-03 ALMACEN | 1 | 5.7 | 5.70 |
| 0M-04 DEPARTAMENTO 3 | 1 | 32.51 | 32.51 |
| 0M-05 DEPARTAMENTO 4 | 1 | 32.51 | 32.51 |
| 0M-06 CAB PERCUSION 1 | 1 | 21.16 | 21.16 |
| 0M-07 CAB PERCUSION 2 | 1 | 20.78 | 20.78 |
| 0M-08 CAB PERCUSION 3 | 1 | 20.78 | 20.78 |
| 0M-09 CAB PERCUSION 4 | 1 | 20.9 | 20.90 |
| 0M-10 AULA PERCUSION | 1 | 60.63 | 60.63 |
| 0N-01 DESCANSO maquinas bebidas Y |  |  |  |
| 0N-02 CONSERJERIA-reprografia | 1 | 238.68 | 238.68 |
| 0N-03 ALMACEN | 1 | 61.53 | 61.53 |
| 0N-04 AUDITORIO |  |  |  |
| PUBLICO | 1 | 186.44 | 186.44 |
| ESCENA | 1 | 135.44 | 135.44 |
| 0N-05 CAMERINO | 1 | 12.92 | 12.92 |
| ASEO | 1 | 3.66 | 3.66 |
| 0N-06 CAMERINO | 1 | 12.37 | 12.37 |
| ASEO | 1 | 3.5 | 3.50 |
| 0N-07 ALMACEN | 1 | 31.33 | 31.33 |
| DISTRIBUIDOR 0J-0L | 1 | 110.02 | 110.02 |
| DISTRIBUIDOR 0M | 1 | 324.28 | 324.28 |
| DISTRIBUIDOR 0M-SALIDA EMERG | 1 | 12.69 | 12.69 |
| DISTRIBUIDOR 0N | 1 | 178.09 | 178.09 |
| ---------------------------------------------------------------- |  |  |  |
| PLANTA PRIMERA |  |  |  |
| ------------------------------- |  |  |  |
| 1A-01 TELECO | 1 | 4.27 | 4.27 |
| 1A-02 AULA 5 | 1 | 29.63 | 29.63 |
| 1A-03 AULA 4 | 1 | 29.63 | 29.63 |
| 1A-04 AULA 3 | 1 | 29.63 | 29.63 |
| 1A-05 AULA 2 | 1 | 29.63 | 29.63 |
| 1A-06 AULA 1 | 1 | 29.27 | 29.27 |
| 1A-07 LIMPIEZA | 1 | 6.66 | 6.66 |
| 1A-08 ALMACEN | 1 | 6.06 | 6.06 |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1D-08 ASEO | 1 | 15.81 | 15.81 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1E-08 ASEO | 1 | 15.95 | 15.95 |
| 1I-01 AULA 6 | 1 | 30.11 | 30.11 |
| 1I-02 AULA 7 | 1 | 30.11 | 30.11 |
| 1I-03 AULA INS PEQ 2 | 1 | 14.92 | 14.92 |
| 1I-04 AULA INSTR | 1 | 25.4 | 25.40 |
| 1I-05 AULA TUBA | 1 | 31.11 | 31.11 |
| 1I-06 AULA INFORMATICA | 1 | 39.45 | 39.45 |
| DISTRIBUIDOR 0 | 1 | 267.62 | 267.62 |
| ESPERA P1 | 1 | 26.2 | 26.20 |
| ---------------------------------------------------------------- |  |  |  |
| Total |  |  | 4000.74 |

**ED19QA045** m² PAV. CAUCHO ND-UNI ROLLOS 3 MM COLORES ESPEC (15/06/2010)
3644.87 m² × 41.24 (42.48 con costes indirectos) = 154834.08
Pavimento de caucho tipo Artigo ND-uni en Rollos o equivalente con aprobación de la DF, de 3 mm, de colores especiales tipo 218 Lagoon (a elegir por la DF), de caucho con terminación gofrada,tratamiento polimérico superficial de protección, diseño en relieve para superficies con tráfico peatonal intenso, en rollos de 100, 120 ó 130 cm de anchura y hasta 14 m de longitud, revés esmerilado fijado con adhesivo de Epoxi o poliuretano de dos componentes, para interiores (resistencia al deslizamiento Rd s/ UNE-ENV 12633 para: a) zonas secas, CLASE 1 para pendientes menores al 6% y CLASE 2 para pendientes superiores al 6% y escaleras, b) zonas húmedas, CLASE 2 para pendientes menores al 6% y CLASE 3 para pendientes superiores al 6% y escaleras), s/ CTE-DB SU.

| Código | Ud | Descripción | Rendimiento | Precio | Importe |
|---|---|---|---|---|---|
| O0101OF | h. | OFICIAL 1ª | 0.15 | 15.29 | 2.29 |
| O0105OF | h | PEÓN ORDINARIO | 0.1 | 14.02 | 1.40 |
| P18OA210 | m² | PAVIMENTO ARTIGO-ND ROLLOS 3 MM COLORES ESP (material) | 1.02 | 28.74 | 29.31 |
| P18MD020 | kg | PASTA NIVELADORA (material) | 2 | 0.7 | 1.40 |
| P18MD025 | kg | ADHESIVO EPOXI O POLIURETANO (material) | 1 | 6.03 | 6.03 |
| %MA | % | MEDIOS AUXILIARES | 2 % | 40.43 | 0.81 |
|  |  | Total |  |  | 41.24 |

| Medición | Uds. | Largo | Parcial |
|---|---|---|---|
| PLANTA BAJA |  |  |  |
| -------------------------------- |  |  |  |
| 0A-01 SECRETARIA | 1 | 29.13 | 29.13 |
| 0A-02 ADMINISTRADOR | 1 | 12.14 | 12.14 |
| 0A-03 DIRECTOR | 1 | 15.06 | 15.06 |
| 0A-04 JEFE ESTUDIOS | 1 | 12.14 | 12.14 |
| 0A-05 ORIENTACION | 1 | 15.06 | 15.06 |
| 0B-03 ARCHIVO | 1 | 5.42 | 5.42 |
| 0B-08 ALMACEN | 1 | 16.03 | 16.03 |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0D-01 SALA USOS MULTIPLES | 1 | 120.86 | 120.86 |
| 0D-02 BIBLIOTECA-FONOTECA | 1 | 82.5 | 82.50 |
| 00D-03 SALA DE PROFESORES | 1 | 49.02 | 49.02 |
| 0F-01 AULA INSTR 7 | 1 | 23.13 | 23.13 |
| 0F-02 AULA INSTR 6 | 1 | 20 | 20.00 |
| 0F-03 AULA INSTR 5 | 1 | 20.56 | 20.56 |
| 0F-04 AULA INSTR 4 | 1 | 19.74 | 19.74 |
| 0F-05 AULA INSTR 3 | 1 | 19.93 | 19.93 |
| 0F-06 AULA INSTR 2 | 1 | 20.3 | 20.30 |
| 0F-07 AULA INSTR 1 | 1 | 20.27 | 20.27 |
| 0H-01 AULA CONTRABAJO | 1 | 30.25 | 30.25 |
| 0H-02 AULA VIOLONCHELO | 1 | 30.25 | 30.25 |
| 0H-03 AULA VIOLONCHELO | 1 | 30.23 | 30.23 |
| 0H-04 AULA INSTR 11 | 1 | 20.29 | 20.29 |
| 0H-05 AULA INSTR 10 | 1 | 20.27 | 20.27 |
| 0H-06 AULA INSTR 9 | 1 | 20.29 | 20.29 |
| 0H-07 AULA INSTR 8 | 1 | 20.27 | 20.27 |
| 0J-03 AULA MUSICA CAM 4 | 1 | 35.27 | 35.27 |
| 0J-04 AULA MUSICA CAM 3 | 1 | 35.35 | 35.35 |
| 0J-05 AULA MUSICA CAM 2 | 1 | 35.4 | 35.40 |
| 0J-06 AULA MUSICA CAM 1 | 1 | 35.35 | 35.35 |
| 0L-01 AULA CLAVE | 1 | 36 | 36.00 |
| 0L-02 AULA CORO | 1 | 79.55 | 79.55 |
| 0L-03 AULA ORQUESTA | 1 | 119.82 | 119.82 |
| 0M-01 DEPARTAMENTO 1 | 1 | 37.76 | 37.76 |
| 0M-02 DEPARTAMENTO 2 | 1 | 37.76 | 37.76 |
| 0M-03 ALMACEN | 1 | 5.7 | 5.70 |
| 0M-04 DEPARTAMENTO 3 | 1 | 32.51 | 32.51 |
| 0M-05 DEPARTAMENTO 4 | 1 | 32.51 | 32.51 |
| 0M-06 CAB PERCUSION 1 | 1 | 21.16 | 21.16 |
| 0M-07 CAB PERCUSION 2 | 1 | 20.78 | 20.78 |
| 0M-08 CAB PERCUSION 3 | 1 | 20.78 | 20.78 |
| 0M-09 CAB PERCUSION 4 | 1 | 20.9 | 20.90 |
| 0M-10 AULA PERCUSION | 1 | 60.63 | 60.63 |
| 0N-01 DESCANSO maquinas bebidas Y |  |  |  |
| 0N-02 CONSERJERIA-reprografia | 1 | 238.68 | 238.68 |
| 0N-03 ALMACEN | 1 | 61.53 | 61.53 |
| 0N-04 AUDITORIO |  |  |  |
| PUBLICO | 1 | 186.44 | 186.44 |
| 0N-07 ALMACEN | 1 | 31.33 | 31.33 |
| DISTRIBUIDOR 0J-0L | 1 | 110.02 | 110.02 |
| DISTRIBUIDOR 0M | 1 | 324.28 | 324.28 |
| DISTRIBUIDOR 0M-SALIDA EMERG | 1 | 12.69 | 12.69 |
| DISTRIBUIDOR 0N | 1 | 178.09 | 178.09 |
| ---------------------------------------------------------------- |  |  |  |
| PLANTA PRIMERA |  |  |  |
| ------------------------------- |  |  |  |
| 1A-02 AULA 5 | 1 | 29.63 | 29.63 |
| 1A-03 AULA 4 | 1 | 29.63 | 29.63 |
| 1A-04 AULA 3 | 1 | 29.63 | 29.63 |
| 1A-05 AULA 2 | 1 | 29.63 | 29.63 |
| 1A-06 AULA 1 | 1 | 29.27 | 29.27 |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1I-01 AULA 6 | 1 | 30.11 | 30.11 |
| 1I-02 AULA 7 | 1 | 30.11 | 30.11 |
| 1I-03 AULA INS PEQ 2 | 1 | 14.92 | 14.92 |
| 1I-04 AULA INSTR | 1 | 25.4 | 25.40 |
| 1I-05 AULA TUBA | 1 | 31.11 | 31.11 |
| 1I-06 AULA INFORMATICA | 1 | 39.45 | 39.45 |
| DISTRIBUIDOR 0 | 1 | 267.62 | 267.62 |
| ESPERA P1 | 1 | 26.2 | 26.20 |
| ---------------------------------------------------------------- |  |  |  |
| RELLANOS DE ESCALERA |  |  |  |
| M | 1 | 4.56 | 4.56 |
| C | 1 | 1.77 | 1.77 |
| F | 1 | 1.77 | 1.77 |
| Total |  |  | 3644.87 |

**ED19QA046** m² PAV. CAUCHO RIGATO ACCESIBILDAD COLORES ESPEC (15/06/2010)
23.79 m² × 49.84 (51.34 con costes indirectos) = 1221.38
Pavimento Rigato de Artigo en Rollos o equivalente con aprobación de la DF, para lineas de accesibilidad de 6mm, con acanaladura de 7mm. de ancho y 3mm de espesor, de colores especiales tipo 218 Lagoon (a elegir por la DF), de caucho con tratamiento polimérico superficial de protección, diseño en relieve para superficies con tráfico peatonal intenso, en rollos de 100, 120 ó 130 cm de anchura y hasta 14 m de longitud, revés esmerilado fijado con adhesivo de Epoxi o poliuretano de dos componentes, para interiores (resistencia al deslizamiento Rd s/ UNE-ENV 12633 para: a) zonas secas, CLASE 1 para pendientes menores al 6% y CLASE 2 para pendientes superiores al 6% y escaleras, b) zonas húmedas, CLASE 2 para pendientes menores al 6% y CLASE 3 para pendientes superiores al 6% y escaleras), s/ CTE-DB SU.

| Código | Ud | Descripción | Rendimiento | Precio | Importe |
|---|---|---|---|---|---|
| O0101OF | h. | OFICIAL 1ª | 0.15 | 15.29 | 2.29 |
| O0105OF | h | PEÓN ORDINARIO | 0.1 | 14.02 | 1.40 |
| P18OA211 | m² | PAVIMENTO RIGATO DE ARTIGO COLORES ESP (material) | 1.02 | 37 | 37.74 |
| P18MD020 | kg | PASTA NIVELADORA | 2 | 0.7 | 1.40 |
| P18MD025 | kg | ADHESIVO EPOXI O POLIURETANO | 1 | 6.03 | 6.03 |
| %MA | % | MEDIOS AUXILIARES | 2 % | 48.86 | 0.98 |
|  |  | Total |  |  | 49.84 |

| Medición | Uds. | Largo | Ancho | Parcial |
|---|---|---|---|---|
|  | 7 | 1.5 | 1.5 | 15.75 |
|  | 1 | 2.65 | 1 | 2.65 |
|  | 1 | 5.39 | 1 | 5.39 |
| Total |  |  |  | 23.79 |

**ED19QA047** m² PAV. CAUCHO BS TXL SEÑALIZACION COLORES ESPE (15/06/2010)
31.5 m² × 39.88 (41.08 con costes indirectos) = 1294.02
Pavimento BS señalización Artigo en Rollos o equivalente con aprobación de la DF, para lineas de señalizacion de cruces con relive en botones, de colores especiales tipo 218 Lagoon (a elegir poor la DF), de caucho con tratamiento polimérico superficial de protección, diseño en relieve para superficies con tráfico peatonal intenso, en rollos de 100, 120 ó 130 cm de anchura y hasta 14 m de longitud, revés esmerilado fijado con adhesivo de Epoxi o poliuretano de dos componentes, para interiores (resistencia al deslizamiento Rd s/ UNE-ENV 12633 para: a) zonas secas, CLASE 1 para pendientes menores al 6% y CLASE 2 para pendientes superiores al 6% y escaleras, b) zonas húmedas, CLASE 2 para pendientes menores al 6% y CLASE 3 para pendientes superiores al 6% y escaleras), s/ CTE-DB SU.

| Código | Ud | Descripción | Rendimiento | Precio | Importe |
|---|---|---|---|---|---|
| O0101OF | h. | OFICIAL 1ª | 0.15 | 15.29 | 2.29 |
| O0105OF | h | PEÓN ORDINARIO | 0.1 | 14.02 | 1.40 |
| P18OA212 | m² | PAVIMENTO BOTONE ARTIGO COLORES ESP (material) | 1.02 | 27.43 | 27.98 |
| P18MD020 | kg | PASTA NIVELADORA | 2 | 0.7 | 1.40 |
| P18MD025 | kg | ADHESIVO EPOXI O POLIURETANO | 1 | 6.03 | 6.03 |
| %MA | % | MEDIOS AUXILIARES | 2 % | 39.10 | 0.78 |
|  |  | Total |  |  | 39.88 |

| Medición | Uds. | Largo | Ancho | Parcial |
|---|---|---|---|---|
|  | 14 | 1.5 | 1.5 | 31.50 |
| Total |  |  |  | 31.5 |

**ED19QA048** m SISTEMA SEÑALIZACION PODO TACTIL (15/06/2010)
29.04 m × 59.56 (61.35 con costes indirectos) = 1781.60
Sistema de señalización podo táctil para espacios y edificios accesibles
Podo Inox solución compuesta por puntos y barras de acero inoxidable, para crear caminos podotáctiles para invidentes y señalizar puntos de detención frente a desniveles, c. s/ CTE-DB SU.

| Código | Ud | Descripción | Rendimiento | Precio | Importe |
|---|---|---|---|---|---|
| O0101OF | h. | OFICIAL 1ª | 0.15 | 15.29 | 2.29 |
| P18OA213 | m | SISTEMA PODO TACTIL (material) | 1.02 | 55 | 56.10 |
| %MA | % | MEDIOS AUXILIARES | 2 % | 58.39 | 1.17 |
|  |  | Total |  |  | 59.56 |

| Medición | Uds. | Largo | Parcial |
|---|---|---|---|
|  | 7 | 1.5 | 10.50 |
|  | 7 | 1.5 | 10.50 |
|  | 1 | 2.65 | 2.65 |
|  | 1 | 5.39 | 5.39 |
| Total |  |  | 29.04 |

**E11SG080** ml PELDAÑO CAUCHO SN001 COLORES ESPECIALES (15/06/2010)
161.22 ml × 15.46 (15.92 con costes indirectos) = 2566.62
Revestimiento de peldaño de perfil en caucho de arista viva tipo SN 001de Artigo o equivalente con aprobacion de la DF fijado con adhesivo de Epoxi o poliuretano de dos componentes, para interiores con resistencia al deslizamiento Rd s/ UNE-ENV 12633 CLASE 3 para pendientes superiores al 6% y escaleras, s/ CTE-DB SU. o i/pp de recortes, s/NTE-RSF-20.

| Código | Ud | Descripción | Rendimiento | Precio | Importe |
|---|---|---|---|---|---|
| O0101OF | h. | OFICIAL 1ª | 0.2 | 15.29 | 3.06 |
| O0105OF | h | PEÓN ORDINARIO | 0.2 | 14.02 | 2.80 |
| P08SG120 | ml | PELDAÑO CAUCHO BOTONES (material) | 1.05 | 8.34 | 8.76 |
| P08MA020 | kg | ADHESIVO CONTACTO (material; 15/11/2016) | 0.16 | 0.25 | 0.04 |
| P18MD020 | kg | PASTA NIVELADORA | 0.72 | 0.7 | 0.50 |
| %MA | % | MEDIOS AUXILIARES | 2 % | 15.16 | 0.30 |
|  |  | Total |  |  | 15.46 |

| Medición | Uds. | Largo | Parcial |
|---|---|---|---|
| M |  |  |  |
|  | 12 | 1.42 | 17.04 |
|  | 13 | 1.42 | 18.46 |
| C |  |  |  |
|  | 12 | 1.2 | 14.40 |
|  | 13 | 1.2 | 15.60 |
| F |  |  |  |
|  | 12 | 1.2 | 14.40 |
|  | 13 | 1.2 | 15.60 |
| -- |  |  |  |
| Gradas | 54 | 1.03 | 55.62 |
| escalones escena | 5 | 2.02 | 10.10 |
| Total |  |  | 161.22 |

**E11W010** m REMATE SUELOS PERFIL ALUMINIO 50*20*2 MM. (15/06/2010)
2504.52 m × 5.39 (5.55 con costes indirectos) = 13900.09
Remate de solados elementos verticales a base de perfil de aluminio lacado L de 50*20*2 mm. recibido con adhesivo, i/alisado y limpieza, s/NTE-RSF, medido en su longitud.

| Código | Ud | Descripción | Rendimiento | Precio | Importe |
|---|---|---|---|---|---|
| O0101OF | h. | OFICIAL 1ª | 0.1 | 15.29 | 1.53 |
| O0105OF | h | PEÓN ORDINARIO | 0.05 | 14.02 | 0.70 |
| P08WB010 | m | PERFIL ALUMINIO LACADO 50*20*2MM (material; 24/10/2013) | 1.04 | 2.9 | 3.02 |
| P08MA020 | kg | ADHESIVO CONTACTO | 0.1 | 0.25 | 0.03 |
| %MA | % | MEDIOS AUXILIARES | 2 % | 5.28 | 0.11 |
|  |  | Total |  |  | 5.39 |

| Medición | Uds. | Largo | Parcial |
|---|---|---|---|
| ---------------------------------------------------------------- |  |  |  |
| PLANTA BAJA |  |  |  |
| -------------------------------- |  |  |  |
| 0A-01 SECRETARIA | 1 | 23.4 | 23.40 |
| 0A-02 ADMINISTRADOR | 1 | 14.46 | 14.46 |
| 0A-03 DIRECTOR | 1 | 15.94 | 15.94 |
| 0A-04 JEFE ESTUDIOS | 1 | 14.46 | 14.46 |
| 0A-05 ORIENTACION | 1 | 15.94 | 15.94 |
| 0B-03 ARCHIVO | 1 | 9.65 | 9.65 |
| 0C-01 CABINA 1 | 1 | 13.4 | 13.40 |
| 0C-02 CABINA 2 | 1 | 13.32 | 13.32 |
| 0C-03 CABINA 3 | 1 | 13.1 | 13.10 |
| 0C-04 CABINA 4 | 1 | 13.32 | 13.32 |
| 0C-05 CANIBA 5 | 1 | 13.1 | 13.10 |
| 0C-06 CABINA 6 | 1 | 13.32 | 13.32 |
| 0C-07 CABINA 7 | 1 | 13.1 | 13.10 |
| 0C-08 CABINA 8 | 1 | 13.32 | 13.32 |
| 0C-09 CABINA 9 | 1 | 13.32 | 13.32 |
| 0C-10 CABINA 10 | 1 | 13.4 | 13.40 |
| 0D-01 SALA USOS MULTIPLES | 1 | 46.17 | 46.17 |
| 0D-02 BIBLIOTECA-FONOTECA | 1 | 36.77 | 36.77 |
| 00D-03 SALA DE PROFESORES | 1 | 28.89 | 28.89 |
| 0F-01 AULA INSTR 7 | 1 | 20.1 | 20.10 |
| 0F-02 AULA INSTR 6 | 1 | 19.05 | 19.05 |
| 0F-03 AULA INSTR 5 | 1 | 19.24 | 19.24 |
| 0F-04 AULA INSTR 4 | 1 | 18.96 | 18.96 |
| 0F-05 AULA INSTR 3 | 1 | 19.03 | 19.03 |
| 0F-06 AULA INSTR 2 | 1 | 19.15 | 19.15 |
| 00F-07 AULA INSTR 1 | 1 | 19.15 | 19.15 |
| 0H-01 AULA CONTRABAJO | 1 | 22.47 | 22.47 |
| 0H-02 AULA VIOLONCHELO | 1 | 22.47 | 22.47 |
| 0H-03 AULA VIOLONCHELO | 1 | 22.45 | 22.45 |
| 0H-04 AULA INSTR 11 | 1 | 19.15 | 19.15 |
| 0H-05 AULA INSTR 10 | 1 | 19.14 | 19.14 |
| 0H-06 AULA INSTR 9 | 1 | 19.15 | 19.15 |
| 0H-07 AULA INSTR 8 | 1 | 19.14 | 19.14 |
| 0J-03 AULA MUSICA CAM 4 | 1 | 24.2 | 24.20 |
| 0J-04 AULA MUSICA CAM 3 | 1 | 24.23 | 24.23 |
| 0J-05 AULA MUSICA CAM 2 | 1 | 24.25 | 24.25 |
| 0J-06 AULA MUSICA CAM 1 | 1 | 24.23 | 24.23 |
| 0L-01 AULA CLAVE | 1 | 25.47 | 25.47 |
| 0L-02 AULA CORO | 1 | 36.2 | 36.20 |
| 0L-03 AULA ORQUESTA | 1 | 46.15 | 46.15 |
| 0M-01 DEPARTAMENTO 1 | 1 | 25.85 | 25.85 |
| 0M-02 DEPARTAMENTO 2 | 1 | 25.85 | 25.85 |
| 0M-03 ALMACEN | 1 | 15.86 | 15.86 |
| 0M-04 DEPARTAMENTO 3 | 1 | 23.6 | 23.60 |
| 0M-05 DEPARTAMENTO 4 | 1 | 23.6 | 23.60 |
| 0M-06 CAB PERCUSION 1 | 1 | 18.75 | 18.75 |
| 0M-07 CAB PERCUSION 2 | 1 | 18.57 | 18.57 |
| 0M-08 CAB PERCUSION 3 | 1 | 18.57 | 18.57 |
| 0M-09 CAB PERCUSION 4 | 1 | 18.65 | 18.65 |
| 0M-10 AULA PERCUSION | 1 | 35.35 | 35.35 |
| 0N-01 DESCANSO maquinas bebidas Y |  |  |  |
| 0N-02 CONSERJERIA-reprografia | 1 | 84.65 | 84.65 |
| 0N-03 ALMACEN | 1 | 32.72 | 32.72 |
| 0N-04 AUDITORIO |  |  |  |
| 0N-05 CAMERINO | 1 | 14.86 | 14.86 |
| 0N-06 CAMERINO | 1 | 14.6 | 14.60 |
| DISTRIBUIDOR 0J-0L | 1 | 90.28 | 90.28 |
| DISTRIBUIDOR 0M-SALIDA EMERG | 1 | 15.5 | 15.50 |
| DISTRIBUIDOR 0N | 1 | 124.21 | 124.21 |
| PATIO ENTRADA | 1 | 45.11 | 45.11 |
| CONSERJERIA | 1 | 14.6 | 14.60 |
| ---------------------------------------------------------------- |  |  |  |
| PLANTA PRIMERA |  |  |  |
| ------------------------------- |  |  |  |
| 1A-01 TELECO | 1 | 8.54 | 8.54 |
| 1A-02 AULA 5 | 1 | 22.18 | 22.18 |
| 1A-03 AULA 4 | 1 | 22.18 | 22.18 |
| 1A-04 AULA 3 | 1 | 22.18 | 22.18 |
| 1A-05 AULA 2 | 1 | 22.8 | 22.80 |
| 1A-06 AULA 1 | 1 | 23.25 | 23.25 |
| 1C-01AULA INSTR 18 | 1 | 19.25 | 19.25 |
| 1C-02 AULA INSTR 17 | 1 | 19.1 | 19.10 |
| 1C-03 AULA INSTR 16 | 1 | 18.99 | 18.99 |
| 1C-04 AULA INSTR 15 | 1 | 18.95 | 18.95 |
| 1C-05 AULA INSTR 14 | 1 | 19.13 | 19.13 |
| 1C-06 AULA INSTR 13 | 1 | 19.13 | 19.13 |
| 1C-07 AULA INSTR 12 | 1 | 19.28 | 19.28 |
| 1C-08 AULA PEQ 1 | 1 | 17.4 | 17.40 |
| 1D-01 AULA INSTR 25 | 1 | 19.25 | 19.25 |
| 1D-02 AULA INSTR 24 | 1 | 19.1 | 19.10 |
| 1D-03 AULA INSTR 23 | 1 | 19 | 19.00 |
| 1D-04 AULA INSTR 22 | 1 | 18.95 | 18.95 |
| 1D-05 AULA INSTR 21 | 1 | 19.13 | 19.13 |
| 1D-06 AULA INSTR 20 | 1 | 19.12 | 19.12 |
| 1D-07 AULA INSTR 19 | 1 | 19.27 | 19.27 |
| 1E-01 AULA INSTR 32 | 1 | 19.25 | 19.25 |
| 1E-02 AULA INSTR 31 | 1 | 19.1 | 19.10 |
| 1E-03 AULA INSTR 30 | 1 | 15.98 | 15.98 |
| 1E-04 AULA INSTR 29 | 1 | 18.95 | 18.95 |
| 1E-05 AULA INSTR 28 | 1 | 19.13 | 19.13 |
| 1E-06 AULA INSTR 27 | 1 | 19.13 | 19.13 |
| 1E-07 AULA INSTR 26 | 1 | 19.27 | 19.27 |
| 1I-01 AULA 6 | 1 | 22.54 | 22.54 |
| 1I-02 AULA 7 | 1 | 22.54 | 22.54 |
| 1I-03 AULA INS PEQ 2 | 1 | 16.08 | 16.08 |
| 1I-04 AULA INSTR | 1 | 20.58 | 20.58 |
| 1I-05 AULA TUBA | 1 | 23.01 | 23.01 |
| 1I-06 AULA INFORMATICA | 1 | 27.17 | 27.17 |
| DISTRIBUIDOR 1 | 1 | 247.18 | 247.18 |
| ESPERA P1 | 1 | 105.49 | 105.49 |
| Total |  |  | 2504.52 |

**E11W011** m REMATE CURVO SUELOS PERFIL CHAPA (15/06/2010)
11.86 m × 6.55 (6.75 con costes indirectos) = 80.06
Remate CURVO de solados elementos verticales a base de perfil de chapa plegada curvada. recibido con adhesivo, i/alisado y limpieza, s/NTE-RSF, medido en su longitud.

| Código | Ud | Descripción | Rendimiento | Precio | Importe |
|---|---|---|---|---|---|
| O0101OF | h. | OFICIAL 1ª | 0.1 | 15.29 | 1.53 |
| O0105OF | h | PEÓN ORDINARIO | 0.05 | 14.02 | 0.70 |
| P08WB011 | m | PERFIL CURVO REMATE SOLADO CHAPA PLEGADA (material; 24/10/2013) | 1.04 | 4 | 4.16 |
| P08MA020 | kg | ADHESIVO CONTACTO | 0.1 | 0.25 | 0.03 |
| %MA | % | MEDIOS AUXILIARES | 2 % | 6.42 | 0.13 |
|  |  | Total |  |  | 6.55 |

| Medición | Uds. | Largo | Ancho | Parcial |
|---|---|---|---|---|
| CONSERJERIA | 1 | 14.6 | 0.87 | 12.70 |
|  | -1 | 0.96 | 0.87 | -0.84 |
| Total |  |  |  | 11.86 |

**E11RR111** m² ENRASTRELADO 50X50 MM A 30CM. (28/04/1996)
138.21 m² × 10.36 (10.67 con costes indirectos) = 1474.70
Enrastrelado de suelos con listones de madera de pino nacional, calidad 3ª III-60 con envejecimiento natural de un año y de dimensiones 50x50 mm. cepillados y tratados previamente contra xilófagos, mediante la aplicación de un oleoso-fungicida cloronaftaleno DIN 68800, aplicado en todas las caras mediante brocha o pincel, con un rendimiento no menor de 0.20 l/m2 (superficie aparente de madera). dispuestos en dos direcciones, con separación a ejes de 30 cm. dejando cavidad dorsal de 35 mm. entre la tarima y el suelo con posibilidad de rellenar con material de baja conductividad acustica y evitar ruidos, fijados mediante tornillería y perfectamente nivelados a la estrcutura metalica, construido segun planos. Comprendiendo: fabricación, suministro, replanteo, nivelación, montaje, fijación, recortes, cruces, pp de cortes, 3% de perdidas y retaceos estimadas en el PUD , piezas especiales de remate en laterales, medios de elevación, carga, descarga y seguridad, etc. según RSR-13. Medida la superficie real de suelo defendido.

| Código | Ud | Descripción | Rendimiento | Precio | Importe |
|---|---|---|---|---|---|
| PBMN11bd | m | LISTÓN 50X50MM MADERA DE PINO (material; 25/12/1996) | 5 | 0.45 | 2.25 |
| %RC | % | RETACEOS, CORTES Y MERMAS S/MATERIAL | 3 % | 2.25 | 0.07 |
| APBPL.6c | M | TRATAMIENTO XILÓFAGO POR BAÑO EN BALSA (material; 28/04/1996) | 4.03 | 0.07 | 0.28 |
| APBPL.3a | M3 | PASTA DE YESO YG (material; 13/09/2017) | 0.04 | 54.13 | 2.17 |
| O0103CA | h | AYUDANTE CARPINTERO (mano de obra; 22/06/2008) | 0.08 | 14.36 | 1.15 |
| O0103OF | h | AYUDANTE | 0.1 | 14.36 | 1.44 |
| O0105OF | h | PEÓN ORDINARIO | 0.2 | 14.02 | 2.80 |
| %MA | % | MEDIOS AUXILIARES | 2 % | 10.16 | 0.20 |
|  |  | Total |  |  | 10.36 |

| Medición | Uds. | Largo | Parcial |
|---|---|---|---|
| ---------------------------------------------------------------- |  |  |  |
| PLANTA BAJA |  |  |  |
| -------------------------------- |  |  |  |
| 0N-04 AUDITORIO |  |  |  |
| ESCENA | 1 | 138.21 | 138.21 |
| ---------------------------------- |  |  |  |
| Total |  |  | 138.21 |

**EDC081c** m² TABLERO FENOLICO BASE TARIMA (28/04/1996)
138.21 m² × 18.74 (19.3 con costes indirectos) = 2667.45
Panel hidrófugo contrachapado multicapa fenolico de espesor e= 23 mm. base soporte de entarimado. Resistente al agua y humedad, cortado y modulado según las separaciones entre rastreles y los diferentes espacios de las estancias. Comprendiendo: Sumistro de los paneles, replanteo, cortes y retaceos del 3% valorados en el PUD., recibido a los rastreles de madera mediante tornillos autotaladrantes de fijación mecánica, medios de carga, elevación, seguridad y limpieza. Medida la superficie real de suelo defendida, no se montara hasta conseguir la total falta de humedad de rellano entre rastreles.

| Código | Ud | Descripción | Rendimiento | Precio | Importe |
|---|---|---|---|---|---|
| P01EL111 | m2 | TABLERO FENÓLICO CONTRACHAPADO 23MM. (material) | 1.03 | 13 | 13.39 |
| PBUT11ba | ud | TORNILLO AUTORROSCANTE 6.3X40+ARANDELA (material; 28/04/1996) | 4 | 0.16 | 0.64 |
| MQMA58da | h | MOTOSIERRA MECÁNICA TARIMAS (maquinaria; 13/11/2005) | 0.119 | 3.69 | 0.44 |
| MMMA89a | h | MAQUINA GRAPADORA CLAVADORA MECÁNICA (maquinaria; 31/05/2010) | 0.06 | 1.35 | 0.08 |
| O0101CA | h | OFICIAL 1ª CARPINTERO (mano de obra; 22/06/2008) | 0.119 | 15.29 | 1.82 |
| O0100CA | h | ESPECIALISTA SOLADOR DE TARIMAS (mano de obra) | 0.11 | 18.14 | 2.00 |
| %MA | % | MEDIOS AUXILIARES | 2 % | 18.37 | 0.37 |
|  |  | Total |  |  | 18.74 |

| Medición | Uds. | Largo | Parcial |
|---|---|---|---|
| ---------------------------------------------------------------- |  |  |  |
| PLANTA BAJA |  |  |  |
| -------------------------------- |  |  |  |
| 0N-04 AUDITORIO |  |  |  |
| ESCENA | 1 | 138.21 | 138.21 |
| ---------------------------------- |  |  |  |
| Total |  |  | 138.21 |

**E11RMF0202** m² PAVIMENTO TARIMA ROBLE 22MM. (31/01/2003)
138.21 m² × 70.75 (72.87 con costes indirectos) = 10071.36
Suminstro y colocación de pavimento de tarima de lamas machihembradas en sus cuatro lados, de madera maciza de roble clase extra (s/UNE 56809-1), de ancho 129mm y espesor 22mm. y longitudes de hasta 1.830mm., colocada al hilo segun planos de detalle, sobre panel base soporte fenólico contrachapado de 23 mm. de espesor, rastreles 50x50 a 30cm atornillados a la estructura metálica (todo valorado aparte), fijada a enrastrelado mediante tornillos autotaladrantes de fijación mecanica y claveteada en sus cantos con grapas mecánicas y retranqueada 18 mm de los paramentos. con pp de tapes de remate en laterales de escalones y encuentro con paramentos, acuchillado, dos capas de barniz de secado ultravioleta y dos capas de terminación de barniz poliuretano MATE, incluso: p.p. de recortes, s/NTE-RSR-13, medida la superficie ejecutada

| Código | Ud | Descripción | Rendimiento | Precio | Importe |
|---|---|---|---|---|---|
| O0101CA | h | OFICIAL 1ª CARPINTERO | 0.301 | 15.29 | 4.60 |
| O0105OF | h | PEÓN ORDINARIO | 0.5 | 14.02 | 7.01 |
| P08MT060 | m2 | TARIMA MACIZA ROBLE LX129X22 MM. (material; 31/01/2003) | 1.05 | 55 | 57.75 |
| %MA | % | MEDIOS AUXILIARES | 2 % | 69.36 | 1.39 |
|  |  | Total |  |  | 70.75 |

| Medición | Uds. | Largo | Parcial |
|---|---|---|---|
| ---------------------------------------------------------------- |  |  |  |
| PLANTA BAJA |  |  |  |
| -------------------------------- |  |  |  |
| 0N-04 AUDITORIO |  |  |  |
| ESCENA | 1 | 138.21 | 138.21 |
| ---------------------------------- |  |  |  |
| Total |  |  | 138.21 |

**ECAJON.1** ud ESCALONES ACCESO A PLATAFORMA ESCENA (29/05/1996)
1 ud × 693.99 (714.81 con costes indirectos) = 714.81
Formación y montaje de escalera de madera para acceso a la plataforma de escena de dimensiones 1,20x1,09 mts. y altura 5 peldaños construido con bastidor de DM, tablero contrachapado ignifugo M-1 de okume de 25mm. de espesor y acabado de masera natural de roble de 22mm de espesor y similar al pavimento, ancho de tabla 110 mm, acabado dos capas de barniz de secado ultravioleta y dos capas de terminación de barniz poliuretano MATE, incluso: p.p. de recortes, s/NTE-RSR-13, medida la unidad ejecutada incluido laterales y tapa.

| Código | Ud | Descripción | Rendimiento | Precio | Importe |
|---|---|---|---|---|---|
| PFPM51a1 | m | BASTIDOR DE DMH (material; 29/05/1996) | 19.6 | 2.9617 | 58.05 |
| O0101CA | h | OFICIAL 1ª CARPINTERO | 8 | 15.29 | 122.32 |
| O0105OF | h | PEÓN ORDINARIO | 8 | 14.02 | 112.16 |
| P01EL111 | m2 | TABLERO FENÓLICO CONTRACHAPADO 23MM. | 5.4 | 13 | 70.20 |
| P08MT060 | m2 | TARIMA MACIZA ROBLE LX129X22 MM. | 5.41 | 55 | 297.55 |
| PRPP21a | h | EQUIPO AIRLESS 220V.MONOFÁSICO (material; 31/05/2010) | 0.1 | 5.79 | 0.58 |
| PRPP22a | h | COMPRESOR MONOFASICO 1.5 C.V. (material; 31/05/2010) | 0.1 | 2.37 | 0.24 |
| PRPP.7o | kg | BASE DE FONDO AQUADEVA-PRIMER (material; 31/05/2010) | 0.25 | 5.49 | 1.37 |
| PRPP.7t | kg | Barniz intumescente sintético en botes de 25 Kg. (material; 31/05/2010) | 1.1 | 14.95 | 16.45 |
| O0102OF | h. | OFICIAL 2ª | 0.099 | 14.72 | 1.46 |
| %MA | % | MEDIOS AUXILIARES | 2 % | 680.38 | 13.61 |
|  |  | Total |  |  | 693.99 |

| Medición | Uds. | Parcial |
|---|---|---|
| AUDITORIO | 1 | 1.00 |
| Total |  | 1 |

**E29IF020** m² FELPUDO VINILICO BASMAT ATENEA USO INTENSO (22/06/2008)
10 m² × 274.35 (282.58 con costes indirectos) = 2825.80
Felpudode instalación encastrada Basmat Atenea azul o equivalente aprobado por la DF de aluminio formado por perfiles con inserción de piezas de fibra textil con foam de polipropileno autoadhesivo con malla de sujeccion de color azul , con una altura de 9mm, anchura del perfil 33mm, aluminio acabado pasivado con 7kg de aluminio por m2, incluidos cerco, perfiles laterales y piezas de esquina. Totalmente montado.

| Código | Ud | Descripción | Rendimiento | Precio | Importe |
|---|---|---|---|---|---|
| O0103C | h | AYUDANTE CERRAJERO | 0.1 | 14.36 | 1.44 |
| O0101CE | h | OFICIAL 1ª CERRAJERO | 0.1 | 15.29 | 1.53 |
| P33IF020 | m2 | FELPUDO BASMAT ATENEA TEXTIL (material; 15/03/2013) | 1 | 266 | 266.00 |
| %MA | % | MEDIOS AUXILIARES | 2 % | 268.97 | 5.38 |
|  |  | Total |  |  | 274.35 |

| Medición | Uds. | Largo | Parcial |
|---|---|---|---|
| ---------------------------------------------------------------- |  |  |  |
| PLANTA BAJA |  |  |  |
| -------------------------------- |  |  |  |
| 0N-02 CONSERJERIA-entrada | 1 | 9 | 9.00 |
| Salida Aparcamineto | 1 | 1 | 1.00 |
| 1 |  |  |  |
| Total |  |  | 10 |

**ED19DD111** m² SOLADO GRES COMPACTO S/PULIR C 2 (12/12/2009)
240.17 m² × 33.43 (34.43 con costes indirectos) = 8269.05
Solado de baldosa de gres compacto 30X30cm de color AZUL sin pulir para exteriores o interiores (resistencia al deslizamiento Rd s/ UNE-ENV 12633 para: a) zonas húmedas interiores: CLASE 2 recibido con mortero de cemento y arena de río M5 según UNE-EN 998-2, i/cama de 2 cm de arena de río, rejuntado con bodada ultracolor plus de mapei en color acorde con el pavimento y limpieza S/ CTE BD SU y NTE-RSB-7.

| Código | Ud | Descripción | Rendimiento | Precio | Importe |
|---|---|---|---|---|---|
| O01FS010 | m² | MANO OBRA SOLADO GRES (mano de obra) | 1 | 11 | 11.00 |
| O0105OF | h | PEÓN ORDINARIO | 0.2 | 14.02 | 2.80 |
| P18AD057 | m² | BALDOSA GRES PORCELÁNICO NATURAL 30X30 CM C2 (material) | 1.05 | 16 | 16.80 |
| A01JF006 | m³ | MORTERO CEMENTO M5 | 0.03 | 60.89 | 1.83 |
| P01AA020 | m3 | ARENA DE RÍO (0/5 MM.) | 0.02 | 14.21 | 0.28 |
| P04CF006 | ud | CEM.BLA.BL-II/B-L 42,5 R UNE 80305 SACOS (material) | 0.01 | 5.65 | 0.06 |
| %MA | % | MEDIOS AUXILIARES | 2 % | 32.77 | 0.66 |
|  |  | Total |  |  | 33.43 |

| Medición | Uds. | Largo | Parcial |
|---|---|---|---|
| ---------------------------------------------------------------- |  |  |  |
| PLANTA BAJA |  |  |  |
| -------------------------------- |  |  |  |
| 0B-01 ASEOS PUBLICOS | 1 | 6.33 | 6.33 |
| 0B-02 ASEOS PUBLICOS | 1 | 6.58 | 6.58 |
| 0B-04 ASEO/VEST | 1 | 11.61 | 11.61 |
| 0B-05 ASEO/VEST | 1 | 11.61 | 11.61 |
| 0F-08 ASEO | 1 | 8.34 | 8.34 |
| 0F-09 ASEO | 1 | 4.56 | 4.56 |
| 0J-01 ASEO | 1 | 15.54 | 15.54 |
| 0J-02 ASEO | 1 | 14.93 | 14.93 |
| 0J-07 ASEO | 1 | 9.17 | 9.17 |
| 0J-08 ASEO | 1 | 4.54 | 4.54 |
| 0N-05 CAMERINO | 1 | 12.92 | 12.92 |
| ASEO | 1 | 3.66 | 3.66 |
| 0N-06 CAMERINO | 1 | 12.37 | 12.37 |
| ASEO | 1 | 3.5 | 3.50 |
| 0B-04 ASEO/VEST | 1 | 11.61 | 11.61 |
| 0B-05 ASEO/VEST | 1 | 11.61 | 11.61 |
| 0F-08 ASEO | 1 | 8.34 | 8.34 |
| 0F-09 ASEO | 1 | 4.56 | 4.56 |
| 0J-01 ASEO | 1 | 15.54 | 15.54 |
| 0J-02 ASEO | 1 | 14.93 | 14.93 |
| 0J-07 ASEO | 1 | 9.17 | 9.17 |
| 0J-08 ASEO | 1 | 4.54 | 4.54 |
| 0N-05 CAMERINO | 1 | 12.92 | 12.92 |
| ASEO | 1 | 3.66 | 3.66 |
| 0N-06 CAMERINO | 1 | 12.37 | 12.37 |
| ASEO | 1 | 3.5 | 3.50 |
| ------ |  |  |  |
| PLANTA PRIMERA |  |  |  |
| ------------------------------- |  |  |  |
| 1D-08 ASEO | 1 | 15.81 | 15.81 |
| 1E-08 ASEO | 1 | 15.95 | 15.95 |
| -------------------------------- |  |  |  |
| a deducir clase C1 | -1 | 30 | -30.00 |
| -------------------------------- |  |  |  |
| Total |  |  | 240.17 |

**ED19DD115** m² SOLADO GRES COMPACTO PULIDO C 1 (12/12/2009)
30 m² × 35.57 (36.64 con costes indirectos) = 1099.20
Solado de baldosa de gres compacto 30X30cm de color AZUL pulido para interior (resistencia al deslizamiento Rd s/ UNE-ENV 12633 para zonas secas CLASE 1 para pendientes menores al 6%), recibido con mortero de cemento y arena de río M5 según UNE-EN 998-2, i/cama de 2 cm de arena de río, rejuntado con bodada ultracolor plus de mapei en color acorde con el pavimento y limpieza S/ CTE BD SU y NTE-RSB-7.

| Código | Ud | Descripción | Rendimiento | Precio | Importe |
|---|---|---|---|---|---|
| O01FS010 | m² | MANO OBRA SOLADO GRES | 1 | 11 | 11.00 |
| O0105OF | h | PEÓN ORDINARIO | 0.2 | 14.02 | 2.80 |
| P18AD065 | m² | BALDOSA GRES PORCELÁNICO PULIDO 30X30 CM C1 (material) | 1.05 | 18 | 18.90 |
| A01JF006 | m³ | MORTERO CEMENTO M5 | 0.03 | 60.89 | 1.83 |
| P01AA020 | m3 | ARENA DE RÍO (0/5 MM.) | 0.02 | 14.21 | 0.28 |
| P04CF006 | ud | CEM.BLA.BL-II/B-L 42,5 R UNE 80305 SACOS | 0.01 | 5.65 | 0.06 |
| %MA | % | MEDIOS AUXILIARES | 2 % | 34.87 | 0.70 |
|  |  | Total |  |  | 35.57 |

| Medición | Uds. | Largo | Parcial |
|---|---|---|---|
| ---------------------------------------------------------------- |  |  |  |
| PLANTA BAJA |  |  |  |
| -------------------------------- |  |  |  |
| 0B-01 ASEOS PUBLICOS | 1 | 1 | 1.00 |
| 0B-02 ASEOS PUBLICOS | 1 | 1.5 | 1.50 |
| 0B-04 ASEO/VEST | 1 | 1 | 1.00 |
| 0B-05 ASEO/VEST | 1 | 1 | 1.00 |
| 0F-08 ASEO | 1 | 2.5 | 2.50 |
| 0F-09 ASEO | 1 | 1 | 1.00 |
| 0J-01 ASEO | 1 | 3 | 3.00 |
| 0J-02 ASEO | 1 | 4 | 4.00 |
| 0J-07 ASEO | 1 | 2 | 2.00 |
| 0J-08 ASEO | 1 | 1 | 1.00 |
| 0N-05 CAMERINO ASEO | 1 | 1 | 1.00 |
| 0N-06 CAMERINO ASEO | 1 | 1 | 1.00 |
| ---------------------------------------------------------------- |  |  |  |
| PLANTA PRIMERA |  |  |  |
| ------------------------------- |  |  |  |
| 1D-08 ASEO | 1 | 3 | 3.00 |
| 1E-08 ASEO | 1 | 7 | 7.00 |
| Total |  |  | 30 |

**ETAZ2** m² SOLADO TERRAZO MICROGRANO 33X33 CMS. (14/02/1996)
102.44 m² × 23.77 (24.48 con costes indirectos) = 2507.73
Suministro y solado con baldosas de terrazo de 33x33 cms. micrograno, en color a decidir por la D.F., asentado con mortero de cemento M-5, sobre capa de nivelación de arena de rio lavada y cemento en polvo dosificación 1:20, incluida ésta, p.p. de juntas de 1 mm. entre baldosas y tira de porexpan de 1 cms. de espesor colocada en todo el perímetro de la tabiquería, juntas de dilatación cada 25 m2, enlechado, pulido " in situ ", p.p. zonas arenadas, cumpliendo la normativa de resbaladicidad del código técnico y la de accesibilidad de la comunidad autónoma. Incluso: p.p. rodapié de terrazo rebajado pegado con cemento cola, rejuntado, limpieza, completo y colocado.

| Código | Ud | Descripción | Rendimiento | Precio | Importe |
|---|---|---|---|---|---|
| O0101OF | h. | OFICIAL 1ª | 0.4 | 15.29 | 6.12 |
| O0103OF | h | AYUDANTE | 0.2 | 14.36 | 2.87 |
| P01AA020 | m3 | ARENA DE RÍO (0/5 MM.) | 0.03 | 14.21 | 0.43 |
| AMC5 | M3 | MORTERO CEMENTO M-5 | 0.03 | 66.26 | 1.99 |
| P01OREX | p.p. | PLACA POREXPAM 1 CMS. (material; 25/06/2004) | 1 | 0.04 | 0.04 |
| PT33 | m2 | BALDOSA TERRAZO 33X33 CMS. (material; 13/07/2010) | 1.05 | 8 | 8.40 |
| P04CF004 | t | CEMENTO BL I /B-L 42,5 R UNE 80305 GRANEL (material; 14/02/1996) | 0.001 | 114.42 | 0.11 |
| P01PUL | m2 | PULIDO (material; 10/04/2006) | 1 | 2.57 | 2.57 |
| PRPI | ml | RODAPIÉ TERRAZO REBAJADO (material; 10/04/2006) | 1 | 0.77 | 0.77 |
| %MA | % | MEDIOS AUXILIARES | 2 % | 23.30 | 0.47 |
|  |  | Total |  |  | 23.77 |

| Medición | Uds. | Largo | Parcial |
|---|---|---|---|
| ---------------------------------------------------------------- |  |  |  |
| PLANTA BAJA |  |  |  |
| -------------------------------- |  |  |  |
| 0A-06 CALEFACCION | 1 | 16.91 | 16.91 |
| 0A-07 CGBT | 1 | 6.68 | 6.68 |
| 0A-08 GRUPO ELECTROGENO | 1 | 9.47 | 9.47 |
| 0B-06 AGUA | 1 | 9 | 9.00 |
| 0B-07 PCI | 1 | 12.06 | 12.06 |
| 0N-07 ALMACEN | 1 | 31.33 | 31.33 |
| ---------------------------------------------------------------- |  |  |  |
| PLANTA PRIMERA |  |  |  |
| ------------------------------- |  |  |  |
| 1A-01 TELECO | 1 | 4.27 | 4.27 |
| 1A-07 LIMPIEZA | 1 | 6.66 | 6.66 |
| 1A-08 ALMACEN | 1 | 6.06 | 6.06 |
| Total |  |  | 102.44 |

**E18017** m² ALICATADO AZULEJO COLOR 10X30 1ª (29/05/2000)
440.27 m² × 37.87 (39.01 con costes indirectos) = 17174.93
Alicatado azulejo satinado o brillo de 10x30 cm. de Vilar Albaro serie monocolor o equivalente con aprobacion de la DF, en colores a decidir por la Dirección facultativa, recibido con adhesivo cementoso adecuado a la porosidad de la plaqueta y al soporte, extendido en toda la superficie con llana dentada, p.p. esquineros de aluminio tipo schüter schiene/AE, rejuntado con mortero de juntas cementoso y limpieza.

| Código | Ud | Descripción | Rendimiento | Precio | Importe |
|---|---|---|---|---|---|
| O0101OF | h. | OFICIAL 1ª | 0.9 | 15.29 | 13.76 |
| O0103OF | h | AYUDANTE | 0.45 | 14.36 | 6.46 |
| P1812 | kg | ADHESIVO CEMENTOSO (material; 15/11/2000) | 3 | 0.28 | 0.84 |
| PAZCOL1 | m2 | AZULEJO 10X30 CM. COLOR (material; 21/06/2008) | 1.05 | 14.65 | 15.38 |
| PESQ | ml | ESQUINERO SCHÜTER (material; 29/01/2006) | 0.15 | 4 | 0.60 |
| P1811 | kg | MORTERO DE JUNTAS CEMENTOSO (material; 29/05/2000) | 0.5 | 0.18 | 0.09 |
| %MA | % | MEDIOS AUXILIARES | 2 % | 37.13 | 0.74 |
|  |  | Total |  |  | 37.87 |

| Medición | Uds. | Largo | Ancho | Parcial |
|---|---|---|---|---|
| ---------------------------------------------------------------- |  |  |  |  |
| PLANTA BAJA |  |  |  |  |
| -------------------------------- |  |  |  |  |
| 0B-01 ASEOS PUBLICOS | 1 | 10.51 | 2.1 | 22.07 |
| 0B-02 ASEOS PUBLICOS | 1 | 10.48 | 2.1 | 22.01 |
| 0B-04 ASEO/VEST | 1 | 18.28 | 2.1 | 38.39 |
| 0B-05 ASEO/VEST | 1 | 18.28 | 2.1 | 38.39 |
| 0F-08 ASEO | 1 | 12.14 | 2.1 | 25.49 |
| 0F-09 ASEO | 1 | 8.55 | 2.1 | 17.96 |
| 0J-01 ASEO | 1 | 16.3 | 2.1 | 34.23 |
| 0J-02 ASEO | 1 | 16.27 | 2.1 | 34.17 |
| 0J-07 ASEO | 1 | 12.9 | 2.1 | 27.09 |
| 0J-08 ASEO | 1 | 8.53 | 2.1 | 17.91 |
| 0N-05 CAMERINO ASEO | 1 | 9.9 | 2.1 | 20.79 |
| 0N-06 CAMERINO ASEO | 1 | 9.62 | 2.1 | 20.20 |
| ---------------------------------------------------------------- |  |  |  |  |
| PLANTA PRIMERA |  |  |  |  |
| ------------------------------- |  |  |  |  |
| 1A-07 LIMPIEZA | 1 | 10.58 | 2.1 | 22.22 |
| 1A-08 ALMACEN | 1 | 10.61 | 2.1 | 22.28 |
| 1D-08 ASEO | 1 | 17.43 | 2.1 | 36.60 |
| 1E-08 ASEO | 1 | 19.27 | 2.1 | 40.47 |
| Total |  |  |  | 440.27 |

**E16B020** m² PARAMENTO U-GLAS 6MM.CÁMARA (22/06/2008)
16.03 m² × 105.07 (108.22 con costes indirectos) = 1734.77
Remate superior en cerramiento vertical con perfiles de vidrio colado en forma de U, U-GLAS de 41+262+41 mm. y 6 mm. de espesor, colocado en cámara i/p.p. de perfilería perimetral, tapajuntas, calzos de acuñado, banda de apoyo, separadores y sellado elástico, según NTE-FVE.

| Código | Ud | Descripción | Rendimiento | Precio | Importe |
|---|---|---|---|---|---|
| O0101VI | h | OFICIAL 1ª VIDRIERÍA (mano de obra; 22/06/2008) | 0.85 | 15.29 | 13.00 |
| O0103VI | h | AYUDANTE VIDRIERÍA (mano de obra) | 0.85 | 14.36 | 12.21 |
| P14O010 | m2 | U-GLAS (41+262+41 MM.) DE 6 MM. (material; 12/08/2013) | 2.012 | 37.06 | 74.56 |
| P14W010 | m | SELLADO CON SILICONA INCOLORA (material; 12/08/2013) | 3 | 0.53 | 1.59 |
| PQM6 | ud | PEQUEÑO MATERIAL 6 (material; 12/04/2016) | 3 | 0.55 | 1.65 |
| %MA | % | MEDIOS AUXILIARES | 2 % | 103.01 | 2.06 |
|  |  | Total |  |  | 105.07 |

| Medición | Uds. | Largo | Ancho | Parcial |
|---|---|---|---|---|
| ---------------------------------------------------------------- |  |  |  |  |
| PLANTA BAJA |  |  |  |  |
| -------------------------------- |  |  |  |  |
| 0B-01-02 ASEOS PUBLICOS | 1 | 2.8 | 0.5 | 1.40 |
| 0B-04-05 ASEO/VEST | 3 | 2.8 | 0.5 | 4.20 |
| 0F-08-09 ASEO | 1 | 2.21 | 0.5 | 1.11 |
| 0J-01-02 ASEO | 1 | 4.8 | 0.5 | 2.40 |
| 0J-07-08 ASEO | 1 | 2.2 | 0.5 | 1.10 |
| 0N-05 CAMERINO ASEO | 1 | 3 | 0.5 | 1.50 |
| 0N-06 CAMERINO ASEO | 1 | 2.85 | 0.5 | 1.43 |
| 0N-05-06 CAMERINO ASEO | 1 | 5.77 | 0.5 | 2.89 |
| Total |  |  |  | 16.03 |

**E08PS050** m2 REVEST.MURAL ARTIGO MURALE 3 MM (15/06/2010)
86.75 m2 × 34.14 (35.16 con costes indirectos) = 3050.13
Revestimiento de paramentos verticales de caucho Artigo Murale sintético al 100 % y no refenerado, o equivalente en rollos, con agregados minerales, vulcanizantes, estabilizantes y pigmentos colorantes, con superficie lisa, espesor 3 mm, clase de reaccion al fuego B-s1,d0, según CTE DB SI; colocado con adhesivo especial sobre placas de yeso, incluida imprimación vinlica para igualar porosidad de placas, según NTE/RSF-11.

| Código | Ud | Descripción | Rendimiento | Precio | Importe |
|---|---|---|---|---|---|
| O0101OF | h. | OFICIAL 1ª | 0.32 | 15.29 | 4.89 |
| O0105OF | h | PEÓN ORDINARIO | 0.16 | 14.02 | 2.24 |
| P04N070 | m2 | CAUCHO ARTIGO MURALE SINTETICO 3mm (material) | 1.05 | 25 | 26.25 |
| P08MA020 | kg | ADHESIVO CONTACTO | 0.35 | 0.25 | 0.09 |
| %MA | % | MEDIOS AUXILIARES | 2 % | 33.47 | 0.67 |
|  |  | Total |  |  | 34.14 |

| Medición | Uds. | Largo | Ancho | Parcial |
|---|---|---|---|---|
|  | 1 | 10 | 1 | 10.00 |
| auditorio | 2 | 31.98 | 1.2 | 76.75 |
| Total |  |  |  | 86.75 |

**E0925** m JUNTA DILATACION METALICA PAVIMENTO (15/06/2010)
110.76 m × 26.27 (27.06 con costes indirectos) = 2997.17
Junta de dilatación metálica de Schlüter, o equivalente, a escoger por la D.F. fijada a la estructura y enrasada con los pavimentos, colocada.

| Código | Ud | Descripción | Rendimiento | Precio | Importe |
|---|---|---|---|---|---|
| O0101OF | h. | OFICIAL 1ª | 0.2 | 15.29 | 3.06 |
| P9876 | ml | JUNTA DILATACIÓN SCHLÜTER (material) | 1 | 22.69 | 22.69 |
| %MA | % | MEDIOS AUXILIARES | 2 % | 25.75 | 0.52 |
|  |  | Total |  |  | 26.27 |

| Medición | Uds. | Largo | Parcial |
|---|---|---|---|
|  | 2 | 14.23 | 28.46 |
|  | 2 | 41.15 | 82.30 |
| Total |  |  | 110.76 |

**E15VC011** m2 CHAPA ALUMINIO PERFORADA (31/01/2005)
194.7 m2 × 43.91 (45.23 con costes indirectos) = 8806.28
Zocalo formada por bastidores realizados con perfiles de acero galvanizado, y chapa de aluminio minionda perforada al tresbolillo ., i/ p.p. de barrotes, rigidizadores y placas de anclaje del mismo material dispuestos según planos de detalle.

| Código | Ud | Descripción | Rendimiento | Precio | Importe |
|---|---|---|---|---|---|
| O0101CE | h | OFICIAL 1ª CERRAJERO | 0.25 | 15.29 | 3.82 |
| O0103C | h | AYUDANTE CERRAJERO | 0.25 | 14.36 | 3.59 |
| P13TT201 | kg | RASTEL RECTANGULAR GALVANIZADO (material; 31/01/2005) | 6.13 | 3.44 | 21.09 |
| P13TC081 | m2 | CHAPA ALUMINIO MINIONDA 1 mm. (material; 20/11/2015) | 0.97 | 15 | 14.55 |
| %MA | % | MEDIOS AUXILIARES | 2 % | 43.05 | 0.86 |
|  |  | Total |  |  | 43.91 |

| Medición | Uds. | Largo | Ancho | Parcial |
|---|---|---|---|---|
| 0N-01 DESCANSO maquinas bebidas Y |  |  |  |  |
| 0N-02 CONSERJERIA-reprografia | 1 | 84.65 | 2.3 | 194.70 |
| Total |  |  |  | 194.7 |

## C09 FALSOS TECHOS (28/04/1996)
Importe: 358177.87

**ED14DAC017** m² TEC.CON. SUSP. ANTIV. KNAUF D112B 27+2*15A (15/06/2010)
1276.98 m² × 44.79 (46.13 con costes indirectos) = 58907.09
Techo continuo Knauf D112 formado por dos placas Knauf Standar tipo A15 mm , o equivalente abrobado por la DF. atornilladas a una estructura metálica de acero galvanizado de maestras primarias CD60x27x0,6 mm moduladas entre 500 y 1000 mm e/e y suspendidas del forjado o elemento soporte mediante cuelgues ANTIVIBRATORIOS Akustic Super T-60 B-60 (60*41*76) colocados cada 750mm, y maestras secundarias iguales a las primarias fijadas perpendicularmente a las primarias y a distinto nivel mediante caballetes y moduladas a 400 mm e/e. Incluso p.p de tornillería, pasta de juntas y fijaciones UNIK., banda acustica y fijaciones Totalmente terminado hasta acabado Q2 y listo para imprimar y decorar.

| Código | Ud | Descripción | Rendimiento | Precio | Importe |
|---|---|---|---|---|---|
| O0101OF | h. | OFICIAL 1ª | 0.27 | 15.29 | 4.13 |
| O0103OF | h | AYUDANTE | 0.27 | 14.36 | 3.88 |
| P10JA003 | m² | PLACA KNAUF TIPO BA STANDARD 15 MM 1200X2600 | 2.05 | 4.44 | 9.10 |
| P10JA350 | m | MAESTRA KNAUF 60/27/0,6 4000 (material) | 2.05 | 1.23 | 2.52 |
| P10JA330 | m | PERFIL PERIMETRAL U DE 30/30 3000X0,55 MM (material) | 3.25 | 0.98 | 3.19 |
| P10JB110 | m | PERFIL PERIMETRAL ECHOPHON CONNECT (material) | 0.45 | 1 | 0.45 |
| P10JA520 | ud | TORNILLO TN 3,5-25 MM KNAUF | 9.05 | 0.01 | 0.09 |
| P10JA522 | ud | TORNILLO TN 3,5-45 MM KNAUF | 17.05 | 0.02 | 0.34 |
| P14DP114 | ud | CUELGUE ANTIVIBRATORIO AKUSTIC SUPER T60 B60 (material) | 3 | 4.37 | 13.11 |
| P14DP104 | ud | CONECTOR CD 60X27 KNAUF (material) | 0.65 | 0.17 | 0.11 |
| P14DP103 | ud | CABALLETE CD 60X27 KNAUF (material) | 2.95 | 0.3 | 0.89 |
| P10JA215 | kg | PASTA DE JUNTAS KNAUF UNIK 24 HORAS 20 KG | 0.65 | 1 | 0.65 |
| P10JA210 | kg | PASTA DE AGARRE KNAUF PERLFIX 20 KG | 0.15 | 0.46 | 0.07 |
| P10JA250 | m | CINTA DE PAPEL PARA JUNTAS KNAUF 150 M | 1.55 | 0.03 | 0.05 |
| P10JA260 | m² | BANDA ACÚSTICA DE 30 MM ANCHO (material) | 0.45 | 0.14 | 0.06 |
| P10JA270 | m² | KNAUF INSULATION ULTRACOUSTIC R DE 50M (material) | 1.05 | 3.54 | 3.72 |
| PJA900 | ud | FIJACIONES LISA | 1.55 | 1 | 1.55 |
| %MA | % | MEDIOS AUXILIARES | 2 % | 43.91 | 0.88 |
|  |  | Total |  |  | 44.79 |

| Medición | Uds. | Largo | Parcial |
|---|---|---|---|
| ---------------------------------------------------------------- |  |  |  |
| PLANTA BAJA |  |  |  |
| -------------------------------- |  |  |  |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0F-01 AULA INSTR 7 | 1 | 23.13 | 23.13 |
| 0F-02 AULA INSTR 6 | 1 | 20 | 20.00 |
| 0F-03 AULA INSTR 5 | 1 | 20.56 | 20.56 |
| 0F-04 AULA INSTR 4 | 1 | 19.74 | 19.74 |
| 0F-05 AULA INSTR 3 | 1 | 19.93 | 19.93 |
| 0F-06 AULA INSTR 2 | 1 | 20.3 | 20.30 |
| 0F-07 AULA INSTR 1 | 1 | 20.27 | 20.27 |
| 0J-03 AULA MUSICA CAM 4 | 1 | 35.27 | 35.27 |
| 0J-04 AULA MUSICA CAM 3 | 1 | 35.35 | 35.35 |
| 0J-05 AULA MUSICA CAM 2 | 1 | 35.4 | 35.40 |
| 0J-06 AULA MUSICA CAM 1 | 1 | 35.35 | 35.35 |
| 0L-01 AULA CLAVE | 1 | 36 | 36.00 |
| 0M-06 CAB PERCUSION 1 | 1 | 21.16 | 21.16 |
| 0M-07 CAB PERCUSION 2 | 1 | 20.78 | 20.78 |
| 0M-08 CAB PERCUSION 3 | 1 | 20.78 | 20.78 |
| 0M-09 CAB PERCUSION 4 | 1 | 20.9 | 20.90 |
| 0M-10 AULA PERCUSION | 1 | 60.63 | 60.63 |
| 0L-02 AULA CORO | 1 | 79.55 | 79.55 |
| 0L-03 AULA ORQUESTA | 1 | 119.82 | 119.82 |
| ---------------------------------------------------------------- |  |  |  |
| PLANTA PRIMERA |  |  |  |
| ------------------------------- |  |  |  |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1I-03 AULA INS PEQ 2 | 1 | 14.92 | 14.92 |
| 1I-04 AULA INSTR | 1 | 25.4 | 25.40 |
| 1I-05 AULA TUBA | 1 | 31.11 | 31.11 |
| Total |  |  | 1276.98 |

**ED14DAC016** m² TEC.CON. SUSPENDIDO KNAUF D127 CLEANEO (15/06/2010)
1193.43 m² × 77.72 (80.05 con costes indirectos) = 95534.07
Techo continuo Knauf D127 formado por una placa Knauf Cuadrada o equivalente aprobado por la DF con perforación rectilinea cuadrada 12/25Q de 12,5 mm de espesor BORDE LINEAL sin tratamineto de juntas, con superficie perforada del 23% y con un velo de fibra de vidrio blanco en su dorso, o equivalente aprobado por la DF. atornilladas a una estructura metálica de acero galvanizado de maestras primarias CD60x27x0,6 mm moduladas entre 500 y 1500 mm e/e y suspendidas del forjado o elemento soporte mediante cuelgues tipo nonius colocados cada 750mm, y maestras secundarias iguales a las primarias fijadas perpendicularmente a las primarias y a distinto nivel mediante caballetes y moduladas a 300-334 mm e/e. Incluso p.p de tornillería, pasta de juntas y fijaciones UNIK., banda acustica, capuchones Knauf Cleneo CAP y fijaciones Totalmente terminado hasta acabado Q2 y listo para imprimar y decorar.

| Código | Ud | Descripción | Rendimiento | Precio | Importe |
|---|---|---|---|---|---|
| O0101OF | h. | OFICIAL 1ª | 0.27 | 15.29 | 4.13 |
| O0103OF | h | AYUDANTE | 0.27 | 14.36 | 3.88 |
| P10JA004 | ud | PLACA KNAUF CLEANEO PERF.RECTILINEA (material) | 1.05 | 18.78 | 19.72 |
| P10JB100 | m2 | PERFILERIA SEMIOCULTA T24 ECHOPHON CONNECT (material) | 4.35 | 7.9 | 34.37 |
| P10JA005 | ud | KNAUF CLEANEO CAP CUADRDO WHITE 12Q (material) | 24.05 | 0.18 | 4.33 |
| P14DP110 | ud | CUELGUE COMBINADO CD 60/27 KNAUF (material) | 1.35 | 0.59 | 0.80 |
| P14DP126 | ud | VARILLA DE CUELGUE KNAUF 1000 MM (material) | 1.35 | 0.34 | 0.46 |
| P14DP104 | ud | CONECTOR CD 60X27 KNAUF | 0.95 | 0.17 | 0.16 |
| P14DP103 | ud | CABALLETE CD 60X27 KNAUF | 7.45 | 0.3 | 2.24 |
| P10JA260 | m² | BANDA ACÚSTICA DE 30 MM ANCHO | 0.45 | 0.14 | 0.06 |
| P10JA270 | m² | KNAUF INSULATION ULTRACOUSTIC R DE 50M | 1.05 | 3.54 | 3.72 |
| P10JA901 | ud | FIJACIONES CLEANEO (material) | 1.55 | 1.5 | 2.33 |
| %MA | % | MEDIOS AUXILIARES | 2 % | 76.20 | 1.52 |
|  |  | Total |  |  | 77.72 |

| Medición | Uds. | Largo | Parcial |
|---|---|---|---|
| ---------------------------------------------------------------- |  |  |  |
| PLANTA BAJA |  |  |  |
| -------------------------------- |  |  |  |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0F-01 AULA INSTR 7 | 1 | 23.13 | 23.13 |
| 0F-02 AULA INSTR 6 | 1 | 20 | 20.00 |
| 0F-03 AULA INSTR 5 | 1 | 20.56 | 20.56 |
| 0F-04 AULA INSTR 4 | 1 | 19.74 | 19.74 |
| 0F-05 AULA INSTR 3 | 1 | 19.93 | 19.93 |
| 0F-06 AULA INSTR 2 | 1 | 20.3 | 20.30 |
| 0F-07 AULA INSTR 1 | 1 | 20.27 | 20.27 |
| 0J-03 AULA MUSICA CAM 4 | 1 | 35.27 | 35.27 |
| 0J-04 AULA MUSICA CAM 3 | 1 | 35.35 | 35.35 |
| 0J-05 AULA MUSICA CAM 2 | 1 | 35.4 | 35.40 |
| 0J-06 AULA MUSICA CAM 1 | 1 | 35.35 | 35.35 |
| 0L-01 AULA CLAVE | 1 | 36 | 36.00 |
| 0M-06 CAB PERCUSION 1 | 1 | 21.16 | 21.16 |
| 0M-07 CAB PERCUSION 2 | 1 | 20.78 | 20.78 |
| 0M-08 CAB PERCUSION 3 | 1 | 20.78 | 20.78 |
| 0M-09 CAB PERCUSION 4 | 1 | 20.9 | 20.90 |
| 0M-10 AULA PERCUSION | 1 | 60.63 | 60.63 |
| 0N-04 AUDITORIO -LATERALES | 2 | 57.91 | 115.82 |
| ---------------------------------------------------------------- |  |  |  |
| PLANTA PRIMERA |  |  |  |
| ------------------------------- |  |  |  |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1I-03 AULA INS PEQ 2 | 1 | 14.92 | 14.92 |
| 1I-04 AULA INSTR | 1 | 25.4 | 25.40 |
| 1I-05 AULA TUBA | 1 | 31.11 | 31.11 |
| Total |  |  | 1193.43 |

**ED14DAC015** m² TEC.CON. SUSPENDIDO KNAUF D112B 27+15A (15/06/2010)
129.58 m² × 29.76 (30.65 con costes indirectos) = 3971.63
Techo continuo Knauf TIPO 12/25Q formado por una placa perforada cuadrangular Knauf , o equivalente abrobado por la DF. atornilladas a una estructura metálica de acero galvanizado de maestras primarias CD60x27x0,6 mm moduladas entre 500 y 1000 mm e/e y suspendidas del forjado o elemento soporte mediante cuelgues tipo nonius colocados cada 750mm, y maestras secundarias iguales a las primarias fijadas perpendicularmente a las primarias y a distinto nivel mediante caballetes y moduladas a 400 mm e/e. Incluso p.p de tornillería, pasta de juntas y fijaciones UNIK., banda acustica y fijaciones Totalmente terminado hasta acabado Q2 y listo para imprimar y decorar.

| Código | Ud | Descripción | Rendimiento | Precio | Importe |
|---|---|---|---|---|---|
| O0101OF | h. | OFICIAL 1ª | 0.27 | 15.29 | 4.13 |
| O0103OF | h | AYUDANTE | 0.27 | 14.36 | 3.88 |
| P10JA003 | m² | PLACA KNAUF TIPO BA STANDARD 15 MM 1200X2600 | 1.05 | 4.44 | 4.66 |
| P10JA350 | m | MAESTRA KNAUF 60/27/0,6 4000 | 3.25 | 1.23 | 4.00 |
| P10JA330 | m | PERFIL PERIMETRAL U DE 30/30 3000X0,55 MM | 0.45 | 0.98 | 0.44 |
| P10JA520 | ud | TORNILLO TN 3,5-25 MM KNAUF | 9.05 | 0.01 | 0.09 |
| P10JA522 | ud | TORNILLO TN 3,5-45 MM KNAUF | 17.05 | 0.02 | 0.34 |
| P10JB120 | ud | CUELGUE VARILLA REGULABLE C1 (material) | 1.55 | 0.95 | 1.47 |
| P10JB130 | ud | HORQUILLA DE SEGURIDAD CON CLIP (material) | 3.05 | 0.85 | 2.59 |
| P14DP112 | ud | NONIUS SUPERIOR 150-240 (material) | 1.55 | 0.31 | 0.48 |
| P14DP104 | ud | CONECTOR CD 60X27 KNAUF | 0.65 | 0.17 | 0.11 |
| P14DP103 | ud | CABALLETE CD 60X27 KNAUF | 2.95 | 0.3 | 0.89 |
| P10JA215 | kg | PASTA DE JUNTAS KNAUF UNIK 24 HORAS 20 KG | 0.65 | 1 | 0.65 |
| P10JA210 | kg | PASTA DE AGARRE KNAUF PERLFIX 20 KG | 0.15 | 0.46 | 0.07 |
| P10JA250 | m | CINTA DE PAPEL PARA JUNTAS KNAUF 150 M | 1.55 | 0.03 | 0.05 |
| P10JA260 | m² | BANDA ACÚSTICA DE 30 MM ANCHO | 0.45 | 0.14 | 0.06 |
| P10JA270 | m² | KNAUF INSULATION ULTRACOUSTIC R DE 50M | 1.05 | 3.54 | 3.72 |
| PJA900 | ud | FIJACIONES LISA | 1.55 | 1 | 1.55 |
| %MA | % | MEDIOS AUXILIARES | 2 % | 29.18 | 0.58 |
|  |  | Total |  |  | 29.76 |

| Medición | Uds. | Largo | Parcial |
|---|---|---|---|
| ---------------------------------------------------------------- |  |  |  |
| PLANTA BAJA |  |  |  |
| -------------------------------- |  |  |  |
| 0N-ACCESO AUDITORIO 1 | 1 | 4.88 | 4.88 |
| 0N-ACCESO AUDITORIO 2 | 1 | 4.88 | 4.88 |
| 0L-03 AULA ORQUESTA | 1 | 119.82 | 119.82 |
| Total |  |  | 129.58 |

**ED14DAF070** m² TEC.REG.KNA. D147 DANOLINE C D+UNITY 9-T24 (15/06/2010)
1975.41 m² × 40.81 (42.03 con costes indirectos) = 83026.48
Techo registrable formado por placas Knauf Contur D+ Unity 9, o equivalente aprobado por laDF, con superficie perforada 18,9%, de dimensiones 600x600x12,5 mm y tamaño de la perforación 12x12 mm. Colocada sobre perfilería OCULTA EASY T24 de aluminio lacado. incluso p,p, de fijaciones.

| Código | Ud | Descripción | Rendimiento | Precio | Importe |
|---|---|---|---|---|---|
| O0101OF | h. | OFICIAL 1ª | 0.15 | 15.29 | 2.29 |
| O0103OF | h | AYUDANTE | 0.15 | 14.36 | 2.15 |
| P014DP041 | m² | PLA.KNA. DANOLINE CONTUR D+UNITY 9D T24 (material) | 1.05 | 26 | 27.30 |
| P14DP201 | m | PERFIL ANGULAR KNAUF L BLANCO 20X20 3050 (material) | 0.45 | 0.88 | 0.40 |
| P14DP108 | m | PERFIL PRIMARIO BLANCO T24/38 3700 MM (material) | 1.75 | 1.11 | 1.94 |
| P14DP130 | m | PERFIL SECUNDARIO BLANCO T24/32 1200 MM (material) | 1.72 | 1.11 | 1.91 |
| P014DP132 | m | PERFIL SECUNDARIO BLANCO T24/32 600 MM (material) | 0.89 | 1.11 | 0.99 |
| P14DP126 | ud | VARILLA DE CUELGUE KNAUF 1000 MM | 1.45 | 0.34 | 0.49 |
| P14DP100 | m | CUELGUE TWIST (SUSPENSIÓN RÁPIDA) (material) | 1.45 | 0.75 | 1.09 |
| PJA900 | ud | FIJACIONES LISA | 1.45 | 1 | 1.45 |
| %MA | % | MEDIOS AUXILIARES | 2 % | 40.01 | 0.80 |
|  |  | Total |  |  | 40.81 |

| Medición | Uds. | Largo | Parcial |
|---|---|---|---|
| ---------------------------------------------------------------- |  |  |  |
| PLANTA BAJA |  |  |  |
| -------------------------------- |  |  |  |
| 0A-01 SECRETARIA | 1 | 29.13 | 29.13 |
| 0A-02 ADMINISTRADOR | 1 | 12.14 | 12.14 |
| 0A-03 DIRECTOR | 1 | 15.06 | 15.06 |
| 0A-04 JEFE ESTUDIOS | 1 | 12.14 | 12.14 |
| 0A-05 ORIENTACION | 1 | 15.06 | 15.06 |
| 0D-01 SALA USOS MULTIPLES | 1 | 122.1 | 122.10 |
| 0D-02 BIBLIOTECA-FONOTECA | 1 | 82.5 | 82.50 |
| 0D-03 SALA DE PROFESORES | 1 | 49.02 | 49.02 |
| 0M-01 DEPARTAMENTO 1 | 1 | 37.76 | 37.76 |
| 0M-02 DEPARTAMENTO 2 | 1 | 37.76 | 37.76 |
| 0M-03 ALMACEN | 1 | 5.7 | 5.70 |
| 0M-M ESCALERA | 1 | 14.64 | 14.64 |
| 0M-04 DEPARTAMENTO 3 | 1 | 32.51 | 32.51 |
| 0M-05 DEPARTAMENTO 4 | 1 | 32.51 | 32.51 |
| 0N-01 DESCANSO maquinas bebidas Y |  |  |  |
| 0N-02 CONSERJERIA-reprografia | 1 | 238.68 | 238.68 |
| 0N-ACCESO AUDITORIO 1 | 1 | 4.88 | 4.88 |
| 0N-ACCESO AUDITORIO 2 | 1 | 4.88 | 4.88 |
| 0N-07 ALMACEN | 1 | 31.33 | 31.33 |
| DISTRIBUIDOR 0J-0L | 1 | 110.02 | 110.02 |
| DISTRIBUIDOR 0J-0L decucir | -1 | 66 | -66.00 |
| DISTRIBUIDOR 0M | 1 | 324.28 | 324.28 |
| DISTRIBUIDOR 0M-SALIDA EMERG | 1 | 12.69 | 12.69 |
| DISTRIBUIDOR 0N | 1 | 178.09 | 178.09 |
| ---------------------------------------------------------------- |  |  |  |
| PLANTA PRIMERA |  |  |  |
| ------------------------------- |  |  |  |
| 1A-02 AULA 5 | 1 | 29.63 | 29.63 |
| 1A-03 AULA 4 | 1 | 29.63 | 29.63 |
| 1A-04 AULA 3 | 1 | 29.63 | 29.63 |
| 1A-05 AULA 2 | 1 | 29.63 | 29.63 |
| 1A-06 AULA 1 | 1 | 29.27 | 29.27 |
| 1I-01 AULA 6 | 1 | 30.11 | 30.11 |
| 1I-02 AULA 7 | 1 | 30.11 | 30.11 |
| 1I-06 AULA INFORMATICA | 1 | 39.45 | 39.45 |
| DISTRIBUIDOR 0 | 1 | 264.87 | 264.87 |
| ESPERA P1 | 1 | 126.2 | 126.20 |
| ---------------------------------------------------------------- |  |  |  |
| Total |  |  | 1975.41 |

**EFALACU** m² FALSO TECHO ACUSTICO ECHOPHON DG (12/01/2006)
179.83 m² × 49.51 (51 con costes indirectos) = 9171.33
Techo acústico compuesto por perfilería semi-oculta T24 color negro S 9000-N marcando una única dirección, perfil perimetral oculto y placa desmontable 1800x600x20mm, fabricada con lana de vidrio y 70% de material reciclado Post Consumer, superficie vista con revestimiento Akutex FT Color parte posterior con tisú de fibra de vidrio y cantos estarán pintados. Las placas descolgarán aprox. 14mm del perfil primario y marcarán una fosa visible en una única dirección cun una separación de 8mm, en el lado perpendicular las placas irán a testa. Absorción acústica del sistema clase A (aw 0,90 con O.d.s. de 200mm) según norma EN ISO 11654, valor de AC 180 de acuerdo con ASTM E-1110. Reacción al fuego A2-s1,d0. Perfilería principal, secundaria y fijación a pared T24, galgas de acero galvanizado, varillas regulables C1, horquilla de seguridad y clip de cuelgue. i/pp formación de foseados y tabicas perimetrales con placas lisas de cartón yeso pintado, formación de juntas de dilatación, cajeados para paso de instalaciones y luminarias, sujección de cajas etc. Ejecutado según detalles de proyecto, completo y colocado por personal especializado de acuerdo al diagrama de instalación del fabricante. Tipo perfilería T24 Echophon Connect y placa Ecophon Dg XL con revestimiento Akutex FT color Silent Sand, Volcanic Ash o equivalentes aprobados.

| Código | Ud | Descripción | Rendimiento | Precio | Importe |
|---|---|---|---|---|---|
| O0101OF | h. | OFICIAL 1ª | 0.3 | 15.29 | 4.59 |
| O0103OF | h | AYUDANTE | 0.3 | 14.36 | 4.31 |
| PACYEI | m2 | PLACA ECHOPHON Dg 1800X600X20 MM. (material; 12/01/2006) | 1.05 | 26.7 | 28.04 |
| P10JB100 | m2 | PERFILERIA SEMIOCULTA T24 ECHOPHON CONNECT | 1 | 7.9 | 7.90 |
| P10JB110 | m | PERFIL PERIMETRAL ECHOPHON CONNECT | 0.1 | 1 | 0.10 |
| P10JB120 | ud | CUELGUE VARILLA REGULABLE C1 | 2 | 0.95 | 1.90 |
| P10JB130 | ud | HORQUILLA DE SEGURIDAD CON CLIP | 2 | 0.85 | 1.70 |
| %MA | % | MEDIOS AUXILIARES | 2 % | 48.54 | 0.97 |
|  |  | Total |  |  | 49.51 |

| Medición | Uds. | Largo | Parcial |
|---|---|---|---|
| ---------------------------------------------------------------- |  |  |  |
| PLANTA BAJA |  |  |  |
| -------------------------------- |  |  |  |
| 0B-01 ASEOS PUBLICOS | 1 | 6.33 | 6.33 |
| 0B-02 ASEOS PUBLICOS | 1 | 6.58 | 6.58 |
| 0B-03 ARCHIVO | 1 | 5.42 | 5.42 |
| 0B-04 ASEO/VEST | 1 | 11.61 | 11.61 |
| 0B-05 ASEO/VEST | 1 | 11.61 | 11.61 |
| 0F-08 ASEO | 1 | 8.34 | 8.34 |
| 0F-09 ASEO | 1 | 4.56 | 4.56 |
| 0J-01 ASEO | 1 | 15.54 | 15.54 |
| 0J-02 ASEO | 1 | 14.93 | 14.93 |
| 0J-07 ASEO | 1 | 9.17 | 9.17 |
| 0J-08 ASEO | 1 | 4.54 | 4.54 |
| 0N-05 CAMERINO | 1 | 12.92 | 12.92 |
| ASEO | 1 | 3.66 | 3.66 |
| 0N-06 CAMERINO | 1 | 12.37 | 12.37 |
| ASEO | 1 | 3.5 | 3.50 |
| ---------------------------------------------------------------- |  |  |  |
| PLANTA PRIMERA |  |  |  |
| ------------------------------- |  |  |  |
| 1A-01 TELECO | 1 | 4.27 | 4.27 |
| 1A-07 LIMPIEZA | 1 | 6.66 | 6.66 |
| 1A-08 ALMACEN | 1 | 6.06 | 6.06 |
| 1D-08 ASEO | 1 | 15.81 | 15.81 |
| 1E-08 ASEO | 1 | 15.95 | 15.95 |
| Total |  |  | 179.83 |

**ED14DAF080** m² TEC.REG. KNAUF D148 DANOLINE CORRIDOR G1 (15/06/2010)
66 m² × 67.96 (70 con costes indirectos) = 4620.00
Techo registrable formado por placas Knauf Corridor T1 Cuadril Q1 oequivalente aprobado por la DF con 14,2% superficie perforada, de dimensiones LONGx400x9,5 mm y tamaño de la perforación 6x14 mm. Colocada sobre perfilería FLEX de aluminio lacado.

| Código | Ud | Descripción | Rendimiento | Precio | Importe |
|---|---|---|---|---|---|
| O0101OF | h. | OFICIAL 1ª | 0.2 | 15.29 | 3.06 |
| O0103OF | h | AYUDANTE | 0.2 | 14.36 | 2.87 |
| P014DP042 | m² | PLA.KNA. DANOLINE CORRIDOR QUADRIL Q1 (material) | 1.05 | 48.29 | 50.70 |
| P14DP146 | m | PERFIL CORRIDOR 1200 MM (material) | 1 | 7.57 | 7.57 |
| P14DP205 | m | ANGULAR SIMPLE 20/40/0,7 3050 MM (material) | 0.4 | 4.01 | 1.60 |
| PJA900 | ud | FIJACIONES LISA | 0.83 | 1 | 0.83 |
| %MA | % | MEDIOS AUXILIARES | 2 % | 66.63 | 1.33 |
|  |  | Total |  |  | 67.96 |

| Medición | Uds. | Largo | Parcial |
|---|---|---|---|
| ---------------------------------------------------------------- |  |  |  |
| PLANTA BAJA |  |  |  |
| -------------------------------- |  |  |  |
| DISTRIBUIDOR 0J-0L | 1 | 66 | 66.00 |
| Total |  |  | 66 |

**ED14DAC018** m² TEC.CON. SUSPENDIDO KNAUF TIPO 12/25Q (15/06/2010)
250 m² × 31.55 (32.5 con costes indirectos) = 8125.00
Techo continuo Knauf TIPO 12/25Q formado por una placa perforada cuadrangular Knauf , o equivalente abrobado por la DF. atornilladas a una estructura metálica de acero galvanizado de maestras primarias CD60x27x0,6 mm moduladas entre 500 y 1000 mm e/e y suspendidas del forjado o elemento soporte mediante cuelgues tipo nonius colocados cada 750mm, y maestras secundarias iguales a las primarias fijadas perpendicularmente a las primarias y a distinto nivel mediante caballetes y moduladas a 400 mm e/e. Incluso p.p de tornillería, pasta de juntas y fijaciones UNIK., banda acustica y fijaciones Totalmente terminado hasta acabado Q2 y listo para imprimar y decorar.

| Código | Ud | Descripción | Rendimiento | Precio | Importe |
|---|---|---|---|---|---|
| O0101OF | h. | OFICIAL 1ª | 0.27 | 15.29 | 4.13 |
| O0103OF | h | AYUDANTE | 0.27 | 14.36 | 3.88 |
| P10JA006 | m² | PLACA KNAUF TIP12/25Q 1200X2600 | 1.05 | 6.1 | 6.41 |
| P10JA350 | m | MAESTRA KNAUF 60/27/0,6 4000 | 3.25 | 1.23 | 4.00 |
| P10JA330 | m | PERFIL PERIMETRAL U DE 30/30 3000X0,55 MM | 0.45 | 0.98 | 0.44 |
| P10JA520 | ud | TORNILLO TN 3,5-25 MM KNAUF | 9.05 | 0.01 | 0.09 |
| P10JA522 | ud | TORNILLO TN 3,5-45 MM KNAUF | 17.05 | 0.02 | 0.34 |
| P10JB120 | ud | CUELGUE VARILLA REGULABLE C1 | 1.55 | 0.95 | 1.47 |
| P10JB130 | ud | HORQUILLA DE SEGURIDAD CON CLIP | 3.05 | 0.85 | 2.59 |
| P14DP112 | ud | NONIUS SUPERIOR 150-240 | 1.55 | 0.31 | 0.48 |
| P14DP104 | ud | CONECTOR CD 60X27 KNAUF | 0.65 | 0.17 | 0.11 |
| P14DP103 | ud | CABALLETE CD 60X27 KNAUF | 2.95 | 0.3 | 0.89 |
| P10JA215 | kg | PASTA DE JUNTAS KNAUF UNIK 24 HORAS 20 KG | 0.65 | 1 | 0.65 |
| P10JA210 | kg | PASTA DE AGARRE KNAUF PERLFIX 20 KG | 0.15 | 0.46 | 0.07 |
| P10JA250 | m | CINTA DE PAPEL PARA JUNTAS KNAUF 150 M | 1.55 | 0.03 | 0.05 |
| P10JA260 | m² | BANDA ACÚSTICA DE 30 MM ANCHO | 0.45 | 0.14 | 0.06 |
| P10JA270 | m² | KNAUF INSULATION ULTRACOUSTIC R DE 50M | 1.05 | 3.54 | 3.72 |
| PJA900 | ud | FIJACIONES LISA | 1.55 | 1 | 1.55 |
| %MA | % | MEDIOS AUXILIARES | 2 % | 30.93 | 0.62 |
|  |  | Total |  |  | 31.55 |

| Medición | Uds. | Largo | Parcial |
|---|---|---|---|
| 0N-01 DESCANSO maquinas bebidas Y |  |  |  |
| 0N-02 CONSERJERIA-reprografia | 1 | 250 | 250.00 |
| Total |  |  | 250 |

**D31ID015** ud MUELLE/CAUCHO PARA 200 kg (15/06/2010)
100 ud × 7.57 (7.8 con costes indirectos) = 780.00
Amortiguador para colocacion a pared desde perfileria metalica de placas de yeso,tipo E.P. 400 de AMC Mecanocaucho o equivalqnte aprobado por la DF en la `posicion que se marque en obra, totalmente colocado, i/ medios y material de montaje.

| Código | Ud | Descripción | Rendimiento | Precio | Importe |
|---|---|---|---|---|---|
| O0101OF | h. | OFICIAL 1ª | 0.2 | 15.29 | 3.06 |
| U32ID020 | ud | AMORTIGUADOR E.P. 400 AMC (material) | 1 | 3.16 | 3.16 |
| U32ID030 | ud | BASE ANTIDESLIZANTE (material) | 1 | 1.2 | 1.20 |
| %MA | % | MEDIOS AUXILIARES | 2 % | 7.42 | 0.15 |
|  |  | Total |  |  | 7.57 |

**EA04TM0101** m3 CIMBRA ANDAMIADA TUB. ALQ. 1 MES. (31/05/2010)
4650.48 m3 × 3.98 (4.1 con costes indirectos) = 19066.97
Alquiler mensual, montaje y desmontaje PLATAFORMA DE TRABAJO a base de estructura de cimbra tubular metálica para construccion de falsos techos en auditorios, teatros o edificios singulares de altura no habitual superior a 4 metros y para una altura inferior a 10 m. Compuesta por escalera de acceso, barandillas y rodapies reglamentarios. Incluso p.p. de medios auxiliares.
El exceso de tiempo estimado ira por cuenta de la empresa constructora.
Esta cimbra va destina a la realización de las instalaciones y el falso techo de la sala.

| Código | Ud | Descripción | Rendimiento | Precio | Importe |
|---|---|---|---|---|---|
| M13AM270 | d. | M3. ALQ. CIMBRA TUBULAR H<10 M. (maquinaria; 31/05/2010) | 30 | 0.03 | 0.90 |
| M13AM280 | m3 | MONTAJE Y DESM. CIMBRA TUBULAR (maquinaria; 31/05/2010) | 1 | 3 | 3.00 |
| %MA | % | MEDIOS AUXILIARES | 2 % | 3.90 | 0.08 |
|  |  | Total |  |  | 3.98 |

| Medición | Uds. | Largo | Ancho | Parcial |
|---|---|---|---|---|
| ---------------------------------------------------------------- |  |  |  |  |
| PLANTA PRIMERA |  |  |  |  |
| ------------------------------- |  |  |  |  |
| 2 meses | 2 | 13.3 | 174.83 | 4650.48 |
| Total |  |  |  | 4650.48 |

**EHOS501** m2 TECHO LAMAS ROBLE BAJO LUCERNARIO (28/04/1996)
20.27 m2 × 88.81 (91.47 con costes indirectos) = 1854.10
Techo de listones de madera deroble barnizado en mate de seccion 100*50mm con cepillado de la cara inferior para igualara la pendiente del resto de techo y cajeado de 30x50mm para acoplamiento a la estructura auxiliar para su cuelgues compuesta por: tubos de acero de 50x50x3 mm., soldada a la estructura portante del techo de la sala auditorio, los ratreles o listones iran fijados con tornillos abellanados a la estrctura portante y tamapdo con masilla de pasta de madera las cabezas, incluidos éstos, dos manos de pintura antioxidante e intumescente, ejecutado según detalle de proyecto, colocada.

| Código | Ud | Descripción | Rendimiento | Precio | Importe |
|---|---|---|---|---|---|
| O0101OF | h. | OFICIAL 1ª | 1 | 15.29 | 15.29 |
| O0102OF | h. | OFICIAL 2ª | 1 | 14.72 | 14.72 |
| P08MA071 | m. | RASTREL ROBLE 100*50MM (material; 13/11/2007) | 7.5 | 3 | 22.50 |
| MQMA58da | h | MOTOSIERRA MECÁNICA TARIMAS | 0.5 | 3.69 | 1.85 |
| PBUT11ba | ud | TORNILLO AUTORROSCANTE 6.3X40+ARANDELA | 21 | 0.16 | 3.36 |
| P33P210 | ud | VARIOS MATERIAL Y UTILLAJE (material; 31/05/2010) | 0.05 | 100 | 5.00 |
| P06JA001 | kg | ACERO LAMINADO S.275-JR | 5 | 1.25 | 6.25 |
| A34QG0 | kg | PINTURA INTUMESCENTE RF-90 1200 MICRAS (material; 22/06/2008) | 5 | 0.85 | 4.25 |
| A27HS030 | kg | BARNIZ ANTIOXIDANTE (material; 22/06/2008) | 5 | 2.37 | 11.85 |
| PQM4 | ud | PEQUEÑO MATERIAL 4 | 2 | 1 | 2.00 |
| %MA | % | MEDIOS AUXILIARES | 2 % | 87.07 | 1.74 |
|  |  | Total |  |  | 88.81 |

| Medición | Uds. | Largo | Ancho | Parcial |
|---|---|---|---|---|
| LUCERNARIO AUDITORIO | 1 | 8.85 | 2.29 | 20.27 |
| Total |  |  |  | 20.27 |

**EFT003** m² REVESTIMIENTO CURVO TECHO-PARED SALA (28/04/1996)
456.35 m² × 140.35 (144.56 con costes indirectos) = 65969.96
Construcción y colocación de resonador lineal ranurado frontal y perforado posterior, curvo escalonado en techo y frente de la Sala, formado por paneles aglomerado ignifugo mdf con acabado rechapado de madera natural de roble barnizado ignifugo de taller, con mecanizado perimetral de los lados machihembrado, velo negro fonoabsorbente termoadherido al dorso de las placas., colocados sobre estructura reticular de rastreles con mecanismos Hilti ocultos, completamente replanteado en curvo, nivelado y aplomado, fijados a estructura metálica, con rastreles longitudinales cada 70 cm. de diversos radios y curvas dentadas según plano de sección de la Sala y rastreles transversales rectos ensamblados a media madera y encolados a los anteriores para actuar de rigidizadores, formando un solo conjunto, incluso p/p de elementos de montaje, remates, etc. Tipo SpigoAcustic 28-16-16, de Spigogroup o equivalente aprobadopor laDF. Totalmente acabado. Estructa metalica auxiliar medida y valorada apoarte en capitulo de estructura.
.-¬E

| Código | Ud | Descripción | Rendimiento | Precio | Importe |
|---|---|---|---|---|---|
| P01EL100 | m2 | TABLERO SPIGOACUSTIC 28-16-16, RECTO (material; 31/05/2010) | 0.8 | 40 | 32.00 |
| P01EL101 | m2 | TABLERO SPIGOACUSTIC 28-16-16, CURVO (material; 31/05/2010) | 0.2 | 100 | 20.00 |
| P08MA070 | m. | RASTREL PINO 7,5X2,5 CM. (material; 13/11/2007) | 4.66 | 1.58 | 7.36 |
| PBUC11b | kg | GRAPAS MECÁNICAS PANELADOS (material; 31/05/2010) | 0.027 | 17.67 | 0.48 |
| MMMA89a | h | MAQUINA GRAPADORA CLAVADORA MECÁNICA | 0.077 | 1.35 | 0.10 |
| MQMA58da | h | MOTOSIERRA MECÁNICA TARIMAS | 0.035 | 3.69 | 0.13 |
| PBUT11ba | ud | TORNILLO AUTORROSCANTE 6.3X40+ARANDELA | 3.343 | 0.16 | 0.53 |
| O0101OF | h. | OFICIAL 1ª | 2.4 | 15.29 | 36.70 |
| O0103OF | h | AYUDANTE | 2.4 | 14.36 | 34.46 |
| O0104OF | h | PEÓN ESPECIALIZADO | 0.14 | 14.6 | 2.04 |
| P33P210 | ud | VARIOS MATERIAL Y UTILLAJE | 0.038 | 100 | 3.80 |
| %MA | % | MEDIOS AUXILIARES | 2 % | 137.60 | 2.75 |
|  |  | Total |  |  | 140.35 |

| Medición | Uds. | Largo | Ancho | Parcial |
|---|---|---|---|---|
| ---------------------------------------------------------------- |  |  |  |  |
| AUDITORIO |  |  |  |  |
| ------------------------------- |  |  |  |  |
|  | 1 | 2.15 | 9.9 | 21.29 |
|  | 1 | 4.91 | 9.9 | 48.61 |
|  | 1 | 2 | 9.9 | 19.80 |
|  | 1 | 3.51 | 9.9 | 34.75 |
|  | 1 | 0.65 | 9.9 | 6.44 |
|  | 1 | 0.79 | 9.9 | 7.82 |
|  | 1 | 0.5 | 9.9 | 4.95 |
|  | 1 | 4.23 | 9.9 | 41.88 |
|  | 1 | 0.78 | 9.9 | 7.72 |
|  | 1 | 0.53 | 9.9 | 5.25 |
|  | 1 | 0.69 | 9.9 | 6.83 |
|  | 1 | 3.25 | 9.9 | 32.18 |
|  | 1 | 1.04 | 9.9 | 10.30 |
|  | 1 | 0.81 | 9.9 | 8.02 |
|  | 1 | 6.34 | 9.9 | 62.77 |
|  | 1 | 1.5 | 9.9 | 14.85 |
|  | 1 | 3.58 | 9.9 | 35.44 |
|  | 1 | 0.78 | 9.9 | 7.72 |
| CAJA LUCERNARIO | 1 | 2.5 | 9.9 | 24.75 |
|  | 1 | 3.74 | 9.9 | 37.03 |
|  | 2 | 3.74 | 2.4 | 17.95 |
| Total |  |  |  | 456.35 |

**ETRPL3** Ud TRAMPILLA REGISTRO PLADUR 300X300 MM. (15/06/2010)
3 Ud × 145.65 (150.02 con costes indirectos) = 450.06
Trampilla de acero galvanizado lacado en blanco con marco oculto, para falso techo de pladur, para registro de instalaciones, de 300x300 mm., incluso cajeado en falso techo y rematada contra el mismo, colocada.

| Código | Ud | Descripción | Rendimiento | Precio | Importe |
|---|---|---|---|---|---|
| O0101OF | h. | OFICIAL 1ª | 1 | 15.29 | 15.29 |
| PTRAM3 | ud | TRAMPILLA PLADUR LISO 300X300 MM. (material; 25/06/2010) | 1 | 127 | 127.00 |
| PQM4 | ud | PEQUEÑO MATERIAL 4 | 0.5 | 1 | 0.50 |
| %MA | % | MEDIOS AUXILIARES | 2 % | 142.79 | 2.86 |
|  |  | Total |  |  | 145.65 |

**ETRPL4** Ud TRAMPILLA REGISTRO PLADUR 400X400 MM. (15/06/2010)
2 Ud × 164.01 (168.93 con costes indirectos) = 337.86
Trampilla de acero galvanizado lacado en blanco con marco oculto, para falso techo de pladur, para registro de instalaciones, de 400x400 mm., incluso cajeado en falso techo y rematada contra el mismo, colocada.

| Código | Ud | Descripción | Rendimiento | Precio | Importe |
|---|---|---|---|---|---|
| O0101OF | h. | OFICIAL 1ª | 1 | 15.29 | 15.29 |
| PTRAM4 | ud | TRAMPILLA PLADUR LISO 400X400 MM. (material; 25/06/2010) | 1 | 145 | 145.00 |
| PQM4 | ud | PEQUEÑO MATERIAL 4 | 0.5 | 1 | 0.50 |
| %MA | % | MEDIOS AUXILIARES | 2 % | 160.79 | 3.22 |
|  |  | Total |  |  | 164.01 |

**ETRPL5** Ud TRAMPILLA REGISTRO PLADUR 600X600 MM. (15/06/2010)
1 Ud × 204.91 (211.06 con costes indirectos) = 211.06
Trampilla normalizada de acero galvanizado lacado en blanco con marco oculto, para falso techo de knauf, para registro de instalaciones, de 600x600 mm., incluso cajeado en falso techo y rematada contra el mismo, colocada.

| Código | Ud | Descripción | Rendimiento | Precio | Importe |
|---|---|---|---|---|---|
| O0101OF | h. | OFICIAL 1ª | 1 | 15.29 | 15.29 |
| PTRAM5 | ud | TRAMPILLA PLADUR LISO 600X600 MM. (material; 25/06/2010) | 1 | 185 | 185.00 |
| PQM4 | ud | PEQUEÑO MATERIAL 4 | 0.6 | 1 | 0.60 |
| %MA | % | MEDIOS AUXILIARES | 2 % | 200.89 | 4.02 |
|  |  | Total |  |  | 204.91 |

**ETRPL** Ud TRA. REGISTRO PLADUR PERFORADO 300X300 MM. (15/06/2010)
10 Ud × 169.11 (174.18 con costes indirectos) = 1741.80
Trampilla de acero galvanizado lacado en blanco con marco oculto, para falso techo de pladur PERFORADO, para registro de instalaciones, de 300x300 mm., incluso cajeado en falso techo y rematada contra el mismo, colocada.

| Código | Ud | Descripción | Rendimiento | Precio | Importe |
|---|---|---|---|---|---|
| O0101OF | h. | OFICIAL 1ª | 1 | 15.29 | 15.29 |
| PTRMK | ud | TRAMPILLA PLADUR PERFORADO 300X300 MM. (material; 13/07/2010) | 1 | 150 | 150.00 |
| PQM4 | ud | PEQUEÑO MATERIAL 4 | 0.5 | 1 | 0.50 |
| %MA | % | MEDIOS AUXILIARES | 2 % | 165.79 | 3.32 |
|  |  | Total |  |  | 169.11 |

| Medición | Uds. | Parcial |
|---|---|---|
|  | 5 | 5.00 |
|  | 5 | 5.00 |
| Total |  | 10 |

**E08PMT023** m TABICA DE MADERA ROBLE (31/01/2000)
103 m × 41.57 (42.82 con costes indirectos) = 4410.46
Tabiuca de cierre con tablero DMH de 10 mm. de espesor, acabado rechapado en lamina de roble natural acabado barnizado sujeto mediante puntas clavadas a rastreles de madera de pino de 5x5 cm. separados 40 cm. entre ejes, recibidos con pasta de yeso negro, s/NTE-RPL-19,

| Código | Ud | Descripción | Rendimiento | Precio | Importe |
|---|---|---|---|---|---|
| O0101CA | h | OFICIAL 1ª CARPINTERO | 0.45 | 15.29 | 6.88 |
| O0101OF | h. | OFICIAL 1ª | 0.225 | 15.29 | 3.44 |
| O0105OF | h | PEÓN ORDINARIO | 0.225 | 14.02 | 3.15 |
| P04MM023 | m2 | TABLERO DMH600 RECHAPADO EN ROBLE (material; 22/10/2013) | 1.05 | 25 | 26.25 |
| A01A030 | m3 | PASTA DE YESO NEGRO (material; 31/01/2000) | 0.006 | 64.6 | 0.39 |
| P04MW010 | ud | MATER. AUXILIAR REVEST. MADERA (material; 22/10/2013) | 1 | 0.64 | 0.64 |
| %MA | % | MEDIOS AUXILIARES | 2 % | 40.75 | 0.82 |
|  |  | Total |  |  | 41.57 |

| Medición | Uds. | Largo | Parcial |
|---|---|---|---|
|  | 2 | 51.5 | 103.00 |
| Total |  |  | 103 |

## C10 CARPINTERIA METALICA CERRAJERIA (10/11/2000)
Importe: 423033.11

**E02c** m² CARPINTERIA BICOLOR SOLEAL FY65 HOJA OCULTA (22/06/2008)
216.84 m² × 264.51 (272.45 con costes indirectos) = 59078.06
Suministro y colocación carpintería practicable bicolor de hoja oculta compuesta por partes fijas, practicables y oscilobatientes.Compuesta por perfiles de aluminio extruido (UNE 38.350) con aleación 6060-T5 y acabado superficial del aluminio lacado en dos colores (sello Qualicoat) con tratamiento calidad marina, de resistencia a la corrosión y desgaste superiores. Perfilería con rotura de puente térmico, a base de barretas de poliamida reforzada (UNE-EN 10077 o DIN 4108) en marco y hoja, realizada mediante semiperfiles de aluminio exterior e interior, unidos entre si, mediante barretas de poliamida reforzadas con fibra de vidrio, con cordón termofusible. Marco con tres cámaras y una dimensión en profundidad de cerco de 65 mm y hoja con 75 mm con rotura del puente térmico y ajunquillamiento exterior mediante perfil de poliamida de alta resistecia a los agentes atmosféricos. Con espesores mínimos de pared de perfil 1,6mm. Unión de cercos y hojas con corte a 45º y doble sistema de escuadra mecánica de pasador cónico exterior e interior; uniones tratadas con cola monocomponente para sellado estanco de ingletes. Sistema de herrajes por ranura o mecanizados específicos en marco y hoja permitiendo rotación de 180º, maneta de cremona de accionamiento monodireccional con cierre multipunto y elementos de giro o bisagras con eje de acero inoxidable. Cierre de la hoja por accionamiento de maneta interior y pletina de cremona a herraje multipunto. Acuñado del vidrio mediante precalzos de sistema y calzos puntuales (UNE 85-222). Fijación de los vidrios mediante junquillos interiores clipados y juntas al exterior e interior de EPDM de calidad marina (instalación de los vidrios realizada y supervisada por el mismo industrial, responsable de la unidad completa de ventana aluminio/vidrio). Triple junta de estanquidad de EPDM de calidad marina, junta central coextrusionada de EPDM celular y rígido en la base, unión perimetral sin cortes en inglete, con inyección y vulcanizado en frío. Deflector oculto para evacuación de las aguas de infiltración. Embocadura, vierteaguas y remates según planos de detalle, en chapa de aluminio e=2mm aleación 5005 (aluminio/magnesio) con tratamiento H14 (EN 485-2), anodizada en color a escoger por D.F., conformada y plegada.
Montaje de la carpintería sobre precerco de acero galvanizado recibido a obra, aislado con banda perimetral de neopreno y posterior sellado perimetral de cerco a obra mediante Silicona DC791, resistente a la intemperie y alto módulo de elasticidad. Color sellante contratipado MGR. Ventana con clasificación A4 E9A VC5. Fabricación, elaboración en taller y montaje por industrial homologado por el fabricante, quien aportara marcado y sellado CE y certifiado de garantía de la ventana terminada en obra. Se aportarán certificados de procedencia de material de extrusión (% aluminio reciclado) y garantías de acabado superficial de aluminio. Totamente terminada, instalada, conexionada y montada. Tipo carpintería bicolor Soleal FY65 hoja oculta de Technal o equivalente aprobado por D.F.

| Código | Ud | Descripción | Rendimiento | Precio | Importe |
|---|---|---|---|---|---|
| O0101CE | h | OFICIAL 1ª CERRAJERO | 0.9 | 15.29 | 13.76 |
| O0103C | h | AYUDANTE CERRAJERO | 0.9 | 14.36 | 12.92 |
| P12AW011 | m | PREMARCO DE ALUMINIO (material) | 4 | 4.41 | 17.64 |
| PCAWS51 | m2 | CAR. TECHNAL BICOLOR SOLEAL FY65 FIJO (material; 13/07/2010) | 1 | 195 | 195.00 |
| PPVETG | p.p. | RECERCADO MOCHETAS CHAPA ALUMINIO LACADA (material; 13/07/2010) | 1 | 15 | 15.00 |
| PQM4 | ud | PEQUEÑO MATERIAL 4 | 5 | 1 | 5.00 |
| %MA | % | MEDIOS AUXILIARES | 2 % | 259.32 | 5.19 |
|  |  | Total |  |  | 264.51 |

| Medición | Uds. | Largo | Alto | Parcial |
|---|---|---|---|---|
| v1 | 5 | 3.41 | 1.4 | 23.87 |
| v2A y v2B | 5 | 3.41 | 1.4 | 23.87 |
| v3 | 11 | 2.77 | 1.4 | 42.66 |
| v4A y v4B | 12 | 2.13 | 1.4 | 35.78 |
| v5 | 1 | 1.81 | 1.4 | 2.53 |
| v6A y v6B | 5 | 1.49 | 1.4 | 10.43 |
| v7 | 4 | 0.72 | 1.4 | 4.03 |
| v8 | 1 | 1.05 | 1.4 | 1.47 |
| v9 | 1 | 3 | 0.1 | 0.30 |
| v10 | 1 | 2.1 | 2.1 | 4.41 |
| v11 | 1 | 1.86 | 2.3 | 4.28 |
| v12 | 1 | 1.86 | 1.4 | 2.60 |
| v14 | 1 | 24.28 | 1.65 | 40.06 |
| v15a | 1 | 4.77 | 1.65 | 7.87 |
| v15b | 1 | 4.81 | 1.65 | 7.94 |
| v15c | 1 | 1.66 | 1.65 | 2.74 |
| v18 | 2 | 1 | 1 | 2.00 |
| Subtotal |  |  |  | 216.84 |
| Total |  |  |  | 216.84 |

**E02c1** m² CARPINTERIA BICOLOR SOLEAL FY65 HOJA FIJA (22/06/2008)
18.25 m² × 258.46 (266.21 con costes indirectos) = 4858.33
Suministro y colocación carpintería fija bicolor seri de hoja oculta.Compuesta por perfiles de aluminio extruido (UNE 38.350) con aleación 6060-T5 y acabado superficial del aluminio lacado en dos colores (sello Qualicoat) con tratamiento calidad marina, de resistencia a la corrosión y desgaste superiores. Perfilería con rotura de puente térmico, a base de barretas de poliamida reforzada (UNE-EN 10077 o DIN 4108) en marco y hoja, realizada mediante semiperfiles de aluminio exterior e interior, unidos entre si, mediante barretas de poliamida reforzadas con fibra de vidrio, con cordón termofusible. Marco con tres cámaras y una dimensión en profundidad de cerco de 65 mm y hoja con 75 mm con rotura del puente térmico y ajunquillamiento exterior mediante perfil de poliamida de alta resistecia a los agentes atmosféricos. Con espesores mínimos de pared de perfil 1,6mm. Unión de cercos y hojas con corte a 45º y doble sistema de escuadra mecánica de pasador cónico exterior e interior; uniones tratadas con cola monocomponente para sellado estanco de ingletes. Acuñado del vidrio mediante precalzos de sistema y calzos puntuales (UNE 85-222). Fijación de los vidrios mediante junquillos interiores clipados y juntas al exterior e interior de EPDM de calidad marina (instalación de los vidrios realizada y supervisada por el mismo industrial, responsable de la unidad completa de ventana aluminio/vidrio). Triple junta de estanquidad de EPDM de calidad marina, junta central coextrusionada de EPDM celular y rígido en la base, unión perimetral sin cortes en inglete, con inyección y vulcanizado en frío. Deflector oculto para evacuación de las aguas de infiltración. Embocadura, vierteaguas y remates según planos de detalle, en chapa de aluminio e=2mm aleación 5005 (aluminio/magnesio) con tratamiento H14 (EN 485-2), anodizada en color a escoger por D.F., conformada y plegada.
Montaje de la carpintería sobre precerco de acero galvanizado recibido a obra, aislado con banda perimetral de neopreno y posterior sellado perimetral de cerco a obra mediante Silicona DC791, resistente a la intemperie y alto módulo de elasticidad. Color sellante contratipado MGR. Ventana con clasificación A4 E9A VC5. Fabricación, elaboración en taller y montaje por industrial homologado por el fabricante, quien aportara marcado y sellado CE y certifiado de garantía de la ventana terminada en obra. Se aportarán certificados de procedencia de material de extrusión (% aluminio reciclado) y garantías de acabado superficial de aluminio. Totamente terminada, instalada, conexionada y montada. Tipo carpintería bicolor Soleal FY65 hoja oculta de Technal o equivalente aprobado por D.F.

| Código | Ud | Descripción | Rendimiento | Precio | Importe |
|---|---|---|---|---|---|
| O0101CE | h | OFICIAL 1ª CERRAJERO | 0.7 | 15.29 | 10.70 |
| O0103C | h | AYUDANTE CERRAJERO | 0.7 | 14.36 | 10.05 |
| P12AW011 | m | PREMARCO DE ALUMINIO | 4 | 4.41 | 17.64 |
| PCAWS57 | m2 | CAR. TECHNAL BICOLOR SOLEAL FY65 FIJO (material; 13/07/2010) | 1 | 195 | 195.00 |
| PPVETG | p.p. | RECERCADO MOCHETAS CHAPA ALUMINIO LACADA | 1 | 15 | 15.00 |
| PQM4 | ud | PEQUEÑO MATERIAL 4 | 5 | 1 | 5.00 |
| %MA | % | MEDIOS AUXILIARES | 2 % | 253.39 | 5.07 |
|  |  | Total |  |  | 258.46 |

| Medición | Uds. | Largo | Alto | Parcial |
|---|---|---|---|---|
| v16a _ vestíbulo | 1 | 4.45 | 0.6 | 2.67 |
| v16b _ vestíbulo | 1 | 5.02 | 0.6 | 3.01 |
| v17a _ aulas de coro y orquesta | 3 | 4.47 | 0.6 | 8.05 |
| v17b _ aula de coro | 1 | 3.12 | 0.6 | 1.87 |
| v17c _ aulas de clave | 1 | 4.41 | 0.6 | 2.65 |
| Total |  |  |  | 18.25 |

**E02cb** m² CARPINTERIA MONOCOLOR SOLEAL FY65 HOJA OCULTA (22/06/2008)
150.16 m² × 244.11 (251.43 con costes indirectos) = 37754.73
Suministro y colocación carpintería practicable monocolor de hoja oculta compuesta por partes fijas, practicables y oscilobatientes.Compuesta por perfiles de aluminio extruido (UNE 38.350) con aleación 6060-T5 y acabado superficial del aluminio lacado en color (sello Qualicoat) con tratamiento calidad marina, de resistencia a la corrosión y desgaste superiores. Perfilería con rotura de puente térmico, a base de barretas de poliamida reforzada (UNE-EN 10077 o DIN 4108) en marco y hoja, realizada mediante semiperfiles de aluminio exterior e interior, unidos entre si, mediante barretas de poliamida reforzadas con fibra de vidrio, con cordón termofusible. Marco con tres cámaras y una dimensión en profundidad de cerco de 65 mm y hoja con 75 mm con rotura del puente térmico y ajunquillamiento exterior mediante perfil de poliamida de alta resistecia a los agentes atmosféricos. Con espesores mínimos de pared de perfil 1,6mm. Unión de cercos y hojas con corte a 45º y doble sistema de escuadra mecánica de pasador cónico exterior e interior; uniones tratadas con cola monocomponente para sellado estanco de ingletes. Sistema de herrajes por ranura o mecanizados específicos en marco y hoja permitiendo rotación de 180º, maneta de cremona de accionamiento monodireccional con cierre multipunto y elementos de giro o bisagras con eje de acero inoxidable. Cierre de la hoja por accionamiento de maneta interior y pletina de cremona a herraje multipunto. Acuñado del vidrio mediante precalzos de sistema y calzos puntuales (UNE 85-222). Fijación de los vidrios mediante junquillos interiores clipados y juntas al exterior e interior de EPDM de calidad marina (instalación de los vidrios realizada y supervisada por el mismo industrial, responsable de la unidad completa de ventana aluminio/vidrio). Triple junta de estanquidad de EPDM de calidad marina, junta central coextrusionada de EPDM celular y rígido en la base, unión perimetral sin cortes en inglete, con inyección y vulcanizado en frío. Deflector oculto para evacuación de las aguas de infiltración. Embocadura, vierteaguas y remates según planos de detalle, en chapa de aluminio e=2
, TIENE MAS HIERROMY HORMIGONmm aleación 5005 (aluminio/magnesio) con tratamiento H14 (EN 485-2), anodizada en color a escoger por D.F., conformada y plegada.
Montaje de la carpintería sobre precerco de acero galvanizado recibido a obra, aislado con banda perimetral de neopreno y posterior sellado perimetral de cerco a obra mediante Silicona DC791, resistente a la intemperie y alto módulo de elasticidad. Color sellante contratipado MGR. Ventana con clasificación A4 E9A VC5. Fabricación, elaboración en taller y montaje por industrial homologado por el fabricante, quien aportara marcado y sellado CE y certifiado de garantía de la ventana terminada en obra. Se aportarán certificados de procedencia de material de extrusión (% aluminio reciclado) y garantías de acabado superficial de aluminio. Totamente terminada, instalada, conexionada y montada. Tipo carpintería monocolor Soleal FY65 hoja oculta de Technal o equivalente aprobado por D.F.

| Código | Ud | Descripción | Rendimiento | Precio | Importe |
|---|---|---|---|---|---|
| O0101CE | h | OFICIAL 1ª CERRAJERO | 0.9 | 15.29 | 13.76 |
| O0103C | h | AYUDANTE CERRAJERO | 0.9 | 14.36 | 12.92 |
| P12AW011 | m | PREMARCO DE ALUMINIO | 4 | 4.41 | 17.64 |
| PCAWS52 | m2 | CAR. TECHNAL MONOCOLOR SOLEAL FY65 (material; 13/07/2010) | 1 | 175 | 175.00 |
| PPVETG | p.p. | RECERCADO MOCHETAS CHAPA ALUMINIO LACADA | 1 | 15 | 15.00 |
| PQM4 | ud | PEQUEÑO MATERIAL 4 | 5 | 1 | 5.00 |
| %MA | % | MEDIOS AUXILIARES | 2 % | 239.32 | 4.79 |
|  |  | Total |  |  | 244.11 |

| Medición | Uds. | Largo | Alto | Parcial |
|---|---|---|---|---|
| vp1 | 38 | 1.23 | 1.9 | 88.81 |
| vp2 | 18 | 0.82 | 1.9 | 28.04 |
| vp3 | 9 | 1.2 | 1 | 10.80 |
| vp4 | 1 | 1 | 1 | 1.00 |
| vp5 | 2 | 0.8 | 1 | 1.60 |
| vp6 | 1 | 0.6 | 1 | 0.60 |
| v16A _ auditorio | 1 | 2.3 | 2.79 | 6.42 |
| vP16 | 2 | 1.8 | 1 | 3.60 |
| L1 _ lucernario auditorio | 1 | 7.74 | 1.2 | 9.29 |
| Subtotal |  |  |  | 150.16 |
| Total |  |  |  | 150.16 |

**E02d** m² CARPINTERIA BICOLOR UNICITY HI (22/06/2008)
38.85 m² × 320.61 (330.23 con costes indirectos) = 12829.44
Suministro y colocación carpintería practicable compuesta por partes fijas y practicables, de hoja oculta, montada sobre premarco. Carpintería de aluminio extruido (UNE 38.337 o ), con aleación 6063-T5 o 6060-T5. Acabado lacado en dos colores con espesor de la capa de pintura de poliéster entre 50 y 120 micras, con pretratamiento reforzado Sea-Side (sello de calidad QUALICOAT). Perfilería con rotura de puente térmico, con marco de 4 tubos de modulo 85mm y hoja recta de 88mm , con espesores mínimos de 1,6mm, superficie de aluminio visto desde el exterior de 55mm tanto en los marcos como en cualquiera de los encuentros de dos hojas, hoja fijo, fijo fijo, etc. Unión de marcos y hojas mediante corte a inglete con escuadra de tetones con autoposicionamiento y cola monocomponente. Escuadra de refuerzo en el tubular exterior. Hoja y marco con rotura del puente térmico mediante barreta de poliamida con fibra de vidrio, siendo la de la hoja reforzada con laminas que evitan la trasmisión térmica por convección. Tornillería de acero inoxidable y bisagras ocultas especiales.Triple junta de estanquidad, dos de ellas de EPDM coextrusionado.Evacuación de las aguas mediante deflector oculto y cámara de descomprensión. Marco con ranura labiada para la inserción de chapa de remate o sellado de silicona protegida de los UVA. Atenuación acústica hasta 44dB, transmitancia de hasta 2.3W/m2 ºC,clasificación A.E.V. 4 E1200 C4. Totamente terminada, instalada, conexionada y montada. Tipo Unicity HI bicolor de Technal o equivalente aprobado por D.F.

| Código | Ud | Descripción | Rendimiento | Precio | Importe |
|---|---|---|---|---|---|
| O0101CE | h | OFICIAL 1ª CERRAJERO | 0.9 | 15.29 | 13.76 |
| O0103C | h | AYUDANTE CERRAJERO | 0.9 | 14.36 | 12.92 |
| P12AW011 | m | PREMARCO DE ALUMINIO | 4 | 4.41 | 17.64 |
| PCAWS56 | m2 | CAR. TECHNAL UNICITY - FIJAS+PRACTICABLE BICO (material; 13/07/2010) | 1 | 250 | 250.00 |
| PPVETG | p.p. | RECERCADO MOCHETAS CHAPA ALUMINIO LACADA | 1 | 15 | 15.00 |
| PQM4 | ud | PEQUEÑO MATERIAL 4 | 5 | 1 | 5.00 |
| %MA | % | MEDIOS AUXILIARES | 2 % | 314.32 | 6.29 |
|  |  | Total |  |  | 320.61 |

| Medición | Uds. | Largo | Alto | Parcial |
|---|---|---|---|---|
| v14 _ pasillo 1.E | 1 | 24.28 | 1.6 | 38.85 |
| Total |  |  |  | 38.85 |

**E02j** m² CARPINTERIA MONOCOLOR UNICITY HI (22/06/2008)
90.65 m² × 279.81 (288.2 con costes indirectos) = 26125.33
Suministro y colocación carpintería practicable compuesta por partes fijas y practicables, de hoja oculta, montada sobre premarco. Carpintería de aluminio extruido (UNE 38.337 o ), con aleación 6063-T5 o 6060-T5. Acabado lacado en color con espesor de la capa de pintura de poliéster entre 50 y 120 micras, con pretratamiento reforzado Sea-Side (sello de calidad QUALICOAT). Perfilería con rotura de puente térmico, con marco de 4 tubos de modulo 85mm y hoja recta de 88mm , con espesores mínimos de 1,6mm, superficie de aluminio visto desde el exterior de 55mm tanto en los marcos como en cualquiera de los encuentros de dos hojas, hoja fijo, fijo fijo, etc. Unión de marcos y hojas mediante corte a inglete con escuadra de tetones con autoposicionamiento y cola monocomponente. Escuadra de refuerzo en el tubular exterior. Hoja y marco con rotura del puente térmico mediante barreta de poliamida con fibra de vidrio, siendo la de la hoja reforzada con laminas que evitan la trasmisión térmica por convección. Tornillería de acero inoxidable y bisagras ocultas especiales.Triple junta de estanquidad, dos de ellas de EPDM coextrusionado.Evacuación de las aguas mediante deflector oculto y cámara de descomprensión. Marco con ranura labiada para la inserción de chapa de remate o sellado de silicona protegida de los UVA. Atenuación acústica hasta 44dB, transmitancia de hasta 2.3W/m2 ºC,clasificación A.E.V. 4 E1200 C4. Totamente terminada, instalada, conexionada y montada. Tipo Unicity HI de Technal o equivalente aprobado por D.F.

| Código | Ud | Descripción | Rendimiento | Precio | Importe |
|---|---|---|---|---|---|
| O0101CE | h | OFICIAL 1ª CERRAJERO | 0.9 | 15.29 | 13.76 |
| O0103C | h | AYUDANTE CERRAJERO | 0.9 | 14.36 | 12.92 |
| P12AW011 | m | PREMARCO DE ALUMINIO | 4 | 4.41 | 17.64 |
| PCAWS53 | m2 | CAR. TECHNAL UNICITY - FIJAS+PRACTICABLE (material; 13/07/2010) | 1 | 210 | 210.00 |
| PPVETG | p.p. | RECERCADO MOCHETAS CHAPA ALUMINIO LACADA | 1 | 15 | 15.00 |
| PQM4 | ud | PEQUEÑO MATERIAL 4 | 5 | 1 | 5.00 |
| %MA | % | MEDIOS AUXILIARES | 2 % | 274.32 | 5.49 |
|  |  | Total |  |  | 279.81 |

| Medición | Uds. | Largo | Alto | Parcial |
|---|---|---|---|---|
| vp7 _ usos múltiples | 1 | 9.43 | 2.4 | 22.63 |
| vp8 _ biblioteca | 1 | 8.65 | 2.4 | 20.76 |
| vp9 _ sala profesores | 1 | 2.4 | 2.4 | 5.76 |
| vp10 _ pasillo 1A | 1 | 25.94 | 1.6 | 41.50 |
| Subtotal |  |  |  | 90.65 |
| Total |  |  |  | 90.65 |

**E02e** m² CARPINTERÍA GEODE MX DE TECHNAL (22/06/2008)
132.58 m² × 350.08 (360.58 con costes indirectos) = 47805.70
Suministro y colocación de carpintería de muro cortina de aluminio extruido (UNE 38.337 o UNE 38.350 ) con aleación 6063-T5 o 6060-T5. Acabado lacado color a escorger por D.F. con espesor de la capa de pintura de poliéster entre 50 y 120 micras, con pretratamiento reforzado Sea-Side" e=20 micras (según sello de calidad Qualicoat y Qualanod). Montantes y travesaños de 52 mm de módulo dimensionados para cumplir las necesidades inerciales. Unión montante-travesaño en corte recto. Ensamblaje por embudos fijos sobre el travesaño para colocación frontal y piezas específicas para colocación lateral. Estanquidad de la unión montante-travesaño con tapones de embudo. Estanqueidad de la estructura de rellenos con juntas vulcanizadas en las uniones. Junta de compresión EPDM interna. Intercalario de poliamida horizontal y vertical. Tapas de aluminio exteriores clipables en montantes y travesaños. Anclajes de acero laminado en caliente con acabado galvanizado para la fijación de los montantes a la obra. Los remates con la obra por sus partes superior, inferior y laterales mediante molduras de chapa de aluminio conformada de 2 mm de espesor. Clasificación de permeabilidad al aire: AE (759 Pa); estanqueidad al agua: RE 1200 (70 min con presión de 1200 Pa); resistencia a carga: apta para deformación brusca de 1200Pa; aislamiento acustico: hasta 40 db para presiones acústicas de 60 db exterior; aislamiento térmico: UH= 1,4 W/m2K.Totamente terminada, instalada, conexionada y montada. Tipo muro cortina Geode MX de Technal o equivalente aprobado por D.F.

| Código | Ud | Descripción | Rendimiento | Precio | Importe |
|---|---|---|---|---|---|
| O0101CE | h | OFICIAL 1ª CERRAJERO | 0.9 | 15.29 | 13.76 |
| O0103C | h | AYUDANTE CERRAJERO | 0.9 | 14.36 | 12.92 |
| P12AW011 | m | PREMARCO DE ALUMINIO | 4 | 4.41 | 17.64 |
| PE14AAM0 | m2 | ESTRUCTURA DE MC CARPINTERIA GEODE MX (material) | 1 | 278.9 | 278.90 |
| PPVETG | p.p. | RECERCADO MOCHETAS CHAPA ALUMINIO LACADA | 1 | 15 | 15.00 |
| PQM4 | ud | PEQUEÑO MATERIAL 4 | 5 | 1 | 5.00 |
| %MA | % | MEDIOS AUXILIARES | 2 % | 343.22 | 6.86 |
|  |  | Total |  |  | 350.08 |

| Medición | Uds. | Largo | Alto | Parcial |
|---|---|---|---|---|
| vp12 y vp13 _a _ patio | 2 | 2.31 | 1.87 | 8.64 |
| vp12 y vp13 _b _ patio | 2 | 1.59 | 2.79 | 8.87 |
| vp14 y vp15 _ a _ patio | 2 | 1.54 | 1.87 | 5.76 |
| vp14 y vp15 _ b _ patio | 2 | 2.36 | 2.79 | 13.17 |
| C1 _ porche | 1 | 9.69 | 2.8 | 27.13 |
| C2 _ porche | 1 | 9.48 | 2.8 | 26.54 |
| C3a_porche | 1 | 9.74 | 2.8 | 27.27 |
| C3b_porche | 1 | 1.84 | 4 | 7.36 |
| C5_porche | 1 | 1.96 | 4 | 7.84 |
| Subtotal |  |  |  | 132.58 |
| Total |  |  |  | 132.58 |

**E02e1** m² CARPINTERÍA GEODE MX DE TECHNAL AMAESTRAMIEN (10/11/2000)
17.28 m² × 373.93 (385.15 con costes indirectos) = 6655.39
Suministro y colocación de carpintería de muro cortina de aluminio extruido (UNE 38.337 o UNE 38.350 ) con aleación 6063-T5 o 6060-T5. Acabado lacado color a escorger por D.F. con espesor de la capa de pintura de poliéster entre 50 y 120 micras, con pretratamiento reforzado Sea-Side" e=20 micras (según sello de calidad Qualicoat y Qualanod). Montantes y travesaños de 52 mm de módulo dimensionados para cumplir las necesidades inerciales. Unión montante-travesaño en corte recto. Ensamblaje por embudos fijos sobre el travesaño para colocación frontal y piezas específicas para colocación lateral. Estanquidad de la unión montante-travesaño con tapones de embudo. Estanqueidad de la estructura de rellenos con juntas vulcanizadas en las uniones. Junta de compresión EPDM interna. Intercalario de poliamida horizontal y vertical. Tapas de aluminio exteriores clipables en montantes y travesaños. Anclajes de acero laminado en caliente con acabado galvanizado para la fijación de los montantes a la obra. Los remates con la obra por sus partes superior, inferior y laterales mediante molduras de chapa de aluminio conformada de 2 mm de espesor. Clasificación de permeabilidad al aire: AE (759 Pa); estanqueidad al agua: RE 1200 (70 min con presión de 1200 Pa); resistencia a carga: apta para deformación brusca de 1200Pa; aislamiento acustico: hasta 40 db para presiones acústicas de 60 db exterior; aislamiento térmico: UH= 1,4 W/m2K. Totamente terminada, instalada, conexionada y montada. Tipo muro cortina Geode MX de Technal o equivalente aprobado por D.F. Incluso perfiles de refuerzo en acero tubular swegun detalles de proyectoTodas la puertas con sistema de amaestramiento segun plan de cierre o indicaciones de la propiedad.

| Código | Ud | Descripción | Rendimiento | Precio | Importe |
|---|---|---|---|---|---|
| O0101CE | h | OFICIAL 1ª CERRAJERO | 0.9 | 15.29 | 13.76 |
| O0103C | h | AYUDANTE CERRAJERO | 0.9 | 14.36 | 12.92 |
| P12AW011 | m | PREMARCO DE ALUMINIO | 4 | 4.41 | 17.64 |
| PE14AAM0 | m2 | ESTRUCTURA DE MC CARPINTERIA GEODE MX | 1 | 278.9 | 278.90 |
| PPVETG | p.p. | RECERCADO MOCHETAS CHAPA ALUMINIO LACADA | 1 | 15 | 15.00 |
| P03ALT030 | kg | ACERO EN TUBO CUADRADO | 2.5 | 1.35 | 3.38 |
| PKSS3 | ud | INCREMENTO POR AMAESTRAMIENTO EN GRUPOS (material; 15/09/2003) | 1 | 20 | 20.00 |
| PQM4 | ud | PEQUEÑO MATERIAL 4 | 5 | 1 | 5.00 |
| %MA | % | MEDIOS AUXILIARES | 2 % | 366.60 | 7.33 |
|  |  | Total |  |  | 373.93 |

| Medición | Uds. | Largo | Alto | Parcial |
|---|---|---|---|---|
| C4 _ porche | 1 | 4.32 | 4 | 17.28 |
| Total |  |  |  | 17.28 |

**E02f** m² CARPINTERÍA MX SSG FM261 DE TECHNAL (22/06/2008)
36.66 m² × 315.51 (324.98 con costes indirectos) = 11913.77
Suministro y colocación de carpintería de muro cortina de aluminio extruido (UNE 38.337 o UNE 38.350 ) con aleación 6063-T5 o 6060-T5. Acabado lacado color a escorger por D.F. con espesor de la capa de pintura de poliéster entre 50 y 120 micras, con pretratamiento reforzado Sea-Side" e=20 micras (según sello de calidad Qualicoat y Qualanod). Montantes y travesaños de 26 mm de módulo. Profundidad de 60 mm en montante y travesaño dimensionados para cumplir las necesidades inerciales. Unión montante-travesaño en corte recto. Ensamblaje por embudos fijos sobre el travesaño para colocación frontal y piezas específicas para colocación lateral. Estanquidad de la unión montante-travesaño con tapones de embudo inyectados por mastic acrílico. Estanquidad de la estructura de rellenos con juntas vulcanizadas en las uniones. Junta de compresión EPDM interna para evitar el paso del aire. Aislamiento térmico por intercalario de poliamida horizontal y vertical colocado entre la estructura y la contratapa. Anclajes directos del vidrio con la estructura de los montantes de tal forma que el aspecto exterior no disponga de ninguna tapeta de aluminio. Clasificación de permeabilidad al aire: AE (759 Pa); estanqueidad al agua: RE 1200 (70 min con presión de 1200 Pa); resistencia a carga: apta para deformación brusca de 1200Pa; aislamiento acustico: hasta 40 db para presiones acústicas de 60 db exterior; aislamiento térmico: UH= 1,4 W/m2K. Totamente terminada, instalada, conexionada y montada. Tipo MX SSG FM261 de Technal o equivalente aprobado por D.F.

| Código | Ud | Descripción | Rendimiento | Precio | Importe |
|---|---|---|---|---|---|
| O0101CE | h | OFICIAL 1ª CERRAJERO | 0.9 | 15.29 | 13.76 |
| O0103C | h | AYUDANTE CERRAJERO | 0.9 | 14.36 | 12.92 |
| P12AW011 | m | PREMARCO DE ALUMINIO | 4 | 4.41 | 17.64 |
| PN14AAM0 | m2 | ESTRUCTURA DE MURO CORTINA MX SSG FM261 (material) | 1 | 245 | 245.00 |
| PPVETG | p.p. | RECERCADO MOCHETAS CHAPA ALUMINIO LACADA | 1 | 15 | 15.00 |
| PQM4 | ud | PEQUEÑO MATERIAL 4 | 5 | 1 | 5.00 |
| %MA | % | MEDIOS AUXILIARES | 2 % | 309.32 | 6.19 |
|  |  | Total |  |  | 315.51 |

| Medición | Uds. | Largo | Alto | Parcial |
|---|---|---|---|---|
| v13 _ vestíbulo | 1 | 7.85 | 0.92 | 7.22 |
| vp11 _ ventana asiento patios | 5 | 2.5 | 1.84 | 23.00 |
| v16B _ auditorio - pasillo | 1 | 2.3 | 2.8 | 6.44 |
| Subtotal |  |  |  | 36.66 |
| Total |  |  |  | 36.66 |

**E02h** m² PUERTA FACHADA RPT (CON CHAPA DELANTE) (15/09/2003)
25.96 m² × 606.72 (624.92 con costes indirectos) = 16222.92
Suministro y colocación de unidad puerta, de 1 o 2 hojas y fijos con rotura del puente térmico: montada sobre premarco. con frente al exterior de chapa TRAPÉZA perforada 7,96,54 B/HB, según detalle de proyecto. Aluminio extruido con aleación 6063-T5 o 6060-T5 (UNE 38.337 o UNE 38.350). Acabado lacado color a definir en obra por D.Fcon espesor entre 50 y 120 micras de la capa de pintura de poliéster, con pretratamiento reforzado calidad marina e=micras (sello de calidad Qualicoat y Qualanod). Perfiles tubulares simetric con doble barreta de 20 mm con 25% de fibra de vidrio. Marco con ranura para el clipaje de chapas y vierteaguas. Hojas de tres cámaras de 55 mm. Ensamblaje de las hojas mediante escuadras con pasadores. Ensamblaje al zocalo mediante embudo especial. Acristalamiento mediante juntas EPDM calidad marina; estanquidad marco-hoja mediante junta continua vulcanizada termoplástica; deflectores ocultos al exterio para drenaje.Método de apertura según planos.Incluyendo chapa perforada Totamente terminada, instalada, conexionada y montada. Tipo PY de Technal o equivalente aprobado por D.F. con Dispositivo antipánico serie Universal de sobreponer, para vías de evacuación y escape. Soportes estrechos de 280 x 39 mm, reversible, un punto de cierre lateral con picaporte basculante. Certificado por AENOR según UNE-EN 1125, aplicable a puertas cortafuego. Acabado de soportes y barra horizontal en negro. Tesa Ref.1910908NN Todas la puertas con sistema de amaestramiento segun plan de cierre o indicaciones de la propiedad.

| Código | Ud | Descripción | Rendimiento | Precio | Importe |
|---|---|---|---|---|---|
| O0101CE | h | OFICIAL 1ª CERRAJERO | 1.5 | 15.29 | 22.94 |
| O0103C | h | AYUDANTE CERRAJERO | 1.5 | 14.36 | 21.54 |
| P12AW011 | m | PREMARCO DE ALUMINIO | 4 | 4.41 | 17.64 |
| PCAWS55 | m2 | CAR. TECHNAL PUERTAS RPT EXT. TIPO PY (material; 13/07/2010) | 1 | 395 | 395.00 |
| P01TRAPZ1 | m² | CHAPA TRAPÉZA 7,96,54,B/BH LISA COLOR OSCURO | 1.1 | 7 | 7.70 |
| PPVETG | p.p. | RECERCADO MOCHETAS CHAPA ALUMINIO LACADA | 1 | 15 | 15.00 |
| PKSS3 | ud | INCREMENTO POR AMAESTRAMIENTO EN GRUPOS | 1 | 20 | 20.00 |
| PQM10 | ud | PEQUEÑO MATERIAL10 (material) | 1 | 10 | 10.00 |
| PEcep1a2 | ud | DISPOSITIVO ANTIPANICO SERIE UNIVERSAL (material) | 1 | 85 | 85.00 |
| %MA | % | MEDIOS AUXILIARES | 2 % | 594.82 | 11.90 |
|  |  | Total |  |  | 606.72 |

| Medición | Uds. | Largo | Alto | Parcial |
|---|---|---|---|---|
| P1 | 1 | 1.97 | 2.8 | 5.52 |
| P2 | 2 | 2.15 | 2.8 | 12.04 |
| P3 | 1 | 2 | 2.8 | 5.60 |
| P4 | 1 | 1 | 2.8 | 2.80 |
| Subtotal |  |  |  | 25.96 |
| Total |  |  |  | 25.96 |

**E02h1** m² PUERTA FACHADA RPT (CON CHAPA MINIONDA DELANT (15/09/2003)
2.3 m² × 520.02 (535.62 con costes indirectos) = 1231.93
Suministro y colocación de unidad puerta, de 1 o 2 hojas y fijos con rotura del puente térmico: montada sobre premarco. con frente al exterior de chapa MINIONDA perforada , según detalle de proyecto. . Acabado lacado color a definir en obra por D.Fcon espesor entre 50 y 120 micras de la capa de pintura de poliéster, con pretratamiento reforzado calidad marina e=micras (sello de calidad Qualicoat y Qualanod). Perfiles tubulares simetric con doble barreta de 20 mm con 25% de fibra de vidrio. Marco con ranura para el clipaje de chapas y vierteaguas. Hojas de tres cámaras de 55 mm. Ensamblaje de las hojas mediante escuadras con pasadores. Ensamblaje al zocalo mediante embudo especial. Acristalamiento mediante juntas EPDM calidad marina; estanquidad marco-hoja mediante junta continua vulcanizada termoplástica; deflectores ocultos al exterio para drenaje.Método de apertura según planos.Incluyendo chapa perforada Totamente terminada, instalada, conexionada y montada. Tipo PY de Technal o equivalente aprobado por D.F. Todas la puertas con sistema de amaestramiento segun plan de cierre o indicaciones de la propiedad.

| Código | Ud | Descripción | Rendimiento | Precio | Importe |
|---|---|---|---|---|---|
| O0101CE | h | OFICIAL 1ª CERRAJERO | 1.5 | 15.29 | 22.94 |
| O0103C | h | AYUDANTE CERRAJERO | 1.5 | 14.36 | 21.54 |
| P12AW011 | m | PREMARCO DE ALUMINIO | 4 | 4.41 | 17.64 |
| PCAWS55 | m2 | CAR. TECHNAL PUERTAS RPT EXT. TIPO PY | 1 | 395 | 395.00 |
| P01TRAPZ6 | m² | CHAPA MINIONDA PERFORADA (material; 14/04/2006) | 1.1 | 7 | 7.70 |
| PPVETG | p.p. | RECERCADO MOCHETAS CHAPA ALUMINIO LACADA | 1 | 15 | 15.00 |
| PKSS3 | ud | INCREMENTO POR AMAESTRAMIENTO EN GRUPOS | 1 | 20 | 20.00 |
| PQM10 | ud | PEQUEÑO MATERIAL10 | 1 | 10 | 10.00 |
| %MA | % | MEDIOS AUXILIARES | 2 % | 509.82 | 10.20 |
|  |  | Total |  |  | 520.02 |

| Medición | Uds. | Largo | Alto | Parcial |
|---|---|---|---|---|
| P5 | 1 | 0.92 | 2.5 | 2.30 |
| Total |  |  |  | 2.3 |

**E02h-b** m² PUERTA FACHADA RPT TIPO PY DE TECHNAL AMAEST (15/09/2003)
28.73 m² × 488.91 (503.58 con costes indirectos) = 14467.85
Suministro y colocación de unidad puerta, de 1 o 2 hojas y fijos con rotura del puente térmico: montada sobre premarco. Aluminio extruido con aleación 6063-T5 o 6060-T5 (UNE 38.337 o UNE 38.350). Acabado lacado color a definir en obra por D.Fcon espesor entre 50 y 120 micras de la capa de pintura de poliéster, con pretratamiento reforzado calidad marina e=micras (sello de calidad Qualicoat y Qualanod). Perfiles tubulares simetric con doble barreta de 20 mm con 25% de fibra de vidrio. Marco con ranura para el clipaje de chapas y vierteaguas. Hojas de tres cámaras de 55 mm. Ensamblaje de las hojas mediante escuadras con pasadores. Ensamblaje al zocalo mediante embudo especial. Acristalamiento mediante juntas EPDM calidad marina; estanquidad marco-hoja mediante junta continua vulcanizada termoplástica; deflectores ocultos al exterio para drenaje.Método de apertura según planos. Totamente terminada, instalada, conexionada y montada. Tipo PY de Technal o equivalente aprobado por D.F. Todas la puertas con sistema de amaestramiento segun plan de cierre o indicaciones de la propiedad.

| Código | Ud | Descripción | Rendimiento | Precio | Importe |
|---|---|---|---|---|---|
| O0101CE | h | OFICIAL 1ª CERRAJERO | 0.9 | 15.29 | 13.76 |
| O0103C | h | AYUDANTE CERRAJERO | 0.9 | 14.36 | 12.92 |
| P12AW011 | m | PREMARCO DE ALUMINIO | 4 | 4.41 | 17.64 |
| PCAWS55 | m2 | CAR. TECHNAL PUERTAS RPT EXT. TIPO PY | 1 | 395 | 395.00 |
| PPVETG | p.p. | RECERCADO MOCHETAS CHAPA ALUMINIO LACADA | 1 | 15 | 15.00 |
| PKSS3 | ud | INCREMENTO POR AMAESTRAMIENTO EN GRUPOS | 1 | 20 | 20.00 |
| PQM4 | ud | PEQUEÑO MATERIAL 4 | 5 | 1 | 5.00 |
| %MA | % | MEDIOS AUXILIARES | 2 % | 479.32 | 9.59 |
|  |  | Total |  |  | 488.91 |

| Medición | Uds. | Largo | Alto | Parcial |
|---|---|---|---|---|
| C1 | 4 | 2.68 | 0.9 | 9.65 |
| C2 | 4 | 2.68 | 0.88 | 9.43 |
| C4 | 4 | 2.68 | 0.9 | 9.65 |
| Subtotal |  |  |  | 28.73 |
| Total |  |  |  | 28.73 |

**E02j1** m² CARPINTERIA TIPO UNNO DE TECHNAL (15/09/2003)
39.26 m² × 264.51 (272.45 con costes indirectos) = 10696.39
Suministro y colocación de unidad puerta, de 1 o 2 hojas y fijos; montada sobre premarco. Aluminio extruido con aleación 6063-T5 o 6060-T5 (UNE 38.337 o UNE 38.350). Acabado lacado color a definir en obra por D.F con espesor entre 50 y 120 micras de la capa de pintura de poliéster, con pretratamiento reforzado calidad marina e=micras (sello de calidad Qualicoat y Qualanod). Marco con galce de modulo 46mm y hoja de 46mm con galce incorporado y junquillo interior, e=2,3mm. Unión marcos-hoja mediante corte recto atornillado o con embudo. Juntas de estanquidad de EPDM. Cierre mediante bisagras de aluminio con eje de acero inoxidable y camisas de poliamida con excéntrica. Marco y hoja coplanarios. Totamente terminada, instalada, conexionada y montada. Tipo Unno de Technal o equivalente aprobado por D.F. Y dispositivo antipánico serie Universal de sobreponer, para vías de evacuación y escape. Soportes estrechos de 280 x 39 mm, reversible, un punto de cierre lateral con picaporte basculante. Certificado por AENOR según UNE-EN 1125, aplicable a puertas cortafuego. Acabado de soportes y barra horizontal en negro. Tesa Ref.1910908NN Todas la puertas con sistema de amaestramiento segun plan de cierre o indicaciones de la propiedad.

| Código | Ud | Descripción | Rendimiento | Precio | Importe |
|---|---|---|---|---|---|
| O0101CE | h | OFICIAL 1ª CERRAJERO | 0.9 | 15.29 | 13.76 |
| O0103C | h | AYUDANTE CERRAJERO | 0.9 | 14.36 | 12.92 |
| P12AW011 | m | PREMARCO DE ALUMINIO | 4 | 4.41 | 17.64 |
| PCAWS54 | m2 | CAR. TECHNAL UNNO - FIJAS+PRACTICABLE (material; 13/07/2010) | 1 | 90 | 90.00 |
| PPVETG | p.p. | RECERCADO MOCHETAS CHAPA ALUMINIO LACADA | 1 | 15 | 15.00 |
| PKSS3 | ud | INCREMENTO POR AMAESTRAMIENTO EN GRUPOS | 1 | 20 | 20.00 |
| PQM4 | ud | PEQUEÑO MATERIAL 4 | 5 | 1 | 5.00 |
| PEcep1a2 | ud | DISPOSITIVO ANTIPANICO SERIE UNIVERSAL | 1 | 85 | 85.00 |
| %MA | % | MEDIOS AUXILIARES | 2 % | 259.32 | 5.19 |
|  |  | Total |  |  | 264.51 |

| Medición | Uds. | Largo | Alto | Parcial |
|---|---|---|---|---|
| PI 1 | 1 | 2.4 | 2.8 | 6.72 |
| PI 2 | 3 | 2.15 | 2.8 | 18.06 |
| PI 4 | 1 | 1.2 | 2.8 | 3.36 |
| PI 5 | 1 | 2.12 | 2.8 | 5.94 |
| PI 6 | 1 | 1.85 | 2.8 | 5.18 |
| Total |  |  |  | 39.26 |

**EI260** ud PUERTA CORTAFUEGOS 2 HOJAS EI2-60 (27/01/2006)
2 ud × 1138.55 (1172.71 con costes indirectos) = 2345.42
Puertas EI-60 en: pasillos zona coro y orquesta
Descripción: puertas EI2-60 para compartimentación de sectores. Puerta de dos hojas con estructura formada por tres planchas de acero galvanizado con pintura epoxi, de 1mm ensambladas sin soldadura, e=75mm, cámara interior formada por materiales aislantes ignífugos y térmicos, cinco bisagras de doble pala de acero galvanizado; marco y premarco, burlete de goma. Una de las hojas con mirilla rectangular de 400x400mm. Cerradura para maestrear, manilla antipánico. Cierrapuertas C/B S/R CT1800 3-4 PL Selector de cierre DICTATOR SR-90 PL y electroimán y placa cortafuegos GD 50 Cortafuegos. RAL a determinar en obra.
-1ud dimensiones totales 2136x2168mm (paso libre 2000x2100mm)
-1ud dimensiones totales 2236x2168mm (paso libre 2100x2100mm)
Tipo DHTUP de Andreu o equivalente aprobado por D.F.
Ejecutada según detalles de proyecto, completa y colocada.

| Código | Ud | Descripción | Rendimiento | Precio | Importe |
|---|---|---|---|---|---|
| O0101CE | h | OFICIAL 1ª CERRAJERO | 2.25 | 15.29 | 34.40 |
| O0103C | h | AYUDANTE CERRAJERO | 2.25 | 14.36 | 32.31 |
| P12AW012 | m | PREMARCO DE ACERO | 4 | 3.58 | 14.32 |
| PEI260 | ud | PUERTA CORTAFUEGOS 2 HOJAS EI-60 COMPLETA (material; 27/01/2006) | 1 | 522.4 | 522.40 |
| PUEIV01a1 | ud | VISOR DE VIDRIO EI MARCO INOX. CUADRADO 400MM (material) | 1 | 280 | 280.00 |
| PUEIV01a2 | ud | CIERRAPUERTAS C/B S/R CT1800 3-4 PL (material) | 2 | 33.6 | 67.20 |
| PUEIV01a3 | ud | SELECTOR DE CIERRE DICTATOR SR-90 PL (material) | 1 | 60 | 60.00 |
| PUEIV01a4 | ud | ELECTROIMÁN Y PLACA CORTAFUEGOS GD 50 CORTAFU (material) | 2 | 52.8 | 105.60 |
| %MA | % | MEDIOS AUXILIARES | 2 % | 1116.23 | 22.32 |
|  |  | Total |  |  | 1138.55 |

| Medición | Uds. | Parcial |
|---|---|---|
| pasillos zona coro y orquesta | 2 | 2.00 |
| Total |  | 2 |

**D23AA151** m² PUERTAS PE 2HOJAS DOBLE CHAPA LISA (14/04/2006)
17.22 m² × 146.98 (151.39 con costes indirectos) = 2606.94
Puerta metalica PIVOTANTE de 2 hojas en doble chapa lisa de acero de 1 mm de espesor, engatillada, hoja fábricada en doble tabique de chapa galvanizada, suministrada armada, protegida con lámina plástica de polietileno, con frente al exterior de chapa TRAPÉZA 7,96,54 B/HB, según detalle de proyecto. cerradura con manilla en nylon y garras para anclaje, i/herrajes de colgar y de seguridad.

| Código | Ud | Descripción | Rendimiento | Precio | Importe |
|---|---|---|---|---|---|
| O0101CE | h | OFICIAL 1ª CERRAJERO | 1.5 | 15.29 | 22.94 |
| O0103CE | h | AYUDANTE CERRAJERÍA | 1.5 | 14.36 | 21.54 |
| P12AW012 | m | PREMARCO DE ACERO | 4 | 3.58 | 14.32 |
| P22AA005 | m² | PUERTA PIVONTANTE DOBLE CHAPA LISA CIEGA (material) | 1 | 77.6 | 77.60 |
| P01TRAPZ1 | m² | CHAPA TRAPÉZA 7,96,54,B/BH LISA COLOR OSCURO | 1.1 | 7 | 7.70 |
| %MA | % | MEDIOS AUXILIARES | 2 % | 144.10 | 2.88 |
|  |  | Total |  |  | 146.98 |

| Medición | Uds. | Largo | Ancho | Parcial |
|---|---|---|---|---|
| PE2 | 1 | 1.44 | 2.3 | 3.31 |
| PE3 | 2 | 1.44 | 2.3 | 6.62 |
| PE4 | 1 | 1.27 | 2.3 | 2.92 |
| PE5 | 1 | 1.9 | 2.3 | 4.37 |
| Total |  |  |  | 17.22 |

**D23AA155** m² PUERTAS PE 1HOJA DOBLE CHAPA LISA (14/04/2006)
165.86 m² × 139.23 (143.41 con costes indirectos) = 23785.98
Puerta metálica PIVOTANTE de una hoja en doble chapa lisa de acero de 1 mm de espesor, engatillada, hoja fábricada en doble tabique de chapa galvanizada, suministrada armada, protegida con lámina plástica de polietileno, con frente al exterior de chapa TRAPÉZA 7,96,54 B/HB, según detalle de proyecto. cerradura con manilla en nylon y garras para anclaje, i/herrajes de colgar y de seguridad.

| Código | Ud | Descripción | Rendimiento | Precio | Importe |
|---|---|---|---|---|---|
| O0101CE | h | OFICIAL 1ª CERRAJERO | 1.5 | 15.29 | 22.94 |
| O0103CE | h | AYUDANTE CERRAJERÍA | 1.5 | 14.36 | 21.54 |
| P12AW012 | m | PREMARCO DE ACERO | 4 | 3.58 | 14.32 |
| P22AA155 | m² | PUERTA PIVOTANTE SIMPLE DOBLE CHAPA (material) | 1 | 70 | 70.00 |
| P01TRAPZ1 | m² | CHAPA TRAPÉZA 7,96,54,B/BH LISA COLOR OSCURO | 1.1 | 7 | 7.70 |
| %MA | % | MEDIOS AUXILIARES | 2 % | 136.50 | 2.73 |
|  |  | Total |  |  | 139.23 |

| Medición | Uds. | Largo | Ancho | Parcial |
|---|---|---|---|---|
| PE1 | 1 | 1.2 | 2.3 | 2.76 |
| PE6 | 1 | 1 | 2.1 | 2.10 |
| PE7 | 1 | 1 | 161 | 161.00 |
| Total |  |  |  | 165.86 |

**D23AA152** m² PUERTAS PC 2HOJAS DOBLE CHAPA LISA (22/06/2008)
2.94 m² × 119.47 (123.05 con costes indirectos) = 361.77
Puerta metalica de 2 hojas en doble chapa lisa de acero de 1 mm de espesor, engatillada, hoja fábricada en doble tabique de chapa galvanizada, suministrada armada, protegida con lámina plástica de polietileno, cerradura con manilla en nylon y garras para anclaje, i/herrajes de colgar y de seguridad.

| Código | Ud | Descripción | Rendimiento | Precio | Importe |
|---|---|---|---|---|---|
| O0101CE | h | OFICIAL 1ª CERRAJERO | 0.85 | 15.29 | 13.00 |
| O0103CE | h | AYUDANTE CERRAJERÍA | 0.85 | 14.36 | 12.21 |
| P12AW012 | m | PREMARCO DE ACERO | 4 | 3.58 | 14.32 |
| P22AA005 | m² | PUERTA PIVONTANTE DOBLE CHAPA LISA CIEGA | 1 | 77.6 | 77.60 |
| %MA | % | MEDIOS AUXILIARES | 2 % | 117.13 | 2.34 |
|  |  | Total |  |  | 119.47 |

| Medición | Uds. | Largo | Ancho | Parcial |
|---|---|---|---|---|
| PC1 | 1 | 1.44 | 2.04 | 2.94 |
| Total |  |  |  | 2.94 |

**ED23CA011** m² MAMPARA ACERO PERFRISA ESMALTADO (10/11/2000)
158.92 m² × 71.32 (73.46 con costes indirectos) = 11674.26
Ventanal fijo para la colocación de vidrio, con cerco fijo realizado con tubo de acero Perfrisa serie B esmaltado al horno de 3 mm de espesor y secciones segun despiece de proyecto, con junquillo en L para fijación de vidrio, i/herrajes de colgar y perfiles de refuerzo segun detalle

| Código | Ud | Descripción | Rendimiento | Precio | Importe |
|---|---|---|---|---|---|
| O0101CE | h | OFICIAL 1ª CERRAJERO | 0.1 | 15.29 | 1.53 |
| O0103C | h | AYUDANTE CERRAJERO | 0.1 | 14.36 | 1.44 |
| P12AW012 | m | PREMARCO DE ACERO | 4 | 3.58 | 14.32 |
| P22AD311 | m² | CERCO FIJO 80X50X2 VIDRIO PERFRISA LACADO (material) | 1 | 49.25 | 49.25 |
| P03ALT030 | kg | ACERO EN TUBO CUADRADO | 2.5 | 1.35 | 3.38 |
| %MA | % | MEDIOS AUXILIARES | 2 % | 69.92 | 1.40 |
|  |  | Total |  |  | 71.32 |

| Medición | Uds. | Largo | Alto | Parcial |
|---|---|---|---|---|
| Ma1 | 1 | 0.49 | 2.8 | 1.37 |
| Ma2 | 6 | 0.74 | 2.8 | 12.43 |
| Ma3 | 1 | 1.26 | 0.6 | 0.76 |
|  | 1 | 0.15 | 0.6 | 0.09 |
|  | 1 | 1.49 | 0.6 | 0.89 |
|  | 1 | 1.49 | 0.6 | 0.89 |
|  | 1 | 0.15 | 0.6 | 0.09 |
|  | 1 | 1.86 | 0.6 | 1.12 |
|  | 1 | 1.86 | 0.6 | 1.12 |
|  | 1 | 0.16 | 0.6 | 0.10 |
|  | 1 | 1.49 | 0.6 | 0.89 |
|  | 1 | 1.49 | 0.6 | 0.89 |
|  | 1 | 0.16 | 0.6 | 0.10 |
|  | 1 | 1.86 | 0.6 | 1.12 |
|  | 1 | 1.86 | 0.6 | 1.12 |
| Ma4 | 1 | 1.85 | 2.8 | 5.18 |
| Ma5 | 1 | 1.18 | 2.8 | 3.30 |
|  | 5 | 1.2 | 2.8 | 16.80 |
|  | 5 | 1.72 | 2.8 | 24.08 |
| Ma6 | 1 | 1.31 | 2.8 | 3.67 |
| Ma7 | 8 | 1.2 | 2.8 | 26.88 |
|  | 1 | 1.36 | 2.8 | 3.81 |
| Ma8 | 1 | 1.8 | 2.8 | 5.04 |
| Ma9 | 1 | 1.31 | 2.8 | 3.67 |
| Ma10 | 1 | 1.52 | 2.8 | 4.26 |
|  | 4 | 1.2 | 2.8 | 13.44 |
| Ma11 | 1 | 1.58 | 2.8 | 4.42 |
| Ma12 | 6 | 1.01 | 2.8 | 16.97 |
| Ma13 | 1 | 1.58 | 2.8 | 4.42 |
| Total |  |  |  | 158.92 |

**ED23CA015** m² MARCO FIJO VIDRIO CHAPA PLEGADA LACADA (22/06/2008)
18.14 m² × 63.54 (65.45 con costes indirectos) = 1187.26
Marco para ventanal fijo para la colocación de vidrio, con cerco fijo de chapa plegada esmaltada al horno de segun detalles de proyceto

| Código | Ud | Descripción | Rendimiento | Precio | Importe |
|---|---|---|---|---|---|
| O0101CE | h | OFICIAL 1ª CERRAJERO | 0.1 | 15.29 | 1.53 |
| O0103CE | h | AYUDANTE CERRAJERÍA | 0.1 | 14.36 | 1.44 |
| P12AW012 | m | PREMARCO DE ACERO | 4 | 3.58 | 14.32 |
| P22AD321 | m² | CERCO FIJO CHAPA PLEGADA/LACADA (material) | 1 | 45 | 45.00 |
| %MA | % | MEDIOS AUXILIARES | 2 % | 62.29 | 1.25 |
|  |  | Total |  |  | 63.54 |

| Medición | Uds. | Largo | Ancho | Parcial |
|---|---|---|---|---|
| CONSERJERIA | 1 | 14.6 | 1.33 | 19.42 |
|  | -1 | 0.96 | 1.33 | -1.28 |
| Total |  |  |  | 18.14 |

**ED20XC031** ud ANC. KLEIN PARA CORRDERA VIDRIO (15/06/2010)
2 ud × 221.11 (227.74 con costes indirectos) = 455.48
Sistema de anclajes modelo de Klein para vidrio de división de ambientes compuesto por perfil de acero NEocrom , perfil inferior para mejor deslizamiento de las vidrio, rodamientos de bolas, frenos de tope, empalmes de perfiles, soportes a pared y demás accesorios, totalmente instalado.

| Código | Ud | Descripción | Rendimiento | Precio | Importe |
|---|---|---|---|---|---|
| O01FV001 | h | EQU.MON. CARPINTERÍA (OFICIAL + AYUDANTE) (mano de obra) | 0.2 | 36 | 7.20 |
| P19XM731 | ud | PERFIL KLEIN CORREDERA VIDRIO (material) | 1 | 125 | 125.00 |
| P19XM735 | ud | FRENOS DE TOPE (material) | 1 | 36.38 | 36.38 |
| P19XM740 | ud | SOPORTE A PARED (material) | 1 | 33.19 | 33.19 |
| P19XM751 | ud | ACCESORIOS (material) | 1 | 15 | 15.00 |
| %MA | % | MEDIOS AUXILIARES | 2 % | 216.77 | 4.34 |
|  |  | Total |  |  | 221.11 |

| Medición | Uds. | Parcial |
|---|---|---|
| CONSERJERIA | 1 | 1.00 |
| SECRETARIA | 1 | 1.00 |
| Total |  | 2 |

**E02A** ud CUPULA LISA PARA CUBIERTA PLANA 60X90CM (15/06/2010)
10 ud × 221.93 (228.59 con costes indirectos) = 2285.90
Cúpula lisa de 60x90cm CFP 0073U con acristalamiento templado de 4 mm de alta resistencia al impacto y gran durabilidad. Doble acristalamiento aislante de seguridad. Perfilería de la hoja en PVC blanco. Marco de ventana en PVC blanco (100% reciclable, sin metales pesados) con aislamiento térmico interior .Vidrio incluido. Totamente terminada, instalada, y montada, de Velux o equivalente aprobado por D.F.

| Código | Ud | Descripción | Rendimiento | Precio | Importe |
|---|---|---|---|---|---|
| O0101OF | h. | OFICIAL 1ª | 0.6 | 15.29 | 9.17 |
| O0105OF | h | PEÓN ORDINARIO | 0.6 | 14.02 | 8.41 |
| P12RE50 | m² | CUPULA LISA 60*90 CPF0073U VELUX (material) | 1 | 200 | 200.00 |
| %MA | % | MEDIOS AUXILIARES | 2 % | 217.58 | 4.35 |
|  |  | Total |  |  | 221.93 |

| Medición | Uds. | Parcial |
|---|---|---|
| pasillo 0JL | 5 | 5.00 |
| pasillo 0CD | 5 | 5.00 |
| Subtotal |  | 10.00 |
| Total |  | 10 |

**E02B** ud CUPULA LISA PARA CUBIERTA PLANA 100X100CM (15/06/2010)
1 ud × 669.81 (689.9 con costes indirectos) = 689.90
Cúpula lisa CVP 0573U de 100x100cm con acristalamiento templado de 4 mm de alta resistencia al impacto y gran durabilidad. Doble acristalamiento aislante de seguridad. Perfilería de la hoja en PVC blanco. Marco de ventana en PVC blanco (100% reciclable, sin metales pesados) con aislamiento térmico interior, Electrica, Soporte elevador de la ventana (ZCE). Vidrio incluido. Totamente conectada, terminada, instalada, conexionada y montada, de Velux o equivalente aprobado por D.F.

| Código | Ud | Descripción | Rendimiento | Precio | Importe |
|---|---|---|---|---|---|
| O0101OF | h. | OFICIAL 1ª | 0.6 | 15.29 | 9.17 |
| O0105OF | h | PEÓN ORDINARIO | 0.6 | 14.02 | 8.41 |
| P12RE501 | m² | CUPULA LISA 100*100 CVP 0573U VELUX (material) | 1 | 639.1 | 639.10 |
| %MA | % | MEDIOS AUXILIARES | 2 % | 656.68 | 13.13 |
|  |  | Total |  |  | 669.81 |

| Medición | Uds. | Parcial |
|---|---|---|
| 0N.02 conserjería | 1 | 1.00 |
| Total |  | 1 |

**E02g** m² LUCERNARIO COR-9853 DE CORTIZO (10/11/2000)
24.05 m² × 174.79 (180.03 con costes indirectos) = 4329.72
Suministro y colocación de perfiles para lucernarios, montado sobre estructura auxiliar, compuestos por módulos generales de dimensiones según documentación gráfica de proyecto, realizados con perfilería de aleación de aluminio 6063 y tratamiento térmico T-5. Estructura autoportante compuesta por montantes y travesaños, dimensionados por cálculo estático a carga de viento, carga de nieve y peso propio, según normativa vigente y necesidades específicas de la obra; superficie vista de 52mm, con canales de drenaje y ventilación. Acristalamiento mediante perfil presor y grapas de fijación atornilladas al travesaño e insertadas en el perfil intercalario del vidrio de cámara. Juntas de EPDM en unión montante-travesaño a través de gomas seccionables o escuadra vulcanizada total. Perfiles de PVC para rotura de puente térmico de 6, 12 o 30 mm. Permeabilidad al aire ( UNE-EN 12152:2000) Clase AE, estanquidad al agua según (UNE-EN 12154:2000) Clase RE1500 , resistencia al viento (UNE-EN 13116:2001) Clase APTO (Carga de diseño 2000 Pa-carga de seguridad 3000 Pa). Acabado superficial lacado,. espesor entre 60 y 100 micras (sello Qualicoat). Incluyendo: Preparación de las bases de fijación para recibir los sistemas de anclaje del lucernario, replanteo, alineación, nivelación y aplomado, colocación, montaje y ajuste del vidrio a los perfiles, sellado final de estanquidad y realización de pruebas de servicio.
Totamente terminada, instalada, conexionada y montada. TipoCOR-9853 de Cortizo o equivalente aprobado por D.F.

| Código | Ud | Descripción | Rendimiento | Precio | Importe |
|---|---|---|---|---|---|
| O0101OF | h. | OFICIAL 1ª | 0.6 | 15.29 | 9.17 |
| O0105OF | h | PEÓN ORDINARIO | 0.6 | 14.02 | 8.41 |
| P12RE502 | m² | LUCERNARIO COR-9853 DE CORTIZO (material) | 1 | 145 | 145.00 |
| AEPILT1 | Kg | ACERO S.275-JR ESTRUCTURA AUXILIAR (material; 10/11/2000) | 4.5 | 1.95 | 8.78 |
| %MA | % | MEDIOS AUXILIARES | 2 % | 171.36 | 3.43 |
|  |  | Total |  |  | 174.79 |

| Medición | Uds. | Largo | Alto | Parcial |
|---|---|---|---|---|
| L2 _ pasillo N | 1 | 4.16 | 1.04 | 4.33 |
| L3 _ pasillo N | 2 | 5.48 | 1.04 | 11.40 |
| L4 _ pasillo N | 1 | 8 | 1.04 | 8.32 |
| Subtotal |  |  |  | 24.05 |
| Total |  |  |  | 24.05 |

**E01PTR1** m REJILLA TRAMEX PLETINA-REDONDO GALV (15/06/2010)
84.8 m × 60.11 (61.91 con costes indirectos) = 5249.97
Suministro y montaje de rejilla de tramex pletina-redondo galvanizada anclada a la estructura metalica montada.

| Código | Ud | Descripción | Rendimiento | Precio | Importe |
|---|---|---|---|---|---|
| O0101OF | h. | OFICIAL 1ª | 0.2 | 15.29 | 3.06 |
| O0103OF | h | AYUDANTE | 0.2 | 14.36 | 2.87 |
| P01TRM | m2 | REJILLA TRAMEX PLETINA-REDONDO GALVANIZADA (material) | 1.05 | 50 | 52.50 |
| PM | ud | PEQUEÑO MATERIAL (material; 31/10/2011) | 0.5 | 1 | 0.50 |
| %MA | % | MEDIOS AUXILIARES | 2 % | 58.93 | 1.18 |
|  |  | Total |  |  | 60.11 |

| Medición | Uds. | Largo | Parcial |
|---|---|---|---|
| CUBIERTAS |  |  |  |
| -------------------------------- |  |  |  |
| TERRAZA INSTALACIONES CLIMT-ENFRIADORA | 1 | 84.8 | 84.80 |
| Total |  |  | 84.8 |

**E01ROR1** m² LAMA TAMILUZ ALC DUNA/60.40 CH. 2 LAMAS (10/11/2000)
27.36 m² × 332.53 (342.51 con costes indirectos) = 9371.07
Serie Tamiluz modelo ALC DUNA/60.40 CHAPA MINIONDA PERFORADA con dos lamas
Suministro e instalación de persianas de lamas orientables compuestas por chasis/bastidor de diseño especial de 400 mm. aprox. con CHAPA MINIONDA PERFORADA a 1 cara, fijada mediante remaches. Estructura soporte de lamas, perfil tubular 50.40.3 anclada a fachada mendiante chapa plegada galvanizada 156*80*5 con puntos de conexion de perfil L cada 60cm de 30*50*5mm soldado a la viga
Arrastre de lamas mediante perfil de diseño especial mecanizado.
Tapas extremos de lamas de aluminio corte láser.
Accionamiento estandar de lamas, mediante mando directo y fijador posicional.
Acabado de perfilería lacado Ral no estándar 60/80µ calidad Qualicoat.
Perfilería de aluminio extruído aleación 6063-T5
Según detalle de proyecto, completo y colocado por personal especializado.

| Código | Ud | Descripción | Rendimiento | Precio | Importe |
|---|---|---|---|---|---|
| O0101OF | h. | OFICIAL 1ª | 0.5 | 15.29 | 7.65 |
| O0102OF | h. | OFICIAL 2ª | 0.5 | 14.72 | 7.36 |
| PLMH | m2 | SISTEMA LAMAS TAMILUZ+CHAPA 2 LAMAS (material; 20/02/2007) | 1 | 310 | 310.00 |
| PM | ud | PEQUEÑO MATERIAL | 1 | 1 | 1.00 |
| %MA | % | MEDIOS AUXILIARES | 2 % | 326.01 | 6.52 |
|  |  | Total |  |  | 332.53 |

| Medición | Uds. | Largo | Ancho | Parcial |
|---|---|---|---|---|
|  | 18 | 0.8 | 1.9 | 27.36 |
| Total |  |  |  | 27.36 |

**E01ROR2** m² LAMA TAMILUZ ALC DUNA/60.40 CH. 3 LAMAS (10/11/2000)
86.64 m² × 332.53 (342.51 con costes indirectos) = 29675.07
Serie Tamiluz modelo ALC DUNA/60.40 CHAPA MINIONDA PERFORADA con tres lamas
Suministro e instalación de persianas de lamas orientables compuestas por chasis/bastidor de diseño especial de 400 mm. aprox. con CHAPA MINIONDA PERFORADA a 1 cara, fijada mediante remaches. Estructura soporte de lamas, perfil tubular 50.40.3 anclada a fachada mendiante chapa plegada galvanizada 156*80*5 con puntos de conexion de perfil L cada 60cm de 30*50*5mm soldado a la viga
Arrastre de lamas mediante perfil de diseño especial mecanizado.
Tapas extremos de lamas de aluminio corte láser.
Accionamiento estandar de lamas, mediante mando directo y fijador posicional.
Acabado de perfilería lacado Ral no estándar 60/80µ calidad Qualicoat.
Perfilería de aluminio extruído aleación 6063-T5
Según detalle de proyecto, completo y colocado por personal especializado.

| Código | Ud | Descripción | Rendimiento | Precio | Importe |
|---|---|---|---|---|---|
| O0101OF | h. | OFICIAL 1ª | 0.5 | 15.29 | 7.65 |
| O0102OF | h. | OFICIAL 2ª | 0.5 | 14.72 | 7.36 |
| PLMH1 | m2 | SISTEMA LAMAS TAMILUZ+CHAPA 3 LAMAS (material; 20/02/2007) | 1 | 310 | 310.00 |
| PM | ud | PEQUEÑO MATERIAL | 1 | 1 | 1.00 |
| %MA | % | MEDIOS AUXILIARES | 2 % | 326.01 | 6.52 |
|  |  | Total |  |  | 332.53 |

| Medición | Uds. | Largo | Ancho | Parcial |
|---|---|---|---|---|
|  | 38 | 1.2 | 1.9 | 86.64 |
| Total |  |  |  | 86.64 |

**E01ROR3** m² CELOSIA LAMAS GRADPANELR200 (10/11/2000)
154.56 m² × 253.99 (261.61 con costes indirectos) = 40434.44
Suministro e instalación de celosía de lamas ORIENTABLES, colocadas en disposición vertical, fabricadas con fleje de acero galvanizado lacado al horno con pinturas termoendurecidas resistentes a la intemperie, formando lamas de perfil tubular de forma prismática de 200 mm de ancho, con perfil soporte superior e inferior en aluminio de extrusión de 40 x 50 mm, lacado en el color de las lamas, con todo el herraje necesario para orientación y giro de las lamas accionamiento manual instalado en el marco de la persiana, modelo GRADPANEL® R200 de I. GRADHERMETIC o equivalente.

| Código | Ud | Descripción | Rendimiento | Precio | Importe |
|---|---|---|---|---|---|
| O0101OF | h. | OFICIAL 1ª | 0.5 | 15.29 | 7.65 |
| O0102OF | h. | OFICIAL 2ª | 0.5 | 14.72 | 7.36 |
| PLMH2 | m2 | SISTEMA LAMAS GRADPANEL R200 (material; 20/02/2007) | 1 | 233 | 233.00 |
| PM | ud | PEQUEÑO MATERIAL | 1 | 1 | 1.00 |
| %MA | % | MEDIOS AUXILIARES | 2 % | 249.01 | 4.98 |
|  |  | Total |  |  | 253.99 |

| Medición | Uds. | Largo | Ancho | Parcial |
|---|---|---|---|---|
|  | 12 | 3.5 | 1.4 | 58.80 |
|  | 8 | 2.8 | 1.4 | 31.36 |
|  | 12 | 2.1 | 1.4 | 35.28 |
|  | 8 | 1.75 | 1.4 | 19.60 |
|  | 5 | 1.36 | 1.4 | 9.52 |
| Total |  |  |  | 154.56 |

**EBNGK1** m² BARARANDILLA PERFIL METALATICO + DEPLOYE (10/11/2000)
146.18 m² × 109.69 (112.98 con costes indirectos) = 16515.42
Proteccion lateras de escaleras a base celosia a modo de barandilla o paramento formada por montales de perfiles "T" 50x5 rematado a modo de pasamanos (en el caso de barandillas) con LD 50x30x1 y relleno de vanos con marcos de chapa estirada tipo Deploye de 2mm tipo DC30 DL62 H2 (87%) recerda con pletina 20x5 para su atornillado a montante, anclada al canto de la losa de hormigón con tacos tipo Hilti, refuerzos de tubo de acero anclado al forjado segun detalle de escaleras, con sus accesorios de anclaje, incluso soldaduras limado y pulido de las mismas, todo el material prelacado en color a decidir por la D.F., ejecutada según detalle de proyecto, completa y colocada.

| Código | Ud | Descripción | Rendimiento | Precio | Importe |
|---|---|---|---|---|---|
| O0101CE | h | OFICIAL 1ª CERRAJERO | 0.36 | 15.29 | 5.50 |
| O0103C | h | AYUDANTE CERRAJERO | 0.37 | 14.36 | 5.31 |
| PBFKE1 | m2 | PERFILES ACERO LACADO S/DETALLE (material; 26/06/2010) | 1 | 30 | 30.00 |
| PMKIJ1 | m2 | MALLA ACERO ESTIRADO DEPLOY LACADO (material; 26/06/2010) | 1 | 60 | 60.00 |
| P03ALT030 | kg | ACERO EN TUBO CUADRADO | 3.5 | 1.35 | 4.73 |
| PQM4 | ud | PEQUEÑO MATERIAL 4 | 2 | 1 | 2.00 |
| %MA | % | MEDIOS AUXILIARES | 2 % | 107.54 | 2.15 |
|  |  | Total |  |  | 109.69 |

| Medición | Uds. | Largo | Alto | Parcial |
|---|---|---|---|---|
| ESCALERAS DISTRIBUIDORES |  |  |  |  |
|  | 4 | 0.34 | 1.45 | 1.97 |
|  | 4 | 4.53 | 1.45 | 26.27 |
|  | 4 | 1.08 | 1.45 | 6.26 |
|  | 4 | 4.14 | 1.45 | 24.01 |
|  | 2 | 1.4 | 1.45 | 4.06 |
|  | 1 | 5.63 | 1.45 | 8.16 |
|  | 1 | 3.38 | 1.45 | 4.90 |
| AUDITORIO |  |  |  |  |
|  | 2 | 11.82 | 1.66 | 39.24 |
|  | 1 | 7.69 | 0.89 | 6.84 |
| ESCALERA |  |  |  |  |
|  | 1 | 6.93 | 1.22 | 8.45 |
|  | 1 | 6.2 | 1.2 | 7.44 |
|  | 1 | 5.54 | 1.18 | 6.54 |
|  | 1 | 1.48 | 1.38 | 2.04 |
| Total |  |  |  | 146.18 |

**EBACR4** m PASAMANOS ACERO LACADO D30*2,5MM 16 MM. (22/06/2008)
79.34 m × 51.49 (53.03 con costes indirectos) = 4207.40
Pasamanos anclado a la barandilla de chapa deploye segun detalle de proyecto formado por redondo de acero lacado de 30 mm. de ø anclado a los barrotes, o a las paredes de ladrillo vitrificado mediante taladro y resina, incluso: limado, lijado y pulido de soldaduras. Ejecutado según detalle de proyecto, completa y colocada.

| Código | Ud | Descripción | Rendimiento | Precio | Importe |
|---|---|---|---|---|---|
| O0101CE | h | OFICIAL 1ª CERRAJERO | 0.11 | 15.29 | 1.68 |
| PREG1 | ml | REDONDO DE ACERO LACADO DE 30 MM. DE Ø (material; 13/09/2010) | 1.6 | 28 | 44.80 |
| PQM4 | ud | PEQUEÑO MATERIAL 4 | 4 | 1 | 4.00 |
| %MA | % | MEDIOS AUXILIARES | 2 % | 50.48 | 1.01 |
|  |  | Total |  |  | 51.49 |

| Medición | Uds. | Largo | Parcial |
|---|---|---|---|
| ESCALERA M |  |  |  |
| a 110 cm | 2 | 0.38 | 0.76 |
|  | 2 | 4.15 | 8.30 |
|  | 2 | 0.58 | 1.16 |
|  | 2 | 3.87 | 7.74 |
|  | 2 | 0.14 | 0.28 |
|  | 2 | 0.06 | 0.12 |
|  | 2 | 0.38 | 0.76 |
| a 70cm | 2 | 0.38 | 0.76 |
|  | 2 | 0.22 | 0.44 |
|  | 2 | 4.17 | 8.34 |
|  | 2 | 0.12 | 0.24 |
|  | 2 | 0.51 | 1.02 |
|  | 2 | 3.95 | 7.90 |
|  | 2 | 0.14 | 0.28 |
|  | 2 | 0.06 | 0.12 |
|  | 2 | 0.38 | 0.76 |
| ESCALERAS DISTRIBUIDORES |  |  |  |
| a 70cm | 4 | 0.34 | 1.36 |
|  | 4 | 4.53 | 18.12 |
|  | 4 | 1.08 | 4.32 |
|  | 4 | 4.14 | 16.56 |
| Total |  |  | 79.34 |

**ED23GA120** m² CIERRE CHAPA PLEGADA PERFORADA TUBO 40X40X2 (14/04/2006)
19.97 m² × 103.1 (106.19 con costes indirectos) = 2120.61
Suministro y colocación de cierre plegable a base puertas de chapa plegada Trapeza 7.96.54 B/HB perforada de acero tipo AcelorMittal de hojas de 120x208 cm., sobre baatidos de acero lacado de 40x40x2mm y rigidizadores intermedios de la misma calidad, colgadas de carril guia Kleim tipo PL150E, unidas entre ellas medinte 4 bisagras de acero inoxidable y cerrojos de cierres cada 2 particiones, lacadoacabado con capa lacado al horno mismo color quela chapa, elaborada en taller, incluso recibido, ajuste y fijación en obra.

| Código | Ud | Descripción | Rendimiento | Precio | Importe |
|---|---|---|---|---|---|
| O0101CE | h | OFICIAL 1ª CERRAJERO | 1 | 15.29 | 15.29 |
| O0103C | h | AYUDANTE CERRAJERO | 1 | 14.36 | 14.36 |
| P0FEG050 | m | PLETINA METÁLICA DE 50X5 MM (material) | 6 | 1.73 | 10.38 |
| P01TRAPZ2 | m² | CHAPA TRAPÉZA 7,96,54,B/BH PERFORADA COLOR OS (material; 14/04/2006) | 1.1 | 9 | 9.90 |
| P22XL141 | m | TUBO METÁLICO RECTANGULAR 40X40X2 (material) | 10 | 1.28 | 12.80 |
| P19XG010 | ud | CERRADURA PUERTA ENTRADA "TESA" (material) | 0.5 | 14.7 | 7.35 |
| P19XM508 | ud | HER. KLEIN-PL150E PUERTA CORREDERA (material) | 1 | 15 | 15.00 |
| P19XI111 | ud | BISAGRA ACERO INOXIDABLE (material) | 2 | 8 | 16.00 |
| %MA | % | MEDIOS AUXILIARES | 2 % | 101.08 | 2.02 |
|  |  | Total |  |  | 103.1 |

| Medición | Uds. | Largo | Ancho | Parcial |
|---|---|---|---|---|
|  | 8 | 1.2 | 2.08 | 19.97 |
| Total |  |  |  | 19.97 |

**ED21VA007** m VIERTEAGUAS CHAPA DE ALUMINIO (22/06/2008)
312.06 m × 23.99 (24.71 con costes indirectos) = 7711.00
Viertaaguas en chapa de aluminio lacado en color similar al de la fachada, con un espesor 2 mm, desarrollo 40 cm, con goteron con ligera pendiente del 2% hacia el exterior apoyado a chapaplegada galvanizada 156*80*5mm con pendiente para apoyo del vierteaguas anclado a fabrica de ladrillo y con la interposicion entre ambas chapas, para evitar pares galvanicos, de una capa de impermeabilizacion de poliuretano inyectado incluso p.p. de adhesivo y anclaje mecánico con arandela estanca a elegir por la DF, creando una pendiente suficiente (mayor del 2%) para evacuar el agua, incluso p/p de preparación y regularización del soporte, sellados perimetrales.

| Código | Ud | Descripción | Rendimiento | Precio | Importe |
|---|---|---|---|---|---|
| O0101CE | h | OFICIAL 1ª CERRAJERO | 0.2 | 15.29 | 3.06 |
| O0103C | h | AYUDANTE CERRAJERO | 0.4 | 14.36 | 5.74 |
| P20MG521 | m | VIE.DE ALU. DESARROLLO 40 CM, CON GOTERÓN (material) | 1 | 10.8 | 10.80 |
| P18MD025 | kg | ADHESIVO EPOXI O POLIURETANO | 0.25 | 6.03 | 1.51 |
| P21CC020 | m2 | CHAPA GALVANIZADA 0,8 MM.C/VAINA (material; 25/09/2013) | 0.2 | 12.05 | 2.41 |
| %MA | % | MEDIOS AUXILIARES | 2 % | 23.52 | 0.47 |
|  |  | Total |  |  | 23.99 |

| Medición | Uds. | Largo | Parcial |
|---|---|---|---|
| FACHADAS |  |  |  |
| -------------------------------- |  |  |  |
| N-E |  |  |  |
|  | 1 | 7.83 | 7.83 |
| S-W |  |  |  |
|  | 2 | 2.8 | 5.60 |
|  | 6 | 2.1 | 12.60 |
|  | 4 | 3.5 | 14.00 |
|  | 1 | 1.75 | 1.75 |
|  | 2 | 1.36 | 2.72 |
|  | 1 | 1.4 | 1.40 |
|  | 1 | 1.86 | 1.86 |
| S-E |  |  |  |
|  | 2 | 1.86 | 3.72 |
|  | 4 | 2.1 | 8.40 |
|  | 4 | 2.8 | 11.20 |
|  | 1 | 3.5 | 3.50 |
|  | 1 | 1.4 | 1.40 |
|  | 4 | 0.7 | 2.80 |
|  | 2 | 1.2 | 2.40 |
|  | 1 | 1.44 | 1.44 |
|  | 1 | 9.69 | 9.69 |
|  | 1 | 11.57 | 11.57 |
|  | 1 | 1.84 | 1.84 |
| N-W |  |  |  |
|  | 3 | 1.86 | 5.58 |
|  | 3 | 2.8 | 8.40 |
|  | 3 | 3.5 | 10.50 |
|  | 1 | 24.42 | 24.42 |
| -------------------------------- |  |  |  |
| PATIOS |  |  |  |
| ------------------------------- |  |  |  |
| PATIO 1 |  |  |  |
| a |  |  |  |
|  | 2 | 0.77 | 1.54 |
|  | 3 | 0.77 | 2.31 |
|  | 3 | 0.77 | 2.31 |
|  | 2 | 0.77 | 1.54 |
| b |  |  |  |
|  | 1 | 26.3 | 26.30 |
|  | 2 | 1.44 | 2.88 |
|  | 3 | 0.8 | 2.40 |
|  | 5 | 1.2 | 6.00 |
| c |  |  |  |
|  | 1 | 3.2 | 3.20 |
|  | 1 | 2.5 | 2.50 |
| d |  |  |  |
|  | 8 | 1.2 | 9.60 |
|  | 10 | 0.8 | 8.00 |
| PATIO 2 |  |  |  |
| a |  |  |  |
|  | 3 | 0.77 | 2.31 |
|  | 2 | 0.77 | 1.54 |
|  | 2 | 0.77 | 1.54 |
|  | 3 | 0.77 | 2.31 |
| b |  |  |  |
|  | 7 | 1.2 | 8.40 |
|  | 1 | 10.18 | 10.18 |
|  | 1 | 8.6 | 8.60 |
|  | 1 | 2.34 | 2.34 |
|  | 1 | 1.2 | 1.20 |
| c |  |  |  |
|  | 2 | 2.51 | 5.02 |
| d |  |  |  |
|  | 7 | 1.2 | 8.40 |
|  | 7 | 1.2 | 8.40 |
|  | 2 | 1.2 | 2.40 |
| PATIO 3 |  |  |  |
| a |  |  |  |
|  | 1 | 2.41 | 2.41 |
| b |  |  |  |
|  | 6 | 1.2 | 7.20 |
|  | 4 | 0.8 | 3.20 |
| c |  |  |  |
|  | 1 | 2.41 | 2.41 |
| d |  |  |  |
|  | 4 | 1.2 | 4.80 |
|  | 4 | 0.8 | 3.20 |
|  | 1 | 1 | 1.00 |
|  | 1 | 1.2 | 1.20 |
|  | 1 | 0.8 | 0.80 |
| Total |  |  | 312.06 |

**ED21VA008** m ENCIMERA INTERIOR CHAPA DE ALUMINIO (22/06/2008)
312.06 m × 17.04 (17.55 con costes indirectos) = 5476.65
Forro de encimera interior de ventanas en chapa de aluminio lacado en color similar al de la fachada, con un espesor 2 mm, desarrollo 40 cm, con goteron , adherido con Adhesivo Epoxi o Poliuretano, incluso p/p de preparación y regularización del soporte y sellados perimetrales.

| Código | Ud | Descripción | Rendimiento | Precio | Importe |
|---|---|---|---|---|---|
| O0101CE | h | OFICIAL 1ª CERRAJERO | 0.1 | 15.29 | 1.53 |
| O0103C | h | AYUDANTE CERRAJERO | 0.2 | 14.36 | 2.87 |
| P20MG521 | m | VIE.DE ALU. DESARROLLO 40 CM, CON GOTERÓN | 1 | 10.8 | 10.80 |
| P18MD025 | kg | ADHESIVO EPOXI O POLIURETANO | 0.25 | 6.03 | 1.51 |
| %MA | % | MEDIOS AUXILIARES | 2 % | 16.71 | 0.33 |
|  |  | Total |  |  | 17.04 |

| Medición | Uds. | Largo | Parcial |
|---|---|---|---|
| FACHADAS |  |  |  |
| -------------------------------- |  |  |  |
| N-E |  |  |  |
|  | 1 | 7.83 | 7.83 |
| S-W |  |  |  |
|  | 2 | 2.8 | 5.60 |
|  | 6 | 2.1 | 12.60 |
|  | 4 | 3.5 | 14.00 |
|  | 1 | 1.75 | 1.75 |
|  | 2 | 1.36 | 2.72 |
|  | 1 | 1.4 | 1.40 |
|  | 1 | 1.86 | 1.86 |
| S-E |  |  |  |
|  | 2 | 1.86 | 3.72 |
|  | 4 | 2.1 | 8.40 |
|  | 4 | 2.8 | 11.20 |
|  | 1 | 3.5 | 3.50 |
|  | 1 | 1.4 | 1.40 |
|  | 4 | 0.7 | 2.80 |
|  | 2 | 1.2 | 2.40 |
|  | 1 | 1.44 | 1.44 |
|  | 1 | 9.69 | 9.69 |
|  | 1 | 11.57 | 11.57 |
|  | 1 | 1.84 | 1.84 |
| N-W |  |  |  |
|  | 3 | 1.86 | 5.58 |
|  | 3 | 2.8 | 8.40 |
|  | 3 | 3.5 | 10.50 |
|  | 1 | 24.42 | 24.42 |
| -------------------------------- |  |  |  |
| PATIOS |  |  |  |
| ------------------------------- |  |  |  |
| PATIO 1 |  |  |  |
| a |  |  |  |
|  | 2 | 0.77 | 1.54 |
|  | 3 | 0.77 | 2.31 |
|  | 3 | 0.77 | 2.31 |
|  | 2 | 0.77 | 1.54 |
| b |  |  |  |
|  | 1 | 26.3 | 26.30 |
|  | 2 | 1.44 | 2.88 |
|  | 3 | 0.8 | 2.40 |
|  | 5 | 1.2 | 6.00 |
| c |  |  |  |
|  | 1 | 3.2 | 3.20 |
|  | 1 | 2.5 | 2.50 |
| d |  |  |  |
|  | 8 | 1.2 | 9.60 |
|  | 10 | 0.8 | 8.00 |
| PATIO 2 |  |  |  |
| a |  |  |  |
|  | 3 | 0.77 | 2.31 |
|  | 2 | 0.77 | 1.54 |
|  | 2 | 0.77 | 1.54 |
|  | 3 | 0.77 | 2.31 |
| b |  |  |  |
|  | 7 | 1.2 | 8.40 |
|  | 1 | 10.18 | 10.18 |
|  | 1 | 8.6 | 8.60 |
|  | 1 | 2.34 | 2.34 |
|  | 1 | 1.2 | 1.20 |
| c |  |  |  |
|  | 2 | 2.51 | 5.02 |
| d |  |  |  |
|  | 7 | 1.2 | 8.40 |
|  | 7 | 1.2 | 8.40 |
|  | 2 | 1.2 | 2.40 |
| PATIO 3 |  |  |  |
| a |  |  |  |
|  | 1 | 2.41 | 2.41 |
| b |  |  |  |
|  | 6 | 1.2 | 7.20 |
|  | 4 | 0.8 | 3.20 |
| c |  |  |  |
|  | 1 | 2.41 | 2.41 |
| d |  |  |  |
|  | 4 | 1.2 | 4.80 |
|  | 4 | 0.8 | 3.20 |
|  | 1 | 1 | 1.00 |
|  | 1 | 1.2 | 1.20 |
|  | 1 | 0.8 | 0.80 |
| Total |  |  | 312.06 |

**ECRIL1** m ESCALERA PATES (30/12/2007)
1 m × 73.11 (75.3 con costes indirectos) = 75.30
Escalera formada por pates de redondo de acero corrugado de 20 mm. de ø soldados al bastidor de acero soldados al bastidor 60*25 mm, y pasamanos a ambos lados, galvanizado del conjunto y lacado del mismo color que la fachada, recibido a las fachadas con tacos hilti, colocada.

| Código | Ud | Descripción | Rendimiento | Precio | Importe |
|---|---|---|---|---|---|
| O0101CE | h | OFICIAL 1ª CERRAJERO | 0.9 | 15.29 | 13.76 |
| O0103C | h | AYUDANTE CERRAJERO | 0.9 | 14.36 | 12.92 |
| PESC2 | ml | ESCALERA PATES Y PASAMANOS ACERO GALVANIZADO (material; 30/12/2007) | 1 | 45 | 45.00 |
| %MA | % | MEDIOS AUXILIARES | 2 % | 71.68 | 1.43 |
|  |  | Total |  |  | 73.11 |

| Medición | Uds. | Largo | Parcial |
|---|---|---|---|
| Salida a zona acceso | 1 | 1 | 1.00 |
| Total |  |  | 1 |

**D20UD715** m² ESTOR SOLAR ENRROLLABLE Laminotech (10/11/2000)
31 m² × 88.75 (91.41 con costes indirectos) = 2833.71
Estor cortina interior enrollable de tela Solares de Laminotech o equivalente, con todos los accesorios necesarios, totalmente instalada.

| Código | Ud | Descripción | Rendimiento | Precio | Importe |
|---|---|---|---|---|---|
| O0101OF | h. | OFICIAL 1ª | 0.4 | 15.29 | 6.12 |
| O0102OF | h. | OFICIAL 2ª | 0.4 | 14.72 | 5.89 |
| P21PA715 | m² | ESTOR ENRROLLABLE CONTROL SOLAR (material) | 1 | 75 | 75.00 |
| %MA | % | MEDIOS AUXILIARES | 2 % | 87.01 | 1.74 |
|  |  | Total |  |  | 88.75 |

| Medición | Uds. | Largo | Ancho | Parcial |
|---|---|---|---|---|
| AULAS | 1 | 24.42 | 0.61 | 14.90 |
| AUDITORIO | 1 | 9.76 | 1.65 | 16.10 |
| Total |  |  |  | 31 |

## C11 CARPINTERIA DE MADERA (28/04/1996)
Importe: 136574.03

**E10a** ud PUERTA ACÚSTICA PA1 (29/05/1996)
8 ud × 912.67 (940.05 con costes indirectos) = 7520.40
Suministro e instalación de puerta acústica para pintar PA1, aislamiento de 38 (-1,-4) dB, compuesta por: 1hoja lisa mdf prepintado de 2040x930x40 mm, mirilla cuadrada 400x400mm y 1hoja lisa mdf prepintado de 2040x400x40mm, con RA 36-37dB, cerco de madera pintado con anchura igual al tabique donde se ubique con junta de goma, jambas lisas de pino pintado en colores a decidir por la D.F. de 100x10 mm o 220x10mm según zonas, junta isofónica y junta inferior de cepillo, herraje compuesto por: juego de manillas con placa cuadrada en aluminio anodizado rilsan RAL a confirmar en obra, cerradura 2030/50 con cilindro 5030/60, o equivalente, 4 pernios de acero inoxidable de 130x86 mm, completa y colocada. Tipo Phonibloc 37BA32S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA (material) | 2.72 | 8 | 21.76 |
| PFTE29aav2 | m2 | PUERTA TIPO PHONIBLOC 35DA 32S DE DEYA, (material) | 2.91 | 180 | 523.80 |
| PUHV01a | ud | VISOR DE VIDRIO DE E=5 MM. CUADRADO 400MM (material) | 1 | 45 | 45.00 |
| PAF1.d | m2 | JUNTA WOLMANIT 20X2 MM (3 LADOS) (material; 29/05/1996) | 3.38 | 7 | 23.66 |
| PEIPA.114az | ud | EJE REF. 87269-F (material; 29/05/1996) | 1 | 3.07 | 3.07 |
| PEIPA.115z | ud | EMBELLECEDOR REF. 86655 (material; 29/05/1996) | 1 | 17 | 17.00 |
| PKSS1 | ud | BISARRAS ACERO INOX (material; 15/09/2003) | 8 | 8.5 | 68.00 |
| PKSS2 | ud | MANILLA SOBRE PLACA CON BOCALLAVE,OCARIZ (material; 15/09/2003) | 2 | 25 | 50.00 |
| PKSS3 | ud | INCREMENTO POR AMAESTRAMIENTO EN GRUPOS | 1 | 20 | 20.00 |
| PKSS4 | ud | CILINDRO DE SEDURIDAD SISTEMA TX-80 (material; 15/09/2003) | 1 | 20 | 20.00 |
| PEcep1a | ud | CEPILLO DE PELO INFERIOR DESCENSO AUTOMATICO (material) | 2 | 18 | 36.00 |
| PEcep1a1 | ud | ANCLAJES SUPERIOR E INFERIOR SEGUNDA HOJA (material) | 1 | 17 | 17.00 |
| P11RW141 | m2 | CHAPA PROTECTORA ACERO INOX.18/8 de 1mm (material; 25/10/2013) | 0.6 | 7.43 | 4.46 |
| %MA | % | MEDIOS AUXILIARES | 2 % | 894.77 | 17.90 |
|  |  | Total |  |  | 912.67 |

**E10b** ud PUERTA ACÚSTICA PA2 (29/05/1996)
8 ud × 711.51 (732.86 con costes indirectos) = 5862.88
Suministro e instalación de puerta acústica para pintar PA2, aislamiento de 35 (0,-2) dB, compuesta por: 1hoja lisa mdf prepintado de 2040x930x40 mm, mirilla cuadrada 400x400mm con RA 36-37dB, cerco de madera pintado con anchura igual al tabique donde se ubique con junta de goma, jambas lisas de pino pintado en colores a decidir por la D.F. de 100x10 mm o 220x10mm según zonas, junta isofónica y junta inferior de cepillo, herraje compuesto por:juego de manillas con placa cuadrada en aluminio anodizado rilsan RAL a confirmar en obra, cerradura 2030/50 con cilindro 5030/60, 4 pernios de acero inoxidable de 130x86 mm, completa y colocada. Tipo Phonibloc 35A31S de Deya, 1993/600CH de Ocariz, cerradura Tesa o equivalentes aprobados por D.F. Protector inferior de la hojas con chapa de acero inoxidable 18/8 de 1mm. de espesor por ambas caras. . Todas la puertas con sistema de amaestramiento segun plan de cierre o indicaciones de la propiedad.

| Código | Ud | Descripción | Rendimiento | Precio | Importe |
|---|---|---|---|---|---|
| O0101OF | h. | OFICIAL 1ª | 1.5 | 15.29 | 22.94 |
| O0102OF | h. | OFICIAL 2ª | 1.5 | 14.72 | 22.08 |
| PVmar06 | m | CERCO MADERA | 2.72 | 8 | 21.76 |
| PFTE29aav2 | m2 | PUERTA TIPO PHONIBLOC 35DA 32S DE DEYA, | 2.23 | 180 | 401.40 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 697.56 | 13.95 |
|  |  | Total |  |  | 711.51 |

**E10c** ud PUERTA ACÚSTICA PA3 (29/05/1996)
10 ud × 636.43 (655.52 con costes indirectos) = 6555.20
Suministro e instalación de puerta acústica para pintar PA3, aislamiento de 41 (-1,-4) dB, compuesta por: 1hoja lisa mdf prepintado de 2040x830x40 mm, mirilla cuadrada 400x400mm con RA 36-37dB, cerco de madera pintado con anchura igual al tabique donde se ubique con junta de goma, jambas lisas de pino pintado en colores a decidir por la D.F. de 100x10 mm o 220x10mm según zonas, junta isofónica y junta inferior de cepillo, herraje compuesto por:juego de manillas con placa cuadrada en aluminio anodizado rilsan RAL a confirmar en obra, cerradura 2030/50 con cilindro 5030/60, 4 pernios de acero inoxidable de 130x86 mm, completa y colocada. Tipo Phonibloc 40BA31S de Deya, 1993/600CH de Ocariz, cerradura Tesa o equivalentes aprobados por D.F. Protector inferior de la hojas con chapa de acero inoxidable 18/8 de 1mm. de espesor por ambas caras. . Todas la puertas con sistema de amaestramiento segun plan de cierre o indicaciones de la propiedad.

| Código | Ud | Descripción | Rendimiento | Precio | Importe |
|---|---|---|---|---|---|
| O0101OF | h. | OFICIAL 1ª | 1.5 | 15.29 | 22.94 |
| O0102OF | h. | OFICIAL 2ª | 1.5 | 14.72 | 22.08 |
| PVmar06 | m | CERCO MADERA | 2.5 | 8 | 20.00 |
| PFTE29aav3 | m2 | PUERTA TIPO PHONIBLOC 40DA 32S DE DEYA, (material) | 1.69 | 195 | 329.55 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 623.95 | 12.48 |
|  |  | Total |  |  | 636.43 |

**E10d** ud PUERTA ACÚSTICA PA4 (29/05/1996)
40 ud × 678 (698.34 con costes indirectos) = 27933.60
Suministro e instalación de puerta acústica para pintar PA4, aislamiento de 41 (-1,-4) dB, compuesta por: 1hoja lisa mdf prepintado de 2040x930x40 mm, mirilla cuadrada 400x400mm con RA 36-37dB, cerco de madera pintado con anchura igual al tabique donde se ubique con junta de goma, jambas lisas de pino pintado en colores a decidir por la D.F. de 100x10 mm o 220x10mm según zonas, junta isofónica y junta inferior de cepillo, herraje compuesto por: juego de manillas con placa cuadrada en aluminio anodizado rilsan RAL a confirmar en obra, cerradura 2030/50 con cilindro 5030/60, 4 pernios de acero inoxidable de 130x86 mm, completa y colocada. Tipo Phonibloc 40BA31S de Deya, 1993/600CH de Ocariz, cerradura Tesa o equivalentes aprobados por D.F.. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav3 | m2 | PUERTA TIPO PHONIBLOC 40DA 32S DE DEYA, | 1.89 | 195 | 368.55 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 664.71 | 13.29 |
|  |  | Total |  |  | 678 |

**E10d1** ud PUERTA ACÚSTICA PA4 EI30 (29/05/1996)
2 ud × 1059.74 (1091.53 con costes indirectos) = 2183.06
Suministro e instalación de puerta acústica 2040x930x40 mm para lacar PA4, contrafuegos pivotante galvanizada más antifinger EI30 con certificado de homologación, dos chapas de acero de 0,8 mm. ensambladas entre sí sin soldadura, relleno de material ignífugo, doble capa de lana de roca de alta densidad y placa tipo Pladur, y acabado chapado a dos caras en madera de arce de 15 mm de espesor y ancho de tabla 110 mm. vertical, para lacar, hoja de grosor 63 mm., tornillería métrica, 3 bisagras de doble pala y regulación en altura, mirilla cuadrada 400x400mm con RA 36-37dB contrafuegos EI2, montada en puerta mediante aros inoxidables, con marco tipo CS5 de 1,5 mm. de espesor con junta intumescente. Ajustado y preparado para su fijación a obra mediante garras de acero o para atornillar a premarco, cerradura embutida con cierre a un punto, escudo y manivela EI., aislamiento de 41 (-1,-4) dB, junta isofónica y junta inferior de cepillo, herraje compuesto por: juego de manillas con placa cuadrada en aluminio anodizado rilsan RAL a confirmar en obra, cerradura 2030/50 con cilindro 5030/60, 4 pernios de acero inoxidable de 130x86 mm, completa y colocada. Tipo Phonibloc 40BA31S de Deya, 1993/600CH de Ocariz, cerradura Tesa o equivalentes aprobados por D.F. Y. Dispositivo antipánico serie Universal de sobreponer, para vías de evacuación y escape. Soportes estrechos de 280 x 39 mm, reversible, un punto de cierre lateral con picaporte basculante. Certificado por AENOR según UNE-EN 1125, aplicable a puertas cortafuego. Acabado de soportes y barra horizontal en negro. Tesa Ref.1910908NN Protector inferior de la hojas con chapa de acero inoxidable 18/8 de 1mm. de espesor por ambas caras. Todas la puertas con sistema de amaestramiento segun plan de cierre o indicaciones de la propiedad.

| Código | Ud | Descripción | Rendimiento | Precio | Importe |
|---|---|---|---|---|---|
| O0101OF | h. | OFICIAL 1ª | 1.5 | 15.29 | 22.94 |
| O0102OF | h. | OFICIAL 2ª | 1.5 | 14.72 | 22.08 |
| PVmar06 | m | CERCO MADERA | 2.72 | 8 | 21.76 |
| PEI261 | ud | PUERTA CORTAFUEGOS 1 HOJA EI-30 COMPLETA (material; 27/01/2006) | 1 | 425 | 425.00 |
| PUEIV01a2 | ud | CIERRAPUERTAS C/B S/R CT1800 3-4 PL | 2 | 33.6 | 67.20 |
| PUEIV01a3 | ud | SELECTOR DE CIERRE DICTATOR SR-90 PL | 1 | 60 | 60.00 |
| PUEIV01a4 | ud | ELECTROIMÁN Y PLACA CORTAFUEGOS GD 50 CORTAFU | 2 | 52.8 | 105.60 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| PEcep1a2 | ud | DISPOSITIVO ANTIPANICO SERIE UNIVERSAL | 1 | 85 | 85.00 |
| %MA | % | MEDIOS AUXILIARES | 2 % | 1038.96 | 20.78 |
|  |  | Total |  |  | 1059.74 |

**E10e** ud PUERTA ACÚSTICA PA5 (29/05/1996)
5 ud × 689.94 (710.64 con costes indirectos) = 3553.20
Suministro e instalación de puertaacústica para pintar PA5, aislamiento de 41 (-1,-4) dB, compuesta por:1hoja lisa mdf prepintado de 2100x930x40 mm, mirilla cuadrada 400x400mm con RA 36-37dB, cerco de madera pintado con anchura igual al tabique donde se ubique con junta de goma, jambas lisas de pino pintado en colores a decidir por la D.F. de 100x10 mm o 220x10mm según zonas, junta isofónica y junta inferior de cepillo, herraje compuesto por: juego de manillas con placa cuadrada en aluminio anodizado rilsan RAL a confirmar en obra, cerradura 2030/50 con cilindro 5030/60, 4 pernios de acero inoxidable de 130x86 mm, completa y colocada. Tipo Phonibloc 40BA31S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav3 | m2 | PUERTA TIPO PHONIBLOC 40DA 32S DE DEYA, | 1.95 | 195 | 380.25 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 676.41 | 13.53 |
|  |  | Total |  |  | 689.94 |

**E10f** ud PUERTA ACÚSTICA PA6 (29/05/1996)
4 ud × 706.92 (728.13 con costes indirectos) = 2912.52
Suministro e instalación de puerta acústica para pintar PA6, aislamiento de 46 (-1,-5) dB, compuesta por: 1hoja lisa mdf prepintado de 2040x930x50 mm, mirilla cuadrada 400x400mm con RA 36-37dB, cerco de madera pintado con anchura igual al tabique donde se ubique con junta de goma, jambas lisas de pino pintado en colores a decidir por la D.F. de 100x10 mm o 220x10mm según zonas, junta isofónica doble y junta inferior de cepillo doble, herraje compuesto por: juego de manillas con placa cuadrada en aluminio anodizado rilsan RAL a confirmar en obra, cerradura 2030/50 con cilindro 5030/60, 4 pernios de acero inoxidable de 160x80 mm, completa y colocada. Tipo Phonibloc 45BA31S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav4 | m2 | PUERTA TIPO PHONIBLOC 45DA 32S DE DEYA, (material) | 1.89 | 210 | 396.90 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 693.06 | 13.86 |
|  |  | Total |  |  | 706.92 |

**E10g** ud PUERTA ACÚSTICA PA7 (29/05/1996)
1 ud × 690.34 (711.05 con costes indirectos) = 711.05
Suministro e instalación de puerta acústica para pintar PA7, aislamiento de 46 (-1,-5) dB, compuesta por: 1hoja lisa mdf prepintado de 2100x930x50 mm, mirilla cuadrada 400x400mm con RA 36-37dB, cerco de madera pintado con anchura igual al tabique donde se ubique con junta de goma, jambas lisas de pino pintado en colores a decidir por la D.F. de 100x10 mm o 220x10mm según zonas, junta isofónica doble y junta inferior de cepillo doble, herraje compuesto por: juego de manillas con placa cuadrada en aluminio anodizado rilsan RAL a confirmar en obra, cerradura 2030/50 con cilindro 5030/60, 4 pernios de acero inoxidable de 160x80 mm, completa y colocada. Tipo Phonibloc 45BA31S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav3 | m2 | PUERTA TIPO PHONIBLOC 40DA 32S DE DEYA, | 1.952 | 195 | 380.64 |
| PUHV01a | ud | VISOR DE VIDRIO DE E=5 MM. CUADRADO 400MM | 1 | 45 | 45.00 |
| PAF1.d | m2 | JUNTA WOLMANIT 20X2 MM (3 LADOS) | 2.55 | 7 | 17.85 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 1 | 18 | 18.00 |
| P11RW141 | m2 | CHAPA PROTECTORA ACERO INOX.18/8 de 1mm | 0.6 | 7.43 | 4.46 |
| %MA | % | MEDIOS AUXILIARES | 2 % | 676.80 | 13.54 |
|  |  | Total |  |  | 690.34 |

**E10h** ud PUERTA ACÚSTICA PA8 (29/05/1996)
1 ud × 1137.21 (1171.33 con costes indirectos) = 1171.33
Suministro e instalación de puerta acústica para pintar PA8, aislamiento de 45 (-2,-6) dB, compuesta por: 2 hojas lisas mdf prepintado de 2040x930x50 mm, mirilla cuadrada 400x400mm, con RA 36-37dB, cerco de madera pintado con anchura igual al tabique donde se ubique con junta de goma, jambas lisas de pino pintado en colores a decidir por la D.F. de 100x10 mm o 220x10mm según zonas, junta isofónica doble y junta inferior de cepillo doble, herraje compuesto por: juego de manillas con placa cuadrada en aluminio anodizado rilsan RAL a confirmar en obra, cerradura 2030/50 con cilindro 5030/60, 4 pernios de acero inoxidable de 160x80 mm, completa y colocada. Tipo Phonibloc 45BA32S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav3 | m2 | PUERTA TIPO PHONIBLOC 40DA 32S DE DEYA, | 3.8 | 195 | 741.00 |
| PUHV01a | ud | VISOR DE VIDRIO DE E=5 MM. CUADRADO 400MM | 1 | 45 | 45.00 |
| PAF1.d | m2 | JUNTA WOLMANIT 20X2 MM (3 LADOS) | 3.8 | 7 | 26.60 |
| PEIPA.114az | ud | EJE REF. 87269-F | 1 | 3.07 | 3.07 |
| PEIPA.115z | ud | EMBELLECEDOR REF. 86655 | 1 | 17 | 17.00 |
| PKSS1 | ud | BISARRAS ACERO INOX | 8 | 8.5 | 68.00 |
| PKSS2 | ud | MANILLA SOBRE PLACA CON BOCALLAVE,OCARIZ | 2 | 25 | 50.00 |
| PKSS3 | ud | INCREMENTO POR AMAESTRAMIENTO EN GRUPOS | 1 | 20 | 20.00 |
| PKSS4 | ud | CILINDRO DE SEDURIDAD SISTEMA TX-80 | 1 | 20 | 20.00 |
| PEcep1a | ud | CEPILLO DE PELO INFERIOR DESCENSO AUTOMATICO | 2 | 18 | 36.00 |
| PEcep1a1 | ud | ANCLAJES SUPERIOR E INFERIOR SEGUNDA HOJA | 1 | 17 | 17.00 |
| P11RW141 | m2 | CHAPA PROTECTORA ACERO INOX.18/8 de 1mm | 0.6 | 7.43 | 4.46 |
| %MA | % | MEDIOS AUXILIARES | 2 % | 1114.91 | 22.30 |
|  |  | Total |  |  | 1137.21 |

**E10i** ud PUERTA ACÚSTICA PA9 (29/05/1996)
2 ud × 1154.1 (1188.72 con costes indirectos) = 2377.44
Suministro e instalación de puerta acústica para pintar PA9, aislamiento de 45 (-2,-6) dB, compuesta por: 2 hojas lisas mdf prepintado de 2100x930x50 mm, mirilla cuadrada 400x400mm, con RA 36-37dB, cerco de madera pintado con anchura igual al tabique donde se ubique con junta de goma, jambas lisas de pino pintado en colores a decidir por la D.F. de 100x10 mm o 220x10mm según zonas, junta isofónica doble y junta inferior de cepillo doble, herraje compuesto por: juego de manillas con placa cuadrada en aluminio anodizado rilsan RAL a confirmar en obra, cerradura 2030/50 con cilindro 5030/60, 4 pernios de acero inoxidable de 160x80 mm, completa y colocada. Tipo Phonibloc 45BA32S de Deya, 1993/600CH de Ocariz, cerradura Tesa o equivalentes aprobados por D.F. Protector inferior de la hojas con chapa de acero inoxidable 18/8 de 1mm. de espesor por ambas caras. Todas la puertas con sistema de amaestramiento segun plan de cierre o indicaciones de la propiedad.

| Código | Ud | Descripción | Rendimiento | Precio | Importe |
|---|---|---|---|---|---|
| O0101OF | h. | OFICIAL 1ª | 1.5 | 15.29 | 22.94 |
| O0102OF | h. | OFICIAL 2ª | 1.5 | 14.72 | 22.08 |
| PVmar06 | m | CERCO MADERA | 2.72 | 8 | 21.76 |
| PFTE29aav3 | m2 | PUERTA TIPO PHONIBLOC 40DA 32S DE DEYA, | 3.9 | 195 | 760.50 |
| PUHV01a | ud | VISOR DE VIDRIO DE E=5 MM. CUADRADO 400MM | 1 | 45 | 45.00 |
| PAF1.d | m2 | JUNTA WOLMANIT 20X2 MM (3 LADOS) | 3.38 | 7 | 23.66 |
| PEIPA.114az | ud | EJE REF. 87269-F | 1 | 3.07 | 3.07 |
| PEIPA.115z | ud | EMBELLECEDOR REF. 86655 | 1 | 17 | 17.00 |
| PKSS1 | ud | BISARRAS ACERO INOX | 8 | 8.5 | 68.00 |
| PKSS2 | ud | MANILLA SOBRE PLACA CON BOCALLAVE,OCARIZ | 2 | 25 | 50.00 |
| PKSS3 | ud | INCREMENTO POR AMAESTRAMIENTO EN GRUPOS | 1 | 20 | 20.00 |
| PKSS4 | ud | CILINDRO DE SEDURIDAD SISTEMA TX-80 | 1 | 20 | 20.00 |
| PEcep1a | ud | CEPILLO DE PELO INFERIOR DESCENSO AUTOMATICO | 2 | 18 | 36.00 |
| PEcep1a1 | ud | ANCLAJES SUPERIOR E INFERIOR SEGUNDA HOJA | 1 | 17 | 17.00 |
| P11RW141 | m2 | CHAPA PROTECTORA ACERO INOX.18/8 de 1mm | 0.6 | 7.43 | 4.46 |
| %MA | % | MEDIOS AUXILIARES | 2 % | 1131.47 | 22.63 |
|  |  | Total |  |  | 1154.1 |

**E10j** ud PUERTA ACÚSTICA PA10 EI30 (29/05/1996)
2 ud × 1191.25 (1226.99 con costes indirectos) = 2453.98
Suministro e instalación de puerta acústica para pintar P10, 2 hojas contrafuegos pivotante galvanizada más antifinger EI30 con certificado de homologación, dos chapas de acero de 0,8 mm. ensambladas entre sí sin soldadura, relleno de material ignífugo, doble capa de lana de roca de alta densidad y placa tipo Pladur, y acabado chapado a dos caras en madera DMF para lintar o lacar de 15 mm de espesor , tornillería métrica, 3 bisagras de doble pala y regulación en altura, mirilla cuadrada 400x400mm con RA 36-37dB contrafuegos EI2, montada en puerta mediante aros inoxidables, con marco tipo CS5 de 1,5 mm. de espesor con junta intumescente. Ajustado y preparado para su fijación a obra mediante garras de acero o para atornillar a premarco, cerradura embutida con cierre a un punto, escudo y manivela EI.,aislamiento de 41 (-1,-4) dB, compuesta por: 2 hoja lisa mdf prepintado de 2040x820x40 mm, cerco de madera pintado con anchura igual al tabique donde se ubique con junta de goma, , junta isofónica y junta inferior de cepillo, herraje compuesto por: juego de manillas con placa cuadrada en aluminio anodizado rilsan RAL a confirmar en obra, cerradura 2030/50 con cilindro 5030/60, 4 pernios de acero inoxidable de 130x86 mm. Empanelada hacia vestíbulo con aluminio lacado minionda en color especial (rayado en puerta en horizontal). Completa y colocada. Tipo Phonibloc 40BA32S de Deya, 1993/600CH de Ocariz, cerradura Tesa, panel de Alu-Stock o equivalentes aprobados por D.F. Con dispositivo antipánico serie Universal de sobreponer, para vías de evacuación y escape. Soportes estrechos de 280 x 39 mm, reversible, un punto de cierre lateral con picaporte basculante. Certificado por AENOR según UNE-EN 1125, aplicable a puertas cortafuego. Acabado de soportes y barra horizontal en negro. Tesa Ref.1910908NN Protector inferior de la hojas con chapa de acero inoxidable 18/8 de 1mm. de espesor por ambas caras. Todas la puertas con sistema de amaestramiento segun plan de cierre o indicaciones de la propiedad.

| Código | Ud | Descripción | Rendimiento | Precio | Importe |
|---|---|---|---|---|---|
| O0101OF | h. | OFICIAL 1ª | 1.5 | 15.29 | 22.94 |
| O0102OF | h. | OFICIAL 2ª | 1.5 | 14.72 | 22.08 |
| PVmar06 | m | CERCO MADERA | 2.72 | 8 | 21.76 |
| PEI262 | ud | PUERTA CORTAFUEGOS 2 HOJA EI-30 COMPLETA (material; 27/01/2006) | 1 | 525 | 525.00 |
| PUEIV01a2 | ud | CIERRAPUERTAS C/B S/R CT1800 3-4 PL | 2 | 33.6 | 67.20 |
| PUEIV01a3 | ud | SELECTOR DE CIERRE DICTATOR SR-90 PL | 1 | 60 | 60.00 |
| PUEIV01a4 | ud | ELECTROIMÁN Y PLACA CORTAFUEGOS GD 50 CORTAFU | 2 | 52.8 | 105.60 |
| PAF1.d | m2 | JUNTA WOLMANIT 20X2 MM (3 LADOS) | 3.34 | 7 | 23.38 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| PEcep1a | ud | CEPILLO DE PELO INFERIOR DESCENSO AUTOMATICO | 2 | 18 | 36.00 |
| PEcep1a1 | ud | ANCLAJES SUPERIOR E INFERIOR SEGUNDA HOJA | 1 | 17 | 17.00 |
| P01TRAPZ5 | m² | CHAPA FRECUENCE 14.18C LISA COLOR | 3.34 | 10 | 33.40 |
| P11RW141 | m2 | CHAPA PROTECTORA ACERO INOX.18/8 de 1mm | 0.6 | 7.43 | 4.46 |
| PEcep1a2 | ud | DISPOSITIVO ANTIPANICO SERIE UNIVERSAL | 1 | 85 | 85.00 |
| %MA | % | MEDIOS AUXILIARES | 2 % | 1167.89 | 23.36 |
|  |  | Total |  |  | 1191.25 |

**E10k** ud PUERTA ACÚSTICA PA11 EI30 (29/05/1996)
2 ud × 1151.13 (1185.66 con costes indirectos) = 2371.32
Suministro e instalación de puerta acústica de 2040x820x40 mm, para pintar P11, 2 hojas contrafuegos pivotante galvanizada más antifinger EI30 con certificado de homologación, dos chapas de acero de 0,8 mm. ensambladas entre sí sin soldadura, relleno de material ignífugo, doble capa de lana de roca de alta densidad y placa tipo Pladur, y acabado chapado a dos caras en madera DMF para lintar o lacar de 15 mm de espesor , tornillería métrica, 3 bisagras de doble pala y regulación en altura, mirilla cuadrada 400x400mm con RA 36-37dB contrafuegos EI2, montada en puerta mediante aros inoxidables, con marco tipo CS5 de 1,5 mm. de espesor con junta intumescente. Ajustado y preparado para su fijación a obra mediante garras de acero o para atornillar a premarco, cerradura embutida con cierre a un punto, escudo y manivela EI. Aislamiento de 41 (-1,-4) dB, junta isofónica y junta inferior de cepillo, herraje compuesto por: juego de manillas con placa cuadrada en aluminio anodizado rilsan RAL a confirmar en obra, cerradura 2030/50 con cilindro 5030/60, 4 pernios de acero inoxidable de 130x86 mm, completa y colocada. Tipo Phonibloc 40BA31S de Deya, 1993/600CH de Ocariz, cerradura Tesa o equivalentes aprobados por D.F. Con dispositivo antipánico serie Universal de sobreponer, para vías de evacuación y escape. Soportes estrechos de 280 x 39 mm, reversible, un punto de cierre lateral con picaporte basculante. Certificado por AENOR según UNE-EN 1125, aplicable a puertas cortafuego. Acabado de soportes y barra horizontal en negro. Tesa Ref.1910908NN Protector inferior de la hojas con chapa de acero inoxidable 18/8 de 1mm. de espesor por ambas caras. Todas la puertas con sistema de amaestramiento segun plan de cierre o indicaciones de la propiedad.

| Código | Ud | Descripción | Rendimiento | Precio | Importe |
|---|---|---|---|---|---|
| O0101OF | h. | OFICIAL 1ª | 1.5 | 15.29 | 22.94 |
| O0102OF | h. | OFICIAL 2ª | 1.5 | 14.72 | 22.08 |
| PVmar06 | m | CERCO MADERA | 2.72 | 8 | 21.76 |
| PEI262 | ud | PUERTA CORTAFUEGOS 2 HOJA EI-30 COMPLETA | 1 | 525 | 525.00 |
| PUEIV01a2 | ud | CIERRAPUERTAS C/B S/R CT1800 3-4 PL | 2 | 33.6 | 67.20 |
| PUEIV01a3 | ud | SELECTOR DE CIERRE DICTATOR SR-90 PL | 1 | 60 | 60.00 |
| PUEIV01a4 | ud | ELECTROIMÁN Y PLACA CORTAFUEGOS GD 50 CORTAFU | 2 | 52.8 | 105.60 |
| PUHV01a | ud | VISOR DE VIDRIO DE E=5 MM. CUADRADO 400MM | 1 | 45 | 45.00 |
| PAF1.d | m2 | JUNTA WOLMANIT 20X2 MM (3 LADOS) | 3.35 | 7 | 23.45 |
| PEIPA.114az | ud | EJE REF. 87269-F | 1 | 3.07 | 3.07 |
| PEIPA.115z | ud | EMBELLECEDOR REF. 86655 | 1 | 17 | 17.00 |
| PKSS1 | ud | BISARRAS ACERO INOX | 8 | 8.5 | 68.00 |
| PKSS2 | ud | MANILLA SOBRE PLACA CON BOCALLAVE,OCARIZ | 2 | 25 | 50.00 |
| PKSS3 | ud | INCREMENTO POR AMAESTRAMIENTO EN GRUPOS | 1 | 20 | 20.00 |
| PKSS4 | ud | CILINDRO DE SEDURIDAD SISTEMA TX-80 | 1 | 20 | 20.00 |
| PEcep1a | ud | CEPILLO DE PELO INFERIOR DESCENSO AUTOMATICO | 2 | 18 | 36.00 |
| PEcep1a1 | ud | ANCLAJES SUPERIOR E INFERIOR SEGUNDA HOJA | 1 | 17 | 17.00 |
| P11RW141 | m2 | CHAPA PROTECTORA ACERO INOX.18/8 de 1mm | 0.6 | 7.43 | 4.46 |
| %MA | % | MEDIOS AUXILIARES | 2 % | 1128.56 | 22.57 |
|  |  | Total |  |  | 1151.13 |

**E10l** ud PUERTA ACÚSTICA PA12 EI30 (29/05/1996)
3 ud × 1195.86 (1231.74 con costes indirectos) = 3695.22
Suministro e instalación de puerta acústica de 2040x930x40 mm, para pintar P11, 2 hojas contrafuegos pivotante galvanizada más antifinger EI30 con certificado de homologación, dos chapas de acero de 0,8 mm. ensambladas entre sí sin soldadura, relleno de material ignífugo, doble capa de lana de roca de alta densidad y placa tipo Pladur, y acabado chapado a dos caras en madera DMF para lacar en azul (igual que las paredes) de 15 mm de espesor , tornillería métrica, 3 bisagras de doble pala y regulación en altura, mirilla cuadrada 400x400mm con RA 36-37dB contrafuegos EI2, montada en puerta mediante aros inoxidables, con marco tipo CS5 de 1,5 mm. de espesor con junta intumescente. Ajustado y preparado para su fijación a obra mediante garras de acero o para atornillar a premarco, cerradura embutida con cierre a un punto, escudo y manivela EI. Aislamiento de 41 (-1,-4) dB, junta isofónica y junta inferior de cepillo, herraje compuesto por: juego de manillas con placa cuadrada en aluminio anodizado rilsan RAL a confirmar en obra, cerradura 2030/50 con cilindro 5030/60, 4 pernios de acero inoxidable de 130x86 mm, completa y colocada. Tipo Phonibloc 40BA31S de Deya, 1993/600CH de Ocariz, cerradura Tesa o equivalentes aprobados por D.F. Con dispositivo antipánico serie Universal de sobreponer, para vías de evacuación y escape. Soportes estrechos de 280 x 39 mm, reversible, un punto de cierre lateral con picaporte basculante. Certificado por AENOR según UNE-EN 1125, aplicable a puertas cortafuego. Acabado de soportes y barra horizontal en negro. Tesa Ref.1910908NN Protector inferior de la hojas con chapa de acero inoxidable 18/8 de 1mm. de espesor por ambas caras. Todas la puertas con sistema de amaestramiento segun plan de cierre o indicaciones de la propiedad.

| Código | Ud | Descripción | Rendimiento | Precio | Importe |
|---|---|---|---|---|---|
| O0101OF | h. | OFICIAL 1ª | 1.5 | 15.29 | 22.94 |
| O0102OF | h. | OFICIAL 2ª | 1.5 | 14.72 | 22.08 |
| PVmar06 | m | CERCO MADERA | 2.72 | 8 | 21.76 |
| PEI262 | ud | PUERTA CORTAFUEGOS 2 HOJA EI-30 COMPLETA | 1 | 525 | 525.00 |
| PUEIV01a2 | ud | CIERRAPUERTAS C/B S/R CT1800 3-4 PL | 2 | 33.6 | 67.20 |
| PUEIV01a3 | ud | SELECTOR DE CIERRE DICTATOR SR-90 PL | 1 | 60 | 60.00 |
| PUEIV01a4 | ud | ELECTROIMÁN Y PLACA CORTAFUEGOS GD 50 CORTAFU | 2 | 52.8 | 105.60 |
| PAF1.d | m2 | JUNTA WOLMANIT 20X2 MM (3 LADOS) | 3.9 | 7 | 27.30 |
| PEIPA.114az | ud | EJE REF. 87269-F | 1 | 3.07 | 3.07 |
| PEIPA.115z | ud | EMBELLECEDOR REF. 86655 | 1 | 17 | 17.00 |
| PKSS1 | ud | BISARRAS ACERO INOX | 8 | 8.5 | 68.00 |
| PKSS2 | ud | MANILLA SOBRE PLACA CON BOCALLAVE,OCARIZ | 2 | 25 | 50.00 |
| PKSS3 | ud | INCREMENTO POR AMAESTRAMIENTO EN GRUPOS | 1 | 20 | 20.00 |
| PKSS4 | ud | CILINDRO DE SEDURIDAD SISTEMA TX-80 | 1 | 20 | 20.00 |
| PEcep1a | ud | CEPILLO DE PELO INFERIOR DESCENSO AUTOMATICO | 2 | 18 | 36.00 |
| PEcep1a1 | ud | ANCLAJES SUPERIOR E INFERIOR SEGUNDA HOJA | 1 | 17 | 17.00 |
| P11RW141 | m2 | CHAPA PROTECTORA ACERO INOX.18/8 de 1mm | 0.6 | 7.43 | 4.46 |
| PEcep1a2 | ud | DISPOSITIVO ANTIPANICO SERIE UNIVERSAL | 1 | 85 | 85.00 |
| %MA | % | MEDIOS AUXILIARES | 2 % | 1172.41 | 23.45 |
|  |  | Total |  |  | 1195.86 |

**E10m** ud PUERTA DE PASO PP1 (29/05/1996)
1 ud × 463.79 (477.7 con costes indirectos) = 477.70
Suministro e instalación de puerta para pintar PP1, compuesta por: 1hoja lisa mdf prepintado de 2040x830x40 mm, cerco de madera pintado con anchura igual al tabique donde se ubique, jambas lisas de pino pintado en colores a decidir por la D.F. de 100x10 mm o 220x10mm según zonas, herraje compuesto por: juego de manillas con placa cuadrada en aluminio anodizado rilsan RAL a confirmar en obra, cerradura 2030/50 HN con cilindro 5030/60, 4 pernios de acero inoxidable de 130x86 mm, Empanelada hacia vestíbulo con aluminio lacado minionda en color especial (rayado en puerta en horizontal) completa y colocada. Tipo Deya, 1993/600CH de Ocariz, cerradura Tesa o equivalentes aprobados por D.F. Protector inferior de la hojas con chapa de acero inoxidable 18/8 de 1mm. de espesor por ambas caras. Todas la puertas con sistema de amaestramiento segun plan de cierre o indicaciones de la propiedad.

| Código | Ud | Descripción | Rendimiento | Precio | Importe |
|---|---|---|---|---|---|
| O0101OF | h. | OFICIAL 1ª | 1 | 15.29 | 15.29 |
| O0102OF | h. | OFICIAL 2ª | 1 | 14.72 | 14.72 |
| PVmar06 | m | CERCO MADERA | 2.72 | 8 | 21.76 |
| PFTE29aav5 | m2 | PUERTA TIPO DEYA (material) | 1.7 | 100 | 170.00 |
| PEIPA.114az | ud | EJE REF. 87269-F | 1 | 3.07 | 3.07 |
| PEIPA.115z | ud | EMBELLECEDOR REF. 86655 | 1 | 17 | 17.00 |
| PKSS1 | ud | BISARRAS ACERO INOX | 8 | 8.5 | 68.00 |
| PKSS2 | ud | MANILLA SOBRE PLACA CON BOCALLAVE,OCARIZ | 2 | 25 | 50.00 |
| PKSS3 | ud | INCREMENTO POR AMAESTRAMIENTO EN GRUPOS | 1 | 20 | 20.00 |
| PKSS4 | ud | CILINDRO DE SEDURIDAD SISTEMA TX-80 | 1 | 20 | 20.00 |
| PEcep1a1 | ud | ANCLAJES SUPERIOR E INFERIOR SEGUNDA HOJA | 1 | 17 | 17.00 |
| P01TRAPZ5 | m² | CHAPA FRECUENCE 14.18C LISA COLOR | 3.34 | 10 | 33.40 |
| P11RW141 | m2 | CHAPA PROTECTORA ACERO INOX.18/8 de 1mm | 0.6 | 7.43 | 4.46 |
| %MA | % | MEDIOS AUXILIARES | 2 % | 454.70 | 9.09 |
|  |  | Total |  |  | 463.79 |

**E10n** ud PUERTA DE PASO PP2 (29/05/1996)
16 ud × 376.69 (387.99 con costes indirectos) = 6207.84
Suministro e instalación de puerta para pintar PP2, compuesta por: 1hoja lisa mdf prepintado de 2040x830x40 mm, cerco de madera pintado con anchura igual al tabique donde se ubique, jambas lisas de pino pintado en colores a decidir por la D.F. de 100x10 mm o 220x10mm según zonas, herraje compuesto por: juego de manillas con placa cuadrada en aluminio anodizado rilsan RAL a confirmar en obra, cerradura 2030/50 HN con cilindro 5030/60, 4 pernios de acero inoxidable de 130x86 mm, completa y colocada. Tipo Deya, 1993/600CH de Ocariz, cerradura Tesa o equivalentes aprobados por D.F.. Protector inferior de la hojas con chapa de acero inoxidable 18/8 de 1mm. de espesor por ambas caras. Todas la puertas con sistema de amaestramiento segun plan de cierre o indicaciones de la propiedad.

| Código | Ud | Descripción | Rendimiento | Precio | Importe |
|---|---|---|---|---|---|
| O0101OF | h. | OFICIAL 1ª | 1 | 15.29 | 15.29 |
| O0102OF | h. | OFICIAL 2ª | 1 | 14.72 | 14.72 |
| PVmar06 | m | CERCO MADERA | 2.72 | 8 | 21.76 |
| PFTE29aav5 | m2 | PUERTA TIPO DEYA | 1.69 | 100 | 169.00 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| P11RW141 | m2 | CHAPA PROTECTORA ACERO INOX.18/8 de 1mm | 0.6 | 7.43 | 4.46 |
| %MA | % | MEDIOS AUXILIARES | 2 % | 369.30 | 7.39 |
|  |  | Total |  |  | 376.69 |

**E10o** ud PUERTA DE PASO PP3 (29/05/1996)
2 ud × 356.29 (366.98 con costes indirectos) = 733.96
Suministro e instalación de puerta para pintar PP3, compuesta por: 1hoja lisa mdf prepintado de 2040x730x40 mm, cerco de madera pintado con anchura igual al tabique donde se ubique, jambas lisas de pino pintado en colores a decidir por la D.F. de 100x10 mm o 220x10mm según zonas, herraje compuesto por: juego de manillas con placa cuadrada en aluminio anodizado rilsan RAL a confirmar en obra, cerradura 2030/50 HN con cilindro 5030/60, 4 pernios de acero inoxidable de 130x86 mm, completa y colocada. Tipo Deya, 1993/600CH de Ocariz, cerradura Tesa o equivalentes aprobados por D.F.. Protector inferior de la hojas con chapa de acero inoxidable 18/8 de 1mm. de espesor por ambas caras. Todas la puertas con sistema de amaestramiento segun plan de cierre o indicaciones de la propiedad.

| Código | Ud | Descripción | Rendimiento | Precio | Importe |
|---|---|---|---|---|---|
| O0101OF | h. | OFICIAL 1ª | 1 | 15.29 | 15.29 |
| O0102OF | h. | OFICIAL 2ª | 1 | 14.72 | 14.72 |
| PVmar06 | m | CERCO MADERA | 2.72 | 8 | 21.76 |
| PFTE29aav5 | m2 | PUERTA TIPO DEYA | 1.49 | 100 | 149.00 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| P11RW141 | m2 | CHAPA PROTECTORA ACERO INOX.18/8 de 1mm | 0.6 | 7.43 | 4.46 |
| %MA | % | MEDIOS AUXILIARES | 2 % | 349.30 | 6.99 |
|  |  | Total |  |  | 356.29 |

**E10p** ud PUERTA DE PASO PP4 CORREDERA (10/11/2000)
4 ud × 381.25 (392.69 con costes indirectos) = 1570.76
Suministro e instalación de puerta para pintar PP4, compuesta por: 1hoja corredera lisa mdf prepintado de 2040x730x40 mm, cerco de madera pintado con anchura igual al tabique donde se ubique, jambas lisas de pino pintado en colores a decidir por la D.F. de 100x10 mm o 220x10mm según zonas, herraje compuesto por: juego de manillas con placa cuadrada en aluminio anodizado rilsan RAL a confirmar en obra, cerradura 2030/50 HN con cilindro 5030/60, 4 pernios de acero inoxidable de 130x86 mm, completa y colocada. Tipo Deya, 1993/600CH de Ocariz, cerradura Tesa o equivalentes aprobados por D.F. Protector inferior de la hojas con chapa de acero inoxidable 18/8 de 1mm. de espesor por ambas caras. Todas la puertas con sistema de amaestramiento segun plan de cierre o indicaciones de la propiedad..

| Código | Ud | Descripción | Rendimiento | Precio | Importe |
|---|---|---|---|---|---|
| O0101OF | h. | OFICIAL 1ª | 1 | 15.29 | 15.29 |
| O0102OF | h. | OFICIAL 2ª | 1 | 14.72 | 14.72 |
| PVmar06 | m | CERCO MADERA | 2.72 | 8 | 21.76 |
| PFTE29aav6 | m2 | PUERTA TIPO DEYA CORREDERA (material) | 1.85 | 100 | 185.00 |
| P11141 | ud | HERRAJES KLEIN (material; 27/01/2006) | 1 | 47.95 | 47.95 |
| P11142 | ud | ESTRUCTURA AUXILIAR PINTADA (material; 27/01/2006) | 1 | 10 | 10.00 |
| PCERRD | ud | CERRADURA PICO LORO (material; 27/01/2006) | 0.5 | 19.18 | 9.59 |
| PKSS7 | ud | CONDENA INYTERTIOR-PICO DE LORO (material; 15/09/2003) | 1 | 20 | 20.00 |
| PKSS6 | ud | TIRADOR PUERTA CORREDERA ,OCARIZ (material; 15/09/2003) | 1 | 25 | 25.00 |
| PKSS3 | ud | INCREMENTO POR AMAESTRAMIENTO EN GRUPOS | 1 | 20 | 20.00 |
| P11RW141 | m2 | CHAPA PROTECTORA ACERO INOX.18/8 de 1mm | 0.6 | 7.43 | 4.46 |
| %MA | % | MEDIOS AUXILIARES | 2 % | 373.77 | 7.48 |
|  |  | Total |  |  | 381.25 |

**E10q** ud PUERTA DE PASO PP5 (29/05/1996)
1 ud × 478.69 (493.05 con costes indirectos) = 493.05
Suministro e instalación de puerta para pintar PP5, compuesta por: 1hoja lisa mdf prepintado de 2100x930x40 mm, con montante ciego de 640mm de altura, cerco de madera pintado con anchura igual al tabique donde se ubique, jambas lisas de pino pintado en colores a decidir por la D.F. de 100x10 mm o 220x10mm según zonas, herraje compuesto por: juego de manillas con placa cuadrada en aluminio anodizado rilsan RAL a confirmar en obra, cerradura 2030/50 HN con cilindro 5030/60, 4 pernios de acero inoxidable de 130x86 mm, completa y colocada. Tipo Deya, 1993/600CH de Ocariz, cerradura Tesa o equivalentes aprobados por D.F.. Protector inferior de la hojas con chapa de acero inoxidable 18/8 de 1mm. de espesor por ambas caras. Todas la puertas con sistema de amaestramiento segun plan de cierre o indicaciones de la propiedad.

| Código | Ud | Descripción | Rendimiento | Precio | Importe |
|---|---|---|---|---|---|
| O0101OF | h. | OFICIAL 1ª | 1 | 15.29 | 15.29 |
| O0102OF | h. | OFICIAL 2ª | 1 | 14.72 | 14.72 |
| PVmar06 | m | CERCO MADERA | 2.72 | 8 | 21.76 |
| PFTE29aav5 | m2 | PUERTA TIPO DEYA | 2.69 | 100 | 269.00 |
| PEIPA.114az | ud | EJE REF. 87269-F | 1 | 3.07 | 3.07 |
| PEIPA.115z | ud | EMBELLECEDOR REF. 86655 | 1 | 17 | 17.00 |
| PKSS1 | ud | BISARRAS ACERO INOX | 4 | 8.5 | 34.00 |
| PKSS2 | ud | MANILLA SOBRE PLACA CON BOCALLAVE,OCARIZ | 2 | 25 | 50.00 |
| PKSS3 | ud | INCREMENTO POR AMAESTRAMIENTO EN GRUPOS | 1 | 20 | 20.00 |
| PKSS4 | ud | CILINDRO DE SEDURIDAD SISTEMA TX-80 | 1 | 20 | 20.00 |
| P11RW141 | m2 | CHAPA PROTECTORA ACERO INOX.18/8 de 1mm | 0.6 | 7.43 | 4.46 |
| %MA | % | MEDIOS AUXILIARES | 2 % | 469.30 | 9.39 |
|  |  | Total |  |  | 478.69 |

**ETOPP** Ud TOPE DE PUERTA ACERO INOX. (I-160) (16/04/2006)
111 Ud × 18.78 (19.34 con costes indirectos) = 2146.74
Tope de puerta acero inoxidable, sin base fijación tornillo (I-160), de herrajes EVI o equivalente aprobado por la DF , atornillado al pavimento con taco y tirafondos de acero inoxidable, colocado.

| Código | Ud | Descripción | Rendimiento | Precio | Importe |
|---|---|---|---|---|---|
| O0101CA | h | OFICIAL 1ª CARPINTERO | 0.092 | 15.29 | 1.41 |
| PTOPE | ud | TOPE PUERTA ACERO INOX (I-160) (material; 16/04/2006) | 1 | 17 | 17.00 |
| %MA | % | MEDIOS AUXILIARES | 2 % | 18.41 | 0.37 |
|  |  | Total |  |  | 18.78 |

| Medición | Uds. | Parcial |
|---|---|---|
| PUERTA DE MADERA | 111 | 111.00 |
| Total |  | 111 |

**E09a** m2 TABIQUE MOVIL (27/01/2006)
19.77 m2 × 380.16 (391.56 con costes indirectos) = 7741.14
Tabique móvil acústico de suspensión doble de 2800 mm de altura, compuesto por módulos independientes ciegos de 100 mm de espesor, 45 kg/m2 de peso y retráctiles ensamblados entre sí, que se deslizan sobre carros con rodamientos por una guía de rodadura fijada al techo. Sistema formado por: paneles formados por bastidor interno de aluminio extrusionado y elementos de acero para soportar las poleas, aislante interior con paneles semirrígidos de lana mineral de 70 kg/m3 de densidad y 50 mm de espesor y paneles flotantes (16mm) a ambos lados del bastidor, formados por tablero de aglomerado de partículas de madera, canteado y aplacado con revestimiento en láminado alta presión tipo Formica, recubiertos en su interior con láminas asfálticas, perfil machihembrado con junta de goma antivibraciones en ambos lados del panel para encajar con el siguiente panel, estanquidad inferior mediante extensibles accionados por el canto de los paneles, estanqueidad superior mediante juntas elásticas de contacto adaptadas al carril y filtro de insonorización. Paneles abisagrados a pares, con una sola polea en cada panel y replegado de los paneles bajo el mismo carril vertical. Carril para deslizamiento de los paneles en aluminio lacado. Sujección del carril al forjado mediante pletinas y varillas. Aislamiento acústico de 44dB RW.según UNE 140-3:1995. 6 paneles monodireccionales y sellado lateral desbloqueador a presión. Incluyendo todos los elementos necesarios incluidos para su instalación. Incluyendo colocación, nivelación e insonorización de la guía antes de la colocación del falso techo. Tipo Moduflex 6823 de Panelma y revestimiento en Formica o equivalentes aprobados por la D.F.

| Código | Ud | Descripción | Rendimiento | Precio | Importe |
|---|---|---|---|---|---|
| O0101CA | h | OFICIAL 1ª CARPINTERO | 0.85 | 15.29 | 13.00 |
| O0103CA | h | AYUDANTE CARPINTERO | 0.85 | 14.36 | 12.21 |
| PCOAP1 | m2 | TABIQUE MOVIL MODUFLEX 6823 LAP (material; 27/06/2010) | 1 | 325 | 325.00 |
| P11142 | ud | ESTRUCTURA AUXILIAR PINTADA | 1 | 10 | 10.00 |
| PM4 | ud | PEQUEÑO MATERIAL TABIQUE MOVIL (material; 31/10/2011) | 5 | 2.5 | 12.50 |
| %MA | % | MEDIOS AUXILIARES | 2 % | 372.71 | 7.45 |
|  |  | Total |  |  | 380.16 |

| Medición | Uds. | Largo | Ancho | Parcial |
|---|---|---|---|---|
|  | 1 | 7.06 | 2.8 | 19.77 |
| Total |  |  |  | 19.77 |

**E1115A** M2 CABINA ASEOS (14/03/2004)
84.8 M2 × 85.22 (87.78 con costes indirectos) = 7443.74
Suministro e instalación de cabina de aseos, realizada con tableros compactos de resinas fenólicas tipo Formica Compact (Washroo collection) de 12 mm de espesor y altura estandar 1850,en color a decidir, herrajes de acero inoxidable mate OCULTOS, tres pernios planos por puerta salvo en accesibles que lleva guia-carrril superior, juego de tiradores de Ocariz en acabado Rilsan azul o blanco , condena 89/654TO de Ocariz en acabado Rilsan con visor libre-ocupado y apertura de emergencia en acero inox mate (condena adaptada en aseos accesibles SM 0.27 de Jnf), tirador en cabina accesible 981 de Ocariz en acabado Rilsan, percha SM.008 de Jnf, una en cabinas y dos en accesibles, soporte paneles SM.070 de Jnf , fijación a la tabiquería mediante U de acero inoxidable y perfil estabilizador superior en U, abrochado todo el frente con perfil en U y pinzas de acero inoxidable, ejecutado según detalle de proyecto completa y colocada. Todos los productos definidos o equivalentes aprobados por D.F.

| Código | Ud | Descripción | Rendimiento | Precio | Importe |
|---|---|---|---|---|---|
| O0101CA | h | OFICIAL 1ª CARPINTERO | 0.63 | 15.29 | 9.63 |
| O0103CA | h | AYUDANTE CARPINTERO | 0.6 | 14.36 | 8.62 |
| P1115A | m2 | MAMPARA ASEOS COMPAC 10 MM. ESPESOR (material; 14/03/2004) | 1 | 65.3 | 65.30 |
| %MA | % | MEDIOS AUXILIARES | 2 % | 83.55 | 1.67 |
|  |  | Total |  |  | 85.22 |

| Medición | Uds. | Largo | Alto | Parcial |
|---|---|---|---|---|
| MA1 | 2 | 1.01 | 2.1 | 4.24 |
| MA2 | 10 | 1.3 | 2.1 | 27.30 |
| MA3 | 2 | 2.01 | 2.1 | 8.44 |
| MA4 | 2 | 2.21 | 2.1 | 9.28 |
| MA5 | 1 | 2.57 | 2.1 | 5.40 |
| MA6 | 1 | 2.7 | 2.1 | 5.67 |
| MA7 | 1 | 3.19 | 2.1 | 6.70 |
| MA8 | 1 | 3.2 | 2.1 | 6.72 |
| MA9 | 1 | 3.26 | 2.1 | 6.85 |
| MA9 | 2 | 0.6 | 2.1 | 2.52 |
|  | 2 | 0.4 | 2.1 | 1.68 |
| ------------------------------ |  |  |  |  |
| Total |  |  |  | 84.8 |

**EN0047** m2 ARMARIO MADERA BIE, EXTINTORES Y MAS (28/04/1996)
65.65 m2 × 211.6 (217.95 con costes indirectos) = 14308.42
Armario de madera para Bie, pulsadores, sirenas y extintores, y colectores de suelo radiante de dimensiones conforme a planos de detalle, constituido constituidos por fijos, puertas, laterales y particiones horozontales , construido con tablero compacto de 12mm. dos caras decorativas laminado de alta presion, color a elegir, tipo formica Compact. y tableros de DM19mm , bisagras de pala recta, segun planos de proyecto estando el extintor sobre peana soporte de palastro doblado con altura de 16 cm. Totalmente instalado incluso elementos de sujección y rótulos indelebles.

| Código | Ud | Descripción | Rendimiento | Precio | Importe |
|---|---|---|---|---|---|
| P05EW200 | m | LISTÓN MADERA DE PINO 25X40X40MM (material) | 19.8 | 0.5 | 9.90 |
| P04ML090 | m2 | TABLERO LAMINADO ALTA PRESIÓN CHAPA MADERA (material; 22/10/2013) | 1.1 | 32.49 | 35.74 |
| P21CC020 | m2 | CHAPA GALVANIZADA 0,8 MM.C/VAINA | 1.25 | 12.05 | 15.06 |
| AE16LA040 | m2 | VIDRIO FLOAT INCOLORA 6 MM (material; 28/04/1996) | 0.75 | 15.24 | 11.43 |
| P14P030 | m2 | VIDRIO MATEADO ÁCIDO 6 MM. (material; 12/08/2013) | 0.75 | 20.17 | 15.13 |
| AE26FJ110 | ud | SEÑAL POLIESTIRENO 420X594MM.FOTOLUM. (material; 25/09/2013) | 2 | 10.25 | 20.50 |
| AEN11RMC050 | M2 | TRATAMIENTO ENTARIMADO BARNIZADO (material; 22/06/2008) | 7.14 | 9.73 | 69.47 |
| P11RM040 | ud | JUEGO MANIVELAS P.CUADRADA INOX. (material; 25/10/2013) | 1 | 20.06 | 20.06 |
| P11RB201 | ud | BISAGRA PALA RECTA ACERO INOX. (material; 10/11/2000) | 1 | 2.68 | 2.68 |
| O0101CA | h | OFICIAL 1ª CARPINTERO | 0.25 | 15.29 | 3.82 |
| O0103CA | h | AYUDANTE CARPINTERO | 0.255 | 14.36 | 3.66 |
| %MA | % | MEDIOS AUXILIARES | 2 % | 207.45 | 4.15 |
|  |  | Total |  |  | 211.6 |

| Medición | Uds. | Largo | Alto | Parcial |
|---|---|---|---|---|
| AB1 | 1 | 0.8 | 2.8 | 2.24 |
| AB2A | 1 | 1.16 | 2.8 | 3.25 |
| AB2B | 2 | 1.16 | 2.8 | 6.50 |
| AB3 | 3 | 1.4 | 2.8 | 11.76 |
| AB4 | 1 | 1.93 | 2.8 | 5.40 |
| AB5 | 2 | 2.03 | 2.8 | 11.37 |
| AB6 | 2 | 2.5 | 2.8 | 14.00 |
| AB7 | 1 | 3.07 | 2.8 | 8.60 |
| AB8 | 2 | 0.91 | 1.39 | 2.53 |
| Total |  |  |  | 65.65 |

**EN0048** M2 MUEBLE MAQUINAS LAMINADO ALTA PRESION (22/06/2008)
7.35 M2 × 351.93 (362.49 con costes indirectos) = 2664.30
Armario para maquinas de vending a base de puertas ejecutadas con paneles de tablero compacto laminado de alta presion, color a elegir, tipo formica Compact., y tablero de DM-620 de 19mm. con fertracion para acceso a maquinas y depositos de residuos segun necesidades de obra incluso: A) Fijaciones laterales a suelo y techo contruido conforme a los planos de detalle y colocado Medida la superficie ejecutada.

| Código | Ud | Descripción | Rendimiento | Precio | Importe |
|---|---|---|---|---|---|
| P04ML090 | m2 | TABLERO LAMINADO ALTA PRESIÓN CHAPA MADERA | 1.1 | 32.49 | 35.74 |
| O0101CA | h | OFICIAL 1ª CARPINTERO | 2.2 | 15.29 | 33.64 |
| O0103CA | h | AYUDANTE CARPINTERO | 2.2 | 14.36 | 31.59 |
| O0101ME | h. | OFICIAL 1ª METAL (mano de obra) | 1.8 | 15.29 | 27.52 |
| P04A080 | ud | MARCO ALUMINIO Y HERRAJES MAMPARA (material; 22/10/2013) | 1.4 | 154.67 | 216.54 |
| %MA | % | MEDIOS AUXILIARES | 2 % | 345.03 | 6.90 |
|  |  | Total |  |  | 351.93 |

| Medición | Uds. | Largo | Ancho | Parcial |
|---|---|---|---|---|
|  | 1 | 3.5 | 2.1 | 7.35 |
| Total |  |  |  | 7.35 |

**EMCNL1** M2 ENCIMERA CONTRACHAPADO LAMINADO ALTA PRESION (22/06/2008)
8.29 M2 × 52.93 (54.52 con costes indirectos) = 451.97
Encimera formada por tablero contrachapado de 30 mm. de espesor chapado con laminado de alta presión de 1 mm. de espesor tipo Formica o equivalente aprobado por D.F., en color a decidir por la D.F., casnteado perimetrálmente con madera de roble barnizada, sujección al paramento mediante Tes cortadas de acero pintado, ejecutado según detalle de proyecto, colocado.

| Código | Ud | Descripción | Rendimiento | Precio | Importe |
|---|---|---|---|---|---|
| O0101CA | h | OFICIAL 1ª CARPINTERO | 0.3 | 15.29 | 4.59 |
| O0103CA | h | AYUDANTE CARPINTERO | 0.23 | 14.36 | 3.30 |
| PPEFLI | p.p. | PER. SUSTENTACIÓN S/DETALLE PROYECTO PINTADA (material; 14/07/2010) | 1 | 6 | 6.00 |
| PEMDKF | m2 | TABLERO CONTRACHAPADO LAMINADO ALTA PRESIÓN (material; 14/07/2010) | 1 | 38 | 38.00 |
| %MA | % | MEDIOS AUXILIARES | 2 % | 51.89 | 1.04 |
|  |  | Total |  |  | 52.93 |

| Medición | Uds. | Largo | Ancho | Parcial |
|---|---|---|---|---|
| 0N.01 DESCANSO | 1 | 9.82 | 0.6 | 5.89 |
| 0D.03 ALA PROFESORES | 1 | 4 | 0.6 | 2.40 |
| Total |  |  |  | 8.29 |

**EBANCO1** Ml BANCO TABLERO DM-620 19 MM. LAMINADO AP (22/06/2008)
39.16 Ml × 154.5 (159.14 con costes indirectos) = 6231.92
Banco formado por: estructura de chapas de acero inoxidable mateado de 8 mm. de espesor, soldadas entre si y ancladas a los forjados, bastidor de madera de 50x100 mm. atornillado a la estructura, macizos de madera de ROBLE barnizados de 50x120 mm. con cajeados para colocación de tablero, atornillados al bastidor con tornillos barraqueros, asiento de tablero aglomerado DM-620 de 19 mm. de espesor, laminado de alta presion, incluso: Limado y lijado de soldaduras, ejecutado según detalle de proyecto, completo y colocado.

| Código | Ud | Descripción | Rendimiento | Precio | Importe |
|---|---|---|---|---|---|
| O0101CA | h | OFICIAL 1ª CARPINTERO | 0.9 | 15.29 | 13.76 |
| O0103CA | h | AYUDANTE CARPINTERO | 0.85 | 14.36 | 12.21 |
| PBANC | ml | BANCO ASIENTO ROBLE S/DETALLE PROYECTO (material; 14/07/2010) | 1 | 125 | 125.00 |
| PQM4 | ud | PEQUEÑO MATERIAL 4 | 0.5 | 1 | 0.50 |
| %MA | % | MEDIOS AUXILIARES | 2 % | 151.47 | 3.03 |
|  |  | Total |  |  | 154.5 |

| Medición | Uds. | Largo | Parcial |
|---|---|---|---|
| Pasillos |  |  |  |
| Planta Baja- Patios | 3 | 2.3 | 6.90 |
| Planta Primera- Patios | 1 | 2.3 | 2.30 |
|  | 1 | 3.86 | 3.86 |
|  | 1 | 26.1 | 26.10 |
| Total |  |  | 39.16 |

**E08PMT020** m2 REVESTIMIENTO LAMINADO ALTA PRESION (31/01/2000)
379.21 m2 × 39.5 (40.69 con costes indirectos) = 15430.05
Revestimiento de paramentos con tablero DMH de 10 mm. de espesor, acabado en laminado de alta presion sujeto mediante puntas clavadas a rastreles de madera de pino de 5x5 cm. separados 40 cm. entre ejes, recibidos con pasta de yeso negro, s/NTE-RPL-19,

| Código | Ud | Descripción | Rendimiento | Precio | Importe |
|---|---|---|---|---|---|
| O0101CA | h | OFICIAL 1ª CARPINTERO | 0.45 | 15.29 | 6.88 |
| O0101OF | h. | OFICIAL 1ª | 0.225 | 15.29 | 3.44 |
| O0105OF | h | PEÓN ORDINARIO | 0.225 | 14.02 | 3.15 |
| P04MM021 | m2 | TABLERO DMH600+LAMINADO ALTA PRESIÓN (material; 22/10/2013) | 1.05 | 20.7 | 21.74 |
| P08MA090 | m | RASTREL PINO 5X5 CM. (material; 27/11/2018) | 3 | 0.83 | 2.49 |
| A01A030 | m3 | PASTA DE YESO NEGRO | 0.006 | 64.6 | 0.39 |
| P04MW010 | ud | MATER. AUXILIAR REVEST. MADERA | 1 | 0.64 | 0.64 |
| %MA | % | MEDIOS AUXILIARES | 2 % | 38.73 | 0.77 |
|  |  | Total |  |  | 39.5 |

| Medición | Uds. | Largo | Ancho | Parcial |
|---|---|---|---|---|
| Pasillos |  |  |  |  |
| recercados zon de bancos |  |  |  |  |
| Planta Baja- Patios | 3 | 2.3 | 0.8 | 5.52 |
|  | 6 | 1.6 | 0.8 | 7.68 |
| Planta Primera- Patios | 1 | 2.3 | 0.8 | 1.84 |
|  | 2 | 1.6 | 0.8 | 2.56 |
|  | 1 | 3.86 | 0.8 | 3.09 |
|  | 2 | 1.6 | 0.8 | 2.56 |
|  | 1 | 26.1 | 0.8 | 20.88 |
|  | 2 | 1.6 | 0.8 | 2.56 |
| ------------------------- |  |  |  |  |
| Recercados interiores |  |  |  |  |
| N-E |  |  |  |  |
|  | 1 | 7.83 | 0.5 | 3.92 |
| S-W | 2 | 0.8 | 0.5 | 0.80 |
|  | 2 | 2.8 | 0.5 | 2.80 |
|  | 4 | 1.4 | 0.5 | 2.80 |
|  | 6 | 2.1 | 0.5 | 6.30 |
|  | 12 | 1.4 | 0.5 | 8.40 |
|  | 4 | 3.5 | 0.5 | 7.00 |
|  | 8 | 1.4 | 0.5 | 5.60 |
|  | 1 | 1.75 | 0.5 | 0.88 |
|  | 2 | 1.4 | 0.5 | 1.40 |
|  | 2 | 1.36 | 0.5 | 1.36 |
|  | 4 | 1.4 | 0.5 | 2.80 |
|  | 1 | 1.4 | 0.5 | 0.70 |
|  | 2 | 1.4 | 0.5 | 1.40 |
|  | 1 | 1.86 | 0.5 | 0.93 |
|  | 2 | 2.3 | 0.5 | 2.30 |
| S-E |  |  |  |  |
|  | 2 | 1.86 | 0.5 | 1.86 |
|  | 4 | 2.3 | 0.5 | 4.60 |
|  | 4 | 2.1 | 0.5 | 4.20 |
|  | 8 | 1.4 | 0.5 | 5.60 |
|  | 4 | 2.8 | 0.5 | 5.60 |
|  | 8 | 1.4 | 0.5 | 5.60 |
|  | 1 | 3.5 | 0.5 | 1.75 |
|  | 2 | 1.4 | 0.5 | 1.40 |
|  | 1 | 1.4 | 0.5 | 0.70 |
|  | 2 | 1.4 | 0.5 | 1.40 |
|  | 4 | 0.7 | 0.5 | 1.40 |
|  | 8 | 1.4 | 0.5 | 5.60 |
|  | 2 | 1.2 | 0.5 | 1.20 |
|  | 4 | 2.3 | 0.5 | 4.60 |
|  | 1 | 1.44 | 0.5 | 0.72 |
|  | 2 | 2.3 | 0.5 | 2.30 |
|  | 1 | 9.69 | 0.5 | 4.85 |
|  | 2 | 2.3 | 0.5 | 2.30 |
|  | 1 | 11.57 | 0.5 | 5.79 |
|  | 2 | 2.3 | 0.5 | 2.30 |
|  | 1 | 1.84 | 0.5 | 0.92 |
|  | 2 | 1.23 | 0.5 | 1.23 |
| N-W |  |  |  |  |
|  | 3 | 1.86 | 0.5 | 2.79 |
|  | 6 | 2.3 | 0.5 | 6.90 |
|  | 3 | 2.8 | 0.5 | 4.20 |
|  | 6 | 1.4 | 0.5 | 4.20 |
|  | 3 | 3.5 | 0.5 | 5.25 |
|  | 6 | 1.4 | 0.5 | 4.20 |
|  | 1 | 24.42 | 0.5 | 12.21 |
| -------------------------------- | 2 | 0.5 | 0.5 | 0.50 |
| PATIOS |  |  |  |  |
| ------------------------------- |  |  |  |  |
| PATIO 1 |  |  |  |  |
| a |  |  |  |  |
|  | 2 | 0.77 | 0.5 | 0.77 |
|  | 2 | 0.8 | 0.5 | 0.80 |
|  | 3 | 0.77 | 0.5 | 1.16 |
|  | 2 | 1.9 | 0.5 | 1.90 |
|  | 3 | 0.77 | 0.5 | 1.16 |
|  | 2 | 1.86 | 0.5 | 1.86 |
|  | 2 | 0.77 | 0.5 | 0.77 |
| b | 4 | 2.6 | 0.5 | 5.20 |
|  | 1 | 26.3 | 0.5 | 13.15 |
|  | 2 | 1.6 | 0.5 | 1.60 |
|  | 2 | 1.44 | 0.5 | 1.44 |
|  | 4 | 2.2 | 0.5 | 4.40 |
|  | 3 | 0.8 | 0.5 | 1.20 |
|  | 6 | 0.4 | 0.5 | 1.20 |
|  | 5 | 1.2 | 0.5 | 3.00 |
| c | 10 | 0.4 | 0.5 | 2.00 |
|  | 1 | 3.2 | 0.5 | 1.60 |
|  | 2 | 1.6 | 0.5 | 1.60 |
|  | 1 | 2.5 | 0.5 | 1.25 |
| d | 2 | 1.9 | 0.5 | 1.90 |
|  | 8 | 1.2 | 0.5 | 4.80 |
|  | 16 | 1.9 | 0.5 | 15.20 |
|  | 10 | 0.8 | 0.5 | 4.00 |
|  | 2 | 1.9 | 0.5 | 1.90 |
| PATIO 2 |  |  |  |  |
| a |  |  |  |  |
|  | 3 | 0.77 | 0.5 | 1.16 |
|  | 2 | 2.8 | 0.5 | 2.80 |
|  | 2 | 0.77 | 0.5 | 0.77 |
|  | 2 | 1.9 | 0.5 | 1.90 |
|  | 2 | 0.77 | 0.5 | 0.77 |
|  | 2 | 1.4 | 0.5 | 1.40 |
|  | 3 | 0.77 | 0.5 | 1.16 |
|  | 2 | 2.75 | 0.5 | 2.75 |
| b |  |  |  |  |
|  | 7 | 1.2 | 0.5 | 4.20 |
|  | 2 | 1.9 | 0.5 | 1.90 |
|  | 1 | 10.18 | 0.5 | 5.09 |
|  | 2 | 2.4 | 0.5 | 2.40 |
|  | 1 | 8.6 | 0.5 | 4.30 |
|  | 2 | 2.4 | 0.5 | 2.40 |
|  | 1 | 2.34 | 0.5 | 1.17 |
|  | 2 | 2.4 | 0.5 | 2.40 |
|  | 1 | 1.2 | 0.5 | 0.60 |
| c | 2 | 0.4 | 0.5 | 0.40 |
|  | 2 | 2.51 | 0.5 | 2.51 |
| d | 4 | 1.9 | 0.5 | 3.80 |
|  | 7 | 1.2 | 0.5 | 4.20 |
|  | 2 | 1.9 | 0.5 | 1.90 |
|  | 7 | 1.2 | 0.5 | 4.20 |
|  | 2 | 1.9 | 0.5 | 1.90 |
|  | 4 | 1.2 | 0.5 | 2.40 |
| PATIO 3 |  |  |  |  |
| a |  |  |  |  |
|  | 1 | 2.41 | 0.5 | 1.21 |
| b | 2 | 1.9 | 0.5 | 1.90 |
|  | 6 | 1.2 | 0.5 | 3.60 |
|  | 2 | 1.9 | 0.5 | 1.90 |
|  | 4 | 0.8 | 0.5 | 1.60 |
| c | 8 | 1.9 | 0.5 | 7.60 |
|  | 1 | 2.41 | 0.5 | 1.21 |
| d | 2 | 1.9 | 0.5 | 1.90 |
|  | 4 | 1.2 | 0.5 | 2.40 |
|  | 8 | 1.9 | 0.5 | 7.60 |
|  | 4 | 0.8 | 0.5 | 1.60 |
|  | 8 | 1.9 | 0.5 | 7.60 |
|  | 1 | 1 | 0.5 | 0.50 |
|  | 2 | 0.4 | 0.5 | 0.40 |
|  | 1 | 1.2 | 0.5 | 0.60 |
|  | 2 | 0.4 | 0.5 | 0.40 |
|  | 1 | 0.8 | 0.5 | 0.40 |
|  | 2 | 2.2 | 0.5 | 2.20 |
| Total |  |  |  | 379.21 |

**E08PMT021** m2 REVESTIMIENTO TABLERO DM PINTADO (31/01/2000)
27.44 m2 × 30.18 (31.09 con costes indirectos) = 853.11
Revestimiento de paramentos con tablero DMH de 10 mm. de espesor, acabado pintado sujeto mediante puntas clavadas a rastreles de madera de pino de 5x5 cm. separados 40 cm. entre ejes, recibidos con pasta de yeso negro, s/NTE-RPL-19,

| Código | Ud | Descripción | Rendimiento | Precio | Importe |
|---|---|---|---|---|---|
| O0101CA | h | OFICIAL 1ª CARPINTERO | 0.45 | 15.29 | 6.88 |
| O0101OF | h. | OFICIAL 1ª | 0.225 | 15.29 | 3.44 |
| O0105OF | h | PEÓN ORDINARIO | 0.225 | 14.02 | 3.15 |
| P04MM022 | m2 | TABLERO DMH600 (material; 22/10/2013) | 1.05 | 12 | 12.60 |
| P08MA090 | m | RASTREL PINO 5X5 CM. | 3 | 0.83 | 2.49 |
| A01A030 | m3 | PASTA DE YESO NEGRO | 0.006 | 64.6 | 0.39 |
| P04MW010 | ud | MATER. AUXILIAR REVEST. MADERA | 1 | 0.64 | 0.64 |
| %MA | % | MEDIOS AUXILIARES | 2 % | 29.59 | 0.59 |
|  |  | Total |  |  | 30.18 |

| Medición | Uds. | Largo | Ancho | Parcial |
|---|---|---|---|---|
| fondo auditorio | 1 | 9.8 | 2.8 | 27.44 |
| Total |  |  |  | 27.44 |

**E08PMT022** m2 PANELADO HOJAS TABLERO DM PINTADO (22/06/2008)
7.92 m2 × 63.51 (65.42 con costes indirectos) = 518.13
Panelado de hojas de puertas con tablero DMH de 10 mm. de espesor, acabado pintado sujeto mediante puntas clavadas a rastreles de madera de pino de 5x5 cm. separados 40 cm. entre ejes, recibidos mediante tornilleria y adhesivo.

| Código | Ud | Descripción | Rendimiento | Precio | Importe |
|---|---|---|---|---|---|
| O0101CA | h | OFICIAL 1ª CARPINTERO | 2 | 15.29 | 30.58 |
| O0101OF | h. | OFICIAL 1ª | 1 | 15.29 | 15.29 |
| O0105OF | h | PEÓN ORDINARIO | 0.225 | 14.02 | 3.15 |
| P04MM022 | m2 | TABLERO DMH600 | 1.05 | 12 | 12.60 |
| P04MW010 | ud | MATER. AUXILIAR REVEST. MADERA | 1 | 0.64 | 0.64 |
| %MA | % | MEDIOS AUXILIARES | 2 % | 62.26 | 1.25 |
|  |  | Total |  |  | 63.51 |

| Medición | Uds. | Largo | Ancho | Parcial |
|---|---|---|---|---|
|  | 4 | 0.9 | 2.2 | 7.92 |
| Total |  |  |  | 7.92 |

## C12 VIDRIOS Y MAMPARAS (24/04/2006)
Importe: 84919.14

**E02k** m² ACRISTALAMIENTO 4+4/16(ARGON)/5+5 (24/04/2006)
410.73 m² × 111.48 (114.82 con costes indirectos) = 47160.02
Acristalamiento tipo Climalit o equivalente, conjunto formado por vidrio stadip incoloro incoloro 4+4 con cantos pulidos, cámara de argón de 16 mm y vidrio stadip 5+5 planither xn o CALIDAD EQUIVALENTE con perfil separador de aluminio, doble sellado perimetral, cantos pulidos anclajes y remates. Fijación sobre carpintería con acuñado mediante calzos de apoyo perimetrales y laterales y sellado en frío con silicona incolora, incluso cortes de vidrio y colocación de junquillos. Colocado. Tipo SGG Climalit o equivalente aprobado por D.F.

| Código | Ud | Descripción | Rendimiento | Precio | Importe |
|---|---|---|---|---|---|
| O0101VI | h | OFICIAL 1ª VIDRIERÍA | 0.14 | 15.29 | 2.14 |
| PEIKL1 | m2 | ACR.4+4/16/5+5 CANTOS PULIDOS (material; 28/06/2010) | 1.05 | 98 | 102.90 |
| PSILICO | ml | SELLADO CON SILICONA INCOLORA (material; 24/04/2006) | 5 | 0.69 | 3.45 |
| PM | ud | PEQUEÑO MATERIAL | 0.8 | 1 | 0.80 |
| %MA | % | MEDIOS AUXILIARES | 2 % | 109.29 | 2.19 |
|  |  | Total |  |  | 111.48 |

| Medición | Uds. | Largo | Alto | Parcial |
|---|---|---|---|---|
| v1 | 5 | 3.41 | 1.4 | 23.87 |
| v2a | 4 | 3.41 | 1.4 | 19.10 |
| v2b | 1 | 3.41 | 1.4 | 4.77 |
| v3 | 11 | 2.77 | 1.4 | 42.66 |
| v4a | 9 | 2.13 | 1.4 | 26.84 |
| v4b | 3 | 2.13 | 1.4 | 8.95 |
| v5 | 1 | 1.81 | 1.4 | 2.53 |
| v6A | 4 | 1.49 | 1.4 | 8.34 |
| v6B | 1 | 1.49 | 1.4 | 2.09 |
| v7 | 4 | 0.72 | 1.4 | 4.03 |
| v8 | 1 | 1.05 | 1.4 | 1.47 |
| v9 | 1 | 3 | 1 | 3.00 |
| v10 | 1 | 2.1 | 2.1 | 4.41 |
| v11 | 1 | 1.86 | 2.3 | 4.28 |
| v12 | 1 | 1.86 | 1.4 | 2.60 |
| v13 _ vestíbulo | 1 | 7.85 | 0.91 | 7.14 |
| v14 _ pasillo 1.E | 1 | 24.28 | 1.65 | 40.06 |
| v15a | 1 | 4.77 | 1.65 | 7.87 |
| v15b | 1 | 4.81 | 1.65 | 7.94 |
| v15c | 1 | 1.66 | 1.65 | 2.74 |
| v16a _ vestíbulo | 1 | 4.43 | 0.6 | 2.66 |
| v16b _ vestíbulo | 1 | 5 | 0.6 | 3.00 |
| v17a _ aulas de coro y orquesta | 1 | 4.47 | 0.6 | 2.68 |
| v17b _ aula de coro | 1 | 3.12 | 0.6 | 1.87 |
| v17c _ aulas de clave | 1 | 4.41 | 0.6 | 2.65 |
| v18 | 1 | 1 | 1 | 1.00 |
| C1 _ porche | 1 | 9.69 | 2.8 | 27.13 |
| C2 _ porche | 1 | 9.48 | 2.8 | 26.54 |
| C3a_porche | 1 | 9.74 | 2.8 | 27.27 |
| C3b_porche | 1 | 1.84 | 4 | 7.36 |
| C4 _ porche | 1 | 4.32 | 4 | 17.28 |
| C5_porche | 1 | 1.96 | 4 | 7.84 |
| P1 | 1 | 1.97 | 2.8 | 5.52 |
| P2 | 2 | 2.15 | 2.8 | 12.04 |
| P3 | 1 | 2 | 2.8 | 5.60 |
| P4 | 1 | 1 | 2.8 | 2.80 |
| L2 _ pasillo N | 1 | 4.16 | 1.04 | 4.33 |
| L3 _ pasillo N | 2 | 5.48 | 1.04 | 11.40 |
| L4 _ pasillo N | 1 | 8 | 1.04 | 8.32 |
| L6_lucernario auditorio | 1 | 7.74 | 1.13 | 8.75 |
| Subtotal |  |  |  | 410.73 |
| ---------------------- |  |  |  |  |
| Total |  |  |  | 410.73 |

**E02l** m² ACRISTALAMIENTO 3+3/16(ARGON)/4+4 (24/04/2006)
271.09 m² × 95.41 (98.27 con costes indirectos) = 26640.01
Acristalamiento tipo Climalit o equivalente, conjunto formado por vidrio stadip incoloro incoloro 3+3 con cantos pulidos, cámara de argón de 16 mm y vidrio stadip 4+4 planither xn o CALIDAD EQUIVALENTE con perfil separador de aluminio, doble sellado perimetral, cantos pulidos anclajes y remates. Fijación sobre carpintería con acuñado mediante calzos de apoyo perimetrales y laterales y sellado en frío con silicona incolora, incluso cortes de vidrio y colocación de junquillos. Colocado. Tipo SGG Climalit o equivalente aprobado por D.F.

| Código | Ud | Descripción | Rendimiento | Precio | Importe |
|---|---|---|---|---|---|
| O0101VI | h | OFICIAL 1ª VIDRIERÍA | 0.14 | 15.29 | 2.14 |
| PEIKL2 | m2 | ACR.3+3/16/4+4 CANTOS PULIDOS (material; 28/06/2010) | 1.05 | 83 | 87.15 |
| PSILICO | ml | SELLADO CON SILICONA INCOLORA | 5 | 0.69 | 3.45 |
| PM | ud | PEQUEÑO MATERIAL | 0.8 | 1 | 0.80 |
| %MA | % | MEDIOS AUXILIARES | 2 % | 93.54 | 1.87 |
|  |  | Total |  |  | 95.41 |

| Medición | Uds. | Largo | Alto | Parcial |
|---|---|---|---|---|
| vp1 | 38 | 1.23 | 1.9 | 88.81 |
| vp2 | 18 | 0.82 | 1.9 | 28.04 |
| vp3 | 9 | 1.2 | 1 | 10.80 |
| vp4 | 2 | 1 | 1 | 2.00 |
| vp5 | 2 | 0.8 | 1 | 1.60 |
| vp6 | 2 | 0.6 | 1 | 1.20 |
| vp7 | 1 | 9.43 | 2.4 | 22.63 |
| vp8 | 1 | 8.65 | 2.4 | 20.76 |
| vp9 | 1 | 2.4 | 2.4 | 5.76 |
| vp10 | 1 | 29.14 | 1.6 | 46.62 |
| vp11 | 1 | 2.5 | 1.84 | 4.60 |
| vp12 | 1 | 1.59 | 2.8 | 4.45 |
|  | 1 | 2.31 | 1.87 | 4.32 |
| vp13 | 1 | 2.31 | 1.87 | 4.32 |
|  | 1 | 1.59 | 2.8 | 4.45 |
| vp14 | 1 | 1.59 | 1.87 | 2.97 |
|  | 1 | 2.31 | 2.8 | 6.47 |
| vp15 | 1 | 2.36 | 2.8 | 6.61 |
|  | 1 | 1.54 | 1.87 | 2.88 |
| vP16 | 1 | 1.8 | 1 | 1.80 |
| -------- |  |  |  |  |
| Total |  |  |  | 271.09 |

**E02m1** m² ACRISTALAMIENTO SEGURIDAD 4+4 (24/04/2006)
158.92 m² × 34.28 (35.31 con costes indirectos) = 5611.47
Acristalamiento con Stadip 4+4 mm., o equivalente, transparente, con cantos pulidos, fijación sobre carpintería con acuñado mediante calzos de apoyo perimetrales y laterales y sellado en frío con silicona incolora, incluso colocación de junquillos, colocado.

| Código | Ud | Descripción | Rendimiento | Precio | Importe |
|---|---|---|---|---|---|
| O0101VI | h | OFICIAL 1ª VIDRIERÍA | 0.38 | 15.29 | 5.81 |
| PSTAD54 | m2 | STADIP 4+4 BUTIRAL INCOLO, CANTOS PULIDOS (material; 29/06/2010) | 1 | 23 | 23.00 |
| PSILICONA | ml | SELLADO CON SILICONA NEUTRA (material; 24/04/2006) | 5 | 0.76 | 3.80 |
| PM | ud | PEQUEÑO MATERIAL | 1 | 1 | 1.00 |
| %MA | % | MEDIOS AUXILIARES | 2 % | 33.61 | 0.67 |
|  |  | Total |  |  | 34.28 |

| Medición | Uds. | Largo | Alto | Parcial |
|---|---|---|---|---|
| Ma1 | 1 | 0.49 | 2.8 | 1.37 |
| Ma2 | 6 | 0.74 | 2.8 | 12.43 |
| Ma3 | 1 | 1.26 | 0.6 | 0.76 |
|  | 1 | 0.15 | 0.6 | 0.09 |
|  | 1 | 1.49 | 0.6 | 0.89 |
|  | 1 | 1.49 | 0.6 | 0.89 |
|  | 1 | 0.15 | 0.6 | 0.09 |
|  | 1 | 1.86 | 0.6 | 1.12 |
|  | 1 | 1.86 | 0.6 | 1.12 |
|  | 1 | 0.16 | 0.6 | 0.10 |
|  | 1 | 1.49 | 0.6 | 0.89 |
|  | 1 | 1.49 | 0.6 | 0.89 |
|  | 1 | 0.16 | 0.6 | 0.10 |
|  | 1 | 1.86 | 0.6 | 1.12 |
|  | 1 | 1.86 | 0.6 | 1.12 |
| Ma4 | 1 | 1.85 | 2.8 | 5.18 |
| Ma5 | 1 | 1.18 | 2.8 | 3.30 |
|  | 5 | 1.2 | 2.8 | 16.80 |
|  | 5 | 1.72 | 2.8 | 24.08 |
| Ma6 | 1 | 1.31 | 2.8 | 3.67 |
| Ma7 | 8 | 1.2 | 2.8 | 26.88 |
|  | 1 | 1.36 | 2.8 | 3.81 |
| Ma8 | 1 | 1.8 | 2.8 | 5.04 |
| Ma9 | 1 | 1.31 | 2.8 | 3.67 |
| Ma10 | 1 | 1.52 | 2.8 | 4.26 |
|  | 4 | 1.2 | 2.8 | 13.44 |
| Ma11 | 1 | 1.58 | 2.8 | 4.42 |
| Ma12 | 6 | 1.01 | 2.8 | 16.97 |
| Ma13 | 1 | 1.58 | 2.8 | 4.42 |
| Total |  |  |  | 158.92 |

**E02m** m² ACRISTALAMIENTO SEGURIDAD 5+5 (24/04/2006)
39.26 m² × 38.36 (39.51 con costes indirectos) = 1551.16
Acristalamiento con Stadip 5+5 mm., o equivalente, transparente, con cantos pulidos, fijación sobre carpintería con acuñado mediante calzos de apoyo perimetrales y laterales y sellado en frío con silicona incolora, incluso colocación de junquillos, colocado.

| Código | Ud | Descripción | Rendimiento | Precio | Importe |
|---|---|---|---|---|---|
| O0101VI | h | OFICIAL 1ª VIDRIERÍA | 0.38 | 15.29 | 5.81 |
| PSTAD55 | m2 | STADIP 5+5 BUTIRAL INCOLO, CANTOS PULIDOS (material; 29/06/2010) | 1 | 27 | 27.00 |
| PSILICONA | ml | SELLADO CON SILICONA NEUTRA | 5 | 0.76 | 3.80 |
| PM | ud | PEQUEÑO MATERIAL | 1 | 1 | 1.00 |
| %MA | % | MEDIOS AUXILIARES | 2 % | 37.61 | 0.75 |
|  |  | Total |  |  | 38.36 |

| Medición | Uds. | Largo | Alto | Parcial |
|---|---|---|---|---|
| PI 1 | 1 | 2.4 | 2.8 | 6.72 |
| PI 2 | 3 | 2.15 | 2.8 | 18.06 |
| PI 4 | 1 | 1.2 | 2.8 | 3.36 |
| PI 5 | 1 | 2.12 | 2.8 | 5.94 |
| PI 6 | 1 | 1.85 | 2.8 | 5.18 |
| Total |  |  |  | 39.26 |

**E02o** m² ACRISTALAMIENTO SEGURIDAD 6+6 (24/04/2006)
12.86 m² × 43.1 (44.39 con costes indirectos) = 570.86
Acristalamiento con Stadip 6+6 mm., o equivalente, transparente, con cantos pulidos, fijación sobre carpintería con acuñado mediante calzos de apoyo perimetrales y laterales y sellado en frío con silicona incolora, incluso colocación de junquillos, colocado.

| Código | Ud | Descripción | Rendimiento | Precio | Importe |
|---|---|---|---|---|---|
| O0101VI | h | OFICIAL 1ª VIDRIERÍA | 0.38 | 15.29 | 5.81 |
| PSTAD66 | m2 | STADIP 6+6 BUTIRAL INCOLO, CANTOS PULIDOS (material; 21/06/2008) | 1.006 | 32 | 32.19 |
| PM | ud | PEQUEÑO MATERIAL | 0.8 | 1 | 0.80 |
| PSILICO | ml | SELLADO CON SILICONA INCOLORA | 5 | 0.69 | 3.45 |
| %MA | % | MEDIOS AUXILIARES | 2 % | 42.25 | 0.85 |
|  |  | Total |  |  | 43.1 |

| Medición | Uds. | Largo | Alto | Parcial |
|---|---|---|---|---|
| v16A _ auditorio | 1 | 2.3 | 2.79 | 6.42 |
| v16B _ auditorio | 1 | 2.3 | 2.8 | 6.44 |
| Subtotal |  |  |  | 12.86 |
| Total |  |  |  | 12.86 |

**ELAVINL** m² LAMINA VINILO BLANCA, COLOR O EN FRANJAS (22/06/2008)
64.43 m² × 23.37 (24.07 con costes indirectos) = 1550.83
Lámina de vinilo, en colores o en franjas a decidir por la D.F., colocada.

| Código | Ud | Descripción | Rendimiento | Precio | Importe |
|---|---|---|---|---|---|
| O0101VI | h | OFICIAL 1ª VIDRIERÍA | 0.19 | 15.29 | 2.91 |
| PPVICVN | m2 | VINILO COLOR (material) | 1 | 20 | 20.00 |
| %MA | % | MEDIOS AUXILIARES | 2 % | 22.91 | 0.46 |
|  |  | Total |  |  | 23.37 |

| Medición | Uds. | Largo | Ancho | Parcial |
|---|---|---|---|---|
| Vidrio de mamparas | 1 | 158.92 | 0.4 | 63.57 |
| CONSERJERIA | 1 | 0.96 | 0.9 | 0.86 |
| Total |  |  |  | 64.43 |

**E16CPA010** ud PUERTA TEMPLADA TRANS. 2090X896 (22/06/2008)
1 ud × 276 (284.28 con costes indirectos) = 284.28
Puerta de vidrio templado translucida, de 10 mm. SECURIT, de 2090x896, incluso herrajes, freno y cerradura de acero inoxidable, bombillo amaestreado con llave y manivela, instalada, según NTE-FVP. y según UNE 85222:1985. Nivel de seguridad de uso según UNE EN 12600: 1C1.

| Código | Ud | Descripción | Rendimiento | Precio | Importe |
|---|---|---|---|---|---|
| O0101VI | h | OFICIAL 1ª VIDRIERÍA | 3.5 | 15.29 | 53.52 |
| P23PF003 | ud | PUERTA VIDRIO SECURIT TRANSLUCIDO 2090X896 (material) | 1 | 62.36 | 62.36 |
| P23PF101 | ud | PERNIOS ALTO Y BAJO (material) | 1 | 42.4 | 42.40 |
| P23PF102 | ud | PUNTOS DE GIRO ALTO Y BAJO (material) | 1 | 29.75 | 29.75 |
| P23PF103 | ud | MECANISMO DE FRENO CON CAJA Y TAPA FRENO (material) | 1 | 58 | 58.00 |
| P23PF104 | ud | CERRADURA CON LLAVE Y POMO (material) | 1 | 22 | 22.00 |
| P23OV520 | ud | MATERIALES AUXILIARES (material) | 1.5 | 1.15 | 1.73 |
| PM01 | ud | PEQUEÑO MATERIAL (material; 12/04/2016) | 1.5 | 0.55 | 0.83 |
| %MA | % | MEDIOS AUXILIARES | 2 % | 270.59 | 5.41 |
|  |  | Total |  |  | 276 |

| Medición | Uds. | Parcial |
|---|---|---|
| CONSERJERIA | 1 | 1.00 |
| Total |  | 1 |

**E16CLA040** m2 VIDRIO TEMPLADO TRANSLUCIDO 10 MM. (22/06/2008)
14.25 m2 × 58.78 (60.54 con costes indirectos) = 862.70
Acristalamiento con vidrio templado translucido mateado al acido de 10 mm de espesor, fijado sobre carpintería con acuñado mediante calzos de apoyo perimetrales y laterales y sellado en frío con silicona incolora incluso cortes de vidrio y colocación de junquillos, según NTE-FVP.

| Código | Ud | Descripción | Rendimiento | Precio | Importe |
|---|---|---|---|---|---|
| O0101VI | h | OFICIAL 1ª VIDRIERÍA | 0.85 | 15.29 | 13.00 |
| P14BA051 | m2 | VIDRIO TEMPLADO MATEADO 10MM. (material; 15/04/2016) | 1.006 | 41.2 | 41.45 |
| P14W010 | m | SELLADO CON SILICONA INCOLORA | 3.5 | 0.53 | 1.86 |
| PM02 | u | PEQUEÑO MATERIAL ACRISTALAMIENTO (material; 17/08/2016) | 1.5 | 0.88 | 1.32 |
| %MA | % | MEDIOS AUXILIARES | 2 % | 57.63 | 1.15 |
|  |  | Total |  |  | 58.78 |

| Medición | Uds. | Largo | Ancho | Alto | Parcial |
|---|---|---|---|---|---|
| CONSERJERIA | 1 | 14.6 | 1.33 | 0.8 | 15.53 |
|  | -1 | 0.96 | 1.33 | 1 | -1.28 |
| Total |  |  |  |  | 14.25 |

**E16CLA041** m2 VIDRIO TEMPLADO TRANPARENTE 10 MM. (22/06/2008)
2.6 m2 × 57.55 (59.28 con costes indirectos) = 154.13
Acristalamiento con vidrio templado transparente de 10 mm de espesor, fijado sobre carpintería con acuñado mediante calzos de apoyo perimetrales y laterales y sellado en frío con silicona incolora incluso cortes de vidrio y colocación de junquillos, según NTE-FVP.

| Código | Ud | Descripción | Rendimiento | Precio | Importe |
|---|---|---|---|---|---|
| O0101VI | h | OFICIAL 1ª VIDRIERÍA | 0.85 | 15.29 | 13.00 |
| P14BA050 | m2 | VIDRIO TEMPLADO TRANSPARENTE 10MM. (material; 15/04/2016) | 1.006 | 40 | 40.24 |
| P14W010 | m | SELLADO CON SILICONA INCOLORA | 3.5 | 0.53 | 1.86 |
| PM02 | u | PEQUEÑO MATERIAL ACRISTALAMIENTO | 1.5 | 0.88 | 1.32 |
| %MA | % | MEDIOS AUXILIARES | 2 % | 56.42 | 1.13 |
|  |  | Total |  |  | 57.55 |

| Medición | Uds. | Largo | Ancho | Alto | Parcial |
|---|---|---|---|---|---|
| CONSERJERIA | 1 | 14.6 | 1.33 | 0.2 | 3.88 |
|  | -1 | 0.96 | 1.33 | 1 | -1.28 |
| Total |  |  |  |  | 2.6 |

**ED24OS205** m² CURVADO DE LUNAS (15/06/2010)
18.14 m² × 28.56 (29.42 con costes indirectos) = 533.68
Curvado de lunas hasta un espesor de 10 mm.

| Código | Ud | Descripción | Rendimiento | Precio | Importe |
|---|---|---|---|---|---|
| P23OS205 | m² | CURVADO DE LUNAS HASTA 10 MM (material) | 1 | 28 | 28.00 |
| %MA | % | MEDIOS AUXILIARES | 2 % | 28.00 | 0.56 |
|  |  | Total |  |  | 28.56 |

| Medición | Uds. | Largo | Ancho | Parcial |
|---|---|---|---|---|
| CONSERJERIA | 1 | 14.6 | 1.33 | 19.42 |
|  | -1 | 0.96 | 1.33 | -1.28 |
| Total |  |  |  | 18.14 |

## C13 AISLAMIENTOS IMPERMEABILIZACION (31/01/2000)
Importe: 192773.4

**ED16DA020** m² 3A-AISLAMIENTO ISOVER PANEL ARENA-45 (15/06/2010)
5631.5 m² × 5.1 (5.25 con costes indirectos) = 29565.38
Lana mineral ISOVER ARENA constituido por paneles de lana mineral Arena de 45 mm de espesor cumpliendo la norma UNE EN 13162 Productos Aislantes térmicos para aplicaciones en la edificación con una conductividad térmica de 0,036 W / (m¶K), D=40kg/m3, clase de reacción al fuego A1 y código de designación MW-EN 13162-T3-WS-MU1-AFr5, totalmente colocado.

| Código | Ud | Descripción | Rendimiento | Precio | Importe |
|---|---|---|---|---|---|
| O0101OF | h. | OFICIAL 1ª | 0.05 | 15.29 | 0.76 |
| O0103OF | h | AYUDANTE | 0.05 | 14.36 | 0.72 |
| P15AD082 | m² | PANEL COMPACTO DE LANA MINERAL ARENA 45 MM (material) | 1.05 | 3.35 | 3.52 |
| %MA | % | MEDIOS AUXILIARES | 2 % | 5.00 | 0.10 |
|  |  | Total |  |  | 5.1 |

| Medición | Uds. | Largo | Ancho | Parcial |
|---|---|---|---|---|
| INTERIOR TABIQUES |  |  |  |  |
| T4 |  |  |  |  |
| PLANTA PRIMERA |  |  |  |  |
| ------------------------------- |  |  |  |  |
| SEPARACION AULAS |  |  |  |  |
| 1A-AULAS 1, 2, 3, 4 Y 5 | 6 | 5.9 | 3.95 | 139.83 |
| 1L-Aulas 6 y 7 | 1 | 4.68 | 3.95 | 18.49 |
| ------------------------------- |  |  |  |  |
| TRASDOSADOS |  |  |  |  |
| ---------------------------------------------------------------- |  |  |  |  |
| tr-2 |  |  |  |  |
| PLANTA BAJA |  |  |  |  |
| -------------------------------- |  |  |  |  |
| 0A-01 SECRETARIA | 1 | 2.02 | 3.8 | 7.68 |
| 0A-02 ADMINISTRADOR | 1 | 3 | 3.8 | 11.40 |
| 0A-03 DIRECTOR | 1 | 3.88 | 3.8 | 14.74 |
| 0A-04 JEFE ESTUDIOS | 1 | 3 | 3.8 | 11.40 |
| 0A-05 ORIENTACION | 1 | 3.88 | 3.8 | 14.74 |
| 0C-01 CABINA 1 | 1 | 3.78 | 3.8 | 14.36 |
|  | 1 | 2.56 | 3.8 | 9.73 |
|  | 1 | 3.79 | 3.8 | 14.40 |
| 0C-02 CABINA 2 | 1 | 2.52 | 3.8 | 9.58 |
|  | 1 | 0.79 | 3.8 | 3.00 |
| 0C-03 CABINA 3 | 1 | 2.68 | 3.8 | 10.18 |
|  | 1 | 2.41 | 3.8 | 9.16 |
| 0C-04 CABINA 4 | 1 | 2.52 | 3.8 | 9.58 |
|  | 1 | 2.79 | 3.8 | 10.60 |
| 0C-05 CANIBA 5 | 1 | 2.68 | 3.8 | 10.18 |
|  | 1 | 2.41 | 3.8 | 9.16 |
| 0C-06 CABINA 6 | 1 | 2.62 | 3.8 | 9.96 |
|  | 1 | 2.79 | 3.8 | 10.60 |
| 0C-07 CABINA 7 | 1 | 2.68 | 3.8 | 10.18 |
|  | 1 | 2.41 | 3.8 | 9.16 |
| 0C-08 CABINA 8 | 1 | 2.52 | 3.8 | 9.58 |
|  | 1 | 2.79 | 3.8 | 10.60 |
| 0C-09 CABINA 9 | 1 | 2.79 | 3.8 | 10.60 |
|  | 1 | 2.52 | 3.8 | 9.58 |
| 0C-10 CABINA 10 | 1 | 2.56 | 3.8 | 9.73 |
|  | 1 | 2.82 | 3.8 | 10.72 |
|  | 1 | 3.78 | 3.8 | 14.36 |
| 0D-01 SALA USOS MULTIPLES | 1 | 14.52 | 3.8 | 55.18 |
|  | 2 | 8.61 | 3.8 | 65.44 |
| 0D-02 BIBLIOTECA-FONOTECA | 2 | 8.55 | 3.8 | 64.98 |
|  | 1 | 9.65 | 3.8 | 36.67 |
| 00D-03 SALA DE PROFESORES | 2 | 8.41 | 3.8 | 63.92 |
|  | 1 | 5.9 | 3.8 | 22.42 |
| 0F-01 AULA INSTR 7 | 1 | 6 | 3.8 | 22.80 |
|  | 1 | 6 | 3.8 | 22.80 |
|  | 1 | 3.82 | 3.8 | 14.52 |
| 0F-02 AULA INSTR 6 | 1 | 3.51 | 3.8 | 13.34 |
|  | 1 | 3.09 | 3.8 | 11.74 |
| 0F-03 AULA INSTR 5 | 1 | 3.18 | 3.8 | 12.08 |
|  | 1 | 3.6 | 3.8 | 13.68 |
| 0F-04 AULA INSTR 4 | 1 | 3.04 | 3.8 | 11.55 |
|  | 1 | 3.46 | 3.8 | 13.15 |
| 0F-05 AULA INSTR 3 | 1 | 3.19 | 3.8 | 12.12 |
|  | 1 | 3.07 | 3.8 | 11.67 |
| 0F-06 AULA INSTR 2 | 1 | 3.13 | 3.8 | 11.89 |
|  | 1 | 3.55 | 3.8 | 13.49 |
| 00F-07 AULA INSTR 1 | 1 | 3.55 | 3.8 | 13.49 |
|  | 1 | 3.13 | 3.8 | 11.89 |
| 0H-01 AULA CONTRABAJO | 1 | 3.82 | 3.8 | 14.52 |
|  | 1 | 3.82 | 3.8 | 14.52 |
|  | 1 | 6 | 3.8 | 22.80 |
| 0H-02 AULA VIOLONCHELO | 1 | 3.09 | 3.8 | 11.74 |
|  | 1 | 3.51 | 3.8 | 13.34 |
| 0H-03 AULA VIOLONCHELO | 1 | 3.6 | 3.8 | 13.68 |
|  | 1 | 3.18 | 3.8 | 12.08 |
| 0H-04 AULA INSTR 11 | 1 | 3.04 | 3.8 | 11.55 |
|  | 1 | 3.46 | 3.8 | 13.15 |
| 0H-05 AULA INSTR 10 | 1 | 3.49 | 3.8 | 13.26 |
|  | 1 | 3.07 | 3.8 | 11.67 |
| 0H-06 AULA INSTR 9 | 1 | 3.13 | 3.8 | 11.89 |
|  | 1 | 3.51 | 3.8 | 13.34 |
| 0H-07 AULA INSTR 8 | 1 | 3.55 | 3.8 | 13.49 |
|  | 1 | 3.13 | 3.8 | 11.89 |
| 0J-03 AULA MUSICA CAM 4 | 1 | 5.72 | 3.8 | 21.74 |
|  | 1 | 5.27 | 3.8 | 20.03 |
| 0J-04 AULA MUSICA CAM 3 | 1 | 5.28 | 3.8 | 20.06 |
|  | 1 | 5.73 | 3.8 | 21.77 |
| 0J-05 AULA MUSICA CAM 2 | 1 | 5.74 | 3.8 | 21.81 |
|  | 1 | 2.29 | 3.8 | 8.70 |
| 0J-06 AULA MUSICA CAM 1 | 1 | 5.28 | 3.8 | 20.06 |
|  | 1 | 5.73 | 3.8 | 21.77 |
| 0L-01 AULA CLAVE | 2 | 4.42 | 5.75 | 50.83 |
| 0M-01 DEPARTAMENTO 1 | 1 | 4.68 | 3.8 | 17.78 |
|  | 1 | 8.03 | 3.8 | 30.51 |
| 0M-02 DEPARTAMENTO 2 | 1 | 4.68 | 3.8 | 17.78 |
|  | 1 | 8.3 | 3.8 | 31.54 |
| 0M-04 DEPARTAMENTO 3 | 2 | 4.68 | 3.8 | 35.57 |
|  | 1 | 6.9 | 3.8 | 26.22 |
| 0M-05 DEPARTAMENTO 4 | 1 | 4.68 | 3.8 | 17.78 |
| 0M-06 CAB PERCUSION 1 | 1 | 4.48 | 3.8 | 17.02 |
|  | 1 | 4.48 | 3.8 | 17.02 |
|  | 1 | 4.68 | 3.8 | 17.78 |
| 0M-07 CAB PERCUSION 2 | 1 | 4.68 | 4.25 | 19.89 |
|  | 1 | 4.25 | 4.25 | 18.06 |
|  | 1 | 4.57 | 4.25 | 19.42 |
| 0M-08 CAB PERCUSION 3 | 1 | 4.23 | 4.25 | 17.98 |
|  | 1 | 4.56 | 4.25 | 19.38 |
| 0M-09 CAB PERCUSION 4 | 1 | 4.58 | 4.25 | 19.47 |
|  | 1 | 4.26 | 4.25 | 18.11 |
| 0M-10 AULA PERCUSION | 1 | 12.71 | 4.25 | 54.02 |
|  | 1 | 13.03 | 4.25 | 55.38 |
|  | 1 | 4.68 | 4.25 | 19.89 |
| 0N-04 AUDITORIO | 1 | 31.98 | 1.2 | 38.38 |
|  | 1 | 2 | 1.2 | 2.40 |
|  | 1 | 9.34 | 1.2 | 11.21 |
|  | 1 | 2 | 1.2 | 2.40 |
|  | 1 | 22.84 | 1.2 | 27.41 |
|  | 2 | 10.7 | 0.7 | 14.98 |
| CONSERJERIA | 1 | 14.6 | 2.5 | 36.50 |
| ---------------------------------------------------------------- |  |  |  |  |
| PLANTA PRIMERA |  |  |  |  |
| ------------------------------- |  |  |  |  |
| 1A-02 AULA 5 | 1 | 4.97 | 3.8 | 18.89 |
|  | 1 | 5.89 | 3.8 | 22.38 |
| 1A-03 AULA 4 | 1 | 4.97 | 3.8 | 18.89 |
| 1A-04 AULA 3 | 1 | 4.97 | 3.8 | 18.89 |
| 1A-05 AULA 2 | 1 | 4.97 | 3.8 | 18.89 |
| 1A-06 AULA 1 | 1 | 4.97 | 3.8 | 18.89 |
| 1C-01AULA INSTR 18 | 1 | 3.6 | 3.8 | 13.68 |
|  | 1 | 6 | 3.8 | 22.80 |
|  | 1 | 3.19 | 3.8 | 12.12 |
| 1C-02 AULA INSTR 17 | 1 | 3.11 | 3.8 | 11.82 |
|  | 1 | 3.53 | 3.8 | 13.41 |
| 1C-03 AULA INSTR 16 | 1 | 3.47 | 3.8 | 13.19 |
|  | 1 | 3.05 | 3.8 | 11.59 |
| 1C-04 AULA INSTR 15 | 1 | 3.03 | 3.8 | 11.51 |
|  | 1 | 3.45 | 3.8 | 13.11 |
| 1C-05 AULA INSTR 14 | 1 | 3.55 | 3.8 | 13.49 |
|  | 1 | 3.18 | 3.8 | 12.08 |
| 1C-06 AULA INSTR 13 | 1 | 3.12 | 3.8 | 11.86 |
|  | 1 | 3.54 | 3.8 | 13.45 |
| 1C-07 AULA INSTR 12 | 1 | 3.62 | 3.8 | 13.76 |
|  | 1 | 3.14 | 3.8 | 11.93 |
| 1C-08 AULA PEQ 1 | 1 | 2.28 | 3.8 | 8.66 |
|  | 1 | 6 | 3.8 | 22.80 |
|  | 1 | 2.68 | 3.8 | 10.18 |
| 1D-01 AULA INSTR 25 | 1 | 3.6 | 3.8 | 13.68 |
|  | 1 | 6 | 3.8 | 22.80 |
|  | 1 | 3.02 | 3.8 | 11.48 |
| 1D-02 AULA INSTR 24 | 1 | 3.11 | 3.8 | 11.82 |
|  | 1 | 3.53 | 3.8 | 13.41 |
| 1D-03 AULA INSTR 23 | 1 | 3.47 | 3.8 | 13.19 |
|  | 1 | 3.06 | 3.8 | 11.63 |
| 1D-04 AULA INSTR 22 | 1 | 3.03 | 3.8 | 11.51 |
|  | 1 | 3.45 | 3.8 | 13.11 |
| 1D-05 AULA INSTR 21 | 1 | 3.55 | 3.8 | 13.49 |
|  | 1 | 3.18 | 3.8 | 12.08 |
| 1D-06 AULA INSTR 20 | 1 | 3.12 | 3.8 | 11.86 |
|  | 1 | 3.54 | 3.8 | 13.45 |
| 1D-07 AULA INSTR 19 | 1 | 3.56 | 3.8 | 13.53 |
|  | 1 | 3.2 | 3.8 | 12.16 |
| 1E-01 AULA INSTR 32 | 1 | 3.6 | 3.8 | 13.68 |
|  | 1 | 6 | 3.8 | 22.80 |
|  | 1 | 3.19 | 3.8 | 12.12 |
| 1E-02 AULA INSTR 31 | 1 | 3.11 | 3.8 | 11.82 |
|  | 1 | 3.53 | 3.8 | 13.41 |
| 1E-03 AULA INSTR 30 | 1 | 3.47 | 3.8 | 13.19 |
|  | 1 | 3.05 | 3.8 | 11.59 |
| 1E-04 AULA INSTR 29 | 1 | 3.03 | 3.8 | 11.51 |
|  | 1 | 3.45 | 3.8 | 13.11 |
| 1E-05 AULA INSTR 28 | 1 | 3.55 | 3.8 | 13.49 |
|  | 1 | 3.07 | 3.8 | 11.67 |
| 1E-06 AULA INSTR 27 | 1 | 3.12 | 3.8 | 11.86 |
|  | 1 | 3.54 | 3.8 | 13.45 |
| 1E-07 AULA INSTR 26 | 1 | 3.62 | 3.8 | 13.76 |
|  | 1 | 3.2 | 3.8 | 12.16 |
| 1I-01 AULA 6 | 1 | 6.37 | 3.8 | 24.21 |
| 1I-02 AULA 7 | 1 | 6.37 | 3.8 | 24.21 |
| 1I-03 AULA INS PEQ 2 | 1 | 3.14 | 3.8 | 11.93 |
|  | 1 | 4.68 | 3.8 | 17.78 |
|  | 1 | 3.14 | 3.8 | 11.93 |
| 1I-04 AULA INSTR | 1 | 4.68 | 3.8 | 17.78 |
|  | 1 | 5.55 | 3.8 | 21.09 |
|  | 1 | 5.22 | 3.8 | 19.84 |
| 1I-05 AULA TUBA | 1 | 6.44 | 3.8 | 24.47 |
|  | 1 | 6.77 | 3.8 | 25.73 |
| 1I-06 AULA INFORMATICA | 1 | 8.68 | 3.8 | 32.98 |
|  | 1 | 3.84 | 3.8 | 14.59 |
|  | 1 | 1 | 3.8 | 3.80 |
|  | 1 | 5.35 | 3.8 | 20.33 |
| ESPERA P1 | 1 | 1.51 | 3.8 | 5.74 |
|  | 1 | 3.83 | 3.8 | 14.55 |
|  | 1 | 4.49 | 3.8 | 17.06 |
|  | 1 | 5.83 | 3.8 | 22.15 |
|  | 1 | 3.17 | 3.8 | 12.05 |
|  | 1 | 10.63 | 3.8 | 40.39 |
|  | 1 | 1.58 | 3.8 | 6.00 |
|  | 1 | 1.58 | 3.8 | 6.00 |
|  | 1 | 17.77 | 3.8 | 67.53 |
|  | 1 | 1.4 | 3.8 | 5.32 |
|  | 1 | 6.01 | 3.8 | 22.84 |
|  | 1 | 2.52 | 3.8 | 9.58 |
|  | 1 | 1.63 | 3.8 | 6.19 |
|  | 1 | 6.18 | 3.8 | 23.48 |
|  | 1 | 1.63 | 3.8 | 6.19 |
|  | 1 | 4.65 | 3.8 | 17.67 |
| 1-AUDITORIO | 2 | 2.43 | 3.8 | 18.47 |
|  | 2 | 1.66 | 3.8 | 12.62 |
|  | 1 | 2.11 | 0.94 | 1.98 |
|  | 1 | 2.11 | 1.64 | 3.46 |
|  | 1 | 2.11 | 0.94 | 1.98 |
|  | 1 | 2.11 | 2.43 | 5.13 |
|  | 1 | 2.11 | 9.76 | 20.59 |
|  | 1 | 2.11 | 2.43 | 5.13 |
|  | 1 | 2.11 | 9.76 | 20.59 |
| ------------------------------- |  |  |  |  |
| tr-3 |  |  |  |  |
| PLANTA BAJA |  |  |  |  |
| -------------------------------- |  |  |  |  |
| 0C-01 CABINA 1 | 1 | 3.79 | 3.8 | 14.40 |
| 0C-02 CABINA 2 | 1 | 3.79 | 3.8 | 14.40 |
|  | 1 | 3.78 | 3.8 | 14.36 |
| 0C-03 CABINA 3 | 1 | 3.78 | 3.8 | 14.36 |
|  | 1 | 3.79 | 3.8 | 14.40 |
| 0C-04 CABINA 4 | 1 | 3.79 | 3.8 | 14.40 |
|  | 1 | 3.78 | 3.8 | 14.36 |
| 0C-05 CANIBA 5 | 1 | 3.78 | 3.8 | 14.36 |
|  | 1 | 3.79 | 3.8 | 14.40 |
| 0C-06 CABINA 6 | 1 | 3.79 | 3.8 | 14.40 |
|  | 1 | 3.78 | 3.8 | 14.36 |
| 0C-07 CABINA 7 | 1 | 3.78 | 3.8 | 14.36 |
|  | 1 | 3.79 | 3.8 | 14.40 |
| 0C-08 CABINA 8 | 1 | 3.79 | 3.8 | 14.40 |
|  | 1 | 3.78 | 3.8 | 14.36 |
| 0C-09 CABINA 9 | 1 | 3.78 | 3.8 | 14.36 |
|  | 1 | 3.79 | 3.8 | 14.40 |
| 0C-10 CABINA 10 | 1 | 3.79 | 3.8 | 14.40 |
| 0F-01 AULA INSTR 7 | 1 | 6 | 3.8 | 22.80 |
| 0F-02 AULA INSTR 6 | 1 | 6 | 3.8 | 22.80 |
|  | 1 | 6.01 | 3.8 | 22.84 |
| 0F-03 AULA INSTR 5 | 1 | 6.01 | 3.8 | 22.84 |
|  | 1 | 6 | 3.8 | 22.80 |
| 0F-04 AULA INSTR 4 | 1 | 6 | 3.8 | 22.80 |
|  | 1 | 6.01 | 3.8 | 22.84 |
| 0F-05 AULA INSTR 3 | 1 | 6.01 | 3.8 | 22.84 |
|  | 1 | 6 | 3.8 | 22.80 |
| 0F-06 AULA INSTR 2 | 1 | 6 | 3.8 | 22.80 |
|  | 1 | 6.01 | 3.8 | 22.84 |
| 0F-07 AULA INSTR 1 | 1 | 6.01 | 3.8 | 22.84 |
| 0H-01 AULA CONTRABAJO | 1 | 6.01 | 3.8 | 22.84 |
| 0H-02 AULA VIOLONCHELO | 1 | 6.01 | 3.8 | 22.84 |
|  | 1 | 6 | 3.8 | 22.80 |
| 0H-03 AULA VIOLONCHELO | 1 | 6 | 3.8 | 22.80 |
|  | 1 | 6 | 3.8 | 22.80 |
| 0H-04 AULA INSTR 11 | 1 | 6 | 3.8 | 22.80 |
|  | 1 | 6.01 | 3.8 | 22.84 |
| 0H-05 AULA INSTR 10 | 1 | 6.01 | 3.8 | 22.84 |
|  | 1 | 6 | 3.8 | 22.80 |
| 0H-06 AULA INSTR 9 | 1 | 6 | 3.8 | 22.80 |
|  | 1 | 6.01 | 3.8 | 22.84 |
| 0H-07 AULA INSTR 8 | 1 | 6.01 | 3.8 | 22.84 |
| 0J-03 AULA MUSICA CAM 4 | 1 | 6.38 | 3.8 | 24.24 |
|  | 1 | 6.4 | 3.8 | 24.32 |
| 0J-04 AULA MUSICA CAM 3 | 1 | 6.4 | 3.8 | 24.32 |
|  | 1 | 6.38 | 3.8 | 24.24 |
| 0J-05 AULA MUSICA CAM 2 | 1 | 6.38 | 3.8 | 24.24 |
|  | 1 | 6.4 | 3.8 | 24.32 |
| 0J-06 AULA MUSICA CAM 1 | 1 | 6.4 | 3.8 | 24.32 |
|  | 1 | 6.38 | 3.8 | 24.24 |
| 0L-01 AULA CLAVE | 1 | 8.1 | 5.75 | 46.58 |
| 0M-05 DEPARTAMENTO 4 | 1 | 4.68 | 3.8 | 17.78 |
| 0M-06 CAB PERCUSION 1 | 1 | 4.68 | 3.8 | 17.78 |
| 0M-07 CAB PERCUSION 2 | 1 | 4.69 | 3.8 | 17.82 |
| 0M-08 CAB PERCUSION 3 | 1 | 4.69 | 3.8 | 17.82 |
|  | 1 | 4.69 | 3.8 | 17.82 |
| 0M-09 CAB PERCUSION 4 | 1 | 4.68 | 3.8 | 17.78 |
|  | 1 | 4.69 | 3.8 | 17.82 |
| 0M-10 AULA PERCUSION | 1 | 4.69 | 3.8 | 17.82 |
| --------------------------------- |  |  |  |  |
| tr-4 |  |  |  |  |
| PLANTA BAJA |  |  |  |  |
| -------------------------------- |  |  |  |  |
| 0L-02 AULA CORO | 1 | 8.12 | 5.75 | 46.69 |
|  | 1 | 10.05 | 5.75 | 57.79 |
|  | 1 | 8.1 | 5.75 | 46.58 |
|  | 1 | 9.49 | 5.75 | 54.57 |
| 0L-03 AULA ORQUESTA | 1 | 8.1 | 5.75 | 46.58 |
|  | 1 | 11.46 | 5.75 | 65.90 |
|  | 1 | 8.12 | 5.75 | 46.69 |
|  | 1 | 15.03 | 5.75 | 86.42 |
| ------------------------------- |  |  |  |  |
| tr-6 |  |  |  |  |
| 0N-04 AUDITORIO | 1 | 31.98 | 7.55 | 241.45 |
|  | 1 | 2 | 7.55 | 15.10 |
|  | 1 | 9.34 | 7.55 | 70.52 |
|  | 1 | 2 | 7.55 | 15.10 |
|  | 1 | 22.84 | 7.55 | 172.44 |
| CAJA LUCERNARIO | 1 | 2.5 | 9.9 | 24.75 |
|  | 1 | 3.74 | 9.9 | 37.03 |
|  | 2 | 3.74 | 2.4 | 17.95 |
| ------------------------------- |  |  |  |  |
| Total |  |  |  | 5631.5 |

**ED16DA022** m² 3A-AISLAMIENTO ISOVER PANEL ARENA-60 (15/06/2010)
990.75 m² × 5.53 (5.7 con costes indirectos) = 5647.28
Lana mineral ISOVER ARENA constituido por paneles de lana mineral Arena de 60 mm de espesor cumpliendo la norma UNE EN 13162 Productos Aislantes térmicos para aplicaciones en la edificación con una conductividad térmica de 0,036 W / (m¶K), D=40kg/m3, clase de reacción al fuego A1 y código de designación MW-EN 13162-T3-WS-MU1-AFr5, totalmente colocado.

| Código | Ud | Descripción | Rendimiento | Precio | Importe |
|---|---|---|---|---|---|
| O0101OF | h. | OFICIAL 1ª | 0.05 | 15.29 | 0.76 |
| O0103OF | h | AYUDANTE | 0.05 | 14.36 | 0.72 |
| P15AD084 | m² | PANEL COMPACTO DE LANA MINERAL ARENA 60 MM (material) | 1.05 | 3.75 | 3.94 |
| %MA | % | MEDIOS AUXILIARES | 2 % | 5.42 | 0.11 |
|  |  | Total |  |  | 5.53 |

| Medición | Uds. | Largo | Ancho | Parcial |
|---|---|---|---|---|
| AUDITORIO |  |  |  |  |
|  | 1 | 41.58 | 9.47 | 393.76 |
|  | 1 | 11.36 | 8.75 | 99.40 |
|  | 1 | 11.36 | 9.14 | 103.83 |
|  | 1 | 41.58 | 9.47 | 393.76 |
| Total |  |  |  | 990.75 |

**ED16DA021** m² 3A-AISLAMIENTO ISOVER PANEL ARENA-70 (15/06/2010)
1146.75 m² × 5.96 (6.14 con costes indirectos) = 7041.05
Lana mineral ISOVER ARENA constituido por paneles de lana mineral Arena de 70 mm de espesor cumpliendo la norma UNE EN 13162 Productos Aislantes térmicos para aplicaciones en la edificación con una conductividad térmica de 0,035 W / (m¶K), D=40kg/m3, clase de reacción al fuego A1 y código de designación MW-EN 13162-T3-WS-MU1-AFr5, totalmente colocado.

| Código | Ud | Descripción | Rendimiento | Precio | Importe |
|---|---|---|---|---|---|
| O0101OF | h. | OFICIAL 1ª | 0.05 | 15.29 | 0.76 |
| O0103OF | h | AYUDANTE | 0.05 | 14.36 | 0.72 |
| P15AD083 | m² | PANEL COMPACTO DE LANA MINERAL ARENA 70 MM (material) | 1.05 | 4.15 | 4.36 |
| %MA | % | MEDIOS AUXILIARES | 2 % | 5.84 | 0.12 |
|  |  | Total |  |  | 5.96 |

| Medición | Uds. | Largo | Ancho | Parcial |
|---|---|---|---|---|
| INTERIOR TABIQUES |  |  |  |  |
| T5 |  |  |  |  |
| ---------------------------------------------------------------- |  |  |  |  |
| PLANTA BAJA |  |  |  |  |
| -------------------------------- |  |  |  |  |
| 0C-01 CABINA 1 | 1 | 3.79 | 3.98 | 15.08 |
| 0C-02 CABINA 2 | 1 | 3.78 | 3.98 | 15.04 |
| 0C-03 CABINA 3 | 1 | 3.79 | 3.98 | 15.08 |
| 0C-04 CABINA 4 | 1 | 3.78 | 3.98 | 15.04 |
| 0C-05 CANIBA 5 | 1 | 3.79 | 3.98 | 15.08 |
| 0C-06 CABINA 6 | 1 | 3.78 | 3.98 | 15.04 |
| 0C-07 CABINA 7 | 1 | 3.79 | 3.98 | 15.08 |
| 0C-08 CABINA 8 | 1 | 3.78 | 3.98 | 15.04 |
| 0C-09 CABINA 9-CABINA 10 | 1 | 3.79 | 3.98 | 15.08 |
| 0F-01 AULA INSTR 7 | 1 | 6 | 3.98 | 23.88 |
| 0F-02 AULA INSTR 6 | 1 | 6.01 | 3.98 | 23.92 |
| 0F-03 AULA INSTR 5 | 1 | 6 | 3.98 | 23.88 |
| 0F-04 AULA INSTR 4 | 1 | 6.01 | 3.98 | 23.92 |
| 0F-05 AULA INSTR 3 | 1 | 6 | 3.98 | 23.88 |
| 0F-06 AULA INSTR 2-AULA INSTR 1 | 1 | 6.01 | 3.98 | 23.92 |
| 0H-01 AULA CONTRABAJO | 1 | 6.01 | 3.98 | 23.92 |
| 0H-02 AULA VIOLONCHELO | 1 | 6 | 3.98 | 23.88 |
| 0H-03 AULA VIOLONCHELO | 1 | 6 | 3.98 | 23.88 |
| 0H-04 AULA INSTR 11 | 1 | 6.01 | 3.98 | 23.92 |
| 0H-05 AULA INSTR 10 | 1 | 6 | 3.98 | 23.88 |
| 0H-06 AULA INSTR 9-AULA INSTR 8 | 1 | 6.01 | 3.98 | 23.92 |
| 0J-03 AULA MUSICA CAM 4 | 1 | 6.4 | 3.98 | 25.47 |
| 0J-04 AULA MUSICA CAM 3 | 1 | 6.38 | 3.98 | 25.39 |
| 0J-05 AULA MUSICA CAM 2-AULA MUSICA CAM 1 | 1 | 6.4 | 3.98 | 25.47 |
| 0M-01 DEPARTAMENTO 1 -2 | 1 | 4.68 | 3.98 | 18.63 |
| 0M-04 DEPARTAMENTO 3 - 4 | 1 | 4.68 | 3.98 | 18.63 |
| 0M-06 CAB PERCUSION 1 | 1 | 4.68 | 3.98 | 18.63 |
| 0N-01 DESCANSO maquinas bebidas Y |  |  |  |  |
| 0N-02 CONSERJERIA-reprografia | 1 |  |  | 1.00 |
| ---------------------------------------------------------------- |  |  |  |  |
| PLANTA PRIMERA |  |  |  |  |
| ------------------------------- |  |  |  |  |
| 1C-01AULA INSTR 18 | 1 | 6.01 | 3.95 | 23.74 |
| 1C-02 AULA INSTR 17 | 1 | 6 | 3.95 | 23.70 |
| 1C-03 AULA INSTR 16 | 1 | 6.01 | 3.95 | 23.74 |
| 1C-04 AULA INSTR 15 | 1 | 6 | 3.95 | 23.70 |
| 1C-05 AULA INSTR 14 | 1 | 6.01 | 3.95 | 23.74 |
| 1C-06 AULA INSTR 13 | 1 | 6 | 3.95 | 23.70 |
| 1C-07 AULA INSTR 12 | 1 | 6.01 | 3.95 | 23.74 |
| 1D-01 AULA INSTR 25 | 1 | 6.01 | 3.95 | 23.74 |
| 1D-02 AULA INSTR 24 | 1 | 6 | 3.95 | 23.70 |
| 1D-03 AULA INSTR 23 | 1 | 6.01 | 3.95 | 23.74 |
| 1D-04 AULA INSTR 22 | 1 | 6 | 3.95 | 23.70 |
| 1D-05 AULA INSTR 21 | 1 | 6.01 | 3.95 | 23.74 |
| 1D-06 AULA INSTR 20-19 | 1 | 6 | 3.95 | 23.70 |
| 1E-01 AULA INSTR 32 | 1 | 6.01 | 3.95 | 23.74 |
| 1E-02 AULA INSTR 31 | 1 | 6 | 3.95 | 23.70 |
| 1E-03 AULA INSTR 30 | 1 | 6.01 | 3.95 | 23.74 |
| 1E-04 AULA INSTR 29 | 1 | 6 | 3.95 | 23.70 |
| 1E-05 AULA INSTR 28 | 1 | 6.01 | 3.95 | 23.74 |
| 1E-06 AULA INSTR 27-26 | 1 | 6 | 3.95 | 23.70 |
| 1I-02 AULA 7-INS PEQ 2 | 1 | 4.68 | 3.95 | 18.49 |
| --------------------------------- |  |  |  |  |
| T6 |  |  |  |  |
| PLANTA BAJA |  |  |  |  |
| -------------------------------- |  |  |  |  |
| 0M-07 CAB PERCUSION 2 | 1 | 4.69 | 4.43 | 20.78 |
| 0M-08 CAB PERCUSION 3 | 1 | 4.68 | 4.43 | 20.73 |
| 0M-09 CAB PERCUSION 4-5 | 1 | 4.69 | 4.43 | 20.78 |
| ------------------------------------------ |  |  |  |  |
| T7 |  |  |  |  |
| PLANTA BAJA |  |  |  |  |
| -------------------------------- |  |  |  |  |
| 0L-02 AULA CORO | 1 | 8.12 | 3.68 | 29.88 |
| 0L-03 AULA ORQUESTA | 1 | 8.1 | 3.68 | 29.81 |
| -------------------------------- |  |  |  |  |
| Total |  |  |  | 1146.75 |

**ED16AGH063** m² 3B-AISLAM. FORJADO FLOORMATE 500-40 (15/06/2010)
2845.8 m² × 15.82 (16.29 con costes indirectos) = 46358.08
m². Aislamiento térmico en forjados en contacto con espacios no habitables de uso industrial mediante planchas rígidas de poliestireno extruido FLOORMATE 500 de 40 mm de espesor con una conductividad térmica de 0,036 W / (m¶K), y corte perimetral escalonado, perfectamente colocado.

| Código | Ud | Descripción | Rendimiento | Precio | Importe |
|---|---|---|---|---|---|
| O0101OF | h. | OFICIAL 1ª | 0.02 | 15.29 | 0.31 |
| O0103OF | h | AYUDANTE | 0.02 | 14.36 | 0.29 |
| P15HA493 | m² | PLACA POLIESTIRENO EXTRUIDO FLOORMATE 500-40 (material) | 1.05 | 14.2 | 14.91 |
| %MA | % | MEDIOS AUXILIARES | 2 % | 15.51 | 0.31 |
|  |  | Total |  |  | 15.82 |

| Medición | Uds. | Largo | Parcial |
|---|---|---|---|
| ---------------------------------------------------------------- |  |  |  |
| PLANTA BAJA |  |  |  |
| -------------------------------- |  |  |  |
| 0A-01 SECRETARIA | 1 | 29.13 | 29.13 |
| 0A-02 ADMINISTRADOR | 1 | 12.14 | 12.14 |
| 0A-03 DIRECTOR | 1 | 15.06 | 15.06 |
| 0A-04 JEFE ESTUDIOS | 1 | 12.14 | 12.14 |
| 0A-05 ORIENTACION | 1 | 15.06 | 15.06 |
| 0B-01 ASEOS PUBLICOS | 1 | 6.33 | 6.33 |
| 0B-02 ASEOS PUBLICOS | 1 | 6.58 | 6.58 |
| 0B-03 ARCHIVO | 1 | 5.42 | 5.42 |
| 0B-04 ASEO/VEST | 1 | 11.61 | 11.61 |
| 0B-05 ASEO/VEST | 1 | 11.61 | 11.61 |
| 0B-08 ALMACEN | 1 | 16.03 | 16.03 |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0D-01 SALA USOS MULTIPLES | 1 | 120.86 | 120.86 |
| 0D-02 BIBLIOTECA-FONOTECA | 1 | 82.5 | 82.50 |
| 00D-03 SALA DE PROFESORES | 1 | 49.02 | 49.02 |
| 0F-01 AULA INSTR 7 | 1 | 23.13 | 23.13 |
| 0F-02 AULA INSTR 6 | 1 | 20 | 20.00 |
| 0F-03 AULA INSTR 5 | 1 | 20.56 | 20.56 |
| 0F-04 AULA INSTR 4 | 1 | 19.74 | 19.74 |
| 0F-05 AULA INSTR 3 | 1 | 19.93 | 19.93 |
| 0F-06 AULA INSTR 2 | 1 | 20.3 | 20.30 |
| 0F-07 AULA INSTR 1 | 1 | 20.27 | 20.27 |
| 0F-08 ASEO | 1 | 8.34 | 8.34 |
| 0F-09 ASEO | 1 | 4.56 | 4.56 |
| 0H-01 AULA CONTRABAJO | 1 | 30.25 | 30.25 |
| 0H-02 AULA VIOLONCHELO | 1 | 30.25 | 30.25 |
| 0H-03 AULA VIOLONCHELO | 1 | 30.23 | 30.23 |
| 0H-04 AULA INSTR 11 | 1 | 20.29 | 20.29 |
| 0H-05 AULA INSTR 10 | 1 | 20.27 | 20.27 |
| 0H-06 AULA INSTR 9 | 1 | 20.29 | 20.29 |
| 0H-07 AULA INSTR 8 | 1 | 20.27 | 20.27 |
| 0J-01 ASEO | 1 | 15.54 | 15.54 |
| 0J-02 ASEO | 1 | 14.93 | 14.93 |
| 0J-03 AULA MUSICA CAM 4 | 1 | 35.27 | 35.27 |
| 0J-04 AULA MUSICA CAM 3 | 1 | 35.35 | 35.35 |
| 0J-05 AULA MUSICA CAM 2 | 1 | 35.4 | 35.40 |
| 0J-06 AULA MUSICA CAM 1 | 1 | 35.35 | 35.35 |
| 0J-07 ASEO | 1 | 9.17 | 9.17 |
| 0J-08 ASEO | 1 | 4.54 | 4.54 |
| 0L-01 AULA CLAVE | 1 | 36 | 36.00 |
| 0L-02 AULA CORO | 1 | 79.55 | 79.55 |
| 0L-03 AULA ORQUESTA | 1 | 119.82 | 119.82 |
| 0M-01 DEPARTAMENTO 1 | 1 | 37.76 | 37.76 |
| 0M-02 DEPARTAMENTO 2 | 1 | 37.76 | 37.76 |
| 0M-03 ALMACEN | 1 | 5.7 | 5.70 |
| 0M-04 DEPARTAMENTO 3 | 1 | 32.51 | 32.51 |
| 0M-05 DEPARTAMENTO 4 | 1 | 32.51 | 32.51 |
| 0M-06 CAB PERCUSION 1 | 1 | 21.16 | 21.16 |
| 0M-07 CAB PERCUSION 2 | 1 | 20.78 | 20.78 |
| 0M-08 CAB PERCUSION 3 | 1 | 20.78 | 20.78 |
| 0M-09 CAB PERCUSION 4 | 1 | 20.9 | 20.90 |
| 0M-10 AULA PERCUSION | 1 | 60.63 | 60.63 |
| 0N-01 DESCANSO maquinas bebidas Y |  |  |  |
| 0N-02 CONSERJERIA-reprografia | 1 | 238.68 | 238.68 |
| 0N-03 ALMACEN | 1 | 61.53 | 61.53 |
| 0N-04 AUDITORIO |  |  |  |
| PUBLICO | 1 | 186.44 | 186.44 |
| ESCENA | 1 | 135.44 | 135.44 |
| 0N-05 CAMERINO | 1 | 12.92 | 12.92 |
| ASEO | 1 | 3.66 | 3.66 |
| 0N-06 CAMERINO | 1 | 12.37 | 12.37 |
| ASEO | 1 | 3.5 | 3.50 |
| 0N-07 ALMACEN | 1 | 31.33 | 31.33 |
| DISTRIBUIDOR 0J-0L | 1 | 110.02 | 110.02 |
| DISTRIBUIDOR 0M | 1 | 324.28 | 324.28 |
| DISTRIBUIDOR 0M-SALIDA EMERG | 1 | 12.69 | 12.69 |
| DISTRIBUIDOR 0N | 1 | 178.09 | 178.09 |
| ---------------------------------------------------------------- |  |  |  |
| Total |  |  | 2845.8 |

**ED16AGH064** m² 3B-AISLAM. FORJADO FLOORMATE 500-50
2845.8 m² × 19.62 (20.21 con costes indirectos) = 57513.62

| Medición | Uds. | Largo | Parcial |
|---|---|---|---|
| ---------------------------------------------------------------- |  |  |  |
| PLANTA BAJA |  |  |  |
| -------------------------------- |  |  |  |
| 0A-01 SECRETARIA | 1 | 29.13 | 29.13 |
| 0A-02 ADMINISTRADOR | 1 | 12.14 | 12.14 |
| 0A-03 DIRECTOR | 1 | 15.06 | 15.06 |
| 0A-04 JEFE ESTUDIOS | 1 | 12.14 | 12.14 |
| 0A-05 ORIENTACION | 1 | 15.06 | 15.06 |
| 0B-01 ASEOS PUBLICOS | 1 | 6.33 | 6.33 |
| 0B-02 ASEOS PUBLICOS | 1 | 6.58 | 6.58 |
| 0B-03 ARCHIVO | 1 | 5.42 | 5.42 |
| 0B-04 ASEO/VEST | 1 | 11.61 | 11.61 |
| 0B-05 ASEO/VEST | 1 | 11.61 | 11.61 |
| 0B-08 ALMACEN | 1 | 16.03 | 16.03 |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0D-01 SALA USOS MULTIPLES | 1 | 120.86 | 120.86 |
| 0D-02 BIBLIOTECA-FONOTECA | 1 | 82.5 | 82.50 |
| 00D-03 SALA DE PROFESORES | 1 | 49.02 | 49.02 |
| 0F-01 AULA INSTR 7 | 1 | 23.13 | 23.13 |
| 0F-02 AULA INSTR 6 | 1 | 20 | 20.00 |
| 0F-03 AULA INSTR 5 | 1 | 20.56 | 20.56 |
| 0F-04 AULA INSTR 4 | 1 | 19.74 | 19.74 |
| 0F-05 AULA INSTR 3 | 1 | 19.93 | 19.93 |
| 0F-06 AULA INSTR 2 | 1 | 20.3 | 20.30 |
| 0F-07 AULA INSTR 1 | 1 | 20.27 | 20.27 |
| 0F-08 ASEO | 1 | 8.34 | 8.34 |
| 0F-09 ASEO | 1 | 4.56 | 4.56 |
| 0H-01 AULA CONTRABAJO | 1 | 30.25 | 30.25 |
| 0H-02 AULA VIOLONCHELO | 1 | 30.25 | 30.25 |
| 0H-03 AULA VIOLONCHELO | 1 | 30.23 | 30.23 |
| 0H-04 AULA INSTR 11 | 1 | 20.29 | 20.29 |
| 0H-05 AULA INSTR 10 | 1 | 20.27 | 20.27 |
| 0H-06 AULA INSTR 9 | 1 | 20.29 | 20.29 |
| 0H-07 AULA INSTR 8 | 1 | 20.27 | 20.27 |
| 0J-01 ASEO | 1 | 15.54 | 15.54 |
| 0J-02 ASEO | 1 | 14.93 | 14.93 |
| 0J-03 AULA MUSICA CAM 4 | 1 | 35.27 | 35.27 |
| 0J-04 AULA MUSICA CAM 3 | 1 | 35.35 | 35.35 |
| 0J-05 AULA MUSICA CAM 2 | 1 | 35.4 | 35.40 |
| 0J-06 AULA MUSICA CAM 1 | 1 | 35.35 | 35.35 |
| 0J-07 ASEO | 1 | 9.17 | 9.17 |
| 0J-08 ASEO | 1 | 4.54 | 4.54 |
| 0L-01 AULA CLAVE | 1 | 36 | 36.00 |
| 0L-02 AULA CORO | 1 | 79.55 | 79.55 |
| 0L-03 AULA ORQUESTA | 1 | 119.82 | 119.82 |
| 0M-01 DEPARTAMENTO 1 | 1 | 37.76 | 37.76 |
| 0M-02 DEPARTAMENTO 2 | 1 | 37.76 | 37.76 |
| 0M-03 ALMACEN | 1 | 5.7 | 5.70 |
| 0M-04 DEPARTAMENTO 3 | 1 | 32.51 | 32.51 |
| 0M-05 DEPARTAMENTO 4 | 1 | 32.51 | 32.51 |
| 0M-06 CAB PERCUSION 1 | 1 | 21.16 | 21.16 |
| 0M-07 CAB PERCUSION 2 | 1 | 20.78 | 20.78 |
| 0M-08 CAB PERCUSION 3 | 1 | 20.78 | 20.78 |
| 0M-09 CAB PERCUSION 4 | 1 | 20.9 | 20.90 |
| 0M-10 AULA PERCUSION | 1 | 60.63 | 60.63 |
| 0N-01 DESCANSO maquinas bebidas Y |  |  |  |
| 0N-02 CONSERJERIA-reprografia | 1 | 238.68 | 238.68 |
| 0N-03 ALMACEN | 1 | 61.53 | 61.53 |
| 0N-04 AUDITORIO |  |  |  |
| PUBLICO | 1 | 186.44 | 186.44 |
| ESCENA | 1 | 135.44 | 135.44 |
| 0N-05 CAMERINO | 1 | 12.92 | 12.92 |
| ASEO | 1 | 3.66 | 3.66 |
| 0N-06 CAMERINO | 1 | 12.37 | 12.37 |
| ASEO | 1 | 3.5 | 3.50 |
| 0N-07 ALMACEN | 1 | 31.33 | 31.33 |
| DISTRIBUIDOR 0J-0L | 1 | 110.02 | 110.02 |
| DISTRIBUIDOR 0M | 1 | 324.28 | 324.28 |
| DISTRIBUIDOR 0M-SALIDA EMERG | 1 | 12.69 | 12.69 |
| DISTRIBUIDOR 0N | 1 | 178.09 | 178.09 |
| ---------------------------------------------------------------- |  |  |  |
| Total |  |  | 2845.8 |

**ED16AGH065** m² 3B-AISLAM. FORJADO FLOORMATE 500-60 (15/06/2010)
1100.82 m² × 21.87 (22.53 con costes indirectos) = 24801.47
m². Aislamiento térmico en forjados en contacto con espacios no habitablesde uso industrial mediante planchas rígidas de poliestireno extruido FLOORMATE 500 de 60 mm de espesor con una conductividad térmica de 0,036 W / (m¶K), y corte perimetral escalonado, perfectamente colocado.

| Código | Ud | Descripción | Rendimiento | Precio | Importe |
|---|---|---|---|---|---|
| O0101OF | h. | OFICIAL 1ª | 0.02 | 15.29 | 0.31 |
| O0103OF | h | AYUDANTE | 0.02 | 14.36 | 0.29 |
| P15HA495 | m² | PLACA POLIESTIRENO EXTRUIDO FLOORMATE 500-60 (material) | 1.05 | 19.85 | 20.84 |
| %MA | % | MEDIOS AUXILIARES | 2 % | 21.44 | 0.43 |
|  |  | Total |  |  | 21.87 |

| Medición | Uds. | Largo | Parcial |
|---|---|---|---|
| ---------------------------------------------------------------- |  |  |  |
| PLANTA PRIMERA |  |  |  |
| ------------------------------- |  |  |  |
| 1A-01 TELECO | 1 | 4.27 | 4.27 |
| 1A-02 AULA 5 | 1 | 29.63 | 29.63 |
| 1A-03 AULA 4 | 1 | 29.63 | 29.63 |
| 1A-04 AULA 3 | 1 | 29.63 | 29.63 |
| 1A-05 AULA 2 | 1 | 29.63 | 29.63 |
| 1A-06 AULA 1 | 1 | 29.27 | 29.27 |
| 1A-07 LIMPIEZA | 1 | 6.66 | 6.66 |
| 1A-08 ALMACEN | 1 | 6.06 | 6.06 |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1D-08 ASEO | 1 | 15.81 | 15.81 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1E-08 ASEO | 1 | 15.95 | 15.95 |
| 1I-01 AULA 6 | 1 | 30.11 | 30.11 |
| 1I-02 AULA 7 | 1 | 30.11 | 30.11 |
| 1I-03 AULA INS PEQ 2 | 1 | 14.92 | 14.92 |
| 1I-04 AULA INSTR | 1 | 25.4 | 25.40 |
| 1I-05 AULA TUBA | 1 | 31.11 | 31.11 |
| 1I-06 AULA INFORMATICA | 1 | 39.45 | 39.45 |
| DISTRIBUIDOR 0 | 1 | 267.62 | 267.62 |
| ESPERA P1 | 1 | 26.2 | 26.20 |
| Total |  |  | 1100.82 |

**ED16DA050** m² AISLAMIENTO ISOVER PANEL ARENA-20 (15/06/2010)
11.86 m² × 4.03 (4.15 con costes indirectos) = 49.22
Lana mineral ISOVER ARENA constituido por paneles de lana mineral Arena de 20 mm de espesor con velo negro cumpliendo la norma UNE EN 13162 Productos Aislantes térmicos para aplicaciones en la edificación con una conductividad térmica de 0,036 W / (m¶K), D=40kg/m3, clase de reacción al fuego A1 y código de designación MW-EN 13162-T3-WS-MU1-AFr5, totalmente colocado.

| Código | Ud | Descripción | Rendimiento | Precio | Importe |
|---|---|---|---|---|---|
| O0101OF | h. | OFICIAL 1ª | 0.05 | 15.29 | 0.76 |
| O0103OF | h | AYUDANTE | 0.05 | 14.36 | 0.72 |
| P15AD079 | m² | PANEL COMPACTO DE LANA MINERAL ARENA 20MM VEL (material) | 1.05 | 2.35 | 2.47 |
| %MA | % | MEDIOS AUXILIARES | 2 % | 3.95 | 0.08 |
|  |  | Total |  |  | 4.03 |

| Medición | Uds. | Largo | Ancho | Parcial |
|---|---|---|---|---|
| CONSERJERIA | 1 | 14.6 | 0.87 | 12.70 |
|  | -1 | 0.96 | 0.87 | -0.84 |
| Total |  |  |  | 11.86 |

**E10INR020** m2 IMPERMEABILICION ESTRUCTURA AUXILAR CARPINT (15/06/2010)
55.14 m2 × 7.81 (8.04 con costes indirectos) = 443.33
Impermeabilización de los recercados de huecos de fachada sobre perfileria metalica de anclaje de carpinteria con doble mano de revestimiento elástico a base de copolímeros del éster del ácido acrílico (1,75 kg/m2 ), aplicado a brocha o rodillo, i/armado entre ambas manos con malla de fibra de vidrio para prevenir retracciones.

| Código | Ud | Descripción | Rendimiento | Precio | Importe |
|---|---|---|---|---|---|
| O0103OF | h | AYUDANTE | 0.1 | 14.36 | 1.44 |
| P06SR020 | kg | REV. COLOREADO ELÁSTICO E IMPERMEABLE (material) | 1.75 | 3.11 | 5.44 |
| P06SL120- | m2 | MALLA FIBRA VIDRIO 64 G/M2 (material) | 1.05 | 0.74 | 0.78 |
| %MA | % | MEDIOS AUXILIARES | 2 % | 7.66 | 0.15 |
|  |  | Total |  |  | 7.81 |

| Medición | Uds. | Ancho | Alto | Parcial |
|---|---|---|---|---|
|  | 1 | 0.8 | 0.1 | 0.08 |
|  | 2 | 1.4 | 0.1 | 0.28 |
|  | 6 | 1.4 | 0.1 | 0.84 |
|  | 4 | 1.4 | 0.1 | 0.56 |
|  | 1 | 1.4 | 0.1 | 0.14 |
|  | 2 | 1.4 | 0.1 | 0.28 |
|  | 1 | 1.4 | 0.1 | 0.14 |
|  | 1 | 2.3 | 0.1 | 0.23 |
|  | 2 | 2.3 | 0.1 | 0.46 |
|  | 4 | 1.4 | 0.1 | 0.56 |
|  | 4 | 1.4 | 0.1 | 0.56 |
|  | 1 | 1.4 | 0.1 | 0.14 |
|  | 1 | 1.4 | 0.1 | 0.14 |
|  | 4 | 1.4 | 0.1 | 0.56 |
|  | 2 | 2.3 | 0.1 | 0.46 |
|  | 1 | 2.3 | 0.1 | 0.23 |
|  | 1 | 2.3 | 0.1 | 0.23 |
|  | 1 | 2.3 | 0.1 | 0.23 |
|  | 1 | 1.23 | 0.1 | 0.12 |
|  | 3 | 2.3 | 0.1 | 0.69 |
|  | 3 | 1.4 | 0.1 | 0.42 |
|  | 3 | 1.4 | 0.1 | 0.42 |
|  | 1 | 0.5 | 0.1 | 0.05 |
|  | 2 | 2.8 | 0.1 | 0.56 |
|  | 3 | 1.9 | 0.1 | 0.57 |
|  | 3 | 1.86 | 0.1 | 0.56 |
|  | 2 | 2.6 | 0.1 | 0.52 |
|  | 1 | 1.6 | 0.1 | 0.16 |
|  | 2 | 2.2 | 0.1 | 0.44 |
|  | 3 | 0.4 | 0.1 | 0.12 |
|  | 5 | 0.4 | 0.1 | 0.20 |
|  | 5 | 2.2 | 0.1 | 1.10 |
|  | 1 | 1.6 | 0.1 | 0.16 |
|  | 1 | 1.9 | 0.1 | 0.19 |
|  | 8 | 1.9 | 0.1 | 1.52 |
|  | 10 | 1.9 | 0.1 | 1.90 |
|  | 3 | 2.8 | 0.1 | 0.84 |
|  | 2 | 1.9 | 0.1 | 0.38 |
|  | 2 | 1.4 | 0.1 | 0.28 |
|  | 3 | 2.75 | 0.1 | 0.83 |
|  | 7 | 1.9 | 0.1 | 1.33 |
|  | 1 | 2.4 | 0.1 | 0.24 |
|  | 1 | 2.4 | 0.1 | 0.24 |
|  | 1 | 2.4 | 0.1 | 0.24 |
|  | 1 | 0.4 | 0.1 | 0.04 |
|  | 2 | 1.9 | 0.1 | 0.38 |
|  | 7 | 1.9 | 0.1 | 1.33 |
|  | 7 | 1.9 | 0.1 | 1.33 |
|  | 2 | 0.4 | 0.1 | 0.08 |
|  | 1 | 1.9 | 0.1 | 0.19 |
|  | 6 | 1.9 | 0.1 | 1.14 |
|  | 4 | 1.9 | 0.1 | 0.76 |
|  | 1 | 1.9 | 0.1 | 0.19 |
|  | 4 | 1.9 | 0.1 | 0.76 |
|  | 4 | 1.9 | 0.1 | 0.76 |
|  | 1 | 0.4 | 0.1 | 0.04 |
|  | 1 | 0.4 | 0.1 | 0.04 |
|  | 1 | 2.2 | 0.1 | 0.22 |
| PLETINA en L 340*80*3 9,90 kg/m | 1 | 2.2 | 0.1 | 0.22 |
|  | 1 | 0.8 | 0.1 | 0.08 |
|  | 2 | 1.4 | 0.1 | 0.28 |
|  | 6 | 1.4 | 0.1 | 0.84 |
|  | 4 | 1.4 | 0.1 | 0.56 |
|  | 1 | 1.4 | 0.1 | 0.14 |
|  | 2 | 1.4 | 0.1 | 0.28 |
|  | 1 | 1.4 | 0.1 | 0.14 |
|  | 1 | 2.3 | 0.1 | 0.23 |
|  | 2 | 2.3 | 0.1 | 0.46 |
|  | 4 | 1.4 | 0.1 | 0.56 |
|  | 4 | 1.4 | 0.1 | 0.56 |
|  | 1 | 1.4 | 0.1 | 0.14 |
|  | 1 | 1.4 | 0.1 | 0.14 |
|  | 4 | 1.4 | 0.1 | 0.56 |
|  | 2 | 2.3 | 0.1 | 0.46 |
|  | 1 | 2.3 | 0.1 | 0.23 |
|  | 1 | 2.3 | 0.1 | 0.23 |
|  | 1 | 2.3 | 0.1 | 0.23 |
|  | 1 | 1.23 | 0.1 | 0.12 |
|  | 3 | 2.3 | 0.1 | 0.69 |
|  | 3 | 1.4 | 0.1 | 0.42 |
|  | 3 | 1.4 | 0.1 | 0.42 |
|  | 1 | 0.5 | 0.1 | 0.05 |
|  | 2 | 2.8 | 0.1 | 0.56 |
|  | 3 | 1.9 | 0.1 | 0.57 |
|  | 3 | 1.86 | 0.1 | 0.56 |
|  | 2 | 2.6 | 0.1 | 0.52 |
|  | 1 | 1.6 | 0.1 | 0.16 |
|  | 2 | 2.2 | 0.1 | 0.44 |
|  | 3 | 0.4 | 0.1 | 0.12 |
|  | 5 | 0.4 | 0.1 | 0.20 |
|  | 5 | 2.2 | 0.1 | 1.10 |
|  | 1 | 1.6 | 0.1 | 0.16 |
|  | 1 | 1.9 | 0.1 | 0.19 |
|  | 8 | 1.9 | 0.1 | 1.52 |
|  | 10 | 1.9 | 0.1 | 1.90 |
|  | 3 | 2.8 | 0.1 | 0.84 |
|  | 2 | 1.9 | 0.1 | 0.38 |
|  | 2 | 1.4 | 0.1 | 0.28 |
|  | 3 | 2.75 | 0.1 | 0.83 |
|  | 7 | 1.9 | 0.1 | 1.33 |
|  | 1 | 2.4 | 0.1 | 0.24 |
|  | 1 | 2.4 | 0.1 | 0.24 |
|  | 1 | 2.4 | 0.1 | 0.24 |
|  | 1 | 0.4 | 0.1 | 0.04 |
|  | 2 | 1.9 | 0.1 | 0.38 |
|  | 7 | 1.9 | 0.1 | 1.33 |
|  | 7 | 1.9 | 0.1 | 1.33 |
|  | 2 | 0.4 | 0.1 | 0.08 |
|  | 1 | 1.9 | 0.1 | 0.19 |
|  | 6 | 1.9 | 0.1 | 1.14 |
|  | 4 | 1.9 | 0.1 | 0.76 |
|  | 1 | 1.9 | 0.1 | 0.19 |
|  | 4 | 1.9 | 0.1 | 0.76 |
|  | 4 | 1.9 | 0.1 | 0.76 |
|  | 1 | 0.4 | 0.1 | 0.04 |
|  | 1 | 0.4 | 0.1 | 0.04 |
|  | 1 | 2.2 | 0.1 | 0.22 |
| Total |  |  |  | 55.14 |

**E10INR021** m2 IMPERMEABILICION RECERCADOS HUECOS DE FACHADA (10/11/2000)
505.86 m2 × 29.05 (29.92 con costes indirectos) = 15135.33
Impermeabilización de los recercados de huecos de fachada sobre la fabrica de ladrillo, dinteles, alfeizares y jambas hasta conserguir la estanquidad del hueco a base de resina de poliester con armado de fibra de vidrio , y junta de union de PVC entre la primera actuacion y la segunda, aplicado a brocha o rodillo, i/armado entre ambas manos con malla de fibra de vidrio para prevenir retracciones, al no quedar al ataque de rayos UV no es necesario la capa de Gel-coats.

| Código | Ud | Descripción | Rendimiento | Precio | Importe |
|---|---|---|---|---|---|
| O0103OF | h | AYUDANTE | 0.1 | 14.36 | 1.44 |
| O0100RE | h. | ESPECIALISTA PREPARACIÓN RESINAS | 0.76 | 18.14 | 13.79 |
| A02S282 | kg | IMPRIMACIÓN CON RESINA ISOFTÁLICA | 0.2 | 5.95 | 1.19 |
| P33U070 | m2 | FIELTRO FIBRA VIDRIO MAT-120G/M2 | 1.05 | 2.9 | 3.05 |
| A02S283 | kg | IMPREGNACIÓN CON RESINA ISOFTÁLICA | 1.12 | 7.15 | 8.01 |
| P33U081 | m | JUNTA PVC UNION RESINA DE POLIESTER (material; 10/11/2000) | 1 | 1 | 1.00 |
| %MA | % | MEDIOS AUXILIARES | 2 % | 28.48 | 0.57 |
|  |  | Total |  |  | 29.05 |

| Medición | Uds. | Largo | Ancho | Parcial |
|---|---|---|---|---|
| Recercados VENTANAS |  |  |  |  |
| N-E |  |  |  |  |
|  | 2 | 7.83 | 0.5 | 7.83 |
| S-W | 2 | 0.8 | 0.5 | 0.80 |
|  | 4 | 2.8 | 0.5 | 5.60 |
|  | 4 | 1.4 | 0.5 | 2.80 |
|  | 12 | 2.1 | 0.5 | 12.60 |
|  | 12 | 1.4 | 0.5 | 8.40 |
|  | 8 | 3.5 | 0.5 | 14.00 |
|  | 8 | 1.4 | 0.5 | 5.60 |
|  | 2 | 1.75 | 0.5 | 1.75 |
|  | 2 | 1.4 | 0.5 | 1.40 |
|  | 4 | 1.36 | 0.5 | 2.72 |
|  | 4 | 1.4 | 0.5 | 2.80 |
|  | 2 | 1.4 | 0.5 | 1.40 |
|  | 2 | 1.4 | 0.5 | 1.40 |
|  | 2 | 1.86 | 0.5 | 1.86 |
|  | 2 | 2.3 | 0.5 | 2.30 |
| S-E |  |  |  |  |
|  | 4 | 1.86 | 0.5 | 3.72 |
|  | 4 | 2.3 | 0.5 | 4.60 |
|  | 8 | 2.1 | 0.5 | 8.40 |
|  | 8 | 1.4 | 0.5 | 5.60 |
|  | 8 | 2.8 | 0.5 | 11.20 |
|  | 8 | 1.4 | 0.5 | 5.60 |
|  | 2 | 3.5 | 0.5 | 3.50 |
|  | 2 | 1.4 | 0.5 | 1.40 |
|  | 2 | 1.4 | 0.5 | 1.40 |
|  | 2 | 1.4 | 0.5 | 1.40 |
|  | 8 | 0.7 | 0.5 | 2.80 |
|  | 8 | 1.4 | 0.5 | 5.60 |
|  | 4 | 1.2 | 0.5 | 2.40 |
|  | 4 | 2.3 | 0.5 | 4.60 |
|  | 2 | 1.44 | 0.5 | 1.44 |
|  | 2 | 2.3 | 0.5 | 2.30 |
|  | 2 | 9.69 | 0.5 | 9.69 |
|  | 2 | 2.3 | 0.5 | 2.30 |
|  | 2 | 11.57 | 0.5 | 11.57 |
|  | 2 | 2.3 | 0.5 | 2.30 |
|  | 2 | 1.84 | 0.5 | 1.84 |
|  | 2 | 1.23 | 0.5 | 1.23 |
| N-W |  |  |  |  |
|  | 6 | 1.86 | 0.5 | 5.58 |
|  | 6 | 2.3 | 0.5 | 6.90 |
|  | 6 | 2.8 | 0.5 | 8.40 |
|  | 6 | 1.4 | 0.5 | 4.20 |
|  | 6 | 3.5 | 0.5 | 10.50 |
|  | 6 | 1.4 | 0.5 | 4.20 |
|  | 2 | 24.42 | 0.5 | 24.42 |
| -------------------------------- | 2 | 0.5 | 0.5 | 0.50 |
| PATIOS |  |  |  |  |
| ------------------------------- |  |  |  |  |
| PATIO 1 |  |  |  |  |
| a |  |  |  |  |
|  | 2 | 0.77 | 0.5 | 0.77 |
|  | 2 | 0.8 | 0.5 | 0.80 |
|  | 6 | 0.77 | 0.5 | 2.31 |
|  | 6 | 1.9 | 0.5 | 5.70 |
|  | 6 | 0.77 | 0.5 | 2.31 |
|  | 2 | 1.86 | 0.5 | 1.86 |
|  | 4 | 0.77 | 0.5 | 1.54 |
| b | 4 | 2.6 | 0.5 | 5.20 |
|  | 2 | 26.3 | 0.5 | 26.30 |
|  | 4 | 1.6 | 0.5 | 3.20 |
|  | 4 | 1.44 | 0.5 | 2.88 |
|  | 4 | 2.2 | 0.5 | 4.40 |
|  | 6 | 0.8 | 0.5 | 2.40 |
|  | 6 | 0.4 | 0.5 | 1.20 |
|  | 10 | 1.2 | 0.5 | 6.00 |
| c | 10 | 0.4 | 0.5 | 2.00 |
|  | 2 | 3.2 | 0.5 | 3.20 |
|  | 2 | 1.6 | 0.5 | 1.60 |
|  | 2 | 2.5 | 0.5 | 2.50 |
| d | 8 | 1.9 | 0.5 | 7.60 |
|  | 8 | 1.2 | 0.5 | 4.80 |
|  | 16 | 1.9 | 0.5 | 15.20 |
|  | 10 | 0.8 | 0.5 | 4.00 |
|  | 2 | 1.9 | 0.5 | 1.90 |
| PATIO 2 |  |  |  |  |
| a |  |  |  |  |
|  | 6 | 0.77 | 0.5 | 2.31 |
|  | 2 | 2.8 | 0.5 | 2.80 |
|  | 42 | 0.77 | 0.5 | 16.17 |
|  | 2 | 1.9 | 0.5 | 1.90 |
|  | 4 | 0.77 | 0.5 | 1.54 |
|  | 2 | 1.4 | 0.5 | 1.40 |
|  | 6 | 0.77 | 0.5 | 2.31 |
|  | 2 | 2.75 | 0.5 | 2.75 |
| b |  |  |  |  |
|  | 14 | 1.2 | 0.5 | 8.40 |
|  | 2 | 1.9 | 0.5 | 1.90 |
|  | 2 | 10.18 | 0.5 | 10.18 |
|  | 2 | 2.4 | 0.5 | 2.40 |
|  | 2 | 8.6 | 0.5 | 8.60 |
|  | 2 | 2.4 | 0.5 | 2.40 |
|  | 2 | 2.34 | 0.5 | 2.34 |
|  | 2 | 2.4 | 0.5 | 2.40 |
|  | 2 | 1.2 | 0.5 | 1.20 |
| c | 2 | 0.4 | 0.5 | 0.40 |
|  | 4 | 2.51 | 0.5 | 5.02 |
| d | 4 | 1.9 | 0.5 | 3.80 |
|  | 14 | 1.2 | 0.5 | 8.40 |
|  | 2 | 1.9 | 0.5 | 1.90 |
|  | 14 | 1.2 | 0.5 | 8.40 |
|  | 2 | 1.9 | 0.5 | 1.90 |
|  | 8 | 1.2 | 0.5 | 4.80 |
| PATIO 3 |  |  |  |  |
| a |  |  |  |  |
|  | 2 | 2.41 | 0.5 | 2.41 |
| b | 2 | 1.9 | 0.5 | 1.90 |
|  | 12 | 1.2 | 0.5 | 7.20 |
|  | 2 | 1.9 | 0.5 | 1.90 |
|  | 8 | 0.8 | 0.5 | 3.20 |
| c | 8 | 1.9 | 0.5 | 7.60 |
|  | 2 | 2.41 | 0.5 | 2.41 |
| d | 2 | 1.9 | 0.5 | 1.90 |
|  | 8 | 1.2 | 0.5 | 4.80 |
|  | 8 | 1.9 | 0.5 | 7.60 |
|  | 8 | 0.8 | 0.5 | 3.20 |
|  | 8 | 1.9 | 0.5 | 7.60 |
|  | 2 | 1 | 0.5 | 1.00 |
|  | 2 | 0.4 | 0.5 | 0.40 |
|  | 2 | 1.2 | 0.5 | 1.20 |
|  | 2 | 0.4 | 0.5 | 0.40 |
|  | 2 | 0.8 | 0.5 | 0.80 |
|  | 2 | 2.2 | 0.5 | 2.20 |
| Total |  |  |  | 505.86 |

**E10INR** M2 IMPERMEABIL. HIDRÁULICA HORMIGONES (31/01/2000)
24.56 M2 × 7.41 (7.63 con costes indirectos) = 187.39
Impermeabilizante de hormigones a favor de presión en base a aplicar un impermeabilizante hidráulico de base cementosa (Tecmadry o CALIDAD EQUIVALENTE) con un rendimiento de 2 kg/m2., aplicado en dos capas previa humectación del soporte, incluso medios auxiliares.

| Código | Ud | Descripción | Rendimiento | Precio | Importe |
|---|---|---|---|---|---|
| O0101OF | h. | OFICIAL 1ª | 0.1 | 15.29 | 1.53 |
| P06SR060 | kg | IMPERMEAB. HIDRÁULICO CEMENTOSO (material; 31/01/2000) | 2 | 2.24 | 4.48 |
| P06SR070 | l. | PRODUCTO ADHERENTE IMPERM. CRYLADIT (material; 10/11/2000) | 0.25 | 4.99 | 1.25 |
| %MA | % | MEDIOS AUXILIARES | 2 % | 7.26 | 0.15 |
|  |  | Total |  |  | 7.41 |

| Medición | Uds. | Largo | Ancho | Parcial |
|---|---|---|---|---|
| CAJA DE ASCENSOR | 2 | 2.55 | 1.8 | 9.18 |
|  | 2 | 2.5 | 1.8 | 9.00 |
|  | 1 | 2.55 | 2.5 | 6.38 |
| Total |  |  |  | 24.56 |

**E10AF020** m2 AISLAMIENTO RUIDO IMPACTO S-2 ALw=25dB (20/11/2006)
710.16 m2 × 6.54 (6.74 con costes indirectos) = 4786.48
Aislamiento a ruido de impacto mediante lámina de polietileno reticulado de celda cerrada de 10 mm de espesor, tipo Impactodan o Equivalente de densidad 25-30 Kg/m3 y resistencia a la compresión 36 kN/m2, tipo Texsimpact 10 mm, extendida sobre soporte plano y protegido por capa de mortero armado de 4 cm. Solapes de 100 mm entre láminas y remonte en todos los encuentros con paramentos verticales como mínimo del total del espesor del pavimento de espesor total 50 mm y nivel de aislamiento acústico a ruido de impacto incremento Lw =25 dB (estimado).

| Código | Ud | Descripción | Rendimiento | Precio | Importe |
|---|---|---|---|---|---|
| O0101OF | h. | OFICIAL 1ª | 0.1 | 15.29 | 1.53 |
| O0103OF | h | AYUDANTE | 0.1 | 14.36 | 1.44 |
| 18P07AL080 | m2 | LAMINA ANTIIMPACTO IMPACTODA0 (material; 20/11/2006) | 1.05 | 3.28 | 3.44 |
| %MA | % | MEDIOS AUXILIARES | 2 % | 6.41 | 0.13 |
|  |  | Total |  |  | 6.54 |

| Medición | Uds. | Largo | Parcial |
|---|---|---|---|
| ---------------------------------------------------------------- |  |  |  |
| PLANTA BAJA |  |  |  |
| -------------------------------- |  |  |  |
| 0L-02 AULA CORO | 1 | 79.55 | 79.55 |
| 0L-03 AULA ORQUESTA | 1 | 119.82 | 119.82 |
| ---------------------------------------------------------------- |  |  |  |
| PLANTA PRIMERA |  |  |  |
| ------------------------------- |  |  |  |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1I-03 AULA INS PEQ 2 | 1 | 14.92 | 14.92 |
| 1I-04 AULA INSTR | 1 | 25.4 | 25.40 |
| 1I-05 AULA TUBA | 1 | 31.11 | 31.11 |
| ---------------------------------------------------------------- |  |  |  |
| Total |  |  | 710.16 |

**E10AXV050** m2 AISLAMIENTO TÉRMICO XPS 90 mm EXTERIOR (30/09/2009)
68.62 m2 × 17.61 (18.14 con costes indirectos) = 1244.77
Aislamiento térmico por el exterior de cerramientos con paneles de poliestireno extruido de superficie lisa machihembrados de 90 mm de espesor. Fijados directamente al soporte mediante un mortero de fijación y anclajes mecánicos. Resistencia a compresión = 200 kPa según UNE-EN 826:2013. Resistencia térmica 2,50 m²K/W, conductividad térmica 0,036 W/(m.K), según UNE-EN 13162:2013+A1:2015. Reacción al fuego E según UNE-EN 13501-1:2007+A1:2010. Poliestireno extruido (XPS) según norma UNE-EN 13164:2013, con marcado CE y DdP (Declaración de prestaciones) según Reglamento (UE) 305/2011.

| Código | Ud | Descripción | Rendimiento | Precio | Importe |
|---|---|---|---|---|---|
| O0101OF | h. | OFICIAL 1ª | 0.095 | 15.29 | 1.45 |
| O0104OF | h | PEÓN ESPECIALIZADO | 0.095 | 14.6 | 1.39 |
| P07TX315 | m2 | PLACA XPS RC200 e=90 mm EXTERIOR (material) | 1.05 | 12.25 | 12.86 |
| P01FA710-- | kg | MORTERO FIJACION AISLAMIENTO EXTERIOR (material; 30/09/2009) | 4 | 0.24 | 0.96 |
| P07W240 | ud | FIJACION MECANICA AISLAMIENTO (material) | 3 | 0.2 | 0.60 |
| %MA | % | MEDIOS AUXILIARES | 2 % | 17.26 | 0.35 |
|  |  | Total |  |  | 17.61 |

| Medición | Uds. | Largo | Ancho | Parcial |
|---|---|---|---|---|
| Zocalo zona aparcamiento (h-1,87-0,65) | 1 | 54.46 | 1.26 | 68.62 |
| Total |  |  |  | 68.62 |

## C14 PINTURAS REVESTIMIENTOS ACABADO (27/01/2006)
Importe: 121009.74

**E27EPS020** m2 PINT.PLAST.SATINADA COLOR INT.VERT. (22/06/2008)
5702.93 m2 × 6.41 (6.6 con costes indirectos) = 37639.34
Revestimiento de paramentos verticales interiores con pintura plástica satinada a base de copolímeros vinílicos en dispersión acuosa, color según carta satinado totalmente lavable, con emplastecido previo de faltas, una mano de fondo y dos de acabado liso, aplicada con brocha o rodillo. Medida la superficie ejecutada.

| Código | Ud | Descripción | Rendimiento | Precio | Importe |
|---|---|---|---|---|---|
| O0101PI | h | OFICIAL 1ª PINTURA (mano de obra; 22/06/2008) | 0.14 | 15.29 | 2.14 |
| O0103PI | h | AYUDANTE PINTURA (mano de obra; 22/06/2008) | 0.14 | 14.36 | 2.01 |
| P25OP020 | kg | MASILLA ULTRAFINA ACABADOS (material; 25/09/2013) | 0.06 | 1 | 0.06 |
| P25ET020 | l | P. PLÁSTICA VINIL. EXT/INT SATINADA COLOR (material; 23/10/2014) | 0.3 | 5.08 | 1.52 |
| P01DA150 | ud | PEQUEÑO MATERIAL (material; 12/04/2016) | 1 | 0.55 | 0.55 |
| %MA | % | MEDIOS AUXILIARES | 2 % | 6.28 | 0.13 |
|  |  | Total |  |  | 6.41 |

| Medición | Uds. | Largo | Ancho | Parcial |
|---|---|---|---|---|
| tr1 |  |  |  |  |
| ---------------------------------------------------------------- |  |  |  |  |
| PLANTA BAJA |  |  |  |  |
| -------------------------------- |  |  |  |  |
| 0A-01 SECRETARIA | 1 | 7.4 | 3.8 | 28.12 |
|  | 1 | 3.95 | 3.8 | 15.01 |
| 0A-02 ADMINISTRADOR | 1 | 3.95 | 3.8 | 15.01 |
|  | 1 | 3.95 | 3.8 | 15.01 |
|  | 1 | 3 | 3.8 | 11.40 |
| 0A-03 DIRECTOR | 1 | 3.95 | 3.8 | 15.01 |
|  | 1 | 3.95 | 3.8 | 15.01 |
|  | 1 | 3.88 | 3.8 | 14.74 |
| 0A-04 JEFE ESTUDIOS | 1 | 3.95 | 3.8 | 15.01 |
|  | 1 | 3.95 | 3.8 | 15.01 |
|  | 1 | 3 | 3.8 | 11.40 |
| 0A-05 ORIENTACION | 1 | 3.95 | 3.8 | 15.01 |
|  | 1 | 3.95 | 3.8 | 15.01 |
|  | 1 | 3.88 | 3.8 | 14.74 |
| 0B-03 ARCHIVO | 2 | 2.8 | 3.8 | 21.28 |
|  | 2 | 2 | 3.8 | 15.20 |
| 0B-04 ASEO/VEST | 1 | 2.8 | 3.8 | 10.64 |
|  | 1 | 2 | 3.8 | 7.60 |
| 0B-05 ASEO/VEST | 1 | 2.8 | 3.8 | 10.64 |
|  | 1 | 2 | 3.8 | 7.60 |
| 0D-01 SALA USOS MULTIPLES | 1 | 13.57 | 3.8 | 51.57 |
| 0D-02 BIBLIOTECA-FONOTECA | 1 | 9.56 | 3.8 | 36.33 |
| 00D-03 SALA DE PROFESORES | 1 | 5.9 | 3.8 | 22.42 |
| 0M-01 DEPARTAMENTO 1 | 1 | 4.68 | 3.8 | 17.78 |
|  | 1 | 8.03 | 3.8 | 30.51 |
| 0M-02 DEPARTAMENTO 2 | 1 | 8.03 | 3.8 | 30.51 |
| 0M-04 DEPARTAMENTO 3 | 1 | 6.9 | 3.8 | 26.22 |
| 0M-05 DEPARTAMENTO 4 | 1 | 6.9 | 3.8 | 26.22 |
| ---------------------------------------------------- |  |  |  |  |
| CONSERJERIA mueble | 1 | 14.6 | 0.87 | 12.70 |
|  | -1 | 0.96 | 0.87 | -0.84 |
|  | 1 | 14.6 | 1.94 | 28.32 |
| ---------------------------------------------------------------- |  |  |  |  |
| PLANTA PRIMERA |  |  |  |  |
| ------------------------------- |  |  |  |  |
| 1A-02 AULA 5 | 1 | 4.97 | 3.8 | 18.89 |
| 1A-03 AULA 4 | 1 | 4.97 | 3.8 | 18.89 |
| 1A-04 AULA 3 | 1 | 4.97 | 3.8 | 18.89 |
| 1A-05 AULA 2 | 1 | 4.97 | 3.8 | 18.89 |
| 1A-06 AULA 1 | 1 | 4.97 | 3.8 | 18.89 |
|  | 1 | 5.89 | 3.8 | 22.38 |
| 1I-01 AULA 6 | 1 | 4.68 | 3.8 | 17.78 |
|  | 1 | 6.37 | 3.8 | 24.21 |
| 1I-02 AULA 7 | 1 | 6.37 | 3.8 | 24.21 |
| ----------------------------- |  |  |  |  |
| tr2 |  |  |  |  |
| ---------------------------------------------------------------- |  |  |  |  |
| PLANTA BAJA |  |  |  |  |
| -------------------------------- |  |  |  |  |
| 0A-01 SECRETARIA | 1 | 2.02 | 3.8 | 7.68 |
| 0A-02 ADMINISTRADOR | 1 | 3 | 3.8 | 11.40 |
| 0A-03 DIRECTOR | 1 | 3.88 | 3.8 | 14.74 |
| 0A-04 JEFE ESTUDIOS | 1 | 3 | 3.8 | 11.40 |
| 0A-05 ORIENTACION | 1 | 3.88 | 3.8 | 14.74 |
| 0C-01 CABINA 1 | 1 | 3.78 | 3.8 | 14.36 |
|  | 1 | 2.56 | 3.8 | 9.73 |
|  | 1 | 3.79 | 3.8 | 14.40 |
| 0C-02 CABINA 2 | 1 | 2.52 | 3.8 | 9.58 |
|  | 1 | 0.79 | 3.8 | 3.00 |
| 0C-03 CABINA 3 | 1 | 2.68 | 3.8 | 10.18 |
|  | 1 | 2.41 | 3.8 | 9.16 |
| 0C-04 CABINA 4 | 1 | 2.52 | 3.8 | 9.58 |
|  | 1 | 2.79 | 3.8 | 10.60 |
| 0C-05 CANIBA 5 | 1 | 2.68 | 3.8 | 10.18 |
|  | 1 | 2.41 | 3.8 | 9.16 |
| 0C-06 CABINA 6 | 1 | 2.62 | 3.8 | 9.96 |
|  | 1 | 2.79 | 3.8 | 10.60 |
| 0C-07 CABINA 7 | 1 | 2.68 | 3.8 | 10.18 |
|  | 1 | 2.41 | 3.8 | 9.16 |
| 0C-08 CABINA 8 | 1 | 2.52 | 3.8 | 9.58 |
|  | 1 | 2.79 | 3.8 | 10.60 |
| 0C-09 CABINA 9 | 1 | 2.79 | 3.8 | 10.60 |
|  | 1 | 2.52 | 3.8 | 9.58 |
| 0C-10 CABINA 10 | 1 | 2.56 | 3.8 | 9.73 |
|  | 1 | 2.82 | 3.8 | 10.72 |
|  | 1 | 3.78 | 3.8 | 14.36 |
| 0D-01 SALA USOS MULTIPLES | 1 | 14.52 | 3.8 | 55.18 |
|  | 2 | 8.61 | 3.8 | 65.44 |
| 0D-02 BIBLIOTECA-FONOTECA | 2 | 8.55 | 3.8 | 64.98 |
|  | 1 | 9.65 | 3.8 | 36.67 |
| 00D-03 SALA DE PROFESORES | 2 | 8.41 | 3.8 | 63.92 |
|  | 1 | 5.9 | 3.8 | 22.42 |
| 0F-01 AULA INSTR 7 | 1 | 6 | 3.8 | 22.80 |
|  | 1 | 6 | 3.8 | 22.80 |
|  | 1 | 3.82 | 3.8 | 14.52 |
| 0F-02 AULA INSTR 6 | 1 | 3.51 | 3.8 | 13.34 |
|  | 1 | 3.09 | 3.8 | 11.74 |
| 0F-03 AULA INSTR 5 | 1 | 3.18 | 3.8 | 12.08 |
|  | 1 | 3.6 | 3.8 | 13.68 |
| 0F-04 AULA INSTR 4 | 1 | 3.04 | 3.8 | 11.55 |
|  | 1 | 3.46 | 3.8 | 13.15 |
| 0F-05 AULA INSTR 3 | 1 | 3.19 | 3.8 | 12.12 |
|  | 1 | 3.07 | 3.8 | 11.67 |
| 0F-06 AULA INSTR 2 | 1 | 3.13 | 3.8 | 11.89 |
|  | 1 | 3.55 | 3.8 | 13.49 |
| 00F-07 AULA INSTR 1 | 1 | 3.55 | 3.8 | 13.49 |
|  | 1 | 3.13 | 3.8 | 11.89 |
| 0H-01 AULA CONTRABAJO | 1 | 3.82 | 3.8 | 14.52 |
|  | 1 | 3.82 | 3.8 | 14.52 |
|  | 1 | 6 | 3.8 | 22.80 |
| 0H-02 AULA VIOLONCHELO | 1 | 3.09 | 3.8 | 11.74 |
|  | 1 | 3.51 | 3.8 | 13.34 |
| 0H-03 AULA VIOLONCHELO | 1 | 3.6 | 3.8 | 13.68 |
|  | 1 | 3.18 | 3.8 | 12.08 |
| 0H-04 AULA INSTR 11 | 1 | 3.04 | 3.8 | 11.55 |
|  | 1 | 3.46 | 3.8 | 13.15 |
| 0H-05 AULA INSTR 10 | 1 | 3.49 | 3.8 | 13.26 |
|  | 1 | 3.07 | 3.8 | 11.67 |
| 0H-06 AULA INSTR 9 | 1 | 3.13 | 3.8 | 11.89 |
|  | 1 | 3.51 | 3.8 | 13.34 |
| 0H-07 AULA INSTR 8 | 1 | 3.55 | 3.8 | 13.49 |
|  | 1 | 3.13 | 3.8 | 11.89 |
| 0J-03 AULA MUSICA CAM 4 | 1 | 5.72 | 3.8 | 21.74 |
|  | 1 | 5.27 | 3.8 | 20.03 |
| 0J-04 AULA MUSICA CAM 3 | 1 | 5.28 | 3.8 | 20.06 |
|  | 1 | 5.73 | 3.8 | 21.77 |
| 0J-05 AULA MUSICA CAM 2 | 1 | 5.74 | 3.8 | 21.81 |
|  | 1 | 2.29 | 3.8 | 8.70 |
| 0J-06 AULA MUSICA CAM 1 | 1 | 5.28 | 3.8 | 20.06 |
|  | 1 | 5.73 | 3.8 | 21.77 |
| 0L-01 AULA CLAVE | 2 | 4.42 | 5.75 | 50.83 |
| 0M-01 DEPARTAMENTO 1 | 1 | 4.68 | 3.8 | 17.78 |
|  | 1 | 8.03 | 3.8 | 30.51 |
| 0M-02 DEPARTAMENTO 2 | 1 | 4.68 | 3.8 | 17.78 |
|  | 1 | 8.3 | 3.8 | 31.54 |
| 0M-04 DEPARTAMENTO 3 | 2 | 4.68 | 3.8 | 35.57 |
|  | 1 | 6.9 | 3.8 | 26.22 |
| 0M-05 DEPARTAMENTO 4 | 1 | 4.68 | 3.8 | 17.78 |
| 0M-06 CAB PERCUSION 1 | 1 | 4.48 | 3.8 | 17.02 |
|  | 1 | 4.48 | 3.8 | 17.02 |
|  | 1 | 4.68 | 3.8 | 17.78 |
| 0M-07 CAB PERCUSION 2 | 1 | 4.68 | 4.25 | 19.89 |
|  | 1 | 4.25 | 4.25 | 18.06 |
|  | 1 | 4.57 | 4.25 | 19.42 |
| 0M-08 CAB PERCUSION 3 | 1 | 4.23 | 4.25 | 17.98 |
|  | 1 | 4.56 | 4.25 | 19.38 |
| 0M-09 CAB PERCUSION 4 | 1 | 4.58 | 4.25 | 19.47 |
|  | 1 | 4.26 | 4.25 | 18.11 |
| 0M-10 AULA PERCUSION | 1 | 12.71 | 4.25 | 54.02 |
|  | 1 | 13.03 | 4.25 | 55.38 |
|  | 1 | 4.68 | 4.25 | 19.89 |
| 0N-04 AUDITORIO | 1 | 31.98 | 1.2 | 38.38 |
|  | 1 | 2 | 1.2 | 2.40 |
|  | 1 | 9.34 | 1.2 | 11.21 |
|  | 1 | 2 | 1.2 | 2.40 |
|  | 1 | 22.84 | 1.2 | 27.41 |
|  | 2 | 10.7 | 0.7 | 14.98 |
| ---------------------------------------------------------------- |  |  |  |  |
| PLANTA PRIMERA |  |  |  |  |
| ------------------------------- |  |  |  |  |
| 1A-02 AULA 5 | 1 | 4.97 | 3.8 | 18.89 |
|  | 1 | 5.89 | 3.8 | 22.38 |
| 1A-03 AULA 4 | 1 | 4.97 | 3.8 | 18.89 |
| 1A-04 AULA 3 | 1 | 4.97 | 3.8 | 18.89 |
| 1A-05 AULA 2 | 1 | 4.97 | 3.8 | 18.89 |
| 1A-06 AULA 1 | 1 | 4.97 | 3.8 | 18.89 |
| 1C-01AULA INSTR 18 | 1 | 3.6 | 3.8 | 13.68 |
|  | 1 | 6 | 3.8 | 22.80 |
|  | 1 | 3.19 | 3.8 | 12.12 |
| 1C-02 AULA INSTR 17 | 1 | 3.11 | 3.8 | 11.82 |
|  | 1 | 3.53 | 3.8 | 13.41 |
| 1C-03 AULA INSTR 16 | 1 | 3.47 | 3.8 | 13.19 |
|  | 1 | 3.05 | 3.8 | 11.59 |
| 1C-04 AULA INSTR 15 | 1 | 3.03 | 3.8 | 11.51 |
|  | 1 | 3.45 | 3.8 | 13.11 |
| 1C-05 AULA INSTR 14 | 1 | 3.55 | 3.8 | 13.49 |
|  | 1 | 3.18 | 3.8 | 12.08 |
| 1C-06 AULA INSTR 13 | 1 | 3.12 | 3.8 | 11.86 |
|  | 1 | 3.54 | 3.8 | 13.45 |
| 1C-07 AULA INSTR 12 | 1 | 3.62 | 3.8 | 13.76 |
|  | 1 | 3.14 | 3.8 | 11.93 |
| 1C-08 AULA PEQ 1 | 1 | 2.28 | 3.8 | 8.66 |
|  | 1 | 6 | 3.8 | 22.80 |
|  | 1 | 2.68 | 3.8 | 10.18 |
| 1D-01 AULA INSTR 25 | 1 | 3.6 | 3.8 | 13.68 |
|  | 1 | 6 | 3.8 | 22.80 |
|  | 1 | 3.02 | 3.8 | 11.48 |
| 1D-02 AULA INSTR 24 | 1 | 3.11 | 3.8 | 11.82 |
|  | 1 | 3.53 | 3.8 | 13.41 |
| 1D-03 AULA INSTR 23 | 1 | 3.47 | 3.8 | 13.19 |
|  | 1 | 3.06 | 3.8 | 11.63 |
| 1D-04 AULA INSTR 22 | 1 | 3.03 | 3.8 | 11.51 |
|  | 1 | 3.45 | 3.8 | 13.11 |
| 1D-05 AULA INSTR 21 | 1 | 3.55 | 3.8 | 13.49 |
|  | 1 | 3.18 | 3.8 | 12.08 |
| 1D-06 AULA INSTR 20 | 1 | 3.12 | 3.8 | 11.86 |
|  | 1 | 3.54 | 3.8 | 13.45 |
| 1D-07 AULA INSTR 19 | 1 | 3.56 | 3.8 | 13.53 |
|  | 1 | 3.2 | 3.8 | 12.16 |
| 1E-01 AULA INSTR 32 | 1 | 3.6 | 3.8 | 13.68 |
|  | 1 | 6 | 3.8 | 22.80 |
|  | 1 | 3.19 | 3.8 | 12.12 |
| 1E-02 AULA INSTR 31 | 1 | 3.11 | 3.8 | 11.82 |
|  | 1 | 3.53 | 3.8 | 13.41 |
| 1E-03 AULA INSTR 30 | 1 | 3.47 | 3.8 | 13.19 |
|  | 1 | 3.05 | 3.8 | 11.59 |
| 1E-04 AULA INSTR 29 | 1 | 3.03 | 3.8 | 11.51 |
|  | 1 | 3.45 | 3.8 | 13.11 |
| 1E-05 AULA INSTR 28 | 1 | 3.55 | 3.8 | 13.49 |
|  | 1 | 3.07 | 3.8 | 11.67 |
| 1E-06 AULA INSTR 27 | 1 | 3.12 | 3.8 | 11.86 |
|  | 1 | 3.54 | 3.8 | 13.45 |
| 1E-07 AULA INSTR 26 | 1 | 3.62 | 3.8 | 13.76 |
|  | 1 | 3.2 | 3.8 | 12.16 |
| 1I-01 AULA 6 | 1 | 6.37 | 3.8 | 24.21 |
| 1I-02 AULA 7 | 1 | 6.37 | 3.8 | 24.21 |
| 1I-03 AULA INS PEQ 2 | 1 | 3.14 | 3.8 | 11.93 |
|  | 1 | 4.68 | 3.8 | 17.78 |
|  | 1 | 3.14 | 3.8 | 11.93 |
| 1I-04 AULA INSTR | 1 | 4.68 | 3.8 | 17.78 |
|  | 1 | 5.55 | 3.8 | 21.09 |
|  | 1 | 5.22 | 3.8 | 19.84 |
| 1I-05 AULA TUBA | 1 | 6.44 | 3.8 | 24.47 |
|  | 1 | 6.77 | 3.8 | 25.73 |
| 1I-06 AULA INFORMATICA | 1 | 8.68 | 3.8 | 32.98 |
|  | 1 | 3.84 | 3.8 | 14.59 |
|  | 1 | 1 | 3.8 | 3.80 |
|  | 1 | 5.35 | 3.8 | 20.33 |
| ESPERA P1 | 1 | 1.51 | 3.8 | 5.74 |
|  | 1 | 3.83 | 3.8 | 14.55 |
|  | 1 | 4.49 | 3.8 | 17.06 |
|  | 1 | 5.83 | 3.8 | 22.15 |
|  | 1 | 3.17 | 3.8 | 12.05 |
|  | 1 | 10.63 | 3.8 | 40.39 |
|  | 1 | 1.58 | 3.8 | 6.00 |
|  | 1 | 1.58 | 3.8 | 6.00 |
|  | 1 | 17.77 | 3.8 | 67.53 |
|  | 1 | 1.4 | 3.8 | 5.32 |
|  | 1 | 6.01 | 3.8 | 22.84 |
|  | 1 | 2.52 | 3.8 | 9.58 |
|  | 1 | 1.63 | 3.8 | 6.19 |
|  | 1 | 6.18 | 3.8 | 23.48 |
|  | 1 | 1.63 | 3.8 | 6.19 |
|  | 1 | 4.65 | 3.8 | 17.67 |
| 1-AUDITORIO | 2 | 2.43 | 3.8 | 18.47 |
|  | 2 | 1.66 | 3.8 | 12.62 |
|  | 1 | 2.11 | 0.94 | 1.98 |
|  | 1 | 2.11 | 1.64 | 3.46 |
|  | 1 | 2.11 | 0.94 | 1.98 |
|  | 1 | 2.11 | 2.43 | 5.13 |
|  | 1 | 2.11 | 9.76 | 20.59 |
|  | 1 | 2.11 | 2.43 | 5.13 |
|  | 1 | 2.11 | 9.76 | 20.59 |
| ------------------------------- |  |  |  |  |
| tr3 |  |  |  |  |
| ---------------------------------------------------------------- |  |  |  |  |
| PLANTA BAJA |  |  |  |  |
| -------------------------------- |  |  |  |  |
| 0C-01 CABINA 1 | 1 | 3.79 | 3.8 | 14.40 |
| 0C-02 CABINA 2 | 1 | 3.79 | 3.8 | 14.40 |
|  | 1 | 3.78 | 3.8 | 14.36 |
| 0C-03 CABINA 3 | 1 | 3.78 | 3.8 | 14.36 |
|  | 1 | 3.79 | 3.8 | 14.40 |
| 0C-04 CABINA 4 | 1 | 3.79 | 3.8 | 14.40 |
|  | 1 | 3.78 | 3.8 | 14.36 |
| 0C-05 CANIBA 5 | 1 | 3.78 | 3.8 | 14.36 |
|  | 1 | 3.79 | 3.8 | 14.40 |
| 0C-06 CABINA 6 | 1 | 3.79 | 3.8 | 14.40 |
|  | 1 | 3.78 | 3.8 | 14.36 |
| 0C-07 CABINA 7 | 1 | 3.78 | 3.8 | 14.36 |
|  | 1 | 3.79 | 3.8 | 14.40 |
| 0C-08 CABINA 8 | 1 | 3.79 | 3.8 | 14.40 |
|  | 1 | 3.78 | 3.8 | 14.36 |
| 0C-09 CABINA 9 | 1 | 3.78 | 3.8 | 14.36 |
|  | 1 | 3.79 | 3.8 | 14.40 |
| 0C-10 CABINA 10 | 1 | 3.79 | 3.8 | 14.40 |
| 0F-01 AULA INSTR 7 | 1 | 6 | 3.8 | 22.80 |
| 0F-02 AULA INSTR 6 | 1 | 6 | 3.8 | 22.80 |
|  | 1 | 6.01 | 3.8 | 22.84 |
| 0F-03 AULA INSTR 5 | 1 | 6.01 | 3.8 | 22.84 |
|  | 1 | 6 | 3.8 | 22.80 |
| 0F-04 AULA INSTR 4 | 1 | 6 | 3.8 | 22.80 |
|  | 1 | 6.01 | 3.8 | 22.84 |
| 0F-05 AULA INSTR 3 | 1 | 6.01 | 3.8 | 22.84 |
|  | 1 | 6 | 3.8 | 22.80 |
| 0F-06 AULA INSTR 2 | 1 | 6 | 3.8 | 22.80 |
|  | 1 | 6.01 | 3.8 | 22.84 |
| 0F-07 AULA INSTR 1 | 1 | 6.01 | 3.8 | 22.84 |
| 0H-01 AULA CONTRABAJO | 1 | 6.01 | 3.8 | 22.84 |
| 0H-02 AULA VIOLONCHELO | 1 | 6.01 | 3.8 | 22.84 |
|  | 1 | 6 | 3.8 | 22.80 |
| 0H-03 AULA VIOLONCHELO | 1 | 6 | 3.8 | 22.80 |
|  | 1 | 6 | 3.8 | 22.80 |
| 0H-04 AULA INSTR 11 | 1 | 6 | 3.8 | 22.80 |
|  | 1 | 6.01 | 3.8 | 22.84 |
| 0H-05 AULA INSTR 10 | 1 | 6.01 | 3.8 | 22.84 |
|  | 1 | 6 | 3.8 | 22.80 |
| 0H-06 AULA INSTR 9 | 1 | 6 | 3.8 | 22.80 |
|  | 1 | 6.01 | 3.8 | 22.84 |
| 0H-07 AULA INSTR 8 | 1 | 6.01 | 3.8 | 22.84 |
| 0J-03 AULA MUSICA CAM 4 | 1 | 6.38 | 3.8 | 24.24 |
|  | 1 | 6.4 | 3.8 | 24.32 |
| 0J-04 AULA MUSICA CAM 3 | 1 | 6.4 | 3.8 | 24.32 |
|  | 1 | 6.38 | 3.8 | 24.24 |
| 0J-05 AULA MUSICA CAM 2 | 1 | 6.38 | 3.8 | 24.24 |
|  | 1 | 6.4 | 3.8 | 24.32 |
| 0J-06 AULA MUSICA CAM 1 | 1 | 6.4 | 3.8 | 24.32 |
|  | 1 | 6.38 | 3.8 | 24.24 |
| 0L-01 AULA CLAVE | 1 | 8.1 | 5.75 | 46.58 |
| 0M-05 DEPARTAMENTO 4 | 1 | 4.68 | 3.8 | 17.78 |
| 0M-06 CAB PERCUSION 1 | 1 | 4.68 | 3.8 | 17.78 |
| 0M-07 CAB PERCUSION 2 | 1 | 4.69 | 3.8 | 17.82 |
| 0M-08 CAB PERCUSION 3 | 1 | 4.69 | 3.8 | 17.82 |
|  | 1 | 4.69 | 3.8 | 17.82 |
| 0M-09 CAB PERCUSION 4 | 1 | 4.68 | 3.8 | 17.78 |
|  | 1 | 4.69 | 3.8 | 17.82 |
| 0M-10 AULA PERCUSION | 1 | 4.69 | 3.8 | 17.82 |
| --------------------------------- |  |  |  |  |
| tr4 |  |  |  |  |
| ---------------------------------------------------------------- |  |  |  |  |
| PLANTA BAJA |  |  |  |  |
| -------------------------------- |  |  |  |  |
| 0L-02 AULA CORO | 1 | 8.12 | 5.75 | 46.69 |
|  | 1 | 10.05 | 5.75 | 57.79 |
|  | 1 | 8.1 | 5.75 | 46.58 |
|  | 1 | 9.49 | 5.75 | 54.57 |
| 0L-03 AULA ORQUESTA | 1 | 8.1 | 5.75 | 46.58 |
|  | 1 | 11.46 | 5.75 | 65.90 |
|  | 1 | 8.12 | 5.75 | 46.69 |
|  | 1 | 15.03 | 5.75 | 86.42 |
| ------------------------------- |  |  |  |  |
| s/guarnecidos |  |  |  |  |
| CAJA DE ASCENSOR | 2 | 2.55 | 10 | 51.00 |
|  | 1 | 2.5 | 10 | 25.00 |
| FACHADA PLANTA 1ª |  |  |  |  |
| PASILLO BAJO ESCALERA | 1 | 0.9 | 34.85 | 31.37 |
| Total |  |  |  | 5702.93 |

**E27EPS040** m2 PINT.PLAST.SATINADA COLOR INT.HORIZ. (22/06/2008)
3318.39 m2 × 7.02 (7.23 con costes indirectos) = 23991.96
Revestimiento de paramentos horizontales interiores con pintura plástica mate a base de copolímeros vinílicos en dispersión acuosa, color según carta satinado totalmente lavable, con emplastecido previo de faltas, una mano de fondo y dos de acabado liso, aplicada con brocha o rodillo. Medida la superficie ejecutada.

| Código | Ud | Descripción | Rendimiento | Precio | Importe |
|---|---|---|---|---|---|
| O0101PI | h | OFICIAL 1ª PINTURA | 0.16 | 15.29 | 2.45 |
| O0103PI | h | AYUDANTE PINTURA | 0.16 | 14.36 | 2.30 |
| P25OP020 | kg | MASILLA ULTRAFINA ACABADOS | 0.06 | 1 | 0.06 |
| P25ET020 | l | P. PLÁSTICA VINIL. EXT/INT SATINADA COLOR | 0.3 | 5.08 | 1.52 |
| P01DA150 | ud | PEQUEÑO MATERIAL | 1 | 0.55 | 0.55 |
| %MA | % | MEDIOS AUXILIARES | 2 % | 6.88 | 0.14 |
|  |  | Total |  |  | 7.02 |

| Medición | Uds. | Largo | Parcial |
|---|---|---|---|
| S/ FT CLENEO |  |  |  |
| ---------------------------------------------------------------- |  |  |  |
| PLANTA BAJA |  |  |  |
| -------------------------------- |  |  |  |
| 0C-01 CABINA 1 | 1 | 10.28 | 10.28 |
| 0C-02 CABINA 2 | 1 | 10.23 | 10.23 |
| 0C-03 CABINA 3 | 1 | 9.81 | 9.81 |
| 0C-04 CABINA 4 | 1 | 10.24 | 10.24 |
| 0C-05 CANIBA 5 | 1 | 9.81 | 9.81 |
| 0C-06 CABINA 6 | 1 | 10.24 | 10.24 |
| 0C-07 CABINA 7 | 1 | 9.81 | 9.81 |
| 0C-08 CABINA 8 | 1 | 10.24 | 10.24 |
| 0C-09 CABINA 9 | 1 | 10.24 | 10.24 |
| 0C-10 CABINA 10 | 1 | 10.37 | 10.37 |
| 0F-01 AULA INSTR 7 | 1 | 23.13 | 23.13 |
| 0F-02 AULA INSTR 6 | 1 | 20 | 20.00 |
| 0F-03 AULA INSTR 5 | 1 | 20.56 | 20.56 |
| 0F-04 AULA INSTR 4 | 1 | 19.74 | 19.74 |
| 0F-05 AULA INSTR 3 | 1 | 19.93 | 19.93 |
| 0F-06 AULA INSTR 2 | 1 | 20.3 | 20.30 |
| 0F-07 AULA INSTR 1 | 1 | 20.27 | 20.27 |
| 0J-03 AULA MUSICA CAM 4 | 1 | 35.27 | 35.27 |
| 0J-04 AULA MUSICA CAM 3 | 1 | 35.35 | 35.35 |
| 0J-05 AULA MUSICA CAM 2 | 1 | 35.4 | 35.40 |
| 0J-06 AULA MUSICA CAM 1 | 1 | 35.35 | 35.35 |
| 0L-01 AULA CLAVE | 1 | 36 | 36.00 |
| 0M-06 CAB PERCUSION 1 | 1 | 21.16 | 21.16 |
| 0M-07 CAB PERCUSION 2 | 1 | 20.78 | 20.78 |
| 0M-08 CAB PERCUSION 3 | 1 | 20.78 | 20.78 |
| 0M-09 CAB PERCUSION 4 | 1 | 20.9 | 20.90 |
| 0M-10 AULA PERCUSION | 1 | 60.63 | 60.63 |
| ---------------------------------------------------------------- |  |  |  |
| PLANTA PRIMERA |  |  |  |
| ------------------------------- |  |  |  |
| 1C-01AULA INSTR 18 | 1 | 20.6 | 20.60 |
| 1C-02 AULA INSTR 17 | 1 | 20.13 | 20.13 |
| 1C-03 AULA INSTR 16 | 1 | 19.81 | 19.81 |
| 1C-04 AULA INSTR 15 | 1 | 19.81 | 19.81 |
| 1C-05 AULA INSTR 14 | 1 | 20.25 | 20.25 |
| 1C-06 AULA INSTR 13 | 1 | 20.23 | 20.23 |
| 1C-07 AULA INSTR 12 | 1 | 20.68 | 20.68 |
| 1C-08 AULA PEQ 1 | 1 | 15.04 | 15.04 |
| 1D-01 AULA INSTR 25 | 1 | 20.6 | 20.60 |
| 1D-02 AULA INSTR 24 | 1 | 20.14 | 20.14 |
| 1D-03 AULA INSTR 23 | 1 | 19.8 | 19.80 |
| 1D-04 AULA INSTR 22 | 1 | 19.7 | 19.70 |
| 1D-05 AULA INSTR 21 | 1 | 20.25 | 20.25 |
| 1D-06 AULA INSTR 20 | 1 | 20.24 | 20.24 |
| 1D-07 AULA INSTR 19 | 1 | 20.67 | 20.67 |
| 1E-01 AULA INSTR 32 | 1 | 20.6 | 20.60 |
| 1E-02 AULA INSTR 31 | 1 | 20.14 | 20.14 |
| 1E-03 AULA INSTR 30 | 1 | 19.81 | 19.81 |
| 1E-04 AULA INSTR 29 | 1 | 19.7 | 19.70 |
| 1E-05 AULA INSTR 28 | 1 | 20.25 | 20.25 |
| 1E-06 AULA INSTR 27 | 1 | 20.24 | 20.24 |
| 1E-07 AULA INSTR 26 | 1 | 20.67 | 20.67 |
| 1I-03 AULA INS PEQ 2 | 1 | 14.92 | 14.92 |
| 1I-04 AULA INSTR | 1 | 25.4 | 25.40 |
| 1I-05 AULA TUBA | 1 | 31.11 | 31.11 |
| ---------------------------------------------------------------- |  |  |  |
| PLANTA BAJA |  |  |  |
| -------------------------------- |  |  |  |
| 0L-02 AULA CORO | 1 | 79.55 | 79.55 |
| 0L-03 AULA ORQUESTA | 1 | 119.82 | 119.82 |
| ------ |  |  |  |
| s/FT UNYTY |  |  |  |
| ---------------------------------------------------------------- |  |  |  |
| PLANTA BAJA |  |  |  |
| -------------------------------- |  |  |  |
| 0A-01 SECRETARIA | 1 | 29.13 | 29.13 |
| 0A-02 ADMINISTRADOR | 1 | 12.14 | 12.14 |
| 0A-03 DIRECTOR | 1 | 15.06 | 15.06 |
| 0A-04 JEFE ESTUDIOS | 1 | 12.14 | 12.14 |
| 0A-05 ORIENTACION | 1 | 15.06 | 15.06 |
| 0D-01 SALA USOS MULTIPLES | 1 | 122.1 | 122.10 |
| 0D-02 BIBLIOTECA-FONOTECA | 1 | 82.5 | 82.50 |
| 0D-03 SALA DE PROFESORES | 1 | 49.02 | 49.02 |
| 0M-01 DEPARTAMENTO 1 | 1 | 37.76 | 37.76 |
| 0M-02 DEPARTAMENTO 2 | 1 | 37.76 | 37.76 |
| 0M-03 ALMACEN | 1 | 5.7 | 5.70 |
| 0M-M ESCALERA | 1 | 14.64 | 14.64 |
| 0M-04 DEPARTAMENTO 3 | 1 | 32.51 | 32.51 |
| 0M-05 DEPARTAMENTO 4 | 1 | 32.51 | 32.51 |
| 0N-01 DESCANSO maquinas bebidas Y |  |  |  |
| 0N-02 CONSERJERIA-reprografia | 1 | 238.68 | 238.68 |
| 0N-ACCESO AUDITORIO 1 | 1 | 4.88 | 4.88 |
| 0N-ACCESO AUDITORIO 2 | 1 | 4.88 | 4.88 |
| 0N-07 ALMACEN | 1 | 31.33 | 31.33 |
| DISTRIBUIDOR 0J-0L | 1 | 110.02 | 110.02 |
| DISTRIBUIDOR 0J-0L decucir | -1 | 66 | -66.00 |
| DISTRIBUIDOR 0M | 1 | 324.28 | 324.28 |
| DISTRIBUIDOR 0M-SALIDA EMERG | 1 | 12.69 | 12.69 |
| DISTRIBUIDOR 0N | 1 | 178.09 | 178.09 |
| ---------------------------------------------------------------- |  |  |  |
| PLANTA PRIMERA |  |  |  |
| ------------------------------- |  |  |  |
| 1A-02 AULA 5 | 1 | 29.63 | 29.63 |
| 1A-03 AULA 4 | 1 | 29.63 | 29.63 |
| 1A-04 AULA 3 | 1 | 29.63 | 29.63 |
| 1A-05 AULA 2 | 1 | 29.63 | 29.63 |
| 1A-06 AULA 1 | 1 | 29.27 | 29.27 |
| 1I-01 AULA 6 | 1 | 30.11 | 30.11 |
| 1I-02 AULA 7 | 1 | 30.11 | 30.11 |
| 1I-06 AULA INFORMATICA | 1 | 39.45 | 39.45 |
| DISTRIBUIDOR 0 | 1 | 264.87 | 264.87 |
| ESPERA P1 | 1 | 126.2 | 126.20 |
| ---------------------------------------------------------------- |  |  |  |
| CORRIDOR |  |  |  |
| ---------------------------------------------------------------- |  |  |  |
| PLANTA BAJA |  |  |  |
| -------------------------------- |  |  |  |
| DISTRIBUIDOR 0J-0L | 1 | 66 | 66.00 |
| Total |  |  | 3318.39 |

**ECOL121** M2 PINTURA PLASTICA S/LADRILLO (22/06/2008)
3973.13 M2 × 10.53 (10.85 con costes indirectos) = 43108.46
Pintura plástica ligero satinado, sobre fábrica de ladrillo macizo perforado, comprendiendo: Limpieza de superficies y acabado con dos manos de plástico mate, en colores a decidir por la Dirección Facultativa.

| Código | Ud | Descripción | Rendimiento | Precio | Importe |
|---|---|---|---|---|---|
| O0101PI | h | OFICIAL 1ª PINTURA | 0.16 | 15.29 | 2.45 |
| O0103PI | h | AYUDANTE PINTURA | 0.16 | 14.36 | 2.30 |
| PCOL131 | m2 | PINTURA PLÁSTICO MATE S/LADRILLO (material) | 1 | 5.57 | 5.57 |
| %MA | % | MEDIOS AUXILIARES | 2 % | 10.32 | 0.21 |
|  |  | Total |  |  | 10.53 |

| Medición | Uds. | Largo | Ancho | Parcial |
|---|---|---|---|---|
| ---------------------------------------------------------------- |  |  |  |  |
| PLANTA BAJA |  |  |  |  |
| ------------------------------- |  |  |  |  |
| DISTRIBUIDOR 0J-0L | 1 | 90.28 | 3.58 | 323.20 |
| DISTRIBUIDOR 0M | 1 | 318.54 | 3.58 | 1140.37 |
| DISTRIBUIDOR 0M-SALIDA EMERG | 1 | 15.5 | 3.58 | 55.49 |
| DISTRIBUIDOR 0N | 1 | 124.21 | 3.58 | 444.67 |
| deducir duplicados | -2 | 2.4 | 3.58 | -17.18 |
| 0A-06 CALEFACCION | 1 | 16.88 | 3.58 | 60.43 |
| 0A-07 CGBT | 1 | 11.78 | 3.58 | 42.17 |
| 0A-08 GRUPO ELECTROGENO | 1 | 13.2 | 3.58 | 47.26 |
| 0N-03 ALMACEN | 1 | 32.72 | 3.58 | 117.14 |
| 0N-05 CAMERINO | 1 | 14.86 | 3.58 | 53.20 |
| ASEO | 1 | 8.64 | 3.58 | 30.93 |
| 0N-06 CAMERINO | 1 | 14.6 | 3.58 | 52.27 |
| ASEO | 1 | 8.36 | 3.58 | 29.93 |
| 0N-07 ALMACEN | 1 | 23.12 | 3.58 | 82.77 |
| ---------------------------------------------------------------- |  |  |  |  |
| PLANTA PRIMERA |  |  |  |  |
| ------------------------------- |  |  |  |  |
| 1A-01 TELECO | 1 | 8.54 | 3.95 | 33.73 |
| 1A-07 LIMPIEZA | 1 | 10.58 | 3.95 | 41.79 |
| 1A-08 ALMACEN | 1 | 10.61 | 3.95 | 41.91 |
| DISTRIBUIDOR 1 | 1 | 247.18 | 3.95 | 976.36 |
| ESPERA P1 | 1 | 105.49 | 3.95 | 416.69 |
| ---------------------------------------------------------------- |  |  |  |  |
| Total |  |  |  | 3973.13 |

**EPSIL** M2 IMPRIMACION AL SILICATO KEIN COLOREADA (27/01/2006)
232.91 M2 × 10.68 (11 con costes indirectos) = 2562.01
Veladura para hormigón, a base de tratamiento para protección y entonación cromática de superficies de hormigón con veladura mineral en proporción a determinar en obra, para aplicación en 2 manos, a pisola Air-less, sin dejar marcas ni empalmes, color y proporción a definir por la D.F., rendimiento medio de 0,50/0,25l/m2 para las dos manos. I/pp de limpieza previa de hormigón con limpiador de hormigón diluido con agua en proporción 1:4. Tipo Keim limpiador de hormigón - Betonschnellreiniger, Concretal Lasur y Concretal Fixativ de Keim o equivalente aprobado por D.F.

| Código | Ud | Descripción | Rendimiento | Precio | Importe |
|---|---|---|---|---|---|
| O0101PI | h | OFICIAL 1ª PINTURA | 0.23 | 15.29 | 3.52 |
| PMANF | m2 | MANO DE FONDO (material; 27/01/2006) | 1 | 2.57 | 2.57 |
| PLDIO | m2 | PINTURA AL SILICATO KEIN (material; 14/07/2010) | 1 | 4.38 | 4.38 |
| %MA | % | MEDIOS AUXILIARES | 2 % | 10.47 | 0.21 |
|  |  | Total |  |  | 10.68 |

| Medición | Uds. | Largo | Ancho | Parcial |
|---|---|---|---|---|
| FACHADAS |  |  |  |  |
| -------------------------------- |  |  |  |  |
| S-E | 1 | 40.6 | 1.88 | 76.33 |
|  | 1 | 13.85 | 1.88 | 26.04 |
| N-E | 1 | 27.98 | 1.88 | 52.60 |
|  | 1 | 41.46 | 1.88 | 77.94 |
| Total |  |  |  | 232.91 |

**E34JJ1** Ud PINTURA TUBERIAS COLOR NORMALIZA (22/06/2008)
1 Ud × 1093.61 (1126.42 con costes indirectos) = 1126.42
Pintura de todas las tuberías aéreas de la obra, con dos manos de minio y dos de esmalte en color normalizado.

| Código | Ud | Descripción | Rendimiento | Precio | Importe |
|---|---|---|---|---|---|
| O0103PI | h | AYUDANTE PINTURA | 15 | 14.36 | 215.40 |
| P34JJ1 | ud | PINTURA TUBERIAS (material) | 1 | 856.77 | 856.77 |
| %MA | % | MEDIOS AUXILIARES | 2 % | 1072.17 | 21.44 |
|  |  | Total |  |  | 1093.61 |

**ED35CC018** m² ESM.-LACA AL AGUA INTERIORES MATE O SATINADO (22/06/2008)
605.31 m² × 15.16 (15.61 con costes indirectos) = 9448.89
m². Esmaltado-lacado de superficies de madera (puertas, Dm, aglomerados) con esmalte al agua basado en resinas acrílicas y de poliuretano resistentes al roce, RUBBOL BL MAGURA (Mate) o RUBBOL BL SATURA (Satinado) de SIKKENS. En superficies nuevas preparar con una mano de imprimación acrílica con poliuretano RUBBOL BL PRIMER de SIKKENS y dos manos de acabado aplicado a brocha, rodillo de esmaltar o pistola.

| Código | Ud | Descripción | Rendimiento | Precio | Importe |
|---|---|---|---|---|---|
| O0101PI | h | OFICIAL 1ª PINTURA | 0.3 | 15.29 | 4.59 |
| O0103PI | h | AYUDANTE PINTURA | 0.3 | 14.36 | 4.31 |
| P36EA101 | l | IMPRIMACIÓN ACRÍLICA RUBBOL BL PRIMER (material) | 0.077 | 15.31 | 1.18 |
| P36GC018 | l | ESMALTE-LACA AGUA INTERIOR RUBBOL BL MAGURA (material) | 0.182 | 26.24 | 4.78 |
| %MA | % | MEDIOS AUXILIARES | 2 % | 14.86 | 0.30 |
|  |  | Total |  |  | 15.16 |

| Medición | Uds. | Largo | Ancho | Parcial |
|---|---|---|---|---|
| PUERTAS |  |  |  |  |
| PA1 | 16 | 1.66 | 2.04 | 54.18 |
| PA2 | 18 | 1.25 | 2.14 | 48.15 |
| PA3 | 20 | 1.15 | 2.14 | 49.22 |
| PA4 | 82 | 1.25 | 2.14 | 219.35 |
| PA5 | 10 | 1.25 | 2.2 | 27.50 |
| PA6 | 8 | 1.25 | 2.14 | 21.40 |
| PA7 | 2 | 1.23 | 2.2 | 5.41 |
| PA8 | 2 | 2.18 | 2.14 | 9.33 |
| PA9 | 4 | 2.18 | 2.18 | 19.01 |
| PA10 | 4 | 1.8 | 2.04 | 14.69 |
| PA11 | 2 | 1.8 | 2.14 | 7.70 |
| PA12 | 6 | 2.02 | 2.1 | 25.45 |
| PP1 | 2 | 1.35 | 2.04 | 5.51 |
| PP2 | 32 | 1.05 | 2.14 | 71.90 |
| PP3 | 4 | 0.95 | 2.14 | 8.13 |
| PP4 | 8 | 0.97 | 2.04 | 15.83 |
| PP5 | 1 | 0.93 | 2.74 | 2.55 |
| Total |  |  |  | 605.31 |

**D35EC001** m² PINTURA AL ÓLEO CERRAJERÍA (22/06/2008)
372.05 m² × 8.17 (8.42 con costes indirectos) = 3132.66
m². Pintura al óleo, dos manos sobre carpintería metálica, i/lijado, mano de imprimación y relijado.

| Código | Ud | Descripción | Rendimiento | Precio | Importe |
|---|---|---|---|---|---|
| O0101PI | h | OFICIAL 1ª PINTURA | 0.21 | 15.29 | 3.21 |
| O0102PI | h | OFICIAL 2ª PINTURA (mano de obra) | 0.21 | 14.72 | 3.09 |
| P36IC030 | kg | IMPRIMACIÓN ÓLEO (material) | 0.125 | 4.1 | 0.51 |
| P36IC035 | kg | OLEO (material) | 0.25 | 4.8 | 1.20 |
| %MA | % | MEDIOS AUXILIARES | 2 % | 8.01 | 0.16 |
|  |  | Total |  |  | 8.17 |

| Medición | Uds. | Largo | Ancho | Parcial |
|---|---|---|---|---|
| PE2 | 2 | 1.44 | 2.3 | 6.62 |
| PE3 | 4 | 1.44 | 2.3 | 13.25 |
| PE4 | 2 | 1.27 | 2.3 | 5.84 |
| PE5 | 2 | 1.9 | 2.3 | 8.74 |
| PE1 | 2 | 1.2 | 2.3 | 5.52 |
| PE6 | 2 | 1 | 2.1 | 4.20 |
| PE7 | 2 | 1 | 161 | 322.00 |
| PC1 | 2 | 1.44 | 2.04 | 5.88 |
| Total |  |  |  | 372.05 |

## C15 INSTALACIONES OBRA CIVIL (20/11/1997)
Importe: 25518.11

### SCAP15.1 ALBAÑILERIA DE COMUNICACIONES Y ESPECIALES (10/11/2000)
Importe: 9265.88

**DH07.010** m ZANJA EN TERRENO NO URBANIZADO C/ REPOSICIÓN (10/11/2000)
200 m × 18.99 (19.56 con costes indirectos) = 3912.00
Formación de zanja en terreno no urbanizado con una profundidad máxima 120 cm y anchura máxima 60 cm, a base de zanja con vaciado a máquina en terrenos flojos, cama de 5 cm, capa de protección de arena de río 0/6 mm y 50 cm de espesor, relleno de tierra a mano sin aporte y compactado final. Totalmente instalado, terminado y funcionando. Incluso ayudas, pruebas, medios auxiliares, de seguridad y costes indirectos.

| Código | Ud | Descripción | Rendimiento | Precio | Importe |
|---|---|---|---|---|---|
| O0104OF | h | PEÓN ESPECIALIZADO | 0.3 | 14.6 | 4.38 |
| O0105OF | h | PEÓN ORDINARIO | 0.25 | 14.02 | 3.51 |
| E02CM020 | m3 | EXCAVACIÓN VACIADO A MÁQUINA TERRENOS FLOJOS (10/11/2000) | 0.75 | 3.99 | 2.99 |
| E02SZ060 | m3 | RELLENO TIERRA ZANJA MANO S/APORTE (29/11/2016) | 0.35 | 7.71 | 2.70 |
| P01AA020 | m3 | ARENA DE RÍO (0/5 MM.) | 0.3 | 14.21 | 4.26 |
| M08RB020 | h | BANDEJA VIBRANTE DE 300 KG. (maquinaria; 13/11/2019) | 0.15 | 5.19 | 0.78 |
| %MA | % | MEDIOS AUXILIARES | 2 % | 18.62 | 0.37 |
|  |  | Total |  |  | 18.99 |

| Medición | Uds. | Largo | Parcial |
|---|---|---|---|
| Edificio | 1 | 200 | 200.00 |
| Total |  |  | 200 |

**DH07.020** m ZANJA EN TERRENO URBANIZADO C/ REPOSICIÓN (10/11/2000)
50 m × 41.63 (42.88 con costes indirectos) = 2144.00
Formación de zanja en terreno urbanizado con reposición de tierras y acabado existente (aceras, hormigón, asfalto, empedrado) con una profundidad máxima 120 cm y anchura máxima 60 cm, a base de retirada de pavimento actual (para reutilización), zanja con vaciado a máquina en terrenos flojos, cama de 5 cm, capa de protección de arena de río 0/6 mm y 50 cm de espesor, relleno de tierra a mano sin aporte, compactado y hormigón y reposición del pavimiento existente (aceras, hormigón, asfalto, empedrado). Totalmente instalado, terminado y funcionando. Incluso ayudas, pruebas, medios auxiliares, de seguridad y costes indirectos.

| Código | Ud | Descripción | Rendimiento | Precio | Importe |
|---|---|---|---|---|---|
| O0104OF | h | PEÓN ESPECIALIZADO | 0.5 | 14.6 | 7.30 |
| O0105OF | h | PEÓN ORDINARIO | 0.35 | 14.02 | 4.91 |
| E02CM020 | m3 | EXCAVACIÓN VACIADO A MÁQUINA TERRENOS FLOJOS | 0.75 | 3.99 | 2.99 |
| E02SZ060 | m3 | RELLENO TIERRA ZANJA MANO S/APORTE | 0.35 | 7.71 | 2.70 |
| P01AA020 | m3 | ARENA DE RÍO (0/5 MM.) | 0.3 | 14.21 | 4.26 |
| M08RB020 | h | BANDEJA VIBRANTE DE 300 KG. | 0.15 | 5.19 | 0.78 |
| R05HP040 | m3 | PUESTA OBRA MANUAL HORMIGÓN RELLENOS (10/11/2000) | 0.08 | 39.66 | 3.17 |
| R05HO111 | m2 | REP.DE PAV. (EXISTENTE O APORTE DE NUEVO) (material; 13/11/2019) | 1 | 14.7 | 14.70 |
| %MA | % | MEDIOS AUXILIARES | 2 % | 40.81 | 0.82 |
|  |  | Total |  |  | 41.63 |

| Medición | Uds. | Largo | Parcial |
|---|---|---|---|
| Edificio | 1 | 50 | 50.00 |
| Total |  |  | 50 |

**EMT002** m EXC.ZAN.CON HOR.DE TUB.Y REP. DE ASFALTO (12/03/2008)
10 m × 70 (72.1 con costes indirectos) = 721.00
Apertura, relleno y compactado de zanja en calzada de 60 cms. de ancho y 120 cms. de profundidad, incluso hormigonado de tubos y reparación de calzada y cinta señalizadora. Incluso medios auxiliares y costes indirectos.

| Código | Ud | Descripción | Rendimiento | Precio | Importe |
|---|---|---|---|---|---|
| O0104OF | h | PEÓN ESPECIALIZADO | 0.5 | 14.6 | 7.30 |
| O0105OF | h | PEÓN ORDINARIO | 0.05 | 14.02 | 0.70 |
| M05RN020 | h | RETROCARGADORA NEUMÁTICOS 75 CV | 0.05 | 22.22 | 1.11 |
| M08RL010 | h | RODILLO VIBRANTE MANUAL TÁNDEM 800 KG. (maquinaria; 13/11/2019) | 0.05 | 4.6 | 0.23 |
| M0002 | ud | MATERIALES REPOSICIÓN DE CALZADA (maquinaria; 13/11/2019) | 0.1 | 165 | 16.50 |
| HORM75 | m3 | HORMIGON H75 (material; 20/03/2018) | 0.5 | 47.89 | 23.95 |
| P01AA020 | m3 | ARENA DE RÍO (0/5 MM.) | 0.32 | 14.21 | 4.55 |
| P19TW150 | ud | CINTA MAFLOWRAP 40/10 DE 5 CM (material; 12/03/2008) | 1 | 14.29 | 14.29 |
| %MA | % | MEDIOS AUXILIARES | 2 % | 68.63 | 1.37 |
|  |  | Total |  |  | 70 |

| Medición | Uds. | Largo | Parcial |
|---|---|---|---|
| Edificio | 1 | 10 | 10.00 |
| Total |  |  | 10 |

**ARUQTE60** ud ARQUETA 60X60X60 PREFABRICADA HORMIGON (17/12/2000)
4 ud × 226.71 (233.51 con costes indirectos) = 934.04
Arqueta de entrada prefabricada de hormigón de dimensiones interiores 60x60x60 cm. con ventanas para entrada de conductos, dotada de cercos, tapa de metálica con cierre de seguridad y ganchos para tracción y tendido de cables, incluso excavación en terreno compacto, solera de hormigón en masa HM-20 de 10 cm. y p.p. de medios auxiliares, embocadura de conductos, relleno lateral de tierras y transporte de tierras sobrantes a vertedero. Incluso medios auxiliares y costes indirectos.

| Código | Ud | Descripción | Rendimiento | Precio | Importe |
|---|---|---|---|---|---|
| O0104OF | h | PEÓN ESPECIALIZADO | 1.5 | 14.6 | 21.90 |
| O0105OF | h | PEÓN ORDINARIO | 1.5 | 14.02 | 21.03 |
| M07CG010 | h | CAMIÓN CON GRÚA 6 T. (maquinaria; 31/01/2003) | 0.25 | 45 | 11.25 |
| E02EM020 | m3 | EXC.ZANJA A MÁQUINA T. FLOJOS (29/11/2016) | 0.856 | 5.84 | 5.00 |
| E02SZ070 | m3 | RELL/COMP.ZANJA C/RANA S/APOR. (31/01/2003) | 0.37 | 20.38 | 7.54 |
| E02TT030 | m3 | TRANSP.VERTED.<10KM.CARGA MEC. (17/12/2000) | 0.58 | 4.16 | 2.41 |
| P01HM010 | m3 | HORMIGÓN HM-20/P/20/I CENTRAL (material; 26/02/2007) | 0.084 | 37.57 | 3.16 |
| P22TR011 | ud | ARQUETA 60X60X60 PREFABRICADA (material; 21/08/2019) | 1 | 135 | 135.00 |
| P22TR060 | ud | JUEGO GANCHOS TIRO (material; 31/01/2003) | 1 | 14.97 | 14.97 |
| %MA | % | MEDIOS AUXILIARES | 2 % | 222.26 | 4.45 |
|  |  | Total |  |  | 226.71 |

| Medición | Uds. | Parcial |
|---|---|---|
| Edificio | 4 | 4.00 |
| Total |  | 4 |

**E19TRE010** ud ARQUETA 40X40X60 PREFABRICADA HORMIGON (17/12/2000)
5 ud × 201.21 (207.25 con costes indirectos) = 1036.25
Arqueta de entrada prefabricada de hormigón de dimensiones interiores 40x40x60 cm. para unión entre las redes de alimentación de los distintos operadores y la infraestructura común de telecomunicaciones del edificio, con ventanas para entrada de conductos, dotada de cercos, tapa de hormigón con cierre de seguridad y ganchos para tracción y tendido de cables, incluso excavación en terreno compacto, solera de hormigón en masa HM-20 de 10 cm. y p.p. de medios auxiliares, embocadura de conductos, relleno lateral de tierras y transporte de tierras sobrantes a vertedero. Incluso medios auxiliares y costes indirectos.

| Código | Ud | Descripción | Rendimiento | Precio | Importe |
|---|---|---|---|---|---|
| O0104OF | h | PEÓN ESPECIALIZADO | 1.5 | 14.6 | 21.90 |
| O0105OF | h | PEÓN ORDINARIO | 1.5 | 14.02 | 21.03 |
| M07CG010 | h | CAMIÓN CON GRÚA 6 T. | 0.25 | 45 | 11.25 |
| E02EM020 | m3 | EXC.ZANJA A MÁQUINA T. FLOJOS | 0.856 | 5.84 | 5.00 |
| E02SZ070 | m3 | RELL/COMP.ZANJA C/RANA S/APOR. | 0.37 | 20.38 | 7.54 |
| E02TT030 | m3 | TRANSP.VERTED.<10KM.CARGA MEC. | 0.58 | 4.16 | 2.41 |
| P01HM010 | m3 | HORMIGÓN HM-20/P/20/I CENTRAL | 0.084 | 37.57 | 3.16 |
| P22TR010 | ud | ARQUETA 40X40X60 PREFABRICADA (material; 10/11/2003) | 1 | 110 | 110.00 |
| P22TR060 | ud | JUEGO GANCHOS TIRO | 1 | 14.97 | 14.97 |
| %MA | % | MEDIOS AUXILIARES | 2 % | 197.26 | 3.95 |
|  |  | Total |  |  | 201.21 |

| Medición | Uds. | Parcial |
|---|---|---|
| Edificio | 5 | 5.00 |
| Total |  | 5 |

**E19TRC030** m CANAL. EXTERNA ENTERRADA PVC 4X63 (17/12/2000)
15 m × 24.93 (25.68 con costes indirectos) = 385.20
Canalización externa en zanja enterrada, de 45x73 cm. para conductos de PVC de 63 mm. de diámetro, embebidos en prisma de hormigón HM-20 de central de 6 cm. de recubrimiento superior e inferior y 7,2 cm. lateralmente, incluso excavación de tierras a máquina en terrenos compactos, tubos, soportes distanciadores cada 70 cm, hormigón y relleno de la capa superior con tierras procedentes de la excavación, en tongadas <25 cm., compactada al 95% del P.N.,

| Código | Ud | Descripción | Rendimiento | Precio | Importe |
|---|---|---|---|---|---|
| O0104OF | h | PEÓN ESPECIALIZADO | 0.2 | 14.6 | 2.92 |
| O0105OF | h | PEÓN ORDINARIO | 0.02 | 14.02 | 0.28 |
| E02EM030 | m3 | EXC.ZAN.A MÁQ.T.COM. / ARENA / REPOSICIÓN (31/01/2003) | 0.192 | 49.31 | 9.47 |
| E02SZ070 | m3 | RELL/COMP.ZANJA C/RANA S/APOR. | 0.137 | 20.38 | 2.79 |
| E02TT030 | m3 | TRANSP.VERTED.<10KM.CARGA MEC. | 0.055 | 4.16 | 0.23 |
| P01HM010 | m3 | HORMIGÓN HM-20/P/20/I CENTRAL | 0.049 | 37.57 | 1.84 |
| P22TC070 | m | TUBO RÍGIDO PVC D=63 MM. (material; 31/01/2003) | 4 | 1.01 | 4.04 |
| P22TC670 | ud | SOPORTE SEPARADOR D=63 MM. 4 ALO (material; 31/01/2003) | 1.5 | 1.89 | 2.84 |
| P22TC750 | kg | LIMPIADOR UNIÓN PVC (material; 31/01/2003) | 0.004 | 1.46 | 0.01 |
| P22TC760 | kg | ADHESIVO UNIÓN PVC (material; 31/01/2003) | 0.006 | 1.79 | 0.01 |
| E22PEQMAT | ud | PEQUEÑO MATERIAL (material; 10/11/2003) | 0.01 | 0.75 | 0.01 |
| %MA | % | MEDIOS AUXILIARES | 2 % | 24.44 | 0.49 |
|  |  | Total |  |  | 24.93 |

| Medición | Uds. | Largo | Parcial |
|---|---|---|---|
| Edificio | 1 | 15 | 15.00 |
| Total |  |  | 15 |

**EED02VK302** m³ CARGA DE TIERRAS SOBRE CAMION
74.52 m³ × 1.74 (1.79 con costes indirectos) = 133.39

| Medición | Uds. | Largo | Ancho | Alto | Parcial |
|---|---|---|---|---|---|
|  | 1 | 200 | 0.1 | 1 | 20.00 |
|  | 1 | 50 | 0.1 | 1 | 5.00 |
|  | 10 | 0.6 | 1.2 | 0.5 | 3.60 |
|  | 4 | 0.6 | 0.6 | 0.6 | 0.86 |
|  | 5 | 0.4 | 0.4 | 0.6 | 0.48 |
|  | 15 | 0.45 | 0.73 | 0.5 | 2.46 |
| Subtotal |  |  |  |  | 32.40 |
|  | 1 | 32.4 | 1.3 | 1 | 42.12 |
| Total |  |  |  |  | 74.52 |

### SCAP15.2 OBRA CIVIL GAS NATURAL (10/11/2000)
Importe: 2353.43

**DH07.011** m ZANJA EN TERRENO URBANIZADO C/ REPOSICIÓN (10/11/2000)
5 m × 41.63 (42.88 con costes indirectos) = 214.40
Formación de zanja en terreno urbanizado con reposición de tierras y acabado existente (aceras, hormigón, asfalto, empedrado) con una profundidad máxima 120 cm y anchura máxima 60 cm, a base de retirada de pavimento actual (para reutilización), zanja con vaciado a máquina en terrenos flojos, cama de 5 cm, capa de protección de arena de río 0/6 mm y 50 cm de espesor, relleno de tierra a mano sin aporte, compactado y hormigón y reposición del pavimiento existente (aceras, hormigón, asfalto, empedrado). Totalmente instalado, terminado y funcionando. Incluso ayudas, pruebas, medios auxiliares, de seguridad y costes indirectos.

| Código | Ud | Descripción | Rendimiento | Precio | Importe |
|---|---|---|---|---|---|
| O0104OF | h | PEÓN ESPECIALIZADO | 0.5 | 14.6 | 7.30 |
| O0105OF | h | PEÓN ORDINARIO | 0.35 | 14.02 | 4.91 |
| E02CM020 | m3 | EXCAVACIÓN VACIADO A MÁQUINA TERRENOS FLOJOS | 0.75 | 3.99 | 2.99 |
| E02SZ060 | m3 | RELLENO TIERRA ZANJA MANO S/APORTE | 0.35 | 7.71 | 2.70 |
| P01AA020 | m3 | ARENA DE RÍO (0/5 MM.) | 0.3 | 14.21 | 4.26 |
| M08RB020 | h | BANDEJA VIBRANTE DE 300 KG. | 0.15 | 5.19 | 0.78 |
| R05HP040 | m3 | PUESTA OBRA MANUAL HORMIGÓN RELLENOS | 0.08 | 39.66 | 3.17 |
| R05HO111 | m2 | REP.DE PAV. (EXISTENTE O APORTE DE NUEVO) | 1 | 14.7 | 14.70 |
| %MA | % | MEDIOS AUXILIARES | 2 % | 40.81 | 0.82 |
|  |  | Total |  |  | 41.63 |

| Medición | Uds. | Largo | Parcial |
|---|---|---|---|
| Acometida | 1 | 5 | 5.00 |
| Total |  |  | 5 |

**DH07.012** m ZANJA EN TERRENO NO URBANIZADO C/ REPOSICIÓN (10/11/2000)
107 m × 18.99 (19.56 con costes indirectos) = 2092.92
Formación de zanja en terreno no urbanizado con una profundidad máxima 120 cm y anchura máxima 60 cm, a base de zanja con vaciado a máquina en terrenos flojos, cama de 5 cm, capa de protección de arena de río 0/6 mm y 50 cm de espesor, relleno de tierra a mano sin aporte y compactado final. Totalmente instalado, terminado y funcionando. Incluso ayudas, pruebas, medios auxiliares, de seguridad y costes indirectos.

| Código | Ud | Descripción | Rendimiento | Precio | Importe |
|---|---|---|---|---|---|
| O0104OF | h | PEÓN ESPECIALIZADO | 0.3 | 14.6 | 4.38 |
| O0105OF | h | PEÓN ORDINARIO | 0.25 | 14.02 | 3.51 |
| E02CM020 | m3 | EXCAVACIÓN VACIADO A MÁQUINA TERRENOS FLOJOS | 0.75 | 3.99 | 2.99 |
| E02SZ060 | m3 | RELLENO TIERRA ZANJA MANO S/APORTE | 0.35 | 7.71 | 2.70 |
| P01AA020 | m3 | ARENA DE RÍO (0/5 MM.) | 0.3 | 14.21 | 4.26 |
| M08RB020 | h | BANDEJA VIBRANTE DE 300 KG. | 0.15 | 5.19 | 0.78 |
| %MA | % | MEDIOS AUXILIARES | 2 % | 18.62 | 0.37 |
|  |  | Total |  |  | 18.99 |

| Medición | Uds. | Largo | Parcial |
|---|---|---|---|
| Enterrado | 1 | 107 | 107.00 |
| Total |  |  | 107 |

**EED02VK302** m³ CARGA DE TIERRAS SOBRE CAMION
25.76 m³ × 1.74 (1.79 con costes indirectos) = 46.11

| Medición | Uds. | Largo | Ancho | Alto | Parcial |
|---|---|---|---|---|---|
|  | 1 | 5 | 0.1 | 1 | 0.50 |
|  | 1 | 107 | 0.1 | 1 | 10.70 |
| Subtotal |  |  |  |  | 11.20 |
|  | 1 | 11.2 | 1.3 | 1 | 14.56 |
| Total |  |  |  |  | 25.76 |

### SCAP15.3 OBRA CVIL FONTANERIA (10/11/2000)
Importe: 2543.22

**DH07.011** m ZANJA EN TERRENO URBANIZADO C/ REPOSICIÓN
8 m × 41.63 (42.88 con costes indirectos) = 343.04

| Medición | Uds. | Largo | Parcial |
|---|---|---|---|
| Accometida Agua fría | 1 | 8 | 8.00 |
| Total |  |  | 8 |

**DH07.012** m ZANJA EN TERRENO NO URBANIZADO C/ REPOSICIÓN
110 m × 18.99 (19.56 con costes indirectos) = 2151.60

| Medición | Uds. | Largo | Parcial |
|---|---|---|---|
| Agua fría | 1 | 110 | 110.00 |
| Total |  |  | 110 |

**EED02VK302** m³ CARGA DE TIERRAS SOBRE CAMION
27.14 m³ × 1.74 (1.79 con costes indirectos) = 48.58

| Medición | Uds. | Largo | Ancho | Alto | Parcial |
|---|---|---|---|---|---|
|  | 1 | 8 | 0.1 | 1 | 0.80 |
|  | 1 | 110 | 0.1 | 1 | 11.00 |
| Subtotal |  |  |  |  | 11.80 |
|  | 1 | 11.8 | 1.3 | 1 | 15.34 |
| Total |  |  |  |  | 27.14 |

### SCAP15.4 OBRA CIVIL BAJA TENSIÓN (20/11/1997)
Importe: 11355.58

**EMT0002** ud APERTURA DE CALAS (15/06/2010)
1 ud × 466.38 (480.37 con costes indirectos) = 480.37
Calas para realización de empalmes de baja tensión, de dimensiones 0,90x1x1,70m, con reposición de todos los materiales. Inlcuso medios auxiliares y de seguridad.

| Código | Ud | Descripción | Rendimiento | Precio | Importe |
|---|---|---|---|---|---|
| O0104OF | h | PEÓN ESPECIALIZADO | 2 | 14.6 | 29.20 |
| O0105OF | h | PEÓN ORDINARIO | 2 | 14.02 | 28.04 |
| M0001 | h | ALQUILER Y TRANPORTE DE RETOEXCAVADORA (maquinaria; 13/11/2019) | 2 | 35 | 70.00 |
| M0002 | ud | MATERIALES REPOSICIÓN DE CALZADA | 2 | 165 | 330.00 |
| %MA | % | MEDIOS AUXILIARES | 2 % | 457.24 | 9.14 |
|  |  | Total |  |  | 466.38 |

| Medición | Uds. | Parcial |
|---|---|---|
| Edificio | 1 | 1.00 |
| Total |  | 1 |

**DH07.010** m ZANJA EN TERRENO NO URBANIZADO C/ REPOSICIÓN
205 m × 18.99 (19.56 con costes indirectos) = 4009.80

| Medición | Uds. | Largo | Parcial |
|---|---|---|---|
| Edificio | 1 | 205 | 205.00 |
| Total |  |  | 205 |

**DH07.020** m ZANJA EN TERRENO URBANIZADO C/ REPOSICIÓN
50 m × 41.63 (42.88 con costes indirectos) = 2144.00

| Medición | Uds. | Largo | Parcial |
|---|---|---|---|
| Edificio | 1 | 50 | 50.00 |
| Total |  |  | 50 |

**EMT002** m EXC.ZAN.CON HOR.DE TUB.Y REP. DE ASFALTO
10 m × 70 (72.1 con costes indirectos) = 721.00

| Medición | Uds. | Largo | Parcial |
|---|---|---|---|
| Edificio | 1 | 10 | 10.00 |
| Total |  |  | 10 |

**E03ALR061** ud ARQUETA LADRI.M2-T2 (20/11/1997)
10 ud × 151.58 (156.13 con costes indirectos) = 1561.30
Arqueta de obra de fabrica modelo normalizado por Iberdrola M2-T2, incluso tapa y marco. Terminada

| Código | Ud | Descripción | Rendimiento | Precio | Importe |
|---|---|---|---|---|---|
| O0104OF | h | PEÓN ESPECIALIZADO | 0.95 | 14.6 | 13.87 |
| O0105OF | h | PEÓN ORDINARIO | 0.95 | 14.02 | 13.32 |
| P01HM020 | m3 | HORMIGÓN HM-20/P/40/I CENTRAL (material; 31/01/2000) | 0.077 | 36.48 | 2.81 |
| P01DG005 | mud | LADRILLO PERF N/VISTO LISO 25X12X7 | 0.055 | 61 | 3.36 |
| P01MC040 | m3 | MORTERO 1/6 DE CENTRAL (M-40) (material; 31/01/2000) | 0.055 | 50.09 | 2.75 |
| P01MC010 | m3 | MORTERO PREPARADO EN CENTRAL (M-100) | 0.035 | 53.5 | 1.87 |
| P03AM070 | m2 | MALLA 15X30X5 -1,424 KG/M2 (material; 20/11/1997) | 0.81 | 0.78 | 0.63 |
| P02EAT041 | ud | TAPA NORMALIZADA (material; 15/03/2004) | 1 | 110 | 110.00 |
| %MA | % | MEDIOS AUXILIARES | 2 % | 148.61 | 2.97 |
|  |  | Total |  |  | 151.58 |

| Medición | Uds. | Parcial |
|---|---|---|
| Edificio | 10 | 10.00 |
| Total |  | 10 |

**ARUQTE60** ud ARQUETA 60X60X60 PREFABRICADA HORMIGON
5 ud × 226.71 (233.51 con costes indirectos) = 1167.55

| Medición | Uds. | Parcial |
|---|---|---|
| Edificio | 5 | 5.00 |
| Total |  | 5 |

**E19TRE010** ud ARQUETA 40X40X60 PREFABRICADA HORMIGON
5 ud × 201.21 (207.25 con costes indirectos) = 1036.25

| Medición | Uds. | Parcial |
|---|---|---|
| Edificio | 5 | 5.00 |
| Total |  | 5 |

**EED02VK302** m³ CARGA DE TIERRAS SOBRE CAMION
131.46 m³ × 1.74 (1.79 con costes indirectos) = 235.31

| Medición | Uds. | Largo | Ancho | Alto | Parcial |
|---|---|---|---|---|---|
|  | 1 | 205 | 0.1 | 1 | 20.50 |
|  | 1 | 50 | 0.1 | 1 | 5.00 |
|  | 1 | 10 | 0.1 | 1 | 1.00 |
|  | 1 | 10 | 0.1 | 1 | 1.00 |
|  | 10 | 0.6 | 0.6 | 0.6 | 2.16 |
|  | 5 | 0.6 | 0.6 | 0.6 | 1.08 |
|  | 5 | 0.4 | 0.6 | 0.6 | 0.72 |
|  | 100 | 10 | 0.1 | 1 | 100.00 |
| Total |  |  |  |  | 131.46 |

## C16 INSTALACIÓN DE PROTECCIÓN CONTRA INCENDIOS (10/11/2000)
Importe: 84573.98

### SCAP16.1 DETECCIÓN Y ALARMA DE INCENDIOS (15/03/2004)
Importe: 54237.18

**E17DCD018** ud CENTRAL PCI ANALOGICA 6 LAZOS (15/06/2010)
1 ud × 7181.82 (7397.27 con costes indirectos) = 7397.27
Suministro e instalación de central de detección de incendios analógica multiprogramable marca Notifier o equivalente modelo ID3008-6-001. Sistema modular equipado con 6 lazos ampliable a 8, con capacidad de 99 detectores y 99 módulos monitores (entrada) o de control (salida) por cada lazo , hasta un total de 1188 puntos identificables individualmente, con sensibilidad ajustable de cada sensor al medio ambiente y compatible con sensores láser de alta sensibilidad modelo View, con detectores multicriterio SMART4 y permite la conexión directa al lazo de la nueva gama de equipos de aspiración FAAST-LT. Gran pantalla LCD de 240X64 píxels y teclado de programación, 4 circuitos de salida programables supervisados. Incorpora tarjeta de comunicación opto aislada ISO-RS232 (020-478) para la conexión a impresora, programa de gráficos o a convertidores a protocolos estándar (Modbus y BACnet) y puerto de comunicaciones RS232 en placa. Montada en cabina metálica con fuente de alimentación de 24Vcc/7A incorporada y dos baterías de 12Vcc/17Ah. Capacidad para 1 interfaz de comunicación opcional RS485, ISO-RS485 (020-479) para la conexión de repetidores remotos IDR6A (002-452-001). Permite la conexión directa e integración (gestión) con los sistemas de alarma por voz Variodyn mediante hardware adicional. Conforme al Reglamento (UE) nº 305/2011 del Parlamento Europeo relativo a los productos de la construcción. Con certificado CPD: 0786-CPD-20878; EN54 parte 2 y 4.
Equipada con:
- Equipo básico BE3000 (020-538-001)
- Tarjeta de doble lazo analógico LIB3000S (020-588)
- Tarjeta de doble lazo analógico LIB3000M (020-549)
- Tarjeta de comunicaciones ISO-RS232 (020-478)
- Cabina metálica CAB-IDB2 (020-474-009)
- Tapa frontal para cabina TF-BE3000 (020-480-009)
- Tapa frontal suplemento TFS-3000 (020-481-009)
- Tapa ciega metálica TCS-3000 (020-485-009)
- Fuente de alimentación supervisada de 24 V. y 7 A. FA457 (020-579)
- Módulo convertidor de tensión para f.a. CFA457 (020-543)
- 2 baterías 12 V. 20 A/h PS1217
Totalmente instalada, programada y funcionando según planos y pliego de condiciones. Durante la puesta en marcha, se ralizará una lectura/diagnóstico de los circuitos analógicos, utilizando la herramienta del verificador de lazos POL-200TS. Incluso ayudas, medios auxiliares y de seguridad, totalmente terminado.

| Código | Ud | Descripción | Rendimiento | Precio | Importe |
|---|---|---|---|---|---|
| O0101TEL | h | OFICIAL 1ª ELECT-TELECOMONIC (mano de obra; 13/12/2015) | 2 | 15.29 | 30.58 |
| O0102TEL | h | OFICIAL 2ª ELECT-TELECOMONIC (mano de obra; 13/11/2019) | 2 | 14.72 | 29.44 |
| 020-538-001 | ud | BE3000 (020-538-001) EQU.BÁS.PARA SISTEMA... (material; 13/11/2019) | 1 | 2394.32 | 2394.32 |
| 020-588 | ud | LIB3000S (020-588) TAR.DE AMP.DE 2 LAZ.PA... (material; 13/11/2019) | 1 | 345.02 | 345.02 |
| 020-549 | ud | LIB3000M (020-549) TAR.DE AMP.DE 2 LAZ.CO... (material; 13/11/2019) | 1 | 561.22 | 561.22 |
| 020-478 | ud | ISO-RS232 (020-478) INT.DE COM. RS232 (material; 13/11/2019) | 1 | 250 | 250.00 |
| 020-474-009 | ud | CAB-IDB2 (020-474-009) CAB.DE DOS CUERPOS... (material; 13/11/2019) | 1 | 391.33 | 391.33 |
| 020-480-009 | ud | TF-BE3000 (020-480-009) TAPA EMBELLECEDOR... (material; 13/11/2019) | 1 | 226.82 | 226.82 |
| 020-481-009 | ud | TFS-3000 (020-481-009) TAPA EMBELLECEDORA... (material; 13/11/2019) | 1 | 183.68 | 183.68 |
| 020-485-009 | ud | TCS-3000 (020-485-009) TAPA CIE.PARA CABI... (material; 13/11/2019) | 1 | 64.15 | 64.15 |
| 020-579 | ud | FA457 (020-579) FUE.DE ALI.PARA ID3000 DE... (material; 13/11/2019) | 1 | 1352.36 | 1352.36 |
| 020-543 | ud | CFA457 (020-543) MÓD.CON. PARA FUENTE (material; 13/11/2019) | 1 | 775.45 | 775.45 |
| PS-1217 | ud | PS-1217 BATERÍA DE 12V CAPACIDAD 17AH (material; 10/12/2013) | 2 | 60.19 | 120.38 |
| ATC99998 | h | Verificación y certificados de lazos. (material; 13/11/2019) | 1.5 | 55 | 82.50 |
| ATC99999 | ud | Programación oficial especializado (material; 13/11/2019) | 4 | 55 | 220.00 |
| WW00400 | ud | Pequeño material (material; 13/11/2019) | 15 | 0.25 | 3.75 |
| WW00300 | ud | Material complementario o pzas. E. (material; 13/11/2019) | 20 | 0.5 | 10.00 |
| %MA | % | MEDIOS AUXILIARES | 2 % | 7041.00 | 140.82 |
|  |  | Total |  |  | 7181.82 |

| Medición | Uds. | Parcial |
|---|---|---|
| PCI | 1 | 1.00 |
| Total |  | 1 |

**E23DCD030** ud DET. ANALOGICO OPTICO-TERMICO ANALÓGICO (15/06/2010)
132 ud × 76.5 (78.8 con costes indirectos) = 10401.60
Detector de tecnología combinada óptico-térmica analógico inteligente con aislador incorporado marca Notificer (Honeywell) o equivalente modelo NFXI-SMT2.Incorpora microprocesador para el análisis de las señales óptica-térmica y resultante. Compensación por suciedad y ajuste automático a las condiciones ambientales. Posibilidad de operar con tecnología dual o térmica a ciertas horas del día. Direccionamiento sencillo mediante dos roto-swich decádicos (01-159). Funciones lógicas programables desde la central de incendios. Fabricado en ABS pirorretardante. Equipado con doble led que permite ver el estado del detector desde cualquier posición y micro interruptor activable mediante imán para realizar un test de funcionamiento local. Para fuegos de evolución lenta o rápida, alta inmunidad a las falsas alarmas. Incorpora funciones de test manual y automático. Fácilmente desmontable para su limpieza.
De color blanco, incluye base B501AP intercambiable con el resto de detectores analógicos. Compatible con protocolos OPAL 159+159 y CLIP 99+9.
Incuso
Totalmente instalado, programado y funcionando según planos y pliego de condiciones. Incluso ayudas, medios auxiliares y de seguridad, totalmente terminado.

| Código | Ud | Descripción | Rendimiento | Precio | Importe |
|---|---|---|---|---|---|
| O0101TEL | h | OFICIAL 1ª ELECT-TELECOMONIC | 0.2 | 15.29 | 3.06 |
| O0102TEL | h | OFICIAL 2ª ELECT-TELECOMONIC | 0.2 | 14.72 | 2.94 |
| P23DCD030 | ud | DETECTOR ANALÓGIO ÓPTICO-TÉRMICO (material; 13/11/2019) | 1 | 65 | 65.00 |
| P23DCD021 | ud | BASE BLA.DET./ DISP. OPT ACUSTICO ANALÓGICO (material; 13/11/2019) | 1 | 4 | 4.00 |
| %MA | % | MEDIOS AUXILIARES | 2 % | 75.00 | 1.50 |
|  |  | Total |  |  | 76.5 |

| Medición | Uds. | Parcial |
|---|---|---|
| PCI visto | 64 | 64.00 |
| PCI falso techo | 68 | 68.00 |
| Total |  | 132 |

**E23DCD040** ud DET.ANA.OPT.-TERMICO ANALÓGICO FLASH+SIRENA (15/06/2010)
115 ud × 172.38 (177.55 con costes indirectos) = 20418.25
Detector de tecnología combinada óptico-térmica analógico inteligente con aislador incorporado marca Notificer (Honeywell) o equivalente modelo NFXI-SMT2.Incorpora microprocesador para el análisis de las señales óptica-térmica y resultante. Compensación por suciedad y ajuste automático a las condiciones ambientales. Posibilidad de operar con tecnología dual o térmica a ciertas horas del día. Direccionamiento sencillo mediante dos roto-swich decádicos (01-159). Funciones lógicas programables desde la central de incendios. Fabricado en ABS pirorretardante. Equipado con doble led que permite ver el estado del detector desde cualquier posición y micro interruptor activable mediante imán para realizar un test de funcionamiento local. Para fuegos de evolución lenta o rápida, alta inmunidad a las falsas alarmas. Incorpora funciones de test manual y automático. Fácilmente desmontable para su limpieza.
Incluye sirena con flash direccionable integrado en base de detector de color blanco y con aislador modelo BSS-PC-I02. Se conecta y alimenta del lazo ocupando una dirección de módulo de control. Consumo máx: 14mA. Salida de sonido máx. 95dBA +/-3dB @ 1m. Frecuencia del flash estroboscópico: 1Hz. Dispone de 32 tonos y 3 niveles de volumen (alto, medio y bajo) seleccionable mediante microinterruptores. Permite la instalación de cualquier detector de la serie NFX. De color blanco, incluye base B501AP intercambiable con el resto de detectores analógicos. Compatible con protocolos OPAL 159+159 y CLIP 99+9.
Conforme al Reglamento (UE) nº 305/2011 del Parlamento Europeo relativo a los productos de la construcción.
Aprobada según los requisitos de EN54-3 y EN54-17 con certificado CPD: 0832-CPD-1816
Totalmente instalado, programado y funcionando según planos y pliego de condiciones. Incluso ayudas, medios auxiliares y de seguridad, totalmente terminado.

| Código | Ud | Descripción | Rendimiento | Precio | Importe |
|---|---|---|---|---|---|
| O0101TEL | h | OFICIAL 1ª ELECT-TELECOMONIC | 0.2 | 15.29 | 3.06 |
| O0102TEL | h | OFICIAL 2ª ELECT-TELECOMONIC | 0.2 | 14.72 | 2.94 |
| P23DCD030 | ud | DETECTOR ANALÓGIO ÓPTICO-TÉRMICO | 1 | 65 | 65.00 |
| BSS-PC-I02 | ud | BSS-PC-I02 SIR.-FLA.DIR. EN BASE DE DETECTOR (material; 13/11/2019) | 1 | 94 | 94.00 |
| P23DCD021 | ud | BASE BLA.DET./ DISP. OPT ACUSTICO ANALÓGICO | 1 | 4 | 4.00 |
| %MA | % | MEDIOS AUXILIARES | 2 % | 169.00 | 3.38 |
|  |  | Total |  |  | 172.38 |

| Medición | Uds. | Parcial |
|---|---|---|
| PCI | 115 | 115.00 |
| Total |  | 115 |

**E23DCD045** ud DET. HUMO LINEAL IR ANALOGICO (15/06/2010)
6 ud × 813.72 (838.13 con costes indirectos) = 5028.78
Suministro e instalación de barrera analógica de detección de humo por reflexión de haz de luz infrarroja para centrales analógicas marca Notifier o equivalente modelo NFXI-BEAM. Compuesta por emisor y receptor montados en la misma unidad y un elemento reflector. Se conecta directamente al lazo de comunicaciones analógico y se alimenta del propio lazo, direccionamiento de 01 a 159. Fácil alineación, indicándose el valor de la señal recibida en dos displays de 7 segmentos. Incorpora compensación por suciedad, tres leds de estado y aislador de cortocircuito. Se incluye un reflector de 200 x 230 mm para distancias de 10 a 70 m. Compatible con protocolos OPAL 159+159 y CLIP 99+99. Conforme al Reglamento (UE) nº 305/2011 del Parlamento Europeo relativo a los productos de la construcción. Aprobada según los requisitos de EN54-12 y EN54-17, con certificado CPD: 0832-CPD-0330.
Totalmente instalado, programado y funcionando según planos y pliego de condiciones. Incluso ayudas, medios auxiliares y de seguridad, totalmente terminado.

| Código | Ud | Descripción | Rendimiento | Precio | Importe |
|---|---|---|---|---|---|
| O0101TEL | h | OFICIAL 1ª ELECT-TELECOMONIC | 0.3 | 15.29 | 4.59 |
| O0102TEL | h | OFICIAL 2ª ELECT-TELECOMONIC | 0.3 | 14.72 | 4.42 |
| NFXI-BEAM | u | NFXI-BEAM DETECTOR DE HUMO LINEAL IR (material; 13/11/2019) | 1 | 788 | 788.00 |
| WW00300 | ud | MATERIAL COMPLEMENTARIO O PZAS. E | 1 | 0.5 | 0.50 |
| WW00400 | ud | PEQUEÑO MATERIAL | 1 | 0.25 | 0.25 |
| %MA | % | MEDIOS AUXILIARES | 2 % | 797.76 | 15.96 |
|  |  | Total |  |  | 813.72 |

| Medición | Uds. | Parcial |
|---|---|---|
| PCI | 6 | 6.00 |
| Total |  | 6 |

**E23DCD050** ud PULSADOR ANALOGICO REARMABLE CON AISLADOR (15/06/2010)
19 ud × 78.18 (80.53 con costes indirectos) = 1530.07
Pulsador manual de alarma con elemento rearmable, direccionable y con aislador de cortocircuito incorporado marca Notifier o equivalente modelo M5A-RP02FF-N026-41. Direccionamiento sencillo mediante dos roto-swich decádicos (01-159). Dispone de Led que permite ver el estado del equipo. Prueba de funcionamiento y rearme mediante llave. Incluye caja para montaje en superficie PS031W y tapa de protección. Compatible con protocolos OPAL 159+159 y CLIP 99+99. Totalmente instalado, programado y funcionando según planos y pliego de condiciones. Incluso ayudas, medios auxiliares y de seguridad, totalmente terminado.

| Código | Ud | Descripción | Rendimiento | Precio | Importe |
|---|---|---|---|---|---|
| O0101TEL | h | OFICIAL 1ª ELECT-TELECOMONIC | 0.2 | 15.29 | 3.06 |
| O0102TEL | h | OFICIAL 2ª ELECT-TELECOMONIC | 0.2 | 14.72 | 2.94 |
| P23DCD050 | ud | DIRECC. ANALOG. REARMABLE CON AISLADOR (material; 13/09/2016) | 1 | 65 | 65.00 |
| P23DCD051 | ud | CAJA MONTAJE SUPERFICIE PULSADORES SERIE KAC (material; 13/09/2016) | 1 | 4.9 | 4.90 |
| P23DCD221 | ud | MATERIAL COMPLEMENTARIO O PZAS. E (material; 16/09/2016) | 1 | 0.5 | 0.50 |
| P23DCD222 | ud | PEQUEÑO MATERIAL (material; 16/09/2016) | 1 | 0.25 | 0.25 |
| %MA | % | MEDIOS AUXILIARES | 2 % | 76.65 | 1.53 |
|  |  | Total |  |  | 78.18 |

| Medición | Uds. | Parcial |
|---|---|---|
| PCI | 19 | 19.00 |
| Total |  | 19 |

**E23DCD060** ud SIRENA ANALOG. CON FLASH Y BASE CON AISLADOR (15/06/2010)
4 ud × 107.87 (111.11 con costes indirectos) = 444.44
Sirena y flash direccionable con base de detector integrada color blanco detector marca Notifier (Honeywell) o equivalente modelo BSS-PC-I02, alimentada por lazo de comunicaciones y con aislador de cortocircuito incorporado. Consumo 6mA, 32 tonos seleccionables de 97dB. Incluso base de montaje B501AP. Compatible con protocolos OPAL 159+159 y CLIP 99+99. Conforme al Reglamento (UE) nº 305/2011 del Parlamento Europeo relativo a los productos de la construcción. Aprobada según los requisitos de EN54-3 y EN54-17 con certificado CPD: 0832-CPD-1816. Totalmente instalada, programada y funcionando según planos y pliego de condiciones. Incluso ayudas, medios auxiliares y de seguridad, totalmente terminado.

| Código | Ud | Descripción | Rendimiento | Precio | Importe |
|---|---|---|---|---|---|
| O0101TEL | h | OFICIAL 1ª ELECT-TELECOMONIC | 0.2 | 15.29 | 3.06 |
| O0102TEL | h | OFICIAL 2ª ELECT-TELECOMONIC | 0.2 | 14.72 | 2.94 |
| P23DCD060 | ud | SIR.-FLASH DIRECCIONABLE EN BASE DE DETECTOR (material; 13/11/2019) | 1 | 95 | 95.00 |
| P23DCD021 | ud | BASE BLA.DET./ DISP. OPT ACUSTICO ANALÓGICO | 1 | 4 | 4.00 |
| P23DCD221 | ud | MATERIAL COMPLEMENTARIO O PZAS. E | 1 | 0.5 | 0.50 |
| P23DCD222 | ud | PEQUEÑO MATERIAL | 1 | 0.25 | 0.25 |
| %MA | % | MEDIOS AUXILIARES | 2 % | 105.75 | 2.12 |
|  |  | Total |  |  | 107.87 |

| Medición | Uds. | Parcial |
|---|---|---|
| PCI | 4 | 4.00 |
| Total |  | 4 |

**E23DCD070** ud SIR.ANA..EXT. CON FLASH Y BASE CON AISLADOR (15/06/2010)
1 ud × 122.48 (126.15 con costes indirectos) = 126.15
Sirena y flash direccionable para exteriores, IP-65, con base de detector integrada color blanco detector marca Notifier (Honeywell) o equivalente modelo WSS-PC-I02, alimentada por lazo de comunicaciones y con aislador de cortocircuito incorporado. Consumo 6mA, 32 tonos seleccionables de 97dB. Incluso zócalo estanco WRR IP65 de color rojo para entrada de tubo visto y con base incorporada B501AP para las gamas de dispositivo óptico acústicos Analógicos ( sirenas y flashes direccionables. Compatible con protocolos OPAL 159+159 y CLIP 99+99. Conforme al Reglamento (UE) nº 305/2011 del Parlamento Europeo relativo a los productos de la construcción. Aprobada según los requisitos de EN54-3 y EN54-17 con certificado CPD: 0832-CPD-1816. Totalmente instalada, programada y funcionando según planos y pliego de condiciones. Incluso ayudas, medios auxiliares y de seguridad, totalmente terminado.

| Código | Ud | Descripción | Rendimiento | Precio | Importe |
|---|---|---|---|---|---|
| O0101TEL | h | OFICIAL 1ª ELECT-TELECOMONIC | 0.2 | 15.29 | 3.06 |
| O0102TEL | h | OFICIAL 2ª ELECT-TELECOMONIC | 0.2 | 14.72 | 2.94 |
| P23DCD061 | ud | SIR.-FLA.DIR. EN BASE DE DETECTOR EXT. (material; 30/12/2016) | 1 | 95 | 95.00 |
| P23DCD021 | ud | BASE BLA.DET./ DISP. OPT ACUSTICO ANALÓGICO | 1 | 4 | 4.00 |
| P23DCD063 | ud | WRR ZÓC.CON BASE SUP. PARA SIRENAS Y FLASHES (material; 26/09/2016) | 1 | 14.33 | 14.33 |
| P23DCD221 | ud | MATERIAL COMPLEMENTARIO O PZAS. E | 1 | 0.5 | 0.50 |
| P23DCD222 | ud | PEQUEÑO MATERIAL | 1 | 0.25 | 0.25 |
| %MA | % | MEDIOS AUXILIARES | 2 % | 120.08 | 2.40 |
|  |  | Total |  |  | 122.48 |

| Medición | Uds. | Parcial |
|---|---|---|
| PCI | 1 | 1.00 |
| Total |  | 1 |

**E23DCD110** ud FUENTE ALIMENT. 24 VDC 5 A - HLSPS50 (15/06/2010)
4 ud × 336.5 (346.6 con costes indirectos) = 1386.40
Fuente de alimentación conmutada de 24Vcc 5A controlada por microprocesador, marca Notifier o equivalente modelo HLSPS-50. Salidas independientes protegidas por fusibles térmicos (PTC) y 10 indicadores luminosos de estado, salidas de relé para indicación del estado de la fuente. Dispone de supervisión de la alimentación conmutada y protección contra cortocircuitos. Incorpora un circuito de supervisión de baterías para presencia, nivel y eficacia. Supervisión de derivas a Tierra. Incluye 2 baterías de 12V 7A/h modelo PS1207. Certificado conforme a la norma EN54 parte 4 según exigencia de la Directiva 89/106/CEE relativa a los productos de la construcción.
Totalmente instalada y funcionando según memoria, planos y pliego de condiciones. Incluso ayudas, medios auxiliares y de seguridad, totalmente terminado.

| Código | Ud | Descripción | Rendimiento | Precio | Importe |
|---|---|---|---|---|---|
| O0101TEL | h | OFICIAL 1ª ELECT-TELECOMONIC | 0.2 | 15.29 | 3.06 |
| O0102TEL | h | OFICIAL 2ª ELECT-TELECOMONIC | 0.2 | 14.72 | 2.94 |
| P23DCD110 | ud | FUENTE DE ALIMENTACIÓN 24 VDC 5A (material; 29/06/2011) | 1 | 265 | 265.00 |
| P23DCD111 | ud | BATERÍA 12 V. 7A/H (material; 29/06/2011) | 2 | 18.03 | 36.06 |
| P23DCD112 | ud | RELÉ SUPERVISIÓN LINEA (material; 29/06/2011) | 1 | 22.84 | 22.84 |
| %MA | % | MEDIOS AUXILIARES | 2 % | 329.90 | 6.60 |
|  |  | Total |  |  | 336.5 |

| Medición | Uds. | Parcial |
|---|---|---|
| PCI | 4 | 4.00 |
| Total |  | 4 |

**E23DCD120** ud MODULO MONITOR 10 ENTRADAS. IM-10 (15/06/2010)
4 ud × 195.78 (201.65 con costes indirectos) = 806.60
Suministro e instalación de módulo monitor de 10 entradas para contactos de entrada libre de tensión marca Notifier o equivalente modelo IM10, permite la señalización de estados a través de la línea de detección inteligente. Entrada de línea supervisada. Ocupa diez direcciones consecutivas en el lazo. Direccionamiento sencillo mediante dos roto-swich decádicos y led de estado por cada una de las entradas. Montado en caja para montaje en superficie SMBW-V0. Certificado conforme a la norma UNE-EN54 parte 18 según exigencia de la Directiva 89/106/CEE relativa a los productos de la construcción. Totalmente instalado, programado y funcionando según memoria planos y pliego de condiciones. Incluso ayudas, medios auxiliares y de seguridad, totalmente terminado.

| Código | Ud | Descripción | Rendimiento | Precio | Importe |
|---|---|---|---|---|---|
| O0101TEL | h | OFICIAL 1ª ELECT-TELECOMONIC | 0.2 | 15.29 | 3.06 |
| O0102TEL | h | OFICIAL 2ª ELECT-TELECOMONIC | 0.2 | 14.72 | 2.94 |
| P23DCD120 | ud | MÓDULO MONITOR DE 10 ENTRADAS (material; 30/12/2016) | 1 | 164 | 164.00 |
| P23DCD121 | ud | CAJA DE MONTAJE (material; 29/06/2011) | 1 | 21.94 | 21.94 |
| %MA | % | MEDIOS AUXILIARES | 2 % | 191.94 | 3.84 |
|  |  | Total |  |  | 195.78 |

| Medición | Uds. | Parcial |
|---|---|---|
| Compuertas | 3 | 3.00 |
| Arranque BIES | 1 | 1.00 |
| Total |  | 4 |

**E23DCD130** ud MODULO DE CONTROL A 240VAC- M701-240 (15/06/2010)
3 ud × 86.7 (89.3 con costes indirectos) = 267.90
Suministro e instalación de módulo de control de una salida de relé direccionable para activar equipos externos mediante un contacto seco (NC/C/NA) de 250 Vca / 5A, marca Notifier o equivalente, Modelo M701-240. Aislador de linea incorporado en ambas entradas de lazo. Actuación direccionable y programable. Selección de dirección mediante dos roto-swich decádicos operable lateral y frontalmente. Certificado conforme a la norma UNE-EN54 parte 18 según exigencia de la Directiva 89/106/CEE relativa a los productos de la construcción. Totalmente instalado, programado y funcionando según memoria, planos y pliego de condiciones. Incluso ayudas, medios auxiliares y de seguridad, totalmente terminado.

| Código | Ud | Descripción | Rendimiento | Precio | Importe |
|---|---|---|---|---|---|
| O0101TEL | h | OFICIAL 1ª ELECT-TELECOMONIC | 0.2 | 15.29 | 3.06 |
| O0102TEL | h | OFICIAL 2ª ELECT-TELECOMONIC | 0.2 | 14.72 | 2.94 |
| P23DCD130 | ud | MÓDULO DE CONTROL A 240VAC (material; 29/06/2011) | 1 | 79 | 79.00 |
| %MA | % | MEDIOS AUXILIARES | 2 % | 85.00 | 1.70 |
|  |  | Total |  |  | 86.7 |

| Medición | Uds. | Parcial |
|---|---|---|
| Retenedores | 2 | 2.00 |
| Parada sistema ventilación | 1 | 1.00 |
| Total |  | 3 |

**E26PG020** ud RET.ELE. PUERTA 400 N C/DESBLOQUEO (20/11/2006)
4 ud × 64.95 (66.9 con costes indirectos) = 267.60
Retenedor electromagnético para puerta cortafuegos, de montaje en superficie o empotrado; formado por electroimán encapsulado y placa de retención con rótula. Fuerza de retención de 400 N. Equipado con pulsador de desbloqueo en el retenedor. Alimentación 24 Vcc-67 mA con protección contra polaridad inversa. Funcionamiento para puerta normalmente abierta y desbloqueo automático de cierre de puerta en estado de alarma de incendio (corte de alimentación al electroimán). Conjunto con marcado CE y DdP (Declaración de prestaciones) según Reglamento (UE) 305/2011. Dispositivo fabricado según UNE-EN 1155. Totalmente instalado sobre puerta; i/p.p de conexión eléctrica, sin incluir la instalación eléctrica de alimentación. Conforme a CTE DB SI.

| Código | Ud | Descripción | Rendimiento | Precio | Importe |
|---|---|---|---|---|---|
| O0101TEL | h | OFICIAL 1ª ELECT-TELECOMONIC | 0.5 | 15.29 | 7.65 |
| O0102TEL | h | OFICIAL 2ª ELECT-TELECOMONIC | 0.5 | 14.72 | 7.36 |
| P23PG020 | ud | RET.ELE. PUERTA 400 N C/BOTÓN DESBLOQUEO (material; 20/11/2006) | 1 | 48.67 | 48.67 |
| %MA | % | MEDIOS AUXILIARES | 2 % | 63.68 | 1.27 |
|  |  | Total |  |  | 64.95 |

| Medición | Uds. | Parcial |
|---|---|---|
| PCI | 4 | 4.00 |
| Total |  | 4 |

**E23DCD140** m INST.LAZO ANA. LHR 2X1,5 + TUBO FLEXIBLE (15/03/2004)
1170 m × 3.88 (4 con costes indirectos) = 4680.00
Suministro e instalación de metro lineal de cable manguera para el lazo analógico. Formado por un par de hilos trenzados y apantallados, de sección 1,5 mm2 de la marca HONEYWELL LIFE SAFETY, o equivalente aprobado Modelo 2x1,5-LHR. Trenzado de 20 vueltas por metro. Pantalla de aluminio con hilo de drenaje. Resistente al fuego según UNE 50200. De color rojo y cobre pulido flexible, resistente al fuego y libre de halógenos. Aislamiento de silicona. Instalado bajo tubo corrugado de 16mm. Ejecución empotrado. Incluso p.p. de cajas de derivación, regletas, soportes y pequeño material. Totalmente medida la longitud instalado, conexionado y probado. Incluso ayudas, medios auxiliares y de seguridad, totalmente terminado.

| Código | Ud | Descripción | Rendimiento | Precio | Importe |
|---|---|---|---|---|---|
| O0101TEL | h | OFICIAL 1ª ELECT-TELECOMONIC | 0.07 | 15.29 | 1.07 |
| O0102TEL | h | OFICIAL 2ª ELECT-TELECOMONIC | 0.07 | 14.72 | 1.03 |
| P23DCD140 | m | CABLE TRENZADO APANTALLADO 2X1,5-LHR (material; 29/06/2011) | 1 | 1.2 | 1.20 |
| P15AF068 | m | TUBO FORROPLAST DN20 (material; 15/03/2004) | 1 | 0.5 | 0.50 |
| %MA | % | MEDIOS AUXILIARES | 2 % | 3.80 | 0.08 |
|  |  | Total |  |  | 3.88 |

| Medición | Uds. | Largo | Parcial |
|---|---|---|---|
| Edificio | 6 | 195 | 1170.00 |
| Total |  |  | 1170 |

**E23DCD150** m INST.LAZO ANAL-CON. LHR 2X1,5 + TUBO RÍGIDO (15/06/2010)
85 m × 4.74 (4.88 con costes indirectos) = 414.80
Suministro e instalación de metro lineal de cable manguera para el lazo analógico o convencional. Formado por un par de hilos trenzados y apantallados, de sección 1,5 mm2 de la marca de la marca Notifier (Honeywell) o equivalente modelo 2x1,5-LHR. Trenzado de 20 vueltas por metro. Pantalla de aluminio con hilo de drenaje. Resistente al fuego según UNE 50200. De color rojo y cobre pulido flexible, resistente al fuego y libre de halógenos. Aislamiento de silicona. Instalado bajo tubo rígido de 20 ó 25mm. Ejecución en superficie. Incluso p.p. de cajas de derivación, regletas, soportes y pequeño material. Totalmente medida la longitud instalado, conexionado y probado. Incluso ayudas, medios auxiliares y de seguridad, totalmente terminado.

| Código | Ud | Descripción | Rendimiento | Precio | Importe |
|---|---|---|---|---|---|
| O0101TEL | h | OFICIAL 1ª ELECT-TELECOMONIC | 0.075 | 15.29 | 1.15 |
| O0102TEL | h | OFICIAL 2ª ELECT-TELECOMONIC | 0.075 | 14.72 | 1.10 |
| P23DCD140 | m | CABLE TRENZADO APANTALLADO 2X1,5-LHR | 1 | 1.2 | 1.20 |
| P23DCD151 | m | TUBO RÍG.DN32 PARA INS.DE INC. C/ SOPORTES (material; 29/06/2011) | 1 | 1.2 | 1.20 |
| %MA | % | MEDIOS AUXILIARES | 2 % | 4.65 | 0.09 |
|  |  | Total |  |  | 4.74 |

| Medición | Uds. | Largo | Parcial |
|---|---|---|---|
| Edificio | 1 | 85 | 85.00 |
| Total |  |  | 85 |

**E23DCD160** m INST.CAB.DES.FUE. ALIMENTACIÓN O MÓD CONTROL (15/03/2004)
70 m × 3.88 (4 con costes indirectos) = 280.00
Suministro e instalación de metro lineal de cable manguera para alimentación de equipos desde fuente de alimentación, o conexión desde módulos de control (retenedores, compuertas, módulos, equipos pci, etc). Formado por un par de hilos trenzados y apantallados, de sección 1,5 mm2 de la marca HONEYWELL LIFE SAFETY, o equivalente aprobado Modelo 2x1,5-LHR. Trenzado de 20 vueltas por metro. Pantalla de aluminio con hilo de drenaje. Resistente al fuego según UNE 50200. De color rojo y cobre pulido flexible, resistente al fuego y libre de halógenos. Aislamiento de silicona. Instalado bajo tubo corrugado de 16mm. Ejecución empotrado. Incluso p.p. de cajas de derivación, regletas, soportes y pequeño material.
Totalmente medida la longitud instalado, conexionado y probado. Incluso ayudas, medios auxiliares y de seguridad, totalmente terminado.

| Código | Ud | Descripción | Rendimiento | Precio | Importe |
|---|---|---|---|---|---|
| O0101TEL | h | OFICIAL 1ª ELECT-TELECOMONIC | 0.07 | 15.29 | 1.07 |
| O0102TEL | h | OFICIAL 2ª ELECT-TELECOMONIC | 0.07 | 14.72 | 1.03 |
| P23DCD140 | m | CABLE TRENZADO APANTALLADO 2X1,5-LHR | 1 | 1.2 | 1.20 |
| P15AF068 | m | TUBO FORROPLAST DN20 | 1 | 0.5 | 0.50 |
| %MA | % | MEDIOS AUXILIARES | 2 % | 3.80 | 0.08 |
|  |  | Total |  |  | 3.88 |

| Medición | Uds. | Largo | Parcial |
|---|---|---|---|
| PCI | 7 | 10 | 70.00 |
| Total |  |  | 70 |

**E23DCD190** ud PRO. Y PUESTA EN MARCHA DE LA INSTALACIÓN (15/06/2010)
1 ud × 764.39 (787.32 con costes indirectos) = 787.32
Programación y puesta en marcha de la instalación de detección de incendios, incluyendo:
- Prueba completa del sistema de detección y alarma de incendios, mediante equipo de comprobación universal y gas ecológico SOLO-A3 de Notifier o equivalente aprobado
- Planos definitivos "as built" de la instalación de detección
- Programación de la central incorporando los gráficos y planos del edificio
- Programación del redireccionador de la información del puerto RS232/RS485 de la central de incendios al PC de gestión TG en redes mediante protocolo TCP/IP.
- Instalación de la nueva licencia y programación y gráficos en puesto de gestión central de sistemas detección Notifier
Totalmente instalada, programada y funcionando según memoria, planos y pliego de condiciones. La puesta en marcha deberá incluir la certificación de los lazos mediante la entrega de datos de la herramienta POL-100 de Notifier. Incluso ayudas, medios auxiliares y de seguridad, totalmente terminado.

| Código | Ud | Descripción | Rendimiento | Precio | Importe |
|---|---|---|---|---|---|
| O0101TEL | h | OFICIAL 1ª ELECT-TELECOMONIC | 15 | 15.29 | 229.35 |
| O0102TEL | h | OFICIAL 2ª ELECT-TELECOMONIC | 15 | 14.72 | 220.80 |
| P23DCD1 | ud | PROGRAMACIÓN PERSONAL ESPECIALIZADO (mano de obra; 13/11/2019) | 15 | 19.95 | 299.25 |
| %MA | % | MEDIOS AUXILIARES | 2 % | 749.40 | 14.99 |
|  |  | Total |  |  | 764.39 |

| Medición | Uds. | Parcial |
|---|---|---|
| PCI | 1 | 1.00 |
| Total |  | 1 |

### SCAP16.2 EXTINCION POR AGUA (10/11/2000)
Importe: 23523.44

**E26FDG120** ud GRUPO PRES. MONOBLOC ELÉCTRICO 12M3/H 60MCA (10/11/2000)
1 ud × 4865.48 (5011.44 con costes indirectos) = 5011.44
Grupo de presión contra incendios compacto para 12 m3/h a 60 m.c.a., marca Ebara o equivalente modelo AFU 12 3M 32-200/5,5 compuesto por electrobomba principal eléctrica de 5,5 KW y electrobomba jockey de 0,9 KW, colector de aspiración con válvulas de seccionamiento, colector de impulsión con válvulas de corte y retención, válvula principal de retención y colector de pruebas en impulsión con caudalímetro y válvula, manómetro y válvula de seguridad, acumulador hidroneumático de 25 l. Bancada común metálica y cuadro eléctrico de maniobras según Normas UNE (23-500-2012 anexo C). Medida la unidad instalada. Incluso batería de arranque y conjunto de pruebas completo. Incluso ayudas, medios auxiliares y de seguridad, totalmente terminado.

| Código | Ud | Descripción | Rendimiento | Precio | Importe |
|---|---|---|---|---|---|
| O0101FO | h | OFICIAL 1ª FONTANERO CALEFACTOR | 8 | 15.29 | 122.32 |
| O0102FO | h | OFICIAL 2ª FONTANERO CALEFACTOR (mano de obra) | 8 | 14.72 | 117.76 |
| P23FP020 | ud | GRU.PRES.ELÉ.12 M3/H - 60 MCA S/UNE 23500... (material; 13/11/2019) | 1 | 4120 | 4120.00 |
| P23FP022 | ud | CONJUNTO DE PRUEBAS Y CAUDALÍMETRO (material; 10/02/2018) | 1 | 410 | 410.00 |
| %MA | % | MEDIOS AUXILIARES | 2 % | 4770.08 | 95.40 |
|  |  | Total |  |  | 4865.48 |

| Medición | Uds. | Parcial |
|---|---|---|
| PCI | 1 | 1.00 |
| Total |  | 1 |

**E20TE097** ud DEP.POL. AGUA SANITARIA 12000 LTS ÚTILES (10/11/2000)
1 ud × 3243.61 (3340.92 con costes indirectos) = 3340.92
Suministro y colocación de depósito para agua sanitaria de 12000 litros útiles, vertical de fondo plano, fabricado en poliester reforzado con fibra de vidrio de 250cm de diámetro y 300 cm de altura o dimensión equivalente aprobada por la DF. De tipo cerrado, con sistema de regulación de llenado por niveles y solenoide DN20 incluido, vaciado y rebosadero DN63. Montado y nivelado i/ p.p. piezas especiales y accesorios, instalado y funcionando, y sin incluir la tubería de abastecimiento. Incluso ayudas, medios auxiliares y de seguridad, totalmente terminado.

| Código | Ud | Descripción | Rendimiento | Precio | Importe |
|---|---|---|---|---|---|
| O0101FO | h | OFICIAL 1ª FONTANERO CALEFACTOR | 1 | 15.29 | 15.29 |
| O0102FO | h | OFICIAL 2ª FONTANERO CALEFACTOR | 1 | 14.72 | 14.72 |
| PIF01-020 | ud | DEP.12000 LTS ÚTI.CON P.P.BOY. Y SOLENOIDE (material; 23/11/2018) | 1 | 3150 | 3150.00 |
| %MA | % | MEDIOS AUXILIARES | 2 % | 3180.01 | 63.60 |
|  |  | Total |  |  | 3243.61 |

| Medición | Uds. | Parcial |
|---|---|---|
| PCI | 1 | 1.00 |
| Total |  | 1 |

**E23CCH210** ud VÁLVULA CONTROL FLUJO (10/11/2000)
1 ud × 410.55 (422.87 con costes indirectos) = 422.87
Válvula control flujo de red de BIE de 2" conectada con la central de incendios, incluso racores. Montada. Incluso ayudas, medios auxiliares y de seguridad, totalmente terminado.

| Código | Ud | Descripción | Rendimiento | Precio | Importe |
|---|---|---|---|---|---|
| O0101FO | h | OFICIAL 1ª FONTANERO CALEFACTOR | 0.25 | 15.29 | 3.82 |
| O0102FO | h | OFICIAL 2ª FONTANERO CALEFACTOR | 0.25 | 14.72 | 3.68 |
| P23CCH210 | ud | VÁLVULA CONTRO FLUJO 2" (material; 13/05/2016) | 1 | 395 | 395.00 |
| %MA | % | MEDIOS AUXILIARES | 2 % | 402.50 | 8.05 |
|  |  | Total |  |  | 410.55 |

| Medición | Uds. | Parcial |
|---|---|---|
| PCI | 1 | 1.00 |
| Total |  | 1 |

**E23CCB310** ud EQU.DE TRA.DE AGUA DEL DEP. CONTRA INCENDIOS (10/11/2000)
1 ud × 3017.97 (3108.51 con costes indirectos) = 3108.51
Equipo de tratamiento depósito contra incendios constituido por:
- Filtro multicapa modelo CTF A4.
- Equipo controlador de cloro, dosificadora modelo SE5, depósito de 120 litros, kit determinación de cloro y pH y primera carga de Hipoclorito Sódico (envase de 30 kg).
Incluso transporte y mano de obra para su montaje y puesta en marcha. Incluso ayudas, medios auxiliares y de seguridad, totalmente terminado.

| Código | Ud | Descripción | Rendimiento | Precio | Importe |
|---|---|---|---|---|---|
| O0101FO | h | OFICIAL 1ª FONTANERO CALEFACTOR | 1.2 | 15.29 | 18.35 |
| O0102FO | h | OFICIAL 2ª FONTANERO CALEFACTOR | 1.2 | 14.72 | 17.66 |
| P23CCB300 | ud | EQUIPO TRATAMIENTO 15 M3 (material; 10/11/2007) | 1 | 2541 | 2541.00 |
| P23CCB301 | ud | ACCESORIOS EQUIPO TRATAMIENTO 15 M3 (material; 30/08/2016) | 1 | 381.78 | 381.78 |
| %MA | % | MEDIOS AUXILIARES | 2 % | 2958.79 | 59.18 |
|  |  | Total |  |  | 3017.97 |

| Medición | Uds. | Parcial |
|---|---|---|
| PCI | 1 | 1.00 |
| Total |  | 1 |

**E23CCH018** ud B.I.E. 25MMX20 M. ABATIBLE SIN ARMARIO (10/11/2000)
16 ud × 244.81 (252.15 con costes indirectos) = 4034.40
Boca de incendio equipada (B.I.E.) con soporte abatible y sin armario, marca Macoin o equivalente modelo Swing 25/3 BM, compuesta por devanadera circular pintada de 525 mm de diámetro, latiguillo de alimentación, manómetro, lanza de tres efectos conectada por medio de machón roscado, manguera semirrígida de 25 mm de diámetro y 20 m de longitud. Medida la unidad instalada. Incluso ayudas, medios auxiliares y de seguridad, totalmente terminado. Mexida la unidad instalada. Incluso ayudas, medios auxiliares y de seguridad, totalmente terminado.

| Código | Ud | Descripción | Rendimiento | Precio | Importe |
|---|---|---|---|---|---|
| O0101FO | h | OFICIAL 1ª FONTANERO CALEFACTOR | 1 | 15.29 | 15.29 |
| O0102FO | h | OFICIAL 2ª FONTANERO CALEFACTOR | 1 | 14.72 | 14.72 |
| P23CCH014 | ud | BIE 25 MM.X 20 M. ABATIBLE SIN ARMARIO (material; 13/11/2019) | 1 | 210 | 210.00 |
| %MA | % | MEDIOS AUXILIARES | 2 % | 240.01 | 4.80 |
|  |  | Total |  |  | 244.81 |

| Medición | Uds. | Parcial |
|---|---|---|
| PCI | 16 | 16.00 |
| Total |  | 16 |

**E26FDQ514** ud B.I.E.25MMX20 M.EMP.ARM.BIE+ARM. EXTINTOR (10/11/2000)
2 ud × 533.48 (549.48 con costes indirectos) = 1098.96
Boca de incendio equipada (B.I.E.) compuesta por armario para empotrar con capacidad para una bie de 25 mm y un extintor, de 660x600x210 mm (altoxanchoxfondo), marca Macoin o equivalente modelo Swing 25/5 BM, con armario y puerta ciega en chapa de acero inoxidabee. Cerradura de cuadradillo, válvula de 1", latiguillo de alimentación, manómetro, lanza de tres efectos conectada por medio de machón roscado, devanadera abatible, manguera semirrígida de 25 mm de diámetro y 20 m de longitud, con inscripción sobre puerta indicativo de manguera.
Incluso armario extintor (extintor no incluido) modelo Wall 6/1S de 660x270 mm con puerta ciega de acero inoxidable para conjunto horizontal.
Mexida la unidad instalada. Incluso ayudas, medios auxiliares y de seguridad, totalmente terminado.

| Código | Ud | Descripción | Rendimiento | Precio | Importe |
|---|---|---|---|---|---|
| O0101FO | h | OFICIAL 1ª FONTANERO CALEFACTOR | 1.5 | 15.29 | 22.94 |
| O0102FO | h | OFICIAL 2ª FONTANERO CALEFACTOR | 1.5 | 14.72 | 22.08 |
| P23FF158 | ud | BIE 25 MM.X 20 M.EN ARM.MOD.BIE+ARM.EXTIN... (material; 13/11/2019) | 1 | 478 | 478.00 |
| %MA | % | MEDIOS AUXILIARES | 2 % | 523.02 | 10.46 |
|  |  | Total |  |  | 533.48 |

| Medición | Uds. | Parcial |
|---|---|---|
| Auditorio | 2 | 2.00 |
| Total |  | 2 |

**E26ATN020** m TUB.INC. ACERO NEGRO DIN 2440 1 1/4" DN32 (10/11/2000)
158 m × 16.62 (17.12 con costes indirectos) = 2704.96
Tubería de instalación de red de distribución de agua contra incendios, formada por tubo de acero negro para soldar, DIN-2440 de 1 1/4" (DN32), sin calorifugar, con acabado con 2 manos de esmalte sintético brillante en color rojo (RAL 3000 o equivalente). Totalmente montada; i/p.p. de uniones, soportes y accesorios. Incluso ayudas, medios auxiliares y de seguridad, totalmente terminado.

| Código | Ud | Descripción | Rendimiento | Precio | Importe |
|---|---|---|---|---|---|
| O0101FO | h | OFICIAL 1ª FONTANERO CALEFACTOR | 0.25 | 15.29 | 3.82 |
| O0102FO | h | OFICIAL 2ª FONTANERO CALEFACTOR | 0.25 | 14.72 | 3.68 |
| P20TA050 | m | TUBERÍA ACERO NEGRO SOLD.1 1/4" MINIO/PINTURA (material; 13/11/2019) | 1.1 | 7.83 | 8.61 |
| P23ATW010 | l | PINTURA ESMALTE SINTÉTICO BRILLO ROJO FUEGO (material; 20/11/2006) | 0.016 | 11 | 0.18 |
| %MA | % | MEDIOS AUXILIARES | 2 % | 16.29 | 0.33 |
|  |  | Total |  |  | 16.62 |

| Medición | Uds. | Largo | Parcial |
|---|---|---|---|
| Edificio | 1 | 158 | 158.00 |
| Total |  |  | 158 |

**E26ATN030** m TUB.INC. ACERO NEGRO DIN 2440 1 1/2" DN40 (10/11/2000)
129 m × 19.28 (19.86 con costes indirectos) = 2561.94
Tubería de instalación de red de distribución de agua contra incendios, formada por tubo de acero negro para soldar, DIN-2440 de 1 1/2" (DN40), sin calorifugar, con acabado con 2 manos de esmalte sintético brillante en color rojo (RAL 3000 o equivalente). Totalmente montada; i/p.p. de uniones, soportes y accesorios. Incluso ayudas, medios auxiliares y de seguridad, totalmente terminado.

| Código | Ud | Descripción | Rendimiento | Precio | Importe |
|---|---|---|---|---|---|
| O0101FO | h | OFICIAL 1ª FONTANERO CALEFACTOR | 0.3 | 15.29 | 4.59 |
| O0102FO | h | OFICIAL 2ª FONTANERO CALEFACTOR | 0.3 | 14.72 | 4.42 |
| P20TA060 | m | TUBERÍA ACERO NEGRO SOLD.1 1/2" MINIO/PINTURA (material; 13/11/2019) | 1.1 | 8.79 | 9.67 |
| P23ATW010 | l | PINTURA ESMALTE SINTÉTICO BRILLO ROJO FUEGO | 0.02 | 11 | 0.22 |
| %MA | % | MEDIOS AUXILIARES | 2 % | 18.90 | 0.38 |
|  |  | Total |  |  | 19.28 |

| Medición | Uds. | Largo | Parcial |
|---|---|---|---|
| Edificio | 1 | 129 | 129.00 |
| Total |  |  | 129 |

**E26ATN040** m TUB. INCENDIOS ACERO NEGRO DIN 2440 2" DN50 (10/11/2000)
35 m × 29.39 (30.27 con costes indirectos) = 1059.45
Tubería de instalación de red de distribución de agua contra incendios, formada por tubo de acero negro para soldar, DIN-2440 de 2" (DN50), sin calorifugar, con acabado con 2 manos de esmalte sintético brillante en color rojo (RAL 3000 o similar). Totalmente montada; i/p.p. de uniones, soportes y accesorios. Incluso ayudas, medios auxiliares y de seguridad, totalmente terminado.

| Código | Ud | Descripción | Rendimiento | Precio | Importe |
|---|---|---|---|---|---|
| O0101FO | h | OFICIAL 1ª FONTANERO CALEFACTOR | 0.333 | 15.29 | 5.09 |
| O0102FO | h | OFICIAL 2ª FONTANERO CALEFACTOR | 0.333 | 14.72 | 4.90 |
| P20TA070 | m | TUBO ACERO NEGRO SOLDAR 2" DIN 2440 (material; 20/11/2006) | 1.1 | 16.85 | 18.54 |
| P23ATW010 | l | PINTURA ESMALTE SINTÉTICO BRILLO ROJO FUEGO | 0.025 | 11 | 0.28 |
| %MA | % | MEDIOS AUXILIARES | 2 % | 28.81 | 0.58 |
|  |  | Total |  |  | 29.39 |

| Medición | Uds. | Largo | Parcial |
|---|---|---|---|
| Edificio | 1 | 35 | 35.00 |
| Total |  |  | 35 |

**DFA.9100** ud DETECTOR FLUJO AGUA (10/11/2000)
1 ud × 67.85 (69.89 con costes indirectos) = 69.89
Detector flujo agua. Incluso acoplamiento hidráulico, acoplamiento eléctrico y mano de obra para montaje e instalación. Totalmente montado. Incluso ayudas, medios auxiliares y de seguridad, totalmente terminado.

| Código | Ud | Descripción | Rendimiento | Precio | Importe |
|---|---|---|---|---|---|
| O0101FO | h | OFICIAL 1ª FONTANERO CALEFACTOR | 0.2 | 15.29 | 3.06 |
| O0102FO | h | OFICIAL 2ª FONTANERO CALEFACTOR | 0.2 | 14.72 | 2.94 |
| DETF.001 | ud | DETECTOR FLUJO IF (material; 23/06/2009) | 1 | 60.52 | 60.52 |
| %MA | % | MEDIOS AUXILIARES | 2 % | 66.52 | 1.33 |
|  |  | Total |  |  | 67.85 |

| Medición | Uds. | Parcial |
|---|---|---|
| PCI | 1 | 1.00 |
| Total |  | 1 |

**E22NVE029** ud VÁLVULA DE ESFERA 3/4" PN-10 (10/11/2000)
1 ud × 11.02 (11.35 con costes indirectos) = 11.35
Válvula de esfera PN-10 de 3/4", instalada, i/pequeño material y accesorios. Incluso ayudas, medios auxiliares y de seguridad, totalmente terminado.

| Código | Ud | Descripción | Rendimiento | Precio | Importe |
|---|---|---|---|---|---|
| O0101FO | h | OFICIAL 1ª FONTANERO CALEFACTOR | 0.2 | 15.29 | 3.06 |
| O0102FO | h | OFICIAL 2ª FONTANERO CALEFACTOR | 0.2 | 14.72 | 2.94 |
| P20TV025 | ud | VÁLVULA DE ESFERA 3/4" (material; 13/11/2019) | 1 | 4.8 | 4.80 |
| P01DW090 | ud | PEQUEÑO MATERIAL (material; 13/12/2015) | 0.03 | 0.13 | 0.00 |
| %MA | % | MEDIOS AUXILIARES | 2 % | 10.80 | 0.22 |
|  |  | Total |  |  | 11.02 |

| Medición | Uds. | Parcial |
|---|---|---|
| PCI | 1 | 1.00 |
| Total |  | 1 |

**E22NVE032** ud VÁLVULA DE ESFERA 1 1/2" PN-10 (10/11/2000)
1 ud × 31.78 (32.73 con costes indirectos) = 32.73
Válvula de esfera roscada PN-10 de 1 1/2", instalada, i/pequeño material y accesorios. Incluso ayudas, medios auxiliares y de seguridad, totalmente terminado.

| Código | Ud | Descripción | Rendimiento | Precio | Importe |
|---|---|---|---|---|---|
| O0101FO | h | OFICIAL 1ª FONTANERO CALEFACTOR | 0.5 | 15.29 | 7.65 |
| O0102FO | h | OFICIAL 2ª FONTANERO CALEFACTOR | 0.5 | 14.72 | 7.36 |
| P20TV032 | ud | VÁLVULA DE ESFERA 1 1/2" (material; 10/10/2008) | 1 | 16.15 | 16.15 |
| P01DW090 | ud | PEQUEÑO MATERIAL | 0.03 | 0.13 | 0.00 |
| %MA | % | MEDIOS AUXILIARES | 2 % | 31.16 | 0.62 |
|  |  | Total |  |  | 31.78 |

| Medición | Uds. | Parcial |
|---|---|---|
| PCI | 1 | 1.00 |
| Total |  | 1 |

**E22NVE033** ud VÁLVULA DE ESFERA 2" PN-10 (10/11/2000)
2 ud × 32.05 (33.01 con costes indirectos) = 66.02
Válvula de esfera roscada PN-10 de 2", instalada, i/pequeño material y accesorios, ayudas, medios auxiliares y de seguridad, totalmente terminado. Incluso ayudas, medios auxiliares y de seguridad, totalmente terminado.

| Código | Ud | Descripción | Rendimiento | Precio | Importe |
|---|---|---|---|---|---|
| O0101FO | h | OFICIAL 1ª FONTANERO CALEFACTOR | 0.5 | 15.29 | 7.65 |
| O0102FO | h | OFICIAL 2ª FONTANERO CALEFACTOR | 0.5 | 14.72 | 7.36 |
| P20TV037 | ud | VÁLVULA DE ESFERA 2" (material; 10/10/2008) | 1 | 16.41 | 16.41 |
| P01DW090 | ud | PEQUEÑO MATERIAL | 0.03 | 0.13 | 0.00 |
| %MA | % | MEDIOS AUXILIARES | 2 % | 31.42 | 0.63 |
|  |  | Total |  |  | 32.05 |

| Medición | Uds. | Parcial |
|---|---|---|
| PCI | 2 | 2.00 |
| Total |  | 2 |

### SCAP16.3 EXTINTORES, PROTECCIÓN PASIVA Y SEÑALIZACIÓN (10/11/2000)
Importe: 6813.36

**E26FEA030** ud EXTINTOR POLVO ABC 6 KG.PR.INC (15/06/2010)
50 ud × 37.95 (39.09 con costes indirectos) = 1954.50
Extintor de polvo químico ABC polivalente antibrasa, de eficacia 34A/183B, de 6 kg. de agente extintor, con soporte (bien atornillado a pared bien soldado a pilar metálico), manómetro comprobable y manguera con difusor, según Norma UNE, certificado AENOR. Medida la unidad instalada. Incluso ayudas, medios auxiliares y de seguridad, totalmente terminado.

| Código | Ud | Descripción | Rendimiento | Precio | Importe |
|---|---|---|---|---|---|
| O0102FO | h | OFICIAL 2ª FONTANERO CALEFACTOR | 0.15 | 14.72 | 2.21 |
| P23FJ030 | ud | EXTINTOR POLVO ABC 6 KG. PR.INC. (material; 30/11/2016) | 1 | 35 | 35.00 |
| %MA | % | MEDIOS AUXILIARES | 2 % | 37.21 | 0.74 |
|  |  | Total |  |  | 37.95 |

| Medición | Uds. | Parcial |
|---|---|---|
| Edificio | 50 | 50.00 |
| Total |  | 50 |

**E26FEE200** ud EXTINTOR CO2 5 KG. (15/06/2010)
6 ud × 108.33 (111.58 con costes indirectos) = 669.48
Extintor de nieve carbónica CO2, de eficacia 89B, de 5 kg. de agente extintor, construido en acero, con soporte y manguera con difusor, según Norma UNE. Equipo con certificación AENOR. Medida la unidad instalada. Incluso ayudas, medios auxiliares y de seguridad, totalmente terminado.

| Código | Ud | Descripción | Rendimiento | Precio | Importe |
|---|---|---|---|---|---|
| O0102FO | h | OFICIAL 2ª FONTANERO CALEFACTOR | 0.15 | 14.72 | 2.21 |
| P23FJ260 | ud | EXTINTOR CO2 5 KG. DE ACERO (material; 30/11/2016) | 1 | 104 | 104.00 |
| %MA | % | MEDIOS AUXILIARES | 2 % | 106.21 | 2.12 |
|  |  | Total |  |  | 108.33 |

| Medición | Uds. | Parcial |
|---|---|---|
| Edificio | 6 | 6.00 |
| Total |  | 6 |

**E26J180** ud COL. INTUMESCENTE DE TUBERÍA DE 110-160 MM (15/06/2010)
6 ud × 110.72 (114.04 con costes indirectos) = 684.24
Collarín intumescente PROMASTOP®-U o equivalente, para tubería de plástico PVC de 75 a 160 mm de diámetro, proporcionando una REI=180 minutos tanto en paramentos horizontales como en verticales, el sistema esta formado por un collarín de acero inoxidable PROMASTOP®-U o equivalente con gel intumescente de longitud 2250 mm, sellado y pasivado al fuego, incluso ensayos marcado CE y DdP (Declaración de prestaciones) según Reglamento Europeo (UE) 305/2011. Medida la unidad instalada. Incluso ayudas, medios auxiliares y de seguridad, totalmente terminado.

| Código | Ud | Descripción | Rendimiento | Precio | Importe |
|---|---|---|---|---|---|
| O0103OF | h | AYUDANTE | 0.12 | 14.36 | 1.72 |
| O0101OF | h. | OFICIAL 1ª | 0.12 | 15.29 | 1.83 |
| P23J320 | ud | COL.PRO.-U SOBRE TUBERÍA DE Ø 75-160 MM (material; 24/11/2018) | 1 | 105 | 105.00 |
| %MA | % | MEDIOS AUXILIARES | 2 % | 108.55 | 2.17 |
|  |  | Total |  |  | 110.72 |

| Medición | Uds. | Parcial |
|---|---|---|
| Bajantes | 6 | 6.00 |
| Total |  | 6 |

**E26J041** m2 SEL.PAS.CAB./INS.ESP.INT. HILTI CFS-F FX (20/11/2006)
2.4 m2 × 1118.16 (1151.7 con costes indirectos) = 2764.08
Sistema de sellado contra el fuego de pasos de manojos de cables u otro tipo de instalacione a través tanto de muro como de forjado, hasta EI 120 mediante espuma intumescente Hilti o equivalent CFS-F FX. Ensayado y homologado según EN 1366-3. Marcado CE. Medida la unidad por superficie obturada en metros cuadrados útiles y espesor de pared de hasta 15 cm. Instalado. Incluso ayudas, medios auxiliares y de seguridad, totalmente terminado.

| Código | Ud | Descripción | Rendimiento | Precio | Importe |
|---|---|---|---|---|---|
| O0104OF | h | PEÓN ESPECIALIZADO | 2 | 14.6 | 29.20 |
| P23J050 | ud | ESPUMA INTUMESCENTE HILTI CFS-F FX (material; 20/11/2006) | 24 | 44.46 | 1067.04 |
| %MA | % | MEDIOS AUXILIARES | 2 % | 1096.24 | 21.92 |
|  |  | Total |  |  | 1118.16 |

| Medición | Uds. | Largo | Ancho | Parcial |
|---|---|---|---|---|
| Edificio | 6 | 0.8 | 0.5 | 2.40 |
| Total |  |  |  | 2.4 |

**E26FJ190** ud SEÑAL POLIESTIRENO 297X297MM.FOTOLUM. (10/11/2000)
138 ud × 5.21 (5.37 con costes indirectos) = 741.06
Señalización de equipos contra incendios fotoluminiscente, de riesgo diverso, advertencia de peligro, prohibición, evacuación y salvamento, en poliestireno de 1,5 mm fotoluminiscente, de dimensiones 297x297 mm. Medida la unidad instalada. Incluso ayudas, medios auxiliares y de seguridad, totalmente terminado.

| Código | Ud | Descripción | Rendimiento | Precio | Importe |
|---|---|---|---|---|---|
| O0102FO | h | OFICIAL 2ª FONTANERO CALEFACTOR | 0.1 | 14.72 | 1.47 |
| P23FK240 | ud | SEÑAL POLIEST. 297X297MM.FOTOLUMI. (material; 10/11/2000) | 1 | 3.64 | 3.64 |
| %MA | % | MEDIOS AUXILIARES | 2 % | 5.11 | 0.10 |
|  |  | Total |  |  | 5.21 |

| Medición | Uds. | Parcial |
|---|---|---|
| Señales PCI |  |  |
| Extintores | 56 | 56.00 |
| Bies | 18 | 18.00 |
| Pulsadores | 19 | 19.00 |
| Señalización recorridos | 45 | 45.00 |
| Total |  | 138 |

## C17 INSTALACIÓN DE FONTANERÍA (10/11/2000)
Importe: 39045.81

### SCAP17.1 INSTALACIÓN DE FONTANERÍA (10/11/2000)
Importe: 33992.2

**TUBO40MM** m TUBO PVC DN 40MM (15/06/2010)
26 m × 4.24 (4.37 con costes indirectos) = 113.62
Tubo PVC corrugado doble capa DN 40 mm incluso p.p uniones Totalmente instalado en zanja, incluyendo p.p. de cinta señalizadora. Incluso ayudas, medios auxiliares y de seguridad, totalmente terminado

| Código | Ud | Descripción | Rendimiento | Precio | Importe |
|---|---|---|---|---|---|
| O0101TEL | h | OFICIAL 1ª ELECT-TELECOMONIC | 0.08 | 15.29 | 1.22 |
| O0102TEL | h | OFICIAL 2ª ELECT-TELECOMONIC | 0.08 | 14.72 | 1.18 |
| E1700 | m | TUBO DN 40MM (material; 13/11/2019) | 1 | 1.76 | 1.76 |
| P01DW090 | ud | PEQUEÑO MATERIAL | 0.001 | 0.13 | 0.00 |
| %MA | % | MEDIOS AUXILIARES | 2 % | 4.16 | 0.08 |
|  |  | Total |  |  | 4.24 |

| Medición | Uds. | Largo | Parcial |
|---|---|---|---|
| Edificio-Contador | 1 | 26 | 26.00 |
| Total |  |  | 26 |

**E20AL070.** ud ACOMETIDA PE DN125-63 MM 2" (10/11/2000)
1 ud × 413.45 (425.85 con costes indirectos) = 425.85
Acometida a la red general municipal de agua DN 63 mm, hasta una longitud máxima de 8 m, realizada con tubo de polietileno de alta densidad (PE-100) de 63 mm de diámetro nominal (2 1/2") y PN=16 atm, conforme a UNE-EN 12201, con collarín de toma en carga multimaterial DN125-2 1/2" salida con brida, llave de esfera latón roscar de 2 1/2". Totalmente terminada, i/p.p. de piezas especiales, accesorios y medios auxiliares, sin incluir obra civil. Conforme a CTE DB HS-4. Medida la unidad terminada.

| Código | Ud | Descripción | Rendimiento | Precio | Importe |
|---|---|---|---|---|---|
| O0101FO | h | OFICIAL 1ª FONTANERO CALEFACTOR | 2 | 15.29 | 30.58 |
| O0102FO | h | OFICIAL 2ª FONTANERO CALEFACTOR | 2 | 14.72 | 29.44 |
| P17PPB030 | ud | COLLARÍN SALIDA BRIDA DN125-60/65 MM (material; 20/11/2006) | 1 | 175.71 | 175.71 |
| P17GEB020 | ud | BRIDA LOCA ACERO DN50-63 MM (material; 20/11/2006) | 1 | 27.37 | 27.37 |
| P17PPP010 | ud | PORTABRIDA DE POLIETILENO PN-16 DN63 MM (material; 20/11/2006) | 1 | 7.88 | 7.88 |
| P17PH040 | m | TUBO POLIETILENO AD PE100 PN-16 63 MM (material; 20/11/2006) | 8.5 | 11.76 | 99.96 |
| P17XEL330 | ud | VÁLVULA ESFERA LATÓN ROSCAR 2" (material; 20/11/2006) | 1 | 34.4 | 34.40 |
| %MA | % | MEDIOS AUXILIARES | 2 % | 405.34 | 8.11 |
|  |  | Total |  |  | 413.45 |

| Medición | Uds. | Parcial |
|---|---|---|
| Edificio | 1 | 1.00 |
| Total |  | 1 |

**E20TE060** m TUBERÍA POLIETILENO DN63 MM 2 1/2" (10/11/2000)
133 m × 58.65 (60.41 con costes indirectos) = 8034.53
Tubería de polietileno de alta densidad (PE-100), para uso alimentario, de 63 mm de diámtero nominal (2 1/2") y PN 16 atm, conforme UNE-EN 12201; para tuberías de alimentación de suministro de agua. Totalmente montada, incluyendo p.p. de piezas especiales (codos, manguitos, etc), y p.p de medios auxiliares. Conforme a CTE DB HS-4. Instalado, i/ayudas, medios auxiliares y de seguridad, totalmente terminado.

| Código | Ud | Descripción | Rendimiento | Precio | Importe |
|---|---|---|---|---|---|
| O0101FO | h | OFICIAL 1ª FONTANERO CALEFACTOR | 0.15 | 15.29 | 2.29 |
| O0102FO | h | OFICIAL 2ª FONTANERO CALEFACTOR | 0.15 | 14.72 | 2.21 |
| P17PH040 | m | TUBO POLIETILENO AD PE100 PN-16 63 MM | 1 | 11.76 | 11.76 |
| P17YC070 | ud | CODO LATÓN 90º 75 MM-2 1/2" (material; 10/11/2000) | 0.5 | 70 | 35.00 |
| P17YE065 | ud | ENLACE MIXTO LATÓN MACHO 75MM.-2 1/2" (material; 10/11/2000) | 0.25 | 24.96 | 6.24 |
| %MA | % | MEDIOS AUXILIARES | 2 % | 57.50 | 1.15 |
|  |  | Total |  |  | 58.65 |

| Medición | Uds. | Largo | Parcial |
|---|---|---|---|
| Enterrado | 1 | 133 | 133.00 |
| Total |  |  | 133 |

**E20CCG010.** ud CONTADOR GENERAL DN30 MM 1 1/4" (10/11/2000)
1 ud × 379.1 (390.47 con costes indirectos) = 390.47
Contador general de agua de diámetro nominal DN 30 mm (1 1/4") de chorro múltiple, marca Elster o equivalente modelo Y250M 30 de clase C, pre-equipado para emisor de impulsos tipo REED. Para un caudal máximo de 12 m3/h y nominal de 6 m3/h, conforme al RD 889/2006 y norma UNE EN 15154. Instalación con filtro tipo Y, válvulas de esfera de 1 1/4" de entrada y salida, grifo de prueba y válvula de retención. Totalmente instalado, probado y funcionando, i/ p.p. de pequeño material y medios auxiliares. Conforme a CTE DB HS-4. (Timbrado del contador por la Delegación de Industria.). Instalado, i/ayudas, medios auxiliares y de seguridad, totalmente terminado.

| Código | Ud | Descripción | Rendimiento | Precio | Importe |
|---|---|---|---|---|---|
| O0101FO | h | OFICIAL 1ª FONTANERO CALEFACTOR | 1.5 | 15.29 | 22.94 |
| O0102FO | h | OFICIAL 2ª FONTANERO CALEFACTOR | 1.5 | 14.72 | 22.08 |
| P20TV031 | ud | VÁLVULA DE ESFERA 1 1/4" (material; 10/10/2008) | 2 | 9.17 | 18.34 |
| P45JK045 | ud | FILTRO Y 1 1/4" (material; 13/11/2019) | 1 | 23.25 | 23.25 |
| P17BI040 | ud | CON.AGUA FRÍA 1 1/4" 30 MM CLA.C CHO.MÚLT... (material; 13/11/2019) | 1 | 238.29 | 238.29 |
| P17YT040 | ud | TE LATÓN 40 MM 1 1/4" (material; 20/11/2006) | 1 | 15.1 | 15.10 |
| P17YR015 | ud | REDUCCIÓN LATÓN 1 1/4" - 1/2" (material; 20/11/2006) | 1 | 4.02 | 4.02 |
| P17BV410 | ud | GRIFO DE PRUEBA DN-20 (material; 10/11/2000) | 1 | 9.17 | 9.17 |
| P20TV179 | ud | VÁLV.RET.PN10/16 1 1/4" (material; 13/11/2019) | 1 | 18.48 | 18.48 |
| %MA | % | MEDIOS AUXILIARES | 2 % | 371.67 | 7.43 |
|  |  | Total |  |  | 379.1 |

| Medición | Uds. | Parcial |
|---|---|---|
| Edificio | 1 | 1.00 |
| Total |  | 1 |

**E20TE095** ud DEPÓSITO POLIETILENO AGUA SANITARIA 1500 LTS (10/11/2000)
2 ud × 1023.1 (1053.79 con costes indirectos) = 2107.58
Suministro y colocación de depósito de polietileno de alta densidad marca Reide o equivalente modelo compacto Aquaform, con capacidad para 1500 litros de agua, cerrado, con sistema de regulación de llenado, flotador y boya de 2" incluida, vaciado y rebosadero. Montado y nivelado i/ p.p. piezas especiales y accesorios, instalado y funcionando, y sin incluir la tubería de abastecimiento.

| Código | Ud | Descripción | Rendimiento | Precio | Importe |
|---|---|---|---|---|---|
| O0101FO | h | OFICIAL 1ª FONTANERO CALEFACTOR | 4 | 15.29 | 61.16 |
| O0102FO | h | OFICIAL 2ª FONTANERO CALEFACTOR | 4 | 14.72 | 58.88 |
| PIF01-010 | ud | DEPÓSITO 1500 LTS CON BOYA (material; 25/11/2018) | 1 | 725 | 725.00 |
| PIF01-011 | ud | BOYA 2" (material; 25/11/2018) | 1 | 158 | 158.00 |
| %MA | % | MEDIOS AUXILIARES | 2 % | 1003.04 | 20.06 |
|  |  | Total |  |  | 1023.1 |

| Medición | Uds. | Parcial |
|---|---|---|
| Edificio | 2 | 2.00 |
| Total |  | 2 |

**E20TE096** ud GRUPO PRESIÓN 2B 12 M3/H-4,3 BAR 2XVARIADORES (10/11/2000)
1 ud × 8092.83 (8335.61 con costes indirectos) = 8335.61
Grupo de presión marca Wilo o equivalente modelo Siboost Smart 2 Helix VE 407, compuesto por dos bombas multietapa verticales de rotor seco en acero inoxidable en paralelo con regulado smart controler y dotadas de variador VR en cada bomba, sobre bancada común, para un punto de trabajo de 12 m3/h a 43 mca. Bombas de 1,5 KW cada una a 400V. Incluye electrónica de control, llaves en aspiración e impulsión de cada bomba, antirretornos en la impulsión, vaso de expansión cerrado de 8 litros y todos los accesorios necesarios. Incluso colocación y puesta en marcha. Instalado, i/ayudas, medios auxiliares y de seguridad, totalmente terminado.

| Código | Ud | Descripción | Rendimiento | Precio | Importe |
|---|---|---|---|---|---|
| O0101FO | h | OFICIAL 1ª FONTANERO CALEFACTOR | 1 | 15.29 | 15.29 |
| O0102FO | h | OFICIAL 2ª FONTANERO CALEFACTOR | 1 | 14.72 | 14.72 |
| P17R032.1 | ud | GRUPO DE PRESION 12M3/H-4,3BAR CON VARIADORES (material; 13/11/2019) | 1 | 7538 | 7538.00 |
| WMSPRES | ud | PUESTA EN MARCHA (material; 13/11/2019) | 1 | 366.14 | 366.14 |
| %MA | % | MEDIOS AUXILIARES | 2 % | 7934.15 | 158.68 |
|  |  | Total |  |  | 8092.83 |

| Medición | Uds. | Parcial |
|---|---|---|
| Edificio | 1 | 1.00 |
| Total |  | 1 |

**E20TE099** ud VALVULA SOLENOIDE 2" (10/11/2000)
1 ud × 275.05 (283.3 con costes indirectos) = 283.30
Suministro y colocación de válvula solenoide de 2" para agua sanitaria del tipo normalmente abierta, de hasta 16 bar. Incluso bobina. Se incluye una envolvente plástica con puerta ciega, una protección térmica II-16A, protección diferencial de II-25/0,03A y un programador horario semanal digital marca Scheneider Electric o equivalente, con hasta 10 metros de cableado de 2x2,5mm2+T bajo tubo de acero de 25 mm. Instalado, i/ayudas, medios auxiliares y de seguridad, totalmente terminado.

| Código | Ud | Descripción | Rendimiento | Precio | Importe |
|---|---|---|---|---|---|
| O0101FO | h | OFICIAL 1ª FONTANERO CALEFACTOR | 0.5 | 15.29 | 7.65 |
| O0101TEL | h | OFICIAL 1ª ELECT-TELECOMONIC | 0.5 | 15.29 | 7.65 |
| O0102TEL | h | OFICIAL 2ª ELECT-TELECOMONIC | 0.5 | 14.72 | 7.36 |
| P17R033 | ud | SOLENOIDE 2"-NA-16 BAR (material; 13/11/2019) | 1 | 247 | 247.00 |
| %MA | % | MEDIOS AUXILIARES | 2 % | 269.66 | 5.39 |
|  |  | Total |  |  | 275.05 |

| Medición | Uds. | Parcial |
|---|---|---|
| By-pass | 1 | 1.00 |
| Total |  | 1 |

**E22NTP050** m TUBERÍA PP-R 20MM FASER SDR 7.4 (10/11/2000)
106 m × 6.53 (6.73 con costes indirectos) = 713.38
Tubería de polipropileno PPR de D=20x2,8mm, marca ABN Pipe Systems o equivalente aprobado modelo CT Faser RD con un SDR 7,4, s/UNE-EN ISO 21003 y UNE EN 13501, clasificación al fuego B-s1, d0, protección UV, resistente a procesos de desinfección, microfibras anti-dilatación, protección antimicrobiana, libre de halógenos y protección anti-incrustaciones. Para agua fría, caliente o climatización. Sistema de unión por polifusión, incluso con p.p. de accesorios, abrazaderas isofónicas, liras de dilatación, señalizacion y pequeño material, totalmente instalado y funcionando. Instalado, i/ayudas, medios auxiliares y de seguridad, totalmente terminado.

| Código | Ud | Descripción | Rendimiento | Precio | Importe |
|---|---|---|---|---|---|
| O0101FO | h | OFICIAL 1ª FONTANERO CALEFACTOR | 0.1 | 15.29 | 1.53 |
| O0102FO | h | OFICIAL 2ª FONTANERO CALEFACTOR | 0.1 | 14.72 | 1.47 |
| P20TP070 | m | TUB.PP D20 FASER (material; 30/11/2008) | 1.05 | 1.59 | 1.67 |
| P20TOP150 | ud | MANGUITO/CODO/T PP D20 (material; 30/11/2008) | 1 | 0.53 | 0.53 |
| P20TP444 | ud | SOPORTES ISOFÓNICOS (material; 13/06/2011) | 1 | 1.2 | 1.20 |
| %MA | % | MEDIOS AUXILIARES | 2 % | 6.40 | 0.13 |
|  |  | Total |  |  | 6.53 |

| Medición | Uds. | Largo | Parcial |
|---|---|---|---|
| Fria | 1 | 70 | 70.00 |
| Cliente | 1 | 36 | 36.00 |
| Total |  |  | 106 |

**E22NTP060** m TUBERÍA PP-R 25MM FASER SDR 7.4 (10/11/2000)
89 m × 8.06 (8.3 con costes indirectos) = 738.70
Tubería de polipropileno PPR de D=25x3,5mm, marca ABN Pipe Systems o equivalente aprobado modelo CT Faser RD con un SDR 7,4, s/UNE-EN ISO 21003 y UNE EN 13501, clasificación al fuego B-s1, d0, protección UV, resistente a procesos de desinfección, microfibras anti-dilatación, protección antimicrobiana, libre de halógenos y protección anti-incrustaciones. Para agua fría, caliente o climatización. Sistema de unión por polifusión, incluso con p.p. de accesorios, abrazaderas isofónicas, liras de dilatación, señalizacion y pequeño material, totalmente instalado y funcionando. Instalado, i/ayudas, medios auxiliares y de seguridad, totalmente terminado.

| Código | Ud | Descripción | Rendimiento | Precio | Importe |
|---|---|---|---|---|---|
| O0101FO | h | OFICIAL 1ª FONTANERO CALEFACTOR | 0.1 | 15.29 | 1.53 |
| O0102FO | h | OFICIAL 2ª FONTANERO CALEFACTOR | 0.1 | 14.72 | 1.47 |
| P20TP080 | m | TUB.PP D25 FASER (material; 13/11/2019) | 1 | 2.8 | 2.80 |
| P20TOP160 | ud | MANGUITO/CODO/T PP D25 (material; 13/11/2019) | 1 | 0.9 | 0.90 |
| P20TP444 | ud | SOPORTES ISOFÓNICOS | 1 | 1.2 | 1.20 |
| %MA | % | MEDIOS AUXILIARES | 2 % | 7.90 | 0.16 |
|  |  | Total |  |  | 8.06 |

| Medición | Uds. | Largo | Parcial |
|---|---|---|---|
| Fria | 1 | 89 | 89.00 |
| Total |  |  | 89 |

**E22NTP070** m TUBERÍA PP-R 32MM FASER SDR 7.4 (10/11/2000)
32 m × 9.23 (9.51 con costes indirectos) = 304.32
Tubería de polipropileno PPR de D=32x4,4, marca ABN Pipe Systems o equivalente aprobado modelo CT Faser RD con un SDR 7,4, s/UNE-EN ISO 21003 y UNE EN 13501, clasificación al fuego B-s1, d0, protección UV, resistente a procesos de desinfección, microfibras anti-dilatación, protección antimicrobiana, libre de halógenos y protección anti-incrustaciones. Para agua fría, caliente o climatización. Sistema de unión por polifusión, incluso con p.p. de accesorios, abrazaderas isofónicas, liras de dilatación, señalizacion y pequeño material, totalmente instalado y funcionando. Instalado, i/ayudas, medios auxiliares y de seguridad, totalmente terminado.

| Código | Ud | Descripción | Rendimiento | Precio | Importe |
|---|---|---|---|---|---|
| O0101FO | h | OFICIAL 1ª FONTANERO CALEFACTOR | 0.1 | 15.29 | 1.53 |
| O0102FO | h | OFICIAL 2ª FONTANERO CALEFACTOR | 0.1 | 14.72 | 1.47 |
| P20TP090 | m | TUB.PP D32 FASER (material; 30/11/2008) | 1.05 | 3.5 | 3.68 |
| P20TP199 | ud | MANGUITO/CODO/T PP D32 (material; 30/11/2008) | 1 | 1.17 | 1.17 |
| P20TP444 | ud | SOPORTES ISOFÓNICOS | 1 | 1.2 | 1.20 |
| %MA | % | MEDIOS AUXILIARES | 2 % | 9.05 | 0.18 |
|  |  | Total |  |  | 9.23 |

| Medición | Uds. | Largo | Parcial |
|---|---|---|---|
| Fria | 1 | 32 | 32.00 |
| Total |  |  | 32 |

**E22NTP080** m TUBERÍA PP-R 40MM FASER SDR 11 (10/11/2000)
119 m × 13.58 (13.99 con costes indirectos) = 1664.81
Tubería de polipropileno PPR de D=40x3,7, marca ABN Pipe Systems o equivalente aprobado modelo CT Faser RD con un SDR 11, s/UNE-EN ISO 21003 y UNE EN 13501, clasificación al fuego B-s1, d0, protección UV, resistente a procesos de desinfección, microfibras anti-dilatación, protección antimicrobiana, libre de halógenos y protección anti-incrustaciones. Para agua fría, caliente o climatización. Sistema de unión por polifusión, incluso con p.p. de accesorios, abrazaderas isofónicas, liras de dilatación en U, señalizacion y pequeño material, totalmente instalado y funcionando. Instalado, i/ayudas, medios auxiliares y de seguridad, totalmente terminado.

| Código | Ud | Descripción | Rendimiento | Precio | Importe |
|---|---|---|---|---|---|
| O0101FO | h | OFICIAL 1ª FONTANERO CALEFACTOR | 0.15 | 15.29 | 2.29 |
| O0102FO | h | OFICIAL 2ª FONTANERO CALEFACTOR | 0.15 | 14.72 | 2.21 |
| P20TP100 | m | TUB.PP D40 FASER (material; 30/11/2008) | 1.05 | 5.5 | 5.78 |
| P20TP200 | ud | MANGUITO/CODO/T PP D40 (material; 30/11/2008) | 1 | 1.83 | 1.83 |
| P20TP444 | ud | SOPORTES ISOFÓNICOS | 1 | 1.2 | 1.20 |
| %MA | % | MEDIOS AUXILIARES | 2 % | 13.31 | 0.27 |
|  |  | Total |  |  | 13.58 |

| Medición | Uds. | Largo | Parcial |
|---|---|---|---|
| Fria | 1 | 119 | 119.00 |
| Total |  |  | 119 |

**E22NTP090** m TUBERÍA PP-R 50MM FASER SDR 11 (10/11/2000)
128 m × 17.44 (17.96 con costes indirectos) = 2298.88
Tubería de polipropileno PPR de D=50x4,6mm, marca ABN Pipe Systems o equivalente aprobado modelo CT Faser RD con un SDR 11, s/UNE-EN ISO 21003 y UNE EN 13501, clasificación al fuego B-s1, d0, protección UV, resistente a procesos de desinfección, microfibras anti-dilatación, protección antimicrobiana, libre de halógenos y protección anti-incrustaciones. Para agua fría, caliente o climatización. Sistema de unión por polifusión, incluso con p.p. de accesorios, abrazaderas isofónicas, liras de dilatación en U, señalización y pequeño material, totalmente instalado y funcionando. Instalado, i/ayudas, medios auxiliares y de seguridad, totalmente terminado.

| Código | Ud | Descripción | Rendimiento | Precio | Importe |
|---|---|---|---|---|---|
| O0101FO | h | OFICIAL 1ª FONTANERO CALEFACTOR | 0.15 | 15.29 | 2.29 |
| O0102FO | h | OFICIAL 2ª FONTANERO CALEFACTOR | 0.15 | 14.72 | 2.21 |
| P20TP250 | m | TUB.PP D50 FASER (material; 30/11/2008) | 1.05 | 8.24 | 8.65 |
| P20TP210 | ud | MANGUITO/CODO/T PP D50 (material; 30/11/2008) | 1 | 2.75 | 2.75 |
| P20TP444 | ud | SOPORTES ISOFÓNICOS | 1 | 1.2 | 1.20 |
| %MA | % | MEDIOS AUXILIARES | 2 % | 17.10 | 0.34 |
|  |  | Total |  |  | 17.44 |

| Medición | Uds. | Largo | Parcial |
|---|---|---|---|
| Fria | 1 | 128 | 128.00 |
| Total |  |  | 128 |

**E22NTP100** m TUBERÍA PP-R 63MM FASER SDR 11 (10/11/2000)
16 m × 22.28 (22.95 con costes indirectos) = 367.20
Tubería de polipropileno PPR de D=63x5,8mm, marca ABN Pipe Systems o equivalente aprobado modelo CT Faser RD con un SDR 11, s/UNE-EN ISO 21003 y UNE EN 13501, clasificación al fuego B-s1, d0, protección UV, resistente a procesos de desinfección, microfibras anti-dilatación, protección antimicrobiana, libre de halógenos y protección anti-incrustaciones. Para agua fría, caliente o climatización. Sistema de unión por polifusión, incluso con p.p. de accesorios, abrazaderas isofónicas, liras de dilatación en U, señalización y pequeño material, totalmente instalado y funcionando. Instalado, i/ayudas, medios auxiliares y de seguridad, totalmente terminado.

| Código | Ud | Descripción | Rendimiento | Precio | Importe |
|---|---|---|---|---|---|
| O0101FO | h | OFICIAL 1ª FONTANERO CALEFACTOR | 0.15 | 15.29 | 2.29 |
| O0102FO | h | OFICIAL 2ª FONTANERO CALEFACTOR | 0.15 | 14.72 | 2.21 |
| P20TP260 | m | TUB.PP D63 FASER (material; 30/11/2008) | 1.05 | 11.67 | 12.25 |
| P20TP220 | ud | MANGUITO/CODO/T PP D63 (material; 30/11/2008) | 1 | 3.89 | 3.89 |
| P20TP444 | ud | SOPORTES ISOFÓNICOS | 1 | 1.2 | 1.20 |
| %MA | % | MEDIOS AUXILIARES | 2 % | 21.84 | 0.44 |
|  |  | Total |  |  | 22.28 |

| Medición | Uds. | Largo | Parcial |
|---|---|---|---|
| Fria | 1 | 16 | 16.00 |
| Total |  |  | 16 |

**EAISCQ.10020** m AISLAMIENTO COQUILLA D.20 AGUA FRÍA (10/11/2000)
70 m × 3.66 (3.77 con costes indirectos) = 263.90
Aislamiento en coquilla sintética de espuma elastomérica, tipo ARMAFLEX o equivalente aprobado, de 10 mm de espesor, modelo AF, autoadhesiva, para tubería de DN-20, incluso accesorios para piezas especiales, válvulas, transporte y mano de obra. Instalado, i/ayudas, medios auxiliares y de seguridad, totalmente terminado.

| Código | Ud | Descripción | Rendimiento | Precio | Importe |
|---|---|---|---|---|---|
| O0101FO | h | OFICIAL 1ª FONTANERO CALEFACTOR | 0.1 | 15.29 | 1.53 |
| O0102FO | h | OFICIAL 2ª FONTANERO CALEFACTOR | 0.1 | 14.72 | 1.47 |
| PAISCQAFF.018 | m | COQUILLA AF/D.20 CON ACCESORIOS (material; 29/08/2003) | 1.1 | 0.54 | 0.59 |
| %MA | % | MEDIOS AUXILIARES | 2 % | 3.59 | 0.07 |
|  |  | Total |  |  | 3.66 |

| Medición | Uds. | Largo | Parcial |
|---|---|---|---|
| Fria | 1 | 70 | 70.00 |
| Total |  |  | 70 |

**EAISCQ.10025** m AISLAMIENTO COQUILLA D.25 AGUA FRÍA (10/11/2000)
89 m × 4.24 (4.37 con costes indirectos) = 388.93
Aislamiento en coquilla sintética de espuma elastomérica, tipo ARMAFLEX o equivalente aprobado, de 10 mm de espesor, modelo AF, autoadhesiva, para tubería de DN-25, incluso accesorios para piezas especiales, válvulas, transporte y mano de obra. Instalado, i/ayudas, medios auxiliares y de seguridad, totalmente terminado.

| Código | Ud | Descripción | Rendimiento | Precio | Importe |
|---|---|---|---|---|---|
| O0101FO | h | OFICIAL 1ª FONTANERO CALEFACTOR | 0.1 | 15.29 | 1.53 |
| O0102FO | h | OFICIAL 2ª FONTANERO CALEFACTOR | 0.1 | 14.72 | 1.47 |
| PAISCQAFF.022 | m | COQUILLA AF/D.25 CON ACCESORIOS (material; 25/11/2018) | 1.1 | 1.05 | 1.16 |
| %MA | % | MEDIOS AUXILIARES | 2 % | 4.16 | 0.08 |
|  |  | Total |  |  | 4.24 |

| Medición | Uds. | Largo | Parcial |
|---|---|---|---|
| Fria | 1 | 89 | 89.00 |
| Total |  |  | 89 |

**EAISCQ.11032** m AISLAMIENTO COQUILLA D.32 AGUA FRÍA (10/11/2000)
32 m × 4.41 (4.54 con costes indirectos) = 145.28
Aislamiento en coquilla sintética de espuma elastomérica, tipo ARMAFLEX o equivalente aprobado, de 11 mm de espesor, modelo AF, autoadhesiva, para tubería de DN-32, incluso accesorios para piezas especiales, válvulas, transporte y mano de obra. Instalado, i/ayudas, medios auxiliares y de seguridad, totalmente terminado.

| Código | Ud | Descripción | Rendimiento | Precio | Importe |
|---|---|---|---|---|---|
| O0101FO | h | OFICIAL 1ª FONTANERO CALEFACTOR | 0.1 | 15.29 | 1.53 |
| O0102FO | h | OFICIAL 2ª FONTANERO CALEFACTOR | 0.1 | 14.72 | 1.47 |
| PAISCQAFF.035 | m | COQUILLA AF/D.32 CON ACCESORIOS (material; 25/11/2018) | 1.1 | 1.2 | 1.32 |
| %MA | % | MEDIOS AUXILIARES | 2 % | 4.32 | 0.09 |
|  |  | Total |  |  | 4.41 |

| Medición | Uds. | Largo | Parcial |
|---|---|---|---|
| Fria | 1 | 32 | 32.00 |
| Total |  |  | 32 |

**EAISCQ.11040** m AISLAMIENTO COQUILLA D.40 AGUA FRÍA (10/11/2000)
119 m × 5.3 (5.46 con costes indirectos) = 649.74
Aislamiento en coquilla sintética de espuma elastomérica, tipo ARMAFLEX o equivalente aprobada, de 11 mm de espesor, modelo AF, autoadhesiva, para tubería de DN-40, incluso accesorios para piezas especiales, válvulas, transporte y mano de obra. Instalada y funcionando correctamente. Incluso ayudas, medios auxiliares y de seguridad, totalmente terminado.

| Código | Ud | Descripción | Rendimiento | Precio | Importe |
|---|---|---|---|---|---|
| O0101FO | h | OFICIAL 1ª FONTANERO CALEFACTOR | 0.1 | 15.29 | 1.53 |
| O0102FO | h | OFICIAL 2ª FONTANERO CALEFACTOR | 0.1 | 14.72 | 1.47 |
| PAISCQAFF.042 | m | COQUILLA AF/D.40 CON ACCESORIOS (material; 25/11/2018) | 1.1 | 2 | 2.20 |
| %MA | % | MEDIOS AUXILIARES | 2 % | 5.20 | 0.10 |
|  |  | Total |  |  | 5.3 |

| Medición | Uds. | Largo | Parcial |
|---|---|---|---|
| Fria | 1 | 119 | 119.00 |
| Total |  |  | 119 |

**EAISCQ.11050** m AISLAMIENTO COQUILLA D.50 AGUA FRÍA (10/11/2000)
129 m × 5.87 (6.05 con costes indirectos) = 780.45
Aislamiento en coquilla sintética de espuma elastomérica, tipo ARMAFLEX o equivalente aprobado, de 11 mm de espesor, modelo AF, autoadhesiva, para tubería de DN-50, incluso accesorios para piezas especiales, válvulas, transporte y mano de obra. Instalada y funcionando correctamente. Incluso ayudas, medios auxiliares y de seguridad, totalmente terminado.

| Código | Ud | Descripción | Rendimiento | Precio | Importe |
|---|---|---|---|---|---|
| O0101FO | h | OFICIAL 1ª FONTANERO CALEFACTOR | 0.1 | 15.29 | 1.53 |
| O0102FO | h | OFICIAL 2ª FONTANERO CALEFACTOR | 0.1 | 14.72 | 1.47 |
| AISCQAFF.048 | m | COQUILLA AF/D.50 CON ACCESORIOS (material; 25/11/2018) | 1.1 | 2.5 | 2.75 |
| %MA | % | MEDIOS AUXILIARES | 2 % | 5.75 | 0.12 |
|  |  | Total |  |  | 5.87 |

| Medición | Uds. | Largo | Parcial |
|---|---|---|---|
| Fria | 1 | 129 | 129.00 |
| Total |  |  | 129 |

**EAISCQ.11060** m AISLAMIENTO COQUILLA D.63 AGUA FRÍA (10/11/2000)
16 m × 8.02 (8.26 con costes indirectos) = 132.16
Aislamiento en coquilla sintética de espuma elastomérica, tipo ARMAFLEX o equivalente aprobado, de 11 mm de espesor, modelo AF, autoadhesiva, para tubería de DN-63, incluso accesorios para piezas especiales, válvulas, transporte y mano de obra. Instalada y funcionando correctamente. Incluso ayudas, medios auxiliares y de seguridad, totalmente terminado.

| Código | Ud | Descripción | Rendimiento | Precio | Importe |
|---|---|---|---|---|---|
| O0101FO | h | OFICIAL 1ª FONTANERO CALEFACTOR | 0.15 | 15.29 | 2.29 |
| O0102FO | h | OFICIAL 2ª FONTANERO CALEFACTOR | 0.15 | 14.72 | 2.21 |
| AISCQAFF.060 | m | COQUILLA AF/D.63 CON ACCESORIOS (material; 25/11/2018) | 1.1 | 3.05 | 3.36 |
| %MA | % | MEDIOS AUXILIARES | 2 % | 7.86 | 0.16 |
|  |  | Total |  |  | 8.02 |

| Medición | Uds. | Largo | Parcial |
|---|---|---|---|
| Fria | 1 | 16 | 16.00 |
| Total |  |  | 16 |

**EAISTC-200** m AISLAMIENTO COQUILLA D.20 (40/100ºC) ACS (10/11/2000)
36 m × 10.35 (10.66 con costes indirectos) = 383.76
Aislamiento para tuberías de agua caliente entre 40°C y 100°C, uso ACS, con coquilla XG/ARMAFLEX o equivalente aprobado XG-32x22 para tuberías de diámetro 20 mm. Incluso accesorios, transporte y mano de obra. Totalmente instalado y probado. Incluso ayudas, medios auxiliares y de seguridad, totalmente terminado.

| Código | Ud | Descripción | Rendimiento | Precio | Importe |
|---|---|---|---|---|---|
| O0101FO | h | OFICIAL 1ª FONTANERO CALEFACTOR | 0.2 | 15.29 | 3.06 |
| O0102FO | h | OFICIAL 2ª FONTANERO CALEFACTOR | 0.2 | 14.72 | 2.94 |
| PAISTC-211 | m | AISLAMIENTO PARA TUBERÍAS ACS D. 20 MM (material; 11/02/2018) | 1.1 | 3.77 | 4.15 |
| %MA | % | MEDIOS AUXILIARES | 2 % | 10.15 | 0.20 |
|  |  | Total |  |  | 10.35 |

| Medición | Uds. | Largo | Parcial |
|---|---|---|---|
| Caliente | 1 | 36 | 36.00 |
| Total |  |  | 36 |

**E22ERT031** ud MANÓMETRO DE 0 A 10 BAR (10/11/2000)
1 ud × 29.81 (30.7 con costes indirectos) = 30.70
Manómetro con lira para instalación en colectores o tubería de 0 a 10 bar. Incluso ayudas, medios auxiliares y de seguridad, totalmente terminado.

| Código | Ud | Descripción | Rendimiento | Precio | Importe |
|---|---|---|---|---|---|
| O0101FO | h | OFICIAL 1ª FONTANERO CALEFACTOR | 0.5 | 15.29 | 7.65 |
| O0102FO | h | OFICIAL 2ª FONTANERO CALEFACTOR | 0.5 | 14.72 | 7.36 |
| P20WT101 | ud | MANÓMETRO DE 0 A 10 BAR C/AMORTIG. (material; 10/10/2008) | 1 | 7.3 | 7.30 |
| P20WT110 | ud | LIRA PARA MANÓMETRO (material; 13/11/2019) | 1 | 6.92 | 6.92 |
| %MA | % | MEDIOS AUXILIARES | 2 % | 29.23 | 0.58 |
|  |  | Total |  |  | 29.81 |

| Medición | Uds. | Parcial |
|---|---|---|
| Entrada | 1 | 1.00 |
| Total |  | 1 |

**E22NVE028** ud VÁLVULA DE ESFERA 1/2" PN-10 (10/11/2000)
23 ud × 10.2 (10.51 con costes indirectos) = 241.73
Válvula de esfera PN-10 de 1/2", instalada, i/pequeño material y accesorios. Incluso ayudas, medios auxiliares y de seguridad, totalmente terminado.

| Código | Ud | Descripción | Rendimiento | Precio | Importe |
|---|---|---|---|---|---|
| O0101FO | h | OFICIAL 1ª FONTANERO CALEFACTOR | 0.2 | 15.29 | 3.06 |
| O0102FO | h | OFICIAL 2ª FONTANERO CALEFACTOR | 0.2 | 14.72 | 2.94 |
| P20TV020 | ud | VÁLVULA DE ESFERA 1/2" (material; 13/11/2019) | 1 | 4 | 4.00 |
| P01DW090 | ud | PEQUEÑO MATERIAL | 0.03 | 0.13 | 0.00 |
| %MA | % | MEDIOS AUXILIARES | 2 % | 10.00 | 0.20 |
|  |  | Total |  |  | 10.2 |

| Medición | Uds. | Parcial |
|---|---|---|
| Cuartos húmedos | 23 | 23.00 |
| Total |  | 23 |

**E22NVE029** ud VÁLVULA DE ESFERA 3/4" PN-10
8 ud × 11.02 (11.35 con costes indirectos) = 90.80

| Medición | Uds. | Parcial |
|---|---|---|
| Cuartos húmedos | 4 | 4.00 |
| Prod. ACS | 4 | 4.00 |
| Total |  | 8 |

**E22NVE030** ud VÁLVULA DE ESFERA 1" PN-10 (10/11/2000)
10 ud × 13.1 (13.49 con costes indirectos) = 134.90
Válvula de esfera PN-10 de 1", instalada, i/pequeño material y accesorios. Incluso ayudas, medios auxiliares y de seguridad, totalmente terminado.

| Código | Ud | Descripción | Rendimiento | Precio | Importe |
|---|---|---|---|---|---|
| O0101FO | h | OFICIAL 1ª FONTANERO CALEFACTOR | 0.2 | 15.29 | 3.06 |
| O0102FO | h | OFICIAL 2ª FONTANERO CALEFACTOR | 0.2 | 14.72 | 2.94 |
| P20TV030 | ud | VÁLVULA DE ESFERA 1" (material; 10/10/2008) | 1 | 6.84 | 6.84 |
| P01DW090 | ud | PEQUEÑO MATERIAL | 0.03 | 0.13 | 0.00 |
| %MA | % | MEDIOS AUXILIARES | 2 % | 12.84 | 0.26 |
|  |  | Total |  |  | 13.1 |

| Medición | Uds. | Parcial |
|---|---|---|
| Aljibes | 2 | 2.00 |
| Cuartos húmedos | 8 | 8.00 |
| Total |  | 10 |

**E22NVE031** ud VÁLVULA DE ESFERA 1 1/4" PN-10 (10/11/2000)
8 ud × 24.66 (25.4 con costes indirectos) = 203.20
Válvula de esfera roscada PN-10 de 1 1/4", instalada, i/pequeño material y accesorios. Incluso ayudas, medios auxiliares y de seguridad, totalmente terminado.

| Código | Ud | Descripción | Rendimiento | Precio | Importe |
|---|---|---|---|---|---|
| O0101FO | h | OFICIAL 1ª FONTANERO CALEFACTOR | 0.5 | 15.29 | 7.65 |
| O0102FO | h | OFICIAL 2ª FONTANERO CALEFACTOR | 0.5 | 14.72 | 7.36 |
| P20TV031 | ud | VÁLVULA DE ESFERA 1 1/4" | 1 | 9.17 | 9.17 |
| P01DW090 | ud | PEQUEÑO MATERIAL | 0.03 | 0.13 | 0.00 |
| %MA | % | MEDIOS AUXILIARES | 2 % | 24.18 | 0.48 |
|  |  | Total |  |  | 24.66 |

| Medición | Uds. | Parcial |
|---|---|---|
| Cuartos húmedos | 8 | 8.00 |
| Total |  | 8 |

**E22NVE032** ud VÁLVULA DE ESFERA 1 1/2" PN-10
1 ud × 31.78 (32.73 con costes indirectos) = 32.73

| Medición | Uds. | Parcial |
|---|---|---|
| Cuartos húmedos | 1 | 1.00 |
| Total |  | 1 |

**E22NVE033** ud VÁLVULA DE ESFERA 2" PN-10
10 ud × 32.05 (33.01 con costes indirectos) = 330.10

| Medición | Uds. | Parcial |
|---|---|---|
| Ajibes | 8 | 8.00 |
| Bypass | 2 | 2.00 |
| Total |  | 10 |

**E22ERT010** ud VALV. RETENCIÓN 3/4" ROSCAR (10/11/2000)
2 ud × 22.41 (23.08 con costes indirectos) = 46.16
Válvula de retención de 3/4" para roscar. Colocada. Incluso ayudas, medios auxiliares y de seguridad, totalmente terminado.

| Código | Ud | Descripción | Rendimiento | Precio | Importe |
|---|---|---|---|---|---|
| O0101FO | h | OFICIAL 1ª FONTANERO CALEFACTOR | 0.2 | 15.29 | 3.06 |
| O0102FO | h | OFICIAL 2ª FONTANERO CALEFACTOR | 0.2 | 14.72 | 2.94 |
| P20TV175 | ud | VÁLV.RET.PN10/16 3/4" (material; 13/11/2019) | 1 | 7.55 | 7.55 |
| P20TV176 | ud | VÁLV.RET.PN10/16 1" (material; 13/11/2019) | 1 | 8.53 | 8.53 |
| P01DW093 | ud | PEQUEÑO MATERIAL (material; 13/11/2019) | 0.03 | 0.1 | 0.00 |
| %MA0000000150 | % | Medios auxiliares | 1.5 % | 22.08 | 0.33 |
|  |  | Total |  |  | 22.41 |

| Medición | Uds. | Parcial |
|---|---|---|
| Prod. ACS | 2 | 2.00 |
| Total |  | 2 |

**E22ERT014** ud VALV. RETENCIÓN 2" ROSCAR (10/11/2000)
1 ud × 45.9 (47.28 con costes indirectos) = 47.28
Válvula de retención de 2" para roscar. Colocada. Incluso ayudas, medios auxiliares y de seguridad, totalmente terminado.

| Código | Ud | Descripción | Rendimiento | Precio | Importe |
|---|---|---|---|---|---|
| O0101FO | h | OFICIAL 1ª FONTANERO CALEFACTOR | 0.2 | 15.29 | 3.06 |
| O0102FO | h | OFICIAL 2ª FONTANERO CALEFACTOR | 0.2 | 14.72 | 2.94 |
| P20TV185 | ud | VÁLV.RET.PN10/16 2" (material; 29/11/2018) | 1 | 39 | 39.00 |
| P01DW093 | ud | PEQUEÑO MATERIAL | 0.03 | 0.1 | 0.00 |
| %MA | % | MEDIOS AUXILIARES | 2 % | 45.00 | 0.90 |
|  |  | Total |  |  | 45.9 |

| Medición | Uds. | Parcial |
|---|---|---|
| By-pass | 1 | 1.00 |
| Total |  | 1 |

**E22ERT97** ud VÁLV. SEGURIDAD 1/2"-6BAR (10/11/2000)
2 ud × 28.68 (29.54 con costes indirectos) = 59.08
Válvula de seguridad de escape conducido de 1/2" a 6 bar, incluso vaciado conducido. Incluso ayudas, medios auxiliares y de seguridad, totalmente terminado.

| Código | Ud | Descripción | Rendimiento | Precio | Importe |
|---|---|---|---|---|---|
| O0101FO | h | OFICIAL 1ª FONTANERO CALEFACTOR | 0.25 | 15.29 | 3.82 |
| O0102FO | h | OFICIAL 2ª FONTANERO CALEFACTOR | 0.25 | 14.72 | 3.68 |
| P45JK002 | ud | VÁLV. SEG. 1/2"-6BAR (material; 13/11/2019) | 1 | 20.62 | 20.62 |
| %MA | % | MEDIOS AUXILIARES | 2 % | 28.12 | 0.56 |
|  |  | Total |  |  | 28.68 |

| Medición | Uds. | Parcial |
|---|---|---|
| Prod. ACS | 2 | 2.00 |
| Total |  | 2 |

**E20XAP010** ud INSTALACIÓN AF PP-R GRIFO/PUNTO DE AGUA (10/11/2000)
7 ud × 54.48 (56.11 con costes indirectos) = 392.77
Instalación de punto de consumo de agua fría, para grifo, realizado con tubería de polipropileno PP-R (copolimero Random), de 20 mm, conectada a la red particular con sistema de derivaciones por tes, conforme UNE-EN ISO 15874. Tuberías protegidas en paramentos empotrados con tubo corrugado de protección. Totalmente montado, conexionado y probado; p.p. de derivación particular, p.p. de bote sifónico, p.p. de piezas especiales (codos, manguitos, etc...) de las tuberías y p.p de medios auxiliares y de seguridad. Sin incluir sanitarios, ni griferías. Conforme a CTE DB HS-4 y DB HS-5.

| Código | Ud | Descripción | Rendimiento | Precio | Importe |
|---|---|---|---|---|---|
| O0101FO | h | OFICIAL 1ª FONTANERO CALEFACTOR | 1.15 | 15.29 | 17.58 |
| O0102FO | h | OFICIAL 2ª FONTANERO CALEFACTOR | 1.15 | 14.72 | 16.93 |
| P20TP070 | m | TUB.PP D20 FASER | 3 | 1.59 | 4.77 |
| TUBO.PVC23 | m | TUBO PVC, 23 MM D., CON ACCESORIOS (material; 29/08/2003) | 3 | 0.12 | 0.36 |
| P17LPC110 | ud | CODO 90º TERMINAL PP-R 20X1/2" MM (material; 20/11/2006) | 1 | 4.31 | 4.31 |
| P17SB030 | ud | BOTE SIFÓNICO AÉREO T/INOXIDABLE 5 TOMAS (material; 20/11/2006) | 0.25 | 22.98 | 5.75 |
| P17VC030 | m | TUBO PVC EVAC.SERIE B JUNTA PEGADA 50MM (material; 10/11/2000) | 0.5 | 2.25 | 1.13 |
| P17VC010 | m | TUBO PVC SERIE B JUNTA PEGADA 32 MM (material; 20/11/2006) | 1.7 | 1.52 | 2.58 |
| %MA | % | MEDIOS AUXILIARES | 2 % | 53.41 | 1.07 |
|  |  | Total |  |  | 54.48 |

| Medición | Uds. | Parcial |
|---|---|---|
| Puntos de agua | 7 | 7.00 |
| Total |  | 7 |

**E20XAP020** ud INSTALACIÓN AF/ACS PP-R LAVABO (10/11/2000)
19 ud × 64.11 (66.03 con costes indirectos) = 1254.57
Instalación de punto de consumo de agua fría y ACS, para lavabo, realizado con tubería de polipropileno PP-R (copolimero Random), de 20 mm, conectada a la red particular con sistema de derivaciones por tes, conforme UNE-EN ISO 15874. Tuberías protegidas en paramentos empotrados con tubo corrugado de protección. Red de desagüe realizada con tubería de PVC 40 mm, Ferroplast Mute o equivalente, conforme UNE-EN 1453. Totalmente montado, conexionado y probado; p.p. de derivación particular, sifón individual cromado, p.p. de piezas especiales (codos, manguitos, etc...) de las tuberías y p.p de medios auxiliares y de seguridad. Sin incluir sanitarios, ni griferías. Conforme a CTE DB HS-4 y DB HS-5.

| Código | Ud | Descripción | Rendimiento | Precio | Importe |
|---|---|---|---|---|---|
| O0101FO | h | OFICIAL 1ª FONTANERO CALEFACTOR | 1.15 | 15.29 | 17.58 |
| O0102FO | h | OFICIAL 2ª FONTANERO CALEFACTOR | 1.15 | 14.72 | 16.93 |
| P20TP070 | m | TUB.PP D20 FASER | 6 | 1.59 | 9.54 |
| TUBO.PVC23 | m | TUBO PVC, 23 MM D., CON ACCESORIOS | 6 | 0.12 | 0.72 |
| P17LPC110 | ud | CODO 90º TERMINAL PP-R 20X1/2" MM | 2 | 4.31 | 8.62 |
| P17SB030 | ud | BOTE SIFÓNICO AÉREO T/INOXIDABLE 5 TOMAS | 0.25 | 22.98 | 5.75 |
| P17VC030 | m | TUBO PVC EVAC.SERIE B JUNTA PEGADA 50MM | 0.5 | 2.25 | 1.13 |
| P17VC010 | m | TUBO PVC SERIE B JUNTA PEGADA 32 MM | 1.7 | 1.52 | 2.58 |
| %MA | % | MEDIOS AUXILIARES | 2 % | 62.85 | 1.26 |
|  |  | Total |  |  | 64.11 |

| Medición | Uds. | Parcial |
|---|---|---|
| Edificio | 19 | 19.00 |
| Total |  | 19 |

**E20XAP050** ud INSTALACIÓN AF PP-R INODORO C/ FLUXOR (10/11/2000)
25 ud × 64.36 (66.29 con costes indirectos) = 1657.25
Instalación de punto de consumo de agua fría, para inodoro con fluxor, realizado con tubería de polipropileno PP-R (copolimero Random), de 32 mm, conectada a la red particular con sistema de derivaciones por tes, conforme UNE-EN ISO 15874. Tubería protegida en paramentos empotrados con tubo corrugado de protección. Manguetón de conexión inodoro realizada con tubería de PVC 110 mm, Ferroplast Mute o equivalente, conforme UNE-EN 1453. Totalmente montado, conexionado y probado; p.p. de derivación particular, p.p. de piezas especiales (codos, manguitos, etc...) de las tuberías y p.p de medios auxiliares y de seguridad. Sin incluir sanitarios, ni griferías. Conforme a CTE DB HS-4 y DB HS-5.

| Código | Ud | Descripción | Rendimiento | Precio | Importe |
|---|---|---|---|---|---|
| O0101FO | h | OFICIAL 1ª FONTANERO CALEFACTOR | 1 | 15.29 | 15.29 |
| O0102FO | h | OFICIAL 2ª FONTANERO CALEFACTOR | 1 | 14.72 | 14.72 |
| P20TP090 | m | TUB.PP D32 FASER | 3 | 3.5 | 10.50 |
| TUBO.PVC50 | m | TUBO PVC, 50 MM D., CON ACCESORIOS (material; 21/06/2017) | 3 | 1.8 | 5.40 |
| P17LPC140 | ud | CODO 90º TERMINAL PP-R 25X3/4" MM (material; 20/11/2006) | 1 | 6.64 | 6.64 |
| P17SW020 | ud | CONEXIÓN PVC INODORO D=110MM C/J.LABIADA (material; 14/02/2008) | 1 | 4.63 | 4.63 |
| P17VC060 | m | TUBO PVC EVAC.SERIE B J.PEG.110MM (material; 14/02/2008) | 1 | 5.92 | 5.92 |
| %MA | % | MEDIOS AUXILIARES | 2 % | 63.10 | 1.26 |
|  |  | Total |  |  | 64.36 |

| Medición | Uds. | Parcial |
|---|---|---|
| Edificio | 25 | 25.00 |
| Total |  | 25 |

**E20XAP060** ud INSTALACIÓN AF PP-R URINARIO (10/11/2000)
11 ud × 51.15 (52.68 con costes indirectos) = 579.48
Instalación de punto de consumo de agua fría, para urinario, realizado con tubería de polipropileno PP-R (copolimero Random), de 20 mm, conectada a la red particular con sistema de derivaciones por tes, conforme UNE-EN ISO 15874. Tuberías protegidas en paramentos empotrados con tubo corrugado de protección. Red de desagüe realizada con tubería de PVC 40 mm, Ferroplast Mute o equivalente, conforme UNE-EN 1453. Totalmente montado, conexionado y probado; p.p. de derivación particular, sifón individual cromado,, p.p. de piezas especiales (codos, manguitos, etc...) de las tuberías y p.p de medios auxiliares y de seguridad. Sin incluir sanitarios, ni griferías. Conforme a CTE DB HS-4 y DB HS-5.

| Código | Ud | Descripción | Rendimiento | Precio | Importe |
|---|---|---|---|---|---|
| O0101FO | h | OFICIAL 1ª FONTANERO CALEFACTOR | 1 | 15.29 | 15.29 |
| O0102FO | h | OFICIAL 2ª FONTANERO CALEFACTOR | 1 | 14.72 | 14.72 |
| P20TP070 | m | TUB.PP D20 FASER | 3 | 1.59 | 4.77 |
| TUBO.PVC23 | m | TUBO PVC, 23 MM D., CON ACCESORIOS | 3 | 0.12 | 0.36 |
| P17LPC110 | ud | CODO 90º TERMINAL PP-R 20X1/2" MM | 1 | 4.31 | 4.31 |
| P17SB030 | ud | BOTE SIFÓNICO AÉREO T/INOXIDABLE 5 TOMAS | 0.25 | 22.98 | 5.75 |
| P17VC030 | m | TUBO PVC EVAC.SERIE B JUNTA PEGADA 50MM | 2.2 | 2.25 | 4.95 |
| %MA | % | MEDIOS AUXILIARES | 2 % | 50.15 | 1.00 |
|  |  | Total |  |  | 51.15 |

| Medición | Uds. | Parcial |
|---|---|---|
| Edificio | 11 | 11.00 |
| Total |  | 11 |

**E20XAP090** ud INSTALACIÓN AF/ACS PP-R DUCHA (10/11/2000)
4 ud × 66.42 (68.41 con costes indirectos) = 273.64
Instalación de punto de consumo de agua fría y ACS, para ducha, realizado con tubería de polipropileno PP-R (copolimero Random), de 20 mm, conectada a la red particular con sistema de derivaciones por tes, conforme UNE-EN ISO 15874. Tuberías protegidas en paramentos empotrados con tubo corrugado de protección. Red de desagüe realizada con tubería de PVC 50 mm, Ferroplast Mute o equivalente, conforme UNE-EN 1453. Totalmente montado, conexionado y probado; p.p. de derivación particular, p.p. de bote sifónico, p.p. de piezas especiales (codos, manguitos, etc...) de las tuberías y p.p de medios auxiliares y de seguridad. Sin incluir sanitarios, ni griferías. Conforme a CTE DB HS-4 y DB HS-5.

| Código | Ud | Descripción | Rendimiento | Precio | Importe |
|---|---|---|---|---|---|
| O0101FO | h | OFICIAL 1ª FONTANERO CALEFACTOR | 1.15 | 15.29 | 17.58 |
| O0102FO | h | OFICIAL 2ª FONTANERO CALEFACTOR | 1.15 | 14.72 | 16.93 |
| P20TP070 | m | TUB.PP D20 FASER | 6 | 1.59 | 9.54 |
| TUBO.PVC23 | m | TUBO PVC, 23 MM D., CON ACCESORIOS | 6 | 0.12 | 0.72 |
| P17LPC110 | ud | CODO 90º TERMINAL PP-R 20X1/2" MM | 2 | 4.31 | 8.62 |
| P17ISA010 | ud | PLACA BASE FIJACIÓN (material; 20/11/2006) | 1 | 1.62 | 1.62 |
| P17SB030 | ud | BOTE SIFÓNICO AÉREO T/INOXIDABLE 5 TOMAS | 0.25 | 22.98 | 5.75 |
| P17VC030 | m | TUBO PVC EVAC.SERIE B JUNTA PEGADA 50MM | 0.5 | 2.25 | 1.13 |
| P17VC020 | m | TUBO PVC EVAC.SERIE B J.PEG.40MM (material; 14/02/2008) | 1.7 | 1.9 | 3.23 |
| %MA | % | MEDIOS AUXILIARES | 2 % | 65.12 | 1.30 |
|  |  | Total |  |  | 66.42 |

| Medición | Uds. | Parcial |
|---|---|---|
| Edfificio | 4 | 4.00 |
| Total |  | 4 |

**E20XAP130** ud INSTALACIÓN AF PP-R VERTEDERO (10/11/2000)
2 ud × 46.28 (47.67 con costes indirectos) = 95.34
Instalación de punto de consumo de agua fría, para vertedero, realizado con tubería de polipropileno PP-R (copolimero Random), de 20 mm, conectada a la red particular con sistema de derivaciones por tes, conforme UNE-EN ISO 15874. Tubería protegida en paramentos empotrados con tubo corrugado de protección. Manguetón de conexión vertedero realizada con tubería de PVC 110 mm, Ferroplast Mute o equivalente, conforme UNE-EN 1453. Totalmente montado, conexionado y probado; p.p. de derivación particular, p.p. de piezas especiales (codos, manguitos, etc...) de las tuberías y p.p de medios auxiliares y de seguridad. Sin incluir sanitarios, ni griferías. Conforme a CTE DB HS-4 y DB HS-5.

| Código | Ud | Descripción | Rendimiento | Precio | Importe |
|---|---|---|---|---|---|
| O0101FO | h | OFICIAL 1ª FONTANERO CALEFACTOR | 1 | 15.29 | 15.29 |
| O0102FO | h | OFICIAL 2ª FONTANERO CALEFACTOR | 1 | 14.72 | 14.72 |
| P20TP070 | m | TUB.PP D20 FASER | 3 | 1.59 | 4.77 |
| TUBO.PVC23 | m | TUBO PVC, 23 MM D., CON ACCESORIOS | 3 | 0.12 | 0.36 |
| P17LPC110 | ud | CODO 90º TERMINAL PP-R 20X1/2" MM | 1 | 4.31 | 4.31 |
| P17VC060 | m | TUBO PVC EVAC.SERIE B J.PEG.110MM | 1 | 5.92 | 5.92 |
| %MA | % | MEDIOS AUXILIARES | 2 % | 45.37 | 0.91 |
|  |  | Total |  |  | 46.28 |

| Medición | Uds. | Parcial |
|---|---|---|
| Edificio | 2 | 2.00 |
| Total |  | 2 |

### SCAP17.2 PRODUCCIÓN AEROTÉRMICA DE ACS (10/11/2000)
Importe: 5053.61

**E22AER010** ud BOMBA CALOR AEROTÉRMICA 110 LTS 62ºC (10/11/2000)
1 ud × 1495.45 (1540.31 con costes indirectos) = 1540.31
Suministro y colocación de bomba de calor aerotérmica compacta para producción de ACS marca Ariston o equivalente modelo Nuos Evo A+ 110 con capacidad nominal de 110 litros con un rango de trabajo en modo bomba de calor con temperatura del aire entre - 5 y 42 ºC. Gas ecologico R134a que permite alcanzar una temperatura del agua hasta 62 ºC en modo bomba de calor. Condensador exterior al deposito (no esta en contacto directo con el agua). Funcion "SILENT" reduce el impacto sonoro al minimo. Calderin de acero vitrificado al titanio. Resistencia de 1200 W integrada para calentamiento antilegionela. Potencia máxima absorbida 1550 W - 230 V. Doble anodo, uno activo PROTECH que no necesita mantenimiento y uno de magnesio. Display LCD. Funciones: GREEN, AUTO, BOOST, BOOST2, programacion horaria, VOYAGE y antilegionela. Garantía de 5 años total. Medida la unidad terminada. Instalado, i/ayudas, medios auxiliares y de seguridad, totalmente terminado.

| Código | Ud | Descripción | Rendimiento | Precio | Importe |
|---|---|---|---|---|---|
| O0101FO | h | OFICIAL 1ª FONTANERO CALEFACTOR | 0.2 | 15.29 | 3.06 |
| O0102FO | h | OFICIAL 2ª FONTANERO CALEFACTOR | 0.2 | 14.72 | 2.94 |
| P22AER010 | ud | BOMBA DE CALOR 110 LTS 62 ºC (material; 13/11/2019) | 1 | 1460 | 1460.00 |
| P01DW090 | ud | PEQUEÑO MATERIAL | 1 | 0.13 | 0.13 |
| %MA | % | MEDIOS AUXILIARES | 2 % | 1466.13 | 29.32 |
|  |  | Total |  |  | 1495.45 |

| Medición | Uds. | Parcial |
|---|---|---|
| Vestuarios | 1 | 1.00 |
| Total |  | 1 |

**E22AER020** ud BOMBA CALOR AEROTÉRMICA 250 LTS 62ºC (10/11/2000)
1 ud × 3050.95 (3142.48 con costes indirectos) = 3142.48
Suministro y colocación de bomba de calor aerotérmica compacta para producción de ACS marca Ariston o equivalente modelo Nuos Plus 250 con capacidad nominal de 250 litros con un rango de trabajo en modo bomba de calor con temperatura del aire entre - 7 y 42 ºC. Gas ecologico R134a que permite alcanzar una temperatura del agua hasta 62 ºC en modo bomba de calor. Condensador exterior al deposito (no esta en contacto directo con el agua). Calderin de acero vitrificado al titanio. Resistencia de 1000+1500 W integrada para calentamiento antilegionela. Potencia máxima absorbida 2500 W - 230 V. Doble anodo, uno activo PROTECH que no necesita mantenimiento y uno de magnesio. Display LCD. Funciones: GREEN, AUTO, BOOST, BOOST2, programacion horaria, VOYAGE y antilegionela. Garantía de 5 años total. Medida la unidad terminada. Instalado, i/ayudas, medios auxiliares y de seguridad, totalmente terminado.

| Código | Ud | Descripción | Rendimiento | Precio | Importe |
|---|---|---|---|---|---|
| O0101FO | h | OFICIAL 1ª FONTANERO CALEFACTOR | 0.2 | 15.29 | 3.06 |
| O0102FO | h | OFICIAL 2ª FONTANERO CALEFACTOR | 0.2 | 14.72 | 2.94 |
| P22AER020 | ud | BOMBA DE CALOR 250 LTS 62 ºC (material; 13/11/2019) | 1 | 2985 | 2985.00 |
| P01DW090 | ud | PEQUEÑO MATERIAL | 1 | 0.13 | 0.13 |
| %MA | % | MEDIOS AUXILIARES | 2 % | 2991.13 | 59.82 |
|  |  | Total |  |  | 3050.95 |

| Medición | Uds. | Parcial |
|---|---|---|
| Camerinos | 1 | 1.00 |
| Total |  | 1 |

**E03OCP035** m TUBERÍA PVC D=125 MM (10/11/2000)
6 m × 21.66 (22.31 con costes indirectos) = 133.86
Tubería de PVC liso color gris, de diámetro 125 mm y con unión por encolado; colgado mediante abrazaderas metálicas, incluso p.p. de piezas especiales en desvíos y medios auxiliares, totalmente instalado, s/ CTE-HS-5.

| Código | Ud | Descripción | Rendimiento | Precio | Importe |
|---|---|---|---|---|---|
| O0101FO | h | OFICIAL 1ª FONTANERO CALEFACTOR | 0.24 | 15.29 | 3.67 |
| O0102FO | h | OFICIAL 2ª FONTANERO CALEFACTOR | 0.24 | 14.72 | 3.53 |
| P02TVO460 | m | TUBO PVC LISO EVACUACIÓN ENCOLADO D=125 MM (material; 10/11/2000) | 1 | 4.71 | 4.71 |
| P02CVC310 | ud | CODO M-H PVC JUN.PEG. 87,5º DN 125 MM GRIS (material; 20/11/2006) | 0.2 | 5.11 | 1.02 |
| P02CVW036 | ud | ABRAZADERA METÁLICA TUBOS PVC 125 MM (material; 20/11/2006) | 3.333 | 2.42 | 8.07 |
| P02CVW030 | kg | ADHESIVO TUBOS PVC JUNTA PEGADA (material; 20/11/2006) | 0.013 | 18.54 | 0.24 |
| %MA | % | MEDIOS AUXILIARES | 2 % | 21.24 | 0.42 |
|  |  | Total |  |  | 21.66 |

| Medición | Uds. | Largo | Parcial |
|---|---|---|---|
| Equipo 110 lts | 2 | 3 | 6.00 |
| Total |  |  | 6 |

**E03OCP045** m TUBERÍA PVC D=160 MM (10/11/2000)
8 m × 28.76 (29.62 con costes indirectos) = 236.96
Tubería de PVC liso color gris, de diámetro 160 mm y con unión por encolado; colgado mediante abrazaderas metálicas, incluso p.p. de piezas especiales en desvíos y medios auxiliares, totalmente instalado, s/ CTE-HS-5.

| Código | Ud | Descripción | Rendimiento | Precio | Importe |
|---|---|---|---|---|---|
| O0101FO | h | OFICIAL 1ª FONTANERO CALEFACTOR | 0.3 | 15.29 | 4.59 |
| O0102FO | h | OFICIAL 2ª FONTANERO CALEFACTOR | 0.3 | 14.72 | 4.42 |
| P02TVO470 | m | TUBO PVC LISO EVACUACIÓN ENCOLADO D=160 MM (material; 10/11/2000) | 1 | 6.06 | 6.06 |
| P02CVC320 | ud | CODO M-H PVC JUN.PEG. 87,5º DN 160 MM GRIS (material; 20/11/2006) | 0.2 | 8.94 | 1.79 |
| P02CVW040 | ud | ABRAZADERA METÁLICA TUBO COLGADO PVC D=160 MM (material; 20/11/2006) | 3.333 | 3.29 | 10.97 |
| P02CVW030 | kg | ADHESIVO TUBOS PVC JUNTA PEGADA | 0.02 | 18.54 | 0.37 |
| %MA | % | MEDIOS AUXILIARES | 2 % | 28.20 | 0.56 |
|  |  | Total |  |  | 28.76 |

| Medición | Uds. | Largo | Parcial |
|---|---|---|---|
| Equipo 250 lts | 2 | 4 | 8.00 |
| Total |  |  | 8 |

## C18 INSTALACIÓN DE GAS NATURAL (10/11/2000)
Importe: 8092.46

**E24AP010** ud ACOMETIDA GAS POLIETILENO D=32 MM - 1" (10/11/2000)
1 ud × 665.13 (685.08 con costes indirectos) = 685.08
Acometida para gas en polietileno de alta densidad SDR11 D=32 mm y tallor de acero de 1" (envainado), para redes de distribución hasta 1,5 m de longitud desde la red a la válvula de acometida y conexión al armario de regulación. Totalmente terminada; i/p.p. de excavación, reposición de zanja para tubo, protección de tubería y certificados.

| Código | Ud | Descripción | Rendimiento | Precio | Importe |
|---|---|---|---|---|---|
| O0101FO | h | OFICIAL 1ª FONTANERO CALEFACTOR | 0.7 | 15.29 | 10.70 |
| O0102FO | h | OFICIAL 2ª FONTANERO CALEFACTOR | 0.7 | 14.72 | 10.30 |
| E02CMA070 | m3 | EXC.VAC.C/MAR.ROM. TERRENOS DUROS <2 M ACOPI (10/11/2000) | 1.9 | 21.38 | 40.62 |
| P01AA020 | m3 | ARENA DE RÍO (0/5 MM.) | 0.23 | 14.21 | 3.27 |
| P01HM240 | m3 | HORMIGÓN HM-25/P/20/I CENTRAL (material; 10/11/2000) | 0.15 | 67.91 | 10.19 |
| P19TPW120 | ud | TALLO-ACOMETIDA PE/AC DN-32X1", ACODADO (material; 10/11/2000) | 1 | 97.25 | 97.25 |
| P19TPW140 | ud | TUBO GUARDA CON TAPÓN (material; 10/11/2000) | 1 | 31.65 | 31.65 |
| P19TPW160 | ud | SOPORTE PARA VÁLVULA ACOMETIDA (material; 10/11/2000) | 1 | 19.4 | 19.40 |
| P19TPW170 | ud | ARQUETA POLIPROPILENO VÁLVULA ACOMETIDA (material; 10/11/2000) | 1 | 16.47 | 16.47 |
| P19TAW130 | ud | VÁLVULA ACOMETIDA DN-25X32 MM EXTERIOR ACERO (material; 10/11/2000) | 1 | 64.03 | 64.03 |
| P19Y010 | ud | CERTIFICADO DE ACOMETIDA INTERIOR GAS (material; 20/11/2006) | 1 | 144.8 | 144.80 |
| P19Z010 | ud | PRUEBA DE PRESIÓN GAS (material; 20/11/2006) | 1 | 171.97 | 171.97 |
| U08TP020 | m | TUBERÍA GAS PE D=32 MM SDR 11 (18/12/2014) | 1.5 | 20.96 | 31.44 |
| %MA | % | MEDIOS AUXILIARES | 2 % | 652.09 | 13.04 |
|  |  | Total |  |  | 665.13 |

| Medición | Uds. | Parcial |
|---|---|---|
| Gas | 1 | 1.00 |
| Total |  | 1 |

**E24R100** ud ARMARIO R. 50M3/H MPB-MPA C/MÁX (10/11/2000)
1 ud × 518.55 (534.11 con costes indirectos) = 534.11
Conjunto de regulación para gas, Dival 50 o equivalente, para Q=50 m3/h con seguridad de máxima, entrada en 1" salida en 2" y salto de presión de 2bar-50mbar, instalado en un armario de poliester de 400x300x200 mm, montado.

| Código | Ud | Descripción | Rendimiento | Precio | Importe |
|---|---|---|---|---|---|
| O0101FO | h | OFICIAL 1ª FONTANERO CALEFACTOR | 2.5 | 15.29 | 38.23 |
| O0102FO | h | OFICIAL 2ª FONTANERO CALEFACTOR | 2.5 | 14.72 | 36.80 |
| P19RR100 | ud | REG. 2BAR-55MBAR QS=50M3/H C/MÁX (material; 21/02/2007) | 1 | 198.17 | 198.17 |
| P19RF020 | ud | FILTRO PT=16 BAR E=H-1" S=H-1" (material; 21/02/2007) | 1 | 57.23 | 57.23 |
| P19RF070 | ud | CARTUCHO FILTRO DE 1" DN 25 (material; 21/02/2007) | 1 | 24.36 | 24.36 |
| P19WVA060 | ud | VÁLV. PN-5 M/M DN=1"-20 MM (material; 21/02/2007) | 1 | 9.85 | 9.85 |
| P19WVA080 | ud | VÁLV. PN-5 M/M DN=2" (material; 21/02/2007) | 1 | 58.74 | 58.74 |
| P19AM010 | ud | ARM.POLEST. 400X300X200 MM (material; 21/02/2007) | 1 | 85 | 85.00 |
| %MA | % | MEDIOS AUXILIARES | 2 % | 508.38 | 10.17 |
|  |  | Total |  |  | 518.55 |

| Medición | Uds. | Parcial |
|---|---|---|
| Gas | 1 | 1.00 |
| Total |  | 1 |

**E24BG024** ud CONTADOR G-25 GAS NATURAL PROPIEDAD (10/11/2000)
1 ud × 826.85 (851.66 con costes indirectos) = 851.66
Suministro y colocación de contador de gas de membranas tipo G-25 para un máximo 40 m3/h con Pmáx 0,5 bar. Incluso valvulería y puente para contador, con p.p. de accesorios, instalado.

| Código | Ud | Descripción | Rendimiento | Precio | Importe |
|---|---|---|---|---|---|
| O0101FO | h | OFICIAL 1ª FONTANERO CALEFACTOR | 6 | 15.29 | 91.74 |
| O0102FO | h | OFICIAL 2ª FONTANERO CALEFACTOR | 6 | 14.72 | 88.32 |
| P19CM0624 | ud | CONTADOR GAS DE MEMBRANA G-25 PM 0,5 BAR (material; 11/08/2019) | 1 | 580 | 580.00 |
| P19TAA070 | m | TUB.AC.DIN 2440 D=2 1/2" S/SOLD. (material; 21/02/2007) | 2 | 25.29 | 50.58 |
| %MA | % | MEDIOS AUXILIARES | 2 % | 810.64 | 16.21 |
|  |  | Total |  |  | 826.85 |

| Medición | Uds. | Parcial |
|---|---|---|
| Gas | 1 | 1.00 |
| Total |  | 1 |

**E24TA080** m TUB.AC.DIN 2440 D=1 1/2" S/SOLD. (10/11/2000)
7 m × 35.6 (36.67 con costes indirectos) = 256.69
Tubería para gas en acero DIN 2440 sin soldadura de D=1 1/2", para instalaciones receptoras, i/p.p de accesorios (codos, T, manguitos, tomas de presión peterson o de bajo calibre,...), vainas, soportes, imprimación, pintura, encintado tramos enterrados, tomas de presión y pruebas de presión.

| Código | Ud | Descripción | Rendimiento | Precio | Importe |
|---|---|---|---|---|---|
| O0101FO | h | OFICIAL 1ª FONTANERO CALEFACTOR | 0.25 | 15.29 | 3.82 |
| O0102FO | h | OFICIAL 2ª FONTANERO CALEFACTOR | 0.25 | 14.72 | 3.68 |
| P19TAA050 | m | TUB.AC.DIN 2440 D=1 1/2" S/SOLD. (material; 21/02/2007) | 1 | 14.03 | 14.03 |
| P19TAW060 | ud | CINTA ANTICORROSIVA 10 CM X 15 M S-40 (material; 21/02/2007) | 0.1 | 44.86 | 4.49 |
| P19TAW040 | ud | CINTA ANTICORROSIVA 10 CM X 30 M R-20 (material; 21/02/2007) | 0.1 | 40.56 | 4.06 |
| P19TAW070 | l | IMPRIMACIÓN ANTICORROSIVA 1 L. (material; 21/02/2007) | 0.2 | 24.11 | 4.82 |
| %MA | % | MEDIOS AUXILIARES | 2 % | 34.90 | 0.70 |
|  |  | Total |  |  | 35.6 |

| Medición | Uds. | Largo | Parcial |
|---|---|---|---|
| Distribución | 1 | 7 | 7.00 |
| Total |  |  | 7 |

**E24TA100** m TUB.AC.DIN 2440 D=2 1/2" S/SOLD. (10/11/2000)
9 m × 43.28 (44.58 con costes indirectos) = 401.22
Tubería para gas en acero DIN 2440 sin soldadura de D=2 1/2", para instalaciones receptoras, i/p.p de accesorios (codos, T, manguitos, tomas de presión peterson o de bajo calibre,...), vainas, soportes, imprimación, pintura, tomas de presión y pruebas de presión.

| Código | Ud | Descripción | Rendimiento | Precio | Importe |
|---|---|---|---|---|---|
| O0102FO | h | OFICIAL 2ª FONTANERO CALEFACTOR | 0.33 | 14.72 | 4.86 |
| O0101FO | h | OFICIAL 1ª FONTANERO CALEFACTOR | 0.33 | 15.29 | 5.05 |
| P19TAA070 | m | TUB.AC.DIN 2440 D=2 1/2" S/SOLD. | 1 | 25.29 | 25.29 |
| P19TAW070 | l | IMPRIMACIÓN ANTICORROSIVA 1 L. | 0.3 | 24.11 | 7.23 |
| %MA | % | MEDIOS AUXILIARES | 2 % | 42.43 | 0.85 |
|  |  | Total |  |  | 43.28 |

| Medición | Uds. | Largo | Parcial |
|---|---|---|---|
| Sala | 1 | 9 | 9.00 |
| Total |  |  | 9 |

**U08TP040** m TUBERÍA GAS PE D=63 MM SDR 11 (10/11/2000)
107 m × 25.69 (26.46 con costes indirectos) = 2831.22
Tubería enterrada, en polietileno (PE) de D=63 mm SDR 11, para redes de distribución de gas, incluso pruebas de presión y p.p. de accesorios (codos, tés, manguitos, caps, banda de señalización, etc.), excepto válvulas de línea, apertura y reposición de zanja.

| Código | Ud | Descripción | Rendimiento | Precio | Importe |
|---|---|---|---|---|---|
| O0101OF | h. | OFICIAL 1ª | 0.65 | 15.29 | 9.94 |
| O0105OF | h | PEÓN ORDINARIO | 0.65 | 14.02 | 9.11 |
| P19TPA040 | m | TUBERÍA PE 80 SDR-11 D=63 MM (material; 10/11/2000) | 1 | 6.14 | 6.14 |
| %MA | % | MEDIOS AUXILIARES | 2 % | 25.19 | 0.50 |
|  |  | Total |  |  | 25.69 |

| Medición | Uds. | Largo | Parcial |
|---|---|---|---|
| Gas | 1 | 107 | 107.00 |
| Total |  |  | 107 |

**E24VV045** ud VÁLVULA GAS D=1 1/2" (10/11/2000)
3 ud × 50.33 (51.84 con costes indirectos) = 155.52
Instalación de válvula para instalaciones receptoras de gas, en D=1 1/2", i/p.p. de accesorios de conexión con la tubería.

| Código | Ud | Descripción | Rendimiento | Precio | Importe |
|---|---|---|---|---|---|
| O0102FO | h | OFICIAL 2ª FONTANERO CALEFACTOR | 0.75 | 14.72 | 11.04 |
| O0101FO | h | OFICIAL 1ª FONTANERO CALEFACTOR | 0.75 | 15.29 | 11.47 |
| P19WVA075 | ud | VÁLV. PN-5 M/M DN=1 1/2" (material; 21/02/2007) | 1 | 26.83 | 26.83 |
| %MA | % | MEDIOS AUXILIARES | 2 % | 49.34 | 0.99 |
|  |  | Total |  |  | 50.33 |

| Medición | Uds. | Parcial |
|---|---|---|
| Gas | 3 | 3.00 |
| Total |  | 3 |

**E24VV060** ud VÁLVULA GAS D=2 1/2" (10/11/2000)
1 ud × 113.67 (117.08 con costes indirectos) = 117.08
Instalación de válvula para instalaciones receptoras de gas, en D=2 1/2". Totalmente instalado; i/p.p. de accesorios de conexión con la tubería.

| Código | Ud | Descripción | Rendimiento | Precio | Importe |
|---|---|---|---|---|---|
| O0102FO | h | OFICIAL 2ª FONTANERO CALEFACTOR | 1 | 14.72 | 14.72 |
| O0101FO | h | OFICIAL 1ª FONTANERO CALEFACTOR | 1 | 15.29 | 15.29 |
| P19WVA090 | ud | VÁLVULA GAS PN-5 M/M DN=2 1/2" (material; 10/11/2000) | 1 | 81.43 | 81.43 |
| %MA | % | MEDIOS AUXILIARES | 2 % | 111.44 | 2.23 |
|  |  | Total |  |  | 113.67 |

| Medición | Uds. | Parcial |
|---|---|---|
| Gas | 1 | 1.00 |
| Total |  | 1 |

**E24VG094** ud VENTÓMETRO 0-100MBAR CON VÁLVULA 3 VIAS 1/2" (10/11/2000)
1 ud × 182.58 (188.06 con costes indirectos) = 188.06
Ventómetro de facturación de 100 mm de diámetro de 0-100 mbar CL-0.5, con valvula de 3 vias para manómetro patrón de ½" con aguja reforzada ANSI 600. I/p.p. de accesorios de conexión con la tubería.

| Código | Ud | Descripción | Rendimiento | Precio | Importe |
|---|---|---|---|---|---|
| O0101FO | h | OFICIAL 1ª FONTANERO CALEFACTOR | 0.2 | 15.29 | 3.06 |
| O0102FO | h | OFICIAL 2ª FONTANERO CALEFACTOR | 0.2 | 14.72 | 2.94 |
| P19TCV011 | ud | VÁLVULA 3 VIAS PARA MANOMETRO PATRON 1/2" (material; 26/12/2007) | 1 | 48 | 48.00 |
| P19TCV022 | ud | VENTÓMETRO 0-100MBAR CL-0.5 DE 100 MM DIAM. (material; 26/12/2007) | 1 | 125 | 125.00 |
| %MA | % | MEDIOS AUXILIARES | 2 % | 179.00 | 3.58 |
|  |  | Total |  |  | 182.58 |

| Medición | Uds. | Largo | Parcial |
|---|---|---|---|
| ERM | 1 | 1 | 1.00 |
| Total |  |  | 1 |

**E24VG097** ud ESTABILIZADOR 1 1/2" (60 M3/H-22 MBAR) (10/11/2000)
1 ud × 337.62 (347.75 con costes indirectos) = 347.75
Estabilizador del tipo regulador de abonado con seguridad por mínima para salida a 22 mbar y 60 m3/h. Montado.

| Código | Ud | Descripción | Rendimiento | Precio | Importe |
|---|---|---|---|---|---|
| O0101FO | h | OFICIAL 1ª FONTANERO CALEFACTOR | 0.2 | 15.29 | 3.06 |
| O0102FO | h | OFICIAL 2ª FONTANERO CALEFACTOR | 0.2 | 14.72 | 2.94 |
| P19TCV025 | ud | ESTABILIZADOR 1 1/2" - 60 M3/H - 22 MBAR (material; 26/11/2018) | 1 | 325 | 325.00 |
| %MA | % | MEDIOS AUXILIARES | 2 % | 331.00 | 6.62 |
|  |  | Total |  |  | 337.62 |

| Medición | Uds. | Parcial |
|---|---|---|
| Sala calderas | 1 | 1.00 |
| Total |  | 1 |

**E24VG099** ud ELE. DE CORTE Y DETECCIÓN DE GAS 1 1/2" (10/11/2000)
1 ud × 1586.11 (1633.69 con costes indirectos) = 1633.69
Suministro y colocación de electroválvula solenoide de 1 1/2" del tipo normalmente cerrada para sala de calderas, incluso central de detección de gases y DOS sondas de detección de gas (Exx-ATEX) marca Fidegas o equivalente, según UNE 60601:2013 (y UNES asociadas), y demás accesorios. Totalmente probado y funcionando.

| Código | Ud | Descripción | Rendimiento | Precio | Importe |
|---|---|---|---|---|---|
| O0101FO | h | OFICIAL 1ª FONTANERO CALEFACTOR | 1 | 15.29 | 15.29 |
| O0102FO | h | OFICIAL 2ª FONTANERO CALEFACTOR | 1 | 14.72 | 14.72 |
| U33CA600 | ud | ELECTROVÁLVULA GAS 1 1/2" N/C (material; 26/12/2007) | 1 | 250 | 250.00 |
| P19VT111 | ud | CENTRAL DETECCIÓN DE GAS 2 ZONAS (material; 26/02/2004) | 1 | 320 | 320.00 |
| P19VT102 | ud | SONDA DE DETECCION DE GAS S/UNE ATEX (material; 26/12/2007) | 2 | 320 | 640.00 |
| U34CA980 | m | CANALIZACIÓN Y CABLEADO S/RBT (material; 28/12/2007) | 45 | 7 | 315.00 |
| %MA | % | MEDIOS AUXILIARES | 2 % | 1555.01 | 31.10 |
|  |  | Total |  |  | 1586.11 |

| Medición | Uds. | Parcial |
|---|---|---|
| Sala de calderas | 1 | 1.00 |
| Total |  | 1 |

**SEQ.001** ud SEÑALIZACIÓN DE EQUIPOS Y CONDUCCIONES (10/11/2000)
2 ud × 43.87 (45.19 con costes indirectos) = 90.38
Señalización de equipos y tuberías y conducciones según normas UNE. Incluso ayudas, medios auxiliares y de seguridad, totalmente terminado.

| Código | Ud | Descripción | Rendimiento | Precio | Importe |
|---|---|---|---|---|---|
| O0101FO | h | OFICIAL 1ª FONTANERO CALEFACTOR | 0.5 | 15.29 | 7.65 |
| O0102FO | h | OFICIAL 2ª FONTANERO CALEFACTOR | 0.5 | 14.72 | 7.36 |
| U33CA062 | ud | CARTEL SEGÚN NORMATIVA COLOCADO C/SILICONA (material; 26/11/2018) | 1 | 28 | 28.00 |
| %MA | % | MEDIOS AUXILIARES | 2 % | 43.01 | 0.86 |
|  |  | Total |  |  | 43.87 |

| Medición | Uds. | Parcial |
|---|---|---|
| ERM | 1 | 1.00 |
| Sala | 1 | 1.00 |
| Total |  | 2 |

## C19 INSTALACIÓN DE CLIMATIZACIÓN (10/11/2000)
Importe: 548911.45

### SCAP19.1 EQUIPOS PRINCIPALES (10/11/2000)
Importe: 125727.05

**E20IC01-011** ud CAL. PIE CONDENSACIÓN VERTICAL (160+160) KW (10/11/2000)
1 ud × 19514.68 (20100.12 con costes indirectos) = 20100.12
Suministro y colocación de caldera de condensación modulante del 20 al 100%, para gas natural como combustible, combustión estequiométrica e invertida, baja emisión de CO y NOx:
- Marca ... ... ... ... ... ... .... FERROLI o equivalente aprobado
- Modelo ... ... ... ... ... ... ... Energy Top B
- Módulos... ... ... ... ... ... ... 160 + 160 KW
- Rendimiento ... ... ... ... ... . 106/107,5%
- Potencia útil ... ... ... ... ... 318 kW (50/30 ºC)
- Regulación externa... ... ... 0 - 10 V
- Presión máxima... ... ... ... 6 bar
Montada en el interior de un armario metálico para ubicación en interior de sala de calderas.
.- Bombeo y control de flujo
.- Control antihielo
.- Control de desconexión por sobretemperatura
.- Armario de regulación con programas de funcionamiento manual y automático, stand-by, verano, contadores, protección térmica, pilotos de señalización e interruptor general.
.- Colector de distribución de gas y calefacción con llaves de corte homologadas y manómetros.
.- Válvulas de seguridad.
.- Manómetros.
.- Válvula de vaciado.
.- Conexiones ida y retorno con llaves de corte.
Instalada de acuerdo con la normativa vigente. Probada y funcionando.

| Código | Ud | Descripción | Rendimiento | Precio | Importe |
|---|---|---|---|---|---|
| O0101FO | h | OFICIAL 1ª FONTANERO CALEFACTOR | 4 | 15.29 | 61.16 |
| O0102FO | h | OFICIAL 2ª FONTANERO CALEFACTOR | 4 | 14.72 | 58.88 |
| EIC01-011 | ud | CAL.DE CON. MODULANTE 160+160 318 KW (material; 12/08/2019) | 1 | 19012 | 19012.00 |
| %MA | % | MEDIOS AUXILIARES | 2 % | 19132.04 | 382.64 |
|  |  | Total |  |  | 19514.68 |

| Medición | Uds. | Parcial |
|---|---|---|
| Sala calderas | 1 | 1.00 |
| Total |  | 1 |

**E20IC01-110** ud CHIMENEA AISLADA INOX-INOX 200 MM. (10/11/2000)
1 ud × 3370.14 (3471.24 con costes indirectos) = 3471.24
Chimenea de acero inoxidable de doble pared inox-inox con aislamiento interior marca Dinak o equivalente modelo DW especial para calderas de condensación, desde cada módulo de caldera hasta cubierta, con diámetro interior común de 200 mm., formada por recogida de condensados final de 200 mm de diámetro, 4ud T de 93º, 4ud de 80/200mm para embocadura a caldera de condensación con clapeta antirretorno, 15ud tramos rectos de 96 mm, 2ud extensibles cortos, 2ud codo de 45º, 1ud T con recogida de condensados y cono terminal. Incluso elementos de soporte y montaje.

| Código | Ud | Descripción | Rendimiento | Precio | Importe |
|---|---|---|---|---|---|
| O0101FO | h | OFICIAL 1ª FONTANERO CALEFACTOR | 6 | 15.29 | 91.74 |
| O0102FO | h | OFICIAL 2ª FONTANERO CALEFACTOR | 6 | 14.72 | 88.32 |
| P20WH451 | ud | CHIMENEA AISLADA INOX 200 C/ ACCESORIOS (material; 29/11/2018) | 22 | 126 | 2772.00 |
| P20WH452 | ud | SOPORTES Y MONTAJE (material; 22/03/2004) | 22 | 16 | 352.00 |
| %MA | % | MEDIOS AUXILIARES | 2 % | 3304.06 | 66.08 |
|  |  | Total |  |  | 3370.14 |

| Medición | Uds. | Parcial |
|---|---|---|
| Caldera | 1 | 1.00 |
| Total |  | 1 |

**E20IC01-031** ud SPLIT PARED 5 KWF-6 KWC (10/11/2000)
1 ud × 2956.85 (3045.56 con costes indirectos) = 3045.56
Suministro y colocación de split bomba de calor marca Daikin o equivalente modelo ZTXM50N, para una potencia frigorífica de 5,0 KW, calorífica de 6 KW, SERR/SCOP 7,41/4,60 clasificación A++/A+, con 1,55 Kg de R32, a base de una unidad exterior modelo RZAG50A con un consumo eléctrico de 1,400 KW - 230 V, y unidad interior de pared modelo FTXM5N. Preparado para LONGITUDES MÁXIMAS de tubería de hasta 50 metros. Incluso mando de control BRC1D53A y p.p. de cableado y tubería de cobre deshidratado para la interconexión hidráulica y eléctrica entre evaporadora y condensadora 6,4"/9,5", con aislamiento de tuberías según RITE y comportamiento al fuego B-s3,d0 o superior y protección UV en exteriores, relleno de circuitos de refrigerante, taladro en muro/forjado y acometida eléctrica. Incluyendo soportes antivibratorios para unidad exterior y para unidad interior. Montado, probado y puesto en marcha por Servicio Técnico Oficial. Incluso p.p. de pequeño material y medios auxiliares.

| Código | Ud | Descripción | Rendimiento | Precio | Importe |
|---|---|---|---|---|---|
| O0101FO | h | OFICIAL 1ª FONTANERO CALEFACTOR | 4 | 15.29 | 61.16 |
| O0102FO | h | OFICIAL 2ª FONTANERO CALEFACTOR | 4 | 14.72 | 58.88 |
| P21QCF090 | ud | SPL.HOR. TECHO BC 5.0KW/6KW + LINEAS REFRIG (material; 12/08/2019) | 1 | 2372 | 2372.00 |
| P21QCF081 | ud | MANDO DE CONTROL TIPO 1 (material; 13/11/2019) | 1 | 148 | 148.00 |
| P21QCF130 | ud | INSTALACIÓN DE CONS. REMOTA (material; 13/11/2019) | 1 | 258.83 | 258.83 |
| %MA | % | MEDIOS AUXILIARES | 2 % | 2898.87 | 57.98 |
|  |  | Total |  |  | 2956.85 |

| Medición | Uds. | Largo | Parcial |
|---|---|---|---|
| Rack | 1 | 1 | 1.00 |
| Total |  |  | 1 |

**E20IC01-040** ud ENFRIADORA AIRE-AGUA 60 KW KIT HIDRAULICO (10/11/2000)
1 ud × 16024.16 (16504.88 con costes indirectos) = 16504.88
Suministro y colocación de enfriadora aire agua con kit hidáulico (bomba, válv. seg. vaso expansión):
.- Marca ... ... ... ... ... ... .... Daikin o equivalente aprobado
.- Modelo ... ... ... ... ... ... ... EWAQ-050-CPW-Max
.- Rendimiento ... ... ... ... ... . ERR 2,67 - ESERR 4,36
.- Potencia útil ... ... ... ... ... .. 60,3 kW (7/12 ºC)
.- Consumo eléctrico: ... ... ... 19 KW - 400 V
.- Compresores: ... ... ... ... .. 4 compresores
.- Circuitos frigoríficos: ... ... .. 2 circuitos
.- Refrigerante / cantidad... . R-410A / 2 x 7,6
.- Rendimiento ... ... ... ... ... . ERR 2,67 - ESERR 4,36
.- Kit hidráulico... ... ... ......... bomba, válvula de seguirdad y vaso de expansión de 12 litros.
.- Interruptor de flujo: ... ... ... incluido
Conexión Bacnet al sistema climático del edificio
Instalada de acuerdo con la normativa vigente. Incluso soportes antivibratorios, ayudas, medios auxiliares y de seguridad, totalmente terminado. Probada y funcionando.

| Código | Ud | Descripción | Rendimiento | Precio | Importe |
|---|---|---|---|---|---|
| O0101FO | h | OFICIAL 1ª FONTANERO CALEFACTOR | 4 | 15.29 | 61.16 |
| O0102FO | h | OFICIAL 2ª FONTANERO CALEFACTOR | 4 | 14.72 | 58.88 |
| P20IC01-040 | ud | ENFRIADORA 60 KW (material; 12/08/2019) | 1 | 15428 | 15428.00 |
| P20CT069 | ud | SOPORTES ANTIVIBRATORIOS (material; 10/10/2008) | 8 | 20.24 | 161.92 |
| %MA | % | MEDIOS AUXILIARES | 2 % | 15709.96 | 314.20 |
|  |  | Total |  |  | 16024.16 |

| Medición | Uds. | Parcial |
|---|---|---|
| Edificio | 1 | 1.00 |
| Total |  | 1 |

**E20VEN-CL1** ud CLI. CON REC. DE CALOR CL-1 AIRE PRIMARIO (10/11/2000)
1 ud × 26751.42 (27553.96 con costes indirectos) = 27553.96
Suministro y colocación de climatizador para intemperie, dotado de dos secciones una sobre la otra, cumpliendo ERP en el momento de su compra, formado por:
<> Impulsión:
* Prefiltro G4
* Filtro F7
* Recuperador rotativo de sorción (o equivalente) con eficiencia mínima del 72 % (calor total), con by-pass.
* Batería de calor para un salto térmico de (50/40 ºC) con una potencia térmica de 43,9 KW
* Ventilador plug fan EC sin tornillo para dotado de variador de velocidad para mover un caudal de 14094 m3/h y una presión disponible de 300 Pa.
* Filtro salida F9
* Silenciador en impulsión
* Servomotores accionamiento de compuertas
<> Retorno
* Silenciador en retorno
* Prefiltro F6
* Ventilador plug fan EC sin tornillo para dotado de variador de velocidad para mover un caudal de 14094 m3/h y una presión disponible de 300 Pa.
* Posibilidad de free-cooling bajo demanda
* Equipo completo para enfriamiento adiabático en recuperador, colocado a la entrada del aire de retorno del edificio.
(se incluye la sección de enfriamiento y el propio sistema de enfriamiento adiabático).
* Servomotores accionamiento de compuertas
<> Características generales
Conexión Bacnet al sistema climático del edificio
Colocado en ambiente exterior sobre bancada, acabado panel sandwich 50 mm, exterior chapa 1 mm prelacada azul, interior chapa 0,5 mm galvanizada, aislamiento poliuretano inyectado y expandido. Incluso soportes antivibratorios, ayudas, medios auxiliares y de seguridad, totalmente terminado. Según norma UNE 100180.
Cableado y probado.

| Código | Ud | Descripción | Rendimiento | Precio | Importe |
|---|---|---|---|---|---|
| O0101FO | h | OFICIAL 1ª FONTANERO CALEFACTOR | 1 | 15.29 | 15.29 |
| O0102FO | h | OFICIAL 2ª FONTANERO CALEFACTOR | 1 | 14.72 | 14.72 |
| P20CT-CL1 | ud | CLIMATIZADOR CL-1 SEGÚN DESCRIPCIÓN (material; 12/08/2019) | 1 | 25940 | 25940.00 |
| P20CT069 | ud | SOPORTES ANTIVIBRATORIOS | 10 | 20.24 | 202.40 |
| P01DW090 | ud | PEQUEÑO MATERIAL | 1 | 0.13 | 0.13 |
| P20CTT055 | ud | PUESTA EN OBRA (material; 10/10/2008) | 1 | 54.34 | 54.34 |
| %MA | % | MEDIOS AUXILIARES | 2 % | 26226.88 | 524.54 |
|  |  | Total |  |  | 26751.42 |

| Medición | Uds. | Parcial |
|---|---|---|
| Edificio | 1 | 1.00 |
| Total |  | 1 |

**E20VEN-CL2** ud CLI. CON REC. DE CALOR CL-2 AIRE PRIMARIO (10/11/2000)
1 ud × 20340.72 (20950.94 con costes indirectos) = 20950.94
Suministro y colocación de climatizador para intemperie, dotado de dos secciones una sobre la otra, cumpliendo ERP en el momento de su compra, formado por:
<> Impulsión:
* Prefiltro G4
* Filtro F7
* Recuperador rotativo de sorción (o equivalente) con eficiencia mínima del 72 % (calor total), con by-pass.
* Batería de calor para un salto térmico de (50/40 ºC) con una potencia térmica de 23,0 KW
* Ventilador plug fan EC sin tornillo para dotado de variador de velocidad para mover un caudal de 7342 m3/h y una presión disponible de 300 Pa.
* Filtro salida F9
* Silenciador en impulsión
* Servomotores accionamiento de compuertas
<> Retorno
* Silenciador en retorno
* Prefiltro F6
* Ventilador plug fan EC sin tornillo para dotado de variador de velocidad para mover un caudal de 7342 m3/h y una presión disponible de 300 Pa.
* Posibilidad de free-cooling bajo demanda
* Equipo completo para enfriamiento adiabático en recuperador, colocado a la entrada del aire de retorno del edificio.
(se incluye la sección de enfriamiento y el propio sistema de enfriamiento adiabático).
* Servomotores accionamiento de compuertas
<> Características generales
Conexión Bacnet al sistema climático del edificio
Colocado en ambiente exterior sobre bancada, acabado panel sandwich 50 mm, exterior chapa 1 mm prelacada azul, interior chapa 0,5 mm galvanizada, aislamiento poliuretano inyectado y expandido. Incluso soportes antivibratorios, ayudas, medios auxiliares y de seguridad, totalmente terminado. Según norma UNE 100180.
Cableado y probado.

| Código | Ud | Descripción | Rendimiento | Precio | Importe |
|---|---|---|---|---|---|
| O0101FO | h | OFICIAL 1ª FONTANERO CALEFACTOR | 1 | 15.29 | 15.29 |
| O0102FO | h | OFICIAL 2ª FONTANERO CALEFACTOR | 1 | 14.72 | 14.72 |
| P20CT-CL2 | ud | CLIMATIZADOR CL-2 SEGÚN DESCRIPCIÓN (material; 12/08/2019) | 1 | 19655 | 19655.00 |
| P20CT069 | ud | SOPORTES ANTIVIBRATORIOS | 10 | 20.24 | 202.40 |
| P01DW090 | ud | PEQUEÑO MATERIAL | 1 | 0.13 | 0.13 |
| P20CTT055 | ud | PUESTA EN OBRA | 1 | 54.34 | 54.34 |
| %MA | % | MEDIOS AUXILIARES | 2 % | 19941.88 | 398.84 |
|  |  | Total |  |  | 20340.72 |

| Medición | Uds. | Parcial |
|---|---|---|
| Edificio | 1 | 1.00 |
| Total |  | 1 |

**E20VEN-CL3** ud CLIMATIZADOR CON REC. DE CALOR CL-3 MEZCLA (10/11/2000)
1 ud × 30148.02 (31052.46 con costes indirectos) = 31052.46
Suministro y colocación de climatizador para intemperie, dotado de dos secciones una sobre la otra, cumpliendo ERP en el momento de su compra, formado por:
<> Impulsión:
* Prefiltro G4
* Filtro F7
* Recuperador rotativo de sorción (o equivalente) con eficiencia mínima del 72 % (calor total), con by-pass.
* Caja de mezcla con compuerta motorizada
* Batería de frío para un salto térmico de (7/12 ºC) con una potencia térmica de 54,5 KW y bandeja de condensados
* Batería de calor para un salto térmico de (50/40 ºC) con una potencia térmica de 56,5 KW
* Ventilador plug fan EC sin tornillo para dotado de variador de velocidad para mover un caudal de 12800 m3/h y una presión disponible de 300 Pa.
* Filtro salida F9
* Silenciador en impulsión
* Servomotores accionamiento de compuertas
<> Retorno
* Silenciador en retorno
* Prefiltro F6
* Ventilador plug fan EC sin tornillo para dotado de variador de velocidad para mover un caudal de 12800 m3/h y una presión disponible de 300 Pa.
* Posibilidad de free-cooling bajo demanda
* Equipo completo para enfriamiento adiabático en recuperador, colocado a la entrada del aire de retorno del edificio.
(se incluye la sección de enfriamiento y el propio sistema de enfriamiento adiabático).
* Servomotores accionamiento de compuertas
<> Características generales
Conexión Bacnet al sistema climático del edificio
Colocado en ambiente exterior sobre bancada, acabado panel sandwich 50 mm, exterior chapa 1 mm prelacada azul, interior chapa 0,5 mm galvanizada, aislamiento poliuretano inyectado y expandido. Incluso soportes antivibratorios, ayudas, medios auxiliares y de seguridad, totalmente terminado. Según norma UNE 100180.
Cableado y probado.

| Código | Ud | Descripción | Rendimiento | Precio | Importe |
|---|---|---|---|---|---|
| O0101FO | h | OFICIAL 1ª FONTANERO CALEFACTOR | 1 | 15.29 | 15.29 |
| O0102FO | h | OFICIAL 2ª FONTANERO CALEFACTOR | 1 | 14.72 | 14.72 |
| P20CT-CL3 | ud | CLIMATIZADOR CL-3 SEGÚN DESCRIPCIÓN (material; 12/08/2019) | 1 | 29270 | 29270.00 |
| P20CT069 | ud | SOPORTES ANTIVIBRATORIOS | 10 | 20.24 | 202.40 |
| P01DW090 | ud | PEQUEÑO MATERIAL | 1 | 0.13 | 0.13 |
| P20CTT055 | ud | PUESTA EN OBRA | 1 | 54.34 | 54.34 |
| %MA | % | MEDIOS AUXILIARES | 2 % | 29556.88 | 591.14 |
|  |  | Total |  |  | 30148.02 |

| Medición | Uds. | Parcial |
|---|---|---|
| Multifuncional | 1 | 1.00 |
| Total |  | 1 |

**E20VEN-EX01** ud EXTRACTOR ASEOS EX.1 DE 135 M3/H (10/11/2000)
11 ud × 188.84 (194.51 con costes indirectos) = 2139.61
Extractor para colocación en linea de bajo nivel sonoro dotado de temporizador de apagado marca S&P o equivalente modelo S&P Mixvent-TD 250/100 T Silent para un caudal de 135 m3/h con presión disponible de 75 Pa y motor con alimentación 28W-230V-50/60Hz. Montado y funcionando. Incluso ayudas, medios auxiliares y de seguridad, totalmente terminado, según normas UNE.

| Código | Ud | Descripción | Rendimiento | Precio | Importe |
|---|---|---|---|---|---|
| O0101FO | h | OFICIAL 1ª FONTANERO CALEFACTOR | 1 | 15.29 | 15.29 |
| O0102FO | h | OFICIAL 2ª FONTANERO CALEFACTOR | 1 | 14.72 | 14.72 |
| P20VEN-EX01 | ud | EXTRACTOR 135 M3/H BAJA PRESIÓN (material; 16/08/2019) | 1 | 155 | 155.00 |
| P01DW090 | ud | PEQUEÑO MATERIAL | 1 | 0.13 | 0.13 |
| %MA | % | MEDIOS AUXILIARES | 2 % | 185.14 | 3.70 |
|  |  | Total |  |  | 188.84 |

| Medición | Uds. | Parcial |
|---|---|---|
| Aseo 1D.08 | 1 | 1.00 |
| Aseo 1E.08 | 1 | 1.00 |
| Aseo 0F.08 | 1 | 1.00 |
| Aseo 0F.09 | 1 | 1.00 |
| Aseo 0J.07 | 1 | 1.00 |
| Aseo 0J.08 | 1 | 1.00 |
| Aseo 0B.01 | 1 | 1.00 |
| Aseo 0B.02 | 1 | 1.00 |
| Aseo 0B.04 | 1 | 1.00 |
| Aseo 0B.05 | 1 | 1.00 |
| Conserjería | 1 | 1.00 |
| Total |  | 11 |

**E20VEN-EX02** ud EXTRACTOR ASEOS EX.2 DE 180 M3/H (10/11/2000)
4 ud × 220.46 (227.07 con costes indirectos) = 908.28
Extractor para colocación en linea de bajo nivel sonoro dotado de temporizador de apagado marca S&P o equivalente modelo S&P Mixvent-TD 350/125 T Silent para un caudal de 180 m3/h con presión disponible de 66 Pa y motor con alimentación 28W-230V-50/60Hz. Montado y funcionando. Incluso ayudas, medios auxiliares y de seguridad, totalmente terminado, según normas UNE.

| Código | Ud | Descripción | Rendimiento | Precio | Importe |
|---|---|---|---|---|---|
| O0101FO | h | OFICIAL 1ª FONTANERO CALEFACTOR | 1 | 15.29 | 15.29 |
| O0102FO | h | OFICIAL 2ª FONTANERO CALEFACTOR | 1 | 14.72 | 14.72 |
| P20VEN-EX02 | ud | EXTRACTOR 180 M3/H BAJA PRESIÓN (material; 16/08/2019) | 1 | 186 | 186.00 |
| P01DW090 | ud | PEQUEÑO MATERIAL | 1 | 0.13 | 0.13 |
| %MA | % | MEDIOS AUXILIARES | 2 % | 216.14 | 4.32 |
|  |  | Total |  |  | 220.46 |

| Medición | Uds. | Parcial |
|---|---|---|
| Aseo 0J.01 | 1 | 1.00 |
| Aseo 0J.02 | 1 | 1.00 |
| Camerino 0N.06 | 1 | 1.00 |
| Camerino 0N.05 | 1 | 1.00 |
| Total |  | 4 |

### SCAP19.2 DISTRIBUCIÓN HIDRÁULICA (10/11/2000)
Importe: 251792.9

**E22NTN020** m TUB. ACERO NEGRO DIN-2440 1/2" C/ COQUILLA (10/11/2000)
4 m × 15.89 (16.37 con costes indirectos) = 65.48
Tubería de acero negro soldada tipo DIN-2440 de 1/2" para soldar, i/codos, tés, manguitos, soportes y demás accesorios, aislada con coquilla de lana de vidrio de 30mm de espesor con barrera de vapor para fluidos fríos, instalada. Incluso ayudas, medios auxiliares y de seguridad, totalmente terminado.

| Código | Ud | Descripción | Rendimiento | Precio | Importe |
|---|---|---|---|---|---|
| O0101FO | h | OFICIAL 1ª FONTANERO CALEFACTOR | 0.25 | 15.29 | 3.82 |
| O0102FO | h | OFICIAL 2ª FONTANERO CALEFACTOR | 0.25 | 14.72 | 3.68 |
| P20TA020 | m | TUBERÍA ACERO NEGRO SOLD. 1/2" MINIO/PINTURA (material; 13/11/2019) | 1 | 3.72 | 3.72 |
| P20TV250 | ud | ACCESORIOS ACERO NEGRO (material; 10/10/2008) | 0.25 | 9.61 | 2.40 |
| P07CV300 | m | CUBRETUB.LANA VID.AL.D=21;1/2" E=30 (material; 14/11/2015) | 1 | 1.96 | 1.96 |
| %MA | % | MEDIOS AUXILIARES | 2 % | 15.58 | 0.31 |
|  |  | Total |  |  | 15.89 |

| Medición | Uds. | Largo | Parcial |
|---|---|---|---|
| Sala | 1 | 4 | 4.00 |
| Total |  |  | 4 |

**E22NTN030** m TUB. ACERO NEGRO DIN-2440 3/4" C/ COQUILLA (10/11/2000)
4 m × 16.98 (17.49 con costes indirectos) = 69.96
Tubería de acero negro soldada tipo DIN-2440 de 3/4" para soldar, i/codos, tés, manguitos, soportes y demás accesorios, imprimación con minio y pintura, aislada con coquilla de lana de vidrio de 30mm de espesor con barrera de vapor para fluidos fríos, instalada. Incluso ayudas, medios auxiliares y de seguridad, totalmente terminado.

| Código | Ud | Descripción | Rendimiento | Precio | Importe |
|---|---|---|---|---|---|
| O0101FO | h | OFICIAL 1ª FONTANERO CALEFACTOR | 0.25 | 15.29 | 3.82 |
| O0102FO | h | OFICIAL 2ª FONTANERO CALEFACTOR | 0.25 | 14.72 | 3.68 |
| P20TA030 | m | TUBERÍA ACERO NEGRO SOLD. 3/4" MINIO/PINTURA (material; 13/11/2019) | 1 | 4.14 | 4.14 |
| P20TV250 | ud | ACCESORIOS ACERO NEGRO | 0.3 | 9.61 | 2.88 |
| P07CV350 | m | CUBRETUB.LANA VID.AL.D=27;3/4" E=30 (material; 14/11/2015) | 1 | 2.13 | 2.13 |
| %MA | % | MEDIOS AUXILIARES | 2 % | 16.65 | 0.33 |
|  |  | Total |  |  | 16.98 |

| Medición | Uds. | Largo | Parcial |
|---|---|---|---|
| Sala | 1 | 4 | 4.00 |
| Total |  |  | 4 |

**E22NTN040** m TUB. ACERO NEGRO DIN-2440 1" C/ COQUILLA (10/11/2000)
6 m × 20.67 (21.29 con costes indirectos) = 127.74
Tubería de acero negro soldada tipo DIN-2440 de 1" para soldar, i/codos, tés, manguitos, soportes y demás accesorios, imprimación con minio y pintura, aislada con coquilla de lana de vidrio de 30mm de espesor con barrera de vapor para fluidos fríos, instalada. Incluso ayudas, medios auxiliares y de seguridad, totalmente terminado.

| Código | Ud | Descripción | Rendimiento | Precio | Importe |
|---|---|---|---|---|---|
| O0101FO | h | OFICIAL 1ª FONTANERO CALEFACTOR | 0.3 | 15.29 | 4.59 |
| O0102FO | h | OFICIAL 2ª FONTANERO CALEFACTOR | 0.3 | 14.72 | 4.42 |
| P20TA040 | m | TUBERÍA ACERO NEGRO SOLD. 1" MINIO/PINTURA (material; 13/11/2019) | 1 | 6.17 | 6.17 |
| P20TV250 | ud | ACCESORIOS ACERO NEGRO | 0.3 | 9.61 | 2.88 |
| P07CV400 | m | CUBRETUB.LANA VID.AL.D=34;1" E=30 (material; 14/11/2015) | 1 | 2.2 | 2.20 |
| %MA | % | MEDIOS AUXILIARES | 2 % | 20.26 | 0.41 |
|  |  | Total |  |  | 20.67 |

| Medición | Uds. | Largo | Parcial |
|---|---|---|---|
| Sala | 1 | 6 | 6.00 |
| Total |  |  | 6 |

**E22NTN050** m TUB. ACERO NEGRO DIN-2440 1 1/4" C/ COQUILLA (10/11/2000)
3 m × 23.52 (24.23 con costes indirectos) = 72.69
Tubería de acero negro soldada tipo DIN-2440 de 1 1/4" para soldar, i/codos, tés, manguitos, soportes y demás accesorios, imprimación con minio y pintura, aislada con coquilla de lana de vidrio de 30mm de espesor con barrera de vapor para fluidos fríos, instalada. Incluso ayudas, medios auxiliares y de seguridad, totalmente terminado.

| Código | Ud | Descripción | Rendimiento | Precio | Importe |
|---|---|---|---|---|---|
| O0101FO | h | OFICIAL 1ª FONTANERO CALEFACTOR | 0.3 | 15.29 | 4.59 |
| O0102FO | h | OFICIAL 2ª FONTANERO CALEFACTOR | 0.3 | 14.72 | 4.42 |
| P20TA050 | m | TUBERÍA ACERO NEGRO SOLD.1 1/4" MINIO/PINTURA | 1 | 7.83 | 7.83 |
| P20TV250 | ud | ACCESORIOS ACERO NEGRO | 0.4 | 9.61 | 3.84 |
| P07CV410 | m | CUBRETUB.LANA VID.AL.D=42;1 1/4" E=30 (material; 14/11/2015) | 1 | 2.38 | 2.38 |
| %MA | % | MEDIOS AUXILIARES | 2 % | 23.06 | 0.46 |
|  |  | Total |  |  | 23.52 |

| Medición | Uds. | Largo | Parcial |
|---|---|---|---|
| Sala | 1 | 3 | 3.00 |
| Total |  |  | 3 |

**E22NTN090** m TUB. ACERO NEGRO DIN-2440 DN-80 C/ COQUILLA (10/11/2000)
36 m × 42.7 (43.98 con costes indirectos) = 1583.28
Tubería de acero negro soldada tipo DIN-2440 de DN-80 para soldar, i/codos, tés, manguitos, soportes y demás accesorios, imprimación con minio y pintura, aislada con coquilla de lana de vidrio de 30mm de espesor con barrera de vapor para fluidos fríos, instalada. Incluso ayudas, medios auxiliares y de seguridad, totalmente terminado.

| Código | Ud | Descripción | Rendimiento | Precio | Importe |
|---|---|---|---|---|---|
| O0101FO | h | OFICIAL 1ª FONTANERO CALEFACTOR | 0.4 | 15.29 | 6.12 |
| O0102FO | h | OFICIAL 2ª FONTANERO CALEFACTOR | 0.4 | 14.72 | 5.89 |
| P20TA090 | m | TUBERÍA ACERO NEGRO SOLD. DN-80 MINIO/PINTURA (material; 13/11/2019) | 1 | 22.03 | 22.03 |
| P20TV250 | ud | ACCESORIOS ACERO NEGRO | 0.4 | 9.61 | 3.84 |
| P07CV480 | m | CUBRETUB.LANA VID.AL.D=89;3" E=30 (material; 14/11/2015) | 1 | 3.98 | 3.98 |
| %MA | % | MEDIOS AUXILIARES | 2 % | 41.86 | 0.84 |
|  |  | Total |  |  | 42.7 |

| Medición | Uds. | Largo | Parcial |
|---|---|---|---|
| Sala | 1 | 36 | 36.00 |
| Total |  |  | 36 |

**E22VRN251** ud DEPOSITO INERCIA ACERO AISLADO 200 LTS (10/11/2000)
1 ud × 626.29 (645.08 con costes indirectos) = 645.08
Depósito vertical de acero negro al carbono marca Lapesa o equivalente aprobado modelo Geisr Inercia G-200-IIF, con capacidad de 200 litros y al menos 2 tomas roscadas de 1 1/2" para acumulación de agua y tomas varias para manómetros, sondas y purgado, con unas dimensiones de 610 mm de diámetro y 985 mm de altura, para una presión máxima de 6 bar y una temperatura de -10/100 ºC. Aislamiento en lana de roca basáltica de 100 mm y terminación con forro. Específico para colocar en exteriones. Montado. Incluso ayudas, medios auxiliares y de seguridad, totalmente terminado.

| Código | Ud | Descripción | Rendimiento | Precio | Importe |
|---|---|---|---|---|---|
| O0101FO | h | OFICIAL 1ª FONTANERO CALEFACTOR | 1 | 15.29 | 15.29 |
| O0102FO | h | OFICIAL 2ª FONTANERO CALEFACTOR | 1 | 14.72 | 14.72 |
| P17ACU251 | ud | DEPÓSITO INERCIA 200 LTS C/ ACCS (material; 12/08/2019) | 1 | 584 | 584.00 |
| %MA | % | MEDIOS AUXILIARES | 2 % | 614.01 | 12.28 |
|  |  | Total |  |  | 626.29 |

| Medición | Uds. | Parcial |
|---|---|---|
| Sala | 1 | 1.00 |
| Total |  | 1 |

**E22NTN102** m2 ALUMINIO SALA DE BOMBEO Y EXTERIORES-TERRAZAS (10/11/2000)
72.6 m2 × 20.31 (20.92 con costes indirectos) = 1518.79
Recubrimiento con chapa de aluminio brillante de 0,6 mm de espesor. Sistema de medición a cinta corrida (en el descompuesto se incluye la p.p. de derivaciones y piezas especiales). Incluso ayudas, medios auxiliares y de seguridad, totalmente terminado.
Colocación de señalización normalizada s/UNE del sentido de flujo de agua en tuberías.

| Código | Ud | Descripción | Rendimiento | Precio | Importe |
|---|---|---|---|---|---|
| O0101FO | h | OFICIAL 1ª FONTANERO CALEFACTOR | 0.25 | 15.29 | 3.82 |
| O0102FO | h | OFICIAL 2ª FONTANERO CALEFACTOR | 0.25 | 14.72 | 3.68 |
| P07CVC02 | m2 | CHAPA ALUMINIO BRILLANTE 0,6 MM (material; 14/11/2015) | 1.2 | 9.6 | 11.52 |
| POMA001 | u | ELEMENTOS SINGULARES (material; 13/11/2019) | 1 | 0.89 | 0.89 |
| %MA | % | MEDIOS AUXILIARES | 2 % | 19.91 | 0.40 |
|  |  | Total |  |  | 20.31 |

| Medición | Uds. | Largo | Ancho | Parcial |
|---|---|---|---|---|
| Sala | 1 | 36 | 0.7 | 25.20 |
| Exteriores | 3 | 14 | 0.7 | 29.40 |
| Frío | 1 | 18 |  | 18.00 |
| Total |  |  |  | 72.6 |

**E22NVE028** ud VÁLVULA DE ESFERA 1/2" PN-10
1 ud × 10.2 (10.51 con costes indirectos) = 10.51

| Medición | Uds. | Parcial |
|---|---|---|
| Vaciados | 1 | 1.00 |
| Total |  | 1 |

**E22NVE029** ud VÁLVULA DE ESFERA 3/4" PN-10
3 ud × 11.02 (11.35 con costes indirectos) = 34.05

| Medición | Uds. | Parcial |
|---|---|---|
| Llenado frío | 2 | 2.00 |
| Vaciados | 1 | 1.00 |
| Total |  | 3 |

**E22NVE030** ud VÁLVULA DE ESFERA 1" PN-10
29 ud × 13.1 (13.49 con costes indirectos) = 391.21

| Medición | Uds. | Parcial |
|---|---|---|
| Llenado | 4 | 4.00 |
| Previo colector SR | 23 | 23.00 |
| Enfriadora | 2 | 2.00 |
| Total |  | 29 |

**E22NVE031** ud VÁLVULA DE ESFERA 1 1/4" PN-10
3 ud × 24.66 (25.4 con costes indirectos) = 76.20

| Medición | Uds. | Parcial |
|---|---|---|
| Vaciado | 1 | 1.00 |
| Cimatizador | 2 | 2.00 |
| Total |  | 3 |

**E22NVE032** ud VÁLVULA DE ESFERA 1 1/2" PN-10
7 ud × 31.78 (32.73 con costes indirectos) = 229.11

| Medición | Uds. | Parcial |
|---|---|---|
| Sala | 5 | 5.00 |
| Cimatizador | 2 | 2.00 |
| Total |  | 7 |

**E22NVE033** ud VÁLVULA DE ESFERA 2" PN-10
4 ud × 32.05 (33.01 con costes indirectos) = 132.04

| Medición | Uds. | Parcial |
|---|---|---|
| Enfriadora | 2 | 2.00 |
| Climatizador | 2 | 2.00 |
| Total |  | 4 |

**E22NVM010** ud VÁLVULA MARIPOSA DN-80 PN-10 (10/11/2000)
7 ud × 128.44 (132.29 con costes indirectos) = 926.03
Válvula de mariposa embridada PN-10 de DN-80, instalada, i/pequeño material y accesorios, bridas y tornillos. Incluso ayudas, medios auxiliares y de seguridad, totalmente terminado.

| Código | Ud | Descripción | Rendimiento | Precio | Importe |
|---|---|---|---|---|---|
| O0101FO | h | OFICIAL 1ª FONTANERO CALEFACTOR | 1 | 15.29 | 15.29 |
| O0102FO | h | OFICIAL 2ª FONTANERO CALEFACTOR | 1 | 14.72 | 14.72 |
| P20TV140 | ud | VÁLVULA MARIPOSA DN-80 BRIDAS/ACCS (material; 17/07/2011) | 1 | 95.91 | 95.91 |
| P01DW093 | ud | PEQUEÑO MATERIAL | 0.03 | 0.1 | 0.00 |
| %MA | % | MEDIOS AUXILIARES | 2 % | 125.92 | 2.52 |
|  |  | Total |  |  | 128.44 |

| Medición | Uds. | Parcial |
|---|---|---|
| Sala | 7 | 7.00 |
| Total |  | 7 |

**E22ERT020** ud TERMÓMETRO INMERSION D=63 0-120ºC (10/11/2000)
14 ud × 23.56 (24.27 con costes indirectos) = 339.78
Termómetro de inmersión para instalar en tubería de calefacción/refrigeración desde 0ºC a 120ºC, con glicerina y con un diámetro de 63 mm. Incluso ayudas, medios auxiliares y de seguridad, totalmente terminado.

| Código | Ud | Descripción | Rendimiento | Precio | Importe |
|---|---|---|---|---|---|
| O0101FO | h | OFICIAL 1ª FONTANERO CALEFACTOR | 0.25 | 15.29 | 3.82 |
| O0102FO | h | OFICIAL 2ª FONTANERO CALEFACTOR | 0.25 | 14.72 | 3.68 |
| P20WT070 | ud | TERMÓMETRO INMERSION D=63 ESF. (material; 30/11/2018) | 1 | 15.6 | 15.60 |
| %MA | % | MEDIOS AUXILIARES | 2 % | 23.10 | 0.46 |
|  |  | Total |  |  | 23.56 |

| Medición | Uds. | Parcial |
|---|---|---|
| Sala | 4 | 4.00 |
| Climatizadores | 8 | 8.00 |
| Enfriadora | 2 | 2.00 |
| Total |  | 14 |

**E22ERT025** ud PIRÓMETRO D=100 0-300ºC (10/11/2000)
1 ud × 98.43 (101.38 con costes indirectos) = 101.38
Pirómetro para colocar en chimenea con rango 0ºC a 300ºC y con un diámetro de 100 mm. Incluso ayudas, medios auxiliares y de seguridad, totalmente terminado.

| Código | Ud | Descripción | Rendimiento | Precio | Importe |
|---|---|---|---|---|---|
| O0101FO | h | OFICIAL 1ª FONTANERO CALEFACTOR | 0.25 | 15.29 | 3.82 |
| O0102FO | h | OFICIAL 2ª FONTANERO CALEFACTOR | 0.25 | 14.72 | 3.68 |
| P20WT075 | ud | PIRÓMETRO D=100 ESF. (material; 30/11/2018) | 1 | 89 | 89.00 |
| %MA | % | MEDIOS AUXILIARES | 2 % | 96.50 | 1.93 |
|  |  | Total |  |  | 98.43 |

| Medición | Uds. | Parcial |
|---|---|---|
| Chimenea | 1 | 1.00 |
| Total |  | 1 |

**E22ERT029** ud MANÓMETRO LECTURA DIF. 0-6 BAR (10/11/2000)
2 ud × 57.51 (59.24 con costes indirectos) = 118.48
Manómetro de lectura diferencial 0-6 bar (llave 3/8"-manómetro-llave 3/8") con amortiguador de vibraciones. Colocado en cada bomba. Incluso llaves. Incluso ayudas, medios auxiliares y de seguridad, totalmente terminado.

| Código | Ud | Descripción | Rendimiento | Precio | Importe |
|---|---|---|---|---|---|
| O0101FO | h | OFICIAL 1ª FONTANERO CALEFACTOR | 1 | 15.29 | 15.29 |
| O0102FO | h | OFICIAL 2ª FONTANERO CALEFACTOR | 1 | 14.72 | 14.72 |
| P20WT100 | ud | MANÓMETRO DE 0 A 6 BAR C/AMORTIG. (material; 10/10/2008) | 1 | 7.3 | 7.30 |
| P20TT101 | ud | VÁLVULA DE ESFERA DE 3/8" (material; 10/10/2008) | 4 | 1.08 | 4.32 |
| P20TA010 | m | TUBERÍA ACERO NEGRO SOLD. 3/8" MINIO/PINTURA (material; 13/11/2019) | 1.5 | 5.22 | 7.83 |
| P20WT110 | ud | LIRA PARA MANÓMETRO | 1 | 6.92 | 6.92 |
| %MA | % | MEDIOS AUXILIARES | 2 % | 56.38 | 1.13 |
|  |  | Total |  |  | 57.51 |

| Medición | Uds. | Parcial |
|---|---|---|
| Sala | 2 | 2.00 |
| Total |  | 2 |

**E22ERT030** ud MANÓMETRO DE 0 A 6 BAR (10/11/2000)
2 ud × 29.81 (30.7 con costes indirectos) = 61.40
Manómetro con lira para instalación en colectores o tubería de 0 a 6 bar. Incluso ayudas, medios auxiliares y de seguridad, totalmente terminado.

| Código | Ud | Descripción | Rendimiento | Precio | Importe |
|---|---|---|---|---|---|
| O0101FO | h | OFICIAL 1ª FONTANERO CALEFACTOR | 0.5 | 15.29 | 7.65 |
| O0102FO | h | OFICIAL 2ª FONTANERO CALEFACTOR | 0.5 | 14.72 | 7.36 |
| P20WT100 | ud | MANÓMETRO DE 0 A 6 BAR C/AMORTIG. | 1 | 7.3 | 7.30 |
| P20WT110 | ud | LIRA PARA MANÓMETRO | 1 | 6.92 | 6.92 |
| %MA | % | MEDIOS AUXILIARES | 2 % | 29.23 | 0.58 |
|  |  | Total |  |  | 29.81 |

| Medición | Uds. | Parcial |
|---|---|---|
| Sala | 1 | 1.00 |
| Enfriadora | 1 | 1.00 |
| Total |  | 2 |

**E22ERT97** ud VÁLV. SEGURIDAD 1/2"-6BAR
2 ud × 28.68 (29.54 con costes indirectos) = 59.08

| Medición | Uds. | Parcial |
|---|---|---|
| Sala | 1 | 1.00 |
| Enfriadora | 1 | 1.00 |
| Total |  | 2 |

**E22ERT103** ud FILTRO Y 3/4" ROSCADO (10/11/2000)
1 ud × 22.75 (23.43 con costes indirectos) = 23.43
Filtro roscado en "Y" de agua 3/4". Colocado. Incluso ayudas, medios auxiliares y de seguridad, totalmente terminado.

| Código | Ud | Descripción | Rendimiento | Precio | Importe |
|---|---|---|---|---|---|
| O0101FO | h | OFICIAL 1ª FONTANERO CALEFACTOR | 0.25 | 15.29 | 3.82 |
| O0102FO | h | OFICIAL 2ª FONTANERO CALEFACTOR | 0.25 | 14.72 | 3.68 |
| P45JK035 | ud | FILTRO Y 3/4" (material; 12/08/2019) | 1 | 14.8 | 14.80 |
| %MA | % | MEDIOS AUXILIARES | 2 % | 22.30 | 0.45 |
|  |  | Total |  |  | 22.75 |

| Medición | Uds. | Parcial |
|---|---|---|
| LLenado | 1 | 1.00 |
| Total |  | 1 |

**E22ERT104** ud FILTRO Y 1" ROSCADO (10/11/2000)
1 ud × 25.05 (25.8 con costes indirectos) = 25.80
Filtro roscado en "Y" de agua 1". Colocado. Incluso ayudas, medios auxiliares y de seguridad, totalmente terminado.

| Código | Ud | Descripción | Rendimiento | Precio | Importe |
|---|---|---|---|---|---|
| O0101FO | h | OFICIAL 1ª FONTANERO CALEFACTOR | 0.25 | 15.29 | 3.82 |
| O0102FO | h | OFICIAL 2ª FONTANERO CALEFACTOR | 0.25 | 14.72 | 3.68 |
| P45JK040 | ud | FILTRO Y 1" (material; 13/11/2019) | 1 | 17.06 | 17.06 |
| %MA | % | MEDIOS AUXILIARES | 2 % | 24.56 | 0.49 |
|  |  | Total |  |  | 25.05 |

| Medición | Uds. | Parcial |
|---|---|---|
| LLenado | 1 | 1.00 |
| Total |  | 1 |

**E22ERT105** ud FILTRO Y 1 1/4" ROSCADO (10/11/2000)
1 ud × 31.37 (32.31 con costes indirectos) = 32.31
Filtro roscado en "Y" de agua 1 1/4". Colocado. Incluso ayudas, medios auxiliares y de seguridad, totalmente terminado.

| Código | Ud | Descripción | Rendimiento | Precio | Importe |
|---|---|---|---|---|---|
| O0101FO | h | OFICIAL 1ª FONTANERO CALEFACTOR | 0.25 | 15.29 | 3.82 |
| O0102FO | h | OFICIAL 2ª FONTANERO CALEFACTOR | 0.25 | 14.72 | 3.68 |
| P45JK045 | ud | FILTRO Y 1 1/4" | 1 | 23.25 | 23.25 |
| %MA | % | MEDIOS AUXILIARES | 2 % | 30.75 | 0.62 |
|  |  | Total |  |  | 31.37 |

| Medición | Uds. | Parcial |
|---|---|---|
| Cimatizador | 1 | 1.00 |
| Total |  | 1 |

**E22ERT106** ud FILTRO Y 1 1/2" ROSCADO (10/11/2000)
1 ud × 38.11 (39.25 con costes indirectos) = 39.25
Filtro roscado en "Y" de agua 1 1/2". Colocado. Incluso ayudas, medios auxiliares y de seguridad, totalmente terminado.

| Código | Ud | Descripción | Rendimiento | Precio | Importe |
|---|---|---|---|---|---|
| O0101FO | h | OFICIAL 1ª FONTANERO CALEFACTOR | 0.25 | 15.29 | 3.82 |
| O0102FO | h | OFICIAL 2ª FONTANERO CALEFACTOR | 0.25 | 14.72 | 3.68 |
| P45JK055 | ud | FILTRO Y 1 1/2" (material; 17/07/2011) | 1 | 29.86 | 29.86 |
| %MA | % | MEDIOS AUXILIARES | 2 % | 37.36 | 0.75 |
|  |  | Total |  |  | 38.11 |

| Medición | Uds. | Parcial |
|---|---|---|
| Climatizador | 1 | 1.00 |
| Total |  | 1 |

**E22ERT107** ud FILTRO Y 2" ROSCADO (10/11/2000)
1 ud × 45.36 (46.72 con costes indirectos) = 46.72
Filtro roscado en "Y" de agua 2". Colocado. Incluso ayudas, medios auxiliares y de seguridad, totalmente terminado.

| Código | Ud | Descripción | Rendimiento | Precio | Importe |
|---|---|---|---|---|---|
| O0101FO | h | OFICIAL 1ª FONTANERO CALEFACTOR | 0.25 | 15.29 | 3.82 |
| O0102FO | h | OFICIAL 2ª FONTANERO CALEFACTOR | 0.25 | 14.72 | 3.68 |
| P45JK056 | ud | FILTRO Y 2" (material; 13/11/2019) | 1 | 36.97 | 36.97 |
| %MA | % | MEDIOS AUXILIARES | 2 % | 44.47 | 0.89 |
|  |  | Total |  |  | 45.36 |

| Medición | Uds. | Parcial |
|---|---|---|
| Enfriadora | 1 | 1.00 |
| Total |  | 1 |

**E22ERT114** ud FILTRO AIRE-LODOS SOLDADO DN80 C/AISL. (10/11/2000)
1 ud × 2535.73 (2611.8 con costes indirectos) = 2611.80
Compensador hidráulico, filtro, desgasificador y separador de lodos para embridar de DN100 marca Sedical o equivalente modelo Spirocross XC 080 F para caudales de hasta 27 m3/h y accesorios. Incluso aislamiento del mismo y forrado con chapa de aluminio. Colocado. Incluso ayudas, medios auxiliares y de seguridad, totalmente terminado.

| Código | Ud | Descripción | Rendimiento | Precio | Importe |
|---|---|---|---|---|---|
| O0101FO | h | OFICIAL 1ª FONTANERO CALEFACTOR | 1 | 15.29 | 15.29 |
| O0102FO | h | OFICIAL 2ª FONTANERO CALEFACTOR | 1 | 14.72 | 14.72 |
| P45JK083 | ud | COMPENSADOR, FILTRO AIRE Y LODOS DN80 AISLADO (material; 12/08/2019) | 1 | 2456 | 2456.00 |
| %MA | % | MEDIOS AUXILIARES | 2 % | 2486.01 | 49.72 |
|  |  | Total |  |  | 2535.73 |

| Medición | Uds. | Parcial |
|---|---|---|
| Sala | 1 | 1.00 |
| Total |  | 1 |

**E22ERT011** ud VALV. RETENCIÓN 1" ROSCAR (10/11/2000)
1 ud × 14.82 (15.26 con costes indirectos) = 15.26
Válvula de retención de 1" para roscar. Colocada. Incluso ayudas, medios auxiliares y de seguridad, totalmente terminado.

| Código | Ud | Descripción | Rendimiento | Precio | Importe |
|---|---|---|---|---|---|
| O0101FO | h | OFICIAL 1ª FONTANERO CALEFACTOR | 0.2 | 15.29 | 3.06 |
| O0102FO | h | OFICIAL 2ª FONTANERO CALEFACTOR | 0.2 | 14.72 | 2.94 |
| P20TV176 | ud | VÁLV.RET.PN10/16 1" | 1 | 8.53 | 8.53 |
| P01DW093 | ud | PEQUEÑO MATERIAL | 0.03 | 0.1 | 0.00 |
| %MA | % | MEDIOS AUXILIARES | 2 % | 14.53 | 0.29 |
|  |  | Total |  |  | 14.82 |

| Medición | Uds. | Parcial |
|---|---|---|
| Llenado | 1 | 1.00 |
| Total |  | 1 |

**E22ERT016** ud VALV. RETENCIÓN DN-80 C/BRIDAS (10/11/2000)
2 ud × 173.4 (178.6 con costes indirectos) = 357.20
Válvula de retención de DN-80 c/bridas doble plato. Colocada. Incluso ayudas, medios auxiliares y de seguridad, totalmente terminado.

| Código | Ud | Descripción | Rendimiento | Precio | Importe |
|---|---|---|---|---|---|
| O0101FO | h | OFICIAL 1ª FONTANERO CALEFACTOR | 0.2 | 15.29 | 3.06 |
| O0102FO | h | OFICIAL 2ª FONTANERO CALEFACTOR | 0.2 | 14.72 | 2.94 |
| P20TVR040 | ud | VÁLV. RETEN. PN10/16 3" C/BRIDAS DOBLE PLATO (material; 29/11/2018) | 1 | 164 | 164.00 |
| P01DW093 | ud | PEQUEÑO MATERIAL | 0.03 | 0.1 | 0.00 |
| %MA | % | MEDIOS AUXILIARES | 2 % | 170.00 | 3.40 |
|  |  | Total |  |  | 173.4 |

| Medición | Uds. | Parcial |
|---|---|---|
| Sala | 2 | 2.00 |
| Total |  | 2 |

**E22VASO03** ud VASO EXPANSIÓN 200 LTS-6 BAR (10/11/2000)
1 ud × 209.61 (215.9 con costes indirectos) = 215.90
Vaso de expansión cerrado para instalaciones de calefacción marca Ibaiondo o equivalente aprobado modelo CMF con una capacidad de 200 litros y presión máxima de trabajo de 6 bar. Montado. Incluso ayudas, medios auxiliares y de seguridad, totalmente terminado.

| Código | Ud | Descripción | Rendimiento | Precio | Importe |
|---|---|---|---|---|---|
| O0101FO | h | OFICIAL 1ª FONTANERO CALEFACTOR | 0.25 | 15.29 | 3.82 |
| O0102FO | h | OFICIAL 2ª FONTANERO CALEFACTOR | 0.25 | 14.72 | 3.68 |
| P22VAS002 | ud | VASO EXPANSIÓN 200 LTS-6BAR (material; 12/08/2019) | 1 | 198 | 198.00 |
| %MA | % | MEDIOS AUXILIARES | 2 % | 205.50 | 4.11 |
|  |  | Total |  |  | 209.61 |

| Medición | Uds. | Parcial |
|---|---|---|
| Sala | 1 | 1.00 |
| Total |  | 1 |

**E22NVR012** ud PURGADOR AUTOMÁTICO S/MTO. (10/11/2000)
11 ud × 32.77 (33.75 con costes indirectos) = 371.25
Purgador automático con llave de corte tipo Spirotop o equivalente de 1/2" latón, del tipo sin mantenimiento y apto para funcionamiento continuo. Incluso llave de corte 1/2". Montado. Incluso ayudas, medios auxiliares y de seguridad, totalmente terminado.

| Código | Ud | Descripción | Rendimiento | Precio | Importe |
|---|---|---|---|---|---|
| O0101FO | h | OFICIAL 1ª FONTANERO CALEFACTOR | 0.1 | 15.29 | 1.53 |
| P20TV005 | ud | VÁLVULA DE ESFERA 1/2" (material; 10/10/2008) | 1 | 2.02 | 2.02 |
| P20TV011 | ud | PURGADOR AUTOMÁTICO SIN MANTENIMIENTO (material; 10/10/2008) | 1 | 28.58 | 28.58 |
| %MA | % | MEDIOS AUXILIARES | 2 % | 32.13 | 0.64 |
|  |  | Total |  |  | 32.77 |

| Medición | Uds. | Parcial |
|---|---|---|
| Sala | 2 | 2.00 |
| Climatizadores | 5 | 5.00 |
| Distribución | 4 | 4.00 |
| Total |  | 11 |

**E20CIC040** ud CON.DIV. ELÉCTRONICO DN20 MM 3/4" M-BUS (10/11/2000)
2 ud × 240.42 (247.63 con costes indirectos) = 495.26
Contador divisionario de agua, de diámetro nominal DN20 mm (3/4''), electrónico para comunicación M-BUS, para un caudal máximo de 5 m3/h, conforme al RD 889/2006 y norma UNE EN 15154. Instalación con válvula de entrada de esfera orientable de 3/4", grifo de prueba, conexión flexible de galvanizada de 50 cm y válvula de salida de esfera anti-retorno de 3/4''. Totalmente instalado, probado y funcionando, i/ p.p. de pequeño material y medios auxiliares. Conforme a CTE DB HS-4.

| Código | Ud | Descripción | Rendimiento | Precio | Importe |
|---|---|---|---|---|---|
| O0101FO | h | OFICIAL 1ª FONTANERO CALEFACTOR | 1 | 15.29 | 15.29 |
| O0102FO | h | OFICIAL 2ª FONTANERO CALEFACTOR | 1 | 14.72 | 14.72 |
| P17BV320 | ud | VÁLVULA ENTRADA ORIENTABLE DN-20 (material; 10/11/2000) | 1 | 43.39 | 43.39 |
| P17BE020 | ud | CONTADOR AGUA ELECTRÓNICO M-BUS DN20 3/4'' (material; 12/08/2019) | 1 | 119 | 119.00 |
| P17BV040 | ud | CONEXIÓN FLEXI.GALV. M-H 3/4" 50 CM (material; 10/11/2000) | 1 | 12.84 | 12.84 |
| P17BV410 | ud | GRIFO DE PRUEBA DN-20 | 1 | 9.17 | 9.17 |
| P17BV370 | ud | VÁLVULA SALIDA BATERÍA ANTIRETORNO DN-20 (material; 20/11/2006) | 1 | 21.3 | 21.30 |
| %MA | % | MEDIOS AUXILIARES | 2 % | 235.71 | 4.71 |
|  |  | Total |  |  | 240.42 |

| Medición | Uds. | Parcial |
|---|---|---|
| Incendios | 1 | 1.00 |
| Riego | 1 | 1.00 |
| Total |  | 2 |

**E22CON047** ud CONTADOR SIMPLE AGUA 3/4" - DN20 (10/11/2000)
1 ud × 151.99 (156.55 con costes indirectos) = 156.55
Contador de agua de 3/4" - 20 mm dotado de emisor de impulsos y pasarela con el sistema de regulación elegido. Incluso ayudas, medios auxiliares y de seguridad, totalmente terminado.

| Código | Ud | Descripción | Rendimiento | Precio | Importe |
|---|---|---|---|---|---|
| O0101FO | h | OFICIAL 1ª FONTANERO CALEFACTOR | 1 | 15.29 | 15.29 |
| O0102FO | h | OFICIAL 2ª FONTANERO CALEFACTOR | 1 | 14.72 | 14.72 |
| P17BE020 | ud | CONTADOR AGUA ELECTRÓNICO M-BUS DN20 3/4'' | 1 | 119 | 119.00 |
| %MA | % | MEDIOS AUXILIARES | 2 % | 149.01 | 2.98 |
|  |  | Total |  |  | 151.99 |

| Medición | Uds. | Parcial |
|---|---|---|
| Llenado frio | 1 | 1.00 |
| Total |  | 1 |

**E22CON048** ud CONTADOR SIMPLE AGUA 1" - DN25 (10/11/2000)
1 ud × 176.47 (181.76 con costes indirectos) = 181.76
Contador de agua de 1" - 25 mm dotado de emisor de impulsos y pasarela con el sistema de regulación elegido. Incluso ayudas, medios auxiliares y de seguridad, totalmente terminado.

| Código | Ud | Descripción | Rendimiento | Precio | Importe |
|---|---|---|---|---|---|
| O0101FO | h | OFICIAL 1ª FONTANERO CALEFACTOR | 1 | 15.29 | 15.29 |
| O0102FO | h | OFICIAL 2ª FONTANERO CALEFACTOR | 1 | 14.72 | 14.72 |
| P17BI048 | ud | CONTADOR AGUA FRÍA 1" (25 MM) EMISOR (material; 12/08/2019) | 1 | 143 | 143.00 |
| %MA | % | MEDIOS AUXILIARES | 2 % | 173.01 | 3.46 |
|  |  | Total |  |  | 176.47 |

| Medición | Uds. | Parcial |
|---|---|---|
| Llenado calor | 1 | 1.00 |
| Total |  | 1 |

**E22CON029** ud CONTADOR ENERGÍA TÉRMICA DN65-25M3/H (10/11/2000)
1 ud × 1382.11 (1423.57 con costes indirectos) = 1423.57
Suministro y colocación de contador de energía térmica a base de contador estático con salida de impulsos y comunicación BACnet de DN65 (caudal nominal 25 m3/h), cabeza electrónica modular multifunción con batería de alimentación apta para 12 años, puerto óptico conforme a la IEC 1107, salidas/entradas de impulsos, vainas y dos sondas de temperatura PT500 con cable de 2 metros. Montado y cableado. Incluso ayudas, medios auxiliares y de seguridad, totalmente terminado.

| Código | Ud | Descripción | Rendimiento | Precio | Importe |
|---|---|---|---|---|---|
| O0101FO | h | OFICIAL 1ª FONTANERO CALEFACTOR | 1 | 15.29 | 15.29 |
| O0102FO | h | OFICIAL 2ª FONTANERO CALEFACTOR | 1 | 14.72 | 14.72 |
| P45JK019 | ud | CONTADOR KW DN65 CON SONDAS (material; 12/08/2019) | 1 | 1325 | 1325.00 |
| %MA | % | MEDIOS AUXILIARES | 2 % | 1355.01 | 27.10 |
|  |  | Total |  |  | 1382.11 |

| Medición | Uds. | Parcial |
|---|---|---|
| Sala | 1 | 1.00 |
| Total |  | 1 |

**22CON101** ud DESCONECTOR LLENADO 3/4" (DN20) (10/11/2000)
1 ud × 360.57 (371.39 con costes indirectos) = 371.39
Desconector llenado de agua de 3/4" (DN20) según RITE. Incluso desagüe conducido. Incluso ayudas, medios auxiliares y de seguridad, totalmente terminado. Incluso ayudas, medios auxiliares y de seguridad, totalmente terminado.

| Código | Ud | Descripción | Rendimiento | Precio | Importe |
|---|---|---|---|---|---|
| O0101FO | h | OFICIAL 1ª FONTANERO CALEFACTOR | 0.25 | 15.29 | 3.82 |
| O0102FO | h | OFICIAL 2ª FONTANERO CALEFACTOR | 0.25 | 14.72 | 3.68 |
| P22CON101 | ud | DESCONECTOR DE LLENADO 3/4" (material; 12/08/2019) | 1 | 346 | 346.00 |
| %MA | % | MEDIOS AUXILIARES | 2 % | 353.50 | 7.07 |
|  |  | Total |  |  | 360.57 |

| Medición | Uds. | Parcial |
|---|---|---|
| Llenado frío | 1 | 1.00 |
| Total |  | 1 |

**22CON102** ud DESCONECTOR LLENADO 1" (DN25) (10/11/2000)
1 ud × 525.81 (541.58 con costes indirectos) = 541.58
Desconector llenado de agua de 1" (DN25) según RITE. Incluso desagüe conducido. Incluso ayudas, medios auxiliares y de seguridad, totalmente terminado. Incluso ayudas, medios auxiliares y de seguridad, totalmente terminado.

| Código | Ud | Descripción | Rendimiento | Precio | Importe |
|---|---|---|---|---|---|
| O0101FO | h | OFICIAL 1ª FONTANERO CALEFACTOR | 0.25 | 15.29 | 3.82 |
| O0102FO | h | OFICIAL 2ª FONTANERO CALEFACTOR | 0.25 | 14.72 | 3.68 |
| P22CON102 | ud | DESCONECTOR DE LLENADO 1" (material; 12/08/2019) | 1 | 508 | 508.00 |
| %MA | % | MEDIOS AUXILIARES | 2 % | 515.50 | 10.31 |
|  |  | Total |  |  | 525.81 |

| Medición | Uds. | Parcial |
|---|---|---|
| Llenado calor | 1 | 1.00 |
| Total |  | 1 |

**E22ANT016** ud ANTIVIBRATORIO DN32 BRIDAS (10/11/2000)
2 ud × 143.83 (148.14 con costes indirectos) = 296.28
Suministro y colocación de amortiguador de ruidos y vibraciones para tuberías 100ºC/PN6, de DN50. Incluso bridas. Montado. Incluso ayudas, medios auxiliares y de seguridad, totalmente terminado.

| Código | Ud | Descripción | Rendimiento | Precio | Importe |
|---|---|---|---|---|---|
| O0101FO | h | OFICIAL 1ª FONTANERO CALEFACTOR | 0.5 | 15.29 | 7.65 |
| O0102FO | h | OFICIAL 2ª FONTANERO CALEFACTOR | 0.5 | 14.72 | 7.36 |
| P22ANT016 | ud | ANTIVIBRATORIO DN32 PARA EMBRIDAR (material; 12/08/2019) | 1 | 126 | 126.00 |
| %MA | % | MEDIOS AUXILIARES | 2 % | 141.01 | 2.82 |
|  |  | Total |  |  | 143.83 |

| Medición | Uds. | Parcial |
|---|---|---|
| Climatizador | 2 | 2.00 |
| Total |  | 2 |

**E22ANT018** ud ANTIVIBRATORIO DN40 BRIDAS (10/11/2000)
4 ud × 151.99 (156.55 con costes indirectos) = 626.20
Suministro y colocación de amortiguador de ruidos y vibraciones para tuberías 100ºC/PN6, de DN50. Incluso bridas. Montado. Incluso ayudas, medios auxiliares y de seguridad, totalmente terminado.

| Código | Ud | Descripción | Rendimiento | Precio | Importe |
|---|---|---|---|---|---|
| O0101FO | h | OFICIAL 1ª FONTANERO CALEFACTOR | 0.5 | 15.29 | 7.65 |
| O0102FO | h | OFICIAL 2ª FONTANERO CALEFACTOR | 0.5 | 14.72 | 7.36 |
| P22ANT018 | ud | ANTIVIBRATORIO DN40 PARA EMBRIDAR (material; 12/08/2019) | 1 | 134 | 134.00 |
| %MA | % | MEDIOS AUXILIARES | 2 % | 149.01 | 2.98 |
|  |  | Total |  |  | 151.99 |

| Medición | Uds. | Parcial |
|---|---|---|
| Climatizador | 2 | 2.00 |
| Climatizador | 2 | 2.00 |
| Total |  | 4 |

**E22ANT020** ud ANTIVIBRATORIO DN50 BRIDAS (10/11/2000)
4 ud × 182.59 (188.07 con costes indirectos) = 752.28
Suministro y colocación de amortiguador de ruidos y vibraciones para tuberías 100ºC/PN6, de DN50. Incluso bridas. Montado. Incluso ayudas, medios auxiliares y de seguridad, totalmente terminado.

| Código | Ud | Descripción | Rendimiento | Precio | Importe |
|---|---|---|---|---|---|
| O0101FO | h | OFICIAL 1ª FONTANERO CALEFACTOR | 0.5 | 15.29 | 7.65 |
| O0102FO | h | OFICIAL 2ª FONTANERO CALEFACTOR | 0.5 | 14.72 | 7.36 |
| P22ANT020 | ud | ANTIVIBRATORIO DN50 PARA EMBRIDAR (material; 12/08/2019) | 1 | 164 | 164.00 |
| %MA | % | MEDIOS AUXILIARES | 2 % | 179.01 | 3.58 |
|  |  | Total |  |  | 182.59 |

| Medición | Uds. | Parcial |
|---|---|---|
| Enfriadora | 2 | 2.00 |
| Climatizador | 2 | 2.00 |
| Total |  | 4 |

**E22NVR255** ud REGULADOR DE CAUDAL AUTOM. DN32-1 1/4" (10/11/2000)
1 ud × 138.21 (142.36 con costes indirectos) = 142.36
Regulador automático de caudal marca Sedical o equivalente aprobado, modelo K 32 de 1 1/4" con cartucho de 22-220 kPa, sin servomotor. Incluso ayudas, medios auxiliares y de seguridad, totalmente terminado.

| Código | Ud | Descripción | Rendimiento | Precio | Importe |
|---|---|---|---|---|---|
| O0101FO | h | OFICIAL 1ª FONTANERO CALEFACTOR | 0.25 | 15.29 | 3.82 |
| O0102FO | h | OFICIAL 2ª FONTANERO CALEFACTOR | 0.25 | 14.72 | 3.68 |
| P22NVR255 | ud | KFLOW DN32 (material; 12/08/2019) | 1 | 128 | 128.00 |
| %MA | % | MEDIOS AUXILIARES | 2 % | 135.50 | 2.71 |
|  |  | Total |  |  | 138.21 |

| Medición | Uds. | Parcial |
|---|---|---|
| Climatizador | 1 | 1.00 |
| Total |  | 1 |

**E22NVR256** ud REGULADOR DE CAUDAL AUTOM. DN40-1 1/2" (10/11/2000)
2 ud × 154.53 (159.17 con costes indirectos) = 318.34
Regulador automático de caudal marca Sedical o equivalente aprobado, modelo K 40p de 1 1/2" con cartucho de 22-220 kPa, sin servomotor. Incluso ayudas, medios auxiliares y de seguridad, totalmente terminado.

| Código | Ud | Descripción | Rendimiento | Precio | Importe |
|---|---|---|---|---|---|
| O0101FO | h | OFICIAL 1ª FONTANERO CALEFACTOR | 0.25 | 15.29 | 3.82 |
| O0102FO | h | OFICIAL 2ª FONTANERO CALEFACTOR | 0.25 | 14.72 | 3.68 |
| P22NVR256 | ud | KFLOW DN40 (material; 12/08/2019) | 1 | 144 | 144.00 |
| %MA | % | MEDIOS AUXILIARES | 2 % | 151.50 | 3.03 |
|  |  | Total |  |  | 154.53 |

| Medición | Uds. | Parcial |
|---|---|---|
| Climatizador | 2 | 2.00 |
| Total |  | 2 |

**E22NVR267** ud REG.DE CAU. AUTOM. MOTORIZADO DN25 24VCA 3P (10/11/2000)
23 ud × 177.99 (183.33 con costes indirectos) = 4216.59
Regulador automático de caudal marca Sedical o equivalente aprobado, modelo KV S M 25p de 1" con cartucho de 22-220 kPa, dotado de servomotor a 24 Vca para una regulación a 3 puntos. Incluso ayudas, medios auxiliares y de seguridad, totalmente terminado.

| Código | Ud | Descripción | Rendimiento | Precio | Importe |
|---|---|---|---|---|---|
| O0101FO | h | OFICIAL 1ª FONTANERO CALEFACTOR | 0.25 | 15.29 | 3.82 |
| O0102FO | h | OFICIAL 2ª FONTANERO CALEFACTOR | 0.25 | 14.72 | 3.68 |
| P22NVR267 | ud | KFLOW DN25 MOTORIZADO 0-10V (material; 12/08/2019) | 1 | 167 | 167.00 |
| %MA | % | MEDIOS AUXILIARES | 2 % | 174.50 | 3.49 |
|  |  | Total |  |  | 177.99 |

| Medición | Uds. | Parcial |
|---|---|---|
| Colectores suelo | 23 | 23.00 |
| Total |  | 23 |

**E22NVR300** ud VÁLVULA MOTORIZADA ASIENTO 3 VIAS DN32-1 1/4" (10/11/2000)
1 ud × 460.53 (474.35 con costes indirectos) = 474.35
Suministro y colocación de válvula motorizada de asiento de DN 32 - 1 1/4" dotada de servomotor de accionamiento a 24V y control 0-10V. Cableada, montada y funcionando. Incluso ayudas, medios auxiliares y de seguridad, totalmente terminado.

| Código | Ud | Descripción | Rendimiento | Precio | Importe |
|---|---|---|---|---|---|
| O0101FO | h | OFICIAL 1ª FONTANERO CALEFACTOR | 0.25 | 15.29 | 3.82 |
| O0102FO | h | OFICIAL 2ª FONTANERO CALEFACTOR | 0.25 | 14.72 | 3.68 |
| P22NVR300 | ud | VÁLV.MOT.ASI. 3 VIAS DE 1 1/4" CONTROL 0-10V (material; 12/08/2019) | 1 | 444 | 444.00 |
| %MA | % | MEDIOS AUXILIARES | 2 % | 451.50 | 9.03 |
|  |  | Total |  |  | 460.53 |

| Medición | Uds. | Parcial |
|---|---|---|
| Climatizador | 1 | 1.00 |
| Total |  | 1 |

**E22NVR310** ud VÁLVULA MOTORIZADA ASIENTO 3 VIAS DN40-1 1/2" (10/11/2000)
2 ud × 495.21 (510.07 con costes indirectos) = 1020.14
Suministro y colocación de válvula motorizada de asiento de DN 32 - 1 1/4" dotada de servomotor de accionamiento a 24V y control 0-10V. Cableada, montada y funcionando. Incluso ayudas, medios auxiliares y de seguridad, totalmente terminado.

| Código | Ud | Descripción | Rendimiento | Precio | Importe |
|---|---|---|---|---|---|
| O0101FO | h | OFICIAL 1ª FONTANERO CALEFACTOR | 0.25 | 15.29 | 3.82 |
| O0102FO | h | OFICIAL 2ª FONTANERO CALEFACTOR | 0.25 | 14.72 | 3.68 |
| P22NVR310 | ud | VÁLV.MOT.ASI. 3 VIAS DE 1 1/2" CONTROL 0-10V (material; 12/08/2019) | 1 | 478 | 478.00 |
| %MA | % | MEDIOS AUXILIARES | 2 % | 485.50 | 9.71 |
|  |  | Total |  |  | 495.21 |

| Medición | Uds. | Parcial |
|---|---|---|
| Climatizador | 2 | 2.00 |
| Total |  | 2 |

**E22NVR320** ud VÁLVULA MOTORIZADA ASIENTO 3 VIAS DN50-2" (10/11/2000)
1 ud × 545.19 (561.55 con costes indirectos) = 561.55
Suministro y colocación de válvula motorizada de asiento de DN 32 - 1 1/4" dotada de servomotor de accionamiento a 24V y control 0-10V. Cableada, montada y funcionando. Incluso ayudas, medios auxiliares y de seguridad, totalmente terminado.

| Código | Ud | Descripción | Rendimiento | Precio | Importe |
|---|---|---|---|---|---|
| O0101FO | h | OFICIAL 1ª FONTANERO CALEFACTOR | 0.25 | 15.29 | 3.82 |
| O0102FO | h | OFICIAL 2ª FONTANERO CALEFACTOR | 0.25 | 14.72 | 3.68 |
| P22NVR320 | ud | VÁLV. MOT. ASIENTO 3 VIAS DE 2" CONTROL 0-10V (material; 12/08/2019) | 1 | 527 | 527.00 |
| %MA | % | MEDIOS AUXILIARES | 2 % | 534.50 | 10.69 |
|  |  | Total |  |  | 545.19 |

| Medición | Uds. | Parcial |
|---|---|---|
| Climatizador | 1 | 1.00 |
| Total |  | 1 |

**E22BOM102** ud BOM.CIR.ELE. SENCILLA 25.6 M3/H - 12.0 MCA (10/11/2000)
2 ud × 3062.1 (3153.96 con costes indirectos) = 6307.92
Bomba circuladora sencilla de rotor húmedo con variador, marca Wilo o equivalente aprobado modelo Stratos 65/1-16, para montaje directo en tubería, de 1,5 KW a 230V para suministro de 25,6 m3/h a 12,0 mca. Con sonda de presión diferencial. Dotado de un módulo enchufable con interfaz digital en serie BACnet. Incluso bridas y accesorios. Montada y conexionada. Incluso ayudas, medios auxiliares y de seguridad, totalmente terminado.

| Código | Ud | Descripción | Rendimiento | Precio | Importe |
|---|---|---|---|---|---|
| O0101FO | h | OFICIAL 1ª FONTANERO CALEFACTOR | 0.5 | 15.29 | 7.65 |
| O0102FO | h | OFICIAL 2ª FONTANERO CALEFACTOR | 0.5 | 14.72 | 7.36 |
| P22BOM102 | ud | BOM.ROT.HÚM.ELE..25.6M3/H-12.0MCA-230V C/... (material; 12/08/2019) | 1 | 2787 | 2787.00 |
| P22BOM30 | ud | MÓDULO ENCHUFABLE INTERFACE BACNET (material; 30/06/2016) | 1 | 199.79 | 199.79 |
| P01DW090 | ud | PEQUEÑO MATERIAL | 2 | 0.13 | 0.26 |
| %MA | % | MEDIOS AUXILIARES | 2 % | 3002.06 | 60.04 |
|  |  | Total |  |  | 3062.1 |

| Medición | Uds. | Parcial |
|---|---|---|
| Calefacción | 2 | 2.00 |
| Total |  | 2 |

**E26KK001** ud SEÑALIZACIÓN SALA DE BOMBAS Y CLIMATIZADORES (10/11/2000)
3 ud × 119.07 (122.64 con costes indirectos) = 367.92
Señalización de la sala de bombas según normativas DB-SI, RTD y RITE.
- Señalización extintores
- Señalización puerta
- Carteles paro
- Carteles mantenimiento
- Carteles bomberos
- Plan evacuación
I/ayudas, medios auxiliares y de seguridad, totalmente terminado.

| Código | Ud | Descripción | Rendimiento | Precio | Importe |
|---|---|---|---|---|---|
| O0101FO | h | OFICIAL 1ª FONTANERO CALEFACTOR | 0.2 | 15.29 | 3.06 |
| P01LL002 | ud | CARTELES S/RITE, RTD, DB-SI (material; 14/11/2015) | 8 | 14.21 | 113.68 |
| %MA | % | MEDIOS AUXILIARES | 2 % | 116.74 | 2.33 |
|  |  | Total |  |  | 119.07 |

| Medición | Uds. | Parcial |
|---|---|---|
| Sala calderas | 1 | 1.00 |
| Sala de CL-1 | 1 | 1.00 |
| Sala de CL-2 CL3 | 1 | 1.00 |
| Total |  | 3 |

**E23CCC197** ud RECOGIDA DE CONDENSADOS A BAJANTE (10/11/2000)
4 ud × 25.51 (26.28 con costes indirectos) = 105.12
Recogida y conducción con PP32 de desagüe de bandeja de condensados a la bajante más cercana.

| Código | Ud | Descripción | Rendimiento | Precio | Importe |
|---|---|---|---|---|---|
| O0101FO | h | OFICIAL 1ª FONTANERO CALEFACTOR | 0.5 | 15.29 | 7.65 |
| O0102FO | h | OFICIAL 2ª FONTANERO CALEFACTOR | 0.5 | 14.72 | 7.36 |
| P23CCC197 | ud | RECOGIDA Y CONDUCCIÓN CON PP32 DE DESAGÜE (material; 29/11/2016) | 1 | 10 | 10.00 |
| %MA | % | MEDIOS AUXILIARES | 2 % | 25.01 | 0.50 |
|  |  | Total |  |  | 25.51 |

| Medición | Uds. | Parcial |
|---|---|---|
| AA rack | 1 | 1.00 |
| Climatizadores | 3 | 3.00 |
| Total |  | 4 |

**E22NTP070** m TUBERÍA PP-R 32MM FASER SDR 7.4
208 m × 9.23 (9.51 con costes indirectos) = 1978.08

| Medición | Uds. | Largo | Parcial |
|---|---|---|---|
| Distribución | 1 | 208 | 208.00 |
| Total |  |  | 208 |

**E22NTP080** m TUBERÍA PP-R 40MM FASER SDR 11
82 m × 13.58 (13.99 con costes indirectos) = 1147.18

| Medición | Uds. | Largo | Parcial |
|---|---|---|---|
| Distribución | 1 | 82 | 82.00 |
| Total |  |  | 82 |

**E22NTP090** m TUBERÍA PP-R 50MM FASER SDR 11
105 m × 17.44 (17.96 con costes indirectos) = 1885.80

| Medición | Uds. | Largo | Parcial |
|---|---|---|---|
| Distribución | 1 | 105 | 105.00 |
| Total |  |  | 105 |

**E22NTP100** m TUBERÍA PP-R 63MM FASER SDR 11
231 m × 22.28 (22.95 con costes indirectos) = 5301.45

| Medición | Uds. | Largo | Parcial |
|---|---|---|---|
| Distribución | 1 | 231 | 231.00 |
| Total |  |  | 231 |

**E22NTP110** m TUBERÍA PP-R 75MM FASER SDR 11 (10/11/2000)
112 m × 29.88 (30.78 con costes indirectos) = 3447.36
Tubería de polipropileno PPR de D=75x6,8mm, marca ABN Pipe Systems o equivalente aprobado modelo CT Faser RD con un SDR 11, s/UNE-EN ISO 21003 y UNE EN 13501, clasificación al fuego B-s1, d0, protección UV, resistente a procesos de desinfección, microfibras anti-dilatación, protección antimicrobiana, libre de halógenos y protección anti-incrustaciones. Para agua fría, caliente o climatización. Sistema de unión por polifusión, incluso con p.p. de accesorios, abrazaderas isofónicas, liras de dilatación en U, señalización y pequeño material, totalmente instalado y funcionando. Instalado, i/ayudas, medios auxiliares y de seguridad, totalmente terminado.

| Código | Ud | Descripción | Rendimiento | Precio | Importe |
|---|---|---|---|---|---|
| O0101FO | h | OFICIAL 1ª FONTANERO CALEFACTOR | 0.2 | 15.29 | 3.06 |
| O0102FO | h | OFICIAL 2ª FONTANERO CALEFACTOR | 0.2 | 14.72 | 2.94 |
| P20NTP263 | m | TUB.PP D75 FASER (material; 30/11/2008) | 1.05 | 15.97 | 16.77 |
| P20TP230 | ud | MANGUITO/CODO/T PP D75 (material; 30/11/2008) | 1 | 5.32 | 5.32 |
| P20TP444 | ud | SOPORTES ISOFÓNICOS | 1 | 1.2 | 1.20 |
| %MA | % | MEDIOS AUXILIARES | 2 % | 29.29 | 0.59 |
|  |  | Total |  |  | 29.88 |

| Medición | Uds. | Largo | Parcial |
|---|---|---|---|
| Distribución | 1 | 112 | 112.00 |
| Total |  |  | 112 |

**E22NTP120** m TUBERÍA PP-R 90MM FASER SDR 11 (10/11/2000)
17 m × 37.71 (38.84 con costes indirectos) = 660.28
Tubería de polipropileno PPR de D=90x8,2mm, marca ABN Pipe Systems o equivalente aprobado modelo CT Faser RD con un SDR 11, s/UNE-EN ISO 21003 y UNE EN 13501, clasificación al fuego B-s1, d0, protección UV, resistente a procesos de desinfección, microfibras anti-dilatación, protección antimicrobiana, libre de halógenos y protección anti-incrustaciones. Para agua fría, caliente o climatización. Sistema de unión por polifusión, incluso con p.p. de accesorios, abrazaderas isofónicas, liras de dilatación en U, señalización y pequeño material, totalmente instalado y funcionando. Instalado, i/ayudas, medios auxiliares y de seguridad, totalmente terminado.

| Código | Ud | Descripción | Rendimiento | Precio | Importe |
|---|---|---|---|---|---|
| O0101FO | h | OFICIAL 1ª FONTANERO CALEFACTOR | 0.2 | 15.29 | 3.06 |
| O0102FO | h | OFICIAL 2ª FONTANERO CALEFACTOR | 0.2 | 14.72 | 2.94 |
| P20NTO264 | ud | TUB.PP D90 FASER (material; 30/11/2008) | 1.05 | 23.11 | 24.27 |
| P20TP231 | ud | MANGUITO/CODO/T PP D90 (material; 30/11/2008) | 1 | 5.5 | 5.50 |
| P20TP444 | ud | SOPORTES ISOFÓNICOS | 1 | 1.2 | 1.20 |
| %MA | % | MEDIOS AUXILIARES | 2 % | 36.97 | 0.74 |
|  |  | Total |  |  | 37.71 |

| Medición | Uds. | Largo | Parcial |
|---|---|---|---|
| Distribución | 1 | 17 | 17.00 |
| Total |  |  | 17 |

**E22AISTC-190** m AISLAMIENTO COQUILLA D.32 XG 30MM (10/11/2000)
208 m × 11.19 (11.53 con costes indirectos) = 2398.24
Aislamiento para tuberías de agua caliente entre 40°C y 100°C, con coquilla XG/ARMAFLEX o equivalente aprobado XG-30x35 para tuberías de diámetro 32 mm. Incluso accesorios, transporte y mano de obra. Totalmente instalado y probado.

| Código | Ud | Descripción | Rendimiento | Precio | Importe |
|---|---|---|---|---|---|
| O0101FO | h | OFICIAL 1ª FONTANERO CALEFACTOR | 0.201 | 15.29 | 3.07 |
| O0102FO | h | OFICIAL 2ª FONTANERO CALEFACTOR | 0.201 | 14.72 | 2.96 |
| P22AISTC-190 | m | AISLAMIENTO PARA TUBERÍAS D.32 XG 30MM (material; 21/06/2017) | 1.05 | 4.7 | 4.94 |
| %MA | % | MEDIOS AUXILIARES | 2 % | 10.97 | 0.22 |
|  |  | Total |  |  | 11.19 |

| Medición | Uds. | Largo | Parcial |
|---|---|---|---|
| Distribución | 1 | 208 | 208.00 |
| Total |  |  | 208 |

**E22AISTC-180** m AISLAMIENTO COQUILLA D.40 XG 30MM (10/11/2000)
66 m × 15.35 (15.81 con costes indirectos) = 1043.46
Aislamiento para tuberías de agua caliente entre 40°C y 100°C, con coquilla XG/ARMAFLEX o equivalente aprobado XG-30x42 para tuberías de diámetro 40 mm. Incluso accesorios, transporte y mano de obra. Totalmente instalado y probado.

| Código | Ud | Descripción | Rendimiento | Precio | Importe |
|---|---|---|---|---|---|
| O0101FO | h | OFICIAL 1ª FONTANERO CALEFACTOR | 0.201 | 15.29 | 3.07 |
| O0102FO | h | OFICIAL 2ª FONTANERO CALEFACTOR | 0.201 | 14.72 | 2.96 |
| P22AISTC-180 | m | AISLAMIENTO PARA TUBERÍAS D.40 XG 30MM (material; 21/06/2017) | 1.05 | 8.59 | 9.02 |
| %MA | % | MEDIOS AUXILIARES | 2 % | 15.05 | 0.30 |
|  |  | Total |  |  | 15.35 |

| Medición | Uds. | Largo | Parcial |
|---|---|---|---|
| Distribución | 1 | 82 | 82.00 |
| Tubería calor climatizadores | -1 | 16 | -16.00 |
| Total |  |  | 66 |

**E22AISTC-170** m AISLAMIENTO COQUILLA D.50 XG 30MM (10/11/2000)
73 m × 17.32 (17.84 con costes indirectos) = 1302.32
Aislamiento para tuberías de agua caliente entre 40°C y 100°C, con coquilla XG/ARMAFLEX o equivalente aprobado XG-30x54 para tuberías de diámetro 50 mm. Incluso accesorios, transporte y mano de obra. Totalmente instalado y probado.

| Código | Ud | Descripción | Rendimiento | Precio | Importe |
|---|---|---|---|---|---|
| O0101FO | h | OFICIAL 1ª FONTANERO CALEFACTOR | 0.201 | 15.29 | 3.07 |
| O0102FO | h | OFICIAL 2ª FONTANERO CALEFACTOR | 0.201 | 14.72 | 2.96 |
| P22AISTC-170 | m | AISLAMIENTO PARA TUBERÍAS D.50 XG 30MM (material; 21/06/2017) | 1.05 | 10.43 | 10.95 |
| %MA | % | MEDIOS AUXILIARES | 2 % | 16.98 | 0.34 |
|  |  | Total |  |  | 17.32 |

| Medición | Uds. | Largo | Parcial |
|---|---|---|---|
| Distribución | 1 | 105 | 105.00 |
| Tubería calor climatizadores | -2 | 16 | -32.00 |
| Total |  |  | 73 |

**E22AISTC-160** m AISLAMIENTO COQUILLA D.63 XG 32MM (10/11/2000)
211 m × 20.07 (20.67 con costes indirectos) = 4361.37
Aislamiento para tuberías de agua caliente entre 40°C y 100°C, con coquilla XG/ARMAFLEX o equivalente aprobado XG-32x64 para tuberías de diámetro 63 mm. Incluso accesorios, transporte y mano de obra. Totalmente instalado y probado.

| Código | Ud | Descripción | Rendimiento | Precio | Importe |
|---|---|---|---|---|---|
| O0101FO | h | OFICIAL 1ª FONTANERO CALEFACTOR | 0.201 | 15.29 | 3.07 |
| O0102FO | h | OFICIAL 2ª FONTANERO CALEFACTOR | 0.201 | 14.72 | 2.96 |
| P22AISTC-160 | m | AISLAMIENTO PARA TUBERÍAS D.63 XG 32MM (material; 21/06/2017) | 1.05 | 13 | 13.65 |
| %MA | % | MEDIOS AUXILIARES | 2 % | 19.68 | 0.39 |
|  |  | Total |  |  | 20.07 |

| Medición | Uds. | Largo | Parcial |
|---|---|---|---|
| Distribución | 1 | 231 | 231.00 |
| Tubería frío exteriores | -1 | 20 | -20.00 |
| Total |  |  | 211 |

**E22AISTC-150** m AISLAMIENTO COQUILLA D.75 XG 32MM (10/11/2000)
112 m × 21.32 (21.96 con costes indirectos) = 2459.52
Aislamiento para tuberías de agua caliente entre 40°C y 100°C, con coquilla XG/ARMAFLEX o equivalente aprobado XG-32x76 para tuberías de diámetro 75 mm. Incluso accesorios, transporte y mano de obra. Totalmente instalado y probado.

| Código | Ud | Descripción | Rendimiento | Precio | Importe |
|---|---|---|---|---|---|
| O0101FO | h | OFICIAL 1ª FONTANERO CALEFACTOR | 0.201 | 15.29 | 3.07 |
| O0102FO | h | OFICIAL 2ª FONTANERO CALEFACTOR | 0.201 | 14.72 | 2.96 |
| P22AISTC-150 | m | AISLAMIENTO PARA TUBERÍAS D.75 XG 32MM (material; 21/06/2017) | 1.05 | 14.16 | 14.87 |
| %MA | % | MEDIOS AUXILIARES | 2 % | 20.90 | 0.42 |
|  |  | Total |  |  | 21.32 |

| Medición | Uds. | Largo | Parcial |
|---|---|---|---|
| Distribución | 1 | 112 | 112.00 |
| Total |  |  | 112 |

**E22AISTC-149** m AISLAMIENTO COQUILLA D.90 XG 32MM (10/11/2000)
17 m × 33.54 (34.55 con costes indirectos) = 587.35
Aislamiento para tuberías de agua caliente entre 40°C y 100°C, con coquilla XG/ARMAFLEX o equivalente aprobado XG-32x102 para tuberías de diámetro 90 mm. Incluso accesorios, transporte y mano de obra. Totalmente instalado y probado.

| Código | Ud | Descripción | Rendimiento | Precio | Importe |
|---|---|---|---|---|---|
| O0101FO | h | OFICIAL 1ª FONTANERO CALEFACTOR | 0.201 | 15.29 | 3.07 |
| O0102FO | h | OFICIAL 2ª FONTANERO CALEFACTOR | 0.201 | 14.72 | 2.96 |
| P22AISTC-149 | m | AISLAMIENTO PARA TUBERÍAS D.90 XG 32MM (material; 21/06/2017) | 1.05 | 25.57 | 26.85 |
| %MA | % | MEDIOS AUXILIARES | 2 % | 32.88 | 0.66 |
|  |  | Total |  |  | 33.54 |

| Medición | Uds. | Largo | Parcial |
|---|---|---|---|
| Distribución | 1 | 17 | 17.00 |
| Total |  |  | 17 |

**E22AISTC-200** m AISLAMIENTO COQUILLA D.40 XG 40MM (10/11/2000)
16 m × 23.93 (24.65 con costes indirectos) = 394.40
Aislamiento para tuberías de agua caliente entre 40°C y 100°C, con coquilla XG/ARMAFLEX o equivalente aprobado XG-40x42 para tuberías de diámetro 40 mm. Incluso accesorios, transporte y mano de obra. Totalmente instalado y probado.

| Código | Ud | Descripción | Rendimiento | Precio | Importe |
|---|---|---|---|---|---|
| O0101FO | h | OFICIAL 1ª FONTANERO CALEFACTOR | 0.201 | 15.29 | 3.07 |
| O0102FO | h | OFICIAL 2ª FONTANERO CALEFACTOR | 0.201 | 14.72 | 2.96 |
| P22AISTC-300 | m | AISLAMIENTO PARA TUBERÍAS D.40 XG 40MM (material; 12/08/2019) | 1.05 | 16.6 | 17.43 |
| %MA | % | MEDIOS AUXILIARES | 2 % | 23.46 | 0.47 |
|  |  | Total |  |  | 23.93 |

| Medición | Uds. | Largo | Parcial |
|---|---|---|---|
| Tubería calor climatizadores | 1 | 16 | 16.00 |
| Total |  |  | 16 |

**E22AISTC-210** m AISLAMIENTO COQUILLA D.50 XG 40MM (10/11/2000)
32 m × 28.54 (29.4 con costes indirectos) = 940.80
Aislamiento para tuberías de agua caliente entre 40°C y 100°C, con coquilla XG/ARMAFLEX o equivalente aprobado XG-40x54 para tuberías de diámetro 40 mm. Incluso accesorios, transporte y mano de obra. Totalmente instalado y probado.

| Código | Ud | Descripción | Rendimiento | Precio | Importe |
|---|---|---|---|---|---|
| O0101FO | h | OFICIAL 1ª FONTANERO CALEFACTOR | 0.201 | 15.29 | 3.07 |
| O0102FO | h | OFICIAL 2ª FONTANERO CALEFACTOR | 0.201 | 14.72 | 2.96 |
| P22AISTC-310 | m | AISLAMIENTO PARA TUBERÍAS D.50 XG 40MM (material; 12/08/2019) | 1.05 | 20.9 | 21.95 |
| %MA | % | MEDIOS AUXILIARES | 2 % | 27.98 | 0.56 |
|  |  | Total |  |  | 28.54 |

| Medición | Uds. | Largo | Parcial |
|---|---|---|---|
| Tubería calor climatizadores | 2 | 16 | 32.00 |
| Total |  |  | 32 |

**E22AISTC-220** m AISLAMIENTO COQUILLA D.63 XG 40MM (10/11/2000)
20 m × 29.07 (29.94 con costes indirectos) = 598.80
Aislamiento para tuberías de agua fría entre 0°C y 10°C, con coquilla XG/ARMAFLEX o equivalente aprobado XG-40x64 para tuberías de diámetro 63 mm. Incluso accesorios, transporte y mano de obra. Totalmente instalado y probado.

| Código | Ud | Descripción | Rendimiento | Precio | Importe |
|---|---|---|---|---|---|
| O0101FO | h | OFICIAL 1ª FONTANERO CALEFACTOR | 0.201 | 15.29 | 3.07 |
| O0102FO | h | OFICIAL 2ª FONTANERO CALEFACTOR | 0.201 | 14.72 | 2.96 |
| P22AISTC-320 | m | AISLAMIENTO PARA TUBERÍAS D.63 XG 00MM (material; 12/08/2019) | 1.05 | 21.4 | 22.47 |
| %MA | % | MEDIOS AUXILIARES | 2 % | 28.50 | 0.57 |
|  |  | Total |  |  | 29.07 |

| Medición | Uds. | Largo | Parcial |
|---|---|---|---|
| Tubería frío exteriores | 1 | 20 | 20.00 |
| Total |  |  | 20 |

**E22SRH020** m2 SUE.RAD.PE20X1.9 BAR.C/ PLA.PUR E:40MM S/... (10/11/2000)
3859.2 m2 × 45.4 (46.76 con costes indirectos) = 180456.19
Calefacción por suelo radiante Orkli o equivalente modelo ARIMA40 conforme a norma UNE-EN-1264, con agua a baja temperatura, circulando en circuito cerrado por tuberías de polietileno reticulado PEX-A 20 x 1.9 mm con barrera antidifusión de oxígeno y marcado AENOR, sobre panel de 1350x900x40mm, fabricado en mouse de poliuretano y resistividad térmica R=1,25 m2K/W y 40 mm de espesor y marcado CE. Incluso cinta perimetral, aditivo de mortero según UNE EN 934-2, film plástico en suelo, grapas, codos guía para tubo de DN20, accesorios de conexión y juntas de dilatación. Incluido mallazo de acero corrugado 15x15x6mm con bridas para sujección del tubo. Incluso p.p. de colector en poliamida completo (provisto de colector de ida y de retorno DN25-1" fabricado en material plástico poliamida, con hasta 12 vías, retorno 1", detentores, válvulas de paso termotatizables y cabezal eléctrico de accionamiento externo M30x1,5 NC a 230V, cajas de conexiones de termostatos a cabezales termoeléctricos 230V con paro de bomba, llaves de llenado y vaciado, adaptadores para tubo, purgadores, termómetro y llave). Sin armario (se colocará en un armario de obra). Totalmente instalado. (Sin incluir el equipo de producción de calor). Incluso ayudas, medios auxiliares y de seguridad, totalmente terminado.

| Código | Ud | Descripción | Rendimiento | Precio | Importe |
|---|---|---|---|---|---|
| O0101FO | h | OFICIAL 1ª FONTANERO CALEFACTOR | 0.2 | 15.29 | 3.06 |
| O0102FO | h | OFICIAL 2ª FONTANERO CALEFACTOR | 0.2 | 14.72 | 2.94 |
| P20RA260 | m2 | PLANCHA PUR 40MM R=1,25 M2K/W (material; 30/11/2018) | 1 | 19.4 | 19.40 |
| P20TR070 | m | TUBERÍA PE 20X1.9 MM C/ BARRERA (material; 13/06/2011) | 6.6 | 1.3 | 8.58 |
| P20RA190 | m | AISL.CINTA PERIMETRAL DOBLE C/ADHESIVO (material; 10/11/2000) | 1.5 | 1.27 | 1.91 |
| P20RA200 | kg | ADITIVO P/MORTERO TRADICIONAL (material; 10/11/2000) | 0.2 | 2.55 | 0.51 |
| P20RA210 | ud | COL.COM. (12 CIRCUITOS) CABEZAL ELÉCTRICO (material; 13/11/2019) | 0.02 | 270 | 5.40 |
| P20RA240 | m | FUNDA AISLANTE (material; 10/11/2000) | 0.02 | 1.07 | 0.02 |
| P20RA250 | m | JUNTA DE DILATACIÓN (material; 10/11/2000) | 0.02 | 1.47 | 0.03 |
| P22SRH021 | m2 | MAL. SUELO RADIANTE 15X15X6 2,870 KG/M2 (material; 10/11/2000) | 1.267 | 2.1 | 2.66 |
| %MA | % | MEDIOS AUXILIARES | 2 % | 44.51 | 0.89 |
|  |  | Total |  |  | 45.4 |

| Medición | Uds. | Largo | Parcial |
|---|---|---|---|
| Edificio | 1 | 3859.2 | 3859.20 |
| Total |  |  | 3859.2 |

**E22SRH025** m2 SUELO RADIANTE C/ PLACA PUR E:40MM S/TUBO (10/11/2000)
165.5 m2 × 28.06 (28.9 con costes indirectos) = 4782.95
Base de suelo radiante en locales sin calefacción (sin tubería de distribución) a base de placa Orkli o equivalente modelo ARIMA40, panel de 1350x900x40mm, fabricado en mouse de poliuretano y resistividad térmica R=1,25 m2K/W y 40 mm de espesor y marcado CE. Incluso cinta perimetral, aditivo de mortero según UNE EN 934-2, film plástico en suelo y juntas de dilatación. Incluido mallazo de acero corrugado 15x15x6mm. Totalmente instalado. Incluso ayudas, medios auxiliares y de seguridad, totalmente terminado.

| Código | Ud | Descripción | Rendimiento | Precio | Importe |
|---|---|---|---|---|---|
| O0101FO | h | OFICIAL 1ª FONTANERO CALEFACTOR | 0.1 | 15.29 | 1.53 |
| O0102FO | h | OFICIAL 2ª FONTANERO CALEFACTOR | 0.1 | 14.72 | 1.47 |
| P20RA260 | m2 | PLANCHA PUR 40MM R=1,25 M2K/W | 1 | 19.4 | 19.40 |
| P20RA190 | m | AISL.CINTA PERIMETRAL DOBLE C/ADHESIVO | 1.5 | 1.27 | 1.91 |
| P20RA200 | kg | ADITIVO P/MORTERO TRADICIONAL | 0.2 | 2.55 | 0.51 |
| P20RA250 | m | JUNTA DE DILATACIÓN | 0.02 | 1.47 | 0.03 |
| P22SRH021 | m2 | MAL. SUELO RADIANTE 15X15X6 2,870 KG/M2 | 1.267 | 2.1 | 2.66 |
| %MA | % | MEDIOS AUXILIARES | 2 % | 27.51 | 0.55 |
|  |  | Total |  |  | 28.06 |

| Medición | Uds. | Largo | Ancho | Parcial |
|---|---|---|---|---|
| 0N.03 Almacén | 1 | 59.6 |  | 59.60 |
| 0N.07 Almacén | 1 | 31.8 |  | 31.80 |
| 0M.03 Almacén | 1 | 5.7 |  | 5.70 |
| 0B.03 Archivo | 1 | 5.3 |  | 5.30 |
| 0B.08 Almacén | 1 | 15.9 |  | 15.90 |
| 1A.01 Teleco | 1 | 4.2 |  | 4.20 |
| 1A.07 Limpieza | 1 | 6.5 | 6 | 39.00 |
| 1A.08 Almacén | 1 |  |  | 1.00 |
|  | 1 |  |  | 1.00 |
|  | 1 |  |  | 1.00 |
|  | 1 |  |  | 1.00 |
| Total |  |  |  | 165.5 |

**E22SRH028** ud ARMARIO COLECTORES SUELO RADIANTE (10/11/2000)
3 ud × 138.72 (142.88 con costes indirectos) = 428.64
Suministro y colocación de armario metálcio para colectores de suelo radiante de hasta 12 salidas, para empotrar el colector con marco y tapa en color blanco RAL 9010. Totalmente instalado. Incluso ayudas, medios auxiliares y de seguridad, totalmente terminado.

| Código | Ud | Descripción | Rendimiento | Precio | Importe |
|---|---|---|---|---|---|
| O0101FO | h | OFICIAL 1ª FONTANERO CALEFACTOR | 0.2 | 15.29 | 3.06 |
| O0102FO | h | OFICIAL 2ª FONTANERO CALEFACTOR | 0.2 | 14.72 | 2.94 |
| P20RA220 | ud | ARMARIO EMPOTRAR P/COLECTOR (12 CIRCUITOS) (material; 13/06/2011) | 1 | 130 | 130.00 |
| %MA | % | MEDIOS AUXILIARES | 2 % | 136.00 | 2.72 |
|  |  | Total |  |  | 138.72 |

| Medición | Uds. | Parcial |
|---|---|---|
| Local 0N.03 | 3 | 3.00 |
| Total |  | 3 |

**E22SRH030** ud TERMOSTATO SUELO RADIANTE C/ CABLEADO (10/11/2000)
106 ud × 77.98 (80.32 con costes indirectos) = 8513.92
Suministro y colocación de termostato ambiente digital on/off marca Orkli o equivalente para una temperatura regulable entre 10 y 30 ºC. Incluso cableado 2x1,5mm2 libre de halógenos en maguera RZ1-K bajo tubo corrugado de 20 mm (en falsos techos y rozas en pared) y bajo tubo metálico visto (en locales con protección acústica). Montado, probado y conexionado. Incluso ayudas, medios auxiliares y de seguridad, totalmente terminado.

| Código | Ud | Descripción | Rendimiento | Precio | Importe |
|---|---|---|---|---|---|
| O0101FO | h | OFICIAL 1ª FONTANERO CALEFACTOR | 0.2 | 15.29 | 3.06 |
| O0102FO | h | OFICIAL 2ª FONTANERO CALEFACTOR | 0.2 | 14.72 | 2.94 |
| P20RA265 | ud | TERMOSTATO AMBIENTE 10-30ºC (material; 30/11/2018) | 1 | 27.2 | 27.20 |
| P15GA010 | m | COND. RÍGI. 750 V 1,5 MM2 CU (material; 25/02/2007) | 70 | 0.2 | 14.00 |
| P15AF068 | m | TUBO FORROPLAST DN20 | 30 | 0.5 | 15.00 |
| E0074.1 | m | TUBO ACERO M25 (material; 13/11/2019) | 5 | 2.2 | 11.00 |
| P01DW090 | ud | PEQUEÑO MATERIAL | 25 | 0.13 | 3.25 |
| %MA | % | MEDIOS AUXILIARES | 2 % | 76.45 | 1.53 |
|  |  | Total |  |  | 77.98 |

| Medición | Uds. | Parcial |
|---|---|---|
| Edificio | 106 | 106.00 |
| Total |  | 106 |

**E22SRH032** ud CAJA PROTECCION TERMOSTATO C/LLAVE (10/11/2000)
9 ud × 47.94 (49.38 con costes indirectos) = 444.42
Suministro y colocación de caja de metacrilato transparente para termostato, dotada de orificios para entrada del aire a controlar. Puerta con cerradura y llave. Incluso ayudas, medios auxiliares y de seguridad, totalmente terminado.

| Código | Ud | Descripción | Rendimiento | Precio | Importe |
|---|---|---|---|---|---|
| O0101FO | h | OFICIAL 1ª FONTANERO CALEFACTOR | 0.2 | 15.29 | 3.06 |
| O0102FO | h | OFICIAL 2ª FONTANERO CALEFACTOR | 0.2 | 14.72 | 2.94 |
| P20RA267 | ud | CAJA PROTECCIÓN TERMOSTATO CON LLAVE (material; 13/11/2019) | 1 | 41 | 41.00 |
| %MA | % | MEDIOS AUXILIARES | 2 % | 47.00 | 0.94 |
|  |  | Total |  |  | 47.94 |

| Medición | Uds. | Parcial |
|---|---|---|
| Pasillos | 8 | 8.00 |
| Auditorio | 1 | 1.00 |
| Total |  | 9 |

### SCAP19.3 DISTRIBUCIÓN DE AIRE (10/11/2000)
Importe: 138529.35

**E23DCF015** m2 CONDUCTO CLIMAVER NETO (10/11/2000)
1990 m2 × 30.94 (31.87 con costes indirectos) = 63421.30
Conducto autoportante rectangular para la distribución de aire climatizado formado por Climaver Neto de Isover o equivalente de 25mm de espesor, constituido por un panel de lana de vidrio hidrofugada, revestido por aluminio (aluminio visto + kraft + malla de refuerzo + velo de vidrio) por el exterior y con un tejido de vidrio negro NETO de alta resistencia mecánica por el interior (tejido Neto), cumpliendo la norma UNE EN 14303 Productos aislantes térmicos para equipos en edificación e instalaciones industriales. Productos manufacturados de lana mineral (MW), con una conductividad térmica de 0,032 W / (m·K), clase de reacción al fuego Bs1d0, valor de coeficiente de absorción acústica 0.85, clase de estanqueidad D y con marcas guía MTR exteriormente. Sistema de medición a cinta corrida (en el descompuesto se incluye la p.p. de derivaciones y piezas especiales). Pintado exterior color RAL a escoger por D.O.. Incluso ayudas, medios auxiliares y de seguridad, totalmente terminado.

| Código | Ud | Descripción | Rendimiento | Precio | Importe |
|---|---|---|---|---|---|
| O0101FO | h | OFICIAL 1ª FONTANERO CALEFACTOR | 0.15 | 15.29 | 2.29 |
| O0102FO | h | OFICIAL 2ª FONTANERO CALEFACTOR | 0.15 | 14.72 | 2.21 |
| P23CF030 | m2 | PAN.L.V.CLI.NETO E=25MM 3,0X1,19 M PINTAD... (material; 13/11/2019) | 1.25 | 10.8 | 13.50 |
| P23DCH309 | ud | CINTA DE ALUMINIO CLIMAVER (material; 13/11/2019) | 1.5 | 6.8 | 10.20 |
| P23CF315 | ud | SOPORTE METÁLICO A.GALV.SUJECCIÓN A FORJADO (material; 10/11/2000) | 0.5 | 4.26 | 2.13 |
| %MA | % | MEDIOS AUXILIARES | 2 % | 30.33 | 0.61 |
|  |  | Total |  |  | 30.94 |

| Medición | Uds. | Largo | Parcial |
|---|---|---|---|
| Conductos | 1 | 1934 | 1934.00 |
|  | 1 | 56 | 56.00 |
| Total |  |  | 1990 |

**E23DCH192** m2 CONDUCTO CHAPA 0,8 MM. (10/11/2000)
69 m2 × 32.01 (32.97 con costes indirectos) = 2274.93
Canalización de aire realizada con chapa de acero galvanizada de 0,8 mm. de espesor, con terminación en punta de diamante o sistema de rigidización equivalente aprobado por la DF, i/embocaduras, derivaciones, elementos de fijación y piezas especiales, sellado de uniones longitudinales y transversales, homologado, instalado, según normas UNE y NTE-ICI-23. Medición a cinta corrida (en el descompuesto se incluye la p.p. de derivaciones y piezas especiales). Pintado exterior color RAL a escoger por D.O. Incluso soportes, tapas con mallas, bridas, uniones, vierteaguas, injertos, codos, abrazaderas, flautas, registros, medios auxiliares y de seguridad, totalmente terminado.

| Código | Ud | Descripción | Rendimiento | Precio | Importe |
|---|---|---|---|---|---|
| O0101FO | h | OFICIAL 1ª FONTANERO CALEFACTOR | 0.05 | 15.29 | 0.76 |
| O0102FO | h | OFICIAL 2ª FONTANERO CALEFACTOR | 0.05 | 14.72 | 0.74 |
| P21CC011 | m2 | CHA.GAL.0,8 MM.C/VAI.I/PIE.ESP. PINTADO (material; 13/11/2019) | 1.25 | 19.96 | 24.95 |
| P21CC040 | m2 | PIEZAS CHAPA 0,6/0,8 MM. C/VAINA (material; 13/11/2019) | 0.25 | 12.92 | 3.23 |
| P21CC545 | ud | MAT.AUX.PARA FOR. Y FIJACIÓN DE CONDUCTO (material; 15/05/2010) | 1 | 1.7 | 1.70 |
| %MA | % | MEDIOS AUXILIARES | 2 % | 31.38 | 0.63 |
|  |  | Total |  |  | 32.01 |

| Medición | Uds. | Largo | Parcial |
|---|---|---|---|
| Conductos | 1 | 69 | 69.00 |
| Total |  |  | 69 |

**E23DCG205** m2 AIS. INTERIOR CONDUCTOS METÁLICOS E=25 MM (10/11/2000)
2 m2 × 12 (12.36 con costes indirectos) = 24.72
Aislamiento interior de conducto metálico en interiores a base de manta de lana de vidrio con revestimiento Neto, marca Isover o equivalente aprobado modelo Climliner Roll G1 de 25 mm de espesor (conductividad de 0,032 W/mK a 10ºC y reacción al fuego A2-s1, d0), p.p. de embocaduras, derivaciones, elementos de fijación y piezas especiales, sellado de uniones longitudinales y transversales, homologado, instalado, según normas UNE y NTE-ICI-23. Medición a cinta corrida (en el descompuesto se incluye la p.p. de derivaciones y piezas especiales). Incluso soportes, tapas con mallas, bridas, uniones, vierteaguas, injertos, codos, abrazaderas, flautas, registros, medios auxiliares y de seguridad, totalmente terminado

| Código | Ud | Descripción | Rendimiento | Precio | Importe |
|---|---|---|---|---|---|
| O0101FO | h | OFICIAL 1ª FONTANERO CALEFACTOR | 0.05 | 15.29 | 0.76 |
| O0102FO | h | OFICIAL 2ª FONTANERO CALEFACTOR | 0.05 | 14.72 | 0.74 |
| P21CC055 | m2 | AISLAMIENTO INTERIOR CONDUCTO E=25MM (material; 30/11/2018) | 1.25 | 6.85 | 8.56 |
| P21CC545 | ud | MAT.AUX.PARA FOR. Y FIJACIÓN DE CONDUCTO | 1 | 1.7 | 1.70 |
| %MA | % | MEDIOS AUXILIARES | 2 % | 11.76 | 0.24 |
|  |  | Total |  |  | 12 |

| Medición | Uds. | Largo | Parcial |
|---|---|---|---|
| Embocaduras a climatizadores | 1 | 2 | 2.00 |
| Total |  |  | 2 |

**E23DCH207** m2 AIS. INTERIOR CONDUCTOS METÁLICOS E=40 MM (10/11/2000)
67 m2 × 14.23 (14.66 con costes indirectos) = 982.22
Aislamiento interior de conducto metálico en exteriores a base de manta de lana de vidrio con revestimiento Neto, marca Isover o equivalente aprobado modelo Climliner Roll G1 de 40 mm de espesor (conductividad de 0,032 W/mK a 10ºC y reacción al fuego A2-s1, d0), p.p. de embocaduras, derivaciones, elementos de fijación y piezas especiales, sellado de uniones longitudinales y transversales, homologado, instalado, según normas UNE y NTE-ICI-23. Medición a cinta corrida (en el descompuesto se incluye la p.p. de derivaciones y piezas especiales). Incluso soportes, tapas con mallas, bridas, uniones, vierteaguas, injertos, codos, abrazaderas, flautas, registros, medios auxiliares y de seguridad, totalmente terminado

| Código | Ud | Descripción | Rendimiento | Precio | Importe |
|---|---|---|---|---|---|
| O0101FO | h | OFICIAL 1ª FONTANERO CALEFACTOR | 0.05 | 15.29 | 0.76 |
| O0102FO | h | OFICIAL 2ª FONTANERO CALEFACTOR | 0.05 | 14.72 | 0.74 |
| P21CC057 | m2 | AISLAMIENTO INTERIOR CONDUCTO E=40MM (material; 30/11/2018) | 1.25 | 8.6 | 10.75 |
| P21CC545 | ud | MAT.AUX.PARA FOR. Y FIJACIÓN DE CONDUCTO | 1 | 1.7 | 1.70 |
| %MA | % | MEDIOS AUXILIARES | 2 % | 13.95 | 0.28 |
|  |  | Total |  |  | 14.23 |

| Medición | Uds. | Largo | Parcial |
|---|---|---|---|
| Exterior | 1 | 67 | 67.00 |
| Total |  |  | 67 |

**E23DCH102** m TUB.H.PAR.LISA GALVANIZADA D=100MM (10/11/2000)
281 m × 7.59 (7.82 con costes indirectos) = 2197.42
Tubería helicoidal de pared lisa de D=100 mm. en chapa de acero galvanizada espesor 0,5 mm., i/p.p. de codos, derivaciones, manguitos, soportes, tapas con mallas, bridas, uniones, vierteaguas, injertos, codos, abrazaderas, flautas, registros, sellado de uniones y demás accesorios. Pintado en color RAL a decidir por la DF. Medición a cinta corrida (en el descompuesto se incluye la p.p. de derivaciones y piezas especiales). Incluso soportes, medios auxiliares y de seguridad, totalmente terminado.

| Código | Ud | Descripción | Rendimiento | Precio | Importe |
|---|---|---|---|---|---|
| O0101FO | h | OFICIAL 1ª FONTANERO CALEFACTOR | 0.05 | 15.29 | 0.76 |
| O0102FO | h | OFICIAL 2ª FONTANERO CALEFACTOR | 0.05 | 14.72 | 0.74 |
| P21CH102 | m | TUBO PAR.LISA GAL..D=100 C/ACCS Y SOPORTE... (material; 30/11/2018) | 1.25 | 3.39 | 4.24 |
| P21CC545 | ud | MAT.AUX.PARA FOR. Y FIJACIÓN DE CONDUCTO | 1 | 1.7 | 1.70 |
| %MA | % | MEDIOS AUXILIARES | 2 % | 7.44 | 0.15 |
|  |  | Total |  |  | 7.59 |

| Medición | Uds. | Largo | Parcial |
|---|---|---|---|
| Conductos | 1 | 281 | 281.00 |
| Total |  |  | 281 |

**E23DCH103** m TUB.H.PAR.LISA GALVANIZADA D=125MM (10/11/2000)
39 m × 8.67 (8.93 con costes indirectos) = 348.27
Tubería helicoidal de pared lisa de D=125 mm. en chapa de acero galvanizada espesor 0,5 mm., i/p.p. de codos, derivaciones, manguitos, soportes, tapas con mallas, bridas, uniones, vierteaguas, injertos, codos, abrazaderas, flautas, registros, sellado de uniones y demás accesorios. Pintado en color RAL a decidir por la DF. Medición a cinta corrida (en el descompuesto se incluye la p.p. de derivaciones y piezas especiales). Incluso soportes, medios auxiliares y de seguridad, totalmente terminado.

| Código | Ud | Descripción | Rendimiento | Precio | Importe |
|---|---|---|---|---|---|
| O0101FO | h | OFICIAL 1ª FONTANERO CALEFACTOR | 0.05 | 15.29 | 0.76 |
| O0102FO | h | OFICIAL 2ª FONTANERO CALEFACTOR | 0.05 | 14.72 | 0.74 |
| P21CH103 | m | TUBO PAR.LISA GAL..D=125 C/ACCS Y SOPORTE... (material; 30/11/2018) | 1.25 | 4.24 | 5.30 |
| P21CC545 | ud | MAT.AUX.PARA FOR. Y FIJACIÓN DE CONDUCTO | 1 | 1.7 | 1.70 |
| %MA | % | MEDIOS AUXILIARES | 2 % | 8.50 | 0.17 |
|  |  | Total |  |  | 8.67 |

| Medición | Uds. | Largo | Parcial |
|---|---|---|---|
| Conductos | 1 | 39 | 39.00 |
| Total |  |  | 39 |

**E23DCH199** ud REGISTRO PARA CONDUCTO DE FIBRA 250X150MM (10/11/2000)
22 ud × 26.01 (26.79 con costes indirectos) = 589.38
Suministro y colocación de registro formado por trampilla aislada de 250x150mm en conducto, i/p.p. corte, instalación y costes indirectos. Incluso ayudas, medios auxiliares y de seguridad, totalmente terminado.

| Código | Ud | Descripción | Rendimiento | Precio | Importe |
|---|---|---|---|---|---|
| O0101FO | h | OFICIAL 1ª FONTANERO CALEFACTOR | 0.05 | 15.29 | 0.76 |
| O0102FO | h | OFICIAL 2ª FONTANERO CALEFACTOR | 0.05 | 14.72 | 0.74 |
| P23CC644 | ud | REGISTRO CONDUCTO 250X150 (material; 15/06/2011) | 1 | 24 | 24.00 |
| %MA | % | MEDIOS AUXILIARES | 2 % | 25.50 | 0.51 |
|  |  | Total |  |  | 26.01 |

| Medición | Uds. | Largo | Parcial |
|---|---|---|---|
| Edificio | 1 | 22 | 22.00 |
| Total |  |  | 22 |

**E23REJ080** ud BOCA (B1) EXT. ASEO 100MM C/FLEXIBLE 102MM (10/11/2000)
23 ud × 40.66 (41.88 con costes indirectos) = 963.24
Boca circular de cono central ajustable para ventilación con cuello de montaje en chapa de aluminio para extracción de aseos color blanco marca Trox o equivalente aprobado de 100 mm de diámetro. Conexión a distribución con conducto superflexible de aluminio aislado de 102 mm de diámetro, para distribución de aire climatizado, compuesto de aluminio con aislante térmico de 25 mm. de fibra de vidrio, densidad 16 Kg/cm.3 y barrera vapor con complejo de aluminio reforzado, i/p.p. de corte, accesorios de unión, derivaciones e instalación. Incluso ayudas, medios auxiliares y de seguridad, totalmente terminado, según normas UNE.

| Código | Ud | Descripción | Rendimiento | Precio | Importe |
|---|---|---|---|---|---|
| O0101FO | h | OFICIAL 1ª FONTANERO CALEFACTOR | 0.5 | 15.29 | 7.65 |
| O0102FO | h | OFICIAL 2ª FONTANERO CALEFACTOR | 0.5 | 14.72 | 7.36 |
| P23DRD139 | ud | BOCA EXTRACCIÓN 100 MM REGULABLE (material; 13/11/2019) | 1 | 13 | 13.00 |
| P21CF150 | m | CONDUCTO FLEXIBLE D=102 (material; 13/11/2019) | 1.5 | 4.5 | 6.75 |
| P21CF200 | ud | MANGUITO CORONA D=102 (material; 13/11/2019) | 1 | 2.45 | 2.45 |
| P21CF050 | ud | CINTA DE ALUMINIO CLIMAVER (material; 13/11/2019) | 0.5 | 5.3 | 2.65 |
| %MA | % | MEDIOS AUXILIARES | 2 % | 39.86 | 0.80 |
|  |  | Total |  |  | 40.66 |

| Medición | Uds. | Parcial |
|---|---|---|
| Aseos | 23 | 23.00 |
| Total |  | 23 |

**E22REJ010** ud REJ.(R.2) 208X118 S.DEF.Y REG.CAU.C/FLEXI... (10/11/2000)
23 ud × 141.64 (145.89 con costes indirectos) = 3355.47
Rejilla con lamas horizontales fijas inclinadas 15º, con marco frontal de 5,5 mm, marca Trox o equivalente aprobado modelo AEH-15-AG/P1 de 208x118 mm, pintada en color a decidir por la DF, con compuerta de regulación, fabricada en aluminio extruído, instalada sobre plenum para rejilla con entrada superior/lateral circular de D=100 mm, homologado. Conexión a distribución con conducto superflexible de aluminio aislado de 102 mm de diámetro, para distribución de aire climatizado, compuesto de aluminio con aislante térmico de 25 mm. de fibra de vidrio, densidad 16 Kg/cm.3 y barrera vapor con complejo de aluminio reforzado, i/p.p. de corte, accesorios de unión, derivaciones e instalación. Incluso regulador manual de caudal constante para caudal fijo marca Trox o equivalente aprobado, modelo VFC 100, de 100 mm de diámetro hasta 104 m3/h, regulado al caudal del local antes de su colocación, i/p.p. de accesorios de unión e instalación. Incluso ayudas, medios auxiliares y de seguridad, totalmente terminado, según normas UNE. Incluso ayudas, medios auxiliares y de seguridad, totalmente terminado, según normas UNE.

| Código | Ud | Descripción | Rendimiento | Precio | Importe |
|---|---|---|---|---|---|
| O0101FO | h | OFICIAL 1ª FONTANERO CALEFACTOR | 0.5 | 15.29 | 7.65 |
| O0102FO | h | OFICIAL 2ª FONTANERO CALEFACTOR | 0.5 | 14.72 | 7.36 |
| P23DRD130 | ud | REJILLA 208X118 S.D.C/COMP.REG Y ACCESORIOS (material; 13/11/2019) | 1 | 53 | 53.00 |
| P23REJ200 | ud | REGULADOR CAUDAL CTE 100MM (material; 13/11/2019) | 1 | 47 | 47.00 |
| P23DRD131 | ud | PLE.PARA REJ.ACO.SUP. O LATERAL D= 100 MM (material; 13/11/2019) | 1 | 12 | 12.00 |
| P21CF150 | m | CONDUCTO FLEXIBLE D=102 | 1.5 | 4.5 | 6.75 |
| P21CF200 | ud | MANGUITO CORONA D=102 | 1 | 2.45 | 2.45 |
| P21CF050 | ud | CINTA DE ALUMINIO CLIMAVER | 0.5 | 5.3 | 2.65 |
| %MA | % | MEDIOS AUXILIARES | 2 % | 138.86 | 2.78 |
|  |  | Total |  |  | 141.64 |

| Medición | Uds. | Parcial |
|---|---|---|
| Rejillas | 23 | 23.00 |
| Total |  | 23 |

**E22REJ020** ud REJ.(R.3) 308X118 S.DEF.Y REG.CAU.C/FLEXI... (10/11/2000)
126 ud × 147.47 (151.89 con costes indirectos) = 19138.14
Rejilla con lamas horizontales fijas inclinadas 15º, con marco frontal de 5,5 mm, marca Trox o equivalente aprobado modelo AEH-15-AG/P1 de 308x118 mm, pintada en color a decidir por la DF, con compuerta de regulación, fabricada en aluminio extruído, instalada sobre plenum para rejilla con entrada superior/lateral circular de D=125 mm, homologado. Conexión a distribución con conducto superflexible de aluminio aislado de 127 mm de diámetro, para distribución de aire climatizado, compuesto de aluminio con aislante térmico de 25 mm. de fibra de vidrio, densidad 16 Kg/cm.3 y barrera vapor con complejo de aluminio reforzado, i/p.p. de corte, accesorios de unión, derivaciones e instalación. Incluso regulador manual de caudal constante para caudal fijo marca Trox o equivalente aprobado, modelo VFC 125, de 125 mm de diámetro hasta 195 m3/h, regulado al caudal del local antes de su colocación, i/p.p. de accesorios de unión e instalación. Incluso ayudas, medios auxiliares y de seguridad, totalmente terminado, según normas UNE. Incluso ayudas, medios auxiliares y de seguridad, totalmente terminado, según normas UNE.

| Código | Ud | Descripción | Rendimiento | Precio | Importe |
|---|---|---|---|---|---|
| O0101FO | h | OFICIAL 1ª FONTANERO CALEFACTOR | 0.5 | 15.29 | 7.65 |
| O0102FO | h | OFICIAL 2ª FONTANERO CALEFACTOR | 0.5 | 14.72 | 7.36 |
| P23DRD150 | ud | REJILLA 308X118 S.D.C/COMP.REG Y ACCESORIOS (material; 13/11/2019) | 1 | 55 | 55.00 |
| P23REJ201 | ud | REGULADOR CAUDAL CTE 125MM (material; 13/11/2019) | 1 | 48 | 48.00 |
| P23DRD132 | ud | PLE.PARA REJ.ACO.SUP. O LATERAL D= 125 MM (material; 13/11/2019) | 1 | 14 | 14.00 |
| P21CF155 | m | CONDUCTO FLEXIBLE D=127 (material; 13/11/2019) | 1.5 | 4.8 | 7.20 |
| P21CF205 | ud | MANGUITO CORONA D=127 (material; 13/11/2019) | 1 | 2.72 | 2.72 |
| P21CF050 | ud | CINTA DE ALUMINIO CLIMAVER | 0.5 | 5.3 | 2.65 |
| %MA | % | MEDIOS AUXILIARES | 2 % | 144.58 | 2.89 |
|  |  | Total |  |  | 147.47 |

| Medición | Uds. | Parcial |
|---|---|---|
| Rejillas | 126 | 126.00 |
| Total |  | 126 |

**E23REJ030** ud REJ.(R.4) 408X156 S.DEF.Y REG.CAU.C/FLEXI... (10/11/2000)
16 ud × 174.57 (179.81 con costes indirectos) = 2876.96
Rejilla con lamas horizontales fijas inclinadas 15º, con marco frontal de 5,5 mm, marca Trox o equivalente aprobado modelo AEH-15-AG/P1 de 408x156 mm, pintada en color a decidir por la DF, con compuerta de regulación, fabricada en aluminio extruído, instalada sobre plenum para rejilla con entrada superior/lateral circular de D=160 mm, homologado. Conexión a distribución con conducto superflexible de aluminio aislado de 160 mm de diámetro, para distribución de aire climatizado, compuesto de aluminio con aislante térmico de 25 mm. de fibra de vidrio, densidad 16 Kg/cm.3 y barrera vapor con complejo de aluminio reforzado, i/p.p. de corte, accesorios de unión, derivaciones e instalación. Incluso regulador manual de caudal constante para caudal fijo marca Trox o equivalente aprobado, modelo VFC 160, de 160 mm de diámetro hasta 323 m3/h, regulado al caudal del local antes de su colocación, i/p.p. de accesorios de unión e instalación. Incluso ayudas, medios auxiliares y de seguridad, totalmente terminado, según normas UNE.Incluso ayudas, medios auxiliares y de seguridad, totalmente terminado, según normas UNE.

| Código | Ud | Descripción | Rendimiento | Precio | Importe |
|---|---|---|---|---|---|
| O0101FO | h | OFICIAL 1ª FONTANERO CALEFACTOR | 0.5 | 15.29 | 7.65 |
| O0102FO | h | OFICIAL 2ª FONTANERO CALEFACTOR | 0.5 | 14.72 | 7.36 |
| P23DRD170 | ud | REJILLA 408X156 S.D.C/COMP.REG Y ACCESORIOS (material; 13/11/2019) | 1 | 68 | 68.00 |
| P23REJ202 | ud | REGULADOR CAUDAL CTE 160MM (material; 13/11/2019) | 1 | 56 | 56.00 |
| P23DRD133 | ud | PLE.PARA REJ.ACO.SUP. O LATERAL D= 150 MM (material; 13/11/2019) | 1 | 19 | 19.00 |
| P21CF110 | m | CONDUCTO FLEXIBLE CLIMA D=160 (material; 13/11/2019) | 1.5 | 5 | 7.50 |
| P21CF210 | ud | MANGUITO CORONA D=160 (material; 13/11/2019) | 1 | 2.99 | 2.99 |
| P21CF050 | ud | CINTA DE ALUMINIO CLIMAVER | 0.5 | 5.3 | 2.65 |
| %MA | % | MEDIOS AUXILIARES | 2 % | 171.15 | 3.42 |
|  |  | Total |  |  | 174.57 |

| Medición | Uds. | Parcial |
|---|---|---|
| Rejillas | 16 | 16.00 |
| Total |  | 16 |

**E23REJ040** ud REJ.(R.5) 608X218 S.DEF.Y REG.CAU.C/FLEXI... (10/11/2000)
23 ud × 226.61 (233.41 con costes indirectos) = 5368.43
Rejilla con lamas horizontales fijas inclinadas 15º, con marco frontal de 5,5 mm, marca Trox o equivalente aprobado modelo AEH-15-AG/P1 de 608x218 mm, pintada en color a decidir por la DF, con compuerta de regulación, fabricada en aluminio extruído, instalada sobre plenum para rejilla con entrada superior/lateral circular de D=200 mm, homologado. Conexión a distribución con conducto superflexible de aluminio aislado de 203 mm de diámetro, para distribución de aire climatizado, compuesto de aluminio con aislante térmico de 25 mm. de fibra de vidrio, densidad 16 Kg/cm.3 y barrera vapor con complejo de aluminio reforzado, i/p.p. de corte, accesorios de unión, derivaciones e instalación. Incluso regulador manual de caudal constante para caudal fijo marca Trox o equivalente aprobado, modelo VFC 160, de 160 mm de diámetro hasta 323 m3/h, regulado al caudal del local antes de su colocación, i/p.p. de accesorios de unión e instalación. Incluso ayudas, medios auxiliares y de seguridad, totalmente terminado, según normas UNE. Incluso ayudas, medios auxiliares y de seguridad, totalmente terminado, según normas UNE.

| Código | Ud | Descripción | Rendimiento | Precio | Importe |
|---|---|---|---|---|---|
| O0101FO | h | OFICIAL 1ª FONTANERO CALEFACTOR | 0.5 | 15.29 | 7.65 |
| O0102FO | h | OFICIAL 2ª FONTANERO CALEFACTOR | 0.5 | 14.72 | 7.36 |
| P23DRD210 | ud | REJILLA 608X218 S.D.C/COMP.REG Y ACCESORIOS (material; 13/11/2019) | 1 | 95 | 95.00 |
| P23REJ203 | ud | REGULADOR CAUDAL CTE 200MM (material; 13/11/2019) | 1 | 58 | 58.00 |
| P23DRD135 | ud | PLE.PARA REJ.ACO.SUP. O LATERAL D= 200 MM (material; 30/11/2008) | 1 | 37.4 | 37.40 |
| P21CF175 | m | CONDUCTO FLEXIBLE D=203 (material; 13/11/2019) | 1.5 | 7 | 10.50 |
| P21CF225 | ud | MANGUITO CORONA D=203 (material; 13/11/2019) | 1 | 3.61 | 3.61 |
| P21CF050 | ud | CINTA DE ALUMINIO CLIMAVER | 0.5 | 5.3 | 2.65 |
| %MA | % | MEDIOS AUXILIARES | 2 % | 222.17 | 4.44 |
|  |  | Total |  |  | 226.61 |

| Medición | Uds. | Parcial |
|---|---|---|
| Rejillas | 23 | 23.00 |
| Total |  | 23 |

**E22REJ050** ud REJ.(R.6) 608X318 S.DEF.Y REG.CAU.C/FLEXI... (10/11/2000)
8 ud × 273.55 (281.76 con costes indirectos) = 2254.08
Rejilla con lamas horizontales fijas inclinadas 15º, con marco frontal de 5,5 mm, marca Trox o equivalente aprobado modelo AEH-15-AG/P1 de 608x318 mm, pintada en color a decidir por la DF, con compuerta de regulación, fabricada en aluminio extruído, instalada sobre plenum para rejilla con entrada superior/lateral circular de D=250 mm, homologado. Conexión a distribución con conducto superflexible de aluminio aislado de 254 mm de diámetro, para distribución de aire climatizado, compuesto de aluminio con aislante térmico de 25 mm. de fibra de vidrio, densidad 16 Kg/cm.3 y barrera vapor con complejo de aluminio reforzado, i/p.p. de corte, accesorios de unión, derivaciones e instalación. Incluso regulador manual de caudal constante para caudal fijo marca Trox o equivalente aprobado, modelo VFC 250, de 250 mm de diámetro hasta 1180 m3/h, regulado al caudal del local antes de su colocación, i/p.p. de accesorios de unión e instalación. Incluso ayudas, medios auxiliares y de seguridad, totalmente terminado, según normas UNE. Incluso ayudas, medios auxiliares y de seguridad, totalmente terminado, según normas UNE.

| Código | Ud | Descripción | Rendimiento | Precio | Importe |
|---|---|---|---|---|---|
| O0101FO | h | OFICIAL 1ª FONTANERO CALEFACTOR | 0.5 | 15.29 | 7.65 |
| O0102FO | h | OFICIAL 2ª FONTANERO CALEFACTOR | 0.5 | 14.72 | 7.36 |
| P23DRD225 | ud | REJILLA 608X318 S.D.C/COMP.REG Y ACCESORIOS (material; 13/11/2019) | 1 | 121 | 121.00 |
| P23DRD136 | ud | PLE.PARA REJ.ACO.SUP. O LATERAL D= 250 MM (material; 13/11/2019) | 1 | 44 | 44.00 |
| P23REJ204 | ud | REGULADOR CAUDAL CTE 250MM (material; 13/11/2019) | 1 | 66 | 66.00 |
| P21CF176 | ud | CONDUCTO FLEXIBLE D=254 (material; 13/11/2019) | 1.5 | 9 | 13.50 |
| P21CF226 | ud | MANGUITO CORONA D=254 (material; 13/11/2019) | 1 | 5.5 | 5.50 |
| P21CF050 | ud | CINTA DE ALUMINIO CLIMAVER | 0.6 | 5.3 | 3.18 |
| %MA | % | MEDIOS AUXILIARES | 2 % | 268.19 | 5.36 |
|  |  | Total |  |  | 273.55 |

| Medición | Uds. | Parcial |
|---|---|---|
| Rejillas | 8 | 8.00 |
| Total |  | 8 |

**E22REJ062** ud REJILLA (R.7) 1225X525 S.DEFLEX Y REG. CAUDAL (10/11/2000)
3 ud × 353.95 (364.57 con costes indirectos) = 1093.71
Rejilla con lamas horizontales marca Trox o equivalente aprobado modelo AT-AG / 1225X525 / B1 / G11 / P1 de 1225x525 mm, pintada en color a decidir por la DF, con compuerta de regulación, fabricada en aluminio extruído, instalada sobre plenum para rejilla con entrada superior/lateral homologado. I/p.p. de accesorios e instalación. Incluso ayudas, medios auxiliares y de seguridad, totalmente terminado, según normas UNE.

| Código | Ud | Descripción | Rendimiento | Precio | Importe |
|---|---|---|---|---|---|
| O0101FO | h | OFICIAL 1ª FONTANERO CALEFACTOR | 0.5 | 15.29 | 7.65 |
| O0102FO | h | OFICIAL 2ª FONTANERO CALEFACTOR | 0.5 | 14.72 | 7.36 |
| P23DRD228 | ud | REJILLA 1225X525 S.D.C/COMP.REG Y ACCESORIOS (material; 16/08/2019) | 1 | 241 | 241.00 |
| P23DRD138 | ud | PLENUM PARA REJILLA ACOPLE SUPERIOR O LATERAL (material; 16/08/2019) | 1 | 91 | 91.00 |
| %MA | % | MEDIOS AUXILIARES | 2 % | 347.01 | 6.94 |
|  |  | Total |  |  | 353.95 |

| Medición | Uds. | Parcial |
|---|---|---|
| Auditorio | 3 | 3.00 |
| Total |  | 3 |

**E22REJ070** ud DIFUSOR ROTACIONAL DE PELDAÑO/SUELO (10/11/2000)
176 ud × 88.23 (90.88 con costes indirectos) = 15994.88
Difusor rotacional para peldaño en contrahuella o en suelo en zona no de paso, para salida horizontal o inclinada de airea marca Trox o equivalente aprobado modelo SD-Q-LQ-S / 180 / P1, pintada en color RAL a decidir por la DF, con placa frontal cuadrada. I/p.p. de accesorios e instalación. Incluso ayudas, medios auxiliares y de seguridad, totalmente terminado, según normas UNE.

| Código | Ud | Descripción | Rendimiento | Precio | Importe |
|---|---|---|---|---|---|
| O0101FO | h | OFICIAL 1ª FONTANERO CALEFACTOR | 0.35 | 15.29 | 5.35 |
| O0102FO | h | OFICIAL 2ª FONTANERO CALEFACTOR | 0.35 | 14.72 | 5.15 |
| P23DRD230 | ud | ROTACIONAL PELDAÑO/SUELO (material; 16/08/2019) | 1 | 76 | 76.00 |
| %MA | % | MEDIOS AUXILIARES | 2 % | 86.50 | 1.73 |
|  |  | Total |  |  | 88.23 |

| Medición | Uds. | Parcial |
|---|---|---|
| Auditorio | 176 | 176.00 |
| Total |  | 176 |

**E22REJ124** ud TOMA AIRE EXTERIOR (TAE1) 1200X825MM (10/11/2000)
1 ud × 142.81 (147.09 con costes indirectos) = 147.09
Suministro y colocación de toma de aire exterior marca Trox o equivalente modelo WG-AL-1/P1 de 1200x825mm con malla antiinsectos y acabado en color a decidir por la DF, fabricada en aluminio extruído, instalada sobre paramento vertical. Incluso ayudas, medios auxiliares y de seguridad, totalmente terminado, según normas UNE.

| Código | Ud | Descripción | Rendimiento | Precio | Importe |
|---|---|---|---|---|---|
| O0101FO | h | OFICIAL 1ª FONTANERO CALEFACTOR | 0.5 | 15.29 | 7.65 |
| O0102FO | h | OFICIAL 2ª FONTANERO CALEFACTOR | 0.5 | 14.72 | 7.36 |
| P23DRD194 | ud | TOMA AIRE EXTERIOR 1200X825 (material; 16/08/2019) | 1 | 125 | 125.00 |
| %MA | % | MEDIOS AUXILIARES | 2 % | 140.01 | 2.80 |
|  |  | Total |  |  | 142.81 |

| Medición | Uds. | Parcial |
|---|---|---|
| CL-3 | 1 | 1.00 |
| Total |  | 1 |

**E22REJ126** ud TOMA AIRE EXTERIOR (TAE2) 1400X495MM (10/11/2000)
1 ud × 204.01 (210.13 con costes indirectos) = 210.13
Suministro y colocación de toma de aire exterior marca Trox o equivalente modelo WG-AL-1/P1 de 1400x495mm con malla antiinsectos y acabado en color a decidir por la DF, fabricada en aluminio extruído, instalada sobre paramento vertical. Incluso ayudas, medios auxiliares y de seguridad, totalmente terminado, según normas UNE.

| Código | Ud | Descripción | Rendimiento | Precio | Importe |
|---|---|---|---|---|---|
| O0101FO | h | OFICIAL 1ª FONTANERO CALEFACTOR | 0.5 | 15.29 | 7.65 |
| O0102FO | h | OFICIAL 2ª FONTANERO CALEFACTOR | 0.5 | 14.72 | 7.36 |
| P23DRD196 | ud | TOMA AIRE EXTERIOR 1400X495 (material; 16/08/2019) | 1 | 185 | 185.00 |
| %MA | % | MEDIOS AUXILIARES | 2 % | 200.01 | 4.00 |
|  |  | Total |  |  | 204.01 |

| Medición | Uds. | Parcial |
|---|---|---|
| CL-2 | 1 | 1.00 |
| Total |  | 1 |

**E22REJ128** ud TOMA AIRE EXTERIOR (TAE3) 1400X825MM (10/11/2000)
1 ud × 237.67 (244.8 con costes indirectos) = 244.80
Suministro y colocación de toma de aire exterior marca Trox o equivalente modelo WG-AL-1/P1 de 1400x825mm con malla antiinsectos y acabado en color a decidir por la DF, fabricada en aluminio extruído, instalada sobre paramento vertical. Incluso ayudas, medios auxiliares y de seguridad, totalmente terminado, según normas UNE.

| Código | Ud | Descripción | Rendimiento | Precio | Importe |
|---|---|---|---|---|---|
| O0101FO | h | OFICIAL 1ª FONTANERO CALEFACTOR | 0.5 | 15.29 | 7.65 |
| O0102FO | h | OFICIAL 2ª FONTANERO CALEFACTOR | 0.5 | 14.72 | 7.36 |
| P23DRD198 | ud | TOMA AIRE EXTERIOR 1400X825 (material; 16/08/2019) | 1 | 218 | 218.00 |
| %MA | % | MEDIOS AUXILIARES | 2 % | 233.01 | 4.66 |
|  |  | Total |  |  | 237.67 |

| Medición | Uds. | Parcial |
|---|---|---|
| CL-1 | 1 | 1.00 |
| Total |  | 1 |

**E23REJ160** ud REG.CAU. CONSTANTE 300X100 MM HASTA 380 M3/H (10/11/2000)
40 ud × 201.6 (207.65 con costes indirectos) = 8306.00
Regulador manual de caudal constante para caudal fijo marca Trox o equivalente aprobado, modelo EN 300x100 mm sin servomotor hasta 700 m3/h, regulado al caudal del local antes de su colocación, i/p.p. de accesorios de unión e instalación. Incluso ayudas, medios auxiliares y de seguridad, totalmente terminado, según normas UNE.

| Código | Ud | Descripción | Rendimiento | Precio | Importe |
|---|---|---|---|---|---|
| O0101FO | h | OFICIAL 1ª FONTANERO CALEFACTOR | 0.1 | 15.29 | 1.53 |
| O0102FO | h | OFICIAL 2ª FONTANERO CALEFACTOR | 0.1 | 14.72 | 1.47 |
| P23REJ160 | ud | REGULADOR CAUDAL CTE 300X100 MM (material; 16/08/2019) | 1 | 192 | 192.00 |
| P21CF050 | ud | CINTA DE ALUMINIO CLIMAVER | 0.5 | 5.3 | 2.65 |
| %MA | % | MEDIOS AUXILIARES | 2 % | 197.65 | 3.95 |
|  |  | Total |  |  | 201.6 |

| Medición | Uds. | Parcial |
|---|---|---|
| Auditorio | 40 | 40.00 |
| Total |  | 40 |

**D23DRD114** ud COM.COR. RECT. EIS-120 200X200MM SERVO (10/11/2000)
4 ud × 483.78 (498.29 con costes indirectos) = 1993.16
Compuerta cortafuego motorizada de ejecución rectangular marca Trox o equivalente aprobado, de dimensiones 200x200 mm o de 200 mm de diámetro y reducciones para conductos de dimensión inferior, ensayada en cumplimiento con EN 1366-2 y clasificada según en 13501-3, hasta eI EIS 120 para 120 minutos. Construida con carcasa de chapa de acero galvanizado y lama de compuerta de material aislante especial. Estanqueidad de la lama en cumplimiento con en 1751, mínimo clase 2. Estanqueidad de la carcasa en cumplimiento con en 1751, mínimo clase B. Marcado CE. Acabado pintado en color a decidir por la D.F. Servomotor con muelle de retorno a 24 V (con dos finales de carrera para indicación de compuerta abierta/cerrada y fusible termoeléctrico tarado a 72 ºC), preparado para integración en el sistema de gestión de incendios del edificio (BmS). Conectores flexibles, cuellos de conexión, rejillas de protección y conjuntos para diversas instalaciones. Sin incluir el recibido de albañilería. Incluso ayudas, medios auxiliares y de seguridad, totalmente terminado.

| Código | Ud | Descripción | Rendimiento | Precio | Importe |
|---|---|---|---|---|---|
| O0101FO | h | OFICIAL 1ª FONTANERO CALEFACTOR | 1 | 15.29 | 15.29 |
| P21DRD114 | ud | COM.EIS-120 DE 200X200 C/SER. Y REDUCCIONES (material; 13/11/2019) | 1 | 459 | 459.00 |
| %MA | % | MEDIOS AUXILIARES | 2 % | 474.29 | 9.49 |
|  |  | Total |  |  | 483.78 |

| Medición | Uds. | Parcial |
|---|---|---|
| Compuertas | 4 | 4.00 |
| Total |  | 4 |

**E23DRD121** ud COM.COR. RECT. EIS-120 300x200mm SERVO (10/11/2000)
4 ud × 513.36 (528.76 con costes indirectos) = 2115.04
Compuerta cortafuego motorizada de ejecución rectangular marca Trox o equivalente aprobado, de dimensiones 300x200 mm, ensayada en cumplimiento con EN 1366-2 y clasificada según en 13501-3, hasta eI EIS 120 para 120 minutos. Construida con carcasa de chapa de acero galvanizado y lama de compuerta de material aislante especial. Estanqueidad de la lama en cumplimiento con en 1751, mínimo clase 2. Estanqueidad de la carcasa en cumplimiento con en 1751, mínimo clase B. Marcado CE. Acabado pintado en color a decidir por la D.F. Servomotor con muelle de retorno a 24 V (con dos finales de carrera para indicación de compuerta abierta/cerrada y fusible termoeléctrico tarado a 72 ºC), preparado para integración en el sistema de gestión de incendios del edificio (BmS). Conectores flexibles, cuellos de conexión, rejillas de protección y conjuntos para diversas instalaciones. Sin incluir el recibido de albañilería. Incluso ayudas, medios auxiliares y de seguridad, totalmente terminado.

| Código | Ud | Descripción | Rendimiento | Precio | Importe |
|---|---|---|---|---|---|
| O0101FO | h | OFICIAL 1ª FONTANERO CALEFACTOR | 1 | 15.29 | 15.29 |
| P23DRD121 | ud | COM.EIS-120 DE 300X200 C/SER. Y REDUCCIONES (material; 29/11/2019) | 1 | 488 | 488.00 |
| %MA | % | MEDIOS AUXILIARES | 2 % | 503.29 | 10.07 |
|  |  | Total |  |  | 513.36 |

| Medición | Uds. | Parcial |
|---|---|---|
| Almacén baja | 4 | 4.00 |
| Total |  | 4 |

**E23DRD123** ud COM.COR. RECT. EIS-120 400X300MM SERVO (10/11/2000)
1 ud × 530.7 (546.62 con costes indirectos) = 546.62
Compuerta cortafuego motorizada de ejecución rectangular marca Trox o equivalente aprobado, de dimensiones 400x300 mm, ensayada en cumplimiento con EN 1366-2 y clasificada según en 13501-3, hasta eI EIS 120 para 120 minutos. Construida con carcasa de chapa de acero galvanizado y lama de compuerta de material aislante especial. Estanqueidad de la lama en cumplimiento con en 1751, mínimo clase 2. Estanqueidad de la carcasa en cumplimiento con en 1751, mínimo clase B. Marcado CE. Acabado pintado en color a decidir por la D.F. Servomotor con muelle de retorno a 24 V (con dos finales de carrera para indicación de compuerta abierta/cerrada y fusible termoeléctrico tarado a 72 ºC), preparado para integración en el sistema de gestión de incendios del edificio (BmS). Conectores flexibles, cuellos de conexión, rejillas de protección y conjuntos para diversas instalaciones. Sin incluir el recibido de albañilería. Incluso ayudas, medios auxiliares y de seguridad, totalmente terminado.

| Código | Ud | Descripción | Rendimiento | Precio | Importe |
|---|---|---|---|---|---|
| O0101FO | h | OFICIAL 1ª FONTANERO CALEFACTOR | 1 | 15.29 | 15.29 |
| P21DRD123 | ud | COMPUERTA EIS-120 DE 400X300 C/SERVOMOTOR (material; 13/11/2019) | 1 | 505 | 505.00 |
| %MA | % | MEDIOS AUXILIARES | 2 % | 520.29 | 10.41 |
|  |  | Total |  |  | 530.7 |

| Medición | Uds. | Parcial |
|---|---|---|
| Compuertas | 1 | 1.00 |
| Total |  | 1 |

**E23DRD124** ud COM.COR. RECT. EIS-120 450X300MM SERVO (10/11/2000)
1 ud × 538.86 (555.03 con costes indirectos) = 555.03
Compuerta cortafuego motorizada de ejecución rectangular marca Trox o equivalente aprobado, de dimensiones 450x300 mm, ensayada en cumplimiento con EN 1366-2 y clasificada según en 13501-3, hasta eI EIS 120 para 120 minutos. Construida con carcasa de chapa de acero galvanizado y lama de compuerta de material aislante especial. Estanqueidad de la lama en cumplimiento con en 1751, mínimo clase 2. Estanqueidad de la carcasa en cumplimiento con en 1751, mínimo clase B. Marcado CE. Acabado pintado en color a decidir por la D.F. Servomotor con muelle de retorno a 24 V (con dos finales de carrera para indicación de compuerta abierta/cerrada y fusible termoeléctrico tarado a 72 ºC), preparado para integración en el sistema de gestión de incendios del edificio (BmS). Conectores flexibles, cuellos de conexión, rejillas de protección y conjuntos para diversas instalaciones. Sin incluir el recibido de albañilería. Incluso ayudas, medios auxiliares y de seguridad, totalmente terminado.

| Código | Ud | Descripción | Rendimiento | Precio | Importe |
|---|---|---|---|---|---|
| O0101FO | h | OFICIAL 1ª FONTANERO CALEFACTOR | 1 | 15.29 | 15.29 |
| P21DRD124 | ud | COMPUERTA EIS-120 DE 450X300 C/SERVOMOTOR (material; 13/11/2019) | 1 | 513 | 513.00 |
| %MA | % | MEDIOS AUXILIARES | 2 % | 528.29 | 10.57 |
|  |  | Total |  |  | 538.86 |

| Medición | Uds. | Parcial |
|---|---|---|
| Compuertas | 1 | 1.00 |
| Total |  | 1 |

**E27GE012** m2 PINTURA IMPERMEABLE ELÁSTICA SOBRE CONDUCTO (15/06/2010)
249 m2 × 13.76 (14.17 con costes indirectos) = 3528.33
Revestimiento elástico Elastiflex Satinado de Juno o equivalente para aplicación sobre conducto de aire, impermeable al agua, resistente a la formación de microorganismos, a base de resinas acrílicas puras fotoreticulables en dispersión acuosa, una vez aplicado y seco forma una membrana continua, sin juntas de unión, elástica e impermeable. Aplicación con brocha, rodillo o pistola. Se aplican manos de Elastiflex sobre una primera mano de Primerlite o equivalente. Aplicación y preparación del soporte según se especifica en ficha técnica de producto. Producto certificado según EN 1504-2 con marcado CE y DdP (Declaración de prestaciones) según Reglamento (UE) 305/2011. Incluso ayudas, medios auxiliares y de seguridad, totalmente terminado.

| Código | Ud | Descripción | Rendimiento | Precio | Importe |
|---|---|---|---|---|---|
| O0101OF | h. | OFICIAL 1ª | 0.1 | 15.29 | 1.53 |
| O0104OF | h | PEÓN ESPECIALIZADO | 0.1 | 14.6 | 1.46 |
| P25OZ092 | l | IMP. AL DISOLVENTE BASE DE RESINAS DE PLIOLI (material; 16/08/2019) | 0.166 | 11.6 | 1.93 |
| P25FE271 | l | PIN. MÁX. ELASTICIDAD CON CONSERV. ANTIMOHO (material; 16/08/2019) | 1 | 8.5 | 8.50 |
| P25WW220 | ud | PEQUEÑO MATERIAL (material; 13/11/2019) | 0.08 | 0.91 | 0.07 |
| %MA | % | MEDIOS AUXILIARES | 2 % | 13.49 | 0.27 |
|  |  | Total |  |  | 13.76 |

| Medición | Uds. | Largo | Parcial |
|---|---|---|---|
| Conductos bajo suelo auditorio | 1 | 249 | 249.00 |
| Total |  |  | 249 |

### SCAP19.4 CONTROL CLIMÁTICO (10/11/2000)
Importe: 32862.15

**E22REG120** ud CON. SISTEMA CLIMÁTICO Y GESTIÓN P/SEÑAL (10/11/2000)
174 ud × 55.08 (56.73 con costes indirectos) = 9871.02
Regulación térmica del tipo CDD marca HONEYWELL-SEDICAL o equivalente para el control de una caldera, una enfriadora con kit hidráulico, un circuito de calefacción directo con bomba circuladora en servicio y en reserva, control de dos recuperadores de calor para aire primario con batería de calor mediante V3V, un climatizador de mezcla con batería de frío con V3V y batería de calor con V3V, 23 válvulas de control motorizado 0-10V 24 Vc y equipos varios. Regulación mediante CENTRAWEBPLUS para la integración de equipos con cofrets distribuidos, contadores de energía térmica y eléctrica, sondas, compuertas de regulación y 10 sondas de temperatura ambiente para control interno, compuesto por:
CENTRAWebPlus 626T (SCLEA2026B21) WEB SERVER C/PANTALLA
IF-LON INTERFACE LONWORKS PARA CENTRAWebPlus
CRT12 TRANSFORMADOR
SXFC3 A 06001 MODULO E/S MIXTAS
ENVOLVENTE
INTEGRACION EQUIPOS POR PASARELA EN CENTRAWEBPLUS
COLOCACIÓN Y MANO DE OBRA
Incluso ayudas, medios auxiliares y de seguridad, totalmente terminado.

| Código | Ud | Descripción | Rendimiento | Precio | Importe |
|---|---|---|---|---|---|
| O0101FO | h | OFICIAL 1ª FONTANERO CALEFACTOR | 0.2 | 15.29 | 3.06 |
| O0102FO | h | OFICIAL 2ª FONTANERO CALEFACTOR | 0.2 | 14.72 | 2.94 |
| P24REG010 | ud | REG.EDI. PUESTO CENTRAL POR SEÑAL DE CONTROL (material; 16/08/2019) | 1 | 48 | 48.00 |
| %MA | % | MEDIOS AUXILIARES | 2 % | 54.00 | 1.08 |
|  |  | Total |  |  | 55.08 |

| Medición | Uds. | Parcial |
|---|---|---|
| Punto control | 174 | 174.00 |
| Total |  | 174 |

**E22REG121** ud CAB.DE CON.SIS. CLIMÁTICO Y GESTIÓN P/SEÑAL (10/11/2000)
174 ud × 33.98 (35 con costes indirectos) = 6090.00
Instalación eléctrica y cableado correspondiente a la canalización y cable necesarios para el conexionado de los diversos elementos de campo (sondas, ...) y actuadores (V2V, V3V, ...) hasta los controladores, ubicados en sus respectivos cuadros de control. Cuadros de control, incluyendo placa, transformador, automático, enchufe, bornas portafusibles, borna a tierra, canaletas, carril y accesorios de montaje. Incluso ayudas, medios auxiliares y de seguridad, totalmente terminado.

| Código | Ud | Descripción | Rendimiento | Precio | Importe |
|---|---|---|---|---|---|
| O0101FO | h | OFICIAL 1ª FONTANERO CALEFACTOR | 0.4 | 15.29 | 6.12 |
| O0102FO | h | OFICIAL 2ª FONTANERO CALEFACTOR | 0.4 | 14.72 | 5.89 |
| P24REG310 | ud | CAB. DE CONTROL PUESTA EN MARCHA POR SEÑAL (material; 16/08/2019) | 1 | 21.3 | 21.30 |
| %MA | % | MEDIOS AUXILIARES | 2 % | 33.31 | 0.67 |
|  |  | Total |  |  | 33.98 |

| Medición | Uds. | Parcial |
|---|---|---|
| Punto control | 174 | 174.00 |
| Total |  | 174 |

**E22REG122** ud PRO.Y PUE. EN MARCHA SISTEMA CLIMA P/SEÑAL (10/11/2000)
174 ud × 28.16 (29 con costes indirectos) = 5046.00
Desarrollo de la ingeniería y programación de las imágenes y ficheros para el puesto central del sistema de gestión centralizada del edificio. Trabajos de ingeniería y programación de los controladores previstos, conforme a las especificaciones de proyecto de instalaciones. Trabajos de puesta en marcha de la instalación y curso de formación de una semana de duración, tres personas, para el correcto manejo de las instalaciones. Realización del libro de obra, conteniendo esquemas eléctricos, carátulas de los controladores, especificaciones eléctricas de los materiales, memoria de funcionamiento y manual del usuario. Incluso ayudas, medios auxiliares y de seguridad, totalmente terminado.

| Código | Ud | Descripción | Rendimiento | Precio | Importe |
|---|---|---|---|---|---|
| O0101FO | h | OFICIAL 1ª FONTANERO CALEFACTOR | 0.5 | 15.29 | 7.65 |
| O0102FO | h | OFICIAL 2ª FONTANERO CALEFACTOR | 0.5 | 14.72 | 7.36 |
| P20VEN-EX10 | ud | PROGRAMACIÓN Y PUESTA EN MARCHA. POR SEÑAL. (material; 16/08/2019) | 1 | 12.6 | 12.60 |
| %MA | % | MEDIOS AUXILIARES | 2 % | 27.61 | 0.55 |
|  |  | Total |  |  | 28.16 |

| Medición | Uds. | Parcial |
|---|---|---|
| Punto control | 174 | 174.00 |
| Total |  | 174 |

**E22REG110** ud SONDA EXTERIOR (10/11/2000)
1 ud × 67.33 (69.35 con costes indirectos) = 69.35
Suministro y colocación de sonda de temperatura exterior.Incluso ayudas, medios auxiliares y de seguridad, totalmente terminado.

| Código | Ud | Descripción | Rendimiento | Precio | Importe |
|---|---|---|---|---|---|
| O0101FO | h | OFICIAL 1ª FONTANERO CALEFACTOR | 0.5 | 15.29 | 7.65 |
| O0102FO | h | OFICIAL 2ª FONTANERO CALEFACTOR | 0.5 | 14.72 | 7.36 |
| P24REG110 | ud | SONDA EXTERIOR (material; 30/06/2016) | 1 | 51 | 51.00 |
| %MA | % | MEDIOS AUXILIARES | 2 % | 66.01 | 1.32 |
|  |  | Total |  |  | 67.33 |

| Medición | Uds. | Parcial |
|---|---|---|
| Control | 1 | 1.00 |
| Total |  | 1 |

**E22REG125** ud SONDA TEMP. INMER. CON VAINA L=300MM (10/11/2000)
5 ud × 192.79 (198.57 con costes indirectos) = 992.85
Suministro y colocación de sonda de temperatura de inmersión para tubería, con vaina, longitud 300 mm. Incluso ayudas, medios auxiliares y de seguridad, totalmente terminado.

| Código | Ud | Descripción | Rendimiento | Precio | Importe |
|---|---|---|---|---|---|
| O0101FO | h | OFICIAL 1ª FONTANERO CALEFACTOR | 0.5 | 15.29 | 7.65 |
| O0102FO | h | OFICIAL 2ª FONTANERO CALEFACTOR | 0.5 | 14.72 | 7.36 |
| P24REG125 | ud | SONDA CON VAINA L=300MM (material; 30/06/2016) | 1 | 174 | 174.00 |
| %MA | % | MEDIOS AUXILIARES | 2 % | 189.01 | 3.78 |
|  |  | Total |  |  | 192.79 |

| Medición | Uds. | Parcial |
|---|---|---|
| Sala | 3 | 3.00 |
| Enfriadora | 2 | 2.00 |
| Total |  | 5 |

**2EEREG127** ud SONDA TEMP. INMER. SIN VAINA (10/11/2000)
1 ud × 69.11 (71.18 con costes indirectos) = 71.18
Suministro y colocación de sonda de temperatura de inmersión sin vaina, longitud 150 mm. Incluso ayudas, medios auxiliares y de seguridad, totalmente terminado.

| Código | Ud | Descripción | Rendimiento | Precio | Importe |
|---|---|---|---|---|---|
| O0101FO | h | OFICIAL 1ª FONTANERO CALEFACTOR | 0.025 | 15.29 | 0.38 |
| O0102FO | h | OFICIAL 2ª FONTANERO CALEFACTOR | 0.025 | 14.72 | 0.37 |
| P24REG127 | ud | SONDA SIN VAINA L=150MM (material; 30/06/2016) | 1 | 67 | 67.00 |
| %MA | % | MEDIOS AUXILIARES | 2 % | 67.75 | 1.36 |
|  |  | Total |  |  | 69.11 |

| Medición | Uds. | Parcial |
|---|---|---|
| Aguja | 1 | 1.00 |
| Total |  | 1 |

**E22REG130** ud SONDA TEMP. Y HUMEDAD CONDUCTO (10/11/2000)
9 ud × 526.33 (542.12 con costes indirectos) = 4879.08
Suministro y colocación de sonda de temperatura y humedad para conducto. Incluso ayudas, medios auxiliares y de seguridad, totalmente terminado.

| Código | Ud | Descripción | Rendimiento | Precio | Importe |
|---|---|---|---|---|---|
| O0101FO | h | OFICIAL 1ª FONTANERO CALEFACTOR | 0.5 | 15.29 | 7.65 |
| O0102FO | h | OFICIAL 2ª FONTANERO CALEFACTOR | 0.5 | 14.72 | 7.36 |
| P24REG130 | ud | SONDA TEMPERATURA Y HUMEDAD EN CONDUCTO (material; 30/06/2016) | 1 | 501 | 501.00 |
| %MA | % | MEDIOS AUXILIARES | 2 % | 516.01 | 10.32 |
|  |  | Total |  |  | 526.33 |

| Medición | Uds. | Largo | Parcial |
|---|---|---|---|
| Climatizador | 3 | 3 | 9.00 |
| Total |  |  | 9 |

**E22REG190** ud SONDA TEMP. AMBIENTE INTERIOR (10/11/2000)
10 ud × 67.33 (69.35 con costes indirectos) = 693.50
Suministro y colocación de sonda de temperatura de ambiente para colocar en interior rango -35-70ºC. Incluso ayudas, medios auxiliares y de seguridad, totalmente terminado.

| Código | Ud | Descripción | Rendimiento | Precio | Importe |
|---|---|---|---|---|---|
| O0101FO | h | OFICIAL 1ª FONTANERO CALEFACTOR | 0.5 | 15.29 | 7.65 |
| O0102FO | h | OFICIAL 2ª FONTANERO CALEFACTOR | 0.5 | 14.72 | 7.36 |
| P24TEG190 | ud | SONDA TEMPERATURA AMBIENTE INTERIOR (material; 30/11/2018) | 1 | 51 | 51.00 |
| %MA | % | MEDIOS AUXILIARES | 2 % | 66.01 | 1.32 |
|  |  | Total |  |  | 67.33 |

| Medición | Uds. | Parcial |
|---|---|---|
| Locales | 10 | 10.00 |
| Total |  | 10 |

**E22REG155** ud SONDA PRESIÓN AGUA (0-10V/24VAC) HASTA 6 BAR (10/11/2000)
1 ud × 268.27 (276.32 con costes indirectos) = 276.32
Suministro y colocación de sonda de presión de agua a 24 Vac con salida 0-10V para presión de hasta 6 bar. Incluso ayudas, medios auxiliares y de seguridad, totalmente terminado.

| Código | Ud | Descripción | Rendimiento | Precio | Importe |
|---|---|---|---|---|---|
| O0101FO | h | OFICIAL 1ª FONTANERO CALEFACTOR | 0.5 | 15.29 | 7.65 |
| O0102FO | h | OFICIAL 2ª FONTANERO CALEFACTOR | 0.5 | 14.72 | 7.36 |
| P24REG155 | ud | SONDA PRESIÓN AGUA 0-10V (material; 30/06/2016) | 1 | 248 | 248.00 |
| %MA | % | MEDIOS AUXILIARES | 2 % | 263.01 | 5.26 |
|  |  | Total |  |  | 268.27 |

| Medición | Uds. | Parcial |
|---|---|---|
| Edificio | 1 | 1.00 |
| Total |  | 1 |

**E22REG160** ud DETECTOR DE FLUJO AGUA (10/11/2000)
1 ud × 268.27 (276.32 con costes indirectos) = 276.32
Suministro y colocación de detector/interruptor de flujo para agua en tubería de 1" a 8" para líquidos no agresivos. Incluso ayudas, medios auxiliares y de seguridad, totalmente terminado.

| Código | Ud | Descripción | Rendimiento | Precio | Importe |
|---|---|---|---|---|---|
| O0101FO | h | OFICIAL 1ª FONTANERO CALEFACTOR | 0.5 | 15.29 | 7.65 |
| O0102FO | h | OFICIAL 2ª FONTANERO CALEFACTOR | 0.5 | 14.72 | 7.36 |
| P24REG160 | ud | DETECTOR FLUJO PARA AGUA (material; 14/11/2015) | 1 | 248 | 248.00 |
| %MA | % | MEDIOS AUXILIARES | 2 % | 263.01 | 5.26 |
|  |  | Total |  |  | 268.27 |

| Medición | Uds. | Parcial |
|---|---|---|
| Sala | 1 | 1.00 |
| Total |  | 1 |

**E22REG170** ud SONDA CO2 CONDUCTO (10/11/2000)
3 ud × 377.41 (388.73 con costes indirectos) = 1166.19
Suministro y colocación de sonda de CO2 en conducto rango 0.... 2000 ppm con cable y tubo. Incluso ayudas, medios auxiliares y de seguridad, totalmente terminado.

| Código | Ud | Descripción | Rendimiento | Precio | Importe |
|---|---|---|---|---|---|
| O0101FO | h | OFICIAL 1ª FONTANERO CALEFACTOR | 0.5 | 15.29 | 7.65 |
| O0102FO | h | OFICIAL 2ª FONTANERO CALEFACTOR | 0.5 | 14.72 | 7.36 |
| P24REG170 | ud | SONDA CO2 CONDUCTO (material; 16/08/2019) | 1 | 355 | 355.00 |
| %MA | % | MEDIOS AUXILIARES | 2 % | 370.01 | 7.40 |
|  |  | Total |  |  | 377.41 |

| Medición | Uds. | Largo | Parcial |
|---|---|---|---|
| Climatizadores | 3 | 1 | 3.00 |
| Total |  |  | 3 |

**E22REG180** ud SENSOR DE PRESIÓN DE AIRE FILTROS (10/11/2000)
9 ud × 300.91 (309.94 con costes indirectos) = 2789.46
Suministro y colocación de sensor de presión de aire rango 0-500/1000 Pa y salida 4-20 mA,con calble y tubo. Incluso ayudas, medios auxiliares y de seguridad, totalmente terminado.

| Código | Ud | Descripción | Rendimiento | Precio | Importe |
|---|---|---|---|---|---|
| O0101FO | h | OFICIAL 1ª FONTANERO CALEFACTOR | 0.5 | 15.29 | 7.65 |
| O0102FO | h | OFICIAL 2ª FONTANERO CALEFACTOR | 0.5 | 14.72 | 7.36 |
| P24REG180 | ud | SENSOR PRESIÓN DE AIRE (material; 16/08/2019) | 1 | 280 | 280.00 |
| %MA | % | MEDIOS AUXILIARES | 2 % | 295.01 | 5.90 |
|  |  | Total |  |  | 300.91 |

| Medición | Uds. | Largo | Parcial |
|---|---|---|---|
| Climatizadores | 3 | 3 | 9.00 |
| Total |  |  | 9 |

**E22REG200** ud CON.DE ENE. ELECTRICA MODBUS CON TRAFOS.INT. (10/11/2000)
1 ud × 622.21 (640.88 con costes indirectos) = 640.88
Suministro y colocación de contador de enegía eléctrica trifásico con medida indirecta, protocolo de comunicación Modbus. Incluso ayudas, medios auxiliares y de seguridad, totalmente terminado.

| Código | Ud | Descripción | Rendimiento | Precio | Importe |
|---|---|---|---|---|---|
| O0101FO | h | OFICIAL 1ª FONTANERO CALEFACTOR | 0.5 | 15.29 | 7.65 |
| O0102FO | h | OFICIAL 2ª FONTANERO CALEFACTOR | 0.5 | 14.72 | 7.36 |
| P24REG200 | ud | CON.ENE.ELÉ. CON PROTOCOLO DE COMUNICACIÓN (material; 30/06/2016) | 1 | 433 | 433.00 |
| P24REG201 | ud | TRA. DE INTENSIDAD RANGO 5/50A HASTA 5/600A (material; 14/11/2015) | 3 | 54 | 162.00 |
| %MA | % | MEDIOS AUXILIARES | 2 % | 610.01 | 12.20 |
|  |  | Total |  |  | 622.21 |

| Medición | Uds. | Parcial |
|---|---|---|
| Instalación clima general | 1 | 1.00 |
| Total |  | 1 |

## C20 INSTALACIÓN DE BAJA TENSIÓN (31/01/2000)
Importe: 253094.8

**EMT0006** m CAN. CON TUBO REFORZADO DE 3X160 MM DN (15/06/2010)
100 m × 12.85 (13.24 con costes indirectos) = 1324.00
Canalización entubada en calzada/acera con 3 tubos corrugados de 160 doble capa, asiento de hormigón, sin incluir apertura ni cierre de la zanja de 0,8 mts de profundidad y 0,4 mts de ancho. Inlcuso medios auxiliares y de seguridad.

| Código | Ud | Descripción | Rendimiento | Precio | Importe |
|---|---|---|---|---|---|
| O0101TEL | h | OFICIAL 1ª ELECT-TELECOMONIC | 0.1 | 15.29 | 1.53 |
| O0102TEL | h | OFICIAL 2ª ELECT-TELECOMONIC | 0.1 | 14.72 | 1.47 |
| MT0007 | m | TUBO COR. DOBLE CAPA DE 160 MM DE DIAMETRO (material; 13/11/2019) | 3 | 3.12 | 9.36 |
| MT0008 | m | CINTA DE SEÑALIZACIÓN DE PELIGRO (material; 13/11/2019) | 2 | 0.12 | 0.24 |
| %MA | % | MEDIOS AUXILIARES | 2 % | 12.60 | 0.25 |
|  |  | Total |  |  | 12.85 |

| Medición | Uds. | Largo | Parcial |
|---|---|---|---|
| Edificio | 1 | 100 | 100.00 |
| Total |  |  | 100 |

**E20BTG010** ud ACOMETIDA DE OBRA (15/06/2010)
1 ud × 3243.6 (3340.91 con costes indirectos) = 3340.91
Instalación eléctrica para corriente de obra para instalación de 1 grúa y cuadros necesarios para facilitar el suministro eléctrico a los diferentes servicios de obra, consistente en la ejecución de la acometida eléctrica, armario de contadores homologado y cuadros de obra homologados. Incluye la tramitación administrativa del expediente y las gestiones con la Compañía Suministradora. Totalmente instalada.

| Código | Ud | Descripción | Rendimiento | Precio | Importe |
|---|---|---|---|---|---|
| P20BTG010 | ud | SOLICITUD, TRAMITACIÓN Y EJECUCIÓN AC. OBRA (material; 20/03/2018) | 1 | 3180 | 3180.00 |
| %MA | % | MEDIOS AUXILIARES | 2 % | 3180.00 | 63.60 |
|  |  | Total |  |  | 3243.6 |

| Medición | Uds. | Parcial |
|---|---|---|
| Edificio | 1 | 1.00 |
| Total |  | 1 |

**E17BD020** ud PICA TOMA DE TIERRA INDEP (31/01/2000)
30 ud × 31.23 (32.17 con costes indirectos) = 965.10
Toma de tierra independiente con pica de acero cobrizado de D= 14,3 mm. y 2 m. de longitud, cable de cobre de 35 mm2, unido mediante soldadura aluminotérmica.Incluso ayudas, medios auxiliares y de seguridad, totalmente terminado.

| Código | Ud | Descripción | Rendimiento | Precio | Importe |
|---|---|---|---|---|---|
| O0101TEL | h | OFICIAL 1ª ELECT-TELECOMONIC | 0.5 | 15.29 | 7.65 |
| O0102TEL | h | OFICIAL 2ª ELECT-TELECOMONIC | 0.5 | 14.72 | 7.36 |
| P15EA010 | ud | PICA DE T.T. 200/14,3 FE+CU (material; 31/01/2000) | 1 | 12.11 | 12.11 |
| P15EB010 | m | CONDUC COBRE DESNUDO 35 MM2 (material; 31/01/2000) | 1 | 1.55 | 1.55 |
| P15ED030 | ud | SOLD. ALUMINO T. CABLE/PLACA (material; 31/01/2000) | 1 | 1.95 | 1.95 |
| %MA | % | MEDIOS AUXILIARES | 2 % | 30.62 | 0.61 |
|  |  | Total |  |  | 31.23 |

| Medición | Uds. | Parcial |
|---|---|---|
| Edificio | 27 | 27.00 |
| Alumbrado exterior | 3 | 3.00 |
| Total |  | 30 |

**E17BD050** m RED TOMA DE TIERRA ESTRUCTURA (31/01/2000)
1182 m × 4.64 (4.78 con costes indirectos) = 5649.96
Red de toma de tierra de estructura, realizada con cable de cobre desnudo de 35 mm2, uniéndolo mediante soldadura aluminotérmica a la armadura de cada zapata, incluyendo parte proporcional caja estanca de registro de comprobación y puente de prueba. Incluso ayudas, medios auxiliares y de seguridad, totalmente terminado.

| Código | Ud | Descripción | Rendimiento | Precio | Importe |
|---|---|---|---|---|---|
| O0101TEL | h | OFICIAL 1ª ELECT-TELECOMONIC | 0.1 | 15.29 | 1.53 |
| O0102TEL | h | OFICIAL 2ª ELECT-TELECOMONIC | 0.1 | 14.72 | 1.47 |
| P15EB010 | m | CONDUC COBRE DESNUDO 35 MM2 | 1 | 1.55 | 1.55 |
| P01DW090 | ud | PEQUEÑO MATERIAL | 0.01 | 0.13 | 0.00 |
| %MA | % | MEDIOS AUXILIARES | 2 % | 4.55 | 0.09 |
|  |  | Total |  |  | 4.64 |

| Medición | Uds. | Largo | Parcial |
|---|---|---|---|
| Edificio | 1 | 1182 | 1182.00 |
| Total |  |  | 1182 |

**E17BD055** ud PUESTA A TIERRA GRUPO ELECTRÓGENO (15/06/2010)
1 ud × 627.08 (645.89 con costes indirectos) = 645.89
Puesta a tierra del grupo electrógeno mediabte conductor RZ1-K 0.6/1kV de 1x35mm2 en interior de edificio y cable de cobre desnudo de 35mm2 en exterior de edificio, incluyendo picas de Acero-cobre de Dn14mm y 2 metros de longitud hasta conseguir una R<10ohms, incluyendo parte proporcional caja estanca de registro de comprobación y puente de prueba. Según RBT. Incluso medios auxiliares y costes indirectos.

| Código | Ud | Descripción | Rendimiento | Precio | Importe |
|---|---|---|---|---|---|
| O0101TEL | h | OFICIAL 1ª ELECT-TELECOMONIC | 6 | 15.29 | 91.74 |
| O0102TEL | h | OFICIAL 2ª ELECT-TELECOMONIC | 6 | 14.72 | 88.32 |
| P17BD055 | ud | PUESTA A TIERRA GRUPO ELECTRÓGENO (material; 13/11/2019) | 1 | 434.72 | 434.72 |
| P01DW090 | ud | PEQUEÑO MATERIAL | 0.01 | 0.13 | 0.00 |
| %MA | % | MEDIOS AUXILIARES | 2 % | 614.78 | 12.30 |
|  |  | Total |  |  | 627.08 |

| Medición | Uds. | Parcial |
|---|---|---|
| Edificio | 1 | 1.00 |
| Total |  | 1 |

**CAJAS** ud CAJA COMPROBACION (10/08/2008)
2 ud × 17.81 (18.34 con costes indirectos) = 36.68
Caja estanca con puente de comprobación de puesta a tierra. Instalada. Incluso medios auxiliares y costes indirectos. Incluso ayudas, medios auxiliares y de seguridad, totalmente terminado.

| Código | Ud | Descripción | Rendimiento | Precio | Importe |
|---|---|---|---|---|---|
| O0101TEL | h | OFICIAL 1ª ELECT-TELECOMONIC | 0.3 | 15.29 | 4.59 |
| O0102TEL | h | OFICIAL 2ª ELECT-TELECOMONIC | 0.3 | 14.72 | 4.42 |
| CAJA.0 | ud | CAJA CON PUENTE (material; 10/08/2008) | 1 | 8.45 | 8.45 |
| %MA | % | MEDIOS AUXILIARES | 2 % | 17.46 | 0.35 |
|  |  | Total |  |  | 17.81 |

| Medición | Uds. | Parcial |
|---|---|---|
| Edificio | 2 | 2.00 |
| Total |  | 2 |

**E17RBA011A** m TUBO PVC DN 160MM (15/03/2004)
220 m × 5.87 (6.05 con costes indirectos) = 1331.00
Tubo PVC corrugado doble capa DN 160 mm incluso p.p uniones Totalmente instalado en zanja, incluyendo p.p. de cinta señalizadora. Incluso ayudas, medios auxiliares y de seguridad, totalmente terminado.

| Código | Ud | Descripción | Rendimiento | Precio | Importe |
|---|---|---|---|---|---|
| O0101TEL | h | OFICIAL 1ª ELECT-TELECOMONIC | 0.1 | 15.29 | 1.53 |
| O0102TEL | h | OFICIAL 2ª ELECT-TELECOMONIC | 0.1 | 14.72 | 1.47 |
| P15AF062 | m | TUBO PVC D 160 MM. (material; 15/03/2004) | 1 | 2.75 | 2.75 |
| P01DW090 | ud | PEQUEÑO MATERIAL | 0.001 | 0.13 | 0.00 |
| %MA | % | MEDIOS AUXILIARES | 2 % | 5.75 | 0.12 |
|  |  | Total |  |  | 5.87 |

| Medición | Uds. | Largo | Parcial |
|---|---|---|---|
| Edificio | 1 | 220 | 220.00 |
| Total |  |  | 220 |

**TUBO90MM** m TUBO PVC D 90 MM. (15/06/2010)
10 m × 2.45 (2.52 con costes indirectos) = 25.20
Tubo PVC corrugado doble capa DN 90 mm incluso p.p uniones Totalmente instalado en zanja, incluyendo p.p. de cinta señalizadora. Incluso ayudas, medios auxiliares y de seguridad, totalmente terminado.

| Código | Ud | Descripción | Rendimiento | Precio | Importe |
|---|---|---|---|---|---|
| O0101TEL | h | OFICIAL 1ª ELECT-TELECOMONIC | 0.08 | 15.29 | 1.22 |
| O0102TEL | h | OFICIAL 2ª ELECT-TELECOMONIC | 0.08 | 14.72 | 1.18 |
| P01DW090 | ud | PEQUEÑO MATERIAL | 0.001 | 0.13 | 0.00 |
| %MA | % | MEDIOS AUXILIARES | 2 % | 2.40 | 0.05 |
|  |  | Total |  |  | 2.45 |

| Medición | Uds. | Largo | Parcial |
|---|---|---|---|
| Edificio | 1 | 10 | 10.00 |
| Total |  |  | 10 |

**TUBO63MM** m TUBO PVC DN 63MM (25/02/2007)
360 m × 4.64 (4.78 con costes indirectos) = 1720.80
Tubo PVC corrugado doble capa DN 63 mm incluso p.p uniones Totalmente instalado en zanja, incluyendo p.p. de cinta señalizadora. Incluso ayudas, medios auxiliares y de seguridad, totalmente terminado

| Código | Ud | Descripción | Rendimiento | Precio | Importe |
|---|---|---|---|---|---|
| O0101TEL | h | OFICIAL 1ª ELECT-TELECOMONIC | 0.08 | 15.29 | 1.22 |
| O0102TEL | h | OFICIAL 2ª ELECT-TELECOMONIC | 0.08 | 14.72 | 1.18 |
| E1701 | m | TUBO DN 63MM (material; 25/02/2007) | 1 | 2.15 | 2.15 |
| P01DW090 | ud | PEQUEÑO MATERIAL | 0.001 | 0.13 | 0.00 |
| %MA | % | MEDIOS AUXILIARES | 2 % | 4.55 | 0.09 |
|  |  | Total |  |  | 4.64 |

| Medición | Uds. | Largo | Parcial |
|---|---|---|---|
| Edificio | 1 | 360 | 360.00 |
| Total |  |  | 360 |

**E17RAB030** m LÍN.ACOMETIDA.B.T.3X240+1X150 AL. (15/03/2004)
100 m × 19.76 (20.35 con costes indirectos) = 2035.00
Linea acometida con cable RV 0,6/1Kv de 3x240+1x150 mm2 Al, incluso dos tubos corrugado doble capa interior liso DN 160 mm (un tubo ocupado y otro libre), incluso p.p. de accesorios de empalme, totalmente instalada. Incluso medios auxiliares y costes indirectos.

| Código | Ud | Descripción | Rendimiento | Precio | Importe |
|---|---|---|---|---|---|
| O0101TEL | h | OFICIAL 1ª ELECT-TELECOMONIC | 0.2 | 15.29 | 3.06 |
| O0102TEL | h | OFICIAL 2ª ELECT-TELECOMONIC | 0.2 | 14.72 | 2.94 |
| P15AF062 | m | TUBO PVC D 160 MM. | 2 | 2.75 | 5.50 |
| P15AL030 | m | COND.AISLA. 0,6-1KV 240 MM2 AL (material; 20/03/2018) | 3 | 2.1 | 6.30 |
| P15AL020 | m | COND.AISLA. 0,6-1KV 150 MM2 AL (material; 20/03/2018) | 1 | 1.57 | 1.57 |
| P01DW090 | ud | PEQUEÑO MATERIAL | 0.01 | 0.13 | 0.00 |
| %MA | % | MEDIOS AUXILIARES | 2 % | 19.37 | 0.39 |
|  |  | Total |  |  | 19.76 |

| Medición | Uds. | Largo | Parcial |
|---|---|---|---|
| Edificio | 1 | 100 | 100.00 |
| Total |  |  | 100 |

**E17BAP040** ud MÓDULO CONTADORES CPMT-300 (15/06/2010)
1 ud × 800 (824 con costes indirectos) = 824.00
Módulo de contadores mod. CPMT-300 hasta 300A para medida indirecta de superficie con tejadillo equipado con caja general protección 250 A. BUC incluido bases unipolares de cortacircuito cerradas y fusibles calibrados de 250 A. situado en fachada de edificio. Incluso medios auxiliares y costes indirectos.

| Código | Ud | Descripción | Rendimiento | Precio | Importe |
|---|---|---|---|---|---|
| O0101TEL | h | OFICIAL 1ª ELECT-TELECOMONIC | 2 | 15.29 | 30.58 |
| O0102TEL | h | OFICIAL 2ª ELECT-TELECOMONIC | 2 | 14.72 | 29.44 |
| MODCPMT300 | ud | MODULO CONTADORES CPMT300 (material; 13/02/2018) | 1 | 724.16 | 724.16 |
| P01DW090 | ud | PEQUEÑO MATERIAL | 1 | 0.13 | 0.13 |
| %MA | % | MEDIOS AUXILIARES | 2 % | 784.31 | 15.69 |
|  |  | Total |  |  | 800 |

| Medición | Uds. | Parcial |
|---|---|---|
| Edificio | 1 | 1.00 |
| Total |  | 1 |

**EL0071** m DER. INDIVIDUAL RZ1 4X150+T95 MM2 CU RZ1 (15/06/2010)
110 m × 104.21 (107.34 con costes indirectos) = 11807.40
Suministro e instalación de derivación individual con conductor RZ1-K 0.6/1 kV de 4x150mm2+Tx95 libre de halógenos, conforme a normativa vigente CPR. Instalada y conexionada. No se admite el cambio de esta linea de cobre por una equivalente de aluminio. Incluso ayudas, medios auxiliares y de seguridad, totalmente terminado.

| Código | Ud | Descripción | Rendimiento | Precio | Importe |
|---|---|---|---|---|---|
| O0101TEL | h | OFICIAL 1ª ELECT-TELECOMONIC | 0.9 | 15.29 | 13.76 |
| O0102TEL | h | OFICIAL 2ª ELECT-TELECOMONIC | 0.9 | 14.72 | 13.25 |
| EL0071A | m | CONDUCTOR RZ1 4X150+95T (material; 27/11/2016) | 1 | 75.16 | 75.16 |
| P01DW090 | ud | PEQUEÑO MATERIAL | 0.001 | 0.13 | 0.00 |
| %MA | % | MEDIOS AUXILIARES | 2 % | 102.17 | 2.04 |
|  |  | Total |  |  | 104.21 |

| Medición | Uds. | Largo | Parcial |
|---|---|---|---|
| Edificio | 1 | 110 | 110.00 |
| Total |  |  | 110 |

**EEDI4X35** m DERIVACION INDIVIDUAL SZ1 (4X25+T25) CU AS+ (15/06/2010)
30 m × 18.97 (19.54 con costes indirectos) = 586.20
Derivación individual formada por conductores de cobre AS+ de 4x25 mm2+Tx25 con aislamiento tipo SZ1-0,6/1 kV libre de halógenos tendida en canalización subterránea bajo tubo corrugado de doble capa LH DN90 mm. Instalada. Incluso ayudas, medios auxiliares y de seguridad, totalmente terminado.

| Código | Ud | Descripción | Rendimiento | Precio | Importe |
|---|---|---|---|---|---|
| O0101TEL | h | OFICIAL 1ª ELECT-TELECOMONIC | 0.2 | 15.29 | 3.06 |
| O0102TEL | h | OFICIAL 2ª ELECT-TELECOMONIC | 0.2 | 14.72 | 2.94 |
| CU1X35 | m | CONDUCTOR SZ1 4X25 MM2+TX25 (material; 13/11/2019) | 1 | 12.6 | 12.60 |
| P01DW090 | ud | PEQUEÑO MATERIAL | 0.001 | 0.13 | 0.00 |
| %MA | % | MEDIOS AUXILIARES | 2 % | 18.60 | 0.37 |
|  |  | Total |  |  | 18.97 |

| Medición | Uds. | Largo | Parcial |
|---|---|---|---|
| Edificio | 1 | 30 | 30.00 |
| Total |  |  | 30 |

**ES03** ud GRUPO ELECTROGENO 30 KVA´S (15/06/2010)
1 ud × 13715.55 (14127.02 con costes indirectos) = 14127.02
Grupo SDMO mod J33 ó equivalente aprobado de 33 KVA´s en servicio de emergencia y 30 kVA´s en servicio continuo, en ejecución abierta, construcción fija para arranque en caso de ausencia de red, con depósito incorporado en bancada de 100 litros, cuadro de automatismo y control con interruptor de potencia incorporado, silencioso de escape, chimenea de doble pared especial grupos electrógenos marca Dinak o equivalente hasta 1 metros por encima de la cubierta y conexión flexible a grupo,incluso medios de descarga, ayudas, medios auxiliares de seguridad y elevación, totalmente instalado y terminado. Incluso medios auxiliares y costes indirectos.

| Código | Ud | Descripción | Rendimiento | Precio | Importe |
|---|---|---|---|---|---|
| O0101TEL | h | OFICIAL 1ª ELECT-TELECOMONIC | 10 | 15.29 | 152.90 |
| O0102TEL | h | OFICIAL 2ª ELECT-TELECOMONIC | 10 | 14.72 | 147.20 |
| ES0033 | ud | GRUPO ELECTRÓGENO 30 KVA´S + CHIMENEA + PAT (material; 20/08/2019) | 1 | 13145.22 | 13145.22 |
| P01DW090 | ud | PEQUEÑO MATERIAL | 10 | 0.13 | 1.30 |
| %MA | % | MEDIOS AUXILIARES | 2 % | 13446.62 | 268.93 |
|  |  | Total |  |  | 13715.55 |

| Medición | Uds. | Parcial |
|---|---|---|
| Edificio | 1 | 1.00 |
| Total |  | 1 |

**ES004** ud CUADRO GENERAL MANDO Y PROTECCION (10/02/2006)
1 ud × 20012.31 (20612.68 con costes indirectos) = 20612.68
Cuadro general de protección y mando según esquema unifilar y descripción en memoria, aparamenta de 36/25kA marca Shneider Electric o equivalente, protecciones diferenciales con regulación I/S/R (selectivos) .
Instalado, probado y rotulado (cableado interior libre de halógenos CPR). Se incluyen los accesorios, pequeño material y embarrados de cobre con la misma sección de neutro que las fases, envolvente metálica con puerta transparente formado por 3 armaduras P de 2000x700x400mm y 2 pasillos laterales de 2000x300x400mm, cerraduras y puesta a tierra, con capacidad para ampliaciones de hasta un 30 %.

| Código | Ud | Descripción | Rendimiento | Precio | Importe |
|---|---|---|---|---|---|
| O0101TEL | h | OFICIAL 1ª ELECT-TELECOMONIC | 40 | 15.29 | 611.60 |
| O0102TEL | h | OFICIAL 2ª ELECT-TELECOMONIC | 40 | 14.72 | 588.80 |
| E12BT390 | ud | MAG IV-250/160 36KA (material; 17/01/2011) | 1 | 443.8 | 443.80 |
| E12BT385 | ud | MAG IV-125A 25KA 'C' (material; 10/02/2006) | 1 | 185.5 | 185.50 |
| MAGIII125 | ud | MAG III-125A 25KA 'C' (material; 20/08/2019) | 1 | 165.41 | 165.41 |
| VIGI125N | ud | BLOQUE VIGI MH 0.03-10A I/S/R (material; 25/02/2007) | 2 | 562 | 1124.00 |
| E12BT070.5 | ud | MAGI IV-125/63A 25KA MOTORIZADO (material; 13/11/2019) | 2 | 365 | 730.00 |
| E12BT080.2 | ud | ANALIZADOR DE RED CON 3 TI´S Y PROTECCIÓN (material; 13/11/2019) | 3 | 445 | 1335.00 |
| ETRANSINT | ud | TI 250/5 (material; 29/03/2015) | 1 | 165.45 | 165.45 |
| DECAR | ud | DESCARGADOR SOBRETENSIONES 4 UDS. PRF1 MASTER (material; 17/01/2011) | 1 | 651.47 | 651.47 |
| E12BT150 | ud | CON.DE RED.UA CON AUT.,MOT. E INVERSOR (material; 25/02/2007) | 1 | 2895 | 2895.00 |
| E12BT350 | ud | MAG IV-63A 10KA 'C' (material; 10/02/2006) | 1 | 151.72 | 151.72 |
| E12BT330 | ud | MAG IV-40A 10KA 'C' (material; 10/02/2006) | 3 | 67.19 | 201.57 |
| E12BT320 | ud | MAG IV-32A 10KA 'C' (material; 13/11/2019) | 2 | 56.38 | 112.76 |
| E12BT300 | ud | MAG IV-25A 10KA 'C' (material; 10/02/2006) | 7 | 54.07 | 378.49 |
| E12BT290 | ud | MAG IV-20A 10KA 'C' (material; 20/03/2018) | 2 | 52.15 | 104.30 |
| E12BT297 | ud | MAG IV-20A 10KA CURVA 'D' (material; 10/02/2006) | 3 | 92.54 | 277.62 |
| E12BT280 | ud | MAG IV-16A 10KA 'C' (material; 13/11/2019) | 3 | 50.71 | 152.13 |
| DIF63SSEL | ud | DIF IV-63/0,3A SI SELECTIVO (material; 20/03/2018) | 1 | 324.45 | 324.45 |
| DIF40SEL | ud | DIF IV-40/0,3A SELECTIVO (material; 20/03/2018) | 21 | 198.45 | 4167.45 |
| DIFSELB | ud | DIF IV-40/0,3A SELECTIVO TIPO B (material; 13/11/2019) | 1 | 894.65 | 894.65 |
| E12BT670 | ud | CONTACTOR 4NA DE 25A (material; 13/11/2019) | 1 | 23.8 | 23.80 |
| E12BT998 | ud | CONMUTADOR 3 POSICIONES (material; 20/08/2019) | 1 | 1.86 | 1.86 |
| E12BT820 | ud | INTERRUPTOR HORARIO DIGITAL CREPUSCULAR IC (material; 13/11/2019) | 1 | 96.6 | 96.60 |
| E12BT992 | ud | CAB.LH CUA. GENERAL T1, ACCS., ROTULACIÓN. (material; 25/02/2007) | 1 | 956.48 | 956.48 |
| E12BT990 | ud | ENVOLVENTE MET. PUERTA, CERRADURA Y +30% T1 (material; 25/02/2007) | 3 | 960 | 2880.00 |
| %MA | % | MEDIOS AUXILIARES | 2 % | 19619.91 | 392.40 |
|  |  | Total |  |  | 20012.31 |

| Medición | Uds. | Parcial |
|---|---|---|
| Edificio | 1 | 1.00 |
| Total |  | 1 |

**ES018** ud BATERIA CONDENSADORES 62.5 KVARS (15/06/2010)
1 ud × 3841.79 (3957.04 con costes indirectos) = 3957.04
Bateria de condensadores para compensación automática de 62.5KVAR´s a 440V mod. CIRCUTOR OPTIM FRES-62.5-440 o equivalente, con contactores estáticos y filtros de rechazo sintonizados a 189Hz e interruptor automático. Totalmente instalada y conexionada con trafo de intensidad del CGBT. Incluso ayudas, medios auxiliares y de seguridad, totalmente terminado.

| Código | Ud | Descripción | Rendimiento | Precio | Importe |
|---|---|---|---|---|---|
| O0101TEL | h | OFICIAL 1ª ELECT-TELECOMONIC | 4 | 15.29 | 61.16 |
| O0102TEL | h | OFICIAL 2ª ELECT-TELECOMONIC | 4 | 14.72 | 58.88 |
| ES018.1 | ud | BAT. COND. 62.5KVAR´S (material; 20/08/2019) | 1 | 3645.12 | 3645.12 |
| P01DW090 | ud | PEQUEÑO MATERIAL | 10 | 0.13 | 1.30 |
| %MA | % | MEDIOS AUXILIARES | 2 % | 3766.46 | 75.33 |
|  |  | Total |  |  | 3841.79 |

| Medición | Uds. | Parcial |
|---|---|---|
| Edificio | 1 | 1.00 |
| Total |  | 1 |

**EL0032** m BANDEJA REJILLA MET. GALVA. 400X100 MM (15/06/2010)
12 m × 32.28 (33.25 con costes indirectos) = 399.00
Suministro y colocación de bandeja de rejilla metálica galvanizada de 400x100, con p.p. de soportes galvanizados de fijación, uniones, fijaciones y demás accesorios. Totalmente instalado.

| Código | Ud | Descripción | Rendimiento | Precio | Importe |
|---|---|---|---|---|---|
| O0101TEL | h | OFICIAL 1ª ELECT-TELECOMONIC | 0.5 | 15.29 | 7.65 |
| O0102TEL | h | OFICIAL 2ª ELECT-TELECOMONIC | 0.5 | 14.72 | 7.36 |
| EL0032.1 | m | BANDEJA GALVANIZADA 400X100 ELECTRICIDAD (material; 16/01/2011) | 1 | 15.14 | 15.14 |
| P15GS020 | m | P.P.ACCES. BANDEJA (material; 13/11/2019) | 1 | 1 | 1.00 |
| P15GS090 | m | P.P.SOPOR.TECHO BANDEJA (material; 13/11/2019) | 1 | 0.5 | 0.50 |
| %MA | % | MEDIOS AUXILIARES | 2 % | 31.65 | 0.63 |
|  |  | Total |  |  | 32.28 |

| Medición | Uds. | Largo | Parcial |
|---|---|---|---|
| Edificio | 1 | 12 | 12.00 |
| Total |  |  | 12 |

**EL004** m BANDEJA REJILLA MET. GALVA. 300X60 MM (15/06/2010)
35 m × 23.44 (24.14 con costes indirectos) = 844.90
Suministro y colocación de bandeja de rejilla metálica galvanizada de 300x60, con p.p. de soportes galvanizados de fijación, uniones, fijaciones y demás accesorios. Totalmente instalado.

| Código | Ud | Descripción | Rendimiento | Precio | Importe |
|---|---|---|---|---|---|
| O0101TEL | h | OFICIAL 1ª ELECT-TELECOMONIC | 0.3 | 15.29 | 4.59 |
| O0102TEL | h | OFICIAL 2ª ELECT-TELECOMONIC | 0.3 | 14.72 | 4.42 |
| EL004.1 | m | BANDEJA GALVANIZADA 300X60 ELECTRICIDAD (material; 16/01/2011) | 1 | 12.47 | 12.47 |
| P15GS020 | m | P.P.ACCES. BANDEJA | 1 | 1 | 1.00 |
| P15GS090 | m | P.P.SOPOR.TECHO BANDEJA | 1 | 0.5 | 0.50 |
| %MA | % | MEDIOS AUXILIARES | 2 % | 22.98 | 0.46 |
|  |  | Total |  |  | 23.44 |

| Medición | Uds. | Largo | Parcial |
|---|---|---|---|
| Edificio | 1 | 35 | 35.00 |
| Total |  |  | 35 |

**E17CDB010** m BANDEJA REJILLA MET. GALVA. 200X60 MM (15/06/2010)
330 m × 21.4 (22.04 con costes indirectos) = 7273.20
Suministro y colocación de bandeja de rejilla metálica galvanizada de 200x60, con p.p. de soportes galvanizados de fijación, uniones, fijaciones y demás accesorios. Totalmente instalado.

| Código | Ud | Descripción | Rendimiento | Precio | Importe |
|---|---|---|---|---|---|
| O0101TEL | h | OFICIAL 1ª ELECT-TELECOMONIC | 0.3 | 15.29 | 4.59 |
| O0102TEL | h | OFICIAL 2ª ELECT-TELECOMONIC | 0.3 | 14.72 | 4.42 |
| P15GP010 | m. | BANDEJA GALVANIZADA 200X60 ELECTRICIDAD (material; 16/01/2011) | 1 | 10.47 | 10.47 |
| P15GS020 | m | P.P.ACCES. BANDEJA | 1 | 1 | 1.00 |
| P15GS090 | m | P.P.SOPOR.TECHO BANDEJA | 1 | 0.5 | 0.50 |
| %MA | % | MEDIOS AUXILIARES | 2 % | 20.98 | 0.42 |
|  |  | Total |  |  | 21.4 |

| Medición | Uds. | Largo | Parcial |
|---|---|---|---|
| Edificio | 1 | 330 | 330.00 |
| Total |  |  | 330 |

**E17CDB011** m BANDEJA REJILLA MET. GALVA. 150X60 MM (15/06/2010)
220 m × 18.04 (18.58 con costes indirectos) = 4087.60
Suministro y colocación de bandeja de rejilla metálica galvanizada de 150x60, con p.p. de soportes galvanizados de fijación, uniones, fijaciones y demás accesorios. Totalmente instalado.

| Código | Ud | Descripción | Rendimiento | Precio | Importe |
|---|---|---|---|---|---|
| O0101TEL | h | OFICIAL 1ª ELECT-TELECOMONIC | 0.25 | 15.29 | 3.82 |
| O0102TEL | h | OFICIAL 2ª ELECT-TELECOMONIC | 0.25 | 14.72 | 3.68 |
| P15GP011 | m. | BANDEJA GALVANIZADA 150X60 ELECTRICIDAD (material; 16/01/2011) | 1 | 8.69 | 8.69 |
| P15GS020 | m | P.P.ACCES. BANDEJA | 1 | 1 | 1.00 |
| P15GS090 | m | P.P.SOPOR.TECHO BANDEJA | 1 | 0.5 | 0.50 |
| %MA | % | MEDIOS AUXILIARES | 2 % | 17.69 | 0.35 |
|  |  | Total |  |  | 18.04 |

| Medición | Uds. | Largo | Parcial |
|---|---|---|---|
| Edificio | 1 | 220 | 220.00 |
| Total |  |  | 220 |

**E17CDB012** m BANDEJA REJILLA MET. GALVA. 100X60 MM (15/06/2010)
35 m × 15.78 (16.25 con costes indirectos) = 568.75
Suministro y colocación de bandeja de rejilla metálica galvanizada de 100x60, con p.p. de soportes galvanizados de fijación, uniones, fijaciones y demás accesorios. Totalmente instalado.

| Código | Ud | Descripción | Rendimiento | Precio | Importe |
|---|---|---|---|---|---|
| O0101TEL | h | OFICIAL 1ª ELECT-TELECOMONIC | 0.25 | 15.29 | 3.82 |
| O0102TEL | h | OFICIAL 2ª ELECT-TELECOMONIC | 0.25 | 14.72 | 3.68 |
| P15GP012 | m. | BANDEJA GALVANIZADA 100X60 ELECTRICIDAD (material; 16/01/2011) | 1 | 6.47 | 6.47 |
| P15GS020 | m | P.P.ACCES. BANDEJA | 1 | 1 | 1.00 |
| P15GS090 | m | P.P.SOPOR.TECHO BANDEJA | 1 | 0.5 | 0.50 |
| %MA | % | MEDIOS AUXILIARES | 2 % | 15.47 | 0.31 |
|  |  | Total |  |  | 15.78 |

| Medición | Uds. | Largo | Parcial |
|---|---|---|---|
| Edificio | 1 | 35 | 35.00 |
| Total |  |  | 35 |

**EL101** m CABLE DE CU DESNUDO PAT BANDEJAS (31/01/2000)
632 m × 4.65 (4.79 con costes indirectos) = 3027.28
Cable de cobre desnudo de 35mm2 para puesta a tierra de bandejas metálicas, incluyendo perrillos de sujección del cable. Instalado

| Código | Ud | Descripción | Rendimiento | Precio | Importe |
|---|---|---|---|---|---|
| O0101TEL | h | OFICIAL 1ª ELECT-TELECOMONIC | 0.1 | 15.29 | 1.53 |
| O0102TEL | h | OFICIAL 2ª ELECT-TELECOMONIC | 0.1 | 14.72 | 1.47 |
| P15EB010 | m | CONDUC COBRE DESNUDO 35 MM2 | 1 | 1.55 | 1.55 |
| P01DW090 | ud | PEQUEÑO MATERIAL | 0.05 | 0.13 | 0.01 |
| %MA | % | MEDIOS AUXILIARES | 2 % | 4.56 | 0.09 |
|  |  | Total |  |  | 4.65 |

| Medición | Uds. | Largo | Parcial |
|---|---|---|---|
| Edificio | 1 | 632 | 632.00 |
| Total |  |  | 632 |

**E17CDB0121** m CANALETA PVC BLANCA CON TAPA 150X60 MM (26/02/2007)
45 m × 16.68 (17.18 con costes indirectos) = 773.10
Canal cerrado de PVC-M1 con tapa Unex o equivalente 150x60, con p.p. de soportes de fijación, uniones, fijaciones y demás accesorios. Totalmente instalado. Incluso ayudas, medios auxiliares y de seguridad, totalmente terminado.

| Código | Ud | Descripción | Rendimiento | Precio | Importe |
|---|---|---|---|---|---|
| O0101TEL | h | OFICIAL 1ª ELECT-TELECOMONIC | 0.25 | 15.29 | 3.82 |
| O0102TEL | h | OFICIAL 2ª ELECT-TELECOMONIC | 0.25 | 14.72 | 3.68 |
| P15GP0121 | m | BANDEJA 150X60 (material; 26/02/2007) | 1 | 8.35 | 8.35 |
| P15GS090 | m | P.P.SOPOR.TECHO BANDEJA | 1 | 0.5 | 0.50 |
| %MA | % | MEDIOS AUXILIARES | 2 % | 16.35 | 0.33 |
|  |  | Total |  |  | 16.68 |

| Medición | Uds. | Largo | Parcial |
|---|---|---|---|
| Edificio | 1 | 45 | 45.00 |
| Total |  |  | 45 |

**ES009** m CANALETA PVC BLANCA CON TAPA 100X60 MM (26/02/2007)
35 m × 14.74 (15.18 con costes indirectos) = 531.30
Canal cerrado de PVC-M1 con tapa Unex o equivalente 100x60, con p.p. de soportes de fijación, uniones, fijaciones y demás accesorios. Totalmente instalado. Incluso ayudas, medios auxiliares y de seguridad, totalmente terminado.

| Código | Ud | Descripción | Rendimiento | Precio | Importe |
|---|---|---|---|---|---|
| O0101TEL | h | OFICIAL 1ª ELECT-TELECOMONIC | 0.25 | 15.29 | 3.82 |
| O0102TEL | h | OFICIAL 2ª ELECT-TELECOMONIC | 0.25 | 14.72 | 3.68 |
| ES009.1 | m | BANDEJA 100X60 (material; 26/02/2007) | 1 | 6.45 | 6.45 |
| P15GS090 | m | P.P.SOPOR.TECHO BANDEJA | 1 | 0.5 | 0.50 |
| %MA | % | MEDIOS AUXILIARES | 2 % | 14.45 | 0.29 |
|  |  | Total |  |  | 14.74 |

| Medición | Uds. | Largo | Parcial |
|---|---|---|---|
| Edificio | 1 | 35 | 35.00 |
| Total |  |  | 35 |

**E00071** m TUBO ACERO GALVANIZADO M50 (15/06/2010)
10 m × 10.71 (11.03 con costes indirectos) = 110.30
Suministro e instalación de tubo de acero galvanizado M50, incluso p.p. de abrazaderas y accesorios. Incluso ayudas, medios auxiliares y de seguridad, totalmente terminado.

| Código | Ud | Descripción | Rendimiento | Precio | Importe |
|---|---|---|---|---|---|
| O0101TEL | h | OFICIAL 1ª ELECT-TELECOMONIC | 0.17 | 15.29 | 2.60 |
| O0102TEL | h | OFICIAL 2ª ELECT-TELECOMONIC | 0.17 | 14.72 | 2.50 |
| E0071.1 | m | TUBO ACERO M50 (material; 13/11/2019) | 1 | 5.4 | 5.40 |
| %MA | % | MEDIOS AUXILIARES | 2 % | 10.50 | 0.21 |
|  |  | Total |  |  | 10.71 |

| Medición | Uds. | Largo | Parcial |
|---|---|---|---|
| Edificio | 1 | 10 | 10.00 |
| Total |  |  | 10 |

**E00072** m TUBO ACERO GALVANIZADO M40 (15/06/2010)
45 m × 9.54 (9.83 con costes indirectos) = 442.35
Suministro e instalación de tubo de acero galvanizado M40, incluso p.p. de abrazaderas y accesorios. Incluso ayudas, medios auxiliares y de seguridad, totalmente terminado.

| Código | Ud | Descripción | Rendimiento | Precio | Importe |
|---|---|---|---|---|---|
| O0101TEL | h | OFICIAL 1ª ELECT-TELECOMONIC | 0.17 | 15.29 | 2.60 |
| O0102TEL | h | OFICIAL 2ª ELECT-TELECOMONIC | 0.17 | 14.72 | 2.50 |
| E0072.1 | m | TUBO ACERO M40 (material; 13/11/2019) | 1 | 4.25 | 4.25 |
| %MA | % | MEDIOS AUXILIARES | 2 % | 9.35 | 0.19 |
|  |  | Total |  |  | 9.54 |

| Medición | Uds. | Largo | Parcial |
|---|---|---|---|
| Edificio | 1 | 45 | 45.00 |
| Total |  |  | 45 |

**E00073** m TUBO ACERO GALVANIZADO M32 (15/06/2010)
360 m × 6.85 (7.06 con costes indirectos) = 2541.60
Suministro e instalación de tubo de acero galvanizado M32, incluso p.p. de abrazaderas y accesorios. Incluso ayudas, medios auxiliares y de seguridad, totalmente terminado.

| Código | Ud | Descripción | Rendimiento | Precio | Importe |
|---|---|---|---|---|---|
| O0101TEL | h | OFICIAL 1ª ELECT-TELECOMONIC | 0.12 | 15.29 | 1.83 |
| O0102TEL | h | OFICIAL 2ª ELECT-TELECOMONIC | 0.12 | 14.72 | 1.77 |
| E0073.1 | m | TUBO ACERO M32 (material; 13/11/2019) | 1 | 3.12 | 3.12 |
| %MA | % | MEDIOS AUXILIARES | 2 % | 6.72 | 0.13 |
|  |  | Total |  |  | 6.85 |

| Medición | Uds. | Largo | Parcial |
|---|---|---|---|
| Edificio | 1 | 360 | 360.00 |
| Total |  |  | 360 |

**E00074** m TUBO ACERO GALVANIZADO M25 (15/06/2010)
1180 m × 5.92 (6.1 con costes indirectos) = 7198.00
Suministro e instalación de tubo de acero galvanizado M25, incluso p.p. de abrazaderas y accesorios. Incluso ayudas, medios auxiliares y de seguridad, totalmente terminado.

| Código | Ud | Descripción | Rendimiento | Precio | Importe |
|---|---|---|---|---|---|
| O0101TEL | h | OFICIAL 1ª ELECT-TELECOMONIC | 0.12 | 15.29 | 1.83 |
| O0102TEL | h | OFICIAL 2ª ELECT-TELECOMONIC | 0.12 | 14.72 | 1.77 |
| E0074.1 | m | TUBO ACERO M25 | 1 | 2.2 | 2.20 |
| %MA | % | MEDIOS AUXILIARES | 2 % | 5.80 | 0.12 |
|  |  | Total |  |  | 5.92 |

| Medición | Uds. | Largo | Parcial |
|---|---|---|---|
| Edificio | 1 | 1180 | 1180.00 |
| Total |  |  | 1180 |

**ES111000** m LINEA DISTRIBUCION DE 4X50+T MM2 CU RZ1 (15/06/2010)
115 m × 31.59 (32.54 con costes indirectos) = 3742.10
Suministro y colocación de linea de alimentación con conductor RZ1 0.6/1 kV de 4x50mm2+Tx25 libre de halógenos. Instalada y conexionada. Incluso ayudas, medios auxiliares y de seguridad, totalmente terminado.

| Código | Ud | Descripción | Rendimiento | Precio | Importe |
|---|---|---|---|---|---|
| O0101TEL | h | OFICIAL 1ª ELECT-TELECOMONIC | 0.15 | 15.29 | 2.29 |
| O0102TEL | h | OFICIAL 2ª ELECT-TELECOMONIC | 0.15 | 14.72 | 2.21 |
| EL111000.0 | m | COND.AISLA. 0,6-1KV 4X50+T CU (material; 18/01/2019) | 1 | 26.47 | 26.47 |
| P01DW090 | ud | PEQUEÑO MATERIAL | 0.001 | 0.13 | 0.00 |
| %MA | % | MEDIOS AUXILIARES | 2 % | 30.97 | 0.62 |
|  |  | Total |  |  | 31.59 |

| Medición | Uds. | Largo | Parcial |
|---|---|---|---|
| Edificio | 1 | 115 | 115.00 |
| Total |  |  | 115 |

**EL008** m LINEA DISTRIBUCION DE 3X35+T MM2 CU RZ1 (15/06/2010)
15 m × 15.93 (16.41 con costes indirectos) = 246.15
Suministro y colocación de linea de alimentación con conductor RZ1 0.6/1 kV de 3x35mm2+Tx16 libre de halógenos. Instalada y conexionada. Incluso ayudas, medios auxiliares y de seguridad, totalmente terminado.

| Código | Ud | Descripción | Rendimiento | Precio | Importe |
|---|---|---|---|---|---|
| O0101TEL | h | OFICIAL 1ª ELECT-TELECOMONIC | 0.15 | 15.29 | 2.29 |
| O0102TEL | h | OFICIAL 2ª ELECT-TELECOMONIC | 0.15 | 14.72 | 2.21 |
| EL008.1 | m | COND.AISLA. 0,6-1KV 3X35+T CU (material; 20/08/2019) | 1 | 11.12 | 11.12 |
| P01DW090 | ud | PEQUEÑO MATERIAL | 0.001 | 0.13 | 0.00 |
| %MA | % | MEDIOS AUXILIARES | 2 % | 15.62 | 0.31 |
|  |  | Total |  |  | 15.93 |

| Medición | Uds. | Largo | Parcial |
|---|---|---|---|
| Edificio | 1 | 15 | 15.00 |
| Total |  |  | 15 |

**E17CA061** m LINEA DISTRIBUCION DE 5X25 MM2 CU RZ1 (31/01/2000)
10 m × 14.95 (15.4 con costes indirectos) = 154.00
Suministro y colocación de linea de alimentación con conductor RZ1 0.6/1 kV de 4x25mm2+Tx16 libre de halógenos. Instalada y conexionada. Incluso ayudas, medios auxiliares y de seguridad, totalmente terminado.

| Código | Ud | Descripción | Rendimiento | Precio | Importe |
|---|---|---|---|---|---|
| O0101TEL | h | OFICIAL 1ª ELECT-TELECOMONIC | 0.35 | 15.29 | 5.35 |
| O0102TEL | h | OFICIAL 2ª ELECT-TELECOMONIC | 0.35 | 14.72 | 5.15 |
| P15AE100 | m | COND.AISLA. 0,6-1KV 5X25 CU (material; 31/01/2000) | 1 | 4.16 | 4.16 |
| P01DW090 | ud | PEQUEÑO MATERIAL | 0.001 | 0.13 | 0.00 |
| %MA | % | MEDIOS AUXILIARES | 2 % | 14.66 | 0.29 |
|  |  | Total |  |  | 14.95 |

| Medición | Uds. | Largo | Parcial |
|---|---|---|---|
| Edificio | 1 | 10 | 10.00 |
| Total |  |  | 10 |

**E17CI081.1** m LINEA DISTRIBUCION DE 5X10 MM2 CU RZ1 (25/02/2007)
235 m × 10.23 (10.54 con costes indirectos) = 2476.90
Suministro y colocación de linea de alimentación con conductor RZ1 0.6/1 kV de 4x10mm2+Tx10 libre de halógenos, conforme a normativa vigente CPR. Instalada y conexionada. Incluso ayudas, medios auxiliares y de seguridad, totalmente terminado.

| Código | Ud | Descripción | Rendimiento | Precio | Importe |
|---|---|---|---|---|---|
| O0101TEL | h | OFICIAL 1ª ELECT-TELECOMONIC | 0.15 | 15.29 | 2.29 |
| O0102TEL | h | OFICIAL 2ª ELECT-TELECOMONIC | 0.15 | 14.72 | 2.21 |
| PC5X10RZ1 | m | CABLE RZ1 5X10 (material; 25/02/2007) | 1 | 5.4 | 5.40 |
| P01DW090 | ud | PEQUEÑO MATERIAL | 1 | 0.13 | 0.13 |
| %MA | % | MEDIOS AUXILIARES | 2 % | 10.03 | 0.20 |
|  |  | Total |  |  | 10.23 |

| Medición | Uds. | Largo | Parcial |
|---|---|---|---|
| Edificio | 1 | 235 | 235.00 |
| Total |  |  | 235 |

**E17CI083.1** m LINEA DISTRIBUCION DE 5X6 MM2 CU RZ1 (15/03/2004)
620 m × 8.16 (8.4 con costes indirectos) = 5208.00
Suministro y colocación de linea de alimentación con conductor RZ1 0.6/1 kV de 4x6mm2+Tx6 libre de halógenos. Instalada y conexionada. Incluso ayudas, medios auxiliares y de seguridad, totalmente terminado.

| Código | Ud | Descripción | Rendimiento | Precio | Importe |
|---|---|---|---|---|---|
| O0101TEL | h | OFICIAL 1ª ELECT-TELECOMONIC | 0.15 | 15.29 | 2.29 |
| O0102TEL | h | OFICIAL 2ª ELECT-TELECOMONIC | 0.15 | 14.72 | 2.21 |
| P15GA041 | m | COND.RIGI. 0.6/1KW 5X6 MM2 CU (material; 15/03/2004) | 1 | 3.5 | 3.50 |
| P01DW090 | ud | PEQUEÑO MATERIAL | 0.001 | 0.13 | 0.00 |
| %MA | % | MEDIOS AUXILIARES | 2 % | 8.00 | 0.16 |
|  |  | Total |  |  | 8.16 |

| Medición | Uds. | Largo | Parcial |
|---|---|---|---|
| Edificio | 1 | 620 | 620.00 |
| Total |  |  | 620 |

**BT1008** m LINEA DISTRIBUCION DE 4X6+T16 MM2 CU RZ1 (25/02/2007)
200 m × 12.07 (12.43 con costes indirectos) = 2486.00
Suministro y colocación de linea de alimentación con conductor RZ1 0.6/1 kV de 4x6mm2+16TT libre de halógenos CPR, conforme a normativa vigente, bajo tubo corrugado Dn63. Instalada y conexionada. Incluso ayudas, medios auxiliares y de seguridad, totalmente terminado.

| Código | Ud | Descripción | Rendimiento | Precio | Importe |
|---|---|---|---|---|---|
| O0101TEL | h | OFICIAL 1ª ELECT-TELECOMONIC | 0.15 | 15.29 | 2.29 |
| O0102TEL | h | OFICIAL 2ª ELECT-TELECOMONIC | 0.15 | 14.72 | 2.21 |
| BT1006.1 | m | COND.RIGI. 0.6/1KV 4X6 MM2 CU (material; 20/04/2008) | 1 | 3.2 | 3.20 |
| BT1008.1 | m | COND.RIGI. 07Z1 1X16 MM2 CU (material; 20/04/2008) | 1 | 1.85 | 1.85 |
| E1701 | m | TUBO DN 63MM | 1 | 2.15 | 2.15 |
| P01DW090 | ud | PEQUEÑO MATERIAL | 1 | 0.13 | 0.13 |
| %MA | % | MEDIOS AUXILIARES | 2 % | 11.83 | 0.24 |
|  |  | Total |  |  | 12.07 |

| Medición | Uds. | Largo | Parcial |
|---|---|---|---|
| Edificio | 1 | 200 | 200.00 |
| Total |  |  | 200 |

**BT100812** m LINEA DISTRIBUCION DE 2X6+T16 MM2 CU RZ1 (25/02/2007)
55 m × 10.6 (10.92 con costes indirectos) = 600.60
Suministro y colocación de linea de alimentación con conductor RZ1 0.6/1 kV de 2x6mm2+16TT libre de halógenos CPR, conforme a normativa vigente, bajo tubo corrugado Dn63. Instalada y conexionada. Incluso ayudas, medios auxiliares y de seguridad, totalmente terminado.

| Código | Ud | Descripción | Rendimiento | Precio | Importe |
|---|---|---|---|---|---|
| O0101TEL | h | OFICIAL 1ª ELECT-TELECOMONIC | 0.15 | 15.29 | 2.29 |
| O0102TEL | h | OFICIAL 2ª ELECT-TELECOMONIC | 0.15 | 14.72 | 2.21 |
| BT1006.111 | m | COND.RIGI. 0.6/1KV 4X6 MM2 CU (material; 20/08/2019) | 1 | 1.76 | 1.76 |
| BT1008.1 | m | COND.RIGI. 07Z1 1X16 MM2 CU | 1 | 1.85 | 1.85 |
| E1701 | m | TUBO DN 63MM | 1 | 2.15 | 2.15 |
| P01DW090 | ud | PEQUEÑO MATERIAL | 1 | 0.13 | 0.13 |
| %MA | % | MEDIOS AUXILIARES | 2 % | 10.39 | 0.21 |
|  |  | Total |  |  | 10.6 |

| Medición | Uds. | Largo | Parcial |
|---|---|---|---|
| Edificio | 1 | 55 | 55.00 |
| Total |  |  | 55 |

**E17CI084.1** m LINEA DISTRIBUCION DE 5X4 MM2 CU RZ1 (11/10/2005)
40 m × 6.52 (6.72 con costes indirectos) = 268.80
Suministro y colocación de linea de alimentación con conductor RZ1 0.6/1 kV de 4x4mm2+Tx4 libre de halógenos, conforme a normativa vigente CPR. Instalada y conexionada. Incluso ayudas, medios auxiliares y de seguridad, totalmente terminado.

| Código | Ud | Descripción | Rendimiento | Precio | Importe |
|---|---|---|---|---|---|
| O0101TEL | h | OFICIAL 1ª ELECT-TELECOMONIC | 0.15 | 15.29 | 2.29 |
| O0102TEL | h | OFICIAL 2ª ELECT-TELECOMONIC | 0.15 | 14.72 | 2.21 |
| PC5X4RZ1 | m | CABLE 5X4 RZ1 (material; 11/10/2005) | 1 | 1.76 | 1.76 |
| P01DW090 | ud | PEQUEÑO MATERIAL | 1 | 0.13 | 0.13 |
| %MA | % | MEDIOS AUXILIARES | 2 % | 6.39 | 0.13 |
|  |  | Total |  |  | 6.52 |

| Medición | Uds. | Largo | Parcial |
|---|---|---|---|
| Edificio | 1 | 40 | 40.00 |
| Total |  |  | 40 |

**ES015** m LINEA DISTRIBUCION DE 3X4 MM2 CU RZ1 (25/02/2007)
4010 m × 5.37 (5.53 con costes indirectos) = 22175.30
Suministro y colocación de linea de alimentación con conductor RZ1 0.6/1 kV de 2x4mm2+Tx4 libre de halógenos. Instalada y conexionada. Incluso ayudas, medios auxiliares y de seguridad, totalmente terminado.

| Código | Ud | Descripción | Rendimiento | Precio | Importe |
|---|---|---|---|---|---|
| O0101TEL | h | OFICIAL 1ª ELECT-TELECOMONIC | 0.12 | 15.29 | 1.83 |
| O0102TEL | h | OFICIAL 2ª ELECT-TELECOMONIC | 0.12 | 14.72 | 1.77 |
| ES015.1 | m | CABLE 3X4 RZ1 (material; 25/02/2007) | 1 | 1.66 | 1.66 |
| P01DW090 | ud | PEQUEÑO MATERIAL | 0.001 | 0.13 | 0.00 |
| %MA | % | MEDIOS AUXILIARES | 2 % | 5.26 | 0.11 |
|  |  | Total |  |  | 5.37 |

| Medición | Uds. | Largo | Parcial |
|---|---|---|---|
| Edificio | 1 | 4010 | 4010.00 |
| Total |  |  | 4010 |

**EL009** m LINEA DISTRIBUCION 4X2.5MM2+TT RZ1 (25/02/2007)
50 m × 4.59 (4.73 con costes indirectos) = 236.50
Suministro y colocación de linea de alimentación con conductor RZ1 0.6/1 kV de 4x2.5mm2+Tx2,5 libre de halógenos. Instalada y conexionada. Incluso ayudas, medios auxiliares y de seguridad, totalmente terminado.

| Código | Ud | Descripción | Rendimiento | Precio | Importe |
|---|---|---|---|---|---|
| O0101TEL | h | OFICIAL 1ª ELECT-TELECOMONIC | 0.1 | 15.29 | 1.53 |
| O0102TEL | h | OFICIAL 2ª ELECT-TELECOMONIC | 0.1 | 14.72 | 1.47 |
| P15GA020 | m | COND. 750 V 2,5 MM2 CU (material; 25/02/2007) | 5 | 0.3 | 1.50 |
| P01DW090 | ud | PEQUEÑO MATERIAL | 0.001 | 0.13 | 0.00 |
| %MA | % | MEDIOS AUXILIARES | 2 % | 4.50 | 0.09 |
|  |  | Total |  |  | 4.59 |

| Medición | Uds. | Largo | Parcial |
|---|---|---|---|
| Edificio | 1 | 50 | 50.00 |
| Total |  |  | 50 |

**E17CT022.1** m LINEA DISTRIBUCION 2X2.5MM2+TT RZ1 (25/02/2007)
1785 m × 3.98 (4.1 con costes indirectos) = 7318.50
Suministro y colocación de linea de alimentación con conductor RZ1 0.6/1 kV de 2x2.5mm2+Tx2,5 libre de halógenos. Instalada y conexionada. Incluso ayudas, medios auxiliares y de seguridad, totalmente terminado.

| Código | Ud | Descripción | Rendimiento | Precio | Importe |
|---|---|---|---|---|---|
| O0101TEL | h | OFICIAL 1ª ELECT-TELECOMONIC | 0.1 | 15.29 | 1.53 |
| O0102TEL | h | OFICIAL 2ª ELECT-TELECOMONIC | 0.1 | 14.72 | 1.47 |
| P15GA020 | m | COND. 750 V 2,5 MM2 CU | 3 | 0.3 | 0.90 |
| P01DW090 | ud | PEQUEÑO MATERIAL | 0.001 | 0.13 | 0.00 |
| %MA | % | MEDIOS AUXILIARES | 2 % | 3.90 | 0.08 |
|  |  | Total |  |  | 3.98 |

| Medición | Uds. | Largo | Parcial |
|---|---|---|---|
| Edificio | 1 | 1785 | 1785.00 |
| Total |  |  | 1785 |

**E17CT010.1** m LINEA DISTRIBUCION 2X1.5MM2 RZ1 (25/02/2007)
910 m × 1.94 (2 con costes indirectos) = 1820.00
Suministro y colocación de linea de alimentación con conductor RZ1 0.6/1 kV de 2x1.5mm2 libre de halógenos. Instalada y conexionada. Incluso ayudas, medios auxiliares y de seguridad, totalmente terminado.

| Código | Ud | Descripción | Rendimiento | Precio | Importe |
|---|---|---|---|---|---|
| O0101TEL | h | OFICIAL 1ª ELECT-TELECOMONIC | 0.05 | 15.29 | 0.76 |
| O0102TEL | h | OFICIAL 2ª ELECT-TELECOMONIC | 0.05 | 14.72 | 0.74 |
| P15GA010 | m | COND. RÍGI. 750 V 1,5 MM2 CU | 2 | 0.2 | 0.40 |
| P01DW090 | ud | PEQUEÑO MATERIAL | 0.001 | 0.13 | 0.00 |
| %MA | % | MEDIOS AUXILIARES | 2 % | 1.90 | 0.04 |
|  |  | Total |  |  | 1.94 |

| Medición | Uds. | Largo | Parcial |
|---|---|---|---|
| Edificio | 1 | 910 | 910.00 |
| Total |  |  | 910 |

**ESS01** m LINEA DISTRIBUCION DE 5X6 MM2 CU SZ1 (15/06/2010)
60 m × 13.65 (14.06 con costes indirectos) = 843.60
Linea de alimentación con conductor SZ1-0.6/1kV de 4x6mm2+Tx6 libre de halógenos AS+, instalada. Incluso ayudas, medios auxiliares y de seguridad, totalmente terminado.

| Código | Ud | Descripción | Rendimiento | Precio | Importe |
|---|---|---|---|---|---|
| O0101TEL | h | OFICIAL 1ª ELECT-TELECOMONIC | 0.15 | 15.29 | 2.29 |
| O0102TEL | h | OFICIAL 2ª ELECT-TELECOMONIC | 0.15 | 14.72 | 2.21 |
| PC3X6SZ1 | m | CABLE 5X6 SZ1 (material; 13/11/2019) | 1 | 8.88 | 8.88 |
| P01DW090 | ud | PEQUEÑO MATERIAL | 0.001 | 0.13 | 0.00 |
| %MA | % | MEDIOS AUXILIARES | 2 % | 13.38 | 0.27 |
|  |  | Total |  |  | 13.65 |

| Medición | Uds. | Largo | Parcial |
|---|---|---|---|
| Edificio | 1 | 60 | 60.00 |
| Total |  |  | 60 |

**ES016** m CIR. DISTRIBUCION 4X2.5MM2+TT 071Z-K ACERO (25/02/2007)
60 m × 11.02 (11.35 con costes indirectos) = 681.00
Circuito de distribución con conductores 07Z1-K de 4x2,5 mm2+Tx2,5 libre de halógenos, bajo tubo acero galvanizado D25, incluso p.p. de caja de derivación y registro LH, totalmente instalado. Incluso ayudas, medios auxiliares y de seguridad, totalmente terminado.

| Código | Ud | Descripción | Rendimiento | Precio | Importe |
|---|---|---|---|---|---|
| O0101TEL | h | OFICIAL 1ª ELECT-TELECOMONIC | 0.25 | 15.29 | 3.82 |
| O0102TEL | h | OFICIAL 2ª ELECT-TELECOMONIC | 0.25 | 14.72 | 3.68 |
| P15GA020 | m | COND. 750 V 2,5 MM2 CU | 5 | 0.3 | 1.50 |
| TG25 | m | TUBO GALVANIZADO DN25 (material; 13/11/2019) | 1 | 1.8 | 1.80 |
| P01DW090 | ud | PEQUEÑO MATERIAL | 0.001 | 0.13 | 0.00 |
| %MA | % | MEDIOS AUXILIARES | 2 % | 10.80 | 0.22 |
|  |  | Total |  |  | 11.02 |

| Medición | Uds. | Largo | Parcial |
|---|---|---|---|
| Edificio | 1 | 60 | 60.00 |
| Total |  |  | 60 |

**E17CT026.9** m CIR. DISTRIBUCION 2X2.5MM2+TT 07Z1-K ACERO (15/03/2004)
95 m × 9.23 (9.51 con costes indirectos) = 903.45
Circuito de distribución con conductores 07Z1-K de 2x2,5 mm2+Tx2,5 libre de halógenos, bajo tubo acero galvanizado D20, incluso p.p. de caja de derivación y registro LH, totalmente instalado. Incluso ayudas, medios auxiliares y de seguridad, totalmente terminado.

| Código | Ud | Descripción | Rendimiento | Precio | Importe |
|---|---|---|---|---|---|
| O0101TEL | h | OFICIAL 1ª ELECT-TELECOMONIC | 0.25 | 15.29 | 3.82 |
| O0102TEL | h | OFICIAL 2ª ELECT-TELECOMONIC | 0.25 | 14.72 | 3.68 |
| P15GA020 | m | COND. 750 V 2,5 MM2 CU | 3 | 0.3 | 0.90 |
| P15GA069 | m | TUBO GALVANIZADO DN25 (material; 15/03/2004) | 1 | 0.65 | 0.65 |
| P01DW090 | ud | PEQUEÑO MATERIAL | 0.001 | 0.13 | 0.00 |
| %MA | % | MEDIOS AUXILIARES | 2 % | 9.05 | 0.18 |
|  |  | Total |  |  | 9.23 |

| Medición | Uds. | Largo | Parcial |
|---|---|---|---|
| Edificio | 1 | 95 | 95.00 |
| Total |  |  | 95 |

**ES017** m CIRCUITO DISTRIBUCION 2X4MM2+TT 07Z1-K ACERO (31/01/2000)
45 m × 9.32 (9.6 con costes indirectos) = 432.00
Circuito de distribución con conductores 07Z1-K de 2x4 mm2+Tx4 libre de halógenos, bajo tubo acero galvanizado D20, incluso p.p. de caja de derivación y registro LH, totalmente instalado. Incluso ayudas, medios auxiliares y de seguridad, totalmente terminado.

| Código | Ud | Descripción | Rendimiento | Precio | Importe |
|---|---|---|---|---|---|
| O0101TEL | h | OFICIAL 1ª ELECT-TELECOMONIC | 0.25 | 15.29 | 3.82 |
| O0102TEL | h | OFICIAL 2ª ELECT-TELECOMONIC | 0.25 | 14.72 | 3.68 |
| P15GA030 | h | COND. RÍGI. 750 V 4 MM2 CU (material; 31/01/2000) | 3 | 0.33 | 0.99 |
| P15GA069 | m | TUBO GALVANIZADO DN25 | 1 | 0.65 | 0.65 |
| P01DW090 | ud | PEQUEÑO MATERIAL | 0.001 | 0.13 | 0.00 |
| %MA | % | MEDIOS AUXILIARES | 2 % | 9.14 | 0.18 |
|  |  | Total |  |  | 9.32 |

| Medición | Uds. | Largo | Parcial |
|---|---|---|---|
| Edificio | 1 | 45 | 45.00 |
| Total |  |  | 45 |

**E17CT028.9** m CIR. DISTRIBUCION 2X1.5MM2+TT 07Z1-K ACERO (15/03/2004)
30 m × 8.93 (9.2 con costes indirectos) = 276.00
Circuito de distribución con conductores 07Z1-K de 2x1,5+Tx1,5 mm2 libre de halógenos, bajo tubo acero galvanizado D20, incluso p.p. de caja de derivación y registro LH, totalmente instalado. Incluso ayudas, medios auxiliares y de seguridad, totalmente terminado.

| Código | Ud | Descripción | Rendimiento | Precio | Importe |
|---|---|---|---|---|---|
| O0101TEL | h | OFICIAL 1ª ELECT-TELECOMONIC | 0.25 | 15.29 | 3.82 |
| O0102TEL | h | OFICIAL 2ª ELECT-TELECOMONIC | 0.25 | 14.72 | 3.68 |
| P15GA010 | m | COND. RÍGI. 750 V 1,5 MM2 CU | 3 | 0.2 | 0.60 |
| P15GA069 | m | TUBO GALVANIZADO DN25 | 1 | 0.65 | 0.65 |
| P01DW090 | ud | PEQUEÑO MATERIAL | 0.001 | 0.13 | 0.00 |
| %MA | % | MEDIOS AUXILIARES | 2 % | 8.75 | 0.18 |
|  |  | Total |  |  | 8.93 |

| Medición | Uds. | Largo | Parcial |
|---|---|---|---|
| Edificio | 1 | 30 | 30.00 |
| Total |  |  | 30 |

**ES031.1** ud CUADRO SECUNDARIO PLANTA BAJA A CSPB A (15/06/2010)
1 ud × 2513.67 (2589.08 con costes indirectos) = 2589.08
Cuadro CSPB A según esquema unifilar y descripción en memoria, formado por aparamenta marca Schneider Electric o equivalente y compuesto por:
1ud General mag IV-32 10kA, 12ud Mag II-10A 6kA 'C', 15ud Mag II-16A 6kA 'C', 3 ud Dif II-40/0,03A SI, 6ud Dif IV-40/0,03A,.
Instalado, probado y rotulado (cableado interior libre de halógenos). Se incluyen los accesorios, pequeño material y rotulación así como envolvente metálica con puerta transparente, cerradura y puesta a tierra, con capacidad para ampliaciones de hasta un 30 %. Incluso ayudas, medios auxiliares y de seguridad, totalmente terminado.

| Código | Ud | Descripción | Rendimiento | Precio | Importe |
|---|---|---|---|---|---|
| O0101TEL | h | OFICIAL 1ª ELECT-TELECOMONIC | 20 | 15.29 | 305.80 |
| O0102TEL | h | OFICIAL 2ª ELECT-TELECOMONIC | 20 | 14.72 | 294.40 |
| E12BT320 | ud | MAG IV-32A 10KA 'C' | 1 | 56.38 | 56.38 |
| E12BT200 | ud | MAG II-10A 10KA 'C' (material; 20/08/2019) | 12 | 20.89 | 250.68 |
| E12BT205 | ud | MAG II-16A 10KA 'C' (material; 13/11/2019) | 15 | 23.8 | 357.00 |
| E12BT525 | ud | DIF II-40/0,03A SI (material; 13/11/2019) | 3 | 104.3 | 312.90 |
| E12BT550 | ud | DIF IV-40/0,03A (material; 20/08/2019) | 6 | 114.27 | 685.62 |
| E12BT980 | ud | ENVOLVENTE MET. PUERTA, CERRADURA Y +30% T2 (material; 13/11/2019) | 1 | 157.5 | 157.50 |
| E12BT982 | ud | CABLEADO LH CUADRO T2, ACCS., ROTULACIÓN. (material; 13/11/2019) | 1 | 44.1 | 44.10 |
| %MA | % | MEDIOS AUXILIARES | 2 % | 2464.38 | 49.29 |
|  |  | Total |  |  | 2513.67 |

| Medición | Uds. | Parcial |
|---|---|---|
| Edificio | 1 | 1.00 |
| Total |  | 1 |

**ES0322** ud CUADRO SECUNDARIO PLANTA BAJA B CSPB B (10/02/2006)
1 ud × 2019.01 (2079.58 con costes indirectos) = 2079.58
Cuadro CSPB B según esquema unifilar y descripción en memoria, formado por aparamenta marca Schneider Electric o equivalente y compuesto por:
1ud General mag IV-25 10kA, 9ud Mag II-10A 6kA 'C', 12ud Mag II-16A 6kA 'C', 3 ud Dif II-40/0,03A SI, 4ud Dif IV-40/0,03A,.
Instalado, probado y rotulado (cableado interior libre de halógenos). Se incluyen los accesorios, pequeño material y rotulación así como envolvente metálica con puerta transparente, cerradura y puesta a tierra, con capacidad para ampliaciones de hasta un 30 %. Incluso ayudas, medios auxiliares y de seguridad, totalmente terminado.

| Código | Ud | Descripción | Rendimiento | Precio | Importe |
|---|---|---|---|---|---|
| O0101TEL | h | OFICIAL 1ª ELECT-TELECOMONIC | 16 | 15.29 | 244.64 |
| O0102TEL | h | OFICIAL 2ª ELECT-TELECOMONIC | 16 | 14.72 | 235.52 |
| E12BT300 | ud | MAG IV-25A 10KA 'C' | 1 | 54.07 | 54.07 |
| E12BT200 | ud | MAG II-10A 10KA 'C' | 9 | 20.89 | 188.01 |
| E12BT205 | ud | MAG II-16A 10KA 'C' | 12 | 23.8 | 285.60 |
| E12BT525 | ud | DIF II-40/0,03A SI | 3 | 104.3 | 312.90 |
| E12BT550 | ud | DIF IV-40/0,03A | 4 | 114.27 | 457.08 |
| E12BT980 | ud | ENVOLVENTE MET. PUERTA, CERRADURA Y +30% T2 | 1 | 157.5 | 157.50 |
| E12BT982 | ud | CABLEADO LH CUADRO T2, ACCS., ROTULACIÓN. | 1 | 44.1 | 44.10 |
| %MA | % | MEDIOS AUXILIARES | 2 % | 1979.42 | 39.59 |
|  |  | Total |  |  | 2019.01 |

| Medición | Uds. | Parcial |
|---|---|---|
| Edificio | 1 | 1.00 |
| Total |  | 1 |

**ES0323** ud CUADRO SECUNDARIO PLANTA BAJA C CSPB C (10/02/2006)
1 ud × 1643.26 (1692.56 con costes indirectos) = 1692.56
Cuadro CSPB C según esquema unifilar y descripción en memoria, formado por aparamenta marca Schneider Electric o equivalente y compuesto por:
1ud General mag IV-25 10kA, 6ud Mag II-10A 6kA 'C', 9ud Mag II-16A 6kA 'C', 3 ud Dif II-40/0,03A SI, 3ud Dif IV-40/0,03A,.
Instalado, probado y rotulado (cableado interior libre de halógenos). Se incluyen los accesorios, pequeño material y rotulación así como envolvente metálica con puerta transparente, cerradura y puesta a tierra, con capacidad para ampliaciones de hasta un 30 %. Incluso ayudas, medios auxiliares y de seguridad, totalmente terminado.

| Código | Ud | Descripción | Rendimiento | Precio | Importe |
|---|---|---|---|---|---|
| O0101TEL | h | OFICIAL 1ª ELECT-TELECOMONIC | 12 | 15.29 | 183.48 |
| O0102TEL | h | OFICIAL 2ª ELECT-TELECOMONIC | 12 | 14.72 | 176.64 |
| E12BT300 | ud | MAG IV-25A 10KA 'C' | 1 | 54.07 | 54.07 |
| E12BT200 | ud | MAG II-10A 10KA 'C' | 6 | 20.89 | 125.34 |
| E12BT205 | ud | MAG II-16A 10KA 'C' | 9 | 23.8 | 214.20 |
| E12BT525 | ud | DIF II-40/0,03A SI | 3 | 104.3 | 312.90 |
| E12BT550 | ud | DIF IV-40/0,03A | 3 | 114.27 | 342.81 |
| E12BT980 | ud | ENVOLVENTE MET. PUERTA, CERRADURA Y +30% T2 | 1 | 157.5 | 157.50 |
| E12BT982 | ud | CABLEADO LH CUADRO T2, ACCS., ROTULACIÓN. | 1 | 44.1 | 44.10 |
| %MA | % | MEDIOS AUXILIARES | 2 % | 1611.04 | 32.22 |
|  |  | Total |  |  | 1643.26 |

| Medición | Uds. | Parcial |
|---|---|---|
| Edificio | 1 | 1.00 |
| Total |  | 1 |

**ES0324** ud CUADRO SECUNDARIO PLANTA BAJA D CSPB D (15/06/2010)
1 ud × 2269.27 (2337.35 con costes indirectos) = 2337.35
Cuadro CSPB D según esquema unifilar y descripción en memoria, formado por aparamenta marca Schneider Electric o equivalente y compuesto por:
1ud General mag IV-32 10kA, 6ud Mag II-10A 6kA 'C', 15ud Mag II-16A 6kA 'C', 3 ud Dif II-40/0,03A SI, 5ud Dif IV-40/0,03A,.
Instalado, probado y rotulado (cableado interior libre de halógenos). Se incluyen los accesorios, pequeño material y rotulación así como envolvente metálica con puerta transparente, cerradura y puesta a tierra, con capacidad para ampliaciones de hasta un 30 %. Incluso ayudas, medios auxiliares y de seguridad, totalmente terminado.

| Código | Ud | Descripción | Rendimiento | Precio | Importe |
|---|---|---|---|---|---|
| O0101TEL | h | OFICIAL 1ª ELECT-TELECOMONIC | 20 | 15.29 | 305.80 |
| O0102TEL | h | OFICIAL 2ª ELECT-TELECOMONIC | 20 | 14.72 | 294.40 |
| E12BT320 | ud | MAG IV-32A 10KA 'C' | 1 | 56.38 | 56.38 |
| E12BT200 | ud | MAG II-10A 10KA 'C' | 6 | 20.89 | 125.34 |
| E12BT205 | ud | MAG II-16A 10KA 'C' | 15 | 23.8 | 357.00 |
| E12BT525 | ud | DIF II-40/0,03A SI | 3 | 104.3 | 312.90 |
| E12BT550 | ud | DIF IV-40/0,03A | 5 | 114.27 | 571.35 |
| E12BT980 | ud | ENVOLVENTE MET. PUERTA, CERRADURA Y +30% T2 | 1 | 157.5 | 157.50 |
| E12BT982 | ud | CABLEADO LH CUADRO T2, ACCS., ROTULACIÓN. | 1 | 44.1 | 44.10 |
| %MA | % | MEDIOS AUXILIARES | 2 % | 2224.77 | 44.50 |
|  |  | Total |  |  | 2269.27 |

| Medición | Uds. | Parcial |
|---|---|---|
| Edificio | 1 | 1.00 |
| Total |  | 1 |

**ES0325** ud CUADRO SECUNDARIO PLANTA BAJA BIBLIOTECA (15/06/2010)
1 ud × 1014.95 (1045.4 con costes indirectos) = 1045.40
Cuadro CS BIBLIOTECA según esquema unifilar y descripción en memoria, formado por aparamenta marca Schneider Electric o equivalente y compuesto por:
1ud General mag IV-20 10kA, 3ud Mag II-10A 6kA 'C', 3ud Mag II-16A 6kA 'C', 3 ud Dif II-40/0,03A SI, 1ud Dif IV-40/0,03A,.
Instalado, probado y rotulado (cableado interior libre de halógenos). Se incluyen los accesorios, pequeño material y rotulación así como envolvente metálica con puerta transparente, cerradura y puesta a tierra, con capacidad para ampliaciones de hasta un 30 %. Incluso ayudas, medios auxiliares y de seguridad, totalmente terminado.

| Código | Ud | Descripción | Rendimiento | Precio | Importe |
|---|---|---|---|---|---|
| O0101TEL | h | OFICIAL 1ª ELECT-TELECOMONIC | 6 | 15.29 | 91.74 |
| O0102TEL | h | OFICIAL 2ª ELECT-TELECOMONIC | 6 | 14.72 | 88.32 |
| E12BT290 | ud | MAG IV-20A 10KA 'C' | 1 | 52.15 | 52.15 |
| E12BT200 | ud | MAG II-10A 10KA 'C' | 3 | 20.89 | 62.67 |
| E12BT205 | ud | MAG II-16A 10KA 'C' | 3 | 23.8 | 71.40 |
| E12BT525 | ud | DIF II-40/0,03A SI | 3 | 104.3 | 312.90 |
| E12BT550 | ud | DIF IV-40/0,03A | 1 | 114.27 | 114.27 |
| E12BT980 | ud | ENVOLVENTE MET. PUERTA, CERRADURA Y +30% T2 | 1 | 157.5 | 157.50 |
| E12BT982 | ud | CABLEADO LH CUADRO T2, ACCS., ROTULACIÓN. | 1 | 44.1 | 44.10 |
| %MA | % | MEDIOS AUXILIARES | 2 % | 995.05 | 19.90 |
|  |  | Total |  |  | 1014.95 |

| Medición | Uds. | Parcial |
|---|---|---|
| Edificio | 1 | 1.00 |
| Total |  | 1 |

**ES0326** ud CUADRO SECUNDARIO PLANTA BAJA AUDITORIO (10/02/2006)
1 ud × 2781.21 (2864.65 con costes indirectos) = 2864.65
Cuadro CS AUDITORIO según esquema unifilar y descripción en memoria, formado por aparamenta marca Schneider Electric o equivalente y compuesto por:
1ud General mag IV-32 10kA, 7ud Mag II-10A 6kA 'C', 9ud Mag II-16A 6kA 'C', 2ud Mag IV-10A 6kA 'C',3 ud Dif II-40/0,03A SI, 1 ud Dif II-40/0,03A AC, 3ud Dif IV-40/0,03A, 2ud Dif IV-40/0,03A SI, 3 Telerruptores II-16A 230Vac, 2 Telerruptores IV-16 A 230Vac,.
Instalado, probado y rotulado (cableado interior libre de halógenos). Se incluyen los accesorios, pequeño material y rotulación así como envolvente metálica con puerta transparente, cerradura y puesta a tierra, con capacidad para ampliaciones de hasta un 30 %. Incluso ayudas, medios auxiliares y de seguridad, totalmente terminado.

| Código | Ud | Descripción | Rendimiento | Precio | Importe |
|---|---|---|---|---|---|
| O0101TEL | h | OFICIAL 1ª ELECT-TELECOMONIC | 26 | 15.29 | 397.54 |
| O0102TEL | h | OFICIAL 2ª ELECT-TELECOMONIC | 26 | 14.72 | 382.72 |
| E12BT320 | ud | MAG IV-32A 10KA 'C' | 1 | 56.38 | 56.38 |
| E12BT200 | ud | MAG II-10A 10KA 'C' | 7 | 20.89 | 146.23 |
| E12BT205 | ud | MAG II-16A 10KA 'C' | 9 | 23.8 | 214.20 |
| E12BT270 | ud | MAG IV-10A 10KA 'C' (material; 13/11/2019) | 2 | 50.13 | 100.26 |
| E12BT525 | ud | DIF II-40/0,03A SI | 3 | 104.3 | 312.90 |
| E12BT520 | ud | DIF II-40/0,03A (material; 10/02/2006) | 1 | 69.3 | 69.30 |
| E12BT550 | ud | DIF IV-40/0,03A | 3 | 114.27 | 342.81 |
| E12BT555 | ud | DIF IV-40/0,03A SI (material; 10/02/2006) | 2 | 189.7 | 379.40 |
| E12BT610 | ud | TELERRUPTOR II-16A 230V (material; 10/02/2006) | 3 | 16.8 | 50.40 |
| TEL4P16 | ud | TELERRUPTOR IV-16A 230V (material; 20/08/2019) | 2 | 36.47 | 72.94 |
| E12BT980 | ud | ENVOLVENTE MET. PUERTA, CERRADURA Y +30% T2 | 1 | 157.5 | 157.50 |
| E12BT982 | ud | CABLEADO LH CUADRO T2, ACCS., ROTULACIÓN. | 1 | 44.1 | 44.10 |
| %MA | % | MEDIOS AUXILIARES | 2 % | 2726.68 | 54.53 |
|  |  | Total |  |  | 2781.21 |

| Medición | Uds. | Parcial |
|---|---|---|
| Edificio | 1 | 1.00 |
| Total |  | 1 |

**ES0327** ud CUADRO SECUNDARIO PLANTA 1 A CSP1 A (15/06/2010)
1 ud × 1641.3 (1690.54 con costes indirectos) = 1690.54
Cuadro CSP1 A según esquema unifilar y descripción en memoria, formado por aparamenta marca Schneider Electric o equivalente y compuesto por:
1ud General mag IV-20 10kA, 6ud Mag II-10A 6kA 'C', 9ud Mag II-16A 6kA 'C', 3 ud Dif II-40/0,03A SI, 3ud Dif IV-40/0,03A,.
Instalado, probado y rotulado (cableado interior libre de halógenos). Se incluyen los accesorios, pequeño material y rotulación así como envolvente metálica con puerta transparente, cerradura y puesta a tierra, con capacidad para ampliaciones de hasta un 30 %. Incluso ayudas, medios auxiliares y de seguridad, totalmente terminado.

| Código | Ud | Descripción | Rendimiento | Precio | Importe |
|---|---|---|---|---|---|
| O0101TEL | h | OFICIAL 1ª ELECT-TELECOMONIC | 12 | 15.29 | 183.48 |
| O0102TEL | h | OFICIAL 2ª ELECT-TELECOMONIC | 12 | 14.72 | 176.64 |
| E12BT290 | ud | MAG IV-20A 10KA 'C' | 1 | 52.15 | 52.15 |
| E12BT200 | ud | MAG II-10A 10KA 'C' | 6 | 20.89 | 125.34 |
| E12BT205 | ud | MAG II-16A 10KA 'C' | 9 | 23.8 | 214.20 |
| E12BT525 | ud | DIF II-40/0,03A SI | 3 | 104.3 | 312.90 |
| E12BT550 | ud | DIF IV-40/0,03A | 3 | 114.27 | 342.81 |
| E12BT980 | ud | ENVOLVENTE MET. PUERTA, CERRADURA Y +30% T2 | 1 | 157.5 | 157.50 |
| E12BT982 | ud | CABLEADO LH CUADRO T2, ACCS., ROTULACIÓN. | 1 | 44.1 | 44.10 |
| %MA | % | MEDIOS AUXILIARES | 2 % | 1609.12 | 32.18 |
|  |  | Total |  |  | 1641.3 |

| Medición | Uds. | Parcial |
|---|---|---|
| Edificio | 1 | 1.00 |
| Total |  | 1 |

**ES0328** ud CUADRO SECUNDARIO PLANTA 1 B CSP1 B (15/06/2010)
1 ud × 1641.3 (1690.54 con costes indirectos) = 1690.54
Cuadro CSP1 B según esquema unifilar y descripción en memoria, formado por aparamenta marca Schneider Electric o equivalente y compuesto por:
1ud General mag IV-20 10kA, 6ud Mag II-10A 6kA 'C', 9ud Mag II-16A 6kA 'C', 3 ud Dif II-40/0,03A SI, 3ud Dif IV-40/0,03A,.
Instalado, probado y rotulado (cableado interior libre de halógenos). Se incluyen los accesorios, pequeño material y rotulación así como envolvente metálica con puerta transparente, cerradura y puesta a tierra, con capacidad para ampliaciones de hasta un 30 %. Incluso ayudas, medios auxiliares y de seguridad, totalmente terminado.

| Código | Ud | Descripción | Rendimiento | Precio | Importe |
|---|---|---|---|---|---|
| O0101TEL | h | OFICIAL 1ª ELECT-TELECOMONIC | 12 | 15.29 | 183.48 |
| O0102TEL | h | OFICIAL 2ª ELECT-TELECOMONIC | 12 | 14.72 | 176.64 |
| E12BT290 | ud | MAG IV-20A 10KA 'C' | 1 | 52.15 | 52.15 |
| E12BT200 | ud | MAG II-10A 10KA 'C' | 6 | 20.89 | 125.34 |
| E12BT205 | ud | MAG II-16A 10KA 'C' | 9 | 23.8 | 214.20 |
| E12BT525 | ud | DIF II-40/0,03A SI | 3 | 104.3 | 312.90 |
| E12BT550 | ud | DIF IV-40/0,03A | 3 | 114.27 | 342.81 |
| E12BT980 | ud | ENVOLVENTE MET. PUERTA, CERRADURA Y +30% T2 | 1 | 157.5 | 157.50 |
| E12BT982 | ud | CABLEADO LH CUADRO T2, ACCS., ROTULACIÓN. | 1 | 44.1 | 44.10 |
| %MA | % | MEDIOS AUXILIARES | 2 % | 1609.12 | 32.18 |
|  |  | Total |  |  | 1641.3 |

| Medición | Uds. | Parcial |
|---|---|---|
| Edificio | 1 | 1.00 |
| Total |  | 1 |

**ES0329** ud CUADRO SECUNDARIO PLANTA 1 C CSP1 C (15/06/2010)
1 ud × 1360.09 (1400.89 con costes indirectos) = 1400.89
Cuadro CSP1 C según esquema unifilar y descripción en memoria, formado por aparamenta marca Schneider Electric o equivalente y compuesto por:
1ud General mag IV-20 10kA, 6ud Mag II-10A 6kA 'C', 6ud Mag II-16A 6kA 'C', 3 ud Dif II-40/0,03A SI, 1ud Dif IV-40/0,03A,.
Instalado, probado y rotulado (cableado interior libre de halógenos). Se incluyen los accesorios, pequeño material y rotulación así como envolvente metálica con puerta transparente, cerradura y puesta a tierra, con capacidad para ampliaciones de hasta un 30 %. Incluso ayudas, medios auxiliares y de seguridad, totalmente terminado.

| Código | Ud | Descripción | Rendimiento | Precio | Importe |
|---|---|---|---|---|---|
| O0101TEL | h | OFICIAL 1ª ELECT-TELECOMONIC | 9 | 15.29 | 137.61 |
| O0102TEL | h | OFICIAL 2ª ELECT-TELECOMONIC | 9 | 14.72 | 132.48 |
| E12BT290 | ud | MAG IV-20A 10KA 'C' | 1 | 52.15 | 52.15 |
| E12BT200 | ud | MAG II-10A 10KA 'C' | 6 | 20.89 | 125.34 |
| E12BT205 | ud | MAG II-16A 10KA 'C' | 6 | 23.8 | 142.80 |
| E12BT525 | ud | DIF II-40/0,03A SI | 3 | 104.3 | 312.90 |
| E12BT550 | ud | DIF IV-40/0,03A | 2 | 114.27 | 228.54 |
| E12BT980 | ud | ENVOLVENTE MET. PUERTA, CERRADURA Y +30% T2 | 1 | 157.5 | 157.50 |
| E12BT982 | ud | CABLEADO LH CUADRO T2, ACCS., ROTULACIÓN. | 1 | 44.1 | 44.10 |
| %MA | % | MEDIOS AUXILIARES | 2 % | 1333.42 | 26.67 |
|  |  | Total |  |  | 1360.09 |

| Medición | Uds. | Parcial |
|---|---|---|
| Edificio | 1 | 1.00 |
| Total |  | 1 |

**ES03210** ud CUADRO SECUNDARIO PLANTA 1 INFORMATICA (15/06/2010)
1 ud × 1014.95 (1045.4 con costes indirectos) = 1045.40
Cuadro CSP1 INFORMATICA según esquema unifilar y descripción en memoria, formado por aparamenta marca Schneider Electric o equivalente y compuesto por:
1ud General mag IV-20 10kA, 3ud Mag II-10A 6kA 'C', 3ud Mag II-16A 6kA 'C', 3 ud Dif II-40/0,03A SI, 1ud Dif IV-40/0,03A,.
Instalado, probado y rotulado (cableado interior libre de halógenos). Se incluyen los accesorios, pequeño material y rotulación así como envolvente metálica con puerta transparente, cerradura y puesta a tierra, con capacidad para ampliaciones de hasta un 30 %. Incluso ayudas, medios auxiliares y de seguridad, totalmente terminado.

| Código | Ud | Descripción | Rendimiento | Precio | Importe |
|---|---|---|---|---|---|
| O0101TEL | h | OFICIAL 1ª ELECT-TELECOMONIC | 6 | 15.29 | 91.74 |
| O0102TEL | h | OFICIAL 2ª ELECT-TELECOMONIC | 6 | 14.72 | 88.32 |
| E12BT290 | ud | MAG IV-20A 10KA 'C' | 1 | 52.15 | 52.15 |
| E12BT200 | ud | MAG II-10A 10KA 'C' | 3 | 20.89 | 62.67 |
| E12BT205 | ud | MAG II-16A 10KA 'C' | 3 | 23.8 | 71.40 |
| E12BT525 | ud | DIF II-40/0,03A SI | 3 | 104.3 | 312.90 |
| E12BT550 | ud | DIF IV-40/0,03A | 1 | 114.27 | 114.27 |
| E12BT980 | ud | ENVOLVENTE MET. PUERTA, CERRADURA Y +30% T2 | 1 | 157.5 | 157.50 |
| E12BT982 | ud | CABLEADO LH CUADRO T2, ACCS., ROTULACIÓN. | 1 | 44.1 | 44.10 |
| %MA | % | MEDIOS AUXILIARES | 2 % | 995.05 | 19.90 |
|  |  | Total |  |  | 1014.95 |

| Medición | Uds. | Parcial |
|---|---|---|
| Edificio | 1 | 1.00 |
| Total |  | 1 |

**ES03211** ud CUA.GEN.INS. ELECTRICA DEDICADA CGIED (10/02/2006)
1 ud × 3591.03 (3698.76 con costes indirectos) = 3698.76
Cuadro CGIED según esquema unifilar y descripción en memoria, formado por aparamenta marca Schneider Electric o equivalente y compuesto por:
1ud General mag IV-63 10kA, 1 ud mag IV-50 A 6kA, 15ud Mag II-16A 6kA 'C', 1ud Mag IV-32A 6kA 'C',1ud Mag IV-25A 6kA 'C', 15 ud Dif II-40/0,03A SI, 2ud Dif IV-40/0,3A SI, 1 ud descargador de sobretensiones con protección PRD tipo 3,.
Instalado, probado y rotulado (cableado interior libre de halógenos). Se incluyen los accesorios, pequeño material y rotulación así como envolvente metálica con puerta transparente, cerradura y puesta a tierra, con capacidad para ampliaciones de hasta un 30 %. Incluso ayudas, medios auxiliares y de seguridad, totalmente terminado.

| Código | Ud | Descripción | Rendimiento | Precio | Importe |
|---|---|---|---|---|---|
| O0101TEL | h | OFICIAL 1ª ELECT-TELECOMONIC | 20 | 15.29 | 305.80 |
| O0102TEL | h | OFICIAL 2ª ELECT-TELECOMONIC | 20 | 14.72 | 294.40 |
| E12BT260 | ud | MAG II-63A 10KA 'C' (material; 10/02/2006) | 1 | 68.6 | 68.60 |
| E12BT340 | ud | MAG IV-50A 10KA 'C' (material; 10/02/2006) | 1 | 143.01 | 143.01 |
| E12BT205 | ud | MAG II-16A 10KA 'C' | 15 | 23.8 | 357.00 |
| E12BT300 | ud | MAG IV-25A 10KA 'C' | 1 | 54.07 | 54.07 |
| E12BT320 | ud | MAG IV-32A 10KA 'C' | 1 | 56.38 | 56.38 |
| E12BT567 | ud | DIF IV-40/0,3A SI (material; 10/02/2006) | 2 | 144.9 | 289.80 |
| E12BT525 | ud | DIF II-40/0,03A SI | 15 | 104.3 | 1564.50 |
| PST | ud | PROTECTOR SOBRETENSIONES CON PROTECCIÓN PRD (material; 10/08/2008) | 1 | 185.46 | 185.46 |
| E12BT980 | ud | ENVOLVENTE MET. PUERTA, CERRADURA Y +30% T2 | 1 | 157.5 | 157.50 |
| E12BT982 | ud | CABLEADO LH CUADRO T2, ACCS., ROTULACIÓN. | 1 | 44.1 | 44.10 |
| %MA | % | MEDIOS AUXILIARES | 2 % | 3520.62 | 70.41 |
|  |  | Total |  |  | 3591.03 |

| Medición | Uds. | Parcial |
|---|---|---|
| Edificio | 1 | 1.00 |
| Total |  | 1 |

**ES03212** ud CUA.SEC.INS.ELE. DEDICADA PLANTA 1 CSIED1 (10/02/2006)
1 ud × 1901.4 (1958.44 con costes indirectos) = 1958.44
Cuadro CSIED PLANTA 1ª según esquema unifilar y descripción en memoria, formado por aparamenta marca Schneider Electric o equivalente y compuesto por:
1ud General mag IV-25 10kA, 9ud Mag II-16A 6kA 'C', 9 ud Dif II-40/0,03A SI, 1 ud descargador de sobretensiones con protección PRD tipo 3,.
Instalado, probado y rotulado (cableado interior libre de halógenos). Se incluyen los accesorios, pequeño material y rotulación así como envolvente metálica con puerta transparente, cerradura y puesta a tierra, con capacidad para ampliaciones de hasta un 30 %. Incluso ayudas, medios auxiliares y de seguridad, totalmente terminado.

| Código | Ud | Descripción | Rendimiento | Precio | Importe |
|---|---|---|---|---|---|
| O0101TEL | h | OFICIAL 1ª ELECT-TELECOMONIC | 9 | 15.29 | 137.61 |
| O0102TEL | h | OFICIAL 2ª ELECT-TELECOMONIC | 9 | 14.72 | 132.48 |
| E12BT300 | ud | MAG IV-25A 10KA 'C' | 1 | 54.07 | 54.07 |
| E12BT205 | ud | MAG II-16A 10KA 'C' | 9 | 23.8 | 214.20 |
| E12BT525 | ud | DIF II-40/0,03A SI | 9 | 104.3 | 938.70 |
| PST | ud | PROTECTOR SOBRETENSIONES CON PROTECCIÓN PRD | 1 | 185.46 | 185.46 |
| E12BT980 | ud | ENVOLVENTE MET. PUERTA, CERRADURA Y +30% T2 | 1 | 157.5 | 157.50 |
| E12BT982 | ud | CABLEADO LH CUADRO T2, ACCS., ROTULACIÓN. | 1 | 44.1 | 44.10 |
| %MA | % | MEDIOS AUXILIARES | 2 % | 1864.12 | 37.28 |
|  |  | Total |  |  | 1901.4 |

| Medición | Uds. | Parcial |
|---|---|---|
| Edificio | 1 | 1.00 |
| Total |  | 1 |

**ES03213** ud CUA.SEC..INST.ELE..DED.AULA INF. CSIEDINF (10/08/2008)
1 ud × 1415.63 (1458.1 con costes indirectos) = 1458.10
Cuadro CSIED INFORMATICA según esquema unifilar y descripción en memoria, formado por aparamenta marca Schneider Electric o equivalente y compuesto por:
1ud General mag IV-20 10kA, 6ud Mag II-16A 6kA 'C', 6 ud Dif II-40/0,03A SI, 1 ud descargador de sobretensiones con protección PRD tipo 3,.
Instalado, probado y rotulado (cableado interior libre de halógenos). Se incluyen los accesorios, pequeño material y rotulación así como envolvente metálica con puerta transparente, cerradura y puesta a tierra, con capacidad para ampliaciones de hasta un 30 %. Incluso ayudas, medios auxiliares y de seguridad, totalmente terminado.

| Código | Ud | Descripción | Rendimiento | Precio | Importe |
|---|---|---|---|---|---|
| O0101TEL | h | OFICIAL 1ª ELECT-TELECOMONIC | 6 | 15.29 | 91.74 |
| O0102TEL | h | OFICIAL 2ª ELECT-TELECOMONIC | 6 | 14.72 | 88.32 |
| E12BT290 | ud | MAG IV-20A 10KA 'C' | 1 | 52.15 | 52.15 |
| E12BT205 | ud | MAG II-16A 10KA 'C' | 6 | 23.8 | 142.80 |
| E12BT525 | ud | DIF II-40/0,03A SI | 6 | 104.3 | 625.80 |
| PST | ud | PROTECTOR SOBRETENSIONES CON PROTECCIÓN PRD | 1 | 185.46 | 185.46 |
| E12BT980 | ud | ENVOLVENTE MET. PUERTA, CERRADURA Y +30% T2 | 1 | 157.5 | 157.50 |
| E12BT982 | ud | CABLEADO LH CUADRO T2, ACCS., ROTULACIÓN. | 1 | 44.1 | 44.10 |
| %MA | % | MEDIOS AUXILIARES | 2 % | 1387.87 | 27.76 |
|  |  | Total |  |  | 1415.63 |

| Medición | Uds. | Parcial |
|---|---|---|
| Edificio | 1 | 1.00 |
| Total |  | 1 |

**ES03214** ud CUADRO SECUNDARIO CLIMATIZACION (10/02/2006)
1 ud × 1731.55 (1783.5 con costes indirectos) = 1783.50
Cuadro CS CLIMATIZACION según esquema unifilar y descripción en memoria, formado por aparamenta marca Schneider Electric o equivalente y compuesto por:
1ud General mag IV-125/100 25kA, 1 ud mag IV-40 A 6kA curva D, 2ud Mag IV-32A 6kA 'C', 1ud Mag IV-20A 6kA 'C',1ud Mag II-10A 6kA 'C', 1 ud Dif II-40/0,03A, 4ud Dif IV-40/0,3A.
Instalado, probado y rotulado (cableado interior libre de halógenos). Se incluyen los accesorios, pequeño material y rotulación así como envolvente metálica con puerta transparente, cerradura y puesta a tierra, con capacidad para ampliaciones de hasta un 30 %. Incluso ayudas, medios auxiliares y de seguridad, totalmente terminado.

| Código | Ud | Descripción | Rendimiento | Precio | Importe |
|---|---|---|---|---|---|
| O0101TEL | h | OFICIAL 1ª ELECT-TELECOMONIC | 15 | 15.29 | 229.35 |
| O0102TEL | h | OFICIAL 2ª ELECT-TELECOMONIC | 15 | 14.72 | 220.80 |
| E12BT375 | ud | MAG IV-100A 25KA 'C' (material; 10/02/2006) | 1 | 182.7 | 182.70 |
| E12BT290 | ud | MAG IV-20A 10KA 'C' | 1 | 52.15 | 52.15 |
| E12BT320 | ud | MAG IV-32A 10KA 'C' | 2 | 56.38 | 112.76 |
| MAGIV40D | ud | MAG IV-40A 6KA D (material; 20/08/2019) | 1 | 168.45 | 168.45 |
| E12BT200 | ud | MAG II-10A 10KA 'C' | 1 | 20.89 | 20.89 |
| E12BT557 | ud | DIF IV-40/0,3A (material; 10/02/2006) | 4 | 109.9 | 439.60 |
| E12BT520 | ud | DIF II-40/0,03A | 1 | 69.3 | 69.30 |
| E12BT980 | ud | ENVOLVENTE MET. PUERTA, CERRADURA Y +30% T2 | 1 | 157.5 | 157.50 |
| E12BT982 | ud | CABLEADO LH CUADRO T2, ACCS., ROTULACIÓN. | 1 | 44.1 | 44.10 |
| %MA | % | MEDIOS AUXILIARES | 2 % | 1697.60 | 33.95 |
|  |  | Total |  |  | 1731.55 |

| Medición | Uds. | Parcial |
|---|---|---|
| Edificio | 1 | 1.00 |
| Total |  | 1 |

**ES03215** ud CUADRO SECUNDARIO SALA DE CALDERAS (15/06/2010)
1 ud × 1007.14 (1037.35 con costes indirectos) = 1037.35
Cuadro SALA CALDERAS según esquema unifilar y descripción en memoria, formado por aparamenta marca Schneider Electric o equivalente y compuesto por:
1ud General mag IV-20 10kA con bobina de disparo MX, 4ud Mag II-10A 6kA 'C', 5ud Mag II-16A 6kA 'C', 2ud Dif IV-40/0,03A, 1ud seta de seguridad 2NA .
Instalado, probado y rotulado (cableado interior libre de halógenos). Se incluyen los accesorios, pequeño material y rotulación así como envolvente metálica con puerta transparente, cerradura y puesta a tierra, con capacidad para ampliaciones de hasta un 30 %. Incluso ayudas, medios auxiliares y de seguridad, totalmente terminado.

| Código | Ud | Descripción | Rendimiento | Precio | Importe |
|---|---|---|---|---|---|
| O0101TEL | h | OFICIAL 1ª ELECT-TELECOMONIC | 9 | 15.29 | 137.61 |
| O0102TEL | h | OFICIAL 2ª ELECT-TELECOMONIC | 9 | 14.72 | 132.48 |
| E12BT290 | ud | MAG IV-20A 10KA 'C' | 1 | 52.15 | 52.15 |
| E12BT200 | ud | MAG II-10A 10KA 'C' | 4 | 20.89 | 83.56 |
| E12BT205 | ud | MAG II-16A 10KA 'C' | 5 | 23.8 | 119.00 |
| E12BT550 | ud | DIF IV-40/0,03A | 2 | 114.27 | 228.54 |
| SETSEG | ud | SETA SEGURIDAD 2NA (material; 20/08/2019) | 1 | 32.45 | 32.45 |
| E12BT980 | ud | ENVOLVENTE MET. PUERTA, CERRADURA Y +30% T2 | 1 | 157.5 | 157.50 |
| E12BT982 | ud | CABLEADO LH CUADRO T2, ACCS., ROTULACIÓN. | 1 | 44.1 | 44.10 |
| %MA | % | MEDIOS AUXILIARES | 2 % | 987.39 | 19.75 |
|  |  | Total |  |  | 1007.14 |

| Medición | Uds. | Parcial |
|---|---|---|
| Edificio | 1 | 1.00 |
| Total |  | 1 |

**EL103111** ud PUN.DE LUZ CEN.ASO. A DETECTOR DE PRESENCIA (15/03/2004)
282 ud × 19.28 (19.86 con costes indirectos) = 5600.52
Punto de luz centralizado asociado de detector de presencia con conductor 07Z1-K de 2x2,5 mm2+T LH bajo tubo corrugado forroplast D20 LH, instalado. Incluso ayudas, medios auxiliares y de seguridad, totalmente terminado.

| Código | Ud | Descripción | Rendimiento | Precio | Importe |
|---|---|---|---|---|---|
| O0101TEL | h | OFICIAL 1ª ELECT-TELECOMONIC | 0.35 | 15.29 | 5.35 |
| O0102TEL | h | OFICIAL 2ª ELECT-TELECOMONIC | 0.35 | 14.72 | 5.15 |
| P15AF068 | m | TUBO FORROPLAST DN20 | 6 | 0.5 | 3.00 |
| P15GA020 | m | COND. 750 V 2,5 MM2 CU | 18 | 0.3 | 5.40 |
| P01DW090 | ud | PEQUEÑO MATERIAL | 0.01 | 0.13 | 0.00 |
| %MA | % | MEDIOS AUXILIARES | 2 % | 18.90 | 0.38 |
|  |  | Total |  |  | 19.28 |

| Medición | Uds. | Parcial |
|---|---|---|
| Edificio | 282 | 282.00 |
| Total |  | 282 |

**EL103112** ud PUN.DE LUZ SEN.EMP..ASO.A DET. DE PRESENCIA (31/01/2000)
35 ud × 25.4 (26.16 con costes indirectos) = 915.60
Punto de luz sencillo empotrado con interruptor asociado a detector de presencia, con conductor 07Z1-K de 2x2,5 mm2+T LH bajo tubo corrugado forroplast/PVC rígido LH y mecanismo Berker R.3 de Hager color a definir por la D.F., instalado Incluso ayudas, medios auxiliares y de seguridad, totalmente terminado.

| Código | Ud | Descripción | Rendimiento | Precio | Importe |
|---|---|---|---|---|---|
| O0101TEL | h | OFICIAL 1ª ELECT-TELECOMONIC | 0.4 | 15.29 | 6.12 |
| O0102TEL | h | OFICIAL 2ª ELECT-TELECOMONIC | 0.4 | 14.72 | 5.89 |
| P15AF068 | m | TUBO FORROPLAST DN20 | 6 | 0.5 | 3.00 |
| P15GA020 | m | COND. 750 V 2,5 MM2 CU | 18 | 0.3 | 5.40 |
| P15GK050 | ud | CAJA MECAN. EMPOTRAR ENLAZABLE (material; 31/01/2000) | 0.5 | 0.2 | 0.10 |
| P15MRB010 | ud | INTERRUPTOR COMPLETO (material; 31/01/2000) | 0.5 | 8.78 | 4.39 |
| P01DW090 | ud | PEQUEÑO MATERIAL | 0.01 | 0.13 | 0.00 |
| %MA | % | MEDIOS AUXILIARES | 2 % | 24.90 | 0.50 |
|  |  | Total |  |  | 25.4 |

| Medición | Uds. | Parcial |
|---|---|---|
| Edificio | 35 | 35.00 |
| Total |  | 35 |

**EL103113** ud PUN.DE LUZ SEN.SUP..ASO.A DET. DE PRESENCIA (31/01/2000)
279 ud × 35.7 (36.77 con costes indirectos) = 10258.83
Punto de luz sencillo superficie con interruptor asociado a detector de presencia, con conductor 07Z1-K de 2x2,5 mm2+T LH bajo tubo acero M20 y mecanismo en caja de superficie Berker R.3 de Hager color a definir por la D.F., instalado Incluso ayudas, medios auxiliares y de seguridad, totalmente terminado.

| Código | Ud | Descripción | Rendimiento | Precio | Importe |
|---|---|---|---|---|---|
| O0101TEL | h | OFICIAL 1ª ELECT-TELECOMONIC | 0.5 | 15.29 | 7.65 |
| O0102TEL | h | OFICIAL 2ª ELECT-TELECOMONIC | 0.5 | 14.72 | 7.36 |
| TBPVC-20 | m | TUBO ACERO D25 (material; 13/11/2019) | 6 | 1.65 | 9.90 |
| P15GA020 | m | COND. 750 V 2,5 MM2 CU | 18 | 0.3 | 5.40 |
| P15GK0511 | ud | CAJA MECAN. SUPERFICIE ENLAZABLE (material; 21/08/2019) | 0.5 | 0.6 | 0.30 |
| P15MRB010 | ud | INTERRUPTOR COMPLETO | 0.5 | 8.78 | 4.39 |
| P01DW090 | ud | PEQUEÑO MATERIAL | 0.01 | 0.13 | 0.00 |
| %MA | % | MEDIOS AUXILIARES | 2 % | 35.00 | 0.70 |
|  |  | Total |  |  | 35.7 |

| Medición | Uds. | Parcial |
|---|---|---|
| Edificio | 279 | 279.00 |
| Total |  | 279 |

**ES050505** ud PUN.DE DET. DE PRESENCIA-LUXOMETRO 20 METROS (15/03/2004)
15 ud × 69.12 (71.19 con costes indirectos) = 1067.85
Punto de regulación alumbrado compuesto por módulo sensor de presencia de techo mod. Luxomat de BEG o equivalente (20 metros de alcance) con luxómetro regulable, incluso alimentación a módulo de sensor formado por conductor 07Z1-K de 3x2,5 mm2 LH bajo tubo forroplast D20 LH,incluso cajas de registro, programación y puesta en servicio. Instalado. Incluso ayudas, medios auxiliares y de seguridad, totalmente terminado.

| Código | Ud | Descripción | Rendimiento | Precio | Importe |
|---|---|---|---|---|---|
| O0101TEL | h | OFICIAL 1ª ELECT-TELECOMONIC | 0.5 | 15.29 | 7.65 |
| O0102TEL | h | OFICIAL 2ª ELECT-TELECOMONIC | 0.5 | 14.72 | 7.36 |
| P15AF068 | m | TUBO FORROPLAST DN20 | 10 | 0.5 | 5.00 |
| P15GA020 | m | COND. 750 V 2,5 MM2 CU | 30 | 0.3 | 9.00 |
| LUXOM-2 | ud | MODULO DE CONTROL Y SENSOR (material; 13/11/2019) | 1 | 38.74 | 38.74 |
| P01DW090 | ud | PEQUEÑO MATERIAL | 0.1 | 0.13 | 0.01 |
| %MA | % | MEDIOS AUXILIARES | 2 % | 67.76 | 1.36 |
|  |  | Total |  |  | 69.12 |

| Medición | Uds. | Parcial |
|---|---|---|
| Edificio | 15 | 15.00 |
| Total |  | 15 |

**ES051.12** ud PUN.DE DET.DE PRE.-LUX. 7 METROS EMPOTRADO (15/03/2004)
53 ud × 56.61 (58.31 con costes indirectos) = 3090.43
Punto de regulación alumbrado compuesto por módulo sensor presencia y luminosidad de techo empotrado mod. CP130038 de Legrand o equivalente aprobado (7 metros de alcance a 2.8 metros de altura) con luxómetro regulable, incluso alimentación a módulo de sensor formado por conductor 07Z1-K de 3x2,5 mm2 LH bajo tubo forroplast D20 LH,incluso cajas de registro, programación con mando a distancia (inlcuido) y puesta en servicio. Instalado. Incluso ayudas, medios auxiliares y de seguridad, totalmente terminado.

| Código | Ud | Descripción | Rendimiento | Precio | Importe |
|---|---|---|---|---|---|
| O0101TEL | h | OFICIAL 1ª ELECT-TELECOMONIC | 0.5 | 15.29 | 7.65 |
| O0102TEL | h | OFICIAL 2ª ELECT-TELECOMONIC | 0.5 | 14.72 | 7.36 |
| P15AF068 | m | TUBO FORROPLAST DN20 | 10 | 0.5 | 5.00 |
| P15GA020 | m | COND. 750 V 2,5 MM2 CU | 30 | 0.3 | 9.00 |
| LUXOM-1 | ud | MODULO DE CONTROL Y SENSOR (material; 13/11/2019) | 1 | 26.48 | 26.48 |
| P01DW090 | ud | PEQUEÑO MATERIAL | 0.1 | 0.13 | 0.01 |
| %MA | % | MEDIOS AUXILIARES | 2 % | 55.50 | 1.11 |
|  |  | Total |  |  | 56.61 |

| Medición | Uds. | Parcial |
|---|---|---|
| Edificio | 53 | 53.00 |
| Total |  | 53 |

**ES051.22** ud PUN.DE DET.DE PRE.-LUX. 7 METROS SUPERFICIE (25/02/2007)
22 ud × 68.34 (70.39 con costes indirectos) = 1548.58
Punto de regulación alumbrado compuesto por módulo sensor presencia y luminosidad de techo superficie mod. CP120002 de Legrand o equivalente aprobado (7 metros de alcance a 2.8 metros de altura) con luxómetro regulable, incluso alimentación a módulo de sensor formado por conductor 07Z1-K de 3x2,5 mm2 LH bajo tubo acero M25,incluso cajas de registro, programación con mando a distancia (inlcuido) y puesta en servicio. Instalado. Incluso ayudas, medios auxiliares y de seguridad, totalmente terminado.

| Código | Ud | Descripción | Rendimiento | Precio | Importe |
|---|---|---|---|---|---|
| O0101TEL | h | OFICIAL 1ª ELECT-TELECOMONIC | 0.5 | 15.29 | 7.65 |
| O0102TEL | h | OFICIAL 2ª ELECT-TELECOMONIC | 0.5 | 14.72 | 7.36 |
| TBPVC-20 | m | TUBO ACERO D25 | 10 | 1.65 | 16.50 |
| P15GA020 | m | COND. 750 V 2,5 MM2 CU | 30 | 0.3 | 9.00 |
| LUXOM-1 | ud | MODULO DE CONTROL Y SENSOR | 1 | 26.48 | 26.48 |
| P01DW090 | ud | PEQUEÑO MATERIAL | 0.1 | 0.13 | 0.01 |
| %MA | % | MEDIOS AUXILIARES | 2 % | 67.00 | 1.34 |
|  |  | Total |  |  | 68.34 |

| Medición | Uds. | Parcial |
|---|---|---|
| Edificio | 22 | 22.00 |
| Total |  | 22 |

**ES051.23** ud PUN.DE DET.DE PRE.-LUX. 7 METROS CONTACTOR (25/02/2007)
55 ud × 110.11 (113.41 con costes indirectos) = 6237.55
Punto de regulación alumbrado compuesto por módulo sensor presencia y luminosidad de techo superficie mod. CP12002 de Legrand o equivalente aprobado (7 metros de alcance a 2.8 metros de altura) con luxómetro regulable asociado a contactor IV-25 A AC3 bobina a 230Vac alojado en caja de superficie, incluso alimentación a módulo de sensor formado por conductor 07Z1-K de 3x2,5 mm2 LH bajo tubo acero M25 y cableado de contactor,incluso cajas de registro, programación con mando a distancia (inlcuido) y puesta en servicio. Instalado. Incluso ayudas, medios auxiliares y de seguridad, totalmente terminado.

| Código | Ud | Descripción | Rendimiento | Precio | Importe |
|---|---|---|---|---|---|
| O0101TEL | h | OFICIAL 1ª ELECT-TELECOMONIC | 0.5 | 15.29 | 7.65 |
| O0102TEL | h | OFICIAL 2ª ELECT-TELECOMONIC | 0.5 | 14.72 | 7.36 |
| TBPVC-20 | m | TUBO ACERO D25 | 10 | 1.65 | 16.50 |
| P15GA020 | m | COND. 750 V 2,5 MM2 CU | 40 | 0.3 | 12.00 |
| LUXOM-1 | ud | MODULO DE CONTROL Y SENSOR | 1 | 26.48 | 26.48 |
| E12BT670 | ud | CONTACTOR 4NA DE 25A | 1 | 23.8 | 23.80 |
| CAJASUPER | ud | CAJA SUPERFICIE DE 6 MÓDULOS (material; 21/08/2019) | 1 | 14.15 | 14.15 |
| P01DW090 | ud | PEQUEÑO MATERIAL | 0.1 | 0.13 | 0.01 |
| %MA | % | MEDIOS AUXILIARES | 2 % | 107.95 | 2.16 |
|  |  | Total |  |  | 110.11 |

| Medición | Uds. | Parcial |
|---|---|---|
| Edificio | 55 | 55.00 |
| Total |  | 55 |

**E17MTB010** ud P.LUZ SENCILLO (31/01/2000)
8 ud × 25.69 (26.46 con costes indirectos) = 211.68
Punto de luz sencillo, con conductor 07Z1-K de 2x2,5 mm2+T LH bajo tubo corrugado forroplast/PVC rígido LH y mecanismo Beker R.3 de Hager o equivalente color a definir por la D.F., instalado Incluso ayudas, medios auxiliares y de seguridad, totalmente terminado.

| Código | Ud | Descripción | Rendimiento | Precio | Importe |
|---|---|---|---|---|---|
| O0101TEL | h | OFICIAL 1ª ELECT-TELECOMONIC | 0.35 | 15.29 | 5.35 |
| O0102TEL | h | OFICIAL 2ª ELECT-TELECOMONIC | 0.35 | 14.72 | 5.15 |
| P15AF068 | m | TUBO FORROPLAST DN20 | 6 | 0.5 | 3.00 |
| P15GA020 | m | COND. 750 V 2,5 MM2 CU | 24 | 0.3 | 7.20 |
| P15GK050 | ud | CAJA MECAN. EMPOTRAR ENLAZABLE | 0.5 | 0.2 | 0.10 |
| P15MRB010 | ud | INTERRUPTOR COMPLETO | 0.5 | 8.78 | 4.39 |
| P01DW090 | ud | PEQUEÑO MATERIAL | 0.01 | 0.13 | 0.00 |
| %MA | % | MEDIOS AUXILIARES | 2 % | 25.19 | 0.50 |
|  |  | Total |  |  | 25.69 |

| Medición | Uds. | Parcial |
|---|---|---|
| Edificio | 8 | 8.00 |
| Total |  | 8 |

**E17MTBTEL** ud P.LUZ SENCILLO PULSADOR (31/01/2000)
21 ud × 30.19 (31.1 con costes indirectos) = 653.10
Punto de luz sencillo accionado por pulsador asociadoa telerruptor, con conductor 07Z1-K de 2x2,5 mm2+T LH bajo tubo corrugado forroplast/PVC rígido LH y mecanismo Beker R.3 de Hager o equivalente color a definir por la D.F., instalado Incluso ayudas, medios auxiliares y de seguridad, totalmente terminado.

| Código | Ud | Descripción | Rendimiento | Precio | Importe |
|---|---|---|---|---|---|
| O0101TEL | h | OFICIAL 1ª ELECT-TELECOMONIC | 0.5 | 15.29 | 7.65 |
| O0102TEL | h | OFICIAL 2ª ELECT-TELECOMONIC | 0.5 | 14.72 | 7.36 |
| P15AF068 | m | TUBO FORROPLAST DN20 | 7 | 0.5 | 3.50 |
| P15GA020 | m | COND. 750 V 2,5 MM2 CU | 21 | 0.3 | 6.30 |
| P15GK050 | ud | CAJA MECAN. EMPOTRAR ENLAZABLE | 1 | 0.2 | 0.20 |
| P15MRB0101 | ud | PULSADOR COMPLETO (material; 21/08/2019) | 0.5 | 9.18 | 4.59 |
| P01DW090 | ud | PEQUEÑO MATERIAL | 0.01 | 0.13 | 0.00 |
| %MA | % | MEDIOS AUXILIARES | 2 % | 29.60 | 0.59 |
|  |  | Total |  |  | 30.19 |

| Medición | Uds. | Parcial |
|---|---|---|
| Edificio | 21 | 21.00 |
| Total |  | 21 |

**E17MLD010** ud P.LUZ SENCILLO LEGRAND PLEXO (31/01/2000)
24 ud × 25.7 (26.47 con costes indirectos) = 635.28
Punto de luz sencillo, con conductor 07Z1-K de 2x2,5 mm2+T LH bajo tubo de acero y mecanismo tipo plexo Legrand, instalado o equivalente. Incluso ayudas, medios auxiliares y de seguridad, totalmente terminado.

| Código | Ud | Descripción | Rendimiento | Precio | Importe |
|---|---|---|---|---|---|
| O0101TEL | h | OFICIAL 1ª ELECT-TELECOMONIC | 0.35 | 15.29 | 5.35 |
| O0102TEL | h | OFICIAL 2ª ELECT-TELECOMONIC | 0.35 | 14.72 | 5.15 |
| P15GA020 | m | COND. 750 V 2,5 MM2 CU | 16 | 0.3 | 4.80 |
| P15GA069 | m | TUBO GALVANIZADO DN25 | 8 | 0.65 | 5.20 |
| P15GK050 | ud | CAJA MECAN. EMPOTRAR ENLAZABLE | 1 | 0.2 | 0.20 |
| P15MLA010 | ud | INTERRUPTOR UNIPO. LEGRAND PLEXO (material; 15/03/2004) | 1 | 4.5 | 4.50 |
| P01DW090 | ud | PEQUEÑO MATERIAL | 0.01 | 0.13 | 0.00 |
| %MA | % | MEDIOS AUXILIARES | 2 % | 25.20 | 0.50 |
|  |  | Total |  |  | 25.7 |

| Medición | Uds. | Parcial |
|---|---|---|
| Edificio | 24 | 24.00 |
| Total |  | 24 |

**E17MKMLD11** ud P.LUZ CONMUTADO LEGRAND PLEXO (31/01/2000)
4 ud × 30.29 (31.2 con costes indirectos) = 124.80
Punto de luz conmutado, con conductor 07Z1-K de 2x2,5 mm2+T LH bajo tubo de acero y mecanismo tipo plexo Legrand, instalado o equivalente. Incluso ayudas, medios auxiliares y de seguridad, totalmente terminado.

| Código | Ud | Descripción | Rendimiento | Precio | Importe |
|---|---|---|---|---|---|
| O0101TEL | h | OFICIAL 1ª ELECT-TELECOMONIC | 0.35 | 15.29 | 5.35 |
| O0102TEL | h | OFICIAL 2ª ELECT-TELECOMONIC | 0.35 | 14.72 | 5.15 |
| P15GA020 | m | COND. 750 V 2,5 MM2 CU | 16 | 0.3 | 4.80 |
| P15GA069 | m | TUBO GALVANIZADO DN25 | 8 | 0.65 | 5.20 |
| P15GK050 | ud | CAJA MECAN. EMPOTRAR ENLAZABLE | 1 | 0.2 | 0.20 |
| P15MLA010 | ud | INTERRUPTOR UNIPO. LEGRAND PLEXO | 2 | 4.5 | 9.00 |
| P01DW090 | ud | PEQUEÑO MATERIAL | 0.01 | 0.13 | 0.00 |
| %MA | % | MEDIOS AUXILIARES | 2 % | 29.70 | 0.59 |
|  |  | Total |  |  | 30.29 |

| Medición | Uds. | Parcial |
|---|---|---|
| Edificio | 4 | 4.00 |
| Total |  | 4 |

**E17MLD025** ud ALUMBRADO/FUERZA HUECO DE ASCENSOR (31/01/2000)
1 ud × 412.64 (425.02 con costes indirectos) = 425.02
Instalación alumbrado y fuerza de interior hueco ascensor compuesta por 4 plafones con LED 13W, dos conmutadores Plexo o equivalente, una toma de corriente plexo, tubo PVC rígido Dn 20 mm LH y cable RZ1 0,6/1 kV LH de 3x2,5 mm2, instalado. Incluso ayudas, medios auxiliares y de seguridad, totalmente terminado.

| Código | Ud | Descripción | Rendimiento | Precio | Importe |
|---|---|---|---|---|---|
| O0101TEL | h | OFICIAL 1ª ELECT-TELECOMONIC | 4.5 | 15.29 | 68.81 |
| O0102TEL | h | OFICIAL 2ª ELECT-TELECOMONIC | 4.5 | 14.72 | 66.24 |
| P16BF031 | ud | PLAFON REJILLA LED 13W (material; 13/11/2019) | 4 | 46.25 | 185.00 |
| P15GA043 | m | COND.RIGI. 0.6/1KW 3X2.5 MM2 CU (material; 15/03/2004) | 22 | 2.2 | 48.40 |
| P15AF071 | m | TUBO RÍGIDO PVC DN20 (material; 15/03/2004) | 22 | 0.65 | 14.30 |
| P15GK050 | ud | CAJA MECAN. EMPOTRAR ENLAZABLE | 3 | 0.2 | 0.60 |
| P15MLA020 | ud | CONMUTADOR LEGRAND PLEXO (material; 15/03/2004) | 2 | 6.2 | 12.40 |
| P15MLA022 | ud | BASE 10/16A LEGRAND PLEXO (material; 15/03/2004) | 1 | 8.8 | 8.80 |
| P01DW090 | ud | PEQUEÑO MATERIAL | 0.01 | 0.13 | 0.00 |
| %MA | % | MEDIOS AUXILIARES | 2 % | 404.55 | 8.09 |
|  |  | Total |  |  | 412.64 |

| Medición | Uds. | Parcial |
|---|---|---|
| Edificio | 1 | 1.00 |
| Total |  | 1 |

**E17MTB061** ud PUNTO LUZ EMERGENCIA (15/03/2004)
318 ud × 14.99 (15.44 con costes indirectos) = 4909.92
Punto de luz emergencia, con conductor 07Z1-K de 2x1,5 mm2 LH bajo tubo corrugado forroplast/PVC rígido LH, instalado. Incluso ayudas, medios auxiliares y de seguridad, totalmente terminado.

| Código | Ud | Descripción | Rendimiento | Precio | Importe |
|---|---|---|---|---|---|
| O0101TEL | h | OFICIAL 1ª ELECT-TELECOMONIC | 0.25 | 15.29 | 3.82 |
| O0102TEL | h | OFICIAL 2ª ELECT-TELECOMONIC | 0.25 | 14.72 | 3.68 |
| P15AF068 | m | TUBO FORROPLAST DN20 | 8 | 0.5 | 4.00 |
| P15GA010 | m | COND. RÍGI. 750 V 1,5 MM2 CU | 16 | 0.2 | 3.20 |
| P01DW090 | ud | PEQUEÑO MATERIAL | 0.01 | 0.13 | 0.00 |
| %MA | % | MEDIOS AUXILIARES | 2 % | 14.70 | 0.29 |
|  |  | Total |  |  | 14.99 |

| Medición | Uds. | Parcial |
|---|---|---|
| Edificio | 318 | 318.00 |
| Total |  | 318 |

**E17MTB062** ud PUNTO LUZ EMERGENCIA ACERO (15/03/2004)
12 ud × 19.28 (19.86 con costes indirectos) = 238.32
Punto de luz emergencia, con conductor 07Z1-K de 2x1,5 mm2 LH bajo tubo de acero DN 25 mm, instalado. Incluso ayudas, medios auxiliares y de seguridad, totalmente terminado.

| Código | Ud | Descripción | Rendimiento | Precio | Importe |
|---|---|---|---|---|---|
| O0101TEL | h | OFICIAL 1ª ELECT-TELECOMONIC | 0.35 | 15.29 | 5.35 |
| O0102TEL | h | OFICIAL 2ª ELECT-TELECOMONIC | 0.35 | 14.72 | 5.15 |
| P15GA069 | m | TUBO GALVANIZADO DN25 | 8 | 0.65 | 5.20 |
| P15GA010 | m | COND. RÍGI. 750 V 1,5 MM2 CU | 16 | 0.2 | 3.20 |
| P01DW090 | ud | PEQUEÑO MATERIAL | 0.01 | 0.13 | 0.00 |
| %MA | % | MEDIOS AUXILIARES | 2 % | 18.90 | 0.38 |
|  |  | Total |  |  | 19.28 |

| Medición | Uds. | Parcial |
|---|---|---|
| Edificio | 12 | 12.00 |
| Total |  | 12 |

**E17MTB070** ud B.ENCHUFE SCHUKO EMPOTRADA (31/01/2000)
124 ud × 26.63 (27.43 con costes indirectos) = 3401.32
Toma de corriente Shucko 2P+T 16, con conductor 07Z1-K de 2x2,5 mm2+T LH bajo tubo forroplast D25 LH y mecanismo Beker R.3 de Hager o equivalente color a definir por la D.F., instalado. Incluso ayudas, medios auxiliares y de seguridad, totalmente terminado.

| Código | Ud | Descripción | Rendimiento | Precio | Importe |
|---|---|---|---|---|---|
| O0101TEL | h | OFICIAL 1ª ELECT-TELECOMONIC | 0.25 | 15.29 | 3.82 |
| O0102TEL | h | OFICIAL 2ª ELECT-TELECOMONIC | 0.35 | 14.72 | 5.15 |
| P15AF068 | m | TUBO FORROPLAST DN20 | 6 | 0.5 | 3.00 |
| P15GA020 | m | COND. 750 V 2,5 MM2 CU | 18 | 0.3 | 5.40 |
| P15GK050 | ud | CAJA MECAN. EMPOTRAR ENLAZABLE | 1 | 0.2 | 0.20 |
| P15MRB070 | ud | BASE ENCH.SCHUKO (material; 31/01/2000) | 1 | 8.54 | 8.54 |
| P01DW090 | ud | PEQUEÑO MATERIAL | 0.01 | 0.13 | 0.00 |
| %MA | % | MEDIOS AUXILIARES | 2 % | 26.11 | 0.52 |
|  |  | Total |  |  | 26.63 |

| Medición | Uds. | Parcial |
|---|---|---|
| Edificio | 123 | 123.00 |
| base para conectar reloj vestibulo | 1 | 1.00 |
| Total |  | 124 |

**E17MTBO700** ud B.ENCHUFE SCHUKO SUPERFICIE (31/01/2000)
114 ud × 35.64 (36.71 con costes indirectos) = 4184.94
Toma de corriente en caja de superficie Shucko 2P+T 16, con conductor 07Z1-K de 2x2,5 mm2+T LH bajo tubo acero D25 y mecanismo Beker R.3 de Hager o equivalente en caja de superficie color a definir por la D.F., instalado. Incluso ayudas, medios auxiliares y de seguridad, totalmente terminado.

| Código | Ud | Descripción | Rendimiento | Precio | Importe |
|---|---|---|---|---|---|
| O0101TEL | h | OFICIAL 1ª ELECT-TELECOMONIC | 0.35 | 15.29 | 5.35 |
| O0102TEL | h | OFICIAL 2ª ELECT-TELECOMONIC | 0.35 | 14.72 | 5.15 |
| P15GA020 | m | COND. 750 V 2,5 MM2 CU | 18 | 0.3 | 5.40 |
| TBPVC-20 | m | TUBO ACERO D25 | 6 | 1.65 | 9.90 |
| P15GK0511 | ud | CAJA MECAN. SUPERFICIE ENLAZABLE | 1 | 0.6 | 0.60 |
| P15MRB070 | ud | BASE ENCH.SCHUKO | 1 | 8.54 | 8.54 |
| P01DW090 | ud | PEQUEÑO MATERIAL | 0.01 | 0.13 | 0.00 |
| %MA | % | MEDIOS AUXILIARES | 2 % | 34.94 | 0.70 |
|  |  | Total |  |  | 35.64 |

| Medición | Uds. | Parcial |
|---|---|---|
| Edificio | 114 | 114.00 |
| Total |  | 114 |

**E17MTB071** ud B.ENCHUFE SCHUKO ESTANCA (31/01/2000)
11 ud × 38.56 (39.72 con costes indirectos) = 436.92
Toma de corriente tipo Shucko 2P+T 16, con conductor 07Z1-K de 2x2,5 mm2+T LH bajo tubo de acero Dn 25 mm y mecanismo tipo plexo, instalado. Incluso ayudas, medios auxiliares y de seguridad, totalmente terminado.

| Código | Ud | Descripción | Rendimiento | Precio | Importe |
|---|---|---|---|---|---|
| O0101TEL | h | OFICIAL 1ª ELECT-TELECOMONIC | 0.55 | 15.29 | 8.41 |
| O0102TEL | h | OFICIAL 2ª ELECT-TELECOMONIC | 0.35 | 14.72 | 5.15 |
| P15GA069 | m | TUBO GALVANIZADO DN25 | 10 | 0.65 | 6.50 |
| P15GA020 | m | COND. 750 V 2,5 MM2 CU | 30 | 0.3 | 9.00 |
| P15GK050 | ud | CAJA MECAN. EMPOTRAR ENLAZABLE | 1 | 0.2 | 0.20 |
| P15GK051 | ud | BASE ENCH.SCHUKO (material; 15/03/2004) | 1 | 8.54 | 8.54 |
| P01DW090 | ud | PEQUEÑO MATERIAL | 0.01 | 0.13 | 0.00 |
| %MA | % | MEDIOS AUXILIARES | 2 % | 37.80 | 0.76 |
|  |  | Total |  |  | 38.56 |

| Medición | Uds. | Parcial |
|---|---|---|
| Edificio | 11 | 11.00 |
| Total |  | 11 |

**ES052** ud PUN.DE ALI. A VENTANA-PERSIANA MOTORIZADA (15/03/2004)
3 ud × 31.54 (32.49 con costes indirectos) = 97.47
Punto de alimentación a ventana/persiana motorizada formado por pulsador doble, con conductor 07Z1-K de 2x2,5 mm2+T LH bajo tubo forroplast/PVC rígido D20 LH y mecanismos Beker R.3 de Hager color a definir por la D.F. o equivalente , instalado. Incluso ayudas, medios auxiliares y de seguridad, totalmente terminado.

| Código | Ud | Descripción | Rendimiento | Precio | Importe |
|---|---|---|---|---|---|
| O0101TEL | h | OFICIAL 1ª ELECT-TELECOMONIC | 0.25 | 15.29 | 3.82 |
| O0102TEL | h | OFICIAL 2ª ELECT-TELECOMONIC | 0.25 | 14.72 | 3.68 |
| P15AF068 | m | TUBO FORROPLAST DN20 | 10 | 0.5 | 5.00 |
| ES052.1 | m | MECANISMO PULSADOR (material; 25/02/2007) | 1 | 9.42 | 9.42 |
| P15GA020 | m | COND. 750 V 2,5 MM2 CU | 30 | 0.3 | 9.00 |
| P01DW090 | ud | PEQUEÑO MATERIAL | 0.01 | 0.13 | 0.00 |
| %MA | % | MEDIOS AUXILIARES | 2 % | 30.92 | 0.62 |
|  |  | Total |  |  | 31.54 |

| Medición | Uds. | Parcial |
|---|---|---|
| Edificio | 1 | 1.00 |
| estor auditorio | 1 | 1.00 |
| persiana lucernario auditorio | 1 | 1.00 |
| Total |  | 3 |

**ES05233** ud PUNTO DE ALIMENTACION A PUERTA MOTORIZADA (15/03/2004)
1 ud × 21.93 (22.59 con costes indirectos) = 22.59
Punto de alimentación a puerta motorizada con conductor 07Z1-K de 2x2,5 mm2+T LH bajo tubo forroplast/PVC rígido D20 LH, instalado. Incluso ayudas, medios auxiliares y de seguridad, totalmente terminado.

| Código | Ud | Descripción | Rendimiento | Precio | Importe |
|---|---|---|---|---|---|
| O0101TEL | h | OFICIAL 1ª ELECT-TELECOMONIC | 0.25 | 15.29 | 3.82 |
| O0102TEL | h | OFICIAL 2ª ELECT-TELECOMONIC | 0.25 | 14.72 | 3.68 |
| P15AF068 | m | TUBO FORROPLAST DN20 | 10 | 0.5 | 5.00 |
| P15GA020 | m | COND. 750 V 2,5 MM2 CU | 30 | 0.3 | 9.00 |
| P01DW090 | ud | PEQUEÑO MATERIAL | 0.01 | 0.13 | 0.00 |
| %MA | % | MEDIOS AUXILIARES | 2 % | 21.50 | 0.43 |
|  |  | Total |  |  | 21.93 |

| Medición | Uds. | Parcial |
|---|---|---|
| Edificio | 1 | 1.00 |
| Total |  | 1 |

**E018** ud PUNTO DE ALIMENTACION A EXTRACTOR (15/03/2004)
14 ud × 46.42 (47.81 con costes indirectos) = 669.34
Punto de alimentación a extractor con conductor 07Z1-K de 2x2,5 mm2+T LH bajo tubo de acero Dn 20 mm., instalado. Incluso ayudas, medios auxiliares y de seguridad, totalmente terminado.

| Código | Ud | Descripción | Rendimiento | Precio | Importe |
|---|---|---|---|---|---|
| O0101TEL | h | OFICIAL 1ª ELECT-TELECOMONIC | 1 | 15.29 | 15.29 |
| O0102TEL | h | OFICIAL 2ª ELECT-TELECOMONIC | 1 | 14.72 | 14.72 |
| P15GA069 | m | TUBO GALVANIZADO DN25 | 10 | 0.65 | 6.50 |
| P15GA020 | m | COND. 750 V 2,5 MM2 CU | 30 | 0.3 | 9.00 |
| P01DW090 | ud | PEQUEÑO MATERIAL | 0.01 | 0.13 | 0.00 |
| %MA | % | MEDIOS AUXILIARES | 2 % | 45.51 | 0.91 |
|  |  | Total |  |  | 46.42 |

| Medición | Uds. | Parcial |
|---|---|---|
| Edificio | 14 | 14.00 |
| Total |  | 14 |

**E01844** ud PUN.DE ALI. A DISTRIBUIDOR DE SUELO RADIANTE (15/03/2004)
23 ud × 26.73 (27.53 con costes indirectos) = 633.19
Punto de alimentación a distribuidor de suelo rediante con conductor 07Z1-K de 2x2,5 mm2+T LH bajo tubo forroplast/PVC rígido D20 LH, instalado. Incluso ayudas, medios auxiliares y de seguridad, totalmente terminado.

| Código | Ud | Descripción | Rendimiento | Precio | Importe |
|---|---|---|---|---|---|
| O0101TEL | h | OFICIAL 1ª ELECT-TELECOMONIC | 0.5 | 15.29 | 7.65 |
| O0102TEL | h | OFICIAL 2ª ELECT-TELECOMONIC | 0.5 | 14.72 | 7.36 |
| P15AF068 | m | TUBO FORROPLAST DN20 | 8 | 0.5 | 4.00 |
| P15GA020 | m | COND. 750 V 2,5 MM2 CU | 24 | 0.3 | 7.20 |
| P01DW090 | ud | PEQUEÑO MATERIAL | 0.01 | 0.13 | 0.00 |
| %MA | % | MEDIOS AUXILIARES | 2 % | 26.21 | 0.52 |
|  |  | Total |  |  | 26.73 |

| Medición | Uds. | Parcial |
|---|---|---|
| Edificio | 23 | 23.00 |
| Total |  | 23 |

**E17MTB050** ud P. TIRADOR BAÑO ADAPTADO (31/01/2000)
8 ud × 38.46 (39.61 con costes indirectos) = 316.88
Instalación de tirador para aseo adaptado asociado a alarma sonora y visual, incluida, en zona de paso frecuente, con conductor 07Z1-K de 2x2,5 mm2+T LH bajo tubo corrugado forroplast LH, instalado. Incluso ayudas, medios auxiliares y de seguridad, totalmente terminado.

| Código | Ud | Descripción | Rendimiento | Precio | Importe |
|---|---|---|---|---|---|
| O0101TEL | h | OFICIAL 1ª ELECT-TELECOMONIC | 0.25 | 15.29 | 3.82 |
| O0102TEL | h | OFICIAL 2ª ELECT-TELECOMONIC | 0.25 | 14.72 | 3.68 |
| P15AF068 | m | TUBO FORROPLAST DN20 | 6 | 0.5 | 3.00 |
| P15GA020 | m | COND. 750 V 2,5 MM2 CU | 18 | 0.3 | 5.40 |
| P15GK050 | ud | CAJA MECAN. EMPOTRAR ENLAZABLE | 1 | 0.2 | 0.20 |
| P15MRB050 | ud | PULSADOR (material; 31/01/2000) | 1 | 9.25 | 9.25 |
| P15MW010 | ud | ZUMBADOR+SEÑAL VISUAL (material; 31/01/2000) | 1 | 12.23 | 12.23 |
| P01DW090 | ud | PEQUEÑO MATERIAL | 1 | 0.13 | 0.13 |
| %MA | % | MEDIOS AUXILIARES | 2 % | 37.71 | 0.75 |
|  |  | Total |  |  | 38.46 |

| Medición | Uds. | Parcial |
|---|---|---|
| Edificio | 8 | 8.00 |
| Total |  | 8 |

**E17MTB073.1** ud PUE.TRA.EMP.PAR.CIMA SER.M - 2RJ45+4ENCHU... (31/01/2000)
19 ud × 143.29 (147.59 con costes indirectos) = 2804.21
Puesto de trabajo formado por caja empotrada en pared CIMA o equivalente serie M, de 3 módulos compuesta por 2 tomas de corriente schucko 2P+T 16A blancas, 2 tomas de corriente schucko 2P+T 16A rojas, 1 marco para dos conector RJ 45 Cat 6, incluso doble punto de alimentación hasta línea de distribución bajo tubo forroplast D20 mm LH y conductor 07Z1-K de 3x2,5 mm2 y p.p. tubo forroplast LH D20 para red datos, cajas registro LH, completa e instalada. Incluso ayudas, medios auxiliares y de seguridad, totalmente terminado.

| Código | Ud | Descripción | Rendimiento | Precio | Importe |
|---|---|---|---|---|---|
| O0101TEL | h | OFICIAL 1ª ELECT-TELECOMONIC | 0.7 | 15.29 | 10.70 |
| O0102TEL | h | OFICIAL 2ª ELECT-TELECOMONIC | 0.7 | 14.72 | 10.30 |
| P15AF068 | m | TUBO FORROPLAST DN20 | 20 | 0.5 | 10.00 |
| P15GA020 | m | COND. 750 V 2,5 MM2 CU | 30 | 0.3 | 9.00 |
| P22IM048 | ud | CAJA CIMA SERIE M (material; 15/03/2004) | 1 | 10.5 | 10.50 |
| P22IM050 | ud | TOMA P/INFORMÁTICA RJ45 (material; 13/11/2019) | 2 | 19.9 | 39.80 |
| P22IM060 | ud | PLACA CENTRAL P/TOMA SIMPLE RJ45 (material; 13/11/2019) | 2 | 3.51 | 7.02 |
| P22IM100 | ud | MARCO ACOPLAMIENTO S.BÁSICO (material; 13/11/2019) | 4 | 1.3 | 5.20 |
| P22IM150 | ud | MARCO EXTERIOR 1 ELEM. S.BÁSICA (material; 13/11/2019) | 4 | 0.75 | 3.00 |
| P15GK050 | ud | CAJA MECAN. EMPOTRAR ENLAZABLE | 4 | 0.2 | 0.80 |
| P15GK051 | ud | BASE ENCH.SCHUKO | 4 | 8.54 | 34.16 |
| P01DW090 | ud | PEQUEÑO MATERIAL | 0.01 | 0.13 | 0.00 |
| %MA | % | MEDIOS AUXILIARES | 2 % | 140.48 | 2.81 |
|  |  | Total |  |  | 143.29 |

| Medición | Uds. | Parcial |
|---|---|---|
| Edificio | 19 | 19.00 |
| Total |  | 19 |

**E17MTB073.33** ud PUE.TRA.SUP.PAR.CIMA SER.M - 2RJ45+4ENCHU... (31/01/2000)
97 ud × 161.66 (166.51 con costes indirectos) = 16151.47
Puesto de trabajo formado por caja superficie en pared CIMA o equivalente serie M, de 3 módulos compuesta por 2 tomas de corriente schucko 2P+T 16A blancas, 2 tomas de corriente schucko 2P+T 16A rojas, 1 marco para dos conector RJ 45 Cat 6, incluso doble punto de alimentación hasta línea de distribución bajo tubo acero M25 y conductor 07Z1-K de 3x2,5 mm2 y p.p. tubo acero M25 para red datos, cajas registro LH, completa e instalada. Incluso ayudas, medios auxiliares y de seguridad, totalmente terminado.

| Código | Ud | Descripción | Rendimiento | Precio | Importe |
|---|---|---|---|---|---|
| O0101TEL | h | OFICIAL 1ª ELECT-TELECOMONIC | 0.9 | 15.29 | 13.76 |
| O0102TEL | h | OFICIAL 2ª ELECT-TELECOMONIC | 0.9 | 14.72 | 13.25 |
| P15AF068 | m | TUBO FORROPLAST DN20 | 5 | 0.5 | 2.50 |
| P15GA069 | m | TUBO GALVANIZADO DN25 | 30 | 0.65 | 19.50 |
| P15GA020 | m | COND. 750 V 2,5 MM2 CU | 30 | 0.3 | 9.00 |
| P22IM048 | ud | CAJA CIMA SERIE M | 1 | 10.5 | 10.50 |
| P22IM050 | ud | TOMA P/INFORMÁTICA RJ45 | 2 | 19.9 | 39.80 |
| P22IM060 | ud | PLACA CENTRAL P/TOMA SIMPLE RJ45 | 2 | 3.51 | 7.02 |
| P22IM100 | ud | MARCO ACOPLAMIENTO S.BÁSICO | 4 | 1.3 | 5.20 |
| P22IM150 | ud | MARCO EXTERIOR 1 ELEM. S.BÁSICA | 4 | 0.75 | 3.00 |
| P15GK050 | ud | CAJA MECAN. EMPOTRAR ENLAZABLE | 4 | 0.2 | 0.80 |
| P15GK051 | ud | BASE ENCH.SCHUKO | 4 | 8.54 | 34.16 |
| P01DW090 | ud | PEQUEÑO MATERIAL | 0.01 | 0.13 | 0.00 |
| %MA | % | MEDIOS AUXILIARES | 2 % | 158.49 | 3.17 |
|  |  | Total |  |  | 161.66 |

| Medición | Uds. | Parcial |
|---|---|---|
| Edificio | 97 | 97.00 |
| Total |  | 97 |

**E17MTB074** ud PUE.TRA.SUP.CIMA SER.M - 2RJ45+3ENC. , HDMI (31/01/2000)
17 ud × 159.61 (164.4 con costes indirectos) = 2794.80
Puesto de trabajo formado por caja superficie en pared CIMA o equivalente serie M, de 3 módulos compuesta por 2 tomas de corriente schucko 2P+T 16A blancas, 1 toma de corriente schucko 2P+T 16A roja, 1 marco para dos conectores RJ 45 Cat 6, 1 conector HDMI acodado, incluso doble punto de alimentación hasta línea de distribución bajo acero M25 y conductor 07Z1-K de 3x2,5 mm2 y p.p. tubo acero M25 para red datos, cajas registro LH, completa e instalada. Incluso ayudas, medios auxiliares y de seguridad, totalmente terminado.

| Código | Ud | Descripción | Rendimiento | Precio | Importe |
|---|---|---|---|---|---|
| O0101TEL | h | OFICIAL 1ª ELECT-TELECOMONIC | 1 | 15.29 | 15.29 |
| O0102TEL | h | OFICIAL 2ª ELECT-TELECOMONIC | 1 | 14.72 | 14.72 |
| P15AF068 | m | TUBO FORROPLAST DN20 | 5 | 0.5 | 2.50 |
| P15GA069 | m | TUBO GALVANIZADO DN25 | 30 | 0.65 | 19.50 |
| P15GA020 | m | COND. 750 V 2,5 MM2 CU | 30 | 0.3 | 9.00 |
| P22IM048 | ud | CAJA CIMA SERIE M | 1 | 10.5 | 10.50 |
| P22IM050 | ud | TOMA P/INFORMÁTICA RJ45 | 2 | 19.9 | 39.80 |
| P22IM060 | ud | PLACA CENTRAL P/TOMA SIMPLE RJ45 | 2 | 3.51 | 7.02 |
| USB7HDMI | ud | TOMA HDMI ACODADA (material; 13/11/2019) | 1 | 5.78 | 5.78 |
| P22IM100 | ud | MARCO ACOPLAMIENTO S.BÁSICO | 3 | 1.3 | 3.90 |
| P22IM150 | ud | MARCO EXTERIOR 1 ELEM. S.BÁSICA | 3 | 0.75 | 2.25 |
| P15GK050 | ud | CAJA MECAN. EMPOTRAR ENLAZABLE | 3 | 0.2 | 0.60 |
| P15GK051 | ud | BASE ENCH.SCHUKO | 3 | 8.54 | 25.62 |
| P01DW090 | ud | PEQUEÑO MATERIAL | 0.01 | 0.13 | 0.00 |
| %MA | % | MEDIOS AUXILIARES | 2 % | 156.48 | 3.13 |
|  |  | Total |  |  | 159.61 |

| Medición | Uds. | Parcial |
|---|---|---|
| Edificio | 17 | 17.00 |
| Total |  | 17 |

**E17MTB075** ud PUE.TRA.EMP.SUE. SIMON 500- 2RJ45+4ENCHUFES (31/01/2000)
4 ud × 175.43 (180.69 con costes indirectos) = 722.76
Puesto de trabajo formado por caja de empotrar en suelo Simon o equivalente 500 Cima con tapa, para 3 módulos compuesta por 2 tomas de corriente schucko 2P+T 16A blancas, 2 tomas de corriente schucko 2P+T 16A rojas, 1 marco para dos conector RJ 45 Cat 6, incluso doble punto de alimentación hasta línea de distribución bajo tubo de acero M25 y conductor 07Z1-K de 3x2,5 mm2 y p.p. tubo de acero M25 para red datos, cajas registro LH, completa e instalada. Incluso ayudas, medios auxiliares y de seguridad, totalmente terminado.

| Código | Ud | Descripción | Rendimiento | Precio | Importe |
|---|---|---|---|---|---|
| O0101TEL | h | OFICIAL 1ª ELECT-TELECOMONIC | 0.9 | 15.29 | 13.76 |
| O0102TEL | h | OFICIAL 2ª ELECT-TELECOMONIC | 0.9 | 14.72 | 13.25 |
| P15AF068 | m | TUBO FORROPLAST DN20 | 5 | 0.5 | 2.50 |
| P15GA069 | m | TUBO GALVANIZADO DN25 | 30 | 0.65 | 19.50 |
| P15GA020 | m | COND. 750 V 2,5 MM2 CU | 30 | 0.3 | 9.00 |
| P22IM55 | ud | CAJA SUELO SIMON 500 (material; 13/11/2019) | 1 | 24 | 24.00 |
| P22IM050 | ud | TOMA P/INFORMÁTICA RJ45 | 2 | 19.9 | 39.80 |
| P22IM060 | ud | PLACA CENTRAL P/TOMA SIMPLE RJ45 | 2 | 3.51 | 7.02 |
| P22IM100 | ud | MARCO ACOPLAMIENTO S.BÁSICO | 4 | 1.3 | 5.20 |
| P22IM150 | ud | MARCO EXTERIOR 1 ELEM. S.BÁSICA | 4 | 0.75 | 3.00 |
| P15GK050 | ud | CAJA MECAN. EMPOTRAR ENLAZABLE | 4 | 0.2 | 0.80 |
| P15GK051 | ud | BASE ENCH.SCHUKO | 4 | 8.54 | 34.16 |
| P01DW090 | ud | PEQUEÑO MATERIAL | 0.01 | 0.13 | 0.00 |
| %MA | % | MEDIOS AUXILIARES | 2 % | 171.99 | 3.44 |
|  |  | Total |  |  | 175.43 |

| Medición | Uds. | Parcial |
|---|---|---|
| Suelo auditorio | 4 | 4.00 |
| Total |  | 4 |

**E1777MT** ud PRE. PARA PANTALLA DIGITAL INTERACTIVA (PDI) (15/06/2010)
17 ud × 24.51 (25.25 con costes indirectos) = 429.25
Presinstalación para pantalla digital activa (PDI) formada por 2 tubos corrugados forroplast gp7 de Dn 32mm, instalados desde Puesto de Trabajo de Profesor hasta caja de registro en pared de 110x110 mm. Instalada. Incluso ayudas, medios auxiliares y de seguridad, totalmente terminado.

| Código | Ud | Descripción | Rendimiento | Precio | Importe |
|---|---|---|---|---|---|
| O0101TEL | h | OFICIAL 1ª ELECT-TELECOMONIC | 0.4 | 15.29 | 6.12 |
| O0102TEL | h | OFICIAL 2ª ELECT-TELECOMONIC | 0.4 | 14.72 | 5.89 |
| P15AF4400 | m | TUBO FORROPLAST DN40 (material; 13/11/2019) | 16 | 0.75 | 12.00 |
| P01DW090 | ud | PEQUEÑO MATERIAL | 0.15 | 0.13 | 0.02 |
| %MA | % | MEDIOS AUXILIARES | 2 % | 24.03 | 0.48 |
|  |  | Total |  |  | 24.51 |

| Medición | Uds. | Parcial |
|---|---|---|
| Edificio | 17 | 17.00 |
| Total |  | 17 |

**ROSETA** ud ROSETA PARA ALOJAR 1 RJ45 (31/01/2000)
1 ud × 17.23 (17.75 con costes indirectos) = 17.75
Roseta de superficie con marco para un conector RJ 45 Cat 6A, incluso p.p. tubo forroplast LH D25 para red datos, cajas registro LH, completa e instalada. Incluso medios auxiliares y costes indirectos.

| Código | Ud | Descripción | Rendimiento | Precio | Importe |
|---|---|---|---|---|---|
| O0101TEL | h | OFICIAL 1ª ELECT-TELECOMONIC | 0.2 | 15.29 | 3.06 |
| O0102TEL | h | OFICIAL 2ª ELECT-TELECOMONIC | 0.2 | 14.72 | 2.94 |
| P15AF068 | m | TUBO FORROPLAST DN20 | 10 | 0.5 | 5.00 |
| P22IM060 | ud | PLACA CENTRAL P/TOMA SIMPLE RJ45 | 1 | 3.51 | 3.51 |
| P22IM100 | ud | MARCO ACOPLAMIENTO S.BÁSICO | 1 | 1.3 | 1.30 |
| P22IM150 | ud | MARCO EXTERIOR 1 ELEM. S.BÁSICA | 1 | 0.75 | 0.75 |
| P15GK050 | ud | CAJA MECAN. EMPOTRAR ENLAZABLE | 1 | 0.2 | 0.20 |
| P01DW090 | ud | PEQUEÑO MATERIAL | 1 | 0.13 | 0.13 |
| %MA | % | MEDIOS AUXILIARES | 2 % | 16.89 | 0.34 |
|  |  | Total |  |  | 17.23 |

| Medición | Uds. | Parcial |
|---|---|---|
| Edificio | 1 | 1.00 |
| Total |  | 1 |

**E17MTB052** ud RED EQUIPOTENCIAL EN ASEOS/VESTUARIOS (31/01/2000)
14 ud × 43.31 (44.61 con costes indirectos) = 624.54
Red equipotencial en aseos y locales húmedos, mediante conductor de cobre 07Z1-K de 4 mm2 conforme ITC-BT-18. Totalmente instalado. Incluso ayudas, medios auxiliares y de seguridad, totalmente terminado.

| Código | Ud | Descripción | Rendimiento | Precio | Importe |
|---|---|---|---|---|---|
| O0101TEL | h | OFICIAL 1ª ELECT-TELECOMONIC | 1 | 15.29 | 15.29 |
| O0102TEL | h | OFICIAL 2ª ELECT-TELECOMONIC | 1 | 14.72 | 14.72 |
| P15GA030 | h | COND. RÍGI. 750 V 4 MM2 CU | 15 | 0.33 | 4.95 |
| P15AF068 | m | TUBO FORROPLAST DN20 | 15 | 0.5 | 7.50 |
| P01DW090 | ud | PEQUEÑO MATERIAL | 0.01 | 0.13 | 0.00 |
| %MA | % | MEDIOS AUXILIARES | 2 % | 42.46 | 0.85 |
|  |  | Total |  |  | 43.31 |

| Medición | Uds. | Parcial |
|---|---|---|
| Edificio | 14 | 14.00 |
| Total |  | 14 |

**E26PI030** ud PARARRAYOS ELECTR. COND. 75M. (31/01/2000)
1 ud × 3561.52 (3668.37 con costes indirectos) = 3668.37
Pararrayos formado por cabeza electro-condensadora con sistema de anticipación en tiempo, para un radio de protección de 75 m., pieza de adaptación cabezal-mástil, mástil adosado telescópico de 6 m. de acero galvanizado sujeto con doble anclaje de 60 cm. de longitud, conductor de cobre electrolítico desnudo de 70 mm2. de sección (doble bajada), sujeto con abrazaderas de cobre fundido, con tubo protector de acero galvanizado en la base hasta una altura de 3 m., puesta a tierra mediante placa de cobre electrolítico de 500x500x2 mm, en arqueta de registro de PVC, totalmente instalado, incluyendo conexionado y ayudas de albañilería. Se incluye accesorio para contaje y registro de rayos. Incluso ayudas, medios auxiliares y de seguridad, totalmente terminado.

| Código | Ud | Descripción | Rendimiento | Precio | Importe |
|---|---|---|---|---|---|
| O0101TEL | h | OFICIAL 1ª ELECT-TELECOMONIC | 6 | 15.29 | 91.74 |
| O0102TEL | h | OFICIAL 2ª ELECT-TELECOMONIC | 6 | 14.72 | 88.32 |
| P23PA030 | ud | CABEZA ELECTR. COND. R.P.75M (material; 13/11/2019) | 1 | 1216 | 1216.00 |
| P23PB010 | ud | PIEZA ADAPTACIÓN CABEZA-MÁSTIL (material; 31/01/2000) | 1 | 37.5 | 37.50 |
| P23PB090 | ud | ANCLAJES FIJAC. MÁSTIL L=60CM. (material; 31/01/2000) | 1 | 76 | 76.00 |
| P23PC020 | m | CABLE COBRE 70 MM2 (material; 31/01/2000) | 110 | 5.98 | 657.80 |
| P23PB210 | ud | ABRAZADERA FIJACIÓN CABLE (material; 13/11/2019) | 90 | 7.5 | 675.00 |
| P23PC030 | m | TUBO PROTECCIÓN 3M. HIERRO GALV. (material; 13/11/2019) | 2 | 43.1 | 86.20 |
| P23PD030 | ud | ARQUETA REG. PVC 300X300 MM. (material; 31/01/2000) | 2 | 41 | 82.00 |
| P23PD050 | ud | PUENTE DE COMPROBACIÓN (material; 13/11/2019) | 2 | 38.5 | 77.00 |
| P23PD080 | ud | PLACA COBRE 500X500X1,5 MM. (material; 13/11/2019) | 2 | 129.5 | 259.00 |
| P23PD095 | ud | CONTADOR DE RAYOS (material; 13/11/2019) | 1 | 145 | 145.00 |
| P01DW090 | ud | PEQUEÑO MATERIAL | 1 | 0.13 | 0.13 |
| %MA | % | MEDIOS AUXILIARES | 2 % | 3491.69 | 69.83 |
|  |  | Total |  |  | 3561.52 |

| Medición | Uds. | Parcial |
|---|---|---|
| Edificio | 1 | 1.00 |
| Total |  | 1 |

**TARMON** ud SISTEMA DE RECARGA COCHE ELECTRICO MODO 1 (15/06/2010)
1 ud × 2728.51 (2810.37 con costes indirectos) = 2810.37
Poste de recarga exterior IP54 con sistema inteligente para aparcamiento de SIMON o equivalente, modo de carga 1, para 1 toma 230Vac 16A, 3.6kW con protecciones incluidas, cuerpo metálico antivandálico, medida de energía integrada, posibilidad de acceso y prepago mediante tarjetas de proximidad, comunicación Ethernet, incluyendo punto de datos hasta repartidor principal. Totalmente instalado. Incluso ayudas, medios auxiliares y de seguridad, totalmente terminado.

| Código | Ud | Descripción | Rendimiento | Precio | Importe |
|---|---|---|---|---|---|
| O0101TEL | h | OFICIAL 1ª ELECT-TELECOMONIC | 1 | 15.29 | 15.29 |
| O0102TEL | h | OFICIAL 2ª ELECT-TELECOMONIC | 1 | 14.72 | 14.72 |
| REV1 | ud | CARGADOR VE 1 SCHUCKO (material; 10/03/2019) | 1 | 2645 | 2645.00 |
| %MA | % | MEDIOS AUXILIARES | 2 % | 2675.01 | 53.50 |
|  |  | Total |  |  | 2728.51 |

| Medición | Uds. | Parcial |
|---|---|---|
| Edificio | 1 | 1.00 |
| Total |  | 1 |

**D32GA143** ud PRUEBAS INSTALACION ELECTRICA BT - OCA (15/06/2010)
1 ud × 2295 (2363.85 con costes indirectos) = 2363.85
Pruebas y verificación inicial reglamentaria por Organismo de Control Autorizado, con emisión de informe. Incluso ayudas, medios auxiliares y de seguridad, totalmente terminado.

| Código | Ud | Descripción | Rendimiento | Precio | Importe |
|---|---|---|---|---|---|
| LOGA143 | ud | LEG. DE INSTALACIÓN DE BAJA TENSIÓN Y OCA (13/11/2019) | 1 | 2250 | 2250.00 |
| %MA | % | MEDIOS AUXILIARES | 2 % | 2250.00 | 45.00 |
|  |  | Total |  |  | 2295 |

| Medición | Uds. | Parcial |
|---|---|---|
| Edificio | 1 | 1.00 |
| Total |  | 1 |

## C21 INS. COMUNIC. VOZ Y DATOS Y ESPECIALES (21/05/1998)
Importe: 117246.83
INSTALACIONES COMUNIC. VOZ Y DATOS Y ESPECIALES

### SCAP21.1 INSTALACIÓN DE COMUNICACIONES, VOZ Y DATOS (31/01/2000)
Importe: 88185.88

**E17RBA011** m CANALIZACION TELEFONICA 3 TUBOS DN63MM (25/02/2007)
15 m × 6.89 (7.1 con costes indirectos) = 106.50
Conjunto de 3 tubos corrugado DN 63 mm, interior liso, libre de halógenos, inscluso guía de alambre, tendido en canalización enterrada, desde arqueta del operador telefónico en borde de parcela hasta sala del Repartidor Principal. Totalmente instalada. Incluso ayudas, medios auxiliares y de seguridad, totalmente terminado.

| Código | Ud | Descripción | Rendimiento | Precio | Importe |
|---|---|---|---|---|---|
| O0101TEL | h | OFICIAL 1ª ELECT-TELECOMONIC | 0.01 | 15.29 | 0.15 |
| O0102TEL | h | OFICIAL 2ª ELECT-TELECOMONIC | 0.01 | 14.72 | 0.15 |
| E1701 | m | TUBO DN 63MM | 3 | 2.15 | 6.45 |
| P01DW090 | ud | PEQUEÑO MATERIAL | 0.001 | 0.13 | 0.00 |
| %MA | % | MEDIOS AUXILIARES | 2 % | 6.75 | 0.14 |
|  |  | Total |  |  | 6.89 |

| Medición | Uds. | Largo | Parcial |
|---|---|---|---|
| Edificio | 1 | 15 | 15.00 |
| Total |  |  | 15 |

**TUBO63MM** m TUBO PVC DN 63MM
675 m × 4.64 (4.78 con costes indirectos) = 3226.50

| Medición | Uds. | Largo | Parcial |
|---|---|---|---|
| Edificio | 1 | 675 | 675.00 |
| Total |  |  | 675 |

**E17CDB010** m BANDEJA REJILLA MET. GALVA. 200X60 MM
310 m × 21.4 (22.04 con costes indirectos) = 6832.40

| Medición | Uds. | Largo | Parcial |
|---|---|---|---|
| Edificio | 1 | 310 | 310.00 |
| Total |  |  | 310 |

**E17CDB011** m BANDEJA REJILLA MET. GALVA. 150X60 MM
165 m × 18.04 (18.58 con costes indirectos) = 3065.70

| Medición | Uds. | Largo | Parcial |
|---|---|---|---|
| Edificio | 1 | 165 | 165.00 |
| Total |  |  | 165 |

**E17CDB012** m BANDEJA REJILLA MET. GALVA. 100X60 MM
35 m × 15.78 (16.25 con costes indirectos) = 568.75

| Medición | Uds. | Largo | Parcial |
|---|---|---|---|
| Edificio | 1 | 35 | 35.00 |
| Total |  |  | 35 |

**EL101** m CABLE DE CU DESNUDO PAT BANDEJAS
510 m × 4.65 (4.79 con costes indirectos) = 2442.90

| Medición | Uds. | Largo | Parcial |
|---|---|---|---|
| Edificio | 1 | 510 | 510.00 |
| Total |  |  | 510 |

**E17CDB0121** m CANALETA PVC BLANCA CON TAPA 150X60 MM
25 m × 16.68 (17.18 con costes indirectos) = 429.50

| Medición | Uds. | Largo | Parcial |
|---|---|---|---|
| Edificio | 1 | 25 | 25.00 |
| Total |  |  | 25 |

**ES009** m CANALETA PVC BLANCA CON TAPA 100X60 MM
15 m × 14.74 (15.18 con costes indirectos) = 227.70

| Medición | Uds. | Largo | Parcial |
|---|---|---|---|
| Edificio | 1 | 15 | 15.00 |
| Total |  |  | 15 |

**E00073** m TUBO ACERO GALVANIZADO M32
15 m × 6.85 (7.06 con costes indirectos) = 105.90

| Medición | Uds. | Largo | Parcial |
|---|---|---|---|
| Edificio | 1 | 15 | 15.00 |
| Total |  |  | 15 |

**E00074** m TUBO ACERO GALVANIZADO M25
351 m × 5.92 (6.1 con costes indirectos) = 2141.10

| Medición | Uds. | Largo | Parcial |
|---|---|---|---|
| Edificio | 1 | 351 | 351.00 |
| Total |  |  | 351 |

**E20M012** ud REPARTIDOR INTERMEDIO (15/06/2010)
1 ud × 620.42 (639.03 con costes indirectos) = 639.03
Repartidor intermedio de telefonía de 400 pares formado por 4 paneles IDC-110, conectores C4, C5, pasahilos intermedios formato 110, bastidor metálico para soportación a pared, portaetiquetas. Totalmente instalado, rotulado y certificado. Incluso ayudas, medios auxiliares y de seguridad, totalmente terminado.

| Código | Ud | Descripción | Rendimiento | Precio | Importe |
|---|---|---|---|---|---|
| O0101TEL | h | OFICIAL 1ª ELECT-TELECOMONIC | 8 | 15.29 | 122.32 |
| REPICD | ud | REPARTIDOR IDC100 DE 110 PARES (material; 21/08/2019) | 4 | 121.45 | 485.80 |
| P01DW090 | ud | PEQUEÑO MATERIAL | 1 | 0.13 | 0.13 |
| %MA | % | MEDIOS AUXILIARES | 2 % | 608.25 | 12.17 |
|  |  | Total |  |  | 620.42 |

| Medición | Uds. | Parcial |
|---|---|---|
| Edificio | 1 | 1.00 |
| Total |  | 1 |

**ET002** ud REPARTIDOR VOZ Y DATOS PRINCIPAL (16/03/2004)
1 ud × 8645.92 (8905.3 con costes indirectos) = 8905.30
Repartidor PRINCIPAL compuesto por:
2.- Armario rack 19" de 800x800x2000, 42 Ud de altura, cada uno de ellos dotado de 3 ventiladores con termostato, 2 bases múltiples con 12 tomas shucko 2P+T 16 A, 2 bandejas reforzadas para electrónica, pasahilos verticales.
8.- Panel modular Systimax Gigaspeed 1100 dotados de 24 conectores RJ45 cat 5E o equivalente
13.- Paneles modulares Systimax Gigaspeed 1100 dotados de 24 conectores RJ45 cat 6 o equivalente
1.- Caja fo 12SC duplex, incluso 12 acopladores, 24 pigtails y 24 fusiones.
22.- Pasahilos horizontales de 1U.
Totalmente instalado, conexionado y certificado. Incluso ayudas, medios auxiliares y de seguridad, totalmente terminado.

| Código | Ud | Descripción | Rendimiento | Precio | Importe |
|---|---|---|---|---|---|
| O0101TEL | h | OFICIAL 1ª ELECT-TELECOMONIC | 110 | 15.29 | 1681.90 |
| P22IP041 | ud | ARMARIO RACK 19" (material; 16/03/2004) | 2 | 925 | 1850.00 |
| P22IP042 | ud | PANEL MODULAR 24 RJ CAT 5E (material; 13/11/2019) | 8 | 120 | 960.00 |
| ET001.1 | ud | CAJA DE FIBRA OPTICA 12SC FUSION (material; 13/11/2019) | 1 | 360 | 360.00 |
| P22IP043 | ud | PANEL MODULAR 24 RJ CAT 6 (material; 13/11/2019) | 13 | 210 | 2730.00 |
| BANDE | ud | BANDEJA ELECTRÓNICA REFORZDA (material; 10/03/2019) | 3 | 34.12 | 102.36 |
| P22IP044 | ud | PASAHILOS (material; 16/03/2004) | 22 | 36 | 792.00 |
| P01DW090 | ud | PEQUEÑO MATERIAL | 1 | 0.13 | 0.13 |
| %MA | % | MEDIOS AUXILIARES | 2 % | 8476.39 | 169.53 |
|  |  | Total |  |  | 8645.92 |

| Medición | Uds. | Parcial |
|---|---|---|
| Edificio | 1 | 1.00 |
| Total |  | 1 |

**ET02223** ud REPARTIDOR VOZ Y DATOS SECUNDARIO PLANTA BAJA (16/03/2004)
1 ud × 2094.97 (2157.82 con costes indirectos) = 2157.82
Repartidor SECUNDARIO PLANTA BAJA compuesto por:
1.- Armario rack 19" mural de de 600x600 15 Ud de altura, chasis pivotante, dotado de 3 ventiladores con termostato, 1 bases múltiples con 12 tomas shucko 2P+T 16 A, 1 bandeja para electrónica
1.- Panel modular Systimax Gigaspeed 1100 dotados de 24 conectores RJ45 cat 5E o equivalente
3.- Paneles modulares Systimax Gigaspeed 1100 dotados de 24 conectores RJ45 cat 6 o equivalente
1.- Caja fo 12SC duplex, incluidos 12 conectores, 12 pigtails y 12 fusiones.
5.- Pasahilos horizontales de 1U.
Totalmente instalado, conexionado y certificado. Incluso ayudas, medios auxiliares y de seguridad, totalmente terminado.

| Código | Ud | Descripción | Rendimiento | Precio | Importe |
|---|---|---|---|---|---|
| O0101TEL | h | OFICIAL 1ª ELECT-TELECOMONIC | 16 | 15.29 | 244.64 |
| P22900011 | ud | ARMARIO RACK 19" 15 U´S (material; 18/01/2019) | 1 | 485 | 485.00 |
| P22IP042 | ud | PANEL MODULAR 24 RJ CAT 5E | 1 | 120 | 120.00 |
| ET001.1 | ud | CAJA DE FIBRA OPTICA 12SC FUSION | 1 | 360 | 360.00 |
| P22IP043 | ud | PANEL MODULAR 24 RJ CAT 6 | 3 | 210 | 630.00 |
| BANDE | ud | BANDEJA ELECTRÓNICA REFORZDA | 1 | 34.12 | 34.12 |
| P22IP044 | ud | PASAHILOS | 5 | 36 | 180.00 |
| P01DW090 | ud | PEQUEÑO MATERIAL | 1 | 0.13 | 0.13 |
| %MA | % | MEDIOS AUXILIARES | 2 % | 2053.89 | 41.08 |
|  |  | Total |  |  | 2094.97 |

| Medición | Uds. | Parcial |
|---|---|---|
| Edificio | 1 | 1.00 |
| Total |  | 1 |

**ET02221** ud REP. VOZ Y DATOS SECUNDARIO AULA INFORMATICA (16/03/2004)
1 ud × 2157.35 (2222.07 con costes indirectos) = 2222.07
Repartidor SECUNDARIO AULA INFORMATICA compuesto por:
1.- Armario rack 19" mural de de 600x600 15 Ud de altura, chasis pivotante, dotado de 3 ventiladores con termostato, 1 bases múltiples con 12 tomas shucko 2P+T 16 A, 1 bandeja para electrónica
1.- Panel modular Systimax Gigaspeed 1100 dotados de 24 conectores RJ45 cat 5E o equivalente
3.- Paneles modulares Systimax Gigaspeed 1100 dotados de 24 conectores RJ45 cat 6 o equivalente
1.- Caja fo 12SC duplex, incluidos 12 conectores, 12 pigtails y 12 fusiones.
5.- Pasahilos horizontales de 1U.
Totalmente instalado, conexionado y certificado. Incluso ayudas, medios auxiliares y de seguridad, totalmente terminado.

| Código | Ud | Descripción | Rendimiento | Precio | Importe |
|---|---|---|---|---|---|
| O0101TEL | h | OFICIAL 1ª ELECT-TELECOMONIC | 20 | 15.29 | 305.80 |
| P22900011 | ud | ARMARIO RACK 19" 15 U´S | 1 | 485 | 485.00 |
| P22IP042 | ud | PANEL MODULAR 24 RJ CAT 5E | 1 | 120 | 120.00 |
| ET001.1 | ud | CAJA DE FIBRA OPTICA 12SC FUSION | 1 | 360 | 360.00 |
| P22IP043 | ud | PANEL MODULAR 24 RJ CAT 6 | 3 | 210 | 630.00 |
| BANDE | ud | BANDEJA ELECTRÓNICA REFORZDA | 1 | 34.12 | 34.12 |
| P22IP044 | ud | PASAHILOS | 5 | 36 | 180.00 |
| P01DW090 | ud | PEQUEÑO MATERIAL | 1 | 0.13 | 0.13 |
| %MA | % | MEDIOS AUXILIARES | 2 % | 2115.05 | 42.30 |
|  |  | Total |  |  | 2157.35 |

| Medición | Uds. | Parcial |
|---|---|---|
| Edificio | 1 | 1.00 |
| Total |  | 1 |

**E20M013** ud CONECTOR CAT6 (16/03/2004)
284 ud × 7.34 (7.56 con costes indirectos) = 2147.04
Conector Cat 6 Gigaspeed de Systimax o equivalente , instalado, rotulado y certificado. Incluso ayudas, medios auxiliares y de seguridad, totalmente terminado.

| Código | Ud | Descripción | Rendimiento | Precio | Importe |
|---|---|---|---|---|---|
| O0101TEL | h | OFICIAL 1ª ELECT-TELECOMONIC | 0.15 | 15.29 | 2.29 |
| P22IP046 | ud | CONECTOR CAT6 (material; 16/03/2004) | 1 | 4.9 | 4.90 |
| P01DW090 | ud | PEQUEÑO MATERIAL | 0.1 | 0.13 | 0.01 |
| %MA | % | MEDIOS AUXILIARES | 2 % | 7.20 | 0.14 |
|  |  | Total |  |  | 7.34 |

| Medición | Uds. | Parcial |
|---|---|---|
| Edificio | 284 | 284.00 |
| Total |  | 284 |

**E20M014** m MANGUERA 25 PARES (16/03/2004)
410 m × 6.18 (6.37 con costes indirectos) = 2611.70
Manguera de 25 pares categoría 5E Avaya Libre de halógenos o equivalente . Instalada y conexionada. Incluso ayudas, medios auxiliares y de seguridad, totalmente terminado.

| Código | Ud | Descripción | Rendimiento | Precio | Importe |
|---|---|---|---|---|---|
| O0101TEL | h | OFICIAL 1ª ELECT-TELECOMONIC | 0.05 | 15.29 | 0.76 |
| P22IB052 | m | MANGUERA 25 PARES (material; 16/03/2004) | 1 | 5.3 | 5.30 |
| P01DW090 | ud | PEQUEÑO MATERIAL | 0.005 | 0.13 | 0.00 |
| %MA | % | MEDIOS AUXILIARES | 2 % | 6.06 | 0.12 |
|  |  | Total |  |  | 6.18 |

| Medición | Uds. | Largo | Parcial |
|---|---|---|---|
| Edificio | 1 | 410 | 410.00 |
| Total |  |  | 410 |

**FOMM** m MANGUERA DE 12 FIBRAS OPTICAS MM OM3 (16/03/2004)
165 m × 6.18 (6.37 con costes indirectos) = 1051.05
Manguera de 12 fibras ópticas multimodo OM3 50/125um, interior/exterior Avaya Libre de halógenos o equivalente . Instalada y conexionada en ambos extremos por fusión, incluyendo reflectométrias. Incluso ayudas, medios auxiliares y de seguridad, totalmente terminado. Incluso ayudas, medios auxiliares y de seguridad, totalmente terminado.

| Código | Ud | Descripción | Rendimiento | Precio | Importe |
|---|---|---|---|---|---|
| O0101TEL | h | OFICIAL 1ª ELECT-TELECOMONIC | 0.05 | 15.29 | 0.76 |
| P22IB052 | m | MANGUERA 25 PARES | 1 | 5.3 | 5.30 |
| P01DW090 | ud | PEQUEÑO MATERIAL | 0.005 | 0.13 | 0.00 |
| %MA | % | MEDIOS AUXILIARES | 2 % | 6.06 | 0.12 |
|  |  | Total |  |  | 6.18 |

| Medición | Uds. | Largo | Parcial |
|---|---|---|---|
| Edificio | 1 | 165 | 165.00 |
| Total |  |  | 165 |

**E19IB041** m CABLEADO UTP 4 PARES (15/03/2004)
20520 m × 1.52 (1.57 con costes indirectos) = 32216.40
Cable UTP 4 pares trenzados cat 6 Systimax Gigaspeed libre de halógenos o equivalente , incluso p.p. de tubo corrugado LH. Totalmente instalado. Incluso ayudas, medios auxiliares y de seguridad, totalmente terminado. Incluso ayudas, medios auxiliares y de seguridad, totalmente terminado.

| Código | Ud | Descripción | Rendimiento | Precio | Importe |
|---|---|---|---|---|---|
| O0101TEL | h | OFICIAL 1ª ELECT-TELECOMONIC | 0.05 | 15.29 | 0.76 |
| P22IB051 | ud | CABLE UTP 4 PAR (material; 16/03/2004) | 1 | 0.48 | 0.48 |
| P15AF068 | m | TUBO FORROPLAST DN20 | 0.5 | 0.5 | 0.25 |
| P01DW090 | ud | PEQUEÑO MATERIAL | 0.005 | 0.13 | 0.00 |
| %MA | % | MEDIOS AUXILIARES | 2 % | 1.49 | 0.03 |
|  |  | Total |  |  | 1.52 |

| Medición | Uds. | Largo | Parcial |
|---|---|---|---|
| Edificio | 1 | 20520 | 20520.00 |
| Total |  |  | 20520 |

**ET021** ud LATIGUILLO RJ45-RJ45 CAT6, 1M (10/11/2003)
150 ud × 9.79 (10.08 con costes indirectos) = 1512.00
Latiguillo RJ-45RJ-45 de Cat6 con cable UTP de 4 pares, certificado por fabricante. Instalado. Incluso ayudas, medios auxiliares y de seguridad, totalmente terminado.

| Código | Ud | Descripción | Rendimiento | Precio | Importe |
|---|---|---|---|---|---|
| O0101TEL | h | OFICIAL 1ª ELECT-TELECOMONIC | 0.07 | 15.29 | 1.07 |
| O0102TEL | h | OFICIAL 2ª ELECT-TELECOMONIC | 0.3 | 14.72 | 4.42 |
| ET021.1 | ud | LATIGUILLO RJ45-RJ45 1M (material; 26/02/2007) | 1 | 4.1 | 4.10 |
| E22PEQMAT | ud | PEQUEÑO MATERIAL | 0.01 | 0.75 | 0.01 |
| %MA | % | MEDIOS AUXILIARES | 2 % | 9.60 | 0.19 |
|  |  | Total |  |  | 9.79 |

| Medición | Uds. | Parcial |
|---|---|---|
| Edificio | 150 | 150.00 |
| Total |  | 150 |

**ET023** ud LATIGUILLO RJ45-RJ45 CAT6, 2M (10/11/2003)
150 ud × 7.63 (7.86 con costes indirectos) = 1179.00
Latiguillo RJ-45RJ-45 de Cat6 con cable UTP de 4 pares, certificado por fabricante. Instalado. Incluso ayudas, medios auxiliares y de seguridad, totalmente terminado.

| Código | Ud | Descripción | Rendimiento | Precio | Importe |
|---|---|---|---|---|---|
| O0101TEL | h | OFICIAL 1ª ELECT-TELECOMONIC | 0.07 | 15.29 | 1.07 |
| ET0023 | ud | LATIGUILLO RJ45-RJ45 2M (material; 26/02/2007) | 1 | 6.4 | 6.40 |
| E22PEQMAT | ud | PEQUEÑO MATERIAL | 0.01 | 0.75 | 0.01 |
| %MA | % | MEDIOS AUXILIARES | 2 % | 7.48 | 0.15 |
|  |  | Total |  |  | 7.63 |

| Medición | Uds. | Parcial |
|---|---|---|
| Edificio | 150 | 150.00 |
| Total |  | 150 |

**ET024** ud LATIGUILLO RJ45-RJ45 CAT6, 3M (10/11/2003)
150 ud × 8.45 (8.7 con costes indirectos) = 1305.00
Latiguillo RJ-45RJ-45 de Cat6 con cable UTP de 4 pares, certificado por fabricante. Instalado. Incluso ayudas, medios auxiliares y de seguridad, totalmente terminado.

| Código | Ud | Descripción | Rendimiento | Precio | Importe |
|---|---|---|---|---|---|
| O0101TEL | h | OFICIAL 1ª ELECT-TELECOMONIC | 0.07 | 15.29 | 1.07 |
| ET0024 | ud | LATIGUILLO RJ45-RJ45 3M (material; 26/02/2007) | 1 | 7.2 | 7.20 |
| E22PEQMAT | ud | PEQUEÑO MATERIAL | 0.01 | 0.75 | 0.01 |
| %MA | % | MEDIOS AUXILIARES | 2 % | 8.28 | 0.17 |
|  |  | Total |  |  | 8.45 |

| Medición | Uds. | Parcial |
|---|---|---|
| Edificio | 150 | 150.00 |
| Total |  | 150 |

**ELECTRON1** ud ROUTER CISCO GIGABIT ETHERNET FIBRA OPTICA (10/11/2003)
1 ud × 1734.31 (1786.34 con costes indirectos) = 1786.34
Router Cisco mod. 4331 Gigabit Ethernet para montaje en rack de 1U equipado con 2 puertos Gbic de fibra o equivalente , Estándares de red: IEEE 802.1Q,IEEE 802.1ag,IEEE 802.3,IEEE 802.3ah, Tipo de interfaz ethernet: Gigabit Ethernet o equivalente , Tecnología de cableado: 10/100/1000Base-T(X). Protocolo de routing: BGP,EIGRP,IS-IS,OSPF. Seguridad con cortafuegos: Zone based firewall (ZBFW). Memoria Flash: 4000 MB, Memoria interna: 4096 MB, Tamaño máximo de tarjeta de memoria: 16 GB. Color del producto: Negro, Capacidad del rack: 1Uprotección firewall, asistencia técnica VPN, soporte VLAN, soporte para Syslog, soporte IPv6, Class-Based Weighted Fair Queuing (CBWFQ), Weighted Random Early Detection (WRED), montable en pared, IPSec Virtual Private Network (VPN), soporte de Access Control List (ACL), Quality of Service (QoS), Dynamic Multipoint VPN (DMVPN), soporte RADIUS, NetFlow, IPFIX, inteface WAN / LAN: 2 x 10Base-T/100Base-TX/1000Base-T - RJ-45 Serial: 1 x consola - RJ-45 Administración: 1 x consola - mini USB tipo B Serial: 1 x auxiliar - RJ-45 USB 2.0: 1 x USB de 4 clavijas Tipo A 2 x SFP (mini-GBIC) Administración: 1 x RJ-45. Configurado y totalmente instalado.

| Código | Ud | Descripción | Rendimiento | Precio | Importe |
|---|---|---|---|---|---|
| O0101TEL | h | OFICIAL 1ª ELECT-TELECOMONIC | 1 | 15.29 | 15.29 |
| ROUTER | ud | ROUTER GIGABIT FO (material; 13/11/2019) | 1 | 1685 | 1685.00 |
| E22PEQMAT | ud | PEQUEÑO MATERIAL | 0.01 | 0.75 | 0.01 |
| %MA | % | MEDIOS AUXILIARES | 2 % | 1700.30 | 34.01 |
|  |  | Total |  |  | 1734.31 |

| Medición | Uds. | Parcial |
|---|---|---|
| Rack | 1 | 1.00 |
| Total |  | 1 |

**ELECTRON** ud SWITCH POE 24 PUERTOS (10/11/2003)
7 ud × 908.57 (935.83 con costes indirectos) = 6550.81
Suministro e instalación de switch 10/100/1000 PoE gestionable de 24 puertos marca Cisco o equivalente serie 2960, totalmente instalado.

| Código | Ud | Descripción | Rendimiento | Precio | Importe |
|---|---|---|---|---|---|
| O0101TEL | h | OFICIAL 1ª ELECT-TELECOMONIC | 1 | 15.29 | 15.29 |
| SWITCH | ud | SWITCH POE 24P (material; 20/03/2018) | 1 | 875.45 | 875.45 |
| E22PEQMAT | ud | PEQUEÑO MATERIAL | 0.01 | 0.75 | 0.01 |
| %MA | % | MEDIOS AUXILIARES | 2 % | 890.75 | 17.82 |
|  |  | Total |  |  | 908.57 |

| Medición | Uds. | Parcial |
|---|---|---|
| Edificio | 7 | 7.00 |
| Total |  | 7 |

**E19PE010** ud VIDEO PORTERO ELEC. PARCELA (15/06/2010)
1 ud × 4616.86 (4755.37 con costes indirectos) = 4755.37
Conjunto de sistema de video portero electrónicos a color Fermax City Max o equivalente para control de acceso a puertas de parcela, formado por 3 placas de calle con cámara, alimentadores, cambiadores, 3 abrepuertas electricos y 1 teléfonos interiores con pantalla color y selector de hasta 3 puertas, montados incluyendo cableado, canalizaciónes y conexionado entre equipos. Incluso ayudas, medios auxiliares y de seguridad, totalmente terminado.

| Código | Ud | Descripción | Rendimiento | Precio | Importe |
|---|---|---|---|---|---|
| O0101TEL | h | OFICIAL 1ª ELECT-TELECOMONIC | 12 | 15.29 | 183.48 |
| O0102TEL | h | OFICIAL 2ª ELECT-TELECOMONIC | 12 | 14.72 | 176.64 |
| E190.01 | ud | KIT VIODPORTERO FERMAX (material; 13/11/2019) | 3 | 1260 | 3780.00 |
| P22BF040 | m | TUBO CORRUGADO D=16/GP7 (material; 13/11/2019) | 90 | 0.68 | 61.20 |
| E19.01 | m | CABLEADO (material; 13/11/2019) | 260 | 1.25 | 325.00 |
| P01DW090 | ud | PEQUEÑO MATERIAL | 0.05 | 0.13 | 0.01 |
| %MA | % | MEDIOS AUXILIARES | 2 % | 4526.33 | 90.53 |
|  |  | Total |  |  | 4616.86 |

| Medición | Uds. | Parcial |
|---|---|---|
| Edificio | 1 | 1.00 |
| Total |  | 1 |

### SCAP21.2 INTALACIÓN DE ANTIINTRUSION (10/11/2003)
Importe: 2300.1

**IN001** ud CENTRAL INTRUSION (11/10/2005)
1 ud × 1283.88 (1322.4 con costes indirectos) = 1322.40
Central bidireccional con comunicador para conexión a receptora de alarmas de 24 zonas mod. GENESYS o similar de OPTEX, teclado de gestión y programación mod. G-KPS, batería 12V 3Ah, incluso cableado hasta detectores, sirena y teclado con conductor 2x0.75+4x0.22 mm2 bajo tubo corrugado LH M20 y tubo acero M25 . Totalmente instalado.

| Código | Ud | Descripción | Rendimiento | Precio | Importe |
|---|---|---|---|---|---|
| O0101TEL | h | OFICIAL 1ª ELECT-TELECOMONIC | 10 | 15.29 | 152.90 |
| O0102TEL | h | OFICIAL 2ª ELECT-TELECOMONIC | 10 | 14.72 | 147.20 |
| CINTRUS | ud | CENTRAL INTRUSION 24 ZONAS (material; 11/10/2005) | 1 | 350 | 350.00 |
| E0074.1 | m | TUBO ACERO M25 | 5 | 2.2 | 11.00 |
| P22BF040 | m | TUBO CORRUGADO D=16/GP7 | 130 | 0.68 | 88.40 |
| P22BF010 | m | MANGUERA 2X0.75+4X0,22 MM2. (material; 13/11/2019) | 670 | 0.76 | 509.20 |
| P01DW090 | ud | PEQUEÑO MATERIAL | 0.05 | 0.13 | 0.01 |
| %MA | % | MEDIOS AUXILIARES | 2 % | 1258.71 | 25.17 |
|  |  | Total |  |  | 1283.88 |

| Medición | Uds. | Parcial |
|---|---|---|
| Edificio | 1 | 1.00 |
| Total |  | 1 |

**IN002** ud DETECTOR DOBLE TECNOLOGIA (10/11/2003)
6 ud × 53.68 (55.29 con costes indirectos) = 331.74
Detector doble tecnología mod. DX-40 de OPTEX o similar, Instalado

| Código | Ud | Descripción | Rendimiento | Precio | Importe |
|---|---|---|---|---|---|
| O0101TEL | h | OFICIAL 1ª ELECT-TELECOMONIC | 0.15 | 15.29 | 2.29 |
| O0102TEL | h | OFICIAL 2ª ELECT-TELECOMONIC | 0.15 | 14.72 | 2.21 |
| DETINT | ud | DETECTOR DOBLE TECNOLOGÍA (material; 11/10/2005) | 1 | 48.12 | 48.12 |
| E22PEQMAT | ud | PEQUEÑO MATERIAL | 0.01 | 0.75 | 0.01 |
| %MA | % | MEDIOS AUXILIARES | 2 % | 52.63 | 1.05 |
|  |  | Total |  |  | 53.68 |

| Medición | Uds. | Parcial |
|---|---|---|
| Edificio | 6 | 6.00 |
| Total |  | 6 |

**IN003** ud SIRENA OPTICO-ACUSTICA (11/10/2005)
6 ud × 104.52 (107.66 con costes indirectos) = 645.96
Sirena exterior optico-acústica de OPTEX o similar. Instalado

| Código | Ud | Descripción | Rendimiento | Precio | Importe |
|---|---|---|---|---|---|
| O0101TEL | h | OFICIAL 1ª ELECT-TELECOMONIC | 1 | 15.29 | 15.29 |
| O0102TEL | h | OFICIAL 2ª ELECT-TELECOMONIC | 1 | 14.72 | 14.72 |
| SIRENA | ud | SIRENA EXTERIOR (material; 11/10/2005) | 1 | 72.46 | 72.46 |
| P01DW090 | ud | PEQUEÑO MATERIAL | 0.01 | 0.13 | 0.00 |
| %MA | % | MEDIOS AUXILIARES | 2 % | 102.47 | 2.05 |
|  |  | Total |  |  | 104.52 |

| Medición | Uds. | Parcial |
|---|---|---|
| Edificio | 6 | 6.00 |
| Total |  | 6 |

### SCAP21.3 INTALACIÓN DE MEGAFONIA (16/03/2004)
Importe: 16191.29

**MEG01** ud CENTRAL MEGAFONIA (16/03/2004)
1 ud × 10473.04 (10787.23 con costes indirectos) = 10787.23
Equipo central de megafonia formado por rack de 42 U´s de altura formado por matriz de conmutación de audio mod. Compact System de Optimus o similar con capacidad para 8 tarjetas equipado para conexión a central de incendios para avisos de alarma con los siguiente componentes:
- 2 Ud. tarjetas UMX-EA3 para 2 entradas de audio (total 4)
- 2 Ud. tarjetas UMX-MC 6 para 6 salidas zona (total 12) (seguridad de avisos doble entrada música y aviso)
- 1 Ud. tarjeta UMX-C16 contactos E/S
- 1 Ud. Fuente de alimentación 24 Vdc duplicada
- 1 Ud Central microfónica DC-700
- 1 Ud. Etapa de potencia digital 2x500W DA-500-D2
- 1 Ud. Gestor de avisos SMM-8SA
- 1 Ud. Fuente musical para CD/MP3/USB/SD/AM/FM mod. MM-ITC
- 1 Ud Fuente de alimentación de emergencia MS-150
Totalmente instalada, cableada y cofigurada por el fabricante, incluyendo puesta en marcha y pruebas de sonida, icnluyendo instalación para conexión con central de incendios.

| Código | Ud | Descripción | Rendimiento | Precio | Importe |
|---|---|---|---|---|---|
| O0101TEL | h | OFICIAL 1ª ELECT-TELECOMONIC | 60 | 15.29 | 917.40 |
| P22IP041 | ud | ARMARIO RACK 19" | 1 | 925 | 925.00 |
| CENTRALMEG | ud | CENTRAL DE MEGAFONIA Y ACCESORIOS (material; 13/11/2019) | 1 | 8425.16 | 8425.16 |
| P01DW090 | ud | PEQUEÑO MATERIAL | 1 | 0.13 | 0.13 |
| %MA | % | MEDIOS AUXILIARES | 2 % | 10267.69 | 205.35 |
|  |  | Total |  |  | 10473.04 |

| Medición | Uds. | Parcial |
|---|---|---|
| Edificio | 1 | 1.00 |
| Total |  | 1 |

**MEG02** ud ALTAVOZ TECHO 6,5" 6W (15/06/2010)
64 ud × 38.63 (39.79 con costes indirectos) = 2546.56
Altavoz de techo mod. A-266EN de Optimus o similar aprobado por D.F. de 6.5" 6W de potencia para línea de 100V equipado con fusible térmico y cableado interno resistente al fuego, conexionado a toma de 3W. Instalado incluyendo apertura de hueco techo.

| Código | Ud | Descripción | Rendimiento | Precio | Importe |
|---|---|---|---|---|---|
| O0101TEL | h | OFICIAL 1ª ELECT-TELECOMONIC | 1 | 15.29 | 15.29 |
| MEG02.1 | ud | ALTAVOZ 6W (material; 18/01/2019) | 1 | 22.45 | 22.45 |
| P01DW090 | ud | PEQUEÑO MATERIAL | 1 | 0.13 | 0.13 |
| %MA | % | MEDIOS AUXILIARES | 2 % | 37.87 | 0.76 |
|  |  | Total |  |  | 38.63 |

| Medición | Uds. | Parcial |
|---|---|---|
| Edificio | 64 | 64.00 |
| Total |  | 64 |

**MEG03** m CABLEADO INSTALACION 2X2.5 MM2 (15/06/2010)
750 m × 3.7 (3.81 con costes indirectos) = 2857.50
Instalación de línea de megafonía mediante conductor de 2x2.5 trenzado 10v/m cubierta RF-90 incluyendo p.p de tubo corrugado gp7/rígidoM20. Instalado

| Código | Ud | Descripción | Rendimiento | Precio | Importe |
|---|---|---|---|---|---|
| O0101TEL | h | OFICIAL 1ª ELECT-TELECOMONIC | 0.15 | 15.29 | 2.29 |
| MEG06.1 | m | CABLE MEGAFONIA 2X2.5 RF (material; 18/01/2019) | 1 | 0.68 | 0.68 |
| MEG05.2 | m | TUBO CORRUGADO/RÍGIDO (material; 18/01/2019) | 0.5 | 1.05 | 0.53 |
| P01DW090 | ud | PEQUEÑO MATERIAL | 1 | 0.13 | 0.13 |
| %MA | % | MEDIOS AUXILIARES | 2 % | 3.63 | 0.07 |
|  |  | Total |  |  | 3.7 |

| Medición | Uds. | Largo | Parcial |
|---|---|---|---|
| Edificio | 1 | 750 | 750.00 |
| Total |  |  | 750 |

### SCAP21.4 BUCLE MAGNÉTICO (15/06/2010)
Importe: 7997.94

**BUCLE-01** ud BUCLE MAGNETICO 200 M2 (15/06/2010)
1 ud × 3233.7 (3330.71 con costes indirectos) = 3330.71
Suministro y colocación de bucle magnético en salón de Usos Múltiples, con superficie cubierta de hasta 200 m2 a base de:
- Amplificador de lazo inductivo para recinto hasta 500m2, marca Bosch o equivalente aprobado modelo PLN-1LA10 o equivalente, para utilización con audífonos "Modo T" de discapacitados auditivos, certificado EVAC según UNE-EN 54-16. 2U.
El amplificador de bucle se puede conectar a una salida de nivel de línea de amplificador de mezcla o puede aceptar hasta dos señales de micro/línea directamente. Hay disponible una entrada prioritaria de 100 V para un enlace ascendente a Sistema de alarma por voz Plena. Esta entrada se puede controlar para detectar si hay un tono piloto. La supervisión incorporada controla todas las funciones principales del amplificador de bucle. Por otra parte, el estado de fallo está disponible en un relé a prueba de fallos. Esto posibilita utilizar el amplificador de bucle en un sistema compatible con IEC 60849 e incluir el bucle inductivo en las rutas de transmisión supervisadas. Para facilitar el uso, el amplificador de bucle está equipado con un limitador que mantiene la fuerza del campo de salida por debajo de los 100 mA/m. Este circuito también se puede establecer como un control automático de ganancia (AGC) que permite amplificar las señales débiles para mejorar la inteligibilidad mientras que se atenúan las señales más altas. Esto garantiza que toda la información se presente con un nivel de sonido cómodo. La unidad cuenta con controles de tono y un circuito de compensación de pérdida metálica para ajustar el sonido al material del programa y al entorno. Los controles se pueden bloquear para evitar algún acceso no deseado después de ajustarlos. El amplificador de bucle es apilable (configuración maestro/esclavo) para poder cubrir áreas muy extensas y admite situaciones de baja dispersión. Su exclusiva configuración en cuadratura proporciona fuerzas de campo uniformes en varios bucles.
- Receptor portátil de lazo inductivo con auriculares para usuarios con discapacidad auditiva. Medidor básico de intensidad de campo. Alimentación pilas AAA recargables o alcalinas. Pruebas del bucle con sistema de Listerner o equivalente.
- Micrófono de sobremesa, micrófono condensador unidireccional, tecla PTT con enclavamiento fijo o momentáneo, LED de estado, 2 m cable con conector incluido.
- Cable de cobre 25x0,1 mm suministrado en rollos, con longitud de hasta 100 ml.
- Cableado y accesorios de conexión.
- Señalización de símbolo T (8 ud) mediante pintura o pictogramas según SUA 9 DB CTE
Todo ello conexionado, probado y funcionando.

| Código | Ud | Descripción | Rendimiento | Precio | Importe |
|---|---|---|---|---|---|
| O0101TEL | h | OFICIAL 1ª ELECT-TELECOMONIC | 30 | 15.29 | 458.70 |
| O0102TEL | h | OFICIAL 2ª ELECT-TELECOMONIC | 30 | 14.72 | 441.60 |
| BUCLE010 | ud | AMPLIFICADOR EVAC HASTA 500 M2 (material; 13/11/2019) | 1 | 950 | 950.00 |
| BUCLE020 | ud | RECEPTOR PORTÁTIL PRUEBAS (material; 31/07/2017) | 1 | 97.99 | 97.99 |
| BUCLE030 | ud | MICRÓFONO SOBREMESA (material; 13/11/2019) | 1 | 150 | 150.00 |
| BUCLE040 | m | CABLEADO 25X0,1 MM (material; 13/11/2019) | 100 | 7.5 | 750.00 |
| BUCLE050 | ud | SEÑALIZACIÓN SÍMBOLO T (material; 13/11/2019) | 8 | 9 | 72.00 |
| BUCLE060 | ud | ACCESORIOS Y CONEXIONADOS (material; 13/11/2019) | 1 | 250 | 250.00 |
| %MA | % | MEDIOS AUXILIARES | 2 % | 3170.29 | 63.41 |
|  |  | Total |  |  | 3233.7 |

**BUCLE-02** ud BUCLE MAGNETICO 400 M2 (15/06/2010)
1 ud × 4531.29 (4667.23 con costes indirectos) = 4667.23
Suministro y colocación de bucle magnético en Auditorio, con superficie cubierta de hasta 400 m2 a base de:
- Amplificador de lazo inductivo para recinto hasta 500m2, marca Bosch o equivalente aprobado modelo PLN-1LA10 o equivalente, para utilización con audífonos "Modo T" de discapacitados auditivos, certificado EVAC según UNE-EN 54-16. 2U.
El amplificador de bucle se puede conectar a una salida de nivel de línea de amplificador de mezcla o puede aceptar hasta dos señales de micro/línea directamente. Hay disponible una entrada prioritaria de 100 V para un enlace ascendente a Sistema de alarma por voz Plena. Esta entrada se puede controlar para detectar si hay un tono piloto. La supervisión incorporada controla todas las funciones principales del amplificador de bucle. Por otra parte, el estado de fallo está disponible en un relé a prueba de fallos. Esto posibilita utilizar el amplificador de bucle en un sistema compatible con IEC 60849 e incluir el bucle inductivo en las rutas de transmisión supervisadas. Para facilitar el uso, el amplificador de bucle está equipado con un limitador que mantiene la fuerza del campo de salida por debajo de los 100 mA/m. Este circuito también se puede establecer como un control automático de ganancia (AGC) que permite amplificar las señales débiles para mejorar la inteligibilidad mientras que se atenúan las señales más altas. Esto garantiza que toda la información se presente con un nivel de sonido cómodo. La unidad cuenta con controles de tono y un circuito de compensación de pérdida metálica para ajustar el sonido al material del programa y al entorno. Los controles se pueden bloquear para evitar algún acceso no deseado después de ajustarlos. El amplificador de bucle es apilable (configuración maestro/esclavo) para poder cubrir áreas muy extensas y admite situaciones de baja dispersión. Su exclusiva configuración en cuadratura proporciona fuerzas de campo uniformes en varios bucles.
- Receptor portátil de lazo inductivo con auriculares para usuarios con discapacidad auditiva. Medidor básico de intensidad de campo. Alimentación pilas AAA recargables o alcalinas. Pruebas del bucle con sistema de Listerner o equivalente.
- Micrófono de sobremesa, micrófono condensador unidireccional, tecla PTT con enclavamiento fijo o momentáneo, LED de estado, 2 m cable con conector incluido.
- Cable de cobre 25x0,1 mm suministrado en rollos, con longitud de hasta 200 ml.
- Cableado y accesorios de conexión.
- Señalización de símbolo T (8 ud) mediante pintura o pictogramas según SUA 9 DB CTE
Todo ello conexionado, probado y funcionando.

| Código | Ud | Descripción | Rendimiento | Precio | Importe |
|---|---|---|---|---|---|
| O0101TEL | h | OFICIAL 1ª ELECT-TELECOMONIC | 45 | 15.29 | 688.05 |
| O0102TEL | h | OFICIAL 2ª ELECT-TELECOMONIC | 45 | 14.72 | 662.40 |
| BUCLE010 | ud | AMPLIFICADOR EVAC HASTA 500 M2 | 1 | 950 | 950.00 |
| BUCLE020 | ud | RECEPTOR PORTÁTIL PRUEBAS | 1 | 97.99 | 97.99 |
| BUCLE030 | ud | MICRÓFONO SOBREMESA | 1 | 150 | 150.00 |
| BUCLE040 | m | CABLEADO 25X0,1 MM | 200 | 7.5 | 1500.00 |
| BUCLE050 | ud | SEÑALIZACIÓN SÍMBOLO T | 16 | 9 | 144.00 |
| BUCLE060 | ud | ACCESORIOS Y CONEXIONADOS | 1 | 250 | 250.00 |
| %MA | % | MEDIOS AUXILIARES | 2 % | 4442.44 | 88.85 |
|  |  | Total |  |  | 4531.29 |

### SCAP21.5 ALARMA ASEOS ACCESIBLES (21/05/1998)
Importe: 2571.62

**E3013** Ud F. ALIMENTACIÓN 230VCA/24VCC 6A + FILTRO (20/04/1999)
1 Ud × 281.85 (290.31 con costes indirectos) = 290.31
Fuente de alimentación 230 Vca/24 Vcc, 6 A, ZETTLER o equivalente, ref. 015.020, en carcasa de acero, color blanco perla similar a RAL 1013, incluso filtro; instalada.

| Código | Ud | Descripción | Rendimiento | Precio | Importe |
|---|---|---|---|---|---|
| O0100CI | H | CUADRILLA H INSTALACIONES ESPECIALES (mano de obra; 20/04/1999) | 0.5 | 29.65 | 14.83 |
| P3013 | Ud | F.ALIMENTACION 230Vca/24Vcc 6A (material; 13/07/2010) | 1 | 210.34 | 210.34 |
| P301301 | Ud | FILTRO FUENTE DE ALIMENTACION (material; 13/07/2010) | 1 | 51.15 | 51.15 |
| %MA | % | MEDIOS AUXILIARES | 2 % | 276.32 | 5.53 |
|  |  | Total |  |  | 281.85 |

| Medición | Uds. | Parcial |
|---|---|---|
| PLANTA BAJA | 1 | 1.00 |
| Total |  | 1 |

**E3014** Ud CAJA DE CONEXIÓN-PROGRAMACIÓN (20/04/1999)
1 Ud × 16.75 (17.25 con costes indirectos) = 17.25
Caja de conexión-programación lineal LON, ZETTLER o equivalente, ref. 700.021; instalada.

| Código | Ud | Descripción | Rendimiento | Precio | Importe |
|---|---|---|---|---|---|
| O0100CI | H | CUADRILLA H INSTALACIONES ESPECIALES | 0.15 | 29.65 | 4.45 |
| P3014 | Ud | CAJA CONEXION-PROGRAMACION (material; 13/07/2010) | 1 | 11.97 | 11.97 |
| %MA | % | MEDIOS AUXILIARES | 2 % | 16.42 | 0.33 |
|  |  | Total |  |  | 16.75 |

| Medición | Uds. | Parcial |
|---|---|---|
| PLANTA BAJA | 1 | 1.00 |
| Total |  | 1 |

**E3020** Ud PUESTO RECEPCIÓN LLAMADAS (20/04/1999)
1 Ud × 682.49 (702.96 con costes indirectos) = 702.96
Puesto de Recepción de llamadas, ZETTLER o equivalente, ref. 130.310, con display LCD, teclas con símbolo y LED indicador de: presencia, selección de menús de función, visualización de llamadas en espera, recuerdo de llamadas, incluso caja de empotar tamaño E2; instalado.

| Código | Ud | Descripción | Rendimiento | Precio | Importe |
|---|---|---|---|---|---|
| O0100CI | H | CUADRILLA H INSTALACIONES ESPECIALES | 1.25 | 29.65 | 37.06 |
| P302001 | Ud | PUESTO DE RECPCION DE LLAMADAS (material; 13/07/2010) | 1 | 631.1 | 631.10 |
| P302002 | Ud | CAJA MONTAJE EMPOTRATDO E2 (material; 27/05/2010) | 1 | 0.95 | 0.95 |
| %MA | % | MEDIOS AUXILIARES | 2 % | 669.11 | 13.38 |
|  |  | Total |  |  | 682.49 |

| Medición | Uds. | Parcial |
|---|---|---|
| PLANTA BAJA | 1 | 1.00 |
| Total |  | 1 |

**E3027** Ud REPETIDOR DE SEÑALES BUS (20/04/1999)
1 Ud × 76.29 (78.58 con costes indirectos) = 78.58
Repetidor con separación galvánica para de señales para tráfico de datos en BUS de Aseos Accesibles, ZETTLER o equivalente, ref. 130.5110; instalado.

| Código | Ud | Descripción | Rendimiento | Precio | Importe |
|---|---|---|---|---|---|
| O0100CI | H | CUADRILLA H INSTALACIONES ESPECIALES | 0.25 | 29.65 | 7.41 |
| P3027 | Ud | REPETIDOR DE SEÑALES BUS (material; 13/07/2010) | 1 | 67.38 | 67.38 |
| %MA | % | MEDIOS AUXILIARES | 2 % | 74.79 | 1.50 |
|  |  | Total |  |  | 76.29 |

| Medición | Uds. | Parcial |
|---|---|---|
| PLANTA BAJA | 1 | 1.00 |
| Total |  | 1 |

**E3017** Ud DISPOSITIVO LLAMADA TIRÓN WC (20/04/1999)
4 Ud × 37.34 (38.46 con costes indirectos) = 153.84
Dispositivo de llamada de tirón de WC, ZETTLER o equivalente, ref. 125.8600, para instalar en pared o techo, con electrónica, contacto de tirón con cordón rojo continuo recorriendo el aseo accesible fijado al paramento mediante hembrillas cerradas; situado a una altura de 10cm sobre el suelo, salvando la puerta, LED de tranquilización y caja de empotrar; instalado.

| Código | Ud | Descripción | Rendimiento | Precio | Importe |
|---|---|---|---|---|---|
| O0100CI | H | CUADRILLA H INSTALACIONES ESPECIALES | 0.175 | 29.65 | 5.19 |
| P3017 | Ud | DISPOSITIVO LLAMADA TIRON WC (material; 13/07/2010) | 1 | 31.42 | 31.42 |
| %MA | % | MEDIOS AUXILIARES | 2 % | 36.61 | 0.73 |
|  |  | Total |  |  | 37.34 |

| Medición | Uds. | Parcial |
|---|---|---|
| MA5 | 1 | 1.00 |
| MA6 | 1 | 1.00 |
| MA7 | 1 | 1.00 |
| MA8 | 1 | 1.00 |
| Total |  | 4 |

**E3025** Ud CUADRO DE PASILLO 4 LEDS SIN ELECTRÓNICA (20/04/1999)
4 Ud × 77.9 (80.24 con costes indirectos) = 320.96
Cuadro de pasillo sin electrónica para 4 LEDs indicadores de llamada, ZETTLER o equivalente, ref. 138.0200 S, LEDs de larga duración y alta visibilidad, incluso clemas de conexión; instalado.

| Código | Ud | Descripción | Rendimiento | Precio | Importe |
|---|---|---|---|---|---|
| O0100CI | H | CUADRILLA H INSTALACIONES ESPECIALES | 0.35 | 29.65 | 10.38 |
| P302501 | Ud | CUADRO PASILLO 4 LEDs SIN ELECTRONICA (material; 13/07/2010) | 1 | 65.99 | 65.99 |
| %MA | % | MEDIOS AUXILIARES | 2 % | 76.37 | 1.53 |
|  |  | Total |  |  | 77.9 |

| Medición | Uds. | Parcial |
|---|---|---|
| MA5 | 1 | 1.00 |
| MA6 | 1 | 1.00 |
| MA7 | 1 | 1.00 |
| MA8 | 1 | 1.00 |
| Total |  | 4 |

**E3026** Ud ELECTRÓNICA DE ASEO ACCESIBLE (20/04/1999)
4 Ud × 127.28 (131.1 con costes indirectos) = 524.40
Electrónica de aseo accesible, ZETTLER o equivalente, ref. 130.1501, para la gestión, evaluación y mando de todos los dispositivos de aseo accesible, completo de accesorios de unión, fijación y montaje; instalado.

| Código | Ud | Descripción | Rendimiento | Precio | Importe |
|---|---|---|---|---|---|
| O0100CI | H | CUADRILLA H INSTALACIONES ESPECIALES | 0.5 | 29.65 | 14.83 |
| P302601 | Ud | ELECTRONICA DE HABITACION (material; 13/07/2010) | 1 | 109.95 | 109.95 |
| %MA | % | MEDIOS AUXILIARES | 2 % | 124.78 | 2.50 |
|  |  | Total |  |  | 127.28 |

| Medición | Uds. | Parcial |
|---|---|---|
| MA5 | 1 | 1.00 |
| MA6 | 1 | 1.00 |
| MA7 | 1 | 1.00 |
| MA8 | 1 | 1.00 |
| Total |  | 4 |

**E3019** Ud DISPOSITIVO PRESENCIA-ANULACIÓN (20/04/1999)
4 Ud × 27.13 (27.94 con costes indirectos) = 111.76
Dispositivo de presencia y anulación ZETTLER o equivalente, ref. 125.8130, con electrónica, tecla verde de presencia y anulación mediante LED indicado, incluso caja de empotrar; instalado.

| Código | Ud | Descripción | Rendimiento | Precio | Importe |
|---|---|---|---|---|---|
| O0100CI | H | CUADRILLA H INSTALACIONES ESPECIALES | 0.175 | 29.65 | 5.19 |
| P3019 | Ud | DISPOSITIVO PRESENCIA-ANULACION (material; 13/07/2010) | 1 | 21.41 | 21.41 |
| %MA | % | MEDIOS AUXILIARES | 2 % | 26.60 | 0.53 |
|  |  | Total |  |  | 27.13 |

| Medición | Uds. | Parcial |
|---|---|---|
| MA5 | 1 | 1.00 |
| MA6 | 1 | 1.00 |
| MA7 | 1 | 1.00 |
| MA8 | 1 | 1.00 |
| Total |  | 4 |

**E3050** Ud PUNTO DISTRIBUCIÓN ASEO ACCESIBLE (21/05/1998)
4 Ud × 90.18 (92.89 con costes indirectos) = 371.56
Punto de distribución en aseos accesibles para señales realizado en tubo aislante flexible reforzado del tipo forroplast, cajas de paso y derivación empotradas y mangueras multipolares J-Y(St)Y de 4x2x0,8 mm2, 3x2x0,6 mm2, 2x2x0,6 mm2 y 8x2x0,6 mm2, incluso distribuciones desde la central de mando en puestos de control e interconexión entre ellas, cableado y verificado, completos de accesorios de unión, fijación y montaje, instalado.

| Código | Ud | Descripción | Rendimiento | Precio | Importe |
|---|---|---|---|---|---|
| O0100CI | H | CUADRILLA H INSTALACIONES ESPECIALES | 1.25 | 29.65 | 37.06 |
| P3050 | Ud | PUNTO DISTRIBUCION HABITACION (material; 20/06/1999) | 1 | 9.56 | 9.56 |
| P0051001 | Ml | MANGUERA APANTALLEDA 4x2x0,8 mm2 (material; 26/02/2001) | 8 | 0.58 | 4.64 |
| P0051002 | Ml | MANGUERA APANTALLEDA3x2x0,6 mm2 (material; 26/02/2001) | 10 | 0.37 | 3.70 |
| P0051003 | Ml | MANGUERA APANTALLEDA2x2x0,6 mm2 (material; 26/02/2001) | 8 | 0.22 | 1.76 |
| P0051004 | Ml | MANGUERA APANTALLEDA 8x2x0,6 mm2 (material; 26/02/2001) | 8 | 0.72 | 5.76 |
| P22BF041 | m | TUBO CORRUGADO D=32/GP7 (material; 13/11/2019) | 34 | 0.68 | 23.12 |
| P140401 | Ud | CAJA AISLANTE EMP. 92x92 IP40 (material) | 2 | 0.33 | 0.66 |
| P0812 | Ud | TACO PVC con brida. (material; 21/05/1998) | 43 | 0.05 | 2.15 |
| %MA | % | MEDIOS AUXILIARES | 2 % | 88.41 | 1.77 |
|  |  | Total |  |  | 90.18 |

| Medición | Uds. | Parcial |
|---|---|---|
| MA5 | 1 | 1.00 |
| MA6 | 1 | 1.00 |
| MA7 | 1 | 1.00 |
| MA8 | 1 | 1.00 |
| Total |  | 4 |

## C22 ILUMINACION (10/11/2000)
Importe: 126286.36

### SCAP22.1 LUMINARIAS (10/11/2000)
Importe: 106646.95

**EL1** ud L1 LUMINARIA LINEAL SUPERFICIE 25W, 120CM (15/06/2010)
57 ud × 148.38 (152.83 con costes indirectos) = 8711.31
Luminaria superficie LED 25W, 4000K, 1202x50x75mm, regulable DALI. Cuerpo en aluminio de extrusión termoesmaltado blanco, conexión eléctrica mediante clemas rápidas, 220-240V/50-60Hz, factor de potencia corregido 0,95. Componente óptico con estructura microprismática de alta transparencia formada por matriz de microconos de base hexagonal para control de deslumbramiento: L<1000 cd/m2 a 65º respecto a la vertical para UGR <19; LED 840 con alta selección de binning, difusor de policarbonato opal de alta transmitancia acabado efecto hielo, difusor interior con tecnología Bright Light. I/pp de piezas alineadoras, piezas de suspensión y anclaje techo. Incluyendo replanteo, accesorios de anclaje y conexionado. Instalada, probada y funcionando. Tipo Ice Line 2 Led 50 S OD-2963 de Lledó o equivalente aprobado por D.F.

| Código | Ud | Descripción | Rendimiento | Precio | Importe |
|---|---|---|---|---|---|
| Plum1 | ud | LUMINARIA SUPERFICIE 25W, 120CM (material; 18/07/2019) | 1 | 118.75 | 118.75 |
| Plumkit1 | ud | KIT CAB+BORNA V2 DA.B (material; 18/07/2019) | 1 | 14.37 | 14.37 |
| Plumanc1 | ud | PIEZA DE ANCLAJE LUMINARIA, COLOR BLANCO (material; 18/07/2019) | 2 | 2.47 | 4.94 |
| O0101ELE | h | OFICIAL 1ª ELECTRICISTA (mano de obra; 13/12/2015) | 0.25 | 15.29 | 3.82 |
| O0103EL | h | AYUDANTE ELECTRICISTA. (mano de obra; 18/07/2019) | 0.25 | 14.36 | 3.59 |
| %MA | % | MEDIOS AUXILIARES | 2 % | 145.47 | 2.91 |
|  |  | Total |  |  | 148.38 |

| Medición | Uds. | Parcial |
|---|---|---|
| 1C.01-07 aulas instrumentales | 7 | 7.00 |
| 1D.01-07 aulas instrumentales | 7 | 7.00 |
| 1E.01-07 aulas instrumentales | 7 | 7.00 |
| 1I.02 _ aula teórica | 3 | 3.00 |
| 0I.06-09 _ cabina percusión | 12 | 12.00 |
| 0I.10 _ aula percusión | 8 | 8.00 |
| 0F.02-07 _ aulas instrumentales | 6 | 6.00 |
| 0H.03-07 _ aulas instrumentales | 5 | 5.00 |
| 0J.05-6 _ música de cámara | 2 | 2.00 |
| Subtotal |  | 57.00 |
| Total |  | 57 |

**EL2** ud L2 LUMINARIA LINEAL SUPERFICIE 30W, 150CM (15/06/2010)
62 ud × 163.88 (168.8 con costes indirectos) = 10465.60
Luminaria superficie LED 30W, 4000K, 1502x50x75mm, regulable DALI. Cuerpo en aluminio de extrusión termoesmaltado blanco, conexión eléctrica mediante clemas rápidas, 220-240V/50-60Hz, factor de potencia corregido 0,95. Componente óptico con estructura microprismática de alta transparencia formada por matriz de microconos de base hexagonal para control de deslumbramiento: L<1000 cd/m2 a 65º respecto a la vertical para UGR <19; LED 840 con alta selección de binning, difusor de policarbonato opal de alta transmitancia acabado efecto hielo, difusor interior con tecnología Bright Light. I/pp de piezas alineadoras, piezas de suspensión y anclaje techo. Incluyendo replanteo, accesorios de anclaje y conexionado. Instalada, probada y funcionando. Tipo Ice Line 2 Led 50 S OD-2963 de Lledó o equivalente aprobado por D.F.

| Código | Ud | Descripción | Rendimiento | Precio | Importe |
|---|---|---|---|---|---|
| Plum2 | ud | LUMINARIA SUPERFICIE 30W, 150CM (material; 18/07/2019) | 1 | 133.95 | 133.95 |
| Plumkit1 | ud | KIT CAB+BORNA V2 DA.B | 1 | 14.37 | 14.37 |
| Plumanc1 | ud | PIEZA DE ANCLAJE LUMINARIA, COLOR BLANCO | 2 | 2.47 | 4.94 |
| O0101ELE | h | OFICIAL 1ª ELECTRICISTA | 0.25 | 15.29 | 3.82 |
| O0103EL | h | AYUDANTE ELECTRICISTA. | 0.25 | 14.36 | 3.59 |
| %MA | % | MEDIOS AUXILIARES | 2 % | 160.67 | 3.21 |
|  |  | Total |  |  | 163.88 |

| Medición | Uds. | Parcial |
|---|---|---|
| 1A.02-06 _ aulas teoricas | 10 | 10.00 |
| 1C.01-08 aulas instrumentales | 8 | 8.00 |
| 1D.01-07 aulas instrumentales | 7 | 7.00 |
| 1E.01-07 aulas instrumentales | 7 | 7.00 |
| 1I.02 _ aula teórica | 3 | 3.00 |
| 1I.03 _ aula instrumental | 1 | 1.00 |
| 0A.01-05 _ administración | 8 | 8.00 |
| 0F.01-07 _ aulas instrumentales | 9 | 9.00 |
| 0H.02-07 _ aulas instrumentales | 5 | 5.00 |
| 0D.03 _ sala profesores | 1 | 1.00 |
| 0J.03-5 _ música de cámara | 3 | 3.00 |
| Subtotal |  | 62.00 |
| Total |  | 62 |

**EL3** ud L3 LUMINARIA LINEAL SUPERFICIE 46W, 240CM (15/06/2010)
95 ud × 236.35 (243.44 con costes indirectos) = 23126.80
Luminaria superficie LED 46W, 4000K, UGR 19, 2402x50x75mm, regulable DALI. Cuerpo en aluminio de extrusión termoesmaltado blanco, conexión eléctrica mediante clemas rápidas, 220-240V/50-60Hz, factor de potencia corregido 0,95. Componente óptico con estructura microprismática de alta transparencia formada por matriz de microconos de base hexagonal para control de deslumbramiento: L<1000 cd/m2 a 65º respecto a la vertical para UGR <19; LED 840 con alta selección de binning, difusor de policarbonato opal de alta transmitancia acabado efecto hielo, difusor interior con tecnología Bright Light. I/pp de piezas alineadoras, piezas de suspensión y anclaje techo. Incluyendo replanteo, accesorios de anclaje y conexionado. Instalada, probada y funcionando. Tipo Ice Line 2 Led 50 S OD-2963 de Lledó o equivalente aprobado por D.F.

| Código | Ud | Descripción | Rendimiento | Precio | Importe |
|---|---|---|---|---|---|
| Plum3 | ud | LUMINARIA SUPERFICIE 46W, 240CM (material; 18/07/2019) | 1 | 205 | 205.00 |
| Plumkit1 | ud | KIT CAB+BORNA V2 DA.B | 1 | 14.37 | 14.37 |
| Plumanc1 | ud | PIEZA DE ANCLAJE LUMINARIA, COLOR BLANCO | 2 | 2.47 | 4.94 |
| O0101ELE | h | OFICIAL 1ª ELECTRICISTA | 0.25 | 15.29 | 3.82 |
| O0103EL | h | AYUDANTE ELECTRICISTA. | 0.25 | 14.36 | 3.59 |
| %MA | % | MEDIOS AUXILIARES | 2 % | 231.72 | 4.63 |
|  |  | Total |  |  | 236.35 |

| Medición | Uds. | Parcial |
|---|---|---|
| 1I.03-05 _ aulas | 6 | 6.00 |
| 1I.06 _ aula informatica | 5 | 5.00 |
| 1C.01-08 aulas instrumentales | 8 | 8.00 |
| 1D.01-07 aulas instrumentales | 7 | 7.00 |
| 1E.01-07 aulas instrumentales | 7 | 7.00 |
| 0F.02-07 _ aulas instrumentales | 6 | 6.00 |
| 0H.01-07 _ aulas instrumentales | 10 | 10.00 |
| 0I.01-04 _ departamentos | 10 | 10.00 |
| 0D.01 _ usos múltiples | 15 | 15.00 |
| 0D.02 _ biblioteca | 10 | 10.00 |
| 0J.03-6 _ música de cámara | 8 | 8.00 |
| 0L.01 _ aula clave | 3 | 3.00 |
| Subtotal |  | 95.00 |
| Total |  | 95 |

**EL4** ud L4 LUMINARIA LINEAL SUPERFICIE 56W, 300CM (15/06/2010)
28 ud × 244.23 (251.56 con costes indirectos) = 7043.68
Luminaria superficie LED 56W, 4000K, 3002x50x75mm, regulable DALI. Cuerpo en aluminio de extrusión termoesmaltado blanco, conexión eléctrica mediante clemas rápidas, 220-240V/50-60Hz, factor de potencia corregido 0,95. Componente óptico con estructura microprismática de alta transparencia formada por matriz de microconos de base hexagonal para control de deslumbramiento: L<1000 cd/m2 a 65º respecto a la vertical para UGR <19; LED 840 con alta selección de binning, difusor de policarbonato opal de alta transmitancia acabado efecto hielo, difusor interior con tecnología Bright Light. I/pp de piezas alineadoras, piezas de suspensión y anclaje techo. Incluyendo replanteo, accesorios de anclaje y conexionado. Instalada, probada y funcionando. Tipo Ice Line 2 Led 50 S OD-2963 de Lledó o equivalente aprobado por D.F.

| Código | Ud | Descripción | Rendimiento | Precio | Importe |
|---|---|---|---|---|---|
| Plum4 | ud | LUMINARIA SUPERFICIE 56W, 300CM (material; 18/07/2019) | 1 | 212.72 | 212.72 |
| Plumkit1 | ud | KIT CAB+BORNA V2 DA.B | 1 | 14.37 | 14.37 |
| Plumanc1 | ud | PIEZA DE ANCLAJE LUMINARIA, COLOR BLANCO | 2 | 2.47 | 4.94 |
| O0101ELE | h | OFICIAL 1ª ELECTRICISTA | 0.25 | 15.29 | 3.82 |
| O0103EL | h | AYUDANTE ELECTRICISTA. | 0.25 | 14.36 | 3.59 |
| %MA | % | MEDIOS AUXILIARES | 2 % | 239.44 | 4.79 |
|  |  | Total |  |  | 244.23 |

| Medición | Uds. | Parcial |
|---|---|---|
| 1A.02-06 _ aulas teoricas | 10 | 10.00 |
| 1I.01 _ aula teorica | 3 | 3.00 |
| 1I.05 _ aula tuba | 1 | 1.00 |
| 0C.01-10 _ cabinas | 10 | 10.00 |
| 0H.01 _ aula contrabajo | 1 | 1.00 |
| 0D.03 _ sala profesores | 1 | 1.00 |
| 0J.04 _ música de cámara | 2 | 2.00 |
| Subtotal |  | 28.00 |
| Total |  | 28 |

**EL5** ud L5 LUMINARIA ANGULO 90º SUPERFICIE 13W (15/06/2010)
8 ud × 157.1 (161.81 con costes indirectos) = 1294.48
Luminaria superficie LED 13W, 4000K, 345x345x62mm, forma en 90º para la construcción de estructuras cerradas, regulable DALI. Cuerpo en aluminio de extrusión termoesmaltado blanco, conexión eléctrica mediante clemas rápidas, 220-240V/50-60Hz, factor de potencia corregido 0,95. Componente óptico con estructura microprismática de alta transparencia formada por matriz de microconos de base hexagonal para control de deslumbramiento: L<1000 cd/m2 a 65º respecto a la vertical para UGR <19; LED 840 con alta selección de binning, difusor de policarbonato opal de alta transmitancia acabado efecto hielo, difusor interior con tecnología Bright Light. I/pp de piezas alineadoras, piezas de suspensión y anclaje techo. Incluyendo replanteo, accesorios de anclaje y conexionado. Instalada, probada y funcionando. Tipo Ice Line 2 Led 50 S OD-2963 de Lledó o equivalente aprobado por D.F.

| Código | Ud | Descripción | Rendimiento | Precio | Importe |
|---|---|---|---|---|---|
| Plum5 | ud | LUMINARIA SUPERFICIE 13W, 90º (material; 18/07/2019) | 1 | 127.3 | 127.30 |
| Plumkit1 | ud | KIT CAB+BORNA V2 DA.B | 1 | 14.37 | 14.37 |
| Plumanc1 | ud | PIEZA DE ANCLAJE LUMINARIA, COLOR BLANCO | 2 | 2.47 | 4.94 |
| O0101ELE | h | OFICIAL 1ª ELECTRICISTA | 0.25 | 15.29 | 3.82 |
| O0103EL | h | AYUDANTE ELECTRICISTA. | 0.25 | 14.36 | 3.59 |
| %MA | % | MEDIOS AUXILIARES | 2 % | 154.02 | 3.08 |
|  |  | Total |  |  | 157.1 |

| Medición | Uds. | Parcial |
|---|---|---|
| 0I.06-09 _ cabina percusión | 4 | 4.00 |
| 0I.10 _ aula percusión | 4 | 4.00 |
| Subtotal |  | 8.00 |
| Total |  | 8 |

**EL6** ud L6 LUMINARIA ADOSADA BAÑADOR PARED 30W (15/06/2010)
14 ud × 189.12 (194.79 con costes indirectos) = 2727.06
Luminaria superficie, bañador de pared, led 30W, 4000K, 1202x67x62mm, regulable DALI. Cuerpo en aluminio de extrusión termoesmaltado blanco, conexión eléctrica mediante clemas rápidas, 220-240V/50-60Hz, factor de potencia corregido 0,95. Difusor de policarbonato opal de alta transmitancia acabado efecto hielo, difusor interior con tecnología Bright Light y reflexor asimétrico en aluminio especular. Fuente de luz LED 840 con alta selección de binning. I/pp de piezas alineadoras. Incluyendo replanteo, accesorios de anclaje y conexionado. Instalada, probada y funcionando. Tipo Ice Line 2 Led 50wws bañador OD-2966 de Lledó o equivalente aprobado por D.F.

| Código | Ud | Descripción | Rendimiento | Precio | Importe |
|---|---|---|---|---|---|
| Plum6 | ud | LUMINARIA SUPERFICIE 13W, 90º (material; 18/07/2019) | 1 | 158.69 | 158.69 |
| Plumkit1 | ud | KIT CAB+BORNA V2 DA.B | 1 | 14.37 | 14.37 |
| Plumanc1 | ud | PIEZA DE ANCLAJE LUMINARIA, COLOR BLANCO | 2 | 2.47 | 4.94 |
| O0101ELE | h | OFICIAL 1ª ELECTRICISTA | 0.25 | 15.29 | 3.82 |
| O0103EL | h | AYUDANTE ELECTRICISTA. | 0.25 | 14.36 | 3.59 |
| %MA | % | MEDIOS AUXILIARES | 2 % | 185.41 | 3.71 |
|  |  | Total |  |  | 189.12 |

| Medición | Uds. | Parcial |
|---|---|---|
| 1A.02-06 _ aulas teoricas | 10 | 10.00 |
| 1I.01-02 _ aulas teoricas | 4 | 4.00 |
| Subtotal |  | 14.00 |
| Total |  | 14 |

**EL7** ud L7 LUMINARIA SUPERFICIE PASILLOS 51W, 300CM (15/06/2010)
52 ud × 97.14 (100.05 con costes indirectos) = 5202.60
Perfil luminioso LED 51W, LED840, CRI > 80, 2556lm, 4000K, 24V DC, 3000x25x25mm, regulable DALI. Cuerpo formado por perfil en aluminio de extrusión con acabado blanco y difusor opal de alta transmitancia y sección cuadrada, LED 840 17W/m con alta selección de binning. Sistema modular que permite el montaje mediante unión en línea y alineación mecánica mediante sistema de machihembrado de cabeceras. Incluido equipo electrónico remoto 230V 50-60Hz, 24V DC, 60W max,254x45x35mm, sistema de fijación mediante clips y conector eléctrico para la unión en línea elécctrica entre tramos. Incluyendo replanteo, accesorios de anclaje y conexionado. Instalada, probada y funcionando. Tipo ODL 167 Flat de Lledó o equivalente aprobado por D.F

| Código | Ud | Descripción | Rendimiento | Precio | Importe |
|---|---|---|---|---|---|
| Plum7 | ud | LUMINARIA ADOSADA 51W, 300CM (material; 18/07/2019) | 1 | 64.16 | 64.16 |
| Plumanc2 | ud | FLEJE DE SUSPENSIÓN COLOR BLANCO (material; 18/07/2019) | 6 | 0.39 | 2.34 |
| Plumfuen1 | ud | FUENTE ALIMITACIÓN DA 24V (material; 18/07/2019) | 0.5 | 42.66 | 21.33 |
| O0101ELE | h | OFICIAL 1ª ELECTRICISTA | 0.25 | 15.29 | 3.82 |
| O0103EL | h | AYUDANTE ELECTRICISTA. | 0.25 | 14.36 | 3.59 |
| %MA | % | MEDIOS AUXILIARES | 2 % | 95.24 | 1.90 |
|  |  | Total |  |  | 97.14 |

| Medición | Uds. | Parcial |
|---|---|---|
| pasillos | 52 | 52.00 |
| Total |  | 52 |

**EL8** ud L8 LUMINARIA SUPERFICIE PASILLOS 34W, 200CM (15/06/2010)
3 ud × 84.84 (87.39 con costes indirectos) = 262.17
Perfil luminioso LED 34W, LED840, CRI > 80, 1704lm, 4000K, 24V DC, 2000x25x25mm, regulable DALI. Cuerpo formado por perfil en aluminio de extrusión con acabado blanco y difusor opal de alta transmitancia y sección cuadrada, LED 840 17W/m con alta selección de binning. Sistema modular que permite el montaje mediante unión en línea y alineación mecánica mediante sistema de machihembrado de cabeceras. Incluido equipo electrónico remoto 230V 50-60Hz, 24V DC, 60W max,254x45x35mm, sistema de fijación mediante clips y conector eléctrico para la unión en línea elécctrica entre tramos. Incluyendo replanteo, accesorios de anclaje y conexionado. Instalada, probada y funcionando. Tipo ODL 167 Flat de Lledó o equivalente aprobado por D.F

| Código | Ud | Descripción | Rendimiento | Precio | Importe |
|---|---|---|---|---|---|
| Plum8 | ud | LUMINARIA ADOSADA 34W, 200CM (material; 18/07/2019) | 1 | 52.1 | 52.10 |
| Plumanc2 | ud | FLEJE DE SUSPENSIÓN COLOR BLANCO | 6 | 0.39 | 2.34 |
| Plumfuen1 | ud | FUENTE ALIMITACIÓN DA 24V | 0.5 | 42.66 | 21.33 |
| O0101ELE | h | OFICIAL 1ª ELECTRICISTA | 0.25 | 15.29 | 3.82 |
| O0103EL | h | AYUDANTE ELECTRICISTA. | 0.25 | 14.36 | 3.59 |
| %MA | % | MEDIOS AUXILIARES | 2 % | 83.18 | 1.66 |
|  |  | Total |  |  | 84.84 |

| Medición | Uds. | Parcial |
|---|---|---|
| pasillos | 1 | 1.00 |
| escalera M | 2 | 2.00 |
| Subtotal |  | 3.00 |
| Total |  | 3 |

**EL9** ud L9 LUMINARIA SUPERFICIE PASILLOS 17W, 100CM (15/06/2010)
9 ud × 73.65 (75.86 con costes indirectos) = 682.74
Perfil luminioso LED 17W, LED840, CRI > 80, 1704lm, 4000K, 24V DC, 1000x25x25mm, regulable DALI. Cuerpo formado por perfil en aluminio de extrusión con acabado blanco y difusor opal de alta transmitancia y sección cuadrada, LED 840 17W/m con alta selección de binning. Sistema modular que permite el montaje mediante unión en línea y alineación mecánica mediante sistema de machihembrado de cabeceras. Incluido equipo electrónico remoto 230V 50-60Hz, 24V DC, 60W max,254x45x35mm, sistema de fijación mediante clips y conector eléctrico para la unión en línea elécctrica entre tramos. Incluyendo replanteo, accesorios de anclaje y conexionado. Instalada, probada y funcionando. Tipo ODL 167 Flat de Lledó o equivalente aprobado por D.F

| Código | Ud | Descripción | Rendimiento | Precio | Importe |
|---|---|---|---|---|---|
| Plum9 | ud | LUMINARIA ADOSADA 17W, 100CM (material; 18/07/2019) | 1 | 41.13 | 41.13 |
| Plumanc2 | ud | FLEJE DE SUSPENSIÓN COLOR BLANCO | 6 | 0.39 | 2.34 |
| Plumfuen1 | ud | FUENTE ALIMITACIÓN DA 24V | 0.5 | 42.66 | 21.33 |
| O0101ELE | h | OFICIAL 1ª ELECTRICISTA | 0.25 | 15.29 | 3.82 |
| O0103EL | h | AYUDANTE ELECTRICISTA. | 0.25 | 14.36 | 3.59 |
| %MA | % | MEDIOS AUXILIARES | 2 % | 72.21 | 1.44 |
|  |  | Total |  |  | 73.65 |

| Medición | Uds. | Parcial |
|---|---|---|
| pasillos | 9 | 9.00 |
| Total |  | 9 |

**EL10** ud L10 LUMINARIA VESTÍBULO (15/06/2010)
19 ud × 166.66 (171.66 con costes indirectos) = 3261.54
Tira LED IP65 24V 120LEDS/m 14W/m 840lm/m 4000K, regulable DALI (5m/bobina). CRI>80, PCB de cobre flexible modulable cada 50 mm.Fijación mediante clips de instalación. Regulable con controlador externo. Fuente de alimentación cada 5m. I/pp perfilería, fuente de alimentación y accesios de montaje. Incluyendo replanteo, accesorios de anclaje y conexionado. Instalada, probada y funcionando. Tipo Corestrip Neon IP65 de Lledó o equivalente aprobado por D.F.

| Código | Ud | Descripción | Rendimiento | Precio | Importe |
|---|---|---|---|---|---|
| Plum10 | ud | TIRA LED IP65 4000K 14W/M (material; 18/07/2019) | 1 | 119.67 | 119.67 |
| Plumestr | ud | PERFIL DE ACERO CURVADO Y CABLE DE SUSPENSIÓN (material; 18/07/2019) | 1 | 20 | 20.00 |
| Plumkit2 | ud | KIT DE INSTALACIÓN NEÓN (material; 18/07/2019) | 0.58 | 9.06 | 5.25 |
| Plumanc3 | ud | CLIPS INSTALACIÓN (material; 18/07/2019) | 0.58 | 1.16 | 0.67 |
| Plum10a | ud | CONECTOR HEMBRA ALIM. HORIZ (material; 18/07/2019) | 0.58 | 9.26 | 5.37 |
| PQM3 | ud | PEQUEÑO MATERIAL 3 (material; 27/02/2017) | 1 | 0.77 | 0.77 |
| Plum10b | ud | CONECTOR INTERM 3M CABLE (material; 18/07/2019) | 0.58 | 7.33 | 4.25 |
| O0101ELE | h | OFICIAL 1ª ELECTRICISTA | 0.25 | 15.29 | 3.82 |
| O0103EL | h | AYUDANTE ELECTRICISTA. | 0.25 | 14.36 | 3.59 |
| %MA | % | MEDIOS AUXILIARES | 2 % | 163.39 | 3.27 |
|  |  | Total |  |  | 166.66 |

| Medición | Uds. | Parcial |
|---|---|---|
| vestíbulo | 19 | 19.00 |
| Total |  | 19 |

**EL10E** ud ESTRUCTURA SOPORTE DE LUMINARIA (15/06/2010)
19 ud × 159.48 (164.26 con costes indirectos) = 3120.94
Fabricacion y suministro de aro para acople de luminaria de leeds en tira, incluso piezas de anclaje a techo.

| Código | Ud | Descripción | Rendimiento | Precio | Importe |
|---|---|---|---|---|---|
| O0101OF | h. | OFICIAL 1ª | 0.2 | 15.29 | 3.06 |
| O0103OF | h | AYUDANTE | 0.1 | 14.36 | 1.44 |
| P01LUM | ud | ESTRUCTURA LUMINARIA (material) | 1 | 150 | 150.00 |
| PTACS | ud | TACO SPIT | 1.8 | 1.03 | 1.85 |
| %MA | % | MEDIOS AUXILIARES | 2 % | 156.35 | 3.13 |
|  |  | Total |  |  | 159.48 |

**EL11** ud L11 LUM. LINEAL SUSPENDIDA 30W, Ø70X1430MM (15/06/2010)
18 ud × 209.74 (216.03 con costes indirectos) = 3888.54
Luminaria suspendida led 30W, 3000K, IP40, IK07, Ø70x1430mm, aluminio y difusor acrílico opal hielo, i/pp kit (2ud) de sistema de suspensión blanco 3 o 5m y base de superficie Ø62x36mm (cable 3 o 5m). Incluyendo replanteo, accesorios de anclaje y conexionado. Fuente de alimentación 18-135w 24Vdc DAli Ip-20. Instalada, probada y funcionando. Tipo Tupoli-V Suspended 70 de Climar o equivalente aprobado por la D.F

| Código | Ud | Descripción | Rendimiento | Precio | Importe |
|---|---|---|---|---|---|
| Plum11 | ud | LUMINARIA LINEAL SUSPENDIDA 30W (material; 18/07/2019) | 1 | 183.2 | 183.20 |
| Plum11a | ud | KIT DE SUSPENSIÓN 300-500CM (2U) (material; 18/07/2019) | 1 | 9.9 | 9.90 |
| Plum11b | ud | BASE SUPERFICIE COLOR BLANCO (material; 18/07/2019) | 1 | 4.35 | 4.35 |
| PQM3 | ud | PEQUEÑO MATERIAL 3 | 1 | 0.77 | 0.77 |
| O0101ELE | h | OFICIAL 1ª ELECTRICISTA | 0.25 | 15.29 | 3.82 |
| O0103EL | h | AYUDANTE ELECTRICISTA. | 0.25 | 14.36 | 3.59 |
| %MA | % | MEDIOS AUXILIARES | 2 % | 205.63 | 4.11 |
|  |  | Total |  |  | 209.74 |

| Medición | Uds. | Parcial |
|---|---|---|
| 0L.03 aula orquesta | 18 | 18.00 |
| Total |  | 18 |

**EL12** ud L12 LUM. LINEAL SUSPENDIDA 24W, Ø70X1149MM (15/06/2010)
12 ud × 175.31 (180.57 con costes indirectos) = 2166.84
Luminaria suspendida led 24W, 3000K, IP40, IK07, Ø70x1149mm, aluminio y difusor acrílico opal hielo, i/pp kit (2ud) de sistema de suspensión blanco 3 o 5m y base de superficie Ø62x36mm (cable 3 o 5m). Incluyendo replanteo, accesorios de anclaje y conexionado. Fuente de alimentación 18-135w 24Vdc DAli Ip-20. Instalada, probada y funcionando. Tipo Tupoli-V Suspended 70 de Climar o equivalente aprobado por la D.F

| Código | Ud | Descripción | Rendimiento | Precio | Importe |
|---|---|---|---|---|---|
| Plum12 | ud | LUMINARIA LINEAL SUSPENDIDA 30W (material; 18/07/2019) | 1 | 149.44 | 149.44 |
| Plum11a | ud | KIT DE SUSPENSIÓN 300-500CM (2U) | 1 | 9.9 | 9.90 |
| Plum11b | ud | BASE SUPERFICIE COLOR BLANCO | 1 | 4.35 | 4.35 |
| PQM3 | ud | PEQUEÑO MATERIAL 3 | 1 | 0.77 | 0.77 |
| O0101ELE | h | OFICIAL 1ª ELECTRICISTA | 0.25 | 15.29 | 3.82 |
| O0103EL | h | AYUDANTE ELECTRICISTA. | 0.25 | 14.36 | 3.59 |
| %MA | % | MEDIOS AUXILIARES | 2 % | 171.87 | 3.44 |
|  |  | Total |  |  | 175.31 |

| Medición | Uds. | Parcial |
|---|---|---|
| 0L.02 aula coro | 12 | 12.00 |
| Total |  | 12 |

**EF1** ud F1 LUMINARIA LINEAL ESTANCA 16W, 67CM (15/06/2010)
14 ud × 39.86 (41.06 con costes indirectos) = 574.84
Luminaria estanca LED 16W, 4000K, IP66. 670x90x100mm, 220-240V/ 50-60Hz, factor de potencia corregido >0,90. Cuerpo en policarbonato reforzado resistente a esfuerzos mecánicos,, sistema de fijación del componente óptico mediante pestillos de acero inox. Componente óptico formado por reflector interior ultrablanco y cuerpo principal en acero. Difusor opal. Fuente de luz LED 840 con alta selección de binning. Incluido kit de flejes de acero inox para montaje. Incluyendo replanteo, accesorios de anclaje y conexionado. Instalada, probada y funcionando. Tipo Atlantics de Lledó o equivalente aprobado por D.F.

| Código | Ud | Descripción | Rendimiento | Precio | Importe |
|---|---|---|---|---|---|
| Plumf1 | ud | LUMINARIA LINEAL ESTANCA 16W, 67CM (material; 18/07/2019) | 1 | 30.9 | 30.90 |
| PQM3 | ud | PEQUEÑO MATERIAL 3 | 1 | 0.77 | 0.77 |
| O0101ELE | h | OFICIAL 1ª ELECTRICISTA | 0.25 | 15.29 | 3.82 |
| O0103EL | h | AYUDANTE ELECTRICISTA. | 0.25 | 14.36 | 3.59 |
| %MA | % | MEDIOS AUXILIARES | 2 % | 39.08 | 0.78 |
|  |  | Total |  |  | 39.86 |

| Medición | Uds. | Parcial |
|---|---|---|
| 1A.07 limpieza | 1 | 1.00 |
| 1A.08 almacén | 1 | 1.00 |
| 0N.03 _ almacén | 2 | 2.00 |
| 0B.03 _ archivo | 1 | 1.00 |
| 0B.08 _ almacén | 3 | 3.00 |
| 0A.06 _ calefacción | 4 | 4.00 |
| 0A.08 _ grupo electrógeno | 2 | 2.00 |
| Subtotal: 1A.01 _ teleco |  | 14.00 |
| Total |  | 14 |

**EF2** ud F2 LUMINARIA LINEAL ESTANCA 32W, 127CM (15/06/2010)
11 ud × 52.32 (53.89 con costes indirectos) = 592.79
Luminaria estanca LED 16W, 4000K, IP66. 1277x90x100mm, 220-240V/ 50-60Hz, factor de potencia corregido >0,90. Cuerpo en policarbonato reforzado resistente a esfuerzos mecánicos,, sistema de fijación del componente óptico mediante pestillos de acero inox. Componente óptico formado por reflector interior ultrablanco y cuerpo principal en acero. Difusor opal. Fuente de luz LED 840 con alta selección de binning. Incluido kit de flejes de acero inox para montaje. Incluyendo replanteo, accesorios de anclaje y conexionado. Instalada, probada y funcionando. Tipo Atlantics de Lledó o equivalente aprobado por D.F

| Código | Ud | Descripción | Rendimiento | Precio | Importe |
|---|---|---|---|---|---|
| Plumf2 | ud | LUMINARIA LINEAL ESTANCA 32W, 1277CM (material; 18/07/2019) | 1 | 43.11 | 43.11 |
| PQM3 | ud | PEQUEÑO MATERIAL 3 | 1 | 0.77 | 0.77 |
| O0101ELE | h | OFICIAL 1ª ELECTRICISTA | 0.25 | 15.29 | 3.82 |
| O0103EL | h | AYUDANTE ELECTRICISTA. | 0.25 | 14.36 | 3.59 |
| %MA | % | MEDIOS AUXILIARES | 2 % | 51.29 | 1.03 |
|  |  | Total |  |  | 52.32 |

| Medición | Uds. | Parcial |
|---|---|---|
| 0N.03 _ almacén | 4 | 4.00 |
| 0N.07 _ almacén | 4 | 4.00 |
| 0A.07 _ CGBT | 1 | 1.00 |
| 0B.06-07 _ agua y pci | 2 | 2.00 |
| Subtotal |  | 11.00 |
| Total |  | 11 |

**ED1** ud D1 DOWNLIGHT EMPOTRADO 20W, Ø210 (15/06/2010)
40 ud × 43.27 (44.57 con costes indirectos) = 1782.80
Downlight redondo de empotrar 20W, 4000K, Ø210x89mm, 220-240V, 50-60Hz, IP54 en cara vista. Compomnenete óptico formado por reflector de policarbonato blanco, difusor interior opal con microprismas, fuente de luz LED 840 con alta selección de binning (3-4 elipses de variación). Equipo de encendido electrónico incorporado. Incluyendo flejes de anclaje para montaje empotrado.Incluyendo replanteo, accesorios de anclaje y conexionado. Instalada, probada y funcionando. Tipo Kino 2L de Lledó o equivalente aprobado por D.F.

| Código | Ud | Descripción | Rendimiento | Precio | Importe |
|---|---|---|---|---|---|
| Plumd2 | ud | DOWNLIGHT EMPOTRADO 20W, D210 (material; 18/07/2019) | 1 | 29.79 | 29.79 |
| PQM3 | ud | PEQUEÑO MATERIAL 3 | 1 | 0.77 | 0.77 |
| O0101ELE | h | OFICIAL 1ª ELECTRICISTA | 0.4 | 15.29 | 6.12 |
| O0103EL | h | AYUDANTE ELECTRICISTA. | 0.4 | 14.36 | 5.74 |
| %MA | % | MEDIOS AUXILIARES | 2 % | 42.42 | 0.85 |
|  |  | Total |  |  | 43.27 |

| Medición | Uds. | Parcial |
|---|---|---|
| 1D.08 _ aseo | 3 | 3.00 |
| 1E.07 _ aseo | 3 | 3.00 |
| 0J.01-02 _ aseos | 6 | 6.00 |
| 0N.05-06 _ camerinos | 6 | 6.00 |
| 0I.01-04 _ departamentos | 10 | 10.00 |
| 0B.01-02_aseos | 2 | 2.00 |
| 0B.04-05 _ aseos | 4 | 4.00 |
| 0F.08-09 _ aseos | 3 | 3.00 |
| 0J.07-08 _ aseos | 3 | 3.00 |
| Subtotal |  | 40.00 |
| Total |  | 40 |

**ED2** ud D2 DOWNLIGHT EMPOTRADO 23W, Ø174 (15/06/2010)
17 ud × 43.27 (44.57 con costes indirectos) = 757.69
Downlight redondo de empotrar LED 23W, 4000K, 220-240V 50-60H, Ø174x100mm, regulable DALI. Componente óptico con reflectores PHI de alto rendimiento, difusor interior con tecnología Bright Light. Fuente de luz LED 840 con alta selección de binningIncluidos muelles de sujección para montaje empotrado. Incluyendo replanteo, accesorios de anclaje y conexionado. Instalada, probada y funcionando. Tipo OD-3649 Iris 160 de Lledó o equivalente aprobado por D.F.

| Código | Ud | Descripción | Rendimiento | Precio | Importe |
|---|---|---|---|---|---|
| Plumd2 | ud | DOWNLIGHT EMPOTRADO 20W, D210 | 1 | 29.79 | 29.79 |
| PQM3 | ud | PEQUEÑO MATERIAL 3 | 1 | 0.77 | 0.77 |
| O0101ELE | h | OFICIAL 1ª ELECTRICISTA | 0.4 | 15.29 | 6.12 |
| O0103EL | h | AYUDANTE ELECTRICISTA. | 0.4 | 14.36 | 5.74 |
| %MA | % | MEDIOS AUXILIARES | 2 % | 42.42 | 0.85 |
|  |  | Total |  |  | 43.27 |

| Medición | Uds. | Parcial |
|---|---|---|
| 0A.01-05 _ administración | 7 | 7.00 |
| 0N.04 _ control auditorio | 1 | 1.00 |
| 0N.04 _ acceso auditorio | 3 | 3.00 |
| 0D.03 _ sala profesores | 6 | 6.00 |
| Subtotal |  | 17.00 |
| Total |  | 17 |

**ED3** ud D3 DOWNLIGHT EMPOTRADO 59W, Ø174 (15/06/2010)
18 ud × 181.86 (187.32 con costes indirectos) = 3371.76
Downlight redondo de empotrar para grandes alturas LED 59W, 4000K, CRI 90, 220-240V 50-60Hz, Ø174x202mm, regulable DALI, aro embellecedor de inyección de aluminio termoesmaltado en color RAL a escoger por D.F. Reflectores de aluminio metalizados brillo, difusor interior con tecnología Bright Light, sistema de protección electrónico contra sobrecalentamiento. Fuente de luz LED 940 con alta selección de binning (3 elipses de variación). Incluidos flejes de sujección para montaje empotrado. Incluyendo replanteo, accesorios de anclaje y conexionado. Instalada, probada y funcionando. Tipo Advance160 de Lledó o equivalente aprobado por D.F.

| Código | Ud | Descripción | Rendimiento | Precio | Importe |
|---|---|---|---|---|---|
| Plumd3 | ud | DOWNLIGHT EMPOTRADO 59W, D210 (material; 18/07/2019) | 1 | 165.66 | 165.66 |
| PQM3 | ud | PEQUEÑO MATERIAL 3 | 1 | 0.77 | 0.77 |
| O0101ELE | h | OFICIAL 1ª ELECTRICISTA | 0.4 | 15.29 | 6.12 |
| O0103EL | h | AYUDANTE ELECTRICISTA. | 0.4 | 14.36 | 5.74 |
| %MA | % | MEDIOS AUXILIARES | 2 % | 178.29 | 3.57 |
|  |  | Total |  |  | 181.86 |

| Medición | Uds. | Parcial |
|---|---|---|
| 0N.04 auditorio | 18 | 18.00 |
| Total |  | 18 |

**ED4** ud D4 DOWNLIGHT EMPOTRAR EXTERIOR (15/06/2010)
3 ud × 253.19 (260.79 con costes indirectos) = 782.37
Downlight redondo para exterior de empotrar en hormigón, LED 20W, 4000K, CRI >80, 220-240V 50-60Hz, Ø145x88mm, regulable DALI. Cuerpo de aluminio fundido, aluminio, acero inox y vidrio de seguridad; superficie del reflector de aluminio puro, lente óptica de silicona. Incluida carcasa de aluminio para empotrar downlight en techos de hormigón, altura de empotramiento 128mm . Incluyendo replanteo, accesorios de anclaje y conexionado. Instalada, probada y funcionando. Tipo BEG2483K4 de Bega o equivalente aprobado por D.F.

| Código | Ud | Descripción | Rendimiento | Precio | Importe |
|---|---|---|---|---|---|
| Plumd4a | ud | DOWNLIGHT EMPOTRADO EXTERIOR 20W, D145 (material; 18/07/2019) | 1 | 172.32 | 172.32 |
| Plumd4b | ud | CARCASA PARA EMPOTRAR EN HORMIGÓN (material; 18/07/2019) | 1 | 54.66 | 54.66 |
| PQM3 | ud | PEQUEÑO MATERIAL 3 | 1 | 0.77 | 0.77 |
| O0101ELE | h | OFICIAL 1ª ELECTRICISTA | 0.4 | 15.29 | 6.12 |
| O0103EL | h | AYUDANTE ELECTRICISTA. | 1 | 14.36 | 14.36 |
| %MA | % | MEDIOS AUXILIARES | 2 % | 248.23 | 4.96 |
|  |  | Total |  |  | 253.19 |

| Medición | Uds. | Parcial |
|---|---|---|
| porche acceso | 3 | 3.00 |
| Total |  | 3 |

**ED5** ud D5 DOWNLIGHT SUPERFICIE 22W, Ø300 (15/06/2010)
51 ud × 242 (249.26 con costes indirectos) = 12712.26
Downlight redondo de superficie LED 22W, 3000K, CRI 80, 220-240V 50-60Hz, Ø300x64mm, IP20, regulable DALI. Cuerpo en extrusión de aluminio pintado en blanco texturizado, difusor de metacrilato opal. Incluyendo replanteo, accesorios de anclaje y conexionado. Instalada, probada y funcionando. Tipo Mun Light 3000 WW WHde Lamp o equivalente aprobado por D.F.

| Código | Ud | Descripción | Rendimiento | Precio | Importe |
|---|---|---|---|---|---|
| Plumd5 | ud | DOWNLIGHT SUPERFICIE 22W (material; 18/07/2019) | 1 | 216 | 216.00 |
| PQM3 | ud | PEQUEÑO MATERIAL 3 | 1 | 0.77 | 0.77 |
| O0101ELE | h | OFICIAL 1ª ELECTRICISTA | 0.4 | 15.29 | 6.12 |
| O0103EL | h | AYUDANTE ELECTRICISTA. | 1 | 14.36 | 14.36 |
| %MA | % | MEDIOS AUXILIARES | 2 % | 237.25 | 4.75 |
|  |  | Total |  |  | 242 |

| Medición | Uds. | Parcial |
|---|---|---|
| 1I - pasillo | 10 | 10.00 |
| I _ escalera | 1 | 1.00 |
| 0I _ pasillo | 18 | 18.00 |
| 1N _ pasillo | 9 | 9.00 |
| 0N _ pasillo | 13 | 13.00 |
| Subtotal |  | 51.00 |
| Total |  | 51 |

**EP1** ud P1 PROYECTOR PARA CARRIL 56W (15/06/2010)
22 ud × 150.69 (155.21 con costes indirectos) = 3414.62
Proyector cilíndrico para carril 56W, 4000K, 250x90mm, 220-240V 50/60Hz. F.P: f = 0,95, CRI>90,.regulable DALI. Cuerpo en aluminio de inyección con altas prestaciones de disipación (CoolTech). Tija en aluminio anodizado y cuerpo portaequipos en termoplásticos semicristalinos. Driver integrado en caja portaequipos. Montaje para instalación sobre carril trifásico universal actualizado según norma. Giro alrededor del eje vertical de 355º y 90º respecto al plano horizontal. Lente texturizada. Reflector FLOOD (24º) con tecnología PHI-REFLECTOR®. LED 940 con alta selección de binning. Incluyendo replanteo, accesorios de anclaje y conexionado. Instalada, probada y funcionando. Tipo Proyector tubular CLH de Lledó o equivalente aprobado por D.F

| Código | Ud | Descripción | Rendimiento | Precio | Importe |
|---|---|---|---|---|---|
| Plump1 | ud | PROYECTOR PARA CARRIL 56W (material; 18/07/2019) | 1 | 144 | 144.00 |
| PQM3 | ud | PEQUEÑO MATERIAL 3 | 1 | 0.77 | 0.77 |
| O0101ELE | h | OFICIAL 1ª ELECTRICISTA | 0.1 | 15.29 | 1.53 |
| O0103EL | h | AYUDANTE ELECTRICISTA. | 0.1 | 14.36 | 1.44 |
| %MA | % | MEDIOS AUXILIARES | 2 % | 147.74 | 2.95 |
|  |  | Total |  |  | 150.69 |

| Medición | Uds. | Parcial |
|---|---|---|
| 0N.04 auditorio | 22 | 22.00 |
| Total |  | 22 |

**EP2** ud P2 CAR.ELE. TRIFÁSICO 3M PARA PROYECTORES (15/06/2010)
18 ud × 29.45 (30.33 con costes indirectos) = 545.94
Carril electrificado trifásico 3m para proyectores color a escoger por D.F. Incluyendo p/p de toma, tapa final y unión. Incluyendo replanteo, accesorios de anclaje y conexionado. Instalada, probada y funcionando. Tipo Lledó o equivalente aprobado por D.F.

| Código | Ud | Descripción | Rendimiento | Precio | Importe |
|---|---|---|---|---|---|
| Plump2 | m | CARRIL ELECTRIFICADO TRIFASICO 3M (material; 18/07/2019) | 1 | 23.95 | 23.95 |
| Plump2a | ud | TOMA C/INIC TRIF, COLOR (material; 18/07/2019) | 0.22 | 4.9 | 1.08 |
| P01lump2b | ud | TAPA FINAL TRIF, COLOR (material; 18/07/2019) | 0.22 | 0.46 | 0.10 |
| PQM3 | ud | PEQUEÑO MATERIAL 3 | 1 | 0.77 | 0.77 |
| O0101ELE | h | OFICIAL 1ª ELECTRICISTA | 0.1 | 15.29 | 1.53 |
| O0103EL | h | AYUDANTE ELECTRICISTA. | 0.1 | 14.36 | 1.44 |
| %MA | % | MEDIOS AUXILIARES | 2 % | 28.87 | 0.58 |
|  |  | Total |  |  | 29.45 |

| Medición | Uds. | Parcial |
|---|---|---|
| 0N.04 auditorio | 18 | 18.00 |
| Total |  | 18 |

**ES1** ud S1 LUMINARIA SUSPENDIDA STORMBELL 25W (15/06/2010)
10 ud × 249.47 (256.95 con costes indirectos) = 2569.50
Luminaria suspendida decorativa, downlight, LED, 25W, 3000K, Ø173x173mm, 3000k, IP20, 220-240V 50-60Hz. Cuerpo en aluminio, color a escoger por DF, equipo electrónico incorporado en florón, reflector de aluminio Wide Flood. Incluyendo accesorio troncocónico en inyección de policabornato pintado Ø420x173mm. Incluyendo replanteo, accesorios de anclaje y conexionado. Instalada, probada y funcionandoTipo Stormbell y Bell WH de Lamp o equivalente aprobado por la D.F

| Código | Ud | Descripción | Rendimiento | Precio | Importe |
|---|---|---|---|---|---|
| Plums1a | ud | DOWNLIGHT STORMBELL DE LAMP (material; 18/07/2019) | 1 | 192 | 192.00 |
| Plums1b | ud | ACCESORIO ACAMPADO EN POLICARBONATO (material; 18/07/2019) | 1 | 44.4 | 44.40 |
| PQM3 | ud | PEQUEÑO MATERIAL 3 | 1 | 0.77 | 0.77 |
| O0101ELE | h | OFICIAL 1ª ELECTRICISTA | 0.25 | 15.29 | 3.82 |
| O0103EL | h | AYUDANTE ELECTRICISTA. | 0.25 | 14.36 | 3.59 |
| %MA | % | MEDIOS AUXILIARES | 2 % | 244.58 | 4.89 |
|  |  | Total |  |  | 249.47 |

| Medición | Uds. | Parcial |
|---|---|---|
| 0N _ pasillo | 6 | 6.00 |
| 0N.01 _ zona descanso vestíbulo | 4 | 4.00 |
| Subtotal |  | 10.00 |
| Total |  | 10 |

**Ext1** ud EXT1 APLIQUE PARED EXTERIOR (15/06/2010)
4 ud × 283.85 (292.37 con costes indirectos) = 1169.48
Aplique para exterior de pared, con salida de luz hacia la parte inferior, LED 14W, 4000K, CRI >80, 220-240 V x 0 / 50-60 Hz CC 176-276 V, Ø160x230mm, regulable DALI, Luminaria de aleación de aluminio, aluminio, acero inoxidable y vidrio de seguridad transparente. Junta de silicona Reflector de aluminio anodizado puro. Placa de montaje con 2 orificios de fijación ø 5,3 mm · 160 x 14 mm de separación. Protección IP 65 a prueba de polvo y protección contra chorros de agua.Incluyendo replanteo, accesorios de anclaje y conexionado. Instalada, probada y funcionando. Tipo 24034K4 de Bega o equivalente aprobado por D.F.

| Código | Ud | Descripción | Rendimiento | Precio | Importe |
|---|---|---|---|---|---|
| Plums3 | ud | APLIQUE PARED IP65 14W (material; 18/07/2019) | 1 | 270.1 | 270.10 |
| PQM3 | ud | PEQUEÑO MATERIAL 3 | 1 | 0.77 | 0.77 |
| O0101ELE | h | OFICIAL 1ª ELECTRICISTA | 0.25 | 15.29 | 3.82 |
| O0103EL | h | AYUDANTE ELECTRICISTA. | 0.25 | 14.36 | 3.59 |
| %MA | % | MEDIOS AUXILIARES | 2 % | 278.28 | 5.57 |
|  |  | Total |  |  | 283.85 |

| Medición | Uds. | Parcial |
|---|---|---|
| fachada edificio | 4 | 4.00 |
| Total |  | 4 |

**Ext2** ud EXT2 PUNTO DE LUZ ESTANCO (15/06/2010)
6 ud × 18.93 (19.5 con costes indirectos) = 117.00
Luminaria estanca para exterior, 60W, IP44, IK06, clase II, base de polipropileno, difusor de vidrio, portalámparas de porcelana E27, rejilla de protección metálica, 230V, 50Hz.Incluyendo lámpara, replanteo, accesorios de anclaje y conexionado. Instalada, probada y funcionando. Tipo Hublot Bebilux de Legrand o equivalente aprobado por D.F.

| Código | Ud | Descripción | Rendimiento | Precio | Importe |
|---|---|---|---|---|---|
| Plumext1 | ud | LUMINARIA EXTERIOR 60W (material; 18/07/2019) | 1 | 10.38 | 10.38 |
| PQM3 | ud | PEQUEÑO MATERIAL 3 | 1 | 0.77 | 0.77 |
| O0101ELE | h | OFICIAL 1ª ELECTRICISTA | 0.25 | 15.29 | 3.82 |
| O0103EL | h | AYUDANTE ELECTRICISTA. | 0.25 | 14.36 | 3.59 |
| %MA | % | MEDIOS AUXILIARES | 2 % | 18.56 | 0.37 |
|  |  | Total |  |  | 18.93 |

| Medición | Uds. | Parcial |
|---|---|---|
| terrazas instalaciones | 3 | 3.00 |
| parcela | 3 | 3.00 |
| Subtotal |  | 6.00 |
| Total |  | 6 |

**Ext3** ud EXT3 LUMINARIA SOBRE POSTE (15/06/2010)
10 ud × 276.81 (285.11 con costes indirectos) = 2851.10
Luminaria de mástil, Ø210x590mm módulo 540basic, cubierta pmma transparente, control de luz directo con reflector de facetas de 3 zonas en plástico,haz de luz directo, simétrico, 2710lm, 99lm/W, 3000K, balasto electrónico, Inclyendo reductor de espiga Ø60x70mm. Incluyendo replanteo, accesorios de anclaje y conexionado. Instalada, probada y funcionando. Tipo Litepole PL1.2s de Osram/Siteco o equivalente aprobado por D.F.

| Código | Ud | Descripción | Rendimiento | Precio | Importe |
|---|---|---|---|---|---|
| Plumext3a | ud | LUMINARIA DE MÁSTIL (material; 18/07/2019) | 1 | 253 | 253.00 |
| Plumext3b | ud | REDUCTOR DE ESPIGA (material; 18/07/2019) | 1 | 10.2 | 10.20 |
| PQM3 | ud | PEQUEÑO MATERIAL 3 | 1 | 0.77 | 0.77 |
| O0101ELE | h | OFICIAL 1ª ELECTRICISTA | 0.25 | 15.29 | 3.82 |
| O0103EL | h | AYUDANTE ELECTRICISTA. | 0.25 | 14.36 | 3.59 |
| %MA | % | MEDIOS AUXILIARES | 2 % | 271.38 | 5.43 |
|  |  | Total |  |  | 276.81 |

| Medición | Uds. | Parcial |
|---|---|---|
| aparcamiento | 4 | 4.00 |
| plaza | 6 | 6.00 |
| Subtotal |  | 10.00 |
| Total |  | 10 |

**EPExt3b** ud EXT3B MÁSTIL DE ACERO (15/06/2010)
10 ud × 159.56 (164.35 con costes indirectos) = 1643.50
Columna de acero Ø60x4000mm, con refuerzo en base, placa y pernos de anclaje, pica de acero cobre, hormigón en masa. Incluyendo replanteo, accesorios de anclaje y conexionado. Instalada, probada y funcionando.

| Código | Ud | Descripción | Rendimiento | Precio | Importe |
|---|---|---|---|---|---|
| O0101OF | h. | OFICIAL 1ª | 0.2 | 15.29 | 3.06 |
| O0103OF | h | AYUDANTE | 0.2 | 14.36 | 2.87 |
| PERM1 | ud | MASTIL LUMINARIA (material) | 1 | 150 | 150.00 |
| PM | ud | PEQUEÑO MATERIAL | 0.5 | 1 | 0.50 |
| %MA | % | MEDIOS AUXILIARES | 2 % | 156.43 | 3.13 |
|  |  | Total |  |  | 159.56 |

| Medición | Uds. | Parcial |
|---|---|---|
| aparcamiento | 4 | 4.00 |
| plaza | 6 | 6.00 |
| Subtotal |  | 10.00 |
| Total |  | 10 |

**ED36YA005** ud CIMENTACIÓN PIE MASTIL + ARQUETA (10/11/2000)
10 ud × 175.44 (180.7 con costes indirectos) = 1807.00
Cimentación para báculo de 50x50x90 cm, con hormigón HM-20/P/20 con cuatro redondos de anclaje con rosca, i/arqueta de derivación adosada a la cimentación de 55x55x60 cm realizada con fábrica de medio pie de ladrillo recibido con mortero de cemento y arena de río, enfoscada interíormente, i/tapa de fundición, excavación y retirada de tierras sobrantes a vertedero, totalmente terminada.

| Código | Ud | Descripción | Rendimiento | Precio | Importe |
|---|---|---|---|---|---|
| O0101OF | h. | OFICIAL 1ª | 0.7 | 15.29 | 10.70 |
| O0102OF | h. | OFICIAL 2ª | 0.7 | 14.72 | 10.30 |
| P4MA510 | m³ | HOR.HM-20/P/40/ I CEN. (material) | 0.225 | 65 | 14.63 |
| P9BH110 | m² | ENCOFRADO METÁLICO 20 PUESTAS (material) | 1.8 | 24.6 | 44.28 |
| P39BA001 | m³ | EXCAVACIÓN ZANJAS TERRENO TRANSITO (material) | 0.225 | 5.8 | 1.31 |
| P39GS001 | ud | CODO DE PVC D=100 MM (material) | 1 | 68.11 | 68.11 |
| P39ZV050 | ud | PERNO DE ANCLAJE (material) | 4 | 1.72 | 6.88 |
| P01DH004 | mud | LADRILLO HUECO SENCILLO (material) | 0.075 | 51.19 | 3.84 |
| P39GN001 | ud | TAPA DE FUNDICIÓN 400X400 (material) | 1 | 11.95 | 11.95 |
| %MA | % | MEDIOS AUXILIARES | 2 % | 172.00 | 3.44 |
|  |  | Total |  |  | 175.44 |

| Medición | Uds. | Parcial |
|---|---|---|
| aparcamiento | 4 | 4.00 |
| plaza | 6 | 6.00 |
| Subtotal |  | 10.00 |
| Total |  | 10 |

### SCAP22.2 EMERGENCIAS (15/06/2010)
Importe: 19639.41

**EE01** ud E01 LUM.EME. AUTÓNOMA EMPOTRADA Ø46 200LM (15/06/2010)
26 ud × 61.63 (63.48 con costes indirectos) = 1650.48
Luminaria de emergencia autónoma LED colocación enrasada en techo, para una altura de colocación de 2,2 a 4m. Conjunto óptico circular de Ø46x44mm y módulo de electrónica y baterías de 328x34x22mm (oculto en falso techo). Funcionamiento no permanente LED, autonomía 1h, lámpara en emergencia, MHBLED, piloto testigo de carga LED, protección IP20 IK04, aislamiento eléctrico Clase II, conexión telemando, batería NiCd, flujo 200lm, conjunto óptico antipánico. LED blanco frío (6000ºK-7000ºK), tensión de alimentación 220-230V 50/60Hz y distribución fotométrica R1398E4614. Incluyendo replanteo, accesorios de anclaje y conexionado. Instalado, probado y funcionando. Tipo Izar N30 A (200lm) de Daisalux o equivalente aprobado por la D.F.

| Código | Ud | Descripción | Rendimiento | Precio | Importe |
|---|---|---|---|---|---|
| Plee01 | ud | BLOQUE AUTÓNOMO EMERGENCIAS TIPO IZAR N30 (material; 18/07/2019) | 1 | 53.72 | 53.72 |
| PQM3 | ud | PEQUEÑO MATERIAL 3 | 1 | 0.77 | 0.77 |
| O0101ELE | h | OFICIAL 1ª ELECTRICISTA | 0.2 | 15.29 | 3.06 |
| O0103EL | h | AYUDANTE ELECTRICISTA. | 0.2 | 14.36 | 2.87 |
| %MA | % | MEDIOS AUXILIARES | 2 % | 60.42 | 1.21 |
|  |  | Total |  |  | 61.63 |

| Medición | Uds. | Parcial |
|---|---|---|
| 1A _ pasillo | 4 | 4.00 |
| 1E _ pasillo | 3 | 3.00 |
| 1I _ pasillo | 6 | 6.00 |
| 1N _ pasillo | 1 | 1.00 |
| 0D.01 _ usos múltiples | 4 | 4.00 |
| 0N _ pasillo | 1 | 1.00 |
| 0N.01 _ vestíbulo | 6 | 6.00 |
| 0N.01 _ descanso | 1 | 1.00 |
| Subtotal |  | 26.00 |
| Total |  | 26 |

**E02** ud E02 LUM.EME.AUT. EMPOTRADA Ø46 200LM (EVC) (15/06/2010)
45 ud × 61.63 (63.48 con costes indirectos) = 2856.60
Luminaria de emergencia autónoma LED colocación enrasada en techo, para una altura de colocación de 2,2 a 4m. Conjunto óptico circular de Ø46x44 mm y módulo de electrónica y baterías de 328x34x22 mm (oculto en falso techo). Funcionamiento no permanente LED, autonomía 1h, lámpara en emergencia, MHBLED, piloto testigo de carga LED, protección IP20 IK04, aislamiento eléctrico Clase II, conexión telemando, batería NiCd, flujo 200lm, conjunto óptico evacuación. LED blanco frío (6000ºK-7000ºK), tensión de alimentación 220-230V 50/60Hz y distribución fotométrica R1974E6905. Incluyendo replanteo, accesorios de anclaje y conexionado. Instalado, probado y funcionando. Tipo Izar N30 (EVC) (200lm) de Daisalux o equivalente aprobado por la D.F.

| Código | Ud | Descripción | Rendimiento | Precio | Importe |
|---|---|---|---|---|---|
| Plee02 | ud | BLO.AUT. EMERGENCIAS TIPO IZAR N30 A(EVC) (material; 18/07/2019) | 1 | 53.72 | 53.72 |
| PQM3 | ud | PEQUEÑO MATERIAL 3 | 1 | 0.77 | 0.77 |
| O0101ELE | h | OFICIAL 1ª ELECTRICISTA | 0.2 | 15.29 | 3.06 |
| O0103EL | h | AYUDANTE ELECTRICISTA. | 0.2 | 14.36 | 2.87 |
| %MA | % | MEDIOS AUXILIARES | 2 % | 60.42 | 1.21 |
|  |  | Total |  |  | 61.63 |

| Medición | Uds. | Parcial |
|---|---|---|
| 1CD _ pasillo | 4 | 4.00 |
| 1N _ pasillo | 5 | 5.00 |
| 1N.04 _ auditorio | 3 | 3.00 |
| 0I _ pasillo | 7 | 7.00 |
| 0AB _ pasillo | 3 | 3.00 |
| 0CD _ pasillo | 3 | 3.00 |
| 0FH _ pasillo | 3 | 3.00 |
| 0JL _ pasillo | 4 | 4.00 |
| 0N _ pasillo | 10 | 10.00 |
| 0N.04 _ auditorio | 2 | 2.00 |
| M _ escalera | 1 | 1.00 |
| Subtotal |  | 45.00 |
| Total |  | 45 |

**E03** ud E03 LUM.EME.AUT.ADO. PARED Ø84X154MM 200LM (15/06/2010)
7 ud × 127.65 (131.48 con costes indirectos) = 920.36
Luminaria de emergencia autónoma LED, con cuerpo cilíndrico Ø84x154mm y difusor en policarbonato, para una altura de colocación en techo de 2,5 a 4m. Colocación adosada a pared, AEx, carcasa inox. funcionamiento no permanente LED Autotest, autonomía 1h, lámpara en emergencia MHBLED, piloto testigo de carga LED, aislamiento eléctrico Clase II, dispositivo de verificación AutoTest, conexión telemando y batería NiMH. Flujo 200lm, protección IP20 IK04, tensión de alimentación: 220-230V 50/60Hz y distribución fotométrica R1189E3995. Incluyendo replanteo, accesorios de anclaje y conexionado. Instalado, probado y funcionando. Tipo LENS N30 A (ESP, AEX, INOX, 200lm) de Daisalux o equivalente aprobado por la D.F.

| Código | Ud | Descripción | Rendimiento | Precio | Importe |
|---|---|---|---|---|---|
| Plee03 | ud | BLO.AUT.EME. TIPO LENS N30 A (ESP,AEX, INOX) (material; 18/07/2019) | 1 | 118.45 | 118.45 |
| PQM3 | ud | PEQUEÑO MATERIAL 3 | 1 | 0.77 | 0.77 |
| O0101ELE | h | OFICIAL 1ª ELECTRICISTA | 0.2 | 15.29 | 3.06 |
| O0103EL | h | AYUDANTE ELECTRICISTA. | 0.2 | 14.36 | 2.87 |
| %MA | % | MEDIOS AUXILIARES | 2 % | 125.15 | 2.50 |
|  |  | Total |  |  | 127.65 |

| Medición | Uds. | Parcial |
|---|---|---|
| terrazas de instalaciones | 2 | 2.00 |
| 0I _ salidas pasillo I | 3 | 3.00 |
| 0N _ pasillo | 1 | 1.00 |
| cancela vestíbulo | 1 | 1.00 |
| Subtotal |  | 7.00 |
| Total |  | 7 |

**E04** ud E04 LUM.EME.AUT. SUPERFICIE 245X82X56 100LM (15/06/2010)
54 ud × 28.52 (29.38 con costes indirectos) = 1586.52
Luminaria de emergencia autónoma LED rectangular, 245x82x56 mm,no permanente, autonomía 1h. Lámpara en emergencia LED y piloto testigo de carga LED. Protección IP43 IK04, aislamiento eléctrico Clase II, dispositivo verificación y puesta en reposo distancia. Batería NiCd estanca alta temperatura. Flujo 100lm y tensión alimentación: 230V 50Hz, distribución fotométrica R1810E6107. Incluyendo replanteo, accesorios de anclaje y conexionado. Instalado, probado y funcionando. Tipo D-ECOLD 90 de Duisa o equivalente aprobado por la D.F.

| Código | Ud | Descripción | Rendimiento | Precio | Importe |
|---|---|---|---|---|---|
| Plee04 | ud | BLOQUE AUTÓNOMO EMERGENCIAS TIPO D-ECOLD 90 (material; 18/07/2019) | 1 | 21.26 | 21.26 |
| PQM3 | ud | PEQUEÑO MATERIAL 3 | 1 | 0.77 | 0.77 |
| O0101ELE | h | OFICIAL 1ª ELECTRICISTA | 0.2 | 15.29 | 3.06 |
| O0103EL | h | AYUDANTE ELECTRICISTA. | 0.2 | 14.36 | 2.87 |
| %MA | % | MEDIOS AUXILIARES | 2 % | 27.96 | 0.56 |
|  |  | Total |  |  | 28.52 |

| Medición | Uds. | Parcial |
|---|---|---|
| 1A.07 _ limpieza | 1 | 1.00 |
| 1A.08 _ almacén | 1 | 1.00 |
| 1D.08 _ aseo | 2 | 2.00 |
| 1E.07 _ aseo | 2 | 2.00 |
| 0A.02-05 _ administración | 4 | 4.00 |
| 0B.01-05 _ aseos y archivo | 7 | 7.00 |
| 0C.01-10 _ cabinas | 10 | 10.00 |
| 0F.01-07 _ aulas instrumentales | 7 | 7.00 |
| 0F.08-09 _ aseos | 2 | 2.00 |
| 0H.04-07 _ aulas instrumentales | 4 | 4.00 |
| 0J.01-02 _ aseos | 4 | 4.00 |
| 0J.07-08 _ aseos | 2 | 2.00 |
| 0I.01-02_ departamentos | 4 | 4.00 |
| 0I.04-05_ departamentos | 4 | 4.00 |
| Subtotal |  | 54.00 |
| Total |  | 54 |

**E05** ud E05 LUM.EME.AUT. SUPERFICIE 245X82X56 160LM (15/06/2010)
43 ud × 152.76 (157.34 con costes indirectos) = 6765.62
Luminaria de emergencia autónoma LED rectangular, 245x82x56 mm, no permanente, autonomía 1h. Lámpara en emergencia LED y piloto testigo de carga LED. Protección IP43 IK04, aislamiento eléctrico Clase II, dispositivo verificación y puesta en reposo distancia. Batería NiCd . Flujo 160lm y tensión alimentación: 230V 50Hz, distribución fotométrica R1810E6107. Incluyendo replanteo, accesorios de anclaje y conexionado. Instalado, probado y funcionando. Tipo D-ECOLD 150 de Duisa o equivalente aprobado por la D.F.

| Código | Ud | Descripción | Rendimiento | Precio | Importe |
|---|---|---|---|---|---|
| Plee05 | ud | BLOQUE AUTÓNOMO EMERGENCIAS TIPO D-ECOLD 150 (material; 18/07/2019) | 1 | 24.31 | 24.31 |
| PQM3 | ud | PEQUEÑO MATERIAL 3 | 1 | 0.77 | 0.77 |
| O0101ELE | h | OFICIAL 1ª ELECTRICISTA | 0.2 | 15.29 | 3.06 |
| O0103EL | h | AYUDANTE ELECTRICISTA. | 0.2 | 14.36 | 2.87 |
| Plum1 | ud | LUMINARIA SUPERFICIE 25W, 120CM | 1 | 118.75 | 118.75 |
| %MA | % | MEDIOS AUXILIARES | 2 % | 149.76 | 3.00 |
|  |  | Total |  |  | 152.76 |

| Medición | Uds. | Parcial |
|---|---|---|
| 1A.02-06 _ aulas teóricas | 10 | 10.00 |
| 1I.01-02 _ aulas teóricas | 4 | 4.00 |
| 1I.05 _ aula tuba | 2 | 2.00 |
| 1I.06 _ aula informática | 3 | 3.00 |
| 0A.01_secretaria | 2 | 2.00 |
| 0D.03 _ sala profesores | 2 | 2.00 |
| 0H.01-03 _ aulas contrabajo y violonchelo | 6 | 6.00 |
| 0J.03-06 _ aulas cámara | 8 | 8.00 |
| 0L.01 _ aula clave | 2 | 2.00 |
| 0N.05-06 _ camerinos | 4 | 4.00 |
| Subtotal |  | 43.00 |
| Total |  | 43 |

**E06** ud E06 LUM.EME.AUT. SUPERFICIE 245X82X56 220LM (15/06/2010)
31 ud × 35.55 (36.62 con costes indirectos) = 1135.22
Luminaria de emergencia autónoma LED rectangular, 245x82x56mm, no permanente, autonomía 1h. Lámpara en emergencia LED y piloto testigo de carga LED. Protección IP43 IK04, aislamiento eléctrico Clase II, dispositivo verificación y puesta en reposo distancia. Batería NiCd. Flujo 220lm y tensión alimentación: 230V 50Hz, distribución fotométrica R1810E6107. Incluyendo replanteo, accesorios de anclaje y conexionado. Instalado, probado y funcionando. Tipo D-ECOLD 220 de Duisa o equivalente aprobado por la D.F.

| Código | Ud | Descripción | Rendimiento | Precio | Importe |
|---|---|---|---|---|---|
| Plee06 | ud | BLOQUE AUTÓNOMO EMERGENCIAS TIPO D-ECOLD 200 (material; 18/07/2019) | 1 | 28.15 | 28.15 |
| PQM3 | ud | PEQUEÑO MATERIAL 3 | 1 | 0.77 | 0.77 |
| O0101ELE | h | OFICIAL 1ª ELECTRICISTA | 0.2 | 15.29 | 3.06 |
| O0103EL | h | AYUDANTE ELECTRICISTA. | 0.2 | 14.36 | 2.87 |
| %MA | % | MEDIOS AUXILIARES | 2 % | 34.85 | 0.70 |
|  |  | Total |  |  | 35.55 |

| Medición | Uds. | Parcial |
|---|---|---|
| 1C.01-08 _ aulas instrumentales | 8 | 8.00 |
| 1D.01-07 _ aulas instrumentales | 7 | 7.00 |
| 1E.01-07 _ aulas instrumentales | 7 | 7.00 |
| 1I.04 _ aula instrumental | 1 | 1.00 |
| 0D.02 _ biblioteca | 2 | 2.00 |
| 0I.06-10 _ cabinas y aula percusión | 6 | 6.00 |
| Subtotal |  | 31.00 |
| Total |  | 31 |

**E07** ud E07 LUM.DE EME.AUT.SUP.PAR. 184X92X30 180LM (15/06/2010)
15 ud × 72.42 (74.59 con costes indirectos) = 1118.85
Luminaria de emergencia autónoma con tecnología LED, 184x92x30mm, colocación en superficie pared, para una altura de colocación de 2,2 a 4m. . Funcionamiento no permanente LED, autonomía 1h, lámpara en emergencia MHBLED, piloto testigo de carga LED, IP43 IK04, aislamiento eléctrico Clase II, conexión telemando, batería NiCd. Flujo emerg 180 lm. Carcasa blanca a pintar según ubicación. LED blanco frío (6000ºK-7000ºK), tensión de alimentación: 220-230V 50/60Hz, distribución fotométrica R1445E4748. Incluyendo replanteo, accesorios de anclaje y conexionado. Instalado, probado y funcionando. Tipo Block N30 de Daisalux o equivalente aprobado por la D.F.

| Código | Ud | Descripción | Rendimiento | Precio | Importe |
|---|---|---|---|---|---|
| Plee07 | ud | E07 LUM. DE EMERGENCIA AUTÓNOMA BLOCK N30 (material; 18/07/2019) | 1 | 64.3 | 64.30 |
| PQM3 | ud | PEQUEÑO MATERIAL 3 | 1 | 0.77 | 0.77 |
| O0101ELE | h | OFICIAL 1ª ELECTRICISTA | 0.2 | 15.29 | 3.06 |
| O0103EL | h | AYUDANTE ELECTRICISTA. | 0.2 | 14.36 | 2.87 |
| %MA | % | MEDIOS AUXILIARES | 2 % | 71.00 | 1.42 |
|  |  | Total |  |  | 72.42 |

| Medición | Uds. | Parcial |
|---|---|---|
| 0L.02 _ aula coro | 2 | 2.00 |
| 0L.023 _ aula orquesta | 4 | 4.00 |
| 0N.01 _ descanso | 1 | 1.00 |
| 0N.01 _ vestíbulo | 1 | 1.00 |
| 0N.02 _ conserjería | 1 | 1.00 |
| 0N.04 _ auditorio | 6 | 6.00 |
| Subtotal |  | 15.00 |
| Total |  | 15 |

**E08** ud E08 LUM.EME.AUT. EMPOTRADA 320X111X65 100LM (15/06/2010)
2 ud × 59.12 (60.89 con costes indirectos) = 121.78
Luminaria de emergencia autónoma, cuerpo rectangular 320x111x65mm con aristas pronunciadas. Semiempotrada en pared con sistema de montaje mediante preplaca. Funcionamiento no permanente LED y autonomía 1h. Lámpara en emergencia ILMLED y piloto testigo de carga LED. Protección IP42 IK04 Y aislamiento eléctrico Clase II, conexión telemando y batería NiCd. Flujo 100lm, tensión de alimentación 220-230V 50/60Hz y distribución fotométrica R1295E4384. Incluyendo kit para enrasar en pared. Incluyendo replanteo, accesorios de anclaje y conexionado. Instalado, probado y funcionando. Tipo HYDRA LD N2 + KEPB HYDRA de Daisalux o equivalente aprobado por la D.F.

| Código | Ud | Descripción | Rendimiento | Precio | Importe |
|---|---|---|---|---|---|
| Plee08 | ud | BLO. AUTÓNOMO EMERGENCIAS TIPO HYDRA LD N2 A (material; 18/07/2019) | 1 | 42.16 | 42.16 |
| Plee08-a | ud | ACCESORIO PARA ENRASAR (material; 18/07/2019) | 1 | 9.1 | 9.10 |
| PQM3 | ud | PEQUEÑO MATERIAL 3 | 1 | 0.77 | 0.77 |
| O0101ELE | h | OFICIAL 1ª ELECTRICISTA | 0.2 | 15.29 | 3.06 |
| O0103EL | h | AYUDANTE ELECTRICISTA. | 0.2 | 14.36 | 2.87 |
| %MA | % | MEDIOS AUXILIARES | 2 % | 57.96 | 1.16 |
|  |  | Total |  |  | 59.12 |

| Medición | Uds. | Parcial |
|---|---|---|
| 0N.04 _ auditorio | 2 | 2.00 |
| Total |  | 2 |

**E09** ud E09 BALIZA Ø6X37 MM 1LM (15/06/2010)
66 ud × 15.15 (15.6 con costes indirectos) = 1029.60
Luminaria de balizamiento empotrada, cuerpo cilíndrico en acero inoxidable Ø6x37 mm, difusor en policarbonato que recoge el color del LED. Lámpara en presencia de red: LED blanco o azul a escoger por D.F. Grado de protección IP64 IK07, Flujo emergencia 1lm, difusor opal. Tensión de alimentación 24 V CC/CA, distribución fotométrica R171E2288. Incluyendo replanteo, accesorios de anclaje y conexionado. Instalado, probado y funcionando. Tipo Clavo-MD (Opal) de Daisalux o equivalente aprobado por la D.F.

| Código | Ud | Descripción | Rendimiento | Precio | Importe |
|---|---|---|---|---|---|
| Plee09 | ud | E09 BALIZA CLAVO-MD (OPAL) (material; 18/07/2019) | 1 | 8.15 | 8.15 |
| PQM3 | ud | PEQUEÑO MATERIAL 3 | 1 | 0.77 | 0.77 |
| O0101ELE | h | OFICIAL 1ª ELECTRICISTA | 0.2 | 15.29 | 3.06 |
| O0103EL | h | AYUDANTE ELECTRICISTA. | 0.2 | 14.36 | 2.87 |
| %MA | % | MEDIOS AUXILIARES | 2 % | 14.85 | 0.30 |
|  |  | Total |  |  | 15.15 |

| Medición | Uds. | Parcial |
|---|---|---|
| 1N.04 _ auditorio | 54 | 54.00 |
| 0N.04 _ auditorio | 12 | 12.00 |
| Subtotal |  | 66.00 |
| Total |  | 66 |

**E10** ud E10 LUM.EME.AUT. SEÑALIZACIÓN 320X160 FLECHA (15/06/2010)
11 ud × 142.19 (146.46 con costes indirectos) = 1611.06
Luminaria de emergencia autónoma LED de señalización y evacuación. Formada por perfil de aluminio placa de señalización 320x160 mm (dos láminas de PETG termoconformado con impresión digital de pictograma y film difusor), montaje empotrado en techo. Luminancia de 500cd/m² en color blanco contraste, en presencia y ausencia de red. Funcionamiento permanente LED y autonomía 1h. Lámpara en emergencia y en red ILMLED y piloto testigo de carga LED. Protección IP65 IK04 y aislamiento eléctrico Clase II. Conexión telemando y batería NiCd. Tensión de alimentación: 220-230V 50/60Hz. 1 rótulos salida abajo (RT1606), color blanco. Incluyendo replanteo, accesorios de anclaje y conexionado. Instalado, probado y funcionando. Tipo IKUS-M P (1rt, RT1601, B) de Daisalux o equivalente aprobado por la D.F.

| Código | Ud | Descripción | Rendimiento | Precio | Importe |
|---|---|---|---|---|---|
| Plee10 | ud | BLO.AUT.EME. TIPO IKUS-M P A(1RT, RT1606, B) (material; 18/07/2019) | 1 | 132.7 | 132.70 |
| PQM3 | ud | PEQUEÑO MATERIAL 3 | 1 | 0.77 | 0.77 |
| O0101ELE | h | OFICIAL 1ª ELECTRICISTA | 0.2 | 15.29 | 3.06 |
| O0103EL | h | AYUDANTE ELECTRICISTA. | 0.2 | 14.36 | 2.87 |
| %MA | % | MEDIOS AUXILIARES | 2 % | 139.40 | 2.79 |
|  |  | Total |  |  | 142.19 |

| Medición | Uds. | Parcial |
|---|---|---|
| 1A _ pasillo | 1 | 1.00 |
| 1E _ pasillo | 1 | 1.00 |
| 1CD _ pasillo | 1 | 1.00 |
| 0I _ pasillo | 3 | 3.00 |
| 0AB _ pasillo | 1 | 1.00 |
| 0CD _ pasillo | 1 | 1.00 |
| 0FH _ pasillo | 1 | 1.00 |
| 0N _ pasillo | 2 | 2.00 |
| Subtotal |  | 11.00 |
| Total |  | 11 |

**E11** ud E11 LUM.EME.AUT. SEÑALIZACIÓN 320X160 SALIDA (15/06/2010)
1 ud × 121.19 (124.83 con costes indirectos) = 124.83
Luminaria de emergencia autónoma LED de señalización y evacuación. Formada por perfil de aluminio y una placa de señalización 320x160 mm (dos láminas de PETG termoconformado con impresión digital de pictograma y film difusor), montaje empotrado en techo. Luminancia de 500cd/m² en color blanco contraste, en presencia y ausencia de red. Funcionamiento permanente LED y autonomía 1h. Lámpara en emergencia y en red ILMLED y piloto testigo de carga LED. Protección IP65 IK04 y aislamiento eléctrico Clase II. Conexión telemando y batería NicD. Tensión de alimentación: 220-230V 50/60Hz. 2 rótulos texto "salida"m color blanco. Incluyendo replanteo, accesorios de anclaje y conexionado. Instalado, probado y funcionando. Tipo IKUS-P P (RT1600, B) de Daisalux o equivalente aprobado por la D.F.

| Código | Ud | Descripción | Rendimiento | Precio | Importe |
|---|---|---|---|---|---|
| Plee11 | ud | BLO.AUT.EME. TIPO IKUS-P P A(RT1600, B) (material; 18/07/2019) | 1 | 112.11 | 112.11 |
| PQM3 | ud | PEQUEÑO MATERIAL 3 | 1 | 0.77 | 0.77 |
| O0101ELE | h | OFICIAL 1ª ELECTRICISTA | 0.2 | 15.29 | 3.06 |
| O0103EL | h | AYUDANTE ELECTRICISTA. | 0.2 | 14.36 | 2.87 |
| %MA | % | MEDIOS AUXILIARES | 2 % | 118.81 | 2.38 |
|  |  | Total |  |  | 121.19 |

| Medición | Uds. | Parcial |
|---|---|---|
| 0N.01 vestíbulo | 1 | 1.00 |
| Total |  | 1 |

**E12** ud E12 LUM.DE EME. AUTÓNOMA Ø220X80MM 150LM (15/06/2010)
1 ud × 80.81 (83.23 con costes indirectos) = 83.23
Luminaria de emergencia autónoma, Ø220x80mm, difusor plano, materiales 850 °C según normativa. Funcionamiento no permanente LED, autonomía 1h. Lámpara en emergencia, piloto testigo de carga y lámpara en red LED. Grado de protección IP42 IK07, aislamiento eléctrico Clase II. Conexión telemando, batería: NiCd, tensión de alimentación: 220-230V 50/60Hz. Flujo emergencia 150lm, distribución fotométrica R1232E4098. Caja para enrasar blanca. Incluyendo replanteo, accesorios de anclaje y conexionado. Instalado, probado y funcionando. Tipo Sol de Daisalux o equivalente aprobado por la D.F.

| Código | Ud | Descripción | Rendimiento | Precio | Importe |
|---|---|---|---|---|---|
| Plee12 | ud | E12 LUM. DE EMERGENCIA AUTÓNOMA SOL LD N3 (material; 18/07/2019) | 1 | 70.13 | 70.13 |
| Plee12-1 | ud | ACCESORIO KENTB SOL (material; 18/07/2019) | 1 | 2.4 | 2.40 |
| PQM3 | ud | PEQUEÑO MATERIAL 3 | 1 | 0.77 | 0.77 |
| O0101ELE | h | OFICIAL 1ª ELECTRICISTA | 0.2 | 15.29 | 3.06 |
| O0103EL | h | AYUDANTE ELECTRICISTA. | 0.2 | 14.36 | 2.87 |
| %MA | % | MEDIOS AUXILIARES | 2 % | 79.23 | 1.58 |
|  |  | Total |  |  | 80.81 |

| Medición | Uds. | Parcial |
|---|---|---|
| cancela vestíbulo | 1 | 1.00 |
| Total |  | 1 |

**E13** ud E13 LUM.EME. AUTÓNOMA 262,5X99,5X67 100LM (15/06/2010)
2 ud × 30.61 (31.53 con costes indirectos) = 63.06
Luminaria de emergencia autónoma LED rectangular, 262,5x99,5x67mm. Funcionamiento LED no permanente, autonomía 1h. Lámpara en emergencia LED y piloto testigo de carga LED. Protección IP65 IK07, aislamiento eléctrico Clase II, dispositivo verificación y puesta en reposo distancia. Batería NiCd. Flujo 100lm y tensión alimentación: 230V 50Hz, distribución fotométrica R1812E46107. Incluyendo replanteo, accesorios de anclaje y conexionado. Instalado, probado y funcionando. Tipo ECO-ESLD 90 de Duisa o equivalente aprobado por la D.F.

| Código | Ud | Descripción | Rendimiento | Precio | Importe |
|---|---|---|---|---|---|
| Plee13 | ud | BLOQUE AUTÓNOMO EMERGENCIAS TIPO ECO-ESLD 90 (material; 18/07/2019) | 1 | 23.31 | 23.31 |
| PQM3 | ud | PEQUEÑO MATERIAL 3 | 1 | 0.77 | 0.77 |
| O0101ELE | h | OFICIAL 1ª ELECTRICISTA | 0.2 | 15.29 | 3.06 |
| O0103EL | h | AYUDANTE ELECTRICISTA. | 0.2 | 14.36 | 2.87 |
| %MA | % | MEDIOS AUXILIARES | 2 % | 30.01 | 0.60 |
|  |  | Total |  |  | 30.61 |

| Medición | Uds. | Parcial |
|---|---|---|
| 1A.01 _ teleco | 1 | 1.00 |
| 0I.03 _ almacén | 1 | 1.00 |
| Subtotal |  | 2.00 |
| Total |  | 2 |

**E14** ud E14 LUM.DE EME. AUTÓNOMA 262,5X99,5X67 150LM (15/06/2010)
8 ud × 33.15 (34.14 con costes indirectos) = 273.12
Luminaria de emergencia autónoma LED rectangular, 262,5x99,5x67mm. Funcionamiento LED no permanente, autonomía 1h. Lámpara en emergencia LED y piloto testigo de carga LED. Protección IP65 IK07, aislamiento eléctrico Clase II, dispositivo verificación y puesta en reposo distancia. Batería NiCd. Flujo 160lm y tensión alimentación: 230V 50Hz, distribución fotométrica R1812E46107. Incluyendo replanteo, accesorios de anclaje y conexionado. Instalado, probado y funcionando. Tipo ECO-ESLD 150 de Duisa o equivalente aprobado por la D.F.

| Código | Ud | Descripción | Rendimiento | Precio | Importe |
|---|---|---|---|---|---|
| Plee14 | ud | E14 LUM. DE EMERGENCIA AUTÓNOMA ECO-ESLD 150 (material; 18/07/2019) | 1 | 25.8 | 25.80 |
| PQM3 | ud | PEQUEÑO MATERIAL 3 | 1 | 0.77 | 0.77 |
| O0101ELE | h | OFICIAL 1ª ELECTRICISTA | 0.2 | 15.29 | 3.06 |
| O0103EL | h | AYUDANTE ELECTRICISTA. | 0.2 | 14.36 | 2.87 |
| %MA | % | MEDIOS AUXILIARES | 2 % | 32.50 | 0.65 |
|  |  | Total |  |  | 33.15 |

| Medición | Uds. | Parcial |
|---|---|---|
| 0A.06-08 instalaciones | 3 | 3.00 |
| 0B.06-07 instalaciones | 2 | 2.00 |
| 0B.08 _ almacén | 1 | 1.00 |
| 0N.07 _ almacén | 2 | 2.00 |
| Subtotal |  | 8.00 |
| Total |  | 8 |

**E15** ud E15 LUM.DE EME. AUTÓNOMA 262,5X99,5X67 220LM (15/06/2010)
2 ud × 36.57 (37.67 con costes indirectos) = 75.34
Luminaria de emergencia autónoma LED rectangular, 262,5x99,5x67mm. Funcionamiento LED no permanente, autonomía 1h. Lámpara en emergencia LED y piloto testigo de carga LED. Protección IP65 IK07, aislamiento eléctrico Clase II, dispositivo verificación y puesta en reposo distancia. Batería NiCd. Flujo 220lm y tensión alimentación: 230V 50Hz, distribución fotométrica R1812E46107. Incluyendo replanteo, accesorios de anclaje y conexionado. Instalado, probado y funcionando. Tipo ECO-ESLD 220 de Duisa o equivalente aprobado por la D.F.

| Código | Ud | Descripción | Rendimiento | Precio | Importe |
|---|---|---|---|---|---|
| Plee15 | ud | E15 LUM. DE EMERGENCIA AUTÓNOMA ECO-ESLD 220 (material; 18/07/2019) | 1 | 29.15 | 29.15 |
| PQM3 | ud | PEQUEÑO MATERIAL 3 | 1 | 0.77 | 0.77 |
| O0101ELE | h | OFICIAL 1ª ELECTRICISTA | 0.2 | 15.29 | 3.06 |
| O0103EL | h | AYUDANTE ELECTRICISTA. | 0.2 | 14.36 | 2.87 |
| %MA | % | MEDIOS AUXILIARES | 2 % | 35.85 | 0.72 |
|  |  | Total |  |  | 36.57 |

| Medición | Uds. | Parcial |
|---|---|---|
| 0N.03 _ almacén | 2 | 2.00 |
| Total |  | 2 |

**EE00** ud E00 EQUIPO DE ALIMENTACIÓN 220-230V 50HZ (15/06/2010)
1 ud × 217.22 (223.74 con costes indirectos) = 223.74
Armazón metálico en formato grande que alberga un equipo preparado para suministrar tensión de 24 V cc. Autonomía (h): 1. Tensión de salida sin red (V): 24 CC. Potencia de salida sin red (W): 31. Tensión de salida con red (V): 24 CA. Potencia de salida con red (W): 31. Tensión de alimentación: 220-230v 50Hz. Batería: NiCd.
Equipo de alimentación PBL-80 (220-230V 50HZ)

| Código | Ud | Descripción | Rendimiento | Precio | Importe |
|---|---|---|---|---|---|
| Plee00 | ud | E00 EQUIPO DE ALIMENTACIÓN 220-230V 50HZ (material; 18/07/2019) | 1 | 206.26 | 206.26 |
| PQM3 | ud | PEQUEÑO MATERIAL 3 | 1 | 0.77 | 0.77 |
| O0101ELE | h | OFICIAL 1ª ELECTRICISTA | 0.2 | 15.29 | 3.06 |
| O0103EL | h | AYUDANTE ELECTRICISTA. | 0.2 | 14.36 | 2.87 |
| %MA | % | MEDIOS AUXILIARES | 2 % | 212.96 | 4.26 |
|  |  | Total |  |  | 217.22 |

## C23 APARATOS SANITARIOS (10/11/2000)
Importe: 20312.71

### SCAP0231 SANITARIOS (10/11/2000)
Importe: 13957.66

**E13a** Ud VER.DE POR.SAN.CON REJ. DE ACERO INOXIDABLE (15/06/2010)
2 Ud × 126.91 (130.72 con costes indirectos) = 261.44
Vertedero formado por: vertedero de porcelana sanitaria, 420x500x445 mm, de pie, color blanco, con rejilla de acero inoxidable y almohadilla; grifo mezclador mural, para lavadero, de caño largo giratorio, acabado cromo. . Incluyendo replanteo, accesorios de anclaje y conexionado. Instalado, probado y funcionando. Tipo vertedero Garda y grifería Targa de Roca Sanitario o equivalentes aprobados por la D.F.

| Código | Ud | Descripción | Rendimiento | Precio | Importe |
|---|---|---|---|---|---|
| Pt30var010a | ud | VER.DE POR.SAN.,DE PIE DE 420X500X445,TIP... (material; 18/04/2018) | 1 | 69 | 69.00 |
| Pt30var011a | ud | REJ.DE ACE.INO.,CON ALM.,PARA VER.TIPO GA... (material; 18/07/2019) | 1 | 15.6 | 15.60 |
| Pt31gmo050 | ud | GRI.MEZ.MUR.,PARA LAV.,DE CAÑO LAR.GIRATO... (material; 18/07/2019) | 1 | 33.77 | 33.77 |
| Pmt30div020 | ud | MAN.ELÁ. ACODADO CON JUNTA, PARA VERTEDERO. (material; 18/04/2018) | 1 | 5.97 | 5.97 |
| Pmt30ww10 | ud | MAT.AUX.PARA INS. DE APARATO SANITARIO. (material; 18/04/2018) | 1 | 0.08 | 0.08 |
| %MA | % | MEDIOS AUXILIARES | 2 % | 124.42 | 2.49 |
|  |  | Total |  |  | 126.91 |

| Medición | Uds. | Parcial |
|---|---|---|
| 1A.07 _ limpieza | 1 | 1.00 |
| almacen jardineria | 1 | 1.00 |
| Subtotal |  | 2.00 |
| Total |  | 2 |

**E13b** Ud URI. CON FLUXOR 1/2" ACCIONAMIENTO PULSADOR (10/11/2000)
11 Ud × 132.51 (136.49 con costes indirectos) = 1501.39
Urinario en porcelana vitrificada esmaltada y sanitaria con entrada de agua superior, 325x330x560mm, con enchufe de alimentación, sifón, kit de fijación y tapa de desagüe, con conexión macho 1/2"", material de fijación, juntas y arandelas de montaje; fluxor exterior 1/2" para urinario de instalación mural, accionamiento pulsador, llave de corte y ajuste de caudal integrado en rosetón, temporizador ajustable, tubo de descarga recto, acabado cromado. Incluyendo replanteo, accesorios de anclaje y conexionado. Instalado, probado y funcionando. Tipo urinario Chic y fluxor Tempoflux de Delabie equivalentes aprobados por la D.F.

| Código | Ud | Descripción | Rendimiento | Precio | Importe |
|---|---|---|---|---|---|
| Papsanit1 | ud | URI.POR.SAN.,CON ALI. SUPERIOR,BLANCO (material; 18/07/2019) | 1 | 65.9 | 65.90 |
| Pfluxvisto2 | ud | FLU.TEM.PARA URI.ADO.,INS.MUR.,TUBO DE DE... (material; 18/07/2019) | 1 | 57.11 | 57.11 |
| Pmt30ww10 | ud | MAT.AUX.PARA INS. DE APARATO SANITARIO. | 1 | 0.08 | 0.08 |
| O0101FO | h | OFICIAL 1ª FONTANERO CALEFACTOR | 0.446 | 15.29 | 6.82 |
| %MA | % | MEDIOS AUXILIARES | 2 % | 129.91 | 2.60 |
|  |  | Total |  |  | 132.51 |

| Medición | Uds. | Parcial |
|---|---|---|
| 0F.08 | 2 | 2.00 |
| 0J.02 | 4 | 4.00 |
| 1E.07 | 4 | 4.00 |
| 0B,05 | 1 | 1.00 |
| Subtotal |  | 11.00 |
| Total |  | 11 |

**E13c** Ud INO.CON FLU. EXTERIOR ACCIONAMIENTO PULSADOR (10/11/2000)
13 Ud × 239.93 (247.13 con costes indirectos) = 3212.69
Inodoro de porcelana vitrificada para fluxor, instalación de pie, sistema de descarga por arrastre, forma cuadrangular 540x340x400mm, color blanco; tapa y asiento de caída amortiguada en material antibacteriano, color blanco y bisagras de acero, colocado mediante tacos y tornillos al solado, incluso sellado con silicona; tubo de descarga curvo d=26 mm, incluso racor de unión y brida; fluxor exterior 3/4" con descarga ajustable, para instalación mural, accionamiento pulsador. Incluyendo replanteo, accesorios de fijación y montaje y conexionado. Instalado, probado y funcionando. Tipo inodoro The Gap de Roca Sanitarios y fluxor Tempoflux 1 de Delabie o equivalentes aprobados por la D.F.

| Código | Ud | Descripción | Rendimiento | Precio | Importe |
|---|---|---|---|---|---|
| Pt30ixp020a | ud | INO.DE POR.VIT.SUS.CON SAL.A HOR.,CUADRAN... (material; 18/07/2019) | 1 | 78.84 | 78.84 |
| Pt30asp050 | ud | ASI.Y TAPA CAÍ.AMO.PARA INO.EN MAT.ANTIBA... (material; 18/07/2019) | 1 | 44.93 | 44.93 |
| P18GX015 | ud | FLU.EXT.3/4" PARA INO.,ACC.PUL.TIPO TEMPO... (material; 18/07/2019) | 1 | 86.71 | 86.71 |
| P18GX160 | ud | TUBO CURVO INODORO D 26 TIPO AQUA DE ROCA (material; 12/03/2019) | 1 | 11.59 | 11.59 |
| P18GX200 | ud | RACOR UNIÓN TAZA (material; 18/07/2019) | 1 | 5.72 | 5.72 |
| P18GX210 | ud | BRIDA FIJACIÓN (material; 12/03/2019) | 1 | 3.23 | 3.23 |
| Pmt30ww10 | ud | MAT.AUX.PARA INS. DE APARATO SANITARIO. | 1 | 0.08 | 0.08 |
| O0101FO | h | OFICIAL 1ª FONTANERO CALEFACTOR | 0.27 | 15.29 | 4.13 |
| %MA | % | MEDIOS AUXILIARES | 2 % | 235.23 | 4.70 |
|  |  | Total |  |  | 239.93 |

| Medición | Uds. | Parcial |
|---|---|---|
| 0F.08 | 2 | 2.00 |
| 0J.01 | 3 | 3.00 |
| 0J.02 | 2 | 2.00 |
| 0J.07 | 3 | 3.00 |
| 1D.08 | 2 | 2.00 |
| 1E.07 | 1 | 1.00 |
| Subtotal |  | 13.00 |
| Total |  | 13 |

**E13d** Ud LAVABO MURAL ACCESIBLE (10/11/2000)
12 Ud × 216 (222.48 con costes indirectos) = 2669.76
Lavabo formado por: lavabo mural en porcelana sanitaria esmaltada vitrificada 640x550mm, instalación mural y juego de fijación, color blanco, 1 agujero insinuado, 1 agujero practicado y marcado CE según norma EN 14296:2005; grifería en acero inoxidable cromado, caudal 4l/m a 3 bares, maneta gerontológica; conjunto desagüe para lavabos accesibles, con rebosadero exterior y sifón empotrado. Incluyendo replanteo, accesorios de anclaje y conexionado. Instalado, probado y funcionando. Tipo lavabo Access de Roca Sanitario y mezclador Biosafe de Delabie o equivalentes aprobados por la D. F.

| Código | Ud | Descripción | Rendimiento | Precio | Importe |
|---|---|---|---|---|---|
| Plavacc1 | ud | LAV.DE POR.SAN.MUR.SIF. TIPO ACCESS DE ROCA (material; 18/04/2018) | 1 | 106 | 106.00 |
| Plavgrif4 | ud | GRI.PARA LAV.CON MAN.GER.TIPO BIO.DE DELA... (material; 18/07/2019) | 1 | 45.22 | 45.22 |
| Plavacc3 | ud | CON.DES.CON REB.EXT.Y SIF.EMP., TIPO ROCA (material; 18/07/2019) | 1 | 47.03 | 47.03 |
| Pmt37ww10 | ud | MAT.AUX. PARA INSTALACIONES DE FONTANERÍA. (material; 18/04/2018) | 1 | 0.82 | 0.82 |
| O0101FO | h | OFICIAL 1ª FONTANERO CALEFACTOR | 0.83 | 15.29 | 12.69 |
| %MA | % | MEDIOS AUXILIARES | 2 % | 211.76 | 4.24 |
|  |  | Total |  |  | 216 |

| Medición | Uds. | Parcial |
|---|---|---|
| 0B.01-05 | 4 | 4.00 |
| 0F.09 | 1 | 1.00 |
| 0J.01-02 | 2 | 2.00 |
| 0J.08 | 1 | 1.00 |
| 1D.08 | 1 | 1.00 |
| 1E.07 | 1 | 1.00 |
| 0N,05 y 06 | 2 | 2.00 |
| Subtotal |  | 12.00 |
| Total |  | 12 |

**E13e** Ud INODORO ACCESIBLE CON FLUXOR ACCESIBLE (10/11/2000)
12 Ud × 256.6 (264.3 con costes indirectos) = 3171.60
Inodoro accesible de altura elevada, en porcelana vitrificada blanca, salida dual a suelo o pared; fluxor exterior accionamiento palanca; tubo de descarga en latón cromado, mecanismos y empalme simple de PVC 110mm. Incluyendo replanteo, accesorios de anclaje y conexionado. Instalado, probado y funcionando. Tipo inodoro ergonómico con apertura frontal de Giampieri - Nofer y fluxor Aqua de Roca o equivalentes aprobados por la D. F.

| Código | Ud | Descripción | Rendimiento | Precio | Importe |
|---|---|---|---|---|---|
| Papsanit4 | ud | INO.DE POR.VIT.BLA.,480X35X600,DES.Ø100,... (material; 18/07/2019) | 1 | 188 | 188.00 |
| PPapsanit5 | ud | FLU.EXT.3/4" PARA INO.CON ACC.PAL.TIPO AQ... (material; 18/07/2019) | 1 | 38.82 | 38.82 |
| P18GX160 | ud | TUBO CURVO INODORO D 26 TIPO AQUA DE ROCA | 1 | 11.59 | 11.59 |
| P18GX200 | ud | RACOR UNIÓN TAZA | 1 | 5.72 | 5.72 |
| P18GX210 | ud | BRIDA FIJACIÓN | 1 | 3.23 | 3.23 |
| Pmt30ww10 | ud | MAT.AUX.PARA INS. DE APARATO SANITARIO. | 1 | 0.08 | 0.08 |
| O0101FO | h | OFICIAL 1ª FONTANERO CALEFACTOR | 0.27 | 15.29 | 4.13 |
| %MA | % | MEDIOS AUXILIARES | 2 % | 251.57 | 5.03 |
|  |  | Total |  |  | 256.6 |

| Medición | Uds. | Parcial |
|---|---|---|
| 0B.01-05 | 4 | 4.00 |
| 0F.09 | 1 | 1.00 |
| 0J.01-02 | 2 | 2.00 |
| 0J.08 | 1 | 1.00 |
| 1D.08 | 1 | 1.00 |
| 0E.07 | 1 | 1.00 |
| 0N,05 y 06 | 2 | 2.00 |
| Subtotal |  | 12.00 |
| Total |  | 12 |

**E13f** Ud LAV.MUR.600X450X200 CON GRI.MUR. TEMPORIZADA (10/11/2000)
2 Ud × 193.71 (199.52 con costes indirectos) = 399.04
Lavabo formado por: lavabo mural rectangular, 600x450x200mm y capacidad de 13x3l, sin orificio para grifería ; sifón botella 1 1/4" para lavabo, longitud de tubo 300mm; grifo temporizado mural para lavabo, cuerpo de latón macizo cromado, caudal preajustado 3l/min a 3 bar (ajustable enre 1,5 y 6 l/min), rompechorros antical antivandálico, Desegüe universal pop-up, conexión 1 1/4", desagüe Ø40, tapon cromado. Incluyendo replanteo, accesorios de anclaje y conexionado. Instalado, probado y funcionando. Tipo lavabo Access de Roca, grifería Temposoft 2 de Delabie, sifón Totem de Roca, desagüe tipo Aqua de Roca o equivalentes aprobados por la D.F.

| Código | Ud | Descripción | Rendimiento | Precio | Importe |
|---|---|---|---|---|---|
| Plavacces1 | ud | LAV.POR.MUR.,600X450X200MM,CON JUE.DE FIJ... (material; 18/07/2019) | 1 | 58.43 | 58.43 |
| Plavgrif1 | ud | GRI.TEM.MUR.PARA LAV.,LAT.MAC.,CAU.AJUSTA... (material; 18/07/2019) | 1 | 45.22 | 45.22 |
| Plavgrif2 | ud | ACO.A PAR.ACO.CON PLA.,ABS,ACA.CRO.,PARA ... (material; 18/07/2019) | 1 | 48.05 | 48.05 |
| Plavgrif3 | ud | DES.UNI.POP-UP Y SIF.CON.1 1/4",DES.Ø40,... (material; 18/07/2019) | 1 | 3.02 | 3.02 |
| Pt30lla010 | ud | LLA.DE REG.DE 1/2",PARA LAV.O BIDÉ,ACABAD... (material; 18/04/2018) | 2 | 11.21 | 22.42 |
| Pmt30ww10 | ud | MAT.AUX.PARA INS. DE APARATO SANITARIO. | 1 | 0.08 | 0.08 |
| O0101FO | h | OFICIAL 1ª FONTANERO CALEFACTOR | 0.83 | 15.29 | 12.69 |
| %MA | % | MEDIOS AUXILIARES | 2 % | 189.91 | 3.80 |
|  |  | Total |  |  | 193.71 |

| Medición | Uds. | Parcial |
|---|---|---|
| 0F.08 | 1 | 1.00 |
| 0J.07 | 1 | 1.00 |
| Subtotal |  | 2.00 |
| Total |  | 2 |

**E13g** Ud LAV.MUR.1000X450X200 CON GRI.MUR.TEMPORIZ... (10/11/2000)
4 Ud × 305.9 (315.08 con costes indirectos) = 1260.32
Lavabo formado por: lavabo mural rectangular, 1000x450x200mm y capacidad de 13x3l, sin orificio para grifería ; sifón botella 1 1/4" para lavabo, longitud de tubo 300mm; grifo temporizado mural para lavabo, cuerpo de latón macizo cromado, caudal preajustado 3l/min a 3 bar (ajustable enre 1,5 y 6 l/min), rompechorros antical antivandálico, Desegüe universal pop-up, conexión 1 1/4", desagüe Ø40, tapon cromado. Incluyendo replanteo, accesorios de anclaje y conexionado. Instalado, probado y funcionando. Tipo lavabo Access de Roca, grifería Temposoft 2 de Delabie, sifón Totem de Roca, desagüe tipo Aqua de Roca o equivalentes aprobados por la D.F.

| Código | Ud | Descripción | Rendimiento | Precio | Importe |
|---|---|---|---|---|---|
| Plavacces2 | ud | LAV.POR.MUR.,1000X450X200MM,CON JUE.DE FI... (material; 18/07/2019) | 1 | 120.6 | 120.60 |
| Plavgrif1 | ud | GRI.TEM.MUR.PARA LAV.,LAT.MAC.,CAU.AJUSTA... | 2 | 45.22 | 90.44 |
| Plavgrif2 | ud | ACO.A PAR.ACO.CON PLA.,ABS,ACA.CRO.,PARA ... | 1 | 48.05 | 48.05 |
| Plavgrif3 | ud | DES.UNI.POP-UP Y SIF.CON.1 1/4",DES.Ø40,... | 1 | 3.02 | 3.02 |
| Pt30lla010 | ud | LLA.DE REG.DE 1/2",PARA LAV.O BIDÉ,ACABAD... | 2 | 11.21 | 22.42 |
| Pmt30ww10 | ud | MAT.AUX.PARA INS. DE APARATO SANITARIO. | 1 | 0.08 | 0.08 |
| O0101FO | h | OFICIAL 1ª FONTANERO CALEFACTOR | 1 | 15.29 | 15.29 |
| %MA | % | MEDIOS AUXILIARES | 2 % | 299.90 | 6.00 |
|  |  | Total |  |  | 305.9 |

| Medición | Uds. | Parcial |
|---|---|---|
| 0J.01-02 | 2 | 2.00 |
| 1D.08 | 1 | 1.00 |
| 1E.07 | 1 | 1.00 |
| Subtotal |  | 4.00 |
| Total |  | 4 |

**E13h** Ud FREGADERO CUBETA ACERO INOXIDABLE (10/11/2000)
1 Ud × 187.09 (192.7 con costes indirectos) = 192.70
Fregadero formado por: cubeta acero inoxidable, 460x460x180 mm, para instalación bajo encimera, con válvula 3½? y desagüe, equipado con mezclador monomando exterior blanco, cold start, con caño giratorio (longitud 202mm), aireador integrado, cartucho cerámico y tirador lateral. . Incluyendo replanteo, accesorios de anclaje y conexionado. Instalado, probado y funcionando. Tipo fregadero Berlin y grifería Mencia de Roca o equivalentes aprobados por la D.F.

| Código | Ud | Descripción | Rendimiento | Precio | Importe |
|---|---|---|---|---|---|
| Pfreg1 | ud | FRE.DE UNA CUB.ACE.INO.460X460X180MM TIPO... (material; 18/07/2019) | 1 | 58.02 | 58.02 |
| Pfreg2 | ud | MEZ.MON.EXT.BLA.CON CAÑO GIR.TIPO MEN.DE ... (material; 18/07/2019) | 1 | 97 | 97.00 |
| Pfreg3 | ud | LLA.DE REG.DE 1/2",PARA FRE.O LAV.,ACABAD... (material; 18/04/2018) | 2 | 6.76 | 13.52 |
| Pfreg4 | ud | SIF.BOT.SEN.DE 1 1/2" PARA FRE.DE 1 CUBET... (material; 18/04/2018) | 1 | 2.38 | 2.38 |
| O0101FO | h | OFICIAL 1ª FONTANERO CALEFACTOR | 0.47 | 15.29 | 7.19 |
| O0103FO | h | AYUDANTE FONTANERO | 0.37 | 14.36 | 5.31 |
| %MA | % | MEDIOS AUXILIARES | 2 % | 183.42 | 3.67 |
|  |  | Total |  |  | 187.09 |

| Medición | Uds. | Parcial |
|---|---|---|
| 0D.03 _ sala profesores | 1 | 1.00 |
| Total |  | 1 |

**E13j** Ud GRIFERÍA DUCHA CON MANETA ACCESIBLE (10/11/2000)
4 Ud × 55.89 (57.57 con costes indirectos) = 230.28
Grifería ducha accesible formada por mezclador monomando exterior para ducha con ducha de mano 6l/min a 3 bares, flexible de 1,50m y soporte de ducha articulado, con maneta accesible. Acabado cromado. Incluyendo replanteo, accesorios de anclaje y conexionado. Instalado, probado y funcionando. Tipo Victoria Pro y Natura de Roca o equivalentes aprobados por la D.F.

| Código | Ud | Descripción | Rendimiento | Precio | Importe |
|---|---|---|---|---|---|
| Papsanit3 | ud | GRI.DUC.CON MEZ.CON MAN.ACC.,DUC.DE MANO,... (material; 18/07/2019) | 1 | 47.03 | 47.03 |
| Pmt30ww10 | ud | MAT.AUX.PARA INS. DE APARATO SANITARIO. | 1 | 0.08 | 0.08 |
| O0101FO | h | OFICIAL 1ª FONTANERO CALEFACTOR | 0.502 | 15.29 | 7.68 |
| %MA | % | MEDIOS AUXILIARES | 2 % | 54.79 | 1.10 |
|  |  | Total |  |  | 55.89 |

| Medición | Uds. | Parcial |
|---|---|---|
| 0N.05-06 _ camerinos | 2 | 2.00 |
| 0B.05-06 vestuarios profesores | 2 | 2.00 |
| Subtotal |  | 4.00 |
| Total |  | 4 |

**E13l** Ud DUCHA DE OBRA SISTEMA DRY50 "REVESTECH (10/11/2000)
4 Ud × 256.9 (264.61 con costes indirectos) = 1058.44
Impermeabilización de paramentos verticales y horizontales de ducha de obra con sumidero, sistema Dry50 "REVESTECH", compuesta por kit Dry50 Sumiluxe 025, formado por lámina impermeabilizante flexible tipo EVAC de 500x500 mm compuesta de una doble hoja de poliolefina termoplástica con acetato de vinil etileno, con ambas caras revestidas de fibras de poliéster no tejidas, de 0,52 mm de espesor y 335 g/m², según UNE-EN 13956, con unión termosellada a el sumidero sifónico de PVC de 82 mm de altura, salida horizontal de 40 mm de diámetro, con rejilla para empotrar de acero inoxidable de 110x110 mm, y lámina impermeabilizante flexible tipo EVAC, Dry50, compuesta de una doble hoja de poliolefina termoplástica con acetato de vinil etileno, con ambas caras revestidas de fibras de poliéster no tejidas, de 0,52 mm de espesor y 335 g/m², fijada al soporte con adhesivo cementoso mejorado C2 E. Incluso complementos de refuerzo en tratamiento de puntos singulares mediante el uso de piezas especiales "REVESTECH" para la resolución de ángulos internos (Dry50 Cornerin), resolución de uniones y sellado de juntas elásticas (puntos de penetración de tuberías en el revestimiento, encuentros entre el paramento y la ducha de obra, etc.). rejilla y válvula desagüe sifónica con salida de 40 mm, totalmente instalado.

| Código | Ud | Descripción | Rendimiento | Precio | Importe |
|---|---|---|---|---|---|
| O0101OF | h. | OFICIAL 1ª | 2 | 15.29 | 30.58 |
| O0103OF | h | AYUDANTE | 2 | 14.36 | 28.72 |
| O0101FO | h | OFICIAL 1ª FONTANERO CALEFACTOR | 0.8 | 15.29 | 12.23 |
| P1809 | kg | ADHESIVO CEMENTOSO MEJORADO (material) | 11 | 0.7 | 7.70 |
| Pt15rev110 | ud | KIT DRY 50 SUMILUXE 025 (material) | 1 | 60 | 60.00 |
| P06SL120 | m2 | LÁMINA DRY 50 FLEXIBLE DE POLIOLEFINAS IMPERM (material) | 5 | 14 | 70.00 |
| Pt15rev055c | ud | COMPLEMENTE REFUERZO DRY50 CORNERIN REVESTECH (material) | 1 | 6.91 | 6.91 |
| P027DJ100 | ud | REJILLA DESAGÜE DUCHA (material) | 1 | 5.65 | 5.65 |
| P25XC505 | ud | VÁLVULA DESAGÜE DUCHA D=90 (material) | 1 | 30.07 | 30.07 |
| %MA | % | MEDIOS AUXILIARES | 2 % | 251.86 | 5.04 |
|  |  | Total |  |  | 256.9 |

| Medición | Uds. | Parcial |
|---|---|---|
|  | 2 | 2.00 |
|  | 2 | 2.00 |
| Total |  | 4 |

### SCAP0232 EQUIPAMIENTO ASEOS (22/06/2008)
Importe: 6355.05

**E12a** Ud BARRA DE SUJECIÓN PARA DUCHA (15/06/2010)
4 Ud × 74.35 (76.58 con costes indirectos) = 306.32
Asidero de ducha para esquina con brazo vertical con medidas 705x705x1264 mm. con superficie antideslizante, en acero acabado rilsan color a escoger, I/pp elementos de fijación y refuerzo si fuese necesario. Totalmente colocado Tipo G06JBL06W7 de PonteGiulio - Mediclinics o equivalente aprobado por la Dirección Facultativa

| Código | Ud | Descripción | Rendimiento | Precio | Importe |
|---|---|---|---|---|---|
| Pequipaseo8 | ud | ASIDERO DUCHA ACERO ACABADO RILSAN (material; 12/03/2019) | 1 | 59.24 | 59.24 |
| PQM3 | ud | PEQUEÑO MATERIAL 3 | 12 | 0.77 | 9.24 |
| O0103FO | h | AYUDANTE FONTANERO | 0.307 | 14.36 | 4.41 |
| %MA | % | MEDIOS AUXILIARES | 2 % | 72.89 | 1.46 |
|  |  | Total |  |  | 74.35 |

| Medición | Uds. | Parcial |
|---|---|---|
| 0N.05-06 _ camerinos | 2 | 2.00 |
| 0B.04-05 | 2 | 2.00 |
| Subtotal |  | 4.00 |
| Total |  | 4 |

**E12d** Ud DOSIFICADOR DE JABÓN LÍQUIDO MANUAL (15/06/2010)
14 Ud × 24.69 (25.43 con costes indirectos) = 356.02
Dosificador de jabón de superficie, accionamiento manual por palanca, montaje en pared, 118x110x250mm, esquinas redondeadas, acero inoxidable e=0,8mm (AISI 304) acabado blanco y palanca acero inoxidable, tanque 1,5l, visor frontal de nivel de contenido de jabón, depósito interior de plástico, válvula anti-goteo, apertura superior con llave , tornillería. Totalmente instalado y funcionando. Tipo DJP0034 de Mediclinics o equivalente aprobado por la D.F.

| Código | Ud | Descripción | Rendimiento | Precio | Importe |
|---|---|---|---|---|---|
| Pequipaseo7 | ud | DOS.DE JAB.LÍQ.MAN.CON DIS.MUR.,DE 1L DE ... (material; 18/04/2018) | 1 | 22.77 | 22.77 |
| O0103FO | h | AYUDANTE FONTANERO | 0.1 | 14.36 | 1.44 |
| %MA | % | MEDIOS AUXILIARES | 2 % | 24.21 | 0.48 |
|  |  | Total |  |  | 24.69 |

| Medición | Uds. | Parcial |
|---|---|---|
| 0B.01-05 | 4 | 4.00 |
| 0F.08-09 | 2 | 2.00 |
| 0J.01-02 | 2 | 2.00 |
| 0J.07-08 | 2 | 2.00 |
| 0N.05-06 | 2 | 2.00 |
| 1D.08 | 1 | 1.00 |
| 1E.07 | 1 | 1.00 |
| Subtotal |  | 14.00 |
| Total |  | 14 |

**E12j** Ud SECADOR DE MANOS ELÉCTRICO (15/06/2010)
14 Ud × 105.93 (109.11 con costes indirectos) = 1527.54
Secador de manos con sensor electrónico para montaje en superficie, 253x323x152mm, en acero e=1,2mm con cabado epoxi blanco o negro mate; clase II, potencia motor 110W, velocidad 2800 rpm, velocidad salida del aire 65km/h, protección IPX1; sensor de detección electrónico por haz infrarrojo regulable: tornillería para fijación a pared. Incluyendo replanteo, accesorios de anclaje y conexionado. Instalado, probado y funcionando. Tipo 01451.W de Nofer o equivalente aprobados por la D.F.

| Código | Ud | Descripción | Rendimiento | Precio | Importe |
|---|---|---|---|---|---|
| Pequipaseo6 | ud | SEC.DE MAN.ELÉ.110W,253X323X152MM,ACE.ACA... (material; 18/07/2019) | 1 | 101.85 | 101.85 |
| O0103FO | h | AYUDANTE FONTANERO | 0.139 | 14.36 | 2.00 |
| %MA | % | MEDIOS AUXILIARES | 2 % | 103.85 | 2.08 |
|  |  | Total |  |  | 105.93 |

| Medición | Uds. | Parcial |
|---|---|---|
| 0B.01-05 | 4 | 4.00 |
| 0F.08-09 | 2 | 2.00 |
| 0J.01-02 | 2 | 2.00 |
| 0J.07-08 | 2 | 2.00 |
| 0N.05-06 | 2 | 2.00 |
| 1D.08 | 1 | 1.00 |
| 1E.07 | 1 | 1.00 |
| Subtotal |  | 14.00 |
| Total |  | 14 |

**E12g** Ud CONTENEDOR HIGIENE FEMENINA ADOSADO CON TAPA, (15/06/2010)
12 Ud × 29.6 (30.49 con costes indirectos) = 365.88
Contenedor higiene femenina adosado con tapa, 230x102x290mm, 6l, en acero con acabado epoxi blanco e=1,1mm, i/pp elementos de fijación. Totalmente instalado. Tipo PP0006 de Mediclinics o equivalente aprobado por la Dirección Facultativa

| Código | Ud | Descripción | Rendimiento | Precio | Importe |
|---|---|---|---|---|---|
| Pequipaseo2 | ud | CONTENEDOR HIGIENE FEMENIDA ADOSADO CON TAPA (material; 18/07/2019) | 1 | 28.45 | 28.45 |
| O0103FO | h | AYUDANTE FONTANERO | 0.04 | 14.36 | 0.57 |
| %MA | % | MEDIOS AUXILIARES | 2 % | 29.02 | 0.58 |
|  |  | Total |  |  | 29.6 |

| Medición | Uds. | Parcial |
|---|---|---|
| 0B.02 | 1 | 1.00 |
| 0B.05 | 1 | 1.00 |
| 0F.09 | 1 | 1.00 |
| 0J.01 | 4 | 4.00 |
| 0J.08 | 1 | 1.00 |
| 0N.05_ camerino | 1 | 1.00 |
| 1D.08 | 3 | 3.00 |
| Subtotal |  | 12.00 |
| Total |  | 12 |

**E12h** Ud DISPENSADOR DE BOLSAS HIGIÉNICAS (15/06/2010)
12 Ud × 30.49 (31.4 con costes indirectos) = 376.80
Dispensador de bolsas higiénicas 136x91x24mm en acero inox AISI 304 e=1,2mm con acabado epoxi blanco RAL 9010, con frontal y pletina posterior soldados. Fijado a pared mediante 2 tornillos en la parte posterior. Totalmente instalado. Tipo AI0900 de Mediclinics o equivalente aprobado

| Código | Ud | Descripción | Rendimiento | Precio | Importe |
|---|---|---|---|---|---|
| Pequipaseo3 | ud | DISPENSADOR DE BOLSAS HIGIÉNICAS (material; 18/07/2019) | 1 | 28.45 | 28.45 |
| O0103FO | h | AYUDANTE FONTANERO | 0.1 | 14.36 | 1.44 |
| %MA | % | MEDIOS AUXILIARES | 2 % | 29.89 | 0.60 |
|  |  | Total |  |  | 30.49 |

| Medición | Uds. | Parcial |
|---|---|---|
| 0B.02 | 1 | 1.00 |
| 0B.05 | 1 | 1.00 |
| 0F.09 | 1 | 1.00 |
| 0J.01 | 4 | 4.00 |
| 0J.08 | 1 | 1.00 |
| 0N.05_ camerino | 1 | 1.00 |
| 1D.08 | 3 | 3.00 |
| Subtotal |  | 12.00 |
| Total |  | 12 |

**E12i** Ud PAPELERA HIGIÉNICA ABIERTA (15/06/2010)
14 Ud × 23.87 (24.59 con costes indirectos) = 344.26
Papelera higiénica, papelera abierta 355x155x460mm, 25l, para apoyar en suelo a adosar a pared, acero acabado epoxi e=0,8mm i/pp elementos de fijación. Totalmente instalada. Tipo PP0279 de Mediclinics o equivalente aprobado por la Dirección Facultativa

| Código | Ud | Descripción | Rendimiento | Precio | Importe |
|---|---|---|---|---|---|
| Pequipaseo5 | ud | PAPELERA HIGIÉNICA ABIERTA (material; 18/04/2018) | 1 | 22.83 | 22.83 |
| O0103FO | h | AYUDANTE FONTANERO | 0.04 | 14.36 | 0.57 |
| %MA | % | MEDIOS AUXILIARES | 2 % | 23.40 | 0.47 |
|  |  | Total |  |  | 23.87 |

| Medición | Uds. | Parcial |
|---|---|---|
| 0B.01-05 | 4 | 4.00 |
| 0F.08-09 | 2 | 2.00 |
| 0J.01-02 | 2 | 2.00 |
| 0J.07-08 | 2 | 2.00 |
| 0N.05-06 | 2 | 2.00 |
| 1D.08 | 1 | 1.00 |
| 1E.07 | 1 | 1.00 |
| Subtotal |  | 14.00 |
| Total |  | 14 |

**E12e** Ud PORTARROLLOS DE PAPEL HIGIÉNICO (15/06/2010)
15 Ud × 38.64 (39.8 con costes indirectos) = 597.00
Dispensador industrial de papel higiénico para tres rollos estándares Ø300x123mm. Cuerpo cilíndrico de 3 piezas con tapa abatible de una pieza para rellenado en acero con acabado epoxi blanco e=0,8mm, parte posterior con apoyo separador antihumedad, ranura de nivel de contenido en el frontal, eje modular en termoplástico que permite el uso de rollos de papel con o sin cánula, cierre con llave. Permite sustituir el eje por uno termoplástico para colocar papel bobina industrial con sistema anti-giro por inercia. I/pp elementos de fijación. Totalmente instalado.Tipo PR0789 de Mediclinics o equivalente aprobado por D. F.

| Código | Ud | Descripción | Rendimiento | Precio | Importe |
|---|---|---|---|---|---|
| Pequipaseo1 | ud | DIS.PAP.HIG.,IND.,DIS.MUR.,CAR.DE ACE.INO... (material; 18/04/2018) | 1 | 36.44 | 36.44 |
| O0103FO | h | AYUDANTE FONTANERO | 0.1 | 14.36 | 1.44 |
| %MA | % | MEDIOS AUXILIARES | 2 % | 37.88 | 0.76 |
|  |  | Total |  |  | 38.64 |

| Medición | Uds. | Parcial |
|---|---|---|
| 0F.08 | 2 | 2.00 |
| 0J.01 | 3 | 3.00 |
| 0J.02 | 2 | 2.00 |
| 0J.07 | 3 | 3.00 |
| 0N.05-06_ camerinos | 2 | 2.00 |
| 1D.08 | 2 | 2.00 |
| 1E.07 | 1 | 1.00 |
| Subtotal |  | 15.00 |
| Total |  | 15 |

**E12k** m² ESPEJO INCOLORO CANTO PULIDO 6 MM (22/06/2008)
8.28 m² × 30.2 (31.11 con costes indirectos) = 257.59
Espejo incoloro plateado sin plomo (<50 ppm) realizado con un vidrio Planiclear de 6 mm plateado por su cara posterior, incluso canteado pulidos perimetral , fijado a paramento con silicona, enrasado con alicatado. Tipo Miralite Evolution de Saint Gobain o equivalente aprobado por D.F.

| Código | Ud | Descripción | Rendimiento | Precio | Importe |
|---|---|---|---|---|---|
| P23PA020 | m² | ESPEJO INCOLORO 6 MM TIPO MIRALITE EVOLUTION (material; 18/04/2018) | 1.01 | 15.04 | 15.19 |
| P23OA510 | m | CANTEADO ESPEJO (material; 18/04/2018) | 4 | 0.53 | 2.12 |
| P3OI030 | ud | TALADROS ESPEJO D<10 MM (material; 18/04/2018) | 4 | 0.59 | 2.36 |
| O0101VI | h | OFICIAL 1ª VIDRIERÍA | 0.65 | 15.29 | 9.94 |
| %MA | % | MEDIOS AUXILIARES | 2 % | 29.61 | 0.59 |
|  |  | Total |  |  | 30.2 |

| Medición | Uds. | Largo | Ancho | Parcial |
|---|---|---|---|---|
| 1D.08 | 1 | 0.9 | 1 | 0.90 |
| 1E.07 | 1 | 0.9 | 1 | 0.90 |
| 0B.04-05 | 2 | 1.2 | 0.6 | 1.44 |
| 0B.01-02 | 2 | 1.2 | 0.6 | 1.44 |
| 0N.05-06 | 2 | 0.9 | 0.6 | 1.08 |
| 0F.08 | 1 | 0.9 | 0.6 | 0.54 |
| 0F.09 | 1 | 1.2 | 0.6 | 0.72 |
| 0J.07 | 1 | 0.9 | 0.6 | 0.54 |
| 0J.08 | 1 | 1.2 | 0.6 | 0.72 |
| Subtotal |  |  |  | 8.28 |
| Total |  |  |  | 8.28 |

**E12c** Ud PAR DE BAR.DE SUJ.PARA INO.CON GAN.PORTAR... (15/06/2010)
12 Ud × 138.92 (143.09 con costes indirectos) = 1717.08
Par de barras de apoyo abatibles de giro vertical y gancho portarrollo en acero con recubrimiento de vinilo para colocar junto a inodoro, dimensiones 800x195x135mm. Aislada eléctricamente, tornillería acero inox, embellecedor para montaje oculto, gancho portarrollos, color azul a confirmar por la DF según colores fabricante. I/pp. refuerzo si fuese necesario. Tipo G01JCS10W1 de PonteGiulio - Mediclinics o equivalente aprobado por la Dirección Facultativa.

| Código | Ud | Descripción | Rendimiento | Precio | Importe |
|---|---|---|---|---|---|
| Pt31abp135j | ud | BAR.DE SUJ.PARA INO.800MM,COL.EN PAR.,ABA... (material; 18/07/2019) | 2 | 60.25 | 120.50 |
| Pt31abp135 | ud | ACCESORIO GANCHO PORTARROLLOS (material; 18/07/2019) | 1 | 11.39 | 11.39 |
| O0103FO | h | AYUDANTE FONTANERO | 0.3 | 14.36 | 4.31 |
| %MA | % | MEDIOS AUXILIARES | 2 % | 136.20 | 2.72 |
|  |  | Total |  |  | 138.92 |

| Medición | Uds. | Parcial |
|---|---|---|
| 0N.05-06 _ camerinos | 2 | 2.00 |
| 0B.01-05 | 4 | 4.00 |
| 0F.09 | 1 | 1.00 |
| 0J.01-02 | 2 | 2.00 |
| 0J.08 | 1 | 1.00 |
| 1D.08 | 1 | 1.00 |
| 1E.07 | 1 | 1.00 |
| Subtotal |  | 12.00 |
| Total |  | 12 |

**E12b** Ud ASIENTO ABATIBLE DUCHA EN ACERO INOX (15/06/2010)
4 Ud × 122.95 (126.64 con costes indirectos) = 506.56
Asiento abatible para ducha 420X350mm en polipropileno color blanco con protección anti-bacterias, soportes en acero inoxidable AISI304, tornillería. Tipo 15042.NBA de Nofer o equivalente aprobado por la Dirección Facultativa

| Código | Ud | Descripción | Rendimiento | Precio | Importe |
|---|---|---|---|---|---|
| Pequipaseo9 | ud | ASI.ABA.PARA DUC.EN POL. Y SOPORTES ACERO (material; 12/03/2019) | 1 | 117.94 | 117.94 |
| O0103FO | h | AYUDANTE FONTANERO | 0.181 | 14.36 | 2.60 |
| %MA | % | MEDIOS AUXILIARES | 2 % | 120.54 | 2.41 |
|  |  | Total |  |  | 122.95 |

| Medición | Uds. | Parcial |
|---|---|---|
| 0N.05-06 _ camerinos | 2 | 2.00 |
| 0B.04-05 | 2 | 2.00 |
| Subtotal |  | 4.00 |
| Total |  | 4 |

## C24 TRANSPORTE (15/06/2010)
Importe: 36876.06

**EASCED1** Ud ASCENSOR 1.600KG, 3 P (A) (15/06/2010)
1 Ud × 35802 (36876.06 con costes indirectos) = 36876.06
Suministo y colocaciónde ascensor Marca: Zener Tipo: E-GRL4 o equivalente aprobado por D.F.
Ascensor eléctrico con máquina gearless de imanes permanentes. Ecológico, silencioso y de bajo consumo. Control en lazo cerrado mediante variador de frecuencia. Elevado confort y precisión de parada.
Maniobra electrónica controlada por microprocesador con diagnóstico de averías.
Síntesis de voz con indicación de dirección y número de planta.
Diseño e instalación conforme a R.D. 203/2016 y Directiva 2014/33/UE.
EQUIPAMIENTO INCLUIDO
Pantalla TFT 5,6" color en cabina indicadora de dirección y planta
Sistema de comunicación bi-direccional en cabina 24 horas
Sistema de rescate en cuadro de maniobra
Barrera fotoeléctrica en puertas de cabina
Registro de llamada
Reenvío automático a planta
Operador de puertas de cabina controlado mediante velocidad regulable
Dispositivo de emergencia que actua en sao de fallo de suministro electrico y que lleva la cabina al piso inferior y apertura automatica de puertas
Transporte, montaje y tasas de Industria
Control final y legalización
CARACTERÍSTICAS TÉCNICAS
Opción 1. CABINA CON REVESTIMIENTO EN CHAPA PINTADA.
Ascensor eléctrico.
- Carga: 1.600 Kg.
- Nº paradas: 2.
- Personas: 21.
- Recorrido: 7.000 mm.
- Foso: 1.220 mm (mínimo necesario).
- Huida: 3.600 mm.
- Dimensiones de hueco: 2.500 x 2.400 mm.
- Dimensiones cabina útil: 1676 x 1.988 x 2.005 mm (ancho x fondo x alto).
- Tipo de maniobra: Universal. - Tipo de embarque: simple.
- Mecanismo tractor tipo Gearless. - Chasis cabina tipo pórtico.
- 1 ud. puerta de cabina: AL3H PL1600 acabado INOX 441 SB altura 2.000 mm.
- 2 uds. de puerta rellano: AL3H PL1 600 acabado RAL 7032 altura 2.000.
- Decoración de cabina revestimiento en chapa pintada color blanco.
- Techo: Skinplate color blanco con lámparas Led.
- Tipo suelo: granito blanco cristal. - Perfilería color blanco.
- Display en cabina: TFT 2,8". - Display en rellanos: TFT 2,8". - Rosario de luces tira Leds.
- Sintetizador de voz.
- Interfono.
Cálculos de reacciones dinámicas:
* Bajo cada guía cabina: 45235,74 N
* Bajo cada guía Cont.: 13547,11 N.
* Bajo amortiguador cabina: 66100,98 N.
* Bajo amortiguador Cont.: 100881,16 N.
* Esfuerzo Fx: 1609,55 N.
* Esfuerzo Fy: 2105,53 N.
Totalmente montado, funcionando y legalizado.

| Código | Ud | Descripción | Rendimiento | Precio | Importe |
|---|---|---|---|---|---|
| PASCE37 | ud | ASCENSOR 1.600KG., 21 PER., 2 P. (A) (material; 29/06/2010) | 1 | 35100 | 35100.00 |
| %MA | % | MEDIOS AUXILIARES | 2 % | 35100.00 | 702.00 |
|  |  | Total |  |  | 35802 |

## C25 ROTULACION Y SEÑALIZACION (10/03/2006)
Importe: 10755.14

**ELTR1** Ud LETRA ACERO LACADO 5 MM. ESPESOR 90 CM. ALTU (15/06/2010)
13 Ud × 114.18 (117.61 con costes indirectos) = 1528.93
Letra de 90 cms. de alto, realizada con chapa de acero de 5 mm. de espesor, lacado en colores a decidir por la D.F., ancladas segun detalle de proyecto, formando rótulo, ejecutado según detalle de proyecto, colocada.

| Código | Ud | Descripción | Rendimiento | Precio | Importe |
|---|---|---|---|---|---|
| O0101OF | h. | OFICIAL 1ª | 0.3 | 15.29 | 4.59 |
| O0103OF | h | AYUDANTE | 0.15 | 14.36 | 2.15 |
| PLTR4 | ud | LET.ACERO 5MM. LACADA AL HORNO, 90 CMS. ALTO (material; 14/07/2010) | 1 | 105 | 105.00 |
| PQM4 | ud | PEQUEÑO MATERIAL 4 | 0.2 | 1 | 0.20 |
| %MA | % | MEDIOS AUXILIARES | 2 % | 111.94 | 2.24 |
|  |  | Total |  |  | 114.18 |

| Medición | Uds. | Parcial |
|---|---|---|
| ROTULO: CONSERVATORIO | 13 | 13.00 |
| Total |  | 13 |

**ELALMF** Ud LET. PLETINA ACERO LACADO 6 MM. 90 CM. ALTUR (15/06/2010)
8 Ud × 262.08 (269.94 con costes indirectos) = 2159.52
Letra de 90 cms. de alto, realizada en pletina de acero 100*6 mm. , lacado en colores a decidir por la D.F., ancladas segun detalle de proyecto, formando rótulo, ejecutado según detalle de proyecto, colocada.

| Código | Ud | Descripción | Rendimiento | Precio | Importe |
|---|---|---|---|---|---|
| O0101OF | h. | OFICIAL 1ª | 0.3 | 15.29 | 4.59 |
| O0103OF | h | AYUDANTE | 0.15 | 14.36 | 2.15 |
| PLDKI | ud | LET.PLETINA ACERO 6 MM. LACADA AL HORNO, 90 (material; 14/07/2010) | 1 | 250 | 250.00 |
| PQM4 | ud | PEQUEÑO MATERIAL 4 | 0.2 | 1 | 0.20 |
| %MA | % | MEDIOS AUXILIARES | 2 % | 256.94 | 5.14 |
|  |  | Total |  |  | 262.08 |

| Medición | Uds. | Parcial |
|---|---|---|
| ROTULO: DE MUSICA | 8 | 8.00 |
| Total |  | 8 |

**E3.007** Ud DIRECTORIO GENERAL PARA ROTULOS (15/06/2010)
1 Ud × 1637.19 (1686.31 con costes indirectos) = 1686.31
Directorio general en planta baja tipo D LINE, realizado: Chapa general de acero inoxidablel claro de 600x598 mm., chapas indicadores de plantas en acero inoxidable oscuro 600x58 mm., chapas de direcciones en acero inoxidable claro 600x58 mm., ejecutado según detalle de proyecto, completo y colocado.

| Código | Ud | Descripción | Rendimiento | Precio | Importe |
|---|---|---|---|---|---|
| O0101OF | h. | OFICIAL 1ª | 0.3 | 15.29 | 4.59 |
| P3008A | ud | DIRECTORIO PARA RÓTULOS Y PLANOS S/PROYECTO (material) | 1 | 1600 | 1600.00 |
| PM | ud | PEQUEÑO MATERIAL | 0.5 | 1 | 0.50 |
| %MA | % | MEDIOS AUXILIARES | 2 % | 1605.09 | 32.10 |
|  |  | Total |  |  | 1637.19 |

**EEN0128** ud PICTOGRAMA ACERO DE 100 MM (15/06/2010)
6 ud × 33.97 (34.99 con costes indirectos) = 209.94
Suminstro y colocación de pictograma de alto relieve y contrate cromatico con indicacion en Braile en paramentos verticales segun CTE DBSUA 2,2 y detalle de proyecto de Littera 100 de Marcal o equivalente, pegado con silicona incolora, incluso rascado de pintura o barniz.

| Código | Ud | Descripción | Rendimiento | Precio | Importe |
|---|---|---|---|---|---|
| O0104OF | h | PEÓN ESPECIALIZADO | 0.5 | 14.6 | 7.30 |
| P26FJ071 | ud | PICTOGRAMA ALTO RELIEVE (material; 25/09/2013) | 1 | 25 | 25.00 |
| PM | ud | PEQUEÑO MATERIAL | 1 | 1 | 1.00 |
| %MA | % | MEDIOS AUXILIARES | 2 % | 33.30 | 0.67 |
|  |  | Total |  |  | 33.97 |

**E3.004** Ud TEXTO VINILO HASTA 25 MM. (15/06/2010)
25 Ud × 32.94 (33.93 con costes indirectos) = 848.25
Texto en vinilo en color y tipografia a decidir por la Dirección Facultativa, hasta 25 mm. de altura y 700 mm. de longitud de texto, colocado.

| Código | Ud | Descripción | Rendimiento | Precio | Importe |
|---|---|---|---|---|---|
| P3006A | ud | TEXTO VINILO BLANCO HASTA 25 MM. (material) | 1 | 30 | 30.00 |
| O0101OF | h. | OFICIAL 1ª | 0.15 | 15.29 | 2.29 |
| %MA | % | MEDIOS AUXILIARES | 2 % | 32.29 | 0.65 |
|  |  | Total |  |  | 32.94 |

**E3.005** Ud TEXTO VINILO 25-60 MM. (15/06/2010)
10 Ud × 64.01 (65.93 con costes indirectos) = 659.30
Texto en vinilo en color y tipografia a decidir por la Dirección Facultativa desde 25 hasta 50 mm. de altura y 1000 mm. de longitud de texto, colocado.

| Código | Ud | Descripción | Rendimiento | Precio | Importe |
|---|---|---|---|---|---|
| P3007A | ud | TEXTO VINILO BLANCO 25-50 MM. (material) | 1 | 60 | 60.00 |
| O0101OF | h. | OFICIAL 1ª | 0.18 | 15.29 | 2.75 |
| %MA | % | MEDIOS AUXILIARES | 2 % | 62.75 | 1.26 |
|  |  | Total |  |  | 64.01 |

**EEN0127** ud SEÑAL PVC 420X594MM.FOTOLUM. (22/06/2008)
23.02 ud × 9.84 (10.14 con costes indirectos) = 233.42
Suminstro y colocación de rotulo adhesivo de vinilo de 10cm de anchura con texto a defniir en obra y tipografia Swiss Bik BT 33mm, color a decidir, texto a definir

| Código | Ud | Descripción | Rendimiento | Precio | Importe |
|---|---|---|---|---|---|
| O0103PI | h | AYUDANTE PINTURA | 0.01 | 14.36 | 0.14 |
| AE26FJ160 | ud | SEÑAL PVC 420X594MM.FOTOLUM. (material; 25/09/2013) | 1 | 9.51 | 9.51 |
| %MA | % | MEDIOS AUXILIARES | 2 % | 9.65 | 0.19 |
|  |  | Total |  |  | 9.84 |

| Medición | Uds. | Largo | Parcial |
|---|---|---|---|
|  | 4 | 0.35 | 1.40 |
|  | 8 | 0.7 | 5.60 |
|  | 2 | 1.12 | 2.24 |
|  | 2 | 2.16 | 4.32 |
|  | 2 | 1.4 | 2.80 |
|  | 2 | 1.93 | 3.86 |
|  | 4 | 0.7 | 2.80 |
| Subtotal |  |  | 23.02 |
| Total |  |  | 23.02 |

**EPITG** Ud PICTOGRAMA (10/03/2006)
100 Ud × 16.86 (17.37 con costes indirectos) = 1737.00
Pictograma de vinilo con los dibujos marcados en proyecto: Aseos, minusválidos, etc. colocado.

| Código | Ud | Descripción | Rendimiento | Precio | Importe |
|---|---|---|---|---|---|
| PPICTG | ud | PICTOGRAMA DE VINILO (material; 10/03/2006) | 1 | 15 | 15.00 |
| O0101OF | h. | OFICIAL 1ª | 0.1 | 15.29 | 1.53 |
| %MA | % | MEDIOS AUXILIARES | 2 % | 16.53 | 0.33 |
|  |  | Total |  |  | 16.86 |

**EVITR** M2 VINILO TRANSLUCIDO (18/01/2008)
1.8 M2 × 53.81 (55.42 con costes indirectos) = 99.76
Vinilo translúcido para pegar en cristales, en diversos tamaños, colocado.

| Código | Ud | Descripción | Rendimiento | Precio | Importe |
|---|---|---|---|---|---|
| PPVITR | m2 | VINILO TRANSLÚCIDO (material; 18/01/2008) | 1 | 50 | 50.00 |
| O0101OF | h. | OFICIAL 1ª | 0.18 | 15.29 | 2.75 |
| %MA | % | MEDIOS AUXILIARES | 2 % | 52.75 | 1.06 |
|  |  | Total |  |  | 53.81 |

| Medición | Uds. | Largo | Ancho | Parcial |
|---|---|---|---|---|
|  | 10 | 0.9 | 0.2 | 1.80 |
| Total |  |  |  | 1.8 |

**EBVIC** M2 BANDA VINILO COLOR (15/06/2010)
1.8 M2 × 59.94 (61.74 con costes indirectos) = 111.13
Tira de vinilo en colores para señalítica pegados en vidrios, según normativa de minusválidos y CTE.

| Código | Ud | Descripción | Rendimiento | Precio | Importe |
|---|---|---|---|---|---|
| PTVIN | m2 | TIRA VINILO COLORES (material; 14/07/2010) | 1 | 58 | 58.00 |
| O0101OF | h. | OFICIAL 1ª | 0.05 | 15.29 | 0.76 |
| %MA | % | MEDIOS AUXILIARES | 2 % | 58.76 | 1.18 |
|  |  | Total |  |  | 59.94 |

| Medición | Uds. | Largo | Ancho | Parcial |
|---|---|---|---|---|
|  | 10 | 0.9 | 0.2 | 1.80 |
| Total |  |  |  | 1.8 |

**E3.008** Ud ROTULO ACCESO EN FACHADA (15/06/2010)
1 Ud × 1438.43 (1481.58 con costes indirectos) = 1481.58
Fabricacion, suminstromy montaje de rotulo de acceso compuesto por pletina de acero lacado en color a elegir por la DF con letras en vidrio templado con vinilo de la junta de castilla y Leon en colo a definir por la DF con anclajes de acero inoxidable y con el texto "CONSERVATOTIO PROFESIONAL DE MUSICA DE LEON ............" según indicaciones de la propiedad, ejecutado según detalle de proyecto, completo y colocado.

| Código | Ud | Descripción | Rendimiento | Precio | Importe |
|---|---|---|---|---|---|
| O0101OF | h. | OFICIAL 1ª | 0.335 | 15.29 | 5.12 |
| P3008A1 | ud | ROTILO ACCESO (material) | 1 | 1405 | 1405.00 |
| PM | ud | PEQUEÑO MATERIAL | 0.11 | 1 | 0.11 |
| %MA | % | MEDIOS AUXILIARES | 2 % | 1410.23 | 28.20 |
|  |  | Total |  |  | 1438.43 |

## C26 VARIOS (13/01/1996)
Importe: 18449.57

**E14c** ud PIE.DE SEÑ.DE NÚM.DE PLA.PARA ASC. ACCESIBL (15/06/2010)
2 ud × 3.91 (4.03 con costes indirectos) = 8.06
Pieza de señalización de número de planta para ascensor accesible en alto relieve, con indicación en Braille y arábigo para colocación en la jamba derecha en sentido salida de la cabina (según CTE DB SUA 2,2), 100x2mm, acero inoxidable mate. Números 0 y 1. Tipo Littera 100 de Marcal o equivalente aprobado

| Código | Ud | Descripción | Rendimiento | Precio | Importe |
|---|---|---|---|---|---|
| Pseñaliz2 | ud | RÓT.DE SEÑ. PARA LA DENOMINACIÓN DE PLANTA (material; 18/04/2018) | 1 | 2.82 | 2.82 |
| O0103MO | h | AYUDANTE MONTADOR (mano de obra; 28/02/2018) | 0.07 | 14.36 | 1.01 |
| %MA | % | MEDIOS AUXILIARES | 2 % | 3.83 | 0.08 |
|  |  | Total |  |  | 3.91 |

**E14d** ud PIE.DE SEÑ.PARA SER.HIG. DE USO GENERAL (15/06/2010)
2 ud × 7.15 (7.36 con costes indirectos) = 14.72
Pieza de señalización para servicios higiénicos de uso general en alto relieve, contraste cromático y rotulación braille (según CTE DB SUA 2,2), 100x2mm, acero inoxidable mate. Rótulo másculino LIT 100SSPH, rótulo femenino LIT 100 SS PF, rótulo accesible LIT 100 SS PHA. Tipo Littera 100 de Marcal o equivalente aprobado

| Código | Ud | Descripción | Rendimiento | Precio | Importe |
|---|---|---|---|---|---|
| Pseñaliz3 | ud | RÓT.DE SEÑ.PARA LA DEN. DE SERVICIOS HIGIÉNI (material; 18/07/2019) | 1 | 6 | 6.00 |
| O0103MO | h | AYUDANTE MONTADOR | 0.07 | 14.36 | 1.01 |
| %MA | % | MEDIOS AUXILIARES | 2 % | 7.01 | 0.14 |
|  |  | Total |  |  | 7.15 |

**EPfuente1** ud FUENTE PIE PLAY DE ESCOFET (10/11/2000)
1 ud × 664.39 (684.32 con costes indirectos) = 684.32
Fuente con cuerpo de polietileno LDPE color a escoger, pulsador temporizado cromado, llave de paso y sifón; base de hormigón, decapado e hidrofugado, empotrada y anclada con tornillos. En color azul o pintada con lasur para hormigón color azul. Acometida y totalmente instalada y funcionando. Tipo Play de Escofet o equivalente aprobado por D.F.

| Código | Ud | Descripción | Rendimiento | Precio | Importe |
|---|---|---|---|---|---|
| P39BA001 | m³ | EXCAVACIÓN ZANJAS TERRENO TRANSITO | 0.125 | 5.8 | 0.73 |
| P4MA510 | m³ | HOR.HM-20/P/40/ I CEN. | 0.125 | 65 | 8.13 |
| P26FA010 | ud | ACOMETIDA Y DESAGÜE FUENTE/BEBED (material; 15/09/2008) | 1 | 105 | 105.00 |
| P26FF040 | ud | FUENTE AGUA POTABLE 1 PLAY SCOFET (material; 16/04/2008) | 1 | 512 | 512.00 |
| O0102OF | h. | OFICIAL 2ª | 0.7 | 14.72 | 10.30 |
| O0101OF | h. | OFICIAL 1ª | 0.7 | 15.29 | 10.70 |
| O0101FO | h | OFICIAL 1ª FONTANERO CALEFACTOR | 0.15 | 15.29 | 2.29 |
| O0102FO | h | OFICIAL 2ª FONTANERO CALEFACTOR | 0.15 | 14.72 | 2.21 |
| %MA | % | MEDIOS AUXILIARES | 2 % | 651.36 | 13.03 |
|  |  | Total |  |  | 664.39 |

**EPfuente2** ud FUENTE PARED TIPO SD DE DELABIE (29/05/1996)
1 ud × 187.14 (192.75 con costes indirectos) = 192.75
Fuente de agua fría, fijación mural, 320x320x150mm , en acero inoxidable bacteriostático 304 e=1,5mm, con grifo rellenavasos cromado, cierre instantáneo y caudal regulable, desagüe plano perforad, sin tornillos, válvula desagüe 1 1/4". Totalmente instalada y funcionando. Tipo SD de Delabie o equivalente aprobado por D.F.

| Código | Ud | Descripción | Rendimiento | Precio | Importe |
|---|---|---|---|---|---|
| PEQ002 | ud | FUENTE PARED SD DE DELABIE (material; 29/05/1996) | 1 | 168.1 | 168.10 |
| O0105OF | h | PEÓN ORDINARIO | 0.5 | 14.02 | 7.01 |
| O0102FO | h | OFICIAL 2ª FONTANERO CALEFACTOR | 0.5 | 14.72 | 7.36 |
| PQM11 | ud | PEQUEÑO MATERIAL 11 (material) | 1 | 1 | 1.00 |
| %MA | % | MEDIOS AUXILIARES | 2 % | 183.47 | 3.67 |
|  |  | Total |  |  | 187.14 |

**ED3432** m RIEL PARA CORTINAS ACUSTICAS (29/05/1996)
94.3 m × 54.9 (56.55 con costes indirectos) = 5332.67
Suministro montaje e instalacion de riel para cortina acustica,
El perfil de doble canal de deslizamiento o para realizar cortinas con amplio cruce intermedio. El empleo de correderas sobre cojinetes de bolas.
Totalmente colocada,

| Código | Ud | Descripción | Rendimiento | Precio | Importe |
|---|---|---|---|---|---|
| PEDE.D3425 | m | RIEL PARA CORTINAS T2 (material; 29/05/1996) | 1 | 50 | 50.00 |
| O0101OF | h. | OFICIAL 1ª | 0.25 | 15.29 | 3.82 |
| %MA | % | MEDIOS AUXILIARES | 2 % | 53.82 | 1.08 |
|  |  | Total |  |  | 54.9 |

| Medición | Uds. | Largo | Parcial |
|---|---|---|---|
| Auditorio | 1 | 2.3 | 2.30 |
| aula coro | 1 | 38 | 38.00 |
| suls orquesta | 1 | 54 | 54.00 |
| Total |  |  | 94.3 |

**ED48CB120** M MUEBLE CONTROL (15/06/2010)
3.6 M × 1429.02 (1471.89 con costes indirectos) = 5298.80
Muebles bajos de control en tableros de DM620 chapado con laminado de alta presión, y puertas igualmente laminado de alta presion, compuesto de: 1) Armarios bajos de distintos anchos (30/35/40/45/50/60 cm), fondo 80 cm y alto de 1,170 cm. Frente en vidrio stadip 4+4, Cajonera de distintos anchos (40/45/50/60/90 cm), fondo 58 cm y alto de 70 cm en una proporción aproximada del 35% del total de muebles bajos. Incluso p.p de tiradores, bisagras, patas, faldón inferior, copete superior y accesorios de acero inoxidable (cesta cacerolero, cesta guía extraible...etc). Totalmente terminado y rematado segun planos de proyecto.

| Código | Ud | Descripción | Rendimiento | Precio | Importe |
|---|---|---|---|---|---|
| O01FV001 | h | EQU.MON. CARPINTERÍA (OFICIAL + AYUDANTE) | 1 | 36 | 36.00 |
| P48CB120 | m | MUEBLE BAJO CON PUERTAS (material) | 1 | 1250 | 1250.00 |
| P48CB910 | m | P.P TIRADORES, CERRADURAS Y BIS. MUEBLE (material) | 1 | 20 | 20.00 |
| P48CB920 | m | ZÓCALO BAJO Y P.P. PATAS (material) | 1 | 15 | 15.00 |
| P48CB940 | m | P.P.ACCESORIOS ACERO INOX.(CES....ETC) (material) | 1 | 80 | 80.00 |
| %MA | % | MEDIOS AUXILIARES | 2 % | 1401.00 | 28.02 |
|  |  | Total |  |  | 1429.02 |

| Medición | Uds. | Largo | Parcial |
|---|---|---|---|
|  | 2 | 1.8 | 3.60 |
| Total |  |  | 3.6 |

**E01FU001** ud FUENTE EN SUELO (13/01/1996)
1 ud × 5211.72 (5368.07 con costes indirectos) = 5368.07
Ejecucion de fuente circular, segun diseño de proyecto realizando los siguiente trabajos.
-Replanteo y ejecución de la hidraulica, sumistro de agua y evacuacion, asi como la distribucion de las tuberias de recirculacion y depuracion de las aguas.
-Formacion de vaso de la lamina de agua y montaje de estructra auxiliar de sujeccion de placa sonoros metalicas.
-Ejecución de la obra de la canaleta perimetral.
-Montaje pilares y gargonas con su hidrahulica en acero inoxidable
-Impermeabilazacion de vaso, canaleta, perimetro de la playa y arquetas.
-Montaje de bomba de recirculación.
-Ejecucion de los acabados de canaleta, vasos y playa de la fuente.
-Ejecución definitiva de chapas sonoras y su estructura auxiliar.
-Conexiones electricas y mecanicas.
Todo segun plano de proyecto y las indicaciones de DF, conectado y funcionando,

| Código | Ud | Descripción | Rendimiento | Precio | Importe |
|---|---|---|---|---|---|
| AN0155 | m3 | EXC.CAJA DE SOLERA .A MÁQUINA T.COMPACTOS (material; 29/11/2016) | 2.5 | 7.88 | 19.70 |
| AE04SA050 | m2 | SOLER.HA-25, 15CM.ARMA.#15X15X6+ECH.15 (material; 21/02/2007) | 2.5 | 17.81 | 44.53 |
| AN0180 | m2 | IMPERM. HIDRÁULICA MUROS A FAVOR PRES. (mano de obra; 10/11/2000) | 8 | 14.73 | 117.84 |
| AN0157 | m | CANAL ACERO INOXIDABLE 140X120 (material; 22/06/2008) | 9.6 | 52.19 | 501.02 |
| EAECE125 | Ml | COLECTOR ENTERRADO PVC. 125 MM. | 10 | 18.74 | 187.40 |
| EAECE160 | Ml | COLECTOR ENTERRADO PVC. 160 MM. | 60 | 24.68 | 1480.80 |
| APC3.197 | Ud | BOMBA ACHIQUE 0.41-2.5 L/S 1.5 -7MCA (material; 20/04/1999) | 1 | 412.9 | 412.90 |
| APC3.196 | Ud | POZO DE BOMBEO (material; 29/11/2016) | 1 | 737.66 | 737.66 |
| AEPILT2 | Kg | ACERO INOXIDABLE PERFILES TUBULARES (material; 10/11/2000) | 44.7 | 5.93 | 265.07 |
| EAECHP6 | M2 | CHAPA ACERO 10 MM. ESPESOR | 1.6 | 13.33 | 21.33 |
| ED19DD111 | m² | SOLADO GRES COMPACTO S/PULIR C 2 | 8 | 33.43 | 267.44 |
| O0101OF | h. | OFICIAL 1ª | 24 | 15.29 | 366.96 |
| O0104OF | h | PEÓN ESPECIALIZADO | 24 | 14.6 | 350.40 |
| O0105OF | h | PEÓN ORDINARIO | 24 | 14.02 | 336.48 |
| %MA | % | MEDIOS AUXILIARES | 2 % | 5109.53 | 102.19 |
|  |  | Total |  |  | 5211.72 |

**E30OD040** m MUEBLE AUXILIAR 50CM PROFUNDIDAD (10/11/2000)
1.81 m × 273.15 (281.34 con costes indirectos) = 509.23
Fabricacion y montaje de mueble conserjeria curvo de 50cm de profundodad segun despiece de proyecto.

| Código | Ud | Descripción | Rendimiento | Precio | Importe |
|---|---|---|---|---|---|
| O0101CA | h | OFICIAL 1ª CARPINTERO | 0.6 | 15.29 | 9.17 |
| O0103CA | h | AYUDANTE CARPINTERO | 0.6 | 14.36 | 8.62 |
| P34OD040 | m | MUEBLE DE CONSERJERIA (material; 10/11/2000) | 1 | 250 | 250.00 |
| %MA | % | MEDIOS AUXILIARES | 2 % | 267.79 | 5.36 |
|  |  | Total |  |  | 273.15 |

| Medición | Uds. | Largo | Parcial |
|---|---|---|---|
| CONSERJERIA | 1 | 1.21 | 1.21 |
|  | 1 | 0.6 | 0.60 |
| Total |  |  | 1.81 |

**E13N05db** m. ENCIMERA CURVA 50 (10/11/2000)
2.77 m. × 197.78 (203.71 con costes indirectos) = 564.28
Encimera para mostrador, segun despiece de proyceto, fijada mediante dobles soportes de cuadradillos de acero, atornillados a la encimera, y recibidos al elemento soporte de la misma, montada y con p.p. de medios auxiliares.

| Código | Ud | Descripción | Rendimiento | Precio | Importe |
|---|---|---|---|---|---|
| O0101CA | h | OFICIAL 1ª CARPINTERO | 0.6 | 15.29 | 9.17 |
| O0103CA | h | AYUDANTE CARPINTERO | 0.6 | 14.36 | 8.62 |
| P11K10db | m | ENCIMERA CURVA PLASTIFICADO (material) | 1 | 158 | 158.00 |
| P11WX010 | ud | GARRA ACERO CUADRADILLO 12X12 (material; 10/11/2000) | 4 | 4.15 | 16.60 |
| P11WP080 | ud | TORNILLO ENSAMBLE ZINC/PAVÓN (material; 10/11/2000) | 8 | 0.04 | 0.32 |
| P01CY010 | t. | YESO NEGRO EN SACOS YG (material; 10/11/2000) | 0.02 | 57.21 | 1.14 |
| P01DA130 | m3 | AGUA | 0.04 | 1.27 | 0.05 |
| %MA | % | MEDIOS AUXILIARES | 2 % | 193.90 | 3.88 |
|  |  | Total |  |  | 197.78 |

| Medición | Uds. | Largo | Parcial |
|---|---|---|---|
| CONSERJERIA | 1 | 1.77 | 1.77 |
|  | 1 | 1 | 1.00 |
| Total |  |  | 2.77 |

**E14RLd1** ud RELOJ VESTIBULO (15/06/2010)
1 ud × 462.79 (476.67 con costes indirectos) = 476.67
Sumistro y colocacion de reloj general en vestibulo
Reloj radio controlado de alta precisión.
- Esfera grande: diámetro 500 mm.
- Caja de aluminio cepillado.
- Cubierta de cristal auténtico.
Diseño y estetica a aprobar por la DF
Recepción de la hora radio controlada:
Transmisión de la hora realizada por medio de un Reloj atómico de cesio radioeléctrico, por el instituto técnico físico de Braunschweig. Con desviación menor a 1 segundo en un millón de años. La hora v codificada y transmitida desde Mainfligen en las proximidades de Frankfurt am Main por una señal de frecuencia DCF-77 (77,5 kHz) con un alcance de aprox. 1500 km. Reloj radio controlado recibiendo la señal, convirtiendo y ensañando siempre la hora exacta incluso el cambio de horario de verano e invierno automáticamente.
Montado y ajustado por tecnico.

| Código | Ud | Descripción | Rendimiento | Precio | Importe |
|---|---|---|---|---|---|
| Preloj | ud | RELOJ VESTIBULO RADIOCONTROLADO (material; 18/07/2019) | 1 | 425 | 425.00 |
| O0103MO | h | AYUDANTE MONTADOR | 2 | 14.36 | 28.72 |
| %MA | % | MEDIOS AUXILIARES | 2 % | 453.72 | 9.07 |
|  |  | Total |  |  | 462.79 |

## C27 URBANIZACION (20/03/1996)
Importe: 179125.42

**EED02AA501** m² DESBROCE Y LIMPIEZA TERRENO A MÁQUINA
4861 m² × 0.46 (0.47 con costes indirectos) = 2284.67

| Medición | Uds. | Largo | Parcial |
|---|---|---|---|
| ZONA VALLADA | 1 | 3011 | 3011.00 |
| ZONA POSTERIOR APARCAMINETO | 1 | 1850 | 1850.00 |
| Total |  |  | 4861 |

**E02EF201** m² EXPLANACIÓN TERRENO A MÁQUINA (15/06/2010)
2452.2 m² × 0.41 (0.42 con costes indirectos) = 1029.92
Explanación y nivelación de terrenos por medios mecánicos, i/p.p. de costes indirectos.

| Código | Ud | Descripción | Rendimiento | Precio | Importe |
|---|---|---|---|---|---|
| A03CI010 | h | MOTONIVELADORA C/ESCARIF. 110 CV (material) | 0.007 | 56.52 | 0.40 |
| %MA | % | MEDIOS AUXILIARES | 2 % | 0.40 | 0.01 |
|  |  | Total |  |  | 0.41 |

| Medición | Uds. | Largo | Ancho | Parcial |
|---|---|---|---|---|
| ZONA VALLADA | 1 | 3011 | 0.2 | 602.20 |
| ZONA POSTERIOR APARCAMINETO | 1 | 1850 | 1 | 1850.00 |
| Total |  |  |  | 2452.2 |

**EZANJA** m³ EXCAVACION ZANJAS A MAQUINA (18/01/1998)
50.13 m³ × 6.61 (6.81 con costes indirectos) = 341.39
Excavación mecánica de tierras, en cualquier tipo de terreno (excepto roca) en apertura de zanjas de cimentación, incluso: Achique de aguas, perfilado de caras a mano, carga y transporte de tierras a vertedero autorizado.

| Código | Ud | Descripción | Rendimiento | Precio | Importe |
|---|---|---|---|---|---|
| O0105OF | h | PEÓN ORDINARIO | 0.05 | 14.02 | 0.70 |
| MRETRO | h | RETROEXCAVADORA (maquinaria; 18/01/1998) | 0.07 | 59.07 | 4.13 |
| MQCAMION | h | CAMIÓN DUMPER | 0.07 | 22.37 | 1.57 |
| PACHQ | p.p | ACHIQUE DE AGUAS (material; 21/06/2008) | 0.1 | 0.83 | 0.08 |
| %MA | % | MEDIOS AUXILIARES | 2 % | 6.48 | 0.13 |
|  |  | Total |  |  | 6.61 |

| Medición | Uds. | Largo | Ancho | Alto | Parcial |
|---|---|---|---|---|---|
| URBANIZACION VALLADO |  |  |  |  |  |
| MURO TIPO A | 1 | 9.75 | 0.5 | 0.5 | 2.44 |
|  | 1 | 11 | 0.5 | 0.5 | 2.75 |
|  | 1 | 11 | 0.5 | 0.5 | 2.75 |
|  | 1 | 70.95 | 0.5 | 0.5 | 17.74 |
|  | 1 | 1.62 | 0.5 | 0.5 | 0.41 |
|  | 1 | 19.05 | 0.5 | 0.5 | 4.76 |
| ZONA ARMARIO | 1 | 1.82 | 0.5 | 0.5 | 0.46 |
|  | 1 | 1.18 | 0.5 | 0.5 | 0.30 |
| ACCESO | 1 | 5.5 | 0.5 | 0.5 | 1.38 |
| MURO TIPO B | 1 | 32 | 0.5 | 0.5 | 8.00 |
|  | 1 | 14.65 | 0.5 | 0.5 | 3.66 |
| MURO TIPO C | 1 | 21.92 | 0.5 | 0.5 | 5.48 |
| Total |  |  |  |  | 50.13 |

**EED02VK302** m³ CARGA DE TIERRAS SOBRE CAMION
1174.29 m³ × 1.74 (1.79 con costes indirectos) = 2101.98

| Medición | Uds. | Largo | Ancho | Alto | Parcial |
|---|---|---|---|---|---|
| DESBROCE | 1 | 3011 | 0.1 | 1.3 | 391.43 |
| EXPLANACION | 1 | 602.2 | 1 | 1.3 | 782.86 |
| ZANJAS CIMENTACION |  |  |  |  |  |
| Total |  |  |  |  | 1174.29 |

**ELIMPIEZA** m³ HORMIGÓN LIMP. HL-150/P/20 VERTIDO MANUAL (15/06/2010)
10.18 m³ × 62.91 (64.8 con costes indirectos) = 659.66
Hormigón en masa HL-150/P/20 de dosificación 150 kg/m³, con tamaño máximo del árido de 20 mm elaborado en central para un desplazamiento máximo a la obra de 10 km para limpieza y nivelado de fondos de cimentación, incluso vertido por medios manuales, vibrado y colocación. El espesor mínimo será de 10 cm, según CTE/DB-SE-C y EHE-08.

| Código | Ud | Descripción | Rendimiento | Precio | Importe |
|---|---|---|---|---|---|
| O0105OF | h | PEÓN ORDINARIO | 1 | 14.02 | 14.02 |
| P01HL030 | m³ | HORMIGÓN HL-15/P/20 CENTRAL | 1.1 | 43.33 | 47.66 |
| %MA | % | MEDIOS AUXILIARES | 2 % | 61.68 | 1.23 |
|  |  | Total |  |  | 62.91 |

| Medición | Uds. | Largo | Ancho | Alto | Parcial |
|---|---|---|---|---|---|
| MURO TIPO A | 1 | 9.75 | 0.5 | 0.1 | 0.49 |
|  | 1 | 11 | 0.5 | 0.1 | 0.55 |
|  | 1 | 11 | 0.5 | 0.1 | 0.55 |
|  | 1 | 70.95 | 0.5 | 0.1 | 3.55 |
|  | 1 | 1.62 | 0.5 | 0.1 | 0.08 |
|  | 1 | 19.05 | 0.5 | 0.1 | 0.95 |
| ZONA ARMARIO | 1 | 1.82 | 0.5 | 0.1 | 0.09 |
|  | 1 | 4.18 | 0.5 | 0.1 | 0.21 |
| ACCESO | 1 | 5.5 | 0.5 | 0.1 | 0.28 |
| MURO TIPO B | 1 | 32 | 0.5 | 0.1 | 1.60 |
|  | 1 | 14.65 | 0.5 | 0.1 | 0.73 |
| MURO TIPO C | 1 | 21.92 | 0.5 | 0.1 | 1.10 |
| Total |  |  |  |  | 10.18 |

**EHZANJA** m³ HORMIGON HA-25 EN ZANJAS (21/02/2007)
40.68 m³ × 107.97 (111.21 con costes indirectos) = 4524.02
Hormigón armado HA-25/B/20/IIa, dosificado con cemento, árido rodado tamaño máximo 20 mm. consistencia plástica para vibrar, acero B500S según cálculos, en zanjas de cimentación. Vertido y vibrado.

| Código | Ud | Descripción | Rendimiento | Precio | Importe |
|---|---|---|---|---|---|
| O0101OF | h. | OFICIAL 1ª | 0.2 | 15.29 | 3.06 |
| O0103OF | h | AYUDANTE | 0.1 | 14.36 | 1.44 |
| O0101FE | h | OFICIAL 1ª FERRALLA | 0.08 | 15.29 | 1.22 |
| P01HM030 | m3 | HORMIGÓN HA-25/B/20/IIa CENTRAL | 1.05 | 58.12 | 61.03 |
| P03ACC030 | kg | ACERO CORRUGADO B 500 S/SD | 46 | 0.85 | 39.10 |
| %MA | % | MEDIOS AUXILIARES | 2 % | 105.85 | 2.12 |
|  |  | Total |  |  | 107.97 |

| Medición | Uds. | Largo | Ancho | Alto | Parcial |
|---|---|---|---|---|---|
| MURO TIPO A | 1 | 9.75 | 0.5 | 0.4 | 1.95 |
|  | 1 | 11 | 0.5 | 0.4 | 2.20 |
|  | 1 | 11 | 0.5 | 0.4 | 2.20 |
|  | 1 | 70.95 | 0.5 | 0.4 | 14.19 |
|  | 1 | 1.62 | 0.5 | 0.4 | 0.32 |
|  | 1 | 19.05 | 0.5 | 0.4 | 3.81 |
| ZONA ARMARIO | 1 | 1.82 | 0.5 | 0.4 | 0.36 |
|  | 1 | 4.18 | 0.5 | 0.4 | 0.84 |
| ACCESO | 1 | 5.5 | 0.5 | 0.4 | 1.10 |
| MURO TIPO B | 1 | 32 | 0.5 | 0.4 | 6.40 |
|  | 1 | 14.65 | 0.5 | 0.4 | 2.93 |
| MURO TIPO C | 1 | 21.92 | 0.5 | 0.4 | 4.38 |
| Total |  |  |  |  | 40.68 |

**EMUR16** m³ ZOCALO HORMIGON HA-25 E= 25 CMS. (10/11/2000)
54.67 m³ × 248.37 (255.82 con costes indirectos) = 13985.68
Zocalo de 25cm. de espesor y altura segun planos ejecutado en hormigón armado, HA-25/B/20/IIa, dosificado con cemento, árido rodado tamaño máximo 20 mm. consistencia plástica para vibrar, armaduras con acero B500S, según cálculos, p.p. de separadores, encofrado y desencofrado por ambas caras, tipo PERI en ZOCALOS de 15 cms. vertido, vibrado y curado.

| Código | Ud | Descripción | Rendimiento | Precio | Importe |
|---|---|---|---|---|---|
| O0101FE | h | OFICIAL 1ª FERRALLA | 0.745 | 15.29 | 11.39 |
| A0064 | M2 | ENCOFRADO METALICO PERI 2 CARAS | 13.35 | 10.56 | 140.98 |
| P03ACC030 | kg | ACERO CORRUGADO B 500 S/SD | 32 | 0.85 | 27.20 |
| P01HM030 | m3 | HORMIGÓN HA-25/B/20/IIa CENTRAL | 1.1 | 58.12 | 63.93 |
| %MA | % | MEDIOS AUXILIARES | 2 % | 243.50 | 4.87 |
|  |  | Total |  |  | 248.37 |

| Medición | Uds. | Largo | Ancho | Alto | Parcial |
|---|---|---|---|---|---|
| MURO TIPO A | 1 | 9.75 | 0.25 | 0.7 | 1.71 |
|  | 1 | 11 | 0.25 | 1 | 2.75 |
|  | 1 | 11 | 0.25 | 1.3 | 3.58 |
|  | 1 | 70.95 | 0.25 | 1.3 | 23.06 |
|  | 1 | 1.62 | 0.25 | 1.56 | 0.63 |
|  | 1 | 19.05 | 0.25 | 0.62 | 2.95 |
| ZONA ARMARIO | 1 | 1.82 | 0.25 | 0.82 | 0.37 |
|  | 1 | 4.18 | 0.25 | 2.32 | 2.42 |
| losita hotizontal | 1 | 4.18 | 0.25 | 0.77 | 0.80 |
| MURO TIPO B | 1 | 32 | 0.25 | 0.94 | 7.52 |
|  | 1 | 14.65 | 0.25 | 0.54 | 1.98 |
| MURO TIPO C | 1 | 21.92 | 0.25 | 1.26 | 6.90 |
| Total |  |  |  |  | 54.67 |

**EMDKFO1** m² INCREMENTO ENCOFRADO VISTO MUROS CHAPA (15/06/2010)
27.62 m² × 30.6 (31.52 con costes indirectos) = 870.58
Incremento de precio por encofrado con molde para despiece vertical en chapa similar a a la fachada, para dejar el hormigón VISTO, en muros de hormigón. EJECUCION ESMERADA.

| Código | Ud | Descripción | Rendimiento | Precio | Importe |
|---|---|---|---|---|---|
| PKFIOL | m2 | INCREMENTO ENCOFRADO DESPICE VERTICAL ACUDADO (material; 30/06/2010) | 1 | 30 | 30.00 |
| %MA | % | MEDIOS AUXILIARES | 2 % | 30.00 | 0.60 |
|  |  | Total |  |  | 30.6 |

| Medición | Uds. | Largo | Alto | Parcial |
|---|---|---|---|---|
| MURO TIPO C | 1 | 21.92 | 1.26 | 27.62 |
| Total |  |  |  | 27.62 |

**EOCVA** m OBRA CIVIL ACOMETIDAS INSTALACIONES (18/01/1998)
375 m × 10.23 (10.54 con costes indirectos) = 3952.50
Obra civil para acometidas de instalaciones, comprendiendo: Excavación de zanjas con dimensiones según normas de las compañías, colocación de instalaciones, relleno y compactado de zanja con zahorra y transporte de sobrantes a vertedero autorizado.

| Código | Ud | Descripción | Rendimiento | Precio | Importe |
|---|---|---|---|---|---|
| O0105OF | h | PEÓN ORDINARIO | 0.05 | 14.02 | 0.70 |
| MRETRO | h | RETROEXCAVADORA | 0.07 | 59.07 | 4.13 |
| MQCAMION | h | CAMIÓN DUMPER | 0.07 | 22.37 | 1.57 |
| PPZA40 | m3 | ZAHORRA NATURAL | 0.5 | 7 | 3.50 |
| MRULO | h | RULO VIBRATORIO | 0.01 | 12.56 | 0.13 |
| %MA | % | MEDIOS AUXILIARES | 2 % | 10.03 | 0.20 |
|  |  | Total |  |  | 10.23 |

| Medición | Uds. | Parcial |
|---|---|---|
| ACOMETIDA AGUA INCENDIOS | 15 | 15.00 |
| ACOMETIDA AGUA POTABLE | 15 | 15.00 |
| ACOMETIDA GAS NATURAL | 15 | 15.00 |
| ACOMETIDA ELECTRICIDAD | 165 | 165.00 |
| ACOMETIDA COMUNICACIONES | 165 | 165.00 |
| Total |  | 375 |

**ESEST1** m² SUELO ESTABILIZADO S-EST 1 (19/07/2006)
2513.58 m² × 1.14 (1.17 con costes indirectos) = 2940.89
Suelo estabilizado con cal tipo S-EST 1 en una profundidad minima de 15 cms., incluso aporte de cal, mezcla, humectación y compactación.

| Código | Ud | Descripción | Rendimiento | Precio | Importe |
|---|---|---|---|---|---|
| O0105OF | h | PEÓN ORDINARIO | 0.015 | 14.02 | 0.21 |
| MTRTV | h | TRACTOR-ROTOVATOR (maquinaria; 21/07/2006) | 0.01 | 28.04 | 0.28 |
| MQOTONIV | h | MOTONIVELADORA TIPO 740 (maquinaria; 21/07/2006) | 0.002 | 40.26 | 0.08 |
| PCAL | t | CAL AÉREA (material; 21/07/2006) | 0.009 | 51.4 | 0.46 |
| MCRGD | h | CAMIÓN REGADOR DE AGUA (maquinaria; 21/07/2006) | 0.002 | 23.17 | 0.05 |
| MCOMVB | h | COMPACTADOR VIBRATORIO AUTOPROPULSADO (maquinaria; 19/07/2006) | 0.002 | 20.67 | 0.04 |
| %MA | % | MEDIOS AUXILIARES | 2 % | 1.12 | 0.02 |
|  |  | Total |  |  | 1.14 |

| Medición | Uds. | Largo | Ancho | Parcial |
|---|---|---|---|---|
| ZONA PEATONAL ENTRADA | 1 | 1470.67 | 1 | 1470.67 |
| PASILLO LATERAL | 1 | 107.25 | 1 | 107.25 |
|  | 1 | 149.63 | 1 | 149.63 |
| ZONA APARCAMIENTO | 1 | 728.53 | 1 | 728.53 |
| PAVIMENTO PERMEABLES | 5 | 10 | 1 | 50.00 |
|  | 1 | 7.5 | 1 | 7.50 |
| Total |  |  |  | 2513.58 |

**EZATF1** m² ZAHORRA ARTIFICIAL SILICEA ZA-25 (18/01/1998)
2620.82 m² × 4.3 (4.43 con costes indirectos) = 11610.23
Zahorra artificial, husos ZA(40)/ZA(25), en capas de base de 25 cm. de espesor, con 60 % de caras de fractura, puesta en obra, extendida y compactada, incluso preparación de la superficie de asiento.

| Código | Ud | Descripción | Rendimiento | Precio | Importe |
|---|---|---|---|---|---|
| O0105OF | h | PEÓN ORDINARIO | 0.05 | 14.02 | 0.70 |
| PPZA41 | m3 | ZAHORRA ARTIFICIAL ZA-25 (material; 19/07/2006) | 0.25 | 10 | 2.50 |
| MCBÑ | h | CAMIÓN BAÑERA 200 CV. (maquinaria; 19/07/2006) | 0.02 | 24.28 | 0.49 |
| MQOTONIV | h | MOTONIVELADORA TIPO 740 | 0.01 | 40.26 | 0.40 |
| MRULO | h | RULO VIBRATORIO | 0.01 | 12.56 | 0.13 |
| %MA | % | MEDIOS AUXILIARES | 2 % | 4.22 | 0.08 |
|  |  | Total |  |  | 4.3 |

| Medición | Uds. | Largo | Ancho | Parcial |
|---|---|---|---|---|
| ZONA PEATONAL ENTRADA | 1 | 1470.67 | 1 | 1470.67 |
| PASILLO LATERAL | 1 | 107.25 | 1 | 107.25 |
|  | 1 | 149.63 | 1 | 149.63 |
| ZONA APARCAMIENTO | 1 | 728.53 | 1 | 728.53 |
| PAVIMENTO PERMEABLES | 5 | 10 | 1 | 50.00 |
|  | 1 | 7.5 | 1 | 7.50 |
| ZONAS ARBOLADAS ZONA APARCAMIENTO | 1 | 107.24 | 1 | 107.24 |
| Total |  |  |  | 2620.82 |

**EMBS21** m² MEZCLA BITUMINOSA EN CALIENTE AC32 7 CMS. (19/07/2006)
2326.97 m² × 4.44 (4.57 con costes indirectos) = 10634.25
Fabricación, transporte y puesta en obra de capa de mezcla bituminosa en caliente de 7 cm. de espesor, tipo AC-32, incluyendo betun 60/70, filler de aportación y riego de imprimación ECI . (1kg/m2).

| Código | Ud | Descripción | Rendimiento | Precio | Importe |
|---|---|---|---|---|---|
| O0101OF | h. | OFICIAL 1ª | 0.01 | 15.29 | 0.15 |
| O0105OF | h | PEÓN ORDINARIO | 0.02 | 14.02 | 0.28 |
| MBARM | h | BARREDORA MECÁNICA (maquinaria; 19/07/2006) | 0.003 | 13.27 | 0.04 |
| PERC | t | EMULSIÓN ECR-1 (material; 19/07/2006) | 0.001 | 205.6276 | 0.21 |
| APS-20 | Tn | MBC AC-32 EN PLANTA (material; 19/07/2006) | 0.144 | 21.99 | 3.17 |
| MCBÑ | h | CAMIÓN BAÑERA 200 CV. | 0.01 | 24.28 | 0.24 |
| MEMB | h | EXTENDEDORA MEZCLA BITUMINOSAS (maquinaria; 19/07/2006) | 0.003 | 43.34 | 0.13 |
| MCOMVB | h | COMPACTADOR VIBRATORIO AUTOPROPULSADO | 0.003 | 20.67 | 0.06 |
| MCNEM | h | COMPACTADOR NEUMÁTICOS (maquinaria; 19/07/2006) | 0.003 | 24.15 | 0.07 |
| %MA | % | MEDIOS AUXILIARES | 2 % | 4.35 | 0.09 |
|  |  | Total |  |  | 4.44 |

| Medición | Uds. | Largo | Ancho | Parcial |
|---|---|---|---|---|
| ZONA PEATONAL ENTRADA | 1 | 1470.67 | 1 | 1470.67 |
| ENTRADA ZONA FUENTE | 1 | 127.77 | 1 | 127.77 |
| ZONA APARCAMIENTO | 1 | 728.53 | 1 | 728.53 |
| Total |  |  |  | 2326.97 |

**EMBD13** m² MEZCLA BITUMINOSA EN CALIENTE AC16 8 CMS. (19/07/2006)
728.53 m² × 3.43 (3.53 con costes indirectos) = 2571.71
Fabricación, transporte y puesta en obra de capa de mezcla bituminosa en caliente de 8 cm. de espesor, tipo AC16, incluyendo betun 60/70, filler de aportación y riego de imprimación ECI . (1kg/m2)

| Código | Ud | Descripción | Rendimiento | Precio | Importe |
|---|---|---|---|---|---|
| O0101OF | h. | OFICIAL 1ª | 0.01 | 15.29 | 0.15 |
| O0105OF | h | PEÓN ORDINARIO | 0.02 | 14.02 | 0.28 |
| MBARM | h | BARREDORA MECÁNICA | 0.002 | 13.27 | 0.03 |
| PERC | t | EMULSIÓN ECR-1 | 0.001 | 205.6276 | 0.21 |
| APD-12 | Tn | MBC AC-16 EN PLANTA (material; 19/07/2006) | 0.096 | 23.2 | 2.23 |
| MCBÑ | h | CAMIÓN BAÑERA 200 CV. | 0.01 | 24.28 | 0.24 |
| MEMB | h | EXTENDEDORA MEZCLA BITUMINOSAS | 0.003 | 43.34 | 0.13 |
| MCOMVB | h | COMPACTADOR VIBRATORIO AUTOPROPULSADO | 0.002 | 20.67 | 0.04 |
| MCNEM | h | COMPACTADOR NEUMÁTICOS | 0.002 | 24.15 | 0.05 |
| %MA | % | MEDIOS AUXILIARES | 2 % | 3.36 | 0.07 |
|  |  | Total |  |  | 3.43 |

| Medición | Uds. | Largo | Ancho | Parcial |
|---|---|---|---|---|
| ZONA APARCAMIENTO | 1 | 728.53 | 1 | 728.53 |
| Total |  |  |  | 728.53 |

**EMBD14** m² ACABADO PULIDO SOBRE AGLOMERADO (19/07/2006)
2326.97 m² × 11.14 (11.47 con costes indirectos) = 26690.35
Acabado de aglomerado RS AsphaltPlus RS Boulevard o equivalente aprobado por la DF a base de pulido para transformar la superficie asfáltica rugosa y antiestética en pavimento continuo decorativo. A base de resinas que mejoran la impermeabilidad y el desgaste, dándole una apariencia similar a un terrazo continuo
Los trabajos consisten en:
1. Desbroce y primer pulido de la superficie con pulidora satélite provista de diamantes metálicos para visualizar el árido y planificar el pavimento. Sistema completamente en seco.
2. Preparación del soporte y limpieza del pavimentopara recibir la lechada RS BituPlus.
3. Aplicación de la lechada bituminosa RS AsphaltPlus, suministrada y aplicada en el pavimento para tapar imperfecciones del asfalto y la textura del aglomerado > 5 mm.2
4.Segundo pulido del pavimento para conseguir la textura final y pulido de remates y orillas..
5.Afinado de la superficie con diamante metálico para eliminar el exceso de lechada y visualizar el árido.
Prestaciones
Deslizamiento según CTE: clase3 (RS TopPlus PU clase 2)
Absorción media de agua por capilaridad después de 24h: 2% Resistencia a la flexión MPa: 2,3
Carga de rotura media KN: 3,0
El proceso de pulido, cumplira con las normativas antideslizantes europeas vigentes (Rd>45 clase 3
No se ejecutaran los trabajos en las superficies por debajo de temperaturas de 10 grados centígrados.

| Código | Ud | Descripción | Rendimiento | Precio | Importe |
|---|---|---|---|---|---|
| O0101OF | h. | OFICIAL 1ª | 0.06 | 15.29 | 0.92 |
| O0105OF | h | PEÓN ORDINARIO | 0.06 | 14.02 | 0.84 |
| MQBARM1 | h | PULIDORA-DESBASTADORA MECÁNICA (maquinaria; 19/07/2006) | 0.06 | 15 | 0.90 |
| PERC1 | kg | LECHADA RS BITUPLUS. (material; 19/07/2006) | 1 | 8.26 | 8.26 |
| %MA | % | MEDIOS AUXILIARES | 2 % | 10.92 | 0.22 |
|  |  | Total |  |  | 11.14 |

| Medición | Uds. | Largo | Ancho | Parcial |
|---|---|---|---|---|
| ZONA APARCAMIENTO pulido tipo 1 | 1 | 728.53 | 1 | 728.53 |
| ZONA PEATONAL ENTRADA pulido tipo 2 | 1 | 1470.67 | 1 | 1470.67 |
| ENTRADA ZONA FUENTE | 1 | 127.77 | 1 | 127.77 |
| Total |  |  |  | 2326.97 |

**E19AE111** m² PAV. CONTINUO CUARZO + SOLERA 15 CM C 1/2/3 (21/02/2007)
107.25 m² × 23.33 (24.03 con costes indirectos) = 2577.22
Pavimento continuo cuarzo NEGRO para aceras con una resistencia al deslizamiento Rd (s/ UNE-ENV 12633) en función de la ubicación exterior (CLASE 3) de acuerdo a CTE-DB-SU-1, i/ solera de hormigón H=150 kg/cm² de 15 cm de espesor sin incluir el encachado o base, con acabado monolítico incorporando 3 kg de cuarzo y 1, 5 kg de cemento Portland CEM I/45 R, i/replanteo de solera, encofrado y desencofrado, lámina de polietileno galga 400 kg/m², colocación del hormigón con malla de refuerzo D=4 mm de 15x15 cm dejando juntas de construcción en V, regleado y nivelado de solera, fratasado mecánico, incorporación capa de rodadura, enlisado y pulimentado, curado del hormigón, aserrado de juntas de retracción de 3 mm de espesor y profundidad 1/3 de la solera en cuadrículas no mayor de 5x5 m respetando igualmente juntas de dilatación, y sellado de juntas de retracción después de 28 días con masilla de poliuretano de elasticidad permanente, tipo Sikaflex-A1.

| Código | Ud | Descripción | Rendimiento | Precio | Importe |
|---|---|---|---|---|---|
| P38AA001 | m² | PAVIMENTO CONTINUO CUARZO GRIS (material) | 1 | 3.21 | 3.21 |
| P38AA855 | m | SELLADO DE JUNTA SIKAFLEX A-1 (material) | 0.25 | 2.34 | 0.59 |
| P38AA870 | m | SELLADO JUNTA DILATACIÓN 2X2 CM (material) | 0.04 | 9.66 | 0.39 |
| AD04PM156 | m² | SOLERA HA-25 #150X150X6 15 CM (material; 21/02/2007) | 1 | 18.41 | 18.41 |
| P38AA720 | m² | LÁMINA POLIETILENO GALGA 400 KG/M² (material) | 1 | 0.27 | 0.27 |
| %MA | % | MEDIOS AUXILIARES | 2 % | 22.87 | 0.46 |
|  |  | Total |  |  | 23.33 |

| Medición | Uds. | Largo | Ancho | Parcial |
|---|---|---|---|---|
| PASILLO LATERAL | 1 | 107.25 | 1 | 107.25 |
| Total |  |  |  | 107.25 |

**EFILLER1** m² PAVIMENTO FILLER BLANCO SOBRE GEOTEXTIL (18/01/1998)
2119.13 m² × 11.79 (12.14 con costes indirectos) = 25726.24
Pavimento permeable de tierra estabilizada compuesto lámina geotextil poroso antihierbas, capa de 5-6 cms. de espesor de mezcla de 5 partes arena lavada y 2 partes de polvo de piedra caliza blanca, perfectamente nivelada y compactada.

| Código | Ud | Descripción | Rendimiento | Precio | Importe |
|---|---|---|---|---|---|
| O0101OF | h. | OFICIAL 1ª | 0.3 | 15.29 | 4.59 |
| O0105OF | h | PEÓN ORDINARIO | 0.25 | 14.02 | 3.51 |
| P01EOT | m2 | LÁMINA GEOTEXTIL (material; 28/06/2010) | 5 | 0.34 | 1.70 |
| P5028 | m3 | FILLER CALIZO BLANCO (material) | 0.1 | 5 | 0.50 |
| MRULO | h | RULO VIBRATORIO | 0.1 | 12.56 | 1.26 |
| %MA | % | MEDIOS AUXILIARES | 2 % | 11.56 | 0.23 |
|  |  | Total |  |  | 11.79 |

| Medición | Uds. | Largo | Ancho | Parcial |
|---|---|---|---|---|
| ZONA PEATONAL ALCORQUES | 31 | 2 | 1 | 62.00 |
| PASILLO LATERAL | 1 | 149.63 | 1 | 149.63 |
| PAVIMENTO PERMEABLES | 5 | 10 | 1 | 50.00 |
|  | 1 | 7.5 | 1 | 7.50 |
| ZONA OPOSTERIOR APARCAMIENTO | 1 | 1850 | 1 | 1850.00 |
| Total |  |  |  | 2119.13 |

**EFVADO1** Ud FORMACION VADO EN ACERA EXISTENTE (31/01/2000)
1 Ud × 136.77 (140.87 con costes indirectos) = 140.87
Formación de vado con levantado y reposicion de bordillos y baldosas municipales existentes, ejecucion de rebaje en acera actual y ejecución del vado con piezas especiales de hormigón en masa, asentadas con hormigón HA-10/B/40/I., ejecutado según normativa Municipal.

| Código | Ud | Descripción | Rendimiento | Precio | Importe |
|---|---|---|---|---|---|
| O0101OF | h. | OFICIAL 1ª | 3 | 15.29 | 45.87 |
| O0105OF | h | PEÓN ORDINARIO | 3 | 14.02 | 42.06 |
| P01HM020 | m3 | HORMIGÓN HM-20/P/40/I CENTRAL | 0.04 | 36.48 | 1.46 |
| PVADO | ml | PIEZA HORMIGÓN FORMACIÓN VADO (material; 22/05/2005) | 6 | 7.45 | 44.70 |
| %MA | % | MEDIOS AUXILIARES | 2 % | 134.09 | 2.68 |
|  |  | Total |  |  | 136.77 |

| Medición | Uds. | Parcial |
|---|---|---|
| URBANIZACION | 1 | 1.00 |
| Total |  | 1 |

**ERANGL1** m² VALLA REJA ANGULARES MALLA 6X10D5 (22/06/2008)
197.49 m² × 61 (62.83 con costes indirectos) = 12408.30
Reja compuesta por: Pilarcillos cada 1,20m. de acero L40.40.4mm. de longitud variable, con tapeta de 4mm de espesor y 44mm de ancho atornilladas con tornillos avellanados tipo allen DIN-7991 y tuercas ciegas DIN 1587, anclados al zocalo de hormigon mediante dos anclajes mecánicos o perfil angular en murerte,y malla metalica rectagular 6x10cm y diametro 5mm, dos manos de pintura antioxidante y acabado lacado todo ello en colores RAL a decidir por la D.F. ejecutado según detalle de proyecto, completa y colocada.

| Código | Ud | Descripción | Rendimiento | Precio | Importe |
|---|---|---|---|---|---|
| O0101CE | h | OFICIAL 1ª CERRAJERO | 0.57 | 15.29 | 8.72 |
| O0103C | h | AYUDANTE CERRAJERO | 0.5 | 14.36 | 7.18 |
| P06JA001 | kg | ACERO LAMINADO S.275-JR | 18 | 1.25 | 22.50 |
| PANPR1 | ml | REJA MALLA 6X10CM DIAMETRO 5 (material; 27/06/2010) | 1.2 | 7 | 8.40 |
| PLAD | m2 | LACADO PERFILES (material; 13/07/2010) | 1 | 12 | 12.00 |
| PQM4 | ud | PEQUEÑO MATERIAL 4 | 1 | 1 | 1.00 |
| %MA | % | MEDIOS AUXILIARES | 2 % | 59.80 | 1.20 |
|  |  | Total |  |  | 61 |

| Medición | Uds. | Largo | Alto | Parcial |
|---|---|---|---|---|
| MURO TIPO A | 1 | 70.95 | 1.5 | 106.43 |
|  | 1 | 1.62 | 1 | 1.62 |
|  | 1 | 19.05 | 1 | 19.05 |
| ZONA ARMARIO | 1 | 1.82 | 1 | 1.82 |
| MURO TIPO B | 1 | 32 | 1 | 32.00 |
|  | 1 | 14.65 | 1 | 14.65 |
| MURO TIPO C | 1 | 21.92 | 1 | 21.92 |
| Total |  |  |  | 197.49 |

**ERANGL3** m² CANCELA REJA ANGULARES MALLA 6X10D5 (15/09/2003)
8.53 m² × 90.32 (93.03 con costes indirectos) = 793.55
Cancela de acceso a patio compuesta por puerta abatible y parte fija a base de reja compuesta por cerco perimetral de acero L40.40.4mm., con tapeta de 4mm de espesor y 44mm de ancho atornilladas con tornillos avellanados tipo allen DIN-7991 y tuercas ciegas DIN 1587, anclados a dados de cimentacion de hormigon mediante anclajes mecánicos ,y malla metalica rectagular 6x10cm y diametro 5mm, dos manos de pintura antioxidante y acabado lacado todo ello en colores RAL a decidir por la D.F. ejecutado según detalle de proyecto, Tiradores, pasadores, cerradura y demás accesorios necesarios para su funcionamientocompleta y colocada. Todas la puertas con sistema de amaestramiento segun plan de cierre o indicaciones de la propiedad.

| Código | Ud | Descripción | Rendimiento | Precio | Importe |
|---|---|---|---|---|---|
| O0101CE | h | OFICIAL 1ª CERRAJERO | 0.57 | 15.29 | 8.72 |
| O0103C | h | AYUDANTE CERRAJERO | 0.5 | 14.36 | 7.18 |
| P06JA001 | kg | ACERO LAMINADO S.275-JR | 25 | 1.25 | 31.25 |
| PANPR1 | ml | REJA MALLA 6X10CM DIAMETRO 5 | 1.2 | 7 | 8.40 |
| PLAD | m2 | LACADO PERFILES | 1 | 12 | 12.00 |
| PKSS3 | ud | INCREMENTO POR AMAESTRAMIENTO EN GRUPOS | 1 | 20 | 20.00 |
| PQM4 | ud | PEQUEÑO MATERIAL 4 | 1 | 1 | 1.00 |
| %MA | % | MEDIOS AUXILIARES | 2 % | 88.55 | 1.77 |
|  |  | Total |  |  | 90.32 |

| Medición | Uds. | Largo | Ancho | Parcial |
|---|---|---|---|---|
| ACCESO A GALERIA | 1 | 3.36 | 2.54 | 8.53 |
| Total |  |  |  | 8.53 |

**E15CGC020** m2 PUERTA CORREDERA ROD. PERFILES Y MALLA (22/06/2008)
13.16 m2 × 93.77 (96.58 con costes indirectos) = 1270.99
Suministro y colocación de puerta corredera sin dintel, accionada electricamente, formada por una hoja construida con , perfiles y barrotes verticales de acero laminado en frío, y malla metalica 6*18 diametro 5 todo termionado en lacado color RAL guía inferior, topes, cubreguías, tiradores, pasadores, cerradura y demás accesorios necesarios para su funcionamiento, patillas de fijación a la obra, elaborada en taller; segun plano de proyecto incluso recibido, ajuste y montaje en obra.

| Código | Ud | Descripción | Rendimiento | Precio | Importe |
|---|---|---|---|---|---|
| O0101CE | h | OFICIAL 1ª CERRAJERO | 0.3 | 15.29 | 4.59 |
| O0103C | h | AYUDANTE CERRAJERO | 0.3 | 14.36 | 4.31 |
| P13CG100 | m2 | P.CORRED.SIN DINTEL CHAPA Y TUBO (material) | 1 | 74.5 | 74.50 |
| P13CW140 | ud | TRANSPORTE A OBRA (material; 11/03/2013) | 0.16 | 48.13 | 7.70 |
| P01DA150 | ud | PEQUEÑO MATERIAL | 1.5 | 0.55 | 0.83 |
| %MA | % | MEDIOS AUXILIARES | 2 % | 91.93 | 1.84 |
|  |  | Total |  |  | 93.77 |

| Medición | Uds. | Largo | Ancho | Parcial |
|---|---|---|---|---|
|  | 1 | 6.12 | 2.15 | 13.16 |
| Total |  |  |  | 13.16 |

**EMOTOR** ud MOTOR ELECTRICO PUERTA CORREDERA (29/01/2006)
1 ud × 227.16 (233.97 con costes indirectos) = 233.97
Suministro y colocación de motor eléctrico para accionamiento de puerta corredera, incluso: pilarcillo de acero inoxidable anclado al pavimento, llave de accionamiento, canalización y alimentación eléctrica y mando a distancia, colocado, probado y funcionando.

| Código | Ud | Descripción | Rendimiento | Precio | Importe |
|---|---|---|---|---|---|
| O0101OF | h. | OFICIAL 1ª | 1.5 | 15.29 | 22.94 |
| PMOTOR | ud | MOTOR ELÉCTRICO (material) | 1 | 107.73 | 107.73 |
| PAMND | ud | MANDO A DISTANCIA (material) | 1 | 24.85 | 24.85 |
| PPILD | ud | PILARCILLO DE ACERO INOXIDABLE (material; 29/01/2006) | 1 | 39.77 | 39.77 |
| PALEL | ud | LÍNEA ALIMENTACIÓN ELÉCTRICA (material) | 1 | 21.42 | 21.42 |
| PQM4 | ud | PEQUEÑO MATERIAL 4 | 6 | 1 | 6.00 |
| %MA | % | MEDIOS AUXILIARES | 2 % | 222.71 | 4.45 |
|  |  | Total |  |  | 227.16 |

**EPRCN1** m² ARMARIOS ACOMETIDAS (11/02/2007)
8.32 m² × 67.68 (69.71 con costes indirectos) = 579.99
Puertas de armarios de acometidas compuestas por: Marco de angular de acero 50x50x4 mm. anclado a los muros, hojas practicables formadas por bastidor de tubo de acero 40x40x2 mm. forrados con chapa de acero de 1 mm. de espesor, bisagras de acero soldadas, cerradura según exigencias de cada compañia, incluso: Limpieza de superficies, dos manos de pintura antioxidante y dos de pintura metalizada tipo Valentine, en color a decidir por la D.F. sobre la perfilería de acero, ejecutado según detalle de proyecto, colocada.

| Código | Ud | Descripción | Rendimiento | Precio | Importe |
|---|---|---|---|---|---|
| O0101CE | h | OFICIAL 1ª CERRAJERO | 1.35 | 15.29 | 20.64 |
| O0103C | h | AYUDANTE CERRAJERO | 1.35 | 14.36 | 19.39 |
| PPEC | m2 | PERFILERÍA ACERO PINTDA S/DETALLE (material; 14/07/2010) | 1 | 15 | 15.00 |
| PCALP | m2 | CHAPA DE ACERO DE 1 MM. DE ESPESOR (material; 30/06/2010) | 1 | 2.57 | 2.57 |
| PPIMT | m2 | PINTURA ESTRUCTURA Y CHAPAS (material; 30/06/2010) | 1 | 6.84 | 6.84 |
| PPHER | p.p. | HERRAJES (material; 11/02/2007) | 1 | 1.91 | 1.91 |
| %MA | % | MEDIOS AUXILIARES | 2 % | 66.35 | 1.33 |
|  |  | Total |  |  | 67.68 |

| Medición | Uds. | Largo | Ancho | Parcial |
|---|---|---|---|---|
|  | 1 | 4 | 2.08 | 8.32 |
| Total |  |  |  | 8.32 |

**EMATL2** Ud MASTIL ACERO GALVANIZADO 8 M. (18/01/1998)
3 Ud × 492.08 (506.84 con costes indirectos) = 1520.52
Mástil de sección circular de 8m de altura realizado en un único tramo, en chapa de acero al carbono, según norma EN 40-5, acero calidad S255JR, límite elástico 255 kg/cm2 o 355 kg/cm2, galvanizado por inmersión en caliente por fuera y por dentro del mástil, norma UNE-EN ISO 1461:2010. Con remate superior plano, con polea superior, con placa base abatible, con cartelas y cincho de refuerzo, con 4 pernos, arandelas y tuercas. Con driza (cuerda) de color blanco, de poliéster 100%, de alta tenacidad con alma, con puerta para acceder a la driza y cornamusa en el interior del mástil para sujetar la driza. Aro y contrapeso que se enganchan a la anilla inferior de la bandera y con registro superior por si, en caso de rotura de la driza, hay que sustituirla. Colocado sobre zapata de hormigon y capa de anclaje segun instrucciones del suminisntrador incluido en ladescomposicion del precio y funcionando.

| Código | Ud | Descripción | Rendimiento | Precio | Importe |
|---|---|---|---|---|---|
| O0101OF | h. | OFICIAL 1ª | 1 | 15.29 | 15.29 |
| O0105OF | h | PEÓN ORDINARIO | 1 | 14.02 | 14.02 |
| APJ24 | M3 | EXCAVACION POZOS A MAQUINA | 1 | 7.45 | 7.45 |
| P01HM030 | m3 | HORMIGÓN HA-25/B/20/IIa CENTRAL | 1 | 58.12 | 58.12 |
| AE150 | ud | PLACA 150X150X10 MM. 4Ø16 (material; 22/06/2008) | 1 | 22.55 | 22.55 |
| P26TV5 | ud | MÁSTIL ACERO GALVANIZADO LACADO 8 M. (material; 14/07/2010) | 1 | 365 | 365.00 |
| %MA | % | MEDIOS AUXILIARES | 2 % | 482.43 | 9.65 |
|  |  | Total |  |  | 492.08 |

| Medición | Uds. | Parcial |
|---|---|---|
| URBANIZACION | 3 | 3.00 |
| Total |  | 3 |

**E1209** Ud PAPELERA (19/01/2008)
1 Ud × 189.88 (195.58 con costes indirectos) = 195.58
Suministro e instalación de papelera ovalada, 865x480x270mm, formada por estructura de acero con capa de zinc y termolacado de protección, revestimiento mediante perfiles prensados de aluminio unidos mediante tornillería ciega de acero inox y marco superior de aluminio fundido acabado anodizado, anillo de acero para colocar bolsas plásticas, varillas roscadas de anclaje. Base de hormigón sobre terreno compactado, anclaje bajo pavimento mediante varillas roscadas M12. Color gris antracita o negro a confirmar en obra. Tipo Miu-B200 Minium de Mmcite 5 o equivalente aprobado por D.F., según detalle de proyecto, completa y colocada.
1ud x 171,8/ud

| Código | Ud | Descripción | Rendimiento | Precio | Importe |
|---|---|---|---|---|---|
| O0103OF | h | AYUDANTE | 1 | 14.36 | 14.36 |
| P1209 | ud | PAPELERA OVALADA (material; 19/01/2008) | 1 | 171.8 | 171.80 |
| %MA | % | MEDIOS AUXILIARES | 2 % | 186.16 | 3.72 |
|  |  | Total |  |  | 189.88 |

| Medición | Uds. | Parcial |
|---|---|---|
| URBANIZACION | 1 | 1.00 |
| Total |  | 1 |

**EBANM1** m BANCO HORMIGON IN SITU (10/11/2000)
43.16 m × 202.84 (208.93 con costes indirectos) = 9017.42
Banco realizado in situ de hormigon coloreado en gris antracita-negro a base de pigmento tipo Bayferrox de Lanxess, segun secion de proyecto incluso cimentacion, includo encofrado, armado antifisuración segun seccion minima y acabado delasuperficie mediante lijados y pulidos mecanicamente.ejecutado según detalle de proyecto, colocado.

| Código | Ud | Descripción | Rendimiento | Precio | Importe |
|---|---|---|---|---|---|
| O0101OF | h. | OFICIAL 1ª | 0.5 | 15.29 | 7.65 |
| O0102OF | h. | OFICIAL 2ª | 0.5 | 14.72 | 7.36 |
| P07GC021 | m² | TAB.FEN. PLASTIFICADO 2 CARAS 18X2,50X1,25 (material) | 1 | 14.8 | 14.80 |
| P07DC001 | m³ | CABIOS PINO 10X7,5 CM (material) | 0.025 | 128.74 | 3.22 |
| P07DC010 | m³ | RIOSTRA PINO 55X55 (material) | 0.025 | 138.4 | 3.46 |
| A02BQ301 | m³ | HORMIGÓN HNE-15/P/20 ELAB. OBRA (material; 29/11/2016) | 0.25 | 88.4 | 22.10 |
| P03ACC090 | kg | ACERO CORRUGADO B 500 S/SD PREF. | 20 | 0.85 | 17.00 |
| P04PA111 | l | COLORANTE NEGRO BAYFERROX (material) | 1 | 15.18 | 15.18 |
| PBANCK | ml | BAN.ACE. INOX. Y MADERA BARNIZADA S/DETALLE (material; 30/06/2010) | 1 | 107.09 | 107.09 |
| PQM4 | ud | PEQUEÑO MATERIAL 4 | 1 | 1 | 1.00 |
| %MA | % | MEDIOS AUXILIARES | 2 % | 198.86 | 3.98 |
|  |  | Total |  |  | 202.84 |

| Medición | Uds. | Largo | Parcial |
|---|---|---|---|
|  | 1 | 25.56 | 25.56 |
|  | 1 | 17.6 | 17.60 |
| Total |  |  | 43.16 |

**E36LP507** Ud APARCAMIENTO BICICLETAS (22/06/2008)
13 Ud × 87.84 (90.48 con costes indirectos) = 1176.24
Aparcabicicletas de acero altura 10355mm, ancho 50mm; formado por tubos de perfil rectangular 40x20x2 formando estructura trapeziodal, goma longitudal, capa de zinc y termolacado de protección. Según planos de detalle. Totalmente instalado y funcionando. Tipo Edgetyre 410 de Mmcite 5 o quivalente aprobado por D.F.

| Código | Ud | Descripción | Rendimiento | Precio | Importe |
|---|---|---|---|---|---|
| O0101CE | h | OFICIAL 1ª CERRAJERO | 0.4 | 15.29 | 6.12 |
| P37LP505 | ud | APARCAMIENTO BICICLETAS (material) | 1 | 80 | 80.00 |
| %MA | % | MEDIOS AUXILIARES | 2 % | 86.12 | 1.72 |
|  |  | Total |  |  | 87.84 |

| Medición | Uds. | Parcial |
|---|---|---|
| URBANIZACION | 13 | 13.00 |
| Total |  | 13 |

**E0812R1** m RECERCADO PERFIL 80/80/8 GALVANIZADO (21/02/2007)
364.26 m × 13.02 (13.41 con costes indirectos) = 4884.73
Recercado formado perfil de acero galvanizado mate de 80/80/8 mm. recibidas sobre cama de hormigón, ejecutado según detalle de proyecto, colocado.

| Código | Ud | Descripción | Rendimiento | Precio | Importe |
|---|---|---|---|---|---|
| O0101OF | h. | OFICIAL 1ª | 0.15 | 15.29 | 2.29 |
| O0105OF | h | PEÓN ORDINARIO | 0.3 | 14.02 | 4.21 |
| P01HM030 | m3 | HORMIGÓN HA-25/B/20/IIa CENTRAL | 0.03 | 58.12 | 1.74 |
| PVE015 | kg | GALVANIZACIÓN PERFILES MACIZOS > 6 MM ESPESOR (material) | 10.05 | 0.45 | 4.52 |
| %MA | % | MEDIOS AUXILIARES | 2 % | 12.76 | 0.26 |
|  |  | Total |  |  | 13.02 |

| Medición | Uds. | Largo | Parcial |
|---|---|---|---|
| PERIMETRO PARCELA ZONA ENTRADA | 1 | 17.3 | 17.30 |
|  | 1 | 11.45 | 11.45 |
|  | 1 | 42 | 42.00 |
|  | 1 | 3 | 3.00 |
| PASILLO LATERAL | 1 | 2 | 2.00 |
|  | 1 | 69.2 | 69.20 |
|  | 1 | 5.5 | 5.50 |
|  | 1 | 30.2 | 30.20 |
|  | 1 | 1.16 | 1.16 |
|  | 1 | 5.35 | 5.35 |
| ZONA APARCAMIENTO | 1 | 20.9 | 20.90 |
|  | 2 | 5.25 | 10.50 |
|  | 1 | 1.52 | 1.52 |
|  | 1 | 6.1 | 6.10 |
|  | 1 | 30.2 | 30.20 |
|  | 1 | 13.68 | 13.68 |
|  | 1 | 11.2 | 11.20 |
| PAVIMENTO PERMEABLES | 5 | 14 | 70.00 |
|  | 1 | 13 | 13.00 |
| Total |  |  | 364.26 |

**E0812R** m RECERCADO PLETINA GALVANIZADA.80X8 (21/02/2007)
150.9 m × 17.07 (17.58 con costes indirectos) = 2652.82
Recercado de alcorques curvos formado por pletina de acero galvanizado de 80x8 mm. soldada a patillas de angular de acero galvanizado de 50x50.5 colocadas cada 60 cms, recibidas a dados de hormigón, ejecutado según detalle de proyecto, colocado.

| Código | Ud | Descripción | Rendimiento | Precio | Importe |
|---|---|---|---|---|---|
| O0101OF | h. | OFICIAL 1ª | 0.15 | 15.29 | 2.29 |
| O0105OF | h | PEÓN ORDINARIO | 0.3 | 14.02 | 4.21 |
| P01HM030 | m3 | HORMIGÓN HA-25/B/20/IIa CENTRAL | 0.03 | 58.12 | 1.74 |
| P0FE375 | ml | PLETINA ACERO GALVANIZADO.80X8 MM.(5,05 KG/M) (material; 14/07/2010) | 1 | 8.5 | 8.50 |
| %MA | % | MEDIOS AUXILIARES | 2 % | 16.74 | 0.33 |
|  |  | Total |  |  | 17.07 |

| Medición | Uds. | Largo | Parcial |
|---|---|---|---|
| ZONA PEATONAL ENTRADA ALCORQUES | 30 | 5.03 | 150.90 |
| Total |  |  | 150.9 |

**E26SS1** m MARCADO PLAZA GARAJE (31/01/2000)
87.5 m × 1.09 (1.12 con costes indirectos) = 98.00
Marcado de plaza de garaje con pintura al clorocaucho color azul, con una anchura de línea de 3 cm., p.p. rotulación número de plaza, i/limpieza de superficies, neutralización, replanteo y encintado.

| Código | Ud | Descripción | Rendimiento | Precio | Importe |
|---|---|---|---|---|---|
| O0101PI | h | OFICIAL 1ª PINTURA | 0.046 | 15.29 | 0.70 |
| P25WD040 | kg | DISOLVENTE CLOROCAUCHO (material; 31/01/2000) | 0.025 | 1.65 | 0.04 |
| P25QC010 | kg | CLOROCAUCHO SUELOS (COLOR) TIPO S/M (material; 31/01/2000) | 0.075 | 3.74 | 0.28 |
| PQM4 | ud | PEQUEÑO MATERIAL 4 | 0.05 | 1 | 0.05 |
| %MA | % | MEDIOS AUXILIARES | 2 % | 1.07 | 0.02 |
|  |  | Total |  |  | 1.09 |

| Medición | Uds. | Largo | Parcial |
|---|---|---|---|
|  | 16 | 5 | 80.00 |
|  | 5 | 1.5 | 7.50 |
| Total |  |  | 87.5 |

**EANGM** Ud SEÑALIZACION PLAZAS ESPECIALES (31/01/2000)
3 Ud × 17.68 (18.21 con costes indirectos) = 54.63
Señalización de plazas especiales, minusválido, cagas electricas, preferentes, etc mediante pintado de anagrama marcado de plaza de garaje, en suelo y con el rótulo: "Reservado a personas con movilidad reducida", "Carga vehiculo electrico" o " plaza de aparcamineto preferente "en pared o vallado , todo ello con pintura al clorocaucho, i/limpieza de superficies, neutralización, replanteo y encintado. Cumpliendo la normativa del código técnico.

| Código | Ud | Descripción | Rendimiento | Precio | Importe |
|---|---|---|---|---|---|
| O0101PI | h | OFICIAL 1ª PINTURA | 1.1 | 15.29 | 16.82 |
| P25WD040 | kg | DISOLVENTE CLOROCAUCHO | 0.04 | 1.65 | 0.07 |
| P25QC010 | kg | CLOROCAUCHO SUELOS (COLOR) TIPO S/M | 0.1 | 3.74 | 0.37 |
| PQM4 | ud | PEQUEÑO MATERIAL 4 | 0.07 | 1 | 0.07 |
| %MA | % | MEDIOS AUXILIARES | 2 % | 17.33 | 0.35 |
|  |  | Total |  |  | 17.68 |

**EANGM1** M BANDAS SEÑALIZACION VISUALES Y TACTILES (31/01/2000)
100.22 M × 14.77 (15.21 con costes indirectos) = 1524.35
Señalización de bandas a base de aplicacion de resina termosoldada sobre pavimento aglomerado asfaltico con color contrastado con el pavimento, relieve de altura 5+-1mm, según CTE DB-SUA 2,2, ubicacion según plano.

| Código | Ud | Descripción | Rendimiento | Precio | Importe |
|---|---|---|---|---|---|
| O0101PI | h | OFICIAL 1ª PINTURA | 0.55 | 15.29 | 8.41 |
| P25WD041 | kg | RESINA TERMOSOLDABLE (material; 31/01/2000) | 2 | 3 | 6.00 |
| PQM4 | ud | PEQUEÑO MATERIAL 4 | 0.07 | 1 | 0.07 |
| %MA | % | MEDIOS AUXILIARES | 2 % | 14.48 | 0.29 |
|  |  | Total |  |  | 14.77 |

| Medición | Uds. | Largo | Parcial |
|---|---|---|---|
|  | 1 | 28.78 | 28.78 |
|  | 1 | 41.61 | 41.61 |
|  | 1 | 3 | 3.00 |
|  | 1 | 26.83 | 26.83 |
| Total |  |  | 100.22 |

**E1721** m TUBERIA POLIETILENO 32 MM. (10/11/2000)
213.65 m × 3.42 (3.52 con costes indirectos) = 752.05
Tubería de Polietileno de 32 mm. de diámetro, con p.p. piezas y elementos de unión, colocada y probada.

| Código | Ud | Descripción | Rendimiento | Precio | Importe |
|---|---|---|---|---|---|
| O0101FO | h | OFICIAL 1ª FONTANERO CALEFACTOR | 0.044 | 15.29 | 0.67 |
| P1720 | ml | TUBERÍA POLIETILENO 32 MM. (material; 19/01/2008) | 1 | 2.48 | 2.48 |
| PQM4 | ud | PEQUEÑO MATERIAL 4 | 0.2 | 1 | 0.20 |
| %MA | % | MEDIOS AUXILIARES | 2 % | 3.35 | 0.07 |
|  |  | Total |  |  | 3.42 |

| Medición | Uds. | Largo | Parcial |
|---|---|---|---|
|  | 1 | 34.5 | 34.50 |
|  | 1 | 34 | 34.00 |
|  | 2 | 12.2 | 24.40 |
|  | 1 | 8 | 8.00 |
|  | 1 | 74 | 74.00 |
|  | 1 | 38.75 | 38.75 |
| Total |  |  | 213.65 |

**E9721** m TUBERIA GOTEO CON GOTEROS AUTOC. (14/04/1998)
3314.88 m × 0.92 (0.95 con costes indirectos) = 3149.14
Tubería de goteo de 16 mm. de ø, con goteros autocompensantes incorporados, colocada.

| Código | Ud | Descripción | Rendimiento | Precio | Importe |
|---|---|---|---|---|---|
| O0101FO | h | OFICIAL 1ª FONTANERO CALEFACTOR | 0.01 | 15.29 | 0.15 |
| P9821 | ml | TUBERÍA GOTEO CON GOTEROS (material; 14/04/1998) | 1 | 0.75 | 0.75 |
| %MA | % | MEDIOS AUXILIARES | 2 % | 0.90 | 0.02 |
|  |  | Total |  |  | 0.92 |

| Medición | Uds. | Largo | Parcial |
|---|---|---|---|
|  | 1 | 26 | 26.00 |
|  | 1 | 10 | 10.00 |
|  | 1 | 26 | 26.00 |
|  | 1 | 26 | 26.00 |
|  | 1 | 21 | 21.00 |
|  | 1 | 6 | 6.00 |
|  | 30 | 85 | 2550.00 |
|  | 30 | 2.6 | 78.00 |
|  | 6 | 28 | 168.00 |
|  | 6 | 1.25 | 7.50 |
|  | 1 | 68.15 | 68.15 |
|  | 1 | 6.25 | 6.25 |
|  | 1 | 3.3 | 3.30 |
|  | 1 | 1.8 | 1.80 |
|  | 1 | 2.3 | 2.30 |
|  | 1 | 3.3 | 3.30 |
|  | 1 | 6.65 | 6.65 |
|  | 1 | 2 | 2.00 |
|  | 1 | 2.25 | 2.25 |
|  | 1 | 4.6 | 4.60 |
|  | 1 | 3 | 3.00 |
|  | 1 | 15.2 | 15.20 |
|  | 1 | 12.8 | 12.80 |
|  | 3 | 0.65 | 1.95 |
|  | 3 | 21.85 | 65.55 |
|  | 4 | 7.8 | 31.20 |
|  | 1 | 1 | 1.00 |
|  | 1 | 0.83 | 0.83 |
|  | 1 | 0.65 | 0.65 |
|  | 1 | 16.25 | 16.25 |
|  | 1 | 1.8 | 1.80 |
|  | 1 | 1.15 | 1.15 |
|  | 1 | 1.3 | 1.30 |
|  | 1 | 1.25 | 1.25 |
|  | 1 | 0.36 | 0.36 |
|  | 1 | 35 | 35.00 |
|  | 3 | 0.83 | 2.49 |
|  | 52 | 2 | 104.00 |
| Total |  |  | 3314.88 |

**E13RG020** Ud GOTERO PINCHAR AUTOCOMPENSANTE 4L/H (10/11/2000)
82 Ud × 0.28 (0.29 con costes indirectos) = 23.78
Gotero de pinchar autocompensante de 4 litros/hora, colocado sobre tubería, i/perforación manual de la línea para su instalación.

| Código | Ud | Descripción | Rendimiento | Precio | Importe |
|---|---|---|---|---|---|
| O0101FO | h | OFICIAL 1ª FONTANERO CALEFACTOR | 0.004 | 15.29 | 0.06 |
| P26RG020 | ud | GOTERO PINCHAR AUTOCOMP. 4 L/H (material; 12/02/2004) | 1 | 0.21 | 0.21 |
| %MA | % | MEDIOS AUXILIARES | 2 % | 0.27 | 0.01 |
|  |  | Total |  |  | 0.28 |

| Medición | Uds. | Parcial |
|---|---|---|
| RIEGO DE ARBOLES | 35 | 35.00 |
|  | 30 | 30.00 |
|  | 17 | 17.00 |
| Total |  | 82 |

**E1726** m CABLE ELECTRICO (15/06/2010)
312 m × 0.96 (0.99 con costes indirectos) = 308.88
Cable eléctrico, bajo tubo de PVC. flexible, enterrado y conexionado.

| Código | Ud | Descripción | Rendimiento | Precio | Importe |
|---|---|---|---|---|---|
| O0101OF | h. | OFICIAL 1ª | 0.02 | 15.29 | 0.31 |
| P0724 | ml | CABLE ELÉCTRICO CON TUBO PVC. (material) | 1 | 0.63 | 0.63 |
| %MA | % | MEDIOS AUXILIARES | 2 % | 0.94 | 0.02 |
|  |  | Total |  |  | 0.96 |

| Medición | Uds. | Largo | Parcial |
|---|---|---|---|
| CONEXION ELECTROVALVULAS PROGRAMADOR | 2 | 156 | 312.00 |
| Total |  |  | 312 |

**E1577A** Ud PROGRAMADOR ELECTRONICO 6P (15/06/2010)
7 Ud × 195.29 (201.15 con costes indirectos) = 1408.05
Programador electrónico de 6 estaciones con pila para 10 años, con memoria permanente, circuito de diagnóstico y transformador incorporado, colocado.

| Código | Ud | Descripción | Rendimiento | Precio | Importe |
|---|---|---|---|---|---|
| O0101OF | h. | OFICIAL 1ª | 1.6 | 15.29 | 24.46 |
| P1576A | ud | PROGRAMADOR ELECTRÓNICO 6P (material) | 1 | 167 | 167.00 |
| %MA | % | MEDIOS AUXILIARES | 2 % | 191.46 | 3.83 |
|  |  | Total |  |  | 195.29 |

**E1577A1** Ud PROGRAMADOR ELECTRONICO 8P (15/06/2010)
1 Ud × 213.65 (220.06 con costes indirectos) = 220.06
Programador electrónico de estaciones con pila para 10 años, con memoria permanente, circuito de diagnóstico y transformador incorporado, colocado.

| Código | Ud | Descripción | Rendimiento | Precio | Importe |
|---|---|---|---|---|---|
| O0101OF | h. | OFICIAL 1ª | 1.6 | 15.29 | 24.46 |
| P1576A1 | ud | PROGRAMADOR ELECTRÓNICO 8P (material) | 1 | 185 | 185.00 |
| %MA | % | MEDIOS AUXILIARES | 2 % | 209.46 | 4.19 |
|  |  | Total |  |  | 213.65 |

| Medición | Uds. | Parcial |
|---|---|---|
| 0B.06 Cuarto de Agua | 1 | 1.00 |
| Total |  | 1 |

**E1710** Ud ELECTROVALVULA 100 DV (14/04/1998)
7 Ud × 22.66 (23.34 con costes indirectos) = 163.38
Electroválvula de plástico, serie 100DV línea/ángulo, con regulador de caudal, conectada a programador existente, colocada y funcionando.

| Código | Ud | Descripción | Rendimiento | Precio | Importe |
|---|---|---|---|---|---|
| O0101OF | h. | OFICIAL 1ª | 0.1 | 15.29 | 1.53 |
| P1711 | ud | ELECTROVÁLVULA 100 DV (material; 14/04/1998) | 1 | 20.69 | 20.69 |
| %MA | % | MEDIOS AUXILIARES | 2 % | 22.22 | 0.44 |
|  |  | Total |  |  | 22.66 |

**EJ1712** Ud ARQUETA ALOJAMIENTO VALVULAS (14/04/1998)
2 Ud × 18.85 (19.42 con costes indirectos) = 38.84
Arqueta rectangular con tapa, para alojamiento de válvulas, completa y colocada.

| Código | Ud | Descripción | Rendimiento | Precio | Importe |
|---|---|---|---|---|---|
| O0101OF | h. | OFICIAL 1ª | 0.3 | 15.29 | 4.59 |
| P0713 | ud | ARQUETA VB-1419-13B (material; 14/04/1998) | 1 | 13.89 | 13.89 |
| %MA | % | MEDIOS AUXILIARES | 2 % | 18.48 | 0.37 |
|  |  | Total |  |  | 18.85 |

**E13RB010** Ud BOCA RIEGO EQUIPADA (10/11/2000)
2 Ud × 141.64 (145.89 con costes indirectos) = 291.78
Boca de riego tipo Ayuntamiento, diámetro de salida de 40 mm., completamente equipada, i/conexión a la red de distribución, instalada.

| Código | Ud | Descripción | Rendimiento | Precio | Importe |
|---|---|---|---|---|---|
| O0101FO | h | OFICIAL 1ª FONTANERO CALEFACTOR | 0.45 | 15.29 | 6.88 |
| O0103FO | h | AYUDANTE FONTANERO | 0.42 | 14.36 | 6.03 |
| P26PPL060 | ud | COLLARÍN PP PARA PE-PVC D=63 (material; 23/01/2008) | 1 | 1.65 | 1.65 |
| P26RB010 | ud | BOCA RIEGO FUNDICIÓN EQUIPADA (material; 23/01/2008) | 1 | 124.3 | 124.30 |
| %MA | % | MEDIOS AUXILIARES | 2 % | 138.86 | 2.78 |
|  |  | Total |  |  | 141.64 |

**E02TA301** m³ RELLENO TIERRAS SELC. MECÁNICA C/APORTE (15/06/2010)
936.93 m³ × 7.96 (8.2 con costes indirectos) = 7682.83
Relleno y extendido de tierras selecionas, por medios mecánicos, i/aporte de las mismas y p.p. de costes indirectos.

| Código | Ud | Descripción | Rendimiento | Precio | Importe |
|---|---|---|---|---|---|
| O0105OF | h | PEÓN ORDINARIO | 0.04 | 14.02 | 0.56 |
| A03CA005 | h | CARGADORA S/NEUMÁTICOS C=1,30 M³ | 0.028 | 56.15 | 1.57 |
| A03CI010 | h | MOTONIVELADORA C/ESCARIF. 110 CV | 0.012 | 56.52 | 0.68 |
| A03FB010 | h | CAMIÓN BASCULANTE 10 T | 0.032 | 65.36 | 2.09 |
| P04AP002 | m³ | TIERRA SELECCIONADA (material) | 1 | 2.9 | 2.90 |
| %MA | % | MEDIOS AUXILIARES | 2 % | 7.80 | 0.16 |
|  |  | Total |  |  | 7.96 |

| Medición | Uds. | Largo | Ancho | Parcial |
|---|---|---|---|---|
| ZONAS ARBOLADAS ZONA APARCAMIENTO | 1 | 107.24 | 1 | 107.24 |
|  | 1 | 101.17 | 1 | 101.17 |
|  | 1 | 728.52 | 1 | 728.52 |
| Total |  |  |  | 936.93 |

**E0234** m³ SUMINISTRO Y EXTENDIDO TIERRA VEGETAL (20/03/1996)
153.4 m³ × 8.91 (9.18 con costes indirectos) = 1408.21
Suministro y extendido de tierra vegetal, exenta de terrones y piedras.

| Código | Ud | Descripción | Rendimiento | Precio | Importe |
|---|---|---|---|---|---|
| O0105OF | h | PEÓN ORDINARIO | 0.3 | 14.02 | 4.21 |
| P0319 | m3 | TIERRA VEGETAL (material; 20/03/1996) | 1 | 4.46 | 4.46 |
| MQ22FA001 | h | PALA CARGADORA 1,30 M³ | 0.004 | 18 | 0.07 |
| %MA | % | MEDIOS AUXILIARES | 2 % | 8.74 | 0.17 |
|  |  | Total |  |  | 8.91 |

| Medición | Uds. | Largo | Ancho | Parcial |
|---|---|---|---|---|
| PATIOS INTERIORES |  |  |  |  |
| PATIO B-C | 1 | 111.64 | 0.5 | 55.82 |
| PATIO D-F | 1 | 107.16 | 0.5 | 53.58 |
| PATIO H-J | 1 | 88 | 0.5 | 44.00 |
| Total |  |  |  | 153.4 |

**ED39IE777** ud TILIA PLATYPHILLOS 12/14 CONTAINER (15/06/2010)
17 ud × 65.22 (67.18 con costes indirectos) = 1142.06
ud. Suministro, apertura de hoyo, plantación y primer riego de Tilia platyphillos (Tilo) de 12 a 14 cm de per. a 1 m del suelo con cepellón en container.

| Código | Ud | Descripción | Rendimiento | Precio | Importe |
|---|---|---|---|---|---|
| O0102JA | h | OFICIAL 2ª JARDINERÍA (mano de obra) | 0.25 | 14.72 | 3.68 |
| O0105JA | h | PEÓN JARDINERÍA (mano de obra) | 0.5 | 14.02 | 7.01 |
| P01DA130 | m3 | AGUA | 0.1 | 1.27 | 0.13 |
| P40GA330 | ud | TILIA PLATHY. 14-16 CM CEPELLON (material) | 1 | 53.12 | 53.12 |
| %MA | % | MEDIOS AUXILIARES | 2 % | 63.94 | 1.28 |
|  |  | Total |  |  | 65.22 |

| Medición | Uds. | Parcial |
|---|---|---|
|  | 11 | 11.00 |
| S/TAPIZANTES | 6 | 6.00 |
| Total |  | 17 |

**EACFR1** Ud ROBINIA PSEUDO ACACIA DE FLOR ROJA (20/03/1996)
30 Ud × 100.55 (103.57 con costes indirectos) = 3107.10
Suministro y plantación de ACACIA DE FLOR ROJA (ROBINIE CASQUE ROUGE), con cepellón escayolado, tronco de 25-30 cms. de circunferencia, incluso: Excavación de pozo de 1x1x1 m. relleno con tierra vegetal, riego y mantenimiento hasta su entrega.

| Código | Ud | Descripción | Rendimiento | Precio | Importe |
|---|---|---|---|---|---|
| O0101OF | h. | OFICIAL 1ª | 0.1 | 15.29 | 1.53 |
| O0105OF | h | PEÓN ORDINARIO | 0.3 | 14.02 | 4.21 |
| APJ24 | M3 | EXCAVACION POZOS A MAQUINA | 1 | 7.45 | 7.45 |
| P3020 | ud | ACACIA FLOR ROJA 25-30 CMS. (material; 10/11/1996) | 1 | 80.93 | 80.93 |
| P0319 | m3 | TIERRA VEGETAL | 1 | 4.46 | 4.46 |
| %MA | % | MEDIOS AUXILIARES | 2 % | 98.58 | 1.97 |
|  |  | Total |  |  | 100.55 |

**ED39IE662** ud POPULUS NIGRA. ALBA 14/16 CONTAINER (15/06/2010)
5 ud × 42.94 (44.23 con costes indirectos) = 221.15
ud. Suministro, apertura de hoyo, plantación y primer riego de Populus nigra, alba (Chopo) de 14 a 16 cm de per. a 1 m del suelo con cepellón en container.

| Código | Ud | Descripción | Rendimiento | Precio | Importe |
|---|---|---|---|---|---|
| O0102JA | h | OFICIAL 2ª JARDINERÍA | 0.25 | 14.72 | 3.68 |
| O0105JA | h | PEÓN JARDINERÍA | 0.5 | 14.02 | 7.01 |
| P01DA130 | m3 | AGUA | 0.1 | 1.27 | 0.13 |
| P40GA255 | ud | POPULUS NIGRA,ALBA .14-16 CM CEPELLON (material) | 1 | 31.28 | 31.28 |
| %MA | % | MEDIOS AUXILIARES | 2 % | 42.10 | 0.84 |
|  |  | Total |  |  | 42.94 |

**ED39IE663** ud BETULA PENDULA 14/16 CONTAINER (15/06/2010)
35 ud × 48.05 (49.49 con costes indirectos) = 1732.15
ud. Suministro, apertura de hoyo, plantación y primer riego de Betula Pendula (Abedul) de 14 a 16 cm de per. a 1 m del suelo con cepellón en container.

| Código | Ud | Descripción | Rendimiento | Precio | Importe |
|---|---|---|---|---|---|
| O0102JA | h | OFICIAL 2ª JARDINERÍA | 0.25 | 14.72 | 3.68 |
| O0105JA | h | PEÓN JARDINERÍA | 0.5 | 14.02 | 7.01 |
| P01DA130 | m3 | AGUA | 0.1 | 1.27 | 0.13 |
| P40GA256 | ud | BETULA PENDULA.14-16 CM CEPELLON (material) | 1 | 36.29 | 36.29 |
| %MA | % | MEDIOS AUXILIARES | 2 % | 47.11 | 0.94 |
|  |  | Total |  |  | 48.05 |

**EU14J091** ud HEDERA HELIX DE 0.75-1.00 M CONTENEDOR (10/04/2008)
428.32 ud × 11 (11.33 con costes indirectos) = 4852.87
Suministro y plantación de Hedera helix de 0.75-1.00 m de altura, (minimo tres ramas), incluso apertura de hoyo de 0.40 x 0.40 x 0.40 m y primer riego, en contenedor.

| Código | Ud | Descripción | Rendimiento | Precio | Importe |
|---|---|---|---|---|---|
| O0101JA | h | OFICIAL 1ª JARDINERÍA (mano de obra) | 0.15 | 15.29 | 2.29 |
| O0105JA | h | PEÓN JARDINERÍA | 0.4 | 14.02 | 5.61 |
| P28DA080 | kg | SUBSTRATO VEGETAL FERTILIZADO (material; 10/04/2008) | 0.4 | 0.58 | 0.23 |
| P01DA130 | m3 | AGUA | 0.03 | 1.27 | 0.04 |
| P28EG090 | ud | HEDERA HELIX 0,75-1 M CONT. (material; 28/04/2008) | 1 | 2.61 | 2.61 |
| %MA | % | MEDIOS AUXILIARES | 2 % | 10.78 | 0.22 |
|  |  | Total |  |  | 11 |

| Medición | Uds. | Largo | Parcial |
|---|---|---|---|
| 2 UD/M2 |  |  |  |
| EXTERIOR | 2 | 107 | 214.00 |
| PATIO D-F | 2 | 107.16 | 214.32 |
| Total |  |  | 428.32 |

**EU14I141** ud VINCA MINOR DE 0.20-0.40 M CONTENEDOR (10/04/2008)
440 ud × 3.89 (4.01 con costes indirectos) = 1764.40
Suministro y plantación de Vinca minor de 0.20-0.40 m de altura, incluso apertura de hoyo y primer riego, en contenedor.

| Código | Ud | Descripción | Rendimiento | Precio | Importe |
|---|---|---|---|---|---|
| O0101JA | h | OFICIAL 1ª JARDINERÍA | 0.02 | 15.29 | 0.31 |
| O0105JA | h | PEÓN JARDINERÍA | 0.04 | 14.02 | 0.56 |
| P28DA080 | kg | SUBSTRATO VEGETAL FERTILIZADO | 0.1 | 0.58 | 0.06 |
| P01DA130 | m3 | AGUA | 0.016 | 1.27 | 0.02 |
| P28EH160 | ud | VINCA MINOR 0.20-0.40 M CONT. (material; 30/11/2009) | 1 | 2.86 | 2.86 |
| %MA | % | MEDIOS AUXILIARES | 2 % | 3.81 | 0.08 |
|  |  | Total |  |  | 3.89 |

| Medición | Uds. | Largo | Parcial |
|---|---|---|---|
| PATIO H-J | 5 | 88 | 440.00 |
| Total |  |  | 440 |

**EU14I031** ud LAVÁNDULA SSP. 0.20-0.30 M CONTENEDOR (10/04/2008)
448 ud × 3.91 (4.03 con costes indirectos) = 1805.44
Suministro y plantación de Cineraria marítima de 0.20-0.30 m de altura, incluso apertura de hoyo de 0.30 x 0.30 x 0.30 m y primer riego, en contenedor.

| Código | Ud | Descripción | Rendimiento | Precio | Importe |
|---|---|---|---|---|---|
| O0101JA | h | OFICIAL 1ª JARDINERÍA | 0.02 | 15.29 | 0.31 |
| O0105JA | h | PEÓN JARDINERÍA | 0.04 | 14.02 | 0.56 |
| P28DA080 | kg | SUBSTRATO VEGETAL FERTILIZADO | 0.1 | 0.58 | 0.06 |
| P01DA130 | m3 | AGUA | 0.016 | 1.27 | 0.02 |
| P28EH020 | ud | LAVANDULA SPP. 20-30 CM CONT. (material; 28/04/2008) | 1 | 2.88 | 2.88 |
| %MA | % | MEDIOS AUXILIARES | 2 % | 3.83 | 0.08 |
|  |  | Total |  |  | 3.91 |

| Medición | Uds. | Largo | Parcial |
|---|---|---|---|
| PATIO B-C | 4 | 112 | 448.00 |
| Total |  |  | 448 |

## C28 GESTION DE RESIDUOS (31/01/2003)
Importe: 78816.64

**GRN0165** h CLASIFICACION DE RESIDUOS (15/06/2010)
6858.28 h × 0.36 (0.37 con costes indirectos) = 2537.56
Clasificación a pie de obra de residuos de construcción o demolición en fracciones según normativa vigente, con medios manuales.

| Código | Ud | Descripción | Rendimiento | Precio | Importe |
|---|---|---|---|---|---|
| O0105OF | h | PEÓN ORDINARIO | 0.025 | 14.02 | 0.35 |
| %MA | % | MEDIOS AUXILIARES | 2 % | 0.35 | 0.01 |
|  |  | Total |  |  | 0.36 |

| Medición | Uds. | Largo | Parcial |
|---|---|---|---|
|  | 1 | 6686.1 | 6686.10 |
|  | 1 | 144.46 | 144.46 |
|  | 1 | 27.72 | 27.72 |
| Total |  |  | 6858.28 |

**GRN0164** m3 GESTION DE RESIDUOS DE NATURALEZA PETREA (31/01/2003)
7680.88 m3 × 8.9 (9.17 con costes indirectos) = 70433.67
Gestion de residuos de escombros de naturaleza petrea a vertedero autorizado por transportista autorizado (por la Consejería de Medio Ambiente de la Comunidad Autónoma correspondiente), a una distancia mayor de 10 km. y menor de 20 km considerando ida y vuelta, en camiones basculantes de hasta 20 t. de peso, sin incluir la carga en origen, incluso canon de vertedero, sin medidas de protección colectivas. (Real Decreto 1481/2001, de 27 de diciembre)

| Código | Ud | Descripción | Rendimiento | Precio | Importe |
|---|---|---|---|---|---|
| M07CB010 | h | CAMIÓN BASCULANTE 4X2 10 T. (maquinaria; 31/01/2003) | 0.157 | 29 | 4.55 |
| M07N035 | m3 | CANON DE TIERRA A VERTEDERO (maquinaria; 16/10/2014) | 1 | 4.18 | 4.18 |
| %MA | % | MEDIOS AUXILIARES | 2 % | 8.73 | 0.17 |
|  |  | Total |  |  | 8.9 |

| Medición | Uds. | Largo | Parcial |
|---|---|---|---|
| 70433,67MOVIENTOS DE TIERRAS |  |  |  |
| EXCAVCIONES GENERALES Y CIM. | 1 | 6519.77 | 6519.77 |
| SANEAMIENTO | 1 | 446.52 | 446.52 |
| OBRA CIVIL INSTALACIONES | 1 | 74.52 | 74.52 |
|  | 1 | 25.76 | 25.76 |
|  | 1 | 27.14 | 27.14 |
|  | 1 | 131.46 | 131.46 |
| Subtotal |  |  | 7225.17 |
| ---------------------------- |  |  |  |
| RESTO RESIDUOS |  |  |  |
| HORMIGON | 1 | 77.82 | 77.82 |
| CERAMICOS | 1 | 340.45 | 340.45 |
| VIDRIO | 1 | 3.4 | 3.40 |
| RESIDUOS MEZCLADOS | 1 | 34.04 | 34.04 |
| Total |  |  | 7680.88 |

**GRN0163** m3 GESTION DE RESIDUOS DE NATURALEZA NO PETREA (31/01/2003)
144.46 m3 × 16.31 (16.8 con costes indirectos) = 2426.93
Gestion de residuos de escombros de naturaleza no petrea a vertedero autorizado por transportista autorizado (por la Consejería de Medio Ambiente de la Comunidad Autónoma correspondiente), a una distancia mayor de 10 km. y menor de 20 km considerando ida y vuelta, en camiones basculantes de hasta 20 t. de peso, cargados con pala cargadora grande, incluso canon de vertedero, sin medidas de protección colectivas. (Real Decreto 1481/2001, de 27 de diciembre)

| Código | Ud | Descripción | Rendimiento | Precio | Importe |
|---|---|---|---|---|---|
| M05RN031 | h | CARGA EN ORIGEN (maquinaria; 27/11/2018) | 0.15 | 29.6 | 4.44 |
| M07CB010 | h | CAMIÓN BASCULANTE 4X2 10 T. | 0.15 | 29 | 4.35 |
| M07N140 | m3 | CANON RCD INERTES MEZCLADO A VERTEDERO (maquinaria; 29/03/2013) | 1 | 7.2 | 7.20 |
| %MA | % | MEDIOS AUXILIARES | 2 % | 15.99 | 0.32 |
|  |  | Total |  |  | 16.31 |

| Medición | Uds. | Largo | Parcial |
|---|---|---|---|
| MADERA | 1 | 7.3 | 7.30 |
| PLASTICO | 1 | 24.32 | 24.32 |
| BITUMINOSOS | 1 | 48.64 | 48.64 |
| METALES MEZCLADOS | 1 | 9.73 | 9.73 |
| CABLES | 1 | 0.97 | 0.97 |
| AISLAMIENTOS | 1 | 48.64 | 48.64 |
| YESOS Y VARIOS | 1 | 4.86 | 4.86 |
| Total |  |  | 144.46 |

**GRN0162** m3 GESTION DE RESIDUOS POTENCIALMENTE PELIGROSOS (31/01/2003)
124.99 m3 × 26.55 (27.35 con costes indirectos) = 3418.48
Gestion de residuos de escombros de naturaleza potencialmente peligrosos a vertedero autorizado por transportista autorizado (por la Consejería de Medio Ambiente de la Comunidad Autónoma correspondiente), a una distancia mayor de 10 km. y menor de 20 km considerando ida y vuelta, en camiones basculantes de hasta 20 t. de peso, cargados con pala cargadora grande, incluso canon de vertedero, sin medidas de protección colectivas. (Real Decreto 1481/2001, de 27 de diciembre)

| Código | Ud | Descripción | Rendimiento | Precio | Importe |
|---|---|---|---|---|---|
| M05RN031 | h | CARGA EN ORIGEN | 0.18 | 29.6 | 5.33 |
| M07CB010 | h | CAMIÓN BASCULANTE 4X2 10 T. | 0.184 | 29 | 5.34 |
| M07N460 | m3 | TASA GESTIÓN ACEITES HIDRAÚLICOS CON GESTOR (maquinaria; 27/11/2018) | 1 | 1.25 | 1.25 |
| M07N510 | kg | TASA GESTIÓN RESIDUOS DE PINTURA CON GESTOR (maquinaria; 27/11/2018) | 8 | 0.39 | 3.12 |
| M07N530 | kg | TASA GESTIÓN RESIDUOS DE AEROSOLES CON GESTOR (maquinaria; 27/11/2018) | 8 | 0.93 | 7.44 |
| M07N570 | kg | TASA GES. TRAPOS/ABSORBENTES/ROPA CON GESTOR (maquinaria; 27/11/2018) | 8.06 | 0.44 | 3.55 |
| %MA | % | MEDIOS AUXILIARES | 2 % | 26.03 | 0.52 |
|  |  | Total |  |  | 26.55 |

| Medición | Uds. | Largo | Parcial |
|---|---|---|---|
| ENVASES MEZCLADOS | 1 | 24.32 | 24.32 |
| ENVASES CONTAMINADOS | 1 | 2.43 | 2.43 |
| CABLES CON HIDROCARBUROS | 1 | 0.97 | 0.97 |
| RESIDUOS MUNICIPALES | 1 | 97.27 | 97.27 |
| Subtotal |  |  | 124.99 |
| Total |  |  | 124.99 |

## C29 SEGURIDAD Y SALUD (31/01/2000)
Importe: 91693.55

### SCAP0291 INSTALACIONES DE BIENESTAR (31/01/2000)
Importe: 11564.73

**E41AA310** Ud MES ALQUILER CASETA PREFA.COMEDOR (15/06/2010)
20 Ud × 86.7 (89.3 con costes indirectos) = 1786.00
Alquiler mensual de caseta prefabricada , para comedor de obra de 7,92 x 2,45 m., con estructura metálica mediante perfiles conformados en frio y cerramiento chapa nervada y galvanizada con terminación de pintura prelacada. Aislamiento interior con lana de vidrio combinada con poliestireno expandido. Revestimiento de P.V.C. en suelos y tablero melaminado en paredes. Ventanas de aluminio anodizado, con persianas correderas de protección, incluso: Fregadero con grifo, instalación eléctrica con distribución interior de alumbrado y fuerza con toma exterior a 220 V. .Los retrasos de obra serán por cuenta del contratista.

| Código | Ud | Descripción | Rendimiento | Precio | Importe |
|---|---|---|---|---|---|
| P42AA710 | ud | MES ALQUILER CASETA PREFA.COMEDOR (material; 13/09/2017) | 1 | 85 | 85.00 |
| %MA | % | MEDIOS AUXILIARES | 2 % | 85.00 | 1.70 |
|  |  | Total |  |  | 86.7 |

| Medición | Uds. | Parcial |
|---|---|---|
| 20 MESES | 20 | 20.00 |
| Total |  | 20 |

**E41AA320** Ud MES ALQUILER CASETA PREF.VESTUARIOS (15/06/2010)
20 Ud × 96.9 (99.81 con costes indirectos) = 1996.20
Alquiler mensual de caseta prefabricada, para vestuarios de obra de 7,92 x 2,45 m., con estructura metálica mediante perfiles conformados en frio y cerramiento chapa nervada y galvanizada con terminación de pintura prelacada. Aislamiento interior con lana de vidrio combinada con poliestireno expandido. Revestimiento de P.V.C. en suelos y tablero melaminado en paredes. Ventanas de aluminio anodizado, con persianas correderas de protección, incluso instalación eléctrica con distribución interior de alumbrado y fuerza con toma exterior a 220 V. .Los retrasos de obra serán por cuenta del contratista.

| Código | Ud | Descripción | Rendimiento | Precio | Importe |
|---|---|---|---|---|---|
| P42AA810 | ud | MES ALQUILER CASETA P.VESTUARIOS (material; 13/09/2017) | 1 | 95 | 95.00 |
| %MA | % | MEDIOS AUXILIARES | 2 % | 95.00 | 1.90 |
|  |  | Total |  |  | 96.9 |

| Medición | Uds. | Parcial |
|---|---|---|
| 20 MESES | 20 | 20.00 |
| Total |  | 20 |

**E41AA420** Ud MES ALQUILER CASETAS P. ASEOS.DUCHAS (15/06/2010)
40 Ud × 91.8 (94.55 con costes indirectos) = 3782.00
Alquiler mensual de caseta prefabricada, para aseos de obra de 4.10x1.90 m. con dos inodoros, tres duchas, un lavabo con tres grifos y termo eléctrico de 50 litros de capacidad; con las mismas características que las oficinas. Suelo de contrachapado hidrófugo con capa fenólica antideslizante y resistente al desgaste. Piezas sanitarias de fibra de vidrio acabadas en Gel-Coat blanco y pintura antideslizante. Puertas interiores de madera en los compartimentos. Instalación de fontanería con tuberías de polibutileno e instalación eléctrica para corriente monofásica de 220 V. protegida con interruptor automático. Los retrasos de obra serán por cuenta del contratista.

| Código | Ud | Descripción | Rendimiento | Precio | Importe |
|---|---|---|---|---|---|
| P42AA420 | ud | A.A/2INOD,3DUCHA,LAV.3G,TERMO (material; 13/09/2017) | 1 | 90 | 90.00 |
| %MA | % | MEDIOS AUXILIARES | 2 % | 90.00 | 1.80 |
|  |  | Total |  |  | 91.8 |

| Medición | Uds. | Parcial |
|---|---|---|
| femenina | 20 | 20.00 |
| masculina | 20 | 20.00 |
| Subtotal |  | 40.00 |
| Total |  | 40 |

**E41AA820** Ud TRANSPORTE CASETA PREFABRICADA (15/06/2010)
4 Ud × 220.15 (226.75 con costes indirectos) = 907.00
Transporte de caseta prefabricada a obra, incluso descarga y posterior recogida.

| Código | Ud | Descripción | Rendimiento | Precio | Importe |
|---|---|---|---|---|---|
| O0105OF | h | PEÓN ORDINARIO | 2 | 14.02 | 28.04 |
| P2AA820 | ud | TRANSPORTE CASETA PREFABRICAD (material; 13/09/2017) | 1 | 187.79 | 187.79 |
| %MA | % | MEDIOS AUXILIARES | 2 % | 215.83 | 4.32 |
|  |  | Total |  |  | 220.15 |

**E28BA020** Ud ACOMETIDA ELÉCT. CASETA 4X6 MM2 (31/01/2000)
1 Ud × 118.35 (121.9 con costes indirectos) = 121.90
Acometida provisional de electricidad a caseta de obra, desde el cuadro general formada por manguera flexible de 4x6 mm2. de tensión nominal 750 V., incorporando conductor de tierra color verde y amarillo, fijada sobre apoyos intermedios cada 2,50 m. instalada.

| Código | Ud | Descripción | Rendimiento | Precio | Importe |
|---|---|---|---|---|---|
| O0101OF | h. | OFICIAL 1ª | 0.1 | 15.29 | 1.53 |
| P31CE035 | m. | MANGUERA FLEX. 750 V. 4X6 MM2. (material; 31/01/2000) | 25 | 4.58 | 114.50 |
| %MA | % | MEDIOS AUXILIARES | 2 % | 116.03 | 2.32 |
|  |  | Total |  |  | 118.35 |

**E28BA030** ud ACOMETIDA PROV.FONTANERÍA 25 MM. (15/06/2010)
1 ud × 100.12 (103.12 con costes indirectos) = 103.12
Acometida provisional de fontanería para obra de la red general municipal de agua potable hasta una longitud máxima de 8 m., realizada con tubo de polietileno de 25 mm. de diámetro, de alta densidad y para 10 atmósferas de presión máxima con collarín de toma de fundición, p.p. de piezas especiales de polietileno y tapón roscado, incluso derechos y permisos para la conexión, terminada y funcionando, y sin incluir la rotura del pavimento.

| Código | Ud | Descripción | Rendimiento | Precio | Importe |
|---|---|---|---|---|---|
| P31BA020 | ud | ACOMETIDA PROV. FONTA.A CASETA (material; 13/09/2017) | 1 | 98.16 | 98.16 |
| %MA | % | MEDIOS AUXILIARES | 2 % | 98.16 | 1.96 |
|  |  | Total |  |  | 100.12 |

**E28BA040** ud ACOMETIDA PROVIS. SANEAMIENTO (15/06/2010)
1 ud × 432.11 (445.07 con costes indirectos) = 445.07
Acometida provisional de saneamiento de caseta de obra a la red general municipal, hasta una distancia máxima de 8 m., formada por: rotura del pavimento con compresor, excavación manual de zanjas de saneamiento en terrenos de consistencia dura, colocación de tubería de hormigón en masa de enchufe de campana, con junta de goma de 20 cm. de diámetro interior, tapado posterior de la acometida y reposición del pavimento con hormigón en masa de 330 kg. de cemento/m3. de dosificación, sin incluir formación del pozo en el punto de acometida y con p.p. de medios auxiliares.

| Código | Ud | Descripción | Rendimiento | Precio | Importe |
|---|---|---|---|---|---|
| P31BA030 | ud | ACOMETIDA PROV. SANE.A CASETA (material; 13/09/2017) | 1 | 423.64 | 423.64 |
| %MA | % | MEDIOS AUXILIARES | 2 % | 423.64 | 8.47 |
|  |  | Total |  |  | 432.11 |

**E28BM010** Ud PERCHA PARA DUCHA O ASEO (31/01/2000)
39 Ud × 4.38 (4.51 con costes indirectos) = 175.89
Percha para aseos o duchas en aseos de obra, colocada.

| Código | Ud | Descripción | Rendimiento | Precio | Importe |
|---|---|---|---|---|---|
| O0105OF | h | PEÓN ORDINARIO | 0.1 | 14.02 | 1.40 |
| P31BM010 | ud | PERCHA PARA ASEOS O DUCHAS (material; 31/01/2000) | 1 | 2.89 | 2.89 |
| %MA | % | MEDIOS AUXILIARES | 2 % | 4.29 | 0.09 |
|  |  | Total |  |  | 4.38 |

**E28BM020** Ud PORTARROLLOS INDUS.C/CERRADUR (15/06/2010)
4 Ud × 9.22 (9.5 con costes indirectos) = 38.00
Portarrollos industrial con cerradura de seguridad, colocado, (amortizable en 3 usos).

| Código | Ud | Descripción | Rendimiento | Precio | Importe |
|---|---|---|---|---|---|
| O0105OF | h | PEÓN ORDINARIO | 0.1 | 14.02 | 1.40 |
| P31BM020 | ud | PORTARROLLOS INDUST.C/CERRAD. (material; 13/09/2017) | 0.333 | 22.95 | 7.64 |
| %MA | % | MEDIOS AUXILIARES | 2 % | 9.04 | 0.18 |
|  |  | Total |  |  | 9.22 |

**E28BM030** Ud ESPEJO VESTUARIOS Y ASEOS (31/01/2000)
4 Ud × 26.15 (26.93 con costes indirectos) = 107.72
Espejo para vestuarios y aseos, colocado.

| Código | Ud | Descripción | Rendimiento | Precio | Importe |
|---|---|---|---|---|---|
| O0105OF | h | PEÓN ORDINARIO | 0.1 | 14.02 | 1.40 |
| P31BM030 | ud | ESPEJO VESTUARIOS Y ASEOS (material; 31/01/2000) | 1 | 24.24 | 24.24 |
| %MA | % | MEDIOS AUXILIARES | 2 % | 25.64 | 0.51 |
|  |  | Total |  |  | 26.15 |

**E28BM040** Ud JABONERA INDUSTRIAL 1 L. (31/01/2000)
4 Ud × 7.8 (8.03 con costes indirectos) = 32.12
Dosificador de jabón de uso industrial de 1 l. de capacidad, con jabón colocado (amortizable en 3 usos).

| Código | Ud | Descripción | Rendimiento | Precio | Importe |
|---|---|---|---|---|---|
| O0105OF | h | PEÓN ORDINARIO | 0.1 | 14.02 | 1.40 |
| P31BM040 | ud | JABONERA INDUSTRIAL 1 L. (material; 31/01/2000) | 0.333 | 18.76 | 6.25 |
| %MA | % | MEDIOS AUXILIARES | 2 % | 7.65 | 0.15 |
|  |  | Total |  |  | 7.8 |

**E28BM050** Ud SECAMANOS ELÉCTRICO (31/01/2000)
2 Ud × 36.74 (37.84 con costes indirectos) = 75.68
Secamanos eléctrico por aire, colocado (amortizable en 3 usos).

| Código | Ud | Descripción | Rendimiento | Precio | Importe |
|---|---|---|---|---|---|
| O0105OF | h | PEÓN ORDINARIO | 0.1 | 14.02 | 1.40 |
| P31BM050 | ud | SECAMANOS ELÉCTRICO (material; 31/01/2000) | 0.333 | 103.95 | 34.62 |
| %MA | % | MEDIOS AUXILIARES | 2 % | 36.02 | 0.72 |
|  |  | Total |  |  | 36.74 |

**E28BM060** Ud HORNO MICROONDAS (15/06/2010)
2 Ud × 23.88 (24.6 con costes indirectos) = 49.20
Horno microondas de 18 litros de capacidad, con plato giratorio incorporado (amortizable en 5 usos).

| Código | Ud | Descripción | Rendimiento | Precio | Importe |
|---|---|---|---|---|---|
| O0105OF | h | PEÓN ORDINARIO | 0.1 | 14.02 | 1.40 |
| P31BM060 | ud | HORNO MICROONDAS 18 L. 700W (material; 13/09/2017) | 0.2 | 110.06 | 22.01 |
| %MA | % | MEDIOS AUXILIARES | 2 % | 23.41 | 0.47 |
|  |  | Total |  |  | 23.88 |

**E28BM070** Ud TAQUILLA METALICA INDIVIDUAL (15/06/2010)
39 Ud × 25.29 (26.05 con costes indirectos) = 1015.95
Taquilla metálica individual para vestuario de 1,80 m. de altura en acero laminado en frio, con tratamiento antifosfatante y anticorrosivo, con pintura secada al horno, cerradura, balda y tubo percha, lamas de ventilación en puerta, colocada, (amortizable en 3 usos).

| Código | Ud | Descripción | Rendimiento | Precio | Importe |
|---|---|---|---|---|---|
| O0105OF | h | PEÓN ORDINARIO | 0.1 | 14.02 | 1.40 |
| P31BM070 | ud | TAQUILLA METÁLICA INDIVIDUAL (material; 13/09/2017) | 0.333 | 70.23 | 23.39 |
| %MA | % | MEDIOS AUXILIARES | 2 % | 24.79 | 0.50 |
|  |  | Total |  |  | 25.29 |

**E28BM080** Ud MESA MELAMINA PARA 10 PERSONAS (15/06/2010)
4 Ud × 42.84 (44.13 con costes indirectos) = 176.52
Mesa de melamina para comedor de obra con capacidad para 10 personas, (amortizable en 4 usos).

| Código | Ud | Descripción | Rendimiento | Precio | Importe |
|---|---|---|---|---|---|
| O0105OF | h | PEÓN ORDINARIO | 0.1 | 14.02 | 1.40 |
| P31BM080 | ud | MESA MELAMINA PARA 10 PERSONAS (material; 13/09/2017) | 0.25 | 162.4 | 40.60 |
| %MA | % | MEDIOS AUXILIARES | 2 % | 42.00 | 0.84 |
|  |  | Total |  |  | 42.84 |

**E28BM090** Ud BANCO MADERA PARA 5 PERSONAS (15/06/2010)
8 Ud × 46.71 (48.11 con costes indirectos) = 384.88
Banco de madera con capacidad para 5 personas, (amortizable en 2 usos).

| Código | Ud | Descripción | Rendimiento | Precio | Importe |
|---|---|---|---|---|---|
| O0105OF | h | PEÓN ORDINARIO | 0.1 | 14.02 | 1.40 |
| P31BM090 | ud | BANCO MADERA PARA 5 PERSONAS (material; 13/09/2017) | 0.5 | 88.77 | 44.39 |
| %MA | % | MEDIOS AUXILIARES | 2 % | 45.79 | 0.92 |
|  |  | Total |  |  | 46.71 |

**E28BM100** Ud DEPOSITO-CUBO DE BASURAS (15/06/2010)
2 Ud × 13.34 (13.74 con costes indirectos) = 27.48
Cubo para recogida de basuras. (amortizable en 2 usos).

| Código | Ud | Descripción | Rendimiento | Precio | Importe |
|---|---|---|---|---|---|
| P31BM100 | ud | DEPÓSITO-CUBO BASURAS (material; 13/09/2017) | 0.5 | 26.16 | 13.08 |
| %MA | % | MEDIOS AUXILIARES | 2 % | 13.08 | 0.26 |
|  |  | Total |  |  | 13.34 |

| Medición | Uds. | Parcial |
|---|---|---|
| 2 | 2 | 2.00 |
| Total |  | 2 |

**E28BM120** Ud REPOSICION BOTIQUIN (15/06/2010)
5 Ud × 55.07 (56.72 con costes indirectos) = 283.60
Reposición de material de botiquín de urgencia.

| Código | Ud | Descripción | Rendimiento | Precio | Importe |
|---|---|---|---|---|---|
| P31BM120 | ud | REPOSICIÓN DE BOTIQUÍN (material; 13/09/2017) | 1 | 53.99 | 53.99 |
| %MA | % | MEDIOS AUXILIARES | 2 % | 53.99 | 1.08 |
|  |  | Total |  |  | 55.07 |

**E28BM140** Ud CAMILLA PORTATIL EVACUACIONES (31/01/2000)
1 Ud × 16.16 (16.64 con costes indirectos) = 16.64
Camilla portátil para evacuaciones. (amortizable en 10 usos).

| Código | Ud | Descripción | Rendimiento | Precio | Importe |
|---|---|---|---|---|---|
| P31BM130 | ud | CAMILLA PORTÁTIL EVACUACIONES (material; 31/01/2000) | 0.1 | 158.4 | 15.84 |
| %MA | % | MEDIOS AUXILIARES | 2 % | 15.84 | 0.32 |
|  |  | Total |  |  | 16.16 |

**E28BM160** Ud CONVECTOR ELÉCT. MURAL 1500 W. (31/01/2000)
4 Ud × 9.65 (9.94 con costes indirectos) = 39.76
Convector eléctrico mural de 1500 W. totalmente instalado. (amortizable en 5 usos)

| Código | Ud | Descripción | Rendimiento | Precio | Importe |
|---|---|---|---|---|---|
| P31BM150 | ud | RADIADOR ELÉCTRICO 1500 W. (material; 31/01/2000) | 0.2 | 47.31 | 9.46 |
| %MA | % | MEDIOS AUXILIARES | 2 % | 9.46 | 0.19 |
|  |  | Total |  |  | 9.65 |

### SCAP0292 SEÑALIZACIONES (31/01/2000)
Importe: 1493.14

**E28EB010** Ml CINTA BALIZAMIENTO BICOLOR 8 CM. (31/01/2000)
400 Ml × 0.8 (0.82 con costes indirectos) = 328.00
Cinta de balizamiento bicolor rojo/blanco de material plástico, incluso colocación y desmontaje.

| Código | Ud | Descripción | Rendimiento | Precio | Importe |
|---|---|---|---|---|---|
| O0105OF | h | PEÓN ORDINARIO | 0.05 | 14.02 | 0.70 |
| P31SB010 | m. | CINTA BALIZAMIENTO BICOLOR 8 CM. (material; 31/01/2000) | 1.1 | 0.07 | 0.08 |
| %MA | % | MEDIOS AUXILIARES | 2 % | 0.78 | 0.02 |
|  |  | Total |  |  | 0.8 |

**E28EB020** Ml BANDEROLA SEÑALIZACION COLGANTE (31/01/2000)
285 Ml × 1.83 (1.88 con costes indirectos) = 535.80
Banderola de señalización colgante realizada de plástico de colores rojo y blanco, reflectante, amortizable en tres usos, colocación y desmontaje sobre soportes existentes.

| Código | Ud | Descripción | Rendimiento | Precio | Importe |
|---|---|---|---|---|---|
| O0105OF | h | PEÓN ORDINARIO | 0.1 | 14.02 | 1.40 |
| P31SB020 | m. | BANDEROLA SEÑALIZACIÓN REFLECT. (material; 31/01/2000) | 1.1 | 0.35 | 0.39 |
| %MA | % | MEDIOS AUXILIARES | 2 % | 1.79 | 0.04 |
|  |  | Total |  |  | 1.83 |

**E28ES010** Ud SEÑAL TRIANGULAR I/SOPORTE (15/06/2010)
10 Ud × 12.39 (12.76 con costes indirectos) = 127.60
Señal de seguridad triangular de L=70 cm., normalizada, con trípode tubular, amortizable en cinco usos, i/colocación y desmontaje.

| Código | Ud | Descripción | Rendimiento | Precio | Importe |
|---|---|---|---|---|---|
| O0103OF | h | AYUDANTE | 0.15 | 14.36 | 2.15 |
| P31SV010 | ud | SEÑAL TRIANG. L=70 CM.REFLEX. EG (material; 13/09/2017) | 0.2 | 21.19 | 4.24 |
| P31SV060 | ud | TRIPODE TUBULAR PARA SEÑAL (material; 13/09/2017) | 0.2 | 28.82 | 5.76 |
| %MA | % | MEDIOS AUXILIARES | 2 % | 12.15 | 0.24 |
|  |  | Total |  |  | 12.39 |

**E28ES030** Ud SEÑAL CIRCULAR I/SOPORTE (31/01/2000)
10 Ud × 12.5 (12.88 con costes indirectos) = 128.80
Señal de seguridad circular de D=60 cm., normalizada, con soporte metálico de acero galvanizado de 80x40x2 mm. y 2 m. de altura, amortizable en cinco usos, i/p.p. de apertura de pozo, hormigonado H-100/40, colocación y desmontaje.

| Código | Ud | Descripción | Rendimiento | Precio | Importe |
|---|---|---|---|---|---|
| O0105OF | h | PEÓN ORDINARIO | 0.2 | 14.02 | 2.80 |
| P31SV030 | ud | SEÑAL CIRCUL. D=60 CM.REFLEX.EG (material; 13/09/2017) | 0.2 | 23.49 | 4.70 |
| P31SV050 | ud | POSTE GALVANIZADO 80X40X2 DE 2 M (material; 31/01/2000) | 0.2 | 10.45 | 2.09 |
| P01HL020 | m3 | HORMIGÓN HL-10/B/40/I CENTRAL (material; 13/09/2017) | 0.064 | 41.63 | 2.66 |
| %MA | % | MEDIOS AUXILIARES | 2 % | 12.25 | 0.25 |
|  |  | Total |  |  | 12.5 |

**E28ES040** Ud SEÑAL STOP I/SOPORTE (31/01/2000)
8 Ud × 21.55 (22.2 con costes indirectos) = 177.60
Señal de stop, tipo octogonal de D=60 cm., normalizada, con soporte de acero galvanizado de 80x40x2 mm. y 2 m. de altura, amortizable en cinco usos, i/p.p. de apertura de pozo, hormigonado H-100/40, colocación y desmontaje.

| Código | Ud | Descripción | Rendimiento | Precio | Importe |
|---|---|---|---|---|---|
| O0105OF | h | PEÓN ORDINARIO | 0.2 | 14.02 | 2.80 |
| P31SV040 | ud | SEÑAL STOP D=60 CM.OCT.REFLEX.EG (material; 31/01/2000) | 0.2 | 67.9 | 13.58 |
| P31SV050 | ud | POSTE GALVANIZADO 80X40X2 DE 2 M | 0.2 | 10.45 | 2.09 |
| P01HL020 | m3 | HORMIGÓN HL-10/B/40/I CENTRAL | 0.064 | 41.63 | 2.66 |
| %MA | % | MEDIOS AUXILIARES | 2 % | 21.13 | 0.42 |
|  |  | Total |  |  | 21.55 |

**E28ES060** Ud PALETA MANUAL 2 CARAS STOP-OBL. (15/06/2010)
2 Ud × 12.77 (13.15 con costes indirectos) = 26.30
Señal de seguridad manual a dos caras: Stop-Direccion obligatoria, tipo paleta. (amortizable en dos usos).

| Código | Ud | Descripción | Rendimiento | Precio | Importe |
|---|---|---|---|---|---|
| P31SV090 | ud | PALETA MANUAL 2C. STOP-D.OBLI (material; 13/09/2017) | 0.5 | 25.03 | 12.52 |
| %MA | % | MEDIOS AUXILIARES | 2 % | 12.52 | 0.25 |
|  |  | Total |  |  | 12.77 |

**E28ES080** Ud PLACA SEÑALIZACION RIESGO (15/06/2010)
10 Ud × 3.67 (3.78 con costes indirectos) = 37.80
Placa señalización-información en PVC serigrafiado de 50x30 cm., fijada mecánicamente, amortizable en 3 usos, incluso colocación y desmontaje.

| Código | Ud | Descripción | Rendimiento | Precio | Importe |
|---|---|---|---|---|---|
| O0105OF | h | PEÓN ORDINARIO | 0.15 | 14.02 | 2.10 |
| P31SV120 | ud | PLACA INFORMATIVA PVC 50X30 (material; 13/09/2017) | 0.333 | 4.51 | 1.50 |
| %MA | % | MEDIOS AUXILIARES | 2 % | 3.60 | 0.07 |
|  |  | Total |  |  | 3.67 |

**E28EB035** Ud CONO BALIZAMIENTO REFLECTANTE D=30 (15/06/2010)
6 Ud × 2.28 (2.35 con costes indirectos) = 14.10
Cono de balizamiento reflectante irrompible de 30 cm. de diámetro, (amortizable en cinco usos).

| Código | Ud | Descripción | Rendimiento | Precio | Importe |
|---|---|---|---|---|---|
| O0105OF | h | PEÓN ORDINARIO | 0.1 | 14.02 | 1.40 |
| P31SB035 | ud | CONO BALIZAMIENTO ESTÁND. 30 CM. (material; 13/09/2017) | 0.2 | 4.22 | 0.84 |
| %MA | % | MEDIOS AUXILIARES | 2 % | 2.24 | 0.04 |
|  |  | Total |  |  | 2.28 |

**E28EB050** Ud BALIZA LUMINOSA INTERMITENTE (15/06/2010)
6 Ud × 12.25 (12.62 con costes indirectos) = 75.72
Foco de balizamiento intermitente, (amortizable en cinco usos).

| Código | Ud | Descripción | Rendimiento | Precio | Importe |
|---|---|---|---|---|---|
| O0105OF | h | PEÓN ORDINARIO | 0.1 | 14.02 | 1.40 |
| P31SB050 | ud | BALIZA LUMINOSA INTERMITENTE (material; 13/09/2017) | 0.2 | 53.04 | 10.61 |
| %MA | % | MEDIOS AUXILIARES | 2 % | 12.01 | 0.24 |
|  |  | Total |  |  | 12.25 |

**E28EB095** Ud CARTEL COMBINADO 100x70 cm I/SOPORTE (31/01/2000)
1 Ud × 40.21 (41.42 con costes indirectos) = 41.42
Cartel combinado de señalización e informacion de advertencia de riesgos de 1,00x0,70 m con soporte de acero galvanizado de 80x40x2 mm. y 2 m. de altura, incluso colocación y desmontado.

| Código | Ud | Descripción | Rendimiento | Precio | Importe |
|---|---|---|---|---|---|
| O0105OF | h | PEÓN ORDINARIO | 0.15 | 14.02 | 2.10 |
| P31SV140 | ud | CARTEL COMBINADO 100x70 cm (material) | 1 | 13.76 | 13.76 |
| P31SV050 | ud | POSTE GALVANIZADO 80X40X2 DE 2 M | 2 | 10.45 | 20.90 |
| P01HL020 | m3 | HORMIGÓN HL-10/B/40/I CENTRAL | 0.064 | 41.63 | 2.66 |
| %MA | % | MEDIOS AUXILIARES | 2 % | 39.42 | 0.79 |
|  |  | Total |  |  | 40.21 |

### SCAP0293 PROTECCIONES PERSONALES (31/01/2000)
Importe: 3806.56

**E28PIA010** Ud CASCO DE SEGURIDAD (31/01/2000)
39 Ud × 2.24 (2.31 con costes indirectos) = 90.09
Casco de seguridad con arnés de adaptación, homologado.

| Código | Ud | Descripción | Rendimiento | Precio | Importe |
|---|---|---|---|---|---|
| P31IA010 | ud | CASCO SEGURIDAD (material; 31/01/2000) | 1 | 2.2 | 2.20 |
| %MA | % | MEDIOS AUXILIARES | 2 % | 2.20 | 0.04 |
|  |  | Total |  |  | 2.24 |

**E28PIA040** Ud PANTALLA SEGURIDAD SOLDADOR (31/01/2000)
3 Ud × 2.71 (2.79 con costes indirectos) = 8.37
Pantalla manual de seguridad para soldador, con fijación en cabeza, (amortizable en 5 usos).

| Código | Ud | Descripción | Rendimiento | Precio | Importe |
|---|---|---|---|---|---|
| P31IA100 | ud | PANTALLA MANO SEGURIDAD SOLDADOR (material; 31/01/2000) | 0.2 | 13.31 | 2.66 |
| %MA | % | MEDIOS AUXILIARES | 2 % | 2.66 | 0.05 |
|  |  | Total |  |  | 2.71 |

**E28PIA060** Ud PANTALLA CONTRA PARTICULAS (31/01/2000)
10 Ud × 1.19 (1.23 con costes indirectos) = 12.30
Pantalla para protección contra partículas, con sujeción en cabeza, (amortizable en 5 usos).

| Código | Ud | Descripción | Rendimiento | Precio | Importe |
|---|---|---|---|---|---|
| P31IA110 | ud | PANTALLA PROTECCIÓN C.PARTÍCULAS (material; 31/01/2000) | 0.2 | 5.84 | 1.17 |
| %MA | % | MEDIOS AUXILIARES | 2 % | 1.17 | 0.02 |
|  |  | Total |  |  | 1.19 |

**E28PIA070** Ud GAFAS CONTRA IMPACTOS (31/01/2000)
12 Ud × 3.08 (3.17 con costes indirectos) = 38.04
Gafas protectoras contra impactos, incoloras, homologadas, (amortizables en 3 usos).

| Código | Ud | Descripción | Rendimiento | Precio | Importe |
|---|---|---|---|---|---|
| P31IA120 | ud | GAFAS PROTECTORAS (material; 31/01/2000) | 0.333 | 9.08 | 3.02 |
| %MA | % | MEDIOS AUXILIARES | 2 % | 3.02 | 0.06 |
|  |  | Total |  |  | 3.08 |

**E28PIA090** Ud GAFAS ANTIPOLVO (31/01/2000)
12 Ud × 0.79 (0.81 con costes indirectos) = 9.72
Gafas antipolvo antiempañables, panorámicas, (amortizables en 3 usos).

| Código | Ud | Descripción | Rendimiento | Precio | Importe |
|---|---|---|---|---|---|
| P31IA140 | ud | GAFAS ANTIPOLVO (material; 31/01/2000) | 0.333 | 2.31 | 0.77 |
| %MA | % | MEDIOS AUXILIARES | 2 % | 0.77 | 0.02 |
|  |  | Total |  |  | 0.79 |

**E28PIA100** Ud SEMI MASCARA ANTIPOLVO 1 FILTRO (15/06/2010)
18 Ud × 7.32 (7.54 con costes indirectos) = 135.72
Semi-mascarilla antipolvo un filtro, (amortizable en 3 usos).

| Código | Ud | Descripción | Rendimiento | Precio | Importe |
|---|---|---|---|---|---|
| P31IA150 | ud | SEMI-MASCARILLA 1 FILTRO (material; 13/09/2017) | 0.333 | 21.55 | 7.18 |
| %MA | % | MEDIOS AUXILIARES | 2 % | 7.18 | 0.14 |
|  |  | Total |  |  | 7.32 |

**E28PIA110** Ud FILTRO RECAMBIO MASCARILLA (11/07/2000)
20 Ud × 1.86 (1.92 con costes indirectos) = 38.40
Filtro recambio de mascarilla para polvo y humos, homologado.

| Código | Ud | Descripción | Rendimiento | Precio | Importe |
|---|---|---|---|---|---|
| P31IA160 | ud | FILTRO ANTIPOLVO (material; 11/07/2000) | 1 | 1.82 | 1.82 |
| %MA | % | MEDIOS AUXILIARES | 2 % | 1.82 | 0.04 |
|  |  | Total |  |  | 1.86 |

**E28PIA120** Ud CASCOS PROTECTORES AUDITIVOS (31/01/2000)
8 Ud × 3.45 (3.55 con costes indirectos) = 28.40
Protectores auditivos con arnés a la nuca, (amortizables en 3 usos).

| Código | Ud | Descripción | Rendimiento | Precio | Importe |
|---|---|---|---|---|---|
| P31IA200 | ud | CASCOS PROTECTORES AUDITIVOS (material; 31/01/2000) | 0.333 | 10.14 | 3.38 |
| %MA | % | MEDIOS AUXILIARES | 2 % | 3.38 | 0.07 |
|  |  | Total |  |  | 3.45 |

**E28PIA130** Ud JUEGO TAPONES ANTIRUIDO SILIC. (31/01/2000)
18 Ud × 0.53 (0.55 con costes indirectos) = 9.90
Juego de tapones antiruido de silicona ajustables.

| Código | Ud | Descripción | Rendimiento | Precio | Importe |
|---|---|---|---|---|---|
| P31IA210 | ud | JUEGO TAPONES ANTIRUIDO SILICONA (material; 31/01/2000) | 1 | 0.52 | 0.52 |
| %MA | % | MEDIOS AUXILIARES | 2 % | 0.52 | 0.01 |
|  |  | Total |  |  | 0.53 |

**E28PIC050** Ud DISPOSITIVO ANTICAIDAS T. VERT. (15/06/2010)
4 Ud × 13.62 (14.03 con costes indirectos) = 56.12
Dispositivo anticaídas recomendado para trabajos en la vertical, cierre y apertura de doble seguridad, deslizamiento y bloqueos automáticos, equipado con una cuerda de nylon de 20 m., mosquetón para amarre del cinturón y elementos metálicos de acero inoxidable, homologado CE, (amortizable en 5 obras).

| Código | Ud | Descripción | Rendimiento | Precio | Importe |
|---|---|---|---|---|---|
| P31IC070 | ud | ANTICAIDAS AUTOMAT. TRAB. VERT. (material; 13/09/2017) | 0.2 | 66.75 | 13.35 |
| %MA | % | MEDIOS AUXILIARES | 2 % | 13.35 | 0.27 |
|  |  | Total |  |  | 13.62 |

**E28PIC055** Ud DISPOSITIVO ANTICAIDAS T. HORIZ. (11/07/2000)
5 Ud × 15.49 (15.95 con costes indirectos) = 79.75
Dispositivo anticaídas recomendado para trabajos en pendiente con amarre fijo, cierre y apertura de doble seguridad, deslizamiento manual y bloqueo automático, equipado con una cuerda de nylon de 20 m., mosquetón para amarre del cinturón y elementos metálicos de acero inoxidable, homologado CE, (amortizable en 5 obras).

| Código | Ud | Descripción | Rendimiento | Precio | Importe |
|---|---|---|---|---|---|
| P31IC075 | ud | ANTICAIDAS AUTOMAT. TRAB. HORIZ. (material; 11/07/2000) | 0.2 | 75.94 | 15.19 |
| %MA | % | MEDIOS AUXILIARES | 2 % | 15.19 | 0.30 |
|  |  | Total |  |  | 15.49 |

**E28PIC060** Ml LINEA HORIZONTAL DE SEGURIDAD (11/07/2000)
56 Ml × 9.32 (9.6 con costes indirectos) = 537.60
Línea horizontal de seguridad para anclaje y desplazamiento de cinturones de seguridad con cuerda para dispositivo anticaída, D=14 mm., y anclaje autoblocante de fijación de mosquetones de los cinturones, i/desmontaje.

| Código | Ud | Descripción | Rendimiento | Precio | Importe |
|---|---|---|---|---|---|
| O0101OF | h. | OFICIAL 1ª | 0.1 | 15.29 | 1.53 |
| O0105OF | h | PEÓN ORDINARIO | 0.1 | 14.02 | 1.40 |
| P31IC070 | ud | ANTICAIDAS AUTOMAT. TRAB. VERT. | 0.07 | 66.75 | 4.67 |
| P31IC080 | m. | CUERDA GUIA ANTICAIDA NYLON 14MM (material; 11/07/2000) | 1.05 | 1.47 | 1.54 |
| %MA | % | MEDIOS AUXILIARES | 2 % | 9.14 | 0.18 |
|  |  | Total |  |  | 9.32 |

**E28PIC065** Ml LINEA VERTICAL DE SEGURIDAD (11/07/2000)
36 Ml × 8.54 (8.8 con costes indirectos) = 316.80
Línea vertical de seguridad para anclaje y desplazamiento de cinturones de seguridad con cuerda para dispositivo anticaída, D=14 mm., y anclaje autoblocante de fijación de mosquetones de los cinturones, i/desmontaje.

| Código | Ud | Descripción | Rendimiento | Precio | Importe |
|---|---|---|---|---|---|
| O0101OF | h. | OFICIAL 1ª | 0.05 | 15.29 | 0.76 |
| O0105OF | h | PEÓN ORDINARIO | 0.1 | 14.02 | 1.40 |
| P31IC070 | ud | ANTICAIDAS AUTOMAT. TRAB. VERT. | 0.07 | 66.75 | 4.67 |
| P31IC080 | m. | CUERDA GUIA ANTICAIDA NYLON 14MM | 1.05 | 1.47 | 1.54 |
| %MA | % | MEDIOS AUXILIARES | 2 % | 8.37 | 0.17 |
|  |  | Total |  |  | 8.54 |

| Medición | Uds. | Largo | Parcial |
|---|---|---|---|
|  | 3 | 12 | 36.00 |
| Total |  |  | 36 |

**E28PIC180** Ud ARNÉS DORSAL C/ANTICAIDAS (11/07/2000)
6 Ud × 31.99 (32.95 con costes indirectos) = 197.70
Arnés de seguridad con amarre dorsal fabricado con cincha de nylon de 45 mm. y elementos metálicos de acero inoxidable, incluso dispositivo anticaídas de cierre y apertura de doble seguridad, deslizamiento y bloqueo automático, equipado con cuerda de nylon D=15,5 mm. y 20 m. de longitud, mosquetón de amarre de 24 mm., homologado CE. Amortizable en 5 obras. Recomendado para trabajos en vertical.

| Código | Ud | Descripción | Rendimiento | Precio | Importe |
|---|---|---|---|---|---|
| P31IC180 | ud | EQUIPO ARNÉS AMARRE DORSAL (material; 11/07/2000) | 0.2 | 156.8 | 31.36 |
| %MA | % | MEDIOS AUXILIARES | 2 % | 31.36 | 0.63 |
|  |  | Total |  |  | 31.99 |

**E28PIC070** Ud CINTURON ANTILUMBAGO (31/01/2000)
5 Ud × 6.27 (6.46 con costes indirectos) = 32.30
Cinturón antilumbago, antivibratorio homologado, (amortizable en 4 usos).

| Código | Ud | Descripción | Rendimiento | Precio | Importe |
|---|---|---|---|---|---|
| P31IC050 | ud | FAJA PROTECCIÓN LUMBAR (material; 31/01/2000) | 0.25 | 24.58 | 6.15 |
| %MA | % | MEDIOS AUXILIARES | 2 % | 6.15 | 0.12 |
|  |  | Total |  |  | 6.27 |

**E28PIC080** Ud CINTURON PORTAHERRAMIENTAS (31/01/2000)
8 Ud × 6.01 (6.19 con costes indirectos) = 49.52
Cinturón portaherramientas, (amortizable en 4 usos).

| Código | Ud | Descripción | Rendimiento | Precio | Importe |
|---|---|---|---|---|---|
| P31IC060 | ud | CINTURÓN PORTAHERRAMIENTAS (material; 31/01/2000) | 0.25 | 23.55 | 5.89 |
| %MA | % | MEDIOS AUXILIARES | 2 % | 5.89 | 0.12 |
|  |  | Total |  |  | 6.01 |

**E28PIC090** Ud MONO DE TRABAJO (15/06/2010)
39 Ud × 14.6 (15.04 con costes indirectos) = 586.56
Mono de trabajo de una pieza de poliéster-algodón.

| Código | Ud | Descripción | Rendimiento | Precio | Importe |
|---|---|---|---|---|---|
| P31IC090 | ud | MONO DE TRABAJO POLIÉSTER-ALGOD. (material; 13/09/2017) | 1 | 14.31 | 14.31 |
| %MA | % | MEDIOS AUXILIARES | 2 % | 14.31 | 0.29 |
|  |  | Total |  |  | 14.6 |

**E28PIC100** Ud TRAJE IMPERMEABLE (15/06/2010)
10 Ud × 8.69 (8.95 con costes indirectos) = 89.50
Traje impermeable de trabajo, 2 piezas de PVC.

| Código | Ud | Descripción | Rendimiento | Precio | Importe |
|---|---|---|---|---|---|
| P31IC100 | ud | TRAJE IMPERMEABLE 2 P. PVC (material; 13/09/2017) | 1 | 8.52 | 8.52 |
| %MA | % | MEDIOS AUXILIARES | 2 % | 8.52 | 0.17 |
|  |  | Total |  |  | 8.69 |

**E28PIC130** Ud MANDIL CUERO PARA SOLDADOR (31/01/2000)
3 Ud × 4.1 (4.22 con costes indirectos) = 12.66
Mandil de cuero para soldador, (amortizable en 3 usos).

| Código | Ud | Descripción | Rendimiento | Precio | Importe |
|---|---|---|---|---|---|
| P31IC130 | ud | MANDIL CUERO PARA SOLDADOR (material; 31/01/2000) | 0.333 | 12.08 | 4.02 |
| %MA | % | MEDIOS AUXILIARES | 2 % | 4.02 | 0.08 |
|  |  | Total |  |  | 4.1 |

**E28PIM010** Ud PAR GUANTES DE GOMA LATEX-ANTIC. (31/01/2000)
25 Ud × 1.36 (1.4 con costes indirectos) = 35.00
Par guantes de goma latex-anticorte.

| Código | Ud | Descripción | Rendimiento | Precio | Importe |
|---|---|---|---|---|---|
| P31IM010 | ud | PAR GUANTES DE GOMA LÁTEX-ANTIC. (material; 31/01/2000) | 1 | 1.33 | 1.33 |
| %MA | % | MEDIOS AUXILIARES | 2 % | 1.33 | 0.03 |
|  |  | Total |  |  | 1.36 |

**E28PIM040** Ud PAR GUANTES DE USO GENERAL (31/01/2000)
39 Ud × 1.51 (1.56 con costes indirectos) = 60.84
Par de guantes de uso general de lona y serraje.

| Código | Ud | Descripción | Rendimiento | Precio | Importe |
|---|---|---|---|---|---|
| P31IM030 | ud | PAR GUANTES USO GENERAL SERRAJE (material; 31/01/2000) | 1 | 1.48 | 1.48 |
| %MA | % | MEDIOS AUXILIARES | 2 % | 1.48 | 0.03 |
|  |  | Total |  |  | 1.51 |

**E28PIM060** Ud PAR GUANTES PARA SOLDADOR (31/01/2000)
3 Ud × 1.06 (1.09 con costes indirectos) = 3.27
Par de guantes para soldador, (amortizables en 3 usos).

| Código | Ud | Descripción | Rendimiento | Precio | Importe |
|---|---|---|---|---|---|
| P31IM040 | ud | PAR GUANTES P/SOLDADOR (material; 31/01/2000) | 0.333 | 3.12 | 1.04 |
| %MA | % | MEDIOS AUXILIARES | 2 % | 1.04 | 0.02 |
|  |  | Total |  |  | 1.06 |

**E28PIP050** Ud PAR DE POLAINAS SOLDADURA (31/01/2000)
3 Ud × 2.4 (2.47 con costes indirectos) = 7.41
Par de polainas para soldador, (amortizables en 3 usos).

| Código | Ud | Descripción | Rendimiento | Precio | Importe |
|---|---|---|---|---|---|
| P31IP050 | ud | PAR POLAINAS PARA SOLDADOR (material; 31/01/2000) | 0.333 | 7.07 | 2.35 |
| %MA | % | MEDIOS AUXILIARES | 2 % | 2.35 | 0.05 |
|  |  | Total |  |  | 2.4 |

**E28PIP010** Ud PAR DE BOTAS DE AGUA (31/01/2000)
10 Ud × 8.94 (9.21 con costes indirectos) = 92.10
Par de botas de agua.

| Código | Ud | Descripción | Rendimiento | Precio | Importe |
|---|---|---|---|---|---|
| P31IP010 | ud | PAR BOTAS ALTAS DE AGUA (NEGRAS) (material; 31/01/2000) | 1 | 8.76 | 8.76 |
| %MA | % | MEDIOS AUXILIARES | 2 % | 8.76 | 0.18 |
|  |  | Total |  |  | 8.94 |

**E28PIP030** Ud PAR DE BOTAS C/PUNTERA METAL. (15/06/2010)
39 Ud × 6.79 (6.99 con costes indirectos) = 272.61
Par de botas de seguridad con puntera metálica para refuerzo y plantillas de acero flexibles, para riesgos de perforación, (amortizables en 3 usos).

| Código | Ud | Descripción | Rendimiento | Precio | Importe |
|---|---|---|---|---|---|
| P31IP020 | ud | PAR BOTAS DE AGUA DE SEGURIDAD (material; 13/09/2017) | 0.333 | 20 | 6.66 |
| %MA | % | MEDIOS AUXILIARES | 2 % | 6.66 | 0.13 |
|  |  | Total |  |  | 6.79 |

**E28PIP070** Ud PAR PLANTILLAS RESIS.PERFORACION (11/07/2000)
20 Ud × 2.03 (2.09 con costes indirectos) = 41.80
Par de plantillas de protección frente a riesgos de perforación (amortizable en 3 usos).

| Código | Ud | Descripción | Rendimiento | Precio | Importe |
|---|---|---|---|---|---|
| P31IP040 | ud | PAR PLANTILLAS RESIS.PERFORACION (material; 11/07/2000) | 0.333 | 5.98 | 1.99 |
| %MA | % | MEDIOS AUXILIARES | 2 % | 1.99 | 0.04 |
|  |  | Total |  |  | 2.03 |

**E28RC125** Ud PARKA PARA EL FRÍO (15/06/2010)
39 Ud × 10.62 (10.94 con costes indirectos) = 426.66
Parka de abrigo para el frío, (amortizable en 3 usos).

| Código | Ud | Descripción | Rendimiento | Precio | Importe |
|---|---|---|---|---|---|
| P31IC115 | ud | PARKA PARA FRÍO (material; 13/09/2017) | 0.333 | 31.26 | 10.41 |
| %MA | % | MEDIOS AUXILIARES | 2 % | 10.41 | 0.21 |
|  |  | Total |  |  | 10.62 |

**E28RC150** Ud PETO REFLECTANTE DE SEGURIDAD (15/06/2010)
39 Ud × 4.11 (4.23 con costes indirectos) = 164.97
Peto reflectante de seguridad personal en colores amarillo y rojo, (amortizable en 3 usos).

| Código | Ud | Descripción | Rendimiento | Precio | Importe |
|---|---|---|---|---|---|
| P31IC140 | ud | PETO REFLECTANTE A/R. (material; 13/09/2017) | 0.333 | 12.1 | 4.03 |
| %MA | % | MEDIOS AUXILIARES | 2 % | 4.03 | 0.08 |
|  |  | Total |  |  | 4.11 |

**E28RP150** Ud PAR RODILLERAS (17/02/2005)
6 Ud × 2.69 (2.77 con costes indirectos) = 16.62
Par de rodilleras ajustables de protección ergonómica, (amortizables en 3 usos).

| Código | Ud | Descripción | Rendimiento | Precio | Importe |
|---|---|---|---|---|---|
| P31IP100 | ud | PAR RODILLERAS (material; 17/02/2005) | 0.333 | 7.93 | 2.64 |
| %MA | % | MEDIOS AUXILIARES | 2 % | 2.64 | 0.05 |
|  |  | Total |  |  | 2.69 |

**E28RP160** Ud ALMOHADILLA DE POLIURETANO (17/02/2005)
6 Ud × 6.56 (6.76 con costes indirectos) = 40.56
Almohadilla de poliuretano para la protección de las rodillas, (amortizable en 3 usos).

| Código | Ud | Descripción | Rendimiento | Precio | Importe |
|---|---|---|---|---|---|
| P31IP120 | ud | ALMOHADILLA DE POLIURETANO (material; 17/02/2005) | 0.333 | 19.3102 | 6.43 |
| %MA | % | MEDIOS AUXILIARES | 2 % | 6.43 | 0.13 |
|  |  | Total |  |  | 6.56 |

**E28RSI050** Ud EQUIPO PARA CONSTRUCCIONES METÁLICAS (15/06/2010)
3 Ud × 102.03 (105.09 con costes indirectos) = 315.27
Equipo completo para construcciones metálicas compuesto por un arnés de seguridad con amarre dorsal y torsal doble regulación, cinturón de amarre lateral con anillas forjadas, un anticaídas 10 m. de cable, un distanciador, incluso bolsa portaequipos. Amortizable en 5 obras.

| Código | Ud | Descripción | Rendimiento | Precio | Importe |
|---|---|---|---|---|---|
| P31IS740 | ud | EQUIPO CONSTRUCCIONES METÁLICAS (material; 13/09/2017) | 0.2 | 500.15 | 100.03 |
| %MA | % | MEDIOS AUXILIARES | 2 % | 100.03 | 2.00 |
|  |  | Total |  |  | 102.03 |

### SCAP0294 PROTECCIONES COLECTIVAS (31/01/2000)
Importe: 31427.65

**E28PB163** Ml VALLA ENREJADO GALVANIZADO (15/06/2010)
326.25 Ml × 2.91 (3 con costes indirectos) = 978.75
Valla metálica móvil de módulos prefabricados de 3,00x2,00 m. de altura, enrejados de 330x70 mm. y D=5 mm. de espesor, bastidores horizontales de D=42 mm. y 1,50 mm. de espesor, todo ello galvanizado en caliente, sobre soporte de hormigón prefabricado de 230x600x150 mm, separados cada 3,00 m., accesorios de fijación, considerando 5 usos, incluso montaje y desmontaje.

| Código | Ud | Descripción | Rendimiento | Precio | Importe |
|---|---|---|---|---|---|
| O0103OF | h | AYUDANTE | 0.05 | 14.36 | 0.72 |
| O0105OF | h | PEÓN ORDINARIO | 0.05 | 14.02 | 0.70 |
| P31CB110 | m. | VALLA ENREJADO MÓVIL 3X2M. (material; 13/09/2017) | 0.2 | 7.15 | 1.43 |
| %MA | % | MEDIOS AUXILIARES | 2 % | 2.85 | 0.06 |
|  |  | Total |  |  | 2.91 |

| Medición | Uds. | Largo | Parcial |
|---|---|---|---|
| CERRAMIENTO PARCELA | 1 | 326.25 | 326.25 |
| Total |  |  | 326.25 |

**E28PB176** Ud PUERTA PEATONAL CHAPA 1X2 M. (15/06/2010)
1 Ud × 38.96 (40.13 con costes indirectos) = 40.13
Puerta peatonal de chapa galvanizada trapezoidal de 1,00x2,00 m. para colocación en valla de cerramiento de las mismas características, considerando 5 usos, montaje y desmontaje.

| Código | Ud | Descripción | Rendimiento | Precio | Importe |
|---|---|---|---|---|---|
| O0103OF | h | AYUDANTE | 0.05 | 14.36 | 0.72 |
| O0105OF | h | PEÓN ORDINARIO | 0.05 | 14.02 | 0.70 |
| P31CB121 | ud | PUERTA CHAPA GALVANIZADA 1X2 M. (material; 13/09/2017) | 0.2 | 183.88 | 36.78 |
| %MA | % | MEDIOS AUXILIARES | 2 % | 38.20 | 0.76 |
|  |  | Total |  |  | 38.96 |

**E28PB177** Ud PUERTA CAMIÓN CHAPA 4X2 M. (15/06/2010)
1 Ud × 94.33 (97.16 con costes indirectos) = 97.16
Puerta camión de chapa galvanizada trapezoidal de 4,00x2,00 m. para colocación en valla de cerramiento de las mismas características, considerando 5 usos, montaje y desmontaje.

| Código | Ud | Descripción | Rendimiento | Precio | Importe |
|---|---|---|---|---|---|
| O0103OF | h | AYUDANTE | 0.05 | 14.36 | 0.72 |
| O0105OF | h | PEÓN ORDINARIO | 0.05 | 14.02 | 0.70 |
| P31CB120 | ud | PUERTA CHAPA GALVANIZADA 4X2 M. (material; 13/09/2017) | 0.2 | 455.31 | 91.06 |
| %MA | % | MEDIOS AUXILIARES | 2 % | 92.48 | 1.85 |
|  |  | Total |  |  | 94.33 |

**E28PCE030** Ud TOMA DE TIERRA R80 OH;R=150 OH.M (31/01/2000)
1 Ud × 78.58 (80.94 con costes indirectos) = 80.94
Toma de tierra para una resistencia de tierra R</=80 Ohmios y una resistividad R=150 Oh.m. formada por arqueta de ladrillo macizo de 38x38x30 cm., tapa de hormigón armado, tubo de PVC de D=75 mm., electrodo de acero cobrizado 14,3 mm. y 200 cm., de profundidad hincado en el terreno, línea de t.t. de cobre desnudo de 35 mm2., con abrazadera a la pica, totalmente instalado.

| Código | Ud | Descripción | Rendimiento | Precio | Importe |
|---|---|---|---|---|---|
| O0101OF | h. | OFICIAL 1ª | 1.5 | 15.29 | 22.94 |
| O0103OF | h | AYUDANTE | 0.75 | 14.36 | 10.77 |
| P01DG005 | mud | LADRILLO PERF N/VISTO LISO 25X12X7 | 0.052 | 61 | 3.17 |
| AMC5 | M3 | MORTERO CEMENTO M-5 | 0.02 | 66.26 | 1.33 |
| AMC75 | M3 | MORTERO CEMENTO M-7,5 | 0.015 | 73.51 | 1.10 |
| P02AC010 | ud | TAPA ARQUETA HA 50X50X6 CM. (material; 11/07/2000) | 1 | 10.04 | 10.04 |
| P02TC030 | ud | CODO 87,5º PVC SAN.J.PEG. 75 MM. (material; 11/07/2000) | 0.5 | 1.04 | 0.52 |
| P31CE040 | m. | PICA COBRE P/TOMA TIERRA 14,3 (material; 31/01/2000) | 2 | 5.48 | 10.96 |
| P31CE020 | m. | CABLE COBRE DESNUDO D=35 MM. (material; 31/01/2000) | 3 | 3.17 | 9.51 |
| P31CE050 | ud | GRAPA PARA PICA (material; 31/01/2000) | 1 | 1.43 | 1.43 |
| P15EC020 | ud | PUENTE DE PRUEBA (material; 31/01/2000) | 1 | 5.27 | 5.27 |
| %MA | % | MEDIOS AUXILIARES | 2 % | 77.04 | 1.54 |
|  |  | Total |  |  | 78.58 |

**E28PE130** Ud CUADRO SECUNDARIO OBRA PMÁX.40KW (15/06/2010)
4 Ud × 209.31 (215.59 con costes indirectos) = 862.36
Cuadro secundario de obra para una potencia máxima de 40 kW. compuesto por armario metálico con revestimiento de poliéster, de 90x60 cm., índice de protección IP 559, con cerradura, interruptor automático magnetotérmico+diferencial de 4x125 A., dos interruptores automático magnetotérmico de 4x63 A., dos de 4x30 A., dos de 2x25 A. y dos de 2x16 A., dos bases de enchufe IP 447 de 400 V. 63 A. 3p+T., dos de 400 V. 32 A. 3p+T., dos de 230 V. 32 A. 2p+T. y dos de 230 V. 16 A. 2p+T. incluyendo cableado, rótulos de identificación de circuitos, bornes de salida y p.p. de conexión a tierra, para una resistencia no superior de 80 Ohmios, instalado, (amortizable en 4 obras).

| Código | Ud | Descripción | Rendimiento | Precio | Importe |
|---|---|---|---|---|---|
| P31CE160 | ud | CUADRO SECUNDARIO OBRA PMÁX.40KW (material; 13/09/2017) | 0.25 | 820.84 | 205.21 |
| %MA | % | MEDIOS AUXILIARES | 2 % | 205.21 | 4.10 |
|  |  | Total |  |  | 209.31 |

**E28PCE040** Ud TRANSFORMADOR DE SEGURIDAD (31/01/2000)
1 Ud × 29.48 (30.36 con costes indirectos) = 30.36
Transformador de seguridad con primario para 220 V. y secundario de 24 V. y 1000 W., totalmente instalado, (amortizable en 5 usos).

| Código | Ud | Descripción | Rendimiento | Precio | Importe |
|---|---|---|---|---|---|
| O0101OF | h. | OFICIAL 1ª | 0.1 | 15.29 | 1.53 |
| P31CE060 | ud | TRANSFORMADOR SEG. 24 V. 1000 W. (material; 31/01/2000) | 0.2 | 136.84 | 27.37 |
| %MA | % | MEDIOS AUXILIARES | 2 % | 28.90 | 0.58 |
|  |  | Total |  |  | 29.48 |

**E41GG201** Ml PROT.H.CRUCE DE LINEAS CONDUC (15/06/2010)
65 Ml × 16.25 (16.74 con costes indirectos) = 1088.10
Protección horizontal enterrada, realizada con tubería de PVC. D=80 mm. para cruce de líneas de conducción en pasos, incluso apertura de zanja a mano y posterior tapado.

| Código | Ud | Descripción | Rendimiento | Precio | Importe |
|---|---|---|---|---|---|
| P42GE601 | ml | PROT.H.CRUCE LINEAS CONDUC. (material; 13/09/2017) | 1 | 15.93 | 15.93 |
| %MA | % | MEDIOS AUXILIARES | 2 % | 15.93 | 0.32 |
|  |  | Total |  |  | 16.25 |

**E28PE010** Ud LÁMPARA PORTATIL MANO (31/01/2000)
5 Ud × 3.84 (3.96 con costes indirectos) = 19.80
Lámpara portátil de mano, con cesto protector y mango aislante, (amortizable en 3 usos).

| Código | Ud | Descripción | Rendimiento | Precio | Importe |
|---|---|---|---|---|---|
| P31CE010 | ud | LÁMPARA PORTÁTIL MANO (material; 31/01/2000) | 0.333 | 11.28 | 3.76 |
| %MA | % | MEDIOS AUXILIARES | 2 % | 3.76 | 0.08 |
|  |  | Total |  |  | 3.84 |

**E28PCA020** Ud TAPA PROVISIONAL ARQUETA 51X51 (15/06/2010)
78 Ud × 4.44 (4.57 con costes indirectos) = 356.46
Tapa provisional para arquetas de 51x51 cm., huecos de forjado o asimilables, formada mediante tablones de madera de 20x5 cms. armados mediante clavazón, incluso colocación, (amortizable en dos usos).

| Código | Ud | Descripción | Rendimiento | Precio | Importe |
|---|---|---|---|---|---|
| O0105OF | h | PEÓN ORDINARIO | 0.05 | 14.02 | 0.70 |
| P31CA020 | ud | TAPA PROVISIONAL ARQUETA 51X51 (material; 13/09/2017) | 0.5 | 5.29 | 2.65 |
| PM | ud | PEQUEÑO MATERIAL | 1 | 1 | 1.00 |
| %MA | % | MEDIOS AUXILIARES | 2 % | 4.35 | 0.09 |
|  |  | Total |  |  | 4.44 |

**E28PCA120** Ud TAPA PROVISIONAL POZO 100X100 (15/06/2010)
2 Ud × 11.4 (11.74 con costes indirectos) = 23.48
Tapa provisional para pozos, pilotes o asimilables de 100x100 cms., formada mediante tablones de madera de 20x5 cms. armados mediante encolado y clavazón, zócalo de 20 cms. de altura, incluso fabricación y colocación, (amortizable en dos usos).

| Código | Ud | Descripción | Rendimiento | Precio | Importe |
|---|---|---|---|---|---|
| O0105OF | h | PEÓN ORDINARIO | 0.3 | 14.02 | 4.21 |
| P31CA120 | ud | TAPA PROVISIONAL POZO 100X100 (material; 27/02/2011) | 0.5 | 11.93 | 5.97 |
| PM | ud | PEQUEÑO MATERIAL | 1 | 1 | 1.00 |
| %MA | % | MEDIOS AUXILIARES | 2 % | 11.18 | 0.22 |
|  |  | Total |  |  | 11.4 |

**E28PB080** Ml BARAN. ESCALERA PUNTALES, MADERA (31/01/2000)
67.4 Ml × 7.05 (7.26 con costes indirectos) = 489.32
Barandilla de protección de escaleras, compuesta por puntales metálicos telescópicos cada 1,5 m. (amortizable en 8 usos), pasamanos formado por tablón de madera de pino de 20x5 cm., rodapié y travesaño intermedio de 15x5 cm. (amortizable en 3 usos), incluso colocación y desmontaje.

| Código | Ud | Descripción | Rendimiento | Precio | Importe |
|---|---|---|---|---|---|
| O0101OF | h. | OFICIAL 1ª | 0.1 | 15.29 | 1.53 |
| O0105OF | h | PEÓN ORDINARIO | 0.1 | 14.02 | 1.40 |
| P13CP100 | ud | PUNTAL TELESC. NORMAL 1,75-3,10 (maquinaria; 31/01/2000) | 0.15 | 13.35 | 2.00 |
| P31CB035 | m3 | TABLONCILLO MADERA PINO 20X5 CM. (material; 13/09/2017) | 0.004 | 190.94 | 0.76 |
| P31CB040 | m3 | TABLA MADERA PINO 15X5 CM. (material; 13/09/2017) | 0.004 | 180 | 0.72 |
| P31CB220 | ud | BRIDA SOPORTE PARA BARANDILLA (material; 31/01/2000) | 0.3 | 1.66 | 0.50 |
| %MA | % | MEDIOS AUXILIARES | 2 % | 6.91 | 0.14 |
|  |  | Total |  |  | 7.05 |

| Medición | Uds. | Largo | Parcial |
|---|---|---|---|
|  | 1 | 39.89 | 39.89 |
|  | 1 | 16.61 | 16.61 |
| ASCENSOR | 2 | 2.7 | 5.40 |
|  | 2 | 2.75 | 5.50 |
| Total |  |  | 67.4 |

**E28PR060** M2 PROTECCIÓN ANDAMIO C/MALLA (15/06/2010)
1059.86 M2 × 1.7 (1.75 con costes indirectos) = 1854.76
Protección vertical de andamiada con malla tupida de tejido plástico, amortizable en dos usos, i/p.p. de cuerdas de sujeción, colocación y desmontaje.

| Código | Ud | Descripción | Rendimiento | Precio | Importe |
|---|---|---|---|---|---|
| O0105OF | h | PEÓN ORDINARIO | 0.08 | 14.02 | 1.12 |
| P31CR020 | m2 | MALLA TUPIDA TEJIDO SINTÉTICO (material; 13/09/2017) | 0.5 | 1.1 | 0.55 |
| %MA | % | MEDIOS AUXILIARES | 2 % | 1.67 | 0.03 |
|  |  | Total |  |  | 1.7 |

| Medición | Uds. | Largo | Alto | Parcial |
|---|---|---|---|---|
| FABRICAS DE LADRILLO PERIMETRALES |  |  |  |  |
|  | 1 | 907.7 | 1 | 907.70 |
|  | 1 | 152.16 | 1 | 152.16 |
| Total |  |  |  | 1059.86 |

**E28PCB100** Ml BARANDILLA ANDAMIOS CON TUBOS (31/01/2000)
494.36 Ml × 3.77 (3.88 con costes indirectos) = 1918.12
Barandilla de protección de perímetros de andamios tubulares, (PARA TODA LA ALTURA DE LA FACHADA), compuesta por pasamanos y travesaño intermedio formado por tubo 50 mm. , pintado en amarillo y negro, y rodapié de madera de pino de 15x5 cm., incluso montaje y desmontaje. Ordenanza General de Seguridad e Higiene del 9-3-71 Art. 20.

| Código | Ud | Descripción | Rendimiento | Precio | Importe |
|---|---|---|---|---|---|
| O0101OF | h. | OFICIAL 1ª | 0.08 | 15.29 | 1.22 |
| O0105OF | h | PEÓN ORDINARIO | 0.08 | 14.02 | 1.12 |
| P31CB210 | m. | PASAMANOS TUBO D=50 MM. (material; 31/01/2000) | 0.12 | 4.73 | 0.57 |
| P31CB040 | m3 | TABLA MADERA PINO 15X5 CM. | 0.003 | 180 | 0.54 |
| P31CB220 | ud | BRIDA SOPORTE PARA BARANDILLA | 0.15 | 1.66 | 0.25 |
| %MA | % | MEDIOS AUXILIARES | 2 % | 3.70 | 0.07 |
|  |  | Total |  |  | 3.77 |

| Medición | Uds. | Largo | Parcial |
|---|---|---|---|
|  | 1 | 41.33 | 41.33 |
|  | 1 | 38.2 | 38.20 |
|  | 1 | 21.75 | 21.75 |
|  | 1 | 13.27 | 13.27 |
|  | 1 | 34.98 | 34.98 |
|  | 1 | 14.45 | 14.45 |
|  | 1 | 27.28 | 27.28 |
|  | 1 | 39.7 | 39.70 |
|  | 1 | 41.33 | 41.33 |
|  | 1 | 38.2 | 38.20 |
|  | 1 | 21.75 | 21.75 |
|  | 1 | 13.27 | 13.27 |
|  | 1 | 34.98 | 34.98 |
|  | 1 | 14.45 | 14.45 |
|  | 1 | 27.28 | 27.28 |
|  | 1 | 39.7 | 39.70 |
|  | 1 | 32.44 | 32.44 |
| Total |  |  | 494.36 |

**E28PM020** Ml PLATAFORMA TRABAJO VOLADA 1 M. (31/01/2000)
5 Ml × 9.36 (9.64 con costes indirectos) = 48.20
Plataforma volada de protección formada por perfiles metálicos IPN separados 2,50 m. y vuelo de 1 m. (amortizable en 20 usos) anclados y apuntalados al forjado como base y plataforma de madera con 5 tablones de 0,20x0,07 m. (amortizable en 10 usos) montada, incluso desmontaje.

| Código | Ud | Descripción | Rendimiento | Precio | Importe |
|---|---|---|---|---|---|
| O0101OF | h. | OFICIAL 1ª | 0.2 | 15.29 | 3.06 |
| O0103OF | h | AYUDANTE | 0.2 | 14.36 | 2.87 |
| P31CM075 | ud | SOPORTE METÁLICO IPN-140 (material; 31/01/2000) | 0.02 | 20.71 | 0.41 |
| P13CP100 | ud | PUNTAL TELESC. NORMAL 1,75-3,10 | 0.08 | 13.35 | 1.07 |
| P31CB030 | m3 | TABLÓN MADERA PINO 20X7 CM. (material; 13/09/2017) | 0.002 | 190.94 | 0.38 |
| P31CR130 | ud | GANCHO ANCLAJE FORJADO D=16 MM. (material; 31/01/2000) | 0.8 | 1.74 | 1.39 |
| %MA | % | MEDIOS AUXILIARES | 2 % | 9.18 | 0.18 |
|  |  | Total |  |  | 9.36 |

| Medición | Uds. | Largo | Parcial |
|---|---|---|---|
|  | 2 | 2.5 | 5.00 |
| Total |  |  | 5 |

**ED41GC001** m RED SEGURIDAD PERÍMETRO FORJADO 1ª PUESTA (10/11/2000)
494.36 m × 16.81 (17.31 con costes indirectos) = 8557.37
m. Red de seguridad en perímetro de forjado de poliamida de hilo de D=4 mm y malla de 75x75 mm de 10 m de altura, incluso pescante metálico tipo horca de 8 m de altura, anclajes de red, pescante y cuerdas de unión de paños de red, en primera puesta.

| Código | Ud | Descripción | Rendimiento | Precio | Importe |
|---|---|---|---|---|---|
| O0102OF | h. | OFICIAL 2ª | 0.25 | 14.72 | 3.68 |
| O0105OF | h | PEÓN ORDINARIO | 0.25 | 14.02 | 3.51 |
| P42GC010 | ud | PESCANTE METÁLICO. (material) | 0.03 | 54.81 | 1.64 |
| P42GA001 | m2 | RED DE SEGURIDAD H=10 M. (material; 13/09/2017) | 6 | 1.2 | 7.20 |
| P42GC001 | ud | ANCLAJE SOPORTE PESCANTE. (material) | 0.25 | 0.82 | 0.21 |
| P42GC005 | ud | ANCLAJE RED A FORJADO. (material; 13/12/2000) | 2 | 0.12 | 0.24 |
| %MA | % | MEDIOS AUXILIARES | 2 % | 16.48 | 0.33 |
|  |  | Total |  |  | 16.81 |

| Medición | Uds. | Largo | Parcial |
|---|---|---|---|
|  | 1 | 41.33 | 41.33 |
|  | 1 | 38.2 | 38.20 |
|  | 1 | 21.75 | 21.75 |
|  | 1 | 13.27 | 13.27 |
|  | 1 | 34.98 | 34.98 |
|  | 1 | 14.45 | 14.45 |
|  | 1 | 27.28 | 27.28 |
|  | 1 | 39.7 | 39.70 |
|  | 1 | 41.33 | 41.33 |
|  | 1 | 38.2 | 38.20 |
|  | 1 | 21.75 | 21.75 |
|  | 1 | 13.27 | 13.27 |
|  | 1 | 34.98 | 34.98 |
|  | 1 | 14.45 | 14.45 |
|  | 1 | 27.28 | 27.28 |
|  | 1 | 39.7 | 39.70 |
|  | 1 | 32.44 | 32.44 |
| Total |  |  | 494.36 |

**E28PR050** Ml MALLA POLIETILENO DE SEGURIDAD (31/01/2000)
64.78 Ml × 1.14 (1.17 con costes indirectos) = 75.79
Malla de polietileno alta densidad con tratamiento antiultravioleta, color naranja de 1 m. de altura, tipo stopper, i/colocación y desmontaje, amortizable en tres usos.

| Código | Ud | Descripción | Rendimiento | Precio | Importe |
|---|---|---|---|---|---|
| O0105OF | h | PEÓN ORDINARIO | 0.06 | 14.02 | 0.84 |
| P31CR010 | m. | MALLA PLÁSTICA STOPPER 1,00 M. (material; 31/01/2000) | 0.333 | 0.84 | 0.28 |
| %MA | % | MEDIOS AUXILIARES | 2 % | 1.12 | 0.02 |
|  |  | Total |  |  | 1.14 |

| Medición | Uds. | Largo | Parcial |
|---|---|---|---|
| SEÑALIZACION EXCAVACIONES | 2 | 15.2 | 30.40 |
|  | 1 | 34.38 | 34.38 |
| Total |  |  | 64.78 |

**E28PCB120** Ml BARAND.PROTECCION LATERAL ZANJAS (31/01/2000)
60 Ml × 4.4 (4.53 con costes indirectos) = 271.80
Barandilla protección lateral de zanjas, formada por tres tabloncillos de madera de pino de 20x5 cm. y estaquillas de madera de D=8 cm. hincadas en el terreno cada 1,00 m. (amortizable en 3 usos), incluso colocación y desmontaje.

| Código | Ud | Descripción | Rendimiento | Precio | Importe |
|---|---|---|---|---|---|
| O0105OF | h | PEÓN ORDINARIO | 0.1 | 14.02 | 1.40 |
| P31CB030 | m3 | TABLÓN MADERA PINO 20X7 CM. | 0.011 | 190.94 | 2.10 |
| P31CB190 | m. | PUNTAL DE PINO 2,5 M D=8/10 (material; 31/01/2000) | 0.667 | 1.21 | 0.81 |
| %MA | % | MEDIOS AUXILIARES | 2 % | 4.31 | 0.09 |
|  |  | Total |  |  | 4.4 |

| Medición | Uds. | Largo | Parcial |
|---|---|---|---|
|  | 2 | 30 | 60.00 |
| Total |  |  | 60 |

**E28PCB180** Ud VALLA CONTENCION DE PEATONES (31/01/2000)
6 Ud × 6.55 (6.75 con costes indirectos) = 40.50
Valla de contención de peatones, metálica, prolongable de 2,50 m. de largo y 1 m. de altura, color amarillo, amortizable en 5 usos, incluso colocación y desmontaje.

| Código | Ud | Descripción | Rendimiento | Precio | Importe |
|---|---|---|---|---|---|
| O0105OF | h | PEÓN ORDINARIO | 0.1 | 14.02 | 1.40 |
| P31CB050 | ud | VALLA CONTENC. PEATONES 2,5X1 M. (material; 31/01/2000) | 0.2 | 25.09 | 5.02 |
| %MA | % | MEDIOS AUXILIARES | 2 % | 6.42 | 0.13 |
|  |  | Total |  |  | 6.55 |

**E28PCM015** Ml MARQUESINA PROTEC. 2,5 M. VUELO (31/01/2000)
2.5 Ml × 15.79 (16.26 con costes indirectos) = 40.65
Marquesina de protección con vuelo de 2,50 m., formada por módulos metálicos separados 2 m., (amortizable en 20 usos) compuestos por soporte mordaza, plataforma y plinto de tablas de madera de 20x5 cm. (amortizable en 10 usos), incluso montaje y desmontaje.

| Código | Ud | Descripción | Rendimiento | Precio | Importe |
|---|---|---|---|---|---|
| O0101OF | h. | OFICIAL 1ª | 0.3 | 15.29 | 4.59 |
| O0103OF | h | AYUDANTE | 0.3 | 14.36 | 4.31 |
| P31CR060 | ud | SOPORTE MORDAZA (material; 31/01/2000) | 0.025 | 119.63 | 2.99 |
| P31CR070 | ud | ANCLAJE/SOPORTE MORDAZA (material; 31/01/2000) | 0.025 | 62.52 | 1.56 |
| P31CR080 | ud | BRAZO PARA SOPORTE (material; 31/01/2000) | 0.025 | 59.48 | 1.49 |
| P31CB040 | m3 | TABLA MADERA PINO 15X5 CM. | 0.003 | 180 | 0.54 |
| %MA | % | MEDIOS AUXILIARES | 2 % | 15.48 | 0.31 |
|  |  | Total |  |  | 15.79 |

| Medición | Uds. | Largo | Parcial |
|---|---|---|---|
| ACCESO TRABAJADORES | 1 | 2.5 | 2.50 |
| Total |  |  | 2.5 |

**E28PCM100** Ud PASARELA MONTAJE FORJADO (31/01/2000)
4 Ud × 2.69 (2.77 con costes indirectos) = 11.08
Pasarela para montaje de forjados de 60 cm. de ancho formada por tablero de encofrar de 26 mm. de espesor y 2,50 m. de longitud (amortizable en 4 usos).

| Código | Ud | Descripción | Rendimiento | Precio | Importe |
|---|---|---|---|---|---|
| O0105OF | h | PEÓN ORDINARIO | 0.001 | 14.02 | 0.01 |
| P31CB180 | m2 | TABLERO ENCOFRAR 26 MM. 4 P. (material; 31/01/2000) | 1.5 | 1.75 | 2.63 |
| %MA | % | MEDIOS AUXILIARES | 2 % | 2.64 | 0.05 |
|  |  | Total |  |  | 2.69 |

**E28PCM130** M2 PASARELA METALICA SOBRE ZANJAS (31/01/2000)
2 M2 × 2.94 (3.03 con costes indirectos) = 6.06
Pasarela de protección de zanjas, pozos o hueco, en superficies horizontales con chapa de acero de 12 mm. , incluso colocación y desmontaje (amortiz. en 10 usos)

| Código | Ud | Descripción | Rendimiento | Precio | Importe |
|---|---|---|---|---|---|
| O0105OF | h | PEÓN ORDINARIO | 0.05 | 14.02 | 0.70 |
| MQ22FA001 | h | PALA CARGADORA 1,30 M³ | 0.1 | 18 | 1.80 |
| P31CB230 | m2 | PLANCHA DE ACERO DE E=12 MM. (material; 31/01/2000) | 0.1 | 3.79 | 0.38 |
| %MA | % | MEDIOS AUXILIARES | 2 % | 2.88 | 0.06 |
|  |  | Total |  |  | 2.94 |

**E42GA001** M2 RED HORIZONTAL ENCOFRADO (10/11/2000)
4979.29 M2 × 1.91 (1.97 con costes indirectos) = 9809.20
Red horizontal para protección de huecos de poliamida de hilo de D=4 mm. y malla de 75x75 mm. incluso colocación y desmontado.

| Código | Ud | Descripción | Rendimiento | Precio | Importe |
|---|---|---|---|---|---|
| O0102OF | h. | OFICIAL 2ª | 0.04 | 14.72 | 0.59 |
| O0105OF | h | PEÓN ORDINARIO | 0.04 | 14.02 | 0.56 |
| P42GA001 | m2 | RED DE SEGURIDAD H=10 M. | 0.3 | 1.2 | 0.36 |
| P42GC005 | ud | ANCLAJE RED A FORJADO. | 3 | 0.12 | 0.36 |
| %MA | % | MEDIOS AUXILIARES | 2 % | 1.87 | 0.04 |
|  |  | Total |  |  | 1.91 |

| Medición | Uds. | Largo | Ancho | Parcial |
|---|---|---|---|---|
| LOSA HORMIGON | 1 | 138.08 | 1 | 138.08 |
| PLANTA PRIMERA | 1 | 876.25 | 1 | 876.25 |
|  | 1 | 876.25 | 1 | 876.25 |
|  | 1 | 1034.5 | 1 | 1034.50 |
|  | 1 | 116.5 | 1 | 116.50 |
|  | 1 | 297.85 | 1 | 297.85 |
| CUBIERTA | 1 | 490.35 | 1 | 490.35 |
|  | 1 | 454.24 | 1 | 454.24 |
|  | 1 | 436.5 | 1 | 436.50 |
|  | 1 | 258.77 | 1 | 258.77 |
| Total |  |  |  | 4979.29 |

**E28PR030** Ml RED VERTICAL HUECOS VENTANAS (31/01/2000)
141.38 Ml × 3.88 (4 con costes indirectos) = 565.52
Red vertical de poliamida de hilo D=3 mm. y malla de 70x70 mm., de 5 m. de altura colocada en todos los huecos de ventanas y fijada con bastidor metálico, incluso colocación y desmontaje, (amortizable en diez usos).

| Código | Ud | Descripción | Rendimiento | Precio | Importe |
|---|---|---|---|---|---|
| O0101OF | h. | OFICIAL 1ª | 0.06 | 15.29 | 0.92 |
| O0105OF | h | PEÓN ORDINARIO | 0.06 | 14.02 | 0.84 |
| P31CR030 | m2 | RED SEGURIDAD POLIAMIDA 10X10 CM. (material; 31/01/2000) | 1 | 1.24 | 1.24 |
| P31CR140 | ud | GANCHO MONTAJE RED D=12 MM. (material; 31/01/2000) | 2 | 0.4 | 0.80 |
| %MA | % | MEDIOS AUXILIARES | 2 % | 3.80 | 0.08 |
|  |  | Total |  |  | 3.88 |

| Medición | Uds. | Largo | Ancho | Parcial |
|---|---|---|---|---|
| HUECOS PLANTA PRIMERA | 1 | 6.2 | 1 | 6.20 |
|  | 1 | 12.45 | 1 | 12.45 |
|  | 1 | 30.45 | 1 | 30.45 |
|  | 1 | 6.3 | 1 | 6.30 |
|  | 1 | 31.95 | 1 | 31.95 |
|  | 1 | 3.8 | 1 | 3.80 |
|  | 1 | 9.4 | 1 | 9.40 |
|  | 1 | 6.9 | 1 | 6.90 |
|  | 1 | 3.4 | 1 | 3.40 |
|  | 1 | 6.75 | 1 | 6.75 |
|  | 1 | 5.1 | 1 | 5.10 |
|  | 1 | 4.75 | 1 | 4.75 |
|  | 1 | 13.93 | 1 | 13.93 |
| Subtotal |  |  |  | 141.38 |
| Total |  |  |  | 141.38 |

**E28PH100** M2 PROTECCIÓN HUECO C/RED HORIZONT. (31/01/2000)
841.54 M2 × 4.05 (4.17 con costes indirectos) = 3509.22
Red horizontal de seguridad en cubrición de huecos formada por malla de poliamida de 10x10 cm. ennudada con cuerda de D=3 mm. y cuerda perimetral de D=10 mm. para amarre de la red a los anclajes de acero de D=10 mm. conectados a las armaduras perimetrales del hueco cada 50 cm. y cinta perimetral de señalización fijada a pies derechos. (amortizable en ocho usos).

| Código | Ud | Descripción | Rendimiento | Precio | Importe |
|---|---|---|---|---|---|
| O0101OF | h. | OFICIAL 1ª | 0.08 | 15.29 | 1.22 |
| O0104OF | h | PEÓN ESPECIALIZADO | 0.08 | 14.6 | 1.17 |
| P31CR030 | m2 | RED SEGURIDAD POLIAMIDA 10X10 CM. | 0.135 | 1.24 | 0.17 |
| P31SB010 | m. | CINTA BALIZAMIENTO BICOLOR 8 CM. | 1.428 | 0.07 | 0.10 |
| P31CR160 | m. | CUERDA DE ATADO REDES DE SEGURIDAD (material; 31/01/2000) | 1.28 | 0.39 | 0.50 |
| P31CR140 | ud | GANCHO MONTAJE RED D=12 MM. | 1.6 | 0.4 | 0.64 |
| P31SV050 | ud | POSTE GALVANIZADO 80X40X2 DE 2 M | 0.016 | 10.45 | 0.17 |
| %MA | % | MEDIOS AUXILIARES | 2 % | 3.97 | 0.08 |
|  |  | Total |  |  | 4.05 |

| Medición | Uds. | Largo | Ancho | Parcial |
|---|---|---|---|---|
| Patios | 5 | 116 | 1 | 580.00 |
| LUCERNARIOS | 1 | 4.66 | 1 | 4.66 |
|  | 1 | 24.1 | 1 | 24.10 |
| HUECOS ESCALERAS | 1 | 184.81 | 1 | 184.81 |
|  | 1 | 10.58 | 1 | 10.58 |
| HUECO LOSA | 1 | 37.39 | 1 | 37.39 |
| Total |  |  |  | 841.54 |

**E28PH110** M2 PROTECC. HORIZ. CUAJADO TABLONES (31/01/2000)
17 M2 × 6.56 (6.76 con costes indirectos) = 114.92
Protección horizontal de huecos con cuajado de tablones de madera de pino de 20x7 cm. unidos a clavazón, incluso instalación y desmontaje. (amortizable en 10 usos).

| Código | Ud | Descripción | Rendimiento | Precio | Importe |
|---|---|---|---|---|---|
| O0101OF | h. | OFICIAL 1ª | 0.15 | 15.29 | 2.29 |
| O0103OF | h | AYUDANTE | 0.15 | 14.36 | 2.15 |
| P31CB030 | m3 | TABLÓN MADERA PINO 20X7 CM. | 0.01 | 190.94 | 1.91 |
| P31CB200 | kg | PUNTAS PLANAS ACERO 20X100 (material; 31/01/2000) | 0.1 | 0.83 | 0.08 |
| %MA | % | MEDIOS AUXILIARES | 2 % | 6.43 | 0.13 |
|  |  | Total |  |  | 6.56 |

**E28PCF030** Ud EXTINTOR CO2 5 KG. (31/01/2000)
7 Ud × 70.19 (72.3 con costes indirectos) = 506.10
Extintor de nieve carbónica CO2, de eficacia 89B, con 5 kg. de agente extintor, modelo NC-5-P, con soporte y boquilla con difusor, según norma UNE 23110. Medida la unidad instalada.

| Código | Ud | Descripción | Rendimiento | Precio | Importe |
|---|---|---|---|---|---|
| O0105OF | h | PEÓN ORDINARIO | 0.1 | 14.02 | 1.40 |
| P31CI030 | ud | EXTINTOR CO2 5 KG. ACERO. 89B (material; 31/01/2000) | 1 | 67.41 | 67.41 |
| %MA | % | MEDIOS AUXILIARES | 2 % | 68.81 | 1.38 |
|  |  | Total |  |  | 70.19 |

| Medición | Uds. | Parcial |
|---|---|---|
| BAJA | 4 | 4.00 |
| PRIMERA | 3 | 3.00 |
| Total |  | 7 |

**EHB-30.20N** Ud SETAS PROTECCION PUNTAS FERRALLA (17/01/2005)
450 Ud × 0.07 (0.07 con costes indirectos) = 31.50
Suministro y colocación de setas de PVC para protección de puntas de ferralla. incluso reposición y retirada, considerando una amortizable en 5 usos.

| Código | Ud | Descripción | Rendimiento | Precio | Importe |
|---|---|---|---|---|---|
| O0101OF | h. | OFICIAL 1ª | 0.001 | 15.29 | 0.02 |
| PHB-30 | ud | SETA PVC PROTECCIÓN FERRALLA. (material; 17/01/2005) | 1.05 | 0.05 | 0.05 |
| %MA | % | MEDIOS AUXILIARES | 2 % | 0.07 | 0.00 |
|  |  | Total |  |  | 0.07 |

| Medición | Uds. | Parcial |
|---|---|---|
| SETAS FERRALLA | 450 | 450.00 |
| Total |  | 450 |

### SCAP0295 OPERACIONES DE MANTENIMIENTO (10/11/2000)
Importe: 43401.47

**E28WA030** h COS.CON. INSTALACIONES PROVISIONALES (10/11/2000)
330 h × 15.01 (15.46 con costes indirectos) = 5101.80
Costo de conservación de instalaciones provisionales de obra, considerando 2 horas a la semana un oficial de 2ª.

| Código | Ud | Descripción | Rendimiento | Precio | Importe |
|---|---|---|---|---|---|
| O0102OF | h. | OFICIAL 2ª | 1 | 14.72 | 14.72 |
| %MA | % | MEDIOS AUXILIARES | 2 % | 14.72 | 0.29 |
|  |  | Total |  |  | 15.01 |

**E28WA040** h COSTO LIMPIEZA Y DESINFECCION CASETAS (15/06/2010)
330 h × 14.3 (14.73 con costes indirectos) = 4860.90
Costo de limpieza y desinfección de casetas de obra, considerando dos horas a la semana un peón ordinario.

| Código | Ud | Descripción | Rendimiento | Precio | Importe |
|---|---|---|---|---|---|
| O0105OF | h | PEÓN ORDINARIO | 1 | 14.02 | 14.02 |
| %MA | % | MEDIOS AUXILIARES | 2 % | 14.02 | 0.28 |
|  |  | Total |  |  | 14.3 |

**E41IA020** Ud CURSO FORMACION SEGURIDAD Y SALUD (15/06/2010)
39 Ud × 96.34 (99.23 con costes indirectos) = 3869.97
Curso de formación de seguridad y salud en el trabajo, realizado por Mutua o servicio de prevención ajeno a la empresa, considerando una duración de 10 h. por trabajador.

| Código | Ud | Descripción | Rendimiento | Precio | Importe |
|---|---|---|---|---|---|
| P42IA020 | ud | FORMAC TRABAJADOR SEGUR Y SALUD (material; 27/02/2011) | 1 | 94.45 | 94.45 |
| %MA | % | MEDIOS AUXILIARES | 2 % | 94.45 | 1.89 |
|  |  | Total |  |  | 96.34 |

**EMANO** h RESPONSABLE DE SEGURIDAD (15/06/2010)
1840 h × 15.6 (16.07 con costes indirectos) = 29568.80
Responsable de seguridad, con categoría mínima de oficial 1ª, con conocimientos de Seguridad, dedicado a disponer y controlar todas las medidas de seguridad que figuran en el Plan de Seguridad y Salud, vigente para la obra.

| Código | Ud | Descripción | Rendimiento | Precio | Importe |
|---|---|---|---|---|---|
| O0101OF | h. | OFICIAL 1ª | 1 | 15.29 | 15.29 |
| %MA | % | MEDIOS AUXILIARES | 2 % | 15.29 | 0.31 |
|  |  | Total |  |  | 15.6 |

## SCAP23.1 OBRA CIVIL GAS NATURAL (10/11/2000)
Importe: 2307.32

**DH07.011** m ZANJA EN TERRENO URBANIZADO C/ REPOSICIÓN
5 m × 41.63 (42.88 con costes indirectos) = 214.40

**DH07.012** m ZANJA EN TERRENO NO URBANIZADO C/ REPOSICIÓN
107 m × 18.99 (19.56 con costes indirectos) = 2092.92

## SCAP26.1 ALBAÑILERIA DE COMUNICACIONES Y ESPECIALES (10/11/2000)
Importe: 9238.99

**DH07.010** m ZANJA EN TERRENO NO URBANIZADO C/ REPOSICIÓN
200 m × 18.99 (19.56 con costes indirectos) = 3912.00

**DH07.020** m ZANJA EN TERRENO URBANIZADO C/ REPOSICIÓN
50 m × 41.63 (42.88 con costes indirectos) = 2144.00

**EMT002** m EXC.ZAN.CON HOR.DE TUB.Y REP. DE ASFALTO
10 m × 70 (72.1 con costes indirectos) = 721.00

**ARUQTE60** ud ARQUETA 60X60X60 PREFABRICADA HORMIGON
4 ud × 226.71 (233.51 con costes indirectos) = 934.04

**E19TRE010** ud ARQUETA 40X40X60 PREFABRICADA HORMIGON
5 ud × 201.21 (207.25 con costes indirectos) = 1036.25

**E19TRC030** m CANAL. EXTERNA ENTERRADA PVC 4X63
15 m × 24.93 (25.68 con costes indirectos) = 385.20

**E17RBA011** m CANALIZACION TELEFONICA 3 TUBOS DN63MM
15 m × 6.89 (7.1 con costes indirectos) = 106.50

## SCAP51 OBRA CIVIL BAJA TENSIÓN (20/11/1997)
Importe: 12444.27

**EMT0002** ud APERTURA DE CALAS
1 ud × 466.38 (480.37 con costes indirectos) = 480.37

**DH07.010** m ZANJA EN TERRENO NO URBANIZADO C/ REPOSICIÓN
205 m × 18.99 (19.56 con costes indirectos) = 4009.80

**DH07.020** m ZANJA EN TERRENO URBANIZADO C/ REPOSICIÓN
50 m × 41.63 (42.88 con costes indirectos) = 2144.00

**EMT002** m EXC.ZAN.CON HOR.DE TUB.Y REP. DE ASFALTO
10 m × 70 (72.1 con costes indirectos) = 721.00

**E03ALR061** ud ARQUETA LADRI.M2-T2
10 ud × 151.58 (156.13 con costes indirectos) = 1561.30

**ARUQTE60** ud ARQUETA 60X60X60 PREFABRICADA HORMIGON
5 ud × 226.71 (233.51 con costes indirectos) = 1167.55

**E19TRE010** ud ARQUETA 40X40X60 PREFABRICADA HORMIGON
5 ud × 201.21 (207.25 con costes indirectos) = 1036.25

**EMT0006** m CAN. CON TUBO REFORZADO DE 3X160 MM DN
100 m × 12.85 (13.24 con costes indirectos) = 1324.00

## SCP22.1.1 OBRA CVIL FONTANERIA (10/11/2000)
Importe: 2494.64

**DH07.011** m ZANJA EN TERRENO URBANIZADO C/ REPOSICIÓN
8 m × 41.63 (42.88 con costes indirectos) = 343.04

**DH07.012** m ZANJA EN TERRENO NO URBANIZADO C/ REPOSICIÓN
110 m × 18.99 (19.56 con costes indirectos) = 2151.60

**AUXIA454** m³ HORMIGÓN HA-35/B/20/ IIA CIM. V. BOMBA (material; 21/02/2007)
Precio: 84.66
Hormigón HA-35/P/20/ Qc N/mm², con tamaño máximo del árido de 20 mm, consistencia blanda, elaborado en central para un desplazamiento máximo a la obra de 10 km en cimentación y vigas riostras, , vertido por medio de camión-bomba, vibrado y colocado. Según CTE/DB-SE-C y EHE-08.

| Código | Ud | Descripción | Rendimiento | Precio | Importe |
|---|---|---|---|---|---|
| O0105OF | h | PEÓN ORDINARIO | 0.5 | 14.02 | 7.01 |
| MQ04MX001 | m³ | BOMBEADO HORMIGÓN 56 A 75 M³ (material) | 1 | 12 | 12.00 |
| MQ04100 | ud | DESPLAZAMIENTO Y MONTADO CAMIÓN BOMBA (material) | 0.005 | 130 | 0.65 |
| P01HM031 | m3 | HORMIGÓN HM-35/P/20/Qc CENTRAL (material; 21/02/2007) | 1 | 65 | 65.00 |
|  |  | Total |  |  | 84.66 |

**D41IA220** h CUADRILLA EN REPOSICIONES
Precio: 21.73
h. Cuadrilla encargada del mantenimiento, y control de equipos de seguridad, formado por un ayudante y un peón ordinario, i/costes indirectos.

| Código | Ud | Descripción | Rendimiento | Precio | Importe |
|---|---|---|---|---|---|
| D41IA221 | h | RESPONSABLE DE SEGURIDAD | 0 | 15.6 | 0.00 |
| O0102OF | h. | OFICIAL 2ª | 1 | 14.72 | 14.72 |
| O0105OF | h | PEÓN ORDINARIO | 0.5 | 14.02 | 7.01 |
|  |  | Total |  |  | 21.73 |

**E02h-b1** m² PUERTA FACHADA RPT TIPO PY DE TECHNAL (22/06/2008)
Precio: 470.91
Suministro y colocación de unidad puerta, de 1 o 2 hojas y fijos con rotura del puente térmico: montada sobre premarco. Aluminio extruido con aleación 6063-T5 o 6060-T5 (UNE 38.337 o UNE 38.350). Acabado lacado color a definir en obra por D.Fcon espesor entre 50 y 120 micras de la capa de pintura de poliéster, con pretratamiento reforzado calidad marina e=micras (sello de calidad Qualicoat y Qualanod). Perfiles tubulares simetric con doble barreta de 20 mm con 25% de fibra de vidrio. Marco con ranura para el clipaje de chapas y vierteaguas. Hojas de tres cámaras de 55 mm. Ensamblaje de las hojas mediante escuadras con pasadores. Ensamblaje al zocalo mediante embudo especial. Acristalamiento mediante juntas EPDM calidad marina; estanquidad marco-hoja mediante junta continua vulcanizada termoplástica; deflectores ocultos al exterio para drenaje.Método de apertura según planos. Totamente terminada, instalada, conexionada y montada. Tipo PY de Technal o equivalente aprobado por D.F.

| Código | Ud | Descripción | Rendimiento | Precio | Importe |
|---|---|---|---|---|---|
| O0101CE | h | OFICIAL 1ª CERRAJERO | 0.9 | 15.29 | 13.76 |
| O0103C | h | AYUDANTE CERRAJERO | 0.9 | 14.36 | 12.92 |
| PCAWS55 | m2 | CAR. TECHNAL PUERTAS RPT EXT. TIPO PY | 1 | 395 | 395.00 |
| PPVETG | p.p. | RECERCADO MOCHETAS CHAPA ALUMINIO LACADA | 1 | 15 | 15.00 |
| PKSS3 | ud | INCREMENTO POR AMAESTRAMIENTO EN GRUPOS | 1 | 20 | 20.00 |
| PQM4 | ud | PEQUEÑO MATERIAL 4 | 5 | 1 | 5.00 |
| %MA | % | MEDIOS AUXILIARES | 2 % | 461.68 | 9.23 |
|  |  | Total |  |  | 470.91 |

**E13i** Ud GRIFERÍA DUCHA (10/11/2000)
Precio: 48.74
Grifería ducha accesible formada por mezclador monomando exterior para ducha con ducha de mano 6l/min a 3 bares, flexible de 1,50m y soporte de ducha articulado. Acabado cromado. Incluyendo replanteo, accesorios de anclaje y conexionado. Instalado, probado y funcionando. Tipo Victoria y Natura de Roca o equivalentes aprobados por la D.F.

| Código | Ud | Descripción | Rendimiento | Precio | Importe |
|---|---|---|---|---|---|
| Papsanit2 | ud | GRI.DUC.CON MEZ.,DUC.DE MANO,FLE.Y SOPORT... (material; 18/07/2019) | 1 | 40.02 | 40.02 |
| Pmt30ww10 | ud | MAT.AUX.PARA INS. DE APARATO SANITARIO. | 1 | 0.08 | 0.08 |
| O0101FO | h | OFICIAL 1ª FONTANERO CALEFACTOR | 0.502 | 15.29 | 7.68 |
| %MA | % | MEDIOS AUXILIARES | 2 % | 47.78 | 0.96 |
|  |  | Total |  |  | 48.74 |

**E13k** Ud PLATO DUCHA 118X80 (10/11/2000)
Precio: 417.79
Plato de ducha de resina extraplano en medida standard de Roca o equivalente aprobado por la DF, modelo Terran sin marco de 118x80x28 cm, con superficie texturizada antideslizante, rejilla y válvula desagüe sifónica con salida de 40 mm, totalmente instalado.

| Código | Ud | Descripción | Rendimiento | Precio | Importe |
|---|---|---|---|---|---|
| O0101OF | h. | OFICIAL 1ª | 1 | 15.29 | 15.29 |
| O0103OF | h | AYUDANTE | 1 | 14.36 | 14.36 |
| O0101FO | h | OFICIAL 1ª FONTANERO CALEFACTOR | 0.8 | 15.29 | 12.23 |
| P027DJ035 | ud | PLATO DE DUCHA RESINA TERRAN 118X80X28 CM (material) | 1 | 332 | 332.00 |
| P027DJ100 | ud | REJILLA DESAGÜE DUCHA | 1 | 5.65 | 5.65 |
| P25XC505 | ud | VÁLVULA DESAGÜE DUCHA D=90 | 1 | 30.07 | 30.07 |
| %MA | % | MEDIOS AUXILIARES | 2 % | 409.60 | 8.19 |
|  |  | Total |  |  | 417.79 |

**E27HS030** m2 BARNIZ ANTIOXIDANTE (25/09/2013)
Precio: 2.74
Barniz antioxidante sobre carpintería metálica, i/limpieza y capa antioxidante.

| Código | Ud | Descripción | Rendimiento | Precio | Importe |
|---|---|---|---|---|---|
| O0101PI | h | OFICIAL 1ª PINTURA | 0.15 | 15.29 | 2.29 |
| P35QG022 | l | NEUTRALIZADOR DE OXIDO (material; 25/09/2013) | 0.05 | 8 | 0.40 |
| %MA | % | MEDIOS AUXILIARES | 2 % | 2.69 | 0.05 |
|  |  | Total |  |  | 2.74 |

**E28BM110** Ud BOTIQUÍN DE URGENCIA (31/01/2000)
Precio: 25.63
Botiquín de urgencia para obra fabricado en chapa de acero, pintado al horno con tratamiento anticorrosivo y seigrafía de cruz. Color blanco, con contenidos mínimos obligatorios, colocado.

| Código | Ud | Descripción | Rendimiento | Precio | Importe |
|---|---|---|---|---|---|
| O0105OF | h | PEÓN ORDINARIO | 0.1 | 14.02 | 1.40 |
| P31BM110 | ud | BOTIQUÍN DE URGENCIAS (material; 31/01/2000) | 1 | 23.73 | 23.73 |
| %MA | % | MEDIOS AUXILIARES | 2 % | 25.13 | 0.50 |
|  |  | Total |  |  | 25.63 |

**E28PE110** Ud CUADRO GENERAL OBRA PMÁX= 360 KW (13/09/2017)
Precio: 1721.4
Cuadro general de mandos y protección de obra para una potencia máxima de 360 kW. compuesto por armario metálico con revestimiento de poliéster, de 120x100 cm., índice de protección IP 559, con cerradura, interruptor automático magnetotérmico de 4x800 A., relé diferencial reg. 0-1 A., 0-1 s., transformador toroidal sensibilidad 0,3 A., tres interruptores automático magnetotérmico de 4x160 A., y 10 interruptores automáticos magnetotérmicos de 4x25 A., incluyendo cableado, rótulos de identificación de circuitos, bornes de salida y p.p. de conexión a tierra, para una resistencia no superior de 80 Ohmios, instalado, (amortizable en 4 obras). s/R.D. 486/97.

| Código | Ud | Descripción | Rendimiento | Precio | Importe |
|---|---|---|---|---|---|
| P31CE140 | ud | CUADRO GENERAL OBRA PMÁX. 360 KW (material; 13/09/2017) | 0.25 | 6750.58 | 1687.65 |
| %MA | % | MEDIOS AUXILIARES | 2 % | 1687.65 | 33.75 |
|  |  | Total |  |  | 1721.4 |

**EAMN** m³ ARIDO DE MACHAQUEO COLOR NEGRO (28/06/2010)
Precio: 45.7
Suministro y extendido de árido de machaqueo color negro sobre geotextil antirraices..

| Código | Ud | Descripción | Rendimiento | Precio | Importe |
|---|---|---|---|---|---|
| O0101OF | h. | OFICIAL 1ª | 0.3 | 15.29 | 4.59 |
| O0105OF | h | PEÓN ORDINARIO | 0.25 | 14.02 | 3.51 |
| P01EOT | m2 | LÁMINA GEOTEXTIL | 5 | 0.34 | 1.70 |
| PAMN | m3 | ARIDO DE MACHAQUEO COLOR NEGRO | 1 | 35 | 35.00 |
| %MA | % | MEDIOS AUXILIARES | 2 % | 44.80 | 0.90 |
|  |  | Total |  |  | 45.7 |

**ECE109** Ml COLECTOR ENTERRADO PVC. 90 MM. (18/01/1998)
Precio: 10.16
Colector enterrado de P.V.C. con uniones a base junta elástica de NBR o soldaura quimica en frio, color naranja serie SN-4, de ø 90 mm., p.p. de piezas especiales, registros, pegamento de la casa, sobre cama de arena de rio lavada de 10 cm. de espesor, incluida ésta, excavación de zanja, base o cama de hormigon, relleno de arena hasta cubrir el tubo y de tierra el resto, compactado de la misma una vez alojada la tubería y transporte de sobrantes a vertedero, completo y colocado.

| Código | Ud | Descripción | Rendimiento | Precio | Importe |
|---|---|---|---|---|---|
| AE345 | M3 | EXCAVACION ZANJAS Y RELLENO | 0.16 | 6.61 | 1.06 |
| O0101OF | h. | OFICIAL 1ª | 0.14 | 15.29 | 2.14 |
| O0105OF | h | PEÓN ORDINARIO | 0.14 | 14.02 | 1.96 |
| O0101FO | h | OFICIAL 1ª FONTANERO CALEFACTOR | 0.14 | 15.29 | 2.14 |
| P01AA020 | m3 | ARENA DE RÍO (0/5 MM.) | 0.11 | 14.21 | 1.56 |
| PQM4 | ud | PEQUEÑO MATERIAL 4 | 1.1 | 1 | 1.10 |
| %MA | % | MEDIOS AUXILIARES | 2 % | 9.96 | 0.20 |
|  |  | Total |  |  | 10.16 |

**ED10DAF014** m² TR6-TRA.AUT. PANEL (60+1*12,5+1*15 ACUST)
Precio: 42.28
Trasdosado autoportante "tr6" de capa de nivelacion de pavimento a losa o forjado de techo Knauf CLENEO W623C formado dos placas, una interior Knauf DIAMANT DIH1 12,5mm y exterior una placa DIAMANT DIH115mm con % de perforaciones segun planos o equivalente, de 15 mm de espesor, atornillada a una estructura metálica de acero galvanizado de canales horizontales y perimetrales U30x30 y montantes verticales CD60x27 con una modulación de 312 mm e/e. Aislamiento termo-acústico (medido aparte) de espesor =40 mm en el interior de la perfilería. Incluso parte proporcional de pasta y cinta para juntas, tornillos, fijaciones, banda acústica bajo los perfiles perimetrales. Totalmente terminado con acabado Q2 y listo para imprimar y decorar.

| Código | Ud | Descripción | Rendimiento | Precio | Importe |
|---|---|---|---|---|---|
| O01FL066 | m² | MANO OBRA TRASDOSADO AUTOPORTANTE W623C | 1 | 16.8 | 16.80 |
| P10JA036 | m² | PLACA KNAUF DIAMANT DIH1 15 MM | 1.025 | 8.02 | 8.22 |
| P10JA002 | m² | PLACA KNAUF TIPO BA STANDARD 12,5 MM 1200X260 | 1.025 | 3.74 | 3.83 |
| P10JA063 | m² | PLACA KNAUF ALTA DUREZA TIPO DI 15BA MM 15MM | 1.025 | 6.65 | 6.82 |
| P10JA319 | m | MONTANTE 48/35/0,6 2500 MM KNAUF | 2 | 1.17 | 2.34 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 41.45 | 0.83 |
|  |  | Total |  |  | 42.28 |

**ED10DAF016** m² TR7-TRA.AUT. PANEL (60+1*12,5+1*15 ACUST)
Precio: 42.28
Trasdosado autoportante "tr6" de capa de nivelacion de pavimento a losa o forjado de techo Knauf CLENEO W623C formado dos placas, una interior Knauf DIAMANT DIH1 12,5mm y exterior una placa DIAMANT DIH115mm con % de perforaciones segun planos o equivalente, de 15 mm de espesor, atornillada a una estructura metálica de acero galvanizado de canales horizontales y perimetrales U30x30 y montantes verticales CD60x27 con una modulación de 312 mm e/e. Aislamiento termo-acústico (medido aparte) de espesor =40 mm en el interior de la perfilería. Incluso parte proporcional de pasta y cinta para juntas, tornillos, fijaciones, banda acústica bajo los perfiles perimetrales. Totalmente terminado con acabado Q2 y listo para imprimar y decorar.

| Código | Ud | Descripción | Rendimiento | Precio | Importe |
|---|---|---|---|---|---|
| O01FL066 | m² | MANO OBRA TRASDOSADO AUTOPORTANTE W623C | 1 | 16.8 | 16.80 |
| P10JA036 | m² | PLACA KNAUF DIAMANT DIH1 15 MM | 1.025 | 8.02 | 8.22 |
| P10JA002 | m² | PLACA KNAUF TIPO BA STANDARD 12,5 MM 1200X260 | 1.025 | 3.74 | 3.83 |
| P10JA063 | m² | PLACA KNAUF ALTA DUREZA TIPO DI 15BA MM 15MM | 1.025 | 6.65 | 6.82 |
| P10JA319 | m | MONTANTE 48/35/0,6 2500 MM KNAUF | 2 | 1.17 | 2.34 |
| P10JA303 | m | CANAL 48/30/0,55 MM 3000 KNAUF | 0.7 | 0.97 | 0.68 |
| P10JA261 | m | BANDA ACÚSTICA DE 50 MM ANCHO | 0.8 | 0.23 | 0.18 |
| P10JA520 | ud | TORNILLO TN 3,5-25 MM KNAUF | 6 | 0.01 | 0.06 |
| P10JA522 | ud | TORNILLO TN 3,5-45 MM KNAUF | 14 | 0.02 | 0.28 |
| P10JA210 | kg | PASTA DE AGARRE KNAUF PERLFIX 20 KG | 0.2 | 0.46 | 0.09 |
| P10JA215 | kg | PASTA DE JUNTAS KNAUF UNIK 24 HORAS 20 KG | 0.5 | 1 | 0.50 |
| P10JA250 | m | CINTA DE PAPEL PARA JUNTAS KNAUF 150 M | 1.6 | 0.03 | 0.05 |
| PJA900 | ud | FIJACIONES LISA | 1.6 | 1 | 1.60 |
| %MA | % | MEDIOS AUXILIARES | 2 % | 41.45 | 0.83 |
|  |  | Total |  |  | 42.28 |

**ED14DAC019** m² TEC.CON. SUSP. ANTIV. KNAUF D112B 27+2*15A
Precio: 44.79
Techo continuo Knauf D112 formado por dos placas Knauf Standar tipo A15 mm , o equivalente abrobado por la DF. atornilladas a una estructura metálica de acero galvanizado de maestras primarias CD60x27x0,6 mm moduladas entre 500 y 1000 mm e/e y suspendidas del forjado o elemento soporte mediante cuelgues ANTIVIBRATORIOS Akustic Super T-60 B-60 (60*41*76) colocados cada 750mm, y maestras secundarias iguales a las primarias fijadas perpendicularmente a las primarias y a distinto nivel mediante caballetes y moduladas a 400 mm e/e. Incluso p.p de tornillería, pasta de juntas y fijaciones UNIK., banda acustica y fijaciones Totalmente terminado hasta acabado Q2 y listo para imprimar y decorar.

| Código | Ud | Descripción | Rendimiento | Precio | Importe |
|---|---|---|---|---|---|
| O0101OF | h. | OFICIAL 1ª | 0.27 | 15.29 | 4.13 |
| O0103OF | h | AYUDANTE | 0.27 | 14.36 | 3.88 |
| P10JA003 | m² | PLACA KNAUF TIPO BA STANDARD 15 MM 1200X2600 | 2.05 | 4.44 | 9.10 |
| P10JA350 | m | MAESTRA KNAUF 60/27/0,6 4000 | 2.05 | 1.23 | 2.52 |
| P10JA330 | m | PERFIL PERIMETRAL U DE 30/30 3000X0,55 MM | 3.25 | 0.98 | 3.19 |
| P10JB110 | m | PERFIL PERIMETRAL ECHOPHON CONNECT | 0.45 | 1 | 0.45 |
| P10JA520 | ud | TORNILLO TN 3,5-25 MM KNAUF | 9.05 | 0.01 | 0.09 |
| P10JA522 | ud | TORNILLO TN 3,5-45 MM KNAUF | 17.05 | 0.02 | 0.34 |
| P14DP114 | ud | CUELGUE ANTIVIBRATORIO AKUSTIC SUPER T60 B60 | 3 | 4.37 | 13.11 |
| P14DP104 | ud | CONECTOR CD 60X27 KNAUF | 0.65 | 0.17 | 0.11 |
| P14DP103 | ud | CABALLETE CD 60X27 KNAUF | 2.95 | 0.3 | 0.89 |
| P10JA215 | kg | PASTA DE JUNTAS KNAUF UNIK 24 HORAS 20 KG | 0.65 | 1 | 0.65 |
| P10JA210 | kg | PASTA DE AGARRE KNAUF PERLFIX 20 KG | 0.15 | 0.46 | 0.07 |
| P10JA250 | m | CINTA DE PAPEL PARA JUNTAS KNAUF 150 M | 1.55 | 0.03 | 0.05 |
| P10JA260 | m² | BANDA ACÚSTICA DE 30 MM ANCHO | 0.45 | 0.14 | 0.06 |
| P10JA270 | m² | KNAUF INSULATION ULTRACOUSTIC R DE 50M | 1.05 | 3.54 | 3.72 |
| PJA900 | ud | FIJACIONES LISA | 1.55 | 1 | 1.55 |
| %MA | % | MEDIOS AUXILIARES | 2 % | 43.91 | 0.88 |
|  |  | Total |  |  | 44.79 |

**ED16AACE108** m² AISL. POLIEST. EXTR. DANOPREN-50-S/PENDIENTES
Precio: 13.48
Aislamiento térmico de cubiertas planas invertidas sobre formacion de pendientes c con panel de poliestireno extruido XPS, de superficie lisa, corte perimetral a media madera, de dimensiones 50 x 600 x 1250 mm, conductividad térmica 0.033W/mK, resistencia a compresión >300 kPa, resistencia térmica 1.80m2K/W, con clasificación de reacción al fuego E, con acabado lateral a media madera, conforme a la norma UNE EN 13164, colocado, i/pp de recortes. Medida la superficie ejecutada con capa antipunzante geotextil 200 gr/m²

| Código | Ud | Descripción | Rendimiento | Precio | Importe |
|---|---|---|---|---|---|
| O0101OF | h. | OFICIAL 1ª | 0.07 | 15.29 | 1.07 |
| O0103OF | h | AYUDANTE | 0.07 | 14.36 | 1.01 |
| P15HA025 | m² | PLACA POLIESTIRENO EXTRUIDO DANOPREN 50 MM | 1.05 | 8.9 | 9.35 |
| P15ND170 | m² | CAPA ANTIPUNZANTE GEOTEXTIL 200 GR/M² | 2.1 | 0.85 | 1.79 |
| %MA | % | MEDIOS AUXILIARES | 2 % | 13.22 | 0.26 |
|  |  | Total |  |  | 13.48 |

**ED19AA515** m² RECRECIDO CON TABICÓN PALOMERO S=1M, H=0,75 M (29/11/2016)
Precio: 14.98
Recrecido de pavimento para alcanzar una cota determinada mediante tabicones palomeros de ladrillo H/D tomado con mortero de cemento M5 según UNE-EN 998-2, separados entre sí 1,00 m y de una altura de hasta 75cm, i/ejecución de limas con tabicón de ladrillo H/D y p.p. de costes indirectos.

| Código | Ud | Descripción | Rendimiento | Precio | Importe |
|---|---|---|---|---|---|
| AD10AA110 | m² | TABICÓN ALIGERADO HUECO DOBLE (material; 29/11/2016) | 0.62 | 3.54 | 2.19 |
| AD10AA101 | m² | TABICÓN LADRILLO HUECO DOBLE 25X12X9 CM | 0.17 | 15.8 | 2.69 |
| A01JF006 | m³ | MORTERO CEMENTO M5 | 0.003 | 60.89 | 0.18 |
| AD08AI001 | m² | TABLERO CERÁMICO M-H+3 CM MORTERO M5 (material; 29/11/2016) | 1 | 9.63 | 9.63 |
| %MA | % | MEDIOS AUXILIARES | 2 % | 14.69 | 0.29 |
|  |  | Total |  |  | 14.98 |

**EED02VK301** m³ TRANSPORTE TIERRAS < 10 KM CARGA MECÁNICA
Precio: 6.54
Transporte de tierras procedentes de excavación a vertedero, con un recorrido total de hasta 10 Km, en camión volquete de 10 t, i/carga por medios mecánicos y p.p. de costes indirectos.

| Código | Ud | Descripción | Rendimiento | Precio | Importe |
|---|---|---|---|---|---|
| A03CA005 | h | CARGADORA S/NEUMÁTICOS C=1,30 M³ | 0.014 | 56.15 | 0.79 |
| A03FB010 | h | CAMIÓN BASCULANTE 10 T | 0.086 | 65.36 | 5.62 |
| %MA | % | MEDIOS AUXILIARES | 2 % | 6.41 | 0.13 |
|  |  | Total |  |  | 6.54 |

**diE15VC010** m2 VALLA CHAPA PERFORADA GALV. (17/09/2013)
Precio: 1.74
Valla formada por bastidores realizados con perfiles de acero galvanizado en la cuantía y disposición indicada en los planos de detalle, cegados con chapa de acero galvanizado de 1'00 mm. de espesor perforada al tresbolillo con taladros de 7 mm., i/ p.p. de barrotes, rigidizadores y placas de anclaje del mismo material dispuestos según planos de detalle. Fijado mediante soldadura a placas de anclaje colocadas en el muro de hormigón, i/ p.p. de repasos de galvanizado en frio.

| Código | Ud | Descripción | Rendimiento | Precio | Importe |
|---|---|---|---|---|---|
| diA03L030 | ud | PLACA APOYO S275 12x9x0'5 cm. (material; 17/09/2013) | 0.247 | 7.03 | 1.74 |
|  |  | Total |  |  | 1.74 |

## Precios auxiliares

**A03CA005** h CARGADORA S/NEUMÁTICOS C=1,30 M³ (material)
Precio: 56.15
h. Pala cargadora sobre neumáticos con una potencia de 107 CV (145 kW) con cuchara dentada de capacidad 1,65 m³, con un peso total de 12.600 kg, de la casa Volvo ó similar, con un alcance de descarga de 3.810 mm, carga de basculación recta de 9.290 kg, fuerza de elevación a altura máxima de 162,1 kN, fuerza de arranque 119,9 kN, capacidad colmada 1,65 m³, ángulo máximo de excavación a 58°, fuerza hidraúlica de elevación a nivel del suelo 162,1 kN, longitud total de la máquina 7.120 mm, altura sobre el nivel del suelo de 303 mm, control por palanca única, dirección controlada por la transmisión ó por los frenos, i/ retirada y colocación del lugar de las obras.

| Código | Ud | Descripción | Rendimiento | Precio | Importe |
|---|---|---|---|---|---|
| MQ22FA001 | h | PALA CARGADORA 1,30 M³ | 1 | 18 | 18.00 |
| O0100MQ | h | MAQUINISTA O CONDUCTOR (mano de obra) | 1 | 20 | 20.00 |
| MQ2SW001 | l | GASÓLEO A (maquinaria) | 15 | 1.21 | 18.15 |
|  |  | Total |  |  | 56.15 |

**A03CF005** h RETROEXCAVADORA S/NEUMÁT. 117 CV (material)
Precio: 61.36
h. Retroexcavadora sobre neumáticos con una potencia de 117 CV (159kW), con una cuchara de balancín medio de capacidad 1.000 L y un peso total de 3.880 kg de la casa Akerman ó similar, alcance máximo 9,5 m, altura máxima de descarga 8,8 m, profundidad máxima de excavación vertical en ángulo de 45° de 0,5 m, profundidad máxima de excavación vertical 4,2 m, fuerza de arranque en los dientes de la cuchara 149 kN, fuerza de penetración en los dientes de la cuchara 81 kN, longitud de transporte 9 m, altura mínima de transporte 3,25 m, longitud de brazo 5,25 m, i/ colocación y retirada del lugar de las obras.

| Código | Ud | Descripción | Rendimiento | Precio | Importe |
|---|---|---|---|---|---|
| MQ02FK001 | h | RETROEXCAVADORA (maquinaria) | 1 | 22 | 22.00 |
| O0100MQ | h | MAQUINISTA O CONDUCTOR | 1 | 20 | 20.00 |
| MQ2SW001 | l | GASÓLEO A | 16 | 1.21 | 19.36 |
|  |  | Total |  |  | 61.36 |

**A03FB010** h CAMIÓN BASCULANTE 10 T (material)
Precio: 65.36
h. Camión basculante de dos ejes con una potencia de 138 CV DIN (102kW), y capacidad para un peso total a tierra de 10 t con 4 tiempos y 4 cilindros en línea, de la casa Iveco ó similar, capaz de desarrollar una velocidad máxima cargada de 50 km/h, una carga de 10,9 Tn y una capacidad de caja a ras de 5 m³ y de 9 m³ colmada, con un radio de giro de 5,35 mt, longitud total máxima de 6.125 mm, anchura total máxima de 2.120 mm, distancia entre ejes 3.200 mm, suspensión mediante ballestas parabólicas, barra de torsión estabilizadora de diámetro 45 mm, frenos tipo duplex y duoservo con recuperación automática.

| Código | Ud | Descripción | Rendimiento | Precio | Importe |
|---|---|---|---|---|---|
| M02JA003 | h | CAMIÓN 10 T BASCULANTE (maquinaria) | 1 | 26 | 26.00 |
| O0100MQ | h | MAQUINISTA O CONDUCTOR | 1 | 20 | 20.00 |
| MQ2SW001 | l | GASÓLEO A | 16 | 1.21 | 19.36 |
|  |  | Total |  |  | 65.36 |

**AU01AA502** h CUADRILLA B (mano de obra; 10/11/2000)
Precio: 36.33
h. Cuadrilla B de albañilería, cuantificando para su formación 1,00 h de oficial de segunda, 1,00 h de peón especializado y 0,50 h de peón suelto.

| Código | Ud | Descripción | Rendimiento | Precio | Importe |
|---|---|---|---|---|---|
| O0102OF | h. | OFICIAL 2ª | 1 | 14.72 | 14.72 |
| O0104OF | h | PEÓN ESPECIALIZADO | 1 | 14.6 | 14.60 |
| O0105OF | h | PEÓN ORDINARIO | 0.5 | 14.02 | 7.01 |
|  |  | Total |  |  | 36.33 |

**AUXYJ001** m³ TRANSP. ESCOMBROS A VERTEDERO < 5 KM (material)
Precio: 4.54
m³. Transporte de escombros a vertedero en camión de 8 t, a una distancia menor de 5 km.

| Código | Ud | Descripción | Rendimiento | Precio | Importe |
|---|---|---|---|---|---|
| M02JA002 | h | CAMIÓN 8 T BASCULANTE (maquinaria) | 0.06 | 24 | 1.44 |
| P02FW001 | m³ | CANON DE VERTIDO TIERRA A VERTEDERO (maquinaria) | 1 | 3.1 | 3.10 |
|  |  | Total |  |  | 4.54 |

**AUXYA020** m³ CARGA ESCOMBRO S/CAMIÓN A MÁQUINA (material)
Precio: 1.56
m³. Carga, por medios mecánicos, a cielo abierto, de escombros sobre camión, i/ p.p. de costes indirectos.

| Código | Ud | Descripción | Rendimiento | Precio | Importe |
|---|---|---|---|---|---|
| MM3CA005 | h | CARGADORA S/NEUMÁTICOS C=1,30 M³ (material) | 0.027 | 57.96 | 1.56 |
|  |  | Total |  |  | 1.56 |

**A02FA400** m³ HORMIGÓN HL-150/P/20 CENTRAL (material)
Precio: 43.33
m³. Hormigón en masa para limpieza HL-150/P/20 kg/m³, con cemento EN 197-1- CEM II/B-P 42,5 R según RC-16, arena de río y árido rodado tamaño máximo 20 mm, elaborado en central para un desplazamiento máximo a la obra de 10 km, para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio | Importe |
|---|---|---|---|---|---|
| P01HL030 | m³ | HORMIGÓN HL-15/P/20 CENTRAL | 1 | 43.33 | 43.33 |
|  |  | Total |  |  | 43.33 |

**AUXCP001** m² ENCOFRADO MADERA ENCEPADOS (material; 10/11/2000)
Precio: 21.75
m². Encofrado y desencofrado con madera suelta en encepados de pilotes de cimentación, considerando 8 posturas.

| Código | Ud | Descripción | Rendimiento | Precio | Importe |
|---|---|---|---|---|---|
| O0101EN | h | OFICIAL 1ª ENCOFRADOR | 0.65 | 15.29 | 9.94 |
| O0103EN | h. | AYUDANTE ENCOFRADOR | 0.65 | 14.36 | 9.33 |
| P01EM080 | m3 | MADERA PINO ENCOFRAR 26 MM (material) | 0.015 | 148.75 | 2.23 |
| P03AA010 | kg | ALAMBRE ATAR 1,30 MM | 0.12 | 1 | 0.12 |
| P06DA010 | kg | PUNTAS PLANA 20X100 (material) | 0.05 | 2.5 | 0.13 |
|  |  | Total |  |  | 21.75 |

**AUX03A017** m3 HORM.P/ARMAR HA-25/B/20/IIa (material; 10/11/2000)
Precio: 68.7
Hormigón para armar HA-25/B/20/IIa, elaborado en obra, en losas, jácenas y zunchos, pilares incluso vertido con pluma-grúa, vibrado y colocado. Según normas NTE-EHV y EHE.

| Código | Ud | Descripción | Rendimiento | Precio | Importe |
|---|---|---|---|---|---|
| O0101EN | h | OFICIAL 1ª ENCOFRADOR | 0.16 | 15.29 | 2.45 |
| O0103EN | h. | AYUDANTE ENCOFRADOR | 0.16 | 14.36 | 2.30 |
| O0101GR | h | OFICIAL 1ª GRUÍSTA | 0.08 | 15.29 | 1.22 |
| MQ02GT010 | h | GRÚA PLUMA 30 M./0,75 T. | 0.08 | 15.46 | 1.24 |
| P01HM030 | m3 | HORMIGÓN HA-25/B/20/IIa CENTRAL | 1.05 | 58.12 | 61.03 |
| MQ11HV050 | h | VIBRADOR DE AGUJA ELÉCTRICO (maquinaria) | 0.1 | 4.55 | 0.46 |
|  |  | Total |  |  | 68.7 |

**AE345** M3 EXCAVACION ZANJAS Y RELLENO (material; 18/01/1998)
Precio: 6.61
Excavación mecánica de tierras, en cualquier tipo de terreno (excepto roca) en apertura de zanjas, incluso relleno, carga y transporte de tierras sobrantes a vertedero autorizado.

| Código | Ud | Descripción | Rendimiento | Precio | Importe |
|---|---|---|---|---|---|
| O0105OF | h | PEÓN ORDINARIO | 0.05 | 14.02 | 0.70 |
| MRETRO | h | RETROEXCAVADORA | 0.07 | 59.07 | 4.13 |
| MQCAMION | h | CAMIÓN DUMPER | 0.07 | 22.37 | 1.57 |
| P01REZ | p.p. | RELLENO ZANJA (material; 28/11/2010) | 1 | 0.21 | 0.21 |
|  |  | Total |  |  | 6.61 |

**APJ24** M3 EXCAVACION POZOS A MAQUINA (material; 18/01/1998)
Precio: 7.45
Excavación mecánica de tierras, en cualquier tipo de terreno (excepto roca) en apertura de pozos, incluso relleno de tierras, carga y transporte de sobrantes a vertedero autorizado.

| Código | Ud | Descripción | Rendimiento | Precio | Importe |
|---|---|---|---|---|---|
| O0105OF | h | PEÓN ORDINARIO | 0.05 | 14.02 | 0.70 |
| MRETRO | h | RETROEXCAVADORA | 0.08 | 59.07 | 4.73 |
| MQCAMION | h | CAMIÓN DUMPER | 0.08 | 22.37 | 1.79 |
| P01OZO | p.p | RELLENO TIERRAS (material; 28/11/2010) | 1 | 0.23 | 0.23 |
|  |  | Total |  |  | 7.45 |

**A0243** M2 ROTURA PAVIMENTO (material; 12/04/1996)
Precio: 3.68
Rotura de acera de hormigón en masa, con medios mecánicos a manuales, incluso recogida, carga y transporte de escombros a vertedero.

| Código | Ud | Descripción | Rendimiento | Precio | Importe |
|---|---|---|---|---|---|
| O0104OF | h | PEÓN ESPECIALIZADO | 0.15 | 14.6 | 2.19 |
| M0408 | h | COMPRESOR DE UN MARTILLO (maquinaria; 12/04/1996) | 0.25 | 4.3499 | 1.09 |
| MQ22FA001 | h | PALA CARGADORA 1,30 M³ | 0.01 | 18 | 0.18 |
| MQCAMION | h | CAMIÓN DUMPER | 0.01 | 22.37 | 0.22 |
|  |  | Total |  |  | 3.68 |

**ASLOR** M2 SOLERA HORMIGON E=15 CMS. (material; 21/02/2007)
Precio: 13.05
Solera de hormigón en masa compuesta por hormigón HA-25/P/20/I, consistencia plástica para vibrar, con un espesor mínino de 15 cms. acabado a la regla.

| Código | Ud | Descripción | Rendimiento | Precio | Importe |
|---|---|---|---|---|---|
| O0101OF | h. | OFICIAL 1ª | 0.1 | 15.29 | 1.53 |
| O0105OF | h | PEÓN ORDINARIO | 0.2 | 14.02 | 2.80 |
| P01HM030 | m3 | HORMIGÓN HA-25/B/20/IIa CENTRAL | 0.15 | 58.12 | 8.72 |
|  |  | Total |  |  | 13.05 |

**AMC75** M3 MORTERO CEMENTO M-7,5 (material; 12/12/2009)
Precio: 73.51
Mortero de cemento M-7,5 dosificado con cemento CEM I 32,5 N y arena de río, confeccionado con hormigonera de 250 l., según RC2008.

| Código | Ud | Descripción | Rendimiento | Precio | Importe |
|---|---|---|---|---|---|
| O0105OF | h | PEÓN ORDINARIO | 1.5 | 14.02 | 21.03 |
| P04CA005 | t | CEMENTO EN 197-1- CEM II/B-P 42,5 R GRANEL | 0.35 | 106.65 | 37.33 |
| P01AA020 | m3 | ARENA DE RÍO (0/5 MM.) | 1.01 | 14.21 | 14.35 |
| P01DA130 | m3 | AGUA | 0.255 | 1.27 | 0.32 |
| M03HH010 | h | HORMIGONERA 250 L (maquinaria) | 0.4 | 1.2 | 0.48 |
|  |  | Total |  |  | 73.51 |

**AO01OA090** h. CUADRILLA A (mano de obra; 29/11/2016)
Precio: 36.66

| Código | Ud | Descripción | Rendimiento | Precio | Importe |
|---|---|---|---|---|---|
| O0101OF | h. | OFICIAL 1ª | 1 | 15.29 | 15.29 |
| O0103OF | h | AYUDANTE | 1 | 14.36 | 14.36 |
| O0105OF | h | PEÓN ORDINARIO | 0.5 | 14.02 | 7.01 |
|  |  | Total |  |  | 36.66 |

**AE05HFE020** m2 ENCOFRADO FORJADO PLACA PREFAB. (material; 31/01/2000)
Precio: 5.07
Encofrado y desencofrado continuo con puntales para capa de compresión en forjados de placas prefabricadas, hasta 3,10 m. de altura con madera suelta, según NTE-EME.

| Código | Ud | Descripción | Rendimiento | Precio | Importe |
|---|---|---|---|---|---|
| O0101EN | h | OFICIAL 1ª ENCOFRADOR | 0.06 | 15.29 | 0.92 |
| O0103EN | h. | AYUDANTE ENCOFRADOR | 0.06 | 14.36 | 0.86 |
| P01EM080 | m3 | MADERA PINO ENCOFRAR 26 MM | 0.015 | 148.75 | 2.23 |
| P01UC030 | kg | PUNTAS 20X100 (material; 21/11/2004) | 0.06 | 5.78 | 0.35 |
| P03AA010 | kg | ALAMBRE ATAR 1,30 MM | 0.04 | 1 | 0.04 |
| P13CP100 | ud | PUNTAL TELESC. NORMAL 1,75-3,10 | 0.05 | 13.35 | 0.67 |
|  |  | Total |  |  | 5.07 |

**AUX03R030** kg ACERO CORRUGADO B 500 SD (material; 22/06/2008)
Precio: 1.13
Acero corrugado B 500 SD, cortado, doblado, armado y colocado en obra, incluso p.p. de despuntes. Según EHE y CTE-SE-A.

| Código | Ud | Descripción | Rendimiento | Precio | Importe |
|---|---|---|---|---|---|
| O0101FE | h | OFICIAL 1ª FERRALLA | 0.015 | 15.29 | 0.23 |
| P03ACC030 | kg | ACERO CORRUGADO B 500 S/SD | 1.05 | 0.85 | 0.89 |
| P03AA010 | kg | ALAMBRE ATAR 1,30 MM | 0.006 | 1 | 0.01 |
|  |  | Total |  |  | 1.13 |

**A05F030** m2 ENCOFRADO FORJADO UNID. CONTÍNUO (material; 10/11/2000)
Precio: 11.89
Encofrado y desencofrado continuo con sistema metálico recuperable, formado por elementos de apeo, elementos de encofrado recuperables, tableros de 2,00x0,50 m. y puntales para hormigonado de forjados unidireccionales, reticulares o losas de hormigón, hasta 3,10 m. de altura, según NTE-EME.

| Código | Ud | Descripción | Rendimiento | Precio | Importe |
|---|---|---|---|---|---|
| O0101EN | h | OFICIAL 1ª ENCOFRADOR | 0.25 | 15.29 | 3.82 |
| O0103EN | h. | AYUDANTE ENCOFRADOR | 0.25 | 14.36 | 3.59 |
| A05C110 | mes | ALQ.M2 APEO ENC.PLA.I/PUNTAL 3M (material; 21/03/2013) | 0.266 | 2.05 | 0.55 |
| A05C120 | mes | ALQ.M2 ENC.REC.PLA. I/PUNTAL 3M (material; 21/03/2013) | 0.266 | 9.74 | 2.59 |
| P13EQ130 | mes | TAB.DE CAN.MET.DE 1,00M.DE LAR.POR 30CM (maquinaria; 21/03/2013) | 0.4 | 1.84 | 0.74 |
| P01EM030 | m3 | TABLONCILLO PINO 2,50/5,50X205X55 (material) | 0.001 | 133.71 | 0.13 |
| P01EM040 | m3 | TABLA PINO 2,00/2,50 DE 26MM. (material) | 0.001 | 133.71 | 0.13 |
| P01UC030 | kg | PUNTAS 20X100 | 0.05 | 5.78 | 0.29 |
| P03AA010 | kg | ALAMBRE ATAR 1,30 MM | 0.05 | 1 | 0.05 |
|  |  | Total |  |  | 11.89 |

**A0068** M2 ENCOFRADO VISTO MADERA EN LOSAS (material; 31/01/2000)
Precio: 25.83
Encofrado y desencofrado de losa armada vista, con tableros de madera fenolico multicapa de 22 mm., considerando 1 posturas. Construido según EHE-08. Medida la superficia de encofrado útil.

| Código | Ud | Descripción | Rendimiento | Precio | Importe |
|---|---|---|---|---|---|
| O0101EN | h | OFICIAL 1ª ENCOFRADOR | 0.21 | 15.29 | 3.21 |
| O0103EN | h. | AYUDANTE ENCOFRADOR | 0.2 | 14.36 | 2.87 |
| P13EM031 | m2 | TABLERO FENILICO MULTICA 1P (material; 31/01/2000) | 1 | 15 | 15.00 |
| P01EM280 | m3 | MADERA PINO ENCOFRAR 22 MM. (material; 17/02/2005) | 0.02 | 156 | 3.12 |
| P01UC030 | kg | PUNTAS 20X100 | 0.15 | 5.78 | 0.87 |
| P03AA010 | kg | ALAMBRE ATAR 1,30 MM | 0.5 | 1 | 0.50 |
| P13CP100 | ud | PUNTAL TELESC. NORMAL 1,75-3,10 | 0.01 | 13.35 | 0.13 |
| P13CP100 | ud | PUNTAL TELESC. NORMAL 1,75-3,10 | 0.01 | 13.35 | 0.13 |
|  |  | Total |  |  | 25.83 |

**A0064** M2 ENCOFRADO METALICO PERI 2 CARAS (material; 10/11/2000)
Precio: 10.56
Encofrado y desencofrado en muros de dos caras vistas de 4,00 m. de altura, con paneles metálicos modulares, considerando 20 posturas. Según EHE-08. Medida la superficia de encofrado útil.

| Código | Ud | Descripción | Rendimiento | Precio | Importe |
|---|---|---|---|---|---|
| O0101EN | h | OFICIAL 1ª ENCOFRADOR | 0.325 | 15.29 | 4.97 |
| O0103EN | h. | AYUDANTE ENCOFRADOR | 0.325 | 14.36 | 4.67 |
| P05M110 | mes | ALQ. M2 ENCOF.MURO ULMA (ORMA) 2 CARAS (material; 29/06/2010) | 0.095 | 6.8 | 0.65 |
| P01DC010 | l. | DESENCOFRANTE P/ENCOFRADO METÁLICO (material; 22/06/2008) | 0.082 | 1.47 | 0.12 |
| P01UC030 | kg | PUNTAS 20X100 | 0.01 | 5.78 | 0.06 |
| P13EA440 | ud | CONO TERMINAL TUBO 22/26 (material; 22/06/2008) | 1.235 | 0.07 | 0.09 |
|  |  | Total |  |  | 10.56 |

**AUX05V010** m2 ENCOF. MADERA JÁCENAS 4 POST. (material; 10/11/2000)
Precio: 21.99
Encofrado y desencofrado de jácenas con tableros de madera de pino de 22 mm. confeccionados previamente, considerando 4 posturas. Normas NTE-EME.

| Código | Ud | Descripción | Rendimiento | Precio | Importe |
|---|---|---|---|---|---|
| O0101EN | h | OFICIAL 1ª ENCOFRADOR | 0.52 | 15.29 | 7.95 |
| O0103EN | h. | AYUDANTE ENCOFRADOR | 0.52 | 14.36 | 7.47 |
| P13EM030 | m2 | TABLERO ENCOFRAR 22 MM. 4 P. (maquinaria; 21/03/2013) | 1.05 | 1.64 | 1.72 |
| P01EM080 | m3 | MADERA PINO ENCOFRAR 26 MM | 0.028 | 148.75 | 4.17 |
| P01UC030 | kg | PUNTAS 20X100 | 0.07 | 5.78 | 0.40 |
| P03AA010 | kg | ALAMBRE ATAR 1,30 MM | 0.07 | 1 | 0.07 |
| P13CP030 | ud | PUNTAL TELESC. NORMAL 1,40M (maquinaria) | 0.02 | 10.53 | 0.21 |
|  |  | Total |  |  | 21.99 |

**A0063** M2 ENCOF.METAL.PILARES REVESTIR (material; 13/01/1996)
Precio: 9.25
Encofrado metálico en pilares para revestir, incluso limpieza, aplicación del desencofrante, desencofrado y p.p. de elementos necesarios para su estabilidad y adecuada ejecución, construido según EHE-08. Medida la superficie de encofrado útil.

| Código | Ud | Descripción | Rendimiento | Precio | Importe |
|---|---|---|---|---|---|
| O0101EN | h | OFICIAL 1ª ENCOFRADOR | 0.25 | 15.29 | 3.82 |
| O0103EN | h. | AYUDANTE ENCOFRADOR | 0.25 | 14.36 | 3.59 |
| P0516 | ud | PANEL 50X50 CMS. ENCOFRADO PILARES (material; 13/01/1996) | 0.15 | 3.59 | 0.54 |
| P0113 | p.p. | MATERIAL COMPL./PIEZAS ESPEC. | 0.75 | 0.86 | 0.65 |
| P0112 | p.p. | PIEZAS ESPECIALES (material; 14/02/2004) | 0.75 | 0.86 | 0.65 |
|  |  | Total |  |  | 9.25 |

**AMC5** M3 MORTERO CEMENTO M-5 (material; 12/12/2009)
Precio: 66.26
Mortero de cemento M 5 dosificado con cemento CEM I 32,5 N y arena de río, confeccionado con hormigonera de 250 l., según RC2008.

| Código | Ud | Descripción | Rendimiento | Precio | Importe |
|---|---|---|---|---|---|
| O0105OF | h | PEÓN ORDINARIO | 1.5 | 14.02 | 21.03 |
| P04CA005 | t | CEMENTO EN 197-1- CEM II/B-P 42,5 R GRANEL | 0.27 | 106.65 | 28.80 |
| P01AA020 | m3 | ARENA DE RÍO (0/5 MM.) | 1.1 | 14.21 | 15.63 |
| P01DA130 | m3 | AGUA | 0.255 | 1.27 | 0.32 |
| M03HH010 | h | HORMIGONERA 250 L | 0.4 | 1.2 | 0.48 |
|  |  | Total |  |  | 66.26 |

**diA02A080** m3 MORTERO CEMENTO M-5 (material; 12/12/2009)
Precio: 62.72
Mortero de cemento CEM II/B-P 32,5 N y arena de río de tipo M-5 para uso corriente (G), con resistencia a compresión a 28 días de 5,0 N/mm2, confeccionado con hormigonera de 200 l., s/RC-08 y UNE-EN-998-1:2004.

| Código | Ud | Descripción | Rendimiento | Precio | Importe |
|---|---|---|---|---|---|
| O0105OF | h | PEÓN ORDINARIO | 1.7 | 14.02 | 23.83 |
| P01CC030 | t | CEMENTO EN 197-1- CEM II/B-P 32,5 N sacos (material) | 0.27 | 82.4 | 22.25 |
| P01AA020 | m3 | ARENA DE RÍO (0/5 MM.) | 1.09 | 14.21 | 15.49 |
| P01DA130 | m3 | AGUA | 0.255 | 1.27 | 0.32 |
| M03HH010--- | h | Hormigonera 200 l. gasolina (maquinaria) | 0.4 | 2.07 | 0.83 |
|  |  | Total |  |  | 62.72 |

**AUXDD015** m² AISLAMIENTO SUELO ISOVER PANEL SOLADO L-20 (material)
Precio: 6.36
m². Lana mineral ISOVER PANEL SOLADO L constituido por un panel rígido de lana de roca de 20 mm de espesor cumpliendo la norma UNE EN 13162 Productos Aislantes térmicos para aplicaciones en la edificación con una conductividad térmica de 0,036 W / (m¶K), clase de reacción al fuego A1 y código de designación MW-EN 13162-T5-WS-MU1-SD10-AFr5, para aislamiento termo-acústico de forjados, con solera de al menos 4 cm o como aislamiento bajo primer forjado, colocado.

| Código | Ud | Descripción | Rendimiento | Precio | Importe |
|---|---|---|---|---|---|
| O0101OF | h. | OFICIAL 1ª | 0.05 | 15.29 | 0.76 |
| O0103OF | h | AYUDANTE | 0.05 | 14.36 | 0.72 |
| P15AA045 | m² | PAN.LANA DE ROCA ALTA RES..COM..P.SOL.L-2... (material) | 1.05 | 4.65 | 4.88 |
|  |  | Total |  |  | 6.36 |

**AUXAACE105** m² AISL. POLIEST. EXTR. DANOPREN-40 (material)
Precio: 11.36
m². Aislamiento térmico en cubiertas con placa rígida de poliestireno extrusionado machihembrado DANOPREN-40, de 40 mm de espesor, totalmente colocado.

| Código | Ud | Descripción | Rendimiento | Precio | Importe |
|---|---|---|---|---|---|
| O0101OF | h. | OFICIAL 1ª | 0.07 | 15.29 | 1.07 |
| O0103OF | h | AYUDANTE | 0.07 | 14.36 | 1.01 |
| P15HA024 | m² | PLACA POLIESTIRENO EXTRUIDO DANOPREN 40 MM (material) | 1.05 | 7.13 | 7.49 |
| P15ND170 | m² | CAPA ANTIPUNZANTE GEOTEXTIL 200 GR/M² | 2.1 | 0.85 | 1.79 |
|  |  | Total |  |  | 11.36 |

**AUXPM105** m² SOLERA HA-25 #150X150X5 10 CM (material; 21/02/2007)
Precio: 13.58
m². Solera de 10 cm de espesor, realizada con hormigón HA-25/P/20/IIa N/mm², tamaño máximo del árido 20 mm elaborado en central, i/vertido, colocación y armado con mallazo electrosoldado #150x150x5 mm, incluso p.p. de juntas, aserrado de las mismas y fratasado. Según EHE-08.

| Código | Ud | Descripción | Rendimiento | Precio | Importe |
|---|---|---|---|---|---|
| O0101OF | h. | OFICIAL 1ª | 0.2 | 15.29 | 3.06 |
| O0105OF | h | PEÓN ORDINARIO | 0.2 | 14.02 | 2.80 |
| AD04PH010 | m² | MALLAZO ELECTROSOLDADO 15X15 D=5 (material; 22/06/2008) | 1 | 1.91 | 1.91 |
| A02FA723 | m³ | HORMIGÓN HA-25/P/20/ IIA CENTRAL (material; 21/02/2007) | 0.1 | 58.12 | 5.81 |
|  |  | Total |  |  | 13.58 |

**AD10AA101** m² TABICÓN LADRILLO HUECO DOBLE 25X12X9 CM (material; 12/12/2009)
Precio: 15.8
m². Tabique de ladrillo hueco doble 24x11x8 cm recibido con mortero de cemento y arena de río M5 según UNE-EN 998-2, i/ replanteo, roturas, humedecido de las piezas y limpieza.

| Código | Ud | Descripción | Rendimiento | Precio | Importe |
|---|---|---|---|---|---|
| O01FL003 | m² | MANO OBRA COL. TABICÓN LADRILLO HUECO DOBLE (mano de obra) | 1 | 9 | 9.00 |
| O0105OF | h | PEÓN ORDINARIO | 0.3 | 14.02 | 4.21 |
| P01DH003 | mud | LADRILLO HUECO DOBLE 24X11X8 | 0.033 | 54.49 | 1.80 |
| A01JF006 | m³ | MORTERO CEMENTO M5 | 0.013 | 60.89 | 0.79 |
|  |  | Total |  |  | 15.8 |

**A01JF006** m³ MORTERO CEMENTO M5 (material; 12/12/2009)
Precio: 60.89
m³. Mortero de cemento EN 197-1- CEM II/B-P 32,5 R según RC-16 y arena de río M5 con una resistencia a compresión de 5 N/mm² según norma UNE-EN 998-2, confeccionado con hormigonera de 250 L.

| Código | Ud | Descripción | Rendimiento | Precio | Importe |
|---|---|---|---|---|---|
| O0105OF | h | PEÓN ORDINARIO | 1.2 | 14.02 | 16.82 |
| P04CA005 | t | CEMENTO EN 197-1- CEM II/B-P 42,5 R GRANEL | 0.25 | 106.65 | 26.66 |
| P01AA020 | m3 | ARENA DE RÍO (0/5 MM.) | 1.1 | 14.21 | 15.63 |
| P01DA130 | m3 | AGUA | 0.255 | 1.27 | 0.32 |
| A03LA005 | h | HORMIGONERA ELÉCTRICA 250 L (material) | 0.8 | 1.83 | 1.46 |
|  |  | Total |  |  | 60.89 |

**A02S282** kg IMPRIMACIÓN CON RESINA ISOFTÁLICA (material; 10/11/2000)
Precio: 5.95
Resina de moldeo isoftálica de poliéster, para formulado de imprimación en diluyente de estireno con acelerante de octoato de cobalto al 6% y catalizador de peróxido al 50%, en dosificación 100/40/0,2/2,5 para un tiempo gel en recipiente de 10-30 minutos, comprendiendo formulación según temperaturas previstas de aplicación, suministro de los componentes y aditivos y mezcla en batidera mecánica incluso pérdidas de ejecución, limpieza de utensilios y envasado y etiquetado de la mezcla.

| Código | Ud | Descripción | Rendimiento | Precio | Importe |
|---|---|---|---|---|---|
| O0102OF | h. | OFICIAL 2ª | 0.07 | 14.72 | 1.03 |
| P33A160 | kg | RESINA POLIÉSTER ISOFTÁLICA (material; 10/11/2000) | 0.7 | 4.95 | 3.47 |
| P25H290 | l. | DISOLVENTE-DILUYENTE ESTIRENO (material; 10/11/2000) | 0.28 | 1.53 | 0.43 |
| P33A170 | kg | ACELERADOR DIMETILANILINA (material; 10/11/2000) | 0.033 | 15.18 | 0.50 |
| P33A180 | kg | ACELERADOR OCTOATO COBALTO (material; 10/11/2000) | 0.001 | 13.99 | 0.01 |
| P33A190 | kg | CATALIZADOR PERÓXIDO (material; 10/11/2000) | 0.017 | 8.58 | 0.15 |
| P33A200 | kg | CATALIZADOR PERÓXIDO BENZOICO (material; 10/11/2000) | 0.023 | 9.45 | 0.22 |
| M03HH090 | h. | BATIDERA MECÁNICA (maquinaria; 10/11/2000) | 0.1 | 1.35 | 0.14 |
|  |  | Total |  |  | 5.95 |

**A02S283** kg IMPREGNACIÓN CON RESINA ISOFTÁLICA (material; 10/11/2000)
Precio: 7.15
Resina de moldeo isoftálica de poliéster, para formulado de imprimación de poliéster bifenólico con concentrado de color, agentes tixotrópicos, acelerante de dimetilanilina al 5% y catalizador de peróxido de benzoilo al 50% en dosificación 100/0,4/1,5/5/3,5 para un tiempo gel en recipiente de 10-20 minutos, comprendiendo formulación según temperaturas previstas de aplicación, suministro de los componentes y aditivos y mezcla en batidera mecánica incluso pérdidas de ejecución, limpieza de utensilios y envasado y etiquetado de la mezcla.

| Código | Ud | Descripción | Rendimiento | Precio | Importe |
|---|---|---|---|---|---|
| O0102OF | h. | OFICIAL 2ª | 0.07 | 14.72 | 1.03 |
| P33A160 | kg | RESINA POLIÉSTER ISOFTÁLICA | 0.956 | 4.95 | 4.73 |
| P33A170 | kg | ACELERADOR DIMETILANILINA | 0.045 | 15.18 | 0.68 |
| P33A180 | kg | ACELERADOR OCTOATO COBALTO | 0.001 | 13.99 | 0.01 |
| P33A190 | kg | CATALIZADOR PERÓXIDO | 0.023 | 8.58 | 0.20 |
| P33A200 | kg | CATALIZADOR PERÓXIDO BENZOICO | 0.031 | 9.45 | 0.29 |
| P33A210 | kg | AGENTE TIXOTRÓPICO (material; 10/11/2000) | 0.014 | 4.02 | 0.06 |
| P33A270 | kg | CONCENTRADO COLOR PASTA ESTRATIFICADOS (material; 10/11/2000) | 0.004 | 1.62 | 0.01 |
| M03HH090 | h. | BATIDERA MECÁNICA | 0.1 | 1.35 | 0.14 |
|  |  | Total |  |  | 7.15 |

**A02S284** kg RESINA ISOFTÁLICA GEL DE PROTECCIÓN (material; 10/11/2000)
Precio: 6.96
Resina de moldeo isoftálica de poliéster, para formulado de protección del gel con concentrado de color, agente tixotrópico, parafina, acelerante de octoato de cobalto al 6% y catalizador peróxido al 50%, en dosificación 100/0,8/2/3/0,25/3 para un tiempo gel en recipiente de 10-12 minutos, comprendiendo formulación según temperaturas previstas de aplicación, suministro de los componentes y aditivos y mezcla en batidera mecánica incluso pérdidas de ejecución, limpieza de utensilios y envasado y etiquetado de la mezcla.

| Código | Ud | Descripción | Rendimiento | Precio | Importe |
|---|---|---|---|---|---|
| O0102OF | h. | OFICIAL 2ª | 0.07 | 14.72 | 1.03 |
| P33A160 | kg | RESINA POLIÉSTER ISOFTÁLICA | 0.917 | 4.95 | 4.54 |
| P33A170 | kg | ACELERADOR DIMETILANILINA | 0.043 | 15.18 | 0.65 |
| P33A180 | kg | ACELERADOR OCTOATO COBALTO | 0.001 | 13.99 | 0.01 |
| P33A190 | kg | CATALIZADOR PERÓXIDO | 0.022 | 8.58 | 0.19 |
| P33A200 | kg | CATALIZADOR PERÓXIDO BENZOICO | 0.03 | 9.45 | 0.28 |
| P33A210 | kg | AGENTE TIXOTRÓPICO | 0.013 | 4.02 | 0.05 |
| P33A270 | kg | CONCENTRADO COLOR PASTA ESTRATIFICADOS | 0.004 | 1.62 | 0.01 |
| P33A260 | kg | CONCENTRADO PARAFÍNICO ESTRATIFICADOS (material; 10/11/2000) | 0.027 | 2.18 | 0.06 |
| M03HH090 | h. | BATIDERA MECÁNICA | 0.1 | 1.35 | 0.14 |
|  |  | Total |  |  | 6.96 |

**A01LF004** m³ MORTERO CEMENTO BLANCO M10 (material; 12/12/2009)
Precio: 74.71
m³. Mortero de cemento blanco BL II/B-L 42,5 R UNE 80305 segun RC-16 y arena de río M10 con una resistencia a compresión de 10 N/mm² según norma UNE-EN 998-2, confeccionado con hormigonera de 250 L.

| Código | Ud | Descripción | Rendimiento | Precio | Importe |
|---|---|---|---|---|---|
| O0105OF | h | PEÓN ORDINARIO | 1.3 | 14.02 | 18.23 |
| P04CF005 | t | CEM.BLA. BL II/B-L 42,5 R UNE 80305 GRANEL (material) | 0.35 | 114.42 | 40.05 |
| P01AA020 | m3 | ARENA DE RÍO (0/5 MM.) | 1.03 | 14.21 | 14.64 |
| P01DA130 | m3 | AGUA | 0.26 | 1.27 | 0.33 |
| A03LA005 | h | HORMIGONERA ELÉCTRICA 250 L | 0.8 | 1.83 | 1.46 |
|  |  | Total |  |  | 74.71 |

**AYESON** M3 PASTA DE YESO NEGRO (material; 31/01/2000)
Precio: 64.6
Pasta de yeso negro amasado manualmente s/RY-85.

| Código | Ud | Descripción | Rendimiento | Precio | Importe |
|---|---|---|---|---|---|
| O0105OF | h | PEÓN ORDINARIO | 2.5 | 14.02 | 35.05 |
| P01CY030 | t | YESO NEGRO EN SACOS YG (material; 31/01/2000) | 0.85 | 33.87 | 28.79 |
| P01DA130 | m3 | AGUA | 0.6 | 1.27 | 0.76 |
|  |  | Total |  |  | 64.6 |

**AYESOB** M3 PASTA DE YESO BLANCO (material; 29/11/2016)
Precio: 69.26
Pasta de yeso blanco amasado manualmente, s/RY-85.

| Código | Ud | Descripción | Rendimiento | Precio | Importe |
|---|---|---|---|---|---|
| O0105OF | h | PEÓN ORDINARIO | 2.5 | 14.02 | 35.05 |
| P01CY020 | t | YESO BLANCO EN SACOS YF (material) | 0.81 | 41.21 | 33.38 |
| P01DA130 | m3 | AGUA | 0.65 | 1.27 | 0.83 |
|  |  | Total |  |  | 69.26 |

**AE0462** M2 LOSA HORMIGON HA-25 E=5CM (material; 10/11/2000)
Precio: 4.35
Losa de graderio de 5 cms. de espesor, con hormigón HA-25/P/20/I, consistencia plástica para vibrar, armado con mallazo 20x30x5, p.p. separadores de armaduras, Incluso p/p de replanteo,zunchos perimetrales de planta y huecos, elaboración de la ferralla (corte, doblado y conformado de elementos) en taller industrial y montaje en el lugar definitivo de su colocación en obra, elementos de sustentación, fijación y apuntalamiento necesarios para la estabilidad del encofrado, según planos de proyecto.

| Código | Ud | Descripción | Rendimiento | Precio | Importe |
|---|---|---|---|---|---|
| P03AM170 | m2 | MALLA 20X20 AD5-5 B500T6 | 1.05 | 0.87 | 0.91 |
| AUX03A017 | m3 | HORM.P/ARMAR HA-25/B/20/IIa | 0.05 | 68.7 | 3.44 |
|  |  | Total |  |  | 4.35 |

**APBPL.6c** M TRATAMIENTO XILÓFAGO POR BAÑO EN BALSA (material; 28/04/1996)
Precio: 0.07
Tratamiento especifico xilófago e hidrógugo para madera en taller, contra pudriciones mediante imprimación de fondo, con productos fungicidas de resinas alquídicas sintéticas DIN 68800 aplicado por baño en balsas, con inmersion prolongada, y con un rendimiento no menor de 20 l/m3.

| Código | Ud | Descripción | Rendimiento | Precio | Importe |
|---|---|---|---|---|---|
| PRPP92f | l | IMPRIMACION FONDO FUNGIDIDA+HDFG MAD (material; 28/04/1996) | 0.005 | 8.51 | 0.04 |
| MMMA74c | ud | REPERCUSIÓN S/M3 BALSA DE BAÑOS (maquinaria; 28/04/1996) | 0.001 | 2.1636 | 0.00 |
| O0100FU | h. | ESPECIALISTA EN FUNGICIDAS (mano de obra) | 0.001 | 18.14 | 0.02 |
| O0105OF | h | PEÓN ORDINARIO | 0.001 | 14.02 | 0.01 |
|  |  | Total |  |  | 0.07 |

**APBPL.3a** M3 PASTA DE YESO YG (material; 13/09/2017)
Precio: 54.13
Pasta de yeso YG fraguado normal confeccionada en obra.

| Código | Ud | Descripción | Rendimiento | Precio | Importe |
|---|---|---|---|---|---|
| O0104OF | h | PEÓN ESPECIALIZADO | 1.256 | 14.6 | 18.34 |
| P01CY020 | t | YESO BLANCO EN SACOS YF | 0.85 | 41.21 | 35.03 |
| P01DA130 | m3 | AGUA | 0.6 | 1.27 | 0.76 |
|  |  | Total |  |  | 54.13 |

**A34QG0** kg PINTURA INTUMESCENTE RF-90 1200 MICRAS (material; 22/06/2008)
Precio: 0.85
Recubrimiento de pintura intumescente en espesor de 1200 micras, para la protección contra el fuego RF-90 de estructuras metálicas.

| Código | Ud | Descripción | Rendimiento | Precio | Importe |
|---|---|---|---|---|---|
| O0101PI | h | OFICIAL 1ª PINTURA | 0.05 | 15.29 | 0.76 |
| P35QG021 | l | PINTURA INTUMESCENTE RF-90 1200 MICRAS (material) | 0.01 | 9.45 | 0.09 |
|  |  | Total |  |  | 0.85 |

**A27HS030** kg BARNIZ ANTIOXIDANTE (material; 22/06/2008)
Precio: 2.37
Barniz antioxidante sobre carpintería metálica, i/limpieza y capa antioxidante.

| Código | Ud | Descripción | Rendimiento | Precio | Importe |
|---|---|---|---|---|---|
| O0101PI | h | OFICIAL 1ª PINTURA | 0.15 | 15.29 | 2.29 |
| P35QG022 | l | NEUTRALIZADOR DE OXIDO | 0.01 | 8 | 0.08 |
|  |  | Total |  |  | 2.37 |

**A01A030** m3 PASTA DE YESO NEGRO (material; 31/01/2000)
Precio: 64.6
Pasta de yeso negro amasado manualmente.

| Código | Ud | Descripción | Rendimiento | Precio | Importe |
|---|---|---|---|---|---|
| O0105OF | h | PEÓN ORDINARIO | 2.5 | 14.02 | 35.05 |
| P01CY030 | t | YESO NEGRO EN SACOS YG | 0.85 | 33.87 | 28.79 |
| P01DA130 | m3 | AGUA | 0.6 | 1.27 | 0.76 |
|  |  | Total |  |  | 64.6 |

**AEPILT1** Kg ACERO S.275-JR ESTRUCTURA AUXILIAR (material; 10/11/2000)
Precio: 1.95
Estructura auxiliar pra carpinteria de fachada ejecutada con perfiles TUBULARES de acero S.275-JR, p.p. de chapones apoyo entre pilares, cartelas, platabandas, despuntes y tolerancias, soldadura ejecutada con cordones uniformes por personal HOMOLOGADO y taller cualificado, incluso: protección con dos manos de pintura antioxidante, ejecutado según detalle de proyecto, completa y colocada.

| Código | Ud | Descripción | Rendimiento | Precio | Importe |
|---|---|---|---|---|---|
| O0101CE | h | OFICIAL 1ª CERRAJERO | 0.018 | 15.29 | 0.28 |
| O0103C | h | AYUDANTE CERRAJERO | 0.009 | 14.36 | 0.13 |
| P03ALT030 | kg | ACERO EN TUBO CUADRADO | 1.1 | 1.35 | 1.49 |
| PLKDFU8 | l | PINTURA ANTIOXIDANTE | 0.003 | 9.5 | 0.03 |
| PQM4 | ud | PEQUEÑO MATERIAL 4 | 0.02 | 1 | 0.02 |
|  |  | Total |  |  | 1.95 |

**AE16LA040** m2 VIDRIO FLOAT INCOLORA 6 MM (material; 28/04/1996)
Precio: 15.24
Acristalamiento con vidrio float incoloro de 6 mm. de espesor, fijación sobre carpintería con acuñado mediante calzos de apoyo perimetrales y laterales y sellado en frío con silicona incolora, incluso cortes de vidrio y colocación de junquillos, según NTE-FVP-8

| Código | Ud | Descripción | Rendimiento | Precio | Importe |
|---|---|---|---|---|---|
| O0101VI | h | OFICIAL 1ª VIDRIERÍA | 0.22 | 15.29 | 3.36 |
| P14AA040 | m2 | VIDRIO FLOAT INCOLORO 6 MM (material; 28/04/1996) | 1.006 | 9.04 | 9.09 |
| P14W020 | m | SELLADO CON SILICONA NEUTRA (material; 28/10/2016) | 3.5 | 0.64 | 2.24 |
| P01DA150 | ud | PEQUEÑO MATERIAL | 1 | 0.55 | 0.55 |
|  |  | Total |  |  | 15.24 |

**AE26FJ110** ud SEÑAL POLIESTIRENO 420X594MM.FOTOLUM. (material; 25/09/2013)
Precio: 10.25
Señalización de equipos contra incendios fotoluminiscente, de riesgo diverso, advertencia de peligro, prohibición, evacuación y salvamento, en poliestireno de 1,5 mm fotoluminiscente, de dimensiones 420x594 mm. Medida la unidad instalada. Acorde al Reglamento contra incendios, SI 4, y normas UNE 23033/23035.

| Código | Ud | Descripción | Rendimiento | Precio | Importe |
|---|---|---|---|---|---|
| O0104OF | h | PEÓN ESPECIALIZADO | 0.05 | 14.6 | 0.73 |
| P23FK110 | ud | SEÑAL POLIPROP. 420X594MM.FOTOLUMI. (material; 25/09/2013) | 1 | 9.52 | 9.52 |
|  |  | Total |  |  | 10.25 |

**AEN11RMC050** M2 TRATAMIENTO ENTARIMADO BARNIZADO (material; 22/06/2008)
Precio: 9.73
Revestimiento con barniz poliuretano sobre madera, previa limpieza general de la superficie del soporte, lijado fino, mano de fondo con barniz diluido mezclado con productos de conservación de la madera, lijado fino y dos manos de barniz poliurteano según NTE/RPP.

| Código | Ud | Descripción | Rendimiento | Precio | Importe |
|---|---|---|---|---|---|
| P25P060 | l | BARNIZ IGNÍFUGO TRANSPARENTE (material) | 0.49 | 9.6 | 4.70 |
| O0103PI | h | AYUDANTE PINTURA | 0.35 | 14.36 | 5.03 |
|  |  | Total |  |  | 9.73 |

**E02CM020** m3 EXCAVACIÓN VACIADO A MÁQUINA TERRENOS FLOJOS (10/11/2000)
Precio: 3.99
Excavación a cielo abierto, en terrenos flojos, por medios mecánicos, con extracción de tierras sobre camión y vertido en el interior de la obra a una distancia menor de 140 m. ida y vuelta del vaciado y con p.p. de medios auxiliares.

| Código | Ud | Descripción | Rendimiento | Precio | Importe |
|---|---|---|---|---|---|
| O0105OF | h | PEÓN ORDINARIO | 0.025 | 14.02 | 0.35 |
| M05EC010 | h | EXCAVADORA HIDRÁULICA CADENAS 90 CV (maquinaria; 10/11/2000) | 0.04 | 51.61 | 2.06 |
| M07CB030 | h | CAMIÓN BASCULANTE 6X4 20 T (maquinaria; 10/11/2000) | 0.04 | 39.6 | 1.58 |
|  |  | Total |  |  | 3.99 |

**E02SZ060** m3 RELLENO TIERRA ZANJA MANO S/APORTE (29/11/2016)
Precio: 7.71
Relleno y extendido de tierras propias en zanjas, por medios manuales, sin aporte de tierras, y con p.p. de medios auxiliares.

| Código | Ud | Descripción | Rendimiento | Precio | Importe |
|---|---|---|---|---|---|
| O0105OF | h | PEÓN ORDINARIO | 0.55 | 14.02 | 7.71 |
|  |  | Total |  |  | 7.71 |

**R05HP040** m3 PUESTA OBRA MANUAL HORMIGÓN RELLENOS (10/11/2000)
Precio: 39.66
Puesta en obra de hormigón en rellenos, colocado con medios manuales, comprendiendo transporte horizontal y vertical, medios de elevación, limpieza de las armaduras, vertido, extendido, vibrado y compactado del hormigón, y curado, sin incluir encofrados y armaduras.

| Código | Ud | Descripción | Rendimiento | Precio | Importe |
|---|---|---|---|---|---|
| O0101OF | h. | OFICIAL 1ª | 0.63 | 15.29 | 9.63 |
| O0104OF | h | PEÓN ESPECIALIZADO | 1.83 | 14.6 | 26.72 |
| P01DA130 | m3 | AGUA | 0.011 | 1.27 | 0.01 |
| M06CM020 | h | COMPRE.PORT.DIESEL M.P. 3,2 M3/MIN 7 BAR (maquinaria; 10/11/2000) | 0.63 | 4.11 | 2.59 |
| M11HV020 | h | AGUJA NEUMÁTICA S/COMPRESOR D=50MM (maquinaria; 10/11/2000) | 0.63 | 1.12 | 0.71 |
|  |  | Total |  |  | 39.66 |

**E02EM020** m3 EXC.ZANJA A MÁQUINA T. FLOJOS (29/11/2016)
Precio: 5.84
Excavación en zanjas, en terrenos flojos, por medios mecánicos, con extracción de tierras a los bordes, sin carga ni transporte al vertedero y con p.p. de medios auxiliares.

| Código | Ud | Descripción | Rendimiento | Precio | Importe |
|---|---|---|---|---|---|
| O0105OF | h | PEÓN ORDINARIO | 0.1 | 14.02 | 1.40 |
| M05RN020 | h | RETROCARGADORA NEUMÁTICOS 75 CV | 0.2 | 22.22 | 4.44 |
|  |  | Total |  |  | 5.84 |

**E02SZ070** m3 RELL/COMP.ZANJA C/RANA S/APOR. (31/01/2003)
Precio: 20.38
Relleno, extendido y compactado de tierras propias en zanjas, por medios manuales, con pisón compactador manual tipo rana, en tongadas de 30 cm. de espesor, sin aporte de tierras, incluso regado de las mismas, y con p.p. de medios auxiliares.

| Código | Ud | Descripción | Rendimiento | Precio | Importe |
|---|---|---|---|---|---|
| O0105OF | h | PEÓN ORDINARIO | 1.25 | 14.02 | 17.53 |
| M08RI010 | h | PISÓN VIBRANTE 70 KG. (maquinaria; 31/01/2003) | 0.75 | 2.1 | 1.58 |
| P01DA130 | m3 | AGUA | 1 | 1.27 | 1.27 |
|  |  | Total |  |  | 20.38 |

**E02TT030** m3 TRANSP.VERTED.<10KM.CARGA MEC. (17/12/2000)
Precio: 4.16
Transporte de tierras al vertedero, a una distancia menor de 10 km., considerando ida y vuelta, con camión basculante cargado a máquina, canon de vertedero, y con p.p. de medios auxiliares, considerando también la carga.

| Código | Ud | Descripción | Rendimiento | Precio | Importe |
|---|---|---|---|---|---|
| M05PN010 | h | PALA CARGADORA NEUMÁTICOS 85 CV/1,2M3 (maquinaria; 31/01/2003) | 0.02 | 37.86 | 0.76 |
| M07CB010 | h | CAMIÓN BASCULANTE 4X2 10 T. | 0.1 | 29 | 2.90 |
| M07N060 | m3 | CANON DE DESBROCE A VERTEDERO (maquinaria; 17/12/2000) | 1 | 0.5 | 0.50 |
|  |  | Total |  |  | 4.16 |

**E02EM030** m3 EXC.ZAN.A MÁQ.T.COM. / ARENA / REPOSICIÓN (31/01/2003)
Precio: 49.31
Excavación en zanjas, en terrenos compactos, por medios mecánicos, con extracción de tierras a los bordes, relleno de arena 30 cm, reposición de tierras, hormigonado en zonas de tráfico y acabado con plaqueta existente, según norma gas. Con p.p. de medios auxiliares.

| Código | Ud | Descripción | Rendimiento | Precio | Importe |
|---|---|---|---|---|---|
| O0105OF | h | PEÓN ORDINARIO | 2.1 | 14.02 | 29.44 |
| M05EN030 | h | EXCAV.HIDRÁULICA NEUMÁTICOS 100 CV (maquinaria; 31/01/2003) | 0.25 | 40.26 | 10.07 |
| M08RL010 | h | RODILLO VIBRANTE MANUAL TÁNDEM 800 KG. | 0.05 | 4.6 | 0.23 |
| P01AA020 | m3 | ARENA DE RÍO (0/5 MM.) | 0.12 | 14.21 | 1.71 |
| E04SE040 | m3 | HORMIGÓN HM-25/P/20/I EN SOLERA (21/02/2007) | 0.1 | 78.61 | 7.86 |
|  |  | Total |  |  | 49.31 |

**E02CMA070** m3 EXC.VAC.C/MAR.ROM. TERRENOS DUROS <2 M ACOPI (10/11/2000)
Precio: 21.38
Excavación a cielo abierto en vaciado de hasta 2 m de profundidad en terrenos duros, por medios mecánicos, con extracción de tierras sobre camión y acopio en el interior de la obra a una distancia menor de 150 m, ida y vuelta del vaciado. Incluida parte proporcional de medios auxiliares. Según CTE-DB-SE-C y NTE-ADV.

| Código | Ud | Descripción | Rendimiento | Precio | Importe |
|---|---|---|---|---|---|
| O0105OF | h | PEÓN ORDINARIO | 0.12 | 14.02 | 1.68 |
| M05RN060 | h | RETRO-PALA CON MARTILLO ROMPEDOR (maquinaria; 20/11/2006) | 0.25 | 39.54 | 9.89 |
| M05EC010 | h | EXCAVADORA HIDRÁULICA CADENAS 90 CV | 0.075 | 51.61 | 3.87 |
| M07CB030 | h | CAMIÓN BASCULANTE 6X4 20 T | 0.15 | 39.6 | 5.94 |
|  |  | Total |  |  | 21.38 |

**U08TP020** m TUBERÍA GAS PE D=32 MM SDR 11 (18/12/2014)
Precio: 20.96
Tubería enterrada, en polietileno (PE) de D=32 mm SDR 11, para redes de distribución de gas, incluso pruebas de presión y p.p. de accesorios (codos, tés, manguitos, transiciones, caps, banda de señalización, etc.), excepto válvulas de línea, apertura y reposición de zanja.

| Código | Ud | Descripción | Rendimiento | Precio | Importe |
|---|---|---|---|---|---|
| O0101OF | h. | OFICIAL 1ª | 0.65 | 15.29 | 9.94 |
| O0105OF | h | PEÓN ORDINARIO | 0.65 | 14.02 | 9.11 |
| P19TPA020 | m | TUBERÍA PE 80 SDR-11 D=32 MM (material; 18/12/2014) | 1 | 1.6 | 1.60 |
| %MA0000000150 | % | Medios auxiliares | 1.5 % | 20.65 | 0.31 |
|  |  | Total |  |  | 20.96 |

**O0100CI** H CUADRILLA H INSTALACIONES ESPECIALES (mano de obra; 20/04/1999)
Precio: 29.65

| Código | Ud | Descripción | Rendimiento | Precio | Importe |
|---|---|---|---|---|---|
| O0101IN | h | OFICIAL 1ª INSTALACIONES (mano de obra; 20/04/1999) | 1 | 15.29 | 15.29 |
| O0103IN | h | AYUDANTE INSTALACIONES (mano de obra; 20/04/1999) | 1 | 14.36 | 14.36 |
|  |  | Total |  |  | 29.65 |

**AE26FJ160** ud SEÑAL PVC 420X594MM.FOTOLUM. (material; 25/09/2013)
Precio: 9.51
Señalización de equipos contra incendios fotoluminiscente, de riesgo diverso, advertencia de peligro, prohibición, evacuación y salvamento, en PVC rígido de 1 mm. fotoluminiscente, de dimensiones 420x594 mm. Medida la unidad instalada. Acorde al Reglamento contra incendios, SI 4, y normas UNE 23033/23035.

| Código | Ud | Descripción | Rendimiento | Precio | Importe |
|---|---|---|---|---|---|
| O0104OF | h | PEÓN ESPECIALIZADO | 0.05 | 14.6 | 0.73 |
| P23FK160 | ud | SEÑAL PVC 420X594MM.FOTOLUMI. (material; 25/09/2013) | 1 | 8.78 | 8.78 |
|  |  | Total |  |  | 9.51 |

**AN0155** m3 EXC.CAJA DE SOLERA .A MÁQUINA T.COMPACTOS (material; 29/11/2016)
Precio: 7.88
Excavación a cielo abierto entre muros de fachada para la realizacion de la caja de solera, en terrenos compactos, por medios mecánicos, con extracción de tierras fuera de la excavación, en vaciados, sin carga ni transporte al vertedero y con p.p. de medios auxiliares.

| Código | Ud | Descripción | Rendimiento | Precio | Importe |
|---|---|---|---|---|---|
| M05RN030 | h | RETROCARGADORA NEUMÁTICOS 100 CV (maquinaria; 27/11/2018) | 0.2 | 29.6 | 5.92 |
| O0105OF | h | PEÓN ORDINARIO | 0.14 | 14.02 | 1.96 |
|  |  | Total |  |  | 7.88 |

**AE04SA050** m2 SOLER.HA-25, 15CM.ARMA.#15X15X6+ECH.15 (material; 21/02/2007)
Precio: 17.81
Solera de hormigón de 15 cm. de espesor, realizada con hormigón HA-25 N/mm2, Tmáx.20 mm., elaborado en obra, i/vertido, colocación y armado con mallazo 15x15x6, p.p. de juntas, aserrado de las mismas y fratasado, i/encachado de piedra caliza 40/80 de 15 cm. de espesor, extendido y compactado con pisón. Según NTE-RSS y EHE.

| Código | Ud | Descripción | Rendimiento | Precio | Importe |
|---|---|---|---|---|---|
| O0101OF | h. | OFICIAL 1ª | 0.072 | 15.29 | 1.10 |
| O0105OF | h | PEÓN ORDINARIO | 0.072 | 14.02 | 1.01 |
| P01HM030 | m3 | HORMIGÓN HA-25/B/20/IIa CENTRAL | 0.155 | 58.12 | 9.01 |
| A00E020 | m2 | ENCACHADO PIEDRA 40/80 E=15CM (material; 29/11/2016) | 1 | 4.35 | 4.35 |
| A03C020 | m2 | MALLA 15X15 CM. D=6 MM. (material; 22/06/2008) | 1 | 2.34 | 2.34 |
|  |  | Total |  |  | 17.81 |

**AN0180** m2 IMPERM. HIDRÁULICA MUROS A FAVOR PRES. (mano de obra; 10/11/2000)
Precio: 14.73
Impermeabilizante de muros a favor de presión en base a aplicar un impermeabilizante hidráulico de base cementosa Tecmadry blanco, aditivado con Cryladit con un rendimiento de 2 kg/m2., aplicado en dos capas previa humectación del soporte, incluso medios auxiliares.

| Código | Ud | Descripción | Rendimiento | Precio | Importe |
|---|---|---|---|---|---|
| AO01OA090- | h | CUADRILLA A (mano de obra; 29/11/2016) | 0.15 | 36.66 | 5.50 |
| P06SR060- | kg | IMPERMEAB. HIDRÁULICO CEMENTOSO TECMADRY (material; 10/11/2000) | 2 | 3.99 | 7.98 |
| P06SR070 | l. | PRODUCTO ADHERENTE IMPERM. CRYLADIT | 0.25 | 4.99 | 1.25 |
|  |  | Total |  |  | 14.73 |

**AN0157** m CANAL ACERO INOXIDABLE 140X120 (material; 22/06/2008)
Precio: 52.19
Canal den U de acero inoxidable pulido 12/10 AISI-316 de 140*120 y 3mm de espesor, con remate de "C" invertida en borde de lamina de agua, colocado sobre cama pendienteada y compactada, uniones mediante soladura Inox, elaborada en taller, ajuste y montaje en obra

| Código | Ud | Descripción | Rendimiento | Precio | Importe |
|---|---|---|---|---|---|
| O0101CE | h | OFICIAL 1ª CERRAJERO | 0.25 | 15.29 | 3.82 |
| O0103C | h | AYUDANTE CERRAJERO | 0.25 | 14.36 | 3.59 |
| P17NX060 | m | CANALÓN ACERO INOX.CORN.333 MM.P.P.PIEZAS (material; 15/09/2008) | 1 | 44.78 | 44.78 |
|  |  | Total |  |  | 52.19 |

**APC3.197** Ud BOMBA ACHIQUE 0.41-2.5 L/S 1.5 -7MCA (material; 20/04/1999)
Precio: 412.9
Bomba de achique sumergible transportable para evacuación de aguas salas de máquinas para trabajar total o parcialmente sumergida, para un caudal de 0.41 a 2.5 l/s. y una altura de elevación de 1.5 a 7 m., con motor de 500 W, impulsado con diámetro de paso de 40 mm., equipada con cable de alimentación eléctrica, regulador de nivel para funcionamiento automático y porte proporcional de manguera flexible conectada a red de evacuación. Completamente instalada y conexionada.

| Código | Ud | Descripción | Rendimiento | Precio | Importe |
|---|---|---|---|---|---|
| PN.053 | ud | BOMBA ACHIQUE SUMERGIBLE 0.41 A 2.5 L (material) | 1 | 350 | 350.00 |
| O0100ENC | h | ENCARGADO (mano de obra; 20/04/1999) | 0.2 | 18 | 3.60 |
| O0101IN | h | OFICIAL 1ª INSTALACIONES | 2 | 15.29 | 30.58 |
| O0103IN | h | AYUDANTE INSTALACIONES | 2 | 14.36 | 28.72 |
|  |  | Total |  |  | 412.9 |

**APC3.196** Ud POZO DE BOMBEO (material; 29/11/2016)
Precio: 737.66
Ejecución de pozo de bombeo de aguas fecales realizado con pared de 1 asta de ladrillo perforado, enfoscado y bruñido interiormente con escuadrillas redondeadas, apoyado sobre solera de hormigón de 15 cm. de espesor armado con mallazo de redondo del 6 cada 15 cm., hormigón H-175 kp/cm2, doble capa de arqueta estanca con asas y cerradura. La arqueta tendrá salida lateral para ventilación, acometida eléctrica y salida de aguas sucias. Medidas interiores del pozo serán de 100x100x100 cm.
Medida la unidad con materiales y mano de obra necesaria.

| Código | Ud | Descripción | Rendimiento | Precio | Importe |
|---|---|---|---|---|---|
| O0101OF | h. | OFICIAL 1ª | 7.95 | 15.29 | 121.56 |
| O0105OF | h | PEÓN ORDINARIO | 7.95 | 14.02 | 111.46 |
| P01DG004 | mud | LADRILLO PERF N/VISTO LISO 25X12X5 (material) | 0.1 | 58.49 | 5.85 |
| APBPM.1eb | M3 | MORTERO CTO M-40A (1:6) MÁQUINA (material; 29/11/2016) | 0.55 | 64.25 | 35.34 |
| APBPM.1bb | M3 | MORTERO CTO M-160A (1:3) MÁQUINA (material; 29/11/2016) | 0.16 | 78.21 | 12.51 |
| PNI.010 | ud | PATE PREF A GALV 250X315 MM (material) | 12 | 3.36 | 40.32 |
| AECSZ.2aaaa | M3 | H-100 LIMPIEZA (material; 29/11/2016) | 1.1 | 61.22 | 67.34 |
| APBPO.2dba | M3 | H-150 PLASTICA II-Z/35 TM 20 (material; 29/11/2016) | 1.15 | 58.82 | 67.64 |
| MQMA26a | h | VIBRADOR GASOLINA AGUJA Ø30-50MM (maquinaria) | 0.13 | 1.5807 | 0.21 |
| APCAUX.256 | M2 | MALLA ME-500T 15X15-6.0/6.0MM (material) | 2 | 3.92 | 7.84 |
| PNI.015 | ud | MARCO-TAPA FUND Ø60CM 60KG (material) | 1 | 154.33 | 154.33 |
| PNI.012 | ud | ASAS Y CERRADURA TAPA POZO DE BOMBEO (material) | 1 | 48.08 | 48.08 |
| PNI.013 | ud | SALIDA LATERAL POZO BOMBEO (material) | 1 | 30.0506 | 30.05 |
| %EM | % | ENERGÍA Y MAQUINARIA AUXILIAR | 5 % | 702.53 | 35.13 |
|  |  | Total |  |  | 737.66 |

**AEPILT2** Kg ACERO INOXIDABLE PERFILES TUBULARES (material; 10/11/2000)
Precio: 5.93
Estructura metálica, ejecutada con perfiles TUBULARES de acero S.275-JR, p.p. de chapones apoyo entre pilares, cartelas, platabandas, despuntes y tolerancias, soldadura ejecutada con cordones uniformes por personal HOMOLOGADO y taller cualificado, incluso: preparacion de bordes, protección con dos manos de pintura antioxidante, ejecutado según detalle de proyecto, completa y colocada.

| Código | Ud | Descripción | Rendimiento | Precio | Importe |
|---|---|---|---|---|---|
| O0101CE | h | OFICIAL 1ª CERRAJERO | 0.018 | 15.29 | 0.28 |
| O0103C | h | AYUDANTE CERRAJERO | 0.009 | 14.36 | 0.13 |
| P03ALT031 | kg | ACERO EN TUBO CUADRADO INOX (material; 10/11/2000) | 1.1 | 5 | 5.50 |
| PQM4 | ud | PEQUEÑO MATERIAL 4 | 0.02 | 1 | 0.02 |
|  |  | Total |  |  | 5.93 |

**A03CI010** h MOTONIVELADORA C/ESCARIF. 110 CV (material)
Precio: 56.52
h. Motoniveladora con una potencia de 110 CV (81kW), equipada con escarificador y topadora delantera, con un peso total de 11.680 kg, de la casa Buquema ó similar, con bastidor de construcción tubular en parte delantera y de caja en la posterior, motor diesel de 4 tiempos y 6,56 lt de cilindrada, con unas características de cuchilla de: alcance fuera de ruedas de 2.320 mm, ángulo de inclinación vertical de 90°, ángulo de corte 36°/81°, altura libre del suelo 400 mm, longitud 3.660 mm, altura 430 mm Características de la topadora: altura libre del suelo 640 mm, longitud 2.500 mm, altura 830 mm, i/ colocación y retirada del lugar de las obras.

| Código | Ud | Descripción | Rendimiento | Precio | Importe |
|---|---|---|---|---|---|
| MQ2FN005 | h | MOTONIVELADORA MEDIA 110 CV (maquinaria) | 1 | 22 | 22.00 |
| O0100MQ | h | MAQUINISTA O CONDUCTOR | 1 | 20 | 20.00 |
| MQ2SW001 | l | GASÓLEO A | 12 | 1.21 | 14.52 |
|  |  | Total |  |  | 56.52 |

**APS-20** Tn MBC AC-32 EN PLANTA (material; 19/07/2006)
Precio: 21.99
Suministro MBC G-20 elaborado en planta.

| Código | Ud | Descripción | Rendimiento | Precio | Importe |
|---|---|---|---|---|---|
| PBETUN | t | BETÚN 60/70 (material; 19/07/2006) | 0.047 | 299.87 | 14.09 |
| PAMBC | t | ARIDO PARA MBC (material; 19/07/2006) | 0.93 | 5.14 | 4.78 |
| PFILLR | t | FILLER CALIZO DE APORTACIÓN (material; 19/07/2006) | 0.023 | 51.4 | 1.18 |
| PPASF | h | PLANTA ASFÁLTICA MAYOR A 100 T/H. (material; 19/07/2006) | 0.01 | 175.63 | 1.76 |
| MQ22FA001 | h | PALA CARGADORA 1,30 M³ | 0.01 | 18 | 0.18 |
|  |  | Total |  |  | 21.99 |

**APD-12** Tn MBC AC-16 EN PLANTA (material; 19/07/2006)
Precio: 23.2
Suministro MBC S-12 elaborado en planta.

| Código | Ud | Descripción | Rendimiento | Precio | Importe |
|---|---|---|---|---|---|
| PBETUN | t | BETÚN 60/70 | 0.05 | 299.87 | 14.99 |
| PAMBC | t | ARIDO PARA MBC | 0.92 | 5.14 | 4.73 |
| PFILLR | t | FILLER CALIZO DE APORTACIÓN | 0.03 | 51.4 | 1.54 |
| PPASF | h | PLANTA ASFÁLTICA MAYOR A 100 T/H. | 0.01 | 175.63 | 1.76 |
| MQ22FA001 | h | PALA CARGADORA 1,30 M³ | 0.01 | 18 | 0.18 |
|  |  | Total |  |  | 23.2 |

**AD04PM156** m² SOLERA HA-25 #150X150X6 15 CM (material; 21/02/2007)
Precio: 18.41
m². Solera de 15 cm de espesor, realizada con hormigón HA-25/P/20/IIa N/mm², tamaño máximo del árido 20 mm elaborado en central, i/vertido, colocación y armado con mallazo electrosoldado #150x150x6 mm, incluso p.p. de juntas, aserrado de las mismas y fratasado. Según EHE-08.

| Código | Ud | Descripción | Rendimiento | Precio | Importe |
|---|---|---|---|---|---|
| O0101OF | h. | OFICIAL 1ª | 0.25 | 15.29 | 3.82 |
| O0105OF | h | PEÓN ORDINARIO | 0.25 | 14.02 | 3.51 |
| AD04PH015 | m² | MALLAZO ELECTROSOLDADO 15X15 D=6 (material; 22/06/2008) | 1 | 2.36 | 2.36 |
| A02FA723 | m³ | HORMIGÓN HA-25/P/20/ IIA CENTRAL | 0.15 | 58.12 | 8.72 |
|  |  | Total |  |  | 18.41 |

**AE150** ud PLACA 150X150X10 MM. 4Ø16 (material; 22/06/2008)
Precio: 22.55
Placa de anclaje de acero S.275-JR, de 150x150x10 mm. con 4 ø 16 mm. soldados al chapón, previo taladros en el mismo y soldadura por ambas caras. Colocado.

| Código | Ud | Descripción | Rendimiento | Precio | Importe |
|---|---|---|---|---|---|
| O0101CE | h | OFICIAL 1ª CERRAJERO | 0.27 | 15.29 | 4.13 |
| O0103C | h | AYUDANTE CERRAJERO | 0.14 | 14.36 | 2.01 |
| P06JA001 | kg | ACERO LAMINADO S.275-JR | 9 | 1.25 | 11.25 |
| P0113 | p.p. | MATERIAL COMPL./PIEZAS ESPEC. | 6 | 0.86 | 5.16 |
|  |  | Total |  |  | 22.55 |

**A02BQ301** m³ HORMIGÓN HNE-15/P/20 ELAB. OBRA (material; 29/11/2016)
Precio: 88.4
m³. Hormigón en masa de resistencia HNE-15 N/mm² según EHE-08, con cemento EN 197-1- CEM II/B-P 42,5 R según RC-16, arena de río y árido rodado tamaño máximo 20 mm confeccionado con hormigonera de 250 L., para vibrar y consistencia plástica.

| Código | Ud | Descripción | Rendimiento | Precio | Importe |
|---|---|---|---|---|---|
| O0105OF | h | PEÓN ORDINARIO | 1.1 | 14.02 | 15.42 |
| P04CA005 | t | CEMENTO EN 197-1- CEM II/B-P 42,5 R GRANEL | 0.33 | 106.65 | 35.19 |
| P04AA101 | t | ARENA DE RÍO (0-5 MM) (material) | 0.65 | 8.1 | 5.27 |
| P04AF050 | t | GRAVILLA 5/20 MM (material) | 1.3 | 24.13 | 31.37 |
| P01DA130 | m3 | AGUA | 0.18 | 1.27 | 0.23 |
| A03LA005 | h | HORMIGONERA ELÉCTRICA 250 L | 0.5 | 1.83 | 0.92 |
|  |  | Total |  |  | 88.4 |

**D41IA221** h RESPONSABLE DE SEGURIDAD
Precio: 15.6
Responsable de seguridad, con categoría mínima de oficial 1ª, con conocimientos de Seguridad, dedicado a disponer y controlar todas las medidas de seguridad que figuran en el Plan de Seguridad y Salud, vigente para la obra.

| Código | Ud | Descripción | Rendimiento | Precio | Importe |
|---|---|---|---|---|---|
| O0101OF | h. | OFICIAL 1ª | 1 | 15.29 | 15.29 |
| %MA | % | MEDIOS AUXILIARES | 2 % | 15.29 | 0.31 |
|  |  | Total |  |  | 15.6 |

**AD10AA110** m² TABICÓN ALIGERADO HUECO DOBLE (material; 29/11/2016)
Precio: 3.54
m². Tabique palomero de ladrillo hueco doble 24x11x8 cm recibido con mortero de cemento y arena de río M5 según UNE-EN 998-2, i/ replanteo, roturas, humedecido de las piezas y limpieza.

| Código | Ud | Descripción | Rendimiento | Precio | Importe |
|---|---|---|---|---|---|
| O0105OF | h | PEÓN ORDINARIO | 0.1 | 14.02 | 1.40 |
| P01DH003 | mud | LADRILLO HUECO DOBLE 24X11X8 | 0.028 | 54.49 | 1.53 |
| A01JF006 | m³ | MORTERO CEMENTO M5 | 0.01 | 60.89 | 0.61 |
|  |  | Total |  |  | 3.54 |

**AD08AI001** m² TABLERO CERÁMICO M-H+3 CM MORTERO M5 (material; 29/11/2016)
Precio: 9.63
m². Tablero de rasillón machihembrado, para formación de pendientes en cubiertas, apoyado en cualquier elemento estructural y capa de mortero de cemento M5 según UNE-EN 998-2 de 3 cm de espesor, i/regleado y p.p. de costes indirectos.

| Código | Ud | Descripción | Rendimiento | Precio | Importe |
|---|---|---|---|---|---|
| AU01AA503 | h | CUADRILLA C (mano de obra; 29/11/2016) | 0.2 | 35.97 | 7.19 |
| A01JF006 | m³ | MORTERO CEMENTO M5 | 0.04 | 60.89 | 2.44 |
|  |  | Total |  |  | 9.63 |

**diA03L030** ud PLACA APOYO S275 12x9x0'5 cm. (material; 17/09/2013)
Precio: 7.03
Sumnisitro y colocación de placa de apoyo en acero S275 para elementos estructurales sencillos, colocados sobre fábricas, constituida por pieza de chapa laminada de 12 mm. de espesor y 15x20 cms. de superficie, sentada sobre mortero de cemento M 5, i/replanteo y nivelado, según CTE/ DB-SE-A.

| Código | Ud | Descripción | Rendimiento | Precio | Importe |
|---|---|---|---|---|---|
| O0101OF. | h | OFICIAL PRIMERA | 0.24 | 15.29 | 3.67 |
| O0105OF | h | PEÓN ORDINARIO | 0.24 | 14.02 | 3.36 |
|  |  | Total |  |  | 7.03 |

**A00E020** m2 ENCACHADO PIEDRA 40/80 E=15CM (material; 29/11/2016)
Precio: 4.35
Encachado de piedra caliza 40/80 de 15 cm. de espesor en sub-base de solera, i/extendido y compactado con pisón.

| Código | Ud | Descripción | Rendimiento | Precio | Importe |
|---|---|---|---|---|---|
| O0105OF | h | PEÓN ORDINARIO | 0.16 | 14.02 | 2.24 |
| P01AG090 | m3 | GRAVA MACHAQUEO 40/80 MM. (material; 27/11/2018) | 0.16 | 13.2 | 2.11 |
|  |  | Total |  |  | 4.35 |

**A02FA723** m³ HORMIGÓN HA-25/P/20/ IIA CENTRAL (material; 21/02/2007)
Precio: 58.12
m³. Hormigón para armar de resistencia HA-25/P/20/ IIa Nmm², con cemento EN 197-1- CEM II/B-P 42,5 R según RC-16 arena de río y árido rodado tamaño máximo 20 mm, elaborado en central para un desplazamiento máximo a la obra de 10 km para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio | Importe |
|---|---|---|---|---|---|
| P01HM030 | m3 | HORMIGÓN HA-25/B/20/IIa CENTRAL | 1 | 58.12 | 58.12 |
|  |  | Total |  |  | 58.12 |

**A03C020** m2 MALLA 15X15 CM. D=6 MM. (material; 22/06/2008)
Precio: 2.34
Malla electrosoldada con acero corrugado B 500 T de D=6 mm. en cuadrícula 15x15 cm., colocado en obra, i/p.p. de alambre de atar. Según EHE y CTE-SE-A.

| Código | Ud | Descripción | Rendimiento | Precio | Importe |
|---|---|---|---|---|---|
| O0101FE | h | OFICIAL 1ª FERRALLA | 0.007 | 15.29 | 0.11 |
| P03AM030 | m2 | MALLA 15X15 AD6-6 B500T6 (material; 27/11/2018) | 1.2 | 1.85 | 2.22 |
| P03AA010 | kg | ALAMBRE ATAR 1,30 MM | 0.006 | 1 | 0.01 |
|  |  | Total |  |  | 2.34 |

**A03LA005** h HORMIGONERA ELÉCTRICA 250 L (material)
Precio: 1.83
h. Hormigonera eléctrica de 250 L con un motor eléctrico de 3CV, con bastidor y cabina de acero, pala mezcladoras, adecuadas para asegurar una mezcla rápida y homogénea, mecanismos protegidos herméticamente, con un peso en vacío de 290kg y un rendimiento aproximado de 3,4m³.

| Código | Ud | Descripción | Rendimiento | Precio | Importe |
|---|---|---|---|---|---|
| M03HH010 | h | HORMIGONERA 250 L | 1 | 1.2 | 1.20 |
| MQ2SW005 | ud | KILOWATIO (maquinaria) | 3.5 | 0.18 | 0.63 |
|  |  | Total |  |  | 1.83 |

**A05C110** mes ALQ.M2 APEO ENC.PLA.I/PUNTAL 3M (material; 21/03/2013)
Precio: 2.05
Mes alquiler m2 de apeo de sistema metálico de encofrado para forjados, formado por longitudinales metálicas de 2, 3 y 4 m.

| Código | Ud | Descripción | Rendimiento | Precio | Importe |
|---|---|---|---|---|---|
| M13CP010 | mes | ALQ. PUNTAL NORMAL 1,75-3,10 (maquinaria) | 0.85 | 1.4 | 1.19 |
| M13EQ020 | mes | LONGITUDINAL 2,00 -0,67- (maquinaria; 21/03/2013) | 0.005 | 3.49 | 0.02 |
| M13EQ030 | mes | LONGITUDINAL 3,35 -0,67- (maquinaria; 21/03/2013) | 0.017 | 5.51 | 0.09 |
| M13EQ040 | mes | LONGITUDINAL 4,00 -0,67- (maquinaria; 21/03/2013) | 0.12 | 6.22 | 0.75 |
|  |  | Total |  |  | 2.05 |

**A05C120** mes ALQ.M2 ENC.REC.PLA. I/PUNTAL 3M (material; 21/03/2013)
Precio: 9.74
Mes alquiler m2 de encofrado recuperable de sistema Rapid para forjados, formado por longitudinales, cabezal recuperable, transversales y tablero tricapa 2000x503x27 m.

| Código | Ud | Descripción | Rendimiento | Precio | Importe |
|---|---|---|---|---|---|
| M13CP010 | mes | ALQ. PUNTAL NORMAL 1,75-3,10 | 0.85 | 1.4 | 1.19 |
| M13EQ010 | mes | TRICAPA 2.000 X 503 X 27 (maquinaria; 21/03/2013) | 0.96 | 4.64 | 4.45 |
| M13EQ020 | mes | LONGITUDINAL 2,00 -0,67- | 0.005 | 3.49 | 0.02 |
| M13EQ030 | mes | LONGITUDINAL 3,35 -0,67- | 0.017 | 5.51 | 0.09 |
| M13EQ040 | mes | LONGITUDINAL 4,00 -0,67- | 0.12 | 6.22 | 0.75 |
| M13EQ050 | mes | CABEZAL RECUPERABLE (maquinaria; 21/03/2013) | 0.9 | 0.85 | 0.77 |
| M13EQ060 | mes | CABEZAL DESPLAZABLE (maquinaria; 21/03/2013) | 0.05 | 0.54 | 0.03 |
| M13EQ070 | mes | TRANSVERSAL ESQ. 2,00 (maquinaria; 21/03/2013) | 0.213 | 4.06 | 0.86 |
| M13EQ080 | mes | TRANSVERSAL ESQ. 1,50 (maquinaria; 21/03/2013) | 0.03 | 2.09 | 0.06 |
| M13EQ090 | mes | TRANSVERSAL ESQ. 1,00 (maquinaria; 21/03/2013) | 0.014 | 1.55 | 0.02 |
| M13EQ100 | mes | TRANSVERSAL DE 2,00 (maquinaria; 21/03/2013) | 0.426 | 3.24 | 1.38 |
| M13EQ110 | mes | TRANSVERSAL DE 1,50 (maquinaria; 21/03/2013) | 0.06 | 1.45 | 0.09 |
| MQ13EQ120 | mes | TRANSVERSAL DE 1,00 (maquinaria; 21/03/2013) | 0.029 | 1 | 0.03 |
|  |  | Total |  |  | 9.74 |

**AD04PH010** m² MALLAZO ELECTROSOLDADO 15X15 D=5 (material; 22/06/2008)
Precio: 1.91
m². Mallazo electrosoldado haciendo cuadrícula de 15x15 cm d=5 mm, con acero corrugado B 500 T, incluso p.p. de solapes y alambre de atar, colocado. Según EHE-08.

| Código | Ud | Descripción | Rendimiento | Precio | Importe |
|---|---|---|---|---|---|
| O0101FE | h | OFICIAL 1ª FERRALLA | 0.007 | 15.29 | 0.11 |
| P03AA010 | kg | ALAMBRE ATAR 1,30 MM | 0.015 | 1 | 0.02 |
| P03AM020 | m² | MALLA 15X15 AD5-5 B500T6 (material) | 1.2 | 1.48 | 1.78 |
|  |  | Total |  |  | 1.91 |

**AD04PH015** m² MALLAZO ELECTROSOLDADO 15X15 D=6 (material; 22/06/2008)
Precio: 2.36
m². Mallazo electrosoldado haciendo cuadrícula de 15x15 cm d=6 mm, con acero corrugado B 500 T, incluso p.p. de solapes y alambre de atar, colocado. Según EHE-08.

| Código | Ud | Descripción | Rendimiento | Precio | Importe |
|---|---|---|---|---|---|
| O0101FE | h | OFICIAL 1ª FERRALLA | 0.008 | 15.29 | 0.12 |
| P03AA010 | kg | ALAMBRE ATAR 1,30 MM | 0.015 | 1 | 0.02 |
| P03AM030 | m2 | MALLA 15X15 AD6-6 B500T6 | 1.2 | 1.85 | 2.22 |
|  |  | Total |  |  | 2.36 |

**AECSZ.2aaaa** M3 H-100 LIMPIEZA (material; 29/11/2016)
Precio: 61.22
Hormigón en masa H-100 para limpieza y nivelado de fondos de cimentacion, de consistencia plástica, tamaño máximo del árido 40 mm., en la base de la cimentación, elaborado en planta fabricado con cemento resistente a los sulfatos "SR" , transportado y puesto en obra, según EH-91. Medida la superficie ejecutada.

| Código | Ud | Descripción | Rendimiento | Precio | Importe |
|---|---|---|---|---|---|
| APBPO.2aaa | M3 | H-100 PLÁSTICA II-Z/35-SR TM 40 (material; 29/11/2016) | 1 | 57.8 | 57.80 |
| O0101OF | h. | OFICIAL 1ª | 0.105 | 15.29 | 1.61 |
| O0104OF | h | PEÓN ESPECIALIZADO | 0.124 | 14.6 | 1.81 |
|  |  | Total |  |  | 61.22 |

**AO01OA090-** h CUADRILLA A (mano de obra; 29/11/2016)
Precio: 36.66

| Código | Ud | Descripción | Rendimiento | Precio | Importe |
|---|---|---|---|---|---|
| O0101OF | h. | OFICIAL 1ª | 1 | 15.29 | 15.29 |
| O0103OF | h | AYUDANTE | 1 | 14.36 | 14.36 |
| O0105OF | h | PEÓN ORDINARIO | 0.5 | 14.02 | 7.01 |
|  |  | Total |  |  | 36.66 |

**APBPM.1bb** M3 MORTERO CTO M-160A (1:3) MÁQUINA (material; 29/11/2016)
Precio: 78.21
Mortero de cemento portland, de dosificación M-160a (1:3), confeccionado en obra, a máquina con cemento portland II-Z/35-A a granel y arena de granulometría 0/3 lavada.

| Código | Ud | Descripción | Rendimiento | Precio | Importe |
|---|---|---|---|---|---|
| P01CC030 | t | CEMENTO EN 197-1- CEM II/B-P 32,5 N sacos | 0.44 | 82.4 | 36.26 |
| PBRA.1bbb | t | ARENA DE RIO (0-3 MM) (material) | 1.564 | 10.2 | 15.95 |
| P01DA130 | m3 | AGUA | 0.261 | 1.27 | 0.33 |
| MMMA21a | h | HORMIGONERA ELÉCTRICA PORT.160 L (maquinaria) | 0.625 | 0.69 | 0.43 |
| O0105OF | h | PEÓN ORDINARIO | 1.8 | 14.02 | 25.24 |
|  |  | Total |  |  | 78.21 |

**APBPM.1eb** M3 MORTERO CTO M-40A (1:6) MÁQUINA (material; 29/11/2016)
Precio: 64.25
Mortero de cemento portland, de dosificación M-40a (1:6), confeccionado en obra, a máquina con cemento portland II-Z/35-A a granel y arena de granulometría 0/3 lavada.

| Código | Ud | Descripción | Rendimiento | Precio | Importe |
|---|---|---|---|---|---|
| P01CC030 | t | CEMENTO EN 197-1- CEM II/B-P 32,5 N sacos | 0.247 | 82.4 | 20.35 |
| PBRA.1bbb | t | ARENA DE RIO (0-3 MM) | 1.755 | 10.2 | 17.90 |
| P01DA130 | m3 | AGUA | 0.256 | 1.27 | 0.33 |
| MMMA21a | h | HORMIGONERA ELÉCTRICA PORT.160 L | 0.625 | 0.69 | 0.43 |
| O0105OF | h | PEÓN ORDINARIO | 1.8 | 14.02 | 25.24 |
|  |  | Total |  |  | 64.25 |

**APBPO.2aaa** M3 H-100 PLÁSTICA II-Z/35-SR TM 40 (material; 29/11/2016)
Precio: 57.8
Hormigón H-100, de consistencia plástica, adecuado para vibrar, con árido procedente de machaqueo, tamaño máximo 40 mm, con cemento (II-Z/35-SR) fabricado con cemento resistente a los sulfatos "SR" y asiento en el cono de Abrams de 3 a 5 cm, con tolerancia ±1 cm, confeccionado en obra.

| Código | Ud | Descripción | Rendimiento | Precio | Importe |
|---|---|---|---|---|---|
| P01CC030 | t | CEMENTO EN 197-1- CEM II/B-P 32,5 N sacos | 0.195 | 82.4 | 16.07 |
| PBRG.1gb | t | GRAVA CALIZA 20/40 LVD (material) | 1.38 | 8.15 | 11.25 |
| PBRA.1adb | t | ARENA TRITURADA LVD (0-6MM) (material) | 0.69 | 7.5 | 5.18 |
| P01DA130 | m3 | AGUA | 0.18 | 1.27 | 0.23 |
| MMMA21a | h | HORMIGONERA ELÉCTRICA PORT.160 L | 1.592 | 0.69 | 1.10 |
| O0105OF | h | PEÓN ORDINARIO | 1.71 | 14.02 | 23.97 |
|  |  | Total |  |  | 57.8 |

**APBPO.2dba** M3 H-150 PLASTICA II-Z/35 TM 20 (material; 29/11/2016)
Precio: 58.82
Hormigón H-150, de consistencia plastica, adecuado para vibrarr, con árido procedente de machaqueo, tamaño máximo 20 mm, con cemento (II-Z/35) y asiento en el cono de Abrams de 10 a 15 cm, con tolerancia ±2 cm, confeccionado en obra.

| Código | Ud | Descripción | Rendimiento | Precio | Importe |
|---|---|---|---|---|---|
| P01CC030 | t | CEMENTO EN 197-1- CEM II/B-P 32,5 N sacos | 0.3 | 82.4 | 24.72 |
| PBRG.1eb | t | GRAVA CALIZA 10/20 LVD (material) | 1.2 | 7.74 | 9.29 |
| PBRA.1adb | t | ARENA TRITURADA LVD (0-6MM) | 0.6 | 7.5 | 4.50 |
| P01DA130 | m3 | AGUA | 0.21 | 1.27 | 0.27 |
| MMMA21a | h | HORMIGONERA ELÉCTRICA PORT.160 L | 1.4 | 0.69 | 0.97 |
| O0105OF | h | PEÓN ORDINARIO | 1.36 | 14.02 | 19.07 |
|  |  | Total |  |  | 58.82 |

**APCAUX.256** M2 MALLA ME-500T 15X15-6.0/6.0MM (material)
Precio: 3.92
Malla electrosoldada tipo ME 15x15-6.0/6.0 mm., de acero AEH-500T, de límite elástico 5.100 Kp/cm2., según UNE 36.092, de 2.99 kg/m2., elaborada y colocada en posición horizontal, comprendiendo limpieza de las esperas y armaduras a colocar, montaje y ejecución de esperas, elevación carga y descarga mediante manual, limpieza del lugar de trabajo, ejecutada según EH-91 y NTE-EH, incluso 5% de despuntes y tolerancias.

| Código | Ud | Descripción | Rendimiento | Precio | Importe |
|---|---|---|---|---|---|
| O0101ME | h. | OFICIAL 1ª METAL | 0.028 | 15.29 | 0.43 |
| O0100ME | h | Especialista metal. (mano de obra) | 0.028 | 18.14 | 0.51 |
| PEAM.6a | kg | ACERO AEH-500 N/F EN MALLAZO (material) | 3.14 | 0.95 | 2.98 |
|  |  | Total |  |  | 3.92 |

**AU01AA503** h CUADRILLA C (mano de obra; 29/11/2016)
Precio: 35.97
h. Cuadrilla C de albañilería, cuantificando para su formación 1,00 h de ayudante, 1,00 h de peón especializado y 0,50 h de peón suelto.

| Código | Ud | Descripción | Rendimiento | Precio | Importe |
|---|---|---|---|---|---|
| O0103OF | h | AYUDANTE | 1 | 14.36 | 14.36 |
| O0104OF | h | PEÓN ESPECIALIZADO | 1 | 14.6 | 14.60 |
| O0105OF | h | PEÓN ORDINARIO | 0.5 | 14.02 | 7.01 |
|  |  | Total |  |  | 35.97 |

**E04SE040** m3 HORMIGÓN HM-25/P/20/I EN SOLERA (21/02/2007)
Precio: 78.61
Hormigón HM-25 N/mm2, consistencia plástica, Tmáx.20 mm., para ambiente normal, elaborado en central en solera, incluso vertido, compactado según EHE, p.p. de vibrado, regleado y curado en soleras.

| Código | Ud | Descripción | Rendimiento | Precio | Importe |
|---|---|---|---|---|---|
| O0101OF | h. | OFICIAL 1ª | 0.6 | 15.29 | 9.17 |
| O0105OF | h | PEÓN ORDINARIO | 0.6 | 14.02 | 8.41 |
| P01HM030 | m3 | HORMIGÓN HA-25/B/20/IIa CENTRAL | 1.05 | 58.12 | 61.03 |
|  |  | Total |  |  | 78.61 |

## Recursos

**P01HL030** m³ HORMIGÓN HL-15/P/20 CENTRAL
Hormigón HL-150/P/20 de central (hasta un radio de10 km. de la central)

**PA02BP510** m³ HORMIGÓN HNE-20/P/40 ELAB. OBRA
m³. Hormigón en masa de resistencia HNE-20 N/mm² según EHE-08, con cemento EN 197-1- CEM II/B-P 32,5 R según RC-16, arena de río y árido rodado tamaño máximo 40 mm confeccionado con hormigonera de 250 L., para vibrar y consistencia plástica.

**P01141130** m2 LÁMINA IMPERMEABILIZANTE LBM-30-FV
Lámina impermeabilizante ESTERDAN 30 P ELAST.

**P141058** m2 LÁMINA IMPERMEABILIZANTE LBM-40-FB
Lámina impermeabilizante GLASDAN 40/GP ERF ELAST.

**P20MG520** m VIE.DE ALU. DESARROLLO 60 CM, CON GOTERÓN
Vierteaguas de aluminio desarrollo 30 cm, con goterón

**PALV** p.p ANC.TER., INTERMEDIOS, REDUCTORES, ETC
Anclajes terminales, intermedios, reductores, etc.

**PLV1** p.p FIJ.,TEN.,CON., PLACA ADVERTENCIA, ETC
Fijaciones, tensores, conectores, placa advertencia, etc.

**PLV9** ml CAB.ACE.INO. UNI-8 (+1.000M.), UNILINE
Cable acero inoxidable UNI-8 (+1.000M.), UNILINE

**U12NZ305** m² CHA.ZN NAT.0,8MM ELA. EN REMATES HASTA 1 M²
Chapa Zn nat. 0,8mm elaborada en remates hasta 1 m²

**PEAC.1l2** m PIEZA DE ARRANQUE Y AIREACION DEPLOYE D.CAPA
Conformado galvanizado, con un peso específico de 7.850 kg/m3.

**P10JA064** m² PLACA KNAUF ALTA DUREZA TIPO DI 18BA MM 18MM
Placa Knauf alta dureza tipo DI 18BA mm 900X2600

**P10JA063** m² PLACA KNAUF ALTA DUREZA TIPO DI 15BA MM 15MM
Placa Knauf alta dureza tipo DI 18BA mm 900X2600

**O01FS550** m² MANO DE OBRA INS. SOLERA I/ MAQ. AUXILIAR
Mano de obra instalación solera i/ maq. auxiliar

**PBMN11bd** m LISTÓN 50X50MM MADERA DE PINO
Listón de madera de pino nacional, de 30x40 mm. cepillado, en longitudes variables, tratado contra xilófagos.

**PBUT11ba** ud TORNILLO AUTORROSCANTE 6.3X40+ARANDELA
Tornillo autorroscante de 6.3x40 mm. de acero equipado, con arandela de metal-neopreno o PVC.

**PRPP21a** h EQUIPO AIRLESS 220V.MONOFÁSICO
Equipo de airless eléctrico a 220 V monofásico con pistola de alta de presión y un tramo de 10 m de tubería.

**PRPP22a** h COMPRESOR MONOFASICO 1.5 C.V
Compresor monofásico de 1.5 C.V. 220 V.

**PRPP.7o** kg BASE DE FONDO AQUADEVA-PRIMER
Base de fondo aquadeva primer

**P04CF006** ud CEM.BLA.BL-II/B-L 42,5 R UNE 80305 SACOS
Cemento blanco BL-II/B-L 42,5 R UNE 80305 sacos 25 kg

**P014DP041** m² PLA.KNA. DANOLINE CONTUR D+UNITY 9D T24
Placa KNAUF Danoline Plaza U4 A+ 12X600X600 T24

**P014DP042** m² PLA.KNA. DANOLINE CORRIDOR QUADRIL Q1
Placa KNAUF Danoline Plaza U4 A+ 12X600X600 T24

**PCAWS51** m2 CAR. TECHNAL BICOLOR SOLEAL FY65 FIJO
Carpintería Technal Unicity + puertas equipada

**PCAWS57** m2 CAR. TECHNAL BICOLOR SOLEAL FY65 FIJO
Carpintería Technal Unicity + puertas equipada

**PCAWS52** m2 CAR. TECHNAL MONOCOLOR SOLEAL FY65
Carpintería Technal Unicity + puertas equipada

**PCAWS56** m2 CAR. TECHNAL UNICITY - FIJAS+PRACTICABLE BICO
Carpintería Technal Unicity + puertas equipada

**PCAWS53** m2 CAR. TECHNAL UNICITY - FIJAS+PRACTICABLE
Carpintería Technal Unicity + puertas equipada

**PE14AAM0** m2 ESTRUCTURA DE MC CARPINTERIA GEODE MX
Muro Cortina "SISTEMA FWS 60CV" o EQUIVALENTE de aluminio lacado > 60 micras con sello QUALICOAT o anodizado > 20 micras con sello EWAA/EURAS; con rotura del puente térmico, con montantes de un ancho de 60mm y una profundidad de 65 mm y travesaños de un ancho de 65mm. Calculado a viento según CTE DBSE-AER, " Acciones en la Edificación", y cargas de viento en la Zona eloica "A", anclado a la estructura principal por montantes verticales, mediante anclejas de aluminio o acero A-42b galvanizado en caleinte, con regulacion tridimensional, fijo en laparte superior y flotante en la inferior, congados meiante dos pasadores de acero inoxidable M-10 mm con casquillos internos, los travesaños horizontales fijados a los montante en libre dilatación, con canales de vemntilación y drenaje cada ochometros, tronilleria de acero inoxidable tipo A-2 para evitar el par galvanico,
Control según DIN EN, permeabilidad AR, estanquidad elagua RE 1200, Resistencia permitida a cargas del viento =4,0 kN/m2, FResistencia a los golpes I5/E5, seguridad total contra caida categoria A, ailamiento acustico Rw,p 37-49 dB, coeficiente de transmisión térmica Uf=1,48 W/(m2.K).
Protección antirrobo hasta WK3; juntas de apoyo y acristalamiento de EPDM, estables a la acción de los rayos UVA. Tapetas exteriorees verticales de sección restangular de 50x15mm y hotrizontales de sección 50x12mm; todos los elementos segun control de calidad ISO 9001.

**PN14AAM0** m2 ESTRUCTURA DE MURO CORTINA MX SSG FM261
Muro Cortina "SISTEMA FWS 60CV" o EQUIVALENTE de aluminio lacado > 60 micras con sello QUALICOAT o anodizado > 20 micras con sello EWAA/EURAS; con rotura del puente térmico, con montantes de un ancho de 60mm y una profundidad de 65 mm y travesaños de un ancho de 65mm. Calculado a viento según CTE DBSE-AER, " Acciones en la Edificación", y cargas de viento en la Zona eloica "A", anclado a la estructura principal por montantes verticales, mediante anclejas de aluminio o acero A-42b galvanizado en caleinte, con regulacion tridimensional, fijo en laparte superior y flotante en la inferior, congados meiante dos pasadores de acero inoxidable M-10 mm con casquillos internos, los travesaños horizontales fijados a los montante en libre dilatación, con canales de vemntilación y drenaje cada ochometros, tronilleria de acero inoxidable tipo A-2 para evitar el par galvanico,
Control según DIN EN, permeabilidad AR, estanquidad elagua RE 1200, Resistencia permitida a cargas del viento =4,0 kN/m2, FResistencia a los golpes I5/E5, seguridad total contra caida categoria A, ailamiento acustico Rw,p 37-49 dB, coeficiente de transmisión térmica Uf=1,48 W/(m2.K).
Protección antirrobo hasta WK3; juntas de apoyo y acristalamiento de EPDM, estables a la acción de los rayos UVA. Tapetas exteriorees verticales de sección restangular de 50x15mm y hotrizontales de sección 50x12mm; todos los elementos segun control de calidad ISO 9001.

**PCAWS55** m2 CAR. TECHNAL PUERTAS RPT EXT. TIPO PY
Carpintería Technal Unicity + puertas equipada

**PCAWS54** m2 CAR. TECHNAL UNNO - FIJAS+PRACTICABLE
Carpintería Technal Unicity + puertas equipada

**O01FV001** h EQU.MON. CARPINTERÍA (OFICIAL + AYUDANTE)
Equipo montaje carpintería (oficial + ayudante)

**P20MG521** m VIE.DE ALU. DESARROLLO 40 CM, CON GOTERÓN
Vierteaguas de aluminio desarrollo 30 cm, con goterón

**P05EW200** m LISTÓN MADERA DE PINO 25X40X40MM
Listón ordinario de madera de pino tratada contra xylófagos, 25x40x40 mm. suministrado en longitudes de 2-2.5 m.

**PPEFLI** p.p. PER. SUSTENTACIÓN S/DETALLE PROYECTO PINTADA
Perfilería sustentación S/detalle proyecto pintada

**PEIKL1** m2 ACR.4+4/16/5+5 CANTOS PULIDOS
Acristalamiento 6+6/16/4+4 baja emisividad cantos pulidos

**PEIKL2** m2 ACR.3+3/16/4+4 CANTOS PULIDOS
Acristalamiento 6+6/16/4+4 baja emisividad cantos pulidos

**P06SR020** kg REV. COLOREADO ELÁSTICO E IMPERMEABLE
Revestimiento coloreado elástico e impermeable

**P01FA710--** kg MORTERO FIJACION AISLAMIENTO EXTERIOR
Tarifa en ISOLANA: Morteros, yesos y material para la reforma
Código: GETCG_Actualizado 2018

**R05HO111** m2 REP.DE PAV. (EXISTENTE O APORTE DE NUEVO)
Reposición de pavimento (existente o aporte de nuevo)

**020-538-001** ud BE3000 (020-538-001) EQU.BÁS.PARA SISTEMA
El equipamiento básico BE3000 (020-538-001) para sistemas ID3000 incluye circuito procesador principal CPU, placa base con 2 lazos analógicos ampliables a 8 con módulos LIB3000S (020-588) ó LIB3000M (020-549), 4 circuitos de salida, 2 de entrada y 2 de salidas de 24 Vcc. para alimentación de equipos externos, interfaz de comunicaciones serie RS232 y slots de ampliación de interfaz serie RS232 y RS485. Placa frontal con pantalla LCD, teclado y leds indicadores del estado del sistema. Dispone de espacio para ubicar, en el mismo chasis, la fuente de alimentación FA30 (020-648) o el módulo convertidor CFA457 (020-543) si se utiliza una fuente de alimentación de 4,5 o 7A.

**020-588** ud LIB3000S (020-588) TAR.DE AMP.DE 2 LAZ.PA
Tarjeta interfaz LIB3000S (020-588) estándar que amplía 2 lazos analógicos direccionables, controlados por microprocesador principal. Capacidad para controlar 99 detectores analógicos y 99 módulos por lazo, hasta un total 396 puntos identificables.

**020-549** ud LIB3000M (020-549) TAR.DE AMP.DE 2 LAZ.CO
Tarjeta interfaz microprocesada LIB3000M (020-549) que amplía 2 lazos analógicos direccionables con microprocesador de reserva incorporado. Capacidad para controlar 99 detectores analógicos y 99 módulos por lazo, hasta un total 396 puntos identificables. (Requerida cuando el número total de equipos de entrada de alarma, controlados por el microprocesador principal, exceda el límite de 512, según EN54 parte 2).

**020-478** ud ISO-RS232 (020-478) INT.DE COM. RS232
Tarjeta interfaz ISO-RS232 (020-478) de comunicación serie RS232, optoaislada para conectar una impresora matricial, sistemas de control y gestión técnica o programas de gráficos a las centrales analógicas de la serie ID3000.

**020-474-009** ud CAB-IDB2 (020-474-009) CAB.DE DOS CUERPOS
Cabina metálica de 2 cuerpos CAB-IDB2 (020-474-009) únicamente para centrales ID3000 con capacidad para ubicar el equipo básico BE3000 (020-538-001), configurado para 2 u 8 lazos con fuente de alimentación de 3 a 4,5A integrada en la propia cabina y con espacio adicional para instalar la impresora PRN-ID40K (020-708-009) o baterías. Capacidad para albergar 2 baterías de 12Vcc 26Ah.

**020-480-009** ud TF-BE3000 (020-480-009) TAPA EMBELLECEDOR
Tapa embellecedora frontal TF-BE3000 (020-480-009) para cabina de superficie serie CAB-ID

**020-481-009** ud TFS-3000 (020-481-009) TAPA EMBELLECEDORA
Tapa embellecedora frontal TFS-3000 (020-481-009) para cabina de ampliación 020-508-009, 020-509-009 y 020-474-009.

**020-485-009** ud TCS-3000 (020-485-009) TAPA CIE.PARA CABI
Tapa ciega TCS-3000 (020-485-009) para tapar hueco de TFS-3000 (020-481-009)

**020-579** ud FA457 (020-579) FUE.DE ALI.PARA ID3000 DE
Fuente de alimentación FA457 (020-579) para el sistema ID3000, configurable de 4,5 o 7A. Incluye cables de interconexión y fusibles. Se puede instalar en el interior de la cabina CAB-IDB2 (020-474-009) (recomendada sólo para F.A. de 4,5A) o en la cabina para F.A. externa CAB-FA457 (020-541-009). Capacidad para cargar baterías de 130Ah. La corriente disponible configurada a 7A. es de 4A. en reposo y de 7A. en alarma.

**020-543** ud CFA457 (020-543) MÓD.CON. PARA FUENTE
Módulo convertidor de tensión CFA457 (020-543) para fuente de alimentación FA457 (020-579) que incluye cables y fusibles. Se monta en el chasis del panel básico BE3000 (020-538-001).

**PS-1217** ud PS-1217 BATERÍA DE 12V CAPACIDAD 17AH
Batería de 12V. Capacidad 17Ah. Conexión por tornillo M6.

**P23DCD021** ud BASE BLA.DET./ DISP. OPT ACUSTICO ANALÓGICO
Base blanca detector/ Disp. Opt Acustico analógico

**BSS-PC-I02** ud BSS-PC-I02 SIR.-FLA.DIR. EN BASE DE DETECTOR
Sirena con flash direccionable integrada en base de detector de color blanco y con aislador BSS-PC-I02. Se conecta y alimenta del lazo ocupando una dirección de módulo de control. Consumo máx.: 14mA. Salida de sonido máx. 95dBA +/-3dB @ 1m. Frecuencia del flash estroboscópico: 1Hz. Dispone de 32 tonos y 3 niveles de volumen (alto, medio y bajo)
seleccionable mediante microinterruptores. Permite la instalación de cualquier detector de la serie NFX.

**NFXI-BEAM** u NFXI-BEAM DETECTOR DE HUMO LINEAL IR
Barrera analógica de detección de humo por reflexión de haz de luz infrarroja para centrales analógicas NFXI-BEAM. Compuesta por emisor y receptor montados en la misma unidad y un elemento reflector. Se conecta directamente al lazo de comunicaciones analógico y se alimenta del propio lazo, direccionamiento de 01 a 159. Fácil alineación, indicándose el valor de la señal recibida en dos displays de 7 segmentos. Incorpora compensación por suciedad, tres leds de estado y aislador de cortocircuito. Se incluye un reflector de 200 x 230 mm para distancias de 10 a 70 m, siendo necesario un complemento adicional para distancias superiores de 100 mts (6500-LRK). Ideal para la protección de naves de gran superficie y espacios con techos muy altos. Incluye filtros de prueba.

**P23DCD050** ud DIRECC. ANALOG. REARMABLE CON AISLADOR
Pulsador de alarma direccionable de 01 a 159, rearmable y con aislador de cortocircuitos incorporado M5A-RP02FF-N026-41. Incluye led de estado, tapa de protección contra rotura accidental y llave para pruebas manuales.
Requiere caja PS031W para montaje en superficie. Compatible con protocolos OPAL 159+159 y CLIP 99+99.

**P23DCD051** ud CAJA MONTAJE SUPERFICIE PULSADORES SERIE KAC
Caja para montaje en superficie PS031W para los pulsadores de alarma KAC.

**P23DCD060** ud SIR.-FLASH DIRECCIONABLE EN BASE DE DETECTOR
Sirena con flash direccionable integrada en base de detector de color blanco y con aislador BSS-PC-I02. Se conecta y alimenta del lazo ocupando una dirección de módulo de control. Consumo máx.: 14mA. Salida de sonido máx. 95dBA +/-3dB @ 1m. Frecuencia del flash estroboscópico: 1Hz. Dispone de 32 tonos y 3 niveles de volumen (alto, medio y bajo)
seleccionable mediante microinterruptores. Permite la instalación de cualquier detector de la serie NFX.

**P23DCD061** ud SIR.-FLA.DIR. EN BASE DE DETECTOR EXT
Sirena direccionable WSO-PR-I02 de color rojo y aislador incorporado. Consumo máx.: 11,7mA. Salida de sonido máx. 97dBA +/-3dB @ 1m. Dispone de 32 tonos y 3 niveles de volumen (alto, medio y bajo) seleccionables mediante microinterruptores. Se conecta y alimenta directamente del lazo ocupando una dirección de 0 a 159 de módulo de control.
Requiere base B501AP, BRR o WRR. Compatible con protocolo OPAL (159+159) y CLIP (99+99).

**P23DCD063** ud WRR ZÓC.CON BASE SUP. PARA SIRENAS Y FLASHES
Zócalo Estanco WRR IP65 de color rojo para entrada de tubo visto con base incorporada B501AP para las gama de dispositivo óptico acústicos Analógicos ( sirenas y flashes direccionables.
Marca NOTIFIER Modelo WRR.

**P23PG020** ud RET.ELE. PUERTA 400 N C/BOTÓN DESBLOQUEO
Retenedor electromagnético puerta 400 N c/botón desbloqueo

**P23DCD151** m TUBO RÍG.DN32 PARA INS.DE INC. C/ SOPORTES
Tubo rígido DN32 para instaciones de incendios c/ soportes

**P23FP020** ud GRU.PRES.ELÉ.12 M3/H - 60 MCA S/UNE 23500
Gru.pres. eléctrico 12 m3/h - 60 mca S/UNE 23500-2012

**PIF01-020** ud DEP.12000 LTS ÚTI.CON P.P.BOY. Y SOLENOIDE
Depósito 12000 lts útiles con p.p. boyas y solenoide

**P23FF158** ud BIE 25 MM.X 20 M.EN ARM.MOD.BIE+ARM.EXTIN
BIE 25 mm.x 20 m. en armario modular bie+armario extintor

**P23J320** ud COL.PRO.-U SOBRE TUBERÍA DE Ø 75-160 MM
Collarín PROMASTOP-U sobre tubería de Ø 75-160 mm

**P17BI040** ud CON.AGUA FRÍA 1 1/4" 30 MM CLA.C CHO.MÚLT
Contador agua fría 1 1/4" 30 mm clase C chorro múltiple

**P17VC030** m TUBO PVC EVAC.SERIE B JUNTA PEGADA 50MM
CÓDIGO 1100787

**P02CVC310** ud CODO M-H PVC JUN.PEG. 87,5º DN 125 MM GRIS
Codo M-H PVC junta pegada 87,5º DN 125 mm gris

**P02CVC320** ud CODO M-H PVC JUN.PEG. 87,5º DN 160 MM GRIS
Codo M-H PVC junta pegada 87,5º DN 160 mm gris

**EIC01-011** ud CAL.DE CON. MODULANTE 160+160 318 KW
Caldera de condensación modulante 160+160 318 KW

**P21QCF090** ud SPL.HOR. TECHO BC 5.0KW/6KW + LINEAS REFRIG
Split horizontal techo BC 5.0KW/6KW + lineas refrig

**P22NVR300** ud VÁLV.MOT.ASI. 3 VIAS DE 1 1/4" CONTROL 0-10V
Válv. mot. asiento 3 vias de 1 1/4" control 0-10V

**P22NVR310** ud VÁLV.MOT.ASI. 3 VIAS DE 1 1/2" CONTROL 0-10V
Válv. mot. asiento 3 vias de 1 1/2" control 0-10V

**P22BOM102** ud BOM.ROT.HÚM.ELE..25.6M3/H-12.0MCA-230V C/
Bomba rotor húmedo electro. 25.6m3/h-12.0mca-230V c/bridas

**P20RA210** ud COL.COM. (12 CIRCUITOS) CABEZAL ELÉCTRICO
Colector completo (12 circuitos) cabezal eléctrico

**P22SRH021** m2 MAL. SUELO RADIANTE 15X15X6 2,870 KG/M2
Mallazo suelo radiante 15x15x6 2,870 kg/m2

**P23CF030** m2 PAN.L.V.CLI.NETO E=25MM 3,0X1,19 M PINTAD
Panel l.v. Climaver Neto e=25mm 3,0x1,19 m Pintado Ext.

**P21CC011** m2 CHA.GAL.0,8 MM.C/VAI.I/PIE.ESP. PINTADO
Chapa galvanizada 0,8 mm.c/vaina i/piezas especiales pintado

**P21CC545** ud MAT.AUX.PARA FOR. Y FIJACIÓN DE CONDUCTO
Material auxiliar para formación y fijación de conducto

**P21CH102** m TUBO PAR.LISA GAL..D=100 C/ACCS Y SOPORTE
Tubo pared lisa galvanizad.D=100 c/accs y soportes + pint

**P21CH103** m TUBO PAR.LISA GAL..D=125 C/ACCS Y SOPORTE
Tubo pared lisa galvanizad.D=125 c/accs y soportes + pint

**P23DRD131** ud PLE.PARA REJ.ACO.SUP. O LATERAL D= 100 MM
Plenum para rejilla acople superior o lateral D= 100 mm

**P23DRD132** ud PLE.PARA REJ.ACO.SUP. O LATERAL D= 125 MM
Plenum para rejilla acople superior o lateral D= 125 mm

**P23DRD133** ud PLE.PARA REJ.ACO.SUP. O LATERAL D= 150 MM
Plenum para rejilla acople superior o lateral D= 150 mm

**P23DRD135** ud PLE.PARA REJ.ACO.SUP. O LATERAL D= 200 MM
Plenum para rejilla acople superior o lateral D= 200 mm

**P23DRD136** ud PLE.PARA REJ.ACO.SUP. O LATERAL D= 250 MM
Plenum para rejilla acople superior o lateral D= 250 mm

**P21DRD114** ud COM.EIS-120 DE 200X200 C/SER. Y REDUCCIONES
Compuerta EIS-120 de 200x200 c/servomotor y reducciones

**P23DRD121** ud COM.EIS-120 DE 300X200 C/SER. Y REDUCCIONES
Compuerta EIS-120 de 300x200 c/servomotor y reducciones

**P25OZ092** l IMP. AL DISOLVENTE BASE DE RESINAS DE PLIOLI
Imprimación al disolvente base de resinas de plioli

**P25FE271** l PIN. MÁX. ELASTICIDAD CON CONSERV. ANTIMOHO
Pintura máx. elasticidad con conserv. antimoho

**P24REG010** ud REG.EDI. PUESTO CENTRAL POR SEÑAL DE CONTROL
Regulación edificio puesto central por señal de control

**P24REG310** ud CAB. DE CONTROL PUESTA EN MARCHA POR SEÑAL
Cableado de control puesta en marcha por señal

**P24REG200** ud CON.ENE.ELÉ. CON PROTOCOLO DE COMUNICACIÓN
Contador energía eléctrica con protocolo de comunicación

**P24REG201** ud TRA. DE INTENSIDAD RANGO 5/50A HASTA 5/600A
Transformador de intensidad rango 5/50A hasta 5/600A

**MT0007** m TUBO COR. DOBLE CAPA DE 160 MM DE DIAMETRO
Tubo corrugado doble capa de 160 mm de diametro

**E12BT150** ud CON.DE RED.UA CON AUT.,MOT. E INVERSOR
Conmutación de redes UA con automatismo, motorización e inversor

**E12BT992** ud CAB.LH CUA. GENERAL T1, ACCS., ROTULACIÓN
Cableado LH cuadro general T1, accs., rotulación.

**LOGA143** ud LEG. DE INSTALACIÓN DE BAJA TENSIÓN Y OCA
Legalización de instalación de baja tensión y OCA

**P4MA510** m³ HOR.HM-20/P/40/ I CEN
Hormigón HM-20/P/40/ I central (hasta un radio de10 km. de la central)

**Plee02** ud BLO.AUT. EMERGENCIAS TIPO IZAR N30 A(EVC)
bloque autónomo emergencias tipo IZAR N30 A(EVC)

**Plee03** ud BLO.AUT.EME. TIPO LENS N30 A (ESP,AEX, INOX)
bloque autónomo emergencias tipo LENS N30 A (ESP,AEX, INOX)

**Plee07** ud E07 LUM. DE EMERGENCIA AUTÓNOMA BLOCK N30
E07 Luminaria de emergencia autónoma BLOCK N30

**Plee08** ud BLO. AUTÓNOMO EMERGENCIAS TIPO HYDRA LD N2 A
bloque autónomo emergencias tipo HYDRA LD N2 A

**Plee10** ud BLO.AUT.EME. TIPO IKUS-M P A(1RT, RT1606, B)
bloque autónomo emergencias tipo IKUS-M P A(1RT, RT1606, B)

**Plee11** ud BLO.AUT.EME. TIPO IKUS-P P A(RT1600, B)
bloque autónomo emergencias tipo IKUS-P P A(RT1600, B)

**Plee12** ud E12 LUM. DE EMERGENCIA AUTÓNOMA SOL LD N3
E12 Luminaria de emergencia autónoma SOL LD N3

**Plee14** ud E14 LUM. DE EMERGENCIA AUTÓNOMA ECO-ESLD 150
E14 Luminaria de emergencia autónoma ECO-ESLD 150

**Plee15** ud E15 LUM. DE EMERGENCIA AUTÓNOMA ECO-ESLD 220
E15 Luminaria de emergencia autónoma ECO-ESLD 220

**Pt30var010a** ud VER.DE POR.SAN.,DE PIE DE 420X500X445,TIP
Vertedero de porcelana sanitaria, de pie de 420x500x445, tipo Garda de Roca

**Pt30var011a** ud REJ.DE ACE.INO.,CON ALM.,PARA VER.TIPO GA
Rejilla de acero inoxidable, con almohadilla, para vertedero tipo Garda de Roca

**Pt31gmo050** ud GRI.MEZ.MUR.,PARA LAV.,DE CAÑO LAR.GIRATO
Grifo mezclador mural, para lavadero, de caño largo giratorio, con aireador acabado cromo, tipo Brava de Roca

**Pmt30div020** ud MAN.ELÁ. ACODADO CON JUNTA, PARA VERTEDERO
Manguito elástico acodado con junta, para vertedero.

**Pmt30ww10** ud MAT.AUX.PARA INS. DE APARATO SANITARIO
Material auxiliar para instalación de aparato sanitario.

**Papsanit1** ud URI.POR.SAN.,CON ALI. SUPERIOR,BLANCO
urinario porcelana sanitaria, con alimentación superior,blanco

**Pfluxvisto2** ud FLU.TEM.PARA URI.ADO.,INS.MUR.,TUBO DE DE
Fluxor temporizado para urinario adosado, instalación mural, tubo de descarga

**Pt30ixp020a** ud INO.DE POR.VIT.SUS.CON SAL.A HOR.,CUADRAN
Inodoro de porcelana vitrificada suspendido con salida a horizontal, cuadrangular 540x340x360mm tipo The Gap de Roca

**Pt30asp050** ud ASI.Y TAPA CAÍ.AMO.PARA INO.EN MAT.ANTIBA
Asiento y tapa caída amortiguada para inodoro en material antibacteriano tipo The Gap de Roca

**P18GX015** ud FLU.EXT.3/4" PARA INO.,ACC.PUL.TIPO TEMPO
Fluxor exterior 3/4" para inodoro, accionamiento pulsador tipo Tempoflux 1 de Delabie

**Plavacc1** ud LAV.DE POR.SAN.MUR.SIF. TIPO ACCESS DE ROCA
Lavabo de porcelana sanitaria mural sifón tipo Access de Roca

**Plavgrif4** ud GRI.PARA LAV.CON MAN.GER.TIPO BIO.DE DELA
Grifo para lavabo con maneta gerontoógica tipo Biosafe de Delabie

**Plavacc3** ud CON.DES.CON REB.EXT.Y SIF.EMP., TIPO ROCA
Conjunto desagüe con rebosadero exterior y sifón empotrable, tipo Roca

**Pmt37ww10** ud MAT.AUX. PARA INSTALACIONES DE FONTANERÍA
Material auxiliar para instalaciones de fontanería.

**Papsanit4** ud INO.DE POR.VIT.BLA.,480X35X600,DES.Ø100,
Inodoro de porcelana vitrificada blanca, 480x35x600, desagüe Ø100, tipo Giampieri/Nofer

**PPapsanit5** ud FLU.EXT.3/4" PARA INO.CON ACC.PAL.TIPO AQ
Fluxor exterior 3/4" para inodoro con accionamiento palanca tipo Aqua de Roca

**Plavacces1** ud LAV.POR.MUR.,600X450X200MM,CON JUE.DE FIJ
Lavabo porcelana mural, 600x450x200mm, con juego de fijación tipo Access de Roca

**Plavgrif1** ud GRI.TEM.MUR.PARA LAV.,LAT.MAC.,CAU.AJUSTA
Grifo temporizado mural para lavabo,latón macizo, caudal ajustable. tipo Temposoft 2 de Delabie

**Plavgrif2** ud ACO.A PAR.ACO.CON PLA.,ABS,ACA.CRO.,PARA
Acoplamiento a pared acodado con plafón, ABS, acabado cromo, para evacuación de aguas residuales, tipo Totem de Roca

**Plavgrif3** ud DES.UNI.POP-UP Y SIF.CON.1 1/4",DES.Ø40,
Desegüe universal pop-up y sifón conexión 1 1/4", desagüe Ø40, tapon cromado, tipo Roca

**Pt30lla010** ud LLA.DE REG.DE 1/2",PARA LAV.O BIDÉ,ACABAD
Llave de regulación de 1/2", para lavabo o bidé, acabado cromado.

**Plavacces2** ud LAV.POR.MUR.,1000X450X200MM,CON JUE.DE FI
Lavabo porcelana mural, 1000x450x200mm, con juego de fijación tipo Access de Roca

**Pfreg1** ud FRE.DE UNA CUB.ACE.INO.460X460X180MM TIPO
Fregadero de una cubeta acero inoxidable 460x460x180mm tipo Berlin de Roca

**Pfreg2** ud MEZ.MON.EXT.BLA.CON CAÑO GIR.TIPO MEN.DE
Mezclador monomando exterior blanco con caño giratorio tipo Mencia de Roca

**Pfreg3** ud LLA.DE REG.DE 1/2",PARA FRE.O LAV.,ACABAD
Llave de regulación de 1/2", para fregadero o lavadero, acabado cromado.

**Pfreg4** ud SIF.BOT.SEN.DE 1 1/2" PARA FRE.DE 1 CUBET
Sifón botella sencillo de 1 1/2" para fregadero de 1 cubeta, con válvula extensible.

**Papsanit3** ud GRI.DUC.CON MEZ.CON MAN.ACC.,DUC.DE MANO,
griferia ducha con mezclador con maneta accesible, ducha de mano, flexible y soporte articulado

**Pequipaseo7** ud DOS.DE JAB.LÍQ.MAN.CON DIS.MUR.,DE 1L DE
Dosificador de jabón líquido manual con disposición mural, de 1l de capacidad

**Pequipaseo6** ud SEC.DE MAN.ELÉ.110W,253X323X152MM,ACE.ACA
Secador de manos eléctrico 110W, 253x323x152mm, acero acabado epoxi, sensor detección electrónico

**Pequipaseo1** ud DIS.PAP.HIG.,IND.,DIS.MUR.,CAR.DE ACE.INO
Dispensador papel higiénico, industrial, disposición mural, carcasa de acero inoxidable acabado epoxi blanco

**Pt31abp135j** ud BAR.DE SUJ.PARA INO.800MM,COL.EN PAR.,ABA
Barra de sujeción para inodoro 800mm, colocada en pared, abatible, con forma de U acero-nyon/vinilo blanco

**Pequipaseo9** ud ASI.ABA.PARA DUC.EN POL. Y SOPORTES ACERO
Asiento abatible para ducha en polipropileno y soportes acero

**PLTR4** ud LET.ACERO 5MM. LACADA AL HORNO, 90 CMS. ALTO
Letra aluminio 6 mm. lacada al horno, 72 cms. alto

**PLDKI** ud LET.PLETINA ACERO 6 MM. LACADA AL HORNO, 90
Letra aluminio 6 mm. lacada al horno, 25 cms. alto

**P26FJ071** ud PICTOGRAMA ALTO RELIEVE
Señalización de equipos contra incendios no fotoluminiscente, de riesgo diverso, advertencia de peligro, prohibición, evacuación y salvamento, en aluminio de 0,5 mm, de dimensiones 420x594 mm. Medida la unidad instalada. Acorde al Reglamento contra incendios, SI 4, y normas UNE 23033/23035.

**Pseñaliz2** ud RÓT.DE SEÑ. PARA LA DENOMINACIÓN DE PLANTA
Rótulo de señalización para la denominación de planta

**Pseñaliz3** ud RÓT.DE SEÑ.PARA LA DEN. DE SERVICIOS HIGIÉNI
Rótulo de señalización para la denominación de servicios higiénicos

**P26FF040** ud FUENTE AGUA POTABLE 1 PLAY SCOFET
ud Fuente de agua potable de un surtidor totalmente instalada, según N.E.C. (MU-37D).

**PEQ002** ud FUENTE PARED SD DE DELABIE
Suministro y montaje de mecanismo motorizado homologado, para arrollamiento y escamoteo de cortinas en modulos de 5,80 m. con sujeccion a estructura con anclajes tipo sandwich, con perfiles UPN 60, unidos por tornillos M14, arandelas de seguridad y contratuerca. Motores trifasicos 1,5CV a 1500 r.p.m. Reductores tipo sinfin con una relación de treasmisión de 1:54. Equipado con dos finales de carrera de subida y bajada. Cuadro de maniobra equipado con contactores de subida y bajada, parada de emergencia y luces de aviso de maniobra (todo ello integrado en el mismo armario de mandos). El funcionamiento a través de los motores que accionan un eje de tubo de acero de 60x2 de diametro, en tramos de 3.50 m. con casquillos de transmisión y rodamientos de Teflón auto-lubricantes; sobre el propio eje llevará fijados los carretes de aluminio que sirven de guia para plegar y desplegar la cotina. Medida la unidad completa suministrada y accesorios para su correcto montaje y funcionamiento.

**PEDE.D3425** m RIEL PARA CORTINAS T2
Suministro y montaje de mecanismo motorizado homologado, para arrollamiento y escamoteo de cortinas en modulos de 5,80 m. con sujeccion a estructura con anclajes tipo sandwich, con perfiles UPN 60, unidos por tornillos M14, arandelas de seguridad y contratuerca. Motores trifasicos 1,5CV a 1500 r.p.m. Reductores tipo sinfin con una relación de treasmisión de 1:54. Equipado con dos finales de carrera de subida y bajada. Cuadro de maniobra equipado con contactores de subida y bajada, parada de emergencia y luces de aviso de maniobra (todo ello integrado en el mismo armario de mandos). El funcionamiento a través de los motores que accionan un eje de tubo de acero de 60x2 de diametro, en tramos de 3.50 m. con casquillos de transmisión y rodamientos de Teflón auto-lubricantes; sobre el propio eje llevará fijados los carretes de aluminio que sirven de guia para plegar y desplegar la cotina. Medida la unidad completa suministrada y accesorios para su correcto montaje y funcionamiento.

**P48CB910** m P.P TIRADORES, CERRADURAS Y BIS. MUEBLE
p.p tiradores y bisagras mueble cocina calidad normal

**P48CB940** m P.P.ACCESORIOS ACERO INOX.(CES....ETC)
p.p. accesorios acero inoxidable (cestas...etc) calidad normal

**P11K10db** m ENCIMERA CURVA PLASTIFICADO
Encimera plastificado 60x5

**P07GC021** m² TAB.FEN. PLASTIFICADO 2 CARAS 18X2,50X1,25
Tablero fenólico plastificado 2 caras 18x2,50x1,25

**PBANCK** ml BAN.ACE. INOX. Y MADERA BARNIZADA S/DETALLE
Banco acero inox. y madera barnizada S/detalle

**P28EG090** ud HEDERA HELIX 0,75-1 M CONT
Suministro de Hedera helix (Hiedra) de 0.75 a 1 m, en contenedor

**P28EH020** ud LAVANDULA SPP. 20-30 CM CONT
Ejemplar individual de Lavanduña ssp, suministrado en bandeja contenedor

**M07N570** kg TASA GES. TRAPOS/ABSORBENTES/ROPA CON GESTOR
Tasa gestión trapos/absorbentes/ropa con gestor

**Papsanit2** ud GRI.DUC.CON MEZ.,DUC.DE MANO,FLE.Y SOPORT
griferia ducha con mezclador, ducha de mano, flexible y soporte articulado

**MM3CA005** h CARGADORA S/NEUMÁTICOS C=1,30 M³
h. Pala cargadora sobre neumáticos con una potencia de 107 CV (145 kW) con cuchara dentada de capacidad 1,65 m³, con un peso total de 12.600 kg, de la casa Volvo ó similar, con un alcance de descarga de 3.810 mm, carga de basculación recta de 9.290 kg, fuerza de elevación a altura máxima de 162,1 kN, fuerza de arranque 119,9 kN, capacidad colmada 1,65 m³, ángulo máximo de excavación a 58°, fuerza hidraúlica de elevación a nivel del suelo 162,1 kN, longitud total de la máquina 7.120 mm, altura sobre el nivel del suelo de 303 mm, control por palanca única, dirección controlada por la transmisión ó por los frenos, i/ retirada y colocación del lugar de las obras.

**MMMA21a** h HORMIGONERA ELÉCTRICA PORT.160 L
Hormigonera eléctrica portátil de 160 L, de capacidad.

**MMMA74c** ud REPERCUSIÓN S/M3 BALSA DE BAÑOS
Repercusión sobre 1 m3 de balsa de baños.

**MQMA26a** h VIBRADOR GASOLINA AGUJA Ø30-50MM
Vibrador para hormigón de gasolina con aguja de diámetro 30-50 mm. incluso seguro.

**O01FL003** m² MANO OBRA COL. TABICÓN LADRILLO HUECO DOBLE
Mano obra coloción tabicón ladrillo hueco doble

**P01DG004** mud LADRILLO PERF N/VISTO LISO 25X12X5
Ladrillo cerámico panal o perforado 25x12x5 cm.

**P04CF005** t CEM.BLA. BL II/B-L 42,5 R UNE 80305 GRANEL
Cemento blanco BL II/B-L 42,5 R UNE 80305 Granel

**P14AA040** m2 VIDRIO FLOAT INCOLORO 6 MM
Luna transparente, de 6 mm. de espesor, con sus dos caras completamente planas y paralelas, obtenida por procedimiento de flotado y pulido térmico, incolora.

**P15AA045** m² PAN.LANA DE ROCA ALTA RES..COM..P.SOL.L-2
Panel lana de roca alta resist. compr. P. SOLADO L-20 mm

**PBRA.1adb** t ARENA TRITURADA LVD (0-6MM)
Arena triturada, lavada, de granulometria 0/6. A pie de obra, considerando transporte con camión de 25 Tm., a una distancia media de10 Km

**PBRA.1bbb** t ARENA DE RIO (0-3 MM)
Arena de rio, de granulometria 0/3, a pie de obra, considerando transporte con camión de 25 tm., a una distancia media de 10 km.

**PBRG.1eb** t GRAVA CALIZA 10/20 LVD
Grava triturada caliza de granulometria 10/20, lavada. A pie de obra, considerando transporte con camión de 25 tm, a una distancia media de 10 km.

**PBRG.1gb** t GRAVA CALIZA 20/40 LVD
Grava triturada caliza de granulometria 20/40, lavada. A pie de obra, considerando transporte con camión de 25 tm, a una distancia media de 10 km.

**PEAM.6a** kg ACERO AEH-500 N/F EN MALLAZO
Acero electrosoldado AEH-500 N/F en malla varios diámetros.

**PN.053** ud BOMBA ACHIQUE SUMERGIBLE 0.41 A 2.5 L
Bomba de achique sumergible transportable de 0.41 a 2.5 l/s. y una altura de elevación de 1.5 a 7 m., con motor de 500 W, impulsado con diámetro de paso de 40 mm., equipada con cable de alimentación eléctrica, regulador de nivel para funcionamiento automático y manguera flexible

**PNI.010** ud PATE PREF A GALV 250X315 MM
Pate prefabricado de acero glavanizado, de dimensiones 250x315 mm. y 18 mm. de diámetro.

**PNI.015** ud MARCO-TAPA FUND Ø60CM 60KG
Marco y tapa de fundición diámetro 60 cm., peso 60 Kg.

**PRPP92f** l IMPRIMACION FONDO FUNGIDIDA+HDFG MAD
Imprimación de fondo de pinturas y barnices para protección de la madera, de acción hidrófuga y preventiva contra insectos y hongos, incolora, en botes de 5 l.
